# 2045 - ZKG
Angebotsaufforderung (GAEB DA XML 3.3, DA83)
Währung: EUR
Erstellt mit: CaliforniaX by G&W Software AG, CaliforniaX V25.2.10, 22.09.2026

## Allgemeines zum Projekt
Allgemeines zum Projekt

Die drei Krankenhäuser Aurich, Emden, Norden sollen zu  einer Klinik zusammengeführt werden. Geplant ist der
Bau eines aufgelösten Komplexes aus mehreren Gebäuden mit den dazugehörigen Verkehrs-, Park- und Freiflächen.
Die neue Klinik soll nicht nur moderne  Arbeitsbedingungen und eine hohe Aufenthaltsqualität bieten, sondern vor allem eine gemeinsame Identität schaffen. Ausgehend vom Bild eines Ensembles im Sinne eines verstreuten Campus auf einem künstlichen Hügel gruppieren sich die Funktionsbereiche in gestaffelten Gebäuden um eine gemeinsame Mitte. Ein Rundweg  verbindet die Gebäude, den Park, den Busbahnhof und die Parkplätze.

Mit der Zentralklinik entsteht ein modernes und zentral zwischen den Städten Aurich, Emden und Norden gelegenes 814-Betten-Haus auf einem 36 Hektar großen Areal in Uthwerdum. Die Grundstücksfläche bietet ausreichend
Potenzial für Erweiterungsbauten und die Ausbildung eines Medizincampus. Ein Beispiel hierfür ist das geplante
Diagnostikum, in dem unter anderem das  Kliniklabor untergebracht sein wird.  Ein wichtiger Planungsbestandteil ist darüber hinaus, eine gute Orientierbarkeit und das Gefühl der Geborgenheit zu schaffen. Zudem wurden vielfältige Aspekte der Nachhaltigkeit in den Planungen berücksichtigt. Das gilt grundsätzlich für die Bauweise, aber auch für das zukunftsweisende, klimaschonende Energiekonzept.

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
Das Baugrundstück befindet sich bei Uthwerdum ein Ortsteil der Gemeinde Südbrookmerland im Landkreis
Aurich in Ostfriesland. Die Erschließung des Geländes erfolgt über die südlich angrenzenden Bundesstraßen B72
und B21.

Es sind Logistikhandbuch und ZVB zu beachten.

Die Maßnahme befindet sich in Ostfriesland.
Die Maßnahme befindet sich in Windlastzone 4.
Es ist mit erhöhten Niederschlägen zu rechnen.

## VOB Teil C ATV DIN 18379 - Ausgabe September 2019
VOB Teil C ATV DIN 18379 - Ausgabe September 2019
Raumlufttechnische Anlagen

0.1 Angaben zur Baustelle
Geschosshöhen, jeweils von OK Rohfußboden bis UK Rohdecke:

U01 = UG
E00 = EG
E01 = 1. OG
usw.

Neubau Versorgungszentrum (VSZ): ca. 11.500 m² BGF
Ebene U01:  4,10 m
Ebene E00:  3,70 m (Lager teilweise: 6,75 m)
Ebene E01:  4,65 m
Ebene E02:  4,65 m

Neubau Somatik 1 (SO1): ca. 25.000 m² BGF
Ebene U01:  3,30 m
Ebene E00:  3,88 m
Ebene E01:  3,88 m
Ebene E02:  4,50 m
Ebene E03:  3,55 m
Ebene E04:  3,55 m
Ebene E05:  3,55 m
Ebene E06:  4,70 m

Neubau Somatik 2 (SO2): ca. 37.000 m² BGF
Ebene U01:  3,30 m
Ebene E00:  3,88 m (Foyer teilweise: 8,30 m)
Ebene E01:  3,88 m
Ebene E02:  4,50 m
Ebene E03:  3,55 m
Ebene E04:  3,55 m
Ebene E05:  3,45 m
Ebene E06:  4,60 m

Neubau Somatik 3 (SO3): ca. 18.000 m² BGF
Ebene U01:  3,30 m
Ebene E00:  3,88 m
Ebene E01:  3,88 m
Ebene E02:  4,50 m
Ebene E03:  3,55 m
Ebene E04:  4,65 m

Neubau Zentrum Seelischer Gesundheit (ZSG): ca. 14.000 m² BGF
Ebene U01:  3,30 m
Ebene E00:  3,55 m
Ebene E01:  3,55 m
Ebene E02:  3,55 m
Ebene E03:  bis 4,50 m
Ebene E04:  4,08 m

0.1.1  Hauptwindrichtung
keine Angaben; Windlastzone 4

0.1.2  Ausbildung von Baugruben
keine Angaben

0.1.3  Bebauung der Umgebung
Parkplätze - Zufahrt im Süden-Westen, Energiepark im Osten, reines Wohngebiet im Nordwesten.

0.1.4  Art der Abdichtung von Bauwerken und Bauwerksteilen
keine Angaben

0.1.5  Aufbau der Fußboden- und Dachkonstruktion, Dämmung und Abdichtung
keine Angaben

0.1.6  Art und Umfang der Schutzmaßnahmen gemäß VDE-Bestimmungen
Verbindungsteile, die elektrisch nicht leitend sind, müssen mit dem Querschnitt des leitenden Materials überbrückt werden; die Überbrückung wird durch den Auftragnehmer durchgeführt. Das Vorhalten der Anschlussfahnen und der Schellen unter Berücksichtigung der VDE 0190 und VDE 0100 siehe separate Position im Leistungsverzeichnis.
Zur Beseitigung und Verhinderung von Potentialunterschieden sind alle Verbraucheranlagen in den Potentialausgleich einzubeziehen. Hierzu sind alle Verbraucheranlagen mit Anschlüssen bzw. Anschlussfahnen werkseitig auszustatten. Die Anschlussschraube sowie Bleizwischenlagen sind Bestandteil der Anschlussfahnen.

0.1.7  Art, Lage, Maße und Ausbildung sowie Termine des Auf- und Abbaus von bauseitigen Gerüsten
Bauseitige Gerüste werden nicht zur Verfügung gestellt. Notwendige Gerüste, sofern sie als besondere Leistung zu bewerten, Gegenstand der Leistungsbeschreibung bzw. vom Auftragnehmer (AN) selbst zu stellen.

0.1.8  Art und Lage der für Ablaufstellen zur Verfügung stehenden Entwässerungsstellen.
keine Angaben

0.2  Angaben zur Ausführung

0.2.1  Ausbildung der herzustellenden Anlagen
Das Leistungsverzeichnis umfasst die  Installation der Raumlufttechnischen Anlagen im gesamten Neubaus des Zentralklinikums Georgsheil.
Das Haus ist aufgeteilt in fünf Häuser.
- Versorgungszentrum  (VSZ)
- Somatik 1  (SO1)
- Somatik 2  (SO2)
- Somatik 3  (SO3)
- Zentrum Seelischer Gesundheit  (ZSG)

Es kann nicht von einer über die gesamte Bauzeit kontinuierlich gleichbleibenden Montagetätigkeit ausgegangen werden. Vielmehr ist entsprechend des zentralen Bauzeitenplanes und den notwendigen Koordinierungen mit anderen Baugewerken davon auszugehen, dass zu Stoßzeiten das Montagepersonal entsprechend den Erfordernissen erheblich aufzustocken ist. Die Vorhaltung der für die Baumaßnahme notwendigen Kapazitäten an Personal, Maschinen und Werkzeugen ist bei der Kalkulation zu berücksichtigen. Bei der Planung des Personaleinsatzes muss der Auftragnehmer berücksichtigen, dass auf mindestens 3 Ebenen gleichzeitig mit ausreichenden separaten Montagekolonnen gearbeitet werden muss, um entsprechende Termine während der Bauzeit einzuhalten. Siehe auch Zeitkontingente für Roh- und Feinmontage gem. FB 214.

siehe auch Leistungsposition(en)

0.2.2 Elektr. Installationen (anlagenintern)
Sämtliche Elektroverdrahtungen der lüftungstechnischen Anlagen, Apparate und Schalttafeln, erfolgen durch die ausführende Firma RLT.
Der Auftragnehmer hat dem Elektroplaner und dem Auftragnehmer der Elektroanlagen komplette Schalt- und Verdrahtungspläne für die elektrischen Geräte und Schalttafeln kostenlos zur Verfügung zu stellen, einschl. Grundrisszeichnungen der Anlagen mit Eintragung aller Fühler, Stellglieder und Anschlusspunkte etc..
Die Unterlagen müssen durchgehend und in allen Teilen gleich bezeichnet sein, so dass der Elektriker alle Klemmen und Anlagenteile eindeutig anschließen kann.
Der Unternehmer ist verpflichtet, einen aktuellen Plansatz mit farbiger Kennzeichnung aller elektrisch nicht leitenden Verbindungsteile zu erstellen und nach Auftragserteilung unaufgefordert in 15 Werktagen auszuhändigen.
Alle Anschlussbelastungen sind der ausführenden Elektrofirma bekanntzugeben.

0.2.3 Art und Bedarfe nicht zur Leistung gehörender Komponenten
keine Angaben

0.2.4 Druckstufen für Anlagenteile
Dichtheitsklasse nach DIN EN 16798-3: 2017-11

Rechteckige Luftleitungen für Zuluft-, Abluft-, Außenluft- und Fortluft:  Dichtheitsklasse ATC 3 (alt DK C).
Runde Luftleitungen für Zuluft-, Abluft-, Außenluft- und Fortluft:  Dichtheitsklasse ATC 2 (alt DK D).
Luftleitungen Zuluft mit endständigen Schwebstofffilter (TAV-Decken etc.):  Dichtheitsklasse ATC 2 (alt DK D).

0.2.5  Technische und hygienische Arbeiten im Luftleitungsnetz.
Siehe Position im Leistungsverzeichnis, Anordnung gemäß Ausführungsplanung in Anlehnung an VDI 6022.

0.2.6 Genehmigungen, Abnahmen, Prüfungen
Alle zur gemäß DIN 1946-4 durchzuführenden hygienischen und technischen Abnahme erforderlichen Unterlagen sind unaufgefordert beizubringen. Auf Anforderung der Bauleitung sind vorab vorgenannte Unterlagen zur Verfügung zu stellen.

0.2.7 Bemusterung
Detailinformationen der einzubauenden Anlagenteile sind im Zuge der einzureichenden Werkplanung aufzubereiten. Auf Anforderung des Bauherrn sind zu einzelne Anlagenteile Muster einzureichen.
Der Bieter hat Muster und Prospekte von Bauteilen, Geräten und Zubehör kostenlos vor der Bauausführung vorzulegen. Außerdem kann der Auftraggeber die Beibringung von Beweisen der technischen Leistungsfähigkeit des Auftragnehmers in Form von Referenzen, Betriebsbesichtigungen oder Besichtigungen ausgeführter Anlagen ähnlichen Umfanges und Schwierigkeitsgrades fordern.

0.2.8 Winterbaumaßnahmen
Die geplante Leistungszeit fällt teilweise in die Winterzeit. Eine Unterbrechung der Leistungen des AN aus Gründen von Witterungseinflüssen ist nur in Rücksprache mit der örtlichen Bauleitung gestattet. Die Leistungen sind so zu organisieren, dass sie bei extremen Kältegraden in Bereichen stattfinden, die durch Heizlüfter temperiert werden, um eine Leistungserbringung weiterhin sicherzustellen. Nötige provisorische Abdichtungsmaßnahmen von Öffnungen im Baukörper erfolgen bauseits.

0.2.9 Schutz von Anlagenteilen
Die Anlagenteile sind im Zuge der Rohinstallation durch Schutzkappen und Abdeckungen gegen Verschmutzungen zu schützen. Die Schutzfolie von angelieferten Anlagenteilen ist erst unmittelbar vor der Montage zu entfernen. Zwischengelagerte Anlagenteile sind vor Beschädigung und Verschmutzung durch Fremdgewerke zu schützen.
Eine ungeschützte Lagerung im Freien oder innerhalb des Gebäudes ist ausgeschlossen. Alle Kanalleitungen müssen nach VDI 6022 gefertigt und montiert werden. Alle Kanalöffnungen sind nach Montage mit Blechplatten bzw. Blechkappen gegen Verschmutzung zu verschließen. Im Zuge der Bauüberwachung wird ohne Vorankündigung der Verschmutzungsgrad der montierten Leitungen überprüft und -sofern notwendig- eine komplette Demontage, Reinigung und Remontage des betroffenen Leitungsabschnittes zu Lasten der AN veranlasst.

0.2.10 Wand- und Deckendurchführungen
Dem AN wird mit Auftragsvergabe das Brandschutzkonzept übergeben. Das brandschutzgerechte Verlegen der Rohrleitungen durch Bauteile ist mit den beteiligten Firmen (Trockenbau, Rohbau, etc.) besonders abzustimmen. Prüfzeugnisse sind vorzulegen. Die Installationen sind so durch die Bauteile zu führen, dass die Erleichterungen der MLAR eingehalten werden können, d. h. zwischen den Isolieroberflächen die Mindestabstandsmaße bestehen. Sollte dies in besonderen Ausnahmefällen nicht möglich sein, sind zugelassene Brandschutzdurchführungen zu verwenden. Zu erbringende Brandschutzmaßnahmen der anderen Gewerke (wie zum Beispiel das Schließen der Rohrleitungsdurchbrüche) dürfen durch die Arbeiten des AN nicht in der Form behindert werden, dass das Prüfzeugnis erlischt. Für Rohrbefestigungen sind grundsätzlich nur Stahldübel zu verwenden.
Sämtliches Kanalzubehör, auch für Wickelrohre, wie Flansch-, Schiebeleisten oder sonstige Verbindungen, Aufhängungen, Schrauben, Einstell- und Regelklappen, Reinigungsdeckel, Messstutzen usw. dürfen nur in verzinkter Ausführung verwendet werden. Aufhängungen, Auflagen usw. müssen schalldämmende Einlagen nach DIN 4109 erhalten, die eine Körperschallübertragung auf das Bauwerk mit Sicherheit verhindern. Ein Prüfzeugnis über die eingebauten Befestigungen wird verlangt.
Alle Wand- und Deckendurchführungen von runden und eckigen Kanälen in F30 klassifizierten Wänden sind mit nichtbrennbaren Materialien entsprechend Brandklasse 'A' DIN 4102, dicht über die gesamte Länge auszustopfen.
Eckige Kanäle müssen mit Mineralfaserplatten oder Matten im Bereich der Wand- und Deckendurchbrüche versehen werden. Überstand des Isoliermaterials beidseitig 10 cm. Die Aufwendungen müssen in den Kanalpositionen mit einkalkuliert werden. In F90 klassifizierten Wänden und Decken sind gemäß LüAR K90 Brandschutzklappen einzubauen und in der entsprechenden Wand zu vermörteln. Durchführungen von Rohrleitungen aus brennbaren Baustoffen der Baustoffklasse B durch Brandschutzwände bzw. -Decken, sind brandschutzgerecht auszuführen, in dem diese mit speziellen Brandschutzmanschetten versehen werden. Die Durchführungsstellen sind mit Kennzeichnungs- schildern zu versehen. Zur Ausführungsbeschreibung wird auf die entsprechende Leistungspositionen verwiesen.

0.2.11 Brand-, Wärme-, Schall- und Feuchteschutz
Die Anlagen sind so auszulegen, dass die Geräuschübertragung nach außen nach VDI2081-Blatt1 (Geräuscherzeugung und Lärmminderung in Raumlufttechnischen Anlagen) am Tage 45dB(A) und nachts 35dB(A) als Beurteilungspegel nicht überschreitet. Die Werte sind jeweils 1m vor geöffneten Fenster einzuhalten.

Aufhängungen, Auflagen usw. müssen schalldämmende Einlagen nach DIN 4109 erhalten, die eine Körperschallübertragung auf das Bauwerk verhindern. Es ist ein Prüfzeugnis über die eingebauten Befestigungen vorzulegen. Jeder direkte Kontakt der Installationsrohre mit massiven Bauteilen (z. B. Wände, Decken, Verkleidungen) sowie anderen Leitungen sind zwingend  zu vermeiden.

Wand- und Deckendurchführungen haben entsprechend der Richtlinie über brandschutztechnische Anforderungen an Leitungsanlagen (LüAR=Lüftungsanlagenrichtlinie) zu erfolgen.

Alle Wand- und Deckendurchführungen (die keine Brandschutzanforderungen enthalten) von runden und eckigen Kanälen sind mit nichtbrennbaren Materialien entsprechend DIN 4102-1 A (nichtbrennbar), dicht über die gesamte Länge auszustopfen. Eckige Kanäle müssen mit Mineralfaserplatten oder Matten im Bereich der Wand- und Deckendurchbrüche versehen werden. Überstand des Isoliermaterials beidseitig 10 cm.

Ausführung der Brandschutzbekleidung von Luftleitungen und der selbstständigen Rauchgaskanäle mit Feuerwiderstandsklasse L90 DIN 4102-6 mit allgemeinen bauaufsichtlichen Prüfzeugnis. Es sind ausschließlich brandschutztechnisch geprüfte und zugelassene Befestigungssysteme zu verwenden, Kunststoffdübel sind nicht zugelassen. Die Luftleitungen sind nach Fertigstellung normgerecht mit einem vollständig ausgefüllten Kennzeichnungsschild dauerhaft zu kennzeichnen. Das Schild muss folgende Angaben enthalten: Funktionserhaltsklasse, Prüfzeugnis- Nummer, Prüfzeugnis-Inhaber, Hersteller, Errichter, Herstellungsjahr. Dem System entsprechende Prüfzeugnisse und allgemeine bauaufsichtliche Zulassungen sind vorzulegen.

Weitergehende Ausführungen zu den geplanten Brandschutzmaßnahmen sind der Genehmigungsplanung zu entnehmen und können auf Anforderung bereitgestellt werden.

0.2.12 Auf dem Rohfußboden verlegte Leitungen
Es werden keine Rohrleitungen im Fußbodenaufbau verlegt.

0.2.13  Zonen mit unterschiedlichen raumklimatischen Anforderungen
keine Angaben

0.2.14 Besondere physikalische und chemische Beanspruchungen
keine Angaben

0.2.15  Hygienemaßnahmen z. B. entsprechend VDI 6022 Blatt 1 "Raumlufttechnik, Raumluftqualität - Hygieneanforderungen an Raumlufttechnische Anlagen und Geräte (VDI-Lüftungsregeln)
Eine ungeschützte Lagerung von Anlagenteilen im Freien oder innerhalb des Gebäudes ist ausgeschlossen. Alle Kanalleitungen müssen nach VDI 6022 geliefert und montiert werden. Alle Kanalöffnungen sind nach Montage mit Blechplatten bzw. Blechkappen gegen Verschmutzung zu verschließen. Im Zuge der Bauüberwachung wird ohne Vorankündigung der Verschmutzungsgrad der montierten Leitungen überprüft und -sofern notwendig- eine komplette Demontage, Reinigung und Remontage des betroffenen Leitungsabschnittes zu Lasten der AN veranlasst. Entsprechende Aufwendungen sind als Grundleistungen in die Einheitspreise einzukalkulieren.

0.2.16 Provisorien
keine Angaben

0.2.17 Stufenweise Inbetriebnahmen
Die Inbetriebnahme der fünf Gebäudeteile erfolgt stufenweise.

0.2.18 Schnittstellen zu anderen Gewerken
Der Auftragnehmer hat anderen Gewerken, falls erforderlich, kostenlos alle notwendigen Angaben zu machen, die zur Erbringung der Werkleistung erforderlich sind. Dazu gehören z. B. Anschlusswerte elektrischer Bauteile, Angaben für Wand- und Deckendurchbrüche, Lastangaben von Anlagenteilen für statisch relevante Bauteile.

0.2.19 Angaben zur Gebäudeautomation
Alle Meldungen und Signale der neu errichteten Anlagenteile werden auf die GLT aufgeschaltet. Die Ausführung erfolgt über das Gewerk MSR-Technik. Mit dem AN sind entsprechende Abstimmungen und Koordinierungen zur Übergabe der benötigten Unterlagen zu führen. Die Inbetriebnahme und Abnahme der GLT erfolgt unter Mitwirkung des AN. Insbesondere sind durch den AN folgende Unterlagen zur Verfügung zu stellen:
- Schaltschemen entsprechend den ausgeführten Anlagen
- Datenpunktlisten
Vorgenannte Leistungen sind in die Einheitspreise einzukalkulieren.

0.2.20 Gewerkeübergreifende Inbetriebnahme
Der Wirktest zur Funktionsprüfung brandschutzrelevanter Anlagen und Bauteile ist gemeinsam mit dem Gewerk Elektro / BMA und dem Sachverständigen durchzuführen.

0.2.21 Durch den AN zu liefernde Unterlagen
Der Auftragnehmer hat vor Beginn der Leistungen Montagepläne zu erstellen und dem Planungsbüro rechtzeitig vor Baubeginn ditital einzureichen. Diese Montagepläne sind vor dem Einreichen zur Genehmigung in Verantwortung des AN mit den anderen Gewerken der Haustechnik abzustimmen. Die Montage erfolgt nach vom Planer mit Sichtvermerk und Datum versehenen Montageplänen. Der AN hat einen eigenen Terminablaufplan auf Basis des Baustellenterminplanes aufzustellen und zur Genehmigung vorzulegen --> siehe ZVB. Es sind Bestands- und Revisionsunterlagen gemäß Beschreibung im Leistungsverzeichnis zu liefern.
Der AN hat für folgende Leistungen separate Werkpläne/Detailplanungen vorzulegen:
brandschutzgerechte Durchführungen durch Bauteile
brandschutzgerechte Befestigungen in Fluchtwegen
Verteileranlagen
Ein Anspruch auf Prüfung und Freigabe besteht nicht.

Der AN hat bei der Prüfung der vom AG gelieferten Unterlagen und Berechnungen (VOB/B §3 Nr.3) u. a. hinsichtlich der Beschaffenheit und Funktion der Anlage insbesondere zu achten auf:
- die Sicherheitseinrichtungen
- die Rohrleitungsquerschnitte, Pumpenauslegungen und Netzhydraulik
- die Meß-, Steuer- und Regeleinrichtungen
- den Schallschutz
- den Brandschutz

Vom Auftragnehmer ist eine Werk- und Montageplanung zu erstellenden. Zeitintervalle zur Prüfung auf Übereinstimmung mit der Ausführungsplanung sind entsprechend mit zu berücksichtigen.
Ferner sind vom Auftragnehmer unter Berücksichtigung des Bauablaufes die Terminpläne für die Abwicklung der beauftragten Leistungen aufzustellen - siehe auch ZVB.

Die Anwendung der VDI 6026 wird ausdrücklich ausgeschlossen.

0.2.22 Prüfklasse und Prüfumfang nach DIN EN 12599
Die Prüfung hat nach Tabelle 1 und 2 der DIN EN 12599 zu erfolgen. Detaillierte Angaben sind der Leistungsbeschreibung zu entnehmen.

0.2.23  Durchführung von Funktionsmessungen
Die Messungen erfolgen nach DIN EN 12599. Detaillierte Angaben zu Leistungs- bzw. Funktionsmessungen sind der Leistungsbeschreibung zu entnehmen.

0.2.24 Wartungsvertrag
Es ist ein Wartungsvertrag für sämtliche durch den AN erstellten Anlagen ach den Vorgaben der AMEV- Richtlinien anzubieten. Dieser geht in die Wertung des Angebotes mit ein.
siehe separate Leistungsposition.

0.2.25 Planungsunterlagen
Dem Auftragnehmer werden Ausführungsunterlagen zur Verfügung gestellt, jedoch ohne Werkstatt- und Detailzeichnungen, d.h. nur Unterlagen gem. HOAI, Leistungsphase LPH 5.
Die Ausführungsunterlagen erhält der Auftragnehmer vor Beginn der Arbeiten. Auf Grundlage dieser Unterlagen hat der Auftragnehmer sofort mit der Erstellung der Montageplanung zu beginnen.

Der AN erhält folgende Unterlagen in digitaler Form:
- Digitale Ausführungsplanung des Fachplaners im ifc-, dwg-, und pdf-Format.
- Digitale Ausführungsplanung weiterer Fachplaner soweit für die Bearbeitung des Auftrages erforderlich.
- Digitale Schlitz- und Durchbruchsangaben im ifc-Format
- Digitale Ausführungsplanung des Objektplaners im ifc-, dwg-, und pdf-Format
- Digitale Berechnungen des Fachplaners im pdf-Format
- Digitale Baugenehmigung im pdf-Format
- Digitales Brandschutzkonzept im pdf-Format

Werden weitere Unterlagen zur Beurteilung und Ausführung der Anlage benötigt, sind diese rechtzeitig schriftlich abzufordern. Die Anwendung der VDI 6026 wird ausdrücklich ausgeschlossen. Der AN hat alle für die Erfüllung seiner vertraglichen Leistungen notwendigen bauseitigen Vorleistungen und Bedingungen rechtzeitig schriftlich anzumelden bzw. auf das Fehlen dieser hinzuweisen.

0.2.26  Schutz gegen das Eindringen von Regenwasser und Schnee.
keine Angaben

0.2.27  Art der Verbindung von Luftleitungen, z. B. geflanscht, gesteckt, genietet, geschraubt.
Rechteckige Luftleitungen:  geflanscht und verschraubt
Runde Luftleitungen:  genietet mit luftdichten Blindnieten
Detaillierte Angaben sind in den Positionen der Leistungsbeschreibung enthalten.

0.2.28  Art und Umfang von Leitblechen (Luftlenkeinrichtungen).
Die Erfordernisse sind den maßgebenden Normen für die Luftleitungen zu entnehmen.

0.2.29  Art und Umfang der Kennzeichnung von Luftleitungen.
Nach Fertigstellung des Luftleitungsnetzes ist eine ausreichende Anzahl von Luftrichtungspfeilen auf die Kanal- bzw. Isolieroberfläche aufzubringen. Dies erfolgt sowohl in der Technikzentrale als auch im Zwischendeckenbereich.
Alle Einbauteile sind mit Bezeichnungsschildern zu versehen, aus denen die versorgten Bereiche klar hervor gehen. Bauteildurchführungen, welche nach Prüfzeugnis erfolgen, erhalten ein Bezeichnungsschild, aus welchem der Einbautag und die Prüfzeugnisnummer hervor gehen. Die Lage und Kennzeichnung der Einbauteile, muss identisch mit den anzufertigenden Revisionsplänen sein.

0.2.30 Aufnahme von Kräften
In den Trockenbauwänden sind bei Bedarf Unterkonstruktionen zur Aufnahme von Kräften, insbesondere bei Stütz- und Haltegriffe vorzusehen. Entsprechende Angaben zu Wandverstärkungen und Unterkonstruktionen sind durch den Auftragnehmer dem Auftragnehmer Trockenbau zu übergeben.

0.2.31 Zustandsprüfungen vorhandener Anlagen
keine Angaben

0.2.32  Bauteilfertigung nach Ausführungsplan oder nach örtlichem Aufmaß.
Ein örtliches Aufmaß ist grundsätzlich zu empfehlen, Obliegt aber in der Verantwortung des AN

0.2.33 Untergrund, Wandbeläge
Die Geschossdecken sowie die tragenden Wandkonstruktionen werden in Stahlbeton hergestellt. Sonstige Wände werden in Mauerwerk (verputzt) bzw. als Leichtbauwände (GK mit Tapete oder Fließen) errichtet. Bei den Wandfliesen ist davon auszugehen, dass diese einen erhöhten Härtegrad aufweisen und Bohrlöcher nur mit einem Diamantbohrer herzustellen sind. Entsprechende Mehraufwendungen sind in die Einheitspreise einzukalkulieren.

0.2.34 Luftdichte Anschlüsse
keine Angaben

0.2.35 Bauteilfugen
keine Angaben

0.2.36 Herzustellende Aussparungen
Die Aussparungen und Durchbrüche werden in Mauerwerk und Beton durch den Rohbauer und in den Leichtbauwänden vom Trockenbauer hergestellt. Eventuell fehlende Durchbrüche sind nach Rücksprache mit der Bauüberwachung entsprechend den Positionen im Leistungsverzeichnis durch den AN herzustellen.
Restspalte durch Bauwerksöffnungen durchgeführte Luftleitungen bzw. Brandschutzklappen sind entsprechend der Feuerwiderstandsklasse des Wand- bzw. Deckenbauteils mit Mörtel bzw. Mineralwolle > 1000°C zu verschließen.
Details sind dem Installationshandbuch des jeweiligen Herstellers zu entnehmen.

0.2.37  Installations- und Einbauteile
Die Angaben sind der Leistungsbeschreibung bzw. der Ausführungsplanung zu entnehmen.

0.2.38 Raster - und Fugenausbildung
keine Angaben

0.2.39 geneigte oder gebogene Flächen
keine Angaben

0.2.40 besondere lufttechnische Anlagen, z. B. Entrauchungsanlage, Rauchschutzdruckanlage
keine Angaben, siehe auch Leistungspositionen.

0.3. Einzelangaben bei Abweichungen von den ATV

0.3.1 Sicherheitsbeauftragter
Vom AN ist ein Sicherheitsbeauftragter für den Arbeits- und Gesundheitsschutz für die Gesamtzeit der Leistungsausführung zu benennen. Die Aufgaben können durch den Bauleiter des AN übernommen werden.

Die Verantwortung für die Einhaltung der Arbeitsschutzbestimmungen obliegt dem Auftragnehmer. Es wird insbesondere auf die GUV-V C22 "Bauarbeiten" hingewiesen.

Das Beantragen und Einholen aller erforderlichen Genehmigungen und Freigaben für die Ausführung der ausgeschriebenen Leistung sowie die Abstimmung mit den übrigen am Bau tätigen Firmen ist grundsätzlich Sache des AN.

0.3.2 Baubesprechungen
Baustellenbesprechungen finden 1 x wöchentlich statt.
Nach Terminfestlegung durch die Bauleitung besteht für den AN bzw. für seinen Fachbauleiter Teilnahmepflicht.

0.3.3 Zeichnungsunterlagen
Maßgebend für die Ausführung sind die jeweils neuesten Zeichnungsunterlagen. Alle übergebenen Zeichnungsunterlagen sind vom AN listenmäßig zu führen.

0.3.4 Sicherheitsdatenblätter
Es sind sämtliche EG-Sicherheitsdatenblätter der verwendeten Stoffe, die der Gefahrenstoffverordnung unterliegen, unaufgefordert vorzulegen.

0.3.5 Rechnungen
Bei den kumulierenden Rechnungen sind zusätzlich zu den nachvollziehbaren Aufmaßen, Aufmaßzusammenstellung etc. farbig angelegte Aufmaßzeichnungen beizufügen.

## VOB Teil C ATV DIN 18380 - Ausgabe September 2019
VOB Teil C ATV DIN 18380 - Ausgabe September 2019
Heizanlagen und zentrale Wassererwärmungsanlagen (Hier Kältetechnische Anlagen)

0.1 Angaben zur Baustelle
siehe Angaben in ATV DIN 18379

0.2  Angaben zur Ausführung

0.2.1 Ausbildung der herzustellenden Anlagen
Das Leistungsverzeichnis umfasst die  Installation der kältetechnischen Anlagen im gesamten Neubaus des Zentralklinikums Georgsheil.

Das Haus ist aufgeteilt in fünf Häuser.
- Versorgungszntrum  (VSZ)
- Somatik 1  (SO1)
- Somatik 2  (SO2)
- Somatik 3  (SO3)
- Zentrum Seelischer Gesundheit  (ZSG)

Es kann nicht von einer über die gesamte Bauzeit kontinuierlich gleichbleibenden Montagetätigkeit ausgegangen werden. Vielmehr ist entsprechend des zentralen Bauzeitenplanes und den notwendigen Koordinierungen mit anderen Baugewerken davon auszugehen, dass zu Stoßzeiten das Montagepersonal entsprechend den Erfordernissen erheblich aufzustocken ist. Die Vorhaltung der für die Baumaßnahme notwendigen Kapazitäten an Personal, Maschinen und Werkzeugen ist bei der Kalkulation zu berücksichtigen. Bei der Planung des Personaleinsatzes muss der Auftragnehmer berücksichtigen, dass auf mindestens 3 Ebenen gleichzeitig mit ausreichenden separaten Montagekolonnen gearbeitet werden muss, um entsprechende Termine während der Bauzeit einzuhalten. Siehe auch Zeitkontingente für Roh- und Feinmontage gem. FB 214.

siehe auch Leistungsposition(en)

0.2.2 Elektrische Installationen (anlagenintern)
siehe Angaben in ATV DIN 18379

0.2.3 Nicht zur vertraglichen Leistung gehörende Kälteverbraucher
Es werden folgende Verbraucher an die Kälteanlage angeschlossen bzw. mit Kühlmedium versorgt:
- Medizintechnische Komponenten (CT, MRT, Kühlzellen)
- Küchentechnische Komponenten (Kältetechnik)

0.2.4 Druckstufen
mind. PN 6  Umluftkühlgeräte, Heiz- u- Kühldecken
mind. PN 10  Pumpen
PN 16  Behälter, Wärmetauscher, Armaturen etc.

0.2.5 Genehmigungen, Prüfungen, Abnahmen
keine Angaben

0.2.6 Zerstörungsfreie Prüfungen
Vor dem Schließen der Decken sind Druckproben an allen installierten Leitungssystemen vorzunehmen.

0.2.7 Bemusterung
siehe Angaben in ATV DIN 18379

0.2.8 Winterbaumaßnahmen
siehe Angaben in ATV DIN 18379

0.2.9 Schutz von Bau- und Anlagenteilen
Die Anlagenteile sind im Zuge der Rohinstallation durch Schutzkappen und Abdeckungen gegen Verschmutzungen zu schützen. Schutzfolie von angelieferten Anlagenteilen ist erst unmittelbar vor der Montage zu entfernen. Zwischengelagerte Anlagenteile sind vor Beschädigung und Verschmutzung durch Fremdgewerke zu schützen.

0.2.10 Minderung der Kühlleistung durch Verkleidungen
keine Angaben

0.2.11 Wand- und Deckendurchführungen
Dem AN wird mit Auftragsvergabe das Brandschutzkonzept übergeben. Das brandschutzgerechte Verlegen der Rohrleitungen durch Bauteile ist mit den beteiligten Firmen (Trockenbau, Rohbau, etc.) besonders abzustimmen. Prüfzeugnisse sind vorzulegen. Die Installationen sind so durch die Bauteile zu führen, dass die Erleichterungen der MLAR eingehalten werden können, d. h. zwischen den Isolieroberflächen die Mindestabstandsmaße bestehen. Sollte dies in besonderen Ausnahmefällen nicht möglich sein, sind zugelassene Brandschutzdurchführungen zu verwenden. Zu erbringende Brandschutzmaßnahmen der anderen Gewerke (wie zum Beispiel das Schließen der Rohrleitungsdurchbrüche) dürfen durch die Arbeiten des AN nicht in der Form behindert werden, dass das Prüfzeugnis erlischt. Für Rohrbefestigungen sind grundsätzlich nur Stahldübel zu verwenden.

0.2.12 Brand-, Wärme-, Schall- und Feuchteschutz
Aufhängungen, Auflagen usw. müssen schalldämmende Einlagen nach DIN 4109 erhalten, die eine Körperschallübertragung auf das Bauwerk verhindern. Es ist ein Prüfzeugnis über die eingebauten Befestigungen vorzulegen. Jeder direkte Kontakt der Installationsrohre mit massiven Bauteilen (z. B. Wände, Decken, Verkleidungen) sowie anderen Leitungen sind zwingend  zu vermeiden.

0.2.13 Auf dem Rohfußboden verlegte Leitungen
Es werden keine Leitungen auf dem Rohfußboden verlegt.

0.2.14 Raumzonen mit unterschiedlichen raumklimatischen Anforderungen
keine Angaben

0.2.15 Kältedämmung der auf dem Rohfußboden verlegten Leitungen
Es werden keine Leitungen auf dem Rohfußboden verlegt.

0.2.16 Besondere physikalische und chemische Beanspruchungen
keine Angaben

0.2.17 Korrosionsschutzmaßnahmen
Stütz-, Halte- und Befestigungskonstruktionen sind in feuerverzinkter Ausführung zu liefern und zu montieren. Die Leistungen des AN sind während der Lagerung und des Einbaus gegen Korrosion zu schützen.

0.2.18 Kennzeichnung von Rohrleitungen
Alle Rohrleitungen sind nach Fertigstellung der Isolierarbeiten im Abstand von ca. 2 m mit Medienangabe und Fließrichtungspfeil zu kennzeichnen. Alle Armaturen und Anlagenteile sind mit Bezeichnungsschildern zu versehen, aus denen die versorgten Bereiche klar hervor gehen. Bauteildurchführungen, welche nach Prüfzeugnis erfolgen erhalten ein Bezeichnungsschild, aus welchem der Einbautag und die Prüfzeugnisnummer hervor gehen. Die Lage und Kennzeichnung der Rohrleitungen, Armaturen und Anlagenteile müssen identisch mit den anzufertigenden Revisionsplänen sein.

0.2.19 Provisorien
keine Angaben

0.2.20 Stufenweise Inbetriebnahme
siehe Angaben in ATV DIN 18379

0.2.21 Schnittstellen zu anderen Gewerken
Der Auftragnehmer hat anderen Gewerken, falls erforderlich, kostenlos alle notwendigen Angaben zu machen, die zur Erbringung der Werkleistung erforderlich sind. Dazu gehören z. B. Anschlusswerte elektrischer Bauteile, Angaben für Wand- und Deckendurchbrüche, Lastangaben von Anlagenteilen für statisch relevante Bauteile.

Rohrbefestigungen:
Sämtliche Bohrungen für die Rohrleitungsinstallation werden vorab von einem Bohrroboter erstellt. Auch die Stütz- und Haltekonstruktionen inkl. Rohraufhängungen werden vorab bauseits erstellt.
Lediglich für folgende Bereiche müssen die Rohraufhängungen kalkuliert werden:
- Technikzentralen
- Versorgungsschächte
- Versorgungstunnel
- Zwischenwandinstallationen

0.2.22 Aufschaltung GLT
Alle Meldungen und Signale der neu errichteten Anlagenteile werden auf die GLT aufgeschaltet. Die Ausführung erfolgt über das Gewerk MSR-Technik. Mit dem AN sind entsprechende Abstimmungen und Koordinierungen zur Übergabe der benötigten Unterlagen zu führen. Die Inbetriebnahme und Abnahme der GLT erfolgt unter Mitwirkung des AN. Insbesondere sind durch den AN folgende Unterlagen zur Verfügung zu stellen:
- Schaltschemen entsprechend den ausgeführten Anlagen
- Datenpunktlisten
Vorgenannte Leistungen sind in die Einheitspreise einzukalkulieren.

0.2.23 Gewerkeübergreifende Inbetriebnahme
Der Wirktest zur Funktionsprüfung brandschutzrelevanter Anlagen und Bauteile ist gemeinsam mit dem Gewerk Elektro / BMA und dem Sachverständigen durchzuführen. Funktionstest mit dem Gewerk Gebäudeautomation. Alle auf die Gebäudeautomation aufzuschaltenden Bauteile werden gemeinsam mit den Auftragnehmer für die Gebäudeautomation in Betrieb genommen.

0.2.24 Durchführung von Funktionsmessungen
Die Messungen/Dokumentation sind nach VDMA 24199 durchzuführen. Detaillierte Angaben zu Leistung, Einstellwerte, Durchfluss, Strom, Temperatur, Schall sind zu übergeben. Die Funktionsprüfung der Gesamtanlage ist im Rahmen eines Probebetriebes durchzuführen.

0.2.25 Durch den AN zu liefernde Unterlagen
Der Auftragnehmer hat vor Beginn der Leistungen Montagepläne zu erstellen und dem Planungsbüro rechtzeitig vor Baubeginn digital einzureichen. Diese Montagepläne sind vor dem Einreichen in Verantwortung des AN mit den anderen Gewerken der Haustechnik abzustimmen. Die Montage erfolgt nach vom Planer mit Sichtvermerk und Datum versehenen Montageplänen. Der AN hat einen eigenen Terminablaufplan auf Basis des Baustellenterminplanes aufzustellen und zur Genehmigung vorzulegen --> siehe auch ZVB. Es sind Bestands- und Revisionsunterlagen gemäß Beschreibung im Leistungsverzeichnis zu liefern. Der AN hat für folgende Leistungen separate Werk- und Detailplanungen vorzulegen:
- brandschutzgerechte Durchführungen durch Bauteile
- brandschutzgerechte Befestigungen in Fluchtwegen
- Verteileranlagen

Ein Anspruch auf Prüfung und Freigabe besteht nicht.

Der AN hat bei der Prüfung der vom AG gelieferten Unterlagen und Berechnungen (VOB/B §3 Nr.3) u. a. hinsichtlich der Beschaffenheit und Funktion der Anlage insbesondere zu achten auf:
- den Kältebedarf
- die Kälteleistung der Kälteerzeuger und der Raumkühlgeräte
- die Sicherheitseinrichtungen
- die Rohrleitungsquerschnitte, Pumpenauslegungen und Netzhydraulik
- die Meß-, Steuer- und Regeleinrichtungen
- den Schallschutz
- den Brandschutz
Ohne Kenntnis der Baugenehmigungsunterlagen darf der Auftragnehmer nicht mit der Montage der Anlageteile beginnen.
Vom Auftragnehmer ist eine Werk- und Montageplanung zu erstellenden.
Ferner sind vom Auftragnehmer unter Berücksichtigung des Bauablaufes die Terminpläne für die Abwicklung der beauftragten Leistungen aufzustellen --> siehe auch ZVB.

Die Anwendung der VDI 6026 wird ausdrücklich ausgeschlossen.

0.2.26 Spülen von Rohrleitungen
Vor der Nutzung wiederverwendbarer Rohrsysteme oder Anlagenteile sind diese intensiv zu spülen. Ebenfalls sind alle neuen Anlagensysteme vor der Inbetriebnahme zu spülen und die Schmutzfänger zu reinigen.
Zur Gewährleistung der Fertigstellung von Teilbereichen sind die Druckprüfungen in mehreren Teilabschnitten durchzuführen. Aus dem Druckprotokoll müssen folgende Angaben hervor gehen:
- Datum der Prüfung
- Verantwortlicher der Prüfung
- eindeutige Bezeichnung der geprüften Anlage bzw. Abschnitts
- Prüfdruck, bezogen auf Ansprechdruck des Sicherheitsventils
- Dauer der Belastung mit dem Prüfdruck
- Bestätigung, dass die Anlage dicht ist und an keinem Bauteil eine bleibende Formänderung aufgetreten ist

0.2.27 Wartungsvertrag
siehe Angaben in ATV DIN 18379

0.2.28 Planungsunterlagen
siehe Angaben in ATV DIN 18379
0.2.29  Aufnahme von Kräften
In den Trockenbauwänden sind bei Bedarf Unterkonstruktionen zur Aufnahme von Kräften, Beispiel bei Stütz- und Haltegriffen, vorzusehen. Entsprechende Angaben zu Wandverstärkungen und Unterkonstruktionen sind durch den Auftragnehmer dem Auftragnehmer Trockenbau zu übergeben.

0.2.30 Zustandsprüfungen vorhandener Anlagen
keine Angaben

0.2.31 Beschaffenheit des Füllwassers
Die Anlagenteile sind grundsätzlich nur mit aufbereitetem Wasser zu befüllen. Es gilt die VDI 2035 Blatt 1.

0.2.32 Bauteilfertigung
Es ist nach den Ausführungsplänen zu bauen. Dabei sind diese sowohl im Rahmen der Montageplanung als auch bei der Bauausführung mit den tatsächlichen Gegebenheiten vor Ort abzugleichen und etwaige Unstimmigkeiten mit der örtlichen Bauüberwachung abzuklären.

0.2.33 Beschaffenheit Untergrund
Die Geschossdecken sowie die tragenden Wandkonstruktionen werden in Stahlbeton hergestellt. Sonstige Wände werden in Mauerwerk (verputzt) bzw. als Leichtbauwände (GK mit Tapete oder Fließen) errichtet. Bei den Wandfliesen ist davon auszugehen, dass diese einen erhöhten Härtegrad aufweisen und Bohrlöcher nur mit einem Diamantbohrer herzustellen sind. Entsprechende Mehraufwendungen sind in die Einheitspreise einzukalkulieren.

0.2.34 Luftdichte Anschlüsse
keine Angaben

0.2.35 Bauteilfugen
keine Angaben

0.2.36 Herzustellende Aussparungen
Die Aussparungen und Durchbrüche werden in Mauerwerk und Beton durch den Rohbauer und in den Leichtbauwänden vom Trockenbauer hergestellt. Eventuell fehlende Durchbrüche sind nach Rücksprache mit der Bauüberwachung entsprechend den Positionen im Leistungsverzeichnis durch den AN herzustellen.

0.2.37 Installations- und Einbauteile
keine Angaben

0.2.38 Flächen
keine Angaben

0.2.39 Geneigte oder gebogene Flächen
keine Angaben

0.3. Einzelangaben bei Abweichungen von den ATV

0.3.1 Sicherheitsbeauftragter
Vom AN ist ein Sicherheitsbeauftragter für den Arbeits- und Gesundheitsschutz für die Gesamtzeit der Leistungsausführung zu benennen. Die Aufgaben können durch den Bauleiter des AN übernommen werden.

Die Verantwortung für die Einhaltung der Arbeitsschutzbestimmungen obliegt dem Auftragnehmer. Es wird insbesondere auf die GUV-V C22 "Bauarbeiten" hingewiesen.

Das Beantragen und Einholen aller erforderlichen Genehmigungen und Freigaben für die Ausführung der ausgeschriebenen Leistung sowie die Abstimmung mit den übrigen am Bau tätigen Firmen ist grundsätzlich Sache des AN.

0.3.2 Baubesprechungen
Baustellenbesprechungen finden 1 x wöchentlich statt.
Nach Terminfestlegung durch die Bauleitung besteht für den AN bzw. für seinen Fachbauleiter Teilnahmepflicht.

0.3.3 Zeichnungsunterlagen
Maßgebend für die Ausführung sind die jeweils neuesten Zeichnungsunterlagen. Alle übergebenen Zeichnungsunterlagen sind vom AN listenmäßig zu führen.

0.3.4 Sicherheitsdatenblätter
Es sind sämtliche EG-Sicherheitsdatenblätter der verwendeten Stoffe, die der Gefahrenstoffverordnung unterliegen, unaufgefordert vorzulegen.

0.3.5 Rechnungen
Bei den kumulierenden Rechnungen sind zusätzlich zu den nachvollziehbaren Aufmaßen, Aufmaßzusammenstellung etc. farbig angelegte Aufmaßzeichnungen beizufügen.

## VOB Teil C ATV DIN 18421 - Ausgabe September 2016
VOB Teil C ATV DIN 18421 - Ausgabe September 2016
Dämm- und Brandschutzarbeiten an technischen Anlagen

0.1 Angaben zur Baustelle
siehe Angaben in ATV DIN 18379

0.2 Angaben zur Ausführung
Das Leistungsverzeichnis umfasst die Isolier- und Dämmarbeiten für die folgenden Gewerke:
- Raumlufttechnische Anlagen
- Kälteversorgungsanlagen

Es kann nicht davon ausgegangen werden, dass die Montagetätigkeit über die gesamte Bauzeit kontinuierlich gleichbleibt. Vielmehr ist entsprechend des zentralen Bauzeitenplans und der notwendigen Koordinierungen mit anderen Baugewerken davon auszugehen, dass zu Stoßzeiten das Montagepersonal erheblich aufgestockt werden muss. Die Vorhaltung der für die Baumaßnahme notwendigen Kapazitäten an Personal, Maschinen und Werkzeugen ist bei der Kalkulation zu berücksichtigen.
Bei der Planung des Personaleinsatzes muss der Auftragnehmer berücksichtigen, dass auf mindestens 3 Ebenen gleichzeitig mit ausreichenden separaten Montagekolonnen gearbeitet werden muss, um entsprechende Termine während der Bauzeit einzuhalten. Siehe auch Zeitkontingente für Roh- und Feinmontage gem. FB 214.

Bautaktung:
An dieser Stelle sei darauf hingewiesen, dass aufgrund der hohen Installationsdichte in den Zwischendeckenbereichen, hauptsächlich in Fluren, nicht davon ausgegangen werden kann, dass alle am Bau beteiligten Gewerke gleichzeitig in diesen Bereichen montieren können. Ferner wird die Bauleitung Hochbau hier eine abgestimmte Bautaktung vorgeben. An dieser Stelle wird auf den Bauzeitenplan verwiesen. Die Berücksichtigung der Bautaktung ist bei der Kalkulation zu beachten.

Aufgrund des oben genannten Sachverhalts wird auf die enge Abstimmung vor Ort mit allen Beteiligten großen Wert gelegt. Tägliche Abstimmungen während der Bau- bzw. Montagezeit sind durch den Fachbauleiter des Auftragnehmers erforderlich und einzukalkulieren.

0.2.1 Art, Maße und Stoffe der zu dämmenden Objekte

| Objekt | Baustoff | Dimensionen |
| --- | --- | --- |
| Lüftungsleitungen | Stahlblech, verzinkt | DN 100-400 |
| Lüftungskanäle | Stahlblech, verzinkt | 100 - 3500 mm |
| Kälteleitungen | Edelstahl, Pressfittinge | DN 15-100 |
| Kälteleitungen | Edelstahl, genutet | > DN 50 |

0.2.2 Art, Dicke und Qualität der Dämmstoffe
Bei der Ausführung der Isolierung sind die Vorschriften der Hersteller zu beachten. Grundlage für den Korrosionsschutz bildet u.a. DIN 55928, DIN 18364 und AGI-Arbeitsblatt 0151.

| Objekt | Dämmstoff | Dicke |
| --- | --- | --- |
| Lüftungsleitungen | Mineralwolle, A2-s1-d0 | DN100-250 |
| Lüftungskanäle (ZU/AB) (Zentrale + Schächte) | Mineralwolle, A1 | 30 mm |
| Lüftungskanäle (AU/FO) | Elastomerschaum, B-s2-d0 | 19 mm |
| Kälteleitungen | Elastomerschaum, B-s2-d0, / Mineralwolle, A2-s1-d0 | 20-30 mm / Dämmstärke gem. techn. Erfordernis |

0.2.3 Ummantelungen
Der ausgeschriebene Blechmantel aus beidseitigem Blech (feuerverzinkt oder Aluminium) wird gemäß DIN 18421 aufgebracht. Hierbei richten sich die Blechdicken für nichtprofiliertem Blech nach dem Isolierdurchmesser (runde Bauteile) und sind nach DIN 4140, Tabelle 10 wie folgt gestaffelt.

Ummantelung aus nichtprofiliertem Blech, Stahl, feuerverzinkt:
 - bis zu einem äußeren Isolierdurchmesser von 150 mm:  0,5 mm Dicke
 - bis zu einem äußeren Isolierdurchmesser von 300 mm:  0,6 mm Dicke
 - bis zu einem äußeren Isolierdurchmesser von 400 mm:  0,7 mm Dicke
 - bis zu einem äußeren Isolierdurchmesser von 800 mm:  0,8 mm Dicke
 - bis zu einem äußeren Isolierdurchmesser größer 800 mm:  1,0 mm Dicke

Ummantelung aus nichtprofiliertem Blech, Aluminium (Außenbereich):
 - bis zu einem äußeren Isolierdurchmesser von 150 mm:  0,8 mm Dicke
 - bis zu einem äußeren Isolierdurchmesser von 300 mm:  0,8 mm Dicke
 - bis zu einem äußeren Isolierdurchmesser von 400 mm:  0,8 mm Dicke
 - bis zu einem äußeren Isolierdurchmesser von 800 mm:  1,0 mm Dicke
 - bis zu einem äußeren Isolierdurchmesser größer 800 mm:  1,0 mm Dicke

Abstandshalter
Abstandshalter sind für Rohrleitungen mind. ab 60 mm Dämmstärke in Form von Abstandsringen aus Bandeisen 30 x 3 mm zu erstellen. Deren Abstandsstege sind zur Vermeidung zusätzlicher Wärmeverluste zum Abstandsring mit eingenieteten 5 mm starken Plättchen versehen. Der Abstand der Ringe beträgt max. 0,95 m. Die Länge der Abstandsstege sind entsprechend der jeweiligen Dämmstärke festzulegen.

0.2.4 Besondere Stoffeigenschaften
Abweichend von der DIN 18421, Abschnitt 2 darf der Massenanteil an wasserlöslichen Chloriden bei Mineralwolle, die zum Dämmen von Anlagenteilen aus Stählen mit austenitischem Gefüge/Edelstahl (Werkstoff-Nr. 1.4401) verwendet werden, 0,5 ppm nicht überschreiten.

0.2.5 Brandschutzanforderungen an Dämmstoffe
Mineralwollschalen, alukaschiert:  A2L-s1-d0
Mineralwollplatten, alukaschiert:  A1
Schläuche/ Platten aus Elastomerschaum:  B-S2, d0 (schwerentflammbar, mittlere Rauchentwicklung, kein bren  nendes Abfallen/Abtropfen)

0.2.6 Schutz gegen mech. Beanspruchungen
In Technikzentralen sowie in anderen stoßgefährdeten Bereichen bis 2,0 m Höhe wird eine Ummantelung aus verzinktem Stahlblech vorgesehen. Die Ausführung ist vorab mit der Bauüberwachung abzustimmen.

0.2.7 Betriebs- und Umgebungstemperaturen

Technikzentrale:  32°C; 40% rel. Feuchte
Nutzgeschosse:  26°C; 60% rel. Feuchte

| Objekt | Betriebstemp. | Umgebungstemp. |
| --- | --- | --- |
| Lüftungsleitungen | +16 bis +30 °C | ca. 14-30°C |
| Lüftungskanäle (ZU) | +16 bis +30 °C | ca. 14-30°C |
| Lüftungskanäle (AU/FO) | -14 bis +35 °C | ca. 10-30°C |
| Kälteleitungen | +4 bis +24 °C | ca. 14-30°C |
| WRG-Leitungen | -10 bis +36 °C | ca. 14-34°C |

0.2.8 Behinderungen und Erschwernisse
In allen Bereichen ist mit Behinderungen durch eine hohe Installationsdichte sowie mit einer Unterschreitung der Mindestabstände nach DIN 4140 zu rechnen. Die Aufwendungen sind in die Einheitspreise einzukalkulieren.

0.2.9 Ausführungseinschränkungen
keine Angaben

0.2.10 Betriebsweise der Anlagen
Heizung:  gleitend
Kälte:  gleitend
RLT:  gleitend

0.2.11 Besondere phys. und chem. Beanspruchungen
keine Angaben

0.2.12 Ausführungsvorschriften des Auftraggebers
Allgemeine Ausführungskriterien
Alle Kanalleitungen und Rohrleitungen sind bei Bedarf vor der Montage der Dämmung zu reinigen. Die Ausführung der Dämmung ist so zu wählen, dass eine einwandfreie Zugänglichkeit aller Schrauben etc. gewährleistet ist. Bei der Ausführung der Wärmedämmisolierarbeiten ist das Gebäudeenergiegesetz (GEG) bei der Festlegung der Mindestisolierdicken zu beachten. Zu dünn isolierte Medien-Leitungen werden auf Kosten des Auftragnehmers nachisoliert.

Arbeitsablauf
Der Auftragnehmer (hier Fachbauleiter) hat vor Beginn der Isolierarbeiten gemeinsam mit der Objektüberwachung die zur Ausführung kommenden Dämmungen festzulegen. Auf Veranlassung des Auftragnehmers falsch angebrachte Isolierarten werden auf Kosten des Auftragnehmers wieder demontiert. Der Auftragnehmer ist für die Abstimmung seiner Montagetermine selbst verantwortlich. Das Aufmaß muss so rechtzeitig erfolgen, dass alle Dämmoberflächen noch frei sichtbar und prüfbar sind.

0.2.13 - 0.2.15 Angaben zu Abrechnungseinheiten
siehe Leistungsverzeichnis

0.2.16 Schutz von Bau- oder Anlagenteilen
keine Angaben

0.2.17 Vorgezogenes oder nachträgliches Herstellen von Teilen der Leistung.
Aufgrund der hohen Installationsdichte, sind in Abstimmung mit den Technikgewerken, etwaige Leitungen und/oder Kanäle vor Montage bereits zu isolieren.

0.3. Einzelangaben bei Abweichungen von den ATV

0.3.1 Sicherheitsbeauftragter
Vom AN ist ein Sicherheitsbeauftragter für den Arbeits- und Gesundheitsschutz für die Gesamtzeit der Leistungsausführung zu benennen. Die Aufgaben können durch den Bauleiter des AN übernommen werden.

Die Verantwortung für die Einhaltung der Arbeitsschutzbestimmungen obliegt dem Auftragnehmer. Es wird insbesondere auf die GUV-V C22 "Bauarbeiten" hingewiesen.

Das Beantragen und Einholen aller erforderlichen Genehmigungen und Freigaben für die Ausführung der ausgeschriebenen Leistung sowie die Abstimmung mit den übrigen am Bau tätigen Firmen ist grundsätzlich Sache des AN.

0.3.2 Baubesprechungen
Baustellenbesprechungen finden 1 x wöchentlich statt.
Nach Terminfestlegung durch die Bauleitung besteht für den AN bzw. für seinen Fachbauleiter Teilnahmepflicht.

0.3.3 Zeichnungsunterlagen
Maßgebend für die Ausführung sind die jeweils neuesten Zeichnungsunterlagen. Alle übergebenen Zeichnungsunterlagen sind vom AN listenmäßig zu führen.

0.3.4 Sicherheitsdatenblätter
Es sind sämtliche EG-Sicherheitsdatenblätter der verwendeten Stoffe, die der Gefahrenstoffverordnung unterliegen, unaufgefordert vorzulegen.

0.3.5 Rechnungen
Bei den kumulierenden Rechnungen sind zusätzlich zu den nachvollziehbaren Aufmaßen und Aufmaßzusammenstellung usw. farbige Aufmaßzeichnungen beizufügen.

## Bei sämtliche Positionen in dem nachfolgendem Leistungsverzeichnis ist das Liefern sowie die Montage inbegriffen.
Bei sämtliche Positionen in dem nachfolgendem Leistungsverzeichnis ist das Liefern sowie die Montage inbegriffen.

Grundsätzlich ist daher auch in dem Leistungsverzeichnis die gebrauchsfertige Leistung beschrieben. Dies bedeutet, dass regelmäßig die fertige Leistung erwartet wird. Eingeschlossen sind somit auch die Lieferungen der Stoffe und alle Tätigkeiten wie Herstellen, Montieren, Anschließen, Stellung von Gerätschaften usw., die zur restlosen Erfüllung der Leistung gehören, auch wenn diese nicht ausdrücklich erwähnt werden.

Etwas anderes gilt nur dann, wenn Leistungen in den Texten ausdrücklich als gesondert zu erbringen erwähnt sind.

## 430 Raumlufttechnik: VE 430-1 VSZ, SOM, ZSG; Raumlufttechnische Anlagen - Kältetechnik
Datum: 22.09.2026
EP-Anteile: Löhne; Stoffe; Geräte; Sonstiges

### 1 431, 432, 433 LÜFTUNGSANLAGEN

#### 1.1 Zentralgeräte für Zu- und Abluft

*Hinweis: VORBEMERKUNGEN ZENTRALGERÄTE FÜR ZU- UND ABLUFT*

*Hinweis*

*Hinweis: VORTEXT 1 — ZWECK, GLIEDERUNG UND VERHÄLTNIS DER UNTERLAGEN Dieser Vortext legt offen, nach welchem Verfahren die ausgeschriebenen Anlagen bemessen wurden, welc*
VORTEXT 1 — ZWECK, GLIEDERUNG UND VERHÄLTNIS DER UNTERLAGEN
Dieser Vortext legt offen, nach welchem Verfahren die ausgeschriebenen Anlagen bemessen wurden, welche technischen Eckdaten der Bieter vorfindet, welche Angaben er beizubringen hat und auf welcher Grundlage die Wirtschaftlichkeit der Angebote ermittelt wird (§ 7 EU VOB/A).
Gliederung: Elf Wärmerückgewinnungsverbünde bilden die Titel. Ein Verbund umfasst alle über einen Kreislaufverbund energetisch gekoppelten Zentralgeräte sowie die zugeordneten Nachbehandlungseinheiten. Die Gliederung folgt der Kostenstellenstruktur nach DIN 276; jede Anlage des Anlagenverzeichnisses ist einzeln ausgeschrieben.
Kennzeichen der Werte: [U] verbindliche Planungsgröße des Auftraggebers · [B] Rechenergebnis der Bauteilmethode bzw. des Jahressimulations-Rechenlaufs · [A] Annahme. Luftmengen einschließlich 3 % Reserve; die Differenz zur Baugröße ist ausgewiesene Reserve und keine zugesicherte Leistung.
Fabrikatsneutralität nach § 7 EU VOB/A; der Gleichwertigkeitsnachweis obliegt dem Bieter. Anlagendatenblätter und Verbundschemata machen die Bemessung nachvollziehbar und begründen keine eigenen Leistungspflichten.

*Hinweis*

*Hinweis: VORTEXT 2 — MASSENBILANZ UND STUFENZÄHLUNG Massenbilanz je Verbund: Zuluft und Abluft sind nutzungsbedingt ungleich. Maßgebend ist das Verhältnis Cr = q_v_min /*
VORTEXT 2 — MASSENBILANZ UND STUFENZÄHLUNG
Massenbilanz je Verbund: Zuluft und Abluft sind nutzungsbedingt ungleich. Maßgebend ist das Verhältnis Cr = q_v_min / q_v_max im Toleranzband 0,90 bis 1,00; die Salden gehen den Raumgruppen unmittelbar als Zuluft zu.
Stufenzählung der Zonengeräte: Die eigenen thermodynamischen Behandlungen (Kühler, Nacherhitzer, Dampfbefeuchter) werden um eine Stufe aus der Vorbehandlung des speisenden Zentralgerätes (Vorerhitzer) ergänzt. Die vollständige OP-Nachbehandlung erreicht so vier thermodynamische Luftbehandlungen.
Netzparameter [U]: Heizung Niedertemperatur 40/25 °C, betriebsoptimiert bis 45/30, Spreizung höchstens 15 K, Registerauslegung auf 40/25. Kälte 6/12 °C, gleitend bis 16/22 bei sensibler Kühlung, mit Entfeuchtungsaufgabe fest 6/12 °C.

*Hinweis*

*Hinweis: TABELLE 1 — REFERENZWERTE JE WÄRMERÜCKGEWINNUNGSVERBUND (aus der 8760-h-Jahressimulation, WRG-Tool_RLT_WRG_v264, elf Rechenläufe — Georgsheil_RLT_Struktur.xlsx,*
TABELLE 1 — REFERENZWERTE JE WÄRMERÜCKGEWINNUNGSVERBUND (aus der 8760-h-Jahressimulation, WRG-Tool_RLT_WRG_v264, elf Rechenläufe — Georgsheil_RLT_Struktur.xlsx, Blatt 20, Stand geprüft und verbindlich)
Maßgebend für die Wertung nach T1 und für die Mindestanforderung nach T3. Φ_ref = 75 % für alle Titel. h [h/a] = Betriebszeit x 364 d/a je Verbund.
Verbund · q_v [m³/h] · h [h/a] · SFP_ref [W/(m³/s)] · Restheizung_ref = WRG-Heizung [kWh/a]
1 · SO3 L0300+L0400+L0500+L0700+L0900 · 78.900 · 8.736 · 3.373 · 1.855.307
2 · VSZ L0100+L0200 · 19.200 · 4.732 · 2.130 · 455.172
3 · VSZ L0400+L0500 · 25.500 · 3.640 · 2.586 · 596.343
4 · SO1 L0400+L0500 · 48.300 · 8.736 · 2.774 · 1.070.634
5 · SO3 L0100+L0200 · 10.000 · 8.736 · 2.201 · 242.393
6 · SO3 L0600+L0800 · 15.800 · 5.096 · 1.930 · 368.252
7 · ZSG L0100+L0200 · 36.500 · 8.736 · 2.840 · 859.217
8 · VSZ L0300+L0600+L0700+L0800 · 33.000 · 8.736 · 2.215 · 775.984
9 · SO1 L0100+L0200+L0300 · 65.300 · 8.736 · 2.647 · 1.183.543
10 · SO2 L0200+L0400 · 93.200 · 8.736 · 2.491 · 2.130.575
11 · SO2 L0100+L0300 · 93.200 · 8.736 · 2.328 · 2.130.575
Alle elf Rechenläufe sind vollständig durchgerechnet und als verbindlich gekennzeichnet (Georgsheil_RLT_Struktur.xlsx, Blatt 06_Prüflauf_Rechenläufe und Blatt 20). Es stehen keine Referenzwerte mehr aus.

*Hinweis*

*Hinweis: VORTEXT 3 — WERTUNGSMETHODE (T1 bis T4) T1 · Wertung: Der Zuschlag erfolgt nach § 16d EU VOB/A auf das wirtschaftlichste Angebot. Maßgebend ist die Wertungssumm*
VORTEXT 3 — WERTUNGSMETHODE (T1 bis T4)
T1 · Wertung: Der Zuschlag erfolgt nach § 16d EU VOB/A auf das wirtschaftlichste Angebot. Maßgebend ist die Wertungssumme = Angebotssumme − Energiebetrag. Der Energiebetrag wird über einen Betrachtungszeitraum von T = 15 Jahren gebildet, abgezinst mit dem Rentenbarwertfaktor RBW = (1−(1+i)^(-T))/i bei i = 4 % (RBW ≈ 11,12) — identisch zur Abzinsung in Vortext 4:
Anteil Ventilatorstrom = (SFP_ref − SFP_Angebot) × q_v / 3.600.000 × h × RBW × p_el
Anteil Restwärme = Restheizung_ref × (Φ_Angebot − Φ_ref) / (100 − Φ_ref) × RBW × p_th
Es gelten Φ_ref = 75 %, p_el = 0,28 EUR/kWh, p_th = 0,0893 EUR/kWh. Ein Angebot unterhalb der Referenzwerte verbessert die Wertungssumme, oberhalb verschlechtert es sie. Die Referenzwerte je Titel (SFP_ref, Restheizung_ref, q_v, h) sind in Tabelle 1 dieses Vortextes abschließend bekanntgemacht.
T2 · Pflichtangaben (ohne Vergütung) je Zentralgerät bzw. je Titel in der jeweils letzten Unterbeschreibung: SFP_Angebot nach DIN EN 16798-3 als Anlagenwert, Φ_Angebot nach DIN EN 13053, elektrische Gesamtanschlussleistung sowie Fabrikat und Typ zur Identifikation. Nachweis durch Herstellerdatenblatt und Eurovent-Zertifikat oder gleichwertig. Fehlende Angaben werden mit den Referenzwerten der Tabelle 1 gewertet.
T3 · Mindestanforderungen: Der SFP-Anlagenwert des Titels darf den in Tabelle 1 bekanntgemachten Wert nicht überschreiten; Φ darf 75 % nicht unterschreiten; die Anströmgeschwindigkeit im Gerätequerschnitt darf 2,2 m/s nicht überschreiten. Angebote ohne Einhaltung oder ohne Nachweis sind von der Wertung auszuschließen.
T4 · Dem Angebot ist das Preisblatt mit Auf- und Abpreisen je Baugröße beizufügen. Es dient der Bewertung von Änderungen der Baugröße im Zuge der Ausführungsplanung und wird nicht in die Wertungssumme einbezogen.

*Hinweis*

*Hinweis: VORTEXT 4 — WIRTSCHAFTLICHKEIT UND SENSITIVITÄT DER WERTUNG Rechtsgrundlage: Der Zuschlag wird nach § 16 VOB/A (bei EU-weiten Verfahren § 16d EU VOB/A) auf das*
VORTEXT 4 — WIRTSCHAFTLICHKEIT UND SENSITIVITÄT DER WERTUNG
Rechtsgrundlage: Der Zuschlag wird nach § 16 VOB/A (bei EU-weiten Verfahren § 16d EU VOB/A) auf das wirtschaftlichste Angebot erteilt. Neben dem Preis dürfen weitere Kriterien wie Qualität, Zweckmäßigkeit und Folgekosten einfließen, sofern sie in den Vergabeunterlagen genannt sind. Die Entscheidung darf nur anhand objektiver, nachvollziehbarer und den Bietern gegenüber transparenter Kriterien erfolgen.
Hinweis zur Methodik: Die nachfolgende Sensitivitätsberechnung (Hebel 1 und 2) ist ein praxisorientiertes Analyseinstrument zur Robustheitsprüfung der Wirtschaftlichkeitsbewertung. Sie ist in der VOB/A nicht ausdrücklich geregelt. Ihre Anwendung ist zulässig, solange Transparenz und Gleichbehandlung gewahrt bleiben und Wertungskriterien, Gewichtung und Berechnungsmodell vor Angebotsabgabe vollständig offengelegt sind — das ist mit diesem Vortext der Fall.
Die Wertung belohnt Effizienz doppelt: über den Ventilatorstrom (SFP) und über die Rückwärmzahl (Φ). Damit die Bieter die Hebelwirkung ihrer Angebotsentscheidungen einschätzen können, wird die Empfindlichkeit der Wertungssumme hiermit offengelegt.
Hebel 1 — SFP: Eine Unterschreitung des Referenzwertes um 100 W/(m³/s) verbessert die Wertungssumme um ΔW = 100 × q_v / 3.600.000 × h × RBW × p_el, wobei RBW = (1−(1+i)^(-T))/i der Rentenbarwertfaktor über den Betrachtungszeitraum T bei Zinssatz i ist (centgenau identisch zur Abzinsung der Betriebskosten in der Wertungssumme selbst). Bei einem Titel mit q_v = 40.000 m³/h und 8.760 h/a sind das rund 30.300 EUR über 15 Jahre (RBW ≈ 11,12 bei i = 4 %). Bei den kleineren Titeln mit reduzierter Betriebszeit fällt derselbe technische Vorsprung entsprechend geringer ins Gewicht; die titelweise Aufschlüsselung in Tabelle 1 macht das nachvollziehbar.
Hebel 2 — Rückwärmzahl: Eine Überschreitung von Φ_ref um einen Prozentpunkt verbessert die Wertungssumme um ΔW = Restheizung_ref / 25 × RBW × p_th. Die Hebel sind additiv; ein Angebot kann einen höheren Investitionspreis über beide Wege ausgleichen.
Grenzen und Nachweispflicht: Die Wertung ist rechnerisch unbegrenzt, die Mindestanforderungen nach T3 bilden jedoch die harte Schranke. Sehr niedrige SFP-Werte erfordern regelmäßig größere Gerätequerschnitte und damit Aufstellflächen; die in den Anlagendatenblättern ausgewiesenen Baumaße sind einzuhalten oder als Änderung kenntlich zu machen. Ein rechnerischer Wertungsvorteil, der baulich nicht realisierbar ist, führt zum Ausschluss.
Robustheit der Annahmen: Die Energiepreise sind mit p_el = 0,28 EUR/kWh und p_th = 0,0893 EUR/kWh für alle Bieter gleich angesetzt. Der Betrachtungszeitraum von 15 Jahren wurde gegenüber einer früheren Fassung (10 Jahre) bewusst verlängert, um dem Auftraggeberinteresse an energieeffizienten Anlagen stärkeres Gewicht zu geben; er bleibt weiterhin unterhalb der technischen Nutzungsdauer von 20 bis 25 Jahren, um Prognoseunsicherheiten zu begrenzen. Instandhaltungs- und Wartungskosten werden nicht in die Wertung einbezogen, da sie fabrikatsübergreifend nicht diskriminierungsfrei quantifizierbar sind; sie sind über die Qualitätsanforderungen der Leittexte gebunden.
Gleichbehandlung: Alle Wertungsparameter sind vor Angebotsabgabe abschließend bekanntgemacht. Nachträgliche Änderungen von Referenzwerten, Preisannahmen oder Betrachtungszeitraum finden nicht statt.

*Hinweis*

*Hinweis: GLIEDERUNG DES VERZEICHNISSES NACH DIN 276 (KOSTENSTELLEN) Das Verzeichnis folgt der Kostenstellenstruktur des Auftraggebers. Jede Anlage des Anlagenverzeichnis*
GLIEDERUNG DES VERZEICHNISSES NACH DIN 276 (KOSTENSTELLEN)
Das Verzeichnis folgt der Kostenstellenstruktur des Auftraggebers. Jede Anlage des Anlagenverzeichnisses erhält eine eigene Leistungsposition mit Stückzahl, Einheitspreis und Gesamtpreis.
Der Wärmerückgewinnungsverbund ist KEINE Liefereinheit. Er fasst Zuluft- und Abluftanlagen zusammen, die ausschließlich über den Solekreis hydraulisch verbunden sind; die Luftwege bleiben getrennt. Die Luftmengen der einzelnen Anlagen werden deshalb nicht addiert. Der Solekreis selbst ist unter 1.5.2 als eigene Position ausgeschrieben.
Ein Wärmerückgewinnungssystem mit Glykol wird als Kreislaufverbund ausgeführt. Jeder Kreislaufverbund erhält eine dynamisch bemessene Hydraulische Versorgungseinheit (Hydraulikmodul); sie ist unter 1.5.2.1 ausgeschrieben. Die Zahl der Solekreise und die Zahl der Hydraulikmodule können auseinanderfallen: Übersteigt ein Verbund die Einzelmodul-Kapazität, erhält er zwei parallele Module (oben/unten). In diesem Leistungsverzeichnis stehen elf Solekreisen 11 Hydraulikmodule gegenüber.
Die Zuordnung der Zuluftgeräte richtet sich nach ihrer thermodynamischen Ausstattung. Anlagen mit Erwärmung, Kühlung und Befeuchtung sind Klimaanlagen und stehen unter 1.3.1. Gliederungsknoten ohne zugeordnete Anlagen sind entfallen.
Kennzeichnung der Angaben: [U] steht für eine Vorgabe des Auftraggebers, [B] für einen aus der Jahressimulation berechneten Wert.

*Hinweis*

*Hinweis: ABSCHNITT A — LEITTEXTE (Langtexte) LT.01 bis LT.54 Die Leittexte enthalten die verbindlichen Qualitätsmerkmale. Jede Position in Abschnitt B verweist unverwech*
ABSCHNITT A — LEITTEXTE (Langtexte) LT.01 bis LT.54
Die Leittexte enthalten die verbindlichen Qualitätsmerkmale. Jede Position in Abschnitt B verweist unverwechselbar auf den zugehörigen Leittext.

*Hinweis*

*Hinweis: LEITTEXT 01.430.LT.01 — Raumlufttechnisches Gerät (Leitposition) Ausführung zum Einsatz in Krankenhäusern, zur Förderung von staubfreier und keimarmer Luft mit*
LEITTEXT 01.430.LT.01 — Raumlufttechnisches Gerät (Leitposition)
Ausführung zum Einsatz in Krankenhäusern, zur Förderung von staubfreier und keimarmer Luft mit den nach DIN1946-4 geforderten
Konditionen. Die technische Eignung des Gerätes muss durch einen Hygieniker und einen vereidigten Sachverständigen baumustergeprüft sein. RLT-Geräteleistungsdaten, zertifiziert durch technischen Sachverständigen. Nachweis der Messwerte der mechanischen Eigenschaften der gesamten Gehäusekonstruktion und Nachweis der Leistungsdaten der eingebauten Komponenten wie Ventilatoren, Wärmeübertrager und Wärmerückgewinnung. Nachweis der Einhaltung der Energieeffizienzklasse A+ (Vorlage
Zertifizierung durch RLT-TÜV Süd) für Geräte mit den thermodynamischen Luftbehandlungsfunktionen Heizen, Kühlen, Befeuchten,
Entfeuchten mit Einhaltung folgender Leistungskenndaten nach DIN EN 13053 für : Luftgeschwindigkeit im lichten
Gehäusequerschnitt im Bereich Filter und Wärmerückgewinnung Klasse: V2 Elektrische Leistungsaufnahme Klasse: P2
Wärmerückgewinnungsklasse: H1 Die Konformität nach Maschinenrichtlinie 2006/42/EG, Niederspannungsrichtlinie 2014/35/EU und
EMV-Richtlinie 2014/30/EU ist vom Gerätehersteller zu bescheinigen. Die Konformität nach EU1253/2014, Anhang III, Nummer 2 nach den ab dem 01.01.2018 für Nichtwohnraum-Lüftungsanlagen spezifischen Anforderungen, zur Durchführung der
Ökodesign-Richtlinie 2009/125/EG (ErP 2018), ist vom Gerätehersteller zu bescheinigen. Akustische, elektrische, und thermodynamische Leistungsdaten, sowie Kennlinien des Ventilatorsystems, geprüft durch technischen Sachverständigen. Vorlage
Nachweis der Baumusterprüfung der Betriebscharakteristik der Wärmeübertrager nach DIN EN 305/308 durchgeführt von einem technischen Sachverständigen. Nachweis der Richtlinienkonformität der Geräteserie durch Baumusterprüfungen nach VDI6022 Blatt 1, VDI3803 Blatt 1, DIN EN 16798-3-2017-11, DIN EN 1886, DIN EN 13053 und DIN 1946 Teil 4 für jedes RLT-Gerät durch individuelle Regelkonformitätsprüfung bei der Geräteauslegung (Vorlage Nachweis). Nachweis der Resistenz gegen mikrobielle
Verstoffwechselbarkeit für eingesetzte Dichtungen und Fugendichtmassen durch einen anerkannten Hygieniker.
Regelkonformitätsprüfung nach den oben genannten Regelwerken für jede einzelne Komponente bei der Geräteauslegung. Vorlage
Nachweis zusammen mit den Auslegungsdaten. Die gefertigten Geräte sind einer Endprüfung im Herstellerwerk mit Probelauf und
Schwingungsmessung zu unterziehen (Vorlage Nachweis). Jede RLT-Gerätesektion ist werksseitig mit einer Beschriftung gemäß den Anforderungen nach VDI3803, DIN1946 Teil 4 zu versehen. Zu-und Abluftgeräte zur Innen- oder Außenaufstellung. Aus
Funktionsblöcken zusammengebaute, selbsttragende Profilrahmenkonstruktion, geschlossene thermisch getrennte seewasserbeständige Aluminiumhohlprofile, Werkstoff AIMgSi 0,5, Verbindung mittels Kunststoff-Eckverbinder zum Zusammenbau oder
Zerlegen der Gehäusebauteile. - Gehäusewände doppelwandig thermisch getrennt, mit innerer Schall- und Wärmeisolation aus steggerichteter Mineraldämmfaser,
Masse mindestens 120kg/m3, vollflächig verklebt. Baustoffklasse der Wärmedämmung DIN EN 13501-1 A1 -s1, d0 (nicht brennbar). - Die Verbindung zwischen Gehäusewänden und Rahmenkonstruktion und zwischen den einzelnen Kammern erfolgt mit geschlossenporigen, dauerelastischen EPDM-Dichtungen. Die Gehäusetrennstellen sind so ausgeführt, dass bei den
Gehäusekupplungen keine zusätzlichen Isolier- oder Verblendungsmaßnahmen notwendig sind. - Zwischen den einzelnen Luftaufbereitungselementen ist ein Mindestabstand für die Bedienung und Wartung vorzuhalten.
Registeranordnungen unmittelbar hintereinander sind unzulässig. - Die mechanische Festigkeit entspricht der Gehäuseklasse D1 (R) nach DIN EN 1886. Dies entspricht einer max. Durchbiegung von
Gehäusewand und Gehäuserahmen von +/-4mm pro Meter Kantenlänge bei einem Prüfdruck von 1000 Pa nach EN 1886. Darüber hinaus ist die Druckfestigkeit bis zu einem größeren Prüfdruck zu gewährleisten, d.h. bei diesem Prüfdruck dürfen am Gerät keine bleibenden Verformungen auftreten. - Ausführung Wandelementen innen mit:
Boden aus nichtrostendem Stahl, Werkstoff- Nr. 1.4301 Seitenwände, Dach: Stahlblech feuerverzinkt nach DIN EN 10346 und beschichtet. Beschichtung nach DIN EN 55634 mit einer
Beschichtungsdicke von 25 Mikrometer. Korrosivitätskategorie C3 (25 Mikrometer) nach DIN EN ISO 12944. - Aussen: Stahlblech feuerverzinkt nach DIN EN 10346 und beschichtet. Beschichtung nach DIN EN 55634 mit einer
ERGÄNZUNG BEI PROJEKTSTANDORTEN IN SALZWASSER-/MEERESNÄHE (Projektstandort: TRY 3 - Hamburg-Fuhlsbuettel, maßgebende Korrosivitätskategorie C5-M (Meeresatmosphaere) nach DIN EN ISO 12944 statt C3 nach DIN EN ISO 12944), differenziert nach Gerätetyp (Verfasser-Vorgabe 01.09.2026): In den außenluftberührten Zuluftgeräten (mit Wärmerückgewinnung) sind Innenbeplankung, Filterrahmen und Rahmenprofile korrosionsbeständig auszuführen: Innenbeplankung nichtrostender Stahl, Werkstoff-Nr. 1.4301; Lamellen Epoxidharz-beschichtet; Filterrahmen nichtrostender Stahl, Werkstoff-Nr. 1.4301; Rahmenprofile Aluminium, seewasserbeständige Legierung; übrige Bauteile pulverbeschichtet. Abweichend davon genügt bei den Abluftgeräten und den Zuluft-Nachbehandlungsgeräten die geringere Ausführung: Innenbeplankung Boden nichtrostender Stahl, Werkstoff-Nr. 1.4301, im Übrigen innen beschichtet. Grund ist die unterschiedliche Korrosionsbelastung durch unmittelbaren Außenluftkontakt gegenüber bereits konditionierter Luft. Diese Ergänzung gilt ausschließlich für Projekte mit einem solchen Standort, wird über die Standortwahl aktiv ausgelöst und bestätigt, und ist bei der Übernahme dieses Leittextes für andere Standorte zu prüfen und gegebenenfalls zu streichen.
Beschichtungsdicke von 25 Mikrometer. Korrosivitätskategorie C3 (25 Mikrometer) nach DIN EN ISO 12944. Wandstärke mindestens 40 mm. - Die Gehäusekonstruktion muss luftdicht sein. Die Gehäuseleckage darf die Werte der Dichtigkeitsklasse L2 (R) nach DIN EN 1886 nicht unterschreiten. Filter-Bypass-Leckage nach DIN 1946-4 max. 0,5% des Nennvolumenstroms. - Bei Innentemperaturen <-7 Grad C, nach Tieftemperaturkühlern <7 Grad C thermisch entkoppelte Aluminium-Rahmenkonstruktion mit Wärmedurchgangszahl Klasse T2 und Wärmebrückenfaktor Klasse TB2 nach DIN EN 1886. In allen anderen Bereichen
Wärmedurchgangszahl Klasse T3 und Wärmebrückenfaktor TB3. - Geräteböden begehbar, Punktlast 100kg, bündig in Rahmenkonstruktion eingesetzt. - Wandelemente von außen befestigt, Revision allseits von außen, Bedienseite 3D Scharniere, Revisionstüren mit Drehscharnier und
Hebelverschlüssen. Die Abdichtung zwischen Türblatt und Geräterahmen erfolgt durch eine umlaufende Profilgummidichtung,
Material EPDM, ohne Gehrungsschnitte, die auf der Rahmenkonstruktion aufgesteckt ist (keine aufgeklebten Dichtungen). Die verwendeten 3D-Scharniere sind horizontal, vertikal und für gleichmäßigen Anpressdruck nachstellbar. Im Überdruckbereich sind
Türen mit einer Sicherheitsfangvorrichtung ausgestattet, die beim Öffnen im Betriebszustand ein Aufschlagen der Tür verhindert (keine Fangketten). - In anschlaggefährdeten Bereichen erhalten Türen eine Türfeststellvorrichtung - Konstruktion Revisionstür mit Scharnier- und Klemmhebelverschluss, Türdichtungen in Geräterahmen mechanisch eingelassen, ohne Gehrungsschnitte. - Revisionsdeckel sind mit Vorreiber- Klemmverschlüssen ausgestattet, außen befestigt, geeignet zur Nassreinigung und
Desinfektion. Zusätzlich sind Revisionsdeckel ab einer lichten Höhe von 1,60m mit stabilen Kunststoffgriffen auszustatten

*Hinweis*

*Hinweis: LEITTEXT 01.430.LT.02 — Grundrahmen Vor dem Stellen der Gehäusemodule müssen Fundamente und Grundrahmen auf Stabilität bzw. auf feste Schraubverbindungen geprüf*
LEITTEXT 01.430.LT.02 — Grundrahmen
Vor dem Stellen der Gehäusemodule müssen Fundamente und Grundrahmen auf Stabilität bzw. auf feste Schraubverbindungen geprüft werden.
Etwaige Unebenheiten und Toleranzen im Bereich der Aufstellfläche (Bsp. Betonfundament, Betondecke, Estrich) sind im Rahmen der zugelassenen Toleranzen des Hersteller der Geräte, jedoch bis maximal 5 mm/m, seitens des AN mit z.B. Blechstreifen auszugleichen.
Bei Stahlträgern ist eine maximale Durchbiegung von 1/1000 der Trägerlänge gestattet, größere Durchbiegungen sind ebenfalls durch den AN zu beseitigen. Vor dem Stellen müssen Fundamente und Grundrahmen gereinigt und eisfrei sein.
Gerätegrundrahmen, Höhe 250 mm, fest mit der Geräteunterseite verbunden (nicht lose mitgeliefert) und Pflichtbestandteil der Lieferung, mit umlaufender Auflagefläche aus sendzimirverzinktem
Stahlblech, als U-Rahmen 3 mm dick, nach außen offen. Zur Verstärkung mit der Unterseite des Gerätes über Schraubverbindung fest verbunden. Zusätzlich sind Auflageflächen an jeder Gerätetrennung zwischen den einzelnen Segmenten und zusätzlich im
Abstand von max. 1.200 mm in der Länge und Breite vorzusehen. Die maximale Gerätebodenbelastung von 100 kg/m² und eine maximale Gerätedurchbiegung von 1 mm pro Meter sind einzuhalten. Die Abläufe der Kondensatwannen werden aus den
Grundrahmen geführt, entsprechende Bohrungen und Befestigungen sind vorzusehen.

*Hinweis*

*Hinweis: LEITTEXT 01.430.LT.03 — Siphons Außenliegende Ablaufstutzen an den Wärmetauschern (Kühler, Wärmerückgewinnung), Befeuchterkammern, Ansaugkammer sind an Siphons*
LEITTEXT 01.430.LT.03 — Siphons
Außenliegende Ablaufstutzen an den Wärmetauschern (Kühler, Wärmerückgewinnung), Befeuchterkammern, Ansaugkammer sind an Siphons (Leistungsumfang RLT-Gerät mit Beistellung und Montage durch Auftragnehmer) anzuschließen. Die Standhöhe des jeweiligen Siphons ist auf den Unter- bzw. Überdruck des RLT-Gerätes in der jeweiligen Gerätekomponente so auszulegen, dass ein
Ansaugen von Luft bzw. ein Ausblasen von Luft aus der nachfolgenden Abwasserleitung verhindert wird. Der Durchmesser des
Kondensatstutzens beträgt mindestens 28mm.
Einsatz von selbstfüllenden Siphons (Kugelsiphon) mit Rückschlagsicherung, Betriebsdruck nach Erfordernis (Auslegung durch
Gerätehersteller). Material verrottungsfestes Polypropylen (PP), Schraubdeckel für Befüllung und Reinigung.
Siphons werden gesondert vergütet, siehe separate Leistungsposition.

*Hinweis*

*Hinweis: LEITTEXT 01.430.LT.04 — Gerätegehäuse — Seitenwände feuerverzinkt und kunststoffbeschichtet, Boden Edelstahl - Geräteböden sind oben bündig in die Profilrahmenk*
LEITTEXT 01.430.LT.04 — Gerätegehäuse — Seitenwände feuerverzinkt und kunststoffbeschichtet,
Boden Edelstahl - Geräteböden sind oben bündig in die Profilrahmenkonstruktion eingesetzt, um eine Desinfektion und Nassreinigung durchführen zu können. Geräteboden im Hygienebereich aus nichtrostenden Stahl, Werkstoff-Nr 1.4301, nach den Hygieneanforderungen der
DIN1946-4 ohne Vertiefungen und Schnittkanten, leicht zu reinigen. - Geräteböden sind begehbar. Punktlast 100 kg/m2 - Alle Kammern mit luftdichten, bündig eingesetzten, austausch- und abnehmbaren Gehäusewänden, (Wandstärke mindestens 40mm und Revisionstüren mit Drehscharnieren, Wandstärke mindestens 30mm) in doppelschaliger Sandwichbauweise, frei von durchgehenden Bohrungen und Undichtigkeiten. - Gehäusewände werden mit umlaufend aufvulkanisierten, nahtlosen Dichtungen ohne Trennstellen ausgestattet. Die Verbindung zwischen den einzelnen Kammern erfolgt mit geschlossenporigen, dauerelastischen EPDM-Dichtungen. - Gehäuseboden begehbar, als Wanne mit Gefälle; Ablaufstutzen seitlich am Gerätegehäuse angeordnet. Die Kondensatwannen der
Geräte sind so auszubilden, dass eine kontinuierliche und vollständige Abführung von Kondensat gewährleistet wird. - Alle Werkstoffe müssen beständig gegenüber den anzuwendenden Reinigungs- und Desinfektionsmitteln sein. - Sämtliche Gerätefugen sind hygienisch und dampfdicht zu schließen. Es sind keine Kunststoffe einzusetzen, die eine Verpilzung und Verkeimung fördern. Es sind keim- und pilzhemmende Materialien zu verwenden. Der Nachweis ist durch Vorlage entsprechender Herstellerbescheinigungen und Prüfungen nach DIN EN ISO 846 zu erbringen. - Alle Einbauteile außer Filterrahmen, Ventilatoreinheiten, WRG-Register, Kühler und Bypassklappen werden über Metallnocken auf dem Geräteboden fixiert. Es dürfen auf dem Geräteboden keine Schienen oder Winkel eingesetzt werden, um Kanten und Ecken zur
Herdbildung zweifelsfrei zu vermeiden und eine einfache Wischdesinfektion zu ermöglichen. - Alle innen- und außenliegenden körperschallentkoppelten Teile erhalten Erdungsbänder zum Schutzpotentialausgleich. Separate
Erdung mit 10 mm² je Motor und FU nach außen geführt. - Im Bereich der Ventilator-, Erhitzer-, Kühler-, Befeuchtungs-, WRG- und Filterkammern sind Schaugläser 200mm Durchmesser aus 8mm dicken Einscheibensicherheitsglas mit Prüfzeichen installiert. In T2/TB2 Bereichen sind zwei Scheiben (Doppelglas) einzusetzen. Plexiglasscheiben sind nicht zulässig. Die Dichtheit und Druckfestigkeit der Gesamtkonstruktion ist durch die
Schaugläser nicht beeinträchtigt.
DATENBLATT-GEHÄUSE Baustoffklasse Wärmedämmung DIN EN 13501-1 A1 -s1, d0 (nicht brennbar)
Mechanische Festigkeit (Gehäuseklasse DIN EN 1886): D1(R)
Gehäuse Leckage (Dichtigkeitsklasse DIN EN 1886): L2(R) max. Filter Bypass Leckage 0,5% des Nennvolumenstromes
Die-Realbedingungen für D1(R) und L2(R) können nur an den gebauten Geräten nach Fertigstellung bei der Werksprüfung gemessen werden. Ein Prüfprotokoll der entsprechenden Werksprüfungen (Vergütung in separater Position) ist vorzulegen.
Kaltluftberührte Gehäuseteile (nach DIN EN 1886)
Wärmedurchgangszahl: T2 Wärmedurchgangszahl: 0,8 W/m2K Wärmebrückenfaktor: TB2 Wärmebrückenfaktor kb: 0,61
Sonstige Gehäuseteile (nach DIN EN 1886)
Wärmedurchgangszahl: T3 Wärmedurchgangszahl: 1,11 W/m2K Wärmebrückenfaktor: TB3 Wärmebrückenfaktor kb: 0,51
Oberflächenbeschaffenheit Geräte Innen Boden : nichtrostender Stahl, Werkstoff-Nr 1.4301 Innen Seitenwände, Dach: Stahlblech feuerverzinkt und kunststoffbeschichtet (eine Ausführung ohne Beschichtung ist nicht zulässig),
Beschichtung nach DIN EN 55634, Beschichtungsdicke 25 Mikrometer Rahmen: seewasserbeständige Aluminiumhohlprofile, Werkstoff AIMgSi 0,5
Außen: Stahlblech feuerverzinkt und beschichtet, Beschichtung nach DIN EN 55634, Beschichtungsdicke 25 Mikrometer.

*Hinweis*

*Hinweis: LEITTEXT 01.430.LT.05 — Gerätegehäuse — Seitenwände und Boden Edelstahl (Alternativ) - Geräteböden sind oben bündig in die Profilrahmenkonstruktion eingesetzt,*
LEITTEXT 01.430.LT.05 — Gerätegehäuse — Seitenwände und Boden Edelstahl (Alternativ)
- Geräteböden sind oben bündig in die Profilrahmenkonstruktion eingesetzt, um eine Desinfektion und Nassreinigung durchführen zu können. Geräteboden im Hygienebereich aus nichtrostendem Stahl, Werkstoff-Nr 1.4301, nach den Hygieneanforderungen der
DIN1946-4 ohne Vertiefungen und Schnittkanten, leicht zu reinigen. - Geräteböden sind begehbar. Punktlast 100 kg/m2 - Alle Kammern mit luftdichten, bündig eingesetzten, austausch- und abnehmbaren Gehäusewänden, (Wandstärke mindestens 40mm und Revisionstüren mit Drehscharnieren, Wandstärke mindestens 30mm) in doppelschaliger Sandwichbauweise, frei von durchgehenden Bohrungen und Undichtigkeiten. - Gehäusewände werden mit umlaufend aufvulkanisierten, nahtlosen Dichtungen ohne Trennstellen ausgestattet. Die Verbindung zwischen den einzelnen Kammern erfolgt mit geschlossenporigen, dauerelastischen EPDM Dichtungen. - Gehäuseboden begehbar, als Wanne mit Gefälle und Ablaufstutzen. Die Kondensatwannen der Geräte sind so auszubilden, dass eine kontinuierliche und vollständige Abführung von Kondensat gewährleistet wird. - Alle Werkstoffe müssen beständig gegenüber den anzuwendenden Reinigungs- und Desinfektionsmitteln sein. - Sämtliche Gerätefugen sind hygienisch und dampfdicht zu schließen. Es sind keine Kunststoffe einzusetzen, die eine Verpilzung und Verkeimung fördern. Es sind keim- und pilzhemmende Materialien zu verwenden. Der Nachweis ist durch Vorlage entsprechender Herstellerbescheinigungen und Prüfungen nach DIN EN ISO 846 zu erbringen. - Alle Einbauteile außer Filterrahmen, Ventilatoreinheiten, WRG-Register, Kühler und Bypassklappen werden über Metallnocken auf dem Geräteboden fixiert. Es dürfen auf dem Geräteboden keine Schienen oder Winkel eingesetzt werden, um Kanten und Ecken zur
Herdbildung zweifelsfrei zu vermeiden und eine einfache Wischdesinfektion zu ermöglichen. - Alle innen- und außenliegenden körperschallentkoppelten Teile erhalten Erdungsbänder zum Schutzpotentialausgleich. Separate
Erdung mit 10 mm² je Motor und FU nach außen geführt. - Im Bereich der Ventilator-, Erhitzer-, Kühler-, Befeuchtungs-, WRG- und Filterkammern sind Schaugläser 200mm Durchmesser aus 8mm dicken Einscheibensicherheitsglas mit Prüfzeichen installiert. In T2/TB2 Bereichen sind zwei Scheiben (Doppelglas) einzusetzen. Plexiglasscheiben sind nicht zulässig. Die Dichtheit und Druckfestigkeit der Gesamtkonstruktion ist durch die
Schaugläser nicht beeinträchtigt.
DATENBLATT-GEHÄUSE Baustoffklasse Wärmedämmung DIN EN 13501-1 A1 -s1, d0 (nicht brennbar)
Mechanische Festigkeit (Gehäuseklasse DIN EN 1886): D1(R)
Gehäuse Leckage (Dichtigkeitsklasse DIN EN 1886): L2(R) max. Filter Bypass Leckage 0,5% des Nennvolumenstromes
Die-Realbedingungen für D1(R) und L2(R) können nur an den gebauten Geräten nach Fertigstellung bei der Werksprüfung gemessen werden. Ein Prüfprotokoll der entsprechenden Werksprüfungen (Vergütung in separater Position) ist vorzulegen.
Kaltluftberührte Gehäuseteile (nach DIN EN 1886)
Wärmedurchgangszahl: T2 Wärmedurchgangszahl: 0,8 W/m2K Wärmebrückenfaktor: TB2 Wärmebrückenfaktor kb: 0,61
Sonstige Gehäuseteile (nach DIN EN 1886)
Wärmedurchgangszahl: T3 Wärmedurchgangszahl: 1,11 W/m2K Wärmebrückenfaktor: TB3 Wärmebrückenfaktor kb: 0,51
Oberflächenbeschaffenheit Geräte Innen Boden : nichtrostender Stahl, Werkstoff-Nr 1.4301 Innen Seitenwände, Dach: nichtrostender Stahl, Werkstoff-Nr 1.4301
Rahmen: seewasserbeständige Aluminiumhohlprofile, Werkstoff AIMgSi 0,5 Außen: Stahlblech feuerverzinkt und beschichtet,
Beschichtung nach DIN EN 55634, Beschichtungsdicke 25 Mikrometer.

*Hinweis*

*Hinweis: LEITTEXT 01.430.LT.06 — Wetterfeste Ausführung für Außenaufstellung Als zusätzlicher Korrosionsschutz sind die äußeren Oberflächen des RLT Gerätegehäuses mind.*
LEITTEXT 01.430.LT.06 — Wetterfeste Ausführung für Außenaufstellung
Als zusätzlicher Korrosionsschutz sind die äußeren Oberflächen des RLT Gerätegehäuses mind. feuerverzinkt und zusätzlich beschichtet, z. B. pulver- oder bandbeschichtet auszuführen. Stahlblech feuerverzinkt nach DIN EN 10346 und beschichtet
Beschichtung nach DIN EN 55634 mit einer Beschichtungsdicke von 25 Mikrometer. Korrosivitätskategorie C3 (25 Mikrometer) nach
DIN EN ISO12944.
Das Gerätedach ist wetterfest und zusätzlich mit einer UV- und witterungsbeständigen schwarzen Kunststofffolie (Dachhaut) überzogen, die vollflächig mit ihm verklebt ist.
Stoßstellen sind in Abstimmung mit den projektspezifischen Anforderungen möglichst zu vermeiden. Sind dennoch Stoßstellen erforderlich, ist als Voraussetzung für eine sorgfältige bauseitige Abdichtung eine Überlappung der Dachfläche von min. 150 mm auszuführen.
Die Kunststofffolie ist über die waagerechte Abdeckung des Gerätedaches hinaus mind. 20 mm nach unten gezogen und zusätzlich umlaufend mit einer Aluminiumleiste eingefasst.
Der Dachüberstand ist als Tropfkante auszuführen.
Die Geräte sind mit saug- und druckseitigen Wetterschutzeinrichtungen auszustatten, die Wetterschutz auch bei Gerätestillstand bieten. Korrosionsschutz wie Gehäusewände.
Alle Jalousieklappen incl. Stellantriebe oder Handverstellungen sind innenliegend einzubauen. Die Jalousieklappen sind korrosionsbeständig auszuführen.
Ausführung von Rahmen und Klappenblättern in Edelstahl 1.4301, bzw. Aluminium.
Ansaugkammern im Außenluftbereich, mit Bodenwanne aus Edelstahl min. 1.4301, allseitig zum Kondensatablauf geneigt, damit eindringendes Regenwasser kontrolliert abgeführt werden kann.
Der Filteraufnahmerahmen der ersten Außenfilterstufe ist in Edelstahl 1.4301 auszuführen.
Alle Türen sind mit Feststellvorrichtung (Öffnungswinkel >= 90°) auszuführen.
Elektrische und andere außenliegende Bauteile UV-Beständig.
Wetterschutzeinrichtung als Haube, mit einer Bautiefe von min. 300 mm, in wetterfester Ausführung, mit einer Oberfläche aus min.
Stahlblech feuerverzinkt und zusätzlich beschichtet, z.B. pulver- oder bandbeschichtet. Stahlblech feuerverzinkt nach DIN EN 10346 und beschichtet Beschichtung nach DIN EN 55634 mit einer Beschichtungsdicke von 25 Mikrometer. Korrosivitätskategorie C3 (25
Mikrometer) nach DIN EN ISO12944 Maschendrahtgitter, max. 20x20 mm, als Vogelschutz, über die gesamte Stirnseite des RLT- Gerätes, aus min. Aluminium.
Auslegung mit einer Abströmgeschwindigkeit von max. 4,5 m/s bei Fortluft.
Auslegung mit einer Anströmgeschwindigkeit von max. 2,0 m/s bei Außenluft.
Bauteil mit geringem Druckverlust, bestehend aus Regenabweislamellen mit Tropfkante, deren Neigungswinkel nach unten min. 45 ° beträgt. Die einzelnen Lamellen sind so anzuordnen, dass eine Überdeckung untereinander in der Horizontalen gegeben ist. Um eine freie Zugänglichkeit der Ober- und Unterseite zur Reinigung zu gewährleisten, sind die Lamellen mit ausreichendem Abstand von min. 150 mm untereinander anzubringen. Gerätegrundrahmen aus feuerverzinktem Stahlblech als umlaufender U- Rahmen, nach Außen offen, bei statischer Erfordernis mit Quertraversen als Verstärkung und mit der Unterseite des RLT- Gerätes fest verbunden (Schraubverbindung).
Ausführung als Dachrahmen mit wetterfester Abdichtung zum RLT Gerät. Die Dachzentrale ist mit demontierbaren Kranhaken zu liefern.
Der Gerätegrundrahmen ist zweigeteilt. Der untere Teil mit einer Höhe von 125 mm befindet sich unterhalb der gesamten
Geräteaufstellfläche. Auf ca. 80% der Fläche ist der GR durch einen zweiten darauf verschraubten GR auf insgesamt 400 mm erhöht um die erforderliche Höhe für die innenliegenden Hygienesiphons zu erreichen. Der Versatz trennt Bediengangbereich und
Technikbereich zu Gerätebereich.
Die Zuluftgeräte und Abluftgeräte werden auf dem Dach zusammengebaut und haben einen zwischenliegenden Bediengang. Jedes
Gerätebauteil wird in Containerbauweise in der Breite der Gesamtzentrale fertig an einem Stück incl. Bediengang angeliefert. In der
Gerätelänge sind die Container auf eine Baulänge 3.015 mm begrenzt.
Der Zugang zu den RLT-Geräten bzw. in den Bediengang erfolgt über an beiden Stirnseiten angeordneten Türen mit einer Größe von B x H 1,20 x 2,10m.
Bei der späteren Wartung der Anlage wird gefordert die Anlagen mit Hubwagen (Raddurchmesser 5cm) von außen und im kompletten Bediengang befahren zu können. An der Tür darf maximal eine Schwelle von 2cm ausgebildet werden. Die mit
Hubwagen zum Überfahren der Türschwelle notwendigen Keile (aus ALU) sind für beide Türen zu liefern.
Der Boden des Bediengangs ist mit Bodenblechen in gleicher Ausführung gemäß den vorbeschriebenen Gehäusespezifikationen und so wie die seitlichen Wände und Deckel gefertigt. Zusätzlich sind auf den Bodenpaneelen Aluminium-Riffelbleche angebracht.
Die Riffelblechebene im Bediengang darf keine Stolperschwellen aufweisen.
An der Unterseite der isolierten Dachfläche sind Verstärkungen in Form von gekanteten C-Profilen montiert, welche zur Aufnahme der bauseitigen Verrohrungen und Verdrahtungen dienen. Die Durchführungen sind schon fix und fertig enthalten.
Aufstellflächen für Schaltschränke, hydraulische Regel- und verteilstrecken sowie WRG-Komponenten ist im Bediengang vorzuhalten.
Die druck- und saugseitigen Siphons sind zur Bedienseite innenhalb der Ganges herauszuführen. Druckseitig sind diese für 1.000 Pa möglich. Saugseitig sind mindestens 1.200 Pa erforderlich.

*Hinweis*

*Hinweis: LEITTEXT 01.430.LT.07 — Ansaugkammer mit wahlweisem Lufteintritt. Außenluftklappen innenliegend angebaut oder doppelschalig mit zwischenliegender Isolierung. Lu*
LEITTEXT 01.430.LT.07 — Ansaugkammer
mit wahlweisem Lufteintritt. Außenluftklappen innenliegend angebaut oder doppelschalig mit zwischenliegender Isolierung.
Luftdichtschließende Luftregel- und Absperrklappen mit Federrücklaufmotor (Ansteuerung Auf/Zu, Erfassung beider Endlagen über
Gewerk Gebäudeautomation) nach DIN1946 Teil 4.
Luftregel-bzw. Absperrklappen, mit strömungstechnisch optimierten, drehbar gelagerten Lamellen aus Aluminium-Hohlprofilen, mit
Verstellung über Vierkantwelle und umlaufender Rahmeneinfassung mit folgenden Merkmalen: - Zahnräder aus hygienischen Gründen (Verschmutzungsneigung) außerhalb des Luftstromes. - Betätigung mit Stellantrieben (Vorhaltung Platzbedarf), Am Stellantrieb Handverstellung als manueller Noteingriff. - Abdichtung der gegenläufigen Lamellen untereinander über eine Lippendichtung aus EPDM, mechanisch geklemmt.
Für die Luftdichtigkeit der Klappen sind nach DIN EN 1751 folgende Werte einzuhalten:
Jalousieklappe in Hygieneausführung Klappenleckage: Klasse 4 Rahmenleckage: Klasse B Anschlussstutzen zwischen RLT- Gerät und Kanalnetz schwingungsentkoppelt mit Schutzpotenzialausgleich. Hygienisch, akustisch und kältebrückenoptimierte Ausführung, bestehend aus einem geschlossenporigem Gummi (MPS), mit innen glatter und reinigungsfähiger Oberfläche, ohne Schraubverbindungen zwischen Gerät und externem Anschlussflansch. Als Außenluftansaugung generell wärmegedämmt mit zusätzlichen Abdeckblech und Wärmeisolation.
Klappenstellmotor Elektrischer Klappenstellantrieb überlastsicher und wartungsfrei mit Federrücklauf. Ausführung als
Steckmotor für Direktmontage auf Klappenachse mit Durchmesser 12...26,7 mm oder Vierkant 12...<25,2 mm.
Mit zwei integrierten Hilfsschaltern. Verdrehsicherung, mechanische Stellungsanzeige und beigefügtem Drehwinkelbegrenzer.
Manuelle Betätigung und Fixierung mittels Handkurbel und Verriegelungsschalter.
Drehmoment: - Motor min. 10,20 oder 30 Nm @ Nennspannung - Federrücklauf min. 10,20 oder 30 Nm Nennspannung: AC 24 V, 50/60 Hz DC 24 V
Ansteuerung: Auf-Zu Leistungsverbrauch: - Betrieb: 2,5; 6,0 oder 9,5 W @ Nennmoment - Ruhestellung: 2,5 oder 4,5 W - Dimensionierung: 8,5 oder 16 VA
Anschluss: - Motor: Kabel 1 m, 2 x 0,75 qmm - Hilfsschalter: Kabel 1 m, 6 x 0,75 qmm Hilfsschalter: 2 x EPU
Handverstellung: mittels Handkurbel und Verriegelungsschalter Drehsinn: wählbar durch Montage L/R Drehwinkel: max. 95 Grad (begrenzbar durch verstellbaren mechanischen Anschlag)
Federvorspannung: 5 Grad Laufzeit: - Motor: ca. 75 s, - Federrücklauf: ca. 20 s Schutzklasse: III Schutzkleinspannung
Schutzart: IP 54 Feuchteprüfung: nach EN 60335-1 EMV gemäß: 2014/30/EU Ausführung: Stellantrieb mit Federrücklauf, Schutzklasse III, Klemmenanschluss steckbar, Nachweis der Konformität mit den vorgenannten Normen und Schutzklassen durch Fabrikatsangabe des Bieters; gleichwertige Ausführung nach § 7 EU VOB/A zulässig.
Klappenwelle zur Rückseite geführt, für Steckmotor. Die Luftdichtigkeit der Klappe ist durch Gutachten eines vereidigten
Sachverständigen nachzuweisen. Maximale Anströmgeschwindigkeit 8 m/s.
Davon ausgenommen sind Umluft- und Bypassklappen, sofern diese nicht an OP- Umluftgeräten verwendet werden.
AUL- Filtervorerwärmung durch induktive ZUL- Beimischung zum Anheben der relativen AUL-Feuchte, gemäß DIN EN 13053, DIN 1946, VDI 6022 und VDI 3803.
Die Auslegung erfolgt über eine Mischpunksbetrachtung unter Berücksichtigung des Auslegungszustandes der Außenluft im
Winterfall.
Die Induktionsluft wird über Auskopplung eines Teilvolumenstroms der thermisch konditionierten Zuluft gewonnen. Die benötigte
Luftmenge ist bei der Auslegung des Zuluftventilators zu berücksichtigen.
Die Luftführung zur Außenluftkammer ist über ein separates Gehäuse oder über bauseitige Kanäle vorzusehen.
Die Einregulierung der Induktionsluftmenge wird über eine Absperrklappe und einen Volumenstromregler gewährleistet.
Die Freigabe zum Betrieb der Filtervorerwärmung hat anhand der normativen Vorgaben unter Überwachung der
Außenluftkonditionen zu erfolgen.
Die Induktionsluft muss über eine geeignete Verteileinrichtung und mehrere, über die Gerätehöhe ausgeführte, Induktionsdurchlässe eingebracht werden.
Eine Justierung der Durchlässe muss gewährleistet sein.
Alle verwendeten Materialien müssen der sonstigen Geräteausführung bzw. den normativen Anforderungen bezüglich des
Verwendungszwecks des RLT-Geräts entsprechen.
Im Zuge der Geräte-Inbetriebnahme ist die Filtervorerwärmung einzuregulieren und auf Funktion zu prüfen.

*Hinweis*

*Hinweis: LEITTEXT 01.430.LT.08 — Vorfilterkammer (1. Filterstufe) mit eingebauten Taschenfilter, Filterklasse ISO ePM1 > 60 % nach DIN EN ISO 16890 bei einem max. zuläss*
LEITTEXT 01.430.LT.08 — Vorfilterkammer (1. Filterstufe)
mit eingebauten Taschenfilter, Filterklasse ISO ePM1 > 60 % nach DIN EN ISO 16890 bei einem max. zulässigen Filterendwiderstand von 200Pa. Die Filterfläche beträgt mindestens 10m2 je 1m2 Gerätequerschnittsfläche bezogen auf eine Normfiltertasche (610x610mm). Einbaurahmen Stahlblech feuerverzinkt und beschichtet oder aus nichtrostendem Stahl, Werkstoff Nr 1.4301 zur
Aufnahme der einzelnen Filterelemente mit auf der Rahmenkonstruktion umlaufend aufgesteckter, geschlossenzelliger
Hohlprofildichtung, Material EPDM, gegen Nebenluft dicht abgeschottet.
Filter muss staubluftseitig wechselbar sein. Befestigung des Filterrahmens mit Spezial-Spannverschlüssen, die einen leichten
Filterwechsel von der Staubluftseite (vorzuhalten ist als Platzbedarf mindestens eine Taschenlänge) gewährleisten.
Die Bedienkammer muss mit Schauglas und Beleuchtung ausgerüstet sein.
Filter der ersten und zweiten Filterstufe sind mit Differenzdruckmanometern (Anzeige bis 500Pa) ausgestattet. Ausführung als
Zeigermanometer von außen bündig in die Wandpaneele des Lüftungsgerätes eingebaut und angeschlossen. Unabhängig davon ist eine Überwachung des Differenzdruckes über das Gewerk Gebäudeautomation gefordert. Dafür sind außen am Gerät jeweils ein
Messnippel vor und nach dem Filter zum Anschluss vorzusehen.

*Hinweis*

*Hinweis: LEITTEXT 01.430.LT.09 — Wärmerückgewinnungskammer (AUL- und ABL-/Fortluftseite) mit Kreislaufverbund-System (rekuperativ) für die Außenluftseite, bestehend aus:*
LEITTEXT 01.430.LT.09 — Wärmerückgewinnungskammer (AUL- und ABL-/Fortluftseite)
mit Kreislaufverbund-System (rekuperativ) für die Außenluftseite, bestehend aus:
Wärmeübertrager für Glykol/Sole-Betrieb geeignet, Lamellenabstand mindestens 2,5mm, mit nahtlos gezogenen Kupferrohren und aufgezogenen Lamellen aus Aluminium, mit Cu-Sammler und Anschlussstutzen nach DIN. Betriebsdruck PN16 nach DIN EN 10242.
Ausführung mit strukturierten Lamellen, die eine um mindestens 18% höhere Wärmeübertragerfläche gegenüber einer flachen
Lamelle bei gleichen geometrischen Abmessungen (Breite und Tiefe) garantieren. Dabei darf sich der Differenzdruck im Vergleich zu flachen Lamellen nicht erhöhen. Die Dicke der Lamelle muss mindestens 0,25mm betragen. Die spezifische Leistung (k x A) der
Lamelle liegt um +27% über der vergleichbaren flachen Lamelle. (k x A) mit: k=Wärmedurchgangskoeeffizient [W/(m2 x K)]
A=Wärmeübertragerfläche [m2] Die Schaltung der Wärmeübertrager ist nach VDI3803-1 so auszuführen, dass der Betrieb im Gegenstrom erfolgt. Dazu sind der
Anschluss des Vorlaufs auf der Luftaustrittsseite und der Anschluss des Rücklaufs auf der Lufteintrittsseite angeordnet. Gleichzeitig sind der Vorlauf unten und der Rücklauf oben angeordnet, um eine Entlüftung bei Befüllung und Betrieb zu begünstigen.
Um eine Reinigung bis in den Kern zu ermöglichen, sind Wärmeübertrager mit mehr als 300mm Bautiefe nach DIN EN 13053 in der
Bautiefe geteilt auszuführen.
Ausführung der Register über die Gerätebreite geteilt. Die Verbindungsverrohrung (Flanschverbindung) der einzelnen Register untereinander ist vom RLT-Gerätehersteller auszuführen. Zu Reinigungszwecken Einbau des Wärmeübertragers im RLT Gerät auf
Führungs-/Befestigungsschienen aus nichtrostenden Stahl, Werkstoff-Nr 1.4301 oder Aluminium mind. AIMg, die eine generelle
Ausziehbarkeit gewährleisten. Um die Register auch schräg ausziehen zu können, müssen die Führungs-/ Befestigungsschienen demontierbar gestaltet sein. Isolierte Rohrdurchführungen durch Gerätegehäuse seitlich nach außen, mit
Außengewindeanschlüssen, luftdicht über Rosetten abgedichtet.
Vor dem Einbau in das Gerätegehäuse sind die Verrohrungswege und die Dichtigkeit der Lötstellen zu prüfen. Dichtigkeitsprüfung per Evakuierung mit Helium. Prüfverfahren: A3 Vakkumverfahren (lokal) nach DIN EN 1779 mit Prüfgas Helium. Für die Detektion ist im Inneren der Wärmetauscher ein Feinvakuum von 10hoch(-10) mbar zu erzeugen. Des Weiteren ist ein vollständiger
Oberflächenscan mit Helium als Nachweis der Dichtigkeit durchzuführen. Ein Protokoll der Prüfung ist je Prüfling vorzulegen.
Die Betriebscharakteristika (Leistungen und Druckverluste) der Wärmetauscher sind von technischen Sachverständigen durch
Baumusterprüfung nachzuweisen Die Dimensionierung der Wärmeübertragerflächen der Wärmerückgewinnung erfolgt nach DIN EN 308 unter trockenen Bedingungen ohne Entfeuchtung. Die Auslegung der WRG-Register ist bei einer Außentemperatur von 5 Grad C und einer Ablufttemperatur von 25 Grad C auszuführen
Die weiteren Betriebsbedingungen der WRG sind über eine Simulation über die Außenlufttemperatur je Kelvin im Bereich von -13
Grad bis +33 Grad C nachzuweisen.
Kondensatsammelwanne aus nichtrostenden Stahl, Werkstoff Nr. 1.4301 oder Aluminium min. AlMg, zur vollständigen
Entleerungsmöglichkeit mit Gefälle zum seitlichen Ablaufstutzen. Die Neigungswinkel sind so zu bemessen, dass bei Wannen nach
Zuschüttung von 5 Liter Wasser pro m2 Wannenfläche min. 95% in 10 Minuten ablaufen. Der Nachweis ist durch Baumusterprüfung durch einen vereidigten Sachverständigen zu erbringen.
Um das Ablaufverhalten der Bodenwannen einhalten zu können, sind die Wannen ab einer Gerätebreite von 2355 mm zweiteilig auszuführen, das Gefälle in Richtung beider Geräteseiten zu führen und dort Abläufe vorzusehen. Ist bei den Zentralgeräten nur eine einseitige Kondensatabfuhr möglich, wird wie folgt verfahren:
Die Abläufe der hinteren Wannen werden im Grundrahmen nach vorn zur Bedienseite geführt. Verrohrung aus nichtrostenden Stahl,
Werkstoff Nr. 1.4301 und gegen Kondensatbildung dampfdiffusionsdicht gedämmt. Die Siphonhöhe muss dabei auch für die hinteren
Bodenwannen für den höchsten Geräteinnendruck ausreichend sein.
Wärmerückgewinnung (Hydraulikmodul)
Versorgungseinheit zur Aufnahme der hydraulischen und sonstiger Komponenten des Kreislaufverbundsystems.
Trägerkonstruktion in leicht zerlegbarer Ausführung, aus variabel gelochten und gekanteten selbsttragenden Sonderprofilen aus verzinktem Stahlblech. - Kondensatwanne aus Edelstahl 1.4301 über ganzen Bodenbereich. - Kondensatstutzen mit Verschraubung und Verschlussdeckel - Kupferverrohrung (ab DN 80 in Siederohr Stahl) innerhalb des Versorgungsmoduls einschl. Isolierung von Leitungsabschnitten mit besonderer Schwitzwassergefahr und von Leitungen mit erhöhter Temperatur. - Im Werk nicht isolierte Teile (z.B. Flansche, Ventile) sind nach der Inbetriebnahme zu isolieren. - Medienanschlüsse mit Flanschverbindung (verzinkt, nach außen geführt) - Der Ablauf des Sicherheitsventils ist zum weiteren bauseitigen
Anschluss an der Außenseite des Versorgungsmoduls herausgeführt. - Glykolresistente Absperrschieber einschl. Sonderflansche für
Soleanschlussleitungen zum RLT- Gerät. - Schwebekörperdurchflußmesser. - Verkabelung zwischen Pumpe, Frequenzumrichter und
Durchflussmesser - Hülsen für Temperaturfühler für Solevorlauf- und Solerücklauf SOLEPUMPEN Vertikale, mehrstufige Hochdruck- Kreiselpumpe als Doppelpumpe zum Redundanzbetrieb (0/70 oder 70/0%) oder Normalbetrieb (50/50%) in Inline Bauweise, mit Glykoldichtung und folgenden Merkmalen: - Laufräder und Zwischenkammern aus Chrom-Nickel-Stahl 1.4301. - Kopfstück und Fußstück aus Grauguss EN-GJL-200. - Gleitringdichtung mit Einbaumaßen nach DIN 24960. - maximale Betriebsbedingungen: 16,0 bar ; 80 °C. - mit angeflanschtem IEC- Motor - Kraftübertragung durch Schalenkupplung - mit PTC- Kaltleitertemperaturfühler nach DIN 44082 - Fördermedium: Wasser/Glykol - Schutzart : IP 55 - Isolierstoffklasse : F3 - Manometer für Saug- und Druckseite der Solepumpe.
WIRKUNGSGRADOPTIMIERUNG ÜBER DDC (Leistung Gewerk MSR)
Umlaufoptimierung der am Wärmeübertragungsprozess des Kreislaufverbundsystems beteiligten Medien Zuluft, Abluft und Sole, durch stetige Regelung der Drehzahl der Förderpumpe mittels Frequenzumrichter, in Abhängigkeit der Mittelwerte der
Luftmassenströme. Hierzu sind folgende Komponenten erforderlich: -Frequenzumrichter Solepumpe -Drucktransmitter Zuluft -Drucktransmitter Abluft -induktiver Sole-Durchflussmesser
Luftmengenmessung als Führungsgröße mittels integriertem Volumenstrom-Messsystem über Wirkdruckmessung in den
Einlaufdüsen der Ventilatoren für Zuluft und Abluft, kalibriert durch den TÜV, z. B. RW TÜV, Essen, Genauigkeit min. +/- 5 %.
Aufschaltung der Volumenstrommessungen aller an die WRG angeschlossenen Lüftungsanlagen.
Anschluss über die Analogausgänge der Frequenzumrichter (Signal 0-20mA).
Mittelwertbildung der Eingangssignale für die Luftmengen (Zu-und Abluft) über DDC.
Istwert mittels induktiver Soledurchflussmengenmessung, integriert im Soleumlaufstrom. Möglichkeit der Sollwertanpassung über freie Skalierung von Ist- oder Sollwert und Möglichkeit der Anpassung mittels prozentualer Istwertaddition, z. B. im Be-oder
Entfeuchtungsfall.
Stetige Regelung der Solemassenstromes in Abhängigkeit der Wärmestromkapazitätenverhältnisse.
MAGNETISCH INDUKTIVER DURCHFLUSSTRANSMITTER Elektronikmodul inkl. Sensor und Spezialfitting. Alle Bestandteile soletauglich.
Flüssigkristallanzeige ( Durchfluss mit Einheit, Ausgangsstrom ) - Umgebungstemperatur -20...+ 60 °C - Stromausgang 4...20 mA - Endwert skalierbar
FREQUENZUMRICHTER Statischer Frequenzumrichter je Pumpe, Schutzart IP 55, zur stufenlosen Drehzahlregelung mit quadratischem Momentenverlauf, zur
Vermeidung langer Kabelwege im Ventilatorgehäuse integriert. Der Umrichter muss als komplette Installationseinheit mit Drossel zur
Reduzierung von Netzrückwirkungen und integriertem Funkentstörfilter zur Einhaltung der Grenzwerte gemäß EN 55011 Klasse B bzw. EN 61800-3 C1 ausgeführt sein.
Der Umrichter muss ohne Leistungsreduzierung für Umgebungstemperaturen von 0 bis 50°C geeignet sein. Der angegebene
Wirkungsgrad muss incl. Funkentstörfilter und Drosseln ohne Unterschreitung eingehalten werden.
Der Umrichter muss wartungsfrei sein. Der Umrichter muss kurzschluss-, erdschluss und schaltfest im Stillstand/Betrieb am Ausgang sein.
Es ist min. Umweltklasse 3C2 nach EN 60721-3-3 (IEC 721-3-3) einzuhalten.
Min. folgende Funktionen müssen integriert sein: - Netzphasenausfallüberwachung - Synchronisation auf bereits laufendem Motor - automatischer Hoch- und Rücklaufzeitanpassung - Notbetrieb mit reduz. Drehzahl bei Übertemperatur,
Unterspannung oder Ausfall einer Phase - Thermischer Motorvollschutz und Kaltleiter - 4 integrierte PID-Regler - programmierbare Logikfunktionen - Echtzeituhr für zeitabhängige Steuerungen - USB-Schnittstelle, RS485-Schnittstelle
Min. Ein-/Ausgänge: - 2 Analogeingänge, umschaltbar 0-10V/0-20mA - 4 Digitaleingänge 24V-Logik - 2 Digitalklemmen, wahlweise als Ein- oder Ausgang - 1 frei programmierbarer Analog- Ausgang - 2 programmierbare potenzialfreie Wechselkontakte. Ausführung ausschließlich als BACnet MS/TP (kein BACnet/IP, kein integrierter Ethernet-Switch). Ausgenommen sind Frequenzumrichter von Entrauchungsventilatoren: dort erfolgt die Ansteuerung ausschließlich über ein Freigabesignal der Gebäudeautomation, keine BACnet-Anbindung (Verfasser-Korrektur 03.09.2026).
Kommunikationsschnittstelle gemäß Abschn. 'Ausschließlich BACnet MS/TP' oben; die früher hier beschriebene Ethernet-Linientopologie entfällt.
Standardfunktionen bietet diese Option sechs zusätzliche Funktionen: - COV (Change of Value) - Read/WritePropertyMultiple - Alarm-/Warnmeldungen - PID Loop Objects - Segmentierte Datenübertragung - Trending
Bei Innenaufstellung Bedienung und Diagnose über separate Anzeigeeinheit in Schutzart IP 65 im Frequenzumrichter integriert.
Die verwendeten Materialien erfüllen die Richtlinien RoHS 2002/95/EG und WEEE 2002/96/EG.
Mit min. folgenden Funktionen: - Klartextanzeige in deutscher Sprache, - Energieverbrauch in KWh - Volumenstrom in m³/h - Online-Hilfe zu jeder Funktion, - Kurvenverlaufsdarstellung, - Quick-Menü für Kurzinbetriebnahme - Passwortschutz für alle Umrichtereinstellungen - frei konfigurierbares Anwendermenü mit separatem Passwortschutz
Komplette Verkabelung zwischen Umrichter und Pumpe mit geschirmten Leitungen.
Zur elektromagnetischen Verträglichkeit ist der Frequenzumrichter mit Funkentstörfiltern auszustatten (Klasse B, EN 50081).
SICHERHEITSEINRICHTUNGEN - Membranausdehnungsgefäß für Wärmeübertrager und Versorgungsmodul sowie für die Verbindungsverrohrung ab 300 Liter lose oder bauseits. - Manometer - Kappenventil - Sicherheitsventil 8 bar, mit Ablauf nach außen - Füll- und Entleerungseinrichtungen - Schmutzfänger - Minimaldruckbegrenzer 0,5- 6 bar - Frostschutzthermostat (hardwareseitig) - Zeigerthermometer
INBETRIEBNAHME - Inbetriebnahme-Unterstützung durch den Geräte- / WRG-Hersteller (siehe separate Position)
MSR- KOMPLETTMODUL (siehe Ausschreibungstext DDC WRG Regelung) - Regelung, Schaltschrank mit MSR Technik, erforderliche Regelung und Aufschaltung sämtlicher Komponenten erfolgt direkt über die Gebäudeautomation (GA), nicht über ein separates MSR-Teilsystem (Verfasser-Korrektur 03.09.2026).
Feldgeräte. - Temperaturfühler für Solevorlauf- und Solerücklauf (im HVM enthalten) - 3-Wege Regelventileinheiten incl. Antrieb, wie z.B. RV1 für Leistungsregelung und Vereisungsschutz (im HVM enthalten)
PLATTENWÄRMEÜBERTRAGER HEIZEN (Optional) - Hochleistungs- Plattenwärmeübertrager nach Parallel- Gegenstromprinzip, profilierte Platten aus nicht rostendem Stahl
W 1.4401. - Regelventileinheit (RV3) Primärseite - Absperrschieber einschl. Sonderflansche für Sole- und
Wasserseite PLATTENWÄRMEÜBERTRAGER KÜHLEN (Optional) - Hochleistungs Plattenwärmeübertrager nach Parallel-
Gegenstromprinzip, profilierte Platten aus nicht rostendem Stahl W 1.4401, kupfergelötet. - Regelventileinheit (RV4) Primärseite - Absperrschieber einschl. Sonderflansche für Sole- und
Wasserseite Betriebspunkte der WRG (Beispiel, nicht für Kalkulation verwenden)
Betriebspunkt 1 unter Berücksichtigung Vereisungsschutz Temperatur Aussenluft : -12,0 °C Temperatur Zuluft : 11,9 °C
Eintritt Abluft : 22°C / 6,6 g/kg Betriebspunkt 2 unter Berücksichtigung ohne Vereisungsschutz Temperatur Aussenluft : -10,0 °C
Temperatur Zuluft : 14,7 °C Eintritt Abluft : 22°C / 6,6 g/kg Betriebspunkt 3. Sommerfall mit adiabater Abluftbefeuchtung
Lufteintritt Aussenluft: 32,0°C / 11,9 g/kg Luftaustritt WRG: 22,7°C / 11,9 g/kg.
Lufteintritt Abluft: 26,0°C / 10,5 g/kg Luftaustritt Fortluft: 28,6°C / 13,2 g/kg Betriebspunkt 4. Sommerfall mit adiabater Abluftbefeuchtung incl. Nachverdunstung (Additiv)
Lufteintritt Aussenluft: 32,0°C / 11,9 g/kg Luftaustritt WRG: 21,8°C / 11,9 g/kg.
Lufteintritt Abluft: 26,0°C / 10,5 g/kg Luftaustritt Fortluft: 28,6°C / 13,7 g/kg

*Hinweis*

*Hinweis: LEITTEXT 01.430.LT.10 — Lufterhitzerkammer (gilt sinngemäß für Nacherhitzer) mit eingebautem Heizregister. Rohrpaket aus nahtlos gezogenen RUNDROHREN aus Kupfer*
LEITTEXT 01.430.LT.10 — Lufterhitzerkammer (gilt sinngemäß für Nacherhitzer)
mit eingebautem Heizregister. Rohrpaket aus nahtlos gezogenen RUNDROHREN aus Kupfer, die mechanisch aufgeweitet werden um den Presssitz der Hochleistungslamellen mit maximalem thermischen Kontakt zu garantieren. Durch das verwendete Ovalrohr wird der Druckabfall um min. 40 % gegenüber einem vergleichbaren Rundrohr reduziert. Der Lamellenabstand ist variabel, min. jedoch 2,0 mm.
Rohrgeometrie: Bei den vergleichsweise kleinen Leistungen von Vor- und Nacherhitzern ist Ovalrohr technisch nicht geeignet und nicht gefordert — der luftseitige Druckverlust liegt mit Rundrohr in dieser Anwendung bei etwa 15 Pa. Ovalrohr bleibt Kühler- und WRG-Registern vorbehalten, wo es wegen der höheren Leistungsdichte sinnvoll und wirtschaftlich vertretbar ist.
Sammler ebenfalls aus Kupferrohren, eingebaut in einen Wärmeübertragerrahmen. Betriebsdruck PN 16 nach DIN EN 10242.
Ausführung der Register über die Gerätebreite geteilt. Die Verbindungsverrohrung (Flanschverbindung) der einzelnen Register untereinander ist vom RLT-Gerätehersteller auszuführen. Zu Reinigungszwecken Einbau des Wärmeübertragers im RLT Gerät auf
Führungs-/Befestigungsschienen aus nichtrostenden Stahl, Werkstoff-Nr 1.4301 oder Aluminium mind. AIMg, die eine generelle
Ausziehbarkeit gewährleisten. Um die Register auch schräg ausziehen zu können, müssen die Führungs-/ Befestigungsschienen demontierbar gestaltet sein. Isolierte Rohrdurchführungen durch Gerätegehäuse seitlich nach außen, mit
Außengewindeanschlüssen, luftdicht über Rosetten abgedichtet.
Vor dem Einbau in das Gerätegehäuse sind die Verrohrungswege und die Dichtigkeit der Lötstellen zu prüfen. Dichtigkeitsprüfung per Evakuierung mit Helium. Prüfverfahren: A3 Vakkumverfahren (lokal) nach DIN EN 1779 mit Prüfgas Helium. Für die Detektion ist im Inneren der Wärmetauscher ein Feinvakuum von 10hoch(-10) mbar zu erzeugen. Des Weiteren ist ein vollständiger
Oberflächenscan mit Helium als Nachweis der Dichtigkeit durchzuführen. Ein Protokoll der Prüfung ist je Prüfling vorzulegen.
Abweichung Rohrgeometrie: Wird anstelle des ausgeschriebenen Ovalrohrs ein Rundrohr angeboten, ist die sich daraus ergebende Änderung des luftseitigen Druckverlustes und des Wärmeübergangs vom Bieter nachzuweisen und die daraus folgende Preisdifferenz über den Betrachtungszeitraum von 15 Jahren gegenzurechnen. Maßgeblich ist die Sensitivitätsberechnung nach dem im Vortext bekanntgegebenen Wertungsverfahren (Hebel 1 SFP und Hebel 2 Rückwärmzahl, Rentenbarwertfaktor). Ohne diesen Nachweis ist das Angebot in diesem Punkt nicht wertbar.

*Hinweis*

*Hinweis: LEITTEXT 01.430.LT.11 — Kühlerkammer mit eingebauten Kühlregister. Rohrpaket aus nahtlos gezogenen Ovalrohren aus Kupfer, die mechanisch aufgeweitet werden um d*
LEITTEXT 01.430.LT.11 — Kühlerkammer
mit eingebauten Kühlregister. Rohrpaket aus nahtlos gezogenen Ovalrohren aus Kupfer, die mechanisch aufgeweitet werden um den
Presssitz der Hochleistungslamellen mit maximalem thermischen Kontakt zu garantieren. Durch das verwendete Ovalrohr wird der
Druckabfall um min. 40 % gegenüber einem vergleichbaren Rundrohr reduziert. Der Lamellenabstand ist variabel, min. jedoch 2,5 mm(Dimensionierung Übertragerflächen mit Entfeuchtung), Epoxyd beschichtet, um eine Korrosion der Lamellen zu verhindern,
Sammler ebenfalls aus Kupferrohren, eingebaut in einen Wärmeübertragerrahmen aus nichtrostenden Stahl, Werkstoff Nr. 1.4301.
Ausführung mit strukturierten Lamellen, die eine um mindestens 18% höhere Wärmeübertragerfläche gegenüber einer flachen Lamelle bei gleichen geometrischen Abmessungen (Breite und Tiefe) garantieren. Dabei darf sich der Differenzdruck im Vergleich zu flachen Lamellen nicht erhöhen. Die Dicke der Lamelle muss mindestens 0,25mm betragen. Die spezifische Leistung (k x A) der Lamelle liegt um +27% über der vergleichbaren flachen Lamelle. (k x A) mit: k=Wärmedurchgangskoeeffizient [W/(m2 x K)]
A=Wärmeübertragerfläche [m2] Kühlmittelanschlüsse mit Außengewinde, Betriebsdruck PN 16 nach DIN EN 10242, seitlich aus dem Gehäuse herausgeführt und gegen das Gerätegehäuse mit geschlossenporigen Isoschlauch isoliert.
Kondensatsammelwanne aus nichtrostenden Stahl, Werkstoff Nr. 1.4301 oder Aluminium min. AlMg zur Aufnahme des Luftkühlers. Ablaufstutzen seitlich aus dem Gerätegehäuse geführt. Ein Tropfenmitriß ist zu verhindern, wobei
Tropfenabscheider aus hygienischen und energetischen Gründen nicht zugelassen sind.
Die spätere Möglichkeit der einfachen Nachrüstung (nur einschieben) des Tropfenabscheiders (z. B. bei Luftmengenerhöhung) muss ohne konstruktiven
Aufwand gegeben sein. Hierfür muss die Kondensatwanne verlängert werden und ein separater Revisionsdeckel vorhanden sein.
Der experimentelle Nachweis, ohne Tropfenabscheider einen Tropfenversatz auszuschließen, muss durch einen vereidigten Sachverständigen erbracht werden.
Vor dem Einbau in das Gerätegehäuse sind die Verrohrungswege und die Dichtigkeit der Lötstellen zu prüfen. Dichtigkeitsprüfung per Evakuierung mit
Helium. Prüfverfahren: A3 Vakkumverfahren (lokal) nach DIN EN 1779 mit Prüfgas Helium. Für die Detektion ist im Inneren der Wärmetauscher ein
Feinvakuum von 10hoch(-10) mbar zu erzeugen. Des Weiteren ist ein vollständiger Oberflächenscan mit Helium als Nachweis der Dichtigkeit durchzuführen. Ein Protokoll der Prüfung ist je Prüfling vorzulegen.
Abweichung Rohrgeometrie: Wird anstelle des ausgeschriebenen Ovalrohrs ein Rundrohr angeboten, ist die sich daraus ergebende Änderung des luftseitigen Druckverlustes und des Wärmeübergangs vom Bieter nachzuweisen und die daraus folgende Preisdifferenz über den Betrachtungszeitraum von 15 Jahren gegenzurechnen. Maßgeblich ist die Sensitivitätsberechnung nach dem im Vortext bekanntgegebenen Wertungsverfahren (Hebel 1 SFP und Hebel 2 Rückwärmzahl, Rentenbarwertfaktor). Ohne diesen Nachweis ist das Angebot in diesem Punkt nicht wertbar.

*Hinweis*

*Hinweis: LEITTEXT 01.430.LT.12 — Spannrahmen für Frostschutzthermostat für einen Frostschutzthermostat, unabhängig vom Lufterhitzer aus dem Gerät ausziehbar. Anordnung i*
LEITTEXT 01.430.LT.12 — Spannrahmen für Frostschutzthermostat
für einen Frostschutzthermostat, unabhängig vom Lufterhitzer aus dem Gerät ausziehbar. Anordnung in Luftrichtung unmittelbar nach dem Vorerhitzer. Der Frostschutzthermostat wird werkseitig montiert, hierzu ist dieser dem Gerätehersteller bereitzustellen, aus Leistungsumfang Gewerk Gebäudeautomation.

*Hinweis*

*Hinweis: LEITTEXT 01.430.LT.13 — Aktivkohlefilterkammer (Bedarfsposition) Aktivkohle als hochwertige Granulatkohle zur Adsorption von gasförmigen Geruchs- und Farbstoffe*
LEITTEXT 01.430.LT.13 — Aktivkohlefilterkammer (Bedarfsposition)
Aktivkohle als hochwertige Granulatkohle zur Adsorption von gasförmigen Geruchs- und Farbstoffen, je nach Anforderung als
Platten- oder Patronenfilter, auch nach Inbetriebnahme, ausführbar bzw. änderbar. Mit Streckmetallgittereinfassung auf der
Reinluftseite.
Eigenstabile Einbaurahmenkonstruktion, feuerverzinkt und beschichtet, zur Aufnahme der einzelnen Aktivkohlefilterpatronen in das
Gerätegehäuse integriert. Mit Anpressvorrichtung, ausgeführt als Bajonettverschluss oder Spannverschluss, gegen Nebenluft dicht abgeschottet.

*Hinweis*

*Hinweis: LEITTEXT 01.430.LT.14 — Schalldämpferteil zur Aufnahme von Schalldämmkulissen. Kulissen nach dem Absorberprinzip umlaufend in ein stabiles Blechgehäuse gefasst,*
LEITTEXT 01.430.LT.14 — Schalldämpferteil
zur Aufnahme von Schalldämmkulissen. Kulissen nach dem Absorberprinzip umlaufend in ein stabiles Blechgehäuse gefasst, zur
Einfassung der Oberfläche zusätzlich umgekantet.
Schalldämmkulissen abriebfest, mit Glasseidenabdeckung, Baustoffklasse nach DIN EN 13501-1 A1 -s1, d0 (nicht brennbar).
Kulissenstärke mindestens 200mm, Kulissenspalt mindestens 80mm, Druckverlust max. 80Pa.
Mit zusätzlichen werkseitig angebrachten Strömungsprofilen und Befestigungs-/ Führungsschienen zur Aufnahme der Kulissen. Die
Schalldämmkulissen können damit zur Wartung auf der Bedienseite leicht herausgezogen werden ohne andere Einbauteile zu entfernen.

*Hinweis*

*Hinweis: LEITTEXT 01.430.LT.15 — Ventilatorkammer Die Ventilatorkammer muss mit Schauglas und Beleuchtung ausgerüstet sein. Die Revisionstür ist zusätzlich mit einem Ver*
LEITTEXT 01.430.LT.15 — Ventilatorkammer
Die Ventilatorkammer muss mit Schauglas und Beleuchtung ausgerüstet sein. Die Revisionstür ist zusätzlich mit einem Verschluss zu versehen, die ein Öffnen ohne Werkzeug unmöglich macht. Auf der Ansaug- und der Druckseite des Ventilators sind die
Wartungstüren nur mit einem Werkzeug zu öffnen.
Ventilatoren in einseitig saugender Ausführung, statisch und dynamisch ausgewuchtet. Laufrad mit rückwärts gekrümmten
Schaufeln mit nach DIN748 genormten Wellendurchmesser, freilaufend ohne Spiralgehäuse, direktgetrieben, fliegend auf der
Motorwelle gelagert.
Aufteilung der Gesamtluftmenge auf zwei Ventilatoren die jeweils 50% der Gesamtluftmenge fördern. Die Ventilatoren sind so auszulegen, dass eine Leistungsreserve von 10% als mögliche Drehzahlerhöhung bei gleicher Netzkennlinie vorhanden ist.
Einbau der beiden Ventilatoren jeweils in separater Kammer, zusätzlich wird das nachfolgende Schalldämpferteil ebenfalls mit getrennter Kammer ausgeführt. Die beiden Zuluft-Jalousieklappen werden zusätzlich mit Federrücklaufmotor (Ansteuerung Auf/Zu,
Erfassung beider Endlagen über Gewerk Gebäudeautomation) zur Schaffung einer Absperrmöglichkeit im Störfall ausgestattet.
Die Oberflächen von Ventilatoreinheit einschließlich Grundrahmen sowie Ventilatorrad sendzimirverzinkt und pulverbeschichtet. Ventilatoransaugwand als Resonanzwand zur Aufnahme von Schwingungen.
Laufrad statisch und dynamisch mit Gütestufe G 2,5 nach DIN ISO 1940-1 ausgewuchtet. Leistungsdaten in Genauigkeitsklasse 1 nach DIN 24166 (Nachweis). Das Ventilatorrad ist mit einem leicht auswechselbaren Spannbuchsensystem auf der Motorwelle befestigt.
Flanschmotor, DIN EN 60034-1 (VDE 0530-1) als Dreiphasenwechselstrommotor für Dauerbetrieb, Bauform B5, ab Baugröße 132
Bauform B35, Schutzart IP55 nach DIN EN 60529 (VDE 0470-1), Motorisolation in Wärmeklasse F, mit gut zugänglichen
Klemmkasten. Motorwirkungsgrad IE3 (Premium Efficiency) nach DIN EN 60034-30 (VDE0530-30). Motor für
Frequenzumrichterbetrieb geeignet und mit Kaltleiterwiderstand (PTC) nach DIN 44081 ausgeführt. Thermischer Schutz des Motors durch Anschluss dieses PTC als digitaler Eingang mit interner 24V DC Quelle direkt am Frequenzumrichter. Motor einschließlich
Erdung. Der Querschnitt des Erdungskabels beträgt mindestens 10mm2 nach DIN EN 50178 (VDE 0160).
Die gesamte Einheit ist schwingungsgedämpft ausgeführt. Die Schwingungsdämpfer sind abgestimmt auf die niedrigste
Erregerfrequenz der Gesamtmasse des federnden Systems bestehend aus Ventilator mit zugehörigen Motor, im Gehäuse gelagert.
Schwingungselemente zwischen Trageinheit, bzw. Motorblock als Gummidämpfer. Die Auslegung der Schwingungsdämpfer hat mit einem Mindestisoliergrad >90% zu erfolgen. Schwingungsmessung mit Nachweis der Schwinggeschwindigkeiten an Ventilator bzw.
Gerätegehäuse. Eine Auslegungsberechnung und Protokolle der Schwingungsmessungen sind vorzulegen.
Kranschiene als Motorausbauhilfe, abgestimmt auf das Gewicht des Ventilators mit Motor, fest im inneren Dachbereich des
Ventilatorbauteiles montiert. Unter Berücksichtigung des Motorgewichtes ist die Kranvorrichtung so zu konzipieren, dass der anhängende Motor bis vor die Bedienseite des RLT-Gerätes gekrant werden kann. Hierzu ist die Ausführung zweiteilig, mit innerer und äußerer Kranschiene vorzusehen wobei die innere Schiene in der äußeren über Lastrollen zur Verlängerung des Kranarms bis mindestens 600mm vor das Gerät dient.
Mit den Werkplanungen sind Gerätedatenblätter der Ventilatoren mit Hersteller- und Typangabe und Leistungsdiagramme mit eingetragenen Leistungspunkten (Volumenstrom, statische Druckdifferenz, Drehzahl) für Volllast und Teillast vorzulegen.
Frequenzumrichter Statischer Frequenzumrichter, Schutzart IP 55, zur stufenlosen Drehzahlregelung mit quadratischem Momentenverlauf, zur optimalen Kühlung und zur Vermeidung langer Kabelwege im Ventilatorgehäuse integriert. Der Umrichter muss als komplette
Installationseinheit mit Drossel zur Reduzierung von Netzrückwirkungen und integriertem Funkentstörfilter zur Einhaltung der
Grenzwerte gemäß EN 55011 Klasse B bzw. EN 61800-3 C1 ausgeführt sein.
Der Umrichter muss ohne Leistungsreduzierung für Umgebungstemperaturen von 0 bis 50°C geeignet sein. Der angegebene
Wirkungsgrad muss incl. Funkentstörfilter und Drosseln ohne Unterschreitung eingehalten werden.
Der Umrichter muss wartungsfrei sein. Der Umrichter muss kurzschluss-, erdschluss und schaltfest im Stillstand/Betrieb am Ausgang sein.
Es ist min. Umweltklasse 3C2 nach EN 60721-3-3 (IEC 721-3-3) einzuhalten.
Min. folgende Funktionen müssen integriert sein: - Netzphasenausfallüberwachung - Synchronisation auf bereits laufendem Motor - automatischer Hoch- und Rücklaufzeitanpassung - Notbetrieb mit reduz. Drehzahl bei Übertemperatur,
Unterspannung oder Ausfall einer Phase - Thermischer Motorvollschutz und Kaltleiter - 4 integrierte PID-Regler - programmierbare Logikfunktionen - Echtzeituhr für zeitabhängige Steuerungen - USB-Schnittstelle, RS485-Schnittstelle
Min.Ein-/Ausgänge: - 2 Analogeingänge, umschaltbar 0-10V/0-20mA - 4 Digitaleingänge 24V-Logik - 2 Digitalklemmen, wahlweise als Ein- oder Ausgang - 1 frei programmierbarer Analog- Ausgang - 2 programmierbare potenzialfreie Wechselkontakte. Ausführung ausschließlich als BACnet MS/TP (kein BACnet/IP, kein integrierter Ethernet-Switch). Ausgenommen sind Frequenzumrichter von Entrauchungsventilatoren: dort erfolgt die Ansteuerung ausschließlich über ein Freigabesignal der Gebäudeautomation, keine BACnet-Anbindung (Verfasser-Korrektur 03.09.2026).
Kommunikationsschnittstelle gemäß Abschn. 'Ausschließlich BACnet MS/TP' oben; die früher hier beschriebene Ethernet-Linientopologie entfällt.
Installationen ist diese Lösung attraktiver, da durch sie Netzwerkkomponenten bei der Installation entfallen, was Kosten minimiert und Fehlerquellen verringert.
Optimierte Kommunikation Neben den Standardfunktionen bietet diese Option sechs zusätzliche Funktionen: - COV (Change of Value) - Read/WritePropertyMultiple - Alarm-/Warnmeldungen - PID Loop Objects - Segmentierte Datenübertragung - Trending
Diese sechs Funktionen verringern die Belastung durch den Datenverkehr im BACnet-Netzwerk erheblich und verbessern so die
Performance.
Bei Innenaufstellung Bedienung und Diagnose über separate Anzeigeeinheit in Schutzart IP 65, in die Wandpaneele des RLT
Gerätes außen bündig integriert und mit dem Frequenzumrichter verdrahtet.
Bei Aussenaufstellung externer Anschluss für eine numerische Bedieneinheit LCP 101 oder eine grafische Bedieneinheit LCP 102 (eine Bedieneinheit pro Projekt), ausgeführt als Standard Buchse, D-Sub 9polig (IEC 60807-2) in einem Anbaugehäuse aus
Aluminiumdruckguss mit Epoxydpulverbeschichtung auf Polyesterbasis. Mit Elastomerdichtungen und Verriegelungsbügel aus
Edelstahl in der Schutzart IP 65 (nur mit verriegeltem Klappdeckel).
Die verwendeten Materialien erfüllen die Richtlinien RoHS 2002/95/EG und WEEE 2002/96/EG.
Mit min. folgenden Funktionen: - Klartextanzeige in deutscher Sprache, - Energieverbrauch in KWh - Volumenstrom in m³/h Online-Hilfe zu jeder Funktion, - Kurvenverlaufsdarstellung, - Quick-Menü für Kurzinbetriebnahme - Passwortschutz für alle Umrichtereinstellungen - frei konfigurierbares Anwendermenü mit separatem Passwortschutz
Komplette Verkabelung zwischen Reparaturschalter, Umrichter und Motor (Zuleitung, Steuerleitungen und Kaltleiter) mit geschirmten
Leitungen.
Sämtliche Signal- und Steuerleitungen sind vom Frequenzumrichter nach Außen auf eine Klemmleiste zu führen (mit Beschriftung der einzelnen Klemmen), Klemmkasten mit Federzugklemmen und Klemmen-Bezeichnungen 1:1 aus Umrichter.
Funktionen und Anschlüsse: - Strombegrenzung - Min. bzw. max. Drehzahl - automatischer Hoch- und Rücklaufzeitanpassung - Notbetrieb mit reduzierter Drehzahl bei Übertemperatur, Unterspannung oder Phasenausfall - Spannungsüberwachung, Netzphasenausfallüberwachung - elektronischer Motorvollschutz - Rampenfunktionen - Gleichstrombremse - Überwachung Kaltleiter (PTC) von Motor über digitalen Eingang einschließlich Verdrahtung - Frequenzausblendung - Synchronisation auf bereits laufende Motoren - 2 analoge Sollwerteingänge, umschaltbar zwischen Spannung (0-10V) oder Strom (0/4-20mA), max. Fehler 0.5% der Gesamtskala - Massepotential für analoge Sollwerteingänge - 1 analoger Istwertausgang 0/4-20mA, frei programmierbar, max. Fehler 0.5% der Gesamtskala - Massepotential für analogen Istwertausgang - 4 Digitaleingänge 0-24V DC, frei programmierbar, Abtastzeit 5ms, 2 Digitaleingänge sind davon wahlweise als Digitalausgang umschaltbar - 2 Digitaleingänge 0-24V DC, frei programmierbar, Genauigkeit am Pulseingang mit max. Fehler von 0,1% der Gesamtskala - 2 Relaisausgänge, frei programmierbar - 4 integrierte PID-Regler für interne/externe Soll/Ist Werte (skalierbar in Prozessgrößen) - lokal/Auto/Ein-Aus Umschaltung, Störungsquittierung - interne +24V DC Quelle zur Beschaltung der digitalen Eingänge sowie der Versorgung aktiver Istwertgeber - interne +10V DC Quelle zur Versorgung von Sollwertpotentiometer 1kOhm und Motorschutzkaltleiter - Bezugspotential 0V für externe Beschaltung digitaler Ein- und Ausgänge
Mit den Werkplanungen ist ein Klemmenbelegungsplan mit Beschreibung und Kennzeichnung der vorgenannten Anschlüsse vorzulegen. Des Weiteren Kennzeichnung und Beschreibung der Verwendung der Anschlüsse im vorliegenden Anwendungsfall.
Schnittstellen - RS485-Schnittstelle - USB-Schnittstelle und USB-Anschluss Busschnittstelle für BACnet Datenkommunikation
Geräteprofil: BACnet Advanced Application Controller (B-AAC)
Die Schnittstelle für busfähige Datenkommunikation zwischen Frequenzumrichter und der übergeordneten Gebäudeautomation ist einschließlich folgender Komponenten zu realisieren: - Hardware: Karte in Modultechnik auf Optionssteckplatz, eingebaut in Frequenzumrichter - Protokoll: BACnet Standard 2012, Version 1.14 nach DIN EN ISO 16484-5 - Data Link Layer: BACnet MS/TP - Topologie als Linie (RS485-Bus), kein BACnet/IP, kein Ethernet
Die mindestens umzusetzenden BACnet Interoperabilitätsbausteine BIBB sowie BACnet Object Type und Property Identifier sind in beiliegenden Beiblatt 070-12 BACnet (Anlage 1) vorgegeben. Das Beiblatt ist vom Bieter auszufüllen.
Die Übereinstimmung (Konformität) der im Beiblatt 070-12 BACnet genannten Anforderungen ist vor der Lieferung vom Hersteller zu erklären und mit einem PICS (Protocol Implementation Conformance Statement, nach BACnet Standard Annex A) und der
Zertifizierung durch BTL (=BACnet Testing Laboratories) zu belegen.
Vorab zum Angebot auf Nachfrage sowie bei Vorlage der Werkplanungen sind vorzulegen: Das ausgefüllte Beiblatt 070-12 BACnet,
Vorlage PICS, BTL:
Es sind mindestens folgende Objekte, auf die schreibend oder lesend zugegriffen werden kann, zu übertragen:
AI=Analog Input AI:0 Sollwertvorgabe in Prozent (lesen)
AV=Analog Value AV:0 Rückgabe Sollwert (lesen), d.h. Istwert Ausgabe von AI:0 AV:24 Motorspannung in Volt (lesen)
AV:5 Motorstrom in Ampere (lesen)
AV:22 Motorlaufstunden in Stunden (lesen)
AV:23 Zähler in kWh (lesen)
AV:6 Leistung in kW (lesen)
AV:25 Frequenz in Hz (lesen)
BV=Binary Value BV:4 Start als übergeordnete Freigabe (schreiben)
BV:32 Bus Kontrolle (lesen)
BV:33 Betriebsmeldung (lesen)
BV:21 Störmeldung (lesen)
Der Frequenzumrichter ist werkseitig entsprechend zu parametrieren. Die Übertragung der BACnet-Objekte ist zu testen und zu protokollieren. Eine EDE- Austausch-Datei (EDE=Engineering Data Exchange) ist zu übergeben.
Des Weiteren sind für den Frequenzumrichter für die Datenübertragung über BACnet MS/TP folgende Parameter einzustellen:
Busprotokoll BACnet MS/TP, Baudrate und MAC-Adresse gemäß Netzplanung, Übertragungsart gemäß MS/TP-Segmentvorgabe, aktives Steuerwort, Steuerwort Timeout-Zeit, Steuerwort Timeout-Funktion,
Aktivierung Funktionen Start und Motorfreilauf über Bus oder Klemme (d.h. beide Kommunikationsarten gleichzeitig und parallel möglich), Einstellung BACnet Gerätebereich. Die Buskommunikation ist werkseitig zu testen und zu protokollieren.
Bedien-/Anzeigefeld Frequenzumformer mit separaten Bedienfeld/Anzeigeeinheit in Schutzart IP66 nach DIN EN 60529 (VDE 0470-1) für von außen bündigen Einbau in Wandpaneele des Gerätegehäuses mit Frequenzumformer fertig verdrahtet mit allem erforderlichen Zubehör.
Grafische Bedieneinheit mit Klartextanzeige in deutscher Sprache mit folgenden Anzeigemöglichkeiten, Funktionen: - Frequenz (Drehzahl) - Motorspannung - Motorstrom - Leistung - Energieverbrauch in kWh - Motormoment - Volumenstrom in m3/h - Kurvenverlaufsdarstellung - Passwortschutz für alle Umrichtereinstellungen - Anwendermenü frei konfigurierbar mit separaten Passwortschutz - Zugriff auf alle Geräteparameter, sichern und kopieren von Parametersätzen
Komplette Verkabelung und Anschlüsse zwischen Wartungsschalter, Frequenzumrichter und Motor (d.h. mit Zuleitung,
Steuerleitungen und Kaltleiter) mit geschirmten Leitungen.
Wartungsschalter, Ausführung als Sicherheitsschalter nach DIN EN 60204-1 (VDE 0113-1), mit Rückmeldung zur Erfassung der
Schalterstellung Aus/Wartung über Gewerk Gebäudeautomation. Mit allpoliger Trennung, in Aus-Stellung abschließbar, zur hauptstromseitigen Abschaltung des Antriebes, Gehäuse für Wandaufbau aus Kunststoff, mit Kabelverschraubung, Schutzart IP55 nach DIN EN 60529 (VDE 0470-1).
Der Systemwirkungsgrad der gesamten Einheit, bezogen auf die verfügbare stat. Gesamtdruckerhöhung, einschließlich Motor- und
Umrichterverluste muss im Durchschnitt 60% betragen. Der experimentelle Nachweis hat durch einen vereidigten Sachverständigen zu erfolgen.
Systemwirkungsgrad = V [m3/s] x dP [Pa] / Pel [kW], wobei dP der statische Gesamtdruck, V der Gesamtvolumenstrom und Pel die aus dem Netz aufgenommene Wirkleistung ist.
Die Ventilatoreinheit muss im Werk einem Probelauf mit Betriebsdatennachweis unterzogen werden. (Nachweis über
Werks-Messprotokoll). Nach Wahl muss die Messung im Beisein des Kunden erfolgen.
Mit den Werkplanungen sind vorzulegen:
Verdrahtungsplan Frequenzumrichter einschließlich Darstellung der Anschlüsse für folgende Baugruppen: Motor mit
Wartungsschalter, Kaltleiter (PTC), digitaler Eingang für übergeordnete Freigabe, Drucktransmitter mit analogen Eingang und
Anschluss Spannungsversorgung, externe Sollwertvorgabe als 0-10V Signal, Betriebs- und Störmeldung, BACnet MS/TP
Gerätedatenblätter der Frequenzumrichter mit Hersteller- und Typangabe.
Produkthandbuch, Handbuch für die Programmierung bzw. Parametierung, Handbuch BACnet. Datenblatt mit Aufstellung der
Einstellparameter der Werkseinstellungen und des Volumenstrommesssystems.

*Hinweis*

*Hinweis: LEITTEXT 01.430.LT.16 — Filterkammer (2. Filterstufe) mit eingebauten Taschenfilter, Filterklasse ISO ePM1 > 80 % nach DIN EN ISO 16890 bei einem max. zulässige*
LEITTEXT 01.430.LT.16 — Filterkammer (2. Filterstufe)
mit eingebauten Taschenfilter, Filterklasse ISO ePM1 > 80 % nach DIN EN ISO 16890 bei einem max. zulässigen Filterendwiderstand von 200Pa. Die Filterfläche beträgt mindestens 10m2 je 1m2 Gerätequerschnittsfläche bezogen auf eine Normfiltertasche (610x610mm). Einbaurahmen Stahlblech feuerverzinkt und beschichtet oder aus nichtrostendem Stahl, Werkstoff Nr. 1.4301 zur
Aufnahme der einzelnen Filterelemente mit auf der Rahmenkonstruktion umlaufend aufgesteckter, geschlossenzelliger
Hohlprofildichtung, Material EPDM, gegen Nebenluft dicht abgeschottet.
Filter muss staubluftseitig wechselbar sein. Befestigung des Filterrahmens mit Spezial-Spannverschlüssen, die einen leichten
Filterwechsel von der Staubluftseite (vorzuhalten ist als Platzbedarf mindestens eine Taschenlänge) gewährleisten.
Die Bedienkammer muss mit Schauglas und Beleuchtung ausgerüstet sein.
Filter der ersten und zweiten Filterstufe sind mit Differenzdruckmanometern (Anzeige bis 500Pa) ausgestattet. Ausführung als
Zeigermanometer von außen bündig in die Wandpaneel des Lüftungsgerätes eingebaut und angeschlossen. Unabhängig davon ist eine Überwachung des Differenzdruckes über das Gewerk Gebäudeautomation gefordert. Dafür sind außen am Gerät jeweils ein
Messnippel vor und nach dem Filter zum Anschluss vorzusehen.

*Hinweis*

*Hinweis: LEITTEXT 01.430.LT.17 — Ausblaskammer Luftdichtschließende Luftregel- und Absperrklappen mit Federrücklaufmotor (Ansteuerung Auf/Zu, Erfassung beider Endlagen ü*
LEITTEXT 01.430.LT.17 — Ausblaskammer
Luftdichtschließende Luftregel- und Absperrklappen mit Federrücklaufmotor (Ansteuerung Auf/Zu, Erfassung beider Endlagen über
Gewerk Gebäudeautomation) nach DIN1946 Teil 4.
Absperrklappen innenliegend angebaut oder doppelschalig mit zwischenliegender Isolierung.
Luftdichtschließende Luftregel- und Absperrklappen mit Federrücklaufmotor (Ansteuerung Auf/Zu, Erfassung beider Endlagen über
Gewerk Gebäudeautomation) nach DIN1946 Teil 4.
Luftregel-bzw. Absperrklappen, mit strömungstechnisch optimierten, drehbar gelagerten Lamellen aus Aluminium-Hohlprofilen, mit
Verstellung über Vierkantwelle und umlaufender Rahmeneinfassung mit folgenden Merkmalen: - Zahnräder aus hygienischen Gründen (Verschmutzungsneigung) außerhalb des Luftstromes. - Betätigung mit Stellantrieben (Vorhaltung Platzbedarf), Am Stellantrieb Handverstellung als manueller Noteingriff. - Abdichtung der gegenläufigen Lamellen untereinander über eine Lippendichtung aus EPDM, mechanisch geklemmt.
Für die Luftdichtigkeit der Klappen sind nach DIN EN 1751 folgende Werte einzuhalten:
Jalousieklappe in Hygieneausführung Klappenleckage: Klasse 4 Rahmenleckage: Klasse B Anschlussstutzen zwischen RLT- Gerät und Kanalnetz schwingungsentkoppelt mit Schutzpotenzialausgleich. Hygienisch, akustisch und kältebrückenoptimierte Ausführung, bestehend aus einem geschlossenporigem Gummi (MPS), mit innen glatter und reinigungsfähiger Oberfläche, ohne Schraubverbindungen zwischen Gerät und externem Anschlussflansch. Als Außenluftansaugung generell wärmegedämmt mit zusätzlichen Abdeckblech und Wärmeisolation.
Klappenstellmotor Elektrischer Klappenstellantrieb überlastsicher und wartungsfrei mit Federrücklauf. Ausführung als
Steckmotor für Direktmontage auf Klappenachse mit Durchmesser 12...26,7 mm oder Vierkant 12...<25,2 mm.
Mit zwei integrierten Hilfsschaltern. Verdrehsicherung, mechanische Stellungsanzeige und beigefügtem Drehwinkelbegrenzer.
Manuelle Betätigung und Fixierung mittels Handkurbel und Verriegelungsschalter.
Drehmoment: - Motor min. 10,20 oder 30 Nm @ Nennspannung - Federrücklauf min. 10,20 oder 30 Nm Nennspannung: AC 24 V, 50/60 Hz DC 24 V
Ansteuerung: Auf-Zu Leistungsverbrauch: - Betrieb: 2,5; 6,0 oder 9,5 W @ Nennmoment - Ruhestellung: 2,5 oder 4,5 W - Dimensionierung: 8,5 oder 16 VA
Anschluss: - Motor: Kabel 1 m, 2 x 0,75 qmm - Hilfsschalter: Kabel 1 m, 6 x 0,75 qmm Hilfsschalter: 2 x EPU
Handverstellung: mittels Handkurbel und Verriegelungsschalter Drehsinn: wählbar durch Montage L/R Drehwinkel: max. 95 Grad (begrenzbar durch verstellbaren mechanischen Anschlag)
Federvorspannung: 5 Grad Laufzeit: - Motor: ca. 75 s, - Federrücklauf: ca. 20 s Schutzklasse: III Schutzkleinspannung
Schutzart: IP 54 Feuchteprüfung: nach EN 60335-1 EMV gemäß: 2014/30/EU Ausführung: Stellantrieb mit Federrücklauf, Schutzklasse III, Klemmenanschluss steckbar, Nachweis der Konformität mit den vorgenannten Normen und Schutzklassen durch Fabrikatsangabe des Bieters; gleichwertige Ausführung nach § 7 EU VOB/A zulässig.
Klappenwelle zur Rückseite geführt, für Steckmotor. Die Luftdichtigkeit der Klappe ist durch Gutachten eines vereidigten
Sachverständigen nachzuweisen. Maximale Anströmgeschwindigkeit 8 m/s.
Davon ausgenommen sind Umluft- und Bypassklappen, sofern diese nicht an OP-Umluftgeräten verwendet werden.
Schutzgitter gemäß M-LüAR (Muster-Lüftungsanlagenrichtlinie)
Bei Filtermedien, Kontaktbefeuchtern und Tropfenabscheidern aus brennbaren Baustoffen muss durch ein im Luftstrom nachgeschaltetes engmaschiges Gitter oder durch eine geeignete nachgeschaltete Luftaufbereitungseinrichtung aus nicht brennbaren Baustoffen sichergestellt sein, dass brennende Teile nicht vom Luftstrom mitgeführt werden können.

*Hinweis*

*Hinweis: LEITTEXT 01.430.LT.18 — Volumenstrommesseinrichtung und Druckregelung Druckregelung Es erfolgt eine Druckregelung über drei im Kanalnetz angeordnete Druckfühler*
LEITTEXT 01.430.LT.18 — Volumenstrommesseinrichtung und Druckregelung
Druckregelung Es erfolgt eine Druckregelung über drei im Kanalnetz angeordnete Druckfühler mit drei unterschiedlichen Drucksollwerten. Die
Druckregelung erfolgt derart, dass keiner der drei Ist-Werte unterhalb der Sollwertvorgabe liegt.
Stetige Signalvorgabe an Frequenzumrichter mit Vorgabe Druckwert von externer Automationsstation (über Gewerk
Gebäudeautomation). Einstellung Frequenzumrichter auf Regelverfahren Drehzahlsteuerung (= Druckregelung). Umrechnung
Druckwert als radizierender Eingang in externer Automationsstation mit V=k x (dp)^0.5 (mit k=Ventilatorbeiwert). Externe
Sollwertvorgabe über 0-10V Signal oder über BACnet MS/TP Verbindung von der externen Regelung über Analog Value Objekt
Sollwertvorgabe (schreiben), d.h. beide Varianten sind umsetzbar. Die Frequenzumrichter sind entsprechend werkseitig zu parametrieren. Ein Datenblatt der Einstellparameter ist vorzulegen.
Volumenstromregelung Volumenstromregelung bei OP-Umluftgeräten mit Ventilatoren. Einstellung Frequenzumrichter auf Regelverfahren PID (=Volumenstromregelung).
Volumenstrommesseinrichtung (direkt über Frequenzumrichter)
Druckentnahme über die Druckmesseinrichtung (Ringleitung) in der Einlaufdüse des Ventilatorrades und an der Saugseite des
Ventilators und Anbindung an den Druckmessumformer.
Druckaufnahme über einen im Gerät integrierten Druckmessumformer, Spannungsversorgung und Steuerleitungen (umschaltbar zwischen Spannung als 0-10V Signal oder Strom als 0/4-20mA Signal), fest verdrahtet mit einem integrierten Frequenzumrichter mit radizierendem Ausgang. Der Druckwertgeber liefert einen Durchflussistwert in m3/h. Die Umrechnung von einen Druckwert in Pa in einen Volumenstrom in m3/h erfolgt direkt im Frequenzumrichter, der entsprechend werkseitig zu parametrieren ist.
Die Kennlinie der Einlaufdüse muss kalibriert sein, um eine maximale Messabweichung der Volumenstrommessung von +/-3% zu garantieren. Die komplette Einheit ist werkseitig so zu parametrieren, dass der Volumenstrom in m3/h am Bedien-/Anzeigefeld des
Frequenzumrichters abgelesen werden kann.
Ein Datenblatt der Einstellparameter ist vorzulegen.
Ausführung Druckmessumformer der Volumenstrommesseinrichtung Druckmessumformer für die Messung des Differenzluftdruckes mit Ausgabe eines aktiven Strom- oder Spannungssignals proportional zum gemessenen Druck. Einsatzbereich von/bis 0-2500Pa (Messbereiche wählbar), einschließlich Wandhalterung, mit kompletter Messleitung bis 3m einschließlich Anschlusszubehör. Ausführung ohne Luftdurchsatz (verschmutzungsunempfindlich).
Spannungsversorgung 24V DC (direkt über Frequenzumrichter angeschlossen)
Umgebungstemperaturen von -20 bis +50 Grad C Gehäuse in Schutzart IP 54 nach DIN EN 60529 (VDE 0470-1)
Am Druckmessumformer sind über DIP-Schalter einstellbar:
Messbereiche: 0 bis 500Pa; 0 bis 1000Pa; 0 bis 1600Pa; 0 bis 2500Pa Ausgangssignal, umschaltbar: Spannung (0-10V); Strom (0/4-20mA)
Dämpfung 0,4s oder 10s Mit den Werkplanungen sind Datenblätter mit Angabe der Einstellparameter und Einstellwert Messbereich vorzulegen.

*Hinweis*

*Hinweis: LEITTEXT 01.430.LT.19 — Beleuchtung Die Filterkammer, saugund druckseitige Ventilatorkammer, vor und hinter den Wärmetauschern, Luftbe- und Luftentfeuchterkamme*
LEITTEXT 01.430.LT.19 — Beleuchtung
Die Filterkammer, saug-und druckseitige Ventilatorkammer, vor und hinter den Wärmetauschern, Luftbe- und
Luftentfeuchterkammer (gemäß DIN 1946 Teil 4 Absatz 6.5.13) erhalten Beleuchtungseinheiten als Flach- Energiesparleuchte in
LED-Technik 5 Watt für 24V AC/DC. Eingebaute Leuchte aus Kunststoff Schutzart IP65 nach DIN EN 60529 (VDE 0470-1).
Anschlusskabel der Leuchte auf der Rückwand direkt austretend montiert, und außen verdrahtet auf Abzweigdosen. Zentraler
Flächenschalter zum gemeinsamen An-und Ausschalten aller Beleuchtungen eines Gerätes.
Klemmenbelegungspläne mit Kennzeichnung der Anschlusspunkte sind mit den Werkplanungen vorzulegen.

*Hinweis*

*Hinweis: LEITTEXT 01.430.LT.20 — Schaugläser Die Filterkammer, saugund druckseitige Ventilatorkammer, vor und hinter den Wärmetauschern, Luftbe- und Luftentfeuchterkamme*
LEITTEXT 01.430.LT.20 — Schaugläser
Die Filterkammer, saug-und druckseitige Ventilatorkammer, vor und hinter den Wärmetauschern, Luftbe- und
Luftentfeuchterkammer (gemäß DIN 1946 Teil 4, Absatz 6.5.13) erhalten Schaugläser mit Durchmesser 200mm aus 8mm dicken
Einscheibensicherheitsglas mit Prüfzeichen. In T2/TB2 Bereichen sind zwei Scheiben (Doppelglas) einzusetzen. Die Fenster bestehen aus einem Einbaurahmen aus Kunststoff. Der innere Einbaurahmen ist abnehmbar verschraubt, Plexiglasscheiben sind nicht zugelassen.
Befeuchterkammern der WRG auf der Fortluftseite mit Schaugläsern mit Verdunkelung.

*Hinweis*

*Hinweis: LEITTEXT 01.430.LT.21 — Baumusterprüfung Vorab zum Angebot auf Nachfrage sowie bei Vorlage der Werkplanungen sind vorzulegen: Für die Gerätekombinationen sowie*
LEITTEXT 01.430.LT.21 — Baumusterprüfung
Vorab zum Angebot auf Nachfrage sowie bei Vorlage der Werkplanungen sind vorzulegen:
Für die Gerätekombinationen sowie die Gerätebauteile und Einbauteile sind die Baumusterprüfungen für die hygienische und technische Eignung, entsprechend DIN 1946 Teil 4, VDI 6022 vorzulegen (Hygieniker, vereidigter technischer Sachverständiger).

*Hinweis*

*Hinweis: LEITTEXT 01.430.LT.22 — Geräteprüfung (Werksabnahme) Der Anlagenabnahme vorgeschaltet ist eine Geräteprüfung im Herstellerwerk des Lieferanten vor Auslieferung*
LEITTEXT 01.430.LT.22 — Geräteprüfung (Werksabnahme)
Der Anlagenabnahme vorgeschaltet ist eine Geräteprüfung im Herstellerwerk des Lieferanten vor Auslieferung der Geräte-bzw.
Geräteeinbauteile. Zur Abnahme gehört die Überprüfung der Einhaltung der ausgeschriebenen und beauftragten Gerätekonzeption und deren Ausführung, die Niederspannungsprüfung sowie eine Leistungskontrolle der Ventilatoren mit Restfrequenzen und
Schwinggeschwindigkeit auf dem Prüfstand. Über die Geräteprüfung ist ein Protokoll zu erstellen. Nach erfolgter Abnahme
Vorbereitung der Anlieferung in einzelnen Bauteilen.

*Hinweis*

*Hinweis: LEITTEXT 01.430.LT.23 — Leitbeschreibung RLT Gerät Vor dem Stellen der Gehäusemodule müssen Fundamente und Grundrahmen auf Stabilität bzw. auf feste Schraubverb*
LEITTEXT 01.430.LT.23 — Leitbeschreibung RLT Gerät
Vor dem Stellen der Gehäusemodule müssen Fundamente und Grundrahmen auf Stabilität bzw. auf feste Schraubverbindungen geprüft werden.
Etwaige Unebenheiten und Toleranzen im Bereich der Aufstellfläche (Bsp. Betonfundament, Betondecke, Estrich) sind im Rahmen der zugelassenen Toleranzen des Herstellers der Geräte, jedoch bis maximal 5 mm/m, seitens des AN mit z.B. Blechstreifen auszugleichen.
Bei Stahlträgern ist eine maximale Durchbiegung von 1/1000 der Trägerlänge gestattet, größere Durchbiegungen sind ebenfalls durch den AN zu beseitigen. Vor dem Stellen müssen Fundamente und Grundrahmen gereinigt und eisfrei sein.
Zweiteiliger Gerätegrundrahmen, Höhe 2 x 140 mm (1 Stück lose mitgeliefert) mit umlaufender Auflagefläche aus sedzimirverzinktem
Stahlblech, als U-Rahmen 3 mm dick, nach außen offen. Zur Verstärkung mit der Unterseite des Gerätes über Schraubverbindung fest verbunden. Zusätzlich sind Auflageflächen an jeder Gerätetrennung zwischen den einzelnen Segmenten und zusätzlich im
Abstand von max. 1.200 mm in der Länge und Breite vorzusehen. Die maximale Gerätebodenbelastung von 100 kg/m² und eine maximale Gerätedurchbiegung von 1 mm pro Meter sind einzuhalten. Die Abläufe der Kondensatwannen werden aus den
Grundrahmen geführt, entsprechende Bohrungen und Befestigungen sind vorzusehen.

*Hinweis*

*Hinweis: LEITTEXT 01.430.LT.24 — Schwingungsisolierung als Unterlage zwischen Fundament oder Schwingrahmen und Gerätegrundrahmen. Zuschnitte 200x50 mm zur punktuellen Un*
LEITTEXT 01.430.LT.24 — Schwingungsisolierung als Unterlage
zwischen Fundament oder Schwingrahmen und Gerätegrundrahmen.
Zuschnitte 200x50 mm zur punktuellen Unterlage.
Anzahl der Streifen abgestimmt auf das Gerätegewicht nach folgenden Parametern: - Auflagekraft ca.0,30 N/mm² - max. vertikale Eigenschwingfrequenz 15-20 Hz
Material: - elastische Kautschukmischung - Temperaturbereich -20°C bis +80°C - 1-lagig, Dicke 25 mm

*Hinweis*

*Hinweis: LEITTEXT 01.430.LT.25 — Schwingungsisolierung (Gummi) mit allgemeinen bauaufsichtlichen Prüfzeugnis; mit Vorlage Auslegungsberechnung und Zeichnung des Gerätegr*
LEITTEXT 01.430.LT.25 — Schwingungsisolierung (Gummi)
mit allgemeinen bauaufsichtlichen Prüfzeugnis; mit Vorlage Auslegungsberechnung und Zeichnung des Gerätegrundrahmen mit vermaßter Angabe der Lage der
Schwingungsdämpfer abgestimmt auf die niedrigste Erregerfrequenz des Aggregates und die Gesamtmasse des gefederten Systems, Mindestisoliergrad 90 %, als Unterlage aus Gummi, streifenweise, Anzahl auf das Gerätegewicht abgestimmt.

*Hinweis*

*Hinweis: LEITTEXT 01.430.LT.26 — Gerätegrundrahmen Schwingrahmen für erhöhte schalltechnische Anforderungen L x B: 12.000 x 2.000 mm als Fundament für RLT-Geräte und zur*
LEITTEXT 01.430.LT.26 — Gerätegrundrahmen
Schwingrahmen für erhöhte schalltechnische Anforderungen L x B: 12.000 x 2.000 mm als Fundament für RLT-Geräte und zur Vermeidung von Körperschallübertragung durch den Fußboden.
Aufbau Schwingrahmen: 1. Grundrahmen aus verzinktem U-Profilstahl 100, DIN 1026, als allseitig geschlossener Kasten. 2. Federschwingungsdämpfer mit Lastverteilplatte,
Anzahl abgestimmt auf das Gerätegewicht, geringe Eigenfrequenz, Auslegung durch Hersteller mit Nachweis 3. Einzelteile aus Punkt 1 und 2 zu einem tragfähigen und stabilen Schwingrahmen montieren und aufstellen.

*Hinweis*

*Hinweis: LEITTEXT 01.430.LT.27 — Schwingungsisolierung (Federschwingungsdämpfer) mit allgemeinen bauaufsichtlichen Prüfzeugnis; mit Vorlage Auslegungsberechnung und Zeic*
LEITTEXT 01.430.LT.27 — Schwingungsisolierung (Federschwingungsdämpfer)
mit allgemeinen bauaufsichtlichen Prüfzeugnis; mit Vorlage Auslegungsberechnung und Zeichnung des Gerätegrundrahmen mit vermaßter Angabe der Lage der
Schwingungsdämpfer abgestimmt auf die niedrigste Erregerfrequenz des Aggregates und die Gesamtmasse des gefederten Systems, Mindestisoliergrad 90 %, mit Federschwingungsdämpfern, punktuelle Anordnung, Anzahl auf das Gerätegewicht abgestimmt.

*Hinweis*

*Hinweis: LEITTEXT 01.430.LT.28 — Entwässerung für Tropfwasser / Reinigungsstutzen (DN 40) bestehend aus: Entwässerungsleitungen aus Kunststoff-HT-Rohr DN 40, einschließl*
LEITTEXT 01.430.LT.28 — Entwässerung für Tropfwasser / Reinigungsstutzen (DN 40)
bestehend aus:
Entwässerungsleitungen aus Kunststoff-HT-Rohr DN 40, einschließlich 50% Form- und Verbindungstücke und Befestigungsmaterial (Schellen, Schrauben, Dübel).Anschluss an
Sondersiphon DN 40.

*Hinweis*

*Hinweis: LEITTEXT 01.430.LT.29 — Entwässerungsleitungen aus Kunststoff-HT-Rohr DN 50 Leitbeschreibung Entwässerungsleitungen bestehend aus: einschließlich 50% Form- und*
LEITTEXT 01.430.LT.29 — Entwässerungsleitungen aus Kunststoff-HT-Rohr DN 50
Leitbeschreibung Entwässerungsleitungen bestehend aus: einschließlich 50% Form- und Verbindungstücke und Befestigungsmaterial (Schellen, Schrauben, Dübel).
Anschluss an Sondersiphon DN 40.

*Hinweis*

*Hinweis: LEITTEXT 01.430.LT.30 — Sondersiphon (für RLT-Gerät Druckseite) Füllbarer Siphon zur Entwässerung von RLT-Geräten im Bereich der Kühler, Befeuchter oder anderer*
LEITTEXT 01.430.LT.30 — Sondersiphon (für RLT-Gerät Druckseite)
Füllbarer Siphon zur Entwässerung von RLT-Geräten im Bereich der Kühler, Befeuchter oder anderer Nassbereiche mit Überdruck gegenüber der Umgebung.
Variable Ablaufanordnung und veränderliche Einbauhöhe Schraubdeckel zur Füllung und Revisionszwecken
Geeignet für einen max. Überdruck von P = 1.690 Pa bei Sicherheitsfaktor 1,5 für Druckschwankungen im System
Ausführung in Polypropylen (PP)
Zulaufanschluss über Quetschverschraubung oder Gummimanschette für Geräteabläufe ¾", 1", 1¼", 1½", Ablaufdurchmesser 40 mm.

*Hinweis*

*Hinweis: LEITTEXT 01.430.LT.31 — Sondersiphon (für RLT-Gerät Saugseite) Selbstfüllender und selbstschließender Siphon zur Entwässerung von RLT-Geräten im Bereich der Küh*
LEITTEXT 01.430.LT.31 — Sondersiphon (für RLT-Gerät Saugseite)
Selbstfüllender und selbstschließender Siphon zur Entwässerung von RLT-Geräten im Bereich der Kühler, Befeuchter oder anderer
Nassbereiche mit Unterdruck gegenüber der Umgebung.
Mit eingelegter Schwimmerkugel als Rückschlagventil Schraubdeckel zu Revisionszwecken Geeignet für einen max. Unterdruck von P = 2.900 Pa
Ausführung in Polypropylen (PP)
Zulaufanschluss über Quetschverschraubung oder Gummimanschette für Geräteabläufe ¾", 1", 1¼", 1½" Ablaufdurchmesser 40 mm
Variable Ablaufanordnung über zweiseitigen Gewindeanschluss und veränderlicher Einbauhöhe.
Entwässerung für Tropfwasser / Reinigungsstutzen (DN 50)

*Hinweis*

*Hinweis: LEITTEXT 01.430.LT.32 — Zubehör Frostschutzheizung für Sondersiphon bestehend aus: - Anschlussdose (IP 67) mit integriertem - Frostschutzthermostat (voreingeste*
LEITTEXT 01.430.LT.32 — Zubehör Frostschutzheizung für Sondersiphon
bestehend aus: - Anschlussdose (IP 67) mit integriertem - Frostschutzthermostat (voreingestellt auf +5°C), - Anschluss an bauseitige Stromversorgung 230 V (Zuleitung 3 x 1,5 mm² erforderlich)

*Hinweis*

*Hinweis: LEITTEXT 01.430.LT.33 — Zulage für die Rauchdichtigkeit der Jalousieklappen am RLT-Geräteein- und ausgang Eigenschaften: - Gehäuse-Leckluftstrom gemäß EN 1751,*
LEITTEXT 01.430.LT.33 — Zulage für die Rauchdichtigkeit der Jalousieklappen am RLT-Geräteein-
und ausgang Eigenschaften: - Gehäuse-Leckluftstrom gemäß EN 1751, Klasse C. - Leckluftstrom bei geschlossener Klappe: Bei einer Druckdifferenz von 40 Pa beträgt der Leckluftstrom 200 m³/h pro Quadratmeter. - Dauerfunktionsprüfung: Mind. 10.000 Auf-/Zu-Zyklen bestanden

*Hinweis*

*Hinweis: LEITTEXT 01.430.LT.34 — Werksprüfung der Geräte Leitbeschreibung Vor Auslieferung der Geräte ist eine Funktionsprüfung und Qualitätsprüfung im Herstellerwerk vo*
LEITTEXT 01.430.LT.34 — Werksprüfung der Geräte
Leitbeschreibung Vor Auslieferung der Geräte ist eine Funktionsprüfung und Qualitätsprüfung im Herstellerwerk vorzunehmen. Hierzu gehören folgende Messungen und Prüfungen:
Messungen Ventilatorsystem(e) (je Luftstrang): - Luftvolumenstrom - Gesamtdruckerhöhung - Luftseitige Widerstände aller Wärmeübertrager - Motorstromaufnahme - Leistungsaufnahme abgeleitete Größen: - Bestimmung der Ventilatordrehzahl - Bestimmung Luftleistung
Gerätegehäuse (gem. DIN EN 1886): - Mechanische Festigkeit nach Gehäuseklasse D1(R) - Dichtheit des Gerätegehäuses nach Dichtheitsklasse L2(R)
Prüfungen:
Geräteausführung entspricht den Forderungen der DIN 1946-4, VDI 6022 Qualität der Ausführung entsprechend den Vorgaben der Geräteleistungsbeschreibung
Die vorgenannten Funktions- und Qualitätsprüfungen sind durch einen anerkannten, technischen Sachverständigen vorzunehmen und zu protokollieren.
Der Prüfumfang betrifft die nachfolgend aufgeführten Geräte als spezifisch ausgewählte Baumuster. Baugleiche oder spezifisch gleiche Geräte werden nur an einem repräsentativen Baumuster geprüft.
Für Anlagen Zuluft- Zentralgerät Zuluft- Zonengerät

*Hinweis*

*Hinweis: LEITTEXT 01.430.LT.35 — Anlieferung/Montage RLT-Geräte Leitbeschreibung der vorgenannten RLT-Geräte frei Baustelle, Abladen, Transport zum Aufstellungsort und M*
LEITTEXT 01.430.LT.35 — Anlieferung/Montage RLT-Geräte
Leitbeschreibung der vorgenannten RLT-Geräte frei Baustelle, Abladen, Transport zum Aufstellungsort und Montage am Aufstellort. Die
Geräteeinbringung erfolgt in Einzelsegmenten, eine Montage aus Einzelteilen vor Ort ist nicht zugelassen.

Es ist das Logistikkonzept zu beachten.

Einbringsituation:
Die Geräteeinbringung in die Technikzentrale erfolgt über eine Einbringöffnung Die Geräteeinbringung ist so zu organisieren, dass die Einzelkomponenten mit dem Kran auf dieser zur Verfügung stehenden Fläche in Einzelkomponenten in entsprechender Größe abgestellt und unmittelbar ins Gebäude verbracht werden, bevor die nächste
Komponente auf das Dach verbracht werden kann. Innerhalb der Technikzentrale bis zum Aufstellort beträgt der Transportweg 80m.
Montage am Aufstellungsort aus Einzelmodulen wegen Einbauschwierigkeiten.
Die einzelnen Gerätekomponenten sind so auszuführen, dass sie als Modul in das Gebäude bis zum Aufstellungsort eingebracht werden können.
Hinweis:
Folgende Aufwendungen sind einzukalkulieren: - Für die Anfahrt ist zu beachten, dass die Wege nicht befestigt sind. Es sind entsprechende Abstützungen zu berücksichtigen - Maßnahmen zum Schutz der Außenanlagen, Gebäudefassaden - Kran, Hebezeuge, Hilfsgerüste, Hilfsmittel für Geräteeinbringung, Kranausladung im Dachbereich zur Einbringöffnung in der
Technikzentrale 20m - Transport innerhalb der Technikzentrale bis 80m bis zum Aufstellungsort und Montage am Aufstellort - Schutzmaßnahmen in Form von Lastverteilplatten zum Schutz und Reduzierung der Flächenbelastung des Estrichs- Fußbodens in der Technikzentrale und zum Schutz der angrenzenden Dachflächen - Aufstellung und Ausrichtung der Zentralgeräte auf bauseitigen Fundamenten einschließlich Grundrahmen mit
Schwingungsdämpfern Die Montage der Komponenten erfolgt mit Hilfe eines Montagerichtmeisters des Geräteherstellers. Nach Fertigstellung der Montage erfolgt eine Abnahme durch den Gerätehersteller, die Abnahme ist zu protokollieren. Dazu gehören: - Bestätigung der sachgerechten Montage unter Einhaltung der Montage- und Betriebsanleitungen des Geräteherstellers mit den dort beschriebenen Auflistungen der einzelnen Arbeitsschritte - Aufstellung/Verbindung mit Gerätegrundrahmen und Anordnung Schwingungsdämpfer entsprechend der Auslegungsberechnung derart, dass die max. zulässige Gerätedurchbiegung von 1mm pro Meter Kantenlänge eingehalten ist - Einzelmodule aneinander bündig horizontal und vertikal ausgerichtet, Flanschlöcher bündig, umlaufende Dichtungen zwischen einzelnen Modulen vollflächig an den vorgesehenen Dichtungsebenen anliegend. - im Bodenbereich Abdeckbleche an den Gerätekupplungen montiert und mit Dichtmasse versiegelt - Kupplungswinkel bei übereinanderstehenden Gerätemodulen in ausreichender Anzahl montiert. Module horizontal und vertikal zueinander ausgerichtet - Fotodokumentation der einzelnen vorgenannten Montageschritte. Fotos mit Beschriftung Ort/Lage und Eintragung/Verweis auf entsprechender Gerätezeichnung (Seitenansicht, Draufsicht)

*Hinweis*

*Hinweis: LEITTEXT 01.430.LT.36 — Inbetriebsetzung Leitbeschreibung Inbetriebsetzung der RLT-Geräte einschließlich zugehörigen Hydraulikmodul für die Wärmerückgewinnung m*
LEITTEXT 01.430.LT.36 — Inbetriebsetzung
Leitbeschreibung Inbetriebsetzung der RLT-Geräte einschließlich zugehörigen Hydraulikmodul für die Wärmerückgewinnung mit Auflegen der internen und externen Kabel an den Klemmdosen an den RLT-Geräten. Montage und Anklemmen der beigestellten Fühler/Wächter
Inbetriebnahme und Einregulierung der RLT-Geräte einschließlich der Unterstützung durch Techniker des Herstellerwerkes. Die
Funktionsprüfungen haben unter Teilnahme des Nutzers zu erfolgen. Die Inbetriebsetzung ist zu protokollieren. Dazu gehören: - Bestätigung der sachgerechten Inbetriebnahme unter Einhaltung der Montage- und Betriebsanleitungen des Geräteherstellers mit den dort beschriebenen Auflistungen der einzelnen Arbeitsschritte - Prüfen der angeschlossenen Ventilatoren auf richtige Drehrichtung - Funktionsprüfung und Parametrierung der Frequenzumrichter - Funktionsprüfung der Jalousieklappenstellantriebe und Federrücklaufmotoren - Funktionsprüfung Sprühbefeuchtung mit Einstellung Druckmindererventil, Magnetventile mit zeitversetzten Schaltsequenzen,
Sprühphasen (Sprühzeit, Verdunstungszeit) - Prüfen der Elektroinstallationen innerhalb der RLT-Geräte bis zu den äußeren Anschlussklemmen (Anschlusspunkte
Gebäudeautomation). Dazu gehören Ventilatormotoren, Frequenzumrichter, beigestellte werkseitig eingebaute Fühler/Wächter,
Gerätebeleuchtung, - Prüfung Einbindung in Schutzpotentialausgleich - Prüfung des spannungsfreien Anschlusses der Kanalanschlüsse - Prüfung Luftdichtigkeit Gehäuse einschließlich Dichtigkeit Kabeldurchführungen und Kabelverschraubungen - Prüfung ggf. Nachstellung Türen, Revisionsöffnungen auf Funktion und Masstoleranzen - Prüfung Dichtmaterialien auf Verkeimung und/oder Verpilzung und ggf. Reinigung und Austausch

*Hinweis*

*Hinweis: LEITTEXT 01.430.LT.37 — Reinigung Lüftungsgeräte Vor der Inbetriebnahme sind die Lüftungsgeräte innen und außen einer gründlichen Nass-Reinigung zu unterziehen.*
LEITTEXT 01.430.LT.37 — Reinigung Lüftungsgeräte
Vor der Inbetriebnahme sind die Lüftungsgeräte innen und außen einer gründlichen Nass-Reinigung zu unterziehen.
Die Reinigungsleistung ist von der örtlichen Bauüberwachung abzunehmen und im Bautagebuch zu dokumentieren.
Für Anlagen Zuluft- Zentralgerät Zuluft- Zonengerät

*Hinweis*

*Hinweis: LEITTEXT 01.430.LT.38 — Funktionsmessung Sommer- und Winterbetrieb Leitbeschreibung für den Leistungsbereich RLT- Anlagen DIN 18 379, nach VDI 2079 und VDI 2080*
LEITTEXT 01.430.LT.38 — Funktionsmessung Sommer- und Winterbetrieb
Leitbeschreibung für den Leistungsbereich RLT- Anlagen DIN 18 379, nach VDI 2079 und VDI 2080 durchführen.
Dokumentation aller Messwerte in einem Soll-Ist-Vergleich für die nachfolgend aufgeführten Parameter: - Spannung, Stromaufnahme Antriebsmotor - Frequenz des Frequenzumformers - Luftseitige Druckdifferenz - Wasserseitige Druckdifferenz - Wasserseitige Volumenströme - Lufttemperatur für Zu-, Ab-, Fort- und Außenluft - Wassertemperatur für Vor- und Rücklauf der Erhitzer-, Kühler- und WRG-
Kreise - Einstellwerte der Regelorgane - Luftvolumenströme Die Funktionsmessung für den Sommerbetrieb ist unter realen Lastbedingungen (Außentemperatur > 25°C) durchzuführen und zu protokollieren. Die zusätzliche Anreise ist im Angebotspreis einzukalkulieren. — Winterbetrieb — für den Leistungsbereich RLT- Anlagen DIN 18 379, nach VDI 2079 und VDI 2080 durchführen.
Dokumentation aller Messwerte in einem Soll-Ist-Vergleich für die nachfolgend aufgeführten Parameter: - Spannung, Stromaufnahme der Antriebsmotoren - Frequenz des Frequenzumformers - Luftseitige Druckdifferenz - Wasserseitige Druckdifferenz - Wasserseitige Volumenströme - Lufttemperatur für Zu-, Ab-, Fort- und Außenluft - Wassertemperatur für Vor- und Rücklauf der Erhitzer-, Kühler- und WRG-
Kreise - Einstellwerte der Regelorgane - Luftvolumenströme Die Funktionsmessung für den Winterbetrieb ist unter realen Lastbedingungen (Außentemperatur < 0°C) durchzuführen und zu protokollieren. Die zusätzliche Anreise ist im Angebotspreis einzukalkulieren.

*Hinweis*

*Hinweis: LEITTEXT 01.430.LT.39 — Messung von Luftvolumenstrom und statischem Kanaldruck in vorhandenen Lüftungsanlagen bestehend aus: - Öffnen von Unterhangdecken mit Ei*
LEITTEXT 01.430.LT.39 — Messung von Luftvolumenstrom und statischem Kanaldruck in
vorhandenen Lüftungsanlagen bestehend aus: - Öffnen von Unterhangdecken mit Einlegeplatten aus Mineralfasern - Anfertigung von Messöffnungen und Luftmengenmessungen in vorhandenen
Luftkanälen gemäß DIN EN 12599 - Verschließen der Messöffnung mittels Gummistopfen - Fortlaufende Nummerierung der Messpunkte - Erstellung des Messprotokolls mit Angabe der räumlichen Lage der
Messöffnungen und Nummerierung der Messpunkte

*Hinweis*

*Hinweis: LEITTEXT 01.430.LT.40 — Betriebsdatenerfassung von Bestandsanlagen Betriebsdaten bestehender Lüftungsanlagen aufnehmen. Die Position beinhaltet die Bestandsaufn*
LEITTEXT 01.430.LT.40 — Betriebsdatenerfassung von Bestandsanlagen
Betriebsdaten bestehender Lüftungsanlagen aufnehmen.
Die Position beinhaltet die Bestandsaufnahme des raumlufttechnischen Zentralgerätes und Dokumentation der Gerätekomponenten und der aktuellen IST-Werte. Dazu gehören u.a.: - Filterdruckverluste - Temperaturen der Heiz-bzw. Kühlmedien - Stromaufnahme Antriebsmotor, FU-Parameter - Gesamt- Zuluftvolumenstrom - Gesamt- Abluftvolumenstrom - Kanaldruck am Zuluftstutzen - Kanaldruck am Abluftstutzen - statischer Kanaldruck und Volumenstrom an bis zu 2 Stellen je Luftart im Kanalnetz. Die Messstellen sind im Vorfeld mit der örtlichen Bauüberwachung festzulegen.
Die Betriebsdatenerfassung hat zwingend vor der Außerbetriebnahme oder sonstiger Eingriffe in bestehende RLT-Anlagen zu erfolgen.
Benötigte Messgeräte sind durch den AN zu stellen. Messöffnungen und die Zugänglichkeit zu diesen sind durch den AN zu erstellen.

*Hinweis*

*Hinweis: LEITTEXT 01.430.LT.41 — Probebetrieb nach erfolgter Funktionsprüfung und Inbetriebnahme Mindestens zweiwöchiger Probebetrieb. Der Beginn des Probebetriebes wird*
LEITTEXT 01.430.LT.41 — Probebetrieb nach erfolgter Funktionsprüfung und Inbetriebnahme
Mindestens zweiwöchiger Probebetrieb. Der Beginn des Probebetriebes wird mit der Bauleitung schriftlich vereinbart. Durch Mängel wird der Probebetrieb solange unterbrochen, bis diese behoben sind. Zwei Wochen vor Beginn des Probebetriebes sind die
Dokumentationsunterlagen dem Betriebspersonal auszuhändigen. Während der Dauer des Probebetriebes ist das Betriebspersonal umfassend einzuweisen. Während der Dauer des Probebetriebes muss das
Einweisungspersonal über Rufbereitschaft ständig erreichbar sein. Übergabe der Anlage nach Abschluss des Probebetriebes.

*Hinweis*

*Hinweis: LEITTEXT 01.430.LT.42 — Komplettsatz Ersatzfilter für alle Zuluftgeräte nach Inbetriebnahme und Probebetrieb liefern und montieren. Anzahl und Qualität der Filt*
LEITTEXT 01.430.LT.42 — Komplettsatz Ersatzfilter für alle Zuluftgeräte
nach Inbetriebnahme und Probebetrieb liefern und montieren.
Anzahl und Qualität der Filtertaschen wie in der Leistungsbeschreibung zu den RLT-Geräten beschrieben.

*Hinweis*

*Hinweis: LEITTEXT 01.430.LT.43 — Komplettsatz Ersatzfilter für alle Nachbehandlungsgeräte nach Inbetriebnahme und Probebetrieb liefern und montieren. Anzahl und Qualität*
LEITTEXT 01.430.LT.43 — Komplettsatz Ersatzfilter für alle Nachbehandlungsgeräte
nach Inbetriebnahme und Probebetrieb liefern und montieren.
Anzahl und Qualität der Filtertaschen wie in der Leistungsbeschreibung zu den RLT-Geräten beschrieben.

*Hinweis*

*Hinweis: LEITTEXT 01.430.LT.44 — Komplettsatz Ersatzfilter für alle Abluftgeräte nach Inbetriebnahme und Probebetrieb liefern und montieren. Anzahl und Qualität der Filt*
LEITTEXT 01.430.LT.44 — Komplettsatz Ersatzfilter für alle Abluftgeräte
nach Inbetriebnahme und Probebetrieb liefern und montieren.
Anzahl und Qualität der Filtertaschen wie in der Leistungsbeschreibung zu den RLT-Geräten beschrieben.

*Hinweis*

*Hinweis: LEITTEXT 01.430.LT.45 — Komplettsatz Ersatzfilter für alle Umluftgeräte nach Inbetriebnahme und Probebetrieb liefern und montieren. Anzahl und Qualität der Filt*
LEITTEXT 01.430.LT.45 — Komplettsatz Ersatzfilter für alle Umluftgeräte
nach Inbetriebnahme und Probebetrieb liefern und montieren.
Anzahl und Qualität der Filtertaschen wie in der Leistungsbeschreibung zu den RLT-Geräten beschrieben.

*Hinweis*

*Hinweis: LEITTEXT 01.430.LT.46 — Abstellen von Fachpersonal zur Technischen Abnahme nach DIN 1946-4 Kosten für eventuelle Wiederholungsprüfungen nach Mängelbeseitigung s*
LEITTEXT 01.430.LT.46 — Abstellen von Fachpersonal zur Technischen Abnahme nach DIN 1946-4
Kosten für eventuelle Wiederholungsprüfungen nach Mängelbeseitigung sind einzukalkulieren.
Einschl. Öffnen und Schließen der Revisionsöffnungen in Unterdecken und Erstellung eines Protokolls.

*Hinweis*

*Hinweis: LEITTEXT 01.430.LT.47 — Technische Abnahme- und Funktionsprüfung RLT- Anlage Abnahmeprüfung gemäß DIN EN 12599 und DIN 1946 Teil 4 durch einen baurechtlich zuge*
LEITTEXT 01.430.LT.47 — Technische Abnahme- und Funktionsprüfung RLT- Anlage
Abnahmeprüfung gemäß DIN EN 12599 und DIN 1946 Teil 4 durch einen baurechtlich zugelassenen Sachverständigen einschließlich An-und Abreise.
Die erforderlichen Unterlagen sind vom Auftragnehmer ca. 2 Wochen vor der Abnahme dem Sachverständigen zur Prüfung vorzulegen.
Die Technische Abnahmeprüfung für alle in der Leistungsbeschreibung enthaltenen Anlagen ist nach Tabelle 2 (Mindestumfang der
Technischen Abnahme) der DIN 1946 Teil 4 durchzuführen und zu protokollieren.
Bei Ausführung der Leistungen in Teilabschnitten sind mehrere Prüfungstermine einzukalkulieren, mind. jedoch der v.g.
Teilbereichsanzahl.

*Hinweis*

*Hinweis: LEITTEXT 01.430.LT.48 — Funktionsmessung für den Leistungsbereich RLT- Anlagen DIN 18 379, nach VDI 2079 und VDI 2080 durchführen. Dokumentation aller Messwerte*
LEITTEXT 01.430.LT.48 — Funktionsmessung
für den Leistungsbereich RLT- Anlagen DIN 18 379, nach VDI 2079 und VDI 2080 durchführen.
Dokumentation aller Messwerte in einem Soll-Ist-Vergleich für die nachfolgend aufgeführten Parameter: - Spannung, Stromaufnahme Antriebsmotor - Frequenz des Frequenzumformers - Luftseitige Druckdifferenz - Wasserseitige Druckdifferenz - Wasserseitige Volumenströme - Lufttemperatur für Zu-, Ab-, Fort- und Außenluft - Wassertemperatur für Vor- und Rücklauf der Erhitzer-, Kühler- und WRG- Kreise - Einstellwerte der Regelorgane - Luftvolumenströme
Die Anlagen gelten erst nach Fehlerfreiheit und Übergabe der jeweiligen Protokolle an den Bauherrn bzw. Fachplaner als technisch abgenommen.

*Hinweis*

*Hinweis: LEITTEXT 01.430.LT.49 — Hygiene- Erstinspektion der Raumlufttechnischen Anlage Hygiene- Erstinspektion nach VDI 6022 durch einen baurechtlich zugelassenen Sachv*
LEITTEXT 01.430.LT.49 — Hygiene- Erstinspektion der Raumlufttechnischen Anlage
Hygiene- Erstinspektion nach VDI 6022 durch einen baurechtlich zugelassenen Sachverständigen bzw. geschultes Personal nach
VDI 6022 Blatt 2, Kategorie A einschließlich einmaliger An-und Abreise.
Die Hygiene- Erstinspektion ist für alle in der Leistungsbeschreibung aufgeführten Anlagen durchzuführen.
Die erforderlichen Unterlagen sind vom Auftragnehmer ca. 2 Wochen vor der Abnahme dem Sachverständigen zur Prüfung vorzulegen.
Die mikrobiologische Untersuchung nach VDI 6022 erfolgt durch ein zertifiziertes Labor.

*Hinweis*

*Hinweis: LEITTEXT 01.430.LT.50 — Mikrobiologische Prüfung (Abklatschprobe) RLT-Gerät Die Untersuchungsorte werden durch einen Hygieniker vorgegeben. Je Abklatschprüfung*
LEITTEXT 01.430.LT.50 — Mikrobiologische Prüfung (Abklatschprobe) RLT-Gerät
Die Untersuchungsorte werden durch einen Hygieniker vorgegeben.
Je Abklatschprüfung werden 10 Abklatschproben an unterschiedlichen Stellen im RLT-Gerät vorgenommen.
Die Beistellung und Vergütung des zugelassenen Hygienikers erfolgt bauseits (keinen diesbezüglichen Aufwand kalkulieren). Die
Prüfungen erfolgen unter Mitwirkung und im Beisein des Auftragnehmers.
Im Einheitspreis sind 10 Abklatschproben, 10 Geräteöffnungen und -schließungen sowie das Bereitstellen von Personal einzukalkulieren.

*Hinweis*

*Hinweis: LEITTEXT 01.430.LT.51 — Leitbeschreibung Kreislaufverbundsystem / Hydraulische Versorgungseinheit (HVM) Hydraulische Versorgungseinheit (Hydraulikmodul) für ein*
LEITTEXT 01.430.LT.51 — Leitbeschreibung Kreislaufverbundsystem / Hydraulische Versorgungseinheit (HVM)
Hydraulische Versorgungseinheit (Hydraulikmodul) für ein Kreislaufverbundsystem zur Wärmerückgewinnung zwischen den Registern der Zuluft- und der Abluftseite. Je Wärmeverbund ist GENAU EIN Hydraulikmodul vorzusehen, das sämtliche diesem Verbund zugeordneten Geräte gemeinsam versorgt — auch dann, wenn diese baulich auf mehrere Ebenen verteilt sind (obere und untere Aufstellebene). Eine Aufteilung in mehrere Module je Ebene ist nicht zulässig; die Zuordnung ist verbindliche Vorgabe und steht nicht zur Wahl des Bieters.
Werkseitig komplett montierte, verdrahtete und geprüfte Baugruppe auf zerlegbarer Trägerkonstruktion, abgestimmt auf die Einbringverhältnisse. Auffangwanne aus nichtrostendem Stahl 1.4301 mit Leckagesensor. Das Modul ist vor direkter Sonneneinstrahlung zu schützen; im Werk nicht isolierte Teile (Flansche, Armaturen) sind bauseits nach der Inbetriebnahme zu dämmen.
Rohrleitungen werkstoffseitig nach Nennweite gestaffelt: bis einschließlich DN 65 Kupfer nach DIN EN 1057, gelötet oder in Pressverbindungstechnik; ab DN 80 geschweißtes Stahlrohr, zwingend pulverbeschichtet. Sämtliche bauseitigen Einbauteile sind in Druckstufe PN 16 auszuführen. Kältedämmung nach DIN 4140, mindestens 19 mm, dampfdiffusionsdicht.
Wärmeträgermedium Glykol N 25 % (Ethylenglykol 25 Vol.-%), Gefrierbeginn −12 °C. Die Anlage ist vor dem Befüllen fachgerecht zu spülen; das Medium ist vorgemischt einzufüllen. Anlagendruck im Ruhezustand üblicherweise 4 bis 5 bar, etwa 0,5 bar über dem Vordruck des Membranausdehnungsgefäßes.
Solepumpen als Doppelpumpe, 2 Stück, jede Pumpe für mindestens 66 % des Auslegungsförderstroms (teilweise Redundanz: bei Ausfall einer Pumpe bleibt der Betrieb mit reduzierter Leistung erhalten). Wirkungsgradklasse mindestens IE3, Betrieb über Frequenzumrichter gemäß Leittext 01.430.LT.52.
DRUCKUNABHÄNGIGE REGEL- UND ABGLEICHVENTILE (PICV): Für jedes an den Verbund angeschlossene Register ist ein druckunabhängiges Kombiventil vorzusehen, das Differenzdruckregler, Volumenstrombegrenzer und Regelventil in einem Gehäuse vereint. Wirkweise: Der integrierte Differenzdruckregler hält den Differenzdruck über dem Regelquerschnitt konstant, sodass der eingestellte Volumenstrom unabhängig von Druckschwankungen im Netz eingehalten wird. Der hydraulische Abgleich bleibt damit auch bei Teillast und wechselnden Betriebszuständen ohne Nachjustierung erhalten; ein separates Strangregulierventil entfällt. Der Volumenstrom ist am Ventil einstellbar und ablesbar. Anzahl und Zuordnung sind in der jeweiligen Position ausgewiesen; die Montage der Kombiventile erfolgt bauseits am zugeordneten Register. Der zugehörige Stellantrieb muss BACnet MS/TP-fähig sein (kein BACnet/IP) und mindestens Sollwert, Stellungsrückmeldung, Volumenstromistwert und Störmeldung als Datenpunkte für die Gebäudeautomation bereitstellen; BACnet-PICS ist mitzuliefern.
Leistungsregelventil als Dreiwegeventil in Flanschausführung, PN 16, geeignet für Glykol N 25 %, mit elektrischem Stellantrieb und Sollwertführung.
Volumenstrommessung des Soleumlaufs über einen Durchflussmengenmesser in Ultraschall- oder magnetisch-induktiver Ausführung mit analogem Ausgangssignal 0–10 V an die Regelung, zusätzlich Schwebekörper-Durchflussanzeige zur örtlichen Ablesung. Die zugehörigen Lüftungsgeräte müssen ihrerseits eine Volumenstrom-Messeinrichtung besitzen und ihr Signal als 0–10 V der Regelung der Wärmerückgewinnung bereitstellen; bei Systemen ohne eigene Messeinrichtung sind die Volumenströme bauseits als 0–10-V-Signal zu übergeben.
Membranausdehnungsgefäß, bemessen auf den GESAMTEN Wasserinhalt des Verbundes: Registerinhalt beider Luftarten, interne Verrohrung des Moduls sowie die BAUSEITIGE VERBINDUNGSVERROHRUNG zwischen Zuluft- und Abluftgerät — deren tatsächliche Trassenlänge und Nennweite sind der Bemessung zugrunde zu legen und vom Bieter zu prüfen. Ansprechdruck des Sicherheitsventils 8 bar; Ausdehnungsvolumen unter Berücksichtigung des kubischen Ausdehnungskoeffizienten des eingesetzten Glykols. Das Ausdehnungsgefäß ist ausschließlich im Hydraulikmodul anzuordnen; ein zusätzliches, außerhalb des Moduls angeordnetes Ausdehnungsgefäß ist wegen der daraus folgenden Wartungs- und Folgekosten UNZULÄSSIG. Die erforderliche Nenngröße ist in der Position ausgewiesen und vom Bieter für das tatsächliche Anlagenvolumen zu prüfen.
Sicherheits- und Überwachungsfunktionen, bauseits in der Regelung umzusetzen: Mindestdruckwächter als Pumpenschutz und Leckageüberwachung mit Abschaltung der Pumpen (Einstellbereich 1,2 bis 1,5 bar); Vereisungsschutz der Fortluft über einen Begrenzungsregler am Register der Abluftseite; Drucksensor im Solekreis; Leckagesensor in der Auffangwanne.
Weiter: Absperrarmaturen zu-und abgangsseitig, Schmutzfänger, Rückschlagklappen, Manometer, Thermometer im Bereich −20 bis +60 °C, Entleer- und Entlüftungsarmaturen, Temperaturfühler im Vor- und Rücklauf, Kappenventil, Auffangbehälter.
Liegt die hydraulische Weiche der Erhitzer-/Kühlerbaugruppe weiter als 10 m vom Hydraulikmodul entfernt, ist zur Vermeidung längerer Totzeiten eine Überströmeinrichtung in unmittelbarer Nähe des Moduls vorzusehen.
Fabrikat und Typ: vom Bieter einzutragen.

*Hinweis*

*Hinweis: LEITTEXT 01.430.LT.52 — Leitbeschreibung Frequenzumrichter Solepumpen Frequenzumrichter für die Solepumpen der hydraulischen Versorgungseinheit, je Pumpe ein Um*
LEITTEXT 01.430.LT.52 — Leitbeschreibung Frequenzumrichter Solepumpen
Frequenzumrichter für die Solepumpen der hydraulischen Versorgungseinheit, je Pumpe ein Umrichter, werkseitig montiert, verdrahtet und auf den Motor parametriert.
Leistungsbemessung auf die Nennleistung der zugeordneten Pumpe; Netzanschluss 400 V/3~, 50 Hz. Thermischer Motorschutz mit Abschaltung, Thermistoranschluss über Digitaleingang. Reparaturschalter je Umrichter, Ausführung mit separater Zuleitung.
Regelungsart: Drehzahlsteuerung mit Massenstromregelung des Soleumlaufs als Option. Istwerteingang für das Volumenstromsignal (analog, 0–10 V bzw. 4–20 mA), Istwerteinheit l/h, Istwertfunktion Maximum. Frequenzbereich mindestens 20 bis 50 Hz, Rampenzeiten auf und ab je 60 s einstellbar. Bei Signalausfall ist auf maximale Frequenz zu schalten.
Analogausgang für die Istwertrückmeldung an die übergeordnete Gebäudeautomation, skalierbar. Digitaleingang für Alarmquittierung. Anzeige von Sollwert, Motorstrom, Frequenz und Istwert im Display.
Kommunikationsanbindung an die Gebäudeautomation ausschließlich über BACnet MS/TP (kein BACnet/IP), mit Bereitstellung mindestens der Datenpunkte Betriebsmeldung, Sammelstörung, Drehzahl-/Frequenzistwert, Motorstrom, Volumenstromistwert und Sollwertvorgabe. Das Gerät ist mit einem BACnet-PICS (Protocol Implementation Conformance Statement) zu liefern; die Datenpunktliste ist vor der Inbetriebnahme mit der Gebäudeautomation abzustimmen.
Der Umrichter ist mit einem Parameterzettel zu liefern, der sämtliche Werkseinstellparameter dokumentiert; die bei der Inbetriebnahme ermittelte Betriebsfrequenz und Stromaufnahme sind darin einzutragen und gegenzuzeichnen. Elektromagnetische Verträglichkeit nach DIN EN 61800-3.
Die restliche Verkabelung, insbesondere die Aufschaltung der Volumenstrommessung auf die Gebäudeautomation, erfolgt bauseits nach Schaltplan.
Fabrikat und Typ: vom Bieter einzutragen.

*Hinweis*

*Hinweis: LEITTEXT 01.430.LT.53 — Befeuchterkammer (Zuluft, Dampfbefeuchtung) Kammer zur Dampfbefeuchtung der Zuluft. Ausführung mit elektrischem Dampferzeuger oder als A*
LEITTEXT 01.430.LT.53 — Befeuchterkammer (Zuluft, Dampfbefeuchtung)
Kammer zur Dampfbefeuchtung der Zuluft. Ausführung mit elektrischem Dampferzeuger oder als Anschluss an ein zentrales
Dampfnetz; die Bauart ist dem Bieter freigestellt, sofern die geforderten Kennwerte nachgewiesen eingehalten werden.
Hygienische Anforderungen nach DIN 1946-4 und VDI 6022 Blatt 1: Die Befeuchtungsstrecke ist vollständig einsehbar, entleerbar und ohne Werkzeug zugänglich. Alle benetzten Oberflächen aus nichtrostendem Stahl, Werkstoff-Nr. 1.4301 oder höherwertig.
Stehendes Wasser ist konstruktiv auszuschließen; die Wanne entleert sich vollständig über einen füllbaren Siphon nach Leittext 01.430.LT.03.
Speisewasser als vollentsalztes Wasser. Die Wasseraufbereitung ist nicht Bestandteil dieser Position; Anschlusspunkt und geforderte Wasserqualität sind im Kurztext der jeweiligen Anlage ausgewiesen.
Befeuchtungsstrecke mit ausreichender Verdunstungslänge, Tropfenabscheider auf der Abströmseite, herausnehmbar und reinigbar.
Keine Kondensatbildung in der nachfolgenden Sektion. Der Druckverlust der gesamten Strecke einschließlich Tropfenabscheider ist im internen Gerätedruckverlust und damit im SFP enthalten.
Regelung: stetige Leistungsregelung, Freigabe nur bei Luftströmung, Zwangsabschaltung bei Ventilatorstillstand, Begrenzung der
Zuluftfeuchte. Einbindung in die Gebäudeautomation nach dem Betriebsführungskonzept.
Die Dampfleistung und die Dampfmenge je Anlage sind in den technischen Daten der jeweiligen Position als [B] ausgewiesen.
Nachweise: Herstellerdatenblatt mit Leistungskennlinie, Druckverlust und Wasserverbrauch, Hygienezertifikat nach VDI 6022,
Werkstoffnachweis der benetzten Teile.
Zum Lieferumfang gehören die Magnetventile für Wasser-/Dampfzufuhr (Lieferung durch das RLT-Gerät); die Anzahl richtet sich nach der jeweiligen Geräteausführung (1 bis 4 Ventile je Gerät möglich, gemäß Hersteller-Gerätekarte der jeweiligen Position auszulegen und dort auszuweisen), keine pauschale Stückzahl. Einschließlich Controller (Hydroplus, Howatherm, als Planungsfabrikat); der Anschluss der Gebäudeautomation dient der Freigabe des Befeuchters (Verfasser-Ergänzung 03.09.2026, präzisiert 03.09.2026).

*Hinweis*

*Hinweis: LEITTEXT 01.430.LT.54 — Adiabatik- / Rückkühlkammer (Abluft) Kammer zur adiabaten Rückkühlung der Abluft vor dem Wärmerückgewinnungsregister. Die Befeuchtung wi*
LEITTEXT 01.430.LT.54 — Adiabatik- / Rückkühlkammer (Abluft)
Kammer zur adiabaten Rückkühlung der Abluft vor dem Wärmerückgewinnungsregister. Die Befeuchtung wirkt ausschließlich auf die
Abluft; die erreichbare Kühlgrenze ist die Feuchtkugeltemperatur der Abluft. Die Wirkung auf die Außenluft erfolgt stofflich getrennt über den Solekreis des Kreislaufverbunds.
Anordnung: Der Rückkühler steht VOR dem Wärmerückgewinnungsregister, damit die adiabat abgekühlte Abluft das Register beaufschlagt. Der Abluftventilator steht bei adiabater Rückkühlung immer NACH den Registern, also saugend. Eine drückende
Anordnung bringt die Ventilatorwärme vor den Rückkühler, hebt die Kühlgrenztemperatur an und mindert Rückkühlleistung und
Rückwärmzahl; sie ist nur mit ausdrücklicher Zustimmung des Bauherrn zulässig.
Aerosolfreiheit: Das System ist so auszuführen, dass keine Aerosole in den Luftstrom gelangen. Der Nachweis ist mit dem Angebot vorzulegen. Die Anforderungen der 42. BImSchV an Verdunstungskühlanlagen sind einzuhalten, soweit die Anlage in deren
Anwendungsbereich fällt; die Einordnung ist vom Bieter zu prüfen und schriftlich zu bestätigen.
Hygienische Anforderungen nach DIN 1946-4 und VDI 6022 Blatt 1: vollständige Einsehbarkeit, Entleerbarkeit und werkzeuglose
Zugänglichkeit. Benetzte Oberflächen aus nichtrostendem Stahl, Werkstoff-Nr. 1.4301 oder höherwertig. Stagnation ist konstruktiv auszuschließen, eine Spülung bei Stillstand vorzusehen. Die Oberflächen der benetzten Register (Wärmeübertrager) bestehen aus Kupfer und epoxidharzbeschichtetem Aluminium; sie müssen gegenüber dem eingesetzten Betriebswasser (Permeat- oder Destillatwasser für die Abluftbesprühung) beständig sein.
Wasserqualität und Verbrauch: Speisewasser als vollentsalztes Wasser (Permeat). Die in den technischen Daten ausgewiesene
Adiabatikwassermenge ist die Verdunstungsmenge; Abschlämmung, Spülung und Systemverluste sind darin NICHT enthalten und vom Bieter gesondert anzugeben.
Betriebsweise: Die adiabate Stufe wird dynamisch freigegeben, sobald Kühlbedarf besteht und die Feuchtkugeltemperatur der Abluft eine nutzbare Vorkühlung zulässt. Ein fester Einschaltpunkt ist nicht vorgegeben. Der Betriebspunkt Sommerfall mit adiabater
Abluftbefeuchtung ist in den technischen Daten der jeweiligen Position ausgewiesen.
Tropfenabscheider auf der Abströmseite, herausnehmbar und reinigbar. Der Druckverlust der gesamten Rückkühlstrecke einschließlich Tropfenabscheider ist im internen Gerätedruckverlust und damit im SFP enthalten.
Nachweise: Herstellerdatenblatt mit Befeuchtungswirkungsgrad, Druckverlust und Wasserverbrauch, Nachweis der Aerosolfreiheit,
Hygienezertifikat nach VDI 6022, Werkstoffnachweis der benetzten Teile.
Vorab zum Angebot auf Nachfrage sowie bei Vorlage der Werkplanungen sind vorzulegen:
Leitbeschreibung RLT Geräte Leistungsnachweis Lüftungs- und Klimageräte Für die Prüfung der Leistungsfähigkeit und der Qualität der Ausführung für Lüftungs-, Klimazentral- und Einzelgeräte sind dem
Angebot zum zweifelsfreien und eindeutigen Nachweis der Gleichwertigkeit, als separate Anlage, die technischen Beschreibungen einschließlich aller technischen Daten, die Zeichnungen und Skizzen des gewählten Fabrikates und der Typen beizufügen.
Hinweis zur Kalkulation Leitbeschreibung RLT Geräte Die gesamte interne Geräteverkabelung einschließlich der Anschlüsse für Ventilatoren und Frequenzumformer einschließlich
Erdungskabel, Beleuchtung, Klappenstellantriebe, Fühler, Wächter sind aus Gründen der Gewährleistungsabgrenzung Bestandteil des zu erbringenden Leistungsumfanges. Es sind Kabel mit statischem Schirm und verbesserten Verhalten im Brandfall einzusetzen.
Alle diesbezüglichen Elektroleitungen werden durch das Gerätegehäuse auf nach außen am Gerätegehäuse angebrachte
Klemmenkästen in IP65 nach DIN EN 60529 (VDE 0470-1) geführt. Klemmenkästen Material Polypropylen, schwer entflammbar. An diesen Anschlusspunkten erfolgt die Anbindung über das Gewerk Gebäudeautomation.
Bei Geräten für Außenaufstellung sind UV-beständige Installationskabel mit Eignung für eine Verlegung im Erdreich und
Außenbereich einzusetzen. Klemmenkästen, zusätzlich UV-beständig, sind in IP66 nach DIN EN 60529 (VDE 0470-1) auszuführen
Ausschließlich die Leistungskabel zum Anschluss der Frequenzumrichter werden direkt angeschlossen, die Kabeldurchführungen am Gerät sind werkseitig vorzusehen.
Das Setzen der erforderlichen Durchführungen im Gerätegehäuse, die Kabelverschraubungen, die gesamte interne Verkabelung, die
Klemmkästen, die Anschlüsse der Fühler, Wächter sind Bestandteil des anzubietenden Einheitspreises.
Mit den Werkplanungen sind Schalt- und Verdrahtungspläne von den Anschlusspunkten am Gerät für oben genannte Komponenten vorzulegen.
Verdrahtungspläne mit Darstellung der internen Geräteverkabelung für Ventilatoren, Frequenzumrichter, Klappenstellantriebe,
Fühler, Wächter.
Darstellung der Lage der Klemmkästen in den Seitenansichten der Gerätezeichnungen.
Klemmenbelegungspläne der einzelnen Klemmkästen. Vorlage Kabelpläne, Kabellisten mit mindestens folgenden Spalten: Feldgerät bzw. Komponente, elektrische Leistung, Nennstrom, notwendige Absicherung in Ampere, Spannung, Kabeltyp, Kabelquerschnitt. Alle Anschlussklemmen sind gemäß dem abgestimmten Benutzeradressierungssystem (BAS) zu beschriften (Verfasser-Ergänzung 03.09.2026).
Folgende Komponenten werden über Gewerk Gebäudeautomation dem Gerätelieferanten beigestellt und sind werkseitig einzubauen. Die erforderlichen Befestigungsmittel sind einzukalkulieren.
Bestückung (Anzahl/Art der Fühler und Wächter je Gerät) richtet sich nach der jeweiligen Geräteausführung und ist in den technischen Daten der jeweiligen Position ausgewiesen, keine pauschale Vorgabe (Verfasser-Korrektur 03.09.2026, vormals: 'Zentralgeräte jeweils mit 1x Frostschutzthermostat, 3x Temperaturfühler/Feuchtefühler').
Ebenso für Umluftgeräte OP: Bestückung je nach Geräteausführung, siehe technische Daten der jeweiligen Position (vormals pauschal 2x Temperaturfühler/Feuchtefühler).

*Hinweis*

*Hinweis: LEITTEXT 01.430.LT.55 — Hochleistungs-Radialventilator-Modul mit Permanentmagnet-Antrieb Komplett-Einbaumodul mit höchstem Systemwirkungsgrad, speziell für den*
LEITTEXT 01.430.LT.55 — Hochleistungs-Radialventilator-Modul mit Permanentmagnet-Antrieb
Komplett-Einbaumodul mit höchstem Systemwirkungsgrad, speziell für den Einsatz in Lüftungs- und Klimageräten. Nachleitvorrichtung zur Steigerung von Druck und statischer Effizienz, mit Inspektionsöffnungen.
Laufrad mit optimierter Geometrie, mindestens sechs rückwärtsgekrümmten Hohlprofilschaufeln mit Strömungsprofil und abgerundeten Eintrittskanten zur gleichmäßigen Beaufschlagung über die gesamte Schaufelbreite; aerodynamisch und akustisch optimiert. Laufrad aus hochfestem Stahlblech, geschweißt, entfettet, phosphatiert und mit Epoxy-Polyester-Pulver beschichtet.
Motor in permanentmagneterregter Synchrontechnik, Wirkungsgradniveau mindestens IE5 nach IEC 60034-30-2, frei von Magneten aus seltenen Erden. Werkseitig auf das Laufrad abgestimmter, vorparametrierter Frequenzumrichter am Motor montiert; kein abgeschirmtes Anschlusskabel erforderlich. Antriebssystem durchgehend drehzahlregelbar.
Frequenzumrichter mit feldorientierter Vektorregelung für permanentmagneterregte Synchronmotoren. Gehäuse Aluminiumdruckguss, Schutzart mindestens IP 54, Einsatzbereich −40 °C bis +50 °C. Elektromagnetische Verträglichkeit nach DIN EN 61800-3, Kategorie C1 und C2.
Ein- und Ausgänge mindestens: Sollwerteingang analog 0–10 V DC, Digitaleingänge Start/Stopp und Alarmrücksetzung, Digitalausgang Betriebsmeldung/Tacho, BACnet MS/TP-Schnittstelle (Konsistenzkorrektur 03.09.2026, vormals Modbus-RTU). Schutzfunktionen mindestens: Überspannung, Übertemperatur, Kurzschluss, Motorstrombegrenzung. Fangfunktion und Feldschwächebetrieb.
Auswuchtung statisch und dynamisch nach DIN ISO 21940-11, Gütestufe G 2,5, bezogen auf die Maximaldrehzahl. Leistungsdaten in Genauigkeitsklasse 1 nach DIN 24166.
Beschichtete Einströmdüse mit Messmöglichkeit zur Volumenstrombestimmung; Drucktransmitter mit Anzeige des Volumenstroms in m³/h.
Korrosionsschutz von Laufrad, Einströmdüse, Trageinheit/Motorbock und Distanzhaltern zur Ventilatorschottwand durch nichtrostenden Stahl, Aluminium oder Pulverbeschichtung.
Kranschiene als Motorausbauhilfe im Dachbereich des Ventilatorbauteils, so ausgeführt, dass der Motor bis vor die Bedienseite des Gerätes ausgebracht werden kann.
Bedienungstür mit werkzeuggebundenem Verschluss und Hinweisschild, dass ein Öffnen nur im Stillstand zulässig ist.
Probelauf und Feinwuchtung im Herstellerwerk mit Protokollierung der Restschwinggeschwindigkeiten an mindestens je zwei Positionen auf Geräteboden und Ventilator, bei Auslegungsdrehzahl und in der Auslauframpe.
Volumenstrommesssystem: Druckentnahme über Ringleitung in der Einströmdüse sowie saugseitig, Anschluss an einen Drucktransmitter mit radizierendem Ausgang (0–10 V bzw. 0–20 mA) zur Volumenstrommessung.
Gilt ausschließlich für die zentralen Luftaufbereitungsgeräte Zu-und Abluft SO2 (Somatik 2); bei allen übrigen Zentralgeräten gilt die allgemeine Ventilatorkammer-Beschreibung nach Leittext 01.430.LT.15.

*Hinweis*

*Hinweis: LEITTEXT 01.430.LT.56 — Umluftmodul OP-Saal (separate Umluftbehandlung) Eigenständiges Umluftmodul zur Kompensation der raumlufttechnisch geforderten Luftwechse*
LEITTEXT 01.430.LT.56 — Umluftmodul OP-Saal (separate Umluftbehandlung)
Eigenständiges Umluftmodul zur Kompensation der raumlufttechnisch geforderten Luftwechselrate im OP-Saal, zusätzlich zur vollständig aufbereiteten Außenluft des zentralen Zu-/Abluftgerätes. Das Umluftmodul führt ausschließlich Filterung durch; es hat keinen Anschluss an Heiz- oder Kältemedium und keine Wärmerückgewinnung.
Umluftfilterkammer, Ausführung wie Filterkammer der zentralen Anlage; Filterklasse mindestens ISO ePM1 ≥ 55 %.
Umluftventilatorkammer mit freilaufendem Rad und Frequenzumrichter, Drehzahlreserve mindestens 10 %; eigene Regelstrecke getrennt von der zentralen RLT-Regelung (Filterüberwachung, Ventilatordrehzahl).
Schalldämpfer saug-und druckseitig am Umluftventilator, Ausführung wie zentrale Anlage.
Das Umluftmodul ist meldetechnisch und regelungstechnisch getrennt von der zentralen Zu-/Abluftanlage dieses Wärmeverbundes zu führen; es zählt nicht zum Kreislaufverbund und wird nicht in der Wärmerückgewinnungsbilanz nach Tabelle 1 berücksichtigt.

*Hinweis*

*Hinweis: LEITTEXT 01.430.LT.57 — Endständiger Schwebstofffilterkasten H14 (Kanalnetz, raumnah) Endständiger Schwebstofffilterkasten mit Filterelement der Klasse H14 nach*
LEITTEXT 01.430.LT.57 — Endständiger Schwebstofffilterkasten H14 (Kanalnetz, raumnah)
Endständiger Schwebstofffilterkasten mit Filterelement der Klasse H14 nach DIN EN 1822, Abscheidegrad mindestens 99,995 % bei MPPS (Most Penetrating Particle Size); Einbau raumnah im Kanalnetz, nicht im zentralen Zu-/Abluftgerät.
Einbaurahmen mit Gel- oder Flüssigkeitsdichtung, leckagefrei nach VDI 2167 Blatt 1; Kastengehäuse aus nichtrostendem Stahl 1.4301 mit Differenzdruckmessung und Wechselanzeige.
Der Druckverlust dieses Filterkastens ist bereits Bestandteil des ausgewiesenen Druckverlusts Kanalnetz [U] der zugehörigen Anlage und wird hier nicht gesondert angesetzt.
Erforderlich für Räume mit erhöhter Raumluftreinheit — OP-Säle, Sectio-OP, Entbindung, AEMP (Aufbereitungseinheit Medizinprodukte), Herzkatheterlabor, Angiographie sowie GMP-Bereiche (Reinraumklasse nach DIN 1946-4 bzw. produktspezifischer GMP-Anforderung).
Werksseitige Einzelprüfung jedes Filterelements (Scan-Test) mit Prüfprotokoll nach DIN EN 1822-5; Vorlage vor Lieferung.

*Hinweis*

*Hinweis: LEITTEXT 01.430.LT.58 — E-Dampfbefeuchter (Beistellung, nicht Lieferumfang Gerätehersteller) Der elektrische Dampfbefeuchter (Dampferzeuger) selbst ist NICHT Bestandte*
LEITTEXT 01.430.LT.58 — E-Dampfbefeuchter (Beistellung, nicht Lieferumfang Gerätehersteller)
Der elektrische Dampfbefeuchter (Dampferzeuger) selbst ist NICHT Bestandteil des RLT-Gerätelieferumfangs und liegt außerhalb der Kompetenz des RLT-Geräteherstellers. Er wird bauseits von einem anderen Gewerk beigestellt und in die vom RLT-Gerätehersteller vorgehaltene Befeuchterkammer nach Leittext 01.430.LT.53 eingebracht.
Schnittstelle zur Befeuchterkammer (LT.53): Die Befeuchtungsstrecke einschließlich Leerkammer, Tropfenabscheider und Siphon ist Bestandteil des RLT-Gerätes und dort ausgeschrieben. Der Dampfbefeuchter liefert den Dampf über die vom RLT-Gerätehersteller vorgesehenen Einspeisestellen (Dampflanzen) in diese Kammer ein; Lage, Anzahl und Abmessung der Einspeisestellen sind zwischen dem Bieter dieser Position und dem RLT-Gerätehersteller vor Fertigung abzustimmen.
Speisewasser als vollentsalztes Wasser (Permeat/VE-Wasser); die Aufbereitung selbst ist nicht Bestandteil dieser Position. Der Wasseranschluss (Nennweite, Druck, Anschlussort) ist vom Bieter anzugeben und mit der Wasseraufbereitung abzustimmen.
Regelung: stetige Leistungsregelung, Freigabe nur bei Luftströmung (Schnittstelle zur Gebäudeautomation des RLT-Gerätes), Zwangsabschaltung bei Ventilatorstillstand, Begrenzung der Zuluftfeuchte. Kommunikation mit der Gebäudeautomation ausschließlich über BACnet MS/TP (kein BACnet/IP).
Die erforderliche Befeuchterleistung [kW el.] und der Wasserbedarf Permeat [l/h] sind in den technischen Daten der jeweiligen Position als [B] (Rechenergebnis der Jahressimulation, Bemessung bis 30 % rel. Feuchte im Winter für die Zuluft, unter Verwendung der Enthalpie aus dem TRY-Datensatz des Projektstandorts) ausgewiesen und vom Bieter als Mindestanforderung zu bestätigen oder zu übertreffen.
Nachweise: Herstellerdatenblatt mit Leistungskennlinie und Wasserverbrauch, Hygienezertifikat nach VDI 6022, Werkstoffnachweis der dampfberührten Teile, Bestätigung der Schnittstellenmaße zur Befeuchterkammer des RLT-Geräteherstellers.

*Hinweis*

##### 1.1.1 Anlagenverbund 1 — Somatik 3 (SO3) L0300+L0400+L0500+L0700+L0900+HVM

###### 1.1.1.1 SO3_L0300_ZUL-U1-E3

*Hinweis: Leitbeschreibung RLT Gerät zum Gerät L0300*
Leitbeschreibung RLT Gerät zum Gerät L0300
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0300 (T2, ohne Vergütung)*
Pflichtangaben des Bieters zum Gerät L0300 (T2, ohne Vergütung)
SFP_Angebot nach DIN EN 16798-3 als Anlagenwert, Φ_Angebot nach DIN EN 13053, elektrische Gesamtanschlussleistung sowie Fabrikat und Typ zur Identifikation.
Nachweis durch Herstellerdatenblatt und Eurovent-Zertifikat oder gleichwertig. Fehlende Angaben werden mit den Referenzwerten gewertet.

**1.1.1.1.10 Zuluft L0300, 21500 m³/h, SFP 1332**
SO3 · L0300 · SO3_L0300_ZUL-U1-E3
Bauwerk SO3 · GA-Nr. L0300 · Kategorie Zentralgerät · Luftart Zuluft · Aufstellungsort Somatik 3 / E4 · Raum-Nr. — · Raumbezeichnung RLT SOM3.
Geometrie und Bemessung: Anrechenbarer Volumenstrom 21500 m³/h [U]; Gerätemaße B×H 2.025 × 1.695 m; Baulänge 13800 mm; Anströmquerschnitt 3.43 m²; Anströmgeschwindigkeit 1.74 m/s; 1 Ventilatoreinheiten mit ebenso vielen Frequenzumrichtern [B].
Anströmgeschwindigkeits-Wächter [B] (Wirtschaftlichkeitsoptimum der WRG nach anerkannten fachtechnischen Regeln): zulässiges Band 0.8 bis 2.86 m/s (untere Grenze: Wirtschaftlichkeitsoptimum fest; obere Grenze: SFP-Klasse 3 = 1.250 W/(m³/s) nach DIN EN 16798-3, aus dem Gesamtdruckverlust dieser Anlage hergeleitet) — die Anströmgeschwindigkeit dieser Anlage liegt innerhalb des Bandes.
Druckverlust und Leistung: Druckverlust Gerät intern 414 Pa [B]; Druckverlust Kanalnetz 457 Pa [U]; Druckverlust gesamt 871 Pa [B]; elektrische Ventilatorleistung 7.96 kW [B]; SFP-Einzelwert der Anlage 1332 W/(m³/s) [B].
Medien und Anschlussleistungen: Filtertrockenhaltung, Filter ePM1 (1. Stufe), WRG-Register, Schalldämpfer, Ventilator mit Frequenzumrichter, Schalldämpfer, Nacherhitzer, Filter ePM1 hoch (2. Stufe) [B]; Gewicht 5911 kg [B].
Komponentenkette in Luftrichtung: Filtertrocknung · Filter ePM1 · WRG-Register · Schalldämpfer · Ventilator · Schalldämpfer · Nacherhitzer · Filter ePM1 hoch.
Netzparameter Heizung [U]: Niedertemperatur 40/25 °C, betriebsoptimiert bis 45/30 °C, Spreizung höchstens 15 K, Registerauslegung auf 40/25 °C.
Der Druckverlust im Gerät ist der auf den Bemessungsvolumenstrom skalierte Nennwert; die elektrische Leistung folgt aus q_v mal Gesamtdruckverlust geteilt durch den Systemwirkungsgrad.
Geräteschematischer Aufbau (Prinzipdarstellung, nicht maßstäblich): Filtertrockenhaltung → Filter ePM1 (1. Stufe) → WRG-Register → Schalldämpfer → Ventilator mit Frequenzumrichter → Schalldämpfer → Nacherhitzer → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 1 thermodynamische Luftbehandlung eingeordnet [B].
01 Ansaugkammer mit Jalousieklappe, Ausführung gemäß Leittext 01.430.LT.07
Volumenstrom 21500 m³/h; Klappenleckage Klasse 4, Rahmen Klasse B nach DIN EN 1751; Wetterschutzgitter Anströmgeschwindigkeit höchstens 2,0 m/s.
02 Vorfilterkammer (1. Filterstufe), Ausführung gemäß Leittext 01.430.LT.08
Volumenstrom 21500 m³/h; Filterendwiderstand 200 Pa; Bemessung mit dem Mittelwert aus Anfangs- und Wechseldruckverlust; Filterfläche mindestens 10 m² je m² Gerätequerschnitt.
03 Wärmerückgewinnungskammer, Ausführung gemäß Leittext 01.430.LT.09
Volumenstrom 21500 m³/h; Kreislaufverbund mit Solemedium; Gegenstromschaltung nach VDI 2071; Helium-Dichtheitsprüfung mit Protokoll. Medium Glycol N 25%, Gefrierbeginn −12 °C, Eisbrei bis −18 °C zulässig [U].
06 Nacherhitzerkammer (Entfeuchtungsbetrieb), Ausführung gemäß Leittext 01.430.LT.10
Volumenstrom 21500 m³/h; Medium PWW 40/25 °C NT [U], Spreizung höchstens 15 K; RUNDROHRregister, Lamellenabstand mindestens 2,0 mm. Ovalrohr ist bei den kleinen Leistungen von Vor- und Nacherhitzern nicht geeignet und nicht gefordert; Ovalrohr bleibt Kühler- und WRG-Registern vorbehalten. Ausführung im Übrigen wie Vorerhitzer.
10 Schalldämpferteil, Ausführung gemäß Leittext 01.430.LT.14
Volumenstrom 21500 m³/h; Kulissenstärke 240 mm (Kulissen unter 240 mm sind akustisch nicht geeignet), Kulissenspalt aus der Berechnung, Kulissen wartungsseitig ausziehbar. Zwei Stück je Luftseite, unmittelbar saug- und druckseitig am Ventilator. Berechnete Einfügungsdämpfung je Oktavband (63/125/250/500/1000/2000/4000/8000 Hz) [B]: 5/15/32/44/46/44/39/25 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 21500 m³/h; freilaufendes Rad mit Frequenzumrichter; Drehzahlreserve mindestens 10 %; Volumenstrommessung an der Einlaufdüse mit einer Abweichung von höchstens ±3 %. Berechneter Schallleistungspegel des Ventilators 88.6 dB [B] — LINEAR, nicht A-bewertet — nach dem Näherungsverfahren für Radialventilatoren L_WV = L_WSM + 10·lg(q_v) + 20·lg(Δp_t) mit L_WSM = 24 dB (Hochleistungs-Radialventilator rückwärtsgekrümmt im Wirkungsgradoptimum; am Herstellernachweis kalibriert). Nach Gehäusedämmung verbleiben rechnerisch 65.6 dB [B]; die Gehäusedämmung je Oktavband (63/125/250/500/1000/2000/4000/8000 Hz) beträgt 9/11/20/22/23/27/35/40 dB [A]. Der Bieter weist seine tatsächlichen Werte je Oktavband nach Herstellerangabe nach, getrennt für Ventilator und Ventilatorkammer nach Gehäusedämmung.
09 Filterkammer (2. Filterstufe), Ausführung gemäß Leittext 01.430.LT.16
Volumenstrom 21500 m³/h; Filterendwiderstand 200 Pa.
12 Ausblaskammer mit Jalousieklappe, Ausführung gemäß Leittext 01.430.LT.17
Volumenstrom 21500 m³/h; Klappen wie Ansaugkammer.
13 Beleuchtung und Schaugläser, Ausführung gemäß Leittext 01.430.LT.19
Volumenstrom 21500 m³/h; Beleuchtungseinheiten und Schaugläser in allen Wartungs- und Funktionskammern.
14 Baumuster- und Werksprüfung, Ausführung gemäß Leittext 01.430.LT.21
Volumenstrom 21500 m³/h; Baumusterprüfungen für die hygienische und technische Eignung nach DIN 1946-4 und VDI 6022 sowie Werksabnahme mit Niederspannungsprüfung und Ventilator-Leistungskontrolle.
Filterklasse, gefordert ISO ePM1 ≥ 55 % [U], angeboten: '....................................................' (ePM1 %)

Rückwärmzahl Φ nach DIN EN 13053:2012, gefordert mindestens 75 %, angeboten: '....................................................' (%)

Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

*Hinweis: Geräteskizze:*
Geräteskizze:

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
**1.1.1.1.20 Gerätegrundrahmen zum Gerät L0300**
Gerätegrundrahmen zum Gerät L0300
Ausführung, Qualität und Nachweis gemäß Leittext 01.430.LT.02 in Abschnitt A.
Der Leittext hat Vorrang vor allen Kurzangaben.
Grundrahmen als Fundament für RLT-Geräte und zur Vermeidung von Körperschallübertragung durch den Fußboden.
Menge: 1,000 St
DIN 276-2018 / IBP: 433
Bauabschnitte / Kostenträger: 433

**1.1.1.1.30 Schwingungsisolierung als Unterlage zum Gerät L0300**
*** Leitbeschreibung
Schwingungsisolierung als Unterlage zum Gerät L0300
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0300*
Schwingungsisolierung (Gummi) zum Gerät L0300
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.1.1.40 Entwässerung für Tropfwasser / Reinigungsstutzen (DN 40)**
Entwässerung für Tropfwasser / Reinigungsstutzen (DN 40)
Ausführung, Qualität und Nachweis gemäß Leittext 01.430.LT.28 in Abschnitt A.
Der Leittext hat Vorrang vor allen Kurzangaben.
Bestehend aus Entwässerungsleitungen aus Kunststoff-HT-Rohr DN 40, einschließlich 50 % Form- und Verbindungsstücke und Befestigungsmaterial (Schellen, Schrauben, Dübel). Anschluss an Sondersiphon DN 40.
Menge: 15,000 M
DIN 276-2018 / IBP: 433
Bauabschnitte / Kostenträger: 433

**1.1.1.1.50 Sondersiphon (für RLT-Gerät Saugseite)**
Sondersiphon (für RLT-Gerät Saugseite)
Ausführung, Qualität und Nachweis gemäß Leittext 01.430.LT.31 in Abschnitt A.
Der Leittext hat Vorrang vor allen Kurzangaben.
Selbstfüllender und selbstschließender Siphon zur Entwässerung von RLT-Geräten im Bereich der Kühler, Befeuchter oder anderer Nassbereiche mit Unterdruck gegenüber der Umgebung.
Mit eingelegter Schwimmerkugel als Rückschlagventil, Schraubdeckel zu Revisionszwecken.
Menge: 3,000 St
DIN 276-2018 / IBP: 433
Bauabschnitte / Kostenträger: 433

**1.1.1.1.60 Zulage für die Rauchdichtigkeit der Jalousieklappen zum Gerät L0300**
Zulage für die Rauchdichtigkeit der Jalousieklappen zum Gerät L0300
Ausführung, Qualität und Nachweis gemäß Leittext 01.430.LT.33 in Abschnitt A.
Der Leittext hat Vorrang vor allen Kurzangaben.
Gehäuse-Leckluftstrom gemäß DIN EN 1751, Klasse C. Leckluftstrom bei geschlossener Klappe bei einer Druckdifferenz von 40 Pa höchstens 200 m³/h je Quadratmeter.
Menge: 1,000 St
DIN 276-2018 / IBP: 433
Bauabschnitte / Kostenträger: 433

**1.1.1.1.70 Werksprüfung der Geräte zum Gerät L0300**
Werksprüfung der Geräte zum Gerät L0300
Ausführung, Qualität und Nachweis gemäß Leittext 01.430.LT.34 in Abschnitt A.
Der Leittext hat Vorrang vor allen Kurzangaben.
Vor Auslieferung der Geräte sind eine Funktions- und Qualitätsprüfung im Herstellerwerk vorzunehmen. Dazu gehören die Messungen der Ventilatorsysteme je Luftstrang, insbesondere Luftvolumenstrom, Leistungsaufnahme und Schallpegel.
Menge: 1,000 St
DIN 276-2018 / IBP: 433
Bauabschnitte / Kostenträger: 433

**1.1.1.1.80 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 3.OG (ca. 15 m über 0,00) in entsprechender Größe abgestellt und seitlich in die Technikzentrale im 4.OG (Einbringöffnung B x H ca. 3,50 x 4,00 m) verbracht werden, bevor die nächste Komponente auf das Dach verbracht werden kann. Innerhalb der Technikzentrale bis zum Aufstellort beträgt der Transportweg bis zu max. ca. 40 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.40 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.1.1.90 Schutz der Gerätekuben nach erfolgter Montage mit Folie und Resopal- oder Holzfaserplatten gegen mechanische Beschädigungen durch Folgegewerke wie Schweißarbeiten, Montagen etc.. Inkl. Entfernung und Entsorgung dieses Schutzes vor der Erstinbetriebnahme.**
Menge: 1,000 St
DIN 276-2018 / IBP: 433
Bauabschnitte / Kostenträger: 433

**1.1.1.1.100 Reinigung Lüftungsgeräte**
Reinigung Lüftungsgeräte
Vor der Inbetriebnahme sind die Lüftungsgeräte innen und außen einer gründlichen Nass-Reinigung zu unterziehen.
Die Reinigungsleistung ist von der örtlichen Bauüberwachung abzunehmen und im Bautagebuch zu dokumentieren.

Kalkulationsbasis
Sind die im Leistungsverzeichnis im Titel "Zuluftgeräte"
beschriebenen RLT-Anlagen: L0300-ZUL-U1-E3
Menge: 1,000 St
DIN 276-2018 / IBP: 431
Bauabschnitte / Kostenträger: 433

**1.1.1.1.110 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 431
Bauabschnitte / Kostenträger: 433

**1.1.1.1.120 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 431
Bauabschnitte / Kostenträger: 433

**1.1.1.1.130 Inbetriebsetzung zum Gerät L0300**
Inbetriebsetzung zum Gerät L0300
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.1.2 SO3_L0400_ZUL-E0-E1

*Hinweis: Leitbeschreibung RLT Gerät zum Gerät L0400*
Leitbeschreibung RLT Gerät zum Gerät L0400
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0400 (T2, ohne Vergütung)*
Pflichtangaben des Bieters zum Gerät L0400 (T2, ohne Vergütung)
SFP_Angebot nach DIN EN 16798-3 als Anlagenwert, Φ_Angebot nach DIN EN 13053, elektrische Gesamtanschlussleistung sowie Fabrikat und Typ zur Identifikation.
Nachweis durch Herstellerdatenblatt und Eurovent-Zertifikat oder gleichwertig. Fehlende Angaben werden mit den Referenzwerten gewertet.

**1.1.1.2.10 Zuluft L0400, 31200 m³/h, SFP 0**
SO3 · L0400 · SO3_L0400_ZUL-E0-E1
Bauwerk SO3 · GA-Nr. L0400 · Kategorie Zentralgerät · Luftart Zuluft · Aufstellungsort Somatik 3 / E4 · Raum-Nr. — · Raumbezeichnung RLT SOM3.
Geometrie und Bemessung: Anrechenbarer Volumenstrom 31200 m³/h [U]; Gerätemaße B×H 2.355 × 2.355 m; Baulänge 6450 mm; Anströmquerschnitt 5.55 m²; Anströmgeschwindigkeit 1.56 m/s; 1 Ventilatoreinheiten mit ebenso vielen Frequenzumrichtern [B].
Anströmgeschwindigkeits-Wächter [B] (Wirtschaftlichkeitsoptimum der WRG nach anerkannten fachtechnischen Regeln): zulässiges Band 0.8 bis 3.3 m/s (untere Grenze: Wirtschaftlichkeitsoptimum fest; obere Grenze: SFP-Klasse 3 = 1.250 W/(m³/s) nach DIN EN 16798-3, aus dem Gesamtdruckverlust dieser Anlage hergeleitet) — die Anströmgeschwindigkeit dieser Anlage liegt innerhalb des Bandes.
Druckverlust und Leistung: Druckverlust Gerät intern 414 Pa [B]; Druckverlust Kanalnetz 0 Pa [U]; Druckverlust gesamt 414 Pa [B]; elektrische Ventilatorleistung 0 kW [B]; SFP-Einzelwert der Anlage 0 W/(m³/s) [B].
Medien und Anschlussleistungen: Filtertrockenhaltung, Filter ePM1 (1. Stufe), WRG-Register, Vorerhitzer [B]; Gewicht 4303 kg [B].
Komponentenkette in Luftrichtung: Filtertrocknung · Filter ePM1 · WRG-Register · Vorerhitzer.
Netzparameter Heizung [U]: Niedertemperatur 40/25 °C, betriebsoptimiert bis 45/30 °C, Spreizung höchstens 15 K, Registerauslegung auf 40/25 °C.
Der Druckverlust im Gerät ist der auf den Bemessungsvolumenstrom skalierte Nennwert; die elektrische Leistung folgt aus q_v mal Gesamtdruckverlust geteilt durch den Systemwirkungsgrad.
Geräteschematischer Aufbau (Prinzipdarstellung, nicht maßstäblich): Filtertrockenhaltung → Filter ePM1 (1. Stufe) → WRG-Register → Vorerhitzer
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 1 thermodynamische Luftbehandlung eingeordnet [B].
01 Ansaugkammer mit Jalousieklappe, Ausführung gemäß Leittext 01.430.LT.07
Volumenstrom 31200 m³/h; Klappenleckage Klasse 4, Rahmen Klasse B nach DIN EN 1751; Wetterschutzgitter Anströmgeschwindigkeit höchstens 2,0 m/s.
02 Vorfilterkammer (1. Filterstufe), Ausführung gemäß Leittext 01.430.LT.08
Volumenstrom 31200 m³/h; Filterendwiderstand 200 Pa; Bemessung mit dem Mittelwert aus Anfangs- und Wechseldruckverlust; Filterfläche mindestens 10 m² je m² Gerätequerschnitt.
03 Wärmerückgewinnungskammer, Ausführung gemäß Leittext 01.430.LT.09
Volumenstrom 31200 m³/h; Kreislaufverbund mit Solemedium; Gegenstromschaltung nach VDI 2071; Helium-Dichtheitsprüfung mit Protokoll. Medium Glycol N 25%, Gefrierbeginn −12 °C, Eisbrei bis −18 °C zulässig [U].
04 Lufterhitzerkammer (Vorerhitzer), Ausführung gemäß Leittext 01.430.LT.10
Volumenstrom 31200 m³/h; Medium PWW 40/25 °C NT, Spreizung höchstens 15 K [U]; Ovalrohrregister, Lamellenabstand mindestens 2,0 mm. Unmittelbar danach Spannrahmen für den Frostschutzthermostat.
12 Ausblaskammer mit Jalousieklappe, Ausführung gemäß Leittext 01.430.LT.17
Volumenstrom 31200 m³/h; Klappen wie Ansaugkammer.
13 Beleuchtung und Schaugläser, Ausführung gemäß Leittext 01.430.LT.19
Volumenstrom 31200 m³/h; Beleuchtungseinheiten und Schaugläser in allen Wartungs- und Funktionskammern.
14 Baumuster- und Werksprüfung, Ausführung gemäß Leittext 01.430.LT.21
Volumenstrom 31200 m³/h; Baumusterprüfungen für die hygienische und technische Eignung nach DIN 1946-4 und VDI 6022 sowie Werksabnahme mit Niederspannungsprüfung und Ventilator-Leistungskontrolle.
Filterklasse, gefordert ISO ePM1 ≥ 55 % [U], angeboten: '....................................................' (ePM1 %)

Rückwärmzahl Φ nach DIN EN 13053:2012, gefordert mindestens 75 %, angeboten: '....................................................' (%)

Kvs-Wert und Ventilautorität des Erhitzerkreises, angeboten: '....................................................' (Kvs / a)
Menge: 1,000 St
DIN 276-2018 / IBP: 433
Bauabschnitte / Kostenträger: 433

*Hinweis: Geräteskizze:*
Geräteskizze:

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
**1.1.1.2.20 Gerätegrundrahmen zum Gerät L0400**
Gerätegrundrahmen zum Gerät L0400
Ausführung, Qualität und Nachweis gemäß Leittext 01.430.LT.02 in Abschnitt A.
Der Leittext hat Vorrang vor allen Kurzangaben.
Grundrahmen als Fundament für RLT-Geräte und zur Vermeidung von Körperschallübertragung durch den Fußboden.
Menge: 1,000 St
DIN 276-2018 / IBP: 433
Bauabschnitte / Kostenträger: 433

**1.1.1.2.30 Umluftgerät zur Filtertrocknung**
Umluftgerät zur Filtertrocknung
Aufstellungsort: aufgelegt auf Zuluftgerät
Energieeffizienzklasse A+ (RLT 01) - ErP 2018
Hinweis:
Die Ventilatoranlage zur direkten Montage auf dem Zuluftgerät L0400.

Oberfläche
Innen: beschichtet C RAL 9002 Grauweiß, Boden: 1.4301
Außen: beschichtet C RAL 9002 Grauweiß

Abmessungen
(max. wegen beengter Platzverhältnisse)
L x B x H:  ca.  3765  x  1365  x  480  mm

Volumenstrom
Luftvolumenstrom(ströme):  3500  m3/h
ext. Pressung außerhalb des Gerätes:  275  Pa
bei max. Volumenstrom
Luftgeschwindigkeit im Gerät (Klasse):  V3
nach DIN EN 13053 im Bereich Filter und WRG
Luftgeschwindigkeit im Gerät:  1,96  m/s
im Bereich Filter und WRG

Jalousieklappe
Breite x Höhe:  1220 x 230 mm
Anzahl:  1 St.
Druckverlust:  26 Pa

Federrücklaufmotor (für Jalousieklappe Außenluft)
Klappe fährt ohne Hilfsenergie in die Endlage Zu
Anzahl  1  St
Ansteuerung: 2-Punktregelung Auf/Zu 24 V AC
Kontakte für Erfassung Endlagen Auf/Zu über MSR
Bemessungsbetriebsspannung  24  V
Schutzart nach DIN EN 60529 (VDE 0470-1)  IP54
Drehmoment an der Klappenachse  7  Nm

Schalldämpferteil
Anzahl Kulissen:  5  St
Kulissen L x D  900 x 190  mm
Kulissenspalt  67  mm
mindestens Dämpfung bei
63/125/250/500/1000/2000/4000/8000 Hz
4/8/20/30/33/34/33/24 dB(A)
Druckverlust  41  Pa

Ventilator
Anzahl  2  St
Drehzahl  2640  1/min
Gesamtdruckerhöhung  409  Pa
Druckverlust  19  Pa
Gesamtwirkungsgrad ETA fa / ETAsys fa  70,7/56,1  %/%
statisch=ETA fa / mit Verlust Motor+FU=ETAsys fa
Wellenleistung  0,70  kW
elektrische Leistungsaufnahme Klasse  P1
nach DIN EN 13053
spezifische Ventilatorleistung (Klasse)  SFP3
nach DIN EN 13053
spezifische Ventilatorleistung (SFPv)  763  Ws/m3
SFP4 erweitert um Zuschläge nach DIN EN 13779 für zusätzliche mechanische Filterstufe (+300Ws/m3) und Wärmerückgewinnungsklasse H1 (+300Ws/m3)

Ventilator - Motor
Anzahl  2  St
Drehzahl  3450  1/min
Bemessungsleistung  0,75  kW
Stromaufnahme  3,3  A

Schalldämpferteil
Anzahl Kulissen:  5  St
Kulissen L x D  900 x 190  mm
Kulissenspalt  67  mm
mindestens Dämpfung bei
63/125/250/500/1000/2000/4000/8000 Hz
4/8/20/30/33/34/33/24 dB(A)
Druckverlust  41  Pa

Jalousieklappe
Breite x Höhe:  1220 x 230 mm
Anzahl:  1 St.
Druckverlust:  26 Pa

Federrücklaufmotor (für Jalousieklappe Außenluft)
Klappe fährt ohne Hilfsenergie in die Endlage Zu
Anzahl  1  St
Ansteuerung: 2-Punktregelung Auf/Zu 24 V AC
Kontakte für Erfassung Endlagen Auf/Zu über MSR
Bemessungsbetriebsspannung  24  V
Schutzart nach DIN EN 60529 (VDE 0470-1)  IP54
Drehmoment an der Klappenachse  7 Nm

Zubehör:
Verdrahtung halogenfrei
Beleuchtung 24V, LED
Potentialausgleich
Menge: 1,000 St
DIN 276-2018 / IBP: 433
Bauabschnitte / Kostenträger: 433

**1.1.1.2.40 Schwingungsisolierung als Unterlage zum Gerät L0400**
*** Leitbeschreibung
Schwingungsisolierung als Unterlage zum Gerät L0400
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0400*
Schwingungsisolierung (Gummi) zum Gerät L0400
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.1.2.50 Entwässerung für Tropfwasser / Reinigungsstutzen (DN 40)**
Entwässerung für Tropfwasser / Reinigungsstutzen (DN 40)
Ausführung, Qualität und Nachweis gemäß Leittext 01.430.LT.28 in Abschnitt A.
Der Leittext hat Vorrang vor allen Kurzangaben.
Bestehend aus Entwässerungsleitungen aus Kunststoff-HT-Rohr DN 40, einschließlich 50 % Form- und Verbindungsstücke und Befestigungsmaterial (Schellen, Schrauben, Dübel). Anschluss an Sondersiphon DN 40.
Menge: 15,000 M
DIN 276-2018 / IBP: 433
Bauabschnitte / Kostenträger: 433

**1.1.1.2.60 Sondersiphon (für RLT-Gerät Druckseite)**
Sondersiphon (für RLT-Gerät Druckseite)
Ausführung, Qualität und Nachweis gemäß Leittext 01.430.LT.30 in Abschnitt A.
Der Leittext hat Vorrang vor allen Kurzangaben.
Füllbarer Siphon zur Entwässerung von RLT-Geräten im Bereich der Kühler, Befeuchter oder anderer Nassbereiche mit Überdruck gegenüber der Umgebung.
Variable Ablaufanordnung und veränderliche Einbauhöhe, Schraubdeckel zur Füllung und zu Revisionszwecken.
Menge: 1,000 St
DIN 276-2018 / IBP: 433
Bauabschnitte / Kostenträger: 433

**1.1.1.2.70 Sondersiphon (für RLT-Gerät Saugseite)**
Sondersiphon (für RLT-Gerät Saugseite)
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.1.2.80 Zulage für die Rauchdichtigkeit der Jalousieklappen zum Gerät L0400**
Zulage für die Rauchdichtigkeit der Jalousieklappen zum Gerät L0400
Ausführung, Qualität und Nachweis gemäß Leittext 01.430.LT.33 in Abschnitt A.
Der Leittext hat Vorrang vor allen Kurzangaben.
Gehäuse-Leckluftstrom gemäß DIN EN 1751, Klasse C. Leckluftstrom bei geschlossener Klappe bei einer Druckdifferenz von 40 Pa höchstens 200 m³/h je Quadratmeter.
Menge: 1,000 St
DIN 276-2018 / IBP: 433
Bauabschnitte / Kostenträger: 433

**1.1.1.2.90 Werksprüfung der Geräte zum Gerät L0400**
Werksprüfung der Geräte zum Gerät L0400
Ausführung, Qualität und Nachweis gemäß Leittext 01.430.LT.34 in Abschnitt A.
Der Leittext hat Vorrang vor allen Kurzangaben.
Vor Auslieferung der Geräte sind eine Funktions- und Qualitätsprüfung im Herstellerwerk vorzunehmen. Dazu gehören die Messungen der Ventilatorsysteme je Luftstrang, insbesondere Luftvolumenstrom, Leistungsaufnahme und Schallpegel.
Menge: 1,000 St
DIN 276-2018 / IBP: 433
Bauabschnitte / Kostenträger: 433

**1.1.1.2.100 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 3.OG (ca. 15 m über 0,00) in entsprechender Größe abgestellt und seitlich in die Technikzentrale im 4.OG (Einbringöffnung B x H ca. 3,50 x 4,00 m) verbracht werden, bevor die nächste Komponente auf das Dach verbracht werden kann. Innerhalb der Technikzentrale bis zum Aufstellort beträgt der Transportweg bis zu max. ca. 40 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.40 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.1.2.110 Schutz der Gerätekuben nach erfolgter Montage mit Folie und Resopal- oder Holzfaserplatten gegen mechanische Beschädigungen durch Folgegewerke wie Schweißarbeiten, Montagen etc.. Inkl. Entfernung und Entsorgung dieses Schutzes vor der Erstinbetriebnahme.**
Menge: 1,000 St
DIN 276-2018 / IBP: 433
Bauabschnitte / Kostenträger: 433

**1.1.1.2.120 Reinigung Lüftungsgeräte**
Reinigung Lüftungsgeräte
Vor der Inbetriebnahme sind die Lüftungsgeräte innen und außen einer gründlichen Nass-Reinigung zu unterziehen.
Die Reinigungsleistung ist von der örtlichen Bauüberwachung abzunehmen und im Bautagebuch zu dokumentieren.

Kalkulationsbasis
Sind die im Leistungsverzeichnis im Titel "Zuluftgeräte"
beschriebenen RLT-Anlagen: L0400-ZUL-E0-E1
Menge: 1,000 St
DIN 276-2018 / IBP: 431
Bauabschnitte / Kostenträger: 433

**1.1.1.2.130 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 431
Bauabschnitte / Kostenträger: 433

**1.1.1.2.140 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 431
Bauabschnitte / Kostenträger: 433

**1.1.1.2.150 Inbetriebsetzung zum Gerät L0400**
Inbetriebsetzung zum Gerät L0400
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.1.3 SO3_L0500_ZUL-U1-E3

*Hinweis: Leitbeschreibung RLT Gerät zum Gerät L0500*
Leitbeschreibung RLT Gerät zum Gerät L0500
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0500 (T2, ohne Vergütung)*
Pflichtangaben des Bieters zum Gerät L0500 (T2, ohne Vergütung)
SFP_Angebot nach DIN EN 16798-3 als Anlagenwert, Φ_Angebot nach DIN EN 13053, elektrische Gesamtanschlussleistung sowie Fabrikat und Typ zur Identifikation.
Nachweis durch Herstellerdatenblatt und Eurovent-Zertifikat oder gleichwertig. Fehlende Angaben werden mit den Referenzwerten gewertet.

**1.1.1.3.10 Zuluft L0500, 26200 m³/h, SFP 1332**
SO3 · L0500 · SO3_L0500_ZUL-U1-E3
Bauwerk SO3 · GA-Nr. L0500 · Kategorie Zentralgerät · Luftart Zuluft · Aufstellungsort Somatik 3 / E4 · Raum-Nr. — · Raumbezeichnung RLT SOM3.
Geometrie und Bemessung: Anrechenbarer Volumenstrom 26200 m³/h [U]; Gerätemaße B×H 2.355 × 2.025 m; Baulänge 13800 mm; Anströmquerschnitt 4.77 m²; Anströmgeschwindigkeit 1.53 m/s; 1 Ventilatoreinheiten mit ebenso vielen Frequenzumrichtern [B].
Anströmgeschwindigkeits-Wächter [B] (Wirtschaftlichkeitsoptimum der WRG nach anerkannten fachtechnischen Regeln): zulässiges Band 0.8 bis 2.44 m/s (untere Grenze: Wirtschaftlichkeitsoptimum fest; obere Grenze: SFP-Klasse 3 = 1.250 W/(m³/s) nach DIN EN 16798-3, aus dem Gesamtdruckverlust dieser Anlage hergeleitet) — die Anströmgeschwindigkeit dieser Anlage liegt innerhalb des Bandes.
Druckverlust und Leistung: Druckverlust Gerät intern 414 Pa [B]; Druckverlust Kanalnetz 502 Pa [U]; Druckverlust gesamt 916 Pa [B]; elektrische Ventilatorleistung 9.69 kW [B]; SFP-Einzelwert der Anlage 1332 W/(m³/s) [B].
Medien und Anschlussleistungen: Filtertrockenhaltung, Filter ePM1 (1. Stufe), WRG-Register, Schalldämpfer, Ventilator mit Frequenzumrichter, Schalldämpfer, Nacherhitzer, Filter ePM1 hoch (2. Stufe) [B]; Gewicht 7169 kg [B].
Komponentenkette in Luftrichtung: Filtertrocknung · Filter ePM1 · WRG-Register · Schalldämpfer · Ventilator · Schalldämpfer · Nacherhitzer · Filter ePM1 hoch.
Netzparameter Heizung [U]: Niedertemperatur 40/25 °C, betriebsoptimiert bis 45/30 °C, Spreizung höchstens 15 K, Registerauslegung auf 40/25 °C.
Der Druckverlust im Gerät ist der auf den Bemessungsvolumenstrom skalierte Nennwert; die elektrische Leistung folgt aus q_v mal Gesamtdruckverlust geteilt durch den Systemwirkungsgrad.
Geräteschematischer Aufbau (Prinzipdarstellung, nicht maßstäblich): Filtertrockenhaltung → Filter ePM1 (1. Stufe) → WRG-Register → Schalldämpfer → Ventilator mit Frequenzumrichter → Schalldämpfer → Nacherhitzer → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 1 thermodynamische Luftbehandlung eingeordnet [B].
01 Ansaugkammer mit Jalousieklappe, Ausführung gemäß Leittext 01.430.LT.07
Volumenstrom 26200 m³/h; Klappenleckage Klasse 4, Rahmen Klasse B nach DIN EN 1751; Wetterschutzgitter Anströmgeschwindigkeit höchstens 2,0 m/s.
02 Vorfilterkammer (1. Filterstufe), Ausführung gemäß Leittext 01.430.LT.08
Volumenstrom 26200 m³/h; Filterendwiderstand 200 Pa; Bemessung mit dem Mittelwert aus Anfangs- und Wechseldruckverlust; Filterfläche mindestens 10 m² je m² Gerätequerschnitt.
03 Wärmerückgewinnungskammer, Ausführung gemäß Leittext 01.430.LT.09
Volumenstrom 26200 m³/h; Kreislaufverbund mit Solemedium; Gegenstromschaltung nach VDI 2071; Helium-Dichtheitsprüfung mit Protokoll. Medium Glycol N 25%, Gefrierbeginn −12 °C, Eisbrei bis −18 °C zulässig [U].
06 Nacherhitzerkammer (Entfeuchtungsbetrieb), Ausführung gemäß Leittext 01.430.LT.10
Volumenstrom 26200 m³/h; Medium PWW 40/25 °C NT [U], Spreizung höchstens 15 K; RUNDROHRregister, Lamellenabstand mindestens 2,0 mm. Ovalrohr ist bei den kleinen Leistungen von Vor- und Nacherhitzern nicht geeignet und nicht gefordert; Ovalrohr bleibt Kühler- und WRG-Registern vorbehalten. Ausführung im Übrigen wie Vorerhitzer.
10 Schalldämpferteil, Ausführung gemäß Leittext 01.430.LT.14
Volumenstrom 26200 m³/h; Kulissenstärke 240 mm (Kulissen unter 240 mm sind akustisch nicht geeignet), Kulissenspalt aus der Berechnung, Kulissen wartungsseitig ausziehbar. Zwei Stück je Luftseite, unmittelbar saug- und druckseitig am Ventilator. Berechnete Einfügungsdämpfung je Oktavband (63/125/250/500/1000/2000/4000/8000 Hz) [B]: 5/15/32/44/46/44/39/25 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 26200 m³/h; freilaufendes Rad mit Frequenzumrichter; Drehzahlreserve mindestens 10 %; Volumenstrommessung an der Einlaufdüse mit einer Abweichung von höchstens ±3 %. Berechneter Schallleistungspegel des Ventilators 89.9 dB [B] — LINEAR, nicht A-bewertet — nach dem Näherungsverfahren für Radialventilatoren L_WV = L_WSM + 10·lg(q_v) + 20·lg(Δp_t) mit L_WSM = 24 dB (Hochleistungs-Radialventilator rückwärtsgekrümmt im Wirkungsgradoptimum; am Herstellernachweis kalibriert). Nach Gehäusedämmung verbleiben rechnerisch 66.9 dB [B]; die Gehäusedämmung je Oktavband (63/125/250/500/1000/2000/4000/8000 Hz) beträgt 9/11/20/22/23/27/35/40 dB [A]. Der Bieter weist seine tatsächlichen Werte je Oktavband nach Herstellerangabe nach, getrennt für Ventilator und Ventilatorkammer nach Gehäusedämmung.
09 Filterkammer (2. Filterstufe), Ausführung gemäß Leittext 01.430.LT.16
Volumenstrom 26200 m³/h; Filterendwiderstand 200 Pa.
12 Ausblaskammer mit Jalousieklappe, Ausführung gemäß Leittext 01.430.LT.17
Volumenstrom 26200 m³/h; Klappen wie Ansaugkammer.
13 Beleuchtung und Schaugläser, Ausführung gemäß Leittext 01.430.LT.19
Volumenstrom 26200 m³/h; Beleuchtungseinheiten und Schaugläser in allen Wartungs- und Funktionskammern.
14 Baumuster- und Werksprüfung, Ausführung gemäß Leittext 01.430.LT.21
Volumenstrom 26200 m³/h; Baumusterprüfungen für die hygienische und technische Eignung nach DIN 1946-4 und VDI 6022 sowie Werksabnahme mit Niederspannungsprüfung und Ventilator-Leistungskontrolle.
Filterklasse, gefordert ISO ePM1 ≥ 55 % [U], angeboten: '....................................................' (ePM1 %)

Rückwärmzahl Φ nach DIN EN 13053:2012, gefordert mindestens 75 %, angeboten: '....................................................' (%)

Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

*Hinweis: Geräteskizze:*
Geräteskizze:

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
**1.1.1.3.20 Gerätegrundrahmen zum Gerät L0500**
Gerätegrundrahmen zum Gerät L0500
Ausführung, Qualität und Nachweis gemäß Leittext 01.430.LT.02 in Abschnitt A.
Der Leittext hat Vorrang vor allen Kurzangaben.
Grundrahmen als Fundament für RLT-Geräte und zur Vermeidung von Körperschallübertragung durch den Fußboden.
Menge: 1,000 St
DIN 276-2018 / IBP: 433
Bauabschnitte / Kostenträger: 433

**1.1.1.3.30 Schwingungsisolierung als Unterlage zum Gerät L0500**
*** Leitbeschreibung
Schwingungsisolierung als Unterlage zum Gerät L0500
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0500*
Schwingungsisolierung (Gummi) zum Gerät L0500
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.1.3.40 Entwässerung für Tropfwasser / Reinigungsstutzen (DN 40)**
Entwässerung für Tropfwasser / Reinigungsstutzen (DN 40)
Ausführung, Qualität und Nachweis gemäß Leittext 01.430.LT.28 in Abschnitt A.
Der Leittext hat Vorrang vor allen Kurzangaben.
Bestehend aus Entwässerungsleitungen aus Kunststoff-HT-Rohr DN 40, einschließlich 50 % Form- und Verbindungsstücke und Befestigungsmaterial (Schellen, Schrauben, Dübel). Anschluss an Sondersiphon DN 40.
Menge: 15,000 M
DIN 276-2018 / IBP: 433
Bauabschnitte / Kostenträger: 433

**1.1.1.3.50 Sondersiphon (für RLT-Gerät Druckseite)**
Sondersiphon (für RLT-Gerät Druckseite)
Ausführung, Qualität und Nachweis gemäß Leittext 01.430.LT.30 in Abschnitt A.
Der Leittext hat Vorrang vor allen Kurzangaben.
Füllbarer Siphon zur Entwässerung von RLT-Geräten im Bereich der Kühler, Befeuchter oder anderer Nassbereiche mit Überdruck gegenüber der Umgebung.
Variable Ablaufanordnung und veränderliche Einbauhöhe, Schraubdeckel zur Füllung und zu Revisionszwecken.
Menge: 1,000 St
DIN 276-2018 / IBP: 433
Bauabschnitte / Kostenträger: 433

**1.1.1.3.60 Sondersiphon (für RLT-Gerät Saugseite)**
Sondersiphon (für RLT-Gerät Saugseite)
Ausführung, Qualität und Nachweis gemäß Leittext 01.430.LT.31 in Abschnitt A.
Der Leittext hat Vorrang vor allen Kurzangaben.
Selbstfüllender und selbstschließender Siphon zur Entwässerung von RLT-Geräten im Bereich der Kühler, Befeuchter oder anderer Nassbereiche mit Unterdruck gegenüber der Umgebung.
Mit eingelegter Schwimmerkugel als Rückschlagventil, Schraubdeckel zu Revisionszwecken.
Menge: 3,000 St
DIN 276-2018 / IBP: 433
Bauabschnitte / Kostenträger: 433

**1.1.1.3.70 Zulage für die Rauchdichtigkeit der Jalousieklappen zum Gerät L0500**
Zulage für die Rauchdichtigkeit der Jalousieklappen zum Gerät L0500
Ausführung, Qualität und Nachweis gemäß Leittext 01.430.LT.33 in Abschnitt A.
Der Leittext hat Vorrang vor allen Kurzangaben.
Gehäuse-Leckluftstrom gemäß DIN EN 1751, Klasse C. Leckluftstrom bei geschlossener Klappe bei einer Druckdifferenz von 40 Pa höchstens 200 m³/h je Quadratmeter.
Menge: 1,000 St
DIN 276-2018 / IBP: 433
Bauabschnitte / Kostenträger: 433

**1.1.1.3.80 Werksprüfung der Geräte zum Gerät L0500**
Werksprüfung der Geräte zum Gerät L0500
Ausführung, Qualität und Nachweis gemäß Leittext 01.430.LT.34 in Abschnitt A.
Der Leittext hat Vorrang vor allen Kurzangaben.
Vor Auslieferung der Geräte sind eine Funktions- und Qualitätsprüfung im Herstellerwerk vorzunehmen. Dazu gehören die Messungen der Ventilatorsysteme je Luftstrang, insbesondere Luftvolumenstrom, Leistungsaufnahme und Schallpegel.
Menge: 1,000 St
DIN 276-2018 / IBP: 433
Bauabschnitte / Kostenträger: 433

**1.1.1.3.90 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 3.OG (ca. 15 m über 0,00) in entsprechender Größe abgestellt und seitlich in die Technikzentrale im 4.OG (Einbringöffnung B x H ca. 3,50 x 4,00 m) verbracht werden, bevor die nächste Komponente auf das Dach verbracht werden kann. Innerhalb der Technikzentrale bis zum Aufstellort beträgt der Transportweg bis zu max. ca. 40 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.40 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.1.3.100 Schutz der Gerätekuben nach erfolgter Montage mit Folie und Resopal- oder Holzfaserplatten gegen mechanische Beschädigungen durch Folgegewerke wie Schweißarbeiten, Montagen etc.. Inkl. Entfernung und Entsorgung dieses Schutzes vor der Erstinbetriebnahme.**
Menge: 1,000 St
DIN 276-2018 / IBP: 433
Bauabschnitte / Kostenträger: 433

**1.1.1.3.110 Reinigung Lüftungsgeräte**
Reinigung Lüftungsgeräte
Vor der Inbetriebnahme sind die Lüftungsgeräte innen und außen einer gründlichen Nass-Reinigung zu unterziehen.
Die Reinigungsleistung ist von der örtlichen Bauüberwachung abzunehmen und im Bautagebuch zu dokumentieren.

Kalkulationsbasis
Sind die im Leistungsverzeichnis im Titel "Zuluftgeräte"
beschriebenen RLT-Anlagen: L0500-ZUL-U1-E3
Menge: 1,000 St
DIN 276-2018 / IBP: 431
Bauabschnitte / Kostenträger: 433

**1.1.1.3.120 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 431
Bauabschnitte / Kostenträger: 433

**1.1.1.3.130 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 431
Bauabschnitte / Kostenträger: 433

**1.1.1.3.140 Inbetriebsetzung zum Gerät L0500**
Inbetriebsetzung zum Gerät L0500
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.1.4 SO3_L0401_ZUL-E1-IMC

*Hinweis: Leitbeschreibung RLT Gerät zum Gerät L0401*
Leitbeschreibung RLT Gerät zum Gerät L0401
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0401 (T2, ohne Vergütung)*
Pflichtangaben des Bieters zum Gerät L0401 (T2, ohne Vergütung)
SFP_Angebot nach DIN EN 16798-3 als Anlagenwert, Φ_Angebot nach DIN EN 13053, elektrische Gesamtanschlussleistung sowie Fabrikat und Typ zur Identifikation.
Nachweis durch Herstellerdatenblatt und Eurovent-Zertifikat oder gleichwertig. Fehlende Angaben werden mit den Referenzwerten gewertet.

**1.1.1.4.10 Zuluft L0401, 15200 m³/h, SFP 1975**
SO3 · L0401 · SO3_L0401_ZUL-E1-IMC
Bauwerk SO3 · GA-Nr. L0401 · Kategorie Nachbehandlung · Luftart Zuluft · Aufstellungsort Somatik 3 / E4 · Raum-Nr. — · Raumbezeichnung RLT SOM3.
Geometrie und Bemessung: Anrechenbarer Volumenstrom 15200 m³/h [U]; Gerätemaße B×H 1.695 × 1.695 m; Baulänge 8005 mm; Anströmquerschnitt 2.87 m²; Anströmgeschwindigkeit 1.47 m/s; 1 Ventilatoreinheiten mit ebenso vielen Frequenzumrichtern [B].
Anströmgeschwindigkeits-Wächter [B] (Wirtschaftlichkeitsoptimum der WRG nach anerkannten fachtechnischen Regeln): zulässiges Band 0.8 bis 1.52 m/s (untere Grenze: Wirtschaftlichkeitsoptimum fest; obere Grenze: SFP-Klasse 3 = 1.250 W/(m³/s) nach DIN EN 16798-3, aus dem Gesamtdruckverlust dieser Anlage hergeleitet) — die Anströmgeschwindigkeit dieser Anlage liegt innerhalb des Bandes.
Druckverlust und Leistung: Druckverlust Gerät intern 351 Pa [B]; Druckverlust Kanalnetz 1004 Pa [U]; Druckverlust gesamt 1355 Pa [B]; elektrische Ventilatorleistung 8.34 kW [B]; SFP-Einzelwert der Anlage 1975 W/(m³/s) [B].
Medien und Anschlussleistungen: Schalldämpfer, Ventilator mit Frequenzumrichter, Schalldämpfer, Kühler, Nacherhitzer, Dampfbefeuchter, Filter ePM1 hoch (2. Stufe) [B]; Gewicht 3885 kg [B].
Komponentenkette in Luftrichtung: Schalldämpfer · Ventilator · Schalldämpfer · Kühler · Nacherhitzer · Dampfbefeuchter · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Schalldämpfer → Ventilator mit Frequenzumrichter → Schalldämpfer → Kühler → Nacherhitzer → Dampfbefeuchter → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 4 thermodynamische Luftbehandlungen (davon 1 aus der Vorbehandlung des Zentralgerätes L0400) eingeordnet [B].
01 Ansaugkammer mit Jalousieklappe, Ausführung gemäß Leittext 01.430.LT.07
Volumenstrom 15200 m³/h; Klappenleckage Klasse 4, Rahmen Klasse B nach DIN EN 1751; Wetterschutzgitter Anströmgeschwindigkeit höchstens 2,0 m/s.
05 Kühlerkammer, Ausführung gemäß Leittext 01.430.LT.11
Volumenstrom 15200 m³/h; Medium PKW 6/12 °C [U]; Lamellenabstand mindestens 2,5 mm, epoxydbeschichtet; Kondensatwanne 1.4301, verlängert für die Nachrüstbarkeit eines Tropfenabscheiders.
06 Nacherhitzerkammer (Entfeuchtungsbetrieb), Ausführung gemäß Leittext 01.430.LT.10
Volumenstrom 15200 m³/h; Medium PWW 40/25 °C NT [U], Spreizung höchstens 15 K; RUNDROHRregister, Lamellenabstand mindestens 2,0 mm. Ovalrohr ist bei den kleinen Leistungen von Vor- und Nacherhitzern nicht geeignet und nicht gefordert; Ovalrohr bleibt Kühler- und WRG-Registern vorbehalten. Ausführung im Übrigen wie Vorerhitzer.
10 Schalldämpferteil, Ausführung gemäß Leittext 01.430.LT.14
Volumenstrom 15200 m³/h; Kulissenstärke 240 mm (Kulissen unter 240 mm sind akustisch nicht geeignet), Kulissenspalt aus der Berechnung, Kulissen wartungsseitig ausziehbar. Zwei Stück je Luftseite, unmittelbar saug- und druckseitig am Ventilator. Berechnete Einfügungsdämpfung je Oktavband (63/125/250/500/1000/2000/4000/8000 Hz) [B]: 5/15/32/44/46/44/39/25 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 15200 m³/h; freilaufendes Rad mit Frequenzumrichter; Drehzahlreserve mindestens 10 %; Volumenstrommessung an der Einlaufdüse mit einer Abweichung von höchstens ±3 %. Berechneter Schallleistungspegel des Ventilators 90.9 dB [B] — LINEAR, nicht A-bewertet — nach dem Näherungsverfahren für Radialventilatoren L_WV = L_WSM + 10·lg(q_v) + 20·lg(Δp_t) mit L_WSM = 24 dB (Hochleistungs-Radialventilator rückwärtsgekrümmt im Wirkungsgradoptimum; am Herstellernachweis kalibriert). Nach Gehäusedämmung verbleiben rechnerisch 67.9 dB [B]; die Gehäusedämmung je Oktavband (63/125/250/500/1000/2000/4000/8000 Hz) beträgt 9/11/20/22/23/27/35/40 dB [A]. Der Bieter weist seine tatsächlichen Werte je Oktavband nach Herstellerangabe nach, getrennt für Ventilator und Ventilatorkammer nach Gehäusedämmung.
07 Befeuchterkammer, Ausführung gemäß Leittext 01.430.LT.53
Volumenstrom 15200 m³/h; Dampfbefeuchtung, benetzte Oberflächen nichtrostender Stahl 1.4301, vollentsalztes Speisewasser, Tropfenabscheider herausnehmbar, Freigabe nur bei Luftströmung.
09 Filterkammer (2. Filterstufe), Ausführung gemäß Leittext 01.430.LT.16
Volumenstrom 15200 m³/h; Filterendwiderstand 200 Pa.
12 Ausblaskammer mit Jalousieklappe, Ausführung gemäß Leittext 01.430.LT.17
Volumenstrom 15200 m³/h; Klappen wie Ansaugkammer.
13 Beleuchtung und Schaugläser, Ausführung gemäß Leittext 01.430.LT.19
Volumenstrom 15200 m³/h; Beleuchtungseinheiten und Schaugläser in allen Wartungs- und Funktionskammern.
14 Baumuster- und Werksprüfung, Ausführung gemäß Leittext 01.430.LT.21
Volumenstrom 15200 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

**1.1.1.4.20 E-Dampfbefeuchter (Beistellung) zum Gerät L0401, 28.48 kW / 41.04 l/h**
SO3 · L0401 · E-Dampfbefeuchter — Beistellung, nicht Lieferumfang Gerätehersteller
Erforderliche Befeuchterleistung 28.48 kW el. [B]; Wasserbedarf Permeat 41.04 l/h [B]. Bemessung bis 30% rel. Feuchte im Winter für die Zuluft, unter Verwendung der Enthalpie aus dem TRY-Datensatz des Projektstandorts (WRG-Tool-Jahressimulation).
Schnittstelle zur Befeuchterkammer des RLT-Geräts gemäß Leittext 01.430.LT.53.
Ausführung, Qualität und Nachweis gemäß Leittext 01.430.LT.58 in Abschnitt A. Der Leittext hat Vorrang vor allen Kurzangaben.
Befeuchterleistung, angeboten (mind. wie gefordert): '....................................................' (kW)

Wasserbedarf Permeat, angeboten: '....................................................' (l/h)

Anschlussnennweite Speisewasser, angeboten: '....................................................' (DN)
Menge: 1,000 St
DIN 276-2018 / IBP: 433
Bauabschnitte / Kostenträger: 433

*Hinweis: Geräteskizze:*
Geräteskizze:

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
**1.1.1.4.30 Gerätegrundrahmen zum Gerät L0401**
Gerätegrundrahmen zum Gerät L0401
Ausführung, Qualität und Nachweis gemäß Leittext 01.430.LT.02 in Abschnitt A.
Der Leittext hat Vorrang vor allen Kurzangaben.
Grundrahmen als Fundament für RLT-Geräte und zur Vermeidung von Körperschallübertragung durch den Fußboden.
Menge: 1,000 St
DIN 276-2018 / IBP: 433
Bauabschnitte / Kostenträger: 433

**1.1.1.4.40 Schwingungsisolierung als Unterlage zum Gerät L0401**
*** Leitbeschreibung
Schwingungsisolierung als Unterlage zum Gerät L0401
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0401*
Schwingungsisolierung (Gummi) zum Gerät L0401
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.1.4.50 Entwässerung für Tropfwasser / Reinigungsstutzen (DN 40) zum Gerät L04**
Entwässerung für Tropfwasser / Reinigungsstutzen (DN 40) zum Gerät L0401
Ausführung, Qualität und Nachweis gemäß Leittext 01.430.LT.28 in Abschnitt A.
Der Leittext hat Vorrang vor allen Kurzangaben.
Bestehend aus Entwässerungsleitungen aus Kunststoff-HT-Rohr DN 40, einschließlich 50 % Form- und Verbindungsstücke und Befestigungsmaterial (Schellen, Schrauben, Dübel). Anschluss an Sondersiphon DN 40.
Menge: 15,000 M
DIN 276-2018 / IBP: 433
Bauabschnitte / Kostenträger: 433

**1.1.1.4.60 Sondersiphon (für RLT-Gerät Druckseite) zum Gerät L0401**
Sondersiphon (für RLT-Gerät Druckseite) zum Gerät L0401
Ausführung, Qualität und Nachweis gemäß Leittext 01.430.LT.30 in Abschnitt A.
Der Leittext hat Vorrang vor allen Kurzangaben.
Füllbarer Siphon zur Entwässerung von RLT-Geräten im Bereich der Kühler, Befeuchter oder anderer Nassbereiche mit Überdruck gegenüber der Umgebung.
Variable Ablaufanordnung und veränderliche Einbauhöhe, Schraubdeckel zur Füllung und zu Revisionszwecken.
Menge: 3,000 St
DIN 276-2018 / IBP: 433
Bauabschnitte / Kostenträger: 433

**1.1.1.4.70 Sondersiphon (für RLT-Gerät Saugseite) zum Gerät L0401**
Sondersiphon (für RLT-Gerät Saugseite) zum Gerät L0401
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.1.4.80 Zulage für die Rauchdichtigkeit der Jalousieklappen zum Gerät L0401**
Zulage für die Rauchdichtigkeit der Jalousieklappen zum Gerät L0401
Ausführung, Qualität und Nachweis gemäß Leittext 01.430.LT.33 in Abschnitt A.
Der Leittext hat Vorrang vor allen Kurzangaben.
Gehäuse-Leckluftstrom gemäß DIN EN 1751, Klasse C. Leckluftstrom bei geschlossener Klappe bei einer Druckdifferenz von 40 Pa höchstens 200 m³/h je Quadratmeter.
Menge: 1,000 St
DIN 276-2018 / IBP: 433
Bauabschnitte / Kostenträger: 433

**1.1.1.4.90 Werksprüfung der Geräte zum Gerät L0401**
Werksprüfung der Geräte zum Gerät L0401
Ausführung, Qualität und Nachweis gemäß Leittext 01.430.LT.34 in Abschnitt A.
Der Leittext hat Vorrang vor allen Kurzangaben.
Vor Auslieferung der Geräte sind eine Funktions- und Qualitätsprüfung im Herstellerwerk vorzunehmen. Dazu gehören die Messungen der Ventilatorsysteme je Luftstrang, insbesondere Luftvolumenstrom, Leistungsaufnahme und Schallpegel.
Menge: 1,000 St
DIN 276-2018 / IBP: 433
Bauabschnitte / Kostenträger: 433

**1.1.1.4.100 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 3.OG (ca. 15 m über 0,00) in entsprechender Größe abgestellt und seitlich in die Technikzentrale im 4.OG (Einbringöffnung B x H ca. 3,50 x 4,00 m) verbracht werden, bevor die nächste Komponente auf das Dach verbracht werden kann. Innerhalb der Technikzentrale bis zum Aufstellort beträgt der Transportweg bis zu max. ca. 40 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.40 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.1.4.110 Schutz der Gerätekuben nach erfolgter Montage mit Folie und Resopal- oder Holzfaserplatten gegen mechanische Beschädigungen durch Folgegewerke wie Schweißarbeiten, Montagen etc.. Inkl. Entfernung und Entsorgung dieses Schutzes vor der Erstinbetriebnahme.**
Menge: 1,000 St
DIN 276-2018 / IBP: 433
Bauabschnitte / Kostenträger: 433

**1.1.1.4.120 Reinigung Lüftungsgeräte**
Reinigung Lüftungsgeräte
Vor der Inbetriebnahme sind die Lüftungsgeräte innen und außen einer gründlichen Nass-Reinigung zu unterziehen.
Die Reinigungsleistung ist von der örtlichen Bauüberwachung abzunehmen und
im Bautagebuch zu dokumentieren.

Kalkulationsbasis
Sind die im Leistungsverzeichnis im Titel "Zuluftgeräte"
beschriebenen RLT-Anlagen: L0401-ZUL-E1-IMC
Menge: 1,000 St
DIN 276-2018 / IBP: 433
Bauabschnitte / Kostenträger: 433

**1.1.1.4.130 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 432
Bauabschnitte / Kostenträger: 433

**1.1.1.4.140 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 433
Bauabschnitte / Kostenträger: 433

**1.1.1.4.150 Inbetriebsetzung zum Gerät L0401**
Inbetriebsetzung zum Gerät L0401
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.1.5 SO3_L0402_ZUL-E1-IMC

*Hinweis: Leitbeschreibung RLT Gerät zum Gerät L0402*
Leitbeschreibung RLT Gerät zum Gerät L0402
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0402 (T2, ohne Vergütung)*
Pflichtangaben des Bieters zum Gerät L0402 (T2, ohne Vergütung)
SFP_Angebot nach DIN EN 16798-3 als Anlagenwert, Φ_Angebot nach DIN EN 13053, elektrische Gesamtanschlussleistung sowie Fabrikat und Typ zur Identifikation.
Nachweis durch Herstellerdatenblatt und Eurovent-Zertifikat oder gleichwertig. Fehlende Angaben werden mit den Referenzwerten gewertet.

**1.1.1.5.10 Zuluft L0402, 10500 m³/h, SFP 1950**
SO3 · L0402 · SO3_L0402_ZUL-E1-IMC
Bauwerk SO3 · GA-Nr. L0402 · Kategorie Nachbehandlung · Luftart Zuluft · Aufstellungsort Somatik 3 / E4 · Raum-Nr. — · Raumbezeichnung RLT SOM3.
Geometrie und Bemessung: Anrechenbarer Volumenstrom 10500 m³/h [U]; Gerätemaße B×H 1.695 × 1.365 m; Baulänge 7675 mm; Anströmquerschnitt 2.31 m²; Anströmgeschwindigkeit 1.26 m/s; 1 Ventilatoreinheiten mit ebenso vielen Frequenzumrichtern [B].
Anströmgeschwindigkeits-Wächter [B] (Wirtschaftlichkeitsoptimum der WRG nach anerkannten fachtechnischen Regeln): zulässiges Band 0.8 bis 1.35 m/s (untere Grenze: Wirtschaftlichkeitsoptimum fest; obere Grenze: SFP-Klasse 3 = 1.250 W/(m³/s) nach DIN EN 16798-3, aus dem Gesamtdruckverlust dieser Anlage hergeleitet) — die Anströmgeschwindigkeit dieser Anlage liegt innerhalb des Bandes.
Druckverlust und Leistung: Druckverlust Gerät intern 334 Pa [B]; Druckverlust Kanalnetz 1004 Pa [U]; Druckverlust gesamt 1338 Pa [B]; elektrische Ventilatorleistung 5.69 kW [B]; SFP-Einzelwert der Anlage 1950 W/(m³/s) [B].
Medien und Anschlussleistungen: Schalldämpfer, Ventilator mit Frequenzumrichter, Schalldämpfer, Kühler, Nacherhitzer, Dampfbefeuchter, Filter ePM1 hoch (2. Stufe) [B]; Gewicht 3418 kg [B].
Komponentenkette in Luftrichtung: Schalldämpfer · Ventilator · Schalldämpfer · Kühler · Nacherhitzer · Dampfbefeuchter · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Schalldämpfer → Ventilator mit Frequenzumrichter → Schalldämpfer → Kühler → Nacherhitzer → Dampfbefeuchter → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 4 thermodynamische Luftbehandlungen (davon 1 aus der Vorbehandlung des Zentralgerätes L0400) eingeordnet [B].
01 Ansaugkammer mit Jalousieklappe, Ausführung gemäß Leittext 01.430.LT.07
Volumenstrom 10500 m³/h; Klappenleckage Klasse 4, Rahmen Klasse B nach DIN EN 1751; Wetterschutzgitter Anströmgeschwindigkeit höchstens 2,0 m/s.
05 Kühlerkammer, Ausführung gemäß Leittext 01.430.LT.11
Volumenstrom 10500 m³/h; Medium PKW 6/12 °C [U]; Lamellenabstand mindestens 2,5 mm, epoxydbeschichtet; Kondensatwanne 1.4301, verlängert für die Nachrüstbarkeit eines Tropfenabscheiders.
06 Nacherhitzerkammer (Entfeuchtungsbetrieb), Ausführung gemäß Leittext 01.430.LT.10
Volumenstrom 10500 m³/h; Medium PWW 40/25 °C NT [U], Spreizung höchstens 15 K; RUNDROHRregister, Lamellenabstand mindestens 2,0 mm. Ovalrohr ist bei den kleinen Leistungen von Vor- und Nacherhitzern nicht geeignet und nicht gefordert; Ovalrohr bleibt Kühler- und WRG-Registern vorbehalten. Ausführung im Übrigen wie Vorerhitzer.
10 Schalldämpferteil, Ausführung gemäß Leittext 01.430.LT.14
Volumenstrom 10500 m³/h; Kulissenstärke 240 mm (Kulissen unter 240 mm sind akustisch nicht geeignet), Kulissenspalt aus der Berechnung, Kulissen wartungsseitig ausziehbar. Zwei Stück je Luftseite, unmittelbar saug- und druckseitig am Ventilator. Berechnete Einfügungsdämpfung je Oktavband (63/125/250/500/1000/2000/4000/8000 Hz) [B]: 5/15/32/44/46/44/39/25 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 10500 m³/h; freilaufendes Rad mit Frequenzumrichter; Drehzahlreserve mindestens 10 %; Volumenstrommessung an der Einlaufdüse mit einer Abweichung von höchstens ±3 %. Berechneter Schallleistungspegel des Ventilators 89.2 dB [B] — LINEAR, nicht A-bewertet — nach dem Näherungsverfahren für Radialventilatoren L_WV = L_WSM + 10·lg(q_v) + 20·lg(Δp_t) mit L_WSM = 24 dB (Hochleistungs-Radialventilator rückwärtsgekrümmt im Wirkungsgradoptimum; am Herstellernachweis kalibriert). Nach Gehäusedämmung verbleiben rechnerisch 66.2 dB [B]; die Gehäusedämmung je Oktavband (63/125/250/500/1000/2000/4000/8000 Hz) beträgt 9/11/20/22/23/27/35/40 dB [A]. Der Bieter weist seine tatsächlichen Werte je Oktavband nach Herstellerangabe nach, getrennt für Ventilator und Ventilatorkammer nach Gehäusedämmung.
07 Befeuchterkammer, Ausführung gemäß Leittext 01.430.LT.53
Volumenstrom 10500 m³/h; Dampfbefeuchtung, benetzte Oberflächen nichtrostender Stahl 1.4301, vollentsalztes Speisewasser, Tropfenabscheider herausnehmbar, Freigabe nur bei Luftströmung.
09 Filterkammer (2. Filterstufe), Ausführung gemäß Leittext 01.430.LT.16
Volumenstrom 10500 m³/h; Filterendwiderstand 200 Pa.
12 Ausblaskammer mit Jalousieklappe, Ausführung gemäß Leittext 01.430.LT.17
Volumenstrom 10500 m³/h; Klappen wie Ansaugkammer.
13 Beleuchtung und Schaugläser, Ausführung gemäß Leittext 01.430.LT.19
Volumenstrom 10500 m³/h; Beleuchtungseinheiten und Schaugläser in allen Wartungs- und Funktionskammern.
14 Baumuster- und Werksprüfung, Ausführung gemäß Leittext 01.430.LT.21
Volumenstrom 10500 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

**1.1.1.5.20 E-Dampfbefeuchter (Beistellung) zum Gerät L0402, 29.41 kW / 42.39 l/h**
SO3 · L0402 · E-Dampfbefeuchter — Beistellung, nicht Lieferumfang Gerätehersteller
Erforderliche Befeuchterleistung 29.41 kW el. [B]; Wasserbedarf Permeat 42.39 l/h [B]. Bemessung bis 30% rel. Feuchte im Winter für die Zuluft, unter Verwendung der Enthalpie aus dem TRY-Datensatz des Projektstandorts (WRG-Tool-Jahressimulation).
Schnittstelle zur Befeuchterkammer des RLT-Geräts gemäß Leittext 01.430.LT.53.
Ausführung, Qualität und Nachweis gemäß Leittext 01.430.LT.58 in Abschnitt A. Der Leittext hat Vorrang vor allen Kurzangaben.
Befeuchterleistung, angeboten (mind. wie gefordert): '....................................................' (kW)

Wasserbedarf Permeat, angeboten: '....................................................' (l/h)

Anschlussnennweite Speisewasser, angeboten: '....................................................' (DN)
Menge: 1,000 St
DIN 276-2018 / IBP: 433
Bauabschnitte / Kostenträger: 433

*Hinweis: Geräteskizze:*
Geräteskizze:

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
**1.1.1.5.30 Gerätegrundrahmen zum Gerät L0402**
Gerätegrundrahmen zum Gerät L0402
Ausführung, Qualität und Nachweis gemäß Leittext 01.430.LT.02 in Abschnitt A.
Der Leittext hat Vorrang vor allen Kurzangaben.
Grundrahmen als Fundament für RLT-Geräte und zur Vermeidung von Körperschallübertragung durch den Fußboden.
Menge: 1,000 St
DIN 276-2018 / IBP: 433
Bauabschnitte / Kostenträger: 433

**1.1.1.5.40 Schwingungsisolierung als Unterlage zum Gerät L0402**
*** Leitbeschreibung
Schwingungsisolierung als Unterlage zum Gerät L0402
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0402*
Schwingungsisolierung (Gummi) zum Gerät L0402
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.1.5.50 Entwässerung für Tropfwasser / Reinigungsstutzen (DN 40) zum Gerät L04**
Entwässerung für Tropfwasser / Reinigungsstutzen (DN 40) zum Gerät L0402
Ausführung, Qualität und Nachweis gemäß Leittext 01.430.LT.28 in Abschnitt A.
Der Leittext hat Vorrang vor allen Kurzangaben.
Bestehend aus Entwässerungsleitungen aus Kunststoff-HT-Rohr DN 40, einschließlich 50 % Form- und Verbindungsstücke und Befestigungsmaterial (Schellen, Schrauben, Dübel). Anschluss an Sondersiphon DN 40.
Menge: 15,000 M
DIN 276-2018 / IBP: 433
Bauabschnitte / Kostenträger: 433

**1.1.1.5.60 Sondersiphon (für RLT-Gerät Druckseite) zum Gerät L0402**
Sondersiphon (für RLT-Gerät Druckseite) zum Gerät L0402
Ausführung, Qualität und Nachweis gemäß Leittext 01.430.LT.30 in Abschnitt A.
Der Leittext hat Vorrang vor allen Kurzangaben.
Füllbarer Siphon zur Entwässerung von RLT-Geräten im Bereich der Kühler, Befeuchter oder anderer Nassbereiche mit Überdruck gegenüber der Umgebung.
Variable Ablaufanordnung und veränderliche Einbauhöhe, Schraubdeckel zur Füllung und zu Revisionszwecken.
Menge: 3,000 St
DIN 276-2018 / IBP: 433
Bauabschnitte / Kostenträger: 433

**1.1.1.5.70 Sondersiphon (für RLT-Gerät Saugseite) zum Gerät L0402**
Sondersiphon (für RLT-Gerät Saugseite) zum Gerät L0402
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.1.5.80 Zulage für die Rauchdichtigkeit der Jalousieklappen zum Gerät L0402**
Zulage für die Rauchdichtigkeit der Jalousieklappen zum Gerät L0402
Ausführung, Qualität und Nachweis gemäß Leittext 01.430.LT.33 in Abschnitt A.
Der Leittext hat Vorrang vor allen Kurzangaben.
Gehäuse-Leckluftstrom gemäß DIN EN 1751, Klasse C. Leckluftstrom bei geschlossener Klappe bei einer Druckdifferenz von 40 Pa höchstens 200 m³/h je Quadratmeter.
Menge: 1,000 St
DIN 276-2018 / IBP: 433
Bauabschnitte / Kostenträger: 433

**1.1.1.5.90 Werksprüfung der Geräte zum Gerät L0402**
Werksprüfung der Geräte zum Gerät L0402
Ausführung, Qualität und Nachweis gemäß Leittext 01.430.LT.34 in Abschnitt A.
Der Leittext hat Vorrang vor allen Kurzangaben.
Vor Auslieferung der Geräte sind eine Funktions- und Qualitätsprüfung im Herstellerwerk vorzunehmen. Dazu gehören die Messungen der Ventilatorsysteme je Luftstrang, insbesondere Luftvolumenstrom, Leistungsaufnahme und Schallpegel.
Menge: 1,000 St
DIN 276-2018 / IBP: 433
Bauabschnitte / Kostenträger: 433

**1.1.1.5.100 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 3.OG (ca. 15 m über 0,00) in entsprechender Größe abgestellt und seitlich in die Technikzentrale im 4.OG (Einbringöffnung B x H ca. 3,50 x 4,00 m) verbracht werden, bevor die nächste Komponente auf das Dach verbracht werden kann. Innerhalb der Technikzentrale bis zum Aufstellort beträgt der Transportweg bis zu max. ca. 40 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.40 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.1.5.110 Schutz der Gerätekuben nach erfolgter Montage mit Folie und Resopal- oder Holzfaserplatten gegen mechanische Beschädigungen durch Folgegewerke wie Schweißarbeiten, Montagen etc.. Inkl. Entfernung und Entsorgung dieses Schutzes vor der Erstinbetriebnahme.**
Menge: 1,000 St
DIN 276-2018 / IBP: 433
Bauabschnitte / Kostenträger: 433

**1.1.1.5.120 Reinigung Lüftungsgeräte**
Reinigung Lüftungsgeräte
Vor der Inbetriebnahme sind die Lüftungsgeräte innen und außen einer gründlichen Nass-Reinigung zu unterziehen.
Die Reinigungsleistung ist von der örtlichen Bauüberwachung abzunehmen und
im Bautagebuch zu dokumentieren.

Kalkulationsbasis
Sind die im Leistungsverzeichnis im Titel "Zuluftgeräte"
beschriebenen RLT-Anlagen: L0402-ZUL-E1-IMC
Menge: 1,000 St
DIN 276-2018 / IBP: 433
Bauabschnitte / Kostenträger: 433

**1.1.1.5.130 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 432
Bauabschnitte / Kostenträger: 433

**1.1.1.5.140 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 433
Bauabschnitte / Kostenträger: 433

**1.1.1.5.150 Inbetriebsetzung zum Gerät L0402**
Inbetriebsetzung zum Gerät L0402
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.1.6 SO3_L0403_ZUL-E0-Konferenz

*Hinweis: Leitbeschreibung RLT Gerät zum Gerät L0403*
Leitbeschreibung RLT Gerät zum Gerät L0403
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0403 (T2, ohne Vergütung)*
Pflichtangaben des Bieters zum Gerät L0403 (T2, ohne Vergütung)
SFP_Angebot nach DIN EN 16798-3 als Anlagenwert, Φ_Angebot nach DIN EN 13053, elektrische Gesamtanschlussleistung sowie Fabrikat und Typ zur Identifikation.
Nachweis durch Herstellerdatenblatt und Eurovent-Zertifikat oder gleichwertig. Fehlende Angaben werden mit den Referenzwerten gewertet.

**1.1.1.6.10 Zuluft L0403, 5000 m³/h, SFP 2035**
SO3 · L0403 · SO3_L0403_ZUL-E0-Konferenz
Bauwerk SO3 · GA-Nr. L0403 · Kategorie Nachbehandlung · Luftart Zuluft · Aufstellungsort Somatik 3 / E4 · Raum-Nr. — · Raumbezeichnung RLT SOM3.
Geometrie und Bemessung: Anrechenbarer Volumenstrom 5000 m³/h [U]; Gerätemaße B×H 1.035 × 1.035 m; Baulänge 7345 mm; Anströmquerschnitt 1.07 m²; Anströmgeschwindigkeit 1.3 m/s; 1 Ventilatoreinheiten mit ebenso vielen Frequenzumrichtern [B].
Anströmgeschwindigkeits-Wächter [B] (Wirtschaftlichkeitsoptimum der WRG nach anerkannten fachtechnischen Regeln): zulässiges Band 0.8 bis 1.26 m/s (untere Grenze: Wirtschaftlichkeitsoptimum fest; obere Grenze: SFP-Klasse 3 = 1.250 W/(m³/s) nach DIN EN 16798-3, aus dem Gesamtdruckverlust dieser Anlage hergeleitet) — die Anströmgeschwindigkeit dieser Anlage liegt OBERHALB des Bandes.
Druckverlust und Leistung: Druckverlust Gerät intern 392 Pa [B]; Druckverlust Kanalnetz 1004 Pa [U]; Druckverlust gesamt 1396 Pa [B]; elektrische Ventilatorleistung 2.83 kW [B]; SFP-Einzelwert der Anlage 2035 W/(m³/s) [B].
Medien und Anschlussleistungen: Schalldämpfer, Ventilator mit Frequenzumrichter, Schalldämpfer, Kühler, Nacherhitzer, Dampfbefeuchter, Filter ePM1 hoch (2. Stufe) [B]; Gewicht 1701 kg [B].
Komponentenkette in Luftrichtung: Schalldämpfer · Ventilator · Schalldämpfer · Kühler · Nacherhitzer · Dampfbefeuchter · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Schalldämpfer → Ventilator mit Frequenzumrichter → Schalldämpfer → Kühler → Nacherhitzer → Dampfbefeuchter → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 4 thermodynamische Luftbehandlungen (davon 1 aus der Vorbehandlung des Zentralgerätes L0400) eingeordnet [B].
01 Ansaugkammer mit Jalousieklappe, Ausführung gemäß Leittext 01.430.LT.07
Volumenstrom 5000 m³/h; Klappenleckage Klasse 4, Rahmen Klasse B nach DIN EN 1751; Wetterschutzgitter Anströmgeschwindigkeit höchstens 2,0 m/s.
05 Kühlerkammer, Ausführung gemäß Leittext 01.430.LT.11
Volumenstrom 5000 m³/h; Medium PKW 6/12 °C [U]; Lamellenabstand mindestens 2,5 mm, epoxydbeschichtet; Kondensatwanne 1.4301, verlängert für die Nachrüstbarkeit eines Tropfenabscheiders.
06 Nacherhitzerkammer (Entfeuchtungsbetrieb), Ausführung gemäß Leittext 01.430.LT.10
Volumenstrom 5000 m³/h; Medium PWW 40/25 °C NT [U], Spreizung höchstens 15 K; RUNDROHRregister, Lamellenabstand mindestens 2,0 mm. Ovalrohr ist bei den kleinen Leistungen von Vor- und Nacherhitzern nicht geeignet und nicht gefordert; Ovalrohr bleibt Kühler- und WRG-Registern vorbehalten. Ausführung im Übrigen wie Vorerhitzer.
10 Schalldämpferteil, Ausführung gemäß Leittext 01.430.LT.14
Volumenstrom 5000 m³/h; Kulissenstärke 240 mm (Kulissen unter 240 mm sind akustisch nicht geeignet), Kulissenspalt aus der Berechnung, Kulissen wartungsseitig ausziehbar. Zwei Stück je Luftseite, unmittelbar saug- und druckseitig am Ventilator. Berechnete Einfügungsdämpfung je Oktavband (63/125/250/500/1000/2000/4000/8000 Hz) [B]: 5/15/32/44/46/44/39/25 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 5000 m³/h; freilaufendes Rad mit Frequenzumrichter; Drehzahlreserve mindestens 10 %; Volumenstrommessung an der Einlaufdüse mit einer Abweichung von höchstens ±3 %. Berechneter Schallleistungspegel des Ventilators 86.3 dB [B] — LINEAR, nicht A-bewertet — nach dem Näherungsverfahren für Radialventilatoren L_WV = L_WSM + 10·lg(q_v) + 20·lg(Δp_t) mit L_WSM = 24 dB (Hochleistungs-Radialventilator rückwärtsgekrümmt im Wirkungsgradoptimum; am Herstellernachweis kalibriert). Nach Gehäusedämmung verbleiben rechnerisch 63.3 dB [B]; die Gehäusedämmung je Oktavband (63/125/250/500/1000/2000/4000/8000 Hz) beträgt 9/11/20/22/23/27/35/40 dB [A]. Der Bieter weist seine tatsächlichen Werte je Oktavband nach Herstellerangabe nach, getrennt für Ventilator und Ventilatorkammer nach Gehäusedämmung.
07 Befeuchterkammer, Ausführung gemäß Leittext 01.430.LT.53
Volumenstrom 5000 m³/h; Dampfbefeuchtung, benetzte Oberflächen nichtrostender Stahl 1.4301, vollentsalztes Speisewasser, Tropfenabscheider herausnehmbar, Freigabe nur bei Luftströmung.
09 Filterkammer (2. Filterstufe), Ausführung gemäß Leittext 01.430.LT.16
Volumenstrom 5000 m³/h; Filterendwiderstand 200 Pa.
12 Ausblaskammer mit Jalousieklappe, Ausführung gemäß Leittext 01.430.LT.17
Volumenstrom 5000 m³/h; Klappen wie Ansaugkammer.
13 Beleuchtung und Schaugläser, Ausführung gemäß Leittext 01.430.LT.19
Volumenstrom 5000 m³/h; Beleuchtungseinheiten und Schaugläser in allen Wartungs- und Funktionskammern.
14 Baumuster- und Werksprüfung, Ausführung gemäß Leittext 01.430.LT.21
Volumenstrom 5000 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

**1.1.1.6.20 E-Dampfbefeuchter (Beistellung) zum Gerät L0403, 8.55 kW / 12.31 l/h P**
SO3 · L0403 · E-Dampfbefeuchter — Beistellung, nicht Lieferumfang Howatherm
Erforderliche Befeuchterleistung 8.55 kW el. [B]; Wasserbedarf Permeat 12.31 l/h [B]. Bemessung bis 30% rel. Feuchte im Winter für die Zuluft, unter Verwendung der Enthalpie aus dem TRY-Datensatz des Projektstandorts (WRG-Tool-Jahressimulation).
Schnittstelle zur Befeuchterkammer des RLT-Geräts gemäß Leittext 01.430.LT.53.
Ausführung, Qualität und Nachweis gemäß Leittext 01.430.LT.58 in Abschnitt A. Der Leittext hat Vorrang vor allen Kurzangaben.
Befeuchterleistung, angeboten (mind. wie gefordert): '....................................................' (kW)

Wasserbedarf Permeat, angeboten: '....................................................' (l/h)

Anschlussnennweite Speisewasser, angeboten: '....................................................' (DN)
Menge: 1,000 St
DIN 276-2018 / IBP: 433
Bauabschnitte / Kostenträger: 433

*Hinweis: Geräteskizze:*
Geräteskizze:

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
**1.1.1.6.30 Gerätegrundrahmen zum Gerät L0403**
Gerätegrundrahmen zum Gerät L0403
Ausführung, Qualität und Nachweis gemäß Leittext 01.430.LT.02 in Abschnitt A.
Der Leittext hat Vorrang vor allen Kurzangaben.
Grundrahmen als Fundament für RLT-Geräte und zur Vermeidung von Körperschallübertragung durch den Fußboden.
Menge: 1,000 St
DIN 276-2018 / IBP: 433
Bauabschnitte / Kostenträger: 433

**1.1.1.6.40 Schwingungsisolierung als Unterlage zum Gerät L0403**
*** Leitbeschreibung
Schwingungsisolierung als Unterlage zum Gerät L0403
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0403*
Schwingungsisolierung (Gummi) zum Gerät L0403
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.1.6.50 Entwässerung für Tropfwasser / Reinigungsstutzen (DN 40) zum Gerät L04**
Entwässerung für Tropfwasser / Reinigungsstutzen (DN 40) zum Gerät L0403
Ausführung, Qualität und Nachweis gemäß Leittext 01.430.LT.28 in Abschnitt A.
Der Leittext hat Vorrang vor allen Kurzangaben.
Bestehend aus Entwässerungsleitungen aus Kunststoff-HT-Rohr DN 40, einschließlich 50 % Form- und Verbindungsstücke und Befestigungsmaterial (Schellen, Schrauben, Dübel). Anschluss an Sondersiphon DN 40.
Menge: 15,000 M
DIN 276-2018 / IBP: 433
Bauabschnitte / Kostenträger: 433

**1.1.1.6.60 Sondersiphon (für RLT-Gerät Druckseite) zum Gerät L0403**
Sondersiphon (für RLT-Gerät Druckseite) zum Gerät L0403
Ausführung, Qualität und Nachweis gemäß Leittext 01.430.LT.30 in Abschnitt A.
Der Leittext hat Vorrang vor allen Kurzangaben.
Füllbarer Siphon zur Entwässerung von RLT-Geräten im Bereich der Kühler, Befeuchter oder anderer Nassbereiche mit Überdruck gegenüber der Umgebung.
Variable Ablaufanordnung und veränderliche Einbauhöhe, Schraubdeckel zur Füllung und zu Revisionszwecken.
Menge: 1,000 St
DIN 276-2018 / IBP: 433
Bauabschnitte / Kostenträger: 433

**1.1.1.6.70 Sondersiphon (für RLT-Gerät Saugseite) zum Gerät L0403**
Sondersiphon (für RLT-Gerät Saugseite) zum Gerät L0403
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.1.6.80 Zulage für die Rauchdichtigkeit der Jalousieklappen zum Gerät L0403**
Zulage für die Rauchdichtigkeit der Jalousieklappen zum Gerät L0403
Ausführung, Qualität und Nachweis gemäß Leittext 01.430.LT.33 in Abschnitt A.
Der Leittext hat Vorrang vor allen Kurzangaben.
Gehäuse-Leckluftstrom gemäß DIN EN 1751, Klasse C. Leckluftstrom bei geschlossener Klappe bei einer Druckdifferenz von 40 Pa höchstens 200 m³/h je Quadratmeter.
Menge: 1,000 St
DIN 276-2018 / IBP: 433
Bauabschnitte / Kostenträger: 433

**1.1.1.6.90 Werksprüfung der Geräte zum Gerät L0403**
Werksprüfung der Geräte zum Gerät L0403
Ausführung, Qualität und Nachweis gemäß Leittext 01.430.LT.34 in Abschnitt A.
Der Leittext hat Vorrang vor allen Kurzangaben.
Vor Auslieferung der Geräte sind eine Funktions- und Qualitätsprüfung im Herstellerwerk vorzunehmen. Dazu gehören die Messungen der Ventilatorsysteme je Luftstrang, insbesondere Luftvolumenstrom, Leistungsaufnahme und Schallpegel.
Menge: 1,000 St
DIN 276-2018 / IBP: 433
Bauabschnitte / Kostenträger: 433

**1.1.1.6.100 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 3.OG (ca. 15 m über 0,00) in entsprechender Größe abgestellt und seitlich in die Technikzentrale im 4.OG (Einbringöffnung B x H ca. 3,50 x 4,00 m) verbracht werden, bevor die nächste Komponente auf das Dach verbracht werden kann. Innerhalb der Technikzentrale bis zum Aufstellort beträgt der Transportweg bis zu max. ca. 40 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.40 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.1.6.110 Schutz der Gerätekuben nach erfolgter Montage mit Folie und Resopal- oder Holzfaserplatten gegen mechanische Beschädigungen durch Folgegewerke wie Schweißarbeiten, Montagen etc.. Inkl. Entfernung und Entsorgung dieses Schutzes vor der Erstinbetriebnahme.**
Menge: 1,000 St
DIN 276-2018 / IBP: 433
Bauabschnitte / Kostenträger: 433

**1.1.1.6.120 Reinigung Lüftungsgeräte**
Reinigung Lüftungsgeräte
Vor der Inbetriebnahme sind die Lüftungsgeräte innen und außen einer gründlichen Nass-Reinigung zu unterziehen.
Die Reinigungsleistung ist von der örtlichen Bauüberwachung abzunehmen und im Bautagebuch zu dokumentieren.

Kalkulationsbasis
Sind die im Leistungsverzeichnis im Titel "Zuluftgeräte"
beschriebenen RLT-Anlagen: L0403_ZUL-E0-Konferenz
Menge: 1,000 St
DIN 276-2018 / IBP: 432
Bauabschnitte / Kostenträger: 433

**1.1.1.6.130 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 432
Bauabschnitte / Kostenträger: 433

**1.1.1.6.140 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 432
Bauabschnitte / Kostenträger: 433

**1.1.1.6.150 Inbetriebsetzung zum Gerät L0403**
Inbetriebsetzung zum Gerät L0403
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.1.7 SO3_L0700_ABL-U1-E3

*Hinweis: Leitbeschreibung RLT Gerät zum Gerät L0700*
Leitbeschreibung RLT Gerät zum Gerät L0700
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0700 (T2, ohne Vergütung)*
Pflichtangaben des Bieters zum Gerät L0700 (T2, ohne Vergütung)
SFP_Angebot nach DIN EN 16798-3 als Anlagenwert, Φ_Angebot nach DIN EN 13053, elektrische Gesamtanschlussleistung sowie Fabrikat und Typ zur Identifikation.
Nachweis durch Herstellerdatenblatt und Eurovent-Zertifikat oder gleichwertig. Fehlende Angaben werden mit den Referenzwerten gewertet.

**1.1.1.7.10 Abluft L0700, 39800 m³/h, SFP 1530**
SO3 · L0700 · SO3_L0700_ABL-U1-E3
Bauwerk SO3 · GA-Nr. L0700 · Kategorie Zentralgerät · Luftart Abluft · Aufstellungsort Somatik 3 / E4 · Raum-Nr. — · Raumbezeichnung RLT SOM3.
Geometrie und Bemessung: Anrechenbarer Volumenstrom 39800 m³/h [U]; Gerätemaße B×H 2.685 × 2.685 m; Baulänge 11490 mm; Anströmquerschnitt 7.21 m²; Anströmgeschwindigkeit 1.53 m/s; 1 Ventilatoreinheiten mit ebenso vielen Frequenzumrichtern [B].
Anströmgeschwindigkeits-Wächter [B] (Wirtschaftlichkeitsoptimum der WRG nach anerkannten fachtechnischen Regeln): zulässiges Band 0.8 bis 2.05 m/s (untere Grenze: Wirtschaftlichkeitsoptimum fest; obere Grenze: SFP-Klasse 3 = 1.250 W/(m³/s) nach DIN EN 16798-3, aus dem Gesamtdruckverlust dieser Anlage hergeleitet) — die Anströmgeschwindigkeit dieser Anlage liegt innerhalb des Bandes.
Druckverlust und Leistung: Druckverlust Gerät intern 534 Pa [B]; Druckverlust Kanalnetz 514 Pa [U]; Druckverlust gesamt 1048 Pa [B]; elektrische Ventilatorleistung 16.91 kW [B]; SFP-Einzelwert der Anlage 1530 W/(m³/s) [B].
Medien und Anschlussleistungen: Filter ePM1 (1. Stufe), WRG-Register, Adiabatik- und Rückkühlkammer, Schalldämpfer, Ventilator mit Frequenzumrichter, Schalldämpfer [B]; Gewicht 9335 kg [B].
Komponentenkette in Luftrichtung: Filter ePM1 · WRG-Register · adiabate Fortluftkühlung · Schalldämpfer · Ventilator · Schalldämpfer.
Der Druckverlust im Gerät ist der auf den Bemessungsvolumenstrom skalierte Nennwert; die elektrische Leistung folgt aus q_v mal Gesamtdruckverlust geteilt durch den Systemwirkungsgrad.
Geräteschematischer Aufbau (Prinzipdarstellung, nicht maßstäblich): Filter ePM1 (1. Stufe) → WRG-Register → Adiabatik- und Rückkühlkammer → Schalldämpfer → Ventilator mit Frequenzumrichter → Schalldämpfer
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 1 thermodynamische Luftbehandlung eingeordnet [B].
01 Ansaugkammer mit Jalousieklappe, Ausführung gemäß Leittext 01.430.LT.07
Volumenstrom 39800 m³/h; Klappenleckage Klasse 4, Rahmen Klasse B nach DIN EN 1751; Wetterschutzgitter Anströmgeschwindigkeit höchstens 2,0 m/s.
02 Vorfilterkammer (1. Filterstufe), Ausführung gemäß Leittext 01.430.LT.08
Volumenstrom 39800 m³/h; Filterendwiderstand 200 Pa; Bemessung mit dem Mittelwert aus Anfangs- und Wechseldruckverlust; Filterfläche mindestens 10 m² je m² Gerätequerschnitt.
03 Wärmerückgewinnungskammer, Ausführung gemäß Leittext 01.430.LT.09
Volumenstrom 39800 m³/h; Kreislaufverbund mit Solemedium; Gegenstromschaltung nach VDI 2071; Helium-Dichtheitsprüfung mit Protokoll. Medium Glycol N 25%, Gefrierbeginn −12 °C, Eisbrei bis −18 °C zulässig [U].
08 Adiabatik- und Rückkühlkammer, Ausführung gemäß Leittext 01.430.LT.54
Volumenstrom 39800 m³/h; Rückkühler vor dem WRG-Register, Abluftventilator saugend nach den Registern; Aerosolfreiheit nachzuweisen; ausgewiesene Wassermenge ist die Verdunstungsmenge ohne Abschlämmung.
10 Schalldämpferteil, Ausführung gemäß Leittext 01.430.LT.14
Volumenstrom 39800 m³/h; Kulissenstärke 240 mm (Kulissen unter 240 mm sind akustisch nicht geeignet), Kulissenspalt aus der Berechnung, Kulissen wartungsseitig ausziehbar. Zwei Stück je Luftseite, unmittelbar saug- und druckseitig am Ventilator. Berechnete Einfügungsdämpfung je Oktavband (63/125/250/500/1000/2000/4000/8000 Hz) [B]: 7/17/35/45/46/45/42/29 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 39800 m³/h; freilaufendes Rad mit Frequenzumrichter; Drehzahlreserve mindestens 10 %; Volumenstrommessung an der Einlaufdüse mit einer Abweichung von höchstens ±3 %. Berechneter Schallleistungspegel des Ventilators 92.8 dB [B] — LINEAR, nicht A-bewertet — nach dem Näherungsverfahren für Radialventilatoren L_WV = L_WSM + 10·lg(q_v) + 20·lg(Δp_t) mit L_WSM = 24 dB (Hochleistungs-Radialventilator rückwärtsgekrümmt im Wirkungsgradoptimum; am Herstellernachweis kalibriert). Nach Gehäusedämmung verbleiben rechnerisch 69.8 dB [B]; die Gehäusedämmung je Oktavband (63/125/250/500/1000/2000/4000/8000 Hz) beträgt 9/11/20/22/23/27/35/40 dB [A]. Der Bieter weist seine tatsächlichen Werte je Oktavband nach Herstellerangabe nach, getrennt für Ventilator und Ventilatorkammer nach Gehäusedämmung.
12 Ausblaskammer mit Jalousieklappe, Ausführung gemäß Leittext 01.430.LT.17
Volumenstrom 39800 m³/h; Klappen wie Ansaugkammer.
13 Beleuchtung und Schaugläser, Ausführung gemäß Leittext 01.430.LT.19
Volumenstrom 39800 m³/h; Beleuchtungseinheiten und Schaugläser in allen Wartungs- und Funktionskammern.
14 Baumuster- und Werksprüfung, Ausführung gemäß Leittext 01.430.LT.21
Volumenstrom 39800 m³/h; Baumusterprüfungen für die hygienische und technische Eignung nach DIN 1946-4 und VDI 6022 sowie Werksabnahme mit Niederspannungsprüfung und Ventilator-Leistungskontrolle.
Filterklasse, gefordert ISO ePM1 ≥ 55 % [U], angeboten: '....................................................' (ePM1 %)

Rückwärmzahl Φ nach DIN EN 13053:2012, gefordert mindestens 75 %, angeboten: '....................................................' (%)

Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)
Menge: 1,000 St
DIN 276-2018 / IBP: 433
Bauabschnitte / Kostenträger: 433

*Hinweis: Geräteskizze:*
Geräteskizze:

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
**1.1.1.7.20 Gerätegrundrahmen zum Gerät L0700**
Gerätegrundrahmen zum Gerät L0700
Ausführung, Qualität und Nachweis gemäß Leittext 01.430.LT.02 in Abschnitt A.
Der Leittext hat Vorrang vor allen Kurzangaben.
Grundrahmen als Fundament für RLT-Geräte und zur Vermeidung von Körperschallübertragung durch den Fußboden.
Menge: 1,000 St
DIN 276-2018 / IBP: 433
Bauabschnitte / Kostenträger: 433

**1.1.1.7.30 Schwingungsisolierung als Unterlage zum Gerät L0700**
*** Leitbeschreibung
Schwingungsisolierung als Unterlage zum Gerät L0700
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0700*
Schwingungsisolierung (Gummi) zum Gerät L0700
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.1.7.40 Entwässerung für Tropfwasser / Reinigungsstutzen (DN 40)**
Entwässerung für Tropfwasser / Reinigungsstutzen (DN 40)
Ausführung, Qualität und Nachweis gemäß Leittext 01.430.LT.28 in Abschnitt A.
Der Leittext hat Vorrang vor allen Kurzangaben.
Bestehend aus Entwässerungsleitungen aus Kunststoff-HT-Rohr DN 40, einschließlich 50 % Form- und Verbindungsstücke und Befestigungsmaterial (Schellen, Schrauben, Dübel). Anschluss an Sondersiphon DN 40.
Menge: 30,000 M
DIN 276-2018 / IBP: 433
Bauabschnitte / Kostenträger: 433

**1.1.1.7.50 Sondersiphon (für RLT-Gerät Druckseite)**
Sondersiphon (für RLT-Gerät Druckseite)
Ausführung, Qualität und Nachweis gemäß Leittext 01.430.LT.30 in Abschnitt A.
Der Leittext hat Vorrang vor allen Kurzangaben.
Füllbarer Siphon zur Entwässerung von RLT-Geräten im Bereich der Kühler, Befeuchter oder anderer Nassbereiche mit Überdruck gegenüber der Umgebung.
Variable Ablaufanordnung und veränderliche Einbauhöhe, Schraubdeckel zur Füllung und zu Revisionszwecken.
Menge: 2,000 St
DIN 276-2018 / IBP: 433
Bauabschnitte / Kostenträger: 433

**1.1.1.7.60 Sondersiphon (für RLT-Gerät Saugseite)**
Sondersiphon (für RLT-Gerät Saugseite)
Ausführung, Qualität und Nachweis gemäß Leittext 01.430.LT.31 in Abschnitt A.
Der Leittext hat Vorrang vor allen Kurzangaben.
Selbstfüllender und selbstschließender Siphon zur Entwässerung von RLT-Geräten im Bereich der Kühler, Befeuchter oder anderer Nassbereiche mit Unterdruck gegenüber der Umgebung.
Mit eingelegter Schwimmerkugel als Rückschlagventil, Schraubdeckel zu Revisionszwecken.
Menge: 2,000 St
DIN 276-2018 / IBP: 433
Bauabschnitte / Kostenträger: 433

**1.1.1.7.70 Zulage für die Rauchdichtigkeit der Jalousieklappen zum Gerät L0700**
Zulage für die Rauchdichtigkeit der Jalousieklappen zum Gerät L0700
Ausführung, Qualität und Nachweis gemäß Leittext 01.430.LT.33 in Abschnitt A.
Der Leittext hat Vorrang vor allen Kurzangaben.
Gehäuse-Leckluftstrom gemäß DIN EN 1751, Klasse C. Leckluftstrom bei geschlossener Klappe bei einer Druckdifferenz von 40 Pa höchstens 200 m³/h je Quadratmeter.
Menge: 1,000 St
DIN 276-2018 / IBP: 433
Bauabschnitte / Kostenträger: 433

**1.1.1.7.80 Werksprüfung der Geräte zum Gerät L0700**
Werksprüfung der Geräte zum Gerät L0700
Ausführung, Qualität und Nachweis gemäß Leittext 01.430.LT.34 in Abschnitt A.
Der Leittext hat Vorrang vor allen Kurzangaben.
Vor Auslieferung der Geräte sind eine Funktions- und Qualitätsprüfung im Herstellerwerk vorzunehmen. Dazu gehören die Messungen der Ventilatorsysteme je Luftstrang, insbesondere Luftvolumenstrom, Leistungsaufnahme und Schallpegel.
Menge: 1,000 St
DIN 276-2018 / IBP: 433
Bauabschnitte / Kostenträger: 433

**1.1.1.7.90 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 3.OG (ca. 15 m über 0,00) in entsprechender Größe abgestellt und seitlich in die Technikzentrale im 4.OG (Einbringöffnung B x H ca. 3,50 x 4,00 m) verbracht werden, bevor die nächste Komponente auf das Dach verbracht werden kann. Innerhalb der Technikzentrale bis zum Aufstellort beträgt der Transportweg bis zu max. ca. 40 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.40 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.1.7.100 Schutz der Gerätekuben nach erfolgter Montage mit Folie und Resopal- oder Holzfaserplatten gegen mechanische Beschädigungen durch Folgegewerke wie Schweißarbeiten, Montagen etc.. Inkl. Entfernung und Entsorgung dieses Schutzes vor der Erstinbetriebnahme.**
Menge: 1,000 St
DIN 276-2018 / IBP: 433
Bauabschnitte / Kostenträger: 433

**1.1.1.7.110 Reinigung Lüftungsgeräte**
Reinigung Lüftungsgeräte
Vor der Inbetriebnahme sind die Lüftungsgeräte innen und außen einer gründlichen Nass-Reinigung zu unterziehen.
Die Reinigungsleistung ist von der örtlichen Bauüberwachung abzunehmen und im Bautagebuch zu dokumentieren.

Kalkulationsbasis
Sind die im Leistungsverzeichnis im Titel "Zuluftgeräte"
beschriebenen RLT-Anlagen: L0700_ABL-U1-E3
Menge: 1,000 St
DIN 276-2018 / IBP: 431
Bauabschnitte / Kostenträger: 433

**1.1.1.7.120 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 431
Bauabschnitte / Kostenträger: 433

**1.1.1.7.130 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 431
Bauabschnitte / Kostenträger: 433

**1.1.1.7.140 Inbetriebsetzung zum Gerät L0700**
Inbetriebsetzung zum Gerät L0700
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.1.8 SO3_L0900_ABL-U1-E3

*Hinweis: Leitbeschreibung RLT Gerät zum Gerät L0900*
Leitbeschreibung RLT Gerät zum Gerät L0900
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0900 (T2, ohne Vergütung)*
Pflichtangaben des Bieters zum Gerät L0900 (T2, ohne Vergütung)
SFP_Angebot nach DIN EN 16798-3 als Anlagenwert, Φ_Angebot nach DIN EN 13053, elektrische Gesamtanschlussleistung sowie Fabrikat und Typ zur Identifikation.
Nachweis durch Herstellerdatenblatt und Eurovent-Zertifikat oder gleichwertig. Fehlende Angaben werden mit den Referenzwerten gewertet.

**1.1.1.8.10 Abluft L0900, 39800 m³/h, SFP 1530**
SO3 · L0900 · SO3_L0900_ABL-U1-E3
Bauwerk SO3 · GA-Nr. L0900 · Kategorie Zentralgerät · Luftart Abluft · Aufstellungsort Somatik 3 / E4 · Raum-Nr. — · Raumbezeichnung RLT SOM3.
Geometrie und Bemessung: Anrechenbarer Volumenstrom 39800 m³/h [U]; Gerätemaße B×H 2.685 × 2.685 m; Baulänge 11490 mm; Anströmquerschnitt 7.21 m²; Anströmgeschwindigkeit 1.53 m/s; 1 Ventilatoreinheiten mit ebenso vielen Frequenzumrichtern [B].
Anströmgeschwindigkeits-Wächter [B] (Wirtschaftlichkeitsoptimum der WRG nach anerkannten fachtechnischen Regeln): zulässiges Band 0.8 bis 2.11 m/s (untere Grenze: Wirtschaftlichkeitsoptimum fest; obere Grenze: SFP-Klasse 3 = 1.250 W/(m³/s) nach DIN EN 16798-3, aus dem Gesamtdruckverlust dieser Anlage hergeleitet) — die Anströmgeschwindigkeit dieser Anlage liegt innerhalb des Bandes.
Druckverlust und Leistung: Druckverlust Gerät intern 534 Pa [B]; Druckverlust Kanalnetz 476 Pa [U]; Druckverlust gesamt 1010 Pa [B]; elektrische Ventilatorleistung 16.91 kW [B]; SFP-Einzelwert der Anlage 1530 W/(m³/s) [B].
Medien und Anschlussleistungen: Filter ePM1 (1. Stufe), WRG-Register, Adiabatik- und Rückkühlkammer, Schalldämpfer, Ventilator mit Frequenzumrichter, Schalldämpfer [B]; Gewicht 9335 kg [B].
Komponentenkette in Luftrichtung: Filter ePM1 · WRG-Register · adiabate Fortluftkühlung · Schalldämpfer · Ventilator · Schalldämpfer.
Der Druckverlust im Gerät ist der auf den Bemessungsvolumenstrom skalierte Nennwert; die elektrische Leistung folgt aus q_v mal Gesamtdruckverlust geteilt durch den Systemwirkungsgrad.
Geräteschematischer Aufbau (Prinzipdarstellung, nicht maßstäblich): Filter ePM1 (1. Stufe) → WRG-Register → Adiabatik- und Rückkühlkammer → Schalldämpfer → Ventilator mit Frequenzumrichter → Schalldämpfer
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 1 thermodynamische Luftbehandlung eingeordnet [B].
01 Ansaugkammer mit Jalousieklappe, Ausführung gemäß Leittext 01.430.LT.07
Volumenstrom 39800 m³/h; Klappenleckage Klasse 4, Rahmen Klasse B nach DIN EN 1751; Wetterschutzgitter Anströmgeschwindigkeit höchstens 2,0 m/s.
02 Vorfilterkammer (1. Filterstufe), Ausführung gemäß Leittext 01.430.LT.08
Volumenstrom 39800 m³/h; Filterendwiderstand 200 Pa; Bemessung mit dem Mittelwert aus Anfangs- und Wechseldruckverlust; Filterfläche mindestens 10 m² je m² Gerätequerschnitt.
03 Wärmerückgewinnungskammer, Ausführung gemäß Leittext 01.430.LT.09
Volumenstrom 39800 m³/h; Kreislaufverbund mit Solemedium; Gegenstromschaltung nach VDI 2071; Helium-Dichtheitsprüfung mit Protokoll. Medium Glycol N 25%, Gefrierbeginn −12 °C, Eisbrei bis −18 °C zulässig [U].
08 Adiabatik- und Rückkühlkammer, Ausführung gemäß Leittext 01.430.LT.54
Volumenstrom 39800 m³/h; Rückkühler vor dem WRG-Register, Abluftventilator saugend nach den Registern; Aerosolfreiheit nachzuweisen; ausgewiesene Wassermenge ist die Verdunstungsmenge ohne Abschlämmung.
10 Schalldämpferteil, Ausführung gemäß Leittext 01.430.LT.14
Volumenstrom 39800 m³/h; Kulissenstärke 240 mm (Kulissen unter 240 mm sind akustisch nicht geeignet), Kulissenspalt aus der Berechnung, Kulissen wartungsseitig ausziehbar. Zwei Stück je Luftseite, unmittelbar saug- und druckseitig am Ventilator. Berechnete Einfügungsdämpfung je Oktavband (63/125/250/500/1000/2000/4000/8000 Hz) [B]: 7/17/35/45/46/45/42/29 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 39800 m³/h; freilaufendes Rad mit Frequenzumrichter; Drehzahlreserve mindestens 10 %; Volumenstrommessung an der Einlaufdüse mit einer Abweichung von höchstens ±3 %. Berechneter Schallleistungspegel des Ventilators 92.5 dB [B] — LINEAR, nicht A-bewertet — nach dem Näherungsverfahren für Radialventilatoren L_WV = L_WSM + 10·lg(q_v) + 20·lg(Δp_t) mit L_WSM = 24 dB (Hochleistungs-Radialventilator rückwärtsgekrümmt im Wirkungsgradoptimum; am Herstellernachweis kalibriert). Nach Gehäusedämmung verbleiben rechnerisch 69.5 dB [B]; die Gehäusedämmung je Oktavband (63/125/250/500/1000/2000/4000/8000 Hz) beträgt 9/11/20/22/23/27/35/40 dB [A]. Der Bieter weist seine tatsächlichen Werte je Oktavband nach Herstellerangabe nach, getrennt für Ventilator und Ventilatorkammer nach Gehäusedämmung.
12 Ausblaskammer mit Jalousieklappe, Ausführung gemäß Leittext 01.430.LT.17
Volumenstrom 39800 m³/h; Klappen wie Ansaugkammer.
13 Beleuchtung und Schaugläser, Ausführung gemäß Leittext 01.430.LT.19
Volumenstrom 39800 m³/h; Beleuchtungseinheiten und Schaugläser in allen Wartungs- und Funktionskammern.
14 Baumuster- und Werksprüfung, Ausführung gemäß Leittext 01.430.LT.21
Volumenstrom 39800 m³/h; Baumusterprüfungen für die hygienische und technische Eignung nach DIN 1946-4 und VDI 6022 sowie Werksabnahme mit Niederspannungsprüfung und Ventilator-Leistungskontrolle.
Filterklasse, gefordert ISO ePM1 ≥ 55 % [U], angeboten: '....................................................' (ePM1 %)

Rückwärmzahl Φ nach DIN EN 13053:2012, gefordert mindestens 75 %, angeboten: '....................................................' (%)

Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)
Menge: 1,000 St
DIN 276-2018 / IBP: 433
Bauabschnitte / Kostenträger: 433

*Hinweis: Geräteskizze:*
Geräteskizze:

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
**1.1.1.8.20 Gerätegrundrahmen zum Gerät L0900**
Gerätegrundrahmen zum Gerät L0900
Ausführung, Qualität und Nachweis gemäß Leittext 01.430.LT.02 in Abschnitt A.
Der Leittext hat Vorrang vor allen Kurzangaben.
Grundrahmen als Fundament für RLT-Geräte und zur Vermeidung von Körperschallübertragung durch den Fußboden.
Menge: 1,000 St
DIN 276-2018 / IBP: 433
Bauabschnitte / Kostenträger: 433

**1.1.1.8.30 Schwingungsisolierung als Unterlage zum Gerät L0900**
*** Leitbeschreibung
Schwingungsisolierung als Unterlage zum Gerät L0900
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0900*
Schwingungsisolierung (Gummi) zum Gerät L0900
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.1.8.40 Entwässerung für Tropfwasser / Reinigungsstutzen (DN 40)**
Entwässerung für Tropfwasser / Reinigungsstutzen (DN 40)
Ausführung, Qualität und Nachweis gemäß Leittext 01.430.LT.28 in Abschnitt A.
Der Leittext hat Vorrang vor allen Kurzangaben.
Bestehend aus Entwässerungsleitungen aus Kunststoff-HT-Rohr DN 40, einschließlich 50 % Form- und Verbindungsstücke und Befestigungsmaterial (Schellen, Schrauben, Dübel). Anschluss an Sondersiphon DN 40.
Menge: 15,000 M
DIN 276-2018 / IBP: 433
Bauabschnitte / Kostenträger: 433

**1.1.1.8.50 Sondersiphon (für RLT-Gerät Druckseite)**
Sondersiphon (für RLT-Gerät Druckseite)
Ausführung, Qualität und Nachweis gemäß Leittext 01.430.LT.30 in Abschnitt A.
Der Leittext hat Vorrang vor allen Kurzangaben.
Füllbarer Siphon zur Entwässerung von RLT-Geräten im Bereich der Kühler, Befeuchter oder anderer Nassbereiche mit Überdruck gegenüber der Umgebung.
Variable Ablaufanordnung und veränderliche Einbauhöhe, Schraubdeckel zur Füllung und zu Revisionszwecken.
Menge: 1,000 St
DIN 276-2018 / IBP: 433
Bauabschnitte / Kostenträger: 433

**1.1.1.8.60 Sondersiphon (für RLT-Gerät Saugseite)**
Sondersiphon (für RLT-Gerät Saugseite)
Ausführung, Qualität und Nachweis gemäß Leittext 01.430.LT.31 in Abschnitt A.
Der Leittext hat Vorrang vor allen Kurzangaben.
Selbstfüllender und selbstschließender Siphon zur Entwässerung von RLT-Geräten im Bereich der Kühler, Befeuchter oder anderer Nassbereiche mit Unterdruck gegenüber der Umgebung.
Mit eingelegter Schwimmerkugel als Rückschlagventil, Schraubdeckel zu Revisionszwecken.
Menge: 2,000 St
DIN 276-2018 / IBP: 433
Bauabschnitte / Kostenträger: 433

**1.1.1.8.70 Zulage für die Rauchdichtigkeit der Jalousieklappen zum Gerät L0900**
Zulage für die Rauchdichtigkeit der Jalousieklappen zum Gerät L0900
Ausführung, Qualität und Nachweis gemäß Leittext 01.430.LT.33 in Abschnitt A.
Der Leittext hat Vorrang vor allen Kurzangaben.
Gehäuse-Leckluftstrom gemäß DIN EN 1751, Klasse C. Leckluftstrom bei geschlossener Klappe bei einer Druckdifferenz von 40 Pa höchstens 200 m³/h je Quadratmeter.
Menge: 1,000 St
DIN 276-2018 / IBP: 433
Bauabschnitte / Kostenträger: 433

**1.1.1.8.80 Werksprüfung der Geräte zum Gerät L0900**
Werksprüfung der Geräte zum Gerät L0900
Ausführung, Qualität und Nachweis gemäß Leittext 01.430.LT.34 in Abschnitt A.
Der Leittext hat Vorrang vor allen Kurzangaben.
Vor Auslieferung der Geräte sind eine Funktions- und Qualitätsprüfung im Herstellerwerk vorzunehmen. Dazu gehören die Messungen der Ventilatorsysteme je Luftstrang, insbesondere Luftvolumenstrom, Leistungsaufnahme und Schallpegel.
Menge: 1,000 St
DIN 276-2018 / IBP: 433
Bauabschnitte / Kostenträger: 433

**1.1.1.8.90 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 3.OG (ca. 15 m über 0,00) in entsprechender Größe abgestellt und seitlich in die Technikzentrale im 4.OG (Einbringöffnung B x H ca. 3,50 x 4,00 m) verbracht werden, bevor die nächste Komponente auf das Dach verbracht werden kann. Innerhalb der Technikzentrale bis zum Aufstellort beträgt der Transportweg bis zu max. ca. 40 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.40 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.1.8.100 Schutz der Gerätekuben nach erfolgter Montage mit Folie und Resopal- oder Holzfaserplatten gegen mechanische Beschädigungen durch Folgegewerke wie Schweißarbeiten, Montagen etc.. Inkl. Entfernung und Entsorgung dieses Schutzes vor der Erstinbetriebnahme.**
Menge: 1,000 St
DIN 276-2018 / IBP: 433
Bauabschnitte / Kostenträger: 433

**1.1.1.8.110 Reinigung Lüftungsgeräte**
Reinigung Lüftungsgeräte
Vor der Inbetriebnahme sind die Lüftungsgeräte innen und außen einer gründlichen Nass-Reinigung zu unterziehen.
Die Reinigungsleistung ist von der örtlichen Bauüberwachung abzunehmen und im Bautagebuch zu dokumentieren.

Kalkulationsbasis
Sind die im Leistungsverzeichnis im Titel "Zuluftgeräte"
beschriebenen RLT-Anlagen: L0900_ABL-U1-E3
Menge: 1,000 St
DIN 276-2018 / IBP: 431
Bauabschnitte / Kostenträger: 433

**1.1.1.8.120 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 431
Bauabschnitte / Kostenträger: 433

**1.1.1.8.130 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 431
Bauabschnitte / Kostenträger: 433

**1.1.1.8.140 Inbetriebsetzung zum Gerät L0900**
Inbetriebsetzung zum Gerät L0900
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.1.9 Hydraulikmodul HVM

*Hinweis: Leitbeschreibung Kreislaufverbundsystem / Hydraulische Versorgungseinheit (HVM)*
Leitbeschreibung Kreislaufverbundsystem / Hydraulische Versorgungseinheit (HVM)
Angabeposition ohne Preisfeld. Diese Position dient allein der Strukturierung und Beschreibung; sie wird nicht bepreist und geht nicht in die Wertung ein.
Ausführung, Qualität und Nachweis gemäß Leittext 01.430.LT.51 in Abschnitt A. Der Leittext hat Vorrang vor allen Kurzangaben.

*Hinweis: Leitbeschreibung Frequenzumrichter Solepumpen*
Leitbeschreibung Frequenzumrichter Solepumpen
Angabeposition ohne Preisfeld. Diese Position dient allein der Strukturierung und Beschreibung; sie wird nicht bepreist und geht nicht in die Wertung ein.
Ausführung, Qualität und Nachweis gemäß Leittext 01.430.LT.52 in Abschnitt A. Der Leittext hat Vorrang vor allen Kurzangaben.

**1.1.1.9.10 Hydraulikmodul KVS, 24.56 m³/h, DN 100, Doppelpumpe m. FU**
Hydraulikmodul KVS — Wärmeverbund SO3 L0300 + L0400 + L0500 + L0700 + L0900
Ausführung gemäß Leittext 01.430.LT.51; Frequenzumrichter gemäß Leittext 01.430.LT.52. Der Leittext hat Vorrang vor allen Kurzangaben.
Dieses Modul versorgt sämtliche Geräte des Wärmeverbundes gemeinsam — sowohl die obere als auch die untere Aufstellebene. Je Wärmeverbund ist genau ein Hydraulikmodul vorzusehen; eine Aufteilung nach Ebenen ist nicht zulässig.
Förderstrom Auslegungsfall (Winter) 24.56 m³/h [B]; dimensionierender Förderstrom (Sommerbetrieb, Faktor 1,2) 29.47 m³/h [B]; Anschluss DN 100 [B] — die bauseitige Verbindungsverrohrung zwischen den Registern ist erfahrungsgemäß eine Nennweite größer auszuführen [A].
Druckverlust Auslegungsfall 470 kPa, dimensionierender Druckverlust 677 kPa [B] (Summe aus Register Zuluftseite, Leistungsregelventil, Register Abluftseite, bauseitiger Verbindungsverrohrung, Versorgungsmodul und Kombiventilen; Sommerbetrieb quadratisch skaliert). Pumpenleistung elektrisch je Pumpe 6096 W, installierte Gesamtleistung 12192 W [B] (2 Pumpen, jede für mindestens 66 % des Förderstroms — teilweise Redundanz).
Druckunabhängige Regel- und Abgleichventile (PICV): 5 Stück [B], je ein Ventil für jedes an diesen Verbund angeschlossene Register (Zuluft- und Abluftseite, obere und untere Ebene). Wirkweise und Anforderungen gemäß Leittext 01.430.LT.51; Montage am zugeordneten Register bauseits.
Membranausdehnungsgefäß bemessen auf den Gesamtwasserinhalt dieses Verbundes einschließlich der bauseitigen Verbindungsverrohrung zwischen Zuluft- und Abluftgerät (tatsächliche Trassenlänge und Nennweite sind zugrunde zu legen); erforderlicher Nutzinhalt rund 80 Liter [A] — vom Bieter für das tatsächliche Anlagenvolumen zu prüfen. Ein zusätzliches Ausdehnungsgefäß außerhalb des Moduls ist wegen der Wartungs- und Folgekosten unzulässig.
Trägerkonstruktion zerlegbar entsprechend den Einbringverhältnissen, Auffangwanne aus nichtrostendem Stahl 1.4301 mit Leckagesensor, Rohrleitungen bis einschließlich DN 65 aus Kupfer nach DIN EN 1057 (gelötet oder verpresst), ab DN 80 aus geschweißtem Stahlrohr, zwingend pulverbeschichtet, Kältedämmung nach DIN 4140 mindestens 19 mm dampfdiffusionsdicht.
Solepumpen als Trockenläufer-Doppelpumpe, 2 Stück, IE3, Betrieb über Frequenzumrichter; Leistungsregelventil als Dreiwegeventil PN 16 mit Sollwertführung; Volumenstrommessung über Durchflussmengenmesser mit 0–10-V-Signal an die Regelung sowie Schwebekörper-Durchflussanzeige; Membranausdehnungsgefäß und Sicherheitsventil (Ansprechdruck 8 bar); Mindestdruckwächter 1,2 bis 1,5 bar; Absperr-, Entleer- und Entlüftungsarmaturen; Schmutzfänger, Rückschlagklappen, Manometer, Thermometer; vollständig montiert, verdrahtet und werksgeprüft.
Wärmeträgermedium Glycol N 25 %, Gefrierbeginn −12 °C; Anlage vor dem Befüllen fachgerecht zu spülen, Medium vorgemischt einzufüllen.
Die elektrische Leistung der Solepumpen erhält keine eigene Vergütungsposition; sie ist nachrichtlich in der Anschlussleistung geführt.
Anschlussdimensionen Vorerhitzer/Kühler/Nacherhitzer (Vordimensionierung, umgerechnet auf aktuellen Volumenstrom v261; Zielgeschwindigkeit 1,0 m/s, Blasius-Reibungsansatz, noch nicht mit dem tatsächlichen Rohrnetz abgeglichen) [A]: Vorerhitzer PWW 40/25, 144.4 kW, DN 100, 0.74 m/s, Δp 40.6 Pa; Kühler PKW 6/12, 470.2 kW, DN 250, 1.16 m/s, Δp 37.1 Pa; Nacherhitzer PWW 45/30, 188.9 kW, DN 65, 0.82 m/s, Δp 84.3 Pa.
Fabrikat und Typ: vom Bieter einzutragen.
Menge: 1,000 St
DIN 276-2018 / IBP: 433
Bauabschnitte / Kostenträger: 433

**1.1.1.9.20 Anlieferung/Montage Hydraulikmodul**
Anlieferung/Montage Hydraulikmodul
des vorgenannten WRG Hydraulikmoduls frei Baustelle, Abladen, Transport zum Aufstellungsort und Montage am Aufstellort.
Der Transport der von der Entladestelle bis zur Einbringöffnung erfolgt ggf. über unbefestigtes Gelände. Dies ist bei der Wahl des Transportmittel (z.B. Radlader) und bei Sicherung und des Schutzes des Transportgutes zu berücksichtigen.

Einbringsituation
Die Geräteeinbringung erfolgt mit dem Kran auf die zur Verfügung stehende Fläche von ca. 10 m² auf dem Dach des Gebäudes im 3.OG (ca. 15 m über 0,00) und seitlich in die Technikzentrale im 4.OG (Einbringöffnung B x H ca. 3,50 x 4,00 m). Innerhalb der Technikzentrale bis zum Aufstellort beträgt der Transportweg bis zu max. ca. 30 m.

Hinweis:
Folgende Aufwendungen sind einzukalkulieren:
-  Für die Anfahrt ist zu beachten, dass die Wege nicht befestigt sind. Es sind entsprechende Abstützungen zu berücksichtigen
-  Maßnahmen zum Schutz der Außenanlagen, Gebäudefassaden
-  Kran, Hebezeuge, Hilfsgerüste, Hilfsmittel für Geräteeinbringung,
-  Transport innerhalb der Technikzentrale bis 30 m bis zum Aufstellungsort und Montage am Aufstellort
-  Schutzmaßnahmen in Form von Lastverteilplatten zum Schutz und Reduzierung der Flächenbelastung des Estrich-Fußbodens in der Technikzentrale
Menge: 1,000 St

**1.1.1.9.30 Schutz der Gerätekuben nach erfolgter Montage mit Folie und Resopal- oder Holzfaserplatten gegen mechanische Beschädigungen durch Folgegewerke wie Schweißarbeiten, Montagen etc.. Inkl. Entfernung und Entsorgung dieses Schutzes vor der Erstinbetriebnahme.**
Menge: 1,000 St
DIN 276-2018 / IBP: 433
Bauabschnitte / Kostenträger: 433

##### 1.1.2 Anlagenverbund 2 — Versorgungszentrum (VSZ) L0100+L0200+HVM

###### 1.1.2.1 VSZ_L0100_ZUL-E1-Küche

*Hinweis: Leitbeschreibung RLT Gerät zum Gerät L0100*
Leitbeschreibung RLT Gerät zum Gerät L0100
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0100 (T2, ohne Vergütung)*
Pflichtangaben des Bieters zum Gerät L0100 (T2, ohne Vergütung)
SFP_Angebot nach DIN EN 16798-3 als Anlagenwert, Φ_Angebot nach DIN EN 13053, elektrische Gesamtanschlussleistung sowie Fabrikat und Typ zur Identifikation.
Nachweis durch Herstellerdatenblatt und Eurovent-Zertifikat oder gleichwertig. Fehlende Angaben werden mit den Referenzwerten gewertet.

**1.1.2.1.10 Zuluft L0100, 19200 m³/h, SFP 1547**
VSZ · L0100 · VSZ_L0100_ZUL-E1-Kuche
Bauwerk VSZ · GA-Nr. L0100 · Kategorie Zentralgerät · Luftart Zuluft · Aufstellungsort VSZ / E2 · Raum-Nr. — · Raumbezeichnung Technik.
Geometrie und Bemessung: Anrechenbarer Volumenstrom 19200 m³/h [U]; Gerätemaße B×H 2.025 × 2.025 m; Baulänge 14130 mm; Anströmquerschnitt 4.1 m²; Anströmgeschwindigkeit 1.3 m/s; 1 Ventilatoreinheiten mit ebenso vielen Frequenzumrichtern [B].
Anströmgeschwindigkeits-Wächter [B] (Wirtschaftlichkeitsoptimum der WRG nach anerkannten fachtechnischen Regeln): zulässiges Band 0.8 bis 1.65 m/s (untere Grenze: Wirtschaftlichkeitsoptimum fest; obere Grenze: SFP-Klasse 3 = 1.250 W/(m³/s) nach DIN EN 16798-3, aus dem Gesamtdruckverlust dieser Anlage hergeleitet) — die Anströmgeschwindigkeit dieser Anlage liegt innerhalb des Bandes.
Druckverlust und Leistung: Druckverlust Gerät intern 674 Pa [B]; Druckverlust Kanalnetz 390 Pa [U]; Druckverlust gesamt 1064 Pa [B]; elektrische Ventilatorleistung 8.25 kW [B]; SFP-Einzelwert der Anlage 1547 W/(m³/s) [B].
Medien und Anschlussleistungen: Filtertrockenhaltung, Filter ePM1 (1. Stufe), WRG-Register, Schalldämpfer, Ventilator mit Frequenzumrichter, Schalldämpfer, Vorerhitzer, Kühler, Nacherhitzer, Filter ePM1 hoch (2. Stufe) [B]; Gewicht 7621 kg [B].
Komponentenkette in Luftrichtung: Filtertrocknung · Filter ePM1 · WRG-Register · Schalldämpfer · Ventilator · Schalldämpfer · Vorerhitzer · Kühler · Nacherhitzer · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Filtertrockenhaltung → Filter ePM1 (1. Stufe) → WRG-Register → Schalldämpfer → Ventilator mit Frequenzumrichter → Schalldämpfer → Vorerhitzer → Kühler → Nacherhitzer → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 3 thermodynamische Luftbehandlungen eingeordnet [B].
01 Ansaugkammer mit Jalousieklappe, Ausführung gemäß Leittext 01.430.LT.07
Volumenstrom 19200 m³/h; Klappenleckage Klasse 4, Rahmen Klasse B nach DIN EN 1751; Wetterschutzgitter Anströmgeschwindigkeit höchstens 2,0 m/s.
02 Vorfilterkammer (1. Filterstufe), Ausführung gemäß Leittext 01.430.LT.08
Volumenstrom 19200 m³/h; Filterendwiderstand 200 Pa; Bemessung mit dem Mittelwert aus Anfangs- und Wechseldruckverlust; Filterfläche mindestens 10 m² je m² Gerätequerschnitt.
03 Wärmerückgewinnungskammer, Ausführung gemäß Leittext 01.430.LT.09
Volumenstrom 19200 m³/h; Kreislaufverbund mit Solemedium; Gegenstromschaltung nach VDI 2071; Helium-Dichtheitsprüfung mit Protokoll. Medium Glycol N 25%, Gefrierbeginn −12 °C, Eisbrei bis −18 °C zulässig [U].
04 Lufterhitzerkammer (Vorerhitzer), Ausführung gemäß Leittext 01.430.LT.10
Volumenstrom 19200 m³/h; Medium PWW 40/25 °C NT, Spreizung höchstens 15 K [U]; Ovalrohrregister, Lamellenabstand mindestens 2,0 mm. Unmittelbar danach Spannrahmen für den Frostschutzthermostat.
05 Kühlerkammer, Ausführung gemäß Leittext 01.430.LT.11
Volumenstrom 19200 m³/h; Medium PKW 6/12 °C [U]; Lamellenabstand mindestens 2,5 mm, epoxydbeschichtet; Kondensatwanne 1.4301, verlängert für die Nachrüstbarkeit eines Tropfenabscheiders.
06 Nacherhitzerkammer (Entfeuchtungsbetrieb), Ausführung gemäß Leittext 01.430.LT.10
Volumenstrom 19200 m³/h; Medium PWW 40/25 °C NT [U], Spreizung höchstens 15 K; RUNDROHRregister, Lamellenabstand mindestens 2,0 mm. Ovalrohr ist bei den kleinen Leistungen von Vor- und Nacherhitzern nicht geeignet und nicht gefordert; Ovalrohr bleibt Kühler- und WRG-Registern vorbehalten. Ausführung im Übrigen wie Vorerhitzer.
10 Schalldämpferteil, Ausführung gemäß Leittext 01.430.LT.14
Volumenstrom 19200 m³/h; Kulissenstärke 240 mm (Kulissen unter 240 mm sind akustisch nicht geeignet), Kulissenspalt aus der Berechnung, Kulissen wartungsseitig ausziehbar. Zwei Stück je Luftseite, unmittelbar saug- und druckseitig am Ventilator. Berechnete Einfügungsdämpfung je Oktavband (63/125/250/500/1000/2000/4000/8000 Hz) [B]: 8/19/38/45/46/46/44/33 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 19200 m³/h; freilaufendes Rad mit Frequenzumrichter; Drehzahlreserve mindestens 10 %; Volumenstrommessung an der Einlaufdüse mit einer Abweichung von höchstens ±3 %. Berechneter Schallleistungspegel des Ventilators 89.8 dB [B] — LINEAR, nicht A-bewertet — nach dem Näherungsverfahren für Radialventilatoren L_WV = L_WSM + 10·lg(q_v) + 20·lg(Δp_t) mit L_WSM = 24 dB (Hochleistungs-Radialventilator rückwärtsgekrümmt im Wirkungsgradoptimum; am Herstellernachweis kalibriert). Nach Gehäusedämmung verbleiben rechnerisch 66.8 dB [B]; die Gehäusedämmung je Oktavband (63/125/250/500/1000/2000/4000/8000 Hz) beträgt 9/11/20/22/23/27/35/40 dB [A]. Der Bieter weist seine tatsächlichen Werte je Oktavband nach Herstellerangabe nach, getrennt für Ventilator und Ventilatorkammer nach Gehäusedämmung.
09 Filterkammer (2. Filterstufe), Ausführung gemäß Leittext 01.430.LT.16
Volumenstrom 19200 m³/h; Filterendwiderstand 200 Pa.
12 Ausblaskammer mit Jalousieklappe, Ausführung gemäß Leittext 01.430.LT.17
Volumenstrom 19200 m³/h; Klappen wie Ansaugkammer.
13 Beleuchtung und Schaugläser, Ausführung gemäß Leittext 01.430.LT.19
Volumenstrom 19200 m³/h; Beleuchtungseinheiten und Schaugläser in allen Wartungs- und Funktionskammern.
14 Baumuster- und Werksprüfung, Ausführung gemäß Leittext 01.430.LT.21
Volumenstrom 19200 m³/h; Baumusterprüfungen für die hygienische und technische Eignung nach DIN 1946-4 und VDI 6022 sowie Werksabnahme mit Niederspannungsprüfung und Ventilator-Leistungskontrolle.
Filterklasse, gefordert ISO ePM1 ≥ 55 % [U], angeboten: '....................................................' (ePM1 %)

Rückwärmzahl Φ nach DIN EN 13053:2012, gefordert mindestens 75 %, angeboten: '....................................................' (%)

Kvs-Wert und Ventilautorität des Erhitzerkreises, angeboten: '....................................................' (Kvs / a)

Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

*Hinweis: Geräteskizze:*
Geräteskizze:

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
**1.1.2.1.20 Gerätegrundrahmen zum Gerät L0100**
Gerätegrundrahmen zum Gerät L0100
Ausführung, Qualität und Nachweis gemäß Leittext 01.430.LT.02 in Abschnitt A.
Der Leittext hat Vorrang vor allen Kurzangaben.
Grundrahmen als Fundament für RLT-Geräte und zur Vermeidung von Körperschallübertragung durch den Fußboden.
Menge: 1,000 St
DIN 276-2018 / IBP: 433
Bauabschnitte / Kostenträger: 433

**1.1.2.1.30 Schwingungsisolierung als Unterlage zum Gerät L0100**
*** Leitbeschreibung
Schwingungsisolierung als Unterlage zum Gerät L0100
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0100*
Schwingungsisolierung (Gummi) zum Gerät L0100
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.2.1.40 Entwässerung für Tropfwasser / Reinigungsstutzen (DN 40) zum Gerät L01**
Entwässerung für Tropfwasser / Reinigungsstutzen (DN 40) zum Gerät L0100
Ausführung, Qualität und Nachweis gemäß Leittext 01.430.LT.28 in Abschnitt A.
Der Leittext hat Vorrang vor allen Kurzangaben.
Bestehend aus Entwässerungsleitungen aus Kunststoff-HT-Rohr DN 40, einschließlich 50 % Form- und Verbindungsstücke und Befestigungsmaterial (Schellen, Schrauben, Dübel). Anschluss an Sondersiphon DN 40.
Menge: 15,000 M
DIN 276-2018 / IBP: 433
Bauabschnitte / Kostenträger: 433

**1.1.2.1.50 Sondersiphon (für RLT-Gerät Druckseite) zum Gerät L0100**
Sondersiphon (für RLT-Gerät Druckseite) zum Gerät L0100
Ausführung, Qualität und Nachweis gemäß Leittext 01.430.LT.30 in Abschnitt A.
Der Leittext hat Vorrang vor allen Kurzangaben.
Füllbarer Siphon zur Entwässerung von RLT-Geräten im Bereich der Kühler, Befeuchter oder anderer Nassbereiche mit Überdruck gegenüber der Umgebung.
Variable Ablaufanordnung und veränderliche Einbauhöhe, Schraubdeckel zur Füllung und zu Revisionszwecken.
Menge: 1,000 St
DIN 276-2018 / IBP: 433
Bauabschnitte / Kostenträger: 433

**1.1.2.1.60 Sondersiphon (für RLT-Gerät Saugseite) zum Gerät L0100**
Sondersiphon (für RLT-Gerät Saugseite) zum Gerät L0100
Ausführung, Qualität und Nachweis gemäß Leittext 01.430.LT.31 in Abschnitt A.
Der Leittext hat Vorrang vor allen Kurzangaben.
Selbstfüllender und selbstschließender Siphon zur Entwässerung von RLT-Geräten im Bereich der Kühler, Befeuchter oder anderer Nassbereiche mit Unterdruck gegenüber der Umgebung.
Mit eingelegter Schwimmerkugel als Rückschlagventil, Schraubdeckel zu Revisionszwecken.
Menge: 2,000 St
DIN 276-2018 / IBP: 433
Bauabschnitte / Kostenträger: 433

**1.1.2.1.70 Zulage für die Rauchdichtigkeit der Jalousieklappen zum Gerät L0100**
Zulage für die Rauchdichtigkeit der Jalousieklappen zum Gerät L0100
Ausführung, Qualität und Nachweis gemäß Leittext 01.430.LT.33 in Abschnitt A.
Der Leittext hat Vorrang vor allen Kurzangaben.
Gehäuse-Leckluftstrom gemäß DIN EN 1751, Klasse C. Leckluftstrom bei geschlossener Klappe bei einer Druckdifferenz von 40 Pa höchstens 200 m³/h je Quadratmeter.
Menge: 1,000 St
DIN 276-2018 / IBP: 433
Bauabschnitte / Kostenträger: 433

**1.1.2.1.80 Werksprüfung der Geräte zum Gerät L0100**
Werksprüfung der Geräte zum Gerät L0100
Ausführung, Qualität und Nachweis gemäß Leittext 01.430.LT.34 in Abschnitt A.
Der Leittext hat Vorrang vor allen Kurzangaben.
Vor Auslieferung der Geräte sind eine Funktions- und Qualitätsprüfung im Herstellerwerk vorzunehmen. Dazu gehören die Messungen der Ventilatorsysteme je Luftstrang, insbesondere Luftvolumenstrom, Leistungsaufnahme und Schallpegel.
Menge: 1,000 St
DIN 276-2018 / IBP: 433
Bauabschnitte / Kostenträger: 433

**1.1.2.1.90 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 50 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20m
-  Transport innerhalb der Technikzentrale bis maximal ca.50 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.2.1.100 Schutz der Gerätekuben nach erfolgter Montage mit Folie und Resopal- oder Holzfaserplatten gegen mechanische Beschädigungen durch Folgegewerke wie Schweißarbeiten, Montagen etc.. Inkl. Entfernung und Entsorgung dieses Schutzes vor der Erstinbetriebnahme.**
Menge: 1,000 St
DIN 276-2018 / IBP: 433
Bauabschnitte / Kostenträger: 433

**1.1.2.1.110 Reinigung Lüftungsgeräte**
Reinigung Lüftungsgeräte
Vor der Inbetriebnahme sind die Lüftungsgeräte innen und außen einer gründlichen Nass-Reinigung zu unterziehen.
Die Reinigungsleistung ist von der örtlichen Bauüberwachung abzunehmen und im Bautagebuch zu dokumentieren.

Kalkulationsbasis
Sind die im Leistungsverzeichnis im Titel "Zuluftgeräte"
beschriebenen RLT-Anlagen: L0100-ZUL-E1-Küche
Menge: 1,000 St
DIN 276-2018 / IBP: 432
Bauabschnitte / Kostenträger: 433

**1.1.2.1.120 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 432
Bauabschnitte / Kostenträger: 433

**1.1.2.1.130 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 432
Bauabschnitte / Kostenträger: 433

**1.1.2.1.140 Inbetriebsetzung zum Gerät L0100**
Inbetriebsetzung zum Gerät L0100
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.2.2 VSZ_L0200_ABL-E1-Küche

*Hinweis: Leitbeschreibung RLT Gerät zum Gerät L0200*
Leitbeschreibung RLT Gerät zum Gerät L0200
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0200 (T2, ohne Vergütung)*
Pflichtangaben des Bieters zum Gerät L0200 (T2, ohne Vergütung)
SFP_Angebot nach DIN EN 16798-3 als Anlagenwert, Φ_Angebot nach DIN EN 13053, elektrische Gesamtanschlussleistung sowie Fabrikat und Typ zur Identifikation.
Nachweis durch Herstellerdatenblatt und Eurovent-Zertifikat oder gleichwertig. Fehlende Angaben werden mit den Referenzwerten gewertet.

**1.1.2.2.10 Abluft L0200, 19600 m³/h, SFP 1336**
VSZ · L0200 · VSZ_L0200_ABL-E1-Kuche
Bauwerk VSZ · GA-Nr. L0200 · Kategorie Zentralgerät · Luftart Abluft · Aufstellungsort VSZ / E2 · Raum-Nr. — · Raumbezeichnung Lüftungstechnik Küche.
Geometrie und Bemessung: Anrechenbarer Volumenstrom 19600 m³/h [U]; Gerätemaße B×H 2.025 × 2.025 m; Baulänge 9420 mm; Anströmquerschnitt 4.1 m²; Anströmgeschwindigkeit 1.33 m/s; 1 Ventilatoreinheiten mit ebenso vielen Frequenzumrichtern [B].
Anströmgeschwindigkeits-Wächter [B] (Wirtschaftlichkeitsoptimum der WRG nach anerkannten fachtechnischen Regeln): zulässiges Band 0.8 bis 2.21 m/s (untere Grenze: Wirtschaftlichkeitsoptimum fest; obere Grenze: SFP-Klasse 3 = 1.250 W/(m³/s) nach DIN EN 16798-3, aus dem Gesamtdruckverlust dieser Anlage hergeleitet) — die Anströmgeschwindigkeit dieser Anlage liegt innerhalb des Bandes.
Druckverlust und Leistung: Druckverlust Gerät intern 450 Pa [B]; Druckverlust Kanalnetz 359 Pa [U]; Druckverlust gesamt 809 Pa [B]; elektrische Ventilatorleistung 7.27 kW [B]; SFP-Einzelwert der Anlage 1336 W/(m³/s) [B].
Medien und Anschlussleistungen: Filter ePM1 (1. Stufe), WRG-Register, Schalldämpfer, Ventilator mit Frequenzumrichter, Schalldämpfer [B]; Gewicht 5833 kg [B].
Komponentenkette in Luftrichtung: Filter ePM1 · WRG-Register · Schalldämpfer · Ventilator · Schalldämpfer.
Der Druckverlust im Gerät ist der auf den Bemessungsvolumenstrom skalierte Nennwert; die elektrische Leistung folgt aus q_v mal Gesamtdruckverlust geteilt durch den Systemwirkungsgrad.
Geräteschematischer Aufbau (Prinzipdarstellung, nicht maßstäblich): Filter ePM1 (1. Stufe) → WRG-Register → Schalldämpfer → Ventilator mit Frequenzumrichter → Schalldämpfer
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 1 thermodynamische Luftbehandlung eingeordnet [B].
01 Ansaugkammer mit Jalousieklappe, Ausführung gemäß Leittext 01.430.LT.07
Volumenstrom 19600 m³/h; Klappenleckage Klasse 4, Rahmen Klasse B nach DIN EN 1751; Wetterschutzgitter Anströmgeschwindigkeit höchstens 2,0 m/s.
02 Vorfilterkammer (1. Filterstufe), Ausführung gemäß Leittext 01.430.LT.08
Volumenstrom 19600 m³/h; Filterendwiderstand 200 Pa; Bemessung mit dem Mittelwert aus Anfangs- und Wechseldruckverlust; Filterfläche mindestens 10 m² je m² Gerätequerschnitt.
03 Wärmerückgewinnungskammer, Ausführung gemäß Leittext 01.430.LT.09
Volumenstrom 19600 m³/h; Kreislaufverbund mit Solemedium; Gegenstromschaltung nach VDI 2071; Helium-Dichtheitsprüfung mit Protokoll. Medium Glycol N 25%, Gefrierbeginn −12 °C, Eisbrei bis −18 °C zulässig [U].
10 Schalldämpferteil, Ausführung gemäß Leittext 01.430.LT.14
Volumenstrom 19600 m³/h; Kulissenstärke 240 mm (Kulissen unter 240 mm sind akustisch nicht geeignet), Kulissenspalt aus der Berechnung, Kulissen wartungsseitig ausziehbar. Zwei Stück je Luftseite, unmittelbar saug- und druckseitig am Ventilator. Berechnete Einfügungsdämpfung je Oktavband (63/125/250/500/1000/2000/4000/8000 Hz) [B]: 7/19/38/45/46/46/44/32 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 19600 m³/h; freilaufendes Rad mit Frequenzumrichter; Drehzahlreserve mindestens 10 %; Volumenstrommessung an der Einlaufdüse mit einer Abweichung von höchstens ±3 %. Berechneter Schallleistungspegel des Ventilators 87.5 dB [B] — LINEAR, nicht A-bewertet — nach dem Näherungsverfahren für Radialventilatoren L_WV = L_WSM + 10·lg(q_v) + 20·lg(Δp_t) mit L_WSM = 24 dB (Hochleistungs-Radialventilator rückwärtsgekrümmt im Wirkungsgradoptimum; am Herstellernachweis kalibriert). Nach Gehäusedämmung verbleiben rechnerisch 64.5 dB [B]; die Gehäusedämmung je Oktavband (63/125/250/500/1000/2000/4000/8000 Hz) beträgt 9/11/20/22/23/27/35/40 dB [A]. Der Bieter weist seine tatsächlichen Werte je Oktavband nach Herstellerangabe nach, getrennt für Ventilator und Ventilatorkammer nach Gehäusedämmung.
12 Ausblaskammer mit Jalousieklappe, Ausführung gemäß Leittext 01.430.LT.17
Volumenstrom 19600 m³/h; Klappen wie Ansaugkammer.
13 Beleuchtung und Schaugläser, Ausführung gemäß Leittext 01.430.LT.19
Volumenstrom 19600 m³/h; Beleuchtungseinheiten und Schaugläser in allen Wartungs- und Funktionskammern.
14 Baumuster- und Werksprüfung, Ausführung gemäß Leittext 01.430.LT.21
Volumenstrom 19600 m³/h; Baumusterprüfungen für die hygienische und technische Eignung nach DIN 1946-4 und VDI 6022 sowie Werksabnahme mit Niederspannungsprüfung und Ventilator-Leistungskontrolle.
Filterklasse, gefordert ISO ePM1 ≥ 55 % [U], angeboten: '....................................................' (ePM1 %)

Rückwärmzahl Φ nach DIN EN 13053:2012, gefordert mindestens 75 %, angeboten: '....................................................' (%)

Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)
Menge: 1,000 St
DIN 276-2018 / IBP: 433
Bauabschnitte / Kostenträger: 433

*Hinweis: Geräteskizze:*
Geräteskizze:

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
**1.1.2.2.20 Gerätegrundrahmen zum Gerät L0200**
Gerätegrundrahmen zum Gerät L0200
Ausführung, Qualität und Nachweis gemäß Leittext 01.430.LT.02 in Abschnitt A.
Der Leittext hat Vorrang vor allen Kurzangaben.
Grundrahmen als Fundament für RLT-Geräte und zur Vermeidung von Körperschallübertragung durch den Fußboden.
Menge: 1,000 St
DIN 276-2018 / IBP: 433
Bauabschnitte / Kostenträger: 433

**1.1.2.2.30 Schwingungsisolierung als Unterlage zum Gerät L0200**
*** Leitbeschreibung
Schwingungsisolierung als Unterlage zum Gerät L0200
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0200*
Schwingungsisolierung (Gummi) zum Gerät L0200
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.2.2.40 Entwässerung für Tropfwasser / Reinigungsstutzen (DN 40)**
Entwässerung für Tropfwasser / Reinigungsstutzen (DN 40)
Ausführung, Qualität und Nachweis gemäß Leittext 01.430.LT.28 in Abschnitt A.
Der Leittext hat Vorrang vor allen Kurzangaben.
Bestehend aus Entwässerungsleitungen aus Kunststoff-HT-Rohr DN 40, einschließlich 50 % Form- und Verbindungsstücke und Befestigungsmaterial (Schellen, Schrauben, Dübel). Anschluss an Sondersiphon DN 40.
Menge: 15,000 M
DIN 276-2018 / IBP: 433
Bauabschnitte / Kostenträger: 433

**1.1.2.2.50 Sondersiphon (für RLT-Gerät Druckseite)**
Sondersiphon (für RLT-Gerät Druckseite)
Ausführung, Qualität und Nachweis gemäß Leittext 01.430.LT.30 in Abschnitt A.
Der Leittext hat Vorrang vor allen Kurzangaben.
Füllbarer Siphon zur Entwässerung von RLT-Geräten im Bereich der Kühler, Befeuchter oder anderer Nassbereiche mit Überdruck gegenüber der Umgebung.
Variable Ablaufanordnung und veränderliche Einbauhöhe, Schraubdeckel zur Füllung und zu Revisionszwecken.
Menge: 1,000 St
DIN 276-2018 / IBP: 433
Bauabschnitte / Kostenträger: 433

**1.1.2.2.60 Sondersiphon (für RLT-Gerät Saugseite)**
Sondersiphon (für RLT-Gerät Saugseite)
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.2.2.70 Zulage für die Rauchdichtigkeit der Jalousieklappen zum Gerät L0200**
Zulage für die Rauchdichtigkeit der Jalousieklappen zum Gerät L0200
Ausführung, Qualität und Nachweis gemäß Leittext 01.430.LT.33 in Abschnitt A.
Der Leittext hat Vorrang vor allen Kurzangaben.
Gehäuse-Leckluftstrom gemäß DIN EN 1751, Klasse C. Leckluftstrom bei geschlossener Klappe bei einer Druckdifferenz von 40 Pa höchstens 200 m³/h je Quadratmeter.
Menge: 1,000 St
DIN 276-2018 / IBP: 433
Bauabschnitte / Kostenträger: 433

**1.1.2.2.80 Werksprüfung der Geräte zum Gerät L0200**
Werksprüfung der Geräte zum Gerät L0200
Ausführung, Qualität und Nachweis gemäß Leittext 01.430.LT.34 in Abschnitt A.
Der Leittext hat Vorrang vor allen Kurzangaben.
Vor Auslieferung der Geräte sind eine Funktions- und Qualitätsprüfung im Herstellerwerk vorzunehmen. Dazu gehören die Messungen der Ventilatorsysteme je Luftstrang, insbesondere Luftvolumenstrom, Leistungsaufnahme und Schallpegel.
Menge: 1,000 St
DIN 276-2018 / IBP: 433
Bauabschnitte / Kostenträger: 433

**1.1.2.2.90 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 50 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20m
-  Transport innerhalb der Technikzentrale bis maximal ca.50 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.2.2.100 Schutz der Gerätekuben nach erfolgter Montage mit Folie und Resopal- oder Holzfaserplatten gegen mechanische Beschädigungen durch Folgegewerke wie Schweißarbeiten, Montagen etc.. Inkl. Entfernung und Entsorgung dieses Schutzes vor der Erstinbetriebnahme.**
Menge: 1,000 St
DIN 276-2018 / IBP: 433
Bauabschnitte / Kostenträger: 433

**1.1.2.2.110 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 431
Bauabschnitte / Kostenträger: 433

**1.1.2.2.120 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 431
Bauabschnitte / Kostenträger: 433

**1.1.2.2.130 Inbetriebsetzung zum Gerät L0200**
Inbetriebsetzung zum Gerät L0200
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.2.3 Hydraulikmodul (HVM)

*Hinweis: Leitbeschreibung Kreislaufverbundsystem / Hydraulische Versorgungseinheit (HVM)*
Leitbeschreibung Kreislaufverbundsystem / Hydraulische Versorgungseinheit (HVM)
Angabeposition ohne Preisfeld. Diese Position dient allein der Strukturierung und Beschreibung; sie wird nicht bepreist und geht nicht in die Wertung ein.
Ausführung, Qualität und Nachweis gemäß Leittext 01.430.LT.51 in Abschnitt A. Der Leittext hat Vorrang vor allen Kurzangaben.

*Hinweis: Leitbeschreibung Frequenzumrichter Solepumpen*
Leitbeschreibung Frequenzumrichter Solepumpen
Angabeposition ohne Preisfeld. Diese Position dient allein der Strukturierung und Beschreibung; sie wird nicht bepreist und geht nicht in die Wertung ein.
Ausführung, Qualität und Nachweis gemäß Leittext 01.430.LT.52 in Abschnitt A. Der Leittext hat Vorrang vor allen Kurzangaben.

**1.1.2.3.10 Hydraulikmodul KVS, 6.14 m³/h, DN 50, Doppelpumpe m. FU**
Hydraulikmodul KVS — Wärmeverbund VSZ L0100 + L0200
Ausführung gemäß Leittext 01.430.LT.51; Frequenzumrichter gemäß Leittext 01.430.LT.52. Der Leittext hat Vorrang vor allen Kurzangaben.
Dieses Modul versorgt sämtliche Geräte des Wärmeverbundes gemeinsam — sowohl die obere als auch die untere Aufstellebene. Je Wärmeverbund ist genau ein Hydraulikmodul vorzusehen; eine Aufteilung nach Ebenen ist nicht zulässig.
Förderstrom Auslegungsfall (Winter) 6.14 m³/h [B]; dimensionierender Förderstrom (Sommerbetrieb, Faktor 1,2) 7.37 m³/h [B]; Anschluss DN 50 [B] — die bauseitige Verbindungsverrohrung zwischen den Registern ist erfahrungsgemäß eine Nennweite größer auszuführen [A].
Druckverlust Auslegungsfall 470 kPa, dimensionierender Druckverlust 677 kPa [B] (Summe aus Register Zuluftseite, Leistungsregelventil, Register Abluftseite, bauseitiger Verbindungsverrohrung, Versorgungsmodul und Kombiventilen; Sommerbetrieb quadratisch skaliert). Pumpenleistung elektrisch je Pumpe 1525 W, installierte Gesamtleistung 3049 W [B] (2 Pumpen, jede für mindestens 66 % des Förderstroms — teilweise Redundanz).
Druckunabhängige Regel- und Abgleichventile (PICV): 2 Stück [B], je ein Ventil für jedes an diesen Verbund angeschlossene Register (Zuluft- und Abluftseite, obere und untere Ebene). Wirkweise und Anforderungen gemäß Leittext 01.430.LT.51; Montage am zugeordneten Register bauseits.
Membranausdehnungsgefäß bemessen auf den Gesamtwasserinhalt dieses Verbundes einschließlich der bauseitigen Verbindungsverrohrung zwischen Zuluft- und Abluftgerät (tatsächliche Trassenlänge und Nennweite sind zugrunde zu legen); erforderlicher Nutzinhalt rund 20 Liter [A] — vom Bieter für das tatsächliche Anlagenvolumen zu prüfen. Ein zusätzliches Ausdehnungsgefäß außerhalb des Moduls ist wegen der Wartungs- und Folgekosten unzulässig.
Trägerkonstruktion zerlegbar entsprechend den Einbringverhältnissen, Auffangwanne aus nichtrostendem Stahl 1.4301 mit Leckagesensor, Rohrleitungen bis einschließlich DN 65 aus Kupfer nach DIN EN 1057 (gelötet oder verpresst), ab DN 80 aus geschweißtem Stahlrohr, zwingend pulverbeschichtet, Kältedämmung nach DIN 4140 mindestens 19 mm dampfdiffusionsdicht.
Solepumpen als Trockenläufer-Doppelpumpe, 2 Stück, IE3, Betrieb über Frequenzumrichter; Leistungsregelventil als Dreiwegeventil PN 16 mit Sollwertführung; Volumenstrommessung über Durchflussmengenmesser mit 0–10-V-Signal an die Regelung sowie Schwebekörper-Durchflussanzeige; Membranausdehnungsgefäß und Sicherheitsventil (Ansprechdruck 8 bar); Mindestdruckwächter 1,2 bis 1,5 bar; Absperr-, Entleer- und Entlüftungsarmaturen; Schmutzfänger, Rückschlagklappen, Manometer, Thermometer; vollständig montiert, verdrahtet und werksgeprüft.
Wärmeträgermedium Glycol N 25 %, Gefrierbeginn −12 °C; Anlage vor dem Befüllen fachgerecht zu spülen, Medium vorgemischt einzufüllen.
Die elektrische Leistung der Solepumpen erhält keine eigene Vergütungsposition; sie ist nachrichtlich in der Anschlussleistung geführt.
Anschlussdimensionen Vorerhitzer/Kühler/Nacherhitzer (Vordimensionierung, umgerechnet auf aktuellen Volumenstrom v261; Zielgeschwindigkeit 1,0 m/s, Blasius-Reibungsansatz, noch nicht mit dem tatsächlichen Rohrnetz abgeglichen) [A]: Vorerhitzer PWW 40/25, 34.5 kW, DN 40, 1.15 m/s, Δp 284.7 Pa; Kühler PKW 6/12, 112.4 kW, DN 125, 1.08 m/s, Δp 76.4 Pa; Nacherhitzer PWW 45/30, 45.1 kW, DN 32, 0.71 m/s, Δp 149.9 Pa.
Fabrikat und Typ: vom Bieter einzutragen.
Menge: 1,000 St
DIN 276-2018 / IBP: 433
Bauabschnitte / Kostenträger: 433

**1.1.2.3.20 Anlieferung/Montage Hydraulikmodul**
Anlieferung/Montage Hydraulikmodul
des vorgenannten WRG Hydraulikmoduls frei Baustelle, Abladen, Transport zum Aufstellungsort und Montage am Aufstellort.
Der Transport der von der Entladestelle bis zur Einbringöffnung erfolgt ggf. über unbefestigtes Gelände. Dies ist bei der Wahl des Transportmittel (z.B. Radlader) und bei Sicherung und des Schutzes des Transportgutes zu berücksichtigen.

Einbringsituation
Die Geräteeinbringung erfolgt mit dem Kran auf die zur Verfügung stehende Fläche von ca. 10 m² auf dem Dach des Gebäudes im 1.OG (ca. 10 m über 0,00) und seitlich in die Technikzentrale im 2.OG (Einbringöffnung B x H ca. 3,50 x 4,00 m). Innerhalb der Technikzentrale bis zum Aufstellort beträgt der Transportweg bis zu max. ca. 50 m.

Hinweis:
Folgende Aufwendungen sind einzukalkulieren:
-  Für die Anfahrt ist zu beachten, dass die Wege nicht befestigt sind. Es sind entsprechende Abstützungen zu berücksichtigen
-  Maßnahmen zum Schutz der Außenanlagen, Gebäudefassaden
-  Kran, Hebezeuge, Hilfsgerüste, Hilfsmittel für Geräteeinbringung,
-  Transport innerhalb der Technikzentrale bis max. ca. 50 m bis zum Aufstellungsort und Montage am Aufstellort
-  Schutzmaßnahmen in Form von Lastverteilplatten zum Schutz und Reduzierung der Flächenbelastung des Estrich-Fußbodens in der Technikzentrale
Menge: 1,000 St

**1.1.2.3.30 Schutz der Gerätekuben nach erfolgter Montage mit Folie und Resopal- oder Holzfaserplatten gegen mechanische Beschädigungen durch Folgegewerke wie Schweißarbeiten, Montagen etc.. Inkl. Entfernung und Entsorgung dieses Schutzes vor der Erstinbetriebnahme.**
Menge: 1,000 St
DIN 276-2018 / IBP: 433
Bauabschnitte / Kostenträger: 433

##### 1.1.3 Anlagenverbund 3 — Versorgungszentrum (VSZ) L0400+L0500+HVM

###### 1.1.3.1 VSZ_L0400_ZUL-E1_Spülküche

*Hinweis: Leitbeschreibung RLT Gerät zum Gerät L0400*
Leitbeschreibung RLT Gerät zum Gerät L0400
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0400 (T2, ohne Vergütung)*
Pflichtangaben des Bieters zum Gerät L0400 (T2, ohne Vergütung)
SFP_Angebot nach DIN EN 16798-3 als Anlagenwert, Φ_Angebot nach DIN EN 13053, elektrische Gesamtanschlussleistung sowie Fabrikat und Typ zur Identifikation.
Nachweis durch Herstellerdatenblatt und Eurovent-Zertifikat oder gleichwertig. Fehlende Angaben werden mit den Referenzwerten gewertet.

**1.1.3.1.10 Zuluft L0400, 25500 m³/h, SFP 1718**
VSZ · L0400 · VSZ_L0400_ZUL-E1-Spulkuche
Bauwerk VSZ · GA-Nr. L0400 · Kategorie Zentralgerät · Luftart Zuluft · Aufstellungsort VSZ / E2 · Raum-Nr. — · Raumbezeichnung Technik.
Geometrie und Bemessung: Anrechenbarer Volumenstrom 25500 m³/h [U]; Gerätemaße B×H 2.355 × 2.025 m; Baulänge 12480 mm; Anströmquerschnitt 4.77 m²; Anströmgeschwindigkeit 1.48 m/s; 2 Ventilatoreinheiten mit ebenso vielen Frequenzumrichtern [B].
Anströmgeschwindigkeits-Wächter [B] (Wirtschaftlichkeitsoptimum der WRG nach anerkannten fachtechnischen Regeln): zulässiges Band 0.8 bis 1.75 m/s (untere Grenze: Wirtschaftlichkeitsoptimum fest; obere Grenze: SFP-Klasse 3 = 1.250 W/(m³/s) nach DIN EN 16798-3, aus dem Gesamtdruckverlust dieser Anlage hergeleitet) — die Anströmgeschwindigkeit dieser Anlage liegt innerhalb des Bandes.
Druckverlust und Leistung: Druckverlust Gerät intern 629 Pa [B]; Druckverlust Kanalnetz 553 Pa [U]; Druckverlust gesamt 1182 Pa [B]; elektrische Ventilatorleistung 12.17 kW [B]; SFP-Einzelwert der Anlage 1718 W/(m³/s) [B].
Medien und Anschlussleistungen: Filtertrockenhaltung, Filter ePM1 (1. Stufe), WRG-Register, Schalldämpfer, Ventilator mit Frequenzumrichter, Schalldämpfer, Nacherhitzer, Filter ePM1 hoch (2. Stufe) [B]; Gewicht 7656 kg [B].
Komponentenkette in Luftrichtung: Filtertrocknung · Filter ePM1 · WRG-Register · Schalldämpfer · Ventilator · Schalldämpfer · Nacherhitzer · Filter ePM1 hoch.
Netzparameter Heizung [U]: Niedertemperatur 40/25 °C, betriebsoptimiert bis 45/30 °C, Spreizung höchstens 15 K, Registerauslegung auf 40/25 °C.
Der Druckverlust im Gerät ist der auf den Bemessungsvolumenstrom skalierte Nennwert; die elektrische Leistung folgt aus q_v mal Gesamtdruckverlust geteilt durch den Systemwirkungsgrad.
Geräteschematischer Aufbau (Prinzipdarstellung, nicht maßstäblich): Filtertrockenhaltung → Filter ePM1 (1. Stufe) → WRG-Register → Schalldämpfer → Ventilator mit Frequenzumrichter → Schalldämpfer → Nacherhitzer → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 1 thermodynamische Luftbehandlung eingeordnet [B].
01 Ansaugkammer mit Jalousieklappe, Ausführung gemäß Leittext 01.430.LT.07
Volumenstrom 25500 m³/h; Klappenleckage Klasse 4, Rahmen Klasse B nach DIN EN 1751; Wetterschutzgitter Anströmgeschwindigkeit höchstens 2,0 m/s.
02 Vorfilterkammer (1. Filterstufe), Ausführung gemäß Leittext 01.430.LT.08
Volumenstrom 25500 m³/h; Filterendwiderstand 200 Pa; Bemessung mit dem Mittelwert aus Anfangs- und Wechseldruckverlust; Filterfläche mindestens 10 m² je m² Gerätequerschnitt.
03 Wärmerückgewinnungskammer, Ausführung gemäß Leittext 01.430.LT.09
Volumenstrom 25500 m³/h; Kreislaufverbund mit Solemedium; Gegenstromschaltung nach VDI 2071; Helium-Dichtheitsprüfung mit Protokoll. Medium Glycol N 25%, Gefrierbeginn −12 °C, Eisbrei bis −18 °C zulässig [U].
06 Nacherhitzerkammer (Entfeuchtungsbetrieb), Ausführung gemäß Leittext 01.430.LT.10
Volumenstrom 25500 m³/h; Medium PWW 40/25 °C NT [U], Spreizung höchstens 15 K; RUNDROHRregister, Lamellenabstand mindestens 2,0 mm. Ovalrohr ist bei den kleinen Leistungen von Vor- und Nacherhitzern nicht geeignet und nicht gefordert; Ovalrohr bleibt Kühler- und WRG-Registern vorbehalten. Ausführung im Übrigen wie Vorerhitzer.
10 Schalldämpferteil, Ausführung gemäß Leittext 01.430.LT.14
Volumenstrom 25500 m³/h; Kulissenstärke 240 mm (Kulissen unter 240 mm sind akustisch nicht geeignet), Kulissenspalt aus der Berechnung, Kulissen wartungsseitig ausziehbar. Zwei Stück je Luftseite, unmittelbar saug- und druckseitig am Ventilator. Berechnete Einfügungsdämpfung je Oktavband (63/125/250/500/1000/2000/4000/8000 Hz) [B]: 7/17/35/45/46/45/42/29 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 25500 m³/h; freilaufendes Rad mit Frequenzumrichter; Drehzahlreserve mindestens 10 %; Volumenstrommessung an der Einlaufdüse mit einer Abweichung von höchstens ±3 %. Berechneter Schallleistungspegel des Ventilators 92.0 dB [B] — LINEAR, nicht A-bewertet — nach dem Näherungsverfahren für Radialventilatoren L_WV = L_WSM + 10·lg(q_v) + 20·lg(Δp_t) mit L_WSM = 24 dB (Hochleistungs-Radialventilator rückwärtsgekrümmt im Wirkungsgradoptimum; am Herstellernachweis kalibriert). Nach Gehäusedämmung verbleiben rechnerisch 69.0 dB [B]; die Gehäusedämmung je Oktavband (63/125/250/500/1000/2000/4000/8000 Hz) beträgt 9/11/20/22/23/27/35/40 dB [A]. Der Bieter weist seine tatsächlichen Werte je Oktavband nach Herstellerangabe nach, getrennt für Ventilator und Ventilatorkammer nach Gehäusedämmung.
09 Filterkammer (2. Filterstufe), Ausführung gemäß Leittext 01.430.LT.16
Volumenstrom 25500 m³/h; Filterendwiderstand 200 Pa.
12 Ausblaskammer mit Jalousieklappe, Ausführung gemäß Leittext 01.430.LT.17
Volumenstrom 25500 m³/h; Klappen wie Ansaugkammer.
13 Beleuchtung und Schaugläser, Ausführung gemäß Leittext 01.430.LT.19
Volumenstrom 25500 m³/h; Beleuchtungseinheiten und Schaugläser in allen Wartungs- und Funktionskammern.
14 Baumuster- und Werksprüfung, Ausführung gemäß Leittext 01.430.LT.21
Volumenstrom 25500 m³/h; Baumusterprüfungen für die hygienische und technische Eignung nach DIN 1946-4 und VDI 6022 sowie Werksabnahme mit Niederspannungsprüfung und Ventilator-Leistungskontrolle.
Filterklasse, gefordert ISO ePM1 ≥ 55 % [U], angeboten: '....................................................' (ePM1 %)

Rückwärmzahl Φ nach DIN EN 13053:2012, gefordert mindestens 75 %, angeboten: '....................................................' (%)

Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

*Hinweis: Geräteskizze:*
Geräteskizze:

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
**1.1.3.1.20 Gerätegrundrahmen zum Gerät L0400**
Gerätegrundrahmen zum Gerät L0400
Ausführung, Qualität und Nachweis gemäß Leittext 01.430.LT.02 in Abschnitt A.
Der Leittext hat Vorrang vor allen Kurzangaben.
Grundrahmen als Fundament für RLT-Geräte und zur Vermeidung von Körperschallübertragung durch den Fußboden.
Menge: 1,000 St
DIN 276-2018 / IBP: 433
Bauabschnitte / Kostenträger: 433

**1.1.3.1.30 Schwingungsisolierung als Unterlage zum Gerät L0400**
*** Leitbeschreibung
Schwingungsisolierung als Unterlage zum Gerät L0400
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0400*
Schwingungsisolierung (Gummi) zum Gerät L0400
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.3.1.40 Entwässerung für Tropfwasser / Reinigungsstutzen (DN 40)**
Entwässerung für Tropfwasser / Reinigungsstutzen (DN 40)
Ausführung, Qualität und Nachweis gemäß Leittext 01.430.LT.28 in Abschnitt A.
Der Leittext hat Vorrang vor allen Kurzangaben.
Bestehend aus Entwässerungsleitungen aus Kunststoff-HT-Rohr DN 40, einschließlich 50 % Form- und Verbindungsstücke und Befestigungsmaterial (Schellen, Schrauben, Dübel). Anschluss an Sondersiphon DN 40.
Menge: 15,000 M
DIN 276-2018 / IBP: 433
Bauabschnitte / Kostenträger: 433

**1.1.3.1.50 Sondersiphon (für RLT-Gerät Druckseite)**
Sondersiphon (für RLT-Gerät Druckseite)
Ausführung, Qualität und Nachweis gemäß Leittext 01.430.LT.30 in Abschnitt A.
Der Leittext hat Vorrang vor allen Kurzangaben.
Füllbarer Siphon zur Entwässerung von RLT-Geräten im Bereich der Kühler, Befeuchter oder anderer Nassbereiche mit Überdruck gegenüber der Umgebung.
Variable Ablaufanordnung und veränderliche Einbauhöhe, Schraubdeckel zur Füllung und zu Revisionszwecken.
Menge: 1,000 St
DIN 276-2018 / IBP: 433
Bauabschnitte / Kostenträger: 433

**1.1.3.1.60 Sondersiphon (für RLT-Gerät Saugseite)**
Sondersiphon (für RLT-Gerät Saugseite)
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.3.1.70 Zulage für die Rauchdichtigkeit der Jalousieklappen zum Gerät L0400**
Zulage für die Rauchdichtigkeit der Jalousieklappen zum Gerät L0400
Ausführung, Qualität und Nachweis gemäß Leittext 01.430.LT.33 in Abschnitt A.
Der Leittext hat Vorrang vor allen Kurzangaben.
Gehäuse-Leckluftstrom gemäß DIN EN 1751, Klasse C. Leckluftstrom bei geschlossener Klappe bei einer Druckdifferenz von 40 Pa höchstens 200 m³/h je Quadratmeter.
Menge: 1,000 St
DIN 276-2018 / IBP: 433
Bauabschnitte / Kostenträger: 433

**1.1.3.1.80 Werksprüfung der Geräte zum Gerät L0400**
Werksprüfung der Geräte zum Gerät L0400
Ausführung, Qualität und Nachweis gemäß Leittext 01.430.LT.34 in Abschnitt A.
Der Leittext hat Vorrang vor allen Kurzangaben.
Vor Auslieferung der Geräte sind eine Funktions- und Qualitätsprüfung im Herstellerwerk vorzunehmen. Dazu gehören die Messungen der Ventilatorsysteme je Luftstrang, insbesondere Luftvolumenstrom, Leistungsaufnahme und Schallpegel.
Menge: 1,000 St
DIN 276-2018 / IBP: 433
Bauabschnitte / Kostenträger: 433

**1.1.3.1.90 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 50 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20m
-  Transport innerhalb der Technikzentrale bis maximal ca.50 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.3.1.100 Schutz der Gerätekuben nach erfolgter Montage mit Folie und Resopal- oder Holzfaserplatten gegen mechanische Beschädigungen durch Folgegewerke wie Schweißarbeiten, Montagen etc.. Inkl. Entfernung und Entsorgung dieses Schutzes vor der Erstinbetriebnahme.**
Menge: 1,000 St
DIN 276-2018 / IBP: 433
Bauabschnitte / Kostenträger: 433

**1.1.3.1.110 Reinigung Lüftungsgerät**
Reinigung Lüftungsgerät
Vor der Inbetriebnahme sind die Lüftungsgeräte innen und außen einer gründlichen Nass-Reinigung zu unterziehen.
Die Reinigungsleistung ist von der örtlichen Bauüberwachung abzunehmen und im Bautagebuch zu dokumentieren.

Kalkulationsbasis
Sind die im Leistungsverzeichnis im Titel "Zuluftgeräte"
beschriebenen RLT-Anlagen: L0400-ZUL-E1-Spülküche
Menge: 1,000 St
DIN 276-2018 / IBP: 431
Bauabschnitte / Kostenträger: 433

**1.1.3.1.120 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 431
Bauabschnitte / Kostenträger: 433

**1.1.3.1.130 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 431
Bauabschnitte / Kostenträger: 433

**1.1.3.1.140 Inbetriebsetzung zum Gerät L0400**
Inbetriebsetzung zum Gerät L0400
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.3.2 VSZ_L0500_ABL-E1-Spülküche

*Hinweis: Leitbeschreibung RLT Gerät zum Gerät L0500*
Leitbeschreibung RLT Gerät zum Gerät L0500
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0500 (T2, ohne Vergütung)*
Pflichtangaben des Bieters zum Gerät L0500 (T2, ohne Vergütung)
SFP_Angebot nach DIN EN 16798-3 als Anlagenwert, Φ_Angebot nach DIN EN 13053, elektrische Gesamtanschlussleistung sowie Fabrikat und Typ zur Identifikation.
Nachweis durch Herstellerdatenblatt und Eurovent-Zertifikat oder gleichwertig. Fehlende Angaben werden mit den Referenzwerten gewertet.

**1.1.3.2.10 Abluft L0500, 25400 m³/h, SFP 1444**
VSZ · L0500 · VSZ_L0500_ABL-E1-Spulkuche
Bauwerk VSZ · GA-Nr. L0500 · Kategorie Zentralgerät · Luftart Abluft · Aufstellungsort VSZ / E2 · Raum-Nr. — · Raumbezeichnung Technik.
Geometrie und Bemessung: Anrechenbarer Volumenstrom 25400 m³/h [U]; Gerätemaße B×H 2.355 × 2.025 m; Baulänge 9795 mm; Anströmquerschnitt 4.77 m²; Anströmgeschwindigkeit 1.48 m/s; 2 Ventilatoreinheiten mit ebenso vielen Frequenzumrichtern [B].
Anströmgeschwindigkeits-Wächter [B] (Wirtschaftlichkeitsoptimum der WRG nach anerkannten fachtechnischen Regeln): zulässiges Band 0.8 bis 2.12 m/s (untere Grenze: Wirtschaftlichkeitsoptimum fest; obere Grenze: SFP-Klasse 3 = 1.250 W/(m³/s) nach DIN EN 16798-3, aus dem Gesamtdruckverlust dieser Anlage hergeleitet) — die Anströmgeschwindigkeit dieser Anlage liegt innerhalb des Bandes.
Druckverlust und Leistung: Druckverlust Gerät intern 494 Pa [B]; Druckverlust Kanalnetz 495 Pa [U]; Druckverlust gesamt 989 Pa [B]; elektrische Ventilatorleistung 10.19 kW [B]; SFP-Einzelwert der Anlage 1444 W/(m³/s) [B].
Medien und Anschlussleistungen: Filter ePM1 (1. Stufe), WRG-Register, Adiabatik- und Rückkühlkammer, Schalldämpfer, Ventilator mit Frequenzumrichter, Schalldämpfer [B]; Gewicht 6296 kg [B].
Komponentenkette in Luftrichtung: Filter ePM1 · WRG-Register · adiabate Fortluftkühlung · Schalldämpfer · Ventilator · Schalldämpfer.
Der Druckverlust im Gerät ist der auf den Bemessungsvolumenstrom skalierte Nennwert; die elektrische Leistung folgt aus q_v mal Gesamtdruckverlust geteilt durch den Systemwirkungsgrad.
Geräteschematischer Aufbau (Prinzipdarstellung, nicht maßstäblich): Filter ePM1 (1. Stufe) → WRG-Register → Adiabatik- und Rückkühlkammer → Schalldämpfer → Ventilator mit Frequenzumrichter → Schalldämpfer
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 1 thermodynamische Luftbehandlung eingeordnet [B].
01 Ansaugkammer mit Jalousieklappe, Ausführung gemäß Leittext 01.430.LT.07
Volumenstrom 25400 m³/h; Klappenleckage Klasse 4, Rahmen Klasse B nach DIN EN 1751; Wetterschutzgitter Anströmgeschwindigkeit höchstens 2,0 m/s.
02 Vorfilterkammer (1. Filterstufe), Ausführung gemäß Leittext 01.430.LT.08
Volumenstrom 25400 m³/h; Filterendwiderstand 200 Pa; Bemessung mit dem Mittelwert aus Anfangs- und Wechseldruckverlust; Filterfläche mindestens 10 m² je m² Gerätequerschnitt.
03 Wärmerückgewinnungskammer, Ausführung gemäß Leittext 01.430.LT.09
Volumenstrom 25400 m³/h; Kreislaufverbund mit Solemedium; Gegenstromschaltung nach VDI 2071; Helium-Dichtheitsprüfung mit Protokoll. Medium Glycol N 25%, Gefrierbeginn −12 °C, Eisbrei bis −18 °C zulässig [U].
08 Adiabatik- und Rückkühlkammer, Ausführung gemäß Leittext 01.430.LT.54
Volumenstrom 25400 m³/h; Rückkühler vor dem WRG-Register, Abluftventilator saugend nach den Registern; Aerosolfreiheit nachzuweisen; ausgewiesene Wassermenge ist die Verdunstungsmenge ohne Abschlämmung.
10 Schalldämpferteil, Ausführung gemäß Leittext 01.430.LT.14
Volumenstrom 25400 m³/h; Kulissenstärke 240 mm (Kulissen unter 240 mm sind akustisch nicht geeignet), Kulissenspalt aus der Berechnung, Kulissen wartungsseitig ausziehbar. Zwei Stück je Luftseite, unmittelbar saug- und druckseitig am Ventilator. Berechnete Einfügungsdämpfung je Oktavband (63/125/250/500/1000/2000/4000/8000 Hz) [B]: 7/17/35/45/46/45/42/29 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 25400 m³/h; freilaufendes Rad mit Frequenzumrichter; Drehzahlreserve mindestens 10 %; Volumenstrommessung an der Einlaufdüse mit einer Abweichung von höchstens ±3 %. Berechneter Schallleistungspegel des Ventilators 90.4 dB [B] — LINEAR, nicht A-bewertet — nach dem Näherungsverfahren für Radialventilatoren L_WV = L_WSM + 10·lg(q_v) + 20·lg(Δp_t) mit L_WSM = 24 dB (Hochleistungs-Radialventilator rückwärtsgekrümmt im Wirkungsgradoptimum; am Herstellernachweis kalibriert). Nach Gehäusedämmung verbleiben rechnerisch 67.4 dB [B]; die Gehäusedämmung je Oktavband (63/125/250/500/1000/2000/4000/8000 Hz) beträgt 9/11/20/22/23/27/35/40 dB [A]. Der Bieter weist seine tatsächlichen Werte je Oktavband nach Herstellerangabe nach, getrennt für Ventilator und Ventilatorkammer nach Gehäusedämmung.
12 Ausblaskammer mit Jalousieklappe, Ausführung gemäß Leittext 01.430.LT.17
Volumenstrom 25400 m³/h; Klappen wie Ansaugkammer.
13 Beleuchtung und Schaugläser, Ausführung gemäß Leittext 01.430.LT.19
Volumenstrom 25400 m³/h; Beleuchtungseinheiten und Schaugläser in allen Wartungs- und Funktionskammern.
14 Baumuster- und Werksprüfung, Ausführung gemäß Leittext 01.430.LT.21
Volumenstrom 25400 m³/h; Baumusterprüfungen für die hygienische und technische Eignung nach DIN 1946-4 und VDI 6022 sowie Werksabnahme mit Niederspannungsprüfung und Ventilator-Leistungskontrolle.
Filterklasse, gefordert ISO ePM1 ≥ 55 % [U], angeboten: '....................................................' (ePM1 %)

Rückwärmzahl Φ nach DIN EN 13053:2012, gefordert mindestens 75 %, angeboten: '....................................................' (%)

Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)
Menge: 1,000 St
DIN 276-2018 / IBP: 433
Bauabschnitte / Kostenträger: 433

*Hinweis: Geräteskizze:*
Geräteskizze:

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
**1.1.3.2.20 Gerätegrundrahmen zum Gerät L0500**
Gerätegrundrahmen zum Gerät L0500
Ausführung, Qualität und Nachweis gemäß Leittext 01.430.LT.02 in Abschnitt A.
Der Leittext hat Vorrang vor allen Kurzangaben.
Grundrahmen als Fundament für RLT-Geräte und zur Vermeidung von Körperschallübertragung durch den Fußboden.
Menge: 1,000 St
DIN 276-2018 / IBP: 433
Bauabschnitte / Kostenträger: 433

**1.1.3.2.30 Schwingungsisolierung als Unterlage zum Gerät L0500**
*** Leitbeschreibung
Schwingungsisolierung als Unterlage zum Gerät L0500
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0500*
Schwingungsisolierung (Gummi) zum Gerät L0500
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.3.2.40 Entwässerung für Tropfwasser / Reinigungsstutzen (DN 40)**
Entwässerung für Tropfwasser / Reinigungsstutzen (DN 40)
Ausführung, Qualität und Nachweis gemäß Leittext 01.430.LT.28 in Abschnitt A.
Der Leittext hat Vorrang vor allen Kurzangaben.
Bestehend aus Entwässerungsleitungen aus Kunststoff-HT-Rohr DN 40, einschließlich 50 % Form- und Verbindungsstücke und Befestigungsmaterial (Schellen, Schrauben, Dübel). Anschluss an Sondersiphon DN 40.
Menge: 15,000 M
DIN 276-2018 / IBP: 433
Bauabschnitte / Kostenträger: 433

**1.1.3.2.50 Sondersiphon (für RLT-Gerät Druckseite)**
Sondersiphon (für RLT-Gerät Druckseite)
Ausführung, Qualität und Nachweis gemäß Leittext 01.430.LT.30 in Abschnitt A.
Der Leittext hat Vorrang vor allen Kurzangaben.
Füllbarer Siphon zur Entwässerung von RLT-Geräten im Bereich der Kühler, Befeuchter oder anderer Nassbereiche mit Überdruck gegenüber der Umgebung.
Variable Ablaufanordnung und veränderliche Einbauhöhe, Schraubdeckel zur Füllung und zu Revisionszwecken.
Menge: 1,000 St
DIN 276-2018 / IBP: 433
Bauabschnitte / Kostenträger: 433

**1.1.3.2.60 Sondersiphon (für RLT-Gerät Saugseite)**
Sondersiphon (für RLT-Gerät Saugseite)
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.3.2.70 Zulage für die Rauchdichtigkeit der Jalousieklappen zum Gerät L0500**
Zulage für die Rauchdichtigkeit der Jalousieklappen zum Gerät L0500
Ausführung, Qualität und Nachweis gemäß Leittext 01.430.LT.33 in Abschnitt A.
Der Leittext hat Vorrang vor allen Kurzangaben.
Gehäuse-Leckluftstrom gemäß DIN EN 1751, Klasse C. Leckluftstrom bei geschlossener Klappe bei einer Druckdifferenz von 40 Pa höchstens 200 m³/h je Quadratmeter.
Menge: 1,000 St
DIN 276-2018 / IBP: 433
Bauabschnitte / Kostenträger: 433

**1.1.3.2.80 Werksprüfung der Geräte zum Gerät L0500**
Werksprüfung der Geräte zum Gerät L0500
Ausführung, Qualität und Nachweis gemäß Leittext 01.430.LT.34 in Abschnitt A.
Der Leittext hat Vorrang vor allen Kurzangaben.
Vor Auslieferung der Geräte sind eine Funktions- und Qualitätsprüfung im Herstellerwerk vorzunehmen. Dazu gehören die Messungen der Ventilatorsysteme je Luftstrang, insbesondere Luftvolumenstrom, Leistungsaufnahme und Schallpegel.
Menge: 1,000 St
DIN 276-2018 / IBP: 433
Bauabschnitte / Kostenträger: 433

**1.1.3.2.90 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 50 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20m
-  Transport innerhalb der Technikzentrale bis maximal ca.50 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.3.2.100 Schutz der Gerätekuben nach erfolgter Montage mit Folie und Resopal- oder Holzfaserplatten gegen mechanische Beschädigungen durch Folgegewerke wie Schweißarbeiten, Montagen etc.. Inkl. Entfernung und Entsorgung dieses Schutzes vor der Erstinbetriebnahme.**
Menge: 1,000 St
DIN 276-2018 / IBP: 433
Bauabschnitte / Kostenträger: 433

**1.1.3.2.110 Reinigung Lüftungsgeräte**
Reinigung Lüftungsgeräte
Vor der Inbetriebnahme sind die Lüftungsgeräte innen und außen einer gründlichen Nass-Reinigung zu unterziehen.
Die Reinigungsleistung ist von der örtlichen Bauüberwachung abzunehmen und im Bautagebuch zu dokumentieren.

Kalkulationsbasis
Sind die im Leistungsverzeichnis im Titel "Zuluftgeräte"
beschriebenen RLT-Anlagen: L0500-ABL-E1-Spülküche
Menge: 1,000 St
DIN 276-2018 / IBP: 431
Bauabschnitte / Kostenträger: 433

**1.1.3.2.120 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 431
Bauabschnitte / Kostenträger: 433

**1.1.3.2.130 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 431
Bauabschnitte / Kostenträger: 433

**1.1.3.2.140 Inbetriebsetzung zum Gerät L0500**
Inbetriebsetzung zum Gerät L0500
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.3.3 Hydraulikmodul (HVM)

*Hinweis: Leitbeschreibung Kreislaufverbundsystem / Hydraulische Versorgungseinheit (HVM)*
Leitbeschreibung Kreislaufverbundsystem / Hydraulische Versorgungseinheit (HVM)
Angabeposition ohne Preisfeld. Diese Position dient allein der Strukturierung und Beschreibung; sie wird nicht bepreist und geht nicht in die Wertung ein.
Ausführung, Qualität und Nachweis gemäß Leittext 01.430.LT.51 in Abschnitt A. Der Leittext hat Vorrang vor allen Kurzangaben.

*Hinweis: Leitbeschreibung Frequenzumrichter Solepumpen*
Leitbeschreibung Frequenzumrichter Solepumpen
Angabeposition ohne Preisfeld. Diese Position dient allein der Strukturierung und Beschreibung; sie wird nicht bepreist und geht nicht in die Wertung ein.
Ausführung, Qualität und Nachweis gemäß Leittext 01.430.LT.52 in Abschnitt A. Der Leittext hat Vorrang vor allen Kurzangaben.

**1.1.3.3.10 Hydraulikmodul KVS, 8.06 m³/h, DN 65, Doppelpumpe m. FU**
Hydraulikmodul KVS — Wärmeverbund VSZ L0400 + L0500
Ausführung gemäß Leittext 01.430.LT.51; Frequenzumrichter gemäß Leittext 01.430.LT.52. Der Leittext hat Vorrang vor allen Kurzangaben.
Dieses Modul versorgt sämtliche Geräte des Wärmeverbundes gemeinsam — sowohl die obere als auch die untere Aufstellebene. Je Wärmeverbund ist genau ein Hydraulikmodul vorzusehen; eine Aufteilung nach Ebenen ist nicht zulässig.
Förderstrom Auslegungsfall (Winter) 8.06 m³/h [B]; dimensionierender Förderstrom (Sommerbetrieb, Faktor 1,2) 9.67 m³/h [B]; Anschluss DN 65 [B] — die bauseitige Verbindungsverrohrung zwischen den Registern ist erfahrungsgemäß eine Nennweite größer auszuführen [A].
Druckverlust Auslegungsfall 470 kPa, dimensionierender Druckverlust 677 kPa [B] (Summe aus Register Zuluftseite, Leistungsregelventil, Register Abluftseite, bauseitiger Verbindungsverrohrung, Versorgungsmodul und Kombiventilen; Sommerbetrieb quadratisch skaliert). Pumpenleistung elektrisch je Pumpe 2000 W, installierte Gesamtleistung 4001 W [B] (2 Pumpen, jede für mindestens 66 % des Förderstroms — teilweise Redundanz).
Druckunabhängige Regel- und Abgleichventile (PICV): 2 Stück [B], je ein Ventil für jedes an diesen Verbund angeschlossene Register (Zuluft- und Abluftseite, obere und untere Ebene). Wirkweise und Anforderungen gemäß Leittext 01.430.LT.51; Montage am zugeordneten Register bauseits.
Membranausdehnungsgefäß bemessen auf den Gesamtwasserinhalt dieses Verbundes einschließlich der bauseitigen Verbindungsverrohrung zwischen Zuluft- und Abluftgerät (tatsächliche Trassenlänge und Nennweite sind zugrunde zu legen); erforderlicher Nutzinhalt rund 30 Liter [A] — vom Bieter für das tatsächliche Anlagenvolumen zu prüfen. Ein zusätzliches Ausdehnungsgefäß außerhalb des Moduls ist wegen der Wartungs- und Folgekosten unzulässig.
Trägerkonstruktion zerlegbar entsprechend den Einbringverhältnissen, Auffangwanne aus nichtrostendem Stahl 1.4301 mit Leckagesensor, Rohrleitungen bis einschließlich DN 65 aus Kupfer nach DIN EN 1057 (gelötet oder verpresst), ab DN 80 aus geschweißtem Stahlrohr, zwingend pulverbeschichtet, Kältedämmung nach DIN 4140 mindestens 19 mm dampfdiffusionsdicht.
Solepumpen als Trockenläufer-Doppelpumpe, 2 Stück, IE3, Betrieb über Frequenzumrichter; Leistungsregelventil als Dreiwegeventil PN 16 mit Sollwertführung; Volumenstrommessung über Durchflussmengenmesser mit 0–10-V-Signal an die Regelung sowie Schwebekörper-Durchflussanzeige; Membranausdehnungsgefäß und Sicherheitsventil (Ansprechdruck 8 bar); Mindestdruckwächter 1,2 bis 1,5 bar; Absperr-, Entleer- und Entlüftungsarmaturen; Schmutzfänger, Rückschlagklappen, Manometer, Thermometer; vollständig montiert, verdrahtet und werksgeprüft.
Wärmeträgermedium Glycol N 25 %, Gefrierbeginn −12 °C; Anlage vor dem Befüllen fachgerecht zu spülen, Medium vorgemischt einzufüllen.
Die elektrische Leistung der Solepumpen erhält keine eigene Vergütungsposition; sie ist nachrichtlich in der Anschlussleistung geführt.
Anschlussdimensionen Vorerhitzer/Kühler/Nacherhitzer (Vordimensionierung, umgerechnet auf aktuellen Volumenstrom v261; Zielgeschwindigkeit 1,0 m/s, Blasius-Reibungsansatz, noch nicht mit dem tatsächlichen Rohrnetz abgeglichen) [A]: Vorerhitzer PWW 40/25, 46.7 kW, DN 50, 0.96 m/s, Δp 154.8 Pa; Kühler PKW 6/12, 149.9 kW, DN 150, 0.99 m/s, Δp 51.6 Pa; Nacherhitzer PWW 45/30, 60.2 kW, DN 32, 0.96 m/s, Δp 251.8 Pa.
Fabrikat und Typ: vom Bieter einzutragen.
Menge: 1,000 St
DIN 276-2018 / IBP: 433
Bauabschnitte / Kostenträger: 433

**1.1.3.3.20 Anlieferung/Montage Hydraulikmodul**
Anlieferung/Montage Hydraulikmodul
des vorgenannten WRG Hydraulikmoduls frei Baustelle, Abladen, Transport zum Aufstellungsort und Montage am Aufstellort.
Der Transport der von der Entladestelle bis zur Einbringöffnung erfolgt ggf. über unbefestigtes Gelände. Dies ist bei der Wahl des Transportmittel (z.B. Radlader) und bei Sicherung und des Schutzes des Transportgutes zu berücksichtigen.

Einbringsituation
Die Geräteeinbringung erfolgt mit dem Kran auf die zur Verfügung stehende Fläche von ca. 10 m² auf dem Dach des Gebäudes im 1.OG (ca. 10 m über 0,00) und seitlich in die Technikzentrale im 2.OG (Einbringöffnung B x H ca. 3,50 x 4,00 m). Innerhalb der Technikzentrale bis zum Aufstellort beträgt der Transportweg bis zu max. ca. 50 m.

Hinweis:
Folgende Aufwendungen sind einzukalkulieren:
-  Für die Anfahrt ist zu beachten, dass die Wege nicht befestigt sind. Es sind entsprechende Abstützungen zu berücksichtigen
-  Maßnahmen zum Schutz der Außenanlagen, Gebäudefassaden
-  Kran, Hebezeuge, Hilfsgerüste, Hilfsmittel für Geräteeinbringung,
-  Transport innerhalb der Technikzentrale bis max. ca. 50 m bis zum Aufstellungsort und Montage am Aufstellort
-  Schutzmaßnahmen in Form von Lastverteilplatten zum Schutz und Reduzierung der Flächenbelastung des Estrich-Fußbodens in der Technikzentrale
Menge: 1,000 St

**1.1.3.3.30 Schutz der Gerätekuben nach erfolgter Montage mit Folie und Resopal- oder Holzfaserplatten gegen mechanische Beschädigungen durch Folgegewerke wie Schweißarbeiten, Montagen etc.. Inkl. Entfernung und Entsorgung dieses Schutzes vor der Erstinbetriebnahme.**
Menge: 1,000 St
DIN 276-2018 / IBP: 433
Bauabschnitte / Kostenträger: 433

##### 1.1.4 Anlagenverbund 4 — Somatik 1 (SO1) L0400+L0500+HVM

###### 1.1.4.1 SO1_L0400_ZUL-U1-E5

*Hinweis: Leitbeschreibung RLT Gerät zum Gerät L0400*
Leitbeschreibung RLT Gerät zum Gerät L0400
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0400 (T2, ohne Vergütung)*
Pflichtangaben des Bieters zum Gerät L0400 (T2, ohne Vergütung)
SFP_Angebot nach DIN EN 16798-3 als Anlagenwert, Φ_Angebot nach DIN EN 13053, elektrische Gesamtanschlussleistung sowie Fabrikat und Typ zur Identifikation.
Nachweis durch Herstellerdatenblatt und Eurovent-Zertifikat oder gleichwertig. Fehlende Angaben werden mit den Referenzwerten gewertet.

**1.1.4.1.10 Zuluft L0400, 48300 m³/h, SFP 1740**
SO1 · L0400 · SO1_L0400_ZUL-U1-E5
Bauwerk SO1 · GA-Nr. L0400 · Kategorie Zentralgerät · Luftart Zuluft · Aufstellungsort Somatik 1 / E6 · Raum-Nr. — · Raumbezeichnung RLT-Zentrale SOM1.
Geometrie und Bemessung: Anrechenbarer Volumenstrom 48300 m³/h [U]; Gerätemaße B×H 2.685 × 3.015 m; Baulänge 12765 mm; Anströmquerschnitt 8.1 m²; Anströmgeschwindigkeit 1.66 m/s; 1 Ventilatoreinheiten mit ebenso vielen Frequenzumrichtern [B].
Anströmgeschwindigkeits-Wächter [B] (Wirtschaftlichkeitsoptimum der WRG nach anerkannten fachtechnischen Regeln): zulässiges Band 0.8 bis 1.94 m/s (untere Grenze: Wirtschaftlichkeitsoptimum fest; obere Grenze: SFP-Klasse 3 = 1.250 W/(m³/s) nach DIN EN 16798-3, aus dem Gesamtdruckverlust dieser Anlage hergeleitet) — die Anströmgeschwindigkeit dieser Anlage liegt innerhalb des Bandes.
Druckverlust und Leistung: Druckverlust Gerät intern 709 Pa [B]; Druckverlust Kanalnetz 466 Pa [U]; Druckverlust gesamt 1175 Pa [B]; elektrische Ventilatorleistung 23.34 kW [B]; SFP-Einzelwert der Anlage 1740 W/(m³/s) [B].
Medien und Anschlussleistungen: Filtertrockenhaltung, Filter ePM1 (1. Stufe), WRG-Register, Schalldämpfer, Ventilator mit Frequenzumrichter, Schalldämpfer, Vorerhitzer, Kühler, Nacherhitzer, Dampfbefeuchter, Filter ePM1 hoch (2. Stufe) [B]; Gewicht 11472 kg [B].
Komponentenkette in Luftrichtung: Filtertrocknung · Filter ePM1 · WRG-Register · Schalldämpfer · Ventilator · Schalldämpfer · Vorerhitzer · Kühler · Nacherhitzer · Dampfbefeuchter · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Filtertrockenhaltung → Filter ePM1 (1. Stufe) → WRG-Register → Schalldämpfer → Ventilator mit Frequenzumrichter → Schalldämpfer → Vorerhitzer → Kühler → Nacherhitzer → Dampfbefeuchter → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 4 thermodynamische Luftbehandlungen eingeordnet [B].
01 Ansaugkammer mit Jalousieklappe, Ausführung gemäß Leittext 01.430.LT.07
Volumenstrom 48300 m³/h; Klappenleckage Klasse 4, Rahmen Klasse B nach DIN EN 1751; Wetterschutzgitter Anströmgeschwindigkeit höchstens 2,0 m/s.
02 Vorfilterkammer (1. Filterstufe), Ausführung gemäß Leittext 01.430.LT.08
Volumenstrom 48300 m³/h; Filterendwiderstand 200 Pa; Bemessung mit dem Mittelwert aus Anfangs- und Wechseldruckverlust; Filterfläche mindestens 10 m² je m² Gerätequerschnitt.
03 Wärmerückgewinnungskammer, Ausführung gemäß Leittext 01.430.LT.09
Volumenstrom 48300 m³/h; Kreislaufverbund mit Solemedium; Gegenstromschaltung nach VDI 2071; Helium-Dichtheitsprüfung mit Protokoll. Medium Glycol N 25%, Gefrierbeginn −12 °C, Eisbrei bis −18 °C zulässig [U].
04 Lufterhitzerkammer (Vorerhitzer), Ausführung gemäß Leittext 01.430.LT.10
Volumenstrom 48300 m³/h; Medium PWW 40/25 °C NT, Spreizung höchstens 15 K [U]; Ovalrohrregister, Lamellenabstand mindestens 2,0 mm. Unmittelbar danach Spannrahmen für den Frostschutzthermostat.
05 Kühlerkammer, Ausführung gemäß Leittext 01.430.LT.11
Volumenstrom 48300 m³/h; Medium PKW 6/12 °C [U]; Lamellenabstand mindestens 2,5 mm, epoxydbeschichtet; Kondensatwanne 1.4301, verlängert für die Nachrüstbarkeit eines Tropfenabscheiders.
06 Nacherhitzerkammer (Entfeuchtungsbetrieb), Ausführung gemäß Leittext 01.430.LT.10
Volumenstrom 48300 m³/h; Medium PWW 40/25 °C NT [U], Spreizung höchstens 15 K; RUNDROHRregister, Lamellenabstand mindestens 2,0 mm. Ovalrohr ist bei den kleinen Leistungen von Vor- und Nacherhitzern nicht geeignet und nicht gefordert; Ovalrohr bleibt Kühler- und WRG-Registern vorbehalten. Ausführung im Übrigen wie Vorerhitzer.
10 Schalldämpferteil, Ausführung gemäß Leittext 01.430.LT.14
Volumenstrom 48300 m³/h; Kulissenstärke 240 mm (Kulissen unter 240 mm sind akustisch nicht geeignet), Kulissenspalt aus der Berechnung, Kulissen wartungsseitig ausziehbar. Zwei Stück je Luftseite, unmittelbar saug- und druckseitig am Ventilator. Berechnete Einfügungsdämpfung je Oktavband (63/125/250/500/1000/2000/4000/8000 Hz) [B]: 6/16/33/44/46/45/40/27 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 48300 m³/h; freilaufendes Rad mit Frequenzumrichter; Drehzahlreserve mindestens 10 %; Volumenstrommessung an der Einlaufdüse mit einer Abweichung von höchstens ±3 %. Berechneter Schallleistungspegel des Ventilators 94.7 dB [B] — LINEAR, nicht A-bewertet — nach dem Näherungsverfahren für Radialventilatoren L_WV = L_WSM + 10·lg(q_v) + 20·lg(Δp_t) mit L_WSM = 24 dB (Hochleistungs-Radialventilator rückwärtsgekrümmt im Wirkungsgradoptimum; am Herstellernachweis kalibriert). Nach Gehäusedämmung verbleiben rechnerisch 71.7 dB [B]; die Gehäusedämmung je Oktavband (63/125/250/500/1000/2000/4000/8000 Hz) beträgt 9/11/20/22/23/27/35/40 dB [A]. Der Bieter weist seine tatsächlichen Werte je Oktavband nach Herstellerangabe nach, getrennt für Ventilator und Ventilatorkammer nach Gehäusedämmung.
07 Befeuchterkammer, Ausführung gemäß Leittext 01.430.LT.53
Volumenstrom 48300 m³/h; Dampfbefeuchtung, benetzte Oberflächen nichtrostender Stahl 1.4301, vollentsalztes Speisewasser, Tropfenabscheider herausnehmbar, Freigabe nur bei Luftströmung.
09 Filterkammer (2. Filterstufe), Ausführung gemäß Leittext 01.430.LT.16
Volumenstrom 48300 m³/h; Filterendwiderstand 200 Pa.
12 Ausblaskammer mit Jalousieklappe, Ausführung gemäß Leittext 01.430.LT.17
Volumenstrom 48300 m³/h; Klappen wie Ansaugkammer.
13 Beleuchtung und Schaugläser, Ausführung gemäß Leittext 01.430.LT.19
Volumenstrom 48300 m³/h; Beleuchtungseinheiten und Schaugläser in allen Wartungs- und Funktionskammern.
14 Baumuster- und Werksprüfung, Ausführung gemäß Leittext 01.430.LT.21
Volumenstrom 48300 m³/h; Baumusterprüfungen für die hygienische und technische Eignung nach DIN 1946-4 und VDI 6022 sowie Werksabnahme mit Niederspannungsprüfung und Ventilator-Leistungskontrolle.
Filterklasse, gefordert ISO ePM1 ≥ 55 % [U], angeboten: '....................................................' (ePM1 %)

Rückwärmzahl Φ nach DIN EN 13053:2012, gefordert mindestens 75 %, angeboten: '....................................................' (%)

Kvs-Wert und Ventilautorität des Erhitzerkreises, angeboten: '....................................................' (Kvs / a)

Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

*Hinweis: Geräteskizze:*
Geräteskizze:

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
**1.1.4.1.20 Gerätegrundrahmen zum Gerät L0400**
Gerätegrundrahmen zum Gerät L0400
Ausführung, Qualität und Nachweis gemäß Leittext 01.430.LT.02 in Abschnitt A.
Der Leittext hat Vorrang vor allen Kurzangaben.
Grundrahmen als Fundament für RLT-Geräte und zur Vermeidung von Körperschallübertragung durch den Fußboden.
Menge: 1,000 St
DIN 276-2018 / IBP: 433
Bauabschnitte / Kostenträger: 433

**1.1.4.1.30 Schwingungsisolierung als Unterlage zum Gerät L0400**
*** Leitbeschreibung
Schwingungsisolierung als Unterlage zum Gerät L0400
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0400*
Schwingungsisolierung (Gummi) zum Gerät L0400
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.4.1.40 Entwässerung für Tropfwasser / Reinigungsstutzen (DN 40) zum Gerät L04**
Entwässerung für Tropfwasser / Reinigungsstutzen (DN 40) zum Gerät L0400
Ausführung, Qualität und Nachweis gemäß Leittext 01.430.LT.28 in Abschnitt A.
Der Leittext hat Vorrang vor allen Kurzangaben.
Bestehend aus Entwässerungsleitungen aus Kunststoff-HT-Rohr DN 40, einschließlich 50 % Form- und Verbindungsstücke und Befestigungsmaterial (Schellen, Schrauben, Dübel). Anschluss an Sondersiphon DN 40.
Menge: 15,000 M
DIN 276-2018 / IBP: 433
Bauabschnitte / Kostenträger: 433

**1.1.4.1.50 Sondersiphon (für RLT-Gerät Druckseite) zum Gerät L0400**
Sondersiphon (für RLT-Gerät Druckseite) zum Gerät L0400
Ausführung, Qualität und Nachweis gemäß Leittext 01.430.LT.30 in Abschnitt A.
Der Leittext hat Vorrang vor allen Kurzangaben.
Füllbarer Siphon zur Entwässerung von RLT-Geräten im Bereich der Kühler, Befeuchter oder anderer Nassbereiche mit Überdruck gegenüber der Umgebung.
Variable Ablaufanordnung und veränderliche Einbauhöhe, Schraubdeckel zur Füllung und zu Revisionszwecken.
Menge: 1,000 St
DIN 276-2018 / IBP: 433
Bauabschnitte / Kostenträger: 433

**1.1.4.1.60 Sondersiphon (für RLT-Gerät Saugseite) zum Gerät L0400**
Sondersiphon (für RLT-Gerät Saugseite) zum Gerät L0400
Ausführung, Qualität und Nachweis gemäß Leittext 01.430.LT.31 in Abschnitt A.
Der Leittext hat Vorrang vor allen Kurzangaben.
Selbstfüllender und selbstschließender Siphon zur Entwässerung von RLT-Geräten im Bereich der Kühler, Befeuchter oder anderer Nassbereiche mit Unterdruck gegenüber der Umgebung.
Mit eingelegter Schwimmerkugel als Rückschlagventil, Schraubdeckel zu Revisionszwecken.
Menge: 3,000 St
DIN 276-2018 / IBP: 433
Bauabschnitte / Kostenträger: 433

**1.1.4.1.70 Zulage für die Rauchdichtigkeit der Jalousieklappen zum Gerät L0400**
Zulage für die Rauchdichtigkeit der Jalousieklappen zum Gerät L0400
Ausführung, Qualität und Nachweis gemäß Leittext 01.430.LT.33 in Abschnitt A.
Der Leittext hat Vorrang vor allen Kurzangaben.
Gehäuse-Leckluftstrom gemäß DIN EN 1751, Klasse C. Leckluftstrom bei geschlossener Klappe bei einer Druckdifferenz von 40 Pa höchstens 200 m³/h je Quadratmeter.
Menge: 1,000 St
DIN 276-2018 / IBP: 433
Bauabschnitte / Kostenträger: 433

**1.1.4.1.80 Werksprüfung der Geräte zum Gerät L0400**
Werksprüfung der Geräte zum Gerät L0400
Ausführung, Qualität und Nachweis gemäß Leittext 01.430.LT.34 in Abschnitt A.
Der Leittext hat Vorrang vor allen Kurzangaben.
Vor Auslieferung der Geräte sind eine Funktions- und Qualitätsprüfung im Herstellerwerk vorzunehmen. Dazu gehören die Messungen der Ventilatorsysteme je Luftstrang, insbesondere Luftvolumenstrom, Leistungsaufnahme und Schallpegel.
Menge: 1,000 St
DIN 276-2018 / IBP: 433
Bauabschnitte / Kostenträger: 433

**1.1.4.1.90 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 5.OG (ca. 25 m über 0,00) in entsprechender Größe abgestellt und seitlich in die Technikzentrale im 6.OG (Einbringöffnung B x H ca. 3,50 x 4,00 m) verbracht werden, bevor die nächste Komponente auf das Dach verbracht werden kann. Innerhalb der Technikzentrale bis zum Aufstellort beträgt der Transportweg bis zu max. ca. 50 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.50 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)

Kalkulationsbasis
Sind die im Leistungsverzeichnis im Titel "Zuluftgeräte"
beschriebenen RLT-Anlagen: L0100-ZUL-U1-E5
Menge: 1,000 St

**1.1.4.1.100 Schutz der Gerätekuben nach erfolgter Montage mit Folie und Resopal- oder Holzfaserplatten gegen mechanische Beschädigungen durch Folgegewerke wie Schweißarbeiten, Montagen etc.. Inkl. Entfernung und Entsorgung dieses Schutzes vor der Erstinbetriebnahme.**
Menge: 1,000 St
DIN 276-2018 / IBP: 433
Bauabschnitte / Kostenträger: 433

**1.1.4.1.110 Reinigung Lüftungsgeräte**
Reinigung Lüftungsgeräte
Vor der Inbetriebnahme sind die Lüftungsgeräte innen und außen einer gründlichen Nass-Reinigung zu unterziehen.
Die Reinigungsleistung ist von der örtlichen Bauüberwachung abzunehmen und im Bautagebuch zu dokumentieren.

Kalkulationsbasis
Sind die im Leistungsverzeichnis im Titel "Zuluftgeräte"
beschriebenen RLT-Anlagen: L0400-ZUL-U1-E5
Menge: 1,000 St
DIN 276-2018 / IBP: 431
Bauabschnitte / Kostenträger: 433

**1.1.4.1.120 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 431
Bauabschnitte / Kostenträger: 433

**1.1.4.1.130 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 431
Bauabschnitte / Kostenträger: 433

**1.1.4.1.140 Inbetriebsetzung zum Gerät L0400**
Inbetriebsetzung zum Gerät L0400
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.4.2 SO1_L0500_ABL-U1-E5

*Hinweis: Leitbeschreibung RLT Gerät zum Gerät L0500*
Leitbeschreibung RLT Gerät zum Gerät L0500
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0500 (T2, ohne Vergütung)*
Pflichtangaben des Bieters zum Gerät L0500 (T2, ohne Vergütung)
SFP_Angebot nach DIN EN 16798-3 als Anlagenwert, Φ_Angebot nach DIN EN 13053, elektrische Gesamtanschlussleistung sowie Fabrikat und Typ zur Identifikation.
Nachweis durch Herstellerdatenblatt und Eurovent-Zertifikat oder gleichwertig. Fehlende Angaben werden mit den Referenzwerten gewertet.

**1.1.4.2.10 Abluft L0500, 46300 m³/h, SFP 1442**
SO1 · L0500 · SO1_L0500_ABL-U1-E5
Bauwerk SO1 · GA-Nr. L0500 · Kategorie Zentralgerät · Luftart Abluft · Aufstellungsort Somatik 1 / E6 · Raum-Nr. — · Raumbezeichnung RLT-Zentrale SOM1.
Geometrie und Bemessung: Anrechenbarer Volumenstrom 46300 m³/h [U]; Gerätemaße B×H 2.685 × 3.015 m; Baulänge 11160 mm; Anströmquerschnitt 8.1 m²; Anströmgeschwindigkeit 1.59 m/s; 1 Ventilatoreinheiten mit ebenso vielen Frequenzumrichtern [B].
Anströmgeschwindigkeits-Wächter [B] (Wirtschaftlichkeitsoptimum der WRG nach anerkannten fachtechnischen Regeln): zulässiges Band 0.8 bis 2.39 m/s (untere Grenze: Wirtschaftlichkeitsoptimum fest; obere Grenze: SFP-Klasse 3 = 1.250 W/(m³/s) nach DIN EN 16798-3, aus dem Gesamtdruckverlust dieser Anlage hergeleitet) — die Anströmgeschwindigkeit dieser Anlage liegt innerhalb des Bandes.
Druckverlust und Leistung: Druckverlust Gerät intern 461 Pa [B]; Druckverlust Kanalnetz 484 Pa [U]; Druckverlust gesamt 945 Pa [B]; elektrische Ventilatorleistung 18.55 kW [B]; SFP-Einzelwert der Anlage 1442 W/(m³/s) [B].
Medien und Anschlussleistungen: Filter ePM1 (1. Stufe), WRG-Register, Adiabatik- und Rückkühlkammer, Schalldämpfer, Ventilator mit Frequenzumrichter, Schalldämpfer [B]; Gewicht 10144 kg [B].
Komponentenkette in Luftrichtung: Filter ePM1 · WRG-Register · adiabate Fortluftkühlung · Schalldämpfer · Ventilator · Schalldämpfer.
Der Druckverlust im Gerät ist der auf den Bemessungsvolumenstrom skalierte Nennwert; die elektrische Leistung folgt aus q_v mal Gesamtdruckverlust geteilt durch den Systemwirkungsgrad.
Geräteschematischer Aufbau (Prinzipdarstellung, nicht maßstäblich): Filter ePM1 (1. Stufe) → WRG-Register → Adiabatik- und Rückkühlkammer → Schalldämpfer → Ventilator mit Frequenzumrichter → Schalldämpfer
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 1 thermodynamische Luftbehandlung eingeordnet [B].
01 Ansaugkammer mit Jalousieklappe, Ausführung gemäß Leittext 01.430.LT.07
Volumenstrom 46300 m³/h; Klappenleckage Klasse 4, Rahmen Klasse B nach DIN EN 1751; Wetterschutzgitter Anströmgeschwindigkeit höchstens 2,0 m/s.
02 Vorfilterkammer (1. Filterstufe), Ausführung gemäß Leittext 01.430.LT.08
Volumenstrom 46300 m³/h; Filterendwiderstand 200 Pa; Bemessung mit dem Mittelwert aus Anfangs- und Wechseldruckverlust; Filterfläche mindestens 10 m² je m² Gerätequerschnitt.
03 Wärmerückgewinnungskammer, Ausführung gemäß Leittext 01.430.LT.09
Volumenstrom 46300 m³/h; Kreislaufverbund mit Solemedium; Gegenstromschaltung nach VDI 2071; Helium-Dichtheitsprüfung mit Protokoll. Medium Glycol N 25%, Gefrierbeginn −12 °C, Eisbrei bis −18 °C zulässig [U].
08 Adiabatik- und Rückkühlkammer, Ausführung gemäß Leittext 01.430.LT.54
Volumenstrom 46300 m³/h; Rückkühler vor dem WRG-Register, Abluftventilator saugend nach den Registern; Aerosolfreiheit nachzuweisen; ausgewiesene Wassermenge ist die Verdunstungsmenge ohne Abschlämmung.
10 Schalldämpferteil, Ausführung gemäß Leittext 01.430.LT.14
Volumenstrom 46300 m³/h; Kulissenstärke 240 mm (Kulissen unter 240 mm sind akustisch nicht geeignet), Kulissenspalt aus der Berechnung, Kulissen wartungsseitig ausziehbar. Zwei Stück je Luftseite, unmittelbar saug- und druckseitig am Ventilator. Berechnete Einfügungsdämpfung je Oktavband (63/125/250/500/1000/2000/4000/8000 Hz) [B]: 6/17/35/45/46/45/42/29 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 46300 m³/h; freilaufendes Rad mit Frequenzumrichter; Drehzahlreserve mindestens 10 %; Volumenstrommessung an der Einlaufdüse mit einer Abweichung von höchstens ±3 %. Berechneter Schallleistungspegel des Ventilators 92.6 dB [B] — LINEAR, nicht A-bewertet — nach dem Näherungsverfahren für Radialventilatoren L_WV = L_WSM + 10·lg(q_v) + 20·lg(Δp_t) mit L_WSM = 24 dB (Hochleistungs-Radialventilator rückwärtsgekrümmt im Wirkungsgradoptimum; am Herstellernachweis kalibriert). Nach Gehäusedämmung verbleiben rechnerisch 69.6 dB [B]; die Gehäusedämmung je Oktavband (63/125/250/500/1000/2000/4000/8000 Hz) beträgt 9/11/20/22/23/27/35/40 dB [A]. Der Bieter weist seine tatsächlichen Werte je Oktavband nach Herstellerangabe nach, getrennt für Ventilator und Ventilatorkammer nach Gehäusedämmung.
12 Ausblaskammer mit Jalousieklappe, Ausführung gemäß Leittext 01.430.LT.17
Volumenstrom 46300 m³/h; Klappen wie Ansaugkammer.
13 Beleuchtung und Schaugläser, Ausführung gemäß Leittext 01.430.LT.19
Volumenstrom 46300 m³/h; Beleuchtungseinheiten und Schaugläser in allen Wartungs- und Funktionskammern.
14 Baumuster- und Werksprüfung, Ausführung gemäß Leittext 01.430.LT.21
Volumenstrom 46300 m³/h; Baumusterprüfungen für die hygienische und technische Eignung nach DIN 1946-4 und VDI 6022 sowie Werksabnahme mit Niederspannungsprüfung und Ventilator-Leistungskontrolle.
Filterklasse, gefordert ISO ePM1 ≥ 55 % [U], angeboten: '....................................................' (ePM1 %)

Rückwärmzahl Φ nach DIN EN 13053:2012, gefordert mindestens 75 %, angeboten: '....................................................' (%)

Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)
Menge: 1,000 St
DIN 276-2018 / IBP: 433
Bauabschnitte / Kostenträger: 433

*Hinweis: Geräteskizze:*
Geräteskizze:

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
**1.1.4.2.20 Gerätegrundrahmen zum Gerät L0500**
Gerätegrundrahmen zum Gerät L0500
Ausführung, Qualität und Nachweis gemäß Leittext 01.430.LT.02 in Abschnitt A.
Der Leittext hat Vorrang vor allen Kurzangaben.
Grundrahmen als Fundament für RLT-Geräte und zur Vermeidung von Körperschallübertragung durch den Fußboden.
Menge: 1,000 St
DIN 276-2018 / IBP: 433
Bauabschnitte / Kostenträger: 433

**1.1.4.2.30 Schwingungsisolierung als Unterlage zum Gerät L0500**
*** Leitbeschreibung
Schwingungsisolierung als Unterlage zum Gerät L0500
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0500*
Schwingungsisolierung (Gummi) zum Gerät L0500
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.4.2.40 Entwässerung für Tropfwasser / Reinigungsstutzen (DN 40)**
Entwässerung für Tropfwasser / Reinigungsstutzen (DN 40)
Ausführung, Qualität und Nachweis gemäß Leittext 01.430.LT.28 in Abschnitt A.
Der Leittext hat Vorrang vor allen Kurzangaben.
Bestehend aus Entwässerungsleitungen aus Kunststoff-HT-Rohr DN 40, einschließlich 50 % Form- und Verbindungsstücke und Befestigungsmaterial (Schellen, Schrauben, Dübel). Anschluss an Sondersiphon DN 40.
Menge: 15,000 M
DIN 276-2018 / IBP: 433
Bauabschnitte / Kostenträger: 433

**1.1.4.2.50 Sondersiphon (für RLT-Gerät Druckseite)**
Sondersiphon (für RLT-Gerät Druckseite)
Ausführung, Qualität und Nachweis gemäß Leittext 01.430.LT.30 in Abschnitt A.
Der Leittext hat Vorrang vor allen Kurzangaben.
Füllbarer Siphon zur Entwässerung von RLT-Geräten im Bereich der Kühler, Befeuchter oder anderer Nassbereiche mit Überdruck gegenüber der Umgebung.
Variable Ablaufanordnung und veränderliche Einbauhöhe, Schraubdeckel zur Füllung und zu Revisionszwecken.
Menge: 2,000 St
DIN 276-2018 / IBP: 433
Bauabschnitte / Kostenträger: 433

**1.1.4.2.60 Sondersiphon (für RLT-Gerät Saugseite)**
Sondersiphon (für RLT-Gerät Saugseite)
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.4.2.70 Zulage für die Rauchdichtigkeit der Jalousieklappen zum Gerät L0500**
Zulage für die Rauchdichtigkeit der Jalousieklappen zum Gerät L0500
Ausführung, Qualität und Nachweis gemäß Leittext 01.430.LT.33 in Abschnitt A.
Der Leittext hat Vorrang vor allen Kurzangaben.
Gehäuse-Leckluftstrom gemäß DIN EN 1751, Klasse C. Leckluftstrom bei geschlossener Klappe bei einer Druckdifferenz von 40 Pa höchstens 200 m³/h je Quadratmeter.
Menge: 1,000 St
DIN 276-2018 / IBP: 433
Bauabschnitte / Kostenträger: 433

**1.1.4.2.80 Werksprüfung der Geräte zum Gerät L0500**
Werksprüfung der Geräte zum Gerät L0500
Ausführung, Qualität und Nachweis gemäß Leittext 01.430.LT.34 in Abschnitt A.
Der Leittext hat Vorrang vor allen Kurzangaben.
Vor Auslieferung der Geräte sind eine Funktions- und Qualitätsprüfung im Herstellerwerk vorzunehmen. Dazu gehören die Messungen der Ventilatorsysteme je Luftstrang, insbesondere Luftvolumenstrom, Leistungsaufnahme und Schallpegel.
Menge: 1,000 St
DIN 276-2018 / IBP: 433
Bauabschnitte / Kostenträger: 433

**1.1.4.2.90 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 5.OG (ca. 25 m über 0,00) in entsprechender Größe abgestellt und seitlich in die Technikzentrale im 6.OG (Einbringöffnung B x H ca. 3,50 x 4,00 m) verbracht werden, bevor die nächste Komponente auf das Dach verbracht werden kann. Innerhalb der Technikzentrale bis zum Aufstellort beträgt der Transportweg bis zu max. ca. 50 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.50 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)

Kalkulationsbasis
Sind die im Leistungsverzeichnis im Titel "Zuluftgeräte"
beschriebenen RLT-Anlagen: L0100-ZUL-U1-E5
Menge: 1,000 St

**1.1.4.2.100 Schutz der Gerätekuben nach erfolgter Montage mit Folie und Resopal- oder Holzfaserplatten gegen mechanische Beschädigungen durch Folgegewerke wie Schweißarbeiten, Montagen etc.. Inkl. Entfernung und Entsorgung dieses Schutzes vor der Erstinbetriebnahme.**
Menge: 1,000 St
DIN 276-2018 / IBP: 433
Bauabschnitte / Kostenträger: 433

**1.1.4.2.110 Reinigung Lüftungsgeräte**
Reinigung Lüftungsgeräte
Vor der Inbetriebnahme sind die Lüftungsgeräte innen und außen einer gründlichen Nass-Reinigung zu unterziehen.
Die Reinigungsleistung ist von der örtlichen Bauüberwachung abzunehmen und im Bautagebuch zu dokumentieren.

Kalkulationsbasis
Sind die im Leistungsverzeichnis im Titel "Zuluftgeräte"
beschriebenen RLT-Anlagen: L0200_ABL-E3-Labor
Menge: 1,000 St
DIN 276-2018 / IBP: 431
Bauabschnitte / Kostenträger: 433

**1.1.4.2.120 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 431
Bauabschnitte / Kostenträger: 433

**1.1.4.2.130 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 431
Bauabschnitte / Kostenträger: 433

**1.1.4.2.140 Inbetriebsetzung zum Gerät L0500**
Inbetriebsetzung zum Gerät L0500
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.4.3 Hydraulikmodul (HVM)

*Hinweis: Leitbeschreibung Kreislaufverbundsystem / Hydraulische Versorgungseinheit (HVM)*
Leitbeschreibung Kreislaufverbundsystem / Hydraulische Versorgungseinheit (HVM)
Angabeposition ohne Preisfeld. Diese Position dient allein der Strukturierung und Beschreibung; sie wird nicht bepreist und geht nicht in die Wertung ein.
Ausführung, Qualität und Nachweis gemäß Leittext 01.430.LT.51 in Abschnitt A. Der Leittext hat Vorrang vor allen Kurzangaben.

*Hinweis: Leitbeschreibung Frequenzumrichter Solepumpen*
Leitbeschreibung Frequenzumrichter Solepumpen
Angabeposition ohne Preisfeld. Diese Position dient allein der Strukturierung und Beschreibung; sie wird nicht bepreist und geht nicht in die Wertung ein.
Ausführung, Qualität und Nachweis gemäß Leittext 01.430.LT.52 in Abschnitt A. Der Leittext hat Vorrang vor allen Kurzangaben.

**1.1.4.3.10 Hydraulikmodul KVS, 14.52 m³/h, DN 80, Doppelpumpe m. FU**
Hydraulikmodul KVS — Wärmeverbund SO1 L0400 + L0500
Ausführung gemäß Leittext 01.430.LT.51; Frequenzumrichter gemäß Leittext 01.430.LT.52. Der Leittext hat Vorrang vor allen Kurzangaben.
Dieses Modul versorgt sämtliche Geräte des Wärmeverbundes gemeinsam — sowohl die obere als auch die untere Aufstellebene. Je Wärmeverbund ist genau ein Hydraulikmodul vorzusehen; eine Aufteilung nach Ebenen ist nicht zulässig.
Förderstrom Auslegungsfall (Winter) 14.52 m³/h [B]; dimensionierender Förderstrom (Sommerbetrieb, Faktor 1,2) 17.42 m³/h [B]; Anschluss DN 80 [B] — die bauseitige Verbindungsverrohrung zwischen den Registern ist erfahrungsgemäß eine Nennweite größer auszuführen [A].
Druckverlust Auslegungsfall 470 kPa, dimensionierender Druckverlust 677 kPa [B] (Summe aus Register Zuluftseite, Leistungsregelventil, Register Abluftseite, bauseitiger Verbindungsverrohrung, Versorgungsmodul und Kombiventilen; Sommerbetrieb quadratisch skaliert). Pumpenleistung elektrisch je Pumpe 3604 W, installierte Gesamtleistung 7207 W [B] (2 Pumpen, jede für mindestens 66 % des Förderstroms — teilweise Redundanz).
Druckunabhängige Regel- und Abgleichventile (PICV): 2 Stück [B], je ein Ventil für jedes an diesen Verbund angeschlossene Register (Zuluft- und Abluftseite, obere und untere Ebene). Wirkweise und Anforderungen gemäß Leittext 01.430.LT.51; Montage am zugeordneten Register bauseits.
Membranausdehnungsgefäß bemessen auf den Gesamtwasserinhalt dieses Verbundes einschließlich der bauseitigen Verbindungsverrohrung zwischen Zuluft- und Abluftgerät (tatsächliche Trassenlänge und Nennweite sind zugrunde zu legen); erforderlicher Nutzinhalt rund 50 Liter [A] — vom Bieter für das tatsächliche Anlagenvolumen zu prüfen. Ein zusätzliches Ausdehnungsgefäß außerhalb des Moduls ist wegen der Wartungs- und Folgekosten unzulässig.
Trägerkonstruktion zerlegbar entsprechend den Einbringverhältnissen, Auffangwanne aus nichtrostendem Stahl 1.4301 mit Leckagesensor, Rohrleitungen bis einschließlich DN 65 aus Kupfer nach DIN EN 1057 (gelötet oder verpresst), ab DN 80 aus geschweißtem Stahlrohr, zwingend pulverbeschichtet, Kältedämmung nach DIN 4140 mindestens 19 mm dampfdiffusionsdicht.
Solepumpen als Trockenläufer-Doppelpumpe, 2 Stück, IE3, Betrieb über Frequenzumrichter; Leistungsregelventil als Dreiwegeventil PN 16 mit Sollwertführung; Volumenstrommessung über Durchflussmengenmesser mit 0–10-V-Signal an die Regelung sowie Schwebekörper-Durchflussanzeige; Membranausdehnungsgefäß und Sicherheitsventil (Ansprechdruck 8 bar); Mindestdruckwächter 1,2 bis 1,5 bar; Absperr-, Entleer- und Entlüftungsarmaturen; Schmutzfänger, Rückschlagklappen, Manometer, Thermometer; vollständig montiert, verdrahtet und werksgeprüft.
Wärmeträgermedium Glycol N 25 %, Gefrierbeginn −12 °C; Anlage vor dem Befüllen fachgerecht zu spülen, Medium vorgemischt einzufüllen.
Die elektrische Leistung der Solepumpen erhält keine eigene Vergütungsposition; sie ist nachrichtlich in der Anschlussleistung geführt.
Anschlussdimensionen Vorerhitzer/Kühler/Nacherhitzer (Vordimensionierung, umgerechnet auf aktuellen Volumenstrom v261; Zielgeschwindigkeit 1,0 m/s, Blasius-Reibungsansatz, noch nicht mit dem tatsächlichen Rohrnetz abgeglichen) [A]: Vorerhitzer PWW 40/25, 108.2 kW, DN 65, 1.19 m/s, Δp 162.2 Pa; Kühler PKW 6/12, 283.8 kW, DN 200, 1.11 m/s, Δp 45.4 Pa; Nacherhitzer PWW 45/30, 114.0 kW, DN 50, 0.83 m/s, Δp 120.4 Pa.
Fabrikat und Typ: vom Bieter einzutragen.
Menge: 1,000 St
DIN 276-2018 / IBP: 433
Bauabschnitte / Kostenträger: 433

**1.1.4.3.20 Anlieferung/Montage Hydraulikmodul**
Anlieferung/Montage Hydraulikmodul
des vorgenannten WRG Hydraulikmoduls frei Baustelle, Abladen, Transport zum Aufstellungsort und Montage am Aufstellort.
Der Transport der von der Entladestelle bis zur Einbringöffnung erfolgt ggf. über unbefestigtes Gelände. Dies ist bei der Wahl des Transportmittel (z.B. Radlader) und bei Sicherung und des Schutzes des Transportgutes zu berücksichtigen.

Einbringsituation
Die Geräteeinbringung erfolgt mit dem Kran auf die zur Verfügung stehende Fläche von ca. 10 m² auf dem Dach des Gebäudes im 5.OG (ca. 25 m über 0,00) und seitlich in die Technikzentrale im 6.OG (Einbringöffnung B x H ca. 3,50 x 4,00 m). Innerhalb der Technikzentrale bis zum Aufstellort beträgt der Transportweg bis zu max. ca. 50 m.

Hinweis:
Folgende Aufwendungen sind einzukalkulieren:
-  Für die Anfahrt ist zu beachten, dass die Wege nicht befestigt sind. Es sind entsprechende Abstützungen zu berücksichtigen
-  Maßnahmen zum Schutz der Außenanlagen, Gebäudefassaden
-  Kran, Hebezeuge, Hilfsgerüste, Hilfsmittel für Geräteeinbringung,
-  Transport innerhalb der Technikzentrale bis 30 m bis zum Aufstellungsort und Montage am Aufstellort
-  Schutzmaßnahmen in Form von Lastverteilplatten zum Schutz und Reduzierung der Flächenbelastung des Estrich-Fußbodens in der Technikzentrale
Menge: 1,000 St

**1.1.4.3.30 Schutz der Gerätekuben nach erfolgter Montage mit Folie und Resopal- oder Holzfaserplatten gegen mechanische Beschädigungen durch Folgegewerke wie Schweißarbeiten, Montagen etc.. Inkl. Entfernung und Entsorgung dieses Schutzes vor der Erstinbetriebnahme.**
Menge: 1,000 St
DIN 276-2018 / IBP: 433
Bauabschnitte / Kostenträger: 433

##### 1.1.5 Anlagenverbund 5 — Somatik 3 (SO3) L0100+L0200+HVM

###### 1.1.5.1 SO3_L0100_ZUL-E3-Labor

*Hinweis: Leitbeschreibung RLT Gerät zum Gerät L0100*
Leitbeschreibung RLT Gerät zum Gerät L0100
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0100 (T2, ohne Vergütung)*
Pflichtangaben des Bieters zum Gerät L0100 (T2, ohne Vergütung)
SFP_Angebot nach DIN EN 16798-3 als Anlagenwert, Φ_Angebot nach DIN EN 13053, elektrische Gesamtanschlussleistung sowie Fabrikat und Typ zur Identifikation.
Nachweis durch Herstellerdatenblatt und Eurovent-Zertifikat oder gleichwertig. Fehlende Angaben werden mit den Referenzwerten gewertet.

**1.1.5.1.10 Zuluft L0100, 10000 m³/h, SFP 1542**
SO3 · L0100 · SO3_L0100_ZUL-E3-Labor
Bauwerk SO3 · GA-Nr. L0100 · Kategorie Zentralgerät · Luftart Zuluft · Aufstellungsort Somatik 3 / E4 · Raum-Nr. — · Raumbezeichnung RLT SOM3.
Geometrie und Bemessung: Anrechenbarer Volumenstrom 10000 m³/h [U]; Gerätemaße B×H 1.365 × 1.365 m; Baulänge 15825 mm; Anströmquerschnitt 1.86 m²; Anströmgeschwindigkeit 1.49 m/s; 1 Ventilatoreinheiten mit ebenso vielen Frequenzumrichtern [B].
Anströmgeschwindigkeits-Wächter [B] (Wirtschaftlichkeitsoptimum der WRG nach anerkannten fachtechnischen Regeln): zulässiges Band 0.8 bis 1.86 m/s (untere Grenze: Wirtschaftlichkeitsoptimum fest; obere Grenze: SFP-Klasse 3 = 1.250 W/(m³/s) nach DIN EN 16798-3, aus dem Gesamtdruckverlust dieser Anlage hergeleitet) — die Anströmgeschwindigkeit dieser Anlage liegt innerhalb des Bandes.
Druckverlust und Leistung: Druckverlust Gerät intern 731 Pa [B]; Druckverlust Kanalnetz 330 Pa [U]; Druckverlust gesamt 1061 Pa [B]; elektrische Ventilatorleistung 4.28 kW [B]; SFP-Einzelwert der Anlage 1542 W/(m³/s) [B].
Medien und Anschlussleistungen: Filtertrockenhaltung, Filter ePM1 (1. Stufe), WRG-Register, Schalldämpfer, Ventilator mit Frequenzumrichter, Schalldämpfer, Vorerhitzer, Kühler, Nacherhitzer, Filter ePM1 hoch (2. Stufe) [B]; Gewicht 5166 kg [B].
Komponentenkette in Luftrichtung: Filtertrocknung · Filter ePM1 · WRG-Register · Schalldämpfer · Ventilator · Schalldämpfer · Vorerhitzer · Kühler · Nacherhitzer · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Filtertrockenhaltung → Filter ePM1 (1. Stufe) → WRG-Register → Schalldämpfer → Ventilator mit Frequenzumrichter → Schalldämpfer → Vorerhitzer → Kühler → Nacherhitzer → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 3 thermodynamische Luftbehandlungen eingeordnet [B].
01 Ansaugkammer mit Jalousieklappe, Ausführung gemäß Leittext 01.430.LT.07
Volumenstrom 10000 m³/h; Klappenleckage Klasse 4, Rahmen Klasse B nach DIN EN 1751; Wetterschutzgitter Anströmgeschwindigkeit höchstens 2,0 m/s.
02 Vorfilterkammer (1. Filterstufe), Ausführung gemäß Leittext 01.430.LT.08
Volumenstrom 10000 m³/h; Filterendwiderstand 200 Pa; Bemessung mit dem Mittelwert aus Anfangs- und Wechseldruckverlust; Filterfläche mindestens 10 m² je m² Gerätequerschnitt.
03 Wärmerückgewinnungskammer, Ausführung gemäß Leittext 01.430.LT.09
Volumenstrom 10000 m³/h; Kreislaufverbund mit Solemedium; Gegenstromschaltung nach VDI 2071; Helium-Dichtheitsprüfung mit Protokoll. Medium Glycol N 25%, Gefrierbeginn −12 °C, Eisbrei bis −18 °C zulässig [U].
04 Lufterhitzerkammer (Vorerhitzer), Ausführung gemäß Leittext 01.430.LT.10
Volumenstrom 10000 m³/h; Medium PWW 40/25 °C NT, Spreizung höchstens 15 K [U]; Ovalrohrregister, Lamellenabstand mindestens 2,0 mm. Unmittelbar danach Spannrahmen für den Frostschutzthermostat.
05 Kühlerkammer, Ausführung gemäß Leittext 01.430.LT.11
Volumenstrom 10000 m³/h; Medium PKW 6/12 °C [U]; Lamellenabstand mindestens 2,5 mm, epoxydbeschichtet; Kondensatwanne 1.4301, verlängert für die Nachrüstbarkeit eines Tropfenabscheiders.
06 Nacherhitzerkammer (Entfeuchtungsbetrieb), Ausführung gemäß Leittext 01.430.LT.10
Volumenstrom 10000 m³/h; Medium PWW 40/25 °C NT [U], Spreizung höchstens 15 K; RUNDROHRregister, Lamellenabstand mindestens 2,0 mm. Ovalrohr ist bei den kleinen Leistungen von Vor- und Nacherhitzern nicht geeignet und nicht gefordert; Ovalrohr bleibt Kühler- und WRG-Registern vorbehalten. Ausführung im Übrigen wie Vorerhitzer.
10 Schalldämpferteil, Ausführung gemäß Leittext 01.430.LT.14
Volumenstrom 10000 m³/h; Kulissenstärke 240 mm (Kulissen unter 240 mm sind akustisch nicht geeignet), Kulissenspalt aus der Berechnung, Kulissen wartungsseitig ausziehbar. Zwei Stück je Luftseite, unmittelbar saug- und druckseitig am Ventilator. Berechnete Einfügungsdämpfung je Oktavband (63/125/250/500/1000/2000/4000/8000 Hz) [B]: 7/17/35/45/46/45/42/29 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 10000 m³/h; freilaufendes Rad mit Frequenzumrichter; Drehzahlreserve mindestens 10 %; Volumenstrommessung an der Einlaufdüse mit einer Abweichung von höchstens ±3 %. Berechneter Schallleistungspegel des Ventilators 87.0 dB [B] — LINEAR, nicht A-bewertet — nach dem Näherungsverfahren für Radialventilatoren L_WV = L_WSM + 10·lg(q_v) + 20·lg(Δp_t) mit L_WSM = 24 dB (Hochleistungs-Radialventilator rückwärtsgekrümmt im Wirkungsgradoptimum; am Herstellernachweis kalibriert). Nach Gehäusedämmung verbleiben rechnerisch 64.0 dB [B]; die Gehäusedämmung je Oktavband (63/125/250/500/1000/2000/4000/8000 Hz) beträgt 9/11/20/22/23/27/35/40 dB [A]. Der Bieter weist seine tatsächlichen Werte je Oktavband nach Herstellerangabe nach, getrennt für Ventilator und Ventilatorkammer nach Gehäusedämmung.
09 Filterkammer (2. Filterstufe), Ausführung gemäß Leittext 01.430.LT.16
Volumenstrom 10000 m³/h; Filterendwiderstand 200 Pa.
12 Ausblaskammer mit Jalousieklappe, Ausführung gemäß Leittext 01.430.LT.17
Volumenstrom 10000 m³/h; Klappen wie Ansaugkammer.
13 Beleuchtung und Schaugläser, Ausführung gemäß Leittext 01.430.LT.19
Volumenstrom 10000 m³/h; Beleuchtungseinheiten und Schaugläser in allen Wartungs- und Funktionskammern.
14 Baumuster- und Werksprüfung, Ausführung gemäß Leittext 01.430.LT.21
Volumenstrom 10000 m³/h; Baumusterprüfungen für die hygienische und technische Eignung nach DIN 1946-4 und VDI 6022 sowie Werksabnahme mit Niederspannungsprüfung und Ventilator-Leistungskontrolle.
Filterklasse, gefordert ISO ePM1 ≥ 55 % [U], angeboten: '....................................................' (ePM1 %)

Rückwärmzahl Φ nach DIN EN 13053:2012, gefordert mindestens 75 %, angeboten: '....................................................' (%)

Kvs-Wert und Ventilautorität des Erhitzerkreises, angeboten: '....................................................' (Kvs / a)

Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

*Hinweis: Geräteskizze:*
Geräteskizze:

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
**1.1.5.1.20 Gerätegrundrahmen zum Gerät L0100**
Gerätegrundrahmen zum Gerät L0100
Ausführung, Qualität und Nachweis gemäß Leittext 01.430.LT.02 in Abschnitt A.
Der Leittext hat Vorrang vor allen Kurzangaben.
Grundrahmen als Fundament für RLT-Geräte und zur Vermeidung von Körperschallübertragung durch den Fußboden.
Menge: 1,000 St
DIN 276-2018 / IBP: 433
Bauabschnitte / Kostenträger: 433

**1.1.5.1.30 Schwingungsisolierung als Unterlage zum Gerät L0100**
*** Leitbeschreibung
Schwingungsisolierung als Unterlage zum Gerät L0100
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0100*
Schwingungsisolierung (Gummi) zum Gerät L0100
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.5.1.40 Entwässerung für Tropfwasser / Reinigungsstutzen (DN 40) zum Gerät L01**
Entwässerung für Tropfwasser / Reinigungsstutzen (DN 40) zum Gerät L0100
Ausführung, Qualität und Nachweis gemäß Leittext 01.430.LT.28 in Abschnitt A.
Der Leittext hat Vorrang vor allen Kurzangaben.
Bestehend aus Entwässerungsleitungen aus Kunststoff-HT-Rohr DN 40, einschließlich 50 % Form- und Verbindungsstücke und Befestigungsmaterial (Schellen, Schrauben, Dübel). Anschluss an Sondersiphon DN 40.
Menge: 15,000 M
DIN 276-2018 / IBP: 433
Bauabschnitte / Kostenträger: 433

**1.1.5.1.50 Sondersiphon (für RLT-Gerät Druckseite) zum Gerät L0100**
Sondersiphon (für RLT-Gerät Druckseite) zum Gerät L0100
Ausführung, Qualität und Nachweis gemäß Leittext 01.430.LT.30 in Abschnitt A.
Der Leittext hat Vorrang vor allen Kurzangaben.
Füllbarer Siphon zur Entwässerung von RLT-Geräten im Bereich der Kühler, Befeuchter oder anderer Nassbereiche mit Überdruck gegenüber der Umgebung.
Variable Ablaufanordnung und veränderliche Einbauhöhe, Schraubdeckel zur Füllung und zu Revisionszwecken.
Menge: 1,000 St
DIN 276-2018 / IBP: 433
Bauabschnitte / Kostenträger: 433

**1.1.5.1.60 Sondersiphon (für RLT-Gerät Saugseite) zum Gerät L0100**
Sondersiphon (für RLT-Gerät Saugseite) zum Gerät L0100
Ausführung, Qualität und Nachweis gemäß Leittext 01.430.LT.31 in Abschnitt A.
Der Leittext hat Vorrang vor allen Kurzangaben.
Selbstfüllender und selbstschließender Siphon zur Entwässerung von RLT-Geräten im Bereich der Kühler, Befeuchter oder anderer Nassbereiche mit Unterdruck gegenüber der Umgebung.
Mit eingelegter Schwimmerkugel als Rückschlagventil, Schraubdeckel zu Revisionszwecken.
Menge: 3,000 St
DIN 276-2018 / IBP: 433
Bauabschnitte / Kostenträger: 433

**1.1.5.1.70 Zulage für die Rauchdichtigkeit der Jalousieklappen zum Gerät L0100**
Zulage für die Rauchdichtigkeit der Jalousieklappen zum Gerät L0100
Ausführung, Qualität und Nachweis gemäß Leittext 01.430.LT.33 in Abschnitt A.
Der Leittext hat Vorrang vor allen Kurzangaben.
Gehäuse-Leckluftstrom gemäß DIN EN 1751, Klasse C. Leckluftstrom bei geschlossener Klappe bei einer Druckdifferenz von 40 Pa höchstens 200 m³/h je Quadratmeter.
Menge: 1,000 St
DIN 276-2018 / IBP: 433
Bauabschnitte / Kostenträger: 433

**1.1.5.1.80 Werksprüfung der Geräte zum Gerät L0100**
Werksprüfung der Geräte zum Gerät L0100
Ausführung, Qualität und Nachweis gemäß Leittext 01.430.LT.34 in Abschnitt A.
Der Leittext hat Vorrang vor allen Kurzangaben.
Vor Auslieferung der Geräte sind eine Funktions- und Qualitätsprüfung im Herstellerwerk vorzunehmen. Dazu gehören die Messungen der Ventilatorsysteme je Luftstrang, insbesondere Luftvolumenstrom, Leistungsaufnahme und Schallpegel.
Menge: 1,000 St
DIN 276-2018 / IBP: 433
Bauabschnitte / Kostenträger: 433

**1.1.5.1.90 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 3.OG (ca. 15 m über 0,00) in entsprechender Größe abgestellt und seitlich in die Technikzentrale im 4.OG (Einbringöffnung B x H ca. 3,50 x 4,00 m) verbracht werden, bevor die nächste Komponente auf das Dach verbracht werden kann. Innerhalb der Technikzentrale bis zum Aufstellort beträgt der Transportweg bis zu max. ca. 40 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.40 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.5.1.100 Schutz der Gerätekuben nach erfolgter Montage mit Folie und Resopal- oder Holzfaserplatten gegen mechanische Beschädigungen durch Folgegewerke wie Schweißarbeiten, Montagen etc.. Inkl. Entfernung und Entsorgung dieses Schutzes vor der Erstinbetriebnahme.**
Menge: 1,000 St
DIN 276-2018 / IBP: 433
Bauabschnitte / Kostenträger: 433

**1.1.5.1.110 Reinigung Lüftungsgeräte**
Reinigung Lüftungsgeräte
Vor der Inbetriebnahme sind die Lüftungsgeräte innen und außen einer gründlichen Nass-Reinigung zu unterziehen.
Die Reinigungsleistung ist von der örtlichen Bauüberwachung abzunehmen und im Bautagebuch zu dokumentieren.

Kalkulationsbasis
Sind die im Leistungsverzeichnis im Titel "Zuluftgeräte"
beschriebenen RLT-Anlagen: L0100-ZUL-E3-Labor
Menge: 1,000 St
DIN 276-2018 / IBP: 432
Bauabschnitte / Kostenträger: 433

**1.1.5.1.120 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 432
Bauabschnitte / Kostenträger: 433

**1.1.5.1.130 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 432
Bauabschnitte / Kostenträger: 433

**1.1.5.1.140 Inbetriebsetzung zum Gerät L0100**
Inbetriebsetzung zum Gerät L0100
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.5.2 SO3_L0200_ABL-E3-Labor

*Hinweis: Leitbeschreibung RLT Gerät zum Gerät L0200*
Leitbeschreibung RLT Gerät zum Gerät L0200
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0200 (T2, ohne Vergütung)*
Pflichtangaben des Bieters zum Gerät L0200 (T2, ohne Vergütung)
SFP_Angebot nach DIN EN 16798-3 als Anlagenwert, Φ_Angebot nach DIN EN 13053, elektrische Gesamtanschlussleistung sowie Fabrikat und Typ zur Identifikation.
Nachweis durch Herstellerdatenblatt und Eurovent-Zertifikat oder gleichwertig. Fehlende Angaben werden mit den Referenzwerten gewertet.

**1.1.5.2.10 Abluft L0200, 10800 m³/h, SFP 1331**
SO3 · L0200 · SO3_L0200_ABL-E3-Labor
Bauwerk SO3 · GA-Nr. L0200 · Kategorie Zentralgerät · Luftart Abluft · Aufstellungsort Somatik 3 / E4 · Raum-Nr. — · Raumbezeichnung RLT SOM3.
Geometrie und Bemessung: Anrechenbarer Volumenstrom 10800 m³/h [U]; Gerätemaße B×H 1.365 × 1.365 m; Baulänge 11775 mm; Anströmquerschnitt 1.86 m²; Anströmgeschwindigkeit 1.61 m/s; 1 Ventilatoreinheiten mit ebenso vielen Frequenzumrichtern [B].
Anströmgeschwindigkeits-Wächter [B] (Wirtschaftlichkeitsoptimum der WRG nach anerkannten fachtechnischen Regeln): zulässiges Band 0.8 bis 2.53 m/s (untere Grenze: Wirtschaftlichkeitsoptimum fest; obere Grenze: SFP-Klasse 3 = 1.250 W/(m³/s) nach DIN EN 16798-3, aus dem Gesamtdruckverlust dieser Anlage hergeleitet) — die Anströmgeschwindigkeit dieser Anlage liegt innerhalb des Bandes.
Druckverlust und Leistung: Druckverlust Gerät intern 432 Pa [B]; Druckverlust Kanalnetz 480 Pa [U]; Druckverlust gesamt 912 Pa [B]; elektrische Ventilatorleistung 3.99 kW [B]; SFP-Einzelwert der Anlage 1331 W/(m³/s) [B].
Medien und Anschlussleistungen: Filter ePM1 (1. Stufe), WRG-Register, Adiabatik- und Rückkühlkammer, Schalldämpfer, Ventilator mit Frequenzumrichter, Schalldämpfer [B]; Gewicht 3167 kg [B].
Komponentenkette in Luftrichtung: Filter ePM1 · WRG-Register · adiabate Fortluftkühlung · Schalldämpfer · Ventilator · Schalldämpfer.
Der Druckverlust im Gerät ist der auf den Bemessungsvolumenstrom skalierte Nennwert; die elektrische Leistung folgt aus q_v mal Gesamtdruckverlust geteilt durch den Systemwirkungsgrad.
Geräteschematischer Aufbau (Prinzipdarstellung, nicht maßstäblich): Filter ePM1 (1. Stufe) → WRG-Register → Adiabatik- und Rückkühlkammer → Schalldämpfer → Ventilator mit Frequenzumrichter → Schalldämpfer
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 1 thermodynamische Luftbehandlung eingeordnet [B].
01 Ansaugkammer mit Jalousieklappe, Ausführung gemäß Leittext 01.430.LT.07
Volumenstrom 10800 m³/h; Klappenleckage Klasse 4, Rahmen Klasse B nach DIN EN 1751; Wetterschutzgitter Anströmgeschwindigkeit höchstens 2,0 m/s.
02 Vorfilterkammer (1. Filterstufe), Ausführung gemäß Leittext 01.430.LT.08
Volumenstrom 10800 m³/h; Filterendwiderstand 200 Pa; Bemessung mit dem Mittelwert aus Anfangs- und Wechseldruckverlust; Filterfläche mindestens 10 m² je m² Gerätequerschnitt.
03 Wärmerückgewinnungskammer, Ausführung gemäß Leittext 01.430.LT.09
Volumenstrom 10800 m³/h; Kreislaufverbund mit Solemedium; Gegenstromschaltung nach VDI 2071; Helium-Dichtheitsprüfung mit Protokoll. Medium Glycol N 25%, Gefrierbeginn −12 °C, Eisbrei bis −18 °C zulässig [U].
08 Adiabatik- und Rückkühlkammer, Ausführung gemäß Leittext 01.430.LT.54
Volumenstrom 10800 m³/h; Rückkühler vor dem WRG-Register, Abluftventilator saugend nach den Registern; Aerosolfreiheit nachzuweisen; ausgewiesene Wassermenge ist die Verdunstungsmenge ohne Abschlämmung.
10 Schalldämpferteil, Ausführung gemäß Leittext 01.430.LT.14
Volumenstrom 10800 m³/h; Kulissenstärke 240 mm (Kulissen unter 240 mm sind akustisch nicht geeignet), Kulissenspalt aus der Berechnung, Kulissen wartungsseitig ausziehbar. Zwei Stück je Luftseite, unmittelbar saug- und druckseitig am Ventilator. Berechnete Einfügungsdämpfung je Oktavband (63/125/250/500/1000/2000/4000/8000 Hz) [B]: 6/16/34/44/46/45/41/27 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 10800 m³/h; freilaufendes Rad mit Frequenzumrichter; Drehzahlreserve mindestens 10 %; Volumenstrommessung an der Einlaufdüse mit einer Abweichung von höchstens ±3 %. Berechneter Schallleistungspegel des Ventilators 86.0 dB [B] — LINEAR, nicht A-bewertet — nach dem Näherungsverfahren für Radialventilatoren L_WV = L_WSM + 10·lg(q_v) + 20·lg(Δp_t) mit L_WSM = 24 dB (Hochleistungs-Radialventilator rückwärtsgekrümmt im Wirkungsgradoptimum; am Herstellernachweis kalibriert). Nach Gehäusedämmung verbleiben rechnerisch 63.0 dB [B]; die Gehäusedämmung je Oktavband (63/125/250/500/1000/2000/4000/8000 Hz) beträgt 9/11/20/22/23/27/35/40 dB [A]. Der Bieter weist seine tatsächlichen Werte je Oktavband nach Herstellerangabe nach, getrennt für Ventilator und Ventilatorkammer nach Gehäusedämmung.
12 Ausblaskammer mit Jalousieklappe, Ausführung gemäß Leittext 01.430.LT.17
Volumenstrom 10800 m³/h; Klappen wie Ansaugkammer.
13 Beleuchtung und Schaugläser, Ausführung gemäß Leittext 01.430.LT.19
Volumenstrom 10800 m³/h; Beleuchtungseinheiten und Schaugläser in allen Wartungs- und Funktionskammern.
14 Baumuster- und Werksprüfung, Ausführung gemäß Leittext 01.430.LT.21
Volumenstrom 10800 m³/h; Baumusterprüfungen für die hygienische und technische Eignung nach DIN 1946-4 und VDI 6022 sowie Werksabnahme mit Niederspannungsprüfung und Ventilator-Leistungskontrolle.
Filterklasse, gefordert ISO ePM1 ≥ 55 % [U], angeboten: '....................................................' (ePM1 %)

Rückwärmzahl Φ nach DIN EN 13053:2012, gefordert mindestens 75 %, angeboten: '....................................................' (%)

Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)
Menge: 1,000 St
DIN 276-2018 / IBP: 433
Bauabschnitte / Kostenträger: 433

*Hinweis: Geräteskizze:*
Geräteskizze:

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
**1.1.5.2.20 Gerätegrundrahmen zum Gerät L0200**
Gerätegrundrahmen zum Gerät L0200
Ausführung, Qualität und Nachweis gemäß Leittext 01.430.LT.02 in Abschnitt A.
Der Leittext hat Vorrang vor allen Kurzangaben.
Grundrahmen als Fundament für RLT-Geräte und zur Vermeidung von Körperschallübertragung durch den Fußboden.
Menge: 1,000 St
DIN 276-2018 / IBP: 433
Bauabschnitte / Kostenträger: 433

**1.1.5.2.30 Schwingungsisolierung als Unterlage zum Gerät L0200**
*** Leitbeschreibung
Schwingungsisolierung als Unterlage zum Gerät L0200
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0200*
Schwingungsisolierung (Gummi) zum Gerät L0200
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.5.2.40 Entwässerung für Tropfwasser / Reinigungsstutzen (DN 40)**
Entwässerung für Tropfwasser / Reinigungsstutzen (DN 40)
Ausführung, Qualität und Nachweis gemäß Leittext 01.430.LT.28 in Abschnitt A.
Der Leittext hat Vorrang vor allen Kurzangaben.
Bestehend aus Entwässerungsleitungen aus Kunststoff-HT-Rohr DN 40, einschließlich 50 % Form- und Verbindungsstücke und Befestigungsmaterial (Schellen, Schrauben, Dübel). Anschluss an Sondersiphon DN 40.
Menge: 15,000 M
DIN 276-2018 / IBP: 433
Bauabschnitte / Kostenträger: 433

**1.1.5.2.50 Sondersiphon (für RLT-Gerät Druckseite)**
Sondersiphon (für RLT-Gerät Druckseite)
Ausführung, Qualität und Nachweis gemäß Leittext 01.430.LT.30 in Abschnitt A.
Der Leittext hat Vorrang vor allen Kurzangaben.
Füllbarer Siphon zur Entwässerung von RLT-Geräten im Bereich der Kühler, Befeuchter oder anderer Nassbereiche mit Überdruck gegenüber der Umgebung.
Variable Ablaufanordnung und veränderliche Einbauhöhe, Schraubdeckel zur Füllung und zu Revisionszwecken.
Menge: 2,000 St
DIN 276-2018 / IBP: 433
Bauabschnitte / Kostenträger: 433

**1.1.5.2.60 Sondersiphon (für RLT-Gerät Saugseite)**
Sondersiphon (für RLT-Gerät Saugseite)
Ausführung, Qualität und Nachweis gemäß Leittext 01.430.LT.31 in Abschnitt A.
Der Leittext hat Vorrang vor allen Kurzangaben.
Selbstfüllender und selbstschließender Siphon zur Entwässerung von RLT-Geräten im Bereich der Kühler, Befeuchter oder anderer Nassbereiche mit Unterdruck gegenüber der Umgebung.
Mit eingelegter Schwimmerkugel als Rückschlagventil, Schraubdeckel zu Revisionszwecken.
Menge: 2,000 St
DIN 276-2018 / IBP: 433
Bauabschnitte / Kostenträger: 433

**1.1.5.2.70 Zulage für die Rauchdichtigkeit der Jalousieklappen zum Gerät L0200**
Zulage für die Rauchdichtigkeit der Jalousieklappen zum Gerät L0200
Ausführung, Qualität und Nachweis gemäß Leittext 01.430.LT.33 in Abschnitt A.
Der Leittext hat Vorrang vor allen Kurzangaben.
Gehäuse-Leckluftstrom gemäß DIN EN 1751, Klasse C. Leckluftstrom bei geschlossener Klappe bei einer Druckdifferenz von 40 Pa höchstens 200 m³/h je Quadratmeter.
Menge: 1,000 St
DIN 276-2018 / IBP: 433
Bauabschnitte / Kostenträger: 433

**1.1.5.2.80 Werksprüfung der Geräte zum Gerät L0200**
Werksprüfung der Geräte zum Gerät L0200
Ausführung, Qualität und Nachweis gemäß Leittext 01.430.LT.34 in Abschnitt A.
Der Leittext hat Vorrang vor allen Kurzangaben.
Vor Auslieferung der Geräte sind eine Funktions- und Qualitätsprüfung im Herstellerwerk vorzunehmen. Dazu gehören die Messungen der Ventilatorsysteme je Luftstrang, insbesondere Luftvolumenstrom, Leistungsaufnahme und Schallpegel.
Menge: 1,000 St
DIN 276-2018 / IBP: 433
Bauabschnitte / Kostenträger: 433

**1.1.5.2.90 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 3.OG (ca. 15 m über 0,00) in entsprechender Größe abgestellt und seitlich in die Technikzentrale im 4.OG (Einbringöffnung B x H ca. 3,50 x 4,00 m) verbracht werden, bevor die nächste Komponente auf das Dach verbracht werden kann. Innerhalb der Technikzentrale bis zum Aufstellort beträgt der Transportweg bis zu max. ca. 40 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.40 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.5.2.100 Schutz der Gerätekuben nach erfolgter Montage mit Folie und Resopal- oder Holzfaserplatten gegen mechanische Beschädigungen durch Folgegewerke wie Schweißarbeiten, Montagen etc.. Inkl. Entfernung und Entsorgung dieses Schutzes vor der Erstinbetriebnahme.**
Menge: 1,000 St
DIN 276-2018 / IBP: 433
Bauabschnitte / Kostenträger: 433

**1.1.5.2.110 Reinigung Lüftungsgeräte**
Reinigung Lüftungsgeräte
Vor der Inbetriebnahme sind die Lüftungsgeräte innen und außen einer gründlichen Nass-Reinigung zu unterziehen.
Die Reinigungsleistung ist von der örtlichen Bauüberwachung abzunehmen und im Bautagebuch zu dokumentieren.

Kalkulationsbasis
Sind die im Leistungsverzeichnis im Titel "Zuluftgeräte"
beschriebenen RLT-Anlagen: L0200_ABL-E3-Labor
Menge: 1,000 St
DIN 276-2018 / IBP: 431
Bauabschnitte / Kostenträger: 433

**1.1.5.2.120 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 431
Bauabschnitte / Kostenträger: 433

**1.1.5.2.130 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 431
Bauabschnitte / Kostenträger: 433

**1.1.5.2.140 Inbetriebsetzung zum Gerät L0200**
Inbetriebsetzung zum Gerät L0200
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.5.3 Hydraulikmodul (HVM)

*Hinweis: Leitbeschreibung Kreislaufverbundsystem / Hydraulische Versorgungseinheit (HVM)*
Leitbeschreibung Kreislaufverbundsystem / Hydraulische Versorgungseinheit (HVM)
Angabeposition ohne Preisfeld. Diese Position dient allein der Strukturierung und Beschreibung; sie wird nicht bepreist und geht nicht in die Wertung ein.
Ausführung, Qualität und Nachweis gemäß Leittext 01.430.LT.51 in Abschnitt A. Der Leittext hat Vorrang vor allen Kurzangaben.

*Hinweis: Leitbeschreibung Frequenzumrichter Solepumpen*
Leitbeschreibung Frequenzumrichter Solepumpen
Angabeposition ohne Preisfeld. Diese Position dient allein der Strukturierung und Beschreibung; sie wird nicht bepreist und geht nicht in die Wertung ein.
Ausführung, Qualität und Nachweis gemäß Leittext 01.430.LT.52 in Abschnitt A. Der Leittext hat Vorrang vor allen Kurzangaben.

**1.1.5.3.10 Hydraulikmodul KVS, 3.29 m³/h, DN 50, Doppelpumpe m. FU**
Hydraulikmodul KVS — Wärmeverbund SO3 L0100 + L0200
Ausführung gemäß Leittext 01.430.LT.51; Frequenzumrichter gemäß Leittext 01.430.LT.52. Der Leittext hat Vorrang vor allen Kurzangaben.
Dieses Modul versorgt sämtliche Geräte des Wärmeverbundes gemeinsam — sowohl die obere als auch die untere Aufstellebene. Je Wärmeverbund ist genau ein Hydraulikmodul vorzusehen; eine Aufteilung nach Ebenen ist nicht zulässig.
Förderstrom Auslegungsfall (Winter) 3.29 m³/h [B]; dimensionierender Förderstrom (Sommerbetrieb, Faktor 1,2) 3.95 m³/h [B]; Anschluss DN 50 [B] — die bauseitige Verbindungsverrohrung zwischen den Registern ist erfahrungsgemäß eine Nennweite größer auszuführen [A].
Druckverlust Auslegungsfall 470 kPa, dimensionierender Druckverlust 677 kPa [B] (Summe aus Register Zuluftseite, Leistungsregelventil, Register Abluftseite, bauseitiger Verbindungsverrohrung, Versorgungsmodul und Kombiventilen; Sommerbetrieb quadratisch skaliert). Pumpenleistung elektrisch je Pumpe 817 W, installierte Gesamtleistung 1634 W [B] (2 Pumpen, jede für mindestens 66 % des Förderstroms — teilweise Redundanz).
Druckunabhängige Regel- und Abgleichventile (PICV): 2 Stück [B], je ein Ventil für jedes an diesen Verbund angeschlossene Register (Zuluft- und Abluftseite, obere und untere Ebene). Wirkweise und Anforderungen gemäß Leittext 01.430.LT.51; Montage am zugeordneten Register bauseits.
Membranausdehnungsgefäß bemessen auf den Gesamtwasserinhalt dieses Verbundes einschließlich der bauseitigen Verbindungsverrohrung zwischen Zuluft- und Abluftgerät (tatsächliche Trassenlänge und Nennweite sind zugrunde zu legen); erforderlicher Nutzinhalt rund 10 Liter [A] — vom Bieter für das tatsächliche Anlagenvolumen zu prüfen. Ein zusätzliches Ausdehnungsgefäß außerhalb des Moduls ist wegen der Wartungs- und Folgekosten unzulässig.
Trägerkonstruktion zerlegbar entsprechend den Einbringverhältnissen, Auffangwanne aus nichtrostendem Stahl 1.4301 mit Leckagesensor, Rohrleitungen bis einschließlich DN 65 aus Kupfer nach DIN EN 1057 (gelötet oder verpresst), ab DN 80 aus geschweißtem Stahlrohr, zwingend pulverbeschichtet, Kältedämmung nach DIN 4140 mindestens 19 mm dampfdiffusionsdicht.
Solepumpen als Trockenläufer-Doppelpumpe, 2 Stück, IE3, Betrieb über Frequenzumrichter; Leistungsregelventil als Dreiwegeventil PN 16 mit Sollwertführung; Volumenstrommessung über Durchflussmengenmesser mit 0–10-V-Signal an die Regelung sowie Schwebekörper-Durchflussanzeige; Membranausdehnungsgefäß und Sicherheitsventil (Ansprechdruck 8 bar); Mindestdruckwächter 1,2 bis 1,5 bar; Absperr-, Entleer- und Entlüftungsarmaturen; Schmutzfänger, Rückschlagklappen, Manometer, Thermometer; vollständig montiert, verdrahtet und werksgeprüft.
Wärmeträgermedium Glycol N 25 %, Gefrierbeginn −12 °C; Anlage vor dem Befüllen fachgerecht zu spülen, Medium vorgemischt einzufüllen.
Die elektrische Leistung der Solepumpen erhält keine eigene Vergütungsposition; sie ist nachrichtlich in der Anschlussleistung geführt.
Anschlussdimensionen Vorerhitzer/Kühler/Nacherhitzer (Vordimensionierung, umgerechnet auf aktuellen Volumenstrom v261; Zielgeschwindigkeit 1,0 m/s, Blasius-Reibungsansatz, noch nicht mit dem tatsächlichen Rohrnetz abgeglichen) [A]: Vorerhitzer PWW 40/25, 17.9 kW, DN 32, 0.81 m/s, Δp 186.7 Pa; Kühler PKW 6/12, 58.5 kW, DN 100, 0.85 m/s, Δp 64.8 Pa; Nacherhitzer PWW 45/30, 23.4 kW, DN 25, 0.66 m/s, Δp 182.5 Pa.
Fabrikat und Typ: vom Bieter einzutragen.
Menge: 1,000 St
DIN 276-2018 / IBP: 433
Bauabschnitte / Kostenträger: 433

**1.1.5.3.20 Anlieferung/Montage Hydraulikmodul**
Anlieferung/Montage Hydraulikmodul
des vorgenannten WRG Hydraulikmoduls frei Baustelle, Abladen, Transport zum Aufstellungsort und Montage am Aufstellort.
Der Transport der von der Entladestelle bis zur Einbringöffnung erfolgt ggf. über unbefestigtes Gelände. Dies ist bei der Wahl des Transportmittel (z.B. Radlader) und bei Sicherung und des Schutzes des Transportgutes zu berücksichtigen.

Einbringsituation
Die Geräteeinbringung erfolgt mit dem Kran auf die zur Verfügung stehende Fläche von ca. 10 m² auf dem Dach des Gebäudes im 3.OG (ca. 15 m über 0,00) und seitlich in die Technikzentrale im 4.OG (Einbringöffnung B x H ca. 3,50 x 4,00 m). Innerhalb der Technikzentrale bis zum Aufstellort beträgt der Transportweg bis zu max. ca. 30 m.

Hinweis:
Folgende Aufwendungen sind einzukalkulieren:
-  Für die Anfahrt ist zu beachten, dass die Wege nicht befestigt sind. Es sind entsprechende Abstützungen zu berücksichtigen
-  Maßnahmen zum Schutz der Außenanlagen, Gebäudefassaden
-  Kran, Hebezeuge, Hilfsgerüste, Hilfsmittel für Geräteeinbringung,
-  Transport innerhalb der Technikzentrale bis 30 m bis zum Aufstellungsort und Montage am Aufstellort
-  Schutzmaßnahmen in Form von Lastverteilplatten zum Schutz und Reduzierung der Flächenbelastung des Estrich-Fußbodens in der Technikzentrale
Menge: 1,000 St

**1.1.5.3.30 Schutz der Gerätekuben nach erfolgter Montage mit Folie und Resopal- oder Holzfaserplatten gegen mechanische Beschädigungen durch Folgegewerke wie Schweißarbeiten, Montagen etc.. Inkl. Entfernung und Entsorgung dieses Schutzes vor der Erstinbetriebnahme.**
Menge: 1,000 St
DIN 276-2018 / IBP: 433
Bauabschnitte / Kostenträger: 433

##### 1.1.6 Anlagenverbund 6 — Somatik 3 (SO3) L0600+L0800+HVM

###### 1.1.6.1 SO3_L0600_ZUL-E0-Cafeteria

*Hinweis: Leitbeschreibung RLT Gerät zum Gerät L0600*
Leitbeschreibung RLT Gerät zum Gerät L0600
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0600 (T2, ohne Vergütung)*
Pflichtangaben des Bieters zum Gerät L0600 (T2, ohne Vergütung)
SFP_Angebot nach DIN EN 16798-3 als Anlagenwert, Φ_Angebot nach DIN EN 13053, elektrische Gesamtanschlussleistung sowie Fabrikat und Typ zur Identifikation.
Nachweis durch Herstellerdatenblatt und Eurovent-Zertifikat oder gleichwertig. Fehlende Angaben werden mit den Referenzwerten gewertet.

**1.1.6.1.10 Zuluft L0600, 15800 m³/h, SFP 1711**
SO3 · L0600 · SO3_L0600_ZUL-E0-Cafeteria
Bauwerk SO3 · GA-Nr. L0600 · Kategorie Zentralgerät · Luftart Zuluft · Aufstellungsort Somatik 3 / E4 · Raum-Nr. — · Raumbezeichnung RLT SOM3.
Geometrie und Bemessung: Anrechenbarer Volumenstrom 15800 m³/h [U]; Gerätemaße B×H 2.025 × 1.695 m; Baulänge 15825 mm; Anströmquerschnitt 3.43 m²; Anströmgeschwindigkeit 1.28 m/s; 1 Ventilatoreinheiten mit ebenso vielen Frequenzumrichtern [B].
Anströmgeschwindigkeits-Wächter [B] (Wirtschaftlichkeitsoptimum der WRG nach anerkannten fachtechnischen Regeln): zulässiges Band 0.8 bis 1.46 m/s (untere Grenze: Wirtschaftlichkeitsoptimum fest; obere Grenze: SFP-Klasse 3 = 1.250 W/(m³/s) nach DIN EN 16798-3, aus dem Gesamtdruckverlust dieser Anlage hergeleitet) — die Anströmgeschwindigkeit dieser Anlage liegt innerhalb des Bandes.
Druckverlust und Leistung: Druckverlust Gerät intern 858 Pa [B]; Druckverlust Kanalnetz 319 Pa [U]; Druckverlust gesamt 1177 Pa [B]; elektrische Ventilatorleistung 7.51 kW [B]; SFP-Einzelwert der Anlage 1711 W/(m³/s) [B].
Medien und Anschlussleistungen: Filtertrockenhaltung, Filter ePM1 (1. Stufe), WRG-Register, Schalldämpfer, Ventilator mit Frequenzumrichter, Schalldämpfer, Vorerhitzer, Kühler, Nacherhitzer, Dampfbefeuchter, Filter ePM1 hoch (2. Stufe) [B]; Gewicht 6013 kg [B].
Komponentenkette in Luftrichtung: Filtertrocknung · Filter ePM1 · WRG-Register · Schalldämpfer · Ventilator · Schalldämpfer · Vorerhitzer · Kühler · Nacherhitzer · Dampfbefeuchter · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Filtertrockenhaltung → Filter ePM1 (1. Stufe) → WRG-Register → Schalldämpfer → Ventilator mit Frequenzumrichter → Schalldämpfer → Vorerhitzer → Kühler → Nacherhitzer → Dampfbefeuchter → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 4 thermodynamische Luftbehandlungen eingeordnet [B].
01 Ansaugkammer mit Jalousieklappe, Ausführung gemäß Leittext 01.430.LT.07
Volumenstrom 15800 m³/h; Klappenleckage Klasse 4, Rahmen Klasse B nach DIN EN 1751; Wetterschutzgitter Anströmgeschwindigkeit höchstens 2,0 m/s.
02 Vorfilterkammer (1. Filterstufe), Ausführung gemäß Leittext 01.430.LT.08
Volumenstrom 15800 m³/h; Filterendwiderstand 200 Pa; Bemessung mit dem Mittelwert aus Anfangs- und Wechseldruckverlust; Filterfläche mindestens 10 m² je m² Gerätequerschnitt.
03 Wärmerückgewinnungskammer, Ausführung gemäß Leittext 01.430.LT.09
Volumenstrom 15800 m³/h; Kreislaufverbund mit Solemedium; Gegenstromschaltung nach VDI 2071; Helium-Dichtheitsprüfung mit Protokoll. Medium Glycol N 25%, Gefrierbeginn −12 °C, Eisbrei bis −18 °C zulässig [U].
04 Lufterhitzerkammer (Vorerhitzer), Ausführung gemäß Leittext 01.430.LT.10
Volumenstrom 15800 m³/h; Medium PWW 40/25 °C NT, Spreizung höchstens 15 K [U]; Ovalrohrregister, Lamellenabstand mindestens 2,0 mm. Unmittelbar danach Spannrahmen für den Frostschutzthermostat.
05 Kühlerkammer, Ausführung gemäß Leittext 01.430.LT.11
Volumenstrom 15800 m³/h; Medium PKW 6/12 °C [U]; Lamellenabstand mindestens 2,5 mm, epoxydbeschichtet; Kondensatwanne 1.4301, verlängert für die Nachrüstbarkeit eines Tropfenabscheiders.
06 Nacherhitzerkammer (Entfeuchtungsbetrieb), Ausführung gemäß Leittext 01.430.LT.10
Volumenstrom 15800 m³/h; Medium PWW 40/25 °C NT [U], Spreizung höchstens 15 K; RUNDROHRregister, Lamellenabstand mindestens 2,0 mm. Ovalrohr ist bei den kleinen Leistungen von Vor- und Nacherhitzern nicht geeignet und nicht gefordert; Ovalrohr bleibt Kühler- und WRG-Registern vorbehalten. Ausführung im Übrigen wie Vorerhitzer.
10 Schalldämpferteil, Ausführung gemäß Leittext 01.430.LT.14
Volumenstrom 15800 m³/h; Kulissenstärke 240 mm (Kulissen unter 240 mm sind akustisch nicht geeignet), Kulissenspalt aus der Berechnung, Kulissen wartungsseitig ausziehbar. Zwei Stück je Luftseite, unmittelbar saug- und druckseitig am Ventilator. Berechnete Einfügungsdämpfung je Oktavband (63/125/250/500/1000/2000/4000/8000 Hz) [B]: 8/19/38/46/46/46/44/33 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 15800 m³/h; freilaufendes Rad mit Frequenzumrichter; Drehzahlreserve mindestens 10 %; Volumenstrommessung an der Einlaufdüse mit einer Abweichung von höchstens ±3 %. Berechneter Schallleistungspegel des Ventilators 89.8 dB [B] — LINEAR, nicht A-bewertet — nach dem Näherungsverfahren für Radialventilatoren L_WV = L_WSM + 10·lg(q_v) + 20·lg(Δp_t) mit L_WSM = 24 dB (Hochleistungs-Radialventilator rückwärtsgekrümmt im Wirkungsgradoptimum; am Herstellernachweis kalibriert). Nach Gehäusedämmung verbleiben rechnerisch 66.8 dB [B]; die Gehäusedämmung je Oktavband (63/125/250/500/1000/2000/4000/8000 Hz) beträgt 9/11/20/22/23/27/35/40 dB [A]. Der Bieter weist seine tatsächlichen Werte je Oktavband nach Herstellerangabe nach, getrennt für Ventilator und Ventilatorkammer nach Gehäusedämmung.
07 Befeuchterkammer, Ausführung gemäß Leittext 01.430.LT.53
Volumenstrom 15800 m³/h; Dampfbefeuchtung, benetzte Oberflächen nichtrostender Stahl 1.4301, vollentsalztes Speisewasser, Tropfenabscheider herausnehmbar, Freigabe nur bei Luftströmung.
09 Filterkammer (2. Filterstufe), Ausführung gemäß Leittext 01.430.LT.16
Volumenstrom 15800 m³/h; Filterendwiderstand 200 Pa.
12 Ausblaskammer mit Jalousieklappe, Ausführung gemäß Leittext 01.430.LT.17
Volumenstrom 15800 m³/h; Klappen wie Ansaugkammer.
13 Beleuchtung und Schaugläser, Ausführung gemäß Leittext 01.430.LT.19
Volumenstrom 15800 m³/h; Beleuchtungseinheiten und Schaugläser in allen Wartungs- und Funktionskammern.
14 Baumuster- und Werksprüfung, Ausführung gemäß Leittext 01.430.LT.21
Volumenstrom 15800 m³/h; Baumusterprüfungen für die hygienische und technische Eignung nach DIN 1946-4 und VDI 6022 sowie Werksabnahme mit Niederspannungsprüfung und Ventilator-Leistungskontrolle.
Filterklasse, gefordert ISO ePM1 ≥ 55 % [U], angeboten: '....................................................' (ePM1 %)

Rückwärmzahl Φ nach DIN EN 13053:2012, gefordert mindestens 75 %, angeboten: '....................................................' (%)

Kvs-Wert und Ventilautorität des Erhitzerkreises, angeboten: '....................................................' (Kvs / a)

Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

*Hinweis: Geräteskizze:*
Geräteskizze:

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
**1.1.6.1.20 Gerätegrundrahmen zum Gerät L0600**
Gerätegrundrahmen zum Gerät L0600
Ausführung, Qualität und Nachweis gemäß Leittext 01.430.LT.02 in Abschnitt A.
Der Leittext hat Vorrang vor allen Kurzangaben.
Grundrahmen als Fundament für RLT-Geräte und zur Vermeidung von Körperschallübertragung durch den Fußboden.
Menge: 1,000 St
DIN 276-2018 / IBP: 433
Bauabschnitte / Kostenträger: 433

**1.1.6.1.30 Schwingungsisolierung als Unterlage zum Gerät L0600**
*** Leitbeschreibung
Schwingungsisolierung als Unterlage zum Gerät L0600
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0600*
Schwingungsisolierung (Gummi) zum Gerät L0600
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.6.1.40 Entwässerung für Tropfwasser / Reinigungsstutzen (DN 40) zum Gerät L06**
Entwässerung für Tropfwasser / Reinigungsstutzen (DN 40) zum Gerät L0600
Ausführung, Qualität und Nachweis gemäß Leittext 01.430.LT.28 in Abschnitt A.
Der Leittext hat Vorrang vor allen Kurzangaben.
Bestehend aus Entwässerungsleitungen aus Kunststoff-HT-Rohr DN 40, einschließlich 50 % Form- und Verbindungsstücke und Befestigungsmaterial (Schellen, Schrauben, Dübel). Anschluss an Sondersiphon DN 40.
Menge: 15,000 M
DIN 276-2018 / IBP: 433
Bauabschnitte / Kostenträger: 433

**1.1.6.1.50 Sondersiphon (für RLT-Gerät Druckseite) zum Gerät L0600**
Sondersiphon (für RLT-Gerät Druckseite) zum Gerät L0600
Ausführung, Qualität und Nachweis gemäß Leittext 01.430.LT.30 in Abschnitt A.
Der Leittext hat Vorrang vor allen Kurzangaben.
Füllbarer Siphon zur Entwässerung von RLT-Geräten im Bereich der Kühler, Befeuchter oder anderer Nassbereiche mit Überdruck gegenüber der Umgebung.
Variable Ablaufanordnung und veränderliche Einbauhöhe, Schraubdeckel zur Füllung und zu Revisionszwecken.
Menge: 1,000 St
DIN 276-2018 / IBP: 433
Bauabschnitte / Kostenträger: 433

**1.1.6.1.60 Sondersiphon (für RLT-Gerät Saugseite) zum Gerät L0600**
Sondersiphon (für RLT-Gerät Saugseite) zum Gerät L0600
Ausführung, Qualität und Nachweis gemäß Leittext 01.430.LT.31 in Abschnitt A.
Der Leittext hat Vorrang vor allen Kurzangaben.
Selbstfüllender und selbstschließender Siphon zur Entwässerung von RLT-Geräten im Bereich der Kühler, Befeuchter oder anderer Nassbereiche mit Unterdruck gegenüber der Umgebung.
Mit eingelegter Schwimmerkugel als Rückschlagventil, Schraubdeckel zu Revisionszwecken.
Menge: 3,000 St
DIN 276-2018 / IBP: 433
Bauabschnitte / Kostenträger: 433

**1.1.6.1.70 Zulage für die Rauchdichtigkeit der Jalousieklappen zum Gerät L0600**
Zulage für die Rauchdichtigkeit der Jalousieklappen zum Gerät L0600
Ausführung, Qualität und Nachweis gemäß Leittext 01.430.LT.33 in Abschnitt A.
Der Leittext hat Vorrang vor allen Kurzangaben.
Gehäuse-Leckluftstrom gemäß DIN EN 1751, Klasse C. Leckluftstrom bei geschlossener Klappe bei einer Druckdifferenz von 40 Pa höchstens 200 m³/h je Quadratmeter.
Menge: 1,000 St
DIN 276-2018 / IBP: 433
Bauabschnitte / Kostenträger: 433

**1.1.6.1.80 Werksprüfung der Geräte zum Gerät L0600**
Werksprüfung der Geräte zum Gerät L0600
Ausführung, Qualität und Nachweis gemäß Leittext 01.430.LT.34 in Abschnitt A.
Der Leittext hat Vorrang vor allen Kurzangaben.
Vor Auslieferung der Geräte sind eine Funktions- und Qualitätsprüfung im Herstellerwerk vorzunehmen. Dazu gehören die Messungen der Ventilatorsysteme je Luftstrang, insbesondere Luftvolumenstrom, Leistungsaufnahme und Schallpegel.
Menge: 1,000 St
DIN 276-2018 / IBP: 433
Bauabschnitte / Kostenträger: 433

**1.1.6.1.90 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 3.OG (ca. 15 m über 0,00) in entsprechender Größe abgestellt und seitlich in die Technikzentrale im 4.OG (Einbringöffnung B x H ca. 3,50 x 4,00 m) verbracht werden, bevor die nächste Komponente auf das Dach verbracht werden kann. Innerhalb der Technikzentrale bis zum Aufstellort beträgt der Transportweg bis zu max. ca. 40 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.40 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.6.1.100 Schutz der Gerätekuben nach erfolgter Montage mit Folie und Resopal- oder Holzfaserplatten gegen mechanische Beschädigungen durch Folgegewerke wie Schweißarbeiten, Montagen etc.. Inkl. Entfernung und Entsorgung dieses Schutzes vor der Erstinbetriebnahme.**
Menge: 1,000 St
DIN 276-2018 / IBP: 433
Bauabschnitte / Kostenträger: 433

**1.1.6.1.110 Reinigung Lüftungsgeräte**
Reinigung Lüftungsgeräte
Vor der Inbetriebnahme sind die Lüftungsgeräte innen und außen einer gründlichen Nass-Reinigung zu unterziehen.
Die Reinigungsleistung ist von der örtlichen Bauüberwachung abzunehmen und im Bautagebuch zu dokumentieren.

Kalkulationsbasis
Sind die im Leistungsverzeichnis im Titel "Zuluftgeräte"
beschriebenen RLT-Anlagen: L0600-ZUL-E0-Cafeteria
Menge: 1,000 St
DIN 276-2018 / IBP: 432
Bauabschnitte / Kostenträger: 433

**1.1.6.1.120 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 432
Bauabschnitte / Kostenträger: 433

**1.1.6.1.130 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 432
Bauabschnitte / Kostenträger: 433

**1.1.6.1.140 Inbetriebsetzung zum Gerät L0600**
Inbetriebsetzung zum Gerät L0600
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.6.2 SO3_L0800_ABL-E0-Cafeteria

*Hinweis: Leitbeschreibung RLT Gerät zum Gerät L0800*
Leitbeschreibung RLT Gerät zum Gerät L0800
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0800 (T2, ohne Vergütung)*
Pflichtangaben des Bieters zum Gerät L0800 (T2, ohne Vergütung)
SFP_Angebot nach DIN EN 16798-3 als Anlagenwert, Φ_Angebot nach DIN EN 13053, elektrische Gesamtanschlussleistung sowie Fabrikat und Typ zur Identifikation.
Nachweis durch Herstellerdatenblatt und Eurovent-Zertifikat oder gleichwertig. Fehlende Angaben werden mit den Referenzwerten gewertet.

**1.1.6.2.10 Abluft L0800, 15700 m³/h, SFP 1201**
SO3 · L0800 · SO3_L0800_ABL-E0-Cafeteria
Bauwerk SO3 · GA-Nr. L0800 · Kategorie Zentralgerät · Luftart Abluft · Aufstellungsort Somatik 3 / E4 · Raum-Nr. — · Raumbezeichnung RLT SOM3 (Küche).
Geometrie und Bemessung: Anrechenbarer Volumenstrom 15700 m³/h [U]; Gerätemaße B×H 2.025 × 1.695 m; Baulänge 11445 mm; Anströmquerschnitt 3.43 m²; Anströmgeschwindigkeit 1.27 m/s; 1 Ventilatoreinheiten mit ebenso vielen Frequenzumrichtern [B].
Anströmgeschwindigkeits-Wächter [B] (Wirtschaftlichkeitsoptimum der WRG nach anerkannten fachtechnischen Regeln): zulässiges Band 0.8 bis 2.06 m/s (untere Grenze: Wirtschaftlichkeitsoptimum fest; obere Grenze: SFP-Klasse 3 = 1.250 W/(m³/s) nach DIN EN 16798-3, aus dem Gesamtdruckverlust dieser Anlage hergeleitet) — die Anströmgeschwindigkeit dieser Anlage liegt innerhalb des Bandes.
Druckverlust und Leistung: Druckverlust Gerät intern 466 Pa [B]; Druckverlust Kanalnetz 357 Pa [U]; Druckverlust gesamt 823 Pa [B]; elektrische Ventilatorleistung 5.24 kW [B]; SFP-Einzelwert der Anlage 1201 W/(m³/s) [B].
Medien und Anschlussleistungen: Filter ePM1 (1. Stufe), WRG-Register, Adiabatik- und Rückkühlkammer, Schalldämpfer, Ventilator mit Frequenzumrichter, Schalldämpfer [B]; Gewicht 5064 kg [B].
Komponentenkette in Luftrichtung: Filter ePM1 · WRG-Register · adiabate Fortluftkühlung · Schalldämpfer · Ventilator · Schalldämpfer.
Der Druckverlust im Gerät ist der auf den Bemessungsvolumenstrom skalierte Nennwert; die elektrische Leistung folgt aus q_v mal Gesamtdruckverlust geteilt durch den Systemwirkungsgrad.
Geräteschematischer Aufbau (Prinzipdarstellung, nicht maßstäblich): Filter ePM1 (1. Stufe) → WRG-Register → Adiabatik- und Rückkühlkammer → Schalldämpfer → Ventilator mit Frequenzumrichter → Schalldämpfer
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 1 thermodynamische Luftbehandlung eingeordnet [B].
01 Ansaugkammer mit Jalousieklappe, Ausführung gemäß Leittext 01.430.LT.07
Volumenstrom 15700 m³/h; Klappenleckage Klasse 4, Rahmen Klasse B nach DIN EN 1751; Wetterschutzgitter Anströmgeschwindigkeit höchstens 2,0 m/s.
02 Vorfilterkammer (1. Filterstufe), Ausführung gemäß Leittext 01.430.LT.08
Volumenstrom 15700 m³/h; Filterendwiderstand 200 Pa; Bemessung mit dem Mittelwert aus Anfangs- und Wechseldruckverlust; Filterfläche mindestens 10 m² je m² Gerätequerschnitt.
03 Wärmerückgewinnungskammer, Ausführung gemäß Leittext 01.430.LT.09
Volumenstrom 15700 m³/h; Kreislaufverbund mit Solemedium; Gegenstromschaltung nach VDI 2071; Helium-Dichtheitsprüfung mit Protokoll. Medium Glycol N 25%, Gefrierbeginn −12 °C, Eisbrei bis −18 °C zulässig [U].
08 Adiabatik- und Rückkühlkammer, Ausführung gemäß Leittext 01.430.LT.54
Volumenstrom 15700 m³/h; Rückkühler vor dem WRG-Register, Abluftventilator saugend nach den Registern; Aerosolfreiheit nachzuweisen; ausgewiesene Wassermenge ist die Verdunstungsmenge ohne Abschlämmung.
10 Schalldämpferteil, Ausführung gemäß Leittext 01.430.LT.14
Volumenstrom 15700 m³/h; Kulissenstärke 240 mm (Kulissen unter 240 mm sind akustisch nicht geeignet), Kulissenspalt aus der Berechnung, Kulissen wartungsseitig ausziehbar. Zwei Stück je Luftseite, unmittelbar saug- und druckseitig am Ventilator. Berechnete Einfügungsdämpfung je Oktavband (63/125/250/500/1000/2000/4000/8000 Hz) [B]: 8/19/39/46/46/46/44/33 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 15700 m³/h; freilaufendes Rad mit Frequenzumrichter; Drehzahlreserve mindestens 10 %; Volumenstrommessung an der Einlaufdüse mit einer Abweichung von höchstens ±3 %. Berechneter Schallleistungspegel des Ventilators 86.7 dB [B] — LINEAR, nicht A-bewertet — nach dem Näherungsverfahren für Radialventilatoren L_WV = L_WSM + 10·lg(q_v) + 20·lg(Δp_t) mit L_WSM = 24 dB (Hochleistungs-Radialventilator rückwärtsgekrümmt im Wirkungsgradoptimum; am Herstellernachweis kalibriert). Nach Gehäusedämmung verbleiben rechnerisch 63.7 dB [B]; die Gehäusedämmung je Oktavband (63/125/250/500/1000/2000/4000/8000 Hz) beträgt 9/11/20/22/23/27/35/40 dB [A]. Der Bieter weist seine tatsächlichen Werte je Oktavband nach Herstellerangabe nach, getrennt für Ventilator und Ventilatorkammer nach Gehäusedämmung.
12 Ausblaskammer mit Jalousieklappe, Ausführung gemäß Leittext 01.430.LT.17
Volumenstrom 15700 m³/h; Klappen wie Ansaugkammer.
13 Beleuchtung und Schaugläser, Ausführung gemäß Leittext 01.430.LT.19
Volumenstrom 15700 m³/h; Beleuchtungseinheiten und Schaugläser in allen Wartungs- und Funktionskammern.
14 Baumuster- und Werksprüfung, Ausführung gemäß Leittext 01.430.LT.21
Volumenstrom 15700 m³/h; Baumusterprüfungen für die hygienische und technische Eignung nach DIN 1946-4 und VDI 6022 sowie Werksabnahme mit Niederspannungsprüfung und Ventilator-Leistungskontrolle.
Filterklasse, gefordert ISO ePM1 ≥ 55 % [U], angeboten: '....................................................' (ePM1 %)

Rückwärmzahl Φ nach DIN EN 13053:2012, gefordert mindestens 75 %, angeboten: '....................................................' (%)

Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)
Menge: 1,000 St
DIN 276-2018 / IBP: 433
Bauabschnitte / Kostenträger: 433

*Hinweis: Geräteskizze:*
Geräteskizze:

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
**1.1.6.2.20 Gerätegrundrahmen zum Gerät L0800**
Gerätegrundrahmen zum Gerät L0800
Ausführung, Qualität und Nachweis gemäß Leittext 01.430.LT.02 in Abschnitt A.
Der Leittext hat Vorrang vor allen Kurzangaben.
Grundrahmen als Fundament für RLT-Geräte und zur Vermeidung von Körperschallübertragung durch den Fußboden.
Menge: 1,000 St
DIN 276-2018 / IBP: 433
Bauabschnitte / Kostenträger: 433

**1.1.6.2.30 Schwingungsisolierung als Unterlage zum Gerät L0800**
*** Leitbeschreibung
Schwingungsisolierung als Unterlage zum Gerät L0800
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0800*
Schwingungsisolierung (Gummi) zum Gerät L0800
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.6.2.40 Entwässerung für Tropfwasser / Reinigungsstutzen (DN 40)**
Entwässerung für Tropfwasser / Reinigungsstutzen (DN 40)
Ausführung, Qualität und Nachweis gemäß Leittext 01.430.LT.28 in Abschnitt A.
Der Leittext hat Vorrang vor allen Kurzangaben.
Bestehend aus Entwässerungsleitungen aus Kunststoff-HT-Rohr DN 40, einschließlich 50 % Form- und Verbindungsstücke und Befestigungsmaterial (Schellen, Schrauben, Dübel). Anschluss an Sondersiphon DN 40.
Menge: 15,000 M
DIN 276-2018 / IBP: 433
Bauabschnitte / Kostenträger: 433

**1.1.6.2.50 Sondersiphon (für RLT-Gerät Druckseite)**
Sondersiphon (für RLT-Gerät Druckseite)
Ausführung, Qualität und Nachweis gemäß Leittext 01.430.LT.30 in Abschnitt A.
Der Leittext hat Vorrang vor allen Kurzangaben.
Füllbarer Siphon zur Entwässerung von RLT-Geräten im Bereich der Kühler, Befeuchter oder anderer Nassbereiche mit Überdruck gegenüber der Umgebung.
Variable Ablaufanordnung und veränderliche Einbauhöhe, Schraubdeckel zur Füllung und zu Revisionszwecken.
Menge: 3,000 St
DIN 276-2018 / IBP: 433
Bauabschnitte / Kostenträger: 433

**1.1.6.2.60 Sondersiphon (für RLT-Gerät Saugseite)**
Sondersiphon (für RLT-Gerät Saugseite)
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.6.2.70 Zulage für die Rauchdichtigkeit der Jalousieklappen zum Gerät L0800**
Zulage für die Rauchdichtigkeit der Jalousieklappen zum Gerät L0800
Ausführung, Qualität und Nachweis gemäß Leittext 01.430.LT.33 in Abschnitt A.
Der Leittext hat Vorrang vor allen Kurzangaben.
Gehäuse-Leckluftstrom gemäß DIN EN 1751, Klasse C. Leckluftstrom bei geschlossener Klappe bei einer Druckdifferenz von 40 Pa höchstens 200 m³/h je Quadratmeter.
Menge: 1,000 St
DIN 276-2018 / IBP: 433
Bauabschnitte / Kostenträger: 433

**1.1.6.2.80 Werksprüfung der Geräte zum Gerät L0800**
Werksprüfung der Geräte zum Gerät L0800
Ausführung, Qualität und Nachweis gemäß Leittext 01.430.LT.34 in Abschnitt A.
Der Leittext hat Vorrang vor allen Kurzangaben.
Vor Auslieferung der Geräte sind eine Funktions- und Qualitätsprüfung im Herstellerwerk vorzunehmen. Dazu gehören die Messungen der Ventilatorsysteme je Luftstrang, insbesondere Luftvolumenstrom, Leistungsaufnahme und Schallpegel.
Menge: 1,000 St
DIN 276-2018 / IBP: 433
Bauabschnitte / Kostenträger: 433

**1.1.6.2.90 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 3.OG (ca. 15 m über 0,00) in entsprechender Größe abgestellt und seitlich in die Technikzentrale im 4.OG (Einbringöffnung B x H ca. 3,50 x 4,00 m) verbracht werden, bevor die nächste Komponente auf das Dach verbracht werden kann. Innerhalb der Technikzentrale bis zum Aufstellort beträgt der Transportweg bis zu max. ca. 40 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.40 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.6.2.100 Schutz der Gerätekuben nach erfolgter Montage mit Folie und Resopal- oder Holzfaserplatten gegen mechanische Beschädigungen durch Folgegewerke wie Schweißarbeiten, Montagen etc.. Inkl. Entfernung und Entsorgung dieses Schutzes vor der Erstinbetriebnahme.**
Menge: 1,000 St
DIN 276-2018 / IBP: 433
Bauabschnitte / Kostenträger: 433

**1.1.6.2.110 Reinigung Lüftungsgeräte**
Reinigung Lüftungsgeräte
Vor der Inbetriebnahme sind die Lüftungsgeräte innen und außen einer gründlichen Nass-Reinigung zu unterziehen.
Die Reinigungsleistung ist von der örtlichen Bauüberwachung abzunehmen und im Bautagebuch zu dokumentieren.

Kalkulationsbasis
Sind die im Leistungsverzeichnis im Titel "Zuluftgeräte"
beschriebenen RLT-Anlagen: L0800-ABL-E0-Cafeteria
Menge: 1,000 St
DIN 276-2018 / IBP: 431
Bauabschnitte / Kostenträger: 433

**1.1.6.2.120 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 431
Bauabschnitte / Kostenträger: 433

**1.1.6.2.130 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 431
Bauabschnitte / Kostenträger: 433

**1.1.6.2.140 Inbetriebsetzung zum Gerät L0800**
Inbetriebsetzung zum Gerät L0800
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.6.3 Hydraulikmodul (HVM)

*Hinweis: Leitbeschreibung Kreislaufverbundsystem / Hydraulische Versorgungseinheit (HVM)*
Leitbeschreibung Kreislaufverbundsystem / Hydraulische Versorgungseinheit (HVM)
Angabeposition ohne Preisfeld. Diese Position dient allein der Strukturierung und Beschreibung; sie wird nicht bepreist und geht nicht in die Wertung ein.
Ausführung, Qualität und Nachweis gemäß Leittext 01.430.LT.51 in Abschnitt A. Der Leittext hat Vorrang vor allen Kurzangaben.

*Hinweis: Leitbeschreibung Frequenzumrichter Solepumpen*
Leitbeschreibung Frequenzumrichter Solepumpen
Angabeposition ohne Preisfeld. Diese Position dient allein der Strukturierung und Beschreibung; sie wird nicht bepreist und geht nicht in die Wertung ein.
Ausführung, Qualität und Nachweis gemäß Leittext 01.430.LT.52 in Abschnitt A. Der Leittext hat Vorrang vor allen Kurzangaben.

**1.1.6.3.10 Hydraulikmodul KVS, 4.99 m³/h, DN 50, Doppelpumpe m. FU**
Hydraulikmodul KVS — Wärmeverbund SO3 L0600 + L0800
Ausführung gemäß Leittext 01.430.LT.51; Frequenzumrichter gemäß Leittext 01.430.LT.52. Der Leittext hat Vorrang vor allen Kurzangaben.
Dieses Modul versorgt sämtliche Geräte des Wärmeverbundes gemeinsam — sowohl die obere als auch die untere Aufstellebene. Je Wärmeverbund ist genau ein Hydraulikmodul vorzusehen; eine Aufteilung nach Ebenen ist nicht zulässig.
Förderstrom Auslegungsfall (Winter) 4.99 m³/h [B]; dimensionierender Förderstrom (Sommerbetrieb, Faktor 1,2) 5.99 m³/h [B]; Anschluss DN 50 [B] — die bauseitige Verbindungsverrohrung zwischen den Registern ist erfahrungsgemäß eine Nennweite größer auszuführen [A].
Druckverlust Auslegungsfall 470 kPa, dimensionierender Druckverlust 677 kPa [B] (Summe aus Register Zuluftseite, Leistungsregelventil, Register Abluftseite, bauseitiger Verbindungsverrohrung, Versorgungsmodul und Kombiventilen; Sommerbetrieb quadratisch skaliert). Pumpenleistung elektrisch je Pumpe 1239 W, installierte Gesamtleistung 2478 W [B] (2 Pumpen, jede für mindestens 66 % des Förderstroms — teilweise Redundanz).
Druckunabhängige Regel- und Abgleichventile (PICV): 2 Stück [B], je ein Ventil für jedes an diesen Verbund angeschlossene Register (Zuluft- und Abluftseite, obere und untere Ebene). Wirkweise und Anforderungen gemäß Leittext 01.430.LT.51; Montage am zugeordneten Register bauseits.
Membranausdehnungsgefäß bemessen auf den Gesamtwasserinhalt dieses Verbundes einschließlich der bauseitigen Verbindungsverrohrung zwischen Zuluft- und Abluftgerät (tatsächliche Trassenlänge und Nennweite sind zugrunde zu legen); erforderlicher Nutzinhalt rund 20 Liter [A] — vom Bieter für das tatsächliche Anlagenvolumen zu prüfen. Ein zusätzliches Ausdehnungsgefäß außerhalb des Moduls ist wegen der Wartungs- und Folgekosten unzulässig.
Trägerkonstruktion zerlegbar entsprechend den Einbringverhältnissen, Auffangwanne aus nichtrostendem Stahl 1.4301 mit Leckagesensor, Rohrleitungen bis einschließlich DN 65 aus Kupfer nach DIN EN 1057 (gelötet oder verpresst), ab DN 80 aus geschweißtem Stahlrohr, zwingend pulverbeschichtet, Kältedämmung nach DIN 4140 mindestens 19 mm dampfdiffusionsdicht.
Solepumpen als Trockenläufer-Doppelpumpe, 2 Stück, IE3, Betrieb über Frequenzumrichter; Leistungsregelventil als Dreiwegeventil PN 16 mit Sollwertführung; Volumenstrommessung über Durchflussmengenmesser mit 0–10-V-Signal an die Regelung sowie Schwebekörper-Durchflussanzeige; Membranausdehnungsgefäß und Sicherheitsventil (Ansprechdruck 8 bar); Mindestdruckwächter 1,2 bis 1,5 bar; Absperr-, Entleer- und Entlüftungsarmaturen; Schmutzfänger, Rückschlagklappen, Manometer, Thermometer; vollständig montiert, verdrahtet und werksgeprüft.
Wärmeträgermedium Glycol N 25 %, Gefrierbeginn −12 °C; Anlage vor dem Befüllen fachgerecht zu spülen, Medium vorgemischt einzufüllen.
Die elektrische Leistung der Solepumpen erhält keine eigene Vergütungsposition; sie ist nachrichtlich in der Anschlussleistung geführt.
Anschlussdimensionen Vorerhitzer/Kühler/Nacherhitzer (Vordimensionierung, umgerechnet auf aktuellen Volumenstrom v261; Zielgeschwindigkeit 1,0 m/s, Blasius-Reibungsansatz, noch nicht mit dem tatsächlichen Rohrnetz abgeglichen) [A]: Vorerhitzer PWW 40/25, 29.1 kW, DN 40, 0.96 m/s, Δp 205.9 Pa; Kühler PKW 6/12, 92.4 kW, DN 125, 0.89 m/s, Δp 54.1 Pa; Nacherhitzer PWW 45/30, 37.2 kW, DN 25, 1.03 m/s, Δp 403.6 Pa.
Fabrikat und Typ: vom Bieter einzutragen.
Menge: 1,000 St
DIN 276-2018 / IBP: 433
Bauabschnitte / Kostenträger: 433

**1.1.6.3.20 Anlieferung/Montage Hydraulikmodul**
Anlieferung/Montage Hydraulikmodul
des vorgenannten WRG Hydraulikmoduls frei Baustelle, Abladen, Transport zum Aufstellungsort und Montage am Aufstellort.
Der Transport der von der Entladestelle bis zur Einbringöffnung erfolgt ggf. über unbefestigtes Gelände. Dies ist bei der Wahl des Transportmittel (z.B. Radlader) und bei Sicherung und des Schutzes des Transportgutes zu berücksichtigen.

Einbringsituation
Die Geräteeinbringung erfolgt mit dem Kran auf die zur Verfügung stehende Fläche von ca. 10 m² auf dem Dach des Gebäudes im 3.OG (ca. 15 m über 0,00) und seitlich in die Technikzentrale im 4.OG (Einbringöffnung B x H ca. 3,50 x 4,00 m). Innerhalb der Technikzentrale bis zum Aufstellort beträgt der Transportweg bis zu max. ca. 30 m.

Hinweis:
Folgende Aufwendungen sind einzukalkulieren:
-  Für die Anfahrt ist zu beachten, dass die Wege nicht befestigt sind. Es sind entsprechende Abstützungen zu berücksichtigen
-  Maßnahmen zum Schutz der Außenanlagen, Gebäudefassaden
-  Kran, Hebezeuge, Hilfsgerüste, Hilfsmittel für Geräteeinbringung,
-  Transport innerhalb der Technikzentrale bis 30 m bis zum Aufstellungsort und Montage am Aufstellort
-  Schutzmaßnahmen in Form von Lastverteilplatten zum Schutz und Reduzierung der Flächenbelastung des Estrich-Fußbodens in der Technikzentrale
Menge: 1,000 St

**1.1.6.3.30 Schutz der Gerätekuben nach erfolgter Montage mit Folie und Resopal- oder Holzfaserplatten gegen mechanische Beschädigungen durch Folgegewerke wie Schweißarbeiten, Montagen etc.. Inkl. Entfernung und Entsorgung dieses Schutzes vor der Erstinbetriebnahme.**
Menge: 1,000 St
DIN 276-2018 / IBP: 433
Bauabschnitte / Kostenträger: 433

##### 1.1.7 Anlagenverbund 7 — Zentrum Seelische Gesundheit (ZSG) L0100+L0200+HVM

###### 1.1.7.1 ZSG_L0100_ZUL-U1-E3

*Hinweis: Leitbeschreibung RLT Gerät zum Gerät L0100*
Leitbeschreibung RLT Gerät zum Gerät L0100
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0100 (T2, ohne Vergütung)*
Pflichtangaben des Bieters zum Gerät L0100 (T2, ohne Vergütung)
SFP_Angebot nach DIN EN 16798-3 als Anlagenwert, Φ_Angebot nach DIN EN 13053, elektrische Gesamtanschlussleistung sowie Fabrikat und Typ zur Identifikation.
Nachweis durch Herstellerdatenblatt und Eurovent-Zertifikat oder gleichwertig. Fehlende Angaben werden mit den Referenzwerten gewertet.

**1.1.7.1.10 Zuluft L0100, 36500 m³/h, SFP 1453**
ZSG · L0100 · ZSG_L0100_ZUL-U1-E3
Bauwerk ZSG · GA-Nr. L0100 · Kategorie Zentralgerät · Luftart Zuluft · Aufstellungsort ZSG / E3 · Raum-Nr. — · Raumbezeichnung Technik.
Geometrie und Bemessung: Anrechenbarer Volumenstrom 36500 m³/h [U]; Gerätemaße B×H 2.685 × 2.355 m; Baulänge 13800 mm; Anströmquerschnitt 6.32 m²; Anströmgeschwindigkeit 1.6 m/s; 2 Ventilatoreinheiten mit ebenso vielen Frequenzumrichtern [B].
Anströmgeschwindigkeits-Wächter [B] (Wirtschaftlichkeitsoptimum der WRG nach anerkannten fachtechnischen Regeln): zulässiges Band 0.8 bis 2.0 m/s (untere Grenze: Wirtschaftlichkeitsoptimum fest; obere Grenze: SFP-Klasse 3 = 1.250 W/(m³/s) nach DIN EN 16798-3, aus dem Gesamtdruckverlust dieser Anlage hergeleitet) — die Anströmgeschwindigkeit dieser Anlage liegt innerhalb des Bandes.
Druckverlust und Leistung: Druckverlust Gerät intern 587 Pa [B]; Druckverlust Kanalnetz 535 Pa [U]; Druckverlust gesamt 1122 Pa [B]; elektrische Ventilatorleistung 14.73 kW [B]; SFP-Einzelwert der Anlage 1453 W/(m³/s) [B].
Medien und Anschlussleistungen: Filtertrockenhaltung, Filter ePM1 (1. Stufe), WRG-Register, Schalldämpfer, Ventilator mit Frequenzumrichter, Schalldämpfer, Vorerhitzer, Kühler, Nacherhitzer, Dampfbefeuchter, Filter ePM1 hoch (2. Stufe) [B]; Gewicht 9602 kg [B].
Komponentenkette in Luftrichtung: Filtertrocknung · Filter ePM1 · WRG-Register · Schalldämpfer · Ventilator · Schalldämpfer · Vorerhitzer · Kühler · Nacherhitzer · Dampfbefeuchter · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Filtertrockenhaltung → Filter ePM1 (1. Stufe) → WRG-Register → Schalldämpfer → Ventilator mit Frequenzumrichter → Schalldämpfer → Vorerhitzer → Kühler → Nacherhitzer → Dampfbefeuchter → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 4 thermodynamische Luftbehandlungen eingeordnet [B].
01 Ansaugkammer mit Jalousieklappe, Ausführung gemäß Leittext 01.430.LT.07
Volumenstrom 36500 m³/h; Klappenleckage Klasse 4, Rahmen Klasse B nach DIN EN 1751; Wetterschutzgitter Anströmgeschwindigkeit höchstens 2,0 m/s.
02 Vorfilterkammer (1. Filterstufe), Ausführung gemäß Leittext 01.430.LT.08
Volumenstrom 36500 m³/h; Filterendwiderstand 200 Pa; Bemessung mit dem Mittelwert aus Anfangs- und Wechseldruckverlust; Filterfläche mindestens 10 m² je m² Gerätequerschnitt.
03 Wärmerückgewinnungskammer, Ausführung gemäß Leittext 01.430.LT.09
Volumenstrom 36500 m³/h; Kreislaufverbund mit Solemedium; Gegenstromschaltung nach VDI 2071; Helium-Dichtheitsprüfung mit Protokoll. Medium Glycol N 25%, Gefrierbeginn −12 °C, Eisbrei bis −18 °C zulässig [U].
04 Lufterhitzerkammer (Vorerhitzer), Ausführung gemäß Leittext 01.430.LT.10
Volumenstrom 36500 m³/h; Medium PWW 40/25 °C NT, Spreizung höchstens 15 K [U]; Ovalrohrregister, Lamellenabstand mindestens 2,0 mm. Unmittelbar danach Spannrahmen für den Frostschutzthermostat.
05 Kühlerkammer, Ausführung gemäß Leittext 01.430.LT.11
Volumenstrom 36500 m³/h; Medium PKW 6/12 °C [U]; Lamellenabstand mindestens 2,5 mm, epoxydbeschichtet; Kondensatwanne 1.4301, verlängert für die Nachrüstbarkeit eines Tropfenabscheiders.
06 Nacherhitzerkammer (Entfeuchtungsbetrieb), Ausführung gemäß Leittext 01.430.LT.10
Volumenstrom 36500 m³/h; Medium PWW 40/25 °C NT [U], Spreizung höchstens 15 K; RUNDROHRregister, Lamellenabstand mindestens 2,0 mm. Ovalrohr ist bei den kleinen Leistungen von Vor- und Nacherhitzern nicht geeignet und nicht gefordert; Ovalrohr bleibt Kühler- und WRG-Registern vorbehalten. Ausführung im Übrigen wie Vorerhitzer.
10 Schalldämpferteil, Ausführung gemäß Leittext 01.430.LT.14
Volumenstrom 36500 m³/h; Kulissenstärke 240 mm (Kulissen unter 240 mm sind akustisch nicht geeignet), Kulissenspalt aus der Berechnung, Kulissen wartungsseitig ausziehbar. Zwei Stück je Luftseite, unmittelbar saug- und druckseitig am Ventilator. Berechnete Einfügungsdämpfung je Oktavband (63/125/250/500/1000/2000/4000/8000 Hz) [B]: 6/16/34/44/46/45/41/27 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 36500 m³/h; freilaufendes Rad mit Frequenzumrichter; Drehzahlreserve mindestens 10 %; Volumenstrommessung an der Einlaufdüse mit einer Abweichung von höchstens ±3 %. Berechneter Schallleistungspegel des Ventilators 93.1 dB [B] — LINEAR, nicht A-bewertet — nach dem Näherungsverfahren für Radialventilatoren L_WV = L_WSM + 10·lg(q_v) + 20·lg(Δp_t) mit L_WSM = 24 dB (Hochleistungs-Radialventilator rückwärtsgekrümmt im Wirkungsgradoptimum; am Herstellernachweis kalibriert). Nach Gehäusedämmung verbleiben rechnerisch 70.1 dB [B]; die Gehäusedämmung je Oktavband (63/125/250/500/1000/2000/4000/8000 Hz) beträgt 9/11/20/22/23/27/35/40 dB [A]. Der Bieter weist seine tatsächlichen Werte je Oktavband nach Herstellerangabe nach, getrennt für Ventilator und Ventilatorkammer nach Gehäusedämmung.
07 Befeuchterkammer, Ausführung gemäß Leittext 01.430.LT.53
Volumenstrom 36500 m³/h; Dampfbefeuchtung, benetzte Oberflächen nichtrostender Stahl 1.4301, vollentsalztes Speisewasser, Tropfenabscheider herausnehmbar, Freigabe nur bei Luftströmung.
09 Filterkammer (2. Filterstufe), Ausführung gemäß Leittext 01.430.LT.16
Volumenstrom 36500 m³/h; Filterendwiderstand 200 Pa.
12 Ausblaskammer mit Jalousieklappe, Ausführung gemäß Leittext 01.430.LT.17
Volumenstrom 36500 m³/h; Klappen wie Ansaugkammer.
13 Beleuchtung und Schaugläser, Ausführung gemäß Leittext 01.430.LT.19
Volumenstrom 36500 m³/h; Beleuchtungseinheiten und Schaugläser in allen Wartungs- und Funktionskammern.
14 Baumuster- und Werksprüfung, Ausführung gemäß Leittext 01.430.LT.21
Volumenstrom 36500 m³/h; Baumusterprüfungen für die hygienische und technische Eignung nach DIN 1946-4 und VDI 6022 sowie Werksabnahme mit Niederspannungsprüfung und Ventilator-Leistungskontrolle.
Filterklasse, gefordert ISO ePM1 ≥ 55 % [U], angeboten: '....................................................' (ePM1 %)

Rückwärmzahl Φ nach DIN EN 13053:2012, gefordert mindestens 75 %, angeboten: '....................................................' (%)

Kvs-Wert und Ventilautorität des Erhitzerkreises, angeboten: '....................................................' (Kvs / a)

Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

*Hinweis: Geräteskizze:*
Geräteskizze:

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
**1.1.7.1.20 Gerätegrundrahmen zum Gerät L0100**
Gerätegrundrahmen zum Gerät L0100
Ausführung, Qualität und Nachweis gemäß Leittext 01.430.LT.02 in Abschnitt A.
Der Leittext hat Vorrang vor allen Kurzangaben.
Grundrahmen als Fundament für RLT-Geräte und zur Vermeidung von Körperschallübertragung durch den Fußboden.
Menge: 1,000 St
DIN 276-2018 / IBP: 433
Bauabschnitte / Kostenträger: 433

**1.1.7.1.30 Schwingungsisolierung als Unterlage zum Gerät L0100**
*** Leitbeschreibung
Schwingungsisolierung als Unterlage zum Gerät L0100
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0100*
Schwingungsisolierung (Gummi) zum Gerät L0100
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.7.1.40 Entwässerung für Tropfwasser / Reinigungsstutzen (DN 40) zum Gerät L01**
Entwässerung für Tropfwasser / Reinigungsstutzen (DN 40) zum Gerät L0100
Ausführung, Qualität und Nachweis gemäß Leittext 01.430.LT.28 in Abschnitt A.
Der Leittext hat Vorrang vor allen Kurzangaben.
Bestehend aus Entwässerungsleitungen aus Kunststoff-HT-Rohr DN 40, einschließlich 50 % Form- und Verbindungsstücke und Befestigungsmaterial (Schellen, Schrauben, Dübel). Anschluss an Sondersiphon DN 40.
Menge: 15,000 M
DIN 276-2018 / IBP: 433
Bauabschnitte / Kostenträger: 433

**1.1.7.1.50 Sondersiphon (für RLT-Gerät Druckseite) zum Gerät L0100**
Sondersiphon (für RLT-Gerät Druckseite) zum Gerät L0100
Ausführung, Qualität und Nachweis gemäß Leittext 01.430.LT.30 in Abschnitt A.
Der Leittext hat Vorrang vor allen Kurzangaben.
Füllbarer Siphon zur Entwässerung von RLT-Geräten im Bereich der Kühler, Befeuchter oder anderer Nassbereiche mit Überdruck gegenüber der Umgebung.
Variable Ablaufanordnung und veränderliche Einbauhöhe, Schraubdeckel zur Füllung und zu Revisionszwecken.
Menge: 1,000 St
DIN 276-2018 / IBP: 433
Bauabschnitte / Kostenträger: 433

**1.1.7.1.60 Sondersiphon (für RLT-Gerät Saugseite) zum Gerät L0100**
Sondersiphon (für RLT-Gerät Saugseite) zum Gerät L0100
Ausführung, Qualität und Nachweis gemäß Leittext 01.430.LT.31 in Abschnitt A.
Der Leittext hat Vorrang vor allen Kurzangaben.
Selbstfüllender und selbstschließender Siphon zur Entwässerung von RLT-Geräten im Bereich der Kühler, Befeuchter oder anderer Nassbereiche mit Unterdruck gegenüber der Umgebung.
Mit eingelegter Schwimmerkugel als Rückschlagventil, Schraubdeckel zu Revisionszwecken.
Menge: 3,000 St
DIN 276-2018 / IBP: 433
Bauabschnitte / Kostenträger: 433

**1.1.7.1.70 Zulage für die Rauchdichtigkeit der Jalousieklappen zum Gerät L0100**
Zulage für die Rauchdichtigkeit der Jalousieklappen zum Gerät L0100
Ausführung, Qualität und Nachweis gemäß Leittext 01.430.LT.33 in Abschnitt A.
Der Leittext hat Vorrang vor allen Kurzangaben.
Gehäuse-Leckluftstrom gemäß DIN EN 1751, Klasse C. Leckluftstrom bei geschlossener Klappe bei einer Druckdifferenz von 40 Pa höchstens 200 m³/h je Quadratmeter.
Menge: 1,000 St
DIN 276-2018 / IBP: 433
Bauabschnitte / Kostenträger: 433

**1.1.7.1.80 Werksprüfung der Geräte zum Gerät L0100**
Werksprüfung der Geräte zum Gerät L0100
Ausführung, Qualität und Nachweis gemäß Leittext 01.430.LT.34 in Abschnitt A.
Der Leittext hat Vorrang vor allen Kurzangaben.
Vor Auslieferung der Geräte sind eine Funktions- und Qualitätsprüfung im Herstellerwerk vorzunehmen. Dazu gehören die Messungen der Ventilatorsysteme je Luftstrang, insbesondere Luftvolumenstrom, Leistungsaufnahme und Schallpegel.
Menge: 1,000 St
DIN 276-2018 / IBP: 433
Bauabschnitte / Kostenträger: 433

**1.1.7.1.90 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 2.OG (ca. 15 m über 0,00) in entsprechender Größe abgestellt und seitlich in die Technikzentrale im 3.OG (Einbringöffnung B x H ca. 3,50 x 4,00 m) verbracht werden, bevor die nächste Komponente auf das Dach verbracht werden kann. Innerhalb der Technikzentrale bis zum Aufstellort beträgt der Transportweg bis zu max. ca. 15 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.15 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.7.1.100 Schutz der Gerätekuben nach erfolgter Montage mit Folie und Resopal- oder Holzfaserplatten gegen mechanische Beschädigungen durch Folgegewerke wie Schweißarbeiten, Montagen etc.. Inkl. Entfernung und Entsorgung dieses Schutzes vor der Erstinbetriebnahme.**
Menge: 1,000 St
DIN 276-2018 / IBP: 433
Bauabschnitte / Kostenträger: 433

**1.1.7.1.110 Reinigung Lüftungsgeräte**
Reinigung Lüftungsgeräte
Vor der Inbetriebnahme sind die Lüftungsgeräte innen und außen einer gründlichen Nass-Reinigung zu unterziehen.
Die Reinigungsleistung ist von der örtlichen Bauüberwachung abzunehmen und im Bautagebuch zu dokumentieren.

Kalkulationsbasis
Sind die im Leistungsverzeichnis im Titel "Zuluftgeräte"
beschriebenen RLT-Anlagen: L0100-ZUL-U1-E3
Menge: 1,000 St
DIN 276-2018 / IBP: 431
Bauabschnitte / Kostenträger: 433

**1.1.7.1.120 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 431
Bauabschnitte / Kostenträger: 433

**1.1.7.1.130 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 431
Bauabschnitte / Kostenträger: 433

**1.1.7.1.140 Inbetriebsetzung zum Gerät L0100**
Inbetriebsetzung zum Gerät L0100
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.7.2 ZSG_L0200_ABL-U1-E3

*Hinweis: Leitbeschreibung RLT Gerät zum Gerät L0200*
Leitbeschreibung RLT Gerät zum Gerät L0200
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0200 (T2, ohne Vergütung)*
Pflichtangaben des Bieters zum Gerät L0200 (T2, ohne Vergütung)
SFP_Angebot nach DIN EN 16798-3 als Anlagenwert, Φ_Angebot nach DIN EN 13053, elektrische Gesamtanschlussleistung sowie Fabrikat und Typ zur Identifikation.
Nachweis durch Herstellerdatenblatt und Eurovent-Zertifikat oder gleichwertig. Fehlende Angaben werden mit den Referenzwerten gewertet.

**1.1.7.2.10 Abluft L0200, 36600 m³/h, SFP 1367**
ZSG · L0200 · ZSG_L0200_ABL-U1-E3
Bauwerk ZSG · GA-Nr. L0200 · Kategorie Zentralgerät · Luftart Abluft · Aufstellungsort ZSG / E3 · Raum-Nr. — · Raumbezeichnung Technik.
Geometrie und Bemessung: Anrechenbarer Volumenstrom 36600 m³/h [U]; Gerätemaße B×H 2.685 × 2.355 m; Baulänge 11775 mm; Anströmquerschnitt 6.32 m²; Anströmgeschwindigkeit 1.61 m/s; 2 Ventilatoreinheiten mit ebenso vielen Frequenzumrichtern [B].
Anströmgeschwindigkeits-Wächter [B] (Wirtschaftlichkeitsoptimum der WRG nach anerkannten fachtechnischen Regeln): zulässiges Band 0.8 bis 2.33 m/s (untere Grenze: Wirtschaftlichkeitsoptimum fest; obere Grenze: SFP-Klasse 3 = 1.250 W/(m³/s) nach DIN EN 16798-3, aus dem Gesamtdruckverlust dieser Anlage hergeleitet) — die Anströmgeschwindigkeit dieser Anlage liegt innerhalb des Bandes.
Druckverlust und Leistung: Druckverlust Gerät intern 416 Pa [B]; Druckverlust Kanalnetz 617 Pa [U]; Druckverlust gesamt 1033 Pa [B]; elektrische Ventilatorleistung 13.9 kW [B]; SFP-Einzelwert der Anlage 1367 W/(m³/s) [B].
Medien und Anschlussleistungen: Filter ePM1 (1. Stufe), WRG-Register, Adiabatik- und Rückkühlkammer, Schalldämpfer, Ventilator mit Frequenzumrichter, Schalldämpfer, Filter ePM1 hoch (2. Stufe) [B]; Gewicht 8274 kg [B].
Komponentenkette in Luftrichtung: Filter ePM1 · WRG-Register · adiabate Fortluftkühlung · Schalldämpfer · Ventilator · Schalldämpfer · Filter ePM1 hoch.
Der Druckverlust im Gerät ist der auf den Bemessungsvolumenstrom skalierte Nennwert; die elektrische Leistung folgt aus q_v mal Gesamtdruckverlust geteilt durch den Systemwirkungsgrad.
Geräteschematischer Aufbau (Prinzipdarstellung, nicht maßstäblich): Filter ePM1 (1. Stufe) → WRG-Register → Adiabatik- und Rückkühlkammer → Schalldämpfer → Ventilator mit Frequenzumrichter → Schalldämpfer → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 1 thermodynamische Luftbehandlung eingeordnet [B].
01 Ansaugkammer mit Jalousieklappe, Ausführung gemäß Leittext 01.430.LT.07
Volumenstrom 36600 m³/h; Klappenleckage Klasse 4, Rahmen Klasse B nach DIN EN 1751; Wetterschutzgitter Anströmgeschwindigkeit höchstens 2,0 m/s.
02 Vorfilterkammer (1. Filterstufe), Ausführung gemäß Leittext 01.430.LT.08
Volumenstrom 36600 m³/h; Filterendwiderstand 200 Pa; Bemessung mit dem Mittelwert aus Anfangs- und Wechseldruckverlust; Filterfläche mindestens 10 m² je m² Gerätequerschnitt.
03 Wärmerückgewinnungskammer, Ausführung gemäß Leittext 01.430.LT.09
Volumenstrom 36600 m³/h; Kreislaufverbund mit Solemedium; Gegenstromschaltung nach VDI 2071; Helium-Dichtheitsprüfung mit Protokoll. Medium Glycol N 25%, Gefrierbeginn −12 °C, Eisbrei bis −18 °C zulässig [U].
08 Adiabatik- und Rückkühlkammer, Ausführung gemäß Leittext 01.430.LT.54
Volumenstrom 36600 m³/h; Rückkühler vor dem WRG-Register, Abluftventilator saugend nach den Registern; Aerosolfreiheit nachzuweisen; ausgewiesene Wassermenge ist die Verdunstungsmenge ohne Abschlämmung.
10 Schalldämpferteil, Ausführung gemäß Leittext 01.430.LT.14
Volumenstrom 36600 m³/h; Kulissenstärke 240 mm (Kulissen unter 240 mm sind akustisch nicht geeignet), Kulissenspalt aus der Berechnung, Kulissen wartungsseitig ausziehbar. Zwei Stück je Luftseite, unmittelbar saug- und druckseitig am Ventilator. Berechnete Einfügungsdämpfung je Oktavband (63/125/250/500/1000/2000/4000/8000 Hz) [B]: 6/16/34/44/46/45/41/27 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 36600 m³/h; freilaufendes Rad mit Frequenzumrichter; Drehzahlreserve mindestens 10 %; Volumenstrommessung an der Einlaufdüse mit einer Abweichung von höchstens ±3 %. Berechneter Schallleistungspegel des Ventilators 92.4 dB [B] — LINEAR, nicht A-bewertet — nach dem Näherungsverfahren für Radialventilatoren L_WV = L_WSM + 10·lg(q_v) + 20·lg(Δp_t) mit L_WSM = 24 dB (Hochleistungs-Radialventilator rückwärtsgekrümmt im Wirkungsgradoptimum; am Herstellernachweis kalibriert). Nach Gehäusedämmung verbleiben rechnerisch 69.4 dB [B]; die Gehäusedämmung je Oktavband (63/125/250/500/1000/2000/4000/8000 Hz) beträgt 9/11/20/22/23/27/35/40 dB [A]. Der Bieter weist seine tatsächlichen Werte je Oktavband nach Herstellerangabe nach, getrennt für Ventilator und Ventilatorkammer nach Gehäusedämmung.
09 Filterkammer (2. Filterstufe), Ausführung gemäß Leittext 01.430.LT.16
Volumenstrom 36600 m³/h; Filterendwiderstand 200 Pa.
12 Ausblaskammer mit Jalousieklappe, Ausführung gemäß Leittext 01.430.LT.17
Volumenstrom 36600 m³/h; Klappen wie Ansaugkammer.
13 Beleuchtung und Schaugläser, Ausführung gemäß Leittext 01.430.LT.19
Volumenstrom 36600 m³/h; Beleuchtungseinheiten und Schaugläser in allen Wartungs- und Funktionskammern.
14 Baumuster- und Werksprüfung, Ausführung gemäß Leittext 01.430.LT.21
Volumenstrom 36600 m³/h; Baumusterprüfungen für die hygienische und technische Eignung nach DIN 1946-4 und VDI 6022 sowie Werksabnahme mit Niederspannungsprüfung und Ventilator-Leistungskontrolle.
Filterklasse, gefordert ISO ePM1 ≥ 55 % [U], angeboten: '....................................................' (ePM1 %)

Rückwärmzahl Φ nach DIN EN 13053:2012, gefordert mindestens 75 %, angeboten: '....................................................' (%)

Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

*Hinweis: Geräteskizze:*
Geräteskizze:

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
**1.1.7.2.20 Gerätegrundrahmen zum Gerät L0200**
Gerätegrundrahmen zum Gerät L0200
Ausführung, Qualität und Nachweis gemäß Leittext 01.430.LT.02 in Abschnitt A.
Der Leittext hat Vorrang vor allen Kurzangaben.
Grundrahmen als Fundament für RLT-Geräte und zur Vermeidung von Körperschallübertragung durch den Fußboden.
Menge: 1,000 St
DIN 276-2018 / IBP: 433
Bauabschnitte / Kostenträger: 433

**1.1.7.2.30 Schwingungsisolierung als Unterlage zum Gerät L0200**
*** Leitbeschreibung
Schwingungsisolierung als Unterlage zum Gerät L0200
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0200*
Schwingungsisolierung (Gummi) zum Gerät L0200
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.7.2.40 Entwässerung für Tropfwasser / Reinigungsstutzen (DN 40)**
Entwässerung für Tropfwasser / Reinigungsstutzen (DN 40)
Ausführung, Qualität und Nachweis gemäß Leittext 01.430.LT.28 in Abschnitt A.
Der Leittext hat Vorrang vor allen Kurzangaben.
Bestehend aus Entwässerungsleitungen aus Kunststoff-HT-Rohr DN 40, einschließlich 50 % Form- und Verbindungsstücke und Befestigungsmaterial (Schellen, Schrauben, Dübel). Anschluss an Sondersiphon DN 40.
Menge: 15,000 M
DIN 276-2018 / IBP: 433
Bauabschnitte / Kostenträger: 433

**1.1.7.2.50 Sondersiphon (für RLT-Gerät Druckseite)**
Sondersiphon (für RLT-Gerät Druckseite)
Ausführung, Qualität und Nachweis gemäß Leittext 01.430.LT.30 in Abschnitt A.
Der Leittext hat Vorrang vor allen Kurzangaben.
Füllbarer Siphon zur Entwässerung von RLT-Geräten im Bereich der Kühler, Befeuchter oder anderer Nassbereiche mit Überdruck gegenüber der Umgebung.
Variable Ablaufanordnung und veränderliche Einbauhöhe, Schraubdeckel zur Füllung und zu Revisionszwecken.
Menge: 2,000 St
DIN 276-2018 / IBP: 433
Bauabschnitte / Kostenträger: 433

**1.1.7.2.60 Sondersiphon (für RLT-Gerät Saugseite)**
Sondersiphon (für RLT-Gerät Saugseite)
Ausführung, Qualität und Nachweis gemäß Leittext 01.430.LT.31 in Abschnitt A.
Der Leittext hat Vorrang vor allen Kurzangaben.
Selbstfüllender und selbstschließender Siphon zur Entwässerung von RLT-Geräten im Bereich der Kühler, Befeuchter oder anderer Nassbereiche mit Unterdruck gegenüber der Umgebung.
Mit eingelegter Schwimmerkugel als Rückschlagventil, Schraubdeckel zu Revisionszwecken.
Menge: 2,000 St
DIN 276-2018 / IBP: 433
Bauabschnitte / Kostenträger: 433

**1.1.7.2.70 Zulage für die Rauchdichtigkeit der Jalousieklappen zum Gerät L0200**
Zulage für die Rauchdichtigkeit der Jalousieklappen zum Gerät L0200
Ausführung, Qualität und Nachweis gemäß Leittext 01.430.LT.33 in Abschnitt A.
Der Leittext hat Vorrang vor allen Kurzangaben.
Gehäuse-Leckluftstrom gemäß DIN EN 1751, Klasse C. Leckluftstrom bei geschlossener Klappe bei einer Druckdifferenz von 40 Pa höchstens 200 m³/h je Quadratmeter.
Menge: 1,000 St
DIN 276-2018 / IBP: 433
Bauabschnitte / Kostenträger: 433

**1.1.7.2.80 Werksprüfung der Geräte zum Gerät L0200**
Werksprüfung der Geräte zum Gerät L0200
Ausführung, Qualität und Nachweis gemäß Leittext 01.430.LT.34 in Abschnitt A.
Der Leittext hat Vorrang vor allen Kurzangaben.
Vor Auslieferung der Geräte sind eine Funktions- und Qualitätsprüfung im Herstellerwerk vorzunehmen. Dazu gehören die Messungen der Ventilatorsysteme je Luftstrang, insbesondere Luftvolumenstrom, Leistungsaufnahme und Schallpegel.
Menge: 1,000 St
DIN 276-2018 / IBP: 433
Bauabschnitte / Kostenträger: 433

**1.1.7.2.90 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 2.OG (ca. 15 m über 0,00) in entsprechender Größe abgestellt und seitlich in die Technikzentrale im 3.OG (Einbringöffnung B x H ca. 3,50 x 4,00 m) verbracht werden, bevor die nächste Komponente auf das Dach verbracht werden kann. Innerhalb der Technikzentrale bis zum Aufstellort beträgt der Transportweg bis zu max. ca. 15 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.15 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.7.2.100 Schutz der Gerätekuben nach erfolgter Montage mit Folie und Resopal- oder Holzfaserplatten gegen mechanische Beschädigungen durch Folgegewerke wie Schweißarbeiten, Montagen etc.. Inkl. Entfernung und Entsorgung dieses Schutzes vor der Erstinbetriebnahme.**
Menge: 1,000 St
DIN 276-2018 / IBP: 433
Bauabschnitte / Kostenträger: 433

**1.1.7.2.110 Reinigung Lüftungsgeräte**
Reinigung Lüftungsgeräte
Vor der Inbetriebnahme sind die Lüftungsgeräte innen und außen einer gründlichen Nass-Reinigung zu unterziehen.
Die Reinigungsleistung ist von der örtlichen Bauüberwachung abzunehmen und im Bautagebuch zu dokumentieren.

Kalkulationsbasis
Sind die im Leistungsverzeichnis im Titel "Zuluftgeräte"
beschriebenen RLT-Anlagen: L0200_ABL-U1-E5
Menge: 1,000 St
DIN 276-2018 / IBP: 431
Bauabschnitte / Kostenträger: 433

**1.1.7.2.120 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 431
Bauabschnitte / Kostenträger: 433

**1.1.7.2.130 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 431
Bauabschnitte / Kostenträger: 433

**1.1.7.2.140 Inbetriebsetzung zum Gerät L0200**
Inbetriebsetzung zum Gerät L0200
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.7.3 Hydraulikmodul (HVM)

*Hinweis: Leitbeschreibung Kreislaufverbundsystem / Hydraulische Versorgungseinheit (HVM)*
Leitbeschreibung Kreislaufverbundsystem / Hydraulische Versorgungseinheit (HVM)
Angabeposition ohne Preisfeld. Diese Position dient allein der Strukturierung und Beschreibung; sie wird nicht bepreist und geht nicht in die Wertung ein.
Ausführung, Qualität und Nachweis gemäß Leittext 01.430.LT.51 in Abschnitt A. Der Leittext hat Vorrang vor allen Kurzangaben.

*Hinweis: Leitbeschreibung Frequenzumrichter Solepumpen*
Leitbeschreibung Frequenzumrichter Solepumpen
Angabeposition ohne Preisfeld. Diese Position dient allein der Strukturierung und Beschreibung; sie wird nicht bepreist und geht nicht in die Wertung ein.
Ausführung, Qualität und Nachweis gemäß Leittext 01.430.LT.52 in Abschnitt A. Der Leittext hat Vorrang vor allen Kurzangaben.

**1.1.7.3.10 Hydraulikmodul KVS, 11.57 m³/h, DN 65, Doppelpumpe m. FU**
Hydraulikmodul KVS — Wärmeverbund ZSG L0100 + L0200
Ausführung gemäß Leittext 01.430.LT.51; Frequenzumrichter gemäß Leittext 01.430.LT.52. Der Leittext hat Vorrang vor allen Kurzangaben.
Dieses Modul versorgt sämtliche Geräte des Wärmeverbundes gemeinsam — sowohl die obere als auch die untere Aufstellebene. Je Wärmeverbund ist genau ein Hydraulikmodul vorzusehen; eine Aufteilung nach Ebenen ist nicht zulässig.
Förderstrom Auslegungsfall (Winter) 11.57 m³/h [B]; dimensionierender Förderstrom (Sommerbetrieb, Faktor 1,2) 13.88 m³/h [B]; Anschluss DN 65 [B] — die bauseitige Verbindungsverrohrung zwischen den Registern ist erfahrungsgemäß eine Nennweite größer auszuführen [A].
Druckverlust Auslegungsfall 470 kPa, dimensionierender Druckverlust 677 kPa [B] (Summe aus Register Zuluftseite, Leistungsregelventil, Register Abluftseite, bauseitiger Verbindungsverrohrung, Versorgungsmodul und Kombiventilen; Sommerbetrieb quadratisch skaliert). Pumpenleistung elektrisch je Pumpe 2871 W, installierte Gesamtleistung 5742 W [B] (2 Pumpen, jede für mindestens 66 % des Förderstroms — teilweise Redundanz).
Druckunabhängige Regel- und Abgleichventile (PICV): 2 Stück [B], je ein Ventil für jedes an diesen Verbund angeschlossene Register (Zuluft- und Abluftseite, obere und untere Ebene). Wirkweise und Anforderungen gemäß Leittext 01.430.LT.51; Montage am zugeordneten Register bauseits.
Membranausdehnungsgefäß bemessen auf den Gesamtwasserinhalt dieses Verbundes einschließlich der bauseitigen Verbindungsverrohrung zwischen Zuluft- und Abluftgerät (tatsächliche Trassenlänge und Nennweite sind zugrunde zu legen); erforderlicher Nutzinhalt rund 40 Liter [A] — vom Bieter für das tatsächliche Anlagenvolumen zu prüfen. Ein zusätzliches Ausdehnungsgefäß außerhalb des Moduls ist wegen der Wartungs- und Folgekosten unzulässig.
Trägerkonstruktion zerlegbar entsprechend den Einbringverhältnissen, Auffangwanne aus nichtrostendem Stahl 1.4301 mit Leckagesensor, Rohrleitungen bis einschließlich DN 65 aus Kupfer nach DIN EN 1057 (gelötet oder verpresst), ab DN 80 aus geschweißtem Stahlrohr, zwingend pulverbeschichtet, Kältedämmung nach DIN 4140 mindestens 19 mm dampfdiffusionsdicht.
Solepumpen als Trockenläufer-Doppelpumpe, 2 Stück, IE3, Betrieb über Frequenzumrichter; Leistungsregelventil als Dreiwegeventil PN 16 mit Sollwertführung; Volumenstrommessung über Durchflussmengenmesser mit 0–10-V-Signal an die Regelung sowie Schwebekörper-Durchflussanzeige; Membranausdehnungsgefäß und Sicherheitsventil (Ansprechdruck 8 bar); Mindestdruckwächter 1,2 bis 1,5 bar; Absperr-, Entleer- und Entlüftungsarmaturen; Schmutzfänger, Rückschlagklappen, Manometer, Thermometer; vollständig montiert, verdrahtet und werksgeprüft.
Wärmeträgermedium Glycol N 25 %, Gefrierbeginn −12 °C; Anlage vor dem Befüllen fachgerecht zu spülen, Medium vorgemischt einzufüllen.
Die elektrische Leistung der Solepumpen erhält keine eigene Vergütungsposition; sie ist nachrichtlich in der Anschlussleistung geführt.
Anschlussdimensionen Vorerhitzer/Kühler/Nacherhitzer (Vordimensionierung, umgerechnet auf aktuellen Volumenstrom v261; Zielgeschwindigkeit 1,0 m/s, Blasius-Reibungsansatz, noch nicht mit dem tatsächlichen Rohrnetz abgeglichen) [A]: Vorerhitzer PWW 45/25, 65.8 kW, DN 65, 0.81 m/s, Δp 83.4 Pa; Kühler PKW 6/12, 214.0 kW, DN 200, 0.83 m/s, Δp 27.5 Pa; Nacherhitzer PWW 40/25, 86.0 kW, DN 40, 1.01 m/s, Δp 226.0 Pa.
Fabrikat und Typ: vom Bieter einzutragen.
Menge: 1,000 St
DIN 276-2018 / IBP: 433
Bauabschnitte / Kostenträger: 433

**1.1.7.3.20 Anlieferung/Montage Hydraulikmodul**
Anlieferung/Montage Hydraulikmodul
des vorgenannten WRG Hydraulikmoduls frei Baustelle, Abladen, Transport zum Aufstellungsort und Montage am Aufstellort.
Der Transport der von der Entladestelle bis zur Einbringöffnung erfolgt ggf. über unbefestigtes Gelände. Dies ist bei der Wahl des Transportmittel (z.B. Radlader) und bei Sicherung und des Schutzes des Transportgutes zu berücksichtigen.

Einbringsituation
Die Geräteeinbringung erfolgt mit dem Kran auf die zur Verfügung stehende Fläche von ca. 10 m² auf dem Dach des Gebäudes im 2.OG (ca. 10 m über 0,00) und seitlich in die Technikzentrale im 3.OG (Einbringöffnung B x H ca. 3,50 x 4,00 m). Innerhalb der Technikzentrale bis zum Aufstellort beträgt der Transportweg bis zu max. ca. 30 m.

Hinweis:
Folgende Aufwendungen sind einzukalkulieren:
-  Für die Anfahrt ist zu beachten, dass die Wege nicht befestigt sind. Es sind entsprechende Abstützungen zu berücksichtigen
-  Maßnahmen zum Schutz der Außenanlagen, Gebäudefassaden
-  Kran, Hebezeuge, Hilfsgerüste, Hilfsmittel für Geräteeinbringung,
-  Transport innerhalb der Technikzentrale bis 30 m bis zum Aufstellungsort und Montage am Aufstellort
-  Schutzmaßnahmen in Form von Lastverteilplatten zum Schutz und Reduzierung der Flächenbelastung des Estrich-Fußbodens in der Technikzentrale
Menge: 1,000 St

**1.1.7.3.30 Schutz der Gerätekuben nach erfolgter Montage mit Folie und Resopal- oder Holzfaserplatten gegen mechanische Beschädigungen durch Folgegewerke wie Schweißarbeiten, Montagen etc.. Inkl. Entfernung und Entsorgung dieses Schutzes vor der Erstinbetriebnahme.**
Menge: 1,000 St
DIN 276-2018 / IBP: 433
Bauabschnitte / Kostenträger: 433

##### 1.1.8 Anlagenverbund 8 — Versorgungszentrum (VSZ) L0300+L0600+HVM

###### 1.1.8.1 VSZ_L0300_ZUL-U1-E0

*Hinweis: Leitbeschreibung RLT Gerät zum Gerät L0300*
Leitbeschreibung RLT Gerät zum Gerät L0300
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0300 (T2, ohne Vergütung)*
Pflichtangaben des Bieters zum Gerät L0300 (T2, ohne Vergütung)
SFP_Angebot nach DIN EN 16798-3 als Anlagenwert, Φ_Angebot nach DIN EN 13053, elektrische Gesamtanschlussleistung sowie Fabrikat und Typ zur Identifikation.
Nachweis durch Herstellerdatenblatt und Eurovent-Zertifikat oder gleichwertig. Fehlende Angaben werden mit den Referenzwerten gewertet.

**1.1.8.1.10 Zuluft L0300, 35700 m³/h, SFP 0**
VSZ · L0300 · VSZ_L0300_ZUL-U1-E0
Bauwerk VSZ · GA-Nr. L0300 · Kategorie Zentralgerät · Luftart Zuluft · Aufstellungsort VSZ / E2 · Raum-Nr. — · Raumbezeichnung Technik.
Geometrie und Bemessung: Anrechenbarer Volumenstrom 35700 m³/h [U]; Gerätemaße B×H 2.685 × 2.685 m; Baulänge 12480 mm; Anströmquerschnitt 7.21 m²; Anströmgeschwindigkeit 1.38 m/s; 1 Ventilatoreinheiten mit ebenso vielen Frequenzumrichtern [B].
Anströmgeschwindigkeits-Wächter [B] (Wirtschaftlichkeitsoptimum der WRG nach anerkannten fachtechnischen Regeln): zulässiges Band 0.8 bis 2.16 m/s (untere Grenze: Wirtschaftlichkeitsoptimum fest; obere Grenze: SFP-Klasse 3 = 1.250 W/(m³/s) nach DIN EN 16798-3, aus dem Gesamtdruckverlust dieser Anlage hergeleitet) — die Anströmgeschwindigkeit dieser Anlage liegt innerhalb des Bandes.
Druckverlust und Leistung: Druckverlust Gerät intern 674 Pa [B]; Druckverlust Kanalnetz 0 Pa [U]; Druckverlust gesamt 674 Pa [B]; elektrische Ventilatorleistung 0 kW [B]; SFP-Einzelwert der Anlage 0 W/(m³/s) [B].
Medien und Anschlussleistungen: Filtertrockenhaltung, Filter ePM1 (1. Stufe), WRG-Register, Vorerhitzer [B]; Gewicht 5561 kg [B].
Komponentenkette in Luftrichtung: Filtertrocknung · Filter ePM1 · WRG-Register · Vorerhitzer.
Netzparameter Heizung [U]: Niedertemperatur 40/25 °C, betriebsoptimiert bis 45/30 °C, Spreizung höchstens 15 K, Registerauslegung auf 40/25 °C.
Der Druckverlust im Gerät ist der auf den Bemessungsvolumenstrom skalierte Nennwert; die elektrische Leistung folgt aus q_v mal Gesamtdruckverlust geteilt durch den Systemwirkungsgrad.
Geräteschematischer Aufbau (Prinzipdarstellung, nicht maßstäblich): Filtertrockenhaltung → Filter ePM1 (1. Stufe) → WRG-Register → Vorerhitzer
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 1 thermodynamische Luftbehandlung eingeordnet [B].
01 Ansaugkammer mit Jalousieklappe, Ausführung gemäß Leittext 01.430.LT.07
Volumenstrom 35700 m³/h; Klappenleckage Klasse 4, Rahmen Klasse B nach DIN EN 1751; Wetterschutzgitter Anströmgeschwindigkeit höchstens 2,0 m/s.
02 Vorfilterkammer (1. Filterstufe), Ausführung gemäß Leittext 01.430.LT.08
Volumenstrom 35700 m³/h; Filterendwiderstand 200 Pa; Bemessung mit dem Mittelwert aus Anfangs- und Wechseldruckverlust; Filterfläche mindestens 10 m² je m² Gerätequerschnitt.
03 Wärmerückgewinnungskammer, Ausführung gemäß Leittext 01.430.LT.09
Volumenstrom 35700 m³/h; Kreislaufverbund mit Solemedium; Gegenstromschaltung nach VDI 2071; Helium-Dichtheitsprüfung mit Protokoll. Medium Glycol N 25%, Gefrierbeginn −12 °C, Eisbrei bis −18 °C zulässig [U].
04 Lufterhitzerkammer (Vorerhitzer), Ausführung gemäß Leittext 01.430.LT.10
Volumenstrom 35700 m³/h; Medium PWW 40/25 °C NT, Spreizung höchstens 15 K [U]; Ovalrohrregister, Lamellenabstand mindestens 2,0 mm. Unmittelbar danach Spannrahmen für den Frostschutzthermostat.
12 Ausblaskammer mit Jalousieklappe, Ausführung gemäß Leittext 01.430.LT.17
Volumenstrom 35700 m³/h; Klappen wie Ansaugkammer.
13 Beleuchtung und Schaugläser, Ausführung gemäß Leittext 01.430.LT.19
Volumenstrom 35700 m³/h; Beleuchtungseinheiten und Schaugläser in allen Wartungs- und Funktionskammern.
14 Baumuster- und Werksprüfung, Ausführung gemäß Leittext 01.430.LT.21
Volumenstrom 35700 m³/h; Baumusterprüfungen für die hygienische und technische Eignung nach DIN 1946-4 und VDI 6022 sowie Werksabnahme mit Niederspannungsprüfung und Ventilator-Leistungskontrolle.
Filterklasse, gefordert ISO ePM1 ≥ 55 % [U], angeboten: '....................................................' (ePM1 %)

Rückwärmzahl Φ nach DIN EN 13053:2012, gefordert mindestens 75 %, angeboten: '....................................................' (%)

Kvs-Wert und Ventilautorität des Erhitzerkreises, angeboten: '....................................................' (Kvs / a)
Menge: 1,000 St
DIN 276-2018 / IBP: 433
Bauabschnitte / Kostenträger: 433

*Hinweis: Geräteskizze:*
Geräteskizze:

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
**1.1.8.1.20 Gerätegrundrahmen zum Gerät L0300**
Gerätegrundrahmen zum Gerät L0300
Ausführung, Qualität und Nachweis gemäß Leittext 01.430.LT.02 in Abschnitt A.
Der Leittext hat Vorrang vor allen Kurzangaben.
Grundrahmen als Fundament für RLT-Geräte und zur Vermeidung von Körperschallübertragung durch den Fußboden.
Menge: 1,000 St
DIN 276-2018 / IBP: 433
Bauabschnitte / Kostenträger: 433

**1.1.8.1.30 Umluftgerät zur Filtertrocknung**
Umluftgerät zur Filtertrocknung
Aufstellungsort: aufgelegt auf Zuluftgerät
Energieeffizienzklasse A+ (RLT 01) - ErP 2018
Hinweis:
Die Ventilatoranlage zur direkten Montage auf dem Zuluftgerät L0300.

Oberfläche
Innen: beschichtet C RAL 9002 Grauweiß, Boden: 1.4301
Außen: beschichtet C RAL 9002 Grauweiß

Abmessungen
(max. wegen beengter Platzverhältnisse)
L x B x H:  ca.  3765  x  1365  x  480  mm

Volumenstrom
Luftvolumenstrom(ströme):  3750  m3/h
ext. Pressung außerhalb des Gerätes:  290  Pa
bei max. Volumenstrom
Luftgeschwindigkeit im Gerät (Klasse):  V4
nach DIN EN 13053 im Bereich Filter und WRG
Luftgeschwindigkeit im Gerät:  2,03  m/s
im Bereich Filter und WRG

Jalousieklappe
Breite x Höhe:  1220 x 230 mm
Anzahl:  1 St.
Druckverlust:  29 Pa

Federrücklaufmotor (für Jalousieklappe Außenluft)
Klappe fährt ohne Hilfsenergie in die Endlage Zu
Anzahl  1  St
Ansteuerung: 2-Punktregelung Auf/Zu 24 V AC
Kontakte für Erfassung Endlagen Auf/Zu über MSR
Bemessungsbetriebsspannung  24  V
Schutzart nach DIN EN 60529 (VDE 0470-1)  IP54
Drehmoment an der Klappenachse  7  Nm

Schalldämpferteil
Anzahl Kulissen:  5  St
Kulissen L x D  900 x 180  mm
Kulissenspalt  77  mm
mindestens Dämpfung bei
63/125/250/500/1000/2000/4000/8000 Hz
3/7/17/28/32/33/31/21 dB(A)
Druckverlust  32  Pa

Ventilator
Anzahl  2  St
Drehzahl  2748  1/min
Gesamtdruckerhöhung  412  Pa
Druckverlust  21  Pa
Gesamtwirkungsgrad ETA fa / ETAsys fa  67,3/55,7  %/%
statisch=ETA fa / mit Verlust Motor+FU=ETAsys fa
Wellenleistung  0,80  kW
elektrische Leistungsaufnahme Klasse  P1
nach DIN EN 13053
spezifische Ventilatorleistung (Klasse)  SFP3
nach DIN EN 13053
spezifische Ventilatorleistung (SFPv)  780  Ws/m3
SFP4 erweitert um Zuschläge nach DIN EN 13779 für zusätzliche mechanische Filterstufe (+300Ws/m3) und Wärmerückgewinnungsklasse H1 (+300Ws/m3)

Ventilator - Motor
Anzahl  2  St
Drehzahl  3080  1/min
Bemessungsleistung  0,50  kW
Stromaufnahme  2,30  A

Schalldämpferteil
Anzahl Kulissen:  5  St
Kulissen L x D  900 x 180  mm
Kulissenspalt  77  mm
mindestens Dämpfung bei
63/125/250/500/1000/2000/4000/8000 Hz
3/7/17/28/32/33/31/21 dB(A)
Druckverlust  32  Pa

Jalousieklappe
Breite x Höhe:  1220 x 230 mm
Anzahl:  1 St.
Druckverlust:  29 Pa

Federrücklaufmotor (für Jalousieklappe Außenluft)
Klappe fährt ohne Hilfsenergie in die Endlage Zu
Anzahl  1  St
Ansteuerung: 2-Punktregelung Auf/Zu 24 V AC
Kontakte für Erfassung Endlagen Auf/Zu über MSR
Bemessungsbetriebsspannung  24  V
Schutzart nach DIN EN 60529 (VDE 0470-1)  IP54
Drehmoment an der Klappenachse  7 Nm

Zubehör:
Verdrahtung halogenfrei
Beleuchtung 24V, LED
Potentialausgleich
Menge: 1,000 St
DIN 276-2018 / IBP: 433
Bauabschnitte / Kostenträger: 433

**1.1.8.1.40 Schwingungsisolierung als Unterlage zum Gerät L0300**
*** Leitbeschreibung
Schwingungsisolierung als Unterlage zum Gerät L0300
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0300*
Schwingungsisolierung (Gummi) zum Gerät L0300
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.8.1.50 Entwässerung für Tropfwasser / Reinigungsstutzen (DN 40)**
Entwässerung für Tropfwasser / Reinigungsstutzen (DN 40)
Ausführung, Qualität und Nachweis gemäß Leittext 01.430.LT.28 in Abschnitt A.
Der Leittext hat Vorrang vor allen Kurzangaben.
Bestehend aus Entwässerungsleitungen aus Kunststoff-HT-Rohr DN 40, einschließlich 50 % Form- und Verbindungsstücke und Befestigungsmaterial (Schellen, Schrauben, Dübel). Anschluss an Sondersiphon DN 40.
Menge: 15,000 M
DIN 276-2018 / IBP: 433
Bauabschnitte / Kostenträger: 433

**1.1.8.1.60 Sondersiphon (für RLT-Gerät Druckseite)**
Sondersiphon (für RLT-Gerät Druckseite)
Ausführung, Qualität und Nachweis gemäß Leittext 01.430.LT.30 in Abschnitt A.
Der Leittext hat Vorrang vor allen Kurzangaben.
Füllbarer Siphon zur Entwässerung von RLT-Geräten im Bereich der Kühler, Befeuchter oder anderer Nassbereiche mit Überdruck gegenüber der Umgebung.
Variable Ablaufanordnung und veränderliche Einbauhöhe, Schraubdeckel zur Füllung und zu Revisionszwecken.
Menge: 1,000 St
DIN 276-2018 / IBP: 433
Bauabschnitte / Kostenträger: 433

**1.1.8.1.70 Sondersiphon (für RLT-Gerät Saugseite)**
Sondersiphon (für RLT-Gerät Saugseite)
Ausführung, Qualität und Nachweis gemäß Leittext 01.430.LT.31 in Abschnitt A.
Der Leittext hat Vorrang vor allen Kurzangaben.
Selbstfüllender und selbstschließender Siphon zur Entwässerung von RLT-Geräten im Bereich der Kühler, Befeuchter oder anderer Nassbereiche mit Unterdruck gegenüber der Umgebung.
Mit eingelegter Schwimmerkugel als Rückschlagventil, Schraubdeckel zu Revisionszwecken.
Menge: 3,000 St
DIN 276-2018 / IBP: 433
Bauabschnitte / Kostenträger: 433

**1.1.8.1.80 Zulage für die Rauchdichtigkeit der Jalousieklappen zum Gerät L0300**
Zulage für die Rauchdichtigkeit der Jalousieklappen zum Gerät L0300
Ausführung, Qualität und Nachweis gemäß Leittext 01.430.LT.33 in Abschnitt A.
Der Leittext hat Vorrang vor allen Kurzangaben.
Gehäuse-Leckluftstrom gemäß DIN EN 1751, Klasse C. Leckluftstrom bei geschlossener Klappe bei einer Druckdifferenz von 40 Pa höchstens 200 m³/h je Quadratmeter.
Menge: 1,000 St
DIN 276-2018 / IBP: 433
Bauabschnitte / Kostenträger: 433

**1.1.8.1.90 Werksprüfung der Geräte zum Gerät L0300**
Werksprüfung der Geräte zum Gerät L0300
Ausführung, Qualität und Nachweis gemäß Leittext 01.430.LT.34 in Abschnitt A.
Der Leittext hat Vorrang vor allen Kurzangaben.
Vor Auslieferung der Geräte sind eine Funktions- und Qualitätsprüfung im Herstellerwerk vorzunehmen. Dazu gehören die Messungen der Ventilatorsysteme je Luftstrang, insbesondere Luftvolumenstrom, Leistungsaufnahme und Schallpegel.
Menge: 1,000 St
DIN 276-2018 / IBP: 433
Bauabschnitte / Kostenträger: 433

**1.1.8.1.100 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 50 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20m
-  Transport innerhalb der Technikzentrale bis maximal ca.50 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.8.1.110 Schutz der Gerätekuben nach erfolgter Montage mit Folie und Resopal- oder Holzfaserplatten gegen mechanische Beschädigungen durch Folgegewerke wie Schweißarbeiten, Montagen etc.. Inkl. Entfernung und Entsorgung dieses Schutzes vor der Erstinbetriebnahme.**
Menge: 1,000 St
DIN 276-2018 / IBP: 433
Bauabschnitte / Kostenträger: 433

**1.1.8.1.120 Reinigung Lüftungsgeräte**
Reinigung Lüftungsgeräte
Vor der Inbetriebnahme sind die Lüftungsgeräte innen und außen einer gründlichen Nass-Reinigung zu unterziehen.
Die Reinigungsleistung ist von der örtlichen Bauüberwachung abzunehmen und im Bautagebuch zu dokumentieren.

Kalkulationsbasis
Sind die im Leistungsverzeichnis im Titel "Zuluftgeräte"
beschriebenen RLT-Anlagen: L0300-ZUL-U1-E0
Menge: 1,000 St
DIN 276-2018 / IBP: 431
Bauabschnitte / Kostenträger: 433

**1.1.8.1.130 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 431
Bauabschnitte / Kostenträger: 433

**1.1.8.1.140 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 431
Bauabschnitte / Kostenträger: 433

**1.1.8.1.150 Inbetriebsetzung zum Gerät L0300**
Inbetriebsetzung zum Gerät L0300
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.8.2 VSZ_L0301_ZUL-U1-E0

*Hinweis: Leitbeschreibung RLT Gerät zum Gerät L0301*
Leitbeschreibung RLT Gerät zum Gerät L0301
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0301 (T2, ohne Vergütung)*
Pflichtangaben des Bieters zum Gerät L0301 (T2, ohne Vergütung)
SFP_Angebot nach DIN EN 16798-3 als Anlagenwert, Φ_Angebot nach DIN EN 13053, elektrische Gesamtanschlussleistung sowie Fabrikat und Typ zur Identifikation.
Nachweis durch Herstellerdatenblatt und Eurovent-Zertifikat oder gleichwertig. Fehlende Angaben werden mit den Referenzwerten gewertet.

**1.1.8.2.10 Zuluft L0301, 21600 m³/h, SFP 2004**
VSZ · L0301 · VSZ_L0301_ZUL-U1-E0
Bauwerk VSZ · GA-Nr. L0301 · Kategorie Nachbehandlung · Luftart Zuluft · Aufstellungsort VSZ / E2 · Raum-Nr. — · Raumbezeichnung Technik.
Geometrie und Bemessung: Anrechenbarer Volumenstrom 21600 m³/h [U]; Gerätemaße B×H 2.025 × 2.025 m; Baulänge 8095 mm; Anströmquerschnitt 4.1 m²; Anströmgeschwindigkeit 1.46 m/s; 1 Ventilatoreinheiten mit ebenso vielen Frequenzumrichtern [B].
Anströmgeschwindigkeits-Wächter [B] (Wirtschaftlichkeitsoptimum der WRG nach anerkannten fachtechnischen Regeln): zulässiges Band 0.8 bis 1.46 m/s (untere Grenze: Wirtschaftlichkeitsoptimum fest; obere Grenze: SFP-Klasse 3 = 1.250 W/(m³/s) nach DIN EN 16798-3, aus dem Gesamtdruckverlust dieser Anlage hergeleitet) — die Anströmgeschwindigkeit dieser Anlage liegt innerhalb des Bandes.
Druckverlust und Leistung: Druckverlust Gerät intern 321 Pa [B]; Druckverlust Kanalnetz 1054 Pa [U]; Druckverlust gesamt 1375 Pa [B]; elektrische Ventilatorleistung 12.02 kW [B]; SFP-Einzelwert der Anlage 2004 W/(m³/s) [B].
Medien und Anschlussleistungen: WRG-Register, Schalldämpfer, Ventilator mit Frequenzumrichter, Schalldämpfer, Nacherhitzer, Filter ePM1 hoch (2. Stufe) [B]; Gewicht 4039 kg [B].
Komponentenkette in Luftrichtung: WRG-Register · Schalldämpfer · Ventilator · Schalldämpfer · Nacherhitzer · Filter ePM1 hoch.
Netzparameter Heizung [U]: Niedertemperatur 40/25 °C, betriebsoptimiert bis 45/30 °C, Spreizung höchstens 15 K, Registerauslegung auf 40/25 °C.
Der Druckverlust im Gerät ist der auf den Bemessungsvolumenstrom skalierte Nennwert; die elektrische Leistung folgt aus q_v mal Gesamtdruckverlust geteilt durch den Systemwirkungsgrad.
Geräteschematischer Aufbau (Prinzipdarstellung, nicht maßstäblich): WRG-Register → Schalldämpfer → Ventilator mit Frequenzumrichter → Schalldämpfer → Nacherhitzer → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 2 bis 3 thermodynamische Luftbehandlungen eingeordnet [B].
01 Ansaugkammer mit Jalousieklappe, Ausführung gemäß Leittext 01.430.LT.07
Volumenstrom 21600 m³/h; Klappenleckage Klasse 4, Rahmen Klasse B nach DIN EN 1751; Wetterschutzgitter Anströmgeschwindigkeit höchstens 2,0 m/s.
03 Wärmerückgewinnungskammer, Ausführung gemäß Leittext 01.430.LT.09
Volumenstrom 21600 m³/h; Kreislaufverbund mit Solemedium; Gegenstromschaltung nach VDI 2071; Helium-Dichtheitsprüfung mit Protokoll. Medium Glycol N 25%, Gefrierbeginn −12 °C, Eisbrei bis −18 °C zulässig [U].
06 Nacherhitzerkammer (Entfeuchtungsbetrieb), Ausführung gemäß Leittext 01.430.LT.10
Volumenstrom 21600 m³/h; Medium PWW 40/25 °C NT [U], Spreizung höchstens 15 K; RUNDROHRregister, Lamellenabstand mindestens 2,0 mm. Ovalrohr ist bei den kleinen Leistungen von Vor- und Nacherhitzern nicht geeignet und nicht gefordert; Ovalrohr bleibt Kühler- und WRG-Registern vorbehalten. Ausführung im Übrigen wie Vorerhitzer.
10 Schalldämpferteil, Ausführung gemäß Leittext 01.430.LT.14
Volumenstrom 21600 m³/h; Kulissenstärke 240 mm (Kulissen unter 240 mm sind akustisch nicht geeignet), Kulissenspalt aus der Berechnung, Kulissen wartungsseitig ausziehbar. Zwei Stück je Luftseite, unmittelbar saug- und druckseitig am Ventilator. Berechnete Einfügungsdämpfung je Oktavband (63/125/250/500/1000/2000/4000/8000 Hz) [B]: 7/18/37/45/46/45/43/31 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 21600 m³/h; freilaufendes Rad mit Frequenzumrichter; Drehzahlreserve mindestens 10 %; Volumenstrommessung an der Einlaufdüse mit einer Abweichung von höchstens ±3 %. Berechneter Schallleistungspegel des Ventilators 92.5 dB [B] — LINEAR, nicht A-bewertet — nach dem Näherungsverfahren für Radialventilatoren L_WV = L_WSM + 10·lg(q_v) + 20·lg(Δp_t) mit L_WSM = 24 dB (Hochleistungs-Radialventilator rückwärtsgekrümmt im Wirkungsgradoptimum; am Herstellernachweis kalibriert). Nach Gehäusedämmung verbleiben rechnerisch 69.5 dB [B]; die Gehäusedämmung je Oktavband (63/125/250/500/1000/2000/4000/8000 Hz) beträgt 9/11/20/22/23/27/35/40 dB [A]. Der Bieter weist seine tatsächlichen Werte je Oktavband nach Herstellerangabe nach, getrennt für Ventilator und Ventilatorkammer nach Gehäusedämmung.
09 Filterkammer (2. Filterstufe), Ausführung gemäß Leittext 01.430.LT.16
Volumenstrom 21600 m³/h; Filterendwiderstand 200 Pa.
12 Ausblaskammer mit Jalousieklappe, Ausführung gemäß Leittext 01.430.LT.17
Volumenstrom 21600 m³/h; Klappen wie Ansaugkammer.
13 Beleuchtung und Schaugläser, Ausführung gemäß Leittext 01.430.LT.19
Volumenstrom 21600 m³/h; Beleuchtungseinheiten und Schaugläser in allen Wartungs- und Funktionskammern.
14 Baumuster- und Werksprüfung, Ausführung gemäß Leittext 01.430.LT.21
Volumenstrom 21600 m³/h; Baumusterprüfungen für die hygienische und technische Eignung nach DIN 1946-4 und VDI 6022 sowie Werksabnahme mit Niederspannungsprüfung und Ventilator-Leistungskontrolle.
Rückwärmzahl Φ nach DIN EN 13053:2012, gefordert mindestens 75 %, angeboten: '....................................................' (%)

Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

*Hinweis: Geräteskizze:*
Geräteskizze:

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
**1.1.8.2.20 Gerätegrundrahmen zum Gerät L0301**
Gerätegrundrahmen zum Gerät L0301
Ausführung, Qualität und Nachweis gemäß Leittext 01.430.LT.02 in Abschnitt A.
Der Leittext hat Vorrang vor allen Kurzangaben.
Grundrahmen als Fundament für RLT-Geräte und zur Vermeidung von Körperschallübertragung durch den Fußboden.
Menge: 1,000 St
DIN 276-2018 / IBP: 433
Bauabschnitte / Kostenträger: 433

**1.1.8.2.30 Schwingungsisolierung als Unterlage zum Gerät L0301**
*** Leitbeschreibung
Schwingungsisolierung als Unterlage zum Gerät L0301
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0301*
Schwingungsisolierung (Gummi) zum Gerät L0301
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.8.2.40 Entwässerung für Tropfwasser / Reinigungsstutzen (DN 40)**
Entwässerung für Tropfwasser / Reinigungsstutzen (DN 40)
Ausführung, Qualität und Nachweis gemäß Leittext 01.430.LT.28 in Abschnitt A.
Der Leittext hat Vorrang vor allen Kurzangaben.
Bestehend aus Entwässerungsleitungen aus Kunststoff-HT-Rohr DN 40, einschließlich 50 % Form- und Verbindungsstücke und Befestigungsmaterial (Schellen, Schrauben, Dübel). Anschluss an Sondersiphon DN 40.
Menge: 15,000 M
DIN 276-2018 / IBP: 433
Bauabschnitte / Kostenträger: 433

**1.1.8.2.50 Sondersiphon (für RLT-Gerät Druckseite)**
Sondersiphon (für RLT-Gerät Druckseite)
Ausführung, Qualität und Nachweis gemäß Leittext 01.430.LT.30 in Abschnitt A.
Der Leittext hat Vorrang vor allen Kurzangaben.
Füllbarer Siphon zur Entwässerung von RLT-Geräten im Bereich der Kühler, Befeuchter oder anderer Nassbereiche mit Überdruck gegenüber der Umgebung.
Variable Ablaufanordnung und veränderliche Einbauhöhe, Schraubdeckel zur Füllung und zu Revisionszwecken.
Menge: 1,000 St
DIN 276-2018 / IBP: 433
Bauabschnitte / Kostenträger: 433

**1.1.8.2.60 Sondersiphon (für RLT-Gerät Saugseite)**
Sondersiphon (für RLT-Gerät Saugseite)
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.8.2.70 Zulage für die Rauchdichtigkeit der Jalousieklappen zum Gerät L0301**
Zulage für die Rauchdichtigkeit der Jalousieklappen zum Gerät L0301
Ausführung, Qualität und Nachweis gemäß Leittext 01.430.LT.33 in Abschnitt A.
Der Leittext hat Vorrang vor allen Kurzangaben.
Gehäuse-Leckluftstrom gemäß DIN EN 1751, Klasse C. Leckluftstrom bei geschlossener Klappe bei einer Druckdifferenz von 40 Pa höchstens 200 m³/h je Quadratmeter.
Menge: 1,000 St
DIN 276-2018 / IBP: 433
Bauabschnitte / Kostenträger: 433

**1.1.8.2.80 Werksprüfung der Geräte zum Gerät L0301**
Werksprüfung der Geräte zum Gerät L0301
Ausführung, Qualität und Nachweis gemäß Leittext 01.430.LT.34 in Abschnitt A.
Der Leittext hat Vorrang vor allen Kurzangaben.
Vor Auslieferung der Geräte sind eine Funktions- und Qualitätsprüfung im Herstellerwerk vorzunehmen. Dazu gehören die Messungen der Ventilatorsysteme je Luftstrang, insbesondere Luftvolumenstrom, Leistungsaufnahme und Schallpegel.
Menge: 1,000 St
DIN 276-2018 / IBP: 433
Bauabschnitte / Kostenträger: 433

**1.1.8.2.90 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 50 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20m
-  Transport innerhalb der Technikzentrale bis maximal ca.50 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.8.2.100 Schutz der Gerätekuben nach erfolgter Montage mit Folie und Resopal- oder Holzfaserplatten gegen mechanische Beschädigungen durch Folgegewerke wie Schweißarbeiten, Montagen etc.. Inkl. Entfernung und Entsorgung dieses Schutzes vor der Erstinbetriebnahme.**
Menge: 1,000 St
DIN 276-2018 / IBP: 433
Bauabschnitte / Kostenträger: 433

**1.1.8.2.110 Reinigung Lüftungsgeräte**
Reinigung Lüftungsgeräte
Vor der Inbetriebnahme sind die Lüftungsgeräte innen und außen einer gründlichen Nass-Reinigung zu unterziehen.
Die Reinigungsleistung ist von der örtlichen Bauüberwachung abzunehmen und im Bautagebuch zu dokumentieren.

Kalkulationsbasis
Sind die im Leistungsverzeichnis im Titel "Zuluftgeräte"
beschriebenen RLT-Anlagen: L0301-ZUL-U1-E0
Menge: 1,000 St
DIN 276-2018 / IBP: 431
Bauabschnitte / Kostenträger: 433

**1.1.8.2.120 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 431
Bauabschnitte / Kostenträger: 433

**1.1.8.2.130 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 431
Bauabschnitte / Kostenträger: 433

**1.1.8.2.140 Inbetriebsetzung zum Gerät L0301**
Inbetriebsetzung zum Gerät L0301
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.8.3 VSZ_L0600_ABL-U1-E0

*Hinweis: Leitbeschreibung RLT Gerät zum Gerät L0600*
Leitbeschreibung RLT Gerät zum Gerät L0600
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0600 (T2, ohne Vergütung)*
Pflichtangaben des Bieters zum Gerät L0600 (T2, ohne Vergütung)
SFP_Angebot nach DIN EN 16798-3 als Anlagenwert, Φ_Angebot nach DIN EN 13053, elektrische Gesamtanschlussleistung sowie Fabrikat und Typ zur Identifikation.
Nachweis durch Herstellerdatenblatt und Eurovent-Zertifikat oder gleichwertig. Fehlende Angaben werden mit den Referenzwerten gewertet.

**1.1.8.3.10 Abluft L0600, 19000 m³/h, SFP 1378**
VSZ · L0600 · VSZ_L0600_ABL-U1-E0
Bauwerk VSZ · GA-Nr. L0600 · Kategorie Zentralgerät · Luftart Abluft · Aufstellungsort VSZ / E2 · Raum-Nr. — · Raumbezeichnung Technik.
Geometrie und Bemessung: Anrechenbarer Volumenstrom 19000 m³/h [U]; Gerätemaße B×H 2.335 × 1.695 m; Baulänge 10830 mm; Anströmquerschnitt 3.96 m²; Anströmgeschwindigkeit 1.33 m/s; 2 Ventilatoreinheiten mit ebenso vielen Frequenzumrichtern [B].
Anströmgeschwindigkeits-Wächter [B] (Wirtschaftlichkeitsoptimum der WRG nach anerkannten fachtechnischen Regeln): zulässiges Band 0.8 bis 2.06 m/s (untere Grenze: Wirtschaftlichkeitsoptimum fest; obere Grenze: SFP-Klasse 3 = 1.250 W/(m³/s) nach DIN EN 16798-3, aus dem Gesamtdruckverlust dieser Anlage hergeleitet) — die Anströmgeschwindigkeit dieser Anlage liegt innerhalb des Bandes.
Druckverlust und Leistung: Druckverlust Gerät intern 420 Pa [B]; Druckverlust Kanalnetz 524 Pa [U]; Druckverlust gesamt 944 Pa [B]; elektrische Ventilatorleistung 7.27 kW [B]; SFP-Einzelwert der Anlage 1378 W/(m³/s) [B].
Medien und Anschlussleistungen: Filter ePM1 (1. Stufe), WRG-Register, Adiabatik- und Rückkühlkammer, Schalldämpfer, Ventilator mit Frequenzumrichter, Schalldämpfer [B]; Gewicht 5977 kg [B].
Komponentenkette in Luftrichtung: Filter ePM1 · WRG-Register · adiabate Fortluftkühlung · Schalldämpfer · Ventilator · Schalldämpfer.
Der Druckverlust im Gerät ist der auf den Bemessungsvolumenstrom skalierte Nennwert; die elektrische Leistung folgt aus q_v mal Gesamtdruckverlust geteilt durch den Systemwirkungsgrad.
Geräteschematischer Aufbau (Prinzipdarstellung, nicht maßstäblich): Filter ePM1 (1. Stufe) → WRG-Register → Adiabatik- und Rückkühlkammer → Schalldämpfer → Ventilator mit Frequenzumrichter → Schalldämpfer
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 1 thermodynamische Luftbehandlung eingeordnet [B].
01 Ansaugkammer mit Jalousieklappe, Ausführung gemäß Leittext 01.430.LT.07
Volumenstrom 19000 m³/h; Klappenleckage Klasse 4, Rahmen Klasse B nach DIN EN 1751; Wetterschutzgitter Anströmgeschwindigkeit höchstens 2,0 m/s.
02 Vorfilterkammer (1. Filterstufe), Ausführung gemäß Leittext 01.430.LT.08
Volumenstrom 19000 m³/h; Filterendwiderstand 200 Pa; Bemessung mit dem Mittelwert aus Anfangs- und Wechseldruckverlust; Filterfläche mindestens 10 m² je m² Gerätequerschnitt.
03 Wärmerückgewinnungskammer, Ausführung gemäß Leittext 01.430.LT.09
Volumenstrom 19000 m³/h; Kreislaufverbund mit Solemedium; Gegenstromschaltung nach VDI 2071; Helium-Dichtheitsprüfung mit Protokoll. Medium Glycol N 25%, Gefrierbeginn −12 °C, Eisbrei bis −18 °C zulässig [U].
08 Adiabatik- und Rückkühlkammer, Ausführung gemäß Leittext 01.430.LT.54
Volumenstrom 19000 m³/h; Rückkühler vor dem WRG-Register, Abluftventilator saugend nach den Registern; Aerosolfreiheit nachzuweisen; ausgewiesene Wassermenge ist die Verdunstungsmenge ohne Abschlämmung.
10 Schalldämpferteil, Ausführung gemäß Leittext 01.430.LT.14
Volumenstrom 19000 m³/h; Kulissenstärke 240 mm (Kulissen unter 240 mm sind akustisch nicht geeignet), Kulissenspalt aus der Berechnung, Kulissen wartungsseitig ausziehbar. Zwei Stück je Luftseite, unmittelbar saug- und druckseitig am Ventilator. Berechnete Einfügungsdämpfung je Oktavband (63/125/250/500/1000/2000/4000/8000 Hz) [B]: 7/19/38/45/46/46/44/32 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 19000 m³/h; freilaufendes Rad mit Frequenzumrichter; Drehzahlreserve mindestens 10 %; Volumenstrommessung an der Einlaufdüse mit einer Abweichung von höchstens ±3 %. Berechneter Schallleistungspegel des Ventilators 88.7 dB [B] — LINEAR, nicht A-bewertet — nach dem Näherungsverfahren für Radialventilatoren L_WV = L_WSM + 10·lg(q_v) + 20·lg(Δp_t) mit L_WSM = 24 dB (Hochleistungs-Radialventilator rückwärtsgekrümmt im Wirkungsgradoptimum; am Herstellernachweis kalibriert). Nach Gehäusedämmung verbleiben rechnerisch 65.7 dB [B]; die Gehäusedämmung je Oktavband (63/125/250/500/1000/2000/4000/8000 Hz) beträgt 9/11/20/22/23/27/35/40 dB [A]. Der Bieter weist seine tatsächlichen Werte je Oktavband nach Herstellerangabe nach, getrennt für Ventilator und Ventilatorkammer nach Gehäusedämmung.
12 Ausblaskammer mit Jalousieklappe, Ausführung gemäß Leittext 01.430.LT.17
Volumenstrom 19000 m³/h; Klappen wie Ansaugkammer.
13 Beleuchtung und Schaugläser, Ausführung gemäß Leittext 01.430.LT.19
Volumenstrom 19000 m³/h; Beleuchtungseinheiten und Schaugläser in allen Wartungs- und Funktionskammern.
14 Baumuster- und Werksprüfung, Ausführung gemäß Leittext 01.430.LT.21
Volumenstrom 19000 m³/h; Baumusterprüfungen für die hygienische und technische Eignung nach DIN 1946-4 und VDI 6022 sowie Werksabnahme mit Niederspannungsprüfung und Ventilator-Leistungskontrolle.
Filterklasse, gefordert ISO ePM1 ≥ 55 % [U], angeboten: '....................................................' (ePM1 %)

Rückwärmzahl Φ nach DIN EN 13053:2012, gefordert mindestens 75 %, angeboten: '....................................................' (%)

Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)
Menge: 1,000 St
DIN 276-2018 / IBP: 433
Bauabschnitte / Kostenträger: 433

*Hinweis: Geräteskizze:*
Geräteskizze:

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
**1.1.8.3.20 Gerätegrundrahmen zum Gerät L0600**
Gerätegrundrahmen zum Gerät L0600
Ausführung, Qualität und Nachweis gemäß Leittext 01.430.LT.02 in Abschnitt A.
Der Leittext hat Vorrang vor allen Kurzangaben.
Grundrahmen als Fundament für RLT-Geräte und zur Vermeidung von Körperschallübertragung durch den Fußboden.
Menge: 1,000 St
DIN 276-2018 / IBP: 433
Bauabschnitte / Kostenträger: 433

**1.1.8.3.30 Schwingungsisolierung als Unterlage zum Gerät L0600**
*** Leitbeschreibung
Schwingungsisolierung als Unterlage zum Gerät L0600
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0600*
Schwingungsisolierung (Gummi) zum Gerät L0600
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.8.3.40 Entwässerung für Tropfwasser / Reinigungsstutzen (DN 40)**
Entwässerung für Tropfwasser / Reinigungsstutzen (DN 40)
Ausführung, Qualität und Nachweis gemäß Leittext 01.430.LT.28 in Abschnitt A.
Der Leittext hat Vorrang vor allen Kurzangaben.
Bestehend aus Entwässerungsleitungen aus Kunststoff-HT-Rohr DN 40, einschließlich 50 % Form- und Verbindungsstücke und Befestigungsmaterial (Schellen, Schrauben, Dübel). Anschluss an Sondersiphon DN 40.
Menge: 15,000 M
DIN 276-2018 / IBP: 433
Bauabschnitte / Kostenträger: 433

**1.1.8.3.50 Sondersiphon (für RLT-Gerät Druckseite)**
Sondersiphon (für RLT-Gerät Druckseite)
Ausführung, Qualität und Nachweis gemäß Leittext 01.430.LT.30 in Abschnitt A.
Der Leittext hat Vorrang vor allen Kurzangaben.
Füllbarer Siphon zur Entwässerung von RLT-Geräten im Bereich der Kühler, Befeuchter oder anderer Nassbereiche mit Überdruck gegenüber der Umgebung.
Variable Ablaufanordnung und veränderliche Einbauhöhe, Schraubdeckel zur Füllung und zu Revisionszwecken.
Menge: 2,000 St
DIN 276-2018 / IBP: 433
Bauabschnitte / Kostenträger: 433

**1.1.8.3.60 Sondersiphon (für RLT-Gerät Saugseite)**
Sondersiphon (für RLT-Gerät Saugseite)
Ausführung, Qualität und Nachweis gemäß Leittext 01.430.LT.31 in Abschnitt A.
Der Leittext hat Vorrang vor allen Kurzangaben.
Selbstfüllender und selbstschließender Siphon zur Entwässerung von RLT-Geräten im Bereich der Kühler, Befeuchter oder anderer Nassbereiche mit Unterdruck gegenüber der Umgebung.
Mit eingelegter Schwimmerkugel als Rückschlagventil, Schraubdeckel zu Revisionszwecken.
Menge: 2,000 St
DIN 276-2018 / IBP: 433
Bauabschnitte / Kostenträger: 433

**1.1.8.3.70 Zulage für die Rauchdichtigkeit der Jalousieklappen zum Gerät L0600**
Zulage für die Rauchdichtigkeit der Jalousieklappen zum Gerät L0600
Ausführung, Qualität und Nachweis gemäß Leittext 01.430.LT.33 in Abschnitt A.
Der Leittext hat Vorrang vor allen Kurzangaben.
Gehäuse-Leckluftstrom gemäß DIN EN 1751, Klasse C. Leckluftstrom bei geschlossener Klappe bei einer Druckdifferenz von 40 Pa höchstens 200 m³/h je Quadratmeter.
Menge: 1,000 St
DIN 276-2018 / IBP: 433
Bauabschnitte / Kostenträger: 433

**1.1.8.3.80 Werksprüfung der Geräte zum Gerät L0600**
Werksprüfung der Geräte zum Gerät L0600
Ausführung, Qualität und Nachweis gemäß Leittext 01.430.LT.34 in Abschnitt A.
Der Leittext hat Vorrang vor allen Kurzangaben.
Vor Auslieferung der Geräte sind eine Funktions- und Qualitätsprüfung im Herstellerwerk vorzunehmen. Dazu gehören die Messungen der Ventilatorsysteme je Luftstrang, insbesondere Luftvolumenstrom, Leistungsaufnahme und Schallpegel.
Menge: 1,000 St
DIN 276-2018 / IBP: 433
Bauabschnitte / Kostenträger: 433

**1.1.8.3.90 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 50 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20m
-  Transport innerhalb der Technikzentrale bis maximal ca.50 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.8.3.100 Schutz der Gerätekuben nach erfolgter Montage mit Folie und Resopal- oder Holzfaserplatten gegen mechanische Beschädigungen durch Folgegewerke wie Schweißarbeiten, Montagen etc.. Inkl. Entfernung und Entsorgung dieses Schutzes vor der Erstinbetriebnahme.**
Menge: 1,000 St
DIN 276-2018 / IBP: 433
Bauabschnitte / Kostenträger: 433

**1.1.8.3.110 Reinigung Lüftungsgeräte**
Reinigung Lüftungsgeräte
Vor der Inbetriebnahme sind die Lüftungsgeräte innen und außen einer gründlichen Nass-Reinigung zu unterziehen.
Die Reinigungsleistung ist von der örtlichen Bauüberwachung abzunehmen und im Bautagebuch zu dokumentieren.

Kalkulationsbasis
Sind die im Leistungsverzeichnis im Titel "Zuluftgeräte"
beschriebenen RLT-Anlagen: L0600-ABL-U1-E0
Menge: 1,000 St
DIN 276-2018 / IBP: 431
Bauabschnitte / Kostenträger: 433

**1.1.8.3.120 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 431
Bauabschnitte / Kostenträger: 433

**1.1.8.3.130 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 431
Bauabschnitte / Kostenträger: 433

**1.1.8.3.140 Inbetriebsetzung zum Gerät L0600**
Inbetriebsetzung zum Gerät L0600
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.8.4 Hydraulikmodul (HVM)

*Hinweis: Leitbeschreibung Kreislaufverbundsystem / Hydraulische Versorgungseinheit (HVM)*
Leitbeschreibung Kreislaufverbundsystem / Hydraulische Versorgungseinheit (HVM)
Angabeposition ohne Preisfeld. Diese Position dient allein der Strukturierung und Beschreibung; sie wird nicht bepreist und geht nicht in die Wertung ein.
Ausführung, Qualität und Nachweis gemäß Leittext 01.430.LT.51 in Abschnitt A. Der Leittext hat Vorrang vor allen Kurzangaben.

*Hinweis: Leitbeschreibung Frequenzumrichter Solepumpen*
Leitbeschreibung Frequenzumrichter Solepumpen
Angabeposition ohne Preisfeld. Diese Position dient allein der Strukturierung und Beschreibung; sie wird nicht bepreist und geht nicht in die Wertung ein.
Ausführung, Qualität und Nachweis gemäß Leittext 01.430.LT.52 in Abschnitt A. Der Leittext hat Vorrang vor allen Kurzangaben.

**1.1.8.4.10 Hydraulikmodul KVS, 10.88 m³/h, DN 65, Doppelpumpe m. FU**
Hydraulikmodul KVS — Wärmeverbund VSZ L0300 + L0600 + L0700 + L0800
Ausführung gemäß Leittext 01.430.LT.51; Frequenzumrichter gemäß Leittext 01.430.LT.52. Der Leittext hat Vorrang vor allen Kurzangaben.
Dieses Modul versorgt sämtliche Geräte des Wärmeverbundes gemeinsam — sowohl die obere als auch die untere Aufstellebene. Je Wärmeverbund ist genau ein Hydraulikmodul vorzusehen; eine Aufteilung nach Ebenen ist nicht zulässig.
Förderstrom Auslegungsfall (Winter) 10.88 m³/h [B]; dimensionierender Förderstrom (Sommerbetrieb, Faktor 1,2) 13.06 m³/h [B]; Anschluss DN 65 [B] — die bauseitige Verbindungsverrohrung zwischen den Registern ist erfahrungsgemäß eine Nennweite größer auszuführen [A].
Druckverlust Auslegungsfall 470 kPa, dimensionierender Druckverlust 677 kPa [B] (Summe aus Register Zuluftseite, Leistungsregelventil, Register Abluftseite, bauseitiger Verbindungsverrohrung, Versorgungsmodul und Kombiventilen; Sommerbetrieb quadratisch skaliert). Pumpenleistung elektrisch je Pumpe 2702 W, installierte Gesamtleistung 5403 W [B] (2 Pumpen, jede für mindestens 66 % des Förderstroms — teilweise Redundanz).
Druckunabhängige Regel- und Abgleichventile (PICV): 4 Stück [B], je ein Ventil für jedes an diesen Verbund angeschlossene Register (Zuluft- und Abluftseite, obere und untere Ebene). Wirkweise und Anforderungen gemäß Leittext 01.430.LT.51; Montage am zugeordneten Register bauseits.
Membranausdehnungsgefäß bemessen auf den Gesamtwasserinhalt dieses Verbundes einschließlich der bauseitigen Verbindungsverrohrung zwischen Zuluft- und Abluftgerät (tatsächliche Trassenlänge und Nennweite sind zugrunde zu legen); erforderlicher Nutzinhalt rund 40 Liter [A] — vom Bieter für das tatsächliche Anlagenvolumen zu prüfen. Ein zusätzliches Ausdehnungsgefäß außerhalb des Moduls ist wegen der Wartungs- und Folgekosten unzulässig.
Trägerkonstruktion zerlegbar entsprechend den Einbringverhältnissen, Auffangwanne aus nichtrostendem Stahl 1.4301 mit Leckagesensor, Rohrleitungen bis einschließlich DN 65 aus Kupfer nach DIN EN 1057 (gelötet oder verpresst), ab DN 80 aus geschweißtem Stahlrohr, zwingend pulverbeschichtet, Kältedämmung nach DIN 4140 mindestens 19 mm dampfdiffusionsdicht.
Solepumpen als Trockenläufer-Doppelpumpe, 2 Stück, IE3, Betrieb über Frequenzumrichter; Leistungsregelventil als Dreiwegeventil PN 16 mit Sollwertführung; Volumenstrommessung über Durchflussmengenmesser mit 0–10-V-Signal an die Regelung sowie Schwebekörper-Durchflussanzeige; Membranausdehnungsgefäß und Sicherheitsventil (Ansprechdruck 8 bar); Mindestdruckwächter 1,2 bis 1,5 bar; Absperr-, Entleer- und Entlüftungsarmaturen; Schmutzfänger, Rückschlagklappen, Manometer, Thermometer; vollständig montiert, verdrahtet und werksgeprüft.
Wärmeträgermedium Glycol N 25 %, Gefrierbeginn −12 °C; Anlage vor dem Befüllen fachgerecht zu spülen, Medium vorgemischt einzufüllen.
Die elektrische Leistung der Solepumpen erhält keine eigene Vergütungsposition; sie ist nachrichtlich in der Anschlussleistung geführt.
Anschlussdimensionen Vorerhitzer/Kühler/Nacherhitzer (Vordimensionierung, umgerechnet auf aktuellen Volumenstrom v261; Zielgeschwindigkeit 1,0 m/s, Blasius-Reibungsansatz, noch nicht mit dem tatsächlichen Rohrnetz abgeglichen) [A]: Vorerhitzer PWW 40/25, 80.7 kW, DN 65, 0.87 m/s, Δp 94.5 Pa; Kühler PKW 6/12, 208.6 kW, DN 200, 0.82 m/s, Δp 26.5 Pa; Nacherhitzer PWW 45/30, 83.8 kW, DN 40, 0.99 m/s, Δp 219.3 Pa.
Fabrikat und Typ: vom Bieter einzutragen.
Menge: 1,000 St
DIN 276-2018 / IBP: 433
Bauabschnitte / Kostenträger: 433

**1.1.8.4.20 Anlieferung/Montage Hydraulikmodul**
Anlieferung/Montage Hydraulikmodul
des vorgenannten WRG Hydraulikmoduls frei Baustelle, Abladen, Transport zum Aufstellungsort und Montage am Aufstellort.
Der Transport der von der Entladestelle bis zur Einbringöffnung erfolgt ggf. über unbefestigtes Gelände. Dies ist bei der Wahl des Transportmittel (z.B. Radlader) und bei Sicherung und des Schutzes des Transportgutes zu berücksichtigen.

Einbringsituation
Die Geräteeinbringung erfolgt mit dem Kran auf die zur Verfügung stehende Fläche von ca. 10 m² auf dem Dach des Gebäudes im 1.OG (ca. 10 m über 0,00) und seitlich in die Technikzentrale im 2.OG (Einbringöffnung B x H ca. 3,50 x 4,00 m). Innerhalb der Technikzentrale bis zum Aufstellort beträgt der Transportweg bis zu max. ca. 50 m.

Hinweis:
Folgende Aufwendungen sind einzukalkulieren:
-  Für die Anfahrt ist zu beachten, dass die Wege nicht befestigt sind. Es sind entsprechende Abstützungen zu berücksichtigen
-  Maßnahmen zum Schutz der Außenanlagen, Gebäudefassaden
-  Kran, Hebezeuge, Hilfsgerüste, Hilfsmittel für Geräteeinbringung,
-  Transport innerhalb der Technikzentrale bis max. ca. 50 m bis zum Aufstellungsort und Montage am Aufstellort
-  Schutzmaßnahmen in Form von Lastverteilplatten zum Schutz und Reduzierung der Flächenbelastung des Estrich-Fußbodens in der Technikzentrale
Menge: 1,000 St

**1.1.8.4.30 Schutz der Gerätekuben nach erfolgter Montage mit Folie und Resopal- oder Holzfaserplatten gegen mechanische Beschädigungen durch Folgegewerke wie Schweißarbeiten, Montagen etc.. Inkl. Entfernung und Entsorgung dieses Schutzes vor der Erstinbetriebnahme.**
Menge: 1,000 St
DIN 276-2018 / IBP: 433
Bauabschnitte / Kostenträger: 433

##### 1.1.9 Anlagenverbund 9 — Somatik 1 (SO1) L0100+L0200+L0300+HVM

###### 1.1.9.1 SO1_L0100_ZUL-U1-E5

*Hinweis: Leitbeschreibung RLT Gerät zum Gerät L0100*
Leitbeschreibung RLT Gerät zum Gerät L0100
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0100 (T2, ohne Vergütung)*
Pflichtangaben des Bieters zum Gerät L0100 (T2, ohne Vergütung)
SFP_Angebot nach DIN EN 16798-3 als Anlagenwert, Φ_Angebot nach DIN EN 13053, elektrische Gesamtanschlussleistung sowie Fabrikat und Typ zur Identifikation.
Nachweis durch Herstellerdatenblatt und Eurovent-Zertifikat oder gleichwertig. Fehlende Angaben werden mit den Referenzwerten gewertet.

**1.1.9.1.10 Zuluft L0100, 38100 m³/h, SFP 1731**
SO1 · L0100 · SO1_L0100_ZUL-U1-E5
Bauwerk SO1 · GA-Nr. L0100 · Kategorie Zentralgerät · Luftart Zuluft · Aufstellungsort Somatik 1 / E6 · Raum-Nr. — · Raumbezeichnung RLT-Zentrale SOM1.
Geometrie und Bemessung: Anrechenbarer Volumenstrom 38100 m³/h [U]; Gerätemaße B×H 3.015 × 2.355 m; Baulänge 12765 mm; Anströmquerschnitt 7.1 m²; Anströmgeschwindigkeit 1.49 m/s; 1 Ventilatoreinheiten mit ebenso vielen Frequenzumrichtern [B].
Anströmgeschwindigkeits-Wächter [B] (Wirtschaftlichkeitsoptimum der WRG nach anerkannten fachtechnischen Regeln): zulässiges Band 0.8 bis 1.74 m/s (untere Grenze: Wirtschaftlichkeitsoptimum fest; obere Grenze: SFP-Klasse 3 = 1.250 W/(m³/s) nach DIN EN 16798-3, aus dem Gesamtdruckverlust dieser Anlage hergeleitet) — die Anströmgeschwindigkeit dieser Anlage liegt innerhalb des Bandes.
Druckverlust und Leistung: Druckverlust Gerät intern 663 Pa [B]; Druckverlust Kanalnetz 528 Pa [U]; Druckverlust gesamt 1191 Pa [B]; elektrische Ventilatorleistung 18.32 kW [B]; SFP-Einzelwert der Anlage 1731 W/(m³/s) [B].
Medien und Anschlussleistungen: Filtertrockenhaltung, Filter ePM1 (1. Stufe), WRG-Register, Schalldämpfer, Ventilator mit Frequenzumrichter, Schalldämpfer, Nacherhitzer, Filter ePM1 hoch (2. Stufe) [B]; Gewicht 10258 kg [B].
Komponentenkette in Luftrichtung: Filtertrocknung · Filter ePM1 · WRG-Register · Schalldämpfer · Ventilator · Schalldämpfer · Nacherhitzer · Filter ePM1 hoch.
Netzparameter Heizung [U]: Niedertemperatur 40/25 °C, betriebsoptimiert bis 45/30 °C, Spreizung höchstens 15 K, Registerauslegung auf 40/25 °C.
Der Druckverlust im Gerät ist der auf den Bemessungsvolumenstrom skalierte Nennwert; die elektrische Leistung folgt aus q_v mal Gesamtdruckverlust geteilt durch den Systemwirkungsgrad.
Geräteschematischer Aufbau (Prinzipdarstellung, nicht maßstäblich): Filtertrockenhaltung → Filter ePM1 (1. Stufe) → WRG-Register → Schalldämpfer → Ventilator mit Frequenzumrichter → Schalldämpfer → Nacherhitzer → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 1 thermodynamische Luftbehandlung eingeordnet [B].
01 Ansaugkammer mit Jalousieklappe, Ausführung gemäß Leittext 01.430.LT.07
Volumenstrom 38100 m³/h; Klappenleckage Klasse 4, Rahmen Klasse B nach DIN EN 1751; Wetterschutzgitter Anströmgeschwindigkeit höchstens 2,0 m/s.
02 Vorfilterkammer (1. Filterstufe), Ausführung gemäß Leittext 01.430.LT.08
Volumenstrom 38100 m³/h; Filterendwiderstand 200 Pa; Bemessung mit dem Mittelwert aus Anfangs- und Wechseldruckverlust; Filterfläche mindestens 10 m² je m² Gerätequerschnitt.
03 Wärmerückgewinnungskammer, Ausführung gemäß Leittext 01.430.LT.09
Volumenstrom 38100 m³/h; Kreislaufverbund mit Solemedium; Gegenstromschaltung nach VDI 2071; Helium-Dichtheitsprüfung mit Protokoll. Medium Glycol N 25%, Gefrierbeginn −12 °C, Eisbrei bis −18 °C zulässig [U].
06 Nacherhitzerkammer (Entfeuchtungsbetrieb), Ausführung gemäß Leittext 01.430.LT.10
Volumenstrom 38100 m³/h; Medium PWW 40/25 °C NT [U], Spreizung höchstens 15 K; RUNDROHRregister, Lamellenabstand mindestens 2,0 mm. Ovalrohr ist bei den kleinen Leistungen von Vor- und Nacherhitzern nicht geeignet und nicht gefordert; Ovalrohr bleibt Kühler- und WRG-Registern vorbehalten. Ausführung im Übrigen wie Vorerhitzer.
10 Schalldämpferteil, Ausführung gemäß Leittext 01.430.LT.14
Volumenstrom 38100 m³/h; Kulissenstärke 240 mm (Kulissen unter 240 mm sind akustisch nicht geeignet), Kulissenspalt aus der Berechnung, Kulissen wartungsseitig ausziehbar. Zwei Stück je Luftseite, unmittelbar saug- und druckseitig am Ventilator. Berechnete Einfügungsdämpfung je Oktavband (63/125/250/500/1000/2000/4000/8000 Hz) [B]: 7/17/35/45/46/45/42/29 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 38100 m³/h; freilaufendes Rad mit Frequenzumrichter; Drehzahlreserve mindestens 10 %; Volumenstrommessung an der Einlaufdüse mit einer Abweichung von höchstens ±3 %. Berechneter Schallleistungspegel des Ventilators 93.8 dB [B] — LINEAR, nicht A-bewertet — nach dem Näherungsverfahren für Radialventilatoren L_WV = L_WSM + 10·lg(q_v) + 20·lg(Δp_t) mit L_WSM = 24 dB (Hochleistungs-Radialventilator rückwärtsgekrümmt im Wirkungsgradoptimum; am Herstellernachweis kalibriert). Nach Gehäusedämmung verbleiben rechnerisch 70.8 dB [B]; die Gehäusedämmung je Oktavband (63/125/250/500/1000/2000/4000/8000 Hz) beträgt 9/11/20/22/23/27/35/40 dB [A]. Der Bieter weist seine tatsächlichen Werte je Oktavband nach Herstellerangabe nach, getrennt für Ventilator und Ventilatorkammer nach Gehäusedämmung.
09 Filterkammer (2. Filterstufe), Ausführung gemäß Leittext 01.430.LT.16
Volumenstrom 38100 m³/h; Filterendwiderstand 200 Pa.
12 Ausblaskammer mit Jalousieklappe, Ausführung gemäß Leittext 01.430.LT.17
Volumenstrom 38100 m³/h; Klappen wie Ansaugkammer.
13 Beleuchtung und Schaugläser, Ausführung gemäß Leittext 01.430.LT.19
Volumenstrom 38100 m³/h; Beleuchtungseinheiten und Schaugläser in allen Wartungs- und Funktionskammern.
14 Baumuster- und Werksprüfung, Ausführung gemäß Leittext 01.430.LT.21
Volumenstrom 38100 m³/h; Baumusterprüfungen für die hygienische und technische Eignung nach DIN 1946-4 und VDI 6022 sowie Werksabnahme mit Niederspannungsprüfung und Ventilator-Leistungskontrolle.
Filterklasse, gefordert ISO ePM1 ≥ 55 % [U], angeboten: '....................................................' (ePM1 %)

Rückwärmzahl Φ nach DIN EN 13053:2012, gefordert mindestens 75 %, angeboten: '....................................................' (%)

Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

*Hinweis: Geräteskizze:*
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
**1.1.9.1.20 Gerätegrundrahmen zum Gerät L0100**
Gerätegrundrahmen zum Gerät L0100
Ausführung, Qualität und Nachweis gemäß Leittext 01.430.LT.02 in Abschnitt A.
Der Leittext hat Vorrang vor allen Kurzangaben.
Grundrahmen als Fundament für RLT-Geräte und zur Vermeidung von Körperschallübertragung durch den Fußboden.
Menge: 1,000 St
DIN 276-2018 / IBP: 433
Bauabschnitte / Kostenträger: 433

**1.1.9.1.30 Schwingungsisolierung als Unterlage zum Gerät L0100**
*** Leitbeschreibung
Schwingungsisolierung als Unterlage zum Gerät L0100
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0100*
Schwingungsisolierung (Gummi) zum Gerät L0100
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.9.1.40 Entwässerung für Tropfwasser / Reinigungsstutzen (DN 40)**
Entwässerung für Tropfwasser / Reinigungsstutzen (DN 40)
Ausführung, Qualität und Nachweis gemäß Leittext 01.430.LT.28 in Abschnitt A.
Der Leittext hat Vorrang vor allen Kurzangaben.
Bestehend aus Entwässerungsleitungen aus Kunststoff-HT-Rohr DN 40, einschließlich 50 % Form- und Verbindungsstücke und Befestigungsmaterial (Schellen, Schrauben, Dübel). Anschluss an Sondersiphon DN 40.
Menge: 15,000 M
DIN 276-2018 / IBP: 433
Bauabschnitte / Kostenträger: 433

**1.1.9.1.50 Sondersiphon (für RLT-Gerät Druckseite)**
Sondersiphon (für RLT-Gerät Druckseite)
Ausführung, Qualität und Nachweis gemäß Leittext 01.430.LT.30 in Abschnitt A.
Der Leittext hat Vorrang vor allen Kurzangaben.
Füllbarer Siphon zur Entwässerung von RLT-Geräten im Bereich der Kühler, Befeuchter oder anderer Nassbereiche mit Überdruck gegenüber der Umgebung.
Variable Ablaufanordnung und veränderliche Einbauhöhe, Schraubdeckel zur Füllung und zu Revisionszwecken.
Menge: 1,000 St
DIN 276-2018 / IBP: 433
Bauabschnitte / Kostenträger: 433

**1.1.9.1.60 Sondersiphon (für RLT-Gerät Saugseite)**
Sondersiphon (für RLT-Gerät Saugseite)
Ausführung, Qualität und Nachweis gemäß Leittext 01.430.LT.31 in Abschnitt A.
Der Leittext hat Vorrang vor allen Kurzangaben.
Selbstfüllender und selbstschließender Siphon zur Entwässerung von RLT-Geräten im Bereich der Kühler, Befeuchter oder anderer Nassbereiche mit Unterdruck gegenüber der Umgebung.
Mit eingelegter Schwimmerkugel als Rückschlagventil, Schraubdeckel zu Revisionszwecken.
Menge: 3,000 St
DIN 276-2018 / IBP: 433
Bauabschnitte / Kostenträger: 433

**1.1.9.1.70 Zulage für die Rauchdichtigkeit der Jalousieklappen zum Gerät L0100**
Zulage für die Rauchdichtigkeit der Jalousieklappen zum Gerät L0100
Ausführung, Qualität und Nachweis gemäß Leittext 01.430.LT.33 in Abschnitt A.
Der Leittext hat Vorrang vor allen Kurzangaben.
Gehäuse-Leckluftstrom gemäß DIN EN 1751, Klasse C. Leckluftstrom bei geschlossener Klappe bei einer Druckdifferenz von 40 Pa höchstens 200 m³/h je Quadratmeter.
Menge: 1,000 St
DIN 276-2018 / IBP: 433
Bauabschnitte / Kostenträger: 433

**1.1.9.1.80 Werksprüfung der Geräte zum Gerät L0100**
Werksprüfung der Geräte zum Gerät L0100
Ausführung, Qualität und Nachweis gemäß Leittext 01.430.LT.34 in Abschnitt A.
Der Leittext hat Vorrang vor allen Kurzangaben.
Vor Auslieferung der Geräte sind eine Funktions- und Qualitätsprüfung im Herstellerwerk vorzunehmen. Dazu gehören die Messungen der Ventilatorsysteme je Luftstrang, insbesondere Luftvolumenstrom, Leistungsaufnahme und Schallpegel.
Menge: 1,000 St
DIN 276-2018 / IBP: 433
Bauabschnitte / Kostenträger: 433

**1.1.9.1.90 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 5.OG (ca. 25 m über 0,00) in entsprechender Größe abgestellt und seitlich in die Technikzentrale im 6.OG (Einbringöffnung B x H ca. 3,50 x 4,00 m) verbracht werden, bevor die nächste Komponente auf das Dach verbracht werden kann. Innerhalb der Technikzentrale bis zum Aufstellort beträgt der Transportweg bis zu max. ca. 50 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.50 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.9.1.100 Schutz der Gerätekuben nach erfolgter Montage mit Folie und Resopal- oder Holzfaserplatten gegen mechanische Beschädigungen durch Folgegewerke wie Schweißarbeiten, Montagen etc.. Inkl. Entfernung und Entsorgung dieses Schutzes vor der Erstinbetriebnahme.**
Menge: 1,000 St
DIN 276-2018 / IBP: 433
Bauabschnitte / Kostenträger: 433

**1.1.9.1.110 Reinigung Lüftungsgeräte**
Reinigung Lüftungsgeräte
Vor der Inbetriebnahme sind die Lüftungsgeräte innen und außen einer gründlichen Nass-Reinigung zu unterziehen.
Die Reinigungsleistung ist von der örtlichen Bauüberwachung abzunehmen und im Bautagebuch zu dokumentieren.

Kalkulationsbasis
Sind die im Leistungsverzeichnis im Titel "Zuluftgeräte"
beschriebenen RLT-Anlagen: L0100-ZUL-U1-E5
Menge: 1,000 St
DIN 276-2018 / IBP: 431
Bauabschnitte / Kostenträger: 433

**1.1.9.1.120 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 431
Bauabschnitte / Kostenträger: 433

**1.1.9.1.130 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 431
Bauabschnitte / Kostenträger: 433

**1.1.9.1.140 Inbetriebsetzung zum Gerät L0100**
Inbetriebsetzung zum Gerät L0100
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.9.2 SO1_L0300_ZUL-E1

*Hinweis: Leitbeschreibung RLT Gerät zum Gerät L0300*
Leitbeschreibung RLT Gerät zum Gerät L0300
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0300 (T2, ohne Vergütung)*
Pflichtangaben des Bieters zum Gerät L0300 (T2, ohne Vergütung)
SFP_Angebot nach DIN EN 16798-3 als Anlagenwert, Φ_Angebot nach DIN EN 13053, elektrische Gesamtanschlussleistung sowie Fabrikat und Typ zur Identifikation.
Nachweis durch Herstellerdatenblatt und Eurovent-Zertifikat oder gleichwertig. Fehlende Angaben werden mit den Referenzwerten gewertet.

**1.1.9.2.10 Zuluft L0300, 13100 m³/h, SFP 0**
SO1 · L0300 · SO1_L0300_ZUL-E1
Bauwerk SO1 · GA-Nr. L0300 · Kategorie Zentralgerät · Luftart Zuluft · Aufstellungsort Somatik 1 / E6 · Raum-Nr. — · Raumbezeichnung RLT-Zentrale SOM1.
Geometrie und Bemessung: Anrechenbarer Volumenstrom 13100 m³/h [U]; Gerätemaße B×H 1.695 × 1.695 m; Baulänge 5415 mm; Anströmquerschnitt 2.87 m²; Anströmgeschwindigkeit 1.27 m/s; 1 Ventilatoreinheiten mit ebenso vielen Frequenzumrichtern [B].
Anströmgeschwindigkeits-Wächter [B] (Wirtschaftlichkeitsoptimum der WRG nach anerkannten fachtechnischen Regeln): zulässiges Band 0.8 bis 2.0 m/s (untere Grenze: Wirtschaftlichkeitsoptimum fest; obere Grenze: SFP-Klasse 3 = 1.250 W/(m³/s) nach DIN EN 16798-3, aus dem Gesamtdruckverlust dieser Anlage hergeleitet) — die Anströmgeschwindigkeit dieser Anlage liegt innerhalb des Bandes.
Druckverlust und Leistung: Druckverlust Gerät intern 663 Pa [B]; Druckverlust Kanalnetz 0 Pa [U]; Druckverlust gesamt 663 Pa [B]; elektrische Ventilatorleistung 0 kW [B]; SFP-Einzelwert der Anlage 0 W/(m³/s) [B].
Medien und Anschlussleistungen: Filtertrockenhaltung, Filter ePM1 (1. Stufe), WRG-Register, Vorerhitzer [B]; Gewicht 3049 kg [B].
Komponentenkette in Luftrichtung: Filtertrocknung · Filter ePM1 · WRG-Register · Vorerhitzer.
Netzparameter Heizung [U]: Niedertemperatur 40/25 °C, betriebsoptimiert bis 45/30 °C, Spreizung höchstens 15 K, Registerauslegung auf 40/25 °C.
Der Druckverlust im Gerät ist der auf den Bemessungsvolumenstrom skalierte Nennwert; die elektrische Leistung folgt aus q_v mal Gesamtdruckverlust geteilt durch den Systemwirkungsgrad.
Geräteschematischer Aufbau (Prinzipdarstellung, nicht maßstäblich): Filtertrockenhaltung → Filter ePM1 (1. Stufe) → WRG-Register → Vorerhitzer
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 1 thermodynamische Luftbehandlung eingeordnet [B].
01 Ansaugkammer mit Jalousieklappe, Ausführung gemäß Leittext 01.430.LT.07
Volumenstrom 13100 m³/h; Klappenleckage Klasse 4, Rahmen Klasse B nach DIN EN 1751; Wetterschutzgitter Anströmgeschwindigkeit höchstens 2,0 m/s.
02 Vorfilterkammer (1. Filterstufe), Ausführung gemäß Leittext 01.430.LT.08
Volumenstrom 13100 m³/h; Filterendwiderstand 200 Pa; Bemessung mit dem Mittelwert aus Anfangs- und Wechseldruckverlust; Filterfläche mindestens 10 m² je m² Gerätequerschnitt.
03 Wärmerückgewinnungskammer, Ausführung gemäß Leittext 01.430.LT.09
Volumenstrom 13100 m³/h; Kreislaufverbund mit Solemedium; Gegenstromschaltung nach VDI 2071; Helium-Dichtheitsprüfung mit Protokoll. Medium Glycol N 25%, Gefrierbeginn −12 °C, Eisbrei bis −18 °C zulässig [U].
04 Lufterhitzerkammer (Vorerhitzer), Ausführung gemäß Leittext 01.430.LT.10
Volumenstrom 13100 m³/h; Medium PWW 40/25 °C NT, Spreizung höchstens 15 K [U]; Ovalrohrregister, Lamellenabstand mindestens 2,0 mm. Unmittelbar danach Spannrahmen für den Frostschutzthermostat.
12 Ausblaskammer mit Jalousieklappe, Ausführung gemäß Leittext 01.430.LT.17
Volumenstrom 13100 m³/h; Klappen wie Ansaugkammer.
13 Beleuchtung und Schaugläser, Ausführung gemäß Leittext 01.430.LT.19
Volumenstrom 13100 m³/h; Beleuchtungseinheiten und Schaugläser in allen Wartungs- und Funktionskammern.
14 Baumuster- und Werksprüfung, Ausführung gemäß Leittext 01.430.LT.21
Volumenstrom 13100 m³/h; Baumusterprüfungen für die hygienische und technische Eignung nach DIN 1946-4 und VDI 6022 sowie Werksabnahme mit Niederspannungsprüfung und Ventilator-Leistungskontrolle.
Filterklasse, gefordert ISO ePM1 ≥ 55 % [U], angeboten: '....................................................' (ePM1 %)

Rückwärmzahl Φ nach DIN EN 13053:2012, gefordert mindestens 75 %, angeboten: '....................................................' (%)

Kvs-Wert und Ventilautorität des Erhitzerkreises, angeboten: '....................................................' (Kvs / a)
Menge: 1,000 St
DIN 276-2018 / IBP: 433
Bauabschnitte / Kostenträger: 433

*Hinweis: Geräteskizze:*
Geräteskizze:

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
**1.1.9.2.20 Gerätegrundrahmen zum Gerät L0300**
Gerätegrundrahmen zum Gerät L0300
Ausführung, Qualität und Nachweis gemäß Leittext 01.430.LT.02 in Abschnitt A.
Der Leittext hat Vorrang vor allen Kurzangaben.
Grundrahmen als Fundament für RLT-Geräte und zur Vermeidung von Körperschallübertragung durch den Fußboden.
Menge: 1,000 St
DIN 276-2018 / IBP: 433
Bauabschnitte / Kostenträger: 433

**1.1.9.2.30 Umluftgerät zur Filtertrocknung**
Umluftgerät zur Filtertrocknung
Aufstellungsort: aufgelegt auf Zuluftgerät
Energieeffizienzklasse A+ (RLT 01) - ErP 2018
Hinweis:
Die Ventilatoranlage zur direkten Montage auf dem Zuluftgerät L0300.

Oberfläche
Innen: beschichtet C RAL 9002 Grauweiß, Boden: 1.4301
Außen: beschichtet C RAL 9002 Grauweiß

Abmessungen
(max. wegen beengter Platzverhältnisse)
L x B x H:  ca.  3765  x  1035  x  480  mm

Volumenstrom
Luftvolumenstrom(ströme):  1500  m3/h
ext. Pressung außerhalb des Gerätes:  275  Pa
bei max. Volumenstrom
Luftgeschwindigkeit im Gerät (Klasse):  V1
nach DIN EN 13053 im Bereich Filter und WRG
Luftgeschwindigkeit im Gerät:  1,13  m/s
im Bereich Filter und WRG

Jalousieklappe
Breite x Höhe:  890 x 230 mm
Anzahl:  1 St.
Druckverlust:  11 Pa

Federrücklaufmotor (für Jalousieklappe Außenluft)
Klappe fährt ohne Hilfsenergie in die Endlage Zu
Anzahl  1  St
Ansteuerung: 2-Punktregelung Auf/Zu 24 V AC
Kontakte für Erfassung Endlagen Auf/Zu über MSR
Bemessungsbetriebsspannung  24  V
Schutzart nach DIN EN 60529 (VDE 0470-1)  IP54
Drehmoment an der Klappenachse  7  Nm

Schalldämpferteil
Anzahl Kulissen:  4  St
Kulissen L x D  900 x 180  mm
Kulissenspalt  59  mm
mindestens Dämpfung bei
63/125/250/500/1000/2000/4000/8000 Hz
3/7/17/28/32/33/31/21 dB(A)
Druckverlust  16  Pa

Ventilator
Anzahl  1  St
Drehzahl  2314  1/min
Gesamtdruckerhöhung  329  Pa
Druckverlust  4  Pa
Gesamtwirkungsgrad ETA fa / ETAsys fa  67,5/54,0  %/%
statisch=ETA fa / mit Verlust Motor+FU=ETAsys fa
Wellenleistung  0,30  kW
elektrische Leistungsaufnahme Klasse  P1
nach DIN EN 13053
spezifische Ventilatorleistung (Klasse)  SFP2
nach DIN EN 13053
spezifische Ventilatorleistung (SFPv)  617  Ws/m3
SFP4 erweitert um Zuschläge nach DIN EN 13779 für zusätzliche mechanische Filterstufe (+300Ws/m3) und Wärmerückgewinnungsklasse H1 (+300Ws/m3)

Ventilator - Motor
Anzahl  1  St
Drehzahl  3080  1/min
Bemessungsleistung  0,50  kW
Stromaufnahme  2,30  A

Schalldämpferteil
Anzahl Kulissen:  4  St
Kulissen L x D  900 x 180  mm
Kulissenspalt  59  mm
mindestens Dämpfung bei
63/125/250/500/1000/2000/4000/8000 Hz
3/7/17/28/32/33/31/21 dB(A)
Druckverlust  16  Pa

Jalousieklappe
Breite x Höhe:  890 x 230 mm
Anzahl:  1 St.
Druckverlust:  11 Pa

Federrücklaufmotor (für Jalousieklappe Außenluft)
Klappe fährt ohne Hilfsenergie in die Endlage Zu
Anzahl  1  St
Ansteuerung: 2-Punktregelung Auf/Zu 24 V AC
Kontakte für Erfassung Endlagen Auf/Zu über MSR
Bemessungsbetriebsspannung  24  V
Schutzart nach DIN EN 60529 (VDE 0470-1)  IP54
Drehmoment an der Klappenachse  7 Nm

Zubehör:
Verdrahtung halogenfrei
Beleuchtung 24V, LED
Potentialausgleich
Menge: 1,000 St
DIN 276-2018 / IBP: 433
Bauabschnitte / Kostenträger: 433

**1.1.9.2.40 Schwingungsisolierung als Unterlage zum Gerät L0300**
*** Leitbeschreibung
Schwingungsisolierung als Unterlage zum Gerät L0300
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0300*
Schwingungsisolierung (Gummi) zum Gerät L0300
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.9.2.50 Entwässerung für Tropfwasser / Reinigungsstutzen (DN 40)**
Entwässerung für Tropfwasser / Reinigungsstutzen (DN 40)
Ausführung, Qualität und Nachweis gemäß Leittext 01.430.LT.28 in Abschnitt A.
Der Leittext hat Vorrang vor allen Kurzangaben.
Bestehend aus Entwässerungsleitungen aus Kunststoff-HT-Rohr DN 40, einschließlich 50 % Form- und Verbindungsstücke und Befestigungsmaterial (Schellen, Schrauben, Dübel). Anschluss an Sondersiphon DN 40.
Menge: 15,000 M
DIN 276-2018 / IBP: 433
Bauabschnitte / Kostenträger: 433

**1.1.9.2.60 Sondersiphon (für RLT-Gerät Druckseite)**
Sondersiphon (für RLT-Gerät Druckseite)
Ausführung, Qualität und Nachweis gemäß Leittext 01.430.LT.30 in Abschnitt A.
Der Leittext hat Vorrang vor allen Kurzangaben.
Füllbarer Siphon zur Entwässerung von RLT-Geräten im Bereich der Kühler, Befeuchter oder anderer Nassbereiche mit Überdruck gegenüber der Umgebung.
Variable Ablaufanordnung und veränderliche Einbauhöhe, Schraubdeckel zur Füllung und zu Revisionszwecken.
Menge: 1,000 St
DIN 276-2018 / IBP: 433
Bauabschnitte / Kostenträger: 433

**1.1.9.2.70 Sondersiphon (für RLT-Gerät Saugseite)**
Sondersiphon (für RLT-Gerät Saugseite)
Ausführung, Qualität und Nachweis gemäß Leittext 01.430.LT.31 in Abschnitt A.
Der Leittext hat Vorrang vor allen Kurzangaben.
Selbstfüllender und selbstschließender Siphon zur Entwässerung von RLT-Geräten im Bereich der Kühler, Befeuchter oder anderer Nassbereiche mit Unterdruck gegenüber der Umgebung.
Mit eingelegter Schwimmerkugel als Rückschlagventil, Schraubdeckel zu Revisionszwecken.
Menge: 3,000 St
DIN 276-2018 / IBP: 433
Bauabschnitte / Kostenträger: 433

**1.1.9.2.80 Zulage für die Rauchdichtigkeit der Jalousieklappen zum Gerät L0300**
Zulage für die Rauchdichtigkeit der Jalousieklappen zum Gerät L0300
Ausführung, Qualität und Nachweis gemäß Leittext 01.430.LT.33 in Abschnitt A.
Der Leittext hat Vorrang vor allen Kurzangaben.
Gehäuse-Leckluftstrom gemäß DIN EN 1751, Klasse C. Leckluftstrom bei geschlossener Klappe bei einer Druckdifferenz von 40 Pa höchstens 200 m³/h je Quadratmeter.
Menge: 1,000 St
DIN 276-2018 / IBP: 433
Bauabschnitte / Kostenträger: 433

**1.1.9.2.90 Werksprüfung der Geräte zum Gerät L0300**
Werksprüfung der Geräte zum Gerät L0300
Ausführung, Qualität und Nachweis gemäß Leittext 01.430.LT.34 in Abschnitt A.
Der Leittext hat Vorrang vor allen Kurzangaben.
Vor Auslieferung der Geräte sind eine Funktions- und Qualitätsprüfung im Herstellerwerk vorzunehmen. Dazu gehören die Messungen der Ventilatorsysteme je Luftstrang, insbesondere Luftvolumenstrom, Leistungsaufnahme und Schallpegel.
Menge: 1,000 St
DIN 276-2018 / IBP: 433
Bauabschnitte / Kostenträger: 433

**1.1.9.2.100 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 5.OG (ca. 25 m über 0,00) in entsprechender Größe abgestellt und seitlich in die Technikzentrale im 6.OG (Einbringöffnung B x H ca. 3,50 x 4,00 m) verbracht werden, bevor die nächste Komponente auf das Dach verbracht werden kann. Innerhalb der Technikzentrale bis zum Aufstellort beträgt der Transportweg bis zu max. ca. 50 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.50 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.9.2.110 Schutz der Gerätekuben nach erfolgter Montage mit Folie und Resopal- oder Holzfaserplatten gegen mechanische Beschädigungen durch Folgegewerke wie Schweißarbeiten, Montagen etc.. Inkl. Entfernung und Entsorgung dieses Schutzes vor der Erstinbetriebnahme.**
Menge: 1,000 St
DIN 276-2018 / IBP: 433
Bauabschnitte / Kostenträger: 433

**1.1.9.2.120 Reinigung Lüftungsgeräte**
Reinigung Lüftungsgeräte
Vor der Inbetriebnahme sind die Lüftungsgeräte innen und außen einer gründlichen Nass-Reinigung zu unterziehen.
Die Reinigungsleistung ist von der örtlichen Bauüberwachung abzunehmen und im Bautagebuch zu dokumentieren.

Kalkulationsbasis
Sind die im Leistungsverzeichnis im Titel "Zuluftgeräte"
beschriebenen RLT-Anlagen: L0300-ZUL-E1
Menge: 1,000 St
DIN 276-2018 / IBP: 431
Bauabschnitte / Kostenträger: 433

**1.1.9.2.130 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 431
Bauabschnitte / Kostenträger: 433

**1.1.9.2.140 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 431
Bauabschnitte / Kostenträger: 433

**1.1.9.2.150 Inbetriebsetzung zum Gerät L0300**
Inbetriebsetzung zum Gerät L0300
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.9.3 SO1_L0301_ZUL-E1-Sectio-OP

*Hinweis: Leitbeschreibung RLT Gerät zum Gerät L0301*
Leitbeschreibung RLT Gerät zum Gerät L0301
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0301 (T2, ohne Vergütung)*
Pflichtangaben des Bieters zum Gerät L0301 (T2, ohne Vergütung)
SFP_Angebot nach DIN EN 16798-3 als Anlagenwert, Φ_Angebot nach DIN EN 13053, elektrische Gesamtanschlussleistung sowie Fabrikat und Typ zur Identifikation.
Nachweis durch Herstellerdatenblatt und Eurovent-Zertifikat oder gleichwertig. Fehlende Angaben werden mit den Referenzwerten gewertet.

**1.1.9.3.10 Zuluft L0301, 3800 m³/h, SFP 1808**
SO1 · L0301 · SO1_L0301_ZUL-E1-Sectio-OP
Bauwerk SO1 · GA-Nr. L0301 · Kategorie Nachbehandlung · Luftart Zuluft · Aufstellungsort Somatik 1 / E6 · Raum-Nr. — · Raumbezeichnung RLT-Zentrale SOM1.
Geometrie und Bemessung: Anrechenbarer Volumenstrom 3800 m³/h [U]; Gerätemaße B×H 1.035 × 1.035 m; Baulänge 7345 mm; Anströmquerschnitt 1.07 m²; Anströmgeschwindigkeit 0.99 m/s; 1 Ventilatoreinheiten mit ebenso vielen Frequenzumrichtern [B].
Anströmgeschwindigkeits-Wächter [B] (Wirtschaftlichkeitsoptimum der WRG nach anerkannten fachtechnischen Regeln): zulässiges Band 0.8 bis 1.12 m/s (untere Grenze: Wirtschaftlichkeitsoptimum fest; obere Grenze: SFP-Klasse 3 = 1.250 W/(m³/s) nach DIN EN 16798-3, aus dem Gesamtdruckverlust dieser Anlage hergeleitet) — die Anströmgeschwindigkeit dieser Anlage liegt innerhalb des Bandes.
Druckverlust und Leistung: Druckverlust Gerät intern 640 Pa [B]; Druckverlust Kanalnetz 600 Pa [U]; Druckverlust gesamt 1240 Pa [B]; elektrische Ventilatorleistung 1.91 kW [B]; SFP-Einzelwert der Anlage 1808 W/(m³/s) [B].
Medien und Anschlussleistungen: Schalldämpfer, Ventilator mit Frequenzumrichter, Schalldämpfer, Kühler, Nacherhitzer, Dampfbefeuchter, Filter ePM1 hoch (2. Stufe) [B]; Gewicht 2066 kg [B].
Komponentenkette in Luftrichtung: Schalldämpfer · Ventilator · Schalldämpfer · Kühler · Nacherhitzer · Dampfbefeuchter · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Schalldämpfer → Ventilator mit Frequenzumrichter → Schalldämpfer → Kühler → Nacherhitzer → Dampfbefeuchter → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 4 thermodynamische Luftbehandlungen (davon 1 aus der Vorbehandlung des Zentralgerätes L0300) eingeordnet [B].
01 Ansaugkammer mit Jalousieklappe, Ausführung gemäß Leittext 01.430.LT.07
Volumenstrom 3800 m³/h; Klappenleckage Klasse 4, Rahmen Klasse B nach DIN EN 1751; Wetterschutzgitter Anströmgeschwindigkeit höchstens 2,0 m/s.
05 Kühlerkammer, Ausführung gemäß Leittext 01.430.LT.11
Volumenstrom 3800 m³/h; Medium PKW 6/12 °C [U]; Lamellenabstand mindestens 2,5 mm, epoxydbeschichtet; Kondensatwanne 1.4301, verlängert für die Nachrüstbarkeit eines Tropfenabscheiders.
06 Nacherhitzerkammer (Entfeuchtungsbetrieb), Ausführung gemäß Leittext 01.430.LT.10
Volumenstrom 3800 m³/h; Medium PWW 40/25 °C NT [U], Spreizung höchstens 15 K; RUNDROHRregister, Lamellenabstand mindestens 2,0 mm. Ovalrohr ist bei den kleinen Leistungen von Vor- und Nacherhitzern nicht geeignet und nicht gefordert; Ovalrohr bleibt Kühler- und WRG-Registern vorbehalten. Ausführung im Übrigen wie Vorerhitzer.
10 Schalldämpferteil, Ausführung gemäß Leittext 01.430.LT.14
Volumenstrom 3800 m³/h; Kulissenstärke 240 mm (Kulissen unter 240 mm sind akustisch nicht geeignet), Kulissenspalt aus der Berechnung, Kulissen wartungsseitig ausziehbar. Zwei Stück je Luftseite, unmittelbar saug- und druckseitig am Ventilator. Berechnete Einfügungsdämpfung je Oktavband (63/125/250/500/1000/2000/4000/8000 Hz) [B]: 7/17/35/45/46/45/42/29 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 3800 m³/h; freilaufendes Rad mit Frequenzumrichter; Drehzahlreserve mindestens 10 %; Volumenstrommessung an der Einlaufdüse mit einer Abweichung von höchstens ±3 %. Berechneter Schallleistungspegel des Ventilators 84.1 dB [B] — LINEAR, nicht A-bewertet — nach dem Näherungsverfahren für Radialventilatoren L_WV = L_WSM + 10·lg(q_v) + 20·lg(Δp_t) mit L_WSM = 24 dB (Hochleistungs-Radialventilator rückwärtsgekrümmt im Wirkungsgradoptimum; am Herstellernachweis kalibriert). Nach Gehäusedämmung verbleiben rechnerisch 61.1 dB [B]; die Gehäusedämmung je Oktavband (63/125/250/500/1000/2000/4000/8000 Hz) beträgt 9/11/20/22/23/27/35/40 dB [A]. Der Bieter weist seine tatsächlichen Werte je Oktavband nach Herstellerangabe nach, getrennt für Ventilator und Ventilatorkammer nach Gehäusedämmung.
07 Befeuchterkammer, Ausführung gemäß Leittext 01.430.LT.53
Volumenstrom 3800 m³/h; Dampfbefeuchtung, benetzte Oberflächen nichtrostender Stahl 1.4301, vollentsalztes Speisewasser, Tropfenabscheider herausnehmbar, Freigabe nur bei Luftströmung.
09 Filterkammer (2. Filterstufe), Ausführung gemäß Leittext 01.430.LT.16
Volumenstrom 3800 m³/h; Filterendwiderstand 200 Pa.
12 Ausblaskammer mit Jalousieklappe, Ausführung gemäß Leittext 01.430.LT.17
Volumenstrom 3800 m³/h; Klappen wie Ansaugkammer.
13 Beleuchtung und Schaugläser, Ausführung gemäß Leittext 01.430.LT.19
Volumenstrom 3800 m³/h; Beleuchtungseinheiten und Schaugläser in allen Wartungs- und Funktionskammern.
14 Baumuster- und Werksprüfung, Ausführung gemäß Leittext 01.430.LT.21
Volumenstrom 3800 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

**1.1.9.3.20 E-Dampfbefeuchter (Beistellung) zum Gerät L0301, 7.12 kW / 10.26 l/h P**
SO1 · L0301 · E-Dampfbefeuchter — Beistellung, nicht Lieferumfang Gerätehersteller
Erforderliche Befeuchterleistung 7.12 kW el. [B]; Wasserbedarf Permeat 10.26 l/h [B]. Bemessung bis 30% rel. Feuchte im Winter für die Zuluft, unter Verwendung der Enthalpie aus dem TRY-Datensatz des Projektstandorts (WRG-Tool-Jahressimulation).
Schnittstelle zur Befeuchterkammer des RLT-Geräts gemäß Leittext 01.430.LT.53.
Ausführung, Qualität und Nachweis gemäß Leittext 01.430.LT.58 in Abschnitt A. Der Leittext hat Vorrang vor allen Kurzangaben.
Befeuchterleistung, angeboten (mind. wie gefordert): '....................................................' (kW)

Wasserbedarf Permeat, angeboten: '....................................................' (l/h)

Anschlussnennweite Speisewasser, angeboten: '....................................................' (DN)
Menge: 1,000 St
DIN 276-2018 / IBP: 433
Bauabschnitte / Kostenträger: 433

*Hinweis: Geräteskizze:*
Geräteskizze:

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
**1.1.9.3.30 Gerätegrundrahmen zum Gerät L0301**
Gerätegrundrahmen zum Gerät L0301
Ausführung, Qualität und Nachweis gemäß Leittext 01.430.LT.02 in Abschnitt A.
Der Leittext hat Vorrang vor allen Kurzangaben.
Grundrahmen als Fundament für RLT-Geräte und zur Vermeidung von Körperschallübertragung durch den Fußboden.
Menge: 1,000 St
DIN 276-2018 / IBP: 433
Bauabschnitte / Kostenträger: 433

**1.1.9.3.40 Schwingungsisolierung als Unterlage zum Gerät L0301**
*** Leitbeschreibung
Schwingungsisolierung als Unterlage zum Gerät L0301
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0301*
Schwingungsisolierung (Gummi) zum Gerät L0301
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.9.3.50 Entwässerung für Tropfwasser / Reinigungsstutzen (DN 40) zum Gerät L03**
Entwässerung für Tropfwasser / Reinigungsstutzen (DN 40) zum Gerät L0301
Ausführung, Qualität und Nachweis gemäß Leittext 01.430.LT.28 in Abschnitt A.
Der Leittext hat Vorrang vor allen Kurzangaben.
Bestehend aus Entwässerungsleitungen aus Kunststoff-HT-Rohr DN 40, einschließlich 50 % Form- und Verbindungsstücke und Befestigungsmaterial (Schellen, Schrauben, Dübel). Anschluss an Sondersiphon DN 40.
Menge: 15,000 M
DIN 276-2018 / IBP: 433
Bauabschnitte / Kostenträger: 433

**1.1.9.3.60 Sondersiphon (für RLT-Gerät Druckseite) zum Gerät L0301**
Sondersiphon (für RLT-Gerät Druckseite) zum Gerät L0301
Ausführung, Qualität und Nachweis gemäß Leittext 01.430.LT.30 in Abschnitt A.
Der Leittext hat Vorrang vor allen Kurzangaben.
Füllbarer Siphon zur Entwässerung von RLT-Geräten im Bereich der Kühler, Befeuchter oder anderer Nassbereiche mit Überdruck gegenüber der Umgebung.
Variable Ablaufanordnung und veränderliche Einbauhöhe, Schraubdeckel zur Füllung und zu Revisionszwecken.
Menge: 3,000 St
DIN 276-2018 / IBP: 433
Bauabschnitte / Kostenträger: 433

**1.1.9.3.70 Sondersiphon (für RLT-Gerät Saugseite) zum Gerät L0301**
Sondersiphon (für RLT-Gerät Saugseite) zum Gerät L0301
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.9.3.80 Zulage für die Rauchdichtigkeit der Jalousieklappen zum Gerät L0301**
Zulage für die Rauchdichtigkeit der Jalousieklappen zum Gerät L0301
Ausführung, Qualität und Nachweis gemäß Leittext 01.430.LT.33 in Abschnitt A.
Der Leittext hat Vorrang vor allen Kurzangaben.
Gehäuse-Leckluftstrom gemäß DIN EN 1751, Klasse C. Leckluftstrom bei geschlossener Klappe bei einer Druckdifferenz von 40 Pa höchstens 200 m³/h je Quadratmeter.
Menge: 1,000 St
DIN 276-2018 / IBP: 433
Bauabschnitte / Kostenträger: 433

**1.1.9.3.90 Werksprüfung der Geräte zum Gerät L0301**
Werksprüfung der Geräte zum Gerät L0301
Ausführung, Qualität und Nachweis gemäß Leittext 01.430.LT.34 in Abschnitt A.
Der Leittext hat Vorrang vor allen Kurzangaben.
Vor Auslieferung der Geräte sind eine Funktions- und Qualitätsprüfung im Herstellerwerk vorzunehmen. Dazu gehören die Messungen der Ventilatorsysteme je Luftstrang, insbesondere Luftvolumenstrom, Leistungsaufnahme und Schallpegel.
Menge: 1,000 St
DIN 276-2018 / IBP: 433
Bauabschnitte / Kostenträger: 433

**1.1.9.3.100 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 5.OG (ca. 25 m über 0,00) in entsprechender Größe abgestellt und seitlich in die Technikzentrale im 6.OG (Einbringöffnung B x H ca. 3,50 x 4,00 m) verbracht werden, bevor die nächste Komponente auf das Dach verbracht werden kann. Innerhalb der Technikzentrale bis zum Aufstellort beträgt der Transportweg bis zu max. ca. 50 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.50 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.9.3.110 Schutz der Gerätekuben nach erfolgter Montage mit Folie und Resopal- oder Holzfaserplatten gegen mechanische Beschädigungen durch Folgegewerke wie Schweißarbeiten, Montagen etc.. Inkl. Entfernung und Entsorgung dieses Schutzes vor der Erstinbetriebnahme.**
Menge: 1,000 St
DIN 276-2018 / IBP: 433
Bauabschnitte / Kostenträger: 433

**1.1.9.3.120 Reinigung Lüftungsgeräte**
Reinigung Lüftungsgeräte
Vor der Inbetriebnahme sind die Lüftungsgeräte innen und außen einer gründlichen Nass-Reinigung zu unterziehen.
Die Reinigungsleistung ist von der örtlichen Bauüberwachung abzunehmen und im Bautagebuch zu dokumentieren.

Kalkulationsbasis
Sind die im Leistungsverzeichnis im Titel "Zuluftgeräte"
beschriebenen RLT-Anlagen: L0301-ZUL-E1-Sectio-OP
Menge: 1,000 St
DIN 276-2018 / IBP: 433
Bauabschnitte / Kostenträger: 433

**1.1.9.3.130 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 432
Bauabschnitte / Kostenträger: 433

**1.1.9.3.140 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 433
Bauabschnitte / Kostenträger: 433

**1.1.9.3.150 Inbetriebsetzung zum Gerät L0301**
Inbetriebsetzung zum Gerät L0301
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.9.4 SO1_L0302_ZUL-E1-Entbindung

*Hinweis: Leitbeschreibung RLT Gerät zum Gerät L0302*
Leitbeschreibung RLT Gerät zum Gerät L0302
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0302 (T2, ohne Vergütung)*
Pflichtangaben des Bieters zum Gerät L0302 (T2, ohne Vergütung)
SFP_Angebot nach DIN EN 16798-3 als Anlagenwert, Φ_Angebot nach DIN EN 13053, elektrische Gesamtanschlussleistung sowie Fabrikat und Typ zur Identifikation.
Nachweis durch Herstellerdatenblatt und Eurovent-Zertifikat oder gleichwertig. Fehlende Angaben werden mit den Referenzwerten gewertet.

**1.1.9.4.10 Zuluft L0302, 9400 m³/h, SFP 1596**
SO1 · L0302 · SO1_L0302_ZUL-E1-Entbindung
Bauwerk SO1 · GA-Nr. L0302 · Kategorie Nachbehandlung · Luftart Zuluft · Aufstellungsort Somatik 1 / E6 · Raum-Nr. — · Raumbezeichnung RLT-Zentrale SOM1.
Geometrie und Bemessung: Anrechenbarer Volumenstrom 9400 m³/h [U]; Gerätemaße B×H 1.365 × 1.365 m; Baulänge 6355 mm; Anströmquerschnitt 1.86 m²; Anströmgeschwindigkeit 1.4 m/s; 1 Ventilatoreinheiten mit ebenso vielen Frequenzumrichtern [B].
Anströmgeschwindigkeits-Wächter [B] (Wirtschaftlichkeitsoptimum der WRG nach anerkannten fachtechnischen Regeln): zulässiges Band 0.8 bis 1.85 m/s (untere Grenze: Wirtschaftlichkeitsoptimum fest; obere Grenze: SFP-Klasse 3 = 1.250 W/(m³/s) nach DIN EN 16798-3, aus dem Gesamtdruckverlust dieser Anlage hergeleitet) — die Anströmgeschwindigkeit dieser Anlage liegt innerhalb des Bandes.
Druckverlust und Leistung: Druckverlust Gerät intern 495 Pa [B]; Druckverlust Kanalnetz 600 Pa [U]; Druckverlust gesamt 1095 Pa [B]; elektrische Ventilatorleistung 4.17 kW [B]; SFP-Einzelwert der Anlage 1596 W/(m³/s) [B].
Medien und Anschlussleistungen: Schalldämpfer, Ventilator mit Frequenzumrichter, Schalldämpfer, Kühler, Nacherhitzer, Filter ePM1 hoch (2. Stufe) [B]; Gewicht 2366 kg [B].
Komponentenkette in Luftrichtung: Schalldämpfer · Ventilator · Schalldämpfer · Kühler · Nacherhitzer · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Schalldämpfer → Ventilator mit Frequenzumrichter → Schalldämpfer → Kühler → Nacherhitzer → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 2 bis 3 thermodynamische Luftbehandlungen eingeordnet [B].
01 Ansaugkammer mit Jalousieklappe, Ausführung gemäß Leittext 01.430.LT.07
Volumenstrom 9400 m³/h; Klappenleckage Klasse 4, Rahmen Klasse B nach DIN EN 1751; Wetterschutzgitter Anströmgeschwindigkeit höchstens 2,0 m/s.
05 Kühlerkammer, Ausführung gemäß Leittext 01.430.LT.11
Volumenstrom 9400 m³/h; Medium PKW 6/12 °C [U]; Lamellenabstand mindestens 2,5 mm, epoxydbeschichtet; Kondensatwanne 1.4301, verlängert für die Nachrüstbarkeit eines Tropfenabscheiders.
06 Nacherhitzerkammer (Entfeuchtungsbetrieb), Ausführung gemäß Leittext 01.430.LT.10
Volumenstrom 9400 m³/h; Medium PWW 40/25 °C NT [U], Spreizung höchstens 15 K; RUNDROHRregister, Lamellenabstand mindestens 2,0 mm. Ovalrohr ist bei den kleinen Leistungen von Vor- und Nacherhitzern nicht geeignet und nicht gefordert; Ovalrohr bleibt Kühler- und WRG-Registern vorbehalten. Ausführung im Übrigen wie Vorerhitzer.
10 Schalldämpferteil, Ausführung gemäß Leittext 01.430.LT.14
Volumenstrom 9400 m³/h; Kulissenstärke 240 mm (Kulissen unter 240 mm sind akustisch nicht geeignet), Kulissenspalt aus der Berechnung, Kulissen wartungsseitig ausziehbar. Zwei Stück je Luftseite, unmittelbar saug- und druckseitig am Ventilator. Berechnete Einfügungsdämpfung je Oktavband (63/125/250/500/1000/2000/4000/8000 Hz) [B]: 7/17/35/45/46/45/42/29 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 9400 m³/h; freilaufendes Rad mit Frequenzumrichter; Drehzahlreserve mindestens 10 %; Volumenstrommessung an der Einlaufdüse mit einer Abweichung von höchstens ±3 %. Berechneter Schallleistungspegel des Ventilators 87.0 dB [B] — LINEAR, nicht A-bewertet — nach dem Näherungsverfahren für Radialventilatoren L_WV = L_WSM + 10·lg(q_v) + 20·lg(Δp_t) mit L_WSM = 24 dB (Hochleistungs-Radialventilator rückwärtsgekrümmt im Wirkungsgradoptimum; am Herstellernachweis kalibriert). Nach Gehäusedämmung verbleiben rechnerisch 64.0 dB [B]; die Gehäusedämmung je Oktavband (63/125/250/500/1000/2000/4000/8000 Hz) beträgt 9/11/20/22/23/27/35/40 dB [A]. Der Bieter weist seine tatsächlichen Werte je Oktavband nach Herstellerangabe nach, getrennt für Ventilator und Ventilatorkammer nach Gehäusedämmung.
09 Filterkammer (2. Filterstufe), Ausführung gemäß Leittext 01.430.LT.16
Volumenstrom 9400 m³/h; Filterendwiderstand 200 Pa.
12 Ausblaskammer mit Jalousieklappe, Ausführung gemäß Leittext 01.430.LT.17
Volumenstrom 9400 m³/h; Klappen wie Ansaugkammer.
13 Beleuchtung und Schaugläser, Ausführung gemäß Leittext 01.430.LT.19
Volumenstrom 9400 m³/h; Beleuchtungseinheiten und Schaugläser in allen Wartungs- und Funktionskammern.
14 Baumuster- und Werksprüfung, Ausführung gemäß Leittext 01.430.LT.21
Volumenstrom 9400 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

*Hinweis: Geräteskizze:*
Geräteskizze:

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
**1.1.9.4.20 Gerätegrundrahmen zum Gerät L0302**
Gerätegrundrahmen zum Gerät L0302
Ausführung, Qualität und Nachweis gemäß Leittext 01.430.LT.02 in Abschnitt A.
Der Leittext hat Vorrang vor allen Kurzangaben.
Grundrahmen als Fundament für RLT-Geräte und zur Vermeidung von Körperschallübertragung durch den Fußboden.
Menge: 1,000 St
DIN 276-2018 / IBP: 433
Bauabschnitte / Kostenträger: 433

**1.1.9.4.30 Schwingungsisolierung als Unterlage zum Gerät L0302**
*** Leitbeschreibung
Schwingungsisolierung als Unterlage zum Gerät L0302
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0302*
Schwingungsisolierung (Gummi) zum Gerät L0302
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.9.4.40 Entwässerung für Tropfwasser / Reinigungsstutzen (DN 40) zum Gerät L03**
Entwässerung für Tropfwasser / Reinigungsstutzen (DN 40) zum Gerät L0302
Ausführung, Qualität und Nachweis gemäß Leittext 01.430.LT.28 in Abschnitt A.
Der Leittext hat Vorrang vor allen Kurzangaben.
Bestehend aus Entwässerungsleitungen aus Kunststoff-HT-Rohr DN 40, einschließlich 50 % Form- und Verbindungsstücke und Befestigungsmaterial (Schellen, Schrauben, Dübel). Anschluss an Sondersiphon DN 40.
Menge: 15,000 M
DIN 276-2018 / IBP: 433
Bauabschnitte / Kostenträger: 433

**1.1.9.4.50 Sondersiphon (für RLT-Gerät Druckseite) zum Gerät L0302**
Sondersiphon (für RLT-Gerät Druckseite) zum Gerät L0302
Ausführung, Qualität und Nachweis gemäß Leittext 01.430.LT.30 in Abschnitt A.
Der Leittext hat Vorrang vor allen Kurzangaben.
Füllbarer Siphon zur Entwässerung von RLT-Geräten im Bereich der Kühler, Befeuchter oder anderer Nassbereiche mit Überdruck gegenüber der Umgebung.
Variable Ablaufanordnung und veränderliche Einbauhöhe, Schraubdeckel zur Füllung und zu Revisionszwecken.
Menge: 1,000 St
DIN 276-2018 / IBP: 433
Bauabschnitte / Kostenträger: 433

**1.1.9.4.60 Sondersiphon (für RLT-Gerät Saugseite) zum Gerät L0302**
Sondersiphon (für RLT-Gerät Saugseite) zum Gerät L0302
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.9.4.70 Zulage für die Rauchdichtigkeit der Jalousieklappen zum Gerät L0302**
Zulage für die Rauchdichtigkeit der Jalousieklappen zum Gerät L0302
Ausführung, Qualität und Nachweis gemäß Leittext 01.430.LT.33 in Abschnitt A.
Der Leittext hat Vorrang vor allen Kurzangaben.
Gehäuse-Leckluftstrom gemäß DIN EN 1751, Klasse C. Leckluftstrom bei geschlossener Klappe bei einer Druckdifferenz von 40 Pa höchstens 200 m³/h je Quadratmeter.
Menge: 1,000 St
DIN 276-2018 / IBP: 433
Bauabschnitte / Kostenträger: 433

**1.1.9.4.80 Werksprüfung der Geräte zum Gerät L0302**
Werksprüfung der Geräte zum Gerät L0302
Ausführung, Qualität und Nachweis gemäß Leittext 01.430.LT.34 in Abschnitt A.
Der Leittext hat Vorrang vor allen Kurzangaben.
Vor Auslieferung der Geräte sind eine Funktions- und Qualitätsprüfung im Herstellerwerk vorzunehmen. Dazu gehören die Messungen der Ventilatorsysteme je Luftstrang, insbesondere Luftvolumenstrom, Leistungsaufnahme und Schallpegel.
Menge: 1,000 St
DIN 276-2018 / IBP: 433
Bauabschnitte / Kostenträger: 433

**1.1.9.4.90 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 5.OG (ca. 25 m über 0,00) in entsprechender Größe abgestellt und seitlich in die Technikzentrale im 6.OG (Einbringöffnung B x H ca. 3,50 x 4,00 m) verbracht werden, bevor die nächste Komponente auf das Dach verbracht werden kann. Innerhalb der Technikzentrale bis zum Aufstellort beträgt der Transportweg bis zu max. ca. 50 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.50 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.9.4.100 Schutz der Gerätekuben nach erfolgter Montage mit Folie und Resopal- oder Holzfaserplatten gegen mechanische Beschädigungen durch Folgegewerke wie Schweißarbeiten, Montagen etc.. Inkl. Entfernung und Entsorgung dieses Schutzes vor der Erstinbetriebnahme.**
Menge: 1,000 St
DIN 276-2018 / IBP: 433
Bauabschnitte / Kostenträger: 433

**1.1.9.4.110 Reinigung Lüftungsgeräte**
Reinigung Lüftungsgeräte
Vor der Inbetriebnahme sind die Lüftungsgeräte innen und außen einer gründlichen Nass-Reinigung zu unterziehen.
Die Reinigungsleistung ist von der örtlichen Bauüberwachung abzunehmen und im Bautagebuch zu dokumentieren.

Kalkulationsbasis
Sind die im Leistungsverzeichnis im Titel "Zuluftgeräte"
beschriebenen RLT-Anlagen: L0302_ZUL-E1-Entbindung
Menge: 1,000 St
DIN 276-2018 / IBP: 432
Bauabschnitte / Kostenträger: 433

**1.1.9.4.120 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 432
Bauabschnitte / Kostenträger: 433

**1.1.9.4.130 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 432
Bauabschnitte / Kostenträger: 433

**1.1.9.4.140 Inbetriebsetzung zum Gerät L0302**
Inbetriebsetzung zum Gerät L0302
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.9.5 SO1_L0200_ABL-U1-E5

*Hinweis: Leitbeschreibung RLT Gerät zum Gerät L0200*
Leitbeschreibung RLT Gerät zum Gerät L0200
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0200 (T2, ohne Vergütung)*
Pflichtangaben des Bieters zum Gerät L0200 (T2, ohne Vergütung)
SFP_Angebot nach DIN EN 16798-3 als Anlagenwert, Φ_Angebot nach DIN EN 13053, elektrische Gesamtanschlussleistung sowie Fabrikat und Typ zur Identifikation.
Nachweis durch Herstellerdatenblatt und Eurovent-Zertifikat oder gleichwertig. Fehlende Angaben werden mit den Referenzwerten gewertet.

**1.1.9.5.10 Abluft L0200, 53100 m³/h, SFP 1471**
SO1 · L0200 · SO1_L0200_ABL-U1-E5
Bauwerk SO1 · GA-Nr. L0200 · Kategorie Zentralgerät · Luftart Abluft · Aufstellungsort Somatik 1 / E6 · Raum-Nr. — · Raumbezeichnung RLT-Zentrale SOM1.
Geometrie und Bemessung: Anrechenbarer Volumenstrom 53100 m³/h [U]; Gerätemaße B×H 3.015 × 3.015 m; Baulänge 11490 mm; Anströmquerschnitt 9.09 m²; Anströmgeschwindigkeit 1.62 m/s; 1 Ventilatoreinheiten mit ebenso vielen Frequenzumrichtern [B].
Anströmgeschwindigkeits-Wächter [B] (Wirtschaftlichkeitsoptimum der WRG nach anerkannten fachtechnischen Regeln): zulässiges Band 0.8 bis 2.33 m/s (untere Grenze: Wirtschaftlichkeitsoptimum fest; obere Grenze: SFP-Klasse 3 = 1.250 W/(m³/s) nach DIN EN 16798-3, aus dem Gesamtdruckverlust dieser Anlage hergeleitet) — die Anströmgeschwindigkeit dieser Anlage liegt innerhalb des Bandes.
Druckverlust und Leistung: Druckverlust Gerät intern 460 Pa [B]; Druckverlust Kanalnetz 548 Pa [U]; Druckverlust gesamt 1008 Pa [B]; elektrische Ventilatorleistung 21.7 kW [B]; SFP-Einzelwert der Anlage 1471 W/(m³/s) [B].
Medien und Anschlussleistungen: Filter ePM1 (1. Stufe), WRG-Register, Adiabatik- und Rückkühlkammer, Schalldämpfer, Ventilator mit Frequenzumrichter, Schalldämpfer [B]; Gewicht 11254 kg [B].
Komponentenkette in Luftrichtung: Filter ePM1 · WRG-Register · adiabate Fortluftkühlung · Schalldämpfer · Ventilator · Schalldämpfer.
Der Druckverlust im Gerät ist der auf den Bemessungsvolumenstrom skalierte Nennwert; die elektrische Leistung folgt aus q_v mal Gesamtdruckverlust geteilt durch den Systemwirkungsgrad.
Geräteschematischer Aufbau (Prinzipdarstellung, nicht maßstäblich): Filter ePM1 (1. Stufe) → WRG-Register → Adiabatik- und Rückkühlkammer → Schalldämpfer → Ventilator mit Frequenzumrichter → Schalldämpfer
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 1 thermodynamische Luftbehandlung eingeordnet [B].
01 Ansaugkammer mit Jalousieklappe, Ausführung gemäß Leittext 01.430.LT.07
Volumenstrom 53100 m³/h; Klappenleckage Klasse 4, Rahmen Klasse B nach DIN EN 1751; Wetterschutzgitter Anströmgeschwindigkeit höchstens 2,0 m/s.
02 Vorfilterkammer (1. Filterstufe), Ausführung gemäß Leittext 01.430.LT.08
Volumenstrom 53100 m³/h; Filterendwiderstand 200 Pa; Bemessung mit dem Mittelwert aus Anfangs- und Wechseldruckverlust; Filterfläche mindestens 10 m² je m² Gerätequerschnitt.
03 Wärmerückgewinnungskammer, Ausführung gemäß Leittext 01.430.LT.09
Volumenstrom 53100 m³/h; Kreislaufverbund mit Solemedium; Gegenstromschaltung nach VDI 2071; Helium-Dichtheitsprüfung mit Protokoll. Medium Glycol N 25%, Gefrierbeginn −12 °C, Eisbrei bis −18 °C zulässig [U].
08 Adiabatik- und Rückkühlkammer, Ausführung gemäß Leittext 01.430.LT.54
Volumenstrom 53100 m³/h; Rückkühler vor dem WRG-Register, Abluftventilator saugend nach den Registern; Aerosolfreiheit nachzuweisen; ausgewiesene Wassermenge ist die Verdunstungsmenge ohne Abschlämmung.
10 Schalldämpferteil, Ausführung gemäß Leittext 01.430.LT.14
Volumenstrom 53100 m³/h; Kulissenstärke 240 mm (Kulissen unter 240 mm sind akustisch nicht geeignet), Kulissenspalt aus der Berechnung, Kulissen wartungsseitig ausziehbar. Zwei Stück je Luftseite, unmittelbar saug- und druckseitig am Ventilator. Berechnete Einfügungsdämpfung je Oktavband (63/125/250/500/1000/2000/4000/8000 Hz) [B]: 6/16/33/44/46/45/41/27 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 53100 m³/h; freilaufendes Rad mit Frequenzumrichter; Drehzahlreserve mindestens 10 %; Volumenstrommessung an der Einlaufdüse mit einer Abweichung von höchstens ±3 %. Berechneter Schallleistungspegel des Ventilators 93.8 dB [B] — LINEAR, nicht A-bewertet — nach dem Näherungsverfahren für Radialventilatoren L_WV = L_WSM + 10·lg(q_v) + 20·lg(Δp_t) mit L_WSM = 24 dB (Hochleistungs-Radialventilator rückwärtsgekrümmt im Wirkungsgradoptimum; am Herstellernachweis kalibriert). Nach Gehäusedämmung verbleiben rechnerisch 70.8 dB [B]; die Gehäusedämmung je Oktavband (63/125/250/500/1000/2000/4000/8000 Hz) beträgt 9/11/20/22/23/27/35/40 dB [A]. Der Bieter weist seine tatsächlichen Werte je Oktavband nach Herstellerangabe nach, getrennt für Ventilator und Ventilatorkammer nach Gehäusedämmung.
12 Ausblaskammer mit Jalousieklappe, Ausführung gemäß Leittext 01.430.LT.17
Volumenstrom 53100 m³/h; Klappen wie Ansaugkammer.
13 Beleuchtung und Schaugläser, Ausführung gemäß Leittext 01.430.LT.19
Volumenstrom 53100 m³/h; Beleuchtungseinheiten und Schaugläser in allen Wartungs- und Funktionskammern.
14 Baumuster- und Werksprüfung, Ausführung gemäß Leittext 01.430.LT.21
Volumenstrom 53100 m³/h; Baumusterprüfungen für die hygienische und technische Eignung nach DIN 1946-4 und VDI 6022 sowie Werksabnahme mit Niederspannungsprüfung und Ventilator-Leistungskontrolle.
Filterklasse, gefordert ISO ePM1 ≥ 55 % [U], angeboten: '....................................................' (ePM1 %)

Rückwärmzahl Φ nach DIN EN 13053:2012, gefordert mindestens 75 %, angeboten: '....................................................' (%)

Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)
Menge: 1,000 St
DIN 276-2018 / IBP: 433
Bauabschnitte / Kostenträger: 433

*Hinweis: Geräteskizze:*
Geräteskizze:

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
**1.1.9.5.20 Gerätegrundrahmen zum Gerät L0200**
Gerätegrundrahmen zum Gerät L0200
Ausführung, Qualität und Nachweis gemäß Leittext 01.430.LT.02 in Abschnitt A.
Der Leittext hat Vorrang vor allen Kurzangaben.
Grundrahmen als Fundament für RLT-Geräte und zur Vermeidung von Körperschallübertragung durch den Fußboden.
Menge: 1,000 St
DIN 276-2018 / IBP: 433
Bauabschnitte / Kostenträger: 433

**1.1.9.5.30 Schwingungsisolierung als Unterlage zum Gerät L0200**
*** Leitbeschreibung
Schwingungsisolierung als Unterlage zum Gerät L0200
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0200*
Schwingungsisolierung (Gummi) zum Gerät L0200
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.9.5.40 Entwässerung für Tropfwasser / Reinigungsstutzen (DN 40)**
Entwässerung für Tropfwasser / Reinigungsstutzen (DN 40)
Ausführung, Qualität und Nachweis gemäß Leittext 01.430.LT.28 in Abschnitt A.
Der Leittext hat Vorrang vor allen Kurzangaben.
Bestehend aus Entwässerungsleitungen aus Kunststoff-HT-Rohr DN 40, einschließlich 50 % Form- und Verbindungsstücke und Befestigungsmaterial (Schellen, Schrauben, Dübel). Anschluss an Sondersiphon DN 40.
Menge: 15,000 M
DIN 276-2018 / IBP: 433
Bauabschnitte / Kostenträger: 433

**1.1.9.5.50 Sondersiphon (für RLT-Gerät Druckseite)**
Sondersiphon (für RLT-Gerät Druckseite)
Ausführung, Qualität und Nachweis gemäß Leittext 01.430.LT.30 in Abschnitt A.
Der Leittext hat Vorrang vor allen Kurzangaben.
Füllbarer Siphon zur Entwässerung von RLT-Geräten im Bereich der Kühler, Befeuchter oder anderer Nassbereiche mit Überdruck gegenüber der Umgebung.
Variable Ablaufanordnung und veränderliche Einbauhöhe, Schraubdeckel zur Füllung und zu Revisionszwecken.
Menge: 2,000 St
DIN 276-2018 / IBP: 433
Bauabschnitte / Kostenträger: 433

**1.1.9.5.60 Sondersiphon (für RLT-Gerät Saugseite)**
Sondersiphon (für RLT-Gerät Saugseite)
Ausführung, Qualität und Nachweis gemäß Leittext 01.430.LT.31 in Abschnitt A.
Der Leittext hat Vorrang vor allen Kurzangaben.
Selbstfüllender und selbstschließender Siphon zur Entwässerung von RLT-Geräten im Bereich der Kühler, Befeuchter oder anderer Nassbereiche mit Unterdruck gegenüber der Umgebung.
Mit eingelegter Schwimmerkugel als Rückschlagventil, Schraubdeckel zu Revisionszwecken.
Menge: 2,000 St
DIN 276-2018 / IBP: 433
Bauabschnitte / Kostenträger: 433

**1.1.9.5.70 Zulage für die Rauchdichtigkeit der Jalousieklappen zum Gerät L0200**
Zulage für die Rauchdichtigkeit der Jalousieklappen zum Gerät L0200
Ausführung, Qualität und Nachweis gemäß Leittext 01.430.LT.33 in Abschnitt A.
Der Leittext hat Vorrang vor allen Kurzangaben.
Gehäuse-Leckluftstrom gemäß DIN EN 1751, Klasse C. Leckluftstrom bei geschlossener Klappe bei einer Druckdifferenz von 40 Pa höchstens 200 m³/h je Quadratmeter.
Menge: 1,000 St
DIN 276-2018 / IBP: 433
Bauabschnitte / Kostenträger: 433

**1.1.9.5.80 Werksprüfung der Geräte zum Gerät L0200**
Werksprüfung der Geräte zum Gerät L0200
Ausführung, Qualität und Nachweis gemäß Leittext 01.430.LT.34 in Abschnitt A.
Der Leittext hat Vorrang vor allen Kurzangaben.
Vor Auslieferung der Geräte sind eine Funktions- und Qualitätsprüfung im Herstellerwerk vorzunehmen. Dazu gehören die Messungen der Ventilatorsysteme je Luftstrang, insbesondere Luftvolumenstrom, Leistungsaufnahme und Schallpegel.
Menge: 1,000 St
DIN 276-2018 / IBP: 433
Bauabschnitte / Kostenträger: 433

**1.1.9.5.90 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 5.OG (ca. 25 m über 0,00) in entsprechender Größe abgestellt und seitlich in die Technikzentrale im 6.OG (Einbringöffnung B x H ca. 3,50 x 4,00 m) verbracht werden, bevor die nächste Komponente auf das Dach verbracht werden kann. Innerhalb der Technikzentrale bis zum Aufstellort beträgt der Transportweg bis zu max. ca. 50 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.50 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.9.5.100 Schutz der Gerätekuben nach erfolgter Montage mit Folie und Resopal- oder Holzfaserplatten gegen mechanische Beschädigungen durch Folgegewerke wie Schweißarbeiten, Montagen etc.. Inkl. Entfernung und Entsorgung dieses Schutzes vor der Erstinbetriebnahme.**
Menge: 1,000 St
DIN 276-2018 / IBP: 433
Bauabschnitte / Kostenträger: 433

**1.1.9.5.110 Reinigung Lüftungsgeräte**
Reinigung Lüftungsgeräte
Vor der Inbetriebnahme sind die Lüftungsgeräte innen und außen einer gründlichen Nass-Reinigung zu unterziehen.
Die Reinigungsleistung ist von der örtlichen Bauüberwachung abzunehmen und im Bautagebuch zu dokumentieren.

Kalkulationsbasis
Sind die im Leistungsverzeichnis im Titel "Zuluftgeräte"
beschriebenen RLT-Anlagen: L0200_ABL-U1-E5
Menge: 1,000 St
DIN 276-2018 / IBP: 431
Bauabschnitte / Kostenträger: 433

**1.1.9.5.120 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 431
Bauabschnitte / Kostenträger: 433

**1.1.9.5.130 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme..

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 431
Bauabschnitte / Kostenträger: 433

**1.1.9.5.140 Inbetriebsetzung zum Gerät L0200**
Inbetriebsetzung zum Gerät L0200
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.9.6 Hydraulikmodul (HVM)

*Hinweis: Leitbeschreibung Kreislaufverbundsystem / Hydraulische Versorgungseinheit (HVM)*
Leitbeschreibung Kreislaufverbundsystem / Hydraulische Versorgungseinheit (HVM)
Angabeposition ohne Preisfeld. Diese Position dient allein der Strukturierung und Beschreibung; sie wird nicht bepreist und geht nicht in die Wertung ein.
Ausführung, Qualität und Nachweis gemäß Leittext 01.430.LT.51 in Abschnitt A. Der Leittext hat Vorrang vor allen Kurzangaben.

*Hinweis: Leitbeschreibung Frequenzumrichter Solepumpen*
Leitbeschreibung Frequenzumrichter Solepumpen
Angabeposition ohne Preisfeld. Diese Position dient allein der Strukturierung und Beschreibung; sie wird nicht bepreist und geht nicht in die Wertung ein.
Ausführung, Qualität und Nachweis gemäß Leittext 01.430.LT.52 in Abschnitt A. Der Leittext hat Vorrang vor allen Kurzangaben.

**1.1.9.6.10 Hydraulikmodul KVS, 16.5 m³/h, DN 80, Doppelpumpe m. FU**
Hydraulikmodul KVS — Wärmeverbund SO1 L0100 + L0200 + L0300
Ausführung gemäß Leittext 01.430.LT.51; Frequenzumrichter gemäß Leittext 01.430.LT.52. Der Leittext hat Vorrang vor allen Kurzangaben.
Dieses Modul versorgt sämtliche Geräte des Wärmeverbundes gemeinsam — sowohl die obere als auch die untere Aufstellebene. Je Wärmeverbund ist genau ein Hydraulikmodul vorzusehen; eine Aufteilung nach Ebenen ist nicht zulässig.
Förderstrom Auslegungsfall (Winter) 16.5 m³/h [B]; dimensionierender Förderstrom (Sommerbetrieb, Faktor 1,2) 19.8 m³/h [B]; Anschluss DN 80 [B] — die bauseitige Verbindungsverrohrung zwischen den Registern ist erfahrungsgemäß eine Nennweite größer auszuführen [A].
Druckverlust Auslegungsfall 470 kPa, dimensionierender Druckverlust 677 kPa [B] (Summe aus Register Zuluftseite, Leistungsregelventil, Register Abluftseite, bauseitiger Verbindungsverrohrung, Versorgungsmodul und Kombiventilen; Sommerbetrieb quadratisch skaliert). Pumpenleistung elektrisch je Pumpe 4096 W, installierte Gesamtleistung 8192 W [B] (2 Pumpen, jede für mindestens 66 % des Förderstroms — teilweise Redundanz).
Druckunabhängige Regel- und Abgleichventile (PICV): 3 Stück [B], je ein Ventil für jedes an diesen Verbund angeschlossene Register (Zuluft- und Abluftseite, obere und untere Ebene). Wirkweise und Anforderungen gemäß Leittext 01.430.LT.51; Montage am zugeordneten Register bauseits.
Membranausdehnungsgefäß bemessen auf den Gesamtwasserinhalt dieses Verbundes einschließlich der bauseitigen Verbindungsverrohrung zwischen Zuluft- und Abluftgerät (tatsächliche Trassenlänge und Nennweite sind zugrunde zu legen); erforderlicher Nutzinhalt rund 50 Liter [A] — vom Bieter für das tatsächliche Anlagenvolumen zu prüfen. Ein zusätzliches Ausdehnungsgefäß außerhalb des Moduls ist wegen der Wartungs- und Folgekosten unzulässig.
Trägerkonstruktion zerlegbar entsprechend den Einbringverhältnissen, Auffangwanne aus nichtrostendem Stahl 1.4301 mit Leckagesensor, Rohrleitungen bis einschließlich DN 65 aus Kupfer nach DIN EN 1057 (gelötet oder verpresst), ab DN 80 aus geschweißtem Stahlrohr, zwingend pulverbeschichtet, Kältedämmung nach DIN 4140 mindestens 19 mm dampfdiffusionsdicht.
Solepumpen als Trockenläufer-Doppelpumpe, 2 Stück, IE3, Betrieb über Frequenzumrichter; Leistungsregelventil als Dreiwegeventil PN 16 mit Sollwertführung; Volumenstrommessung über Durchflussmengenmesser mit 0–10-V-Signal an die Regelung sowie Schwebekörper-Durchflussanzeige; Membranausdehnungsgefäß und Sicherheitsventil (Ansprechdruck 8 bar); Mindestdruckwächter 1,2 bis 1,5 bar; Absperr-, Entleer- und Entlüftungsarmaturen; Schmutzfänger, Rückschlagklappen, Manometer, Thermometer; vollständig montiert, verdrahtet und werksgeprüft.
Wärmeträgermedium Glycol N 25 %, Gefrierbeginn −12 °C; Anlage vor dem Befüllen fachgerecht zu spülen, Medium vorgemischt einzufüllen.
Die elektrische Leistung der Solepumpen erhält keine eigene Vergütungsposition; sie ist nachrichtlich in der Anschlussleistung geführt.
Anschlussdimensionen Vorerhitzer/Kühler/Nacherhitzer (Vordimensionierung, umgerechnet auf aktuellen Volumenstrom v261; Zielgeschwindigkeit 1,0 m/s, Blasius-Reibungsansatz, noch nicht mit dem tatsächlichen Rohrnetz abgeglichen) [A]: Vorerhitzer PWW 45/30, 94.0 kW, DN 65, 1.16 m/s, Δp 156.0 Pa; Kühler PKW 6/12, 306.2 kW, DN 250, 0.75 m/s, Δp 17.4 Pa; Nacherhitzer PWW 45/30, 123.0 kW, DN 50, 0.9 m/s, Δp 139.2 Pa.
Fabrikat und Typ: vom Bieter einzutragen.
Menge: 1,000 St
DIN 276-2018 / IBP: 433
Bauabschnitte / Kostenträger: 433

**1.1.9.6.20 Anlieferung/Montage Hydraulikmodul**
Anlieferung/Montage Hydraulikmodul
des vorgenannten WRG Hydraulikmoduls frei Baustelle, Abladen, Transport zum Aufstellungsort und Montage am Aufstellort.
Der Transport der von der Entladestelle bis zur Einbringöffnung erfolgt ggf. über unbefestigtes Gelände. Dies ist bei der Wahl des Transportmittel (z.B. Radlader) und bei Sicherung und des Schutzes des Transportgutes zu berücksichtigen.

Einbringsituation
Die Geräteeinbringung erfolgt mit dem Kran auf die zur Verfügung stehende Fläche von ca. 10 m² auf dem Dach des Gebäudes im 5.OG (ca. 25 m über 0,00) und seitlich in die Technikzentrale im 6.OG (Einbringöffnung B x H ca. 3,50 x 4,00 m). Innerhalb der Technikzentrale bis zum Aufstellort beträgt der Transportweg bis zu max. ca. 50 m.

Hinweis:
Folgende Aufwendungen sind einzukalkulieren:
-  Für die Anfahrt ist zu beachten, dass die Wege nicht befestigt sind. Es sind entsprechende Abstützungen zu berücksichtigen
-  Maßnahmen zum Schutz der Außenanlagen, Gebäudefassaden
-  Kran, Hebezeuge, Hilfsgerüste, Hilfsmittel für Geräteeinbringung,
-  Transport innerhalb der Technikzentrale bis 30 m bis zum Aufstellungsort und Montage am Aufstellort
-  Schutzmaßnahmen in Form von Lastverteilplatten zum Schutz und Reduzierung der Flächenbelastung des Estrich-Fußbodens in der Technikzentrale
Menge: 1,000 St

**1.1.9.6.30 Schutz der Gerätekuben nach erfolgter Montage mit Folie und Resopal- oder Holzfaserplatten gegen mechanische Beschädigungen durch Folgegewerke wie Schweißarbeiten, Montagen etc.. Inkl. Entfernung und Entsorgung dieses Schutzes vor der Erstinbetriebnahme.**
Menge: 1,000 St
DIN 276-2018 / IBP: 433
Bauabschnitte / Kostenträger: 433

##### 1.1.10 Anlagenverbund 10 — Somatik 2 (SO2) L0200+L0400+HVM

###### 1.1.10.1 SO2_L0200_ZUL-U1-E5

*Hinweis: Leitbeschreibung RLT Gerät zum Gerät L0200*
Leitbeschreibung RLT Gerät zum Gerät L0200
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0200 (T2, ohne Vergütung)*
Pflichtangaben des Bieters zum Gerät L0200 (T2, ohne Vergütung)
SFP_Angebot nach DIN EN 16798-3 als Anlagenwert, Φ_Angebot nach DIN EN 13053, elektrische Gesamtanschlussleistung sowie Fabrikat und Typ zur Identifikation.
Nachweis durch Herstellerdatenblatt und Eurovent-Zertifikat oder gleichwertig. Fehlende Angaben werden mit den Referenzwerten gewertet.

**1.1.10.1.10 Zuluft L0200, 94400 m³/h, SFP 719**
SO2 · L0200 · SO2_L0200_ZUL-U1-E5
Bauwerk SO2 · GA-Nr. L0200 · Kategorie Zentralgerät · Luftart Zuluft · Aufstellungsort Somatik 2 / E2 · Raum-Nr. — · Raumbezeichnung Technik.
Geometrie und Bemessung: Anrechenbarer Volumenstrom 94400 m³/h [U]; Gerätemaße B×H 4.995 × 1.86 m; Baulänge 9885 mm; Anströmquerschnitt 9.29 m²; Anströmgeschwindigkeit 1.41 m/s; 6 Ventilatoreinheiten mit ebenso vielen Frequenzumrichtern [B].
Anströmgeschwindigkeits-Wächter [B] (Wirtschaftlichkeitsoptimum der WRG nach anerkannten fachtechnischen Regeln): zulässiges Band 0.8 bis 3.13 m/s (untere Grenze: Wirtschaftlichkeitsoptimum fest; obere Grenze: SFP-Klasse 3 = 1.250 W/(m³/s) nach DIN EN 16798-3, aus dem Gesamtdruckverlust dieser Anlage hergeleitet) — die Anströmgeschwindigkeit dieser Anlage liegt innerhalb des Bandes.
Druckverlust und Leistung: Druckverlust Gerät intern 343 Pa [B]; Druckverlust Kanalnetz 150 Pa [U]; Druckverlust gesamt 493 Pa [B]; elektrische Ventilatorleistung 18.85 kW [B]; SFP-Einzelwert der Anlage 719 W/(m³/s) [B].
Medien und Anschlussleistungen: Filtertrockenhaltung, Filter ePM1 (1. Stufe), WRG-Register, Schalldämpfer, Ventilator mit Frequenzumrichter, Vorerhitzer [B]; Gewicht 38896 kg [B].
Komponentenkette in Luftrichtung: Filtertrocknung · Filter ePM1 · WRG-Register · Schalldämpfer · Ventilator · Vorerhitzer.
Netzparameter Heizung [U]: Niedertemperatur 40/25 °C, betriebsoptimiert bis 45/30 °C, Spreizung höchstens 15 K, Registerauslegung auf 40/25 °C.
Der Druckverlust im Gerät ist der auf den Bemessungsvolumenstrom skalierte Nennwert; die elektrische Leistung folgt aus q_v mal Gesamtdruckverlust geteilt durch den Systemwirkungsgrad.
Geräteschematischer Aufbau (Prinzipdarstellung, nicht maßstäblich): Filtertrockenhaltung → Filter ePM1 (1. Stufe) → WRG-Register → Schalldämpfer → Ventilator mit Frequenzumrichter → Vorerhitzer
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 1 thermodynamische Luftbehandlung eingeordnet [B].
01 Ansaugkammer mit Jalousieklappe, Ausführung gemäß Leittext 01.430.LT.07
Volumenstrom 94400 m³/h; Klappenleckage Klasse 4, Rahmen Klasse B nach DIN EN 1751; Wetterschutzgitter Anströmgeschwindigkeit höchstens 2,0 m/s.
02 Vorfilterkammer (1. Filterstufe), Ausführung gemäß Leittext 01.430.LT.08
Volumenstrom 94400 m³/h; Filterendwiderstand 200 Pa; Bemessung mit dem Mittelwert aus Anfangs- und Wechseldruckverlust; Filterfläche mindestens 10 m² je m² Gerätequerschnitt.
03 Wärmerückgewinnungskammer, Ausführung gemäß Leittext 01.430.LT.09
Volumenstrom 94400 m³/h; Kreislaufverbund mit Solemedium; Gegenstromschaltung nach VDI 2071; Helium-Dichtheitsprüfung mit Protokoll. Medium Glycol N 25%, Gefrierbeginn −12 °C, Eisbrei bis −18 °C zulässig [U].
04 Lufterhitzerkammer (Vorerhitzer), Ausführung gemäß Leittext 01.430.LT.10
Volumenstrom 94400 m³/h; Medium PWW 40/25 °C NT, Spreizung höchstens 15 K [U]; Ovalrohrregister, Lamellenabstand mindestens 2,0 mm. Unmittelbar danach Spannrahmen für den Frostschutzthermostat.
10 Schalldämpferteil, Ausführung gemäß Leittext 01.430.LT.14
Volumenstrom 94400 m³/h; Kulissenstärke 240 mm (Kulissen unter 240 mm sind akustisch nicht geeignet), Kulissenspalt aus der Berechnung, Kulissen wartungsseitig ausziehbar. Zwei Stück je Luftseite, unmittelbar saug- und druckseitig am Ventilator. Berechnete Einfügungsdämpfung je Oktavband (63/125/250/500/1000/2000/4000/8000 Hz) [B]: 7/18/37/45/46/45/43/31 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 94400 m³/h; freilaufendes Rad mit Frequenzumrichter; Drehzahlreserve mindestens 10 %; Volumenstrommessung an der Einlaufdüse mit einer Abweichung von höchstens ±3 %. Berechneter Schallleistungspegel des Ventilators 90.0 dB [B] — LINEAR, nicht A-bewertet — nach dem Näherungsverfahren für Radialventilatoren L_WV = L_WSM + 10·lg(q_v) + 20·lg(Δp_t) mit L_WSM = 24 dB (Hochleistungs-Radialventilator rückwärtsgekrümmt im Wirkungsgradoptimum; am Herstellernachweis kalibriert). Nach Gehäusedämmung verbleiben rechnerisch 67.0 dB [B]; die Gehäusedämmung je Oktavband (63/125/250/500/1000/2000/4000/8000 Hz) beträgt 9/11/20/22/23/27/35/40 dB [A]. Der Bieter weist seine tatsächlichen Werte je Oktavband nach Herstellerangabe nach, getrennt für Ventilator und Ventilatorkammer nach Gehäusedämmung.
Zusätzlich Ausführung gemäß Leittext 01.430.LT.55 (Hochleistungs-Radialventilator-Modul mit Permanentmagnet-Antrieb) — gilt ausschließlich für die zentralen Luftaufbereitungsgeräte Zu- und Abluft SO2. Der Leittext hat Vorrang vor allen Kurzangaben.
12 Ausblaskammer mit Jalousieklappe, Ausführung gemäß Leittext 01.430.LT.17
Volumenstrom 94400 m³/h; Klappen wie Ansaugkammer.
13 Beleuchtung und Schaugläser, Ausführung gemäß Leittext 01.430.LT.19
Volumenstrom 94400 m³/h; Beleuchtungseinheiten und Schaugläser in allen Wartungs- und Funktionskammern.
14 Baumuster- und Werksprüfung, Ausführung gemäß Leittext 01.430.LT.21
Volumenstrom 94400 m³/h; Baumusterprüfungen für die hygienische und technische Eignung nach DIN 1946-4 und VDI 6022 sowie Werksabnahme mit Niederspannungsprüfung und Ventilator-Leistungskontrolle.
Filterklasse, gefordert ISO ePM1 ≥ 55 % [U], angeboten: '....................................................' (ePM1 %)

Rückwärmzahl Φ nach DIN EN 13053:2012, gefordert mindestens 75 %, angeboten: '....................................................' (%)

Kvs-Wert und Ventilautorität des Erhitzerkreises, angeboten: '....................................................' (Kvs / a)

Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)
Menge: 2,000 St
DIN 276-2018 / IBP: 433
Bauabschnitte / Kostenträger: 433

*Hinweis: Geräteskizze: Geräteblock oben*
Geräteskizze: Geräteblock oben

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
*Hinweis: Geräteskizze: Geräteblock unten*
Geräteskizze: Geräteblock unten

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
**1.1.10.1.20 Gerätegrundrahmen zum Gerät L0200**
Gerätegrundrahmen zum Gerät L0200
Ausführung, Qualität und Nachweis gemäß Leittext 01.430.LT.02 in Abschnitt A.
Der Leittext hat Vorrang vor allen Kurzangaben.
Grundrahmen als Fundament für RLT-Geräte und zur Vermeidung von Körperschallübertragung durch den Fußboden.
Menge: 2,000 St
DIN 276-2018 / IBP: 433
Bauabschnitte / Kostenträger: 433

**1.1.10.1.30 Schwingungsisolierung als Unterlage zum Gerät L0200**
*** Leitbeschreibung
Schwingungsisolierung als Unterlage zum Gerät L0200
Ausführung, Qualität und Nachweis gemäß Leittext 01.430.LT.24 in Abschnitt A.
Der Leittext hat Vorrang vor allen Kurzangaben.
Zwischen Fundament oder Schwingrahmen und Gerätegrundrahmen. Zuschnitte 200 × 50 mm zur punktuellen Unterlage.
Anzahl der Streifen abgestimmt auf das Gerätegewicht, Auflagekraft rund 0,30 N/mm².
Menge: 140,000 St
DIN 276-2018 / IBP: 433
Bauabschnitte / Kostenträger: 433
*Unterbeschreibung 1 Schwingungsisolierung (Gummi) zum Gerät L0200*
Schwingungsisolierung (Gummi) zum Gerät L0200
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.10.1.40 Entwässerung für Tropfwasser / Reinigungsstutzen (DN 40)**
Entwässerung für Tropfwasser / Reinigungsstutzen (DN 40)
bestehend aus:
Entwässerungsleitungen aus Kunststoff-HT-Rohr DN 40,
einschließlich 50% Form- und Verbindungstücke und Befestigungsmaterial (Schellen, Schrauben, Dübel).
Anschluss an Sondersiphon DN 40.
Menge: 30,000 M
DIN 276-2018 / IBP: 431
Bauabschnitte / Kostenträger: 433

**1.1.10.1.50 Entwässerung für Tropfwasser / Reinigungsstutzen (DN 50)**
Entwässerung für Tropfwasser / Reinigungsstutzen (DN 50)
bestehend aus:
Entwässerungsleitungen aus Kunststoff-HT-Rohr DN 50,
einschließlich 50% Form- und Verbindungstücke und Befestigungsmaterial (Schellen, Schrauben, Dübel).
Anschluss an Sondersiphon DN 40.
Menge: 30,000 M
DIN 276-2018 / IBP: 431
Bauabschnitte / Kostenträger: 433

**1.1.10.1.60 Sondersiphon (für RLT-Gerät Saugseite)**
Sondersiphon (für RLT-Gerät Saugseite)
Selbstfüllender und selbstschließender Siphon zur Entwässerung von RLT-Geräten im Bereich der Kühler, Befeuchter oder anderer Nassbereiche mit Unterdruck gegenüber der Umgebung.
Mit eingelegter Schwimmerkugel als Rückschlagventil
Schraubdeckel zu Revisionszwecken
Geeignet für einen max. Unterdruck von P = 2.900 Pa
Ausführung in Polypropylen (PP)
Zulaufanschluss über Quetschverschraubung oder
Gummimanschette für Geräteabläufe ¾", 1", 1¼", 1½"
Ablaufdurchmesser 40 mm
Variable Ablaufanordnung über zweiseitigen
Gewindeanschluss und veränderlicher Einbauhöhe.
Menge: 6,000 St
DIN 276-2018 / IBP: 431
Bauabschnitte / Kostenträger: 433

**1.1.10.1.70 Anschluss Außenluftstutzen an bauseitiges Wetterschutzgitter**
Anschluss Außenluftstutzen an bauseitiges Wetterschutzgitter

bestehend aus:
- Profilrahmen (Edelstahl 1.4301)
  B x H ca. 4.905 x 1.930 mm (mehrteilig, vor Ort zusammengefügt)
- elastischer Stutzen B x L ca. 200 x 8.765 mm (Rollenware, vor Ort mit
  vorgenannten Profilrahmen zusammenfügen
- 2 St. Winkelprofil (Edelstahl 1.4301) ca. 30 x 30 mm, Länge ca. 2.450 mm
- 2 St. Winkelprofil (Edelstahl 1.4301) ca. 30 x 30 mm, Länge ca. 1.930 mm
- Dichtmittel dauerelastisch, Befestigungsmaterial
Menge: 2,000 St
DIN 276-2018 / IBP: 431
Bauabschnitte / Kostenträger: 433

**1.1.10.1.80 Anschluss Zuluftstutzen an bauseitige Mauerwerkswand**
Anschluss Zuluftstutzen an bauseitige Mauerwerkswand

bestehend aus:
- Profilrahmen (Edelstahl 1.4301)
  B x H ca. 4.905 x 1.930 mm (mehrteilig, vor Ort zusammengefügt)
- elastischer Stutzen B x L ca. 200 x 8.765 mm (Rollenware, vor Ort mit
  vorgenannten Profilrahmen zusammenfügen
- 2 St. Winkelprofil (Edelstahl 1.4301) ca. 30 x 30 mm, Länge ca. 2.450 mm
- 2 St. Winkelprofil (Edelstahl 1.4301) ca. 30 x 30 mm, Länge ca. 1.930 mm
- Dichtmittel dauerelastisch, Befestigungsmaterial
Menge: 2,000 St
DIN 276-2018 / IBP: 431
Bauabschnitte / Kostenträger: 433

**1.1.10.1.90 Zulage für die Rauchdichtigkeit der Jalousieklappen zum Gerät L0200**
Zulage für die Rauchdichtigkeit der Jalousieklappen zum Gerät L0200
Ausführung, Qualität und Nachweis gemäß Leittext 01.430.LT.33 in Abschnitt A.
Der Leittext hat Vorrang vor allen Kurzangaben.
Gehäuse-Leckluftstrom gemäß DIN EN 1751, Klasse C. Leckluftstrom bei geschlossener Klappe bei einer Druckdifferenz von 40 Pa höchstens 200 m³/h je Quadratmeter.
Menge: 2,000 St
DIN 276-2018 / IBP: 433
Bauabschnitte / Kostenträger: 433

**1.1.10.1.100 Werksprüfung der Geräte zum Gerät L0200**
Werksprüfung der Geräte zum Gerät L0200
Ausführung, Qualität und Nachweis gemäß Leittext 01.430.LT.34 in Abschnitt A.
Der Leittext hat Vorrang vor allen Kurzangaben.
Vor Auslieferung der Geräte sind eine Funktions- und Qualitätsprüfung im Herstellerwerk vorzunehmen. Dazu gehören die Messungen der Ventilatorsysteme je Luftstrang, insbesondere Luftvolumenstrom, Leistungsaufnahme und Schallpegel.
Menge: 2,000 St
DIN 276-2018 / IBP: 433
Bauabschnitte / Kostenträger: 433

**1.1.10.1.110 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 2,000 St

**1.1.10.1.120 Schutz der Gerätekuben nach erfolgter Montage mit Folie und Resopal- oder Holzfaserplatten gegen mechanische Beschädigungen durch Folgegewerke wie Schweißarbeiten, Montagen etc.. Inkl. Entfernung und Entsorgung dieses Schutzes vor der Erstinbetriebnahme.**
Menge: 2,000 St
DIN 276-2018 / IBP: 433
Bauabschnitte / Kostenträger: 433

**1.1.10.1.130 Reinigung Lüftungsgeräte**
Reinigung Lüftungsgeräte
Vor der Inbetriebnahme sind die Lüftungsgeräte innen und außen einer gründlichen Nass-Reinigung zu unterziehen.
Die Reinigungsleistung ist von der örtlichen Bauüberwachung abzunehmen und im Bautagebuch zu dokumentieren.

Kalkulationsbasis
Sind die im Leistungsverzeichnis im Titel "Zuluftgeräte"
beschriebenen RLT-Anlagen: L0200-ZUL-U1-E5 unten
Menge: 2,000 St
DIN 276-2018 / IBP: 431
Bauabschnitte / Kostenträger: 433

**1.1.10.1.140 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 2,000 St
DIN 276-2018 / IBP: 431
Bauabschnitte / Kostenträger: 433

**1.1.10.1.150 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 2,000 St
DIN 276-2018 / IBP: 431
Bauabschnitte / Kostenträger: 433

**1.1.10.1.160 Inbetriebsetzung zum Gerät L0200**
Inbetriebsetzung zum Gerät L0200
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 2,000 St
DIN 276-2018 / IBP: 433
Bauabschnitte / Kostenträger: 433

###### 1.1.10.2 SO2_L0201_ZUL-E1

*Hinweis: Leitbeschreibung RLT Gerät zum Gerät L0201*
Leitbeschreibung RLT Gerät zum Gerät L0201
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0201 (T2, ohne Vergütung)*
Pflichtangaben des Bieters zum Gerät L0201 (T2, ohne Vergütung)
SFP_Angebot nach DIN EN 16798-3 als Anlagenwert, Φ_Angebot nach DIN EN 13053, elektrische Gesamtanschlussleistung sowie Fabrikat und Typ zur Identifikation.
Nachweis durch Herstellerdatenblatt und Eurovent-Zertifikat oder gleichwertig. Fehlende Angaben werden mit den Referenzwerten gewertet.

**1.1.10.2.10 Zuluft L0201, 9100 m³/h, SFP 1306**
SO2 · L0201 · SO2_L0201_ZUL-E1
Bauwerk SO2 · GA-Nr. L0201 · Kategorie Nachbehandlung · Luftart Zuluft · Aufstellungsort Somatik 2 / E2 · Raum-Nr. — · Raumbezeichnung Lüftungszentrale.
Geometrie und Bemessung: Anrechenbarer Volumenstrom 9100 m³/h [U]; Gerätemaße B×H 1.365 × 1.365 m; Baulänge 5695 mm; Anströmquerschnitt 1.86 m²; Anströmgeschwindigkeit 1.36 m/s; 1 Ventilatoreinheiten mit ebenso vielen Frequenzumrichtern [B].
Anströmgeschwindigkeits-Wächter [B] (Wirtschaftlichkeitsoptimum der WRG nach anerkannten fachtechnischen Regeln): zulässiges Band 0.8 bis 2.48 m/s (untere Grenze: Wirtschaftlichkeitsoptimum fest; obere Grenze: SFP-Klasse 3 = 1.250 W/(m³/s) nach DIN EN 16798-3, aus dem Gesamtdruckverlust dieser Anlage hergeleitet) — die Anströmgeschwindigkeit dieser Anlage liegt innerhalb des Bandes.
Druckverlust und Leistung: Druckverlust Gerät intern 296 Pa [B]; Druckverlust Kanalnetz 600 Pa [U]; Druckverlust gesamt 896 Pa [B]; elektrische Ventilatorleistung 3.3 kW [B]; SFP-Einzelwert der Anlage 1306 W/(m³/s) [B].
Medien und Anschlussleistungen: Schalldämpfer, Ventilator mit Frequenzumrichter, Schalldämpfer, Nacherhitzer, Filter ePM1 hoch (2. Stufe) [B]; Gewicht 2515 kg [B].
Komponentenkette in Luftrichtung: Schalldämpfer · Ventilator · Schalldämpfer · Nacherhitzer · Filter ePM1 hoch.
Netzparameter Heizung [U]: Niedertemperatur 40/25 °C, betriebsoptimiert bis 45/30 °C, Spreizung höchstens 15 K, Registerauslegung auf 40/25 °C.
Der Druckverlust im Gerät ist der auf den Bemessungsvolumenstrom skalierte Nennwert; die elektrische Leistung folgt aus q_v mal Gesamtdruckverlust geteilt durch den Systemwirkungsgrad.
Geräteschematischer Aufbau (Prinzipdarstellung, nicht maßstäblich): Schalldämpfer → Ventilator mit Frequenzumrichter → Schalldämpfer → Nacherhitzer → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 2 bis 3 thermodynamische Luftbehandlungen eingeordnet [B].
01 Ansaugkammer mit Jalousieklappe, Ausführung gemäß Leittext 01.430.LT.07
Volumenstrom 9100 m³/h; Klappenleckage Klasse 4, Rahmen Klasse B nach DIN EN 1751; Wetterschutzgitter Anströmgeschwindigkeit höchstens 2,0 m/s.
06 Nacherhitzerkammer (Entfeuchtungsbetrieb), Ausführung gemäß Leittext 01.430.LT.10
Volumenstrom 9100 m³/h; Medium PWW 40/25 °C NT [U], Spreizung höchstens 15 K; RUNDROHRregister, Lamellenabstand mindestens 2,0 mm. Ovalrohr ist bei den kleinen Leistungen von Vor- und Nacherhitzern nicht geeignet und nicht gefordert; Ovalrohr bleibt Kühler- und WRG-Registern vorbehalten. Ausführung im Übrigen wie Vorerhitzer.
10 Schalldämpferteil, Ausführung gemäß Leittext 01.430.LT.14
Volumenstrom 9100 m³/h; Kulissenstärke 240 mm (Kulissen unter 240 mm sind akustisch nicht geeignet), Kulissenspalt aus der Berechnung, Kulissen wartungsseitig ausziehbar. Zwei Stück je Luftseite, unmittelbar saug- und druckseitig am Ventilator. Berechnete Einfügungsdämpfung je Oktavband (63/125/250/500/1000/2000/4000/8000 Hz) [B]: 7/18/37/45/46/45/43/31 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 9100 m³/h; freilaufendes Rad mit Frequenzumrichter; Drehzahlreserve mindestens 10 %; Volumenstrommessung an der Einlaufdüse mit einer Abweichung von höchstens ±3 %. Berechneter Schallleistungspegel des Ventilators 85.1 dB [B] — LINEAR, nicht A-bewertet — nach dem Näherungsverfahren für Radialventilatoren L_WV = L_WSM + 10·lg(q_v) + 20·lg(Δp_t) mit L_WSM = 24 dB (Hochleistungs-Radialventilator rückwärtsgekrümmt im Wirkungsgradoptimum; am Herstellernachweis kalibriert). Nach Gehäusedämmung verbleiben rechnerisch 62.1 dB [B]; die Gehäusedämmung je Oktavband (63/125/250/500/1000/2000/4000/8000 Hz) beträgt 9/11/20/22/23/27/35/40 dB [A]. Der Bieter weist seine tatsächlichen Werte je Oktavband nach Herstellerangabe nach, getrennt für Ventilator und Ventilatorkammer nach Gehäusedämmung.
09 Filterkammer (2. Filterstufe), Ausführung gemäß Leittext 01.430.LT.16
Volumenstrom 9100 m³/h; Filterendwiderstand 200 Pa.
12 Ausblaskammer mit Jalousieklappe, Ausführung gemäß Leittext 01.430.LT.17
Volumenstrom 9100 m³/h; Klappen wie Ansaugkammer.
13 Beleuchtung und Schaugläser, Ausführung gemäß Leittext 01.430.LT.19
Volumenstrom 9100 m³/h; Beleuchtungseinheiten und Schaugläser in allen Wartungs- und Funktionskammern.
14 Baumuster- und Werksprüfung, Ausführung gemäß Leittext 01.430.LT.21
Volumenstrom 9100 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

*Hinweis: Geräteskizze:*
Geräteskizze:

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
**1.1.10.2.20 Gerätegrundrahmen zum Gerät L0201**
Gerätegrundrahmen zum Gerät L0201
Ausführung, Qualität und Nachweis gemäß Leittext 01.430.LT.02 in Abschnitt A.
Der Leittext hat Vorrang vor allen Kurzangaben.
Grundrahmen als Fundament für RLT-Geräte und zur Vermeidung von Körperschallübertragung durch den Fußboden.
Menge: 1,000 St
DIN 276-2018 / IBP: 433
Bauabschnitte / Kostenträger: 433

**1.1.10.2.30 Schwingungsisolierung als Unterlage zum Gerät L0201**
*** Leitbeschreibung
Schwingungsisolierung als Unterlage zum Gerät L0201
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0201*
Schwingungsisolierung (Gummi) zum Gerät L0201
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.10.2.40 Entwässerung für Tropfwasser / Reinigungsstutzen (DN 40)**
Entwässerung für Tropfwasser / Reinigungsstutzen (DN 40)
Ausführung, Qualität und Nachweis gemäß Leittext 01.430.LT.28 in Abschnitt A.
Der Leittext hat Vorrang vor allen Kurzangaben.
Bestehend aus Entwässerungsleitungen aus Kunststoff-HT-Rohr DN 40, einschließlich 50 % Form- und Verbindungsstücke und Befestigungsmaterial (Schellen, Schrauben, Dübel). Anschluss an Sondersiphon DN 40.
Menge: 15,000 M
DIN 276-2018 / IBP: 433
Bauabschnitte / Kostenträger: 433

**1.1.10.2.50 Sondersiphon (für RLT-Gerät Druckseite)**
Sondersiphon (für RLT-Gerät Druckseite)
Ausführung, Qualität und Nachweis gemäß Leittext 01.430.LT.30 in Abschnitt A.
Der Leittext hat Vorrang vor allen Kurzangaben.
Füllbarer Siphon zur Entwässerung von RLT-Geräten im Bereich der Kühler, Befeuchter oder anderer Nassbereiche mit Überdruck gegenüber der Umgebung.
Variable Ablaufanordnung und veränderliche Einbauhöhe, Schraubdeckel zur Füllung und zu Revisionszwecken.
Menge: 1,000 St
DIN 276-2018 / IBP: 433
Bauabschnitte / Kostenträger: 433

**1.1.10.2.60 Sondersiphon (für RLT-Gerät Saugseite)**
Sondersiphon (für RLT-Gerät Saugseite)
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.10.2.70 Zulage für die Rauchdichtigkeit der Jalousieklappen zum Gerät L0201**
Zulage für die Rauchdichtigkeit der Jalousieklappen zum Gerät L0201
Ausführung, Qualität und Nachweis gemäß Leittext 01.430.LT.33 in Abschnitt A.
Der Leittext hat Vorrang vor allen Kurzangaben.
Gehäuse-Leckluftstrom gemäß DIN EN 1751, Klasse C. Leckluftstrom bei geschlossener Klappe bei einer Druckdifferenz von 40 Pa höchstens 200 m³/h je Quadratmeter.
Menge: 1,000 St
DIN 276-2018 / IBP: 433
Bauabschnitte / Kostenträger: 433

**1.1.10.2.80 Werksprüfung der Geräte zum Gerät L0201**
Werksprüfung der Geräte zum Gerät L0201
Ausführung, Qualität und Nachweis gemäß Leittext 01.430.LT.34 in Abschnitt A.
Der Leittext hat Vorrang vor allen Kurzangaben.
Vor Auslieferung der Geräte sind eine Funktions- und Qualitätsprüfung im Herstellerwerk vorzunehmen. Dazu gehören die Messungen der Ventilatorsysteme je Luftstrang, insbesondere Luftvolumenstrom, Leistungsaufnahme und Schallpegel.
Menge: 1,000 St
DIN 276-2018 / IBP: 433
Bauabschnitte / Kostenträger: 433

**1.1.10.2.90 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.10.2.100 Schutz der Gerätekuben nach erfolgter Montage mit Folie und Resopal- oder Holzfaserplatten gegen mechanische Beschädigungen durch Folgegewerke wie Schweißarbeiten, Montagen etc.. Inkl. Entfernung und Entsorgung dieses Schutzes vor der Erstinbetriebnahme.**
Menge: 1,000 St
DIN 276-2018 / IBP: 433
Bauabschnitte / Kostenträger: 433

**1.1.10.2.110 Reinigung Lüftungsgeräte**
Reinigung Lüftungsgeräte
Vor der Inbetriebnahme sind die Lüftungsgeräte innen und außen einer gründlichen Nass-Reinigung zu unterziehen.
Die Reinigungsleistung ist von der örtlichen Bauüberwachung abzunehmen und im Bautagebuch zu dokumentieren.

Kalkulationsbasis
Sind die im Leistungsverzeichnis im Titel "Zuluftgeräte"
beschriebenen RLT-Anlagen: L0201-ZUL-E1
Menge: 1,000 St
DIN 276-2018 / IBP: 431
Bauabschnitte / Kostenträger: 433

**1.1.10.2.120 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 431
Bauabschnitte / Kostenträger: 433

**1.1.10.2.130 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 431
Bauabschnitte / Kostenträger: 433

**1.1.10.2.140 Inbetriebsetzung zum Gerät L0201**
Inbetriebsetzung zum Gerät L0201
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.10.3 SO2_L0202_ZUL-E1

*Hinweis: Leitbeschreibung RLT Gerät zum Gerät L0202*
Leitbeschreibung RLT Gerät zum Gerät L0202
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0202 (T2, ohne Vergütung)*
Pflichtangaben des Bieters zum Gerät L0202 (T2, ohne Vergütung)
SFP_Angebot nach DIN EN 16798-3 als Anlagenwert, Φ_Angebot nach DIN EN 13053, elektrische Gesamtanschlussleistung sowie Fabrikat und Typ zur Identifikation.
Nachweis durch Herstellerdatenblatt und Eurovent-Zertifikat oder gleichwertig. Fehlende Angaben werden mit den Referenzwerten gewertet.

**1.1.10.3.10 Zuluft L0202, 9000 m³/h, SFP 1328**
SO2 · L0202 · SO2_L0202_ZUL-E2
Bauwerk SO2 · GA-Nr. L0202 · Kategorie Nachbehandlung · Luftart Zuluft · Aufstellungsort Somatik 2 / E2 · Raum-Nr. — · Raumbezeichnung Lüftungszentrale.
Geometrie und Bemessung: Anrechenbarer Volumenstrom 9000 m³/h [U]; Gerätemaße B×H 1.365 × 1.365 m; Baulänge 5695 mm; Anströmquerschnitt 1.86 m²; Anströmgeschwindigkeit 1.34 m/s; 1 Ventilatoreinheiten mit ebenso vielen Frequenzumrichtern [B].
Anströmgeschwindigkeits-Wächter [B] (Wirtschaftlichkeitsoptimum der WRG nach anerkannten fachtechnischen Regeln): zulässiges Band 0.8 bis 2.37 m/s (untere Grenze: Wirtschaftlichkeitsoptimum fest; obere Grenze: SFP-Klasse 3 = 1.250 W/(m³/s) nach DIN EN 16798-3, aus dem Gesamtdruckverlust dieser Anlage hergeleitet) — die Anströmgeschwindigkeit dieser Anlage liegt innerhalb des Bandes.
Druckverlust und Leistung: Druckverlust Gerät intern 311 Pa [B]; Druckverlust Kanalnetz 600 Pa [U]; Druckverlust gesamt 911 Pa [B]; elektrische Ventilatorleistung 3.32 kW [B]; SFP-Einzelwert der Anlage 1328 W/(m³/s) [B].
Medien und Anschlussleistungen: Schalldämpfer, Ventilator mit Frequenzumrichter, Schalldämpfer, Nacherhitzer, Filter ePM1 hoch (2. Stufe) [B]; Gewicht 2530 kg [B].
Komponentenkette in Luftrichtung: Schalldämpfer · Ventilator · Schalldämpfer · Nacherhitzer · Filter ePM1 hoch.
Netzparameter Heizung [U]: Niedertemperatur 40/25 °C, betriebsoptimiert bis 45/30 °C, Spreizung höchstens 15 K, Registerauslegung auf 40/25 °C.
Der Druckverlust im Gerät ist der auf den Bemessungsvolumenstrom skalierte Nennwert; die elektrische Leistung folgt aus q_v mal Gesamtdruckverlust geteilt durch den Systemwirkungsgrad.
Geräteschematischer Aufbau (Prinzipdarstellung, nicht maßstäblich): Schalldämpfer → Ventilator mit Frequenzumrichter → Schalldämpfer → Nacherhitzer → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 2 bis 3 thermodynamische Luftbehandlungen eingeordnet [B].
01 Ansaugkammer mit Jalousieklappe, Ausführung gemäß Leittext 01.430.LT.07
Volumenstrom 9000 m³/h; Klappenleckage Klasse 4, Rahmen Klasse B nach DIN EN 1751; Wetterschutzgitter Anströmgeschwindigkeit höchstens 2,0 m/s.
06 Nacherhitzerkammer (Entfeuchtungsbetrieb), Ausführung gemäß Leittext 01.430.LT.10
Volumenstrom 9000 m³/h; Medium PWW 40/25 °C NT [U], Spreizung höchstens 15 K; RUNDROHRregister, Lamellenabstand mindestens 2,0 mm. Ovalrohr ist bei den kleinen Leistungen von Vor- und Nacherhitzern nicht geeignet und nicht gefordert; Ovalrohr bleibt Kühler- und WRG-Registern vorbehalten. Ausführung im Übrigen wie Vorerhitzer.
10 Schalldämpferteil, Ausführung gemäß Leittext 01.430.LT.14
Volumenstrom 9000 m³/h; Kulissenstärke 240 mm (Kulissen unter 240 mm sind akustisch nicht geeignet), Kulissenspalt aus der Berechnung, Kulissen wartungsseitig ausziehbar. Zwei Stück je Luftseite, unmittelbar saug- und druckseitig am Ventilator. Berechnete Einfügungsdämpfung je Oktavband (63/125/250/500/1000/2000/4000/8000 Hz) [B]: 7/18/37/45/46/45/43/31 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 9000 m³/h; freilaufendes Rad mit Frequenzumrichter; Drehzahlreserve mindestens 10 %; Volumenstrommessung an der Einlaufdüse mit einer Abweichung von höchstens ±3 %. Berechneter Schallleistungspegel des Ventilators 85.2 dB [B] — LINEAR, nicht A-bewertet — nach dem Näherungsverfahren für Radialventilatoren L_WV = L_WSM + 10·lg(q_v) + 20·lg(Δp_t) mit L_WSM = 24 dB (Hochleistungs-Radialventilator rückwärtsgekrümmt im Wirkungsgradoptimum; am Herstellernachweis kalibriert). Nach Gehäusedämmung verbleiben rechnerisch 62.2 dB [B]; die Gehäusedämmung je Oktavband (63/125/250/500/1000/2000/4000/8000 Hz) beträgt 9/11/20/22/23/27/35/40 dB [A]. Der Bieter weist seine tatsächlichen Werte je Oktavband nach Herstellerangabe nach, getrennt für Ventilator und Ventilatorkammer nach Gehäusedämmung.
09 Filterkammer (2. Filterstufe), Ausführung gemäß Leittext 01.430.LT.16
Volumenstrom 9000 m³/h; Filterendwiderstand 200 Pa.
12 Ausblaskammer mit Jalousieklappe, Ausführung gemäß Leittext 01.430.LT.17
Volumenstrom 9000 m³/h; Klappen wie Ansaugkammer.
13 Beleuchtung und Schaugläser, Ausführung gemäß Leittext 01.430.LT.19
Volumenstrom 9000 m³/h; Beleuchtungseinheiten und Schaugläser in allen Wartungs- und Funktionskammern.
14 Baumuster- und Werksprüfung, Ausführung gemäß Leittext 01.430.LT.21
Volumenstrom 9000 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

*Hinweis: Geräteskizze:*
Geräteskizze:

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
**1.1.10.3.20 Gerätegrundrahmen zum Gerät L0202**
Gerätegrundrahmen zum Gerät L0202
Ausführung, Qualität und Nachweis gemäß Leittext 01.430.LT.02 in Abschnitt A.
Der Leittext hat Vorrang vor allen Kurzangaben.
Grundrahmen als Fundament für RLT-Geräte und zur Vermeidung von Körperschallübertragung durch den Fußboden.
Menge: 1,000 St
DIN 276-2018 / IBP: 433
Bauabschnitte / Kostenträger: 433

**1.1.10.3.30 Schwingungsisolierung als Unterlage zum Gerät L0202**
*** Leitbeschreibung
Schwingungsisolierung als Unterlage zum Gerät L0202
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0202*
Schwingungsisolierung (Gummi) zum Gerät L0202
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.10.3.40 Entwässerung für Tropfwasser / Reinigungsstutzen (DN 40)**
Entwässerung für Tropfwasser / Reinigungsstutzen (DN 40)
Ausführung, Qualität und Nachweis gemäß Leittext 01.430.LT.28 in Abschnitt A.
Der Leittext hat Vorrang vor allen Kurzangaben.
Bestehend aus Entwässerungsleitungen aus Kunststoff-HT-Rohr DN 40, einschließlich 50 % Form- und Verbindungsstücke und Befestigungsmaterial (Schellen, Schrauben, Dübel). Anschluss an Sondersiphon DN 40.
Menge: 15,000 M
DIN 276-2018 / IBP: 433
Bauabschnitte / Kostenträger: 433

**1.1.10.3.50 Sondersiphon (für RLT-Gerät Druckseite)**
Sondersiphon (für RLT-Gerät Druckseite)
Ausführung, Qualität und Nachweis gemäß Leittext 01.430.LT.30 in Abschnitt A.
Der Leittext hat Vorrang vor allen Kurzangaben.
Füllbarer Siphon zur Entwässerung von RLT-Geräten im Bereich der Kühler, Befeuchter oder anderer Nassbereiche mit Überdruck gegenüber der Umgebung.
Variable Ablaufanordnung und veränderliche Einbauhöhe, Schraubdeckel zur Füllung und zu Revisionszwecken.
Menge: 1,000 St
DIN 276-2018 / IBP: 433
Bauabschnitte / Kostenträger: 433

**1.1.10.3.60 Sondersiphon (für RLT-Gerät Saugseite)**
Sondersiphon (für RLT-Gerät Saugseite)
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.10.3.70 Zulage für die Rauchdichtigkeit der Jalousieklappen zum Gerät L0202**
Zulage für die Rauchdichtigkeit der Jalousieklappen zum Gerät L0202
Ausführung, Qualität und Nachweis gemäß Leittext 01.430.LT.33 in Abschnitt A.
Der Leittext hat Vorrang vor allen Kurzangaben.
Gehäuse-Leckluftstrom gemäß DIN EN 1751, Klasse C. Leckluftstrom bei geschlossener Klappe bei einer Druckdifferenz von 40 Pa höchstens 200 m³/h je Quadratmeter.
Menge: 1,000 St
DIN 276-2018 / IBP: 433
Bauabschnitte / Kostenträger: 433

**1.1.10.3.80 Werksprüfung der Geräte zum Gerät L0202**
Werksprüfung der Geräte zum Gerät L0202
Ausführung, Qualität und Nachweis gemäß Leittext 01.430.LT.34 in Abschnitt A.
Der Leittext hat Vorrang vor allen Kurzangaben.
Vor Auslieferung der Geräte sind eine Funktions- und Qualitätsprüfung im Herstellerwerk vorzunehmen. Dazu gehören die Messungen der Ventilatorsysteme je Luftstrang, insbesondere Luftvolumenstrom, Leistungsaufnahme und Schallpegel.
Menge: 1,000 St
DIN 276-2018 / IBP: 433
Bauabschnitte / Kostenträger: 433

**1.1.10.3.90 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.10.3.100 Schutz der Gerätekuben nach erfolgter Montage mit Folie und Resopal- oder Holzfaserplatten gegen mechanische Beschädigungen durch Folgegewerke wie Schweißarbeiten, Montagen etc.. Inkl. Entfernung und Entsorgung dieses Schutzes vor der Erstinbetriebnahme.**
Menge: 1,000 St
DIN 276-2018 / IBP: 433
Bauabschnitte / Kostenträger: 433

**1.1.10.3.110 Reinigung Lüftungsgeräte**
Reinigung Lüftungsgeräte
Vor der Inbetriebnahme sind die Lüftungsgeräte innen und außen einer gründlichen Nass-Reinigung zu unterziehen.
Die Reinigungsleistung ist von der örtlichen Bauüberwachung abzunehmen und im Bautagebuch zu dokumentieren.

Kalkulationsbasis
Sind die im Leistungsverzeichnis im Titel "Zuluftgeräte"
beschriebenen RLT-Anlagen: L0202-ZUL-E1
Menge: 1,000 St
DIN 276-2018 / IBP: 431
Bauabschnitte / Kostenträger: 433

**1.1.10.3.120 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 431
Bauabschnitte / Kostenträger: 433

**1.1.10.3.130 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 431
Bauabschnitte / Kostenträger: 433

**1.1.10.3.140 Inbetriebsetzung zum Gerät L0202**
Inbetriebsetzung zum Gerät L0202
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.10.4 SO2_L0203_ZUL-E0

*Hinweis: Leitbeschreibung RLT Gerät zum Gerät L0203*
Leitbeschreibung RLT Gerät zum Gerät L0203
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0203 (T2, ohne Vergütung)*
Pflichtangaben des Bieters zum Gerät L0203 (T2, ohne Vergütung)
SFP_Angebot nach DIN EN 16798-3 als Anlagenwert, Φ_Angebot nach DIN EN 13053, elektrische Gesamtanschlussleistung sowie Fabrikat und Typ zur Identifikation.
Nachweis durch Herstellerdatenblatt und Eurovent-Zertifikat oder gleichwertig. Fehlende Angaben werden mit den Referenzwerten gewertet.

**1.1.10.4.10 Zuluft L0203, 9700 m³/h, SFP 1487**
SO2 · L0203 · SO2_L0203_ZUL-E0
Bauwerk SO2 · GA-Nr. L0203 · Kategorie Nachbehandlung · Luftart Zuluft · Aufstellungsort Somatik 2 / E2 · Raum-Nr. — · Raumbezeichnung Lüftungszentrale.
Geometrie und Bemessung: Anrechenbarer Volumenstrom 9700 m³/h [U]; Gerätemaße B×H 1.365 × 1.365 m; Baulänge 6355 mm; Anströmquerschnitt 1.86 m²; Anströmgeschwindigkeit 1.45 m/s; 1 Ventilatoreinheiten mit ebenso vielen Frequenzumrichtern [B].
Anströmgeschwindigkeits-Wächter [B] (Wirtschaftlichkeitsoptimum der WRG nach anerkannten fachtechnischen Regeln): zulässiges Band 0.8 bis 2.13 m/s (untere Grenze: Wirtschaftlichkeitsoptimum fest; obere Grenze: SFP-Klasse 3 = 1.250 W/(m³/s) nach DIN EN 16798-3, aus dem Gesamtdruckverlust dieser Anlage hergeleitet) — die Anströmgeschwindigkeit dieser Anlage liegt innerhalb des Bandes.
Druckverlust und Leistung: Druckverlust Gerät intern 420 Pa [B]; Druckverlust Kanalnetz 600 Pa [U]; Druckverlust gesamt 1020 Pa [B]; elektrische Ventilatorleistung 4.01 kW [B]; SFP-Einzelwert der Anlage 1487 W/(m³/s) [B].
Medien und Anschlussleistungen: Schalldämpfer, Ventilator mit Frequenzumrichter, Schalldämpfer, Kühler, Nacherhitzer, Filter ePM1 hoch (2. Stufe) [B]; Gewicht 2984 kg [B].
Komponentenkette in Luftrichtung: Schalldämpfer · Ventilator · Schalldämpfer · Kühler · Nacherhitzer · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Schalldämpfer → Ventilator mit Frequenzumrichter → Schalldämpfer → Kühler → Nacherhitzer → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 2 bis 3 thermodynamische Luftbehandlungen eingeordnet [B].
01 Ansaugkammer mit Jalousieklappe, Ausführung gemäß Leittext 01.430.LT.07
Volumenstrom 9700 m³/h; Klappenleckage Klasse 4, Rahmen Klasse B nach DIN EN 1751; Wetterschutzgitter Anströmgeschwindigkeit höchstens 2,0 m/s.
05 Kühlerkammer, Ausführung gemäß Leittext 01.430.LT.11
Volumenstrom 9700 m³/h; Medium PKW 6/12 °C [U]; Lamellenabstand mindestens 2,5 mm, epoxydbeschichtet; Kondensatwanne 1.4301, verlängert für die Nachrüstbarkeit eines Tropfenabscheiders.
06 Nacherhitzerkammer (Entfeuchtungsbetrieb), Ausführung gemäß Leittext 01.430.LT.10
Volumenstrom 9700 m³/h; Medium PWW 40/25 °C NT [U], Spreizung höchstens 15 K; RUNDROHRregister, Lamellenabstand mindestens 2,0 mm. Ovalrohr ist bei den kleinen Leistungen von Vor- und Nacherhitzern nicht geeignet und nicht gefordert; Ovalrohr bleibt Kühler- und WRG-Registern vorbehalten. Ausführung im Übrigen wie Vorerhitzer.
10 Schalldämpferteil, Ausführung gemäß Leittext 01.430.LT.14
Volumenstrom 9700 m³/h; Kulissenstärke 240 mm (Kulissen unter 240 mm sind akustisch nicht geeignet), Kulissenspalt aus der Berechnung, Kulissen wartungsseitig ausziehbar. Zwei Stück je Luftseite, unmittelbar saug- und druckseitig am Ventilator. Berechnete Einfügungsdämpfung je Oktavband (63/125/250/500/1000/2000/4000/8000 Hz) [B]: 7/18/37/45/46/45/43/31 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 9700 m³/h; freilaufendes Rad mit Frequenzumrichter; Drehzahlreserve mindestens 10 %; Volumenstrommessung an der Einlaufdüse mit einer Abweichung von höchstens ±3 %. Berechneter Schallleistungspegel des Ventilators 86.5 dB [B] — LINEAR, nicht A-bewertet — nach dem Näherungsverfahren für Radialventilatoren L_WV = L_WSM + 10·lg(q_v) + 20·lg(Δp_t) mit L_WSM = 24 dB (Hochleistungs-Radialventilator rückwärtsgekrümmt im Wirkungsgradoptimum; am Herstellernachweis kalibriert). Nach Gehäusedämmung verbleiben rechnerisch 63.5 dB [B]; die Gehäusedämmung je Oktavband (63/125/250/500/1000/2000/4000/8000 Hz) beträgt 9/11/20/22/23/27/35/40 dB [A]. Der Bieter weist seine tatsächlichen Werte je Oktavband nach Herstellerangabe nach, getrennt für Ventilator und Ventilatorkammer nach Gehäusedämmung.
09 Filterkammer (2. Filterstufe), Ausführung gemäß Leittext 01.430.LT.16
Volumenstrom 9700 m³/h; Filterendwiderstand 200 Pa.
12 Ausblaskammer mit Jalousieklappe, Ausführung gemäß Leittext 01.430.LT.17
Volumenstrom 9700 m³/h; Klappen wie Ansaugkammer.
13 Beleuchtung und Schaugläser, Ausführung gemäß Leittext 01.430.LT.19
Volumenstrom 9700 m³/h; Beleuchtungseinheiten und Schaugläser in allen Wartungs- und Funktionskammern.
14 Baumuster- und Werksprüfung, Ausführung gemäß Leittext 01.430.LT.21
Volumenstrom 9700 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

*Hinweis: Geräteskizze:*
Geräteskizze:

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
**1.1.10.4.20 Gerätegrundrahmen zum Gerät L0203**
Gerätegrundrahmen zum Gerät L0203
Ausführung, Qualität und Nachweis gemäß Leittext 01.430.LT.02 in Abschnitt A.
Der Leittext hat Vorrang vor allen Kurzangaben.
Grundrahmen als Fundament für RLT-Geräte und zur Vermeidung von Körperschallübertragung durch den Fußboden.
Menge: 1,000 St
DIN 276-2018 / IBP: 433
Bauabschnitte / Kostenträger: 433

**1.1.10.4.30 Schwingungsisolierung als Unterlage zum Gerät L0203**
*** Leitbeschreibung
Schwingungsisolierung als Unterlage zum Gerät L0203
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0203*
Schwingungsisolierung (Gummi) zum Gerät L0203
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.10.4.40 Entwässerung für Tropfwasser / Reinigungsstutzen (DN 40) zum Gerät L02**
Entwässerung für Tropfwasser / Reinigungsstutzen (DN 40) zum Gerät L0203
Ausführung, Qualität und Nachweis gemäß Leittext 01.430.LT.28 in Abschnitt A.
Der Leittext hat Vorrang vor allen Kurzangaben.
Bestehend aus Entwässerungsleitungen aus Kunststoff-HT-Rohr DN 40, einschließlich 50 % Form- und Verbindungsstücke und Befestigungsmaterial (Schellen, Schrauben, Dübel). Anschluss an Sondersiphon DN 40.
Menge: 15,000 M
DIN 276-2018 / IBP: 433
Bauabschnitte / Kostenträger: 433

**1.1.10.4.50 Sondersiphon (für RLT-Gerät Druckseite) zum Gerät L0203**
Sondersiphon (für RLT-Gerät Druckseite) zum Gerät L0203
Ausführung, Qualität und Nachweis gemäß Leittext 01.430.LT.30 in Abschnitt A.
Der Leittext hat Vorrang vor allen Kurzangaben.
Füllbarer Siphon zur Entwässerung von RLT-Geräten im Bereich der Kühler, Befeuchter oder anderer Nassbereiche mit Überdruck gegenüber der Umgebung.
Variable Ablaufanordnung und veränderliche Einbauhöhe, Schraubdeckel zur Füllung und zu Revisionszwecken.
Menge: 1,000 St
DIN 276-2018 / IBP: 433
Bauabschnitte / Kostenträger: 433

**1.1.10.4.60 Sondersiphon (für RLT-Gerät Saugseite) zum Gerät L0203**
Sondersiphon (für RLT-Gerät Saugseite) zum Gerät L0203
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.10.4.70 Zulage für die Rauchdichtigkeit der Jalousieklappen zum Gerät L0203**
Zulage für die Rauchdichtigkeit der Jalousieklappen zum Gerät L0203
Ausführung, Qualität und Nachweis gemäß Leittext 01.430.LT.33 in Abschnitt A.
Der Leittext hat Vorrang vor allen Kurzangaben.
Gehäuse-Leckluftstrom gemäß DIN EN 1751, Klasse C. Leckluftstrom bei geschlossener Klappe bei einer Druckdifferenz von 40 Pa höchstens 200 m³/h je Quadratmeter.
Menge: 1,000 St
DIN 276-2018 / IBP: 433
Bauabschnitte / Kostenträger: 433

**1.1.10.4.80 Werksprüfung der Geräte zum Gerät L0203**
Werksprüfung der Geräte zum Gerät L0203
Ausführung, Qualität und Nachweis gemäß Leittext 01.430.LT.34 in Abschnitt A.
Der Leittext hat Vorrang vor allen Kurzangaben.
Vor Auslieferung der Geräte sind eine Funktions- und Qualitätsprüfung im Herstellerwerk vorzunehmen. Dazu gehören die Messungen der Ventilatorsysteme je Luftstrang, insbesondere Luftvolumenstrom, Leistungsaufnahme und Schallpegel.
Menge: 1,000 St
DIN 276-2018 / IBP: 433
Bauabschnitte / Kostenträger: 433

**1.1.10.4.90 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.10.4.100 Schutz der Gerätekuben nach erfolgter Montage mit Folie und Resopal- oder Holzfaserplatten gegen mechanische Beschädigungen durch Folgegewerke wie Schweißarbeiten, Montagen etc.. Inkl. Entfernung und Entsorgung dieses Schutzes vor der Erstinbetriebnahme.**
Menge: 1,000 St
DIN 276-2018 / IBP: 433
Bauabschnitte / Kostenträger: 433

**1.1.10.4.110 Reinigung Lüftungsgeräte**
Reinigung Lüftungsgeräte
Vor der Inbetriebnahme sind die Lüftungsgeräte innen und außen einer gründlichen Nass-Reinigung zu unterziehen.
Die Reinigungsleistung ist von der örtlichen Bauüberwachung abzunehmen und im Bautagebuch zu dokumentieren.

Kalkulationsbasis
Sind die im Leistungsverzeichnis im Titel "Zuluftgeräte"
beschriebenen RLT-Anlagen: L0203_ZUL-E0
Menge: 1,000 St
DIN 276-2018 / IBP: 432
Bauabschnitte / Kostenträger: 433

**1.1.10.4.120 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 432
Bauabschnitte / Kostenträger: 433

**1.1.10.4.130 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 432
Bauabschnitte / Kostenträger: 433

**1.1.10.4.140 Inbetriebsetzung zum Gerät L0203**
Inbetriebsetzung zum Gerät L0203
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.10.5 SO2_L0204_ZUL-E1-Stroke-Unit

*Hinweis: Leitbeschreibung RLT Gerät zum Gerät L0204*
Leitbeschreibung RLT Gerät zum Gerät L0204
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0204 (T2, ohne Vergütung)*
Pflichtangaben des Bieters zum Gerät L0204 (T2, ohne Vergütung)
SFP_Angebot nach DIN EN 16798-3 als Anlagenwert, Φ_Angebot nach DIN EN 13053, elektrische Gesamtanschlussleistung sowie Fabrikat und Typ zur Identifikation.
Nachweis durch Herstellerdatenblatt und Eurovent-Zertifikat oder gleichwertig. Fehlende Angaben werden mit den Referenzwerten gewertet.

**1.1.10.5.10 Zuluft L0204, 6200 m³/h, SFP 1386**
SO2 · L0204 · SO2_L0204_ZUL-E2-Stroke-Unit
Bauwerk SO2 · GA-Nr. L0204 · Kategorie Nachbehandlung · Luftart Zuluft · Aufstellungsort Somatik 2 / E2 · Raum-Nr. — · Raumbezeichnung Lüftungszentrale.
Geometrie und Bemessung: Anrechenbarer Volumenstrom 6200 m³/h [U]; Gerätemaße B×H 1.365 × 1.035 m; Baulänge 6355 mm; Anströmquerschnitt 1.41 m²; Anströmgeschwindigkeit 1.22 m/s; 1 Ventilatoreinheiten mit ebenso vielen Frequenzumrichtern [B].
Anströmgeschwindigkeits-Wächter [B] (Wirtschaftlichkeitsoptimum der WRG nach anerkannten fachtechnischen Regeln): zulässiges Band 0.8 bis 2.0 m/s (untere Grenze: Wirtschaftlichkeitsoptimum fest; obere Grenze: SFP-Klasse 3 = 1.250 W/(m³/s) nach DIN EN 16798-3, aus dem Gesamtdruckverlust dieser Anlage hergeleitet) — die Anströmgeschwindigkeit dieser Anlage liegt innerhalb des Bandes.
Druckverlust und Leistung: Druckverlust Gerät intern 351 Pa [B]; Druckverlust Kanalnetz 600 Pa [U]; Druckverlust gesamt 951 Pa [B]; elektrische Ventilatorleistung 2.39 kW [B]; SFP-Einzelwert der Anlage 1386 W/(m³/s) [B].
Medien und Anschlussleistungen: Schalldämpfer, Ventilator mit Frequenzumrichter, Schalldämpfer, Kühler, Nacherhitzer, Filter ePM1 hoch (2. Stufe) [B]; Gewicht 2680 kg [B].
Komponentenkette in Luftrichtung: Schalldämpfer · Ventilator · Schalldämpfer · Kühler · Nacherhitzer · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Schalldämpfer → Ventilator mit Frequenzumrichter → Schalldämpfer → Kühler → Nacherhitzer → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 2 bis 3 thermodynamische Luftbehandlungen eingeordnet [B].
01 Ansaugkammer mit Jalousieklappe, Ausführung gemäß Leittext 01.430.LT.07
Volumenstrom 6200 m³/h; Klappenleckage Klasse 4, Rahmen Klasse B nach DIN EN 1751; Wetterschutzgitter Anströmgeschwindigkeit höchstens 2,0 m/s.
05 Kühlerkammer, Ausführung gemäß Leittext 01.430.LT.11
Volumenstrom 6200 m³/h; Medium PKW 6/12 °C [U]; Lamellenabstand mindestens 2,5 mm, epoxydbeschichtet; Kondensatwanne 1.4301, verlängert für die Nachrüstbarkeit eines Tropfenabscheiders.
06 Nacherhitzerkammer (Entfeuchtungsbetrieb), Ausführung gemäß Leittext 01.430.LT.10
Volumenstrom 6200 m³/h; Medium PWW 40/25 °C NT [U], Spreizung höchstens 15 K; RUNDROHRregister, Lamellenabstand mindestens 2,0 mm. Ovalrohr ist bei den kleinen Leistungen von Vor- und Nacherhitzern nicht geeignet und nicht gefordert; Ovalrohr bleibt Kühler- und WRG-Registern vorbehalten. Ausführung im Übrigen wie Vorerhitzer.
10 Schalldämpferteil, Ausführung gemäß Leittext 01.430.LT.14
Volumenstrom 6200 m³/h; Kulissenstärke 240 mm (Kulissen unter 240 mm sind akustisch nicht geeignet), Kulissenspalt aus der Berechnung, Kulissen wartungsseitig ausziehbar. Zwei Stück je Luftseite, unmittelbar saug- und druckseitig am Ventilator. Berechnete Einfügungsdämpfung je Oktavband (63/125/250/500/1000/2000/4000/8000 Hz) [B]: 7/18/37/45/46/45/43/31 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 6200 m³/h; freilaufendes Rad mit Frequenzumrichter; Drehzahlreserve mindestens 10 %; Volumenstrommessung an der Einlaufdüse mit einer Abweichung von höchstens ±3 %. Berechneter Schallleistungspegel des Ventilators 83.9 dB [B] — LINEAR, nicht A-bewertet — nach dem Näherungsverfahren für Radialventilatoren L_WV = L_WSM + 10·lg(q_v) + 20·lg(Δp_t) mit L_WSM = 24 dB (Hochleistungs-Radialventilator rückwärtsgekrümmt im Wirkungsgradoptimum; am Herstellernachweis kalibriert). Nach Gehäusedämmung verbleiben rechnerisch 60.9 dB [B]; die Gehäusedämmung je Oktavband (63/125/250/500/1000/2000/4000/8000 Hz) beträgt 9/11/20/22/23/27/35/40 dB [A]. Der Bieter weist seine tatsächlichen Werte je Oktavband nach Herstellerangabe nach, getrennt für Ventilator und Ventilatorkammer nach Gehäusedämmung.
09 Filterkammer (2. Filterstufe), Ausführung gemäß Leittext 01.430.LT.16
Volumenstrom 6200 m³/h; Filterendwiderstand 200 Pa.
12 Ausblaskammer mit Jalousieklappe, Ausführung gemäß Leittext 01.430.LT.17
Volumenstrom 6200 m³/h; Klappen wie Ansaugkammer.
13 Beleuchtung und Schaugläser, Ausführung gemäß Leittext 01.430.LT.19
Volumenstrom 6200 m³/h; Beleuchtungseinheiten und Schaugläser in allen Wartungs- und Funktionskammern.
14 Baumuster- und Werksprüfung, Ausführung gemäß Leittext 01.430.LT.21
Volumenstrom 6200 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

**1.1.10.5.20 E-Dampfbefeuchter (Beistellung) zum Gerät L0204, 11.60 kW / 16.62 l/h P**
SO2 · L0207 · E-Dampfbefeuchter — Beistellung, nicht Lieferumfang Gerätehersteller
Erforderliche Befeuchterleistung 7.12 kW el. [B]; Wasserbedarf Permeat 10.26 l/h [B]. Bemessung bis 30% rel. Feuchte im Winter für die Zuluft, unter Verwendung der Enthalpie aus dem TRY-Datensatz des Projektstandorts (WRG-Tool-Jahressimulation).
Schnittstelle zur Befeuchterkammer des RLT-Geräts gemäß Leittext 01.430.LT.53.
Ausführung, Qualität und Nachweis gemäß Leittext 01.430.LT.58 in Abschnitt A. Der Leittext hat Vorrang vor allen Kurzangaben.
Befeuchterleistung, angeboten (mind. wie gefordert): '....................................................' (kW)

Wasserbedarf Permeat, angeboten: '....................................................' (l/h)

Anschlussnennweite Speisewasser, angeboten: '....................................................' (DN)
Menge: 1,000 St
DIN 276-2018 / IBP: 433
Bauabschnitte / Kostenträger: 433

*Hinweis: Geräteskizze:*
Geräteskizze:

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
**1.1.10.5.30 Gerätegrundrahmen zum Gerät L0204**
Gerätegrundrahmen zum Gerät L0204
Ausführung, Qualität und Nachweis gemäß Leittext 01.430.LT.02 in Abschnitt A.
Der Leittext hat Vorrang vor allen Kurzangaben.
Grundrahmen als Fundament für RLT-Geräte und zur Vermeidung von Körperschallübertragung durch den Fußboden.
Menge: 1,000 St
DIN 276-2018 / IBP: 433
Bauabschnitte / Kostenträger: 433

**1.1.10.5.40 Schwingungsisolierung als Unterlage zum Gerät L0204**
*** Leitbeschreibung
Schwingungsisolierung als Unterlage zum Gerät L0204
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0204*
Schwingungsisolierung (Gummi) zum Gerät L0204
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.10.5.50 Entwässerung für Tropfwasser / Reinigungsstutzen (DN 40) zum Gerät L02**
Entwässerung für Tropfwasser / Reinigungsstutzen (DN 40) zum Gerät L0204
Ausführung, Qualität und Nachweis gemäß Leittext 01.430.LT.28 in Abschnitt A.
Der Leittext hat Vorrang vor allen Kurzangaben.
Bestehend aus Entwässerungsleitungen aus Kunststoff-HT-Rohr DN 40, einschließlich 50 % Form- und Verbindungsstücke und Befestigungsmaterial (Schellen, Schrauben, Dübel). Anschluss an Sondersiphon DN 40.
Menge: 15,000 M
DIN 276-2018 / IBP: 433
Bauabschnitte / Kostenträger: 433

**1.1.10.5.60 Sondersiphon (für RLT-Gerät Druckseite) zum Gerät L0204**
Sondersiphon (für RLT-Gerät Druckseite) zum Gerät L0204
Ausführung, Qualität und Nachweis gemäß Leittext 01.430.LT.30 in Abschnitt A.
Der Leittext hat Vorrang vor allen Kurzangaben.
Füllbarer Siphon zur Entwässerung von RLT-Geräten im Bereich der Kühler, Befeuchter oder anderer Nassbereiche mit Überdruck gegenüber der Umgebung.
Variable Ablaufanordnung und veränderliche Einbauhöhe, Schraubdeckel zur Füllung und zu Revisionszwecken.
Menge: 2,000 St
DIN 276-2018 / IBP: 433
Bauabschnitte / Kostenträger: 433

**1.1.10.5.70 Sondersiphon (für RLT-Gerät Saugseite) zum Gerät L0204**
Sondersiphon (für RLT-Gerät Saugseite) zum Gerät L0204
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.10.5.80 Zulage für die Rauchdichtigkeit der Jalousieklappen zum Gerät L0204**
Zulage für die Rauchdichtigkeit der Jalousieklappen zum Gerät L0204
Ausführung, Qualität und Nachweis gemäß Leittext 01.430.LT.33 in Abschnitt A.
Der Leittext hat Vorrang vor allen Kurzangaben.
Gehäuse-Leckluftstrom gemäß DIN EN 1751, Klasse C. Leckluftstrom bei geschlossener Klappe bei einer Druckdifferenz von 40 Pa höchstens 200 m³/h je Quadratmeter.
Menge: 1,000 St
DIN 276-2018 / IBP: 433
Bauabschnitte / Kostenträger: 433

**1.1.10.5.90 Werksprüfung der Geräte zum Gerät L0204**
Werksprüfung der Geräte zum Gerät L0204
Ausführung, Qualität und Nachweis gemäß Leittext 01.430.LT.34 in Abschnitt A.
Der Leittext hat Vorrang vor allen Kurzangaben.
Vor Auslieferung der Geräte sind eine Funktions- und Qualitätsprüfung im Herstellerwerk vorzunehmen. Dazu gehören die Messungen der Ventilatorsysteme je Luftstrang, insbesondere Luftvolumenstrom, Leistungsaufnahme und Schallpegel.
Menge: 1,000 St
DIN 276-2018 / IBP: 433
Bauabschnitte / Kostenträger: 433

**1.1.10.5.100 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.10.5.110 Schutz der Gerätekuben nach erfolgter Montage mit Folie und Resopal- oder Holzfaserplatten gegen mechanische Beschädigungen durch Folgegewerke wie Schweißarbeiten, Montagen etc.. Inkl. Entfernung und Entsorgung dieses Schutzes vor der Erstinbetriebnahme.**
Menge: 1,000 St
DIN 276-2018 / IBP: 433
Bauabschnitte / Kostenträger: 433

**1.1.10.5.120 Reinigung Lüftungsgeräte**
Reinigung Lüftungsgeräte
Vor der Inbetriebnahme sind die Lüftungsgeräte innen und außen einer gründlichen Nass-Reinigung zu unterziehen.
Die Reinigungsleistung ist von der örtlichen Bauüberwachung abzunehmen und im Bautagebuch zu dokumentieren.

Kalkulationsbasis
Sind die im Leistungsverzeichnis im Titel "Zuluftgeräte"
beschriebenen RLT-Anlagen: L0204-ZUL-E1-Stroke-Unit
Menge: 1,000 St
DIN 276-2018 / IBP: 433
Bauabschnitte / Kostenträger: 433

**1.1.10.5.130 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 432
Bauabschnitte / Kostenträger: 433

**1.1.10.5.140 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 433
Bauabschnitte / Kostenträger: 433

**1.1.10.5.150 Inbetriebsetzung zum Gerät L0204**
Inbetriebsetzung zum Gerät L0204
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.10.6 SO2_L0205_ZUL-U1-E5

*Hinweis: Leitbeschreibung RLT Gerät zum Gerät L0205*
Leitbeschreibung RLT Gerät zum Gerät L0205
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0205 (T2, ohne Vergütung)*
Pflichtangaben des Bieters zum Gerät L0205 (T2, ohne Vergütung)
SFP_Angebot nach DIN EN 16798-3 als Anlagenwert, Φ_Angebot nach DIN EN 13053, elektrische Gesamtanschlussleistung sowie Fabrikat und Typ zur Identifikation.
Nachweis durch Herstellerdatenblatt und Eurovent-Zertifikat oder gleichwertig. Fehlende Angaben werden mit den Referenzwerten gewertet.

**1.1.10.6.10 Zuluft L0205, 21500 m³/h, SFP 1354**
SO2 · L0205 · SO2_L0205_ZUL-U1-E5
Bauwerk SO2 · GA-Nr. L0205 · Kategorie Nachbehandlung · Luftart Zuluft · Aufstellungsort Somatik 2 / E2 · Raum-Nr. — · Raumbezeichnung Lüftungszentrale.
Geometrie und Bemessung: Anrechenbarer Volumenstrom 21500 m³/h [U]; Gerätemaße B×H 2.025 × 2.025 m; Baulänge 5695 mm; Anströmquerschnitt 4.1 m²; Anströmgeschwindigkeit 1.46 m/s; 1 Ventilatoreinheiten mit ebenso vielen Frequenzumrichtern [B].
Anströmgeschwindigkeits-Wächter [B] (Wirtschaftlichkeitsoptimum der WRG nach anerkannten fachtechnischen Regeln): zulässiges Band 0.8 bis 2.5 m/s (untere Grenze: Wirtschaftlichkeitsoptimum fest; obere Grenze: SFP-Klasse 3 = 1.250 W/(m³/s) nach DIN EN 16798-3, aus dem Gesamtdruckverlust dieser Anlage hergeleitet) — die Anströmgeschwindigkeit dieser Anlage liegt innerhalb des Bandes.
Druckverlust und Leistung: Druckverlust Gerät intern 329 Pa [B]; Druckverlust Kanalnetz 600 Pa [U]; Druckverlust gesamt 929 Pa [B]; elektrische Ventilatorleistung 8.09 kW [B]; SFP-Einzelwert der Anlage 1354 W/(m³/s) [B].
Medien und Anschlussleistungen: Schalldämpfer, Ventilator mit Frequenzumrichter, Schalldämpfer, Nacherhitzer, Filter ePM1 hoch (2. Stufe) [B]; Gewicht 4664 kg [B].
Komponentenkette in Luftrichtung: Schalldämpfer · Ventilator · Schalldämpfer · Nacherhitzer · Filter ePM1 hoch.
Netzparameter Heizung [U]: Niedertemperatur 40/25 °C, betriebsoptimiert bis 45/30 °C, Spreizung höchstens 15 K, Registerauslegung auf 40/25 °C.
Der Druckverlust im Gerät ist der auf den Bemessungsvolumenstrom skalierte Nennwert; die elektrische Leistung folgt aus q_v mal Gesamtdruckverlust geteilt durch den Systemwirkungsgrad.
Geräteschematischer Aufbau (Prinzipdarstellung, nicht maßstäblich): Schalldämpfer → Ventilator mit Frequenzumrichter → Schalldämpfer → Nacherhitzer → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 2 bis 3 thermodynamische Luftbehandlungen eingeordnet [B].
01 Ansaugkammer mit Jalousieklappe, Ausführung gemäß Leittext 01.430.LT.07
Volumenstrom 21500 m³/h; Klappenleckage Klasse 4, Rahmen Klasse B nach DIN EN 1751; Wetterschutzgitter Anströmgeschwindigkeit höchstens 2,0 m/s.
06 Nacherhitzerkammer (Entfeuchtungsbetrieb), Ausführung gemäß Leittext 01.430.LT.10
Volumenstrom 21500 m³/h; Medium PWW 40/25 °C NT [U], Spreizung höchstens 15 K; RUNDROHRregister, Lamellenabstand mindestens 2,0 mm. Ovalrohr ist bei den kleinen Leistungen von Vor- und Nacherhitzern nicht geeignet und nicht gefordert; Ovalrohr bleibt Kühler- und WRG-Registern vorbehalten. Ausführung im Übrigen wie Vorerhitzer.
10 Schalldämpferteil, Ausführung gemäß Leittext 01.430.LT.14
Volumenstrom 21500 m³/h; Kulissenstärke 240 mm (Kulissen unter 240 mm sind akustisch nicht geeignet), Kulissenspalt aus der Berechnung, Kulissen wartungsseitig ausziehbar. Zwei Stück je Luftseite, unmittelbar saug- und druckseitig am Ventilator. Berechnete Einfügungsdämpfung je Oktavband (63/125/250/500/1000/2000/4000/8000 Hz) [B]: 7/18/37/45/46/45/43/31 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 21500 m³/h; freilaufendes Rad mit Frequenzumrichter; Drehzahlreserve mindestens 10 %; Volumenstrommessung an der Einlaufdüse mit einer Abweichung von höchstens ±3 %. Berechneter Schallleistungspegel des Ventilators 89.1 dB [B] — LINEAR, nicht A-bewertet — nach dem Näherungsverfahren für Radialventilatoren L_WV = L_WSM + 10·lg(q_v) + 20·lg(Δp_t) mit L_WSM = 24 dB (Hochleistungs-Radialventilator rückwärtsgekrümmt im Wirkungsgradoptimum; am Herstellernachweis kalibriert). Nach Gehäusedämmung verbleiben rechnerisch 66.1 dB [B]; die Gehäusedämmung je Oktavband (63/125/250/500/1000/2000/4000/8000 Hz) beträgt 9/11/20/22/23/27/35/40 dB [A]. Der Bieter weist seine tatsächlichen Werte je Oktavband nach Herstellerangabe nach, getrennt für Ventilator und Ventilatorkammer nach Gehäusedämmung.
09 Filterkammer (2. Filterstufe), Ausführung gemäß Leittext 01.430.LT.16
Volumenstrom 21500 m³/h; Filterendwiderstand 200 Pa.
12 Ausblaskammer mit Jalousieklappe, Ausführung gemäß Leittext 01.430.LT.17
Volumenstrom 21500 m³/h; Klappen wie Ansaugkammer.
13 Beleuchtung und Schaugläser, Ausführung gemäß Leittext 01.430.LT.19
Volumenstrom 21500 m³/h; Beleuchtungseinheiten und Schaugläser in allen Wartungs- und Funktionskammern.
14 Baumuster- und Werksprüfung, Ausführung gemäß Leittext 01.430.LT.21
Volumenstrom 21500 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

*Hinweis: Geräteskizze:*
Geräteskizze:

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
**1.1.10.6.20 Gerätegrundrahmen zum Gerät L0205**
Gerätegrundrahmen zum Gerät L0205
Ausführung, Qualität und Nachweis gemäß Leittext 01.430.LT.02 in Abschnitt A.
Der Leittext hat Vorrang vor allen Kurzangaben.
Grundrahmen als Fundament für RLT-Geräte und zur Vermeidung von Körperschallübertragung durch den Fußboden.
Menge: 1,000 St
DIN 276-2018 / IBP: 433
Bauabschnitte / Kostenträger: 433

**1.1.10.6.30 Schwingungsisolierung als Unterlage zum Gerät L0205**
*** Leitbeschreibung
Schwingungsisolierung als Unterlage zum Gerät L0205
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0205*
Schwingungsisolierung (Gummi) zum Gerät L0205
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.10.6.40 Entwässerung für Tropfwasser / Reinigungsstutzen (DN 40)**
Entwässerung für Tropfwasser / Reinigungsstutzen (DN 40)
Ausführung, Qualität und Nachweis gemäß Leittext 01.430.LT.28 in Abschnitt A.
Der Leittext hat Vorrang vor allen Kurzangaben.
Bestehend aus Entwässerungsleitungen aus Kunststoff-HT-Rohr DN 40, einschließlich 50 % Form- und Verbindungsstücke und Befestigungsmaterial (Schellen, Schrauben, Dübel). Anschluss an Sondersiphon DN 40.
Menge: 15,000 M
DIN 276-2018 / IBP: 433
Bauabschnitte / Kostenträger: 433

**1.1.10.6.50 Sondersiphon (für RLT-Gerät Druckseite)**
Sondersiphon (für RLT-Gerät Druckseite)
Ausführung, Qualität und Nachweis gemäß Leittext 01.430.LT.30 in Abschnitt A.
Der Leittext hat Vorrang vor allen Kurzangaben.
Füllbarer Siphon zur Entwässerung von RLT-Geräten im Bereich der Kühler, Befeuchter oder anderer Nassbereiche mit Überdruck gegenüber der Umgebung.
Variable Ablaufanordnung und veränderliche Einbauhöhe, Schraubdeckel zur Füllung und zu Revisionszwecken.
Menge: 1,000 St
DIN 276-2018 / IBP: 433
Bauabschnitte / Kostenträger: 433

**1.1.10.6.60 Sondersiphon (für RLT-Gerät Saugseite)**
Sondersiphon (für RLT-Gerät Saugseite)
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.10.6.70 Zulage für die Rauchdichtigkeit der Jalousieklappen zum Gerät L0205**
Zulage für die Rauchdichtigkeit der Jalousieklappen zum Gerät L0205
Ausführung, Qualität und Nachweis gemäß Leittext 01.430.LT.33 in Abschnitt A.
Der Leittext hat Vorrang vor allen Kurzangaben.
Gehäuse-Leckluftstrom gemäß DIN EN 1751, Klasse C. Leckluftstrom bei geschlossener Klappe bei einer Druckdifferenz von 40 Pa höchstens 200 m³/h je Quadratmeter.
Menge: 1,000 St
DIN 276-2018 / IBP: 433
Bauabschnitte / Kostenträger: 433

**1.1.10.6.80 Werksprüfung der Geräte zum Gerät L0205**
Werksprüfung der Geräte zum Gerät L0205
Ausführung, Qualität und Nachweis gemäß Leittext 01.430.LT.34 in Abschnitt A.
Der Leittext hat Vorrang vor allen Kurzangaben.
Vor Auslieferung der Geräte sind eine Funktions- und Qualitätsprüfung im Herstellerwerk vorzunehmen. Dazu gehören die Messungen der Ventilatorsysteme je Luftstrang, insbesondere Luftvolumenstrom, Leistungsaufnahme und Schallpegel.
Menge: 1,000 St
DIN 276-2018 / IBP: 433
Bauabschnitte / Kostenträger: 433

**1.1.10.6.90 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.10.6.100 Schutz der Gerätekuben nach erfolgter Montage mit Folie und Resopal- oder Holzfaserplatten gegen mechanische Beschädigungen durch Folgegewerke wie Schweißarbeiten, Montagen etc.. Inkl. Entfernung und Entsorgung dieses Schutzes vor der Erstinbetriebnahme.**
Menge: 1,000 St
DIN 276-2018 / IBP: 433
Bauabschnitte / Kostenträger: 433

**1.1.10.6.110 Reinigung Lüftungsgeräte**
Reinigung Lüftungsgeräte
Vor der Inbetriebnahme sind die Lüftungsgeräte innen und außen einer gründlichen Nass-Reinigung zu unterziehen.
Die Reinigungsleistung ist von der örtlichen Bauüberwachung abzunehmen und im Bautagebuch zu dokumentieren.

Kalkulationsbasis
Sind die im Leistungsverzeichnis im Titel "Zuluftgeräte"
beschriebenen RLT-Anlagen: L0205-ZUL-U1-E5
Menge: 1,000 St
DIN 276-2018 / IBP: 431
Bauabschnitte / Kostenträger: 433

**1.1.10.6.120 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 431
Bauabschnitte / Kostenträger: 433

**1.1.10.6.130 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 431
Bauabschnitte / Kostenträger: 433

**1.1.10.6.140 Inbetriebsetzung zum Gerät L0205**
Inbetriebsetzung zum Gerät L0205
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.10.7 SO2_L0206_ZUL-E1

*Hinweis: Leitbeschreibung RLT Gerät zum Gerät L0206*
Leitbeschreibung RLT Gerät zum Gerät L0206
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0206 (T2, ohne Vergütung)*
Pflichtangaben des Bieters zum Gerät L0206 (T2, ohne Vergütung)
SFP_Angebot nach DIN EN 16798-3 als Anlagenwert, Φ_Angebot nach DIN EN 13053, elektrische Gesamtanschlussleistung sowie Fabrikat und Typ zur Identifikation.
Nachweis durch Herstellerdatenblatt und Eurovent-Zertifikat oder gleichwertig. Fehlende Angaben werden mit den Referenzwerten gewertet.

**1.1.10.7.10 Zuluft L0206, 5100 m³/h, SFP 1327**
SO2 · L0206 · SO2_L0206_ZUL-E2
Bauwerk SO2 · GA-Nr. L0206 · Kategorie Nachbehandlung · Luftart Zuluft · Aufstellungsort Somatik 2 / E2 · Raum-Nr. — · Raumbezeichnung Lüftungszentrale.
Geometrie und Bemessung: Anrechenbarer Volumenstrom 5100 m³/h [U]; Gerätemaße B×H 1.365 × 1.035 m; Baulänge 6355 mm; Anströmquerschnitt 1.41 m²; Anströmgeschwindigkeit 1.0 m/s; 1 Ventilatoreinheiten mit ebenso vielen Frequenzumrichtern [B].
Anströmgeschwindigkeits-Wächter [B] (Wirtschaftlichkeitsoptimum der WRG nach anerkannten fachtechnischen Regeln): zulässiges Band 0.8 bis 1.77 m/s (untere Grenze: Wirtschaftlichkeitsoptimum fest; obere Grenze: SFP-Klasse 3 = 1.250 W/(m³/s) nach DIN EN 16798-3, aus dem Gesamtdruckverlust dieser Anlage hergeleitet) — die Anströmgeschwindigkeit dieser Anlage liegt innerhalb des Bandes.
Druckverlust und Leistung: Druckverlust Gerät intern 310 Pa [B]; Druckverlust Kanalnetz 600 Pa [U]; Druckverlust gesamt 910 Pa [B]; elektrische Ventilatorleistung 1.88 kW [B]; SFP-Einzelwert der Anlage 1327 W/(m³/s) [B].
Medien und Anschlussleistungen: Schalldämpfer, Ventilator mit Frequenzumrichter, Schalldämpfer, Kühler, Nacherhitzer, Filter ePM1 hoch (2. Stufe) [B]; Gewicht 2253 kg [B].
Komponentenkette in Luftrichtung: Schalldämpfer · Ventilator · Schalldämpfer · Kühler · Nacherhitzer · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Schalldämpfer → Ventilator mit Frequenzumrichter → Schalldämpfer → Kühler → Nacherhitzer → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 2 bis 3 thermodynamische Luftbehandlungen eingeordnet [B].
01 Ansaugkammer mit Jalousieklappe, Ausführung gemäß Leittext 01.430.LT.07
Volumenstrom 5100 m³/h; Klappenleckage Klasse 4, Rahmen Klasse B nach DIN EN 1751; Wetterschutzgitter Anströmgeschwindigkeit höchstens 2,0 m/s.
05 Kühlerkammer, Ausführung gemäß Leittext 01.430.LT.11
Volumenstrom 5100 m³/h; Medium PKW 6/12 °C [U]; Lamellenabstand mindestens 2,5 mm, epoxydbeschichtet; Kondensatwanne 1.4301, verlängert für die Nachrüstbarkeit eines Tropfenabscheiders.
06 Nacherhitzerkammer (Entfeuchtungsbetrieb), Ausführung gemäß Leittext 01.430.LT.10
Volumenstrom 5100 m³/h; Medium PWW 40/25 °C NT [U], Spreizung höchstens 15 K; RUNDROHRregister, Lamellenabstand mindestens 2,0 mm. Ovalrohr ist bei den kleinen Leistungen von Vor- und Nacherhitzern nicht geeignet und nicht gefordert; Ovalrohr bleibt Kühler- und WRG-Registern vorbehalten. Ausführung im Übrigen wie Vorerhitzer.
10 Schalldämpferteil, Ausführung gemäß Leittext 01.430.LT.14
Volumenstrom 5100 m³/h; Kulissenstärke 240 mm (Kulissen unter 240 mm sind akustisch nicht geeignet), Kulissenspalt aus der Berechnung, Kulissen wartungsseitig ausziehbar. Zwei Stück je Luftseite, unmittelbar saug- und druckseitig am Ventilator. Berechnete Einfügungsdämpfung je Oktavband (63/125/250/500/1000/2000/4000/8000 Hz) [B]: 7/18/37/45/46/45/43/31 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 5100 m³/h; freilaufendes Rad mit Frequenzumrichter; Drehzahlreserve mindestens 10 %; Volumenstrommessung an der Einlaufdüse mit einer Abweichung von höchstens ±3 %. Berechneter Schallleistungspegel des Ventilators 82.7 dB [B] — LINEAR, nicht A-bewertet — nach dem Näherungsverfahren für Radialventilatoren L_WV = L_WSM + 10·lg(q_v) + 20·lg(Δp_t) mit L_WSM = 24 dB (Hochleistungs-Radialventilator rückwärtsgekrümmt im Wirkungsgradoptimum; am Herstellernachweis kalibriert). Nach Gehäusedämmung verbleiben rechnerisch 59.7 dB [B]; die Gehäusedämmung je Oktavband (63/125/250/500/1000/2000/4000/8000 Hz) beträgt 9/11/20/22/23/27/35/40 dB [A]. Der Bieter weist seine tatsächlichen Werte je Oktavband nach Herstellerangabe nach, getrennt für Ventilator und Ventilatorkammer nach Gehäusedämmung.
09 Filterkammer (2. Filterstufe), Ausführung gemäß Leittext 01.430.LT.16
Volumenstrom 5100 m³/h; Filterendwiderstand 200 Pa.
12 Ausblaskammer mit Jalousieklappe, Ausführung gemäß Leittext 01.430.LT.17
Volumenstrom 5100 m³/h; Klappen wie Ansaugkammer.
13 Beleuchtung und Schaugläser, Ausführung gemäß Leittext 01.430.LT.19
Volumenstrom 5100 m³/h; Beleuchtungseinheiten und Schaugläser in allen Wartungs- und Funktionskammern.
14 Baumuster- und Werksprüfung, Ausführung gemäß Leittext 01.430.LT.21
Volumenstrom 5100 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

*Hinweis: Geräteskizze:*
Geräteskizze:

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
**1.1.10.7.20 Gerätegrundrahmen zum Gerät L0206**
Gerätegrundrahmen zum Gerät L0206
Ausführung, Qualität und Nachweis gemäß Leittext 01.430.LT.02 in Abschnitt A.
Der Leittext hat Vorrang vor allen Kurzangaben.
Grundrahmen als Fundament für RLT-Geräte und zur Vermeidung von Körperschallübertragung durch den Fußboden.
Menge: 1,000 St
DIN 276-2018 / IBP: 433
Bauabschnitte / Kostenträger: 433

**1.1.10.7.30 Schwingungsisolierung als Unterlage zum Gerät L0206**
*** Leitbeschreibung
Schwingungsisolierung als Unterlage zum Gerät L0206
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0206*
Schwingungsisolierung (Gummi) zum Gerät L0206
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.10.7.40 Entwässerung für Tropfwasser / Reinigungsstutzen (DN 40) zum Gerät L02**
Entwässerung für Tropfwasser / Reinigungsstutzen (DN 40) zum Gerät L0206
Ausführung, Qualität und Nachweis gemäß Leittext 01.430.LT.28 in Abschnitt A.
Der Leittext hat Vorrang vor allen Kurzangaben.
Bestehend aus Entwässerungsleitungen aus Kunststoff-HT-Rohr DN 40, einschließlich 50 % Form- und Verbindungsstücke und Befestigungsmaterial (Schellen, Schrauben, Dübel). Anschluss an Sondersiphon DN 40.
Menge: 15,000 M
DIN 276-2018 / IBP: 433
Bauabschnitte / Kostenträger: 433

**1.1.10.7.50 Sondersiphon (für RLT-Gerät Druckseite) zum Gerät L0206**
Sondersiphon (für RLT-Gerät Druckseite) zum Gerät L0206
Ausführung, Qualität und Nachweis gemäß Leittext 01.430.LT.30 in Abschnitt A.
Der Leittext hat Vorrang vor allen Kurzangaben.
Füllbarer Siphon zur Entwässerung von RLT-Geräten im Bereich der Kühler, Befeuchter oder anderer Nassbereiche mit Überdruck gegenüber der Umgebung.
Variable Ablaufanordnung und veränderliche Einbauhöhe, Schraubdeckel zur Füllung und zu Revisionszwecken.
Menge: 1,000 St
DIN 276-2018 / IBP: 433
Bauabschnitte / Kostenträger: 433

**1.1.10.7.60 Sondersiphon (für RLT-Gerät Saugseite) zum Gerät L0206**
Sondersiphon (für RLT-Gerät Saugseite) zum Gerät L0206
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.10.7.70 Zulage für die Rauchdichtigkeit der Jalousieklappen zum Gerät L0206**
Zulage für die Rauchdichtigkeit der Jalousieklappen zum Gerät L0206
Ausführung, Qualität und Nachweis gemäß Leittext 01.430.LT.33 in Abschnitt A.
Der Leittext hat Vorrang vor allen Kurzangaben.
Gehäuse-Leckluftstrom gemäß DIN EN 1751, Klasse C. Leckluftstrom bei geschlossener Klappe bei einer Druckdifferenz von 40 Pa höchstens 200 m³/h je Quadratmeter.
Menge: 1,000 St
DIN 276-2018 / IBP: 433
Bauabschnitte / Kostenträger: 433

**1.1.10.7.80 Werksprüfung der Geräte zum Gerät L0206**
Werksprüfung der Geräte zum Gerät L0206
Ausführung, Qualität und Nachweis gemäß Leittext 01.430.LT.34 in Abschnitt A.
Der Leittext hat Vorrang vor allen Kurzangaben.
Vor Auslieferung der Geräte sind eine Funktions- und Qualitätsprüfung im Herstellerwerk vorzunehmen. Dazu gehören die Messungen der Ventilatorsysteme je Luftstrang, insbesondere Luftvolumenstrom, Leistungsaufnahme und Schallpegel.
Menge: 1,000 St
DIN 276-2018 / IBP: 433
Bauabschnitte / Kostenträger: 433

**1.1.10.7.90 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.10.7.100 Schutz der Gerätekuben nach erfolgter Montage mit Folie und Resopal- oder Holzfaserplatten gegen mechanische Beschädigungen durch Folgegewerke wie Schweißarbeiten, Montagen etc.. Inkl. Entfernung und Entsorgung dieses Schutzes vor der Erstinbetriebnahme.**
Menge: 1,000 St
DIN 276-2018 / IBP: 433
Bauabschnitte / Kostenträger: 433

**1.1.10.7.110 Reinigung Lüftungsgeräte**
Reinigung Lüftungsgeräte
Vor der Inbetriebnahme sind die Lüftungsgeräte innen und außen einer gründlichen Nass-Reinigung zu unterziehen.
Die Reinigungsleistung ist von der örtlichen Bauüberwachung abzunehmen und im Bautagebuch zu dokumentieren.

Kalkulationsbasis
Sind die im Leistungsverzeichnis im Titel "Zuluftgeräte"
beschriebenen RLT-Anlagen: L0206_ZUL-E1
Menge: 1,000 St
DIN 276-2018 / IBP: 432
Bauabschnitte / Kostenträger: 433

**1.1.10.7.120 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 432
Bauabschnitte / Kostenträger: 433

**1.1.10.7.130 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 432
Bauabschnitte / Kostenträger: 433

**1.1.10.7.140 Inbetriebsetzung zum Gerät L0206**
Inbetriebsetzung zum Gerät L0206
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.10.8 SO2_L0207_ZUL-E1-HKL3

*Hinweis: Leitbeschreibung RLT Gerät zum Gerät L0207*
Leitbeschreibung RLT Gerät zum Gerät L0207
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0207 (T2, ohne Vergütung)*
Pflichtangaben des Bieters zum Gerät L0207 (T2, ohne Vergütung)
SFP_Angebot nach DIN EN 16798-3 als Anlagenwert, Φ_Angebot nach DIN EN 13053, elektrische Gesamtanschlussleistung sowie Fabrikat und Typ zur Identifikation.
Nachweis durch Herstellerdatenblatt und Eurovent-Zertifikat oder gleichwertig. Fehlende Angaben werden mit den Referenzwerten gewertet.

**1.1.10.8.10 Zuluft L0207, 3800 m³/h, SFP 726**
SO2 · L0207 · SO2_L0207_ZUL-E2-HKL-3
Bauwerk SO2 · GA-Nr. L0207 · Kategorie Nachbehandlung · Luftart Zuluft · Aufstellungsort Somatik 2 / E2 · Raum-Nr. — · Raumbezeichnung Lüftungszentrale.
Geometrie und Bemessung: Anrechenbarer Volumenstrom 3800 m³/h [U]; Gerätemaße B×H 1.035 × 1.035 m; Baulänge 7345 mm; Anströmquerschnitt 1.07 m²; Anströmgeschwindigkeit 0.99 m/s; 1 Ventilatoreinheiten mit ebenso vielen Frequenzumrichtern [B].
Anströmgeschwindigkeits-Wächter [B] (Wirtschaftlichkeitsoptimum der WRG nach anerkannten fachtechnischen Regeln): zulässiges Band 0.8 bis 2.31 m/s (untere Grenze: Wirtschaftlichkeitsoptimum fest; obere Grenze: SFP-Klasse 3 = 1.250 W/(m³/s) nach DIN EN 16798-3, aus dem Gesamtdruckverlust dieser Anlage hergeleitet) — die Anströmgeschwindigkeit dieser Anlage liegt innerhalb des Bandes.
Druckverlust und Leistung: Druckverlust Gerät intern 306 Pa [B]; Druckverlust Kanalnetz 192 Pa [U]; Druckverlust gesamt 498 Pa [B]; elektrische Ventilatorleistung 0.77 kW [B]; SFP-Einzelwert der Anlage 726 W/(m³/s) [B].
Medien und Anschlussleistungen: Schalldämpfer, Ventilator mit Frequenzumrichter, Schalldämpfer, Kühler, Nacherhitzer, Dampfbefeuchter, Filter ePM1 hoch (2. Stufe) [B]; Gewicht 2377 kg [B].
Komponentenkette in Luftrichtung: Schalldämpfer · Ventilator · Schalldämpfer · Kühler · Nacherhitzer · Dampfbefeuchter · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Schalldämpfer → Ventilator mit Frequenzumrichter → Schalldämpfer → Kühler → Nacherhitzer → Dampfbefeuchter → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 4 thermodynamische Luftbehandlungen (davon 1 aus der Vorbehandlung des Zentralgerätes L0200) eingeordnet [B].
01 Ansaugkammer mit Jalousieklappe, Ausführung gemäß Leittext 01.430.LT.07
Volumenstrom 3800 m³/h; Klappenleckage Klasse 4, Rahmen Klasse B nach DIN EN 1751; Wetterschutzgitter Anströmgeschwindigkeit höchstens 2,0 m/s.
05 Kühlerkammer, Ausführung gemäß Leittext 01.430.LT.11
Volumenstrom 3800 m³/h; Medium PKW 6/12 °C [U]; Lamellenabstand mindestens 2,5 mm, epoxydbeschichtet; Kondensatwanne 1.4301, verlängert für die Nachrüstbarkeit eines Tropfenabscheiders.
06 Nacherhitzerkammer (Entfeuchtungsbetrieb), Ausführung gemäß Leittext 01.430.LT.10
Volumenstrom 3800 m³/h; Medium PWW 40/25 °C NT [U], Spreizung höchstens 15 K; RUNDROHRregister, Lamellenabstand mindestens 2,0 mm. Ovalrohr ist bei den kleinen Leistungen von Vor- und Nacherhitzern nicht geeignet und nicht gefordert; Ovalrohr bleibt Kühler- und WRG-Registern vorbehalten. Ausführung im Übrigen wie Vorerhitzer.
10 Schalldämpferteil, Ausführung gemäß Leittext 01.430.LT.14
Volumenstrom 3800 m³/h; Kulissenstärke 240 mm (Kulissen unter 240 mm sind akustisch nicht geeignet), Kulissenspalt aus der Berechnung, Kulissen wartungsseitig ausziehbar. Zwei Stück je Luftseite, unmittelbar saug- und druckseitig am Ventilator. Berechnete Einfügungsdämpfung je Oktavband (63/125/250/500/1000/2000/4000/8000 Hz) [B]: 7/18/37/45/46/45/43/31 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 3800 m³/h; freilaufendes Rad mit Frequenzumrichter; Drehzahlreserve mindestens 10 %; Volumenstrommessung an der Einlaufdüse mit einer Abweichung von höchstens ±3 %. Berechneter Schallleistungspegel des Ventilators 76.2 dB [B] — LINEAR, nicht A-bewertet — nach dem Näherungsverfahren für Radialventilatoren L_WV = L_WSM + 10·lg(q_v) + 20·lg(Δp_t) mit L_WSM = 24 dB (Hochleistungs-Radialventilator rückwärtsgekrümmt im Wirkungsgradoptimum; am Herstellernachweis kalibriert). Nach Gehäusedämmung verbleiben rechnerisch 53.2 dB [B]; die Gehäusedämmung je Oktavband (63/125/250/500/1000/2000/4000/8000 Hz) beträgt 9/11/20/22/23/27/35/40 dB [A]. Der Bieter weist seine tatsächlichen Werte je Oktavband nach Herstellerangabe nach, getrennt für Ventilator und Ventilatorkammer nach Gehäusedämmung.
07 Befeuchterkammer, Ausführung gemäß Leittext 01.430.LT.53
Volumenstrom 3800 m³/h; Dampfbefeuchtung, benetzte Oberflächen nichtrostender Stahl 1.4301, vollentsalztes Speisewasser, Tropfenabscheider herausnehmbar, Freigabe nur bei Luftströmung.
09 Filterkammer (2. Filterstufe), Ausführung gemäß Leittext 01.430.LT.16
Volumenstrom 3800 m³/h; Filterendwiderstand 200 Pa.
12 Ausblaskammer mit Jalousieklappe, Ausführung gemäß Leittext 01.430.LT.17
Volumenstrom 3800 m³/h; Klappen wie Ansaugkammer.
13 Beleuchtung und Schaugläser, Ausführung gemäß Leittext 01.430.LT.19
Volumenstrom 3800 m³/h; Beleuchtungseinheiten und Schaugläser in allen Wartungs- und Funktionskammern.
14 Baumuster- und Werksprüfung, Ausführung gemäß Leittext 01.430.LT.21
Volumenstrom 3800 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

**1.1.10.8.20 E-Dampfbefeuchter (Beistellung) zum Gerät L0207, 7.12 kW / 10.26 l/h P**
SO2 · L0207 · E-Dampfbefeuchter — Beistellung, nicht Lieferumfang Gerätehersteller
Erforderliche Befeuchterleistung 7.12 kW el. [B]; Wasserbedarf Permeat 10.26 l/h [B]. Bemessung bis 30% rel. Feuchte im Winter für die Zuluft, unter Verwendung der Enthalpie aus dem TRY-Datensatz des Projektstandorts (WRG-Tool-Jahressimulation).
Schnittstelle zur Befeuchterkammer des RLT-Geräts gemäß Leittext 01.430.LT.53.
Ausführung, Qualität und Nachweis gemäß Leittext 01.430.LT.58 in Abschnitt A. Der Leittext hat Vorrang vor allen Kurzangaben.
Befeuchterleistung, angeboten (mind. wie gefordert): '....................................................' (kW)

Wasserbedarf Permeat, angeboten: '....................................................' (l/h)

Anschlussnennweite Speisewasser, angeboten: '....................................................' (DN)
Menge: 1,000 St
DIN 276-2018 / IBP: 433
Bauabschnitte / Kostenträger: 433

*Hinweis: Geräteskizze:*
Geräteskizze:

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
**1.1.10.8.30 Gerätegrundrahmen zum Gerät L0207**
Gerätegrundrahmen zum Gerät L0207
Ausführung, Qualität und Nachweis gemäß Leittext 01.430.LT.02 in Abschnitt A.
Der Leittext hat Vorrang vor allen Kurzangaben.
Grundrahmen als Fundament für RLT-Geräte und zur Vermeidung von Körperschallübertragung durch den Fußboden.
Menge: 1,000 St
DIN 276-2018 / IBP: 433
Bauabschnitte / Kostenträger: 433

**1.1.10.8.40 Schwingungsisolierung als Unterlage zum Gerät L0207**
*** Leitbeschreibung
Schwingungsisolierung als Unterlage zum Gerät L0207
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0207*
Schwingungsisolierung (Gummi) zum Gerät L0207
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.10.8.50 Entwässerung für Tropfwasser / Reinigungsstutzen (DN 40) zum Gerät L02**
Entwässerung für Tropfwasser / Reinigungsstutzen (DN 40) zum Gerät L0207
Ausführung, Qualität und Nachweis gemäß Leittext 01.430.LT.28 in Abschnitt A.
Der Leittext hat Vorrang vor allen Kurzangaben.
Bestehend aus Entwässerungsleitungen aus Kunststoff-HT-Rohr DN 40, einschließlich 50 % Form- und Verbindungsstücke und Befestigungsmaterial (Schellen, Schrauben, Dübel). Anschluss an Sondersiphon DN 40.
Menge: 15,000 M
DIN 276-2018 / IBP: 433
Bauabschnitte / Kostenträger: 433

**1.1.10.8.60 Sondersiphon (für RLT-Gerät Druckseite) zum Gerät L0207**
Sondersiphon (für RLT-Gerät Druckseite) zum Gerät L0207
Ausführung, Qualität und Nachweis gemäß Leittext 01.430.LT.30 in Abschnitt A.
Der Leittext hat Vorrang vor allen Kurzangaben.
Füllbarer Siphon zur Entwässerung von RLT-Geräten im Bereich der Kühler, Befeuchter oder anderer Nassbereiche mit Überdruck gegenüber der Umgebung.
Variable Ablaufanordnung und veränderliche Einbauhöhe, Schraubdeckel zur Füllung und zu Revisionszwecken.
Menge: 2,000 St
DIN 276-2018 / IBP: 433
Bauabschnitte / Kostenträger: 433

**1.1.10.8.70 Sondersiphon (für RLT-Gerät Saugseite) zum Gerät L0207**
Sondersiphon (für RLT-Gerät Saugseite) zum Gerät L0207
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.10.8.80 Zulage für die Rauchdichtigkeit der Jalousieklappen zum Gerät L0207**
Zulage für die Rauchdichtigkeit der Jalousieklappen zum Gerät L0207
Ausführung, Qualität und Nachweis gemäß Leittext 01.430.LT.33 in Abschnitt A.
Der Leittext hat Vorrang vor allen Kurzangaben.
Gehäuse-Leckluftstrom gemäß DIN EN 1751, Klasse C. Leckluftstrom bei geschlossener Klappe bei einer Druckdifferenz von 40 Pa höchstens 200 m³/h je Quadratmeter.
Menge: 1,000 St
DIN 276-2018 / IBP: 433
Bauabschnitte / Kostenträger: 433

**1.1.10.8.90 Werksprüfung der Geräte zum Gerät L0207**
Werksprüfung der Geräte zum Gerät L0207
Ausführung, Qualität und Nachweis gemäß Leittext 01.430.LT.34 in Abschnitt A.
Der Leittext hat Vorrang vor allen Kurzangaben.
Vor Auslieferung der Geräte sind eine Funktions- und Qualitätsprüfung im Herstellerwerk vorzunehmen. Dazu gehören die Messungen der Ventilatorsysteme je Luftstrang, insbesondere Luftvolumenstrom, Leistungsaufnahme und Schallpegel.
Menge: 1,000 St
DIN 276-2018 / IBP: 433
Bauabschnitte / Kostenträger: 433

**1.1.10.8.100 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.10.8.110 Schutz der Gerätekuben nach erfolgter Montage mit Folie und Resopal- oder Holzfaserplatten gegen mechanische Beschädigungen durch Folgegewerke wie Schweißarbeiten, Montagen etc.. Inkl. Entfernung und Entsorgung dieses Schutzes vor der Erstinbetriebnahme.**
Menge: 1,000 St
DIN 276-2018 / IBP: 433
Bauabschnitte / Kostenträger: 433

**1.1.10.8.120 Reinigung Lüftungsgeräte**
Reinigung Lüftungsgeräte
Vor der Inbetriebnahme sind die Lüftungsgeräte innen und außen einer gründlichen Nass-Reinigung zu unterziehen.
Die Reinigungsleistung ist von der örtlichen Bauüberwachung abzunehmen und im Bautagebuch zu dokumentieren.

Kalkulationsbasis
Sind die im Leistungsverzeichnis im Titel "Zuluftgeräte"
beschriebenen RLT-Anlagen: L0207-ZUL-E1-HKL 3
Menge: 1,000 St
DIN 276-2018 / IBP: 433
Bauabschnitte / Kostenträger: 433

**1.1.10.8.130 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 432
Bauabschnitte / Kostenträger: 433

**1.1.10.8.140 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 433
Bauabschnitte / Kostenträger: 433

**1.1.10.8.150 Inbetriebsetzung zum Gerät L0207**
Inbetriebsetzung zum Gerät L0207
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.10.9 SO2_L0208_ZUL-E1-Angio

*Hinweis: Leitbeschreibung RLT Gerät zum Gerät L0208*
Leitbeschreibung RLT Gerät zum Gerät L0208
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0208 (T2, ohne Vergütung)*
Pflichtangaben des Bieters zum Gerät L0208 (T2, ohne Vergütung)
SFP_Angebot nach DIN EN 16798-3 als Anlagenwert, Φ_Angebot nach DIN EN 13053, elektrische Gesamtanschlussleistung sowie Fabrikat und Typ zur Identifikation.
Nachweis durch Herstellerdatenblatt und Eurovent-Zertifikat oder gleichwertig. Fehlende Angaben werden mit den Referenzwerten gewertet.

**1.1.10.9.10 Zuluft L0208, 3800 m³/h, SFP 1516**
SO2 · L0208 · SO2_L0208_ZUL-Angio
Bauwerk SO2 · GA-Nr. L0208 · Kategorie Nachbehandlung · Luftart Zuluft · Aufstellungsort Somatik 2 / E2 · Raum-Nr. — · Raumbezeichnung Lüftungszentrale.
Geometrie und Bemessung: Anrechenbarer Volumenstrom 3800 m³/h [U]; Gerätemaße B×H 1.035 × 1.035 m; Baulänge 7345 mm; Anströmquerschnitt 1.07 m²; Anströmgeschwindigkeit 0.99 m/s; 1 Ventilatoreinheiten mit ebenso vielen Frequenzumrichtern [B].
Anströmgeschwindigkeits-Wächter [B] (Wirtschaftlichkeitsoptimum der WRG nach anerkannten fachtechnischen Regeln): zulässiges Band 0.8 bis 1.41 m/s (untere Grenze: Wirtschaftlichkeitsoptimum fest; obere Grenze: SFP-Klasse 3 = 1.250 W/(m³/s) nach DIN EN 16798-3, aus dem Gesamtdruckverlust dieser Anlage hergeleitet) — die Anströmgeschwindigkeit dieser Anlage liegt innerhalb des Bandes.
Druckverlust und Leistung: Druckverlust Gerät intern 440 Pa [B]; Druckverlust Kanalnetz 600 Pa [U]; Druckverlust gesamt 1040 Pa [B]; elektrische Ventilatorleistung 1.6 kW [B]; SFP-Einzelwert der Anlage 1516 W/(m³/s) [B].
Medien und Anschlussleistungen: Schalldämpfer, Ventilator mit Frequenzumrichter, Schalldämpfer, Kühler, Nacherhitzer, Dampfbefeuchter, Filter ePM1 hoch (2. Stufe) [B]; Gewicht 2343 kg [B].
Komponentenkette in Luftrichtung: Schalldämpfer · Ventilator · Schalldämpfer · Kühler · Nacherhitzer · Dampfbefeuchter · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Schalldämpfer → Ventilator mit Frequenzumrichter → Schalldämpfer → Kühler → Nacherhitzer → Dampfbefeuchter → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 4 thermodynamische Luftbehandlungen (davon 1 aus der Vorbehandlung des Zentralgerätes L0200) eingeordnet [B].
01 Ansaugkammer mit Jalousieklappe, Ausführung gemäß Leittext 01.430.LT.07
Volumenstrom 3800 m³/h; Klappenleckage Klasse 4, Rahmen Klasse B nach DIN EN 1751; Wetterschutzgitter Anströmgeschwindigkeit höchstens 2,0 m/s.
05 Kühlerkammer, Ausführung gemäß Leittext 01.430.LT.11
Volumenstrom 3800 m³/h; Medium PKW 6/12 °C [U]; Lamellenabstand mindestens 2,5 mm, epoxydbeschichtet; Kondensatwanne 1.4301, verlängert für die Nachrüstbarkeit eines Tropfenabscheiders.
06 Nacherhitzerkammer (Entfeuchtungsbetrieb), Ausführung gemäß Leittext 01.430.LT.10
Volumenstrom 3800 m³/h; Medium PWW 40/25 °C NT [U], Spreizung höchstens 15 K; RUNDROHRregister, Lamellenabstand mindestens 2,0 mm. Ovalrohr ist bei den kleinen Leistungen von Vor- und Nacherhitzern nicht geeignet und nicht gefordert; Ovalrohr bleibt Kühler- und WRG-Registern vorbehalten. Ausführung im Übrigen wie Vorerhitzer.
10 Schalldämpferteil, Ausführung gemäß Leittext 01.430.LT.14
Volumenstrom 3800 m³/h; Kulissenstärke 240 mm (Kulissen unter 240 mm sind akustisch nicht geeignet), Kulissenspalt aus der Berechnung, Kulissen wartungsseitig ausziehbar. Zwei Stück je Luftseite, unmittelbar saug- und druckseitig am Ventilator. Berechnete Einfügungsdämpfung je Oktavband (63/125/250/500/1000/2000/4000/8000 Hz) [B]: 7/18/37/45/46/45/43/31 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 3800 m³/h; freilaufendes Rad mit Frequenzumrichter; Drehzahlreserve mindestens 10 %; Volumenstrommessung an der Einlaufdüse mit einer Abweichung von höchstens ±3 %. Berechneter Schallleistungspegel des Ventilators 82.6 dB [B] — LINEAR, nicht A-bewertet — nach dem Näherungsverfahren für Radialventilatoren L_WV = L_WSM + 10·lg(q_v) + 20·lg(Δp_t) mit L_WSM = 24 dB (Hochleistungs-Radialventilator rückwärtsgekrümmt im Wirkungsgradoptimum; am Herstellernachweis kalibriert). Nach Gehäusedämmung verbleiben rechnerisch 59.6 dB [B]; die Gehäusedämmung je Oktavband (63/125/250/500/1000/2000/4000/8000 Hz) beträgt 9/11/20/22/23/27/35/40 dB [A]. Der Bieter weist seine tatsächlichen Werte je Oktavband nach Herstellerangabe nach, getrennt für Ventilator und Ventilatorkammer nach Gehäusedämmung.
07 Befeuchterkammer, Ausführung gemäß Leittext 01.430.LT.53
Volumenstrom 3800 m³/h; Dampfbefeuchtung, benetzte Oberflächen nichtrostender Stahl 1.4301, vollentsalztes Speisewasser, Tropfenabscheider herausnehmbar, Freigabe nur bei Luftströmung.
09 Filterkammer (2. Filterstufe), Ausführung gemäß Leittext 01.430.LT.16
Volumenstrom 3800 m³/h; Filterendwiderstand 200 Pa.
12 Ausblaskammer mit Jalousieklappe, Ausführung gemäß Leittext 01.430.LT.17
Volumenstrom 3800 m³/h; Klappen wie Ansaugkammer.
13 Beleuchtung und Schaugläser, Ausführung gemäß Leittext 01.430.LT.19
Volumenstrom 3800 m³/h; Beleuchtungseinheiten und Schaugläser in allen Wartungs- und Funktionskammern.
14 Baumuster- und Werksprüfung, Ausführung gemäß Leittext 01.430.LT.21
Volumenstrom 3800 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

**1.1.10.9.20 E-Dampfbefeuchter (Beistellung) zum Gerät L0208, 7.12 kW / 10.26 l/h P**
SO2 · L0208 · E-Dampfbefeuchter — Beistellung, nicht Lieferumfang Gerätehersteller
Erforderliche Befeuchterleistung 7.12 kW el. [B]; Wasserbedarf Permeat 10.26 l/h [B]. Bemessung bis 30% rel. Feuchte im Winter für die Zuluft, unter Verwendung der Enthalpie aus dem TRY-Datensatz des Projektstandorts (WRG-Tool-Jahressimulation).
Schnittstelle zur Befeuchterkammer des RLT-Geräts gemäß Leittext 01.430.LT.53.
Ausführung, Qualität und Nachweis gemäß Leittext 01.430.LT.58 in Abschnitt A. Der Leittext hat Vorrang vor allen Kurzangaben.
Befeuchterleistung, angeboten (mind. wie gefordert): '....................................................' (kW)

Wasserbedarf Permeat, angeboten: '....................................................' (l/h)

Anschlussnennweite Speisewasser, angeboten: '....................................................' (DN)
Menge: 1,000 St
DIN 276-2018 / IBP: 433
Bauabschnitte / Kostenträger: 433

*Hinweis: Geräteskizze:*
Geräteskizze:

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
**1.1.10.9.30 Gerätegrundrahmen zum Gerät L0208**
Gerätegrundrahmen zum Gerät L0208
Ausführung, Qualität und Nachweis gemäß Leittext 01.430.LT.02 in Abschnitt A.
Der Leittext hat Vorrang vor allen Kurzangaben.
Grundrahmen als Fundament für RLT-Geräte und zur Vermeidung von Körperschallübertragung durch den Fußboden.
Menge: 1,000 St
DIN 276-2018 / IBP: 433
Bauabschnitte / Kostenträger: 433

**1.1.10.9.40 Schwingungsisolierung als Unterlage zum Gerät L0208**
*** Leitbeschreibung
Schwingungsisolierung als Unterlage zum Gerät L0208
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0208*
Schwingungsisolierung (Gummi) zum Gerät L0208
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.10.9.50 Entwässerung für Tropfwasser / Reinigungsstutzen (DN 40) zum Gerät L02**
Entwässerung für Tropfwasser / Reinigungsstutzen (DN 40) zum Gerät L0208
Ausführung, Qualität und Nachweis gemäß Leittext 01.430.LT.28 in Abschnitt A.
Der Leittext hat Vorrang vor allen Kurzangaben.
Bestehend aus Entwässerungsleitungen aus Kunststoff-HT-Rohr DN 40, einschließlich 50 % Form- und Verbindungsstücke und Befestigungsmaterial (Schellen, Schrauben, Dübel). Anschluss an Sondersiphon DN 40.
Menge: 15,000 M
DIN 276-2018 / IBP: 433
Bauabschnitte / Kostenträger: 433

**1.1.10.9.60 Sondersiphon (für RLT-Gerät Druckseite) zum Gerät L0208**
Sondersiphon (für RLT-Gerät Druckseite) zum Gerät L0208
Ausführung, Qualität und Nachweis gemäß Leittext 01.430.LT.30 in Abschnitt A.
Der Leittext hat Vorrang vor allen Kurzangaben.
Füllbarer Siphon zur Entwässerung von RLT-Geräten im Bereich der Kühler, Befeuchter oder anderer Nassbereiche mit Überdruck gegenüber der Umgebung.
Variable Ablaufanordnung und veränderliche Einbauhöhe, Schraubdeckel zur Füllung und zu Revisionszwecken.
Menge: 2,000 St
DIN 276-2018 / IBP: 433
Bauabschnitte / Kostenträger: 433

**1.1.10.9.70 Sondersiphon (für RLT-Gerät Saugseite) zum Gerät L0208**
Sondersiphon (für RLT-Gerät Saugseite) zum Gerät L0208
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.10.9.80 Zulage für die Rauchdichtigkeit der Jalousieklappen zum Gerät L0208**
Zulage für die Rauchdichtigkeit der Jalousieklappen zum Gerät L0208
Ausführung, Qualität und Nachweis gemäß Leittext 01.430.LT.33 in Abschnitt A.
Der Leittext hat Vorrang vor allen Kurzangaben.
Gehäuse-Leckluftstrom gemäß DIN EN 1751, Klasse C. Leckluftstrom bei geschlossener Klappe bei einer Druckdifferenz von 40 Pa höchstens 200 m³/h je Quadratmeter.
Menge: 1,000 St
DIN 276-2018 / IBP: 433
Bauabschnitte / Kostenträger: 433

**1.1.10.9.90 Werksprüfung der Geräte zum Gerät L0208**
Werksprüfung der Geräte zum Gerät L0208
Ausführung, Qualität und Nachweis gemäß Leittext 01.430.LT.34 in Abschnitt A.
Der Leittext hat Vorrang vor allen Kurzangaben.
Vor Auslieferung der Geräte sind eine Funktions- und Qualitätsprüfung im Herstellerwerk vorzunehmen. Dazu gehören die Messungen der Ventilatorsysteme je Luftstrang, insbesondere Luftvolumenstrom, Leistungsaufnahme und Schallpegel.
Menge: 1,000 St
DIN 276-2018 / IBP: 433
Bauabschnitte / Kostenträger: 433

**1.1.10.9.100 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.10.9.110 Schutz der Gerätekuben nach erfolgter Montage mit Folie und Resopal- oder Holzfaserplatten gegen mechanische Beschädigungen durch Folgegewerke wie Schweißarbeiten, Montagen etc.. Inkl. Entfernung und Entsorgung dieses Schutzes vor der Erstinbetriebnahme.**
Menge: 1,000 St
DIN 276-2018 / IBP: 433
Bauabschnitte / Kostenträger: 433

**1.1.10.9.120 Reinigung Lüftungsgeräte**
Reinigung Lüftungsgeräte
Vor der Inbetriebnahme sind die Lüftungsgeräte innen und außen einer gründlichen Nass-Reinigung zu unterziehen.
Die Reinigungsleistung ist von der örtlichen Bauüberwachung abzunehmen und im Bautagebuch zu dokumentieren.

Kalkulationsbasis
Sind die im Leistungsverzeichnis im Titel "Zuluftgeräte"
beschriebenen RLT-Anlagen: L0208-ZUL-E1-Angio
Menge: 1,000 St
DIN 276-2018 / IBP: 433
Bauabschnitte / Kostenträger: 433

**1.1.10.9.130 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 432
Bauabschnitte / Kostenträger: 433

**1.1.10.9.140 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 433
Bauabschnitte / Kostenträger: 433

**1.1.10.9.150 Inbetriebsetzung zum Gerät L0208**
Inbetriebsetzung zum Gerät L0208
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.10.10 SO2_L0209_ZUL-E0

*Hinweis: Leitbeschreibung RLT Gerät zum Gerät L0209*
Leitbeschreibung RLT Gerät zum Gerät L0209
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0209 (T2, ohne Vergütung)*
Pflichtangaben des Bieters zum Gerät L0209 (T2, ohne Vergütung)
SFP_Angebot nach DIN EN 16798-3 als Anlagenwert, Φ_Angebot nach DIN EN 13053, elektrische Gesamtanschlussleistung sowie Fabrikat und Typ zur Identifikation.
Nachweis durch Herstellerdatenblatt und Eurovent-Zertifikat oder gleichwertig. Fehlende Angaben werden mit den Referenzwerten gewertet.

**1.1.10.10.10 Zuluft L0209, 12400 m³/h, SFP 1313**
SO2 · L0209 · SO2_L0209_ZUL-E0
Bauwerk SO2 · GA-Nr. L0209 · Kategorie Nachbehandlung · Luftart Zuluft · Aufstellungsort Somatik 2 / E2 · Raum-Nr. — · Raumbezeichnung Lüftungszentrale.
Geometrie und Bemessung: Anrechenbarer Volumenstrom 12400 m³/h [U]; Gerätemaße B×H 1.695 × 1.365 m; Baulänge 5695 mm; Anströmquerschnitt 2.31 m²; Anströmgeschwindigkeit 1.49 m/s; 1 Ventilatoreinheiten mit ebenso vielen Frequenzumrichtern [B].
Anströmgeschwindigkeits-Wächter [B] (Wirtschaftlichkeitsoptimum der WRG nach anerkannten fachtechnischen Regeln): zulässiges Band 0.8 bis 2.69 m/s (untere Grenze: Wirtschaftlichkeitsoptimum fest; obere Grenze: SFP-Klasse 3 = 1.250 W/(m³/s) nach DIN EN 16798-3, aus dem Gesamtdruckverlust dieser Anlage hergeleitet) — die Anströmgeschwindigkeit dieser Anlage liegt innerhalb des Bandes.
Druckverlust und Leistung: Druckverlust Gerät intern 301 Pa [B]; Druckverlust Kanalnetz 600 Pa [U]; Druckverlust gesamt 901 Pa [B]; elektrische Ventilatorleistung 4.52 kW [B]; SFP-Einzelwert der Anlage 1313 W/(m³/s) [B].
Medien und Anschlussleistungen: Schalldämpfer, Ventilator mit Frequenzumrichter, Schalldämpfer, Nacherhitzer, Filter ePM1 hoch (2. Stufe) [B]; Gewicht 3376 kg [B].
Komponentenkette in Luftrichtung: Schalldämpfer · Ventilator · Schalldämpfer · Nacherhitzer · Filter ePM1 hoch.
Netzparameter Heizung [U]: Niedertemperatur 40/25 °C, betriebsoptimiert bis 45/30 °C, Spreizung höchstens 15 K, Registerauslegung auf 40/25 °C.
Der Druckverlust im Gerät ist der auf den Bemessungsvolumenstrom skalierte Nennwert; die elektrische Leistung folgt aus q_v mal Gesamtdruckverlust geteilt durch den Systemwirkungsgrad.
Geräteschematischer Aufbau (Prinzipdarstellung, nicht maßstäblich): Schalldämpfer → Ventilator mit Frequenzumrichter → Schalldämpfer → Nacherhitzer → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 2 bis 3 thermodynamische Luftbehandlungen eingeordnet [B].
01 Ansaugkammer mit Jalousieklappe, Ausführung gemäß Leittext 01.430.LT.07
Volumenstrom 12400 m³/h; Klappenleckage Klasse 4, Rahmen Klasse B nach DIN EN 1751; Wetterschutzgitter Anströmgeschwindigkeit höchstens 2,0 m/s.
06 Nacherhitzerkammer (Entfeuchtungsbetrieb), Ausführung gemäß Leittext 01.430.LT.10
Volumenstrom 12400 m³/h; Medium PWW 40/25 °C NT [U], Spreizung höchstens 15 K; RUNDROHRregister, Lamellenabstand mindestens 2,0 mm. Ovalrohr ist bei den kleinen Leistungen von Vor- und Nacherhitzern nicht geeignet und nicht gefordert; Ovalrohr bleibt Kühler- und WRG-Registern vorbehalten. Ausführung im Übrigen wie Vorerhitzer.
10 Schalldämpferteil, Ausführung gemäß Leittext 01.430.LT.14
Volumenstrom 12400 m³/h; Kulissenstärke 240 mm (Kulissen unter 240 mm sind akustisch nicht geeignet), Kulissenspalt aus der Berechnung, Kulissen wartungsseitig ausziehbar. Zwei Stück je Luftseite, unmittelbar saug- und druckseitig am Ventilator. Berechnete Einfügungsdämpfung je Oktavband (63/125/250/500/1000/2000/4000/8000 Hz) [B]: 7/18/37/45/46/45/43/31 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 12400 m³/h; freilaufendes Rad mit Frequenzumrichter; Drehzahlreserve mindestens 10 %; Volumenstrommessung an der Einlaufdüse mit einer Abweichung von höchstens ±3 %. Berechneter Schallleistungspegel des Ventilators 86.5 dB [B] — LINEAR, nicht A-bewertet — nach dem Näherungsverfahren für Radialventilatoren L_WV = L_WSM + 10·lg(q_v) + 20·lg(Δp_t) mit L_WSM = 24 dB (Hochleistungs-Radialventilator rückwärtsgekrümmt im Wirkungsgradoptimum; am Herstellernachweis kalibriert). Nach Gehäusedämmung verbleiben rechnerisch 63.5 dB [B]; die Gehäusedämmung je Oktavband (63/125/250/500/1000/2000/4000/8000 Hz) beträgt 9/11/20/22/23/27/35/40 dB [A]. Der Bieter weist seine tatsächlichen Werte je Oktavband nach Herstellerangabe nach, getrennt für Ventilator und Ventilatorkammer nach Gehäusedämmung.
09 Filterkammer (2. Filterstufe), Ausführung gemäß Leittext 01.430.LT.16
Volumenstrom 12400 m³/h; Filterendwiderstand 200 Pa.
12 Ausblaskammer mit Jalousieklappe, Ausführung gemäß Leittext 01.430.LT.17
Volumenstrom 12400 m³/h; Klappen wie Ansaugkammer.
13 Beleuchtung und Schaugläser, Ausführung gemäß Leittext 01.430.LT.19
Volumenstrom 12400 m³/h; Beleuchtungseinheiten und Schaugläser in allen Wartungs- und Funktionskammern.
14 Baumuster- und Werksprüfung, Ausführung gemäß Leittext 01.430.LT.21
Volumenstrom 12400 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

*Hinweis: Geräteskizze:*
Geräteskizze:

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
**1.1.10.10.20 Gerätegrundrahmen zum Gerät L0209**
Gerätegrundrahmen zum Gerät L0209
Ausführung, Qualität und Nachweis gemäß Leittext 01.430.LT.02 in Abschnitt A.
Der Leittext hat Vorrang vor allen Kurzangaben.
Grundrahmen als Fundament für RLT-Geräte und zur Vermeidung von Körperschallübertragung durch den Fußboden.
Menge: 1,000 St
DIN 276-2018 / IBP: 433
Bauabschnitte / Kostenträger: 433

**1.1.10.10.30 Schwingungsisolierung als Unterlage zum Gerät L0209**
*** Leitbeschreibung
Schwingungsisolierung als Unterlage zum Gerät L0209
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0209*
Schwingungsisolierung (Gummi) zum Gerät L0209
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.10.10.40 Entwässerung für Tropfwasser / Reinigungsstutzen (DN 40)**
Entwässerung für Tropfwasser / Reinigungsstutzen (DN 40)
Ausführung, Qualität und Nachweis gemäß Leittext 01.430.LT.28 in Abschnitt A.
Der Leittext hat Vorrang vor allen Kurzangaben.
Bestehend aus Entwässerungsleitungen aus Kunststoff-HT-Rohr DN 40, einschließlich 50 % Form- und Verbindungsstücke und Befestigungsmaterial (Schellen, Schrauben, Dübel). Anschluss an Sondersiphon DN 40.
Menge: 15,000 M
DIN 276-2018 / IBP: 433
Bauabschnitte / Kostenträger: 433

**1.1.10.10.50 Sondersiphon (für RLT-Gerät Druckseite)**
Sondersiphon (für RLT-Gerät Druckseite)
Ausführung, Qualität und Nachweis gemäß Leittext 01.430.LT.30 in Abschnitt A.
Der Leittext hat Vorrang vor allen Kurzangaben.
Füllbarer Siphon zur Entwässerung von RLT-Geräten im Bereich der Kühler, Befeuchter oder anderer Nassbereiche mit Überdruck gegenüber der Umgebung.
Variable Ablaufanordnung und veränderliche Einbauhöhe, Schraubdeckel zur Füllung und zu Revisionszwecken.
Menge: 1,000 St
DIN 276-2018 / IBP: 433
Bauabschnitte / Kostenträger: 433

**1.1.10.10.60 Sondersiphon (für RLT-Gerät Saugseite)**
Sondersiphon (für RLT-Gerät Saugseite)
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.10.10.70 Zulage für die Rauchdichtigkeit der Jalousieklappen zum Gerät L0209**
Zulage für die Rauchdichtigkeit der Jalousieklappen zum Gerät L0209
Ausführung, Qualität und Nachweis gemäß Leittext 01.430.LT.33 in Abschnitt A.
Der Leittext hat Vorrang vor allen Kurzangaben.
Gehäuse-Leckluftstrom gemäß DIN EN 1751, Klasse C. Leckluftstrom bei geschlossener Klappe bei einer Druckdifferenz von 40 Pa höchstens 200 m³/h je Quadratmeter.
Menge: 1,000 St
DIN 276-2018 / IBP: 433
Bauabschnitte / Kostenträger: 433

**1.1.10.10.80 Werksprüfung der Geräte zum Gerät L0209**
Werksprüfung der Geräte zum Gerät L0209
Ausführung, Qualität und Nachweis gemäß Leittext 01.430.LT.34 in Abschnitt A.
Der Leittext hat Vorrang vor allen Kurzangaben.
Vor Auslieferung der Geräte sind eine Funktions- und Qualitätsprüfung im Herstellerwerk vorzunehmen. Dazu gehören die Messungen der Ventilatorsysteme je Luftstrang, insbesondere Luftvolumenstrom, Leistungsaufnahme und Schallpegel.
Menge: 1,000 St
DIN 276-2018 / IBP: 433
Bauabschnitte / Kostenträger: 433

**1.1.10.10.90 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.10.10.100 Schutz der Gerätekuben nach erfolgter Montage mit Folie und Resopal- oder Holzfaserplatten gegen mechanische Beschädigungen durch Folgegewerke wie Schweißarbeiten, Montagen etc.. Inkl. Entfernung und Entsorgung dieses Schutzes vor der Erstinbetriebnahme.**
Menge: 1,000 St
DIN 276-2018 / IBP: 433
Bauabschnitte / Kostenträger: 433

**1.1.10.10.110 Reinigung Lüftungsgeräte**
Reinigung Lüftungsgeräte
Vor der Inbetriebnahme sind die Lüftungsgeräte innen und außen einer gründlichen Nass-Reinigung zu unterziehen.
Die Reinigungsleistung ist von der örtlichen Bauüberwachung abzunehmen und im Bautagebuch zu dokumentieren.

Kalkulationsbasis
Sind die im Leistungsverzeichnis im Titel "Zuluftgeräte"
beschriebenen RLT-Anlagen: L0209-ZUL-E0
Menge: 1,000 St
DIN 276-2018 / IBP: 431
Bauabschnitte / Kostenträger: 433

**1.1.10.10.120 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 431
Bauabschnitte / Kostenträger: 433

**1.1.10.10.130 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 431
Bauabschnitte / Kostenträger: 433

**1.1.10.10.140 Inbetriebsetzung zum Gerät L0209**
Inbetriebsetzung zum Gerät L0209
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.10.11 SO2_L0210_ZUL-E3-E5

*Hinweis: Leitbeschreibung RLT Gerät zum Gerät L0210*
Leitbeschreibung RLT Gerät zum Gerät L0210
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0210 (T2, ohne Vergütung)*
Pflichtangaben des Bieters zum Gerät L0210 (T2, ohne Vergütung)
SFP_Angebot nach DIN EN 16798-3 als Anlagenwert, Φ_Angebot nach DIN EN 13053, elektrische Gesamtanschlussleistung sowie Fabrikat und Typ zur Identifikation.
Nachweis durch Herstellerdatenblatt und Eurovent-Zertifikat oder gleichwertig. Fehlende Angaben werden mit den Referenzwerten gewertet.

**1.1.10.11.10 Zuluft L0210, 15000 m³/h, SFP 1312**
SO2 · L0210 · SO2_L0210_ZUL-E3-E5
Bauwerk SO2 · GA-Nr. L0210 · Kategorie Nachbehandlung · Luftart Zuluft · Aufstellungsort Somatik 2 / E2 · Raum-Nr. — · Raumbezeichnung Lüftungszentrale.
Geometrie und Bemessung: Anrechenbarer Volumenstrom 15000 m³/h [U]; Gerätemaße B×H 1.695 × 1.695 m; Baulänge 6025 mm; Anströmquerschnitt 2.87 m²; Anströmgeschwindigkeit 1.45 m/s; 1 Ventilatoreinheiten mit ebenso vielen Frequenzumrichtern [B].
Anströmgeschwindigkeits-Wächter [B] (Wirtschaftlichkeitsoptimum der WRG nach anerkannten fachtechnischen Regeln): zulässiges Band 0.8 bis 2.63 m/s (untere Grenze: Wirtschaftlichkeitsoptimum fest; obere Grenze: SFP-Klasse 3 = 1.250 W/(m³/s) nach DIN EN 16798-3, aus dem Gesamtdruckverlust dieser Anlage hergeleitet) — die Anströmgeschwindigkeit dieser Anlage liegt innerhalb des Bandes.
Druckverlust und Leistung: Druckverlust Gerät intern 300 Pa [B]; Druckverlust Kanalnetz 600 Pa [U]; Druckverlust gesamt 900 Pa [B]; elektrische Ventilatorleistung 5.47 kW [B]; SFP-Einzelwert der Anlage 1312 W/(m³/s) [B].
Medien und Anschlussleistungen: Schalldämpfer, Ventilator mit Frequenzumrichter, Schalldämpfer, Nacherhitzer, Filter ePM1 hoch (2. Stufe) [B]; Gewicht 3814 kg [B].
Komponentenkette in Luftrichtung: Schalldämpfer · Ventilator · Schalldämpfer · Nacherhitzer · Filter ePM1 hoch.
Netzparameter Heizung [U]: Niedertemperatur 40/25 °C, betriebsoptimiert bis 45/30 °C, Spreizung höchstens 15 K, Registerauslegung auf 40/25 °C.
Der Druckverlust im Gerät ist der auf den Bemessungsvolumenstrom skalierte Nennwert; die elektrische Leistung folgt aus q_v mal Gesamtdruckverlust geteilt durch den Systemwirkungsgrad.
Geräteschematischer Aufbau (Prinzipdarstellung, nicht maßstäblich): Schalldämpfer → Ventilator mit Frequenzumrichter → Schalldämpfer → Nacherhitzer → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 2 bis 3 thermodynamische Luftbehandlungen eingeordnet [B].
01 Ansaugkammer mit Jalousieklappe, Ausführung gemäß Leittext 01.430.LT.07
Volumenstrom 15000 m³/h; Klappenleckage Klasse 4, Rahmen Klasse B nach DIN EN 1751; Wetterschutzgitter Anströmgeschwindigkeit höchstens 2,0 m/s.
06 Nacherhitzerkammer (Entfeuchtungsbetrieb), Ausführung gemäß Leittext 01.430.LT.10
Volumenstrom 15000 m³/h; Medium PWW 40/25 °C NT [U], Spreizung höchstens 15 K; RUNDROHRregister, Lamellenabstand mindestens 2,0 mm. Ovalrohr ist bei den kleinen Leistungen von Vor- und Nacherhitzern nicht geeignet und nicht gefordert; Ovalrohr bleibt Kühler- und WRG-Registern vorbehalten. Ausführung im Übrigen wie Vorerhitzer.
10 Schalldämpferteil, Ausführung gemäß Leittext 01.430.LT.14
Volumenstrom 15000 m³/h; Kulissenstärke 240 mm (Kulissen unter 240 mm sind akustisch nicht geeignet), Kulissenspalt aus der Berechnung, Kulissen wartungsseitig ausziehbar. Zwei Stück je Luftseite, unmittelbar saug- und druckseitig am Ventilator. Berechnete Einfügungsdämpfung je Oktavband (63/125/250/500/1000/2000/4000/8000 Hz) [B]: 7/18/37/45/46/45/43/31 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 15000 m³/h; freilaufendes Rad mit Frequenzumrichter; Drehzahlreserve mindestens 10 %; Volumenstrommessung an der Einlaufdüse mit einer Abweichung von höchstens ±3 %. Berechneter Schallleistungspegel des Ventilators 87.3 dB [B] — LINEAR, nicht A-bewertet — nach dem Näherungsverfahren für Radialventilatoren L_WV = L_WSM + 10·lg(q_v) + 20·lg(Δp_t) mit L_WSM = 24 dB (Hochleistungs-Radialventilator rückwärtsgekrümmt im Wirkungsgradoptimum; am Herstellernachweis kalibriert). Nach Gehäusedämmung verbleiben rechnerisch 64.3 dB [B]; die Gehäusedämmung je Oktavband (63/125/250/500/1000/2000/4000/8000 Hz) beträgt 9/11/20/22/23/27/35/40 dB [A]. Der Bieter weist seine tatsächlichen Werte je Oktavband nach Herstellerangabe nach, getrennt für Ventilator und Ventilatorkammer nach Gehäusedämmung.
09 Filterkammer (2. Filterstufe), Ausführung gemäß Leittext 01.430.LT.16
Volumenstrom 15000 m³/h; Filterendwiderstand 200 Pa.
12 Ausblaskammer mit Jalousieklappe, Ausführung gemäß Leittext 01.430.LT.17
Volumenstrom 15000 m³/h; Klappen wie Ansaugkammer.
13 Beleuchtung und Schaugläser, Ausführung gemäß Leittext 01.430.LT.19
Volumenstrom 15000 m³/h; Beleuchtungseinheiten und Schaugläser in allen Wartungs- und Funktionskammern.
14 Baumuster- und Werksprüfung, Ausführung gemäß Leittext 01.430.LT.21
Volumenstrom 15000 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

*Hinweis: Geräteskizze:*
Geräteskizze:

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
**1.1.10.11.20 Gerätegrundrahmen zum Gerät L0210**
Gerätegrundrahmen zum Gerät L0210
Ausführung, Qualität und Nachweis gemäß Leittext 01.430.LT.02 in Abschnitt A.
Der Leittext hat Vorrang vor allen Kurzangaben.
Grundrahmen als Fundament für RLT-Geräte und zur Vermeidung von Körperschallübertragung durch den Fußboden.
Menge: 1,000 St
DIN 276-2018 / IBP: 433
Bauabschnitte / Kostenträger: 433

**1.1.10.11.30 Schwingungsisolierung als Unterlage zum Gerät L0210**
*** Leitbeschreibung
Schwingungsisolierung als Unterlage zum Gerät L0210
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0210*
Schwingungsisolierung (Gummi) zum Gerät L0210
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.10.11.40 Entwässerung für Tropfwasser / Reinigungsstutzen (DN 40)**
Entwässerung für Tropfwasser / Reinigungsstutzen (DN 40)
Ausführung, Qualität und Nachweis gemäß Leittext 01.430.LT.28 in Abschnitt A.
Der Leittext hat Vorrang vor allen Kurzangaben.
Bestehend aus Entwässerungsleitungen aus Kunststoff-HT-Rohr DN 40, einschließlich 50 % Form- und Verbindungsstücke und Befestigungsmaterial (Schellen, Schrauben, Dübel). Anschluss an Sondersiphon DN 40.
Menge: 15,000 M
DIN 276-2018 / IBP: 433
Bauabschnitte / Kostenträger: 433

**1.1.10.11.50 Sondersiphon (für RLT-Gerät Druckseite)**
Sondersiphon (für RLT-Gerät Druckseite)
Ausführung, Qualität und Nachweis gemäß Leittext 01.430.LT.30 in Abschnitt A.
Der Leittext hat Vorrang vor allen Kurzangaben.
Füllbarer Siphon zur Entwässerung von RLT-Geräten im Bereich der Kühler, Befeuchter oder anderer Nassbereiche mit Überdruck gegenüber der Umgebung.
Variable Ablaufanordnung und veränderliche Einbauhöhe, Schraubdeckel zur Füllung und zu Revisionszwecken.
Menge: 1,000 St
DIN 276-2018 / IBP: 433
Bauabschnitte / Kostenträger: 433

**1.1.10.11.60 Sondersiphon (für RLT-Gerät Saugseite)**
Sondersiphon (für RLT-Gerät Saugseite)
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.10.11.70 Zulage für die Rauchdichtigkeit der Jalousieklappen zum Gerät L0210**
Zulage für die Rauchdichtigkeit der Jalousieklappen zum Gerät L0210
Ausführung, Qualität und Nachweis gemäß Leittext 01.430.LT.33 in Abschnitt A.
Der Leittext hat Vorrang vor allen Kurzangaben.
Gehäuse-Leckluftstrom gemäß DIN EN 1751, Klasse C. Leckluftstrom bei geschlossener Klappe bei einer Druckdifferenz von 40 Pa höchstens 200 m³/h je Quadratmeter.
Menge: 1,000 St
DIN 276-2018 / IBP: 433
Bauabschnitte / Kostenträger: 433

**1.1.10.11.80 Werksprüfung der Geräte zum Gerät L0210**
Werksprüfung der Geräte zum Gerät L0210
Ausführung, Qualität und Nachweis gemäß Leittext 01.430.LT.34 in Abschnitt A.
Der Leittext hat Vorrang vor allen Kurzangaben.
Vor Auslieferung der Geräte sind eine Funktions- und Qualitätsprüfung im Herstellerwerk vorzunehmen. Dazu gehören die Messungen der Ventilatorsysteme je Luftstrang, insbesondere Luftvolumenstrom, Leistungsaufnahme und Schallpegel.
Menge: 1,000 St
DIN 276-2018 / IBP: 433
Bauabschnitte / Kostenträger: 433

**1.1.10.11.90 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.10.11.100 Schutz der Gerätekuben nach erfolgter Montage mit Folie und Resopal- oder Holzfaserplatten gegen mechanische Beschädigungen durch Folgegewerke wie Schweißarbeiten, Montagen etc.. Inkl. Entfernung und Entsorgung dieses Schutzes vor der Erstinbetriebnahme.**
Menge: 1,000 St
DIN 276-2018 / IBP: 433
Bauabschnitte / Kostenträger: 433

**1.1.10.11.110 Reinigung Lüftungsgeräte**
Reinigung Lüftungsgeräte
Vor der Inbetriebnahme sind die Lüftungsgeräte innen und außen einer gründlichen Nass-Reinigung zu unterziehen.
Die Reinigungsleistung ist von der örtlichen Bauüberwachung abzunehmen und im Bautagebuch zu dokumentieren.

Kalkulationsbasis
Sind die im Leistungsverzeichnis im Titel "Zuluftgeräte"
beschriebenen RLT-Anlagen: L0210-ZUL-E3-E5
Menge: 1,000 St
DIN 276-2018 / IBP: 431
Bauabschnitte / Kostenträger: 433

**1.1.10.11.120 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 431
Bauabschnitte / Kostenträger: 433

**1.1.10.11.130 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 431
Bauabschnitte / Kostenträger: 433

**1.1.10.11.140 Inbetriebsetzung zum Gerät L0210**
Inbetriebsetzung zum Gerät L0210
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.10.12 SO2_L0211_ZUL-E1-Neuroangio

*Hinweis: Leitbeschreibung RLT Gerät zum Gerät L0211*
Leitbeschreibung RLT Gerät zum Gerät L0211
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0211 (T2, ohne Vergütung)*
Pflichtangaben des Bieters zum Gerät L0211 (T2, ohne Vergütung)
SFP_Angebot nach DIN EN 16798-3 als Anlagenwert, Φ_Angebot nach DIN EN 13053, elektrische Gesamtanschlussleistung sowie Fabrikat und Typ zur Identifikation.
Nachweis durch Herstellerdatenblatt und Eurovent-Zertifikat oder gleichwertig. Fehlende Angaben werden mit den Referenzwerten gewertet.

**1.1.10.12.10 Zuluft L0211, 4800 m³/h, SFP 1652**
SO2 · L0211 · SO2_L0211_ZUL-E2-Neuroangio
Bauwerk SO2 · GA-Nr. L0211 · Kategorie Nachbehandlung · Luftart Zuluft · Aufstellungsort Somatik 2 / E2 · Raum-Nr. — · Raumbezeichnung Lüftungszentrale.
Geometrie und Bemessung: Anrechenbarer Volumenstrom 4800 m³/h [U]; Gerätemaße B×H 1.035 × 1.035 m; Baulänge 7345 mm; Anströmquerschnitt 1.07 m²; Anströmgeschwindigkeit 1.25 m/s; 1 Ventilatoreinheiten mit ebenso vielen Frequenzumrichtern [B].
Anströmgeschwindigkeits-Wächter [B] (Wirtschaftlichkeitsoptimum der WRG nach anerkannten fachtechnischen Regeln): zulässiges Band 0.8 bis 1.58 m/s (untere Grenze: Wirtschaftlichkeitsoptimum fest; obere Grenze: SFP-Klasse 3 = 1.250 W/(m³/s) nach DIN EN 16798-3, aus dem Gesamtdruckverlust dieser Anlage hergeleitet) — die Anströmgeschwindigkeit dieser Anlage liegt innerhalb des Bandes.
Druckverlust und Leistung: Druckverlust Gerät intern 533 Pa [B]; Druckverlust Kanalnetz 600 Pa [U]; Druckverlust gesamt 1133 Pa [B]; elektrische Ventilatorleistung 2.2 kW [B]; SFP-Einzelwert der Anlage 1652 W/(m³/s) [B].
Medien und Anschlussleistungen: Schalldämpfer, Ventilator mit Frequenzumrichter, Schalldämpfer, Kühler, Nacherhitzer, Dampfbefeuchter, Filter ePM1 hoch (2. Stufe) [B]; Gewicht 2357 kg [B].
Komponentenkette in Luftrichtung: Schalldämpfer · Ventilator · Schalldämpfer · Kühler · Nacherhitzer · Dampfbefeuchter · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Schalldämpfer → Ventilator mit Frequenzumrichter → Schalldämpfer → Kühler → Nacherhitzer → Dampfbefeuchter → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 4 thermodynamische Luftbehandlungen (davon 1 aus der Vorbehandlung des Zentralgerätes L0200) eingeordnet [B].
01 Ansaugkammer mit Jalousieklappe, Ausführung gemäß Leittext 01.430.LT.07
Volumenstrom 4800 m³/h; Klappenleckage Klasse 4, Rahmen Klasse B nach DIN EN 1751; Wetterschutzgitter Anströmgeschwindigkeit höchstens 2,0 m/s.
05 Kühlerkammer, Ausführung gemäß Leittext 01.430.LT.11
Volumenstrom 4800 m³/h; Medium PKW 6/12 °C [U]; Lamellenabstand mindestens 2,5 mm, epoxydbeschichtet; Kondensatwanne 1.4301, verlängert für die Nachrüstbarkeit eines Tropfenabscheiders.
06 Nacherhitzerkammer (Entfeuchtungsbetrieb), Ausführung gemäß Leittext 01.430.LT.10
Volumenstrom 4800 m³/h; Medium PWW 40/25 °C NT [U], Spreizung höchstens 15 K; RUNDROHRregister, Lamellenabstand mindestens 2,0 mm. Ovalrohr ist bei den kleinen Leistungen von Vor- und Nacherhitzern nicht geeignet und nicht gefordert; Ovalrohr bleibt Kühler- und WRG-Registern vorbehalten. Ausführung im Übrigen wie Vorerhitzer.
10 Schalldämpferteil, Ausführung gemäß Leittext 01.430.LT.14
Volumenstrom 4800 m³/h; Kulissenstärke 240 mm (Kulissen unter 240 mm sind akustisch nicht geeignet), Kulissenspalt aus der Berechnung, Kulissen wartungsseitig ausziehbar. Zwei Stück je Luftseite, unmittelbar saug- und druckseitig am Ventilator. Berechnete Einfügungsdämpfung je Oktavband (63/125/250/500/1000/2000/4000/8000 Hz) [B]: 7/18/37/45/46/45/43/31 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 4800 m³/h; freilaufendes Rad mit Frequenzumrichter; Drehzahlreserve mindestens 10 %; Volumenstrommessung an der Einlaufdüse mit einer Abweichung von höchstens ±3 %. Berechneter Schallleistungspegel des Ventilators 84.3 dB [B] — LINEAR, nicht A-bewertet — nach dem Näherungsverfahren für Radialventilatoren L_WV = L_WSM + 10·lg(q_v) + 20·lg(Δp_t) mit L_WSM = 24 dB (Hochleistungs-Radialventilator rückwärtsgekrümmt im Wirkungsgradoptimum; am Herstellernachweis kalibriert). Nach Gehäusedämmung verbleiben rechnerisch 61.3 dB [B]; die Gehäusedämmung je Oktavband (63/125/250/500/1000/2000/4000/8000 Hz) beträgt 9/11/20/22/23/27/35/40 dB [A]. Der Bieter weist seine tatsächlichen Werte je Oktavband nach Herstellerangabe nach, getrennt für Ventilator und Ventilatorkammer nach Gehäusedämmung.
07 Befeuchterkammer, Ausführung gemäß Leittext 01.430.LT.53
Volumenstrom 4800 m³/h; Dampfbefeuchtung, benetzte Oberflächen nichtrostender Stahl 1.4301, vollentsalztes Speisewasser, Tropfenabscheider herausnehmbar, Freigabe nur bei Luftströmung.
09 Filterkammer (2. Filterstufe), Ausführung gemäß Leittext 01.430.LT.16
Volumenstrom 4800 m³/h; Filterendwiderstand 200 Pa.
12 Ausblaskammer mit Jalousieklappe, Ausführung gemäß Leittext 01.430.LT.17
Volumenstrom 4800 m³/h; Klappen wie Ansaugkammer.
13 Beleuchtung und Schaugläser, Ausführung gemäß Leittext 01.430.LT.19
Volumenstrom 4800 m³/h; Beleuchtungseinheiten und Schaugläser in allen Wartungs- und Funktionskammern.
14 Baumuster- und Werksprüfung, Ausführung gemäß Leittext 01.430.LT.21
Volumenstrom 4800 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

**1.1.10.12.20 E-Dampfbefeuchter (Beistellung) zum Gerät L0211, 8.99 kW / 12.96 l/h P**
SO2 · L0211 · E-Dampfbefeuchter — Beistellung, nicht Lieferumfang Gerätehersteller
Erforderliche Befeuchterleistung 8.99 kW el. [B]; Wasserbedarf Permeat 12.96 l/h [B]. Bemessung bis 30% rel. Feuchte im Winter für die Zuluft, unter Verwendung der Enthalpie aus dem TRY-Datensatz des Projektstandorts (WRG-Tool-Jahressimulation).
Schnittstelle zur Befeuchterkammer des RLT-Geräts gemäß Leittext 01.430.LT.53.
Ausführung, Qualität und Nachweis gemäß Leittext 01.430.LT.58 in Abschnitt A. Der Leittext hat Vorrang vor allen Kurzangaben.
Befeuchterleistung, angeboten (mind. wie gefordert): '....................................................' (kW)

Wasserbedarf Permeat, angeboten: '....................................................' (l/h)

Anschlussnennweite Speisewasser, angeboten: '....................................................' (DN)
Menge: 1,000 St
DIN 276-2018 / IBP: 433
Bauabschnitte / Kostenträger: 433

*Hinweis: Geräteskizze:*
Geräteskizze:

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
**1.1.10.12.30 Gerätegrundrahmen zum Gerät L0211**
Gerätegrundrahmen zum Gerät L0211
Ausführung, Qualität und Nachweis gemäß Leittext 01.430.LT.02 in Abschnitt A.
Der Leittext hat Vorrang vor allen Kurzangaben.
Grundrahmen als Fundament für RLT-Geräte und zur Vermeidung von Körperschallübertragung durch den Fußboden.
Menge: 1,000 St
DIN 276-2018 / IBP: 433
Bauabschnitte / Kostenträger: 433

**1.1.10.12.40 Schwingungsisolierung als Unterlage zum Gerät L0211**
*** Leitbeschreibung
Schwingungsisolierung als Unterlage zum Gerät L0211
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0211*
Schwingungsisolierung (Gummi) zum Gerät L0211
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.10.12.50 Entwässerung für Tropfwasser / Reinigungsstutzen (DN 40) zum Gerät L02**
Entwässerung für Tropfwasser / Reinigungsstutzen (DN 40) zum Gerät L0211
Ausführung, Qualität und Nachweis gemäß Leittext 01.430.LT.28 in Abschnitt A.
Der Leittext hat Vorrang vor allen Kurzangaben.
Bestehend aus Entwässerungsleitungen aus Kunststoff-HT-Rohr DN 40, einschließlich 50 % Form- und Verbindungsstücke und Befestigungsmaterial (Schellen, Schrauben, Dübel). Anschluss an Sondersiphon DN 40.
Menge: 15,000 M
DIN 276-2018 / IBP: 433
Bauabschnitte / Kostenträger: 433

**1.1.10.12.60 Sondersiphon (für RLT-Gerät Druckseite) zum Gerät L0211**
Sondersiphon (für RLT-Gerät Druckseite) zum Gerät L0211
Ausführung, Qualität und Nachweis gemäß Leittext 01.430.LT.30 in Abschnitt A.
Der Leittext hat Vorrang vor allen Kurzangaben.
Füllbarer Siphon zur Entwässerung von RLT-Geräten im Bereich der Kühler, Befeuchter oder anderer Nassbereiche mit Überdruck gegenüber der Umgebung.
Variable Ablaufanordnung und veränderliche Einbauhöhe, Schraubdeckel zur Füllung und zu Revisionszwecken.
Menge: 2,000 St
DIN 276-2018 / IBP: 433
Bauabschnitte / Kostenträger: 433

**1.1.10.12.70 Sondersiphon (für RLT-Gerät Saugseite) zum Gerät L0211**
Sondersiphon (für RLT-Gerät Saugseite) zum Gerät L0211
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.10.12.80 Zulage für die Rauchdichtigkeit der Jalousieklappen zum Gerät L0211**
Zulage für die Rauchdichtigkeit der Jalousieklappen zum Gerät L0211
Ausführung, Qualität und Nachweis gemäß Leittext 01.430.LT.33 in Abschnitt A.
Der Leittext hat Vorrang vor allen Kurzangaben.
Gehäuse-Leckluftstrom gemäß DIN EN 1751, Klasse C. Leckluftstrom bei geschlossener Klappe bei einer Druckdifferenz von 40 Pa höchstens 200 m³/h je Quadratmeter.
Menge: 1,000 St
DIN 276-2018 / IBP: 433
Bauabschnitte / Kostenträger: 433

**1.1.10.12.90 Werksprüfung der Geräte zum Gerät L0211**
Werksprüfung der Geräte zum Gerät L0211
Ausführung, Qualität und Nachweis gemäß Leittext 01.430.LT.34 in Abschnitt A.
Der Leittext hat Vorrang vor allen Kurzangaben.
Vor Auslieferung der Geräte sind eine Funktions- und Qualitätsprüfung im Herstellerwerk vorzunehmen. Dazu gehören die Messungen der Ventilatorsysteme je Luftstrang, insbesondere Luftvolumenstrom, Leistungsaufnahme und Schallpegel.
Menge: 1,000 St
DIN 276-2018 / IBP: 433
Bauabschnitte / Kostenträger: 433

**1.1.10.12.100 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.10.12.110 Schutz der Gerätekuben nach erfolgter Montage mit Folie und Resopal- oder Holzfaserplatten gegen mechanische Beschädigungen durch Folgegewerke wie Schweißarbeiten, Montagen etc.. Inkl. Entfernung und Entsorgung dieses Schutzes vor der Erstinbetriebnahme.**
Menge: 1,000 St
DIN 276-2018 / IBP: 433
Bauabschnitte / Kostenträger: 433

**1.1.10.12.120 Reinigung Lüftungsgeräte**
Reinigung Lüftungsgeräte
Vor der Inbetriebnahme sind die Lüftungsgeräte innen und außen einer gründlichen Nass-Reinigung zu unterziehen.
Die Reinigungsleistung ist von der örtlichen Bauüberwachung abzunehmen und im Bautagebuch zu dokumentieren.

Kalkulationsbasis
Sind die im Leistungsverzeichnis im Titel "Zuluftgeräte"
beschriebenen RLT-Anlagen: L0211-ZUL-E1-Neuroangio
Menge: 1,000 St
DIN 276-2018 / IBP: 433
Bauabschnitte / Kostenträger: 433

**1.1.10.12.130 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 432
Bauabschnitte / Kostenträger: 433

**1.1.10.12.140 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 433
Bauabschnitte / Kostenträger: 433

**1.1.10.12.150 Inbetriebsetzung zum Gerät L0211**
Inbetriebsetzung zum Gerät L0211
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.10.13 SO2_L0400_ABL-U1-E5

*Hinweis: Leitbeschreibung RLT Gerät zum Gerät L0400*
Leitbeschreibung RLT Gerät zum Gerät L0400
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0400 (T2, ohne Vergütung)*
Pflichtangaben des Bieters zum Gerät L0400 (T2, ohne Vergütung)
SFP_Angebot nach DIN EN 16798-3 als Anlagenwert, Φ_Angebot nach DIN EN 13053, elektrische Gesamtanschlussleistung sowie Fabrikat und Typ zur Identifikation.
Nachweis durch Herstellerdatenblatt und Eurovent-Zertifikat oder gleichwertig. Fehlende Angaben werden mit den Referenzwerten gewertet.

**1.1.10.13.10 Abluft L0400, 82900 m³/h, SFP 1450**
SO2 · L0400 · SO2_L0400_ABL-U1-E5
Bauwerk SO2 · GA-Nr. L0400 · Kategorie Zentralgerät · Luftart Abluft · Aufstellungsort Somatik 2 / E2 · Raum-Nr. — · Raumbezeichnung WRG Abluftkammer.
Geometrie und Bemessung: Anrechenbarer Volumenstrom 82900 m³/h [U]; Gerätemaße B×H 4.52 × 2.83 m; Baulänge 7675 mm; Anströmquerschnitt 12.79 m²; Anströmgeschwindigkeit 1.8 m/s; 6 Ventilatoreinheiten mit ebenso vielen Frequenzumrichtern [B].
Anströmgeschwindigkeits-Wächter [B] (Wirtschaftlichkeitsoptimum der WRG nach anerkannten fachtechnischen Regeln): zulässiges Band 0.8 bis 2.85 m/s (untere Grenze: Wirtschaftlichkeitsoptimum fest; obere Grenze: SFP-Klasse 3 = 1.250 W/(m³/s) nach DIN EN 16798-3, aus dem Gesamtdruckverlust dieser Anlage hergeleitet) — die Anströmgeschwindigkeit dieser Anlage liegt innerhalb des Bandes.
Druckverlust und Leistung: Druckverlust Gerät intern 345 Pa [B]; Druckverlust Kanalnetz 650 Pa [U]; Druckverlust gesamt 995 Pa [B]; elektrische Ventilatorleistung 33.39 kW [B]; SFP-Einzelwert der Anlage 1450 W/(m³/s) [B].
Medien und Anschlussleistungen: Filter ePM1 (1. Stufe), WRG-Register, Adiabatik- und Rückkühlkammer, Schalldämpfer, Ventilator mit Frequenzumrichter, Schalldämpfer [B]; Gewicht 20896 kg [B].
Komponentenkette in Luftrichtung: Filter ePM1 · WRG-Register · adiabate Fortluftkühlung · Schalldämpfer · Ventilator · Schalldämpfer.
Der Druckverlust im Gerät ist der auf den Bemessungsvolumenstrom skalierte Nennwert; die elektrische Leistung folgt aus q_v mal Gesamtdruckverlust geteilt durch den Systemwirkungsgrad.
Geräteschematischer Aufbau (Prinzipdarstellung, nicht maßstäblich): Filter ePM1 (1. Stufe) → WRG-Register → Adiabatik- und Rückkühlkammer → Schalldämpfer → Ventilator mit Frequenzumrichter → Schalldämpfer
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 1 thermodynamische Luftbehandlung eingeordnet [B].
01 Ansaugkammer mit Jalousieklappe, Ausführung gemäß Leittext 01.430.LT.07
Volumenstrom 82900 m³/h; Klappenleckage Klasse 4, Rahmen Klasse B nach DIN EN 1751; Wetterschutzgitter Anströmgeschwindigkeit höchstens 2,0 m/s.
02 Vorfilterkammer (1. Filterstufe), Ausführung gemäß Leittext 01.430.LT.08
Volumenstrom 82900 m³/h; Filterendwiderstand 200 Pa; Bemessung mit dem Mittelwert aus Anfangs- und Wechseldruckverlust; Filterfläche mindestens 10 m² je m² Gerätequerschnitt.
03 Wärmerückgewinnungskammer, Ausführung gemäß Leittext 01.430.LT.09
Volumenstrom 82900 m³/h; Kreislaufverbund mit Solemedium; Gegenstromschaltung nach VDI 2071; Helium-Dichtheitsprüfung mit Protokoll. Medium Glycol N 25%, Gefrierbeginn −12 °C, Eisbrei bis −18 °C zulässig [U].
08 Adiabatik- und Rückkühlkammer, Ausführung gemäß Leittext 01.430.LT.54
Volumenstrom 82900 m³/h; Rückkühler vor dem WRG-Register, Abluftventilator saugend nach den Registern; Aerosolfreiheit nachzuweisen; ausgewiesene Wassermenge ist die Verdunstungsmenge ohne Abschlämmung.
10 Schalldämpferteil, Ausführung gemäß Leittext 01.430.LT.14
Volumenstrom 82900 m³/h; Kulissenstärke 240 mm (Kulissen unter 240 mm sind akustisch nicht geeignet), Kulissenspalt aus der Berechnung, Kulissen wartungsseitig ausziehbar. Zwei Stück je Luftseite, unmittelbar saug- und druckseitig am Ventilator. Berechnete Einfügungsdämpfung je Oktavband (63/125/250/500/1000/2000/4000/8000 Hz) [B]: 5/14/31/43/46/44/38/24 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 82900 m³/h; freilaufendes Rad mit Frequenzumrichter; Drehzahlreserve mindestens 10 %; Volumenstrommessung an der Einlaufdüse mit einer Abweichung von höchstens ±3 %. Berechneter Schallleistungspegel des Ventilators 95.6 dB [B] — LINEAR, nicht A-bewertet — nach dem Näherungsverfahren für Radialventilatoren L_WV = L_WSM + 10·lg(q_v) + 20·lg(Δp_t) mit L_WSM = 24 dB (Hochleistungs-Radialventilator rückwärtsgekrümmt im Wirkungsgradoptimum; am Herstellernachweis kalibriert). Nach Gehäusedämmung verbleiben rechnerisch 72.6 dB [B]; die Gehäusedämmung je Oktavband (63/125/250/500/1000/2000/4000/8000 Hz) beträgt 9/11/20/22/23/27/35/40 dB [A]. Der Bieter weist seine tatsächlichen Werte je Oktavband nach Herstellerangabe nach, getrennt für Ventilator und Ventilatorkammer nach Gehäusedämmung.
Zusätzlich Ausführung gemäß Leittext 01.430.LT.55 (Hochleistungs-Radialventilator-Modul mit Permanentmagnet-Antrieb) — gilt ausschließlich für die zentralen Luftaufbereitungsgeräte Zu- und Abluft SO2. Der Leittext hat Vorrang vor allen Kurzangaben.
12 Ausblaskammer mit Jalousieklappe, Ausführung gemäß Leittext 01.430.LT.17
Volumenstrom 82900 m³/h; Klappen wie Ansaugkammer.
13 Beleuchtung und Schaugläser, Ausführung gemäß Leittext 01.430.LT.19
Volumenstrom 82900 m³/h; Beleuchtungseinheiten und Schaugläser in allen Wartungs- und Funktionskammern.
14 Baumuster- und Werksprüfung, Ausführung gemäß Leittext 01.430.LT.21
Volumenstrom 82900 m³/h; Baumusterprüfungen für die hygienische und technische Eignung nach DIN 1946-4 und VDI 6022 sowie Werksabnahme mit Niederspannungsprüfung und Ventilator-Leistungskontrolle.
Filterklasse, gefordert ISO ePM1 ≥ 55 % [U], angeboten: '....................................................' (ePM1 %)

Rückwärmzahl Φ nach DIN EN 13053:2012, gefordert mindestens 75 %, angeboten: '....................................................' (%)

Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)
Menge: 2,000 St
DIN 276-2018 / IBP: 433
Bauabschnitte / Kostenträger: 433

*Hinweis: Geräteskizze: Geräteblock oben*
Geräteskizze: Geräteblock oben

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
*Hinweis: Geräteskizze: Geräteblock unten*
Geräteskizze: Geräteblock unten

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
**1.1.10.13.20 Gerätegrundrahmen zum Gerät L0400**
Gerätegrundrahmen zum Gerät L0400
Ausführung, Qualität und Nachweis gemäß Leittext 01.430.LT.02 in Abschnitt A.
Der Leittext hat Vorrang vor allen Kurzangaben.
Grundrahmen als Fundament für RLT-Geräte und zur Vermeidung von Körperschallübertragung durch den Fußboden.
Menge: 2,000 St
DIN 276-2018 / IBP: 433
Bauabschnitte / Kostenträger: 433

**1.1.10.13.30 Schwingungsisolierung als Unterlage zum Gerät L0400**
*** Leitbeschreibung
Schwingungsisolierung als Unterlage zum Gerät L0400
Ausführung, Qualität und Nachweis gemäß Leittext 01.430.LT.24 in Abschnitt A.
Der Leittext hat Vorrang vor allen Kurzangaben.
Zwischen Fundament oder Schwingrahmen und Gerätegrundrahmen. Zuschnitte 200 × 50 mm zur punktuellen Unterlage.
Anzahl der Streifen abgestimmt auf das Gerätegewicht, Auflagekraft rund 0,30 N/mm².
Menge: 140,000 St
DIN 276-2018 / IBP: 433
Bauabschnitte / Kostenträger: 433
*Unterbeschreibung 1 Schwingungsisolierung (Gummi) zum Gerät L0400*
Schwingungsisolierung (Gummi) zum Gerät L0400
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.10.13.40 Entwässerung für Tropfwasser / Reinigungsstutzen (DN 40)**
Entwässerung für Tropfwasser / Reinigungsstutzen (DN 40)
Ausführung, Qualität und Nachweis gemäß Leittext 01.430.LT.28 in Abschnitt A.
Der Leittext hat Vorrang vor allen Kurzangaben.
Bestehend aus Entwässerungsleitungen aus Kunststoff-HT-Rohr DN 40, einschließlich 50 % Form- und Verbindungsstücke und Befestigungsmaterial (Schellen, Schrauben, Dübel). Anschluss an Sondersiphon DN 40.
Menge: 30,000 M
DIN 276-2018 / IBP: 433
Bauabschnitte / Kostenträger: 433

**1.1.10.13.50 Entwässerungsleitungen aus Kunststoff-HT-Rohr DN 50**
Entwässerungsleitungen aus Kunststoff-HT-Rohr DN 50
Ausführung, Qualität und Nachweis gemäß Leittext 01.430.LT.29 in Abschnitt A.
Der Leittext hat Vorrang vor allen Kurzangaben.
Einschließlich 50 % Form- und Verbindungsstücke und Befestigungsmaterial (Schellen, Schrauben, Dübel). Anschluss an Sondersiphon DN 40.
Menge: 30,000 M
DIN 276-2018 / IBP: 433
Bauabschnitte / Kostenträger: 433

**1.1.10.13.60 Sondersiphon (für RLT-Gerät Druckseite)**
Sondersiphon (für RLT-Gerät Druckseite)
Ausführung, Qualität und Nachweis gemäß Leittext 01.430.LT.30 in Abschnitt A.
Der Leittext hat Vorrang vor allen Kurzangaben.
Füllbarer Siphon zur Entwässerung von RLT-Geräten im Bereich der Kühler, Befeuchter oder anderer Nassbereiche mit Überdruck gegenüber der Umgebung.
Variable Ablaufanordnung und veränderliche Einbauhöhe, Schraubdeckel zur Füllung und zu Revisionszwecken.
Menge: 2,000 St
DIN 276-2018 / IBP: 433
Bauabschnitte / Kostenträger: 433

**1.1.10.13.70 Sondersiphon (für RLT-Gerät Saugseite)**
Sondersiphon (für RLT-Gerät Saugseite)
Ausführung, Qualität und Nachweis gemäß Leittext 01.430.LT.31 in Abschnitt A.
Der Leittext hat Vorrang vor allen Kurzangaben.
Selbstfüllender und selbstschließender Siphon zur Entwässerung von RLT-Geräten im Bereich der Kühler, Befeuchter oder anderer Nassbereiche mit Unterdruck gegenüber der Umgebung.
Mit eingelegter Schwimmerkugel als Rückschlagventil, Schraubdeckel zu Revisionszwecken.
Menge: 6,000 St
DIN 276-2018 / IBP: 433
Bauabschnitte / Kostenträger: 433

**1.1.10.13.80 Zulage für die Rauchdichtigkeit der Jalousieklappen zum Gerät L0400**
Zulage für die Rauchdichtigkeit der Jalousieklappen zum Gerät L0400
Ausführung, Qualität und Nachweis gemäß Leittext 01.430.LT.33 in Abschnitt A.
Der Leittext hat Vorrang vor allen Kurzangaben.
Gehäuse-Leckluftstrom gemäß DIN EN 1751, Klasse C. Leckluftstrom bei geschlossener Klappe bei einer Druckdifferenz von 40 Pa höchstens 200 m³/h je Quadratmeter.
Menge: 2,000 St
DIN 276-2018 / IBP: 433
Bauabschnitte / Kostenträger: 433

**1.1.10.13.90 Werksprüfung der Geräte zum Gerät L0400**
Werksprüfung der Geräte zum Gerät L0400
Ausführung, Qualität und Nachweis gemäß Leittext 01.430.LT.34 in Abschnitt A.
Der Leittext hat Vorrang vor allen Kurzangaben.
Vor Auslieferung der Geräte sind eine Funktions- und Qualitätsprüfung im Herstellerwerk vorzunehmen. Dazu gehören die Messungen der Ventilatorsysteme je Luftstrang, insbesondere Luftvolumenstrom, Leistungsaufnahme und Schallpegel.
Menge: 2,000 St
DIN 276-2018 / IBP: 433
Bauabschnitte / Kostenträger: 433

**1.1.10.13.100 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.10.13.110 Schutz der Gerätekuben nach erfolgter Montage mit Folie und Resopal- oder Holzfaserplatten gegen mechanische Beschädigungen durch Folgegewerke wie Schweißarbeiten, Montagen etc.. Inkl. Entfernung und Entsorgung dieses Schutzes vor der Erstinbetriebnahme.**
Menge: 1,000 St
DIN 276-2018 / IBP: 433
Bauabschnitte / Kostenträger: 433

**1.1.10.13.120 Reinigung Lüftungsgeräte**
Reinigung Lüftungsgeräte
Vor der Inbetriebnahme sind die Lüftungsgeräte innen und außen einer gründlichen Nass-Reinigung zu unterziehen.
Die Reinigungsleistung ist von der örtlichen Bauüberwachung abzunehmen und im Bautagebuch zu dokumentieren.

Kalkulationsbasis
Sind die im Leistungsverzeichnis im Titel "Zuluftgeräte"
beschriebenen RLT-Anlagen: L0300-ABL-U1-E5 unten
Menge: 2,000 St
DIN 276-2018 / IBP: 431
Bauabschnitte / Kostenträger: 433

**1.1.10.13.130 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 2,000 St
DIN 276-2018 / IBP: 431
Bauabschnitte / Kostenträger: 433

**1.1.10.13.140 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 2,000 St
DIN 276-2018 / IBP: 431
Bauabschnitte / Kostenträger: 433

**1.1.10.13.150 Inbetriebsetzung zum Gerät L0400**
Inbetriebsetzung zum Gerät L0400
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 2,000 St
DIN 276-2018 / IBP: 433
Bauabschnitte / Kostenträger: 433

###### 1.1.10.14 Hydraulikmodul (HVM)

*Hinweis: Leitbeschreibung Kreislaufverbundsystem / Hydraulische Versorgungseinheit (HVM)*
Leitbeschreibung Kreislaufverbundsystem / Hydraulische Versorgungseinheit (HVM)
Angabeposition ohne Preisfeld. Diese Position dient allein der Strukturierung und Beschreibung; sie wird nicht bepreist und geht nicht in die Wertung ein.
Ausführung, Qualität und Nachweis gemäß Leittext 01.430.LT.51 in Abschnitt A. Der Leittext hat Vorrang vor allen Kurzangaben.

*Hinweis: Leitbeschreibung Frequenzumrichter Solepumpen*
Leitbeschreibung Frequenzumrichter Solepumpen
Angabeposition ohne Preisfeld. Diese Position dient allein der Strukturierung und Beschreibung; sie wird nicht bepreist und geht nicht in die Wertung ein.
Ausführung, Qualität und Nachweis gemäß Leittext 01.430.LT.52 in Abschnitt A. Der Leittext hat Vorrang vor allen Kurzangaben.

**1.1.10.14.10 Hydraulikmodul KVS, 29.23 m³/h, DN 100, Doppelpumpe m. FU**
Hydraulikmodul KVS — Wärmeverbund SO2 L0200 + L0400
Ausführung gemäß Leittext 01.430.LT.51; Frequenzumrichter gemäß Leittext 01.430.LT.52. Der Leittext hat Vorrang vor allen Kurzangaben.
Dieses Modul versorgt sämtliche Geräte des Wärmeverbundes gemeinsam — sowohl die obere als auch die untere Aufstellebene. Je Wärmeverbund ist genau ein Hydraulikmodul vorzusehen; eine Aufteilung nach Ebenen ist nicht zulässig.
Förderstrom Auslegungsfall (Winter) 29.23 m³/h [B]; dimensionierender Förderstrom (Sommerbetrieb, Faktor 1,2) 35.08 m³/h [B]; Anschluss DN 100 [B] — die bauseitige Verbindungsverrohrung zwischen den Registern ist erfahrungsgemäß eine Nennweite größer auszuführen [A].
Druckverlust Auslegungsfall 470 kPa, dimensionierender Druckverlust 677 kPa [B] (Summe aus Register Zuluftseite, Leistungsregelventil, Register Abluftseite, bauseitiger Verbindungsverrohrung, Versorgungsmodul und Kombiventilen; Sommerbetrieb quadratisch skaliert). Pumpenleistung elektrisch je Pumpe 7257 W, installierte Gesamtleistung 14513 W [B] (2 Pumpen, jede für mindestens 66 % des Förderstroms — teilweise Redundanz).
Druckunabhängige Regel- und Abgleichventile (PICV): 4 Stück [B], je ein Ventil für jedes an diesen Verbund angeschlossene Register (Zuluft- und Abluftseite, obere und untere Ebene). Wirkweise und Anforderungen gemäß Leittext 01.430.LT.51; Montage am zugeordneten Register bauseits.
Membranausdehnungsgefäß bemessen auf den Gesamtwasserinhalt dieses Verbundes einschließlich der bauseitigen Verbindungsverrohrung zwischen Zuluft- und Abluftgerät (tatsächliche Trassenlänge und Nennweite sind zugrunde zu legen); erforderlicher Nutzinhalt rund 90 Liter [A] — vom Bieter für das tatsächliche Anlagenvolumen zu prüfen. Ein zusätzliches Ausdehnungsgefäß außerhalb des Moduls ist wegen der Wartungs- und Folgekosten unzulässig.
Trägerkonstruktion zerlegbar entsprechend den Einbringverhältnissen, Auffangwanne aus nichtrostendem Stahl 1.4301 mit Leckagesensor, Rohrleitungen bis einschließlich DN 65 aus Kupfer nach DIN EN 1057 (gelötet oder verpresst), ab DN 80 aus geschweißtem Stahlrohr, zwingend pulverbeschichtet, Kältedämmung nach DIN 4140 mindestens 19 mm dampfdiffusionsdicht.
Solepumpen als Trockenläufer-Doppelpumpe, 2 Stück, IE3, Betrieb über Frequenzumrichter; Leistungsregelventil als Dreiwegeventil PN 16 mit Sollwertführung; Volumenstrommessung über Durchflussmengenmesser mit 0–10-V-Signal an die Regelung sowie Schwebekörper-Durchflussanzeige; Membranausdehnungsgefäß und Sicherheitsventil (Ansprechdruck 8 bar); Mindestdruckwächter 1,2 bis 1,5 bar; Absperr-, Entleer- und Entlüftungsarmaturen; Schmutzfänger, Rückschlagklappen, Manometer, Thermometer; vollständig montiert, verdrahtet und werksgeprüft.
Wärmeträgermedium Glycol N 25 %, Gefrierbeginn −12 °C; Anlage vor dem Befüllen fachgerecht zu spülen, Medium vorgemischt einzufüllen.
Die elektrische Leistung der Solepumpen erhält keine eigene Vergütungsposition; sie ist nachrichtlich in der Anschlussleistung geführt.
Anschlussdimensionen Vorerhitzer/Kühler/Nacherhitzer (Vordimensionierung, umgerechnet auf aktuellen Volumenstrom v261; Zielgeschwindigkeit 1,0 m/s, Blasius-Reibungsansatz, noch nicht mit dem tatsächlichen Rohrnetz abgeglichen) [A]: Vorerhitzer PWW 40/25, 98.1 kW, DN 65, 1.1 m/s, Δp 139.8 Pa; Kühler PKW 6/12, 270.4 kW, DN 200, 1.05 m/s, Δp 40.9 Pa; Nacherhitzer PWW 45/30, 108.7 kW, DN 50, 0.79 m/s, Δp 109.1 Pa.
Fabrikat und Typ: vom Bieter einzutragen.
Menge: 1,000 St
DIN 276-2018 / IBP: 433
Bauabschnitte / Kostenträger: 433

**1.1.10.14.20 Anlieferung/Montage Hydraulikmodul**
Anlieferung/Montage Hydraulikmodul
des vorgenannten WRG Hydraulikmoduls frei Baustelle, Abladen, Transport zum Aufstellungsort und Montage am Aufstellort.
Der Transport der von der Entladestelle bis zur Einbringöffnung erfolgt ggf. über unbefestigtes Gelände. Dies ist bei der Wahl des Transportmittel (z.B. Radlader) und bei Sicherung und des Schutzes des Transportgutes zu berücksichtigen.

Einbringsituation
Die Geräteeinbringung erfolgt mit dem Kran auf die zur Verfügung stehende Fläche von ca. 10 m² auf dem Dach des Gebäudes im 1.OG (ca. 10 m über 0,00) und seitlich in die Technikzentrale im 2.OG (Einbringöffnung B x H ca. 3,50 x 4,00 m). Innerhalb der Technikzentrale bis zum Aufstellort beträgt der Transportweg bis zu max. ca. 50 m.

Hinweis:
Folgende Aufwendungen sind einzukalkulieren:
-  Für die Anfahrt ist zu beachten, dass die Wege nicht befestigt sind. Es sind entsprechende Abstützungen zu berücksichtigen
-  Maßnahmen zum Schutz der Außenanlagen, Gebäudefassaden
-  Kran, Hebezeuge, Hilfsgerüste, Hilfsmittel für Geräteeinbringung,
-  Transport innerhalb der Technikzentrale bis 10 m bis zum Aufstellungsort und Montage am Aufstellort
-  Schutzmaßnahmen in Form von Lastverteilplatten zum Schutz und Reduzierung der Flächenbelastung des Estrich-Fußbodens in der Technikzentrale
Menge: 1,000 St

**1.1.10.14.30 Schutz der Gerätekuben nach erfolgter Montage mit Folie und Resopal- oder Holzfaserplatten gegen mechanische Beschädigungen durch Folgegewerke wie Schweißarbeiten, Montagen etc.. Inkl. Entfernung und Entsorgung dieses Schutzes vor der Erstinbetriebnahme.**
Menge: 1,000 St
DIN 276-2018 / IBP: 433
Bauabschnitte / Kostenträger: 433

##### 1.1.11 Anlagenverbund 11 — Somatik 2 (SO2) L0100+L0300+HVM

###### 1.1.11.1 SO2_L0100_ZUL-U1-E5

*Hinweis: Leitbeschreibung RLT Gerät zum Gerät L0100*
Leitbeschreibung RLT Gerät zum Gerät L0100
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0100 (T2, ohne Vergütung)*
Pflichtangaben des Bieters zum Gerät L0100 (T2, ohne Vergütung)
SFP_Angebot nach DIN EN 16798-3 als Anlagenwert, Φ_Angebot nach DIN EN 13053, elektrische Gesamtanschlussleistung sowie Fabrikat und Typ zur Identifikation.
Nachweis durch Herstellerdatenblatt und Eurovent-Zertifikat oder gleichwertig. Fehlende Angaben werden mit den Referenzwerten gewertet.

**1.1.11.1.10 Zuluft L0100, 92000 m³/h, SFP 853**
SO2 · L0100 · SO2_L0100_ZUL-U1-E5
Bauwerk SO2 · GA-Nr. L0100 · Kategorie Zentralgerät · Luftart Zuluft · Aufstellungsort Somatik 2 / E2 · Raum-Nr. — · Raumbezeichnung Technik.
Geometrie und Bemessung: Anrechenbarer Volumenstrom 92000 m³/h [U]; Gerätemaße B×H 4.995  × 1.860 m; Baulänge 9510 mm; Anströmquerschnitt 9.29 m²; Anströmgeschwindigkeit 1.38 m/s; 6 Ventilatoreinheiten mit ebenso vielen Frequenzumrichtern [B].
Anströmgeschwindigkeits-Wächter [B] (Wirtschaftlichkeitsoptimum der WRG nach anerkannten fachtechnischen Regeln): zulässiges Band 0.8 bis 2.94 m/s (untere Grenze: Wirtschaftlichkeitsoptimum fest; obere Grenze: SFP-Klasse 3 = 1.250 W/(m³/s) nach DIN EN 16798-3, aus dem Gesamtdruckverlust dieser Anlage hergeleitet) — die Anströmgeschwindigkeit dieser Anlage liegt innerhalb des Bandes.
Druckverlust und Leistung: Druckverlust Gerät intern 335 Pa [B]; Druckverlust Kanalnetz 250 Pa [U]; Druckverlust gesamt 585 Pa [B]; elektrische Ventilatorleistung 21.8 kW [B]; SFP-Einzelwert der Anlage 853 W/(m³/s) [B].
Medien und Anschlussleistungen: Filtertrockenhaltung, Filter ePM1 (1. Stufe), WRG-Register, Schalldämpfer, Ventilator mit Frequenzumrichter, Vorerhitzer [B]; Gewicht 40682 kg [B].
Komponentenkette in Luftrichtung: Filtertrocknung · Filter ePM1 · WRG-Register · Schalldämpfer · Ventilator · Vorerhitzer.
Netzparameter Heizung [U]: Niedertemperatur 40/25 °C, betriebsoptimiert bis 45/30 °C, Spreizung höchstens 15 K, Registerauslegung auf 40/25 °C.
Der Druckverlust im Gerät ist der auf den Bemessungsvolumenstrom skalierte Nennwert; die elektrische Leistung folgt aus q_v mal Gesamtdruckverlust geteilt durch den Systemwirkungsgrad.
Geräteschematischer Aufbau (Prinzipdarstellung, nicht maßstäblich): Filtertrockenhaltung → Filter ePM1 (1. Stufe) → WRG-Register → Schalldämpfer → Ventilator mit Frequenzumrichter → Vorerhitzer
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 1 thermodynamische Luftbehandlung eingeordnet [B].
01 Ansaugkammer mit Jalousieklappe, Ausführung gemäß Leittext 01.430.LT.07
Volumenstrom 92000 m³/h; Klappenleckage Klasse 4, Rahmen Klasse B nach DIN EN 1751; Wetterschutzgitter Anströmgeschwindigkeit höchstens 2,0 m/s.
02 Vorfilterkammer (1. Filterstufe), Ausführung gemäß Leittext 01.430.LT.08
Volumenstrom 92000 m³/h; Filterendwiderstand 200 Pa; Bemessung mit dem Mittelwert aus Anfangs- und Wechseldruckverlust; Filterfläche mindestens 10 m² je m² Gerätequerschnitt.
03 Wärmerückgewinnungskammer, Ausführung gemäß Leittext 01.430.LT.09
Volumenstrom 92000 m³/h; Kreislaufverbund mit Solemedium; Gegenstromschaltung nach VDI 2071; Helium-Dichtheitsprüfung mit Protokoll. Medium Glycol N 25%, Gefrierbeginn −12 °C, Eisbrei bis −18 °C zulässig [U].
04 Lufterhitzerkammer (Vorerhitzer), Ausführung gemäß Leittext 01.430.LT.10
Volumenstrom 92000 m³/h; Medium PWW 40/25 °C NT, Spreizung höchstens 15 K [U]; Ovalrohrregister, Lamellenabstand mindestens 2,0 mm. Unmittelbar danach Spannrahmen für den Frostschutzthermostat.
10 Schalldämpferteil, Ausführung gemäß Leittext 01.430.LT.14
Volumenstrom 92000 m³/h; Kulissenstärke 240 mm (Kulissen unter 240 mm sind akustisch nicht geeignet), Kulissenspalt aus der Berechnung, Kulissen wartungsseitig ausziehbar. Zwei Stück je Luftseite, unmittelbar saug- und druckseitig am Ventilator. Berechnete Einfügungsdämpfung je Oktavband (63/125/250/500/1000/2000/4000/8000 Hz) [B]: 7/18/37/45/46/45/43/32 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 92000 m³/h; freilaufendes Rad mit Frequenzumrichter; Drehzahlreserve mindestens 10 %; Volumenstrommessung an der Einlaufdüse mit einer Abweichung von höchstens ±3 %. Berechneter Schallleistungspegel des Ventilators 91.4 dB [B] — LINEAR, nicht A-bewertet — nach dem Näherungsverfahren für Radialventilatoren L_WV = L_WSM + 10·lg(q_v) + 20·lg(Δp_t) mit L_WSM = 24 dB (Hochleistungs-Radialventilator rückwärtsgekrümmt im Wirkungsgradoptimum; am Herstellernachweis kalibriert). Nach Gehäusedämmung verbleiben rechnerisch 68.4 dB [B]; die Gehäusedämmung je Oktavband (63/125/250/500/1000/2000/4000/8000 Hz) beträgt 9/11/20/22/23/27/35/40 dB [A]. Der Bieter weist seine tatsächlichen Werte je Oktavband nach Herstellerangabe nach, getrennt für Ventilator und Ventilatorkammer nach Gehäusedämmung.
Zusätzlich Ausführung gemäß Leittext 01.430.LT.55 (Hochleistungs-Radialventilator-Modul mit Permanentmagnet-Antrieb) — gilt ausschließlich für die zentralen Luftaufbereitungsgeräte Zu- und Abluft SO2. Der Leittext hat Vorrang vor allen Kurzangaben.
12 Ausblaskammer mit Jalousieklappe, Ausführung gemäß Leittext 01.430.LT.17
Volumenstrom 92000 m³/h; Klappen wie Ansaugkammer.
13 Beleuchtung und Schaugläser, Ausführung gemäß Leittext 01.430.LT.19
Volumenstrom 92000 m³/h; Beleuchtungseinheiten und Schaugläser in allen Wartungs- und Funktionskammern.
14 Baumuster- und Werksprüfung, Ausführung gemäß Leittext 01.430.LT.21
Volumenstrom 92000 m³/h; Baumusterprüfungen für die hygienische und technische Eignung nach DIN 1946-4 und VDI 6022 sowie Werksabnahme mit Niederspannungsprüfung und Ventilator-Leistungskontrolle.
Filterklasse, gefordert ISO ePM1 ≥ 55 % [U], angeboten: '....................................................' (ePM1 %)

Rückwärmzahl Φ nach DIN EN 13053:2012, gefordert mindestens 75 %, angeboten: '....................................................' (%)

Kvs-Wert und Ventilautorität des Erhitzerkreises, angeboten: '....................................................' (Kvs / a)

Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)
Menge: 2,000 St
DIN 276-2018 / IBP: 433
Bauabschnitte / Kostenträger: 433

*Hinweis: Geräteskizze: Geräteblock oben*
Geräteskizze: Geräteblock oben

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
*Hinweis: Geräteskizze: Geräteblock unten*
Geräteskizze: Geräteblock unten

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
**1.1.11.1.20 Gerätegrundrahmen zum Gerät L0100**
Gerätegrundrahmen zum Gerät L0100
Ausführung, Qualität und Nachweis gemäß Leittext 01.430.LT.02 in Abschnitt A.
Der Leittext hat Vorrang vor allen Kurzangaben.
Grundrahmen als Fundament für RLT-Geräte und zur Vermeidung von Körperschallübertragung durch den Fußboden.
Menge: 2,000 St
DIN 276-2018 / IBP: 433
Bauabschnitte / Kostenträger: 433

**1.1.11.1.30 Schwingungsisolierung als Unterlage zum Gerät L0100**
*** Leitbeschreibung
Schwingungsisolierung als Unterlage zum Gerät L0100
Ausführung, Qualität und Nachweis gemäß Leittext 01.430.LT.24 in Abschnitt A.
Der Leittext hat Vorrang vor allen Kurzangaben.
Zwischen Fundament oder Schwingrahmen und Gerätegrundrahmen. Zuschnitte 200 × 50 mm zur punktuellen Unterlage.
Anzahl der Streifen abgestimmt auf das Gerätegewicht, Auflagekraft rund 0,30 N/mm².
Menge: 70,000 St
DIN 276-2018 / IBP: 433
Bauabschnitte / Kostenträger: 433
*Unterbeschreibung 1 Schwingungsisolierung (Gummi) zum Gerät L0100*
Schwingungsisolierung (Gummi) zum Gerät L0100
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.11.1.40 Entwässerung für Tropfwasser / Reinigungsstutzen (DN 40)**
Entwässerung für Tropfwasser / Reinigungsstutzen (DN 40)
Ausführung, Qualität und Nachweis gemäß Leittext 01.430.LT.28 in Abschnitt A.
Der Leittext hat Vorrang vor allen Kurzangaben.
Bestehend aus Entwässerungsleitungen aus Kunststoff-HT-Rohr DN 40, einschließlich 50 % Form- und Verbindungsstücke und Befestigungsmaterial (Schellen, Schrauben, Dübel). Anschluss an Sondersiphon DN 40.
Menge: 30,000 M
DIN 276-2018 / IBP: 433
Bauabschnitte / Kostenträger: 433

**1.1.11.1.50 Entwässerungsleitungen aus Kunststoff-HT-Rohr DN 50**
Entwässerungsleitungen aus Kunststoff-HT-Rohr DN 50
Ausführung, Qualität und Nachweis gemäß Leittext 01.430.LT.29 in Abschnitt A.
Der Leittext hat Vorrang vor allen Kurzangaben.
Einschließlich 50 % Form- und Verbindungsstücke und Befestigungsmaterial (Schellen, Schrauben, Dübel). Anschluss an Sondersiphon DN 40.
Menge: 30,000 M
DIN 276-2018 / IBP: 433
Bauabschnitte / Kostenträger: 433

**1.1.11.1.60 Sondersiphon (für RLT-Gerät Druckseite)**
Sondersiphon (für RLT-Gerät Druckseite)
Ausführung, Qualität und Nachweis gemäß Leittext 01.430.LT.30 in Abschnitt A.
Der Leittext hat Vorrang vor allen Kurzangaben.
Füllbarer Siphon zur Entwässerung von RLT-Geräten im Bereich der Kühler, Befeuchter oder anderer Nassbereiche mit Überdruck gegenüber der Umgebung.
Variable Ablaufanordnung und veränderliche Einbauhöhe, Schraubdeckel zur Füllung und zu Revisionszwecken.
Menge: 2,000 St
DIN 276-2018 / IBP: 433
Bauabschnitte / Kostenträger: 433

**1.1.11.1.70 Sondersiphon (für RLT-Gerät Saugseite)**
Sondersiphon (für RLT-Gerät Saugseite)
Ausführung, Qualität und Nachweis gemäß Leittext 01.430.LT.31 in Abschnitt A.
Der Leittext hat Vorrang vor allen Kurzangaben.
Selbstfüllender und selbstschließender Siphon zur Entwässerung von RLT-Geräten im Bereich der Kühler, Befeuchter oder anderer Nassbereiche mit Unterdruck gegenüber der Umgebung.
Mit eingelegter Schwimmerkugel als Rückschlagventil, Schraubdeckel zu Revisionszwecken.
Menge: 6,000 St
DIN 276-2018 / IBP: 433
Bauabschnitte / Kostenträger: 433

**1.1.11.1.80 Zulage für die Rauchdichtigkeit der Jalousieklappen zum Gerät L0100**
Zulage für die Rauchdichtigkeit der Jalousieklappen zum Gerät L0100
Ausführung, Qualität und Nachweis gemäß Leittext 01.430.LT.33 in Abschnitt A.
Der Leittext hat Vorrang vor allen Kurzangaben.
Gehäuse-Leckluftstrom gemäß DIN EN 1751, Klasse C. Leckluftstrom bei geschlossener Klappe bei einer Druckdifferenz von 40 Pa höchstens 200 m³/h je Quadratmeter.
Menge: 2,000 St
DIN 276-2018 / IBP: 433
Bauabschnitte / Kostenträger: 433

**1.1.11.1.90 Werksprüfung der Geräte zum Gerät L0100**
Werksprüfung der Geräte zum Gerät L0100
Ausführung, Qualität und Nachweis gemäß Leittext 01.430.LT.34 in Abschnitt A.
Der Leittext hat Vorrang vor allen Kurzangaben.
Vor Auslieferung der Geräte sind eine Funktions- und Qualitätsprüfung im Herstellerwerk vorzunehmen. Dazu gehören die Messungen der Ventilatorsysteme je Luftstrang, insbesondere Luftvolumenstrom, Leistungsaufnahme und Schallpegel.
Menge: 2,000 St
DIN 276-2018 / IBP: 433
Bauabschnitte / Kostenträger: 433

**1.1.11.1.100 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.11.1.110 Schutz der Gerätekuben nach erfolgter Montage mit Folie und Resopal- oder Holzfaserplatten gegen mechanische Beschädigungen durch Folgegewerke wie Schweißarbeiten, Montagen etc.. Inkl. Entfernung und Entsorgung dieses Schutzes vor der Erstinbetriebnahme.**
Menge: 1,000 St
DIN 276-2018 / IBP: 433
Bauabschnitte / Kostenträger: 433

**1.1.11.1.120 Reinigung Lüftungsgeräte**
Reinigung Lüftungsgeräte
Vor der Inbetriebnahme sind die Lüftungsgeräte innen und außen einer gründlichen Nass-Reinigung zu unterziehen.
Die Reinigungsleistung ist von der örtlichen Bauüberwachung abzunehmen und im Bautagebuch zu dokumentieren.

Kalkulationsbasis
Sind die im Leistungsverzeichnis im Titel "Zuluftgeräte"
beschriebenen RLT-Anlagen: L0100-ZUL-U1-E5 unten
Menge: 2,000 St
DIN 276-2018 / IBP: 431
Bauabschnitte / Kostenträger: 433

**1.1.11.1.130 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 2,000 St
DIN 276-2018 / IBP: 431
Bauabschnitte / Kostenträger: 433

**1.1.11.1.140 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 2,000 St
DIN 276-2018 / IBP: 431
Bauabschnitte / Kostenträger: 433

**1.1.11.1.150 Inbetriebsetzung zum Gerät L0100**
Inbetriebsetzung zum Gerät L0100
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 2,000 St
DIN 276-2018 / IBP: 433
Bauabschnitte / Kostenträger: 433

###### 1.1.11.2 SO2_L0101_ZUL-E1-OP5

*Hinweis: Leitbeschreibung RLT Gerät zum Gerät L0101*
Leitbeschreibung RLT Gerät zum Gerät L0101
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0101 (T2, ohne Vergütung)*
Pflichtangaben des Bieters zum Gerät L0101 (T2, ohne Vergütung)
SFP_Angebot nach DIN EN 16798-3 als Anlagenwert, Φ_Angebot nach DIN EN 13053, elektrische Gesamtanschlussleistung sowie Fabrikat und Typ zur Identifikation.
Nachweis durch Herstellerdatenblatt und Eurovent-Zertifikat oder gleichwertig. Fehlende Angaben werden mit den Referenzwerten gewertet.

**1.1.11.2.10 Zuluft L0101, 3600 m³/h, SFP 1544**
SO2 · L0101 · SO2_L0101_ZUL-E2-OP5
Bauwerk SO2 · GA-Nr. L0101 · Kategorie Nachbehandlung · Luftart Zuluft · Aufstellungsort Somatik 2 / E2 · Raum-Nr. — · Raumbezeichnung Lüftungszentrale.
Geometrie und Bemessung: Anrechenbarer Volumenstrom 3600 m³/h [U]; Gerätemaße B×H 1.015 × 1.035 m; Baulänge 7345 mm; Anströmquerschnitt 1.05 m²; Anströmgeschwindigkeit 0.95 m/s; 1 Ventilatoreinheiten mit ebenso vielen Frequenzumrichtern [B].
Anströmgeschwindigkeits-Wächter [B] (Wirtschaftlichkeitsoptimum der WRG nach anerkannten fachtechnischen Regeln): zulässiges Band 0.8 bis 1.32 m/s (untere Grenze: Wirtschaftlichkeitsoptimum fest; obere Grenze: SFP-Klasse 3 = 1.250 W/(m³/s) nach DIN EN 16798-3, aus dem Gesamtdruckverlust dieser Anlage hergeleitet) — die Anströmgeschwindigkeit dieser Anlage liegt innerhalb des Bandes.
Druckverlust und Leistung: Druckverlust Gerät intern 459 Pa [B]; Druckverlust Kanalnetz 600 Pa [U]; Druckverlust gesamt 1059 Pa [B]; elektrische Ventilatorleistung 1.54 kW [B]; SFP-Einzelwert der Anlage 1544 W/(m³/s) [B].
Medien und Anschlussleistungen: Schalldämpfer, Ventilator mit Frequenzumrichter, Schalldämpfer, Kühler, Nacherhitzer, Dampfbefeuchter, Filter ePM1 hoch (2. Stufe) [B]; Gewicht 2320 kg [B].
Komponentenkette in Luftrichtung: Schalldämpfer · Ventilator · Schalldämpfer · Kühler · Nacherhitzer · Dampfbefeuchter · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Schalldämpfer → Ventilator mit Frequenzumrichter → Schalldämpfer → Kühler → Nacherhitzer → Dampfbefeuchter → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 4 thermodynamische Luftbehandlungen (davon 1 aus der Vorbehandlung des Zentralgerätes L0100) eingeordnet [B].
01 Ansaugkammer mit Jalousieklappe, Ausführung gemäß Leittext 01.430.LT.07
Volumenstrom 3600 m³/h; Klappenleckage Klasse 4, Rahmen Klasse B nach DIN EN 1751; Wetterschutzgitter Anströmgeschwindigkeit höchstens 2,0 m/s.
05 Kühlerkammer, Ausführung gemäß Leittext 01.430.LT.11
Volumenstrom 3600 m³/h; Medium PKW 6/12 °C [U]; Lamellenabstand mindestens 2,5 mm, epoxydbeschichtet; Kondensatwanne 1.4301, verlängert für die Nachrüstbarkeit eines Tropfenabscheiders.
06 Nacherhitzerkammer (Entfeuchtungsbetrieb), Ausführung gemäß Leittext 01.430.LT.10
Volumenstrom 3600 m³/h; Medium PWW 40/25 °C NT [U], Spreizung höchstens 15 K; RUNDROHRregister, Lamellenabstand mindestens 2,0 mm. Ovalrohr ist bei den kleinen Leistungen von Vor- und Nacherhitzern nicht geeignet und nicht gefordert; Ovalrohr bleibt Kühler- und WRG-Registern vorbehalten. Ausführung im Übrigen wie Vorerhitzer.
10 Schalldämpferteil, Ausführung gemäß Leittext 01.430.LT.14
Volumenstrom 3600 m³/h; Kulissenstärke 240 mm (Kulissen unter 240 mm sind akustisch nicht geeignet), Kulissenspalt aus der Berechnung, Kulissen wartungsseitig ausziehbar. Zwei Stück je Luftseite, unmittelbar saug- und druckseitig am Ventilator. Berechnete Einfügungsdämpfung je Oktavband (63/125/250/500/1000/2000/4000/8000 Hz) [B]: 7/18/37/45/46/45/43/32 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 3600 m³/h; freilaufendes Rad mit Frequenzumrichter; Drehzahlreserve mindestens 10 %; Volumenstrommessung an der Einlaufdüse mit einer Abweichung von höchstens ±3 %. Berechneter Schallleistungspegel des Ventilators 82.5 dB [B] — LINEAR, nicht A-bewertet — nach dem Näherungsverfahren für Radialventilatoren L_WV = L_WSM + 10·lg(q_v) + 20·lg(Δp_t) mit L_WSM = 24 dB (Hochleistungs-Radialventilator rückwärtsgekrümmt im Wirkungsgradoptimum; am Herstellernachweis kalibriert). Nach Gehäusedämmung verbleiben rechnerisch 59.5 dB [B]; die Gehäusedämmung je Oktavband (63/125/250/500/1000/2000/4000/8000 Hz) beträgt 9/11/20/22/23/27/35/40 dB [A]. Der Bieter weist seine tatsächlichen Werte je Oktavband nach Herstellerangabe nach, getrennt für Ventilator und Ventilatorkammer nach Gehäusedämmung.
07 Befeuchterkammer, Ausführung gemäß Leittext 01.430.LT.53
Volumenstrom 3600 m³/h; Dampfbefeuchtung, benetzte Oberflächen nichtrostender Stahl 1.4301, vollentsalztes Speisewasser, Tropfenabscheider herausnehmbar, Freigabe nur bei Luftströmung.
09 Filterkammer (2. Filterstufe), Ausführung gemäß Leittext 01.430.LT.16
Volumenstrom 3600 m³/h; Filterendwiderstand 200 Pa.
12 Ausblaskammer mit Jalousieklappe, Ausführung gemäß Leittext 01.430.LT.17
Volumenstrom 3600 m³/h; Klappen wie Ansaugkammer.
13 Beleuchtung und Schaugläser, Ausführung gemäß Leittext 01.430.LT.19
Volumenstrom 3600 m³/h; Beleuchtungseinheiten und Schaugläser in allen Wartungs- und Funktionskammern.
14 Baumuster- und Werksprüfung, Ausführung gemäß Leittext 01.430.LT.21
Volumenstrom 3600 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

*Hinweis: Geräteskizze:*
Geräteskizze:

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
**1.1.11.2.20 E-Dampfbefeuchter (Beistellung) zum Gerät L0101, 6.74 kW / 9.72 l/h Pe**
SO2 · L0101 · E-Dampfbefeuchter — Beistellung, nicht Lieferumfang Gerätehersteller
Erforderliche Befeuchterleistung 6.74 kW el. [B]; Wasserbedarf Permeat 9.72 l/h [B]. Bemessung bis 30% rel. Feuchte im Winter für die Zuluft, unter Verwendung der Enthalpie aus dem TRY-Datensatz des Projektstandorts (WRG-Tool-Jahressimulation).
Schnittstelle zur Befeuchterkammer des RLT-Geräts gemäß Leittext 01.430.LT.53.
Ausführung, Qualität und Nachweis gemäß Leittext 01.430.LT.58 in Abschnitt A. Der Leittext hat Vorrang vor allen Kurzangaben.
Befeuchterleistung, angeboten (mind. wie gefordert): '....................................................' (kW)

Wasserbedarf Permeat, angeboten: '....................................................' (l/h)

Anschlussnennweite Speisewasser, angeboten: '....................................................' (DN)
Menge: 1,000 St
DIN 276-2018 / IBP: 433
Bauabschnitte / Kostenträger: 433

**1.1.11.2.30 Gerätegrundrahmen zum Gerät L0101**
Gerätegrundrahmen zum Gerät L0101
Ausführung, Qualität und Nachweis gemäß Leittext 01.430.LT.02 in Abschnitt A.
Der Leittext hat Vorrang vor allen Kurzangaben.
Grundrahmen als Fundament für RLT-Geräte und zur Vermeidung von Körperschallübertragung durch den Fußboden.
Menge: 1,000 St
DIN 276-2018 / IBP: 433
Bauabschnitte / Kostenträger: 433

**1.1.11.2.40 Schwingungsisolierung als Unterlage zum Gerät L0101**
*** Leitbeschreibung
Schwingungsisolierung als Unterlage zum Gerät L0101
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0101*
Schwingungsisolierung (Gummi) zum Gerät L0101
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.11.2.50 Entwässerung für Tropfwasser / Reinigungsstutzen (DN 40) zum Gerät L01**
Entwässerung für Tropfwasser / Reinigungsstutzen (DN 40) zum Gerät L0101
Ausführung, Qualität und Nachweis gemäß Leittext 01.430.LT.28 in Abschnitt A.
Der Leittext hat Vorrang vor allen Kurzangaben.
Bestehend aus Entwässerungsleitungen aus Kunststoff-HT-Rohr DN 40, einschließlich 50 % Form- und Verbindungsstücke und Befestigungsmaterial (Schellen, Schrauben, Dübel). Anschluss an Sondersiphon DN 40.
Menge: 15,000 M
DIN 276-2018 / IBP: 433
Bauabschnitte / Kostenträger: 433

**1.1.11.2.60 Sondersiphon (für RLT-Gerät Druckseite) zum Gerät L0101**
Sondersiphon (für RLT-Gerät Druckseite) zum Gerät L0101
Ausführung, Qualität und Nachweis gemäß Leittext 01.430.LT.30 in Abschnitt A.
Der Leittext hat Vorrang vor allen Kurzangaben.
Füllbarer Siphon zur Entwässerung von RLT-Geräten im Bereich der Kühler, Befeuchter oder anderer Nassbereiche mit Überdruck gegenüber der Umgebung.
Variable Ablaufanordnung und veränderliche Einbauhöhe, Schraubdeckel zur Füllung und zu Revisionszwecken.
Menge: 2,000 St
DIN 276-2018 / IBP: 433
Bauabschnitte / Kostenträger: 433

**1.1.11.2.70 Sondersiphon (für RLT-Gerät Saugseite) zum Gerät L0101**
Sondersiphon (für RLT-Gerät Saugseite) zum Gerät L0101
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.11.2.80 Zulage für die Rauchdichtigkeit der Jalousieklappen zum Gerät L0101**
Zulage für die Rauchdichtigkeit der Jalousieklappen zum Gerät L0101
Ausführung, Qualität und Nachweis gemäß Leittext 01.430.LT.33 in Abschnitt A.
Der Leittext hat Vorrang vor allen Kurzangaben.
Gehäuse-Leckluftstrom gemäß DIN EN 1751, Klasse C. Leckluftstrom bei geschlossener Klappe bei einer Druckdifferenz von 40 Pa höchstens 200 m³/h je Quadratmeter.
Menge: 1,000 St
DIN 276-2018 / IBP: 433
Bauabschnitte / Kostenträger: 433

**1.1.11.2.90 Werksprüfung der Geräte zum Gerät L0101**
Werksprüfung der Geräte zum Gerät L0101
Ausführung, Qualität und Nachweis gemäß Leittext 01.430.LT.34 in Abschnitt A.
Der Leittext hat Vorrang vor allen Kurzangaben.
Vor Auslieferung der Geräte sind eine Funktions- und Qualitätsprüfung im Herstellerwerk vorzunehmen. Dazu gehören die Messungen der Ventilatorsysteme je Luftstrang, insbesondere Luftvolumenstrom, Leistungsaufnahme und Schallpegel.
Menge: 1,000 St
DIN 276-2018 / IBP: 433
Bauabschnitte / Kostenträger: 433

**1.1.11.2.100 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.11.2.110 Schutz der Gerätekuben nach erfolgter Montage mit Folie und Resopal- oder Holzfaserplatten gegen mechanische Beschädigungen durch Folgegewerke wie Schweißarbeiten, Montagen etc.. Inkl. Entfernung und Entsorgung dieses Schutzes vor der Erstinbetriebnahme.**
Menge: 1,000 St
DIN 276-2018 / IBP: 433
Bauabschnitte / Kostenträger: 433

**1.1.11.2.120 Reinigung Lüftungsgeräte**
Reinigung Lüftungsgeräte
Vor der Inbetriebnahme sind die Lüftungsgeräte innen und außen einer gründlichen Nass-Reinigung zu unterziehen.
Die Reinigungsleistung ist von der örtlichen Bauüberwachung abzunehmen und im Bautagebuch zu dokumentieren.

Kalkulationsbasis
Sind die im Leistungsverzeichnis im Titel "Zuluftgeräte"
beschriebenen RLT-Anlagen: L0101-ZUL-E1-OP 5
Menge: 1,000 St
DIN 276-2018 / IBP: 433
Bauabschnitte / Kostenträger: 433

**1.1.11.2.130 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 432
Bauabschnitte / Kostenträger: 433

**1.1.11.2.140 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 433
Bauabschnitte / Kostenträger: 433

**1.1.11.2.150 Inbetriebsetzung zum Gerät L0101**
Inbetriebsetzung zum Gerät L0101
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.11.3 SO2_L0102_ZUL-E1-OP11

*Hinweis: Leitbeschreibung RLT Gerät zum Gerät L0102*
Leitbeschreibung RLT Gerät zum Gerät L0102
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0102 (T2, ohne Vergütung)*
Pflichtangaben des Bieters zum Gerät L0102 (T2, ohne Vergütung)
SFP_Angebot nach DIN EN 16798-3 als Anlagenwert, Φ_Angebot nach DIN EN 13053, elektrische Gesamtanschlussleistung sowie Fabrikat und Typ zur Identifikation.
Nachweis durch Herstellerdatenblatt und Eurovent-Zertifikat oder gleichwertig. Fehlende Angaben werden mit den Referenzwerten gewertet.

**1.1.11.3.10 Zuluft L0102, 4400 m³/h, SFP 1574**
SO2 · L0102 · SO2_L0102_ZUL-E2-OP11
Bauwerk SO2 · GA-Nr. L0102 · Kategorie Nachbehandlung · Luftart Zuluft · Aufstellungsort Somatik 2 / E2 · Raum-Nr. — · Raumbezeichnung Lüftungszentrale.
Geometrie und Bemessung: Anrechenbarer Volumenstrom 4400 m³/h [U]; Gerätemaße B×H 1.035 × 1.035 m; Baulänge 7345 mm; Anströmquerschnitt 1.07 m²; Anströmgeschwindigkeit 1.14 m/s; 1 Ventilatoreinheiten mit ebenso vielen Frequenzumrichtern [B].
Anströmgeschwindigkeits-Wächter [B] (Wirtschaftlichkeitsoptimum der WRG nach anerkannten fachtechnischen Regeln): zulässiges Band 0.8 bis 1.54 m/s (untere Grenze: Wirtschaftlichkeitsoptimum fest; obere Grenze: SFP-Klasse 3 = 1.250 W/(m³/s) nach DIN EN 16798-3, aus dem Gesamtdruckverlust dieser Anlage hergeleitet) — die Anströmgeschwindigkeit dieser Anlage liegt innerhalb des Bandes.
Druckverlust und Leistung: Druckverlust Gerät intern 480 Pa [B]; Druckverlust Kanalnetz 600 Pa [U]; Druckverlust gesamt 1080 Pa [B]; elektrische Ventilatorleistung 1.92 kW [B]; SFP-Einzelwert der Anlage 1574 W/(m³/s) [B].
Medien und Anschlussleistungen: Schalldämpfer, Ventilator mit Frequenzumrichter, Schalldämpfer, Kühler, Nacherhitzer, Dampfbefeuchter, Filter ePM1 hoch (2. Stufe) [B]; Gewicht 2324 kg [B].
Komponentenkette in Luftrichtung: Schalldämpfer · Ventilator · Schalldämpfer · Kühler · Nacherhitzer · Dampfbefeuchter · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Schalldämpfer → Ventilator mit Frequenzumrichter → Schalldämpfer → Kühler → Nacherhitzer → Dampfbefeuchter → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 4 thermodynamische Luftbehandlungen (davon 1 aus der Vorbehandlung des Zentralgerätes L0100) eingeordnet [B].
01 Ansaugkammer mit Jalousieklappe, Ausführung gemäß Leittext 01.430.LT.07
Volumenstrom 4400 m³/h; Klappenleckage Klasse 4, Rahmen Klasse B nach DIN EN 1751; Wetterschutzgitter Anströmgeschwindigkeit höchstens 2,0 m/s.
05 Kühlerkammer, Ausführung gemäß Leittext 01.430.LT.11
Volumenstrom 4400 m³/h; Medium PKW 6/12 °C [U]; Lamellenabstand mindestens 2,5 mm, epoxydbeschichtet; Kondensatwanne 1.4301, verlängert für die Nachrüstbarkeit eines Tropfenabscheiders.
06 Nacherhitzerkammer (Entfeuchtungsbetrieb), Ausführung gemäß Leittext 01.430.LT.10
Volumenstrom 4400 m³/h; Medium PWW 40/25 °C NT [U], Spreizung höchstens 15 K; RUNDROHRregister, Lamellenabstand mindestens 2,0 mm. Ovalrohr ist bei den kleinen Leistungen von Vor- und Nacherhitzern nicht geeignet und nicht gefordert; Ovalrohr bleibt Kühler- und WRG-Registern vorbehalten. Ausführung im Übrigen wie Vorerhitzer.
10 Schalldämpferteil, Ausführung gemäß Leittext 01.430.LT.14
Volumenstrom 4400 m³/h; Kulissenstärke 240 mm (Kulissen unter 240 mm sind akustisch nicht geeignet), Kulissenspalt aus der Berechnung, Kulissen wartungsseitig ausziehbar. Zwei Stück je Luftseite, unmittelbar saug- und druckseitig am Ventilator. Berechnete Einfügungsdämpfung je Oktavband (63/125/250/500/1000/2000/4000/8000 Hz) [B]: 7/18/37/45/46/45/43/32 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 4400 m³/h; freilaufendes Rad mit Frequenzumrichter; Drehzahlreserve mindestens 10 %; Volumenstrommessung an der Einlaufdüse mit einer Abweichung von höchstens ±3 %. Berechneter Schallleistungspegel des Ventilators 83.5 dB [B] — LINEAR, nicht A-bewertet — nach dem Näherungsverfahren für Radialventilatoren L_WV = L_WSM + 10·lg(q_v) + 20·lg(Δp_t) mit L_WSM = 24 dB (Hochleistungs-Radialventilator rückwärtsgekrümmt im Wirkungsgradoptimum; am Herstellernachweis kalibriert). Nach Gehäusedämmung verbleiben rechnerisch 60.5 dB [B]; die Gehäusedämmung je Oktavband (63/125/250/500/1000/2000/4000/8000 Hz) beträgt 9/11/20/22/23/27/35/40 dB [A]. Der Bieter weist seine tatsächlichen Werte je Oktavband nach Herstellerangabe nach, getrennt für Ventilator und Ventilatorkammer nach Gehäusedämmung.
07 Befeuchterkammer, Ausführung gemäß Leittext 01.430.LT.53
Volumenstrom 4400 m³/h; Dampfbefeuchtung, benetzte Oberflächen nichtrostender Stahl 1.4301, vollentsalztes Speisewasser, Tropfenabscheider herausnehmbar, Freigabe nur bei Luftströmung.
09 Filterkammer (2. Filterstufe), Ausführung gemäß Leittext 01.430.LT.16
Volumenstrom 4400 m³/h; Filterendwiderstand 200 Pa.
12 Ausblaskammer mit Jalousieklappe, Ausführung gemäß Leittext 01.430.LT.17
Volumenstrom 4400 m³/h; Klappen wie Ansaugkammer.
13 Beleuchtung und Schaugläser, Ausführung gemäß Leittext 01.430.LT.19
Volumenstrom 4400 m³/h; Beleuchtungseinheiten und Schaugläser in allen Wartungs- und Funktionskammern.
14 Baumuster- und Werksprüfung, Ausführung gemäß Leittext 01.430.LT.21
Volumenstrom 4400 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

*Hinweis: Geräteskizze:*
Geräteskizze:

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
**1.1.11.3.20 E-Dampfbefeuchter (Beistellung) zum Gerät L0102, 8.24 kW / 11.88 l/h P**
SO2 · L0102 · E-Dampfbefeuchter — Beistellung, nicht Lieferumfang Gerätehersteller
Erforderliche Befeuchterleistung 8.24 kW el. [B]; Wasserbedarf Permeat 11.88 l/h [B]. Bemessung bis 30% rel. Feuchte im Winter für die Zuluft, unter Verwendung der Enthalpie aus dem TRY-Datensatz des Projektstandorts (WRG-Tool-Jahressimulation).
Schnittstelle zur Befeuchterkammer des RLT-Geräts gemäß Leittext 01.430.LT.53.
Ausführung, Qualität und Nachweis gemäß Leittext 01.430.LT.58 in Abschnitt A. Der Leittext hat Vorrang vor allen Kurzangaben.
Befeuchterleistung, angeboten (mind. wie gefordert): '....................................................' (kW)

Wasserbedarf Permeat, angeboten: '....................................................' (l/h)

Anschlussnennweite Speisewasser, angeboten: '....................................................' (DN)
Menge: 1,000 St
DIN 276-2018 / IBP: 433
Bauabschnitte / Kostenträger: 433

**1.1.11.3.30 Gerätegrundrahmen zum Gerät L0102**
Gerätegrundrahmen zum Gerät L0102
Ausführung, Qualität und Nachweis gemäß Leittext 01.430.LT.02 in Abschnitt A.
Der Leittext hat Vorrang vor allen Kurzangaben.
Grundrahmen als Fundament für RLT-Geräte und zur Vermeidung von Körperschallübertragung durch den Fußboden.
Menge: 1,000 St
DIN 276-2018 / IBP: 433
Bauabschnitte / Kostenträger: 433

**1.1.11.3.40 Schwingungsisolierung als Unterlage zum Gerät L0102**
*** Leitbeschreibung
Schwingungsisolierung als Unterlage zum Gerät L0102
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0102*
Schwingungsisolierung (Gummi) zum Gerät L0102
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.11.3.50 Entwässerung für Tropfwasser / Reinigungsstutzen (DN 40) zum Gerät L01**
Entwässerung für Tropfwasser / Reinigungsstutzen (DN 40) zum Gerät L0102
Ausführung, Qualität und Nachweis gemäß Leittext 01.430.LT.28 in Abschnitt A.
Der Leittext hat Vorrang vor allen Kurzangaben.
Bestehend aus Entwässerungsleitungen aus Kunststoff-HT-Rohr DN 40, einschließlich 50 % Form- und Verbindungsstücke und Befestigungsmaterial (Schellen, Schrauben, Dübel). Anschluss an Sondersiphon DN 40.
Menge: 15,000 M
DIN 276-2018 / IBP: 433
Bauabschnitte / Kostenträger: 433

**1.1.11.3.60 Sondersiphon (für RLT-Gerät Druckseite) zum Gerät L0102**
Sondersiphon (für RLT-Gerät Druckseite) zum Gerät L0102
Ausführung, Qualität und Nachweis gemäß Leittext 01.430.LT.30 in Abschnitt A.
Der Leittext hat Vorrang vor allen Kurzangaben.
Füllbarer Siphon zur Entwässerung von RLT-Geräten im Bereich der Kühler, Befeuchter oder anderer Nassbereiche mit Überdruck gegenüber der Umgebung.
Variable Ablaufanordnung und veränderliche Einbauhöhe, Schraubdeckel zur Füllung und zu Revisionszwecken.
Menge: 2,000 St
DIN 276-2018 / IBP: 433
Bauabschnitte / Kostenträger: 433

**1.1.11.3.70 Sondersiphon (für RLT-Gerät Saugseite) zum Gerät L0102**
Sondersiphon (für RLT-Gerät Saugseite) zum Gerät L0102
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.11.3.80 Zulage für die Rauchdichtigkeit der Jalousieklappen zum Gerät L0102**
Zulage für die Rauchdichtigkeit der Jalousieklappen zum Gerät L0102
Ausführung, Qualität und Nachweis gemäß Leittext 01.430.LT.33 in Abschnitt A.
Der Leittext hat Vorrang vor allen Kurzangaben.
Gehäuse-Leckluftstrom gemäß DIN EN 1751, Klasse C. Leckluftstrom bei geschlossener Klappe bei einer Druckdifferenz von 40 Pa höchstens 200 m³/h je Quadratmeter.
Menge: 1,000 St
DIN 276-2018 / IBP: 433
Bauabschnitte / Kostenträger: 433

**1.1.11.3.90 Werksprüfung der Geräte zum Gerät L0102**
Werksprüfung der Geräte zum Gerät L0102
Ausführung, Qualität und Nachweis gemäß Leittext 01.430.LT.34 in Abschnitt A.
Der Leittext hat Vorrang vor allen Kurzangaben.
Vor Auslieferung der Geräte sind eine Funktions- und Qualitätsprüfung im Herstellerwerk vorzunehmen. Dazu gehören die Messungen der Ventilatorsysteme je Luftstrang, insbesondere Luftvolumenstrom, Leistungsaufnahme und Schallpegel.
Menge: 1,000 St
DIN 276-2018 / IBP: 433
Bauabschnitte / Kostenträger: 433

**1.1.11.3.100 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.11.3.110 Schutz der Gerätekuben nach erfolgter Montage mit Folie und Resopal- oder Holzfaserplatten gegen mechanische Beschädigungen durch Folgegewerke wie Schweißarbeiten, Montagen etc.. Inkl. Entfernung und Entsorgung dieses Schutzes vor der Erstinbetriebnahme.**
Menge: 1,000 St
DIN 276-2018 / IBP: 433
Bauabschnitte / Kostenträger: 433

**1.1.11.3.120 Reinigung Lüftungsgeräte**
Reinigung Lüftungsgeräte
Vor der Inbetriebnahme sind die Lüftungsgeräte innen und außen einer gründlichen Nass-Reinigung zu unterziehen.
Die Reinigungsleistung ist von der örtlichen Bauüberwachung abzunehmen und im Bautagebuch zu dokumentieren.

Kalkulationsbasis
Sind die im Leistungsverzeichnis im Titel "Zuluftgeräte"
beschriebenen RLT-Anlagen: L0102-ZUL-E1-OP 11
Menge: 1,000 St
DIN 276-2018 / IBP: 433
Bauabschnitte / Kostenträger: 433

**1.1.11.3.130 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 432
Bauabschnitte / Kostenträger: 433

**1.1.11.3.140 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 433
Bauabschnitte / Kostenträger: 433

**1.1.11.3.150 Inbetriebsetzung zum Gerät L0102**
Inbetriebsetzung zum Gerät L0102
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.11.4 SO2_L0103_ZUL-E0-E2-AEMP

*Hinweis: Leitbeschreibung RLT Gerät zum Gerät L0103*
Leitbeschreibung RLT Gerät zum Gerät L0103
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0103 (T2, ohne Vergütung)*
Pflichtangaben des Bieters zum Gerät L0103 (T2, ohne Vergütung)
SFP_Angebot nach DIN EN 16798-3 als Anlagenwert, Φ_Angebot nach DIN EN 13053, elektrische Gesamtanschlussleistung sowie Fabrikat und Typ zur Identifikation.
Nachweis durch Herstellerdatenblatt und Eurovent-Zertifikat oder gleichwertig. Fehlende Angaben werden mit den Referenzwerten gewertet.

**1.1.11.4.10 Zuluft L0103, 24000 m³/h, SFP 1281**
SO2 · L0103 · SO2_L0103_ZUL-E0-E2-AEMP
Bauwerk SO2 · GA-Nr. L0103 · Kategorie Nachbehandlung · Luftart Zuluft · Aufstellungsort Somatik 2 / E2 · Raum-Nr. — · Raumbezeichnung Lüftungszentrale.
Geometrie und Bemessung: Anrechenbarer Volumenstrom 24000 m³/h [U]; Gerätemaße B×H 2.355 × 2.025 m; Baulänge 6355 mm; Anströmquerschnitt 4.77 m²; Anströmgeschwindigkeit 1.4 m/s; 1 Ventilatoreinheiten mit ebenso vielen Frequenzumrichtern [B].
Anströmgeschwindigkeits-Wächter [B] (Wirtschaftlichkeitsoptimum der WRG nach anerkannten fachtechnischen Regeln): zulässiges Band 0.8 bis 2.65 m/s (untere Grenze: Wirtschaftlichkeitsoptimum fest; obere Grenze: SFP-Klasse 3 = 1.250 W/(m³/s) nach DIN EN 16798-3, aus dem Gesamtdruckverlust dieser Anlage hergeleitet) — die Anströmgeschwindigkeit dieser Anlage liegt innerhalb des Bandes.
Druckverlust und Leistung: Druckverlust Gerät intern 279 Pa [B]; Druckverlust Kanalnetz 600 Pa [U]; Druckverlust gesamt 879 Pa [B]; elektrische Ventilatorleistung 8.54 kW [B]; SFP-Einzelwert der Anlage 1281 W/(m³/s) [B].
Medien und Anschlussleistungen: Schalldämpfer, Ventilator mit Frequenzumrichter, Schalldämpfer, Nacherhitzer, Filter ePM1 hoch (2. Stufe) [B]; Gewicht 5350 kg [B].
Komponentenkette in Luftrichtung: Schalldämpfer · Ventilator · Schalldämpfer · Nacherhitzer · Filter ePM1 hoch.
Netzparameter Heizung [U]: Niedertemperatur 40/25 °C, betriebsoptimiert bis 45/30 °C, Spreizung höchstens 15 K, Registerauslegung auf 40/25 °C.
Der Druckverlust im Gerät ist der auf den Bemessungsvolumenstrom skalierte Nennwert; die elektrische Leistung folgt aus q_v mal Gesamtdruckverlust geteilt durch den Systemwirkungsgrad.
Geräteschematischer Aufbau (Prinzipdarstellung, nicht maßstäblich): Schalldämpfer → Ventilator mit Frequenzumrichter → Schalldämpfer → Nacherhitzer → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 2 bis 3 thermodynamische Luftbehandlungen eingeordnet [B].
01 Ansaugkammer mit Jalousieklappe, Ausführung gemäß Leittext 01.430.LT.07
Volumenstrom 24000 m³/h; Klappenleckage Klasse 4, Rahmen Klasse B nach DIN EN 1751; Wetterschutzgitter Anströmgeschwindigkeit höchstens 2,0 m/s.
06 Nacherhitzerkammer (Entfeuchtungsbetrieb), Ausführung gemäß Leittext 01.430.LT.10
Volumenstrom 24000 m³/h; Medium PWW 40/25 °C NT [U], Spreizung höchstens 15 K; RUNDROHRregister, Lamellenabstand mindestens 2,0 mm. Ovalrohr ist bei den kleinen Leistungen von Vor- und Nacherhitzern nicht geeignet und nicht gefordert; Ovalrohr bleibt Kühler- und WRG-Registern vorbehalten. Ausführung im Übrigen wie Vorerhitzer.
10 Schalldämpferteil, Ausführung gemäß Leittext 01.430.LT.14
Volumenstrom 24000 m³/h; Kulissenstärke 240 mm (Kulissen unter 240 mm sind akustisch nicht geeignet), Kulissenspalt aus der Berechnung, Kulissen wartungsseitig ausziehbar. Zwei Stück je Luftseite, unmittelbar saug- und druckseitig am Ventilator. Berechnete Einfügungsdämpfung je Oktavband (63/125/250/500/1000/2000/4000/8000 Hz) [B]: 7/18/37/45/46/45/43/32 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 24000 m³/h; freilaufendes Rad mit Frequenzumrichter; Drehzahlreserve mindestens 10 %; Volumenstrommessung an der Einlaufdüse mit einer Abweichung von höchstens ±3 %. Berechneter Schallleistungspegel des Ventilators 89.1 dB [B] — LINEAR, nicht A-bewertet — nach dem Näherungsverfahren für Radialventilatoren L_WV = L_WSM + 10·lg(q_v) + 20·lg(Δp_t) mit L_WSM = 24 dB (Hochleistungs-Radialventilator rückwärtsgekrümmt im Wirkungsgradoptimum; am Herstellernachweis kalibriert). Nach Gehäusedämmung verbleiben rechnerisch 66.1 dB [B]; die Gehäusedämmung je Oktavband (63/125/250/500/1000/2000/4000/8000 Hz) beträgt 9/11/20/22/23/27/35/40 dB [A]. Der Bieter weist seine tatsächlichen Werte je Oktavband nach Herstellerangabe nach, getrennt für Ventilator und Ventilatorkammer nach Gehäusedämmung.
09 Filterkammer (2. Filterstufe), Ausführung gemäß Leittext 01.430.LT.16
Volumenstrom 24000 m³/h; Filterendwiderstand 200 Pa.
12 Ausblaskammer mit Jalousieklappe, Ausführung gemäß Leittext 01.430.LT.17
Volumenstrom 24000 m³/h; Klappen wie Ansaugkammer.
13 Beleuchtung und Schaugläser, Ausführung gemäß Leittext 01.430.LT.19
Volumenstrom 24000 m³/h; Beleuchtungseinheiten und Schaugläser in allen Wartungs- und Funktionskammern.
14 Baumuster- und Werksprüfung, Ausführung gemäß Leittext 01.430.LT.21
Volumenstrom 24000 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

*Hinweis: Geräteskizze:*
Geräteskizze:

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
**1.1.11.4.20 Gerätegrundrahmen zum Gerät L0103**
Gerätegrundrahmen zum Gerät L0103
Ausführung, Qualität und Nachweis gemäß Leittext 01.430.LT.02 in Abschnitt A.
Der Leittext hat Vorrang vor allen Kurzangaben.
Grundrahmen als Fundament für RLT-Geräte und zur Vermeidung von Körperschallübertragung durch den Fußboden.
Menge: 1,000 St
DIN 276-2018 / IBP: 433
Bauabschnitte / Kostenträger: 433

**1.1.11.4.30 Schwingungsisolierung als Unterlage zum Gerät L0103**
*** Leitbeschreibung
Schwingungsisolierung als Unterlage zum Gerät L0103
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0103*
Schwingungsisolierung (Gummi) zum Gerät L0103
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.11.4.40 Entwässerung für Tropfwasser / Reinigungsstutzen (DN 40)**
Entwässerung für Tropfwasser / Reinigungsstutzen (DN 40)
Ausführung, Qualität und Nachweis gemäß Leittext 01.430.LT.28 in Abschnitt A.
Der Leittext hat Vorrang vor allen Kurzangaben.
Bestehend aus Entwässerungsleitungen aus Kunststoff-HT-Rohr DN 40, einschließlich 50 % Form- und Verbindungsstücke und Befestigungsmaterial (Schellen, Schrauben, Dübel). Anschluss an Sondersiphon DN 40.
Menge: 15,000 M
DIN 276-2018 / IBP: 433
Bauabschnitte / Kostenträger: 433

**1.1.11.4.50 Sondersiphon (für RLT-Gerät Druckseite)**
Sondersiphon (für RLT-Gerät Druckseite)
Ausführung, Qualität und Nachweis gemäß Leittext 01.430.LT.30 in Abschnitt A.
Der Leittext hat Vorrang vor allen Kurzangaben.
Füllbarer Siphon zur Entwässerung von RLT-Geräten im Bereich der Kühler, Befeuchter oder anderer Nassbereiche mit Überdruck gegenüber der Umgebung.
Variable Ablaufanordnung und veränderliche Einbauhöhe, Schraubdeckel zur Füllung und zu Revisionszwecken.
Menge: 1,000 St
DIN 276-2018 / IBP: 433
Bauabschnitte / Kostenträger: 433

**1.1.11.4.60 Sondersiphon (für RLT-Gerät Saugseite)**
Sondersiphon (für RLT-Gerät Saugseite)
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.11.4.70 Zulage für die Rauchdichtigkeit der Jalousieklappen zum Gerät L0103**
Zulage für die Rauchdichtigkeit der Jalousieklappen zum Gerät L0103
Ausführung, Qualität und Nachweis gemäß Leittext 01.430.LT.33 in Abschnitt A.
Der Leittext hat Vorrang vor allen Kurzangaben.
Gehäuse-Leckluftstrom gemäß DIN EN 1751, Klasse C. Leckluftstrom bei geschlossener Klappe bei einer Druckdifferenz von 40 Pa höchstens 200 m³/h je Quadratmeter.
Menge: 1,000 St
DIN 276-2018 / IBP: 433
Bauabschnitte / Kostenträger: 433

**1.1.11.4.80 Werksprüfung der Geräte zum Gerät L0103**
Werksprüfung der Geräte zum Gerät L0103
Ausführung, Qualität und Nachweis gemäß Leittext 01.430.LT.34 in Abschnitt A.
Der Leittext hat Vorrang vor allen Kurzangaben.
Vor Auslieferung der Geräte sind eine Funktions- und Qualitätsprüfung im Herstellerwerk vorzunehmen. Dazu gehören die Messungen der Ventilatorsysteme je Luftstrang, insbesondere Luftvolumenstrom, Leistungsaufnahme und Schallpegel.
Menge: 1,000 St
DIN 276-2018 / IBP: 433
Bauabschnitte / Kostenträger: 433

**1.1.11.4.90 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.11.4.100 Schutz der Gerätekuben nach erfolgter Montage mit Folie und Resopal- oder Holzfaserplatten gegen mechanische Beschädigungen durch Folgegewerke wie Schweißarbeiten, Montagen etc.. Inkl. Entfernung und Entsorgung dieses Schutzes vor der Erstinbetriebnahme.**
Menge: 1,000 St
DIN 276-2018 / IBP: 433
Bauabschnitte / Kostenträger: 433

**1.1.11.4.110 Reinigung Lüftungsgeräte**
Reinigung Lüftungsgeräte
Vor der Inbetriebnahme sind die Lüftungsgeräte innen und außen einer gründlichen Nass-Reinigung zu unterziehen.
Die Reinigungsleistung ist von der örtlichen Bauüberwachung abzunehmen und im Bautagebuch zu dokumentieren.

Kalkulationsbasis
Sind die im Leistungsverzeichnis im Titel "Zuluftgeräte"
beschriebenen RLT-Anlagen: L0103-ZUL-E0-E2-AEMP
Menge: 1,000 St
DIN 276-2018 / IBP: 431
Bauabschnitte / Kostenträger: 433

**1.1.11.4.120 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 431
Bauabschnitte / Kostenträger: 433

**1.1.11.4.130 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 431
Bauabschnitte / Kostenträger: 433

**1.1.11.4.140 Inbetriebsetzung zum Gerät L0103**
Inbetriebsetzung zum Gerät L0103
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.11.5 SO2_L0104_ZUL-E1-OP6

*Hinweis: Leitbeschreibung RLT Gerät zum Gerät L0104*
Leitbeschreibung RLT Gerät zum Gerät L0104
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0104 (T2, ohne Vergütung)*
Pflichtangaben des Bieters zum Gerät L0104 (T2, ohne Vergütung)
SFP_Angebot nach DIN EN 16798-3 als Anlagenwert, Φ_Angebot nach DIN EN 13053, elektrische Gesamtanschlussleistung sowie Fabrikat und Typ zur Identifikation.
Nachweis durch Herstellerdatenblatt und Eurovent-Zertifikat oder gleichwertig. Fehlende Angaben werden mit den Referenzwerten gewertet.

**1.1.11.5.10 Zuluft L0104, 3600 m³/h, SFP 1544**
SO2 · L0104 · SO2_L0104_ZUL-E2-OP6
Bauwerk SO2 · GA-Nr. L0104 · Kategorie Nachbehandlung · Luftart Zuluft · Aufstellungsort Somatik 2 / E2 · Raum-Nr. — · Raumbezeichnung Lüftungszentrale.
Geometrie und Bemessung: Anrechenbarer Volumenstrom 3600 m³/h [U]; Gerätemaße B×H 1.035 × 1.035 m; Baulänge 7345 mm; Anströmquerschnitt 1.07 m²; Anströmgeschwindigkeit 0.93 m/s; 1 Ventilatoreinheiten mit ebenso vielen Frequenzumrichtern [B].
Anströmgeschwindigkeits-Wächter [B] (Wirtschaftlichkeitsoptimum der WRG nach anerkannten fachtechnischen Regeln): zulässiges Band 0.8 bis 1.29 m/s (untere Grenze: Wirtschaftlichkeitsoptimum fest; obere Grenze: SFP-Klasse 3 = 1.250 W/(m³/s) nach DIN EN 16798-3, aus dem Gesamtdruckverlust dieser Anlage hergeleitet) — die Anströmgeschwindigkeit dieser Anlage liegt innerhalb des Bandes.
Druckverlust und Leistung: Druckverlust Gerät intern 459 Pa [B]; Druckverlust Kanalnetz 600 Pa [U]; Druckverlust gesamt 1059 Pa [B]; elektrische Ventilatorleistung 1.54 kW [B]; SFP-Einzelwert der Anlage 1544 W/(m³/s) [B].
Medien und Anschlussleistungen: Schalldämpfer, Ventilator mit Frequenzumrichter, Schalldämpfer, Kühler, Nacherhitzer, Dampfbefeuchter, Filter ePM1 hoch (2. Stufe) [B]; Gewicht 2320 kg [B].
Komponentenkette in Luftrichtung: Schalldämpfer · Ventilator · Schalldämpfer · Kühler · Nacherhitzer · Dampfbefeuchter · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Schalldämpfer → Ventilator mit Frequenzumrichter → Schalldämpfer → Kühler → Nacherhitzer → Dampfbefeuchter → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 4 thermodynamische Luftbehandlungen (davon 1 aus der Vorbehandlung des Zentralgerätes L0100) eingeordnet [B].
01 Ansaugkammer mit Jalousieklappe, Ausführung gemäß Leittext 01.430.LT.07
Volumenstrom 3600 m³/h; Klappenleckage Klasse 4, Rahmen Klasse B nach DIN EN 1751; Wetterschutzgitter Anströmgeschwindigkeit höchstens 2,0 m/s.
05 Kühlerkammer, Ausführung gemäß Leittext 01.430.LT.11
Volumenstrom 3600 m³/h; Medium PKW 6/12 °C [U]; Lamellenabstand mindestens 2,5 mm, epoxydbeschichtet; Kondensatwanne 1.4301, verlängert für die Nachrüstbarkeit eines Tropfenabscheiders.
06 Nacherhitzerkammer (Entfeuchtungsbetrieb), Ausführung gemäß Leittext 01.430.LT.10
Volumenstrom 3600 m³/h; Medium PWW 40/25 °C NT [U], Spreizung höchstens 15 K; RUNDROHRregister, Lamellenabstand mindestens 2,0 mm. Ovalrohr ist bei den kleinen Leistungen von Vor- und Nacherhitzern nicht geeignet und nicht gefordert; Ovalrohr bleibt Kühler- und WRG-Registern vorbehalten. Ausführung im Übrigen wie Vorerhitzer.
10 Schalldämpferteil, Ausführung gemäß Leittext 01.430.LT.14
Volumenstrom 3600 m³/h; Kulissenstärke 240 mm (Kulissen unter 240 mm sind akustisch nicht geeignet), Kulissenspalt aus der Berechnung, Kulissen wartungsseitig ausziehbar. Zwei Stück je Luftseite, unmittelbar saug- und druckseitig am Ventilator. Berechnete Einfügungsdämpfung je Oktavband (63/125/250/500/1000/2000/4000/8000 Hz) [B]: 7/18/37/45/46/45/43/32 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 3600 m³/h; freilaufendes Rad mit Frequenzumrichter; Drehzahlreserve mindestens 10 %; Volumenstrommessung an der Einlaufdüse mit einer Abweichung von höchstens ±3 %. Berechneter Schallleistungspegel des Ventilators 82.5 dB [B] — LINEAR, nicht A-bewertet — nach dem Näherungsverfahren für Radialventilatoren L_WV = L_WSM + 10·lg(q_v) + 20·lg(Δp_t) mit L_WSM = 24 dB (Hochleistungs-Radialventilator rückwärtsgekrümmt im Wirkungsgradoptimum; am Herstellernachweis kalibriert). Nach Gehäusedämmung verbleiben rechnerisch 59.5 dB [B]; die Gehäusedämmung je Oktavband (63/125/250/500/1000/2000/4000/8000 Hz) beträgt 9/11/20/22/23/27/35/40 dB [A]. Der Bieter weist seine tatsächlichen Werte je Oktavband nach Herstellerangabe nach, getrennt für Ventilator und Ventilatorkammer nach Gehäusedämmung.
07 Befeuchterkammer, Ausführung gemäß Leittext 01.430.LT.53
Volumenstrom 3600 m³/h; Dampfbefeuchtung, benetzte Oberflächen nichtrostender Stahl 1.4301, vollentsalztes Speisewasser, Tropfenabscheider herausnehmbar, Freigabe nur bei Luftströmung.
09 Filterkammer (2. Filterstufe), Ausführung gemäß Leittext 01.430.LT.16
Volumenstrom 3600 m³/h; Filterendwiderstand 200 Pa.
12 Ausblaskammer mit Jalousieklappe, Ausführung gemäß Leittext 01.430.LT.17
Volumenstrom 3600 m³/h; Klappen wie Ansaugkammer.
13 Beleuchtung und Schaugläser, Ausführung gemäß Leittext 01.430.LT.19
Volumenstrom 3600 m³/h; Beleuchtungseinheiten und Schaugläser in allen Wartungs- und Funktionskammern.
14 Baumuster- und Werksprüfung, Ausführung gemäß Leittext 01.430.LT.21
Volumenstrom 3600 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

*Hinweis: Geräteskizze:*
Geräteskizze:

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
**1.1.11.5.20 E-Dampfbefeuchter (Beistellung) zum Gerät L0104, 6.74 kW / 9.72 l/h Pe**
SO2 · L0104 · E-Dampfbefeuchter — Beistellung, nicht Lieferumfang Gerätehersteller
Erforderliche Befeuchterleistung 6.74 kW el. [B]; Wasserbedarf Permeat 9.72 l/h [B]. Bemessung bis 30% rel. Feuchte im Winter für die Zuluft, unter Verwendung der Enthalpie aus dem TRY-Datensatz des Projektstandorts (WRG-Tool-Jahressimulation).
Schnittstelle zur Befeuchterkammer des RLT-Geräts gemäß Leittext 01.430.LT.53.
Ausführung, Qualität und Nachweis gemäß Leittext 01.430.LT.58 in Abschnitt A. Der Leittext hat Vorrang vor allen Kurzangaben.
Befeuchterleistung, angeboten (mind. wie gefordert): '....................................................' (kW)

Wasserbedarf Permeat, angeboten: '....................................................' (l/h)

Anschlussnennweite Speisewasser, angeboten: '....................................................' (DN)
Menge: 1,000 St
DIN 276-2018 / IBP: 433
Bauabschnitte / Kostenträger: 433

**1.1.11.5.30 Gerätegrundrahmen zum Gerät L0104**
Gerätegrundrahmen zum Gerät L0104
Ausführung, Qualität und Nachweis gemäß Leittext 01.430.LT.02 in Abschnitt A.
Der Leittext hat Vorrang vor allen Kurzangaben.
Grundrahmen als Fundament für RLT-Geräte und zur Vermeidung von Körperschallübertragung durch den Fußboden.
Menge: 1,000 St
DIN 276-2018 / IBP: 433
Bauabschnitte / Kostenträger: 433

**1.1.11.5.40 Schwingungsisolierung als Unterlage zum Gerät L0104**
*** Leitbeschreibung
Schwingungsisolierung als Unterlage zum Gerät L0104
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0104*
Schwingungsisolierung (Gummi) zum Gerät L0104
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.11.5.50 Entwässerung für Tropfwasser / Reinigungsstutzen (DN 40) zum Gerät L01**
Entwässerung für Tropfwasser / Reinigungsstutzen (DN 40) zum Gerät L0104
Ausführung, Qualität und Nachweis gemäß Leittext 01.430.LT.28 in Abschnitt A.
Der Leittext hat Vorrang vor allen Kurzangaben.
Bestehend aus Entwässerungsleitungen aus Kunststoff-HT-Rohr DN 40, einschließlich 50 % Form- und Verbindungsstücke und Befestigungsmaterial (Schellen, Schrauben, Dübel). Anschluss an Sondersiphon DN 40.
Menge: 15,000 M
DIN 276-2018 / IBP: 433
Bauabschnitte / Kostenträger: 433

**1.1.11.5.60 Sondersiphon (für RLT-Gerät Druckseite) zum Gerät L0104**
Sondersiphon (für RLT-Gerät Druckseite) zum Gerät L0104
Ausführung, Qualität und Nachweis gemäß Leittext 01.430.LT.30 in Abschnitt A.
Der Leittext hat Vorrang vor allen Kurzangaben.
Füllbarer Siphon zur Entwässerung von RLT-Geräten im Bereich der Kühler, Befeuchter oder anderer Nassbereiche mit Überdruck gegenüber der Umgebung.
Variable Ablaufanordnung und veränderliche Einbauhöhe, Schraubdeckel zur Füllung und zu Revisionszwecken.
Menge: 2,000 St
DIN 276-2018 / IBP: 433
Bauabschnitte / Kostenträger: 433

**1.1.11.5.70 Sondersiphon (für RLT-Gerät Saugseite) zum Gerät L0104**
Sondersiphon (für RLT-Gerät Saugseite) zum Gerät L0104
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.11.5.80 Zulage für die Rauchdichtigkeit der Jalousieklappen zum Gerät L0104**
Zulage für die Rauchdichtigkeit der Jalousieklappen zum Gerät L0104
Ausführung, Qualität und Nachweis gemäß Leittext 01.430.LT.33 in Abschnitt A.
Der Leittext hat Vorrang vor allen Kurzangaben.
Gehäuse-Leckluftstrom gemäß DIN EN 1751, Klasse C. Leckluftstrom bei geschlossener Klappe bei einer Druckdifferenz von 40 Pa höchstens 200 m³/h je Quadratmeter.
Menge: 1,000 St
DIN 276-2018 / IBP: 433
Bauabschnitte / Kostenträger: 433

**1.1.11.5.90 Werksprüfung der Geräte zum Gerät L0104**
Werksprüfung der Geräte zum Gerät L0104
Ausführung, Qualität und Nachweis gemäß Leittext 01.430.LT.34 in Abschnitt A.
Der Leittext hat Vorrang vor allen Kurzangaben.
Vor Auslieferung der Geräte sind eine Funktions- und Qualitätsprüfung im Herstellerwerk vorzunehmen. Dazu gehören die Messungen der Ventilatorsysteme je Luftstrang, insbesondere Luftvolumenstrom, Leistungsaufnahme und Schallpegel.
Menge: 1,000 St
DIN 276-2018 / IBP: 433
Bauabschnitte / Kostenträger: 433

**1.1.11.5.100 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.11.5.110 Schutz der Gerätekuben nach erfolgter Montage mit Folie und Resopal- oder Holzfaserplatten gegen mechanische Beschädigungen durch Folgegewerke wie Schweißarbeiten, Montagen etc.. Inkl. Entfernung und Entsorgung dieses Schutzes vor der Erstinbetriebnahme.**
Menge: 1,000 St
DIN 276-2018 / IBP: 433
Bauabschnitte / Kostenträger: 433

**1.1.11.5.120 Reinigung Lüftungsgeräte**
Reinigung Lüftungsgeräte
Vor der Inbetriebnahme sind die Lüftungsgeräte innen und außen einer gründlichen Nass-Reinigung zu unterziehen.
Die Reinigungsleistung ist von der örtlichen Bauüberwachung abzunehmen und im Bautagebuch zu dokumentieren.

Kalkulationsbasis
Sind die im Leistungsverzeichnis im Titel "Zuluftgeräte"
beschriebenen RLT-Anlagen: L0104-ZUL-E1-OP 6
Menge: 1,000 St
DIN 276-2018 / IBP: 433
Bauabschnitte / Kostenträger: 433

**1.1.11.5.130 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 432
Bauabschnitte / Kostenträger: 433

**1.1.11.5.140 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 433
Bauabschnitte / Kostenträger: 433

**1.1.11.5.150 Inbetriebsetzung zum Gerät L0104**
Inbetriebsetzung zum Gerät L0104
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.11.6 SO2_L0105_ZUL-E1-OP9

*Hinweis: Leitbeschreibung RLT Gerät zum Gerät L0105*
Leitbeschreibung RLT Gerät zum Gerät L0105
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0105 (T2, ohne Vergütung)*
Pflichtangaben des Bieters zum Gerät L0105 (T2, ohne Vergütung)
SFP_Angebot nach DIN EN 16798-3 als Anlagenwert, Φ_Angebot nach DIN EN 13053, elektrische Gesamtanschlussleistung sowie Fabrikat und Typ zur Identifikation.
Nachweis durch Herstellerdatenblatt und Eurovent-Zertifikat oder gleichwertig. Fehlende Angaben werden mit den Referenzwerten gewertet.

**1.1.11.6.10 Zuluft L0105, 3600 m³/h, SFP 1544**
SO2 · L0105 · SO2_L0105_ZUL-E2-OP9
Bauwerk SO2 · GA-Nr. L0105 · Kategorie Nachbehandlung · Luftart Zuluft · Aufstellungsort Somatik 2 / E2 · Raum-Nr. — · Raumbezeichnung Lüftungszentrale.
Geometrie und Bemessung: Anrechenbarer Volumenstrom 3600 m³/h [U]; Gerätemaße B×H 1.035 × 1.035 m; Baulänge 7345 mm; Anströmquerschnitt 1.07 m²; Anströmgeschwindigkeit 0.93 m/s; 1 Ventilatoreinheiten mit ebenso vielen Frequenzumrichtern [B].
Anströmgeschwindigkeits-Wächter [B] (Wirtschaftlichkeitsoptimum der WRG nach anerkannten fachtechnischen Regeln): zulässiges Band 0.8 bis 1.29 m/s (untere Grenze: Wirtschaftlichkeitsoptimum fest; obere Grenze: SFP-Klasse 3 = 1.250 W/(m³/s) nach DIN EN 16798-3, aus dem Gesamtdruckverlust dieser Anlage hergeleitet) — die Anströmgeschwindigkeit dieser Anlage liegt innerhalb des Bandes.
Druckverlust und Leistung: Druckverlust Gerät intern 459 Pa [B]; Druckverlust Kanalnetz 600 Pa [U]; Druckverlust gesamt 1059 Pa [B]; elektrische Ventilatorleistung 1.54 kW [B]; SFP-Einzelwert der Anlage 1544 W/(m³/s) [B].
Medien und Anschlussleistungen: Schalldämpfer, Ventilator mit Frequenzumrichter, Schalldämpfer, Kühler, Nacherhitzer, Dampfbefeuchter, Filter ePM1 hoch (2. Stufe) [B]; Gewicht 2320 kg [B].
Komponentenkette in Luftrichtung: Schalldämpfer · Ventilator · Schalldämpfer · Kühler · Nacherhitzer · Dampfbefeuchter · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Schalldämpfer → Ventilator mit Frequenzumrichter → Schalldämpfer → Kühler → Nacherhitzer → Dampfbefeuchter → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 4 thermodynamische Luftbehandlungen (davon 1 aus der Vorbehandlung des Zentralgerätes L0100) eingeordnet [B].
01 Ansaugkammer mit Jalousieklappe, Ausführung gemäß Leittext 01.430.LT.07
Volumenstrom 3600 m³/h; Klappenleckage Klasse 4, Rahmen Klasse B nach DIN EN 1751; Wetterschutzgitter Anströmgeschwindigkeit höchstens 2,0 m/s.
05 Kühlerkammer, Ausführung gemäß Leittext 01.430.LT.11
Volumenstrom 3600 m³/h; Medium PKW 6/12 °C [U]; Lamellenabstand mindestens 2,5 mm, epoxydbeschichtet; Kondensatwanne 1.4301, verlängert für die Nachrüstbarkeit eines Tropfenabscheiders.
06 Nacherhitzerkammer (Entfeuchtungsbetrieb), Ausführung gemäß Leittext 01.430.LT.10
Volumenstrom 3600 m³/h; Medium PWW 40/25 °C NT [U], Spreizung höchstens 15 K; RUNDROHRregister, Lamellenabstand mindestens 2,0 mm. Ovalrohr ist bei den kleinen Leistungen von Vor- und Nacherhitzern nicht geeignet und nicht gefordert; Ovalrohr bleibt Kühler- und WRG-Registern vorbehalten. Ausführung im Übrigen wie Vorerhitzer.
10 Schalldämpferteil, Ausführung gemäß Leittext 01.430.LT.14
Volumenstrom 3600 m³/h; Kulissenstärke 240 mm (Kulissen unter 240 mm sind akustisch nicht geeignet), Kulissenspalt aus der Berechnung, Kulissen wartungsseitig ausziehbar. Zwei Stück je Luftseite, unmittelbar saug- und druckseitig am Ventilator. Berechnete Einfügungsdämpfung je Oktavband (63/125/250/500/1000/2000/4000/8000 Hz) [B]: 7/18/37/45/46/45/43/32 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 3600 m³/h; freilaufendes Rad mit Frequenzumrichter; Drehzahlreserve mindestens 10 %; Volumenstrommessung an der Einlaufdüse mit einer Abweichung von höchstens ±3 %. Berechneter Schallleistungspegel des Ventilators 82.5 dB [B] — LINEAR, nicht A-bewertet — nach dem Näherungsverfahren für Radialventilatoren L_WV = L_WSM + 10·lg(q_v) + 20·lg(Δp_t) mit L_WSM = 24 dB (Hochleistungs-Radialventilator rückwärtsgekrümmt im Wirkungsgradoptimum; am Herstellernachweis kalibriert). Nach Gehäusedämmung verbleiben rechnerisch 59.5 dB [B]; die Gehäusedämmung je Oktavband (63/125/250/500/1000/2000/4000/8000 Hz) beträgt 9/11/20/22/23/27/35/40 dB [A]. Der Bieter weist seine tatsächlichen Werte je Oktavband nach Herstellerangabe nach, getrennt für Ventilator und Ventilatorkammer nach Gehäusedämmung.
07 Befeuchterkammer, Ausführung gemäß Leittext 01.430.LT.53
Volumenstrom 3600 m³/h; Dampfbefeuchtung, benetzte Oberflächen nichtrostender Stahl 1.4301, vollentsalztes Speisewasser, Tropfenabscheider herausnehmbar, Freigabe nur bei Luftströmung.
09 Filterkammer (2. Filterstufe), Ausführung gemäß Leittext 01.430.LT.16
Volumenstrom 3600 m³/h; Filterendwiderstand 200 Pa.
12 Ausblaskammer mit Jalousieklappe, Ausführung gemäß Leittext 01.430.LT.17
Volumenstrom 3600 m³/h; Klappen wie Ansaugkammer.
13 Beleuchtung und Schaugläser, Ausführung gemäß Leittext 01.430.LT.19
Volumenstrom 3600 m³/h; Beleuchtungseinheiten und Schaugläser in allen Wartungs- und Funktionskammern.
14 Baumuster- und Werksprüfung, Ausführung gemäß Leittext 01.430.LT.21
Volumenstrom 3600 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

*Hinweis: Geräteskizze:*
Geräteskizze:

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
**1.1.11.6.20 E-Dampfbefeuchter (Beistellung) zum Gerät L0105, 6.74 kW / 9.72 l/h Pe**
SO2 · L0105 · E-Dampfbefeuchter — Beistellung, nicht Lieferumfang Gerätehersteller
Erforderliche Befeuchterleistung 6.74 kW el. [B]; Wasserbedarf Permeat 9.72 l/h [B]. Bemessung bis 30% rel. Feuchte im Winter für die Zuluft, unter Verwendung der Enthalpie aus dem TRY-Datensatz des Projektstandorts (WRG-Tool-Jahressimulation).
Schnittstelle zur Befeuchterkammer des RLT-Geräts gemäß Leittext 01.430.LT.53.
Ausführung, Qualität und Nachweis gemäß Leittext 01.430.LT.58 in Abschnitt A. Der Leittext hat Vorrang vor allen Kurzangaben.
Befeuchterleistung, angeboten (mind. wie gefordert): '....................................................' (kW)

Wasserbedarf Permeat, angeboten: '....................................................' (l/h)

Anschlussnennweite Speisewasser, angeboten: '....................................................' (DN)
Menge: 1,000 St
DIN 276-2018 / IBP: 433
Bauabschnitte / Kostenträger: 433

**1.1.11.6.30 Gerätegrundrahmen zum Gerät L0105**
Gerätegrundrahmen zum Gerät L0105
Ausführung, Qualität und Nachweis gemäß Leittext 01.430.LT.02 in Abschnitt A.
Der Leittext hat Vorrang vor allen Kurzangaben.
Grundrahmen als Fundament für RLT-Geräte und zur Vermeidung von Körperschallübertragung durch den Fußboden.
Menge: 1,000 St
DIN 276-2018 / IBP: 433
Bauabschnitte / Kostenträger: 433

**1.1.11.6.40 Schwingungsisolierung als Unterlage zum Gerät L0105**
*** Leitbeschreibung
Schwingungsisolierung als Unterlage zum Gerät L0105
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0105*
Schwingungsisolierung (Gummi) zum Gerät L0105
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.11.6.50 Entwässerung für Tropfwasser / Reinigungsstutzen (DN 40) zum Gerät L01**
Entwässerung für Tropfwasser / Reinigungsstutzen (DN 40) zum Gerät L0105
Ausführung, Qualität und Nachweis gemäß Leittext 01.430.LT.28 in Abschnitt A.
Der Leittext hat Vorrang vor allen Kurzangaben.
Bestehend aus Entwässerungsleitungen aus Kunststoff-HT-Rohr DN 40, einschließlich 50 % Form- und Verbindungsstücke und Befestigungsmaterial (Schellen, Schrauben, Dübel). Anschluss an Sondersiphon DN 40.
Menge: 15,000 M
DIN 276-2018 / IBP: 433
Bauabschnitte / Kostenträger: 433

**1.1.11.6.60 Sondersiphon (für RLT-Gerät Druckseite) zum Gerät L0105**
Sondersiphon (für RLT-Gerät Druckseite) zum Gerät L0105
Ausführung, Qualität und Nachweis gemäß Leittext 01.430.LT.30 in Abschnitt A.
Der Leittext hat Vorrang vor allen Kurzangaben.
Füllbarer Siphon zur Entwässerung von RLT-Geräten im Bereich der Kühler, Befeuchter oder anderer Nassbereiche mit Überdruck gegenüber der Umgebung.
Variable Ablaufanordnung und veränderliche Einbauhöhe, Schraubdeckel zur Füllung und zu Revisionszwecken.
Menge: 2,000 St
DIN 276-2018 / IBP: 433
Bauabschnitte / Kostenträger: 433

**1.1.11.6.70 Sondersiphon (für RLT-Gerät Saugseite) zum Gerät L0105**
Sondersiphon (für RLT-Gerät Saugseite) zum Gerät L0105
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.11.6.80 Zulage für die Rauchdichtigkeit der Jalousieklappen zum Gerät L0105**
Zulage für die Rauchdichtigkeit der Jalousieklappen zum Gerät L0105
Ausführung, Qualität und Nachweis gemäß Leittext 01.430.LT.33 in Abschnitt A.
Der Leittext hat Vorrang vor allen Kurzangaben.
Gehäuse-Leckluftstrom gemäß DIN EN 1751, Klasse C. Leckluftstrom bei geschlossener Klappe bei einer Druckdifferenz von 40 Pa höchstens 200 m³/h je Quadratmeter.
Menge: 1,000 St
DIN 276-2018 / IBP: 433
Bauabschnitte / Kostenträger: 433

**1.1.11.6.90 Werksprüfung der Geräte zum Gerät L0105**
Werksprüfung der Geräte zum Gerät L0105
Ausführung, Qualität und Nachweis gemäß Leittext 01.430.LT.34 in Abschnitt A.
Der Leittext hat Vorrang vor allen Kurzangaben.
Vor Auslieferung der Geräte sind eine Funktions- und Qualitätsprüfung im Herstellerwerk vorzunehmen. Dazu gehören die Messungen der Ventilatorsysteme je Luftstrang, insbesondere Luftvolumenstrom, Leistungsaufnahme und Schallpegel.
Menge: 1,000 St
DIN 276-2018 / IBP: 433
Bauabschnitte / Kostenträger: 433

**1.1.11.6.100 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.11.6.110 Schutz der Gerätekuben nach erfolgter Montage mit Folie und Resopal- oder Holzfaserplatten gegen mechanische Beschädigungen durch Folgegewerke wie Schweißarbeiten, Montagen etc.. Inkl. Entfernung und Entsorgung dieses Schutzes vor der Erstinbetriebnahme.**
Menge: 1,000 St
DIN 276-2018 / IBP: 433
Bauabschnitte / Kostenträger: 433

**1.1.11.6.120 Reinigung Lüftungsgeräte**
Reinigung Lüftungsgeräte
Vor der Inbetriebnahme sind die Lüftungsgeräte innen und außen einer gründlichen Nass-Reinigung zu unterziehen.
Die Reinigungsleistung ist von der örtlichen Bauüberwachung abzunehmen und im Bautagebuch zu dokumentieren.

Kalkulationsbasis
Sind die im Leistungsverzeichnis im Titel "Zuluftgeräte"
beschriebenen RLT-Anlagen: L0105-ZUL-E1-OP 9
Menge: 1,000 St
DIN 276-2018 / IBP: 433
Bauabschnitte / Kostenträger: 433

**1.1.11.6.130 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 432
Bauabschnitte / Kostenträger: 433

**1.1.11.6.140 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 433
Bauabschnitte / Kostenträger: 433

**1.1.11.6.150 Inbetriebsetzung zum Gerät L0105**
Inbetriebsetzung zum Gerät L0105
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.11.7 SO2_L0106_ZUL-E1-OP4

*Hinweis: Leitbeschreibung RLT Gerät zum Gerät L0106*
Leitbeschreibung RLT Gerät zum Gerät L0106
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0106 (T2, ohne Vergütung)*
Pflichtangaben des Bieters zum Gerät L0106 (T2, ohne Vergütung)
SFP_Angebot nach DIN EN 16798-3 als Anlagenwert, Φ_Angebot nach DIN EN 13053, elektrische Gesamtanschlussleistung sowie Fabrikat und Typ zur Identifikation.
Nachweis durch Herstellerdatenblatt und Eurovent-Zertifikat oder gleichwertig. Fehlende Angaben werden mit den Referenzwerten gewertet.

**1.1.11.7.10 Zuluft L0106, 3600 m³/h, SFP 1544**
SO2 · L0106 · SO2_L0106_ZUL-E2-OP4
Bauwerk SO2 · GA-Nr. L0106 · Kategorie Nachbehandlung · Luftart Zuluft · Aufstellungsort Somatik 2 / E2 · Raum-Nr. — · Raumbezeichnung Lüftungszentrale.
Geometrie und Bemessung: Anrechenbarer Volumenstrom 3600 m³/h [U]; Gerätemaße B×H 1.035 × 1.035 m; Baulänge 7345 mm; Anströmquerschnitt 1.07 m²; Anströmgeschwindigkeit 0.93 m/s; 1 Ventilatoreinheiten mit ebenso vielen Frequenzumrichtern [B].
Anströmgeschwindigkeits-Wächter [B] (Wirtschaftlichkeitsoptimum der WRG nach anerkannten fachtechnischen Regeln): zulässiges Band 0.8 bis 1.29 m/s (untere Grenze: Wirtschaftlichkeitsoptimum fest; obere Grenze: SFP-Klasse 3 = 1.250 W/(m³/s) nach DIN EN 16798-3, aus dem Gesamtdruckverlust dieser Anlage hergeleitet) — die Anströmgeschwindigkeit dieser Anlage liegt innerhalb des Bandes.
Druckverlust und Leistung: Druckverlust Gerät intern 459 Pa [B]; Druckverlust Kanalnetz 600 Pa [U]; Druckverlust gesamt 1059 Pa [B]; elektrische Ventilatorleistung 1.54 kW [B]; SFP-Einzelwert der Anlage 1544 W/(m³/s) [B].
Medien und Anschlussleistungen: Schalldämpfer, Ventilator mit Frequenzumrichter, Schalldämpfer, Kühler, Nacherhitzer, Dampfbefeuchter, Filter ePM1 hoch (2. Stufe) [B]; Gewicht 2320 kg [B].
Komponentenkette in Luftrichtung: Schalldämpfer · Ventilator · Schalldämpfer · Kühler · Nacherhitzer · Dampfbefeuchter · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Schalldämpfer → Ventilator mit Frequenzumrichter → Schalldämpfer → Kühler → Nacherhitzer → Dampfbefeuchter → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 4 thermodynamische Luftbehandlungen (davon 1 aus der Vorbehandlung des Zentralgerätes L0100) eingeordnet [B].
01 Ansaugkammer mit Jalousieklappe, Ausführung gemäß Leittext 01.430.LT.07
Volumenstrom 3600 m³/h; Klappenleckage Klasse 4, Rahmen Klasse B nach DIN EN 1751; Wetterschutzgitter Anströmgeschwindigkeit höchstens 2,0 m/s.
05 Kühlerkammer, Ausführung gemäß Leittext 01.430.LT.11
Volumenstrom 3600 m³/h; Medium PKW 6/12 °C [U]; Lamellenabstand mindestens 2,5 mm, epoxydbeschichtet; Kondensatwanne 1.4301, verlängert für die Nachrüstbarkeit eines Tropfenabscheiders.
06 Nacherhitzerkammer (Entfeuchtungsbetrieb), Ausführung gemäß Leittext 01.430.LT.10
Volumenstrom 3600 m³/h; Medium PWW 40/25 °C NT [U], Spreizung höchstens 15 K; RUNDROHRregister, Lamellenabstand mindestens 2,0 mm. Ovalrohr ist bei den kleinen Leistungen von Vor- und Nacherhitzern nicht geeignet und nicht gefordert; Ovalrohr bleibt Kühler- und WRG-Registern vorbehalten. Ausführung im Übrigen wie Vorerhitzer.
10 Schalldämpferteil, Ausführung gemäß Leittext 01.430.LT.14
Volumenstrom 3600 m³/h; Kulissenstärke 240 mm (Kulissen unter 240 mm sind akustisch nicht geeignet), Kulissenspalt aus der Berechnung, Kulissen wartungsseitig ausziehbar. Zwei Stück je Luftseite, unmittelbar saug- und druckseitig am Ventilator. Berechnete Einfügungsdämpfung je Oktavband (63/125/250/500/1000/2000/4000/8000 Hz) [B]: 7/18/37/45/46/45/43/32 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 3600 m³/h; freilaufendes Rad mit Frequenzumrichter; Drehzahlreserve mindestens 10 %; Volumenstrommessung an der Einlaufdüse mit einer Abweichung von höchstens ±3 %. Berechneter Schallleistungspegel des Ventilators 82.5 dB [B] — LINEAR, nicht A-bewertet — nach dem Näherungsverfahren für Radialventilatoren L_WV = L_WSM + 10·lg(q_v) + 20·lg(Δp_t) mit L_WSM = 24 dB (Hochleistungs-Radialventilator rückwärtsgekrümmt im Wirkungsgradoptimum; am Herstellernachweis kalibriert). Nach Gehäusedämmung verbleiben rechnerisch 59.5 dB [B]; die Gehäusedämmung je Oktavband (63/125/250/500/1000/2000/4000/8000 Hz) beträgt 9/11/20/22/23/27/35/40 dB [A]. Der Bieter weist seine tatsächlichen Werte je Oktavband nach Herstellerangabe nach, getrennt für Ventilator und Ventilatorkammer nach Gehäusedämmung.
07 Befeuchterkammer, Ausführung gemäß Leittext 01.430.LT.53
Volumenstrom 3600 m³/h; Dampfbefeuchtung, benetzte Oberflächen nichtrostender Stahl 1.4301, vollentsalztes Speisewasser, Tropfenabscheider herausnehmbar, Freigabe nur bei Luftströmung.
09 Filterkammer (2. Filterstufe), Ausführung gemäß Leittext 01.430.LT.16
Volumenstrom 3600 m³/h; Filterendwiderstand 200 Pa.
12 Ausblaskammer mit Jalousieklappe, Ausführung gemäß Leittext 01.430.LT.17
Volumenstrom 3600 m³/h; Klappen wie Ansaugkammer.
13 Beleuchtung und Schaugläser, Ausführung gemäß Leittext 01.430.LT.19
Volumenstrom 3600 m³/h; Beleuchtungseinheiten und Schaugläser in allen Wartungs- und Funktionskammern.
14 Baumuster- und Werksprüfung, Ausführung gemäß Leittext 01.430.LT.21
Volumenstrom 3600 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

*Hinweis: Geräteskizze:*
Geräteskizze:

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
**1.1.11.7.20 E-Dampfbefeuchter (Beistellung) zum Gerät L0106, 6.74 kW / 9.72 l/h Pe**
SO2 · L0106 · E-Dampfbefeuchter — Beistellung, nicht Lieferumfang Gerätehersteller
Erforderliche Befeuchterleistung 6.74 kW el. [B]; Wasserbedarf Permeat 9.72 l/h [B]. Bemessung bis 30% rel. Feuchte im Winter für die Zuluft, unter Verwendung der Enthalpie aus dem TRY-Datensatz des Projektstandorts (WRG-Tool-Jahressimulation).
Schnittstelle zur Befeuchterkammer des RLT-Geräts gemäß Leittext 01.430.LT.53.
Ausführung, Qualität und Nachweis gemäß Leittext 01.430.LT.58 in Abschnitt A. Der Leittext hat Vorrang vor allen Kurzangaben.
Befeuchterleistung, angeboten (mind. wie gefordert): '....................................................' (kW)

Wasserbedarf Permeat, angeboten: '....................................................' (l/h)

Anschlussnennweite Speisewasser, angeboten: '....................................................' (DN)
Menge: 1,000 St
DIN 276-2018 / IBP: 433
Bauabschnitte / Kostenträger: 433

**1.1.11.7.30 Gerätegrundrahmen zum Gerät L0106**
Gerätegrundrahmen zum Gerät L0106
Ausführung, Qualität und Nachweis gemäß Leittext 01.430.LT.02 in Abschnitt A.
Der Leittext hat Vorrang vor allen Kurzangaben.
Grundrahmen als Fundament für RLT-Geräte und zur Vermeidung von Körperschallübertragung durch den Fußboden.
Menge: 1,000 St
DIN 276-2018 / IBP: 433
Bauabschnitte / Kostenträger: 433

**1.1.11.7.40 Schwingungsisolierung als Unterlage zum Gerät L0106**
*** Leitbeschreibung
Schwingungsisolierung als Unterlage zum Gerät L0106
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0106*
Schwingungsisolierung (Gummi) zum Gerät L0106
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.11.7.50 Entwässerung für Tropfwasser / Reinigungsstutzen (DN 40) zum Gerät L01**
Entwässerung für Tropfwasser / Reinigungsstutzen (DN 40) zum Gerät L0106
Ausführung, Qualität und Nachweis gemäß Leittext 01.430.LT.28 in Abschnitt A.
Der Leittext hat Vorrang vor allen Kurzangaben.
Bestehend aus Entwässerungsleitungen aus Kunststoff-HT-Rohr DN 40, einschließlich 50 % Form- und Verbindungsstücke und Befestigungsmaterial (Schellen, Schrauben, Dübel). Anschluss an Sondersiphon DN 40.
Menge: 15,000 M
DIN 276-2018 / IBP: 433
Bauabschnitte / Kostenträger: 433

**1.1.11.7.60 Sondersiphon (für RLT-Gerät Druckseite) zum Gerät L0106**
Sondersiphon (für RLT-Gerät Druckseite) zum Gerät L0106
Ausführung, Qualität und Nachweis gemäß Leittext 01.430.LT.30 in Abschnitt A.
Der Leittext hat Vorrang vor allen Kurzangaben.
Füllbarer Siphon zur Entwässerung von RLT-Geräten im Bereich der Kühler, Befeuchter oder anderer Nassbereiche mit Überdruck gegenüber der Umgebung.
Variable Ablaufanordnung und veränderliche Einbauhöhe, Schraubdeckel zur Füllung und zu Revisionszwecken.
Menge: 2,000 St
DIN 276-2018 / IBP: 433
Bauabschnitte / Kostenträger: 433

**1.1.11.7.70 Sondersiphon (für RLT-Gerät Saugseite) zum Gerät L0106**
Sondersiphon (für RLT-Gerät Saugseite) zum Gerät L0106
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.11.7.80 Zulage für die Rauchdichtigkeit der Jalousieklappen zum Gerät L0106**
Zulage für die Rauchdichtigkeit der Jalousieklappen zum Gerät L0106
Ausführung, Qualität und Nachweis gemäß Leittext 01.430.LT.33 in Abschnitt A.
Der Leittext hat Vorrang vor allen Kurzangaben.
Gehäuse-Leckluftstrom gemäß DIN EN 1751, Klasse C. Leckluftstrom bei geschlossener Klappe bei einer Druckdifferenz von 40 Pa höchstens 200 m³/h je Quadratmeter.
Menge: 1,000 St
DIN 276-2018 / IBP: 433
Bauabschnitte / Kostenträger: 433

**1.1.11.7.90 Werksprüfung der Geräte zum Gerät L0106**
Werksprüfung der Geräte zum Gerät L0106
Ausführung, Qualität und Nachweis gemäß Leittext 01.430.LT.34 in Abschnitt A.
Der Leittext hat Vorrang vor allen Kurzangaben.
Vor Auslieferung der Geräte sind eine Funktions- und Qualitätsprüfung im Herstellerwerk vorzunehmen. Dazu gehören die Messungen der Ventilatorsysteme je Luftstrang, insbesondere Luftvolumenstrom, Leistungsaufnahme und Schallpegel.
Menge: 1,000 St
DIN 276-2018 / IBP: 433
Bauabschnitte / Kostenträger: 433

**1.1.11.7.100 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.11.7.110 Schutz der Gerätekuben nach erfolgter Montage mit Folie und Resopal- oder Holzfaserplatten gegen mechanische Beschädigungen durch Folgegewerke wie Schweißarbeiten, Montagen etc.. Inkl. Entfernung und Entsorgung dieses Schutzes vor der Erstinbetriebnahme.**
Menge: 1,000 St
DIN 276-2018 / IBP: 433
Bauabschnitte / Kostenträger: 433

**1.1.11.7.120 Reinigung Lüftungsgeräte**
Reinigung Lüftungsgeräte
Vor der Inbetriebnahme sind die Lüftungsgeräte innen und außen einer gründlichen Nass-Reinigung zu unterziehen.
Die Reinigungsleistung ist von der örtlichen Bauüberwachung abzunehmen und im Bautagebuch zu dokumentieren.

Kalkulationsbasis
Sind die im Leistungsverzeichnis im Titel "Zuluftgeräte"
beschriebenen RLT-Anlagen: L0106-ZUL-E1-OP 4
Menge: 1,000 St
DIN 276-2018 / IBP: 433
Bauabschnitte / Kostenträger: 433

**1.1.11.7.130 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 432
Bauabschnitte / Kostenträger: 433

**1.1.11.7.140 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 433
Bauabschnitte / Kostenträger: 433

**1.1.11.7.150 Inbetriebsetzung zum Gerät L0106**
Inbetriebsetzung zum Gerät L0106
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.11.8 SO2_L0107_ZUL-E1-OP3

*Hinweis: Leitbeschreibung RLT Gerät zum Gerät L0107*
Leitbeschreibung RLT Gerät zum Gerät L0107
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0107 (T2, ohne Vergütung)*
Pflichtangaben des Bieters zum Gerät L0107 (T2, ohne Vergütung)
SFP_Angebot nach DIN EN 16798-3 als Anlagenwert, Φ_Angebot nach DIN EN 13053, elektrische Gesamtanschlussleistung sowie Fabrikat und Typ zur Identifikation.
Nachweis durch Herstellerdatenblatt und Eurovent-Zertifikat oder gleichwertig. Fehlende Angaben werden mit den Referenzwerten gewertet.

**1.1.11.8.10 Zuluft L0107, 3600 m³/h, SFP 1544**
SO2 · L0107 · SO2_L0107_ZUL-E2-OP3
Bauwerk SO2 · GA-Nr. L0107 · Kategorie Nachbehandlung · Luftart Zuluft · Aufstellungsort Somatik 2 / E2 · Raum-Nr. — · Raumbezeichnung Lüftungszentrale.
Geometrie und Bemessung: Anrechenbarer Volumenstrom 3600 m³/h [U]; Gerätemaße B×H 1.035 × 1.035 m; Baulänge 7345 mm; Anströmquerschnitt 1.07 m²; Anströmgeschwindigkeit 0.93 m/s; 1 Ventilatoreinheiten mit ebenso vielen Frequenzumrichtern [B].
Anströmgeschwindigkeits-Wächter [B] (Wirtschaftlichkeitsoptimum der WRG nach anerkannten fachtechnischen Regeln): zulässiges Band 0.8 bis 1.29 m/s (untere Grenze: Wirtschaftlichkeitsoptimum fest; obere Grenze: SFP-Klasse 3 = 1.250 W/(m³/s) nach DIN EN 16798-3, aus dem Gesamtdruckverlust dieser Anlage hergeleitet) — die Anströmgeschwindigkeit dieser Anlage liegt innerhalb des Bandes.
Druckverlust und Leistung: Druckverlust Gerät intern 459 Pa [B]; Druckverlust Kanalnetz 600 Pa [U]; Druckverlust gesamt 1059 Pa [B]; elektrische Ventilatorleistung 1.54 kW [B]; SFP-Einzelwert der Anlage 1544 W/(m³/s) [B].
Medien und Anschlussleistungen: Schalldämpfer, Ventilator mit Frequenzumrichter, Schalldämpfer, Kühler, Nacherhitzer, Dampfbefeuchter, Filter ePM1 hoch (2. Stufe) [B]; Gewicht 2320 kg [B].
Komponentenkette in Luftrichtung: Schalldämpfer · Ventilator · Schalldämpfer · Kühler · Nacherhitzer · Dampfbefeuchter · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Schalldämpfer → Ventilator mit Frequenzumrichter → Schalldämpfer → Kühler → Nacherhitzer → Dampfbefeuchter → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 4 thermodynamische Luftbehandlungen (davon 1 aus der Vorbehandlung des Zentralgerätes L0100) eingeordnet [B].
01 Ansaugkammer mit Jalousieklappe, Ausführung gemäß Leittext 01.430.LT.07
Volumenstrom 3600 m³/h; Klappenleckage Klasse 4, Rahmen Klasse B nach DIN EN 1751; Wetterschutzgitter Anströmgeschwindigkeit höchstens 2,0 m/s.
05 Kühlerkammer, Ausführung gemäß Leittext 01.430.LT.11
Volumenstrom 3600 m³/h; Medium PKW 6/12 °C [U]; Lamellenabstand mindestens 2,5 mm, epoxydbeschichtet; Kondensatwanne 1.4301, verlängert für die Nachrüstbarkeit eines Tropfenabscheiders.
06 Nacherhitzerkammer (Entfeuchtungsbetrieb), Ausführung gemäß Leittext 01.430.LT.10
Volumenstrom 3600 m³/h; Medium PWW 40/25 °C NT [U], Spreizung höchstens 15 K; RUNDROHRregister, Lamellenabstand mindestens 2,0 mm. Ovalrohr ist bei den kleinen Leistungen von Vor- und Nacherhitzern nicht geeignet und nicht gefordert; Ovalrohr bleibt Kühler- und WRG-Registern vorbehalten. Ausführung im Übrigen wie Vorerhitzer.
10 Schalldämpferteil, Ausführung gemäß Leittext 01.430.LT.14
Volumenstrom 3600 m³/h; Kulissenstärke 240 mm (Kulissen unter 240 mm sind akustisch nicht geeignet), Kulissenspalt aus der Berechnung, Kulissen wartungsseitig ausziehbar. Zwei Stück je Luftseite, unmittelbar saug- und druckseitig am Ventilator. Berechnete Einfügungsdämpfung je Oktavband (63/125/250/500/1000/2000/4000/8000 Hz) [B]: 7/18/37/45/46/45/43/32 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 3600 m³/h; freilaufendes Rad mit Frequenzumrichter; Drehzahlreserve mindestens 10 %; Volumenstrommessung an der Einlaufdüse mit einer Abweichung von höchstens ±3 %. Berechneter Schallleistungspegel des Ventilators 82.5 dB [B] — LINEAR, nicht A-bewertet — nach dem Näherungsverfahren für Radialventilatoren L_WV = L_WSM + 10·lg(q_v) + 20·lg(Δp_t) mit L_WSM = 24 dB (Hochleistungs-Radialventilator rückwärtsgekrümmt im Wirkungsgradoptimum; am Herstellernachweis kalibriert). Nach Gehäusedämmung verbleiben rechnerisch 59.5 dB [B]; die Gehäusedämmung je Oktavband (63/125/250/500/1000/2000/4000/8000 Hz) beträgt 9/11/20/22/23/27/35/40 dB [A]. Der Bieter weist seine tatsächlichen Werte je Oktavband nach Herstellerangabe nach, getrennt für Ventilator und Ventilatorkammer nach Gehäusedämmung.
07 Befeuchterkammer, Ausführung gemäß Leittext 01.430.LT.53
Volumenstrom 3600 m³/h; Dampfbefeuchtung, benetzte Oberflächen nichtrostender Stahl 1.4301, vollentsalztes Speisewasser, Tropfenabscheider herausnehmbar, Freigabe nur bei Luftströmung.
09 Filterkammer (2. Filterstufe), Ausführung gemäß Leittext 01.430.LT.16
Volumenstrom 3600 m³/h; Filterendwiderstand 200 Pa.
12 Ausblaskammer mit Jalousieklappe, Ausführung gemäß Leittext 01.430.LT.17
Volumenstrom 3600 m³/h; Klappen wie Ansaugkammer.
13 Beleuchtung und Schaugläser, Ausführung gemäß Leittext 01.430.LT.19
Volumenstrom 3600 m³/h; Beleuchtungseinheiten und Schaugläser in allen Wartungs- und Funktionskammern.
14 Baumuster- und Werksprüfung, Ausführung gemäß Leittext 01.430.LT.21
Volumenstrom 3600 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

*Hinweis: Geräteskizze:*
Geräteskizze:

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
**1.1.11.8.20 E-Dampfbefeuchter (Beistellung) zum Gerät L0107, 6.74 kW / 9.72 l/h Pe**
SO2 · L0107 · E-Dampfbefeuchter — Beistellung, nicht Lieferumfang Gerätehersteller
Erforderliche Befeuchterleistung 6.74 kW el. [B]; Wasserbedarf Permeat 9.72 l/h [B]. Bemessung bis 30% rel. Feuchte im Winter für die Zuluft, unter Verwendung der Enthalpie aus dem TRY-Datensatz des Projektstandorts (WRG-Tool-Jahressimulation).
Schnittstelle zur Befeuchterkammer des RLT-Geräts gemäß Leittext 01.430.LT.53.
Ausführung, Qualität und Nachweis gemäß Leittext 01.430.LT.58 in Abschnitt A. Der Leittext hat Vorrang vor allen Kurzangaben.
Befeuchterleistung, angeboten (mind. wie gefordert): '....................................................' (kW)

Wasserbedarf Permeat, angeboten: '....................................................' (l/h)

Anschlussnennweite Speisewasser, angeboten: '....................................................' (DN)
Menge: 1,000 St
DIN 276-2018 / IBP: 433
Bauabschnitte / Kostenträger: 433

**1.1.11.8.30 Gerätegrundrahmen zum Gerät L0107**
Gerätegrundrahmen zum Gerät L0107
Ausführung, Qualität und Nachweis gemäß Leittext 01.430.LT.02 in Abschnitt A.
Der Leittext hat Vorrang vor allen Kurzangaben.
Grundrahmen als Fundament für RLT-Geräte und zur Vermeidung von Körperschallübertragung durch den Fußboden.
Menge: 1,000 St
DIN 276-2018 / IBP: 433
Bauabschnitte / Kostenträger: 433

**1.1.11.8.40 Schwingungsisolierung als Unterlage zum Gerät L0107**
*** Leitbeschreibung
Schwingungsisolierung als Unterlage zum Gerät L0107
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0107*
Schwingungsisolierung (Gummi) zum Gerät L0107
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.11.8.50 Entwässerung für Tropfwasser / Reinigungsstutzen (DN 40) zum Gerät L01**
Entwässerung für Tropfwasser / Reinigungsstutzen (DN 40) zum Gerät L0107
Ausführung, Qualität und Nachweis gemäß Leittext 01.430.LT.28 in Abschnitt A.
Der Leittext hat Vorrang vor allen Kurzangaben.
Bestehend aus Entwässerungsleitungen aus Kunststoff-HT-Rohr DN 40, einschließlich 50 % Form- und Verbindungsstücke und Befestigungsmaterial (Schellen, Schrauben, Dübel). Anschluss an Sondersiphon DN 40.
Menge: 15,000 M
DIN 276-2018 / IBP: 433
Bauabschnitte / Kostenträger: 433

**1.1.11.8.60 Sondersiphon (für RLT-Gerät Druckseite) zum Gerät L0107**
Sondersiphon (für RLT-Gerät Druckseite) zum Gerät L0107
Ausführung, Qualität und Nachweis gemäß Leittext 01.430.LT.30 in Abschnitt A.
Der Leittext hat Vorrang vor allen Kurzangaben.
Füllbarer Siphon zur Entwässerung von RLT-Geräten im Bereich der Kühler, Befeuchter oder anderer Nassbereiche mit Überdruck gegenüber der Umgebung.
Variable Ablaufanordnung und veränderliche Einbauhöhe, Schraubdeckel zur Füllung und zu Revisionszwecken.
Menge: 2,000 St
DIN 276-2018 / IBP: 433
Bauabschnitte / Kostenträger: 433

**1.1.11.8.70 Sondersiphon (für RLT-Gerät Saugseite) zum Gerät L0107**
Sondersiphon (für RLT-Gerät Saugseite) zum Gerät L0107
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.11.8.80 Zulage für die Rauchdichtigkeit der Jalousieklappen zum Gerät L0107**
Zulage für die Rauchdichtigkeit der Jalousieklappen zum Gerät L0107
Ausführung, Qualität und Nachweis gemäß Leittext 01.430.LT.33 in Abschnitt A.
Der Leittext hat Vorrang vor allen Kurzangaben.
Gehäuse-Leckluftstrom gemäß DIN EN 1751, Klasse C. Leckluftstrom bei geschlossener Klappe bei einer Druckdifferenz von 40 Pa höchstens 200 m³/h je Quadratmeter.
Menge: 1,000 St
DIN 276-2018 / IBP: 433
Bauabschnitte / Kostenträger: 433

**1.1.11.8.90 Werksprüfung der Geräte zum Gerät L0107**
Werksprüfung der Geräte zum Gerät L0107
Ausführung, Qualität und Nachweis gemäß Leittext 01.430.LT.34 in Abschnitt A.
Der Leittext hat Vorrang vor allen Kurzangaben.
Vor Auslieferung der Geräte sind eine Funktions- und Qualitätsprüfung im Herstellerwerk vorzunehmen. Dazu gehören die Messungen der Ventilatorsysteme je Luftstrang, insbesondere Luftvolumenstrom, Leistungsaufnahme und Schallpegel.
Menge: 1,000 St
DIN 276-2018 / IBP: 433
Bauabschnitte / Kostenträger: 433

**1.1.11.8.100 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.11.8.110 Schutz der Gerätekuben nach erfolgter Montage mit Folie und Resopal- oder Holzfaserplatten gegen mechanische Beschädigungen durch Folgegewerke wie Schweißarbeiten, Montagen etc.. Inkl. Entfernung und Entsorgung dieses Schutzes vor der Erstinbetriebnahme.**
Menge: 1,000 St
DIN 276-2018 / IBP: 433
Bauabschnitte / Kostenträger: 433

**1.1.11.8.120 Reinigung Lüftungsgeräte**
Reinigung Lüftungsgeräte
Vor der Inbetriebnahme sind die Lüftungsgeräte innen und außen einer gründlichen Nass-Reinigung zu unterziehen.
Die Reinigungsleistung ist von der örtlichen Bauüberwachung abzunehmen und im Bautagebuch zu dokumentieren.

Kalkulationsbasis
Sind die im Leistungsverzeichnis im Titel "Zuluftgeräte"
beschriebenen RLT-Anlagen: L0107-ZUL-E1-OP 3
Menge: 1,000 St
DIN 276-2018 / IBP: 433
Bauabschnitte / Kostenträger: 433

**1.1.11.8.130 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 432
Bauabschnitte / Kostenträger: 433

**1.1.11.8.140 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 433
Bauabschnitte / Kostenträger: 433

**1.1.11.8.150 Inbetriebsetzung zum Gerät L0107**
Inbetriebsetzung zum Gerät L0107
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.11.9 SO2_L0108_ZUL-E1-OP8

*Hinweis: Leitbeschreibung RLT Gerät zum Gerät L0108*
Leitbeschreibung RLT Gerät zum Gerät L0108
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0108 (T2, ohne Vergütung)*
Pflichtangaben des Bieters zum Gerät L0108 (T2, ohne Vergütung)
SFP_Angebot nach DIN EN 16798-3 als Anlagenwert, Φ_Angebot nach DIN EN 13053, elektrische Gesamtanschlussleistung sowie Fabrikat und Typ zur Identifikation.
Nachweis durch Herstellerdatenblatt und Eurovent-Zertifikat oder gleichwertig. Fehlende Angaben werden mit den Referenzwerten gewertet.

**1.1.11.9.10 Zuluft L0108, 3600 m³/h, SFP 1544**
SO2 · L0108 · SO2_L0108_ZUL-E2-OP8
Bauwerk SO2 · GA-Nr. L0108 · Kategorie Nachbehandlung · Luftart Zuluft · Aufstellungsort Somatik 2 / E2 · Raum-Nr. — · Raumbezeichnung Lüftungszentrale.
Geometrie und Bemessung: Anrechenbarer Volumenstrom 3600 m³/h [U]; Gerätemaße B×H 1.035 × 1.035 m; Baulänge 7345 mm; Anströmquerschnitt 1.07 m²; Anströmgeschwindigkeit 0.93 m/s; 1 Ventilatoreinheiten mit ebenso vielen Frequenzumrichtern [B].
Anströmgeschwindigkeits-Wächter [B] (Wirtschaftlichkeitsoptimum der WRG nach anerkannten fachtechnischen Regeln): zulässiges Band 0.8 bis 1.29 m/s (untere Grenze: Wirtschaftlichkeitsoptimum fest; obere Grenze: SFP-Klasse 3 = 1.250 W/(m³/s) nach DIN EN 16798-3, aus dem Gesamtdruckverlust dieser Anlage hergeleitet) — die Anströmgeschwindigkeit dieser Anlage liegt innerhalb des Bandes.
Druckverlust und Leistung: Druckverlust Gerät intern 459 Pa [B]; Druckverlust Kanalnetz 600 Pa [U]; Druckverlust gesamt 1059 Pa [B]; elektrische Ventilatorleistung 1.54 kW [B]; SFP-Einzelwert der Anlage 1544 W/(m³/s) [B].
Medien und Anschlussleistungen: Schalldämpfer, Ventilator mit Frequenzumrichter, Schalldämpfer, Kühler, Nacherhitzer, Dampfbefeuchter, Filter ePM1 hoch (2. Stufe) [B]; Gewicht 2320 kg [B].
Komponentenkette in Luftrichtung: Schalldämpfer · Ventilator · Schalldämpfer · Kühler · Nacherhitzer · Dampfbefeuchter · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Schalldämpfer → Ventilator mit Frequenzumrichter → Schalldämpfer → Kühler → Nacherhitzer → Dampfbefeuchter → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 4 thermodynamische Luftbehandlungen (davon 1 aus der Vorbehandlung des Zentralgerätes L0100) eingeordnet [B].
01 Ansaugkammer mit Jalousieklappe, Ausführung gemäß Leittext 01.430.LT.07
Volumenstrom 3600 m³/h; Klappenleckage Klasse 4, Rahmen Klasse B nach DIN EN 1751; Wetterschutzgitter Anströmgeschwindigkeit höchstens 2,0 m/s.
05 Kühlerkammer, Ausführung gemäß Leittext 01.430.LT.11
Volumenstrom 3600 m³/h; Medium PKW 6/12 °C [U]; Lamellenabstand mindestens 2,5 mm, epoxydbeschichtet; Kondensatwanne 1.4301, verlängert für die Nachrüstbarkeit eines Tropfenabscheiders.
06 Nacherhitzerkammer (Entfeuchtungsbetrieb), Ausführung gemäß Leittext 01.430.LT.10
Volumenstrom 3600 m³/h; Medium PWW 40/25 °C NT [U], Spreizung höchstens 15 K; RUNDROHRregister, Lamellenabstand mindestens 2,0 mm. Ovalrohr ist bei den kleinen Leistungen von Vor- und Nacherhitzern nicht geeignet und nicht gefordert; Ovalrohr bleibt Kühler- und WRG-Registern vorbehalten. Ausführung im Übrigen wie Vorerhitzer.
10 Schalldämpferteil, Ausführung gemäß Leittext 01.430.LT.14
Volumenstrom 3600 m³/h; Kulissenstärke 240 mm (Kulissen unter 240 mm sind akustisch nicht geeignet), Kulissenspalt aus der Berechnung, Kulissen wartungsseitig ausziehbar. Zwei Stück je Luftseite, unmittelbar saug- und druckseitig am Ventilator. Berechnete Einfügungsdämpfung je Oktavband (63/125/250/500/1000/2000/4000/8000 Hz) [B]: 7/18/37/45/46/45/43/32 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 3600 m³/h; freilaufendes Rad mit Frequenzumrichter; Drehzahlreserve mindestens 10 %; Volumenstrommessung an der Einlaufdüse mit einer Abweichung von höchstens ±3 %. Berechneter Schallleistungspegel des Ventilators 82.5 dB [B] — LINEAR, nicht A-bewertet — nach dem Näherungsverfahren für Radialventilatoren L_WV = L_WSM + 10·lg(q_v) + 20·lg(Δp_t) mit L_WSM = 24 dB (Hochleistungs-Radialventilator rückwärtsgekrümmt im Wirkungsgradoptimum; am Herstellernachweis kalibriert). Nach Gehäusedämmung verbleiben rechnerisch 59.5 dB [B]; die Gehäusedämmung je Oktavband (63/125/250/500/1000/2000/4000/8000 Hz) beträgt 9/11/20/22/23/27/35/40 dB [A]. Der Bieter weist seine tatsächlichen Werte je Oktavband nach Herstellerangabe nach, getrennt für Ventilator und Ventilatorkammer nach Gehäusedämmung.
07 Befeuchterkammer, Ausführung gemäß Leittext 01.430.LT.53
Volumenstrom 3600 m³/h; Dampfbefeuchtung, benetzte Oberflächen nichtrostender Stahl 1.4301, vollentsalztes Speisewasser, Tropfenabscheider herausnehmbar, Freigabe nur bei Luftströmung.
09 Filterkammer (2. Filterstufe), Ausführung gemäß Leittext 01.430.LT.16
Volumenstrom 3600 m³/h; Filterendwiderstand 200 Pa.
12 Ausblaskammer mit Jalousieklappe, Ausführung gemäß Leittext 01.430.LT.17
Volumenstrom 3600 m³/h; Klappen wie Ansaugkammer.
13 Beleuchtung und Schaugläser, Ausführung gemäß Leittext 01.430.LT.19
Volumenstrom 3600 m³/h; Beleuchtungseinheiten und Schaugläser in allen Wartungs- und Funktionskammern.
14 Baumuster- und Werksprüfung, Ausführung gemäß Leittext 01.430.LT.21
Volumenstrom 3600 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

*Hinweis: Geräteskizze:*
Geräteskizze:

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
**1.1.11.9.20 E-Dampfbefeuchter (Beistellung) zum Gerät L0108, 6.74 kW / 9.72 l/h Pe**
SO2 · L0108 · E-Dampfbefeuchter — Beistellung, nicht Lieferumfang Gerätehersteller
Erforderliche Befeuchterleistung 6.74 kW el. [B]; Wasserbedarf Permeat 9.72 l/h [B]. Bemessung bis 30% rel. Feuchte im Winter für die Zuluft, unter Verwendung der Enthalpie aus dem TRY-Datensatz des Projektstandorts (WRG-Tool-Jahressimulation).
Schnittstelle zur Befeuchterkammer des RLT-Geräts gemäß Leittext 01.430.LT.53.
Ausführung, Qualität und Nachweis gemäß Leittext 01.430.LT.58 in Abschnitt A. Der Leittext hat Vorrang vor allen Kurzangaben.
Befeuchterleistung, angeboten (mind. wie gefordert): '....................................................' (kW)

Wasserbedarf Permeat, angeboten: '....................................................' (l/h)

Anschlussnennweite Speisewasser, angeboten: '....................................................' (DN)
Menge: 1,000 St
DIN 276-2018 / IBP: 433
Bauabschnitte / Kostenträger: 433

**1.1.11.9.30 Gerätegrundrahmen zum Gerät L0108**
Gerätegrundrahmen zum Gerät L0108
Ausführung, Qualität und Nachweis gemäß Leittext 01.430.LT.02 in Abschnitt A.
Der Leittext hat Vorrang vor allen Kurzangaben.
Grundrahmen als Fundament für RLT-Geräte und zur Vermeidung von Körperschallübertragung durch den Fußboden.
Menge: 1,000 St
DIN 276-2018 / IBP: 433
Bauabschnitte / Kostenträger: 433

**1.1.11.9.40 Schwingungsisolierung als Unterlage zum Gerät L0108**
*** Leitbeschreibung
Schwingungsisolierung als Unterlage zum Gerät L0108
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0108*
Schwingungsisolierung (Gummi) zum Gerät L0108
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.11.9.50 Entwässerung für Tropfwasser / Reinigungsstutzen (DN 40) zum Gerät L01**
Entwässerung für Tropfwasser / Reinigungsstutzen (DN 40) zum Gerät L0108
Ausführung, Qualität und Nachweis gemäß Leittext 01.430.LT.28 in Abschnitt A.
Der Leittext hat Vorrang vor allen Kurzangaben.
Bestehend aus Entwässerungsleitungen aus Kunststoff-HT-Rohr DN 40, einschließlich 50 % Form- und Verbindungsstücke und Befestigungsmaterial (Schellen, Schrauben, Dübel). Anschluss an Sondersiphon DN 40.
Menge: 15,000 M
DIN 276-2018 / IBP: 433
Bauabschnitte / Kostenträger: 433

**1.1.11.9.60 Sondersiphon (für RLT-Gerät Druckseite) zum Gerät L0108**
Sondersiphon (für RLT-Gerät Druckseite) zum Gerät L0108
Ausführung, Qualität und Nachweis gemäß Leittext 01.430.LT.30 in Abschnitt A.
Der Leittext hat Vorrang vor allen Kurzangaben.
Füllbarer Siphon zur Entwässerung von RLT-Geräten im Bereich der Kühler, Befeuchter oder anderer Nassbereiche mit Überdruck gegenüber der Umgebung.
Variable Ablaufanordnung und veränderliche Einbauhöhe, Schraubdeckel zur Füllung und zu Revisionszwecken.
Menge: 2,000 St
DIN 276-2018 / IBP: 433
Bauabschnitte / Kostenträger: 433

**1.1.11.9.70 Sondersiphon (für RLT-Gerät Saugseite) zum Gerät L0108**
Sondersiphon (für RLT-Gerät Saugseite) zum Gerät L0108
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.11.9.80 Zulage für die Rauchdichtigkeit der Jalousieklappen zum Gerät L0108**
Zulage für die Rauchdichtigkeit der Jalousieklappen zum Gerät L0108
Ausführung, Qualität und Nachweis gemäß Leittext 01.430.LT.33 in Abschnitt A.
Der Leittext hat Vorrang vor allen Kurzangaben.
Gehäuse-Leckluftstrom gemäß DIN EN 1751, Klasse C. Leckluftstrom bei geschlossener Klappe bei einer Druckdifferenz von 40 Pa höchstens 200 m³/h je Quadratmeter.
Menge: 1,000 St
DIN 276-2018 / IBP: 433
Bauabschnitte / Kostenträger: 433

**1.1.11.9.90 Werksprüfung der Geräte zum Gerät L0108**
Werksprüfung der Geräte zum Gerät L0108
Ausführung, Qualität und Nachweis gemäß Leittext 01.430.LT.34 in Abschnitt A.
Der Leittext hat Vorrang vor allen Kurzangaben.
Vor Auslieferung der Geräte sind eine Funktions- und Qualitätsprüfung im Herstellerwerk vorzunehmen. Dazu gehören die Messungen der Ventilatorsysteme je Luftstrang, insbesondere Luftvolumenstrom, Leistungsaufnahme und Schallpegel.
Menge: 1,000 St
DIN 276-2018 / IBP: 433
Bauabschnitte / Kostenträger: 433

**1.1.11.9.100 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.11.9.110 Schutz der Gerätekuben nach erfolgter Montage mit Folie und Resopal- oder Holzfaserplatten gegen mechanische Beschädigungen durch Folgegewerke wie Schweißarbeiten, Montagen etc.. Inkl. Entfernung und Entsorgung dieses Schutzes vor der Erstinbetriebnahme.**
Menge: 1,000 St
DIN 276-2018 / IBP: 433
Bauabschnitte / Kostenträger: 433

**1.1.11.9.120 Reinigung Lüftungsgeräte**
Reinigung Lüftungsgeräte
Vor der Inbetriebnahme sind die Lüftungsgeräte innen und außen einer gründlichen Nass-Reinigung zu unterziehen.
Die Reinigungsleistung ist von der örtlichen Bauüberwachung abzunehmen und im Bautagebuch zu dokumentieren.

Kalkulationsbasis
Sind die im Leistungsverzeichnis im Titel "Zuluftgeräte"
beschriebenen RLT-Anlagen: L0108-ZUL-E1-OP 8
Menge: 1,000 St
DIN 276-2018 / IBP: 433
Bauabschnitte / Kostenträger: 433

**1.1.11.9.130 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 432
Bauabschnitte / Kostenträger: 433

**1.1.11.9.140 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 433
Bauabschnitte / Kostenträger: 433

**1.1.11.9.150 Inbetriebsetzung zum Gerät L0108**
Inbetriebsetzung zum Gerät L0108
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.11.10 SO2_L0109_ZUL-E1-OP7

*Hinweis: Leitbeschreibung RLT Gerät zum Gerät L0109*
Leitbeschreibung RLT Gerät zum Gerät L0109
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0109 (T2, ohne Vergütung)*
Pflichtangaben des Bieters zum Gerät L0109 (T2, ohne Vergütung)
SFP_Angebot nach DIN EN 16798-3 als Anlagenwert, Φ_Angebot nach DIN EN 13053, elektrische Gesamtanschlussleistung sowie Fabrikat und Typ zur Identifikation.
Nachweis durch Herstellerdatenblatt und Eurovent-Zertifikat oder gleichwertig. Fehlende Angaben werden mit den Referenzwerten gewertet.

**1.1.11.10.10 Zuluft L0109, 3600 m³/h, SFP 1544**
SO2 · L0109 · SO2_L0109_ZUL-E2-OP7
Bauwerk SO2 · GA-Nr. L0109 · Kategorie Nachbehandlung · Luftart Zuluft · Aufstellungsort Somatik 2 / E2 · Raum-Nr. — · Raumbezeichnung Lüftungszentrale.
Geometrie und Bemessung: Anrechenbarer Volumenstrom 3600 m³/h [U]; Gerätemaße B×H 1.035 × 1.035 m; Baulänge 7345 mm; Anströmquerschnitt 1.07 m²; Anströmgeschwindigkeit 0.93 m/s; 1 Ventilatoreinheiten mit ebenso vielen Frequenzumrichtern [B].
Anströmgeschwindigkeits-Wächter [B] (Wirtschaftlichkeitsoptimum der WRG nach anerkannten fachtechnischen Regeln): zulässiges Band 0.8 bis 1.29 m/s (untere Grenze: Wirtschaftlichkeitsoptimum fest; obere Grenze: SFP-Klasse 3 = 1.250 W/(m³/s) nach DIN EN 16798-3, aus dem Gesamtdruckverlust dieser Anlage hergeleitet) — die Anströmgeschwindigkeit dieser Anlage liegt innerhalb des Bandes.
Druckverlust und Leistung: Druckverlust Gerät intern 459 Pa [B]; Druckverlust Kanalnetz 600 Pa [U]; Druckverlust gesamt 1059 Pa [B]; elektrische Ventilatorleistung 1.54 kW [B]; SFP-Einzelwert der Anlage 1544 W/(m³/s) [B].
Medien und Anschlussleistungen: Schalldämpfer, Ventilator mit Frequenzumrichter, Schalldämpfer, Kühler, Nacherhitzer, Dampfbefeuchter, Filter ePM1 hoch (2. Stufe) [B]; Gewicht 2320 kg [B].
Komponentenkette in Luftrichtung: Schalldämpfer · Ventilator · Schalldämpfer · Kühler · Nacherhitzer · Dampfbefeuchter · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Schalldämpfer → Ventilator mit Frequenzumrichter → Schalldämpfer → Kühler → Nacherhitzer → Dampfbefeuchter → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 4 thermodynamische Luftbehandlungen (davon 1 aus der Vorbehandlung des Zentralgerätes L0100) eingeordnet [B].
01 Ansaugkammer mit Jalousieklappe, Ausführung gemäß Leittext 01.430.LT.07
Volumenstrom 3600 m³/h; Klappenleckage Klasse 4, Rahmen Klasse B nach DIN EN 1751; Wetterschutzgitter Anströmgeschwindigkeit höchstens 2,0 m/s.
05 Kühlerkammer, Ausführung gemäß Leittext 01.430.LT.11
Volumenstrom 3600 m³/h; Medium PKW 6/12 °C [U]; Lamellenabstand mindestens 2,5 mm, epoxydbeschichtet; Kondensatwanne 1.4301, verlängert für die Nachrüstbarkeit eines Tropfenabscheiders.
06 Nacherhitzerkammer (Entfeuchtungsbetrieb), Ausführung gemäß Leittext 01.430.LT.10
Volumenstrom 3600 m³/h; Medium PWW 40/25 °C NT [U], Spreizung höchstens 15 K; RUNDROHRregister, Lamellenabstand mindestens 2,0 mm. Ovalrohr ist bei den kleinen Leistungen von Vor- und Nacherhitzern nicht geeignet und nicht gefordert; Ovalrohr bleibt Kühler- und WRG-Registern vorbehalten. Ausführung im Übrigen wie Vorerhitzer.
10 Schalldämpferteil, Ausführung gemäß Leittext 01.430.LT.14
Volumenstrom 3600 m³/h; Kulissenstärke 240 mm (Kulissen unter 240 mm sind akustisch nicht geeignet), Kulissenspalt aus der Berechnung, Kulissen wartungsseitig ausziehbar. Zwei Stück je Luftseite, unmittelbar saug- und druckseitig am Ventilator. Berechnete Einfügungsdämpfung je Oktavband (63/125/250/500/1000/2000/4000/8000 Hz) [B]: 7/18/37/45/46/45/43/32 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 3600 m³/h; freilaufendes Rad mit Frequenzumrichter; Drehzahlreserve mindestens 10 %; Volumenstrommessung an der Einlaufdüse mit einer Abweichung von höchstens ±3 %. Berechneter Schallleistungspegel des Ventilators 82.5 dB [B] — LINEAR, nicht A-bewertet — nach dem Näherungsverfahren für Radialventilatoren L_WV = L_WSM + 10·lg(q_v) + 20·lg(Δp_t) mit L_WSM = 24 dB (Hochleistungs-Radialventilator rückwärtsgekrümmt im Wirkungsgradoptimum; am Herstellernachweis kalibriert). Nach Gehäusedämmung verbleiben rechnerisch 59.5 dB [B]; die Gehäusedämmung je Oktavband (63/125/250/500/1000/2000/4000/8000 Hz) beträgt 9/11/20/22/23/27/35/40 dB [A]. Der Bieter weist seine tatsächlichen Werte je Oktavband nach Herstellerangabe nach, getrennt für Ventilator und Ventilatorkammer nach Gehäusedämmung.
07 Befeuchterkammer, Ausführung gemäß Leittext 01.430.LT.53
Volumenstrom 3600 m³/h; Dampfbefeuchtung, benetzte Oberflächen nichtrostender Stahl 1.4301, vollentsalztes Speisewasser, Tropfenabscheider herausnehmbar, Freigabe nur bei Luftströmung.
09 Filterkammer (2. Filterstufe), Ausführung gemäß Leittext 01.430.LT.16
Volumenstrom 3600 m³/h; Filterendwiderstand 200 Pa.
12 Ausblaskammer mit Jalousieklappe, Ausführung gemäß Leittext 01.430.LT.17
Volumenstrom 3600 m³/h; Klappen wie Ansaugkammer.
13 Beleuchtung und Schaugläser, Ausführung gemäß Leittext 01.430.LT.19
Volumenstrom 3600 m³/h; Beleuchtungseinheiten und Schaugläser in allen Wartungs- und Funktionskammern.
14 Baumuster- und Werksprüfung, Ausführung gemäß Leittext 01.430.LT.21
Volumenstrom 3600 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

**1.1.11.10.20 E-Dampfbefeuchter (Beistellung) zum Gerät L0109, 6.74 kW / 9.72 l/h Pe**
SO2 · L0109 · E-Dampfbefeuchter — Beistellung, nicht Lieferumfang Gerätehersteller
Erforderliche Befeuchterleistung 6.74 kW el. [B]; Wasserbedarf Permeat 9.72 l/h [B]. Bemessung bis 30% rel. Feuchte im Winter für die Zuluft, unter Verwendung der Enthalpie aus dem TRY-Datensatz des Projektstandorts (WRG-Tool-Jahressimulation).
Schnittstelle zur Befeuchterkammer des RLT-Geräts gemäß Leittext 01.430.LT.53.
Ausführung, Qualität und Nachweis gemäß Leittext 01.430.LT.58 in Abschnitt A. Der Leittext hat Vorrang vor allen Kurzangaben.
Befeuchterleistung, angeboten (mind. wie gefordert): '....................................................' (kW)

Wasserbedarf Permeat, angeboten: '....................................................' (l/h)

Anschlussnennweite Speisewasser, angeboten: '....................................................' (DN)
Menge: 1,000 St
DIN 276-2018 / IBP: 433
Bauabschnitte / Kostenträger: 433

*Hinweis: Geräteskizze:*
Geräteskizze:

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
**1.1.11.10.30 Gerätegrundrahmen zum Gerät L0109**
Gerätegrundrahmen zum Gerät L0109
Ausführung, Qualität und Nachweis gemäß Leittext 01.430.LT.02 in Abschnitt A.
Der Leittext hat Vorrang vor allen Kurzangaben.
Grundrahmen als Fundament für RLT-Geräte und zur Vermeidung von Körperschallübertragung durch den Fußboden.
Menge: 1,000 St
DIN 276-2018 / IBP: 433
Bauabschnitte / Kostenträger: 433

**1.1.11.10.40 Schwingungsisolierung als Unterlage zum Gerät L0109**
*** Leitbeschreibung
Schwingungsisolierung als Unterlage zum Gerät L0109
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0109*
Schwingungsisolierung (Gummi) zum Gerät L0109
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.11.10.50 Entwässerung für Tropfwasser / Reinigungsstutzen (DN 40) zum Gerät L01**
Entwässerung für Tropfwasser / Reinigungsstutzen (DN 40) zum Gerät L0109
Ausführung, Qualität und Nachweis gemäß Leittext 01.430.LT.28 in Abschnitt A.
Der Leittext hat Vorrang vor allen Kurzangaben.
Bestehend aus Entwässerungsleitungen aus Kunststoff-HT-Rohr DN 40, einschließlich 50 % Form- und Verbindungsstücke und Befestigungsmaterial (Schellen, Schrauben, Dübel). Anschluss an Sondersiphon DN 40.
Menge: 15,000 M
DIN 276-2018 / IBP: 433
Bauabschnitte / Kostenträger: 433

**1.1.11.10.60 Sondersiphon (für RLT-Gerät Druckseite) zum Gerät L0109**
Sondersiphon (für RLT-Gerät Druckseite) zum Gerät L0109
Ausführung, Qualität und Nachweis gemäß Leittext 01.430.LT.30 in Abschnitt A.
Der Leittext hat Vorrang vor allen Kurzangaben.
Füllbarer Siphon zur Entwässerung von RLT-Geräten im Bereich der Kühler, Befeuchter oder anderer Nassbereiche mit Überdruck gegenüber der Umgebung.
Variable Ablaufanordnung und veränderliche Einbauhöhe, Schraubdeckel zur Füllung und zu Revisionszwecken.
Menge: 2,000 St
DIN 276-2018 / IBP: 433
Bauabschnitte / Kostenträger: 433

**1.1.11.10.70 Sondersiphon (für RLT-Gerät Saugseite) zum Gerät L0109**
Sondersiphon (für RLT-Gerät Saugseite) zum Gerät L0109
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.11.10.80 Zulage für die Rauchdichtigkeit der Jalousieklappen zum Gerät L0109**
Zulage für die Rauchdichtigkeit der Jalousieklappen zum Gerät L0109
Ausführung, Qualität und Nachweis gemäß Leittext 01.430.LT.33 in Abschnitt A.
Der Leittext hat Vorrang vor allen Kurzangaben.
Gehäuse-Leckluftstrom gemäß DIN EN 1751, Klasse C. Leckluftstrom bei geschlossener Klappe bei einer Druckdifferenz von 40 Pa höchstens 200 m³/h je Quadratmeter.
Menge: 1,000 St
DIN 276-2018 / IBP: 433
Bauabschnitte / Kostenträger: 433

**1.1.11.10.90 Werksprüfung der Geräte zum Gerät L0109**
Werksprüfung der Geräte zum Gerät L0109
Ausführung, Qualität und Nachweis gemäß Leittext 01.430.LT.34 in Abschnitt A.
Der Leittext hat Vorrang vor allen Kurzangaben.
Vor Auslieferung der Geräte sind eine Funktions- und Qualitätsprüfung im Herstellerwerk vorzunehmen. Dazu gehören die Messungen der Ventilatorsysteme je Luftstrang, insbesondere Luftvolumenstrom, Leistungsaufnahme und Schallpegel.
Menge: 1,000 St
DIN 276-2018 / IBP: 433
Bauabschnitte / Kostenträger: 433

**1.1.11.10.100 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.11.10.110 Schutz der Gerätekuben nach erfolgter Montage mit Folie und Resopal- oder Holzfaserplatten gegen mechanische Beschädigungen durch Folgegewerke wie Schweißarbeiten, Montagen etc.. Inkl. Entfernung und Entsorgung dieses Schutzes vor der Erstinbetriebnahme.**
Menge: 1,000 St
DIN 276-2018 / IBP: 433
Bauabschnitte / Kostenträger: 433

**1.1.11.10.120 Reinigung Lüftungsgeräte**
Reinigung Lüftungsgeräte
Vor der Inbetriebnahme sind die Lüftungsgeräte innen und außen einer gründlichen Nass-Reinigung zu unterziehen.
Die Reinigungsleistung ist von der örtlichen Bauüberwachung abzunehmen und im Bautagebuch zu dokumentieren.

Kalkulationsbasis
Sind die im Leistungsverzeichnis im Titel "Zuluftgeräte"
beschriebenen RLT-Anlagen: L0109-ZUL-E1-OP 7
Menge: 1,000 St
DIN 276-2018 / IBP: 433
Bauabschnitte / Kostenträger: 433

**1.1.11.10.130 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 432
Bauabschnitte / Kostenträger: 433

**1.1.11.10.140 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 433
Bauabschnitte / Kostenträger: 433

**1.1.11.10.150 Inbetriebsetzung zum Gerät L0109**
Inbetriebsetzung zum Gerät L0109
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.11.11 SO2_L0110_ZUL-E1-OP10

*Hinweis: Leitbeschreibung RLT Gerät zum Gerät L0110*
Leitbeschreibung RLT Gerät zum Gerät L0110
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0110 (T2, ohne Vergütung)*
Pflichtangaben des Bieters zum Gerät L0110 (T2, ohne Vergütung)
SFP_Angebot nach DIN EN 16798-3 als Anlagenwert, Φ_Angebot nach DIN EN 13053, elektrische Gesamtanschlussleistung sowie Fabrikat und Typ zur Identifikation.
Nachweis durch Herstellerdatenblatt und Eurovent-Zertifikat oder gleichwertig. Fehlende Angaben werden mit den Referenzwerten gewertet.

**1.1.11.11.10 Zuluft L0110, 4200 m³/h, SFP 1593**
SO2 · L0110 · SO2_L0110_ZUL-E2-OP10
Bauwerk SO2 · GA-Nr. L0110 · Kategorie Nachbehandlung · Luftart Zuluft · Aufstellungsort Somatik 2 / E2 · Raum-Nr. — · Raumbezeichnung Lüftungszentrale.
Geometrie und Bemessung: Anrechenbarer Volumenstrom 4200 m³/h [U]; Gerätemaße B×H 1.035 × 1.035 m; Baulänge 7345 mm; Anströmquerschnitt 1.07 m²; Anströmgeschwindigkeit 1.09 m/s; 1 Ventilatoreinheiten mit ebenso vielen Frequenzumrichtern [B].
Anströmgeschwindigkeits-Wächter [B] (Wirtschaftlichkeitsoptimum der WRG nach anerkannten fachtechnischen Regeln): zulässiges Band 0.8 bis 1.45 m/s (untere Grenze: Wirtschaftlichkeitsoptimum fest; obere Grenze: SFP-Klasse 3 = 1.250 W/(m³/s) nach DIN EN 16798-3, aus dem Gesamtdruckverlust dieser Anlage hergeleitet) — die Anströmgeschwindigkeit dieser Anlage liegt innerhalb des Bandes.
Druckverlust und Leistung: Druckverlust Gerät intern 493 Pa [B]; Druckverlust Kanalnetz 600 Pa [U]; Druckverlust gesamt 1093 Pa [B]; elektrische Ventilatorleistung 1.86 kW [B]; SFP-Einzelwert der Anlage 1593 W/(m³/s) [B].
Medien und Anschlussleistungen: Schalldämpfer, Ventilator mit Frequenzumrichter, Schalldämpfer, Kühler, Nacherhitzer, Dampfbefeuchter, Filter ePM1 hoch (2. Stufe) [B]; Gewicht 2329 kg [B].
Komponentenkette in Luftrichtung: Schalldämpfer · Ventilator · Schalldämpfer · Kühler · Nacherhitzer · Dampfbefeuchter · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Schalldämpfer → Ventilator mit Frequenzumrichter → Schalldämpfer → Kühler → Nacherhitzer → Dampfbefeuchter → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 4 thermodynamische Luftbehandlungen (davon 1 aus der Vorbehandlung des Zentralgerätes L0100) eingeordnet [B].
01 Ansaugkammer mit Jalousieklappe, Ausführung gemäß Leittext 01.430.LT.07
Volumenstrom 4200 m³/h; Klappenleckage Klasse 4, Rahmen Klasse B nach DIN EN 1751; Wetterschutzgitter Anströmgeschwindigkeit höchstens 2,0 m/s.
05 Kühlerkammer, Ausführung gemäß Leittext 01.430.LT.11
Volumenstrom 4200 m³/h; Medium PKW 6/12 °C [U]; Lamellenabstand mindestens 2,5 mm, epoxydbeschichtet; Kondensatwanne 1.4301, verlängert für die Nachrüstbarkeit eines Tropfenabscheiders.
06 Nacherhitzerkammer (Entfeuchtungsbetrieb), Ausführung gemäß Leittext 01.430.LT.10
Volumenstrom 4200 m³/h; Medium PWW 40/25 °C NT [U], Spreizung höchstens 15 K; RUNDROHRregister, Lamellenabstand mindestens 2,0 mm. Ovalrohr ist bei den kleinen Leistungen von Vor- und Nacherhitzern nicht geeignet und nicht gefordert; Ovalrohr bleibt Kühler- und WRG-Registern vorbehalten. Ausführung im Übrigen wie Vorerhitzer.
10 Schalldämpferteil, Ausführung gemäß Leittext 01.430.LT.14
Volumenstrom 4200 m³/h; Kulissenstärke 240 mm (Kulissen unter 240 mm sind akustisch nicht geeignet), Kulissenspalt aus der Berechnung, Kulissen wartungsseitig ausziehbar. Zwei Stück je Luftseite, unmittelbar saug- und druckseitig am Ventilator. Berechnete Einfügungsdämpfung je Oktavband (63/125/250/500/1000/2000/4000/8000 Hz) [B]: 7/18/37/45/46/45/43/32 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 4200 m³/h; freilaufendes Rad mit Frequenzumrichter; Drehzahlreserve mindestens 10 %; Volumenstrommessung an der Einlaufdüse mit einer Abweichung von höchstens ±3 %. Berechneter Schallleistungspegel des Ventilators 83.4 dB [B] — LINEAR, nicht A-bewertet — nach dem Näherungsverfahren für Radialventilatoren L_WV = L_WSM + 10·lg(q_v) + 20·lg(Δp_t) mit L_WSM = 24 dB (Hochleistungs-Radialventilator rückwärtsgekrümmt im Wirkungsgradoptimum; am Herstellernachweis kalibriert). Nach Gehäusedämmung verbleiben rechnerisch 60.4 dB [B]; die Gehäusedämmung je Oktavband (63/125/250/500/1000/2000/4000/8000 Hz) beträgt 9/11/20/22/23/27/35/40 dB [A]. Der Bieter weist seine tatsächlichen Werte je Oktavband nach Herstellerangabe nach, getrennt für Ventilator und Ventilatorkammer nach Gehäusedämmung.
07 Befeuchterkammer, Ausführung gemäß Leittext 01.430.LT.53
Volumenstrom 4200 m³/h; Dampfbefeuchtung, benetzte Oberflächen nichtrostender Stahl 1.4301, vollentsalztes Speisewasser, Tropfenabscheider herausnehmbar, Freigabe nur bei Luftströmung.
09 Filterkammer (2. Filterstufe), Ausführung gemäß Leittext 01.430.LT.16
Volumenstrom 4200 m³/h; Filterendwiderstand 200 Pa.
12 Ausblaskammer mit Jalousieklappe, Ausführung gemäß Leittext 01.430.LT.17
Volumenstrom 4200 m³/h; Klappen wie Ansaugkammer.
13 Beleuchtung und Schaugläser, Ausführung gemäß Leittext 01.430.LT.19
Volumenstrom 4200 m³/h; Beleuchtungseinheiten und Schaugläser in allen Wartungs- und Funktionskammern.
14 Baumuster- und Werksprüfung, Ausführung gemäß Leittext 01.430.LT.21
Volumenstrom 4200 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

**1.1.11.11.20 E-Dampfbefeuchter (Beistellung) zum Gerät L0110, 7.87 kW / 11.34 l/h P**
SO2 · L0110 · E-Dampfbefeuchter — Beistellung, nicht Lieferumfang Gerätehersteller
Erforderliche Befeuchterleistung 7.87 kW el. [B]; Wasserbedarf Permeat 11.34 l/h [B]. Bemessung bis 30% rel. Feuchte im Winter für die Zuluft, unter Verwendung der Enthalpie aus dem TRY-Datensatz des Projektstandorts (WRG-Tool-Jahressimulation).
Schnittstelle zur Befeuchterkammer des RLT-Geräts gemäß Leittext 01.430.LT.53.
Ausführung, Qualität und Nachweis gemäß Leittext 01.430.LT.58 in Abschnitt A. Der Leittext hat Vorrang vor allen Kurzangaben.
Befeuchterleistung, angeboten (mind. wie gefordert): '....................................................' (kW)

Wasserbedarf Permeat, angeboten: '....................................................' (l/h)

Anschlussnennweite Speisewasser, angeboten: '....................................................' (DN)
Menge: 1,000 St
DIN 276-2018 / IBP: 433
Bauabschnitte / Kostenträger: 433

*Hinweis: Geräteskizze:*
Geräteskizze:

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
**1.1.11.11.30 Gerätegrundrahmen zum Gerät L0110**
Gerätegrundrahmen zum Gerät L0110
Ausführung, Qualität und Nachweis gemäß Leittext 01.430.LT.02 in Abschnitt A.
Der Leittext hat Vorrang vor allen Kurzangaben.
Grundrahmen als Fundament für RLT-Geräte und zur Vermeidung von Körperschallübertragung durch den Fußboden.
Menge: 1,000 St
DIN 276-2018 / IBP: 433
Bauabschnitte / Kostenträger: 433

**1.1.11.11.40 Schwingungsisolierung als Unterlage zum Gerät L0110**
*** Leitbeschreibung
Schwingungsisolierung als Unterlage zum Gerät L0110
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0110*
Schwingungsisolierung (Gummi) zum Gerät L0110
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.11.11.50 Entwässerung für Tropfwasser / Reinigungsstutzen (DN 40) zum Gerät L01**
Entwässerung für Tropfwasser / Reinigungsstutzen (DN 40) zum Gerät L0110
Ausführung, Qualität und Nachweis gemäß Leittext 01.430.LT.28 in Abschnitt A.
Der Leittext hat Vorrang vor allen Kurzangaben.
Bestehend aus Entwässerungsleitungen aus Kunststoff-HT-Rohr DN 40, einschließlich 50 % Form- und Verbindungsstücke und Befestigungsmaterial (Schellen, Schrauben, Dübel). Anschluss an Sondersiphon DN 40.
Menge: 15,000 M
DIN 276-2018 / IBP: 433
Bauabschnitte / Kostenträger: 433

**1.1.11.11.60 Sondersiphon (für RLT-Gerät Druckseite) zum Gerät L0110**
Sondersiphon (für RLT-Gerät Druckseite) zum Gerät L0110
Ausführung, Qualität und Nachweis gemäß Leittext 01.430.LT.30 in Abschnitt A.
Der Leittext hat Vorrang vor allen Kurzangaben.
Füllbarer Siphon zur Entwässerung von RLT-Geräten im Bereich der Kühler, Befeuchter oder anderer Nassbereiche mit Überdruck gegenüber der Umgebung.
Variable Ablaufanordnung und veränderliche Einbauhöhe, Schraubdeckel zur Füllung und zu Revisionszwecken.
Menge: 2,000 St
DIN 276-2018 / IBP: 433
Bauabschnitte / Kostenträger: 433

**1.1.11.11.70 Sondersiphon (für RLT-Gerät Saugseite) zum Gerät L0110**
Sondersiphon (für RLT-Gerät Saugseite) zum Gerät L0110
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.11.11.80 Zulage für die Rauchdichtigkeit der Jalousieklappen zum Gerät L0110**
Zulage für die Rauchdichtigkeit der Jalousieklappen zum Gerät L0110
Ausführung, Qualität und Nachweis gemäß Leittext 01.430.LT.33 in Abschnitt A.
Der Leittext hat Vorrang vor allen Kurzangaben.
Gehäuse-Leckluftstrom gemäß DIN EN 1751, Klasse C. Leckluftstrom bei geschlossener Klappe bei einer Druckdifferenz von 40 Pa höchstens 200 m³/h je Quadratmeter.
Menge: 1,000 St
DIN 276-2018 / IBP: 433
Bauabschnitte / Kostenträger: 433

**1.1.11.11.90 Werksprüfung der Geräte zum Gerät L0110**
Werksprüfung der Geräte zum Gerät L0110
Ausführung, Qualität und Nachweis gemäß Leittext 01.430.LT.34 in Abschnitt A.
Der Leittext hat Vorrang vor allen Kurzangaben.
Vor Auslieferung der Geräte sind eine Funktions- und Qualitätsprüfung im Herstellerwerk vorzunehmen. Dazu gehören die Messungen der Ventilatorsysteme je Luftstrang, insbesondere Luftvolumenstrom, Leistungsaufnahme und Schallpegel.
Menge: 1,000 St
DIN 276-2018 / IBP: 433
Bauabschnitte / Kostenträger: 433

**1.1.11.11.100 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.11.11.110 Schutz der Gerätekuben nach erfolgter Montage mit Folie und Resopal- oder Holzfaserplatten gegen mechanische Beschädigungen durch Folgegewerke wie Schweißarbeiten, Montagen etc.. Inkl. Entfernung und Entsorgung dieses Schutzes vor der Erstinbetriebnahme.**
Menge: 1,000 St
DIN 276-2018 / IBP: 433
Bauabschnitte / Kostenträger: 433

**1.1.11.11.120 Reinigung Lüftungsgeräte**
Reinigung Lüftungsgeräte
Vor der Inbetriebnahme sind die Lüftungsgeräte innen und außen einer gründlichen Nass-Reinigung zu unterziehen.
Die Reinigungsleistung ist von der örtlichen Bauüberwachung abzunehmen und im Bautagebuch zu dokumentieren.

Kalkulationsbasis
Sind die im Leistungsverzeichnis im Titel "Zuluftgeräte"
beschriebenen RLT-Anlagen: L0110-ZUL-E1-OP 10
Menge: 1,000 St
DIN 276-2018 / IBP: 433
Bauabschnitte / Kostenträger: 433

**1.1.11.11.130 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 432
Bauabschnitte / Kostenträger: 433

**1.1.11.11.140 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 433
Bauabschnitte / Kostenträger: 433

**1.1.11.11.150 Inbetriebsetzung zum Gerät L0110**
Inbetriebsetzung zum Gerät L0110
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.11.12 SO2_L0111_ZUL-E1-OP12

*Hinweis: Leitbeschreibung RLT Gerät zum Gerät L0111*
Leitbeschreibung RLT Gerät zum Gerät L0111
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0111 (T2, ohne Vergütung)*
Pflichtangaben des Bieters zum Gerät L0111 (T2, ohne Vergütung)
SFP_Angebot nach DIN EN 16798-3 als Anlagenwert, Φ_Angebot nach DIN EN 13053, elektrische Gesamtanschlussleistung sowie Fabrikat und Typ zur Identifikation.
Nachweis durch Herstellerdatenblatt und Eurovent-Zertifikat oder gleichwertig. Fehlende Angaben werden mit den Referenzwerten gewertet.

**1.1.11.12.10 Zuluft L0111, 5200 m³/h, SFP 853**
SO2 · L0111 · SO2_L0111_ZUL-E2-OP12
Bauwerk SO2 · GA-Nr. L0111 · Kategorie Nachbehandlung · Luftart Zuluft · Aufstellungsort Somatik 2 / E2 · Raum-Nr. — · Raumbezeichnung Lüftungszentrale.
Geometrie und Bemessung: Anrechenbarer Volumenstrom 5200 m³/h [U]; Gerätemaße B×H 1.035 × 1.035 m; Baulänge 7345 mm; Anströmquerschnitt 1.07 m²; Anströmgeschwindigkeit 1.35 m/s; 1 Ventilatoreinheiten mit ebenso vielen Frequenzumrichtern [B].
Anströmgeschwindigkeits-Wächter [B] (Wirtschaftlichkeitsoptimum der WRG nach anerkannten fachtechnischen Regeln): zulässiges Band 0.8 bis 2.94 m/s (untere Grenze: Wirtschaftlichkeitsoptimum fest; obere Grenze: SFP-Klasse 3 = 1.250 W/(m³/s) nach DIN EN 16798-3, aus dem Gesamtdruckverlust dieser Anlage hergeleitet) — die Anströmgeschwindigkeit dieser Anlage liegt innerhalb des Bandes.
Druckverlust und Leistung: Druckverlust Gerät intern 335 Pa [B]; Druckverlust Kanalnetz 211 Pa [U]; Druckverlust gesamt 546 Pa [B]; elektrische Ventilatorleistung 1.23 kW [B]; SFP-Einzelwert der Anlage 853 W/(m³/s) [B].
Medien und Anschlussleistungen: Schalldämpfer, Ventilator mit Frequenzumrichter, Schalldämpfer, Kühler, Nacherhitzer, Dampfbefeuchter, Filter ePM1 hoch (2. Stufe) [B]; Gewicht 2242 kg [B].
Komponentenkette in Luftrichtung: Schalldämpfer · Ventilator · Schalldämpfer · Kühler · Nacherhitzer · Dampfbefeuchter · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Schalldämpfer → Ventilator mit Frequenzumrichter → Schalldämpfer → Kühler → Nacherhitzer → Dampfbefeuchter → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 4 thermodynamische Luftbehandlungen (davon 1 aus der Vorbehandlung des Zentralgerätes L0100) eingeordnet [B].
01 Ansaugkammer mit Jalousieklappe, Ausführung gemäß Leittext 01.430.LT.07
Volumenstrom 5200 m³/h; Klappenleckage Klasse 4, Rahmen Klasse B nach DIN EN 1751; Wetterschutzgitter Anströmgeschwindigkeit höchstens 2,0 m/s.
05 Kühlerkammer, Ausführung gemäß Leittext 01.430.LT.11
Volumenstrom 5200 m³/h; Medium PKW 6/12 °C [U]; Lamellenabstand mindestens 2,5 mm, epoxydbeschichtet; Kondensatwanne 1.4301, verlängert für die Nachrüstbarkeit eines Tropfenabscheiders.
06 Nacherhitzerkammer (Entfeuchtungsbetrieb), Ausführung gemäß Leittext 01.430.LT.10
Volumenstrom 5200 m³/h; Medium PWW 40/25 °C NT [U], Spreizung höchstens 15 K; RUNDROHRregister, Lamellenabstand mindestens 2,0 mm. Ovalrohr ist bei den kleinen Leistungen von Vor- und Nacherhitzern nicht geeignet und nicht gefordert; Ovalrohr bleibt Kühler- und WRG-Registern vorbehalten. Ausführung im Übrigen wie Vorerhitzer.
10 Schalldämpferteil, Ausführung gemäß Leittext 01.430.LT.14
Volumenstrom 5200 m³/h; Kulissenstärke 240 mm (Kulissen unter 240 mm sind akustisch nicht geeignet), Kulissenspalt aus der Berechnung, Kulissen wartungsseitig ausziehbar. Zwei Stück je Luftseite, unmittelbar saug- und druckseitig am Ventilator. Berechnete Einfügungsdämpfung je Oktavband (63/125/250/500/1000/2000/4000/8000 Hz) [B]: 7/18/37/45/46/45/43/32 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 5200 m³/h; freilaufendes Rad mit Frequenzumrichter; Drehzahlreserve mindestens 10 %; Volumenstrommessung an der Einlaufdüse mit einer Abweichung von höchstens ±3 %. Berechneter Schallleistungspegel des Ventilators 78.3 dB [B] — LINEAR, nicht A-bewertet — nach dem Näherungsverfahren für Radialventilatoren L_WV = L_WSM + 10·lg(q_v) + 20·lg(Δp_t) mit L_WSM = 24 dB (Hochleistungs-Radialventilator rückwärtsgekrümmt im Wirkungsgradoptimum; am Herstellernachweis kalibriert). Nach Gehäusedämmung verbleiben rechnerisch 55.3 dB [B]; die Gehäusedämmung je Oktavband (63/125/250/500/1000/2000/4000/8000 Hz) beträgt 9/11/20/22/23/27/35/40 dB [A]. Der Bieter weist seine tatsächlichen Werte je Oktavband nach Herstellerangabe nach, getrennt für Ventilator und Ventilatorkammer nach Gehäusedämmung.
07 Befeuchterkammer, Ausführung gemäß Leittext 01.430.LT.53
Volumenstrom 5200 m³/h; Dampfbefeuchtung, benetzte Oberflächen nichtrostender Stahl 1.4301, vollentsalztes Speisewasser, Tropfenabscheider herausnehmbar, Freigabe nur bei Luftströmung.
09 Filterkammer (2. Filterstufe), Ausführung gemäß Leittext 01.430.LT.16
Volumenstrom 5200 m³/h; Filterendwiderstand 200 Pa.
12 Ausblaskammer mit Jalousieklappe, Ausführung gemäß Leittext 01.430.LT.17
Volumenstrom 5200 m³/h; Klappen wie Ansaugkammer.
13 Beleuchtung und Schaugläser, Ausführung gemäß Leittext 01.430.LT.19
Volumenstrom 5200 m³/h; Beleuchtungseinheiten und Schaugläser in allen Wartungs- und Funktionskammern.
14 Baumuster- und Werksprüfung, Ausführung gemäß Leittext 01.430.LT.21
Volumenstrom 5200 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

**1.1.11.12.20 E-Dampfbefeuchter (Beistellung) zum Gerät L0111, 9.74 kW / 14.04 l/h P**
SO2 · L0111 · E-Dampfbefeuchter — Beistellung, nicht Lieferumfang Gerätehersteller
Erforderliche Befeuchterleistung 9.74 kW el. [B]; Wasserbedarf Permeat 14.04 l/h [B]. Bemessung bis 30% rel. Feuchte im Winter für die Zuluft, unter Verwendung der Enthalpie aus dem TRY-Datensatz des Projektstandorts (WRG-Tool-Jahressimulation).
Schnittstelle zur Befeuchterkammer des RLT-Geräts gemäß Leittext 01.430.LT.53.
Ausführung, Qualität und Nachweis gemäß Leittext 01.430.LT.58 in Abschnitt A. Der Leittext hat Vorrang vor allen Kurzangaben.
Befeuchterleistung, angeboten (mind. wie gefordert): '....................................................' (kW)

Wasserbedarf Permeat, angeboten: '....................................................' (l/h)

Anschlussnennweite Speisewasser, angeboten: '....................................................' (DN)
Menge: 1,000 St
DIN 276-2018 / IBP: 433
Bauabschnitte / Kostenträger: 433

*Hinweis: Geräteskizze:*
Geräteskizze:

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
**1.1.11.12.30 Gerätegrundrahmen zum Gerät L0111**
Gerätegrundrahmen zum Gerät L0111
Ausführung, Qualität und Nachweis gemäß Leittext 01.430.LT.02 in Abschnitt A.
Der Leittext hat Vorrang vor allen Kurzangaben.
Grundrahmen als Fundament für RLT-Geräte und zur Vermeidung von Körperschallübertragung durch den Fußboden.
Menge: 1,000 St
DIN 276-2018 / IBP: 433
Bauabschnitte / Kostenträger: 433

**1.1.11.12.40 Schwingungsisolierung als Unterlage zum Gerät L0111**
*** Leitbeschreibung
Schwingungsisolierung als Unterlage zum Gerät L0111
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0111*
Schwingungsisolierung (Gummi) zum Gerät L0111
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.11.12.50 Entwässerung für Tropfwasser / Reinigungsstutzen (DN 40) zum Gerät L01**
Entwässerung für Tropfwasser / Reinigungsstutzen (DN 40) zum Gerät L0111
Ausführung, Qualität und Nachweis gemäß Leittext 01.430.LT.28 in Abschnitt A.
Der Leittext hat Vorrang vor allen Kurzangaben.
Bestehend aus Entwässerungsleitungen aus Kunststoff-HT-Rohr DN 40, einschließlich 50 % Form- und Verbindungsstücke und Befestigungsmaterial (Schellen, Schrauben, Dübel). Anschluss an Sondersiphon DN 40.
Menge: 15,000 M
DIN 276-2018 / IBP: 433
Bauabschnitte / Kostenträger: 433

**1.1.11.12.60 Sondersiphon (für RLT-Gerät Druckseite) zum Gerät L0111**
Sondersiphon (für RLT-Gerät Druckseite) zum Gerät L0111
Ausführung, Qualität und Nachweis gemäß Leittext 01.430.LT.30 in Abschnitt A.
Der Leittext hat Vorrang vor allen Kurzangaben.
Füllbarer Siphon zur Entwässerung von RLT-Geräten im Bereich der Kühler, Befeuchter oder anderer Nassbereiche mit Überdruck gegenüber der Umgebung.
Variable Ablaufanordnung und veränderliche Einbauhöhe, Schraubdeckel zur Füllung und zu Revisionszwecken.
Menge: 2,000 St
DIN 276-2018 / IBP: 433
Bauabschnitte / Kostenträger: 433

**1.1.11.12.70 Sondersiphon (für RLT-Gerät Saugseite) zum Gerät L0111**
Sondersiphon (für RLT-Gerät Saugseite) zum Gerät L0111
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.11.12.80 Zulage für die Rauchdichtigkeit der Jalousieklappen zum Gerät L0111**
Zulage für die Rauchdichtigkeit der Jalousieklappen zum Gerät L0111
Ausführung, Qualität und Nachweis gemäß Leittext 01.430.LT.33 in Abschnitt A.
Der Leittext hat Vorrang vor allen Kurzangaben.
Gehäuse-Leckluftstrom gemäß DIN EN 1751, Klasse C. Leckluftstrom bei geschlossener Klappe bei einer Druckdifferenz von 40 Pa höchstens 200 m³/h je Quadratmeter.
Menge: 1,000 St
DIN 276-2018 / IBP: 433
Bauabschnitte / Kostenträger: 433

**1.1.11.12.90 Werksprüfung der Geräte zum Gerät L0111**
Werksprüfung der Geräte zum Gerät L0111
Ausführung, Qualität und Nachweis gemäß Leittext 01.430.LT.34 in Abschnitt A.
Der Leittext hat Vorrang vor allen Kurzangaben.
Vor Auslieferung der Geräte sind eine Funktions- und Qualitätsprüfung im Herstellerwerk vorzunehmen. Dazu gehören die Messungen der Ventilatorsysteme je Luftstrang, insbesondere Luftvolumenstrom, Leistungsaufnahme und Schallpegel.
Menge: 1,000 St
DIN 276-2018 / IBP: 433
Bauabschnitte / Kostenträger: 433

**1.1.11.12.100 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.11.12.110 Schutz der Gerätekuben nach erfolgter Montage mit Folie und Resopal- oder Holzfaserplatten gegen mechanische Beschädigungen durch Folgegewerke wie Schweißarbeiten, Montagen etc.. Inkl. Entfernung und Entsorgung dieses Schutzes vor der Erstinbetriebnahme.**
Menge: 1,000 St
DIN 276-2018 / IBP: 433
Bauabschnitte / Kostenträger: 433

**1.1.11.12.120 Reinigung Lüftungsgeräte**
Reinigung Lüftungsgeräte
Vor der Inbetriebnahme sind die Lüftungsgeräte innen und außen einer gründlichen Nass-Reinigung zu unterziehen.
Die Reinigungsleistung ist von der örtlichen Bauüberwachung abzunehmen und im Bautagebuch zu dokumentieren.

Kalkulationsbasis
Sind die im Leistungsverzeichnis im Titel "Zuluftgeräte"
beschriebenen RLT-Anlagen: L0111-ZUL-E1-OP 12
Menge: 1,000 St
DIN 276-2018 / IBP: 433
Bauabschnitte / Kostenträger: 433

**1.1.11.12.130 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 432
Bauabschnitte / Kostenträger: 433

**1.1.11.12.140 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 433
Bauabschnitte / Kostenträger: 433

**1.1.11.12.150 Inbetriebsetzung zum Gerät L0111**
Inbetriebsetzung zum Gerät L0111
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.11.13 SO2_L0112_ZUL-E0

*Hinweis: Leitbeschreibung RLT Gerät zum Gerät L0112*
Leitbeschreibung RLT Gerät zum Gerät L0112
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0112 (T2, ohne Vergütung)*
Pflichtangaben des Bieters zum Gerät L0112 (T2, ohne Vergütung)
SFP_Angebot nach DIN EN 16798-3 als Anlagenwert, Φ_Angebot nach DIN EN 13053, elektrische Gesamtanschlussleistung sowie Fabrikat und Typ zur Identifikation.
Nachweis durch Herstellerdatenblatt und Eurovent-Zertifikat oder gleichwertig. Fehlende Angaben werden mit den Referenzwerten gewertet.

**1.1.11.13.10 Zuluft L0112, 11100 m³/h, SFP 1306**
SO2 · L0112 · SO2_L0112_ZUL-E0
Bauwerk SO2 · GA-Nr. L0112 · Kategorie Nachbehandlung · Luftart Zuluft · Aufstellungsort Somatik 2 / E2 · Raum-Nr. — · Raumbezeichnung Lüftungszentrale.
Geometrie und Bemessung: Anrechenbarer Volumenstrom 11100 m³/h [U]; Gerätemaße B×H 1.695 × 1.695 m; Baulänge 6685 mm; Anströmquerschnitt 2.87 m²; Anströmgeschwindigkeit 1.07 m/s; 1 Ventilatoreinheiten mit ebenso vielen Frequenzumrichtern [B].
Anströmgeschwindigkeits-Wächter [B] (Wirtschaftlichkeitsoptimum der WRG nach anerkannten fachtechnischen Regeln): zulässiges Band 0.8 bis 1.95 m/s (untere Grenze: Wirtschaftlichkeitsoptimum fest; obere Grenze: SFP-Klasse 3 = 1.250 W/(m³/s) nach DIN EN 16798-3, aus dem Gesamtdruckverlust dieser Anlage hergeleitet) — die Anströmgeschwindigkeit dieser Anlage liegt innerhalb des Bandes.
Druckverlust und Leistung: Druckverlust Gerät intern 296 Pa [B]; Druckverlust Kanalnetz 600 Pa [U]; Druckverlust gesamt 896 Pa [B]; elektrische Ventilatorleistung 4.03 kW [B]; SFP-Einzelwert der Anlage 1306 W/(m³/s) [B].
Medien und Anschlussleistungen: Schalldämpfer, Ventilator mit Frequenzumrichter, Schalldämpfer, Kühler, Nacherhitzer, Filter ePM1 hoch (2. Stufe) [B]; Gewicht 3931 kg [B].
Komponentenkette in Luftrichtung: Schalldämpfer · Ventilator · Schalldämpfer · Kühler · Nacherhitzer · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Schalldämpfer → Ventilator mit Frequenzumrichter → Schalldämpfer → Kühler → Nacherhitzer → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 2 bis 3 thermodynamische Luftbehandlungen eingeordnet [B].
01 Ansaugkammer mit Jalousieklappe, Ausführung gemäß Leittext 01.430.LT.07
Volumenstrom 11100 m³/h; Klappenleckage Klasse 4, Rahmen Klasse B nach DIN EN 1751; Wetterschutzgitter Anströmgeschwindigkeit höchstens 2,0 m/s.
05 Kühlerkammer, Ausführung gemäß Leittext 01.430.LT.11
Volumenstrom 11100 m³/h; Medium PKW 6/12 °C [U]; Lamellenabstand mindestens 2,5 mm, epoxydbeschichtet; Kondensatwanne 1.4301, verlängert für die Nachrüstbarkeit eines Tropfenabscheiders.
06 Nacherhitzerkammer (Entfeuchtungsbetrieb), Ausführung gemäß Leittext 01.430.LT.10
Volumenstrom 11100 m³/h; Medium PWW 40/25 °C NT [U], Spreizung höchstens 15 K; RUNDROHRregister, Lamellenabstand mindestens 2,0 mm. Ovalrohr ist bei den kleinen Leistungen von Vor- und Nacherhitzern nicht geeignet und nicht gefordert; Ovalrohr bleibt Kühler- und WRG-Registern vorbehalten. Ausführung im Übrigen wie Vorerhitzer.
10 Schalldämpferteil, Ausführung gemäß Leittext 01.430.LT.14
Volumenstrom 11100 m³/h; Kulissenstärke 240 mm (Kulissen unter 240 mm sind akustisch nicht geeignet), Kulissenspalt aus der Berechnung, Kulissen wartungsseitig ausziehbar. Zwei Stück je Luftseite, unmittelbar saug- und druckseitig am Ventilator. Berechnete Einfügungsdämpfung je Oktavband (63/125/250/500/1000/2000/4000/8000 Hz) [B]: 7/18/37/45/46/45/43/32 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 11100 m³/h; freilaufendes Rad mit Frequenzumrichter; Drehzahlreserve mindestens 10 %; Volumenstrommessung an der Einlaufdüse mit einer Abweichung von höchstens ±3 %. Berechneter Schallleistungspegel des Ventilators 85.9 dB [B] — LINEAR, nicht A-bewertet — nach dem Näherungsverfahren für Radialventilatoren L_WV = L_WSM + 10·lg(q_v) + 20·lg(Δp_t) mit L_WSM = 24 dB (Hochleistungs-Radialventilator rückwärtsgekrümmt im Wirkungsgradoptimum; am Herstellernachweis kalibriert). Nach Gehäusedämmung verbleiben rechnerisch 62.9 dB [B]; die Gehäusedämmung je Oktavband (63/125/250/500/1000/2000/4000/8000 Hz) beträgt 9/11/20/22/23/27/35/40 dB [A]. Der Bieter weist seine tatsächlichen Werte je Oktavband nach Herstellerangabe nach, getrennt für Ventilator und Ventilatorkammer nach Gehäusedämmung.
09 Filterkammer (2. Filterstufe), Ausführung gemäß Leittext 01.430.LT.16
Volumenstrom 11100 m³/h; Filterendwiderstand 200 Pa.
12 Ausblaskammer mit Jalousieklappe, Ausführung gemäß Leittext 01.430.LT.17
Volumenstrom 11100 m³/h; Klappen wie Ansaugkammer.
13 Beleuchtung und Schaugläser, Ausführung gemäß Leittext 01.430.LT.19
Volumenstrom 11100 m³/h; Beleuchtungseinheiten und Schaugläser in allen Wartungs- und Funktionskammern.
14 Baumuster- und Werksprüfung, Ausführung gemäß Leittext 01.430.LT.21
Volumenstrom 11100 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

*Hinweis: Geräteskizze:*
Geräteskizze:

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
**1.1.11.13.20 Gerätegrundrahmen zum Gerät L0112**
Gerätegrundrahmen zum Gerät L0112
Ausführung, Qualität und Nachweis gemäß Leittext 01.430.LT.02 in Abschnitt A.
Der Leittext hat Vorrang vor allen Kurzangaben.
Grundrahmen als Fundament für RLT-Geräte und zur Vermeidung von Körperschallübertragung durch den Fußboden.
Menge: 1,000 St
DIN 276-2018 / IBP: 433
Bauabschnitte / Kostenträger: 433

**1.1.11.13.30 Schwingungsisolierung als Unterlage zum Gerät L0112**
*** Leitbeschreibung
Schwingungsisolierung als Unterlage zum Gerät L0112
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0112*
Schwingungsisolierung (Gummi) zum Gerät L0112
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.11.13.40 Entwässerung für Tropfwasser / Reinigungsstutzen (DN 40) zum Gerät L01**
Entwässerung für Tropfwasser / Reinigungsstutzen (DN 40) zum Gerät L0112
Ausführung, Qualität und Nachweis gemäß Leittext 01.430.LT.28 in Abschnitt A.
Der Leittext hat Vorrang vor allen Kurzangaben.
Bestehend aus Entwässerungsleitungen aus Kunststoff-HT-Rohr DN 40, einschließlich 50 % Form- und Verbindungsstücke und Befestigungsmaterial (Schellen, Schrauben, Dübel). Anschluss an Sondersiphon DN 40.
Menge: 15,000 M
DIN 276-2018 / IBP: 433
Bauabschnitte / Kostenträger: 433

**1.1.11.13.50 Sondersiphon (für RLT-Gerät Druckseite) zum Gerät L0112**
Sondersiphon (für RLT-Gerät Druckseite) zum Gerät L0112
Ausführung, Qualität und Nachweis gemäß Leittext 01.430.LT.30 in Abschnitt A.
Der Leittext hat Vorrang vor allen Kurzangaben.
Füllbarer Siphon zur Entwässerung von RLT-Geräten im Bereich der Kühler, Befeuchter oder anderer Nassbereiche mit Überdruck gegenüber der Umgebung.
Variable Ablaufanordnung und veränderliche Einbauhöhe, Schraubdeckel zur Füllung und zu Revisionszwecken.
Menge: 1,000 St
DIN 276-2018 / IBP: 433
Bauabschnitte / Kostenträger: 433

**1.1.11.13.60 Sondersiphon (für RLT-Gerät Saugseite) zum Gerät L0112**
Sondersiphon (für RLT-Gerät Saugseite) zum Gerät L0112
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.11.13.70 Zulage für die Rauchdichtigkeit der Jalousieklappen zum Gerät L0112**
Zulage für die Rauchdichtigkeit der Jalousieklappen zum Gerät L0112
Ausführung, Qualität und Nachweis gemäß Leittext 01.430.LT.33 in Abschnitt A.
Der Leittext hat Vorrang vor allen Kurzangaben.
Gehäuse-Leckluftstrom gemäß DIN EN 1751, Klasse C. Leckluftstrom bei geschlossener Klappe bei einer Druckdifferenz von 40 Pa höchstens 200 m³/h je Quadratmeter.
Menge: 1,000 St
DIN 276-2018 / IBP: 433
Bauabschnitte / Kostenträger: 433

**1.1.11.13.80 Werksprüfung der Geräte zum Gerät L0112**
Werksprüfung der Geräte zum Gerät L0112
Ausführung, Qualität und Nachweis gemäß Leittext 01.430.LT.34 in Abschnitt A.
Der Leittext hat Vorrang vor allen Kurzangaben.
Vor Auslieferung der Geräte sind eine Funktions- und Qualitätsprüfung im Herstellerwerk vorzunehmen. Dazu gehören die Messungen der Ventilatorsysteme je Luftstrang, insbesondere Luftvolumenstrom, Leistungsaufnahme und Schallpegel.
Menge: 1,000 St
DIN 276-2018 / IBP: 433
Bauabschnitte / Kostenträger: 433

**1.1.11.13.90 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.11.13.100 Schutz der Gerätekuben nach erfolgter Montage mit Folie und Resopal- oder Holzfaserplatten gegen mechanische Beschädigungen durch Folgegewerke wie Schweißarbeiten, Montagen etc.. Inkl. Entfernung und Entsorgung dieses Schutzes vor der Erstinbetriebnahme.**
Menge: 1,000 St
DIN 276-2018 / IBP: 433
Bauabschnitte / Kostenträger: 433

**1.1.11.13.110 Reinigung Lüftungsgeräte**
Reinigung Lüftungsgeräte
Vor der Inbetriebnahme sind die Lüftungsgeräte innen und außen einer gründlichen Nass-Reinigung zu unterziehen.
Die Reinigungsleistung ist von der örtlichen Bauüberwachung abzunehmen und im Bautagebuch zu dokumentieren.

Kalkulationsbasis
Sind die im Leistungsverzeichnis im Titel "Zuluftgeräte"
beschriebenen RLT-Anlagen: L0112_ZUL-E0
Menge: 1,000 St
DIN 276-2018 / IBP: 432
Bauabschnitte / Kostenträger: 433

**1.1.11.13.120 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 432
Bauabschnitte / Kostenträger: 433

**1.1.11.13.130 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 432
Bauabschnitte / Kostenträger: 433

**1.1.11.13.140 Inbetriebsetzung zum Gerät L0112**
Inbetriebsetzung zum Gerät L0112
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.11.14 SO2_L0113_ZUL-E0

*Hinweis: Leitbeschreibung RLT Gerät zum Gerät L0113*
Leitbeschreibung RLT Gerät zum Gerät L0113
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0113 (T2, ohne Vergütung)*
Pflichtangaben des Bieters zum Gerät L0113 (T2, ohne Vergütung)
SFP_Angebot nach DIN EN 16798-3 als Anlagenwert, Φ_Angebot nach DIN EN 13053, elektrische Gesamtanschlussleistung sowie Fabrikat und Typ zur Identifikation.
Nachweis durch Herstellerdatenblatt und Eurovent-Zertifikat oder gleichwertig. Fehlende Angaben werden mit den Referenzwerten gewertet.

**1.1.11.14.10 Zuluft L0113, 14900 m³/h, SFP 1287**
SO2 · L0113 · SO2_L0113_ZUL-E0
Bauwerk SO2 · GA-Nr. L0113 · Kategorie Nachbehandlung · Luftart Zuluft · Aufstellungsort Somatik 2 / E2 · Raum-Nr. — · Raumbezeichnung Lüftungszentrale.
Geometrie und Bemessung: Anrechenbarer Volumenstrom 14900 m³/h [U]; Gerätemaße B×H 2.025 × 1.695 m; Baulänge 6025 mm; Anströmquerschnitt 3.43 m²; Anströmgeschwindigkeit 1.21 m/s; 1 Ventilatoreinheiten mit ebenso vielen Frequenzumrichtern [B].
Anströmgeschwindigkeits-Wächter [B] (Wirtschaftlichkeitsoptimum der WRG nach anerkannten fachtechnischen Regeln): zulässiges Band 0.8 bis 2.27 m/s (untere Grenze: Wirtschaftlichkeitsoptimum fest; obere Grenze: SFP-Klasse 3 = 1.250 W/(m³/s) nach DIN EN 16798-3, aus dem Gesamtdruckverlust dieser Anlage hergeleitet) — die Anströmgeschwindigkeit dieser Anlage liegt innerhalb des Bandes.
Druckverlust und Leistung: Druckverlust Gerät intern 283 Pa [B]; Druckverlust Kanalnetz 600 Pa [U]; Druckverlust gesamt 883 Pa [B]; elektrische Ventilatorleistung 5.33 kW [B]; SFP-Einzelwert der Anlage 1287 W/(m³/s) [B].
Medien und Anschlussleistungen: Schalldämpfer, Ventilator mit Frequenzumrichter, Schalldämpfer, Nacherhitzer, Filter ePM1 hoch (2. Stufe) [B]; Gewicht 4180 kg [B].
Komponentenkette in Luftrichtung: Schalldämpfer · Ventilator · Schalldämpfer · Nacherhitzer · Filter ePM1 hoch.
Netzparameter Heizung [U]: Niedertemperatur 40/25 °C, betriebsoptimiert bis 45/30 °C, Spreizung höchstens 15 K, Registerauslegung auf 40/25 °C.
Der Druckverlust im Gerät ist der auf den Bemessungsvolumenstrom skalierte Nennwert; die elektrische Leistung folgt aus q_v mal Gesamtdruckverlust geteilt durch den Systemwirkungsgrad.
Geräteschematischer Aufbau (Prinzipdarstellung, nicht maßstäblich): Schalldämpfer → Ventilator mit Frequenzumrichter → Schalldämpfer → Nacherhitzer → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 2 bis 3 thermodynamische Luftbehandlungen eingeordnet [B].
01 Ansaugkammer mit Jalousieklappe, Ausführung gemäß Leittext 01.430.LT.07
Volumenstrom 14900 m³/h; Klappenleckage Klasse 4, Rahmen Klasse B nach DIN EN 1751; Wetterschutzgitter Anströmgeschwindigkeit höchstens 2,0 m/s.
06 Nacherhitzerkammer (Entfeuchtungsbetrieb), Ausführung gemäß Leittext 01.430.LT.10
Volumenstrom 14900 m³/h; Medium PWW 40/25 °C NT [U], Spreizung höchstens 15 K; RUNDROHRregister, Lamellenabstand mindestens 2,0 mm. Ovalrohr ist bei den kleinen Leistungen von Vor- und Nacherhitzern nicht geeignet und nicht gefordert; Ovalrohr bleibt Kühler- und WRG-Registern vorbehalten. Ausführung im Übrigen wie Vorerhitzer.
10 Schalldämpferteil, Ausführung gemäß Leittext 01.430.LT.14
Volumenstrom 14900 m³/h; Kulissenstärke 240 mm (Kulissen unter 240 mm sind akustisch nicht geeignet), Kulissenspalt aus der Berechnung, Kulissen wartungsseitig ausziehbar. Zwei Stück je Luftseite, unmittelbar saug- und druckseitig am Ventilator. Berechnete Einfügungsdämpfung je Oktavband (63/125/250/500/1000/2000/4000/8000 Hz) [B]: 7/18/37/45/46/45/43/32 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 14900 m³/h; freilaufendes Rad mit Frequenzumrichter; Drehzahlreserve mindestens 10 %; Volumenstrommessung an der Einlaufdüse mit einer Abweichung von höchstens ±3 %. Berechneter Schallleistungspegel des Ventilators 87.1 dB [B] — LINEAR, nicht A-bewertet — nach dem Näherungsverfahren für Radialventilatoren L_WV = L_WSM + 10·lg(q_v) + 20·lg(Δp_t) mit L_WSM = 24 dB (Hochleistungs-Radialventilator rückwärtsgekrümmt im Wirkungsgradoptimum; am Herstellernachweis kalibriert). Nach Gehäusedämmung verbleiben rechnerisch 64.1 dB [B]; die Gehäusedämmung je Oktavband (63/125/250/500/1000/2000/4000/8000 Hz) beträgt 9/11/20/22/23/27/35/40 dB [A]. Der Bieter weist seine tatsächlichen Werte je Oktavband nach Herstellerangabe nach, getrennt für Ventilator und Ventilatorkammer nach Gehäusedämmung.
09 Filterkammer (2. Filterstufe), Ausführung gemäß Leittext 01.430.LT.16
Volumenstrom 14900 m³/h; Filterendwiderstand 200 Pa.
12 Ausblaskammer mit Jalousieklappe, Ausführung gemäß Leittext 01.430.LT.17
Volumenstrom 14900 m³/h; Klappen wie Ansaugkammer.
13 Beleuchtung und Schaugläser, Ausführung gemäß Leittext 01.430.LT.19
Volumenstrom 14900 m³/h; Beleuchtungseinheiten und Schaugläser in allen Wartungs- und Funktionskammern.
14 Baumuster- und Werksprüfung, Ausführung gemäß Leittext 01.430.LT.21
Volumenstrom 14900 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

*Hinweis: Geräteskizze:*
Geräteskizze:

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
**1.1.11.14.20 Gerätegrundrahmen zum Gerät L0113**
Gerätegrundrahmen zum Gerät L0113
Ausführung, Qualität und Nachweis gemäß Leittext 01.430.LT.02 in Abschnitt A.
Der Leittext hat Vorrang vor allen Kurzangaben.
Grundrahmen als Fundament für RLT-Geräte und zur Vermeidung von Körperschallübertragung durch den Fußboden.
Menge: 1,000 St
DIN 276-2018 / IBP: 433
Bauabschnitte / Kostenträger: 433

**1.1.11.14.30 Schwingungsisolierung als Unterlage zum Gerät L0113**
*** Leitbeschreibung
Schwingungsisolierung als Unterlage zum Gerät L0113
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0113*
Schwingungsisolierung (Gummi) zum Gerät L0113
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.11.14.40 Entwässerung für Tropfwasser / Reinigungsstutzen (DN 40)**
Entwässerung für Tropfwasser / Reinigungsstutzen (DN 40)
Ausführung, Qualität und Nachweis gemäß Leittext 01.430.LT.28 in Abschnitt A.
Der Leittext hat Vorrang vor allen Kurzangaben.
Bestehend aus Entwässerungsleitungen aus Kunststoff-HT-Rohr DN 40, einschließlich 50 % Form- und Verbindungsstücke und Befestigungsmaterial (Schellen, Schrauben, Dübel). Anschluss an Sondersiphon DN 40.
Menge: 15,000 M
DIN 276-2018 / IBP: 433
Bauabschnitte / Kostenträger: 433

**1.1.11.14.50 Sondersiphon (für RLT-Gerät Druckseite)**
Sondersiphon (für RLT-Gerät Druckseite)
Ausführung, Qualität und Nachweis gemäß Leittext 01.430.LT.30 in Abschnitt A.
Der Leittext hat Vorrang vor allen Kurzangaben.
Füllbarer Siphon zur Entwässerung von RLT-Geräten im Bereich der Kühler, Befeuchter oder anderer Nassbereiche mit Überdruck gegenüber der Umgebung.
Variable Ablaufanordnung und veränderliche Einbauhöhe, Schraubdeckel zur Füllung und zu Revisionszwecken.
Menge: 1,000 St
DIN 276-2018 / IBP: 433
Bauabschnitte / Kostenträger: 433

**1.1.11.14.60 Sondersiphon (für RLT-Gerät Saugseite)**
Sondersiphon (für RLT-Gerät Saugseite)
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.11.14.70 Zulage für die Rauchdichtigkeit der Jalousieklappen zum Gerät L0113**
Zulage für die Rauchdichtigkeit der Jalousieklappen zum Gerät L0113
Ausführung, Qualität und Nachweis gemäß Leittext 01.430.LT.33 in Abschnitt A.
Der Leittext hat Vorrang vor allen Kurzangaben.
Gehäuse-Leckluftstrom gemäß DIN EN 1751, Klasse C. Leckluftstrom bei geschlossener Klappe bei einer Druckdifferenz von 40 Pa höchstens 200 m³/h je Quadratmeter.
Menge: 1,000 St
DIN 276-2018 / IBP: 433
Bauabschnitte / Kostenträger: 433

**1.1.11.14.80 Werksprüfung der Geräte zum Gerät L0113**
Werksprüfung der Geräte zum Gerät L0113
Ausführung, Qualität und Nachweis gemäß Leittext 01.430.LT.34 in Abschnitt A.
Der Leittext hat Vorrang vor allen Kurzangaben.
Vor Auslieferung der Geräte sind eine Funktions- und Qualitätsprüfung im Herstellerwerk vorzunehmen. Dazu gehören die Messungen der Ventilatorsysteme je Luftstrang, insbesondere Luftvolumenstrom, Leistungsaufnahme und Schallpegel.
Menge: 1,000 St
DIN 276-2018 / IBP: 433
Bauabschnitte / Kostenträger: 433

**1.1.11.14.90 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.11.14.100 Schutz der Gerätekuben nach erfolgter Montage mit Folie und Resopal- oder Holzfaserplatten gegen mechanische Beschädigungen durch Folgegewerke wie Schweißarbeiten, Montagen etc.. Inkl. Entfernung und Entsorgung dieses Schutzes vor der Erstinbetriebnahme.**
Menge: 1,000 St
DIN 276-2018 / IBP: 433
Bauabschnitte / Kostenträger: 433

**1.1.11.14.110 Reinigung Lüftungsgeräte**
Reinigung Lüftungsgeräte
Vor der Inbetriebnahme sind die Lüftungsgeräte innen und außen einer gründlichen Nass-Reinigung zu unterziehen.
Die Reinigungsleistung ist von der örtlichen Bauüberwachung abzunehmen und im Bautagebuch zu dokumentieren.

Kalkulationsbasis
Sind die im Leistungsverzeichnis im Titel "Zuluftgeräte"
beschriebenen RLT-Anlagen: L0113-ZUL-E0
Menge: 1,000 St
DIN 276-2018 / IBP: 431
Bauabschnitte / Kostenträger: 433

**1.1.11.14.120 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 431
Bauabschnitte / Kostenträger: 433

**1.1.11.14.130 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 431
Bauabschnitte / Kostenträger: 433

**1.1.11.14.140 Inbetriebsetzung zum Gerät L0113**
Inbetriebsetzung zum Gerät L0113
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.11.15 SO2_L0114_ZUL-E1

*Hinweis: Leitbeschreibung RLT Gerät zum Gerät L0114*
Leitbeschreibung RLT Gerät zum Gerät L0114
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0114 (T2, ohne Vergütung)*
Pflichtangaben des Bieters zum Gerät L0114 (T2, ohne Vergütung)
SFP_Angebot nach DIN EN 16798-3 als Anlagenwert, Φ_Angebot nach DIN EN 13053, elektrische Gesamtanschlussleistung sowie Fabrikat und Typ zur Identifikation.
Nachweis durch Herstellerdatenblatt und Eurovent-Zertifikat oder gleichwertig. Fehlende Angaben werden mit den Referenzwerten gewertet.

**1.1.11.15.10 Zuluft L0114, 7000 m³/h, SFP 1456**
SO2 · L0114 · SO2_L0114_ZUL-E1
Bauwerk SO2 · GA-Nr. L0114 · Kategorie Nachbehandlung · Luftart Zuluft · Aufstellungsort Somatik 2 / E2 · Raum-Nr. — · Raumbezeichnung Lüftungszentrale.
Geometrie und Bemessung: Anrechenbarer Volumenstrom 7000 m³/h [U]; Gerätemaße B×H 1.365 × 1.035 m; Baulänge 6355 mm; Anströmquerschnitt 1.41 m²; Anströmgeschwindigkeit 1.38 m/s; 1 Ventilatoreinheiten mit ebenso vielen Frequenzumrichtern [B].
Anströmgeschwindigkeits-Wächter [B] (Wirtschaftlichkeitsoptimum der WRG nach anerkannten fachtechnischen Regeln): zulässiges Band 0.8 bis 2.09 m/s (untere Grenze: Wirtschaftlichkeitsoptimum fest; obere Grenze: SFP-Klasse 3 = 1.250 W/(m³/s) nach DIN EN 16798-3, aus dem Gesamtdruckverlust dieser Anlage hergeleitet) — die Anströmgeschwindigkeit dieser Anlage liegt innerhalb des Bandes.
Druckverlust und Leistung: Druckverlust Gerät intern 399 Pa [B]; Druckverlust Kanalnetz 600 Pa [U]; Druckverlust gesamt 999 Pa [B]; elektrische Ventilatorleistung 2.83 kW [B]; SFP-Einzelwert der Anlage 1456 W/(m³/s) [B].
Medien und Anschlussleistungen: Schalldämpfer, Ventilator mit Frequenzumrichter, Schalldämpfer, Kühler, Nacherhitzer, Filter ePM1 hoch (2. Stufe) [B]; Gewicht 2498 kg [B].
Komponentenkette in Luftrichtung: Schalldämpfer · Ventilator · Schalldämpfer · Kühler · Nacherhitzer · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Schalldämpfer → Ventilator mit Frequenzumrichter → Schalldämpfer → Kühler → Nacherhitzer → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 2 bis 3 thermodynamische Luftbehandlungen eingeordnet [B].
01 Ansaugkammer mit Jalousieklappe, Ausführung gemäß Leittext 01.430.LT.07
Volumenstrom 7000 m³/h; Klappenleckage Klasse 4, Rahmen Klasse B nach DIN EN 1751; Wetterschutzgitter Anströmgeschwindigkeit höchstens 2,0 m/s.
05 Kühlerkammer, Ausführung gemäß Leittext 01.430.LT.11
Volumenstrom 7000 m³/h; Medium PKW 6/12 °C [U]; Lamellenabstand mindestens 2,5 mm, epoxydbeschichtet; Kondensatwanne 1.4301, verlängert für die Nachrüstbarkeit eines Tropfenabscheiders.
06 Nacherhitzerkammer (Entfeuchtungsbetrieb), Ausführung gemäß Leittext 01.430.LT.10
Volumenstrom 7000 m³/h; Medium PWW 40/25 °C NT [U], Spreizung höchstens 15 K; RUNDROHRregister, Lamellenabstand mindestens 2,0 mm. Ovalrohr ist bei den kleinen Leistungen von Vor- und Nacherhitzern nicht geeignet und nicht gefordert; Ovalrohr bleibt Kühler- und WRG-Registern vorbehalten. Ausführung im Übrigen wie Vorerhitzer.
10 Schalldämpferteil, Ausführung gemäß Leittext 01.430.LT.14
Volumenstrom 7000 m³/h; Kulissenstärke 240 mm (Kulissen unter 240 mm sind akustisch nicht geeignet), Kulissenspalt aus der Berechnung, Kulissen wartungsseitig ausziehbar. Zwei Stück je Luftseite, unmittelbar saug- und druckseitig am Ventilator. Berechnete Einfügungsdämpfung je Oktavband (63/125/250/500/1000/2000/4000/8000 Hz) [B]: 7/18/37/45/46/45/43/32 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 7000 m³/h; freilaufendes Rad mit Frequenzumrichter; Drehzahlreserve mindestens 10 %; Volumenstrommessung an der Einlaufdüse mit einer Abweichung von höchstens ±3 %. Berechneter Schallleistungspegel des Ventilators 84.9 dB [B] — LINEAR, nicht A-bewertet — nach dem Näherungsverfahren für Radialventilatoren L_WV = L_WSM + 10·lg(q_v) + 20·lg(Δp_t) mit L_WSM = 24 dB (Hochleistungs-Radialventilator rückwärtsgekrümmt im Wirkungsgradoptimum; am Herstellernachweis kalibriert). Nach Gehäusedämmung verbleiben rechnerisch 61.9 dB [B]; die Gehäusedämmung je Oktavband (63/125/250/500/1000/2000/4000/8000 Hz) beträgt 9/11/20/22/23/27/35/40 dB [A]. Der Bieter weist seine tatsächlichen Werte je Oktavband nach Herstellerangabe nach, getrennt für Ventilator und Ventilatorkammer nach Gehäusedämmung.
09 Filterkammer (2. Filterstufe), Ausführung gemäß Leittext 01.430.LT.16
Volumenstrom 7000 m³/h; Filterendwiderstand 200 Pa.
12 Ausblaskammer mit Jalousieklappe, Ausführung gemäß Leittext 01.430.LT.17
Volumenstrom 7000 m³/h; Klappen wie Ansaugkammer.
13 Beleuchtung und Schaugläser, Ausführung gemäß Leittext 01.430.LT.19
Volumenstrom 7000 m³/h; Beleuchtungseinheiten und Schaugläser in allen Wartungs- und Funktionskammern.
14 Baumuster- und Werksprüfung, Ausführung gemäß Leittext 01.430.LT.21
Volumenstrom 7000 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

*Hinweis: Geräteskizze:*
Geräteskizze:

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
**1.1.11.15.20 Gerätegrundrahmen zum Gerät L0114**
Gerätegrundrahmen zum Gerät L0114
Ausführung, Qualität und Nachweis gemäß Leittext 01.430.LT.02 in Abschnitt A.
Der Leittext hat Vorrang vor allen Kurzangaben.
Grundrahmen als Fundament für RLT-Geräte und zur Vermeidung von Körperschallübertragung durch den Fußboden.
Menge: 1,000 St
DIN 276-2018 / IBP: 433
Bauabschnitte / Kostenträger: 433

**1.1.11.15.30 Schwingungsisolierung als Unterlage zum Gerät L0114**
*** Leitbeschreibung
Schwingungsisolierung als Unterlage zum Gerät L0114
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0114*
Schwingungsisolierung (Gummi) zum Gerät L0114
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.11.15.40 Entwässerung für Tropfwasser / Reinigungsstutzen (DN 40) zum Gerät L01**
Entwässerung für Tropfwasser / Reinigungsstutzen (DN 40) zum Gerät L0114
Ausführung, Qualität und Nachweis gemäß Leittext 01.430.LT.28 in Abschnitt A.
Der Leittext hat Vorrang vor allen Kurzangaben.
Bestehend aus Entwässerungsleitungen aus Kunststoff-HT-Rohr DN 40, einschließlich 50 % Form- und Verbindungsstücke und Befestigungsmaterial (Schellen, Schrauben, Dübel). Anschluss an Sondersiphon DN 40.
Menge: 15,000 M
DIN 276-2018 / IBP: 433
Bauabschnitte / Kostenträger: 433

**1.1.11.15.50 Sondersiphon (für RLT-Gerät Druckseite) zum Gerät L0114**
Sondersiphon (für RLT-Gerät Druckseite) zum Gerät L0114
Ausführung, Qualität und Nachweis gemäß Leittext 01.430.LT.30 in Abschnitt A.
Der Leittext hat Vorrang vor allen Kurzangaben.
Füllbarer Siphon zur Entwässerung von RLT-Geräten im Bereich der Kühler, Befeuchter oder anderer Nassbereiche mit Überdruck gegenüber der Umgebung.
Variable Ablaufanordnung und veränderliche Einbauhöhe, Schraubdeckel zur Füllung und zu Revisionszwecken.
Menge: 1,000 St
DIN 276-2018 / IBP: 433
Bauabschnitte / Kostenträger: 433

**1.1.11.15.60 Sondersiphon (für RLT-Gerät Saugseite) zum Gerät L0114**
Sondersiphon (für RLT-Gerät Saugseite) zum Gerät L0114
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.11.15.70 Zulage für die Rauchdichtigkeit der Jalousieklappen zum Gerät L0114**
Zulage für die Rauchdichtigkeit der Jalousieklappen zum Gerät L0114
Ausführung, Qualität und Nachweis gemäß Leittext 01.430.LT.33 in Abschnitt A.
Der Leittext hat Vorrang vor allen Kurzangaben.
Gehäuse-Leckluftstrom gemäß DIN EN 1751, Klasse C. Leckluftstrom bei geschlossener Klappe bei einer Druckdifferenz von 40 Pa höchstens 200 m³/h je Quadratmeter.
Menge: 1,000 St
DIN 276-2018 / IBP: 433
Bauabschnitte / Kostenträger: 433

**1.1.11.15.80 Werksprüfung der Geräte zum Gerät L0114**
Werksprüfung der Geräte zum Gerät L0114
Ausführung, Qualität und Nachweis gemäß Leittext 01.430.LT.34 in Abschnitt A.
Der Leittext hat Vorrang vor allen Kurzangaben.
Vor Auslieferung der Geräte sind eine Funktions- und Qualitätsprüfung im Herstellerwerk vorzunehmen. Dazu gehören die Messungen der Ventilatorsysteme je Luftstrang, insbesondere Luftvolumenstrom, Leistungsaufnahme und Schallpegel.
Menge: 1,000 St
DIN 276-2018 / IBP: 433
Bauabschnitte / Kostenträger: 433

**1.1.11.15.90 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.11.15.100 Schutz der Gerätekuben nach erfolgter Montage mit Folie und Resopal- oder Holzfaserplatten gegen mechanische Beschädigungen durch Folgegewerke wie Schweißarbeiten, Montagen etc.. Inkl. Entfernung und Entsorgung dieses Schutzes vor der Erstinbetriebnahme.**
Menge: 1,000 St
DIN 276-2018 / IBP: 433
Bauabschnitte / Kostenträger: 433

**1.1.11.15.110 Reinigung Lüftungsgeräte**
Reinigung Lüftungsgeräte
Vor der Inbetriebnahme sind die Lüftungsgeräte innen und außen einer gründlichen Nass-Reinigung zu unterziehen.
Die Reinigungsleistung ist von der örtlichen Bauüberwachung abzunehmen und im Bautagebuch zu dokumentieren.

Kalkulationsbasis
Sind die im Leistungsverzeichnis im Titel "Zuluftgeräte"
beschriebenen RLT-Anlagen: L0114_ZUL-E1
Menge: 1,000 St
DIN 276-2018 / IBP: 432
Bauabschnitte / Kostenträger: 433

**1.1.11.15.120 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 432
Bauabschnitte / Kostenträger: 433

**1.1.11.15.130 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 432
Bauabschnitte / Kostenträger: 433

**1.1.11.15.140 Inbetriebsetzung zum Gerät L0114**
Inbetriebsetzung zum Gerät L0114
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.11.16 SO2_L0115_ZUL-E1-OP2

*Hinweis: Leitbeschreibung RLT Gerät zum Gerät L0115*
Leitbeschreibung RLT Gerät zum Gerät L0115
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0115 (T2, ohne Vergütung)*
Pflichtangaben des Bieters zum Gerät L0115 (T2, ohne Vergütung)
SFP_Angebot nach DIN EN 16798-3 als Anlagenwert, Φ_Angebot nach DIN EN 13053, elektrische Gesamtanschlussleistung sowie Fabrikat und Typ zur Identifikation.
Nachweis durch Herstellerdatenblatt und Eurovent-Zertifikat oder gleichwertig. Fehlende Angaben werden mit den Referenzwerten gewertet.

**1.1.11.16.10 Zuluft L0115, 3600 m³/h, SFP 1544**
SO2 · L0115 · SO2_L0115_ZUL-E2-OP2
Bauwerk SO2 · GA-Nr. L0115 · Kategorie Nachbehandlung · Luftart Zuluft · Aufstellungsort Somatik 2 / E2 · Raum-Nr. — · Raumbezeichnung Lüftungszentrale.
Geometrie und Bemessung: Anrechenbarer Volumenstrom 3600 m³/h [U]; Gerätemaße B×H 1.035 × 1.035 m; Baulänge 7345 mm; Anströmquerschnitt 1.07 m²; Anströmgeschwindigkeit 0.93 m/s; 1 Ventilatoreinheiten mit ebenso vielen Frequenzumrichtern [B].
Anströmgeschwindigkeits-Wächter [B] (Wirtschaftlichkeitsoptimum der WRG nach anerkannten fachtechnischen Regeln): zulässiges Band 0.8 bis 1.29 m/s (untere Grenze: Wirtschaftlichkeitsoptimum fest; obere Grenze: SFP-Klasse 3 = 1.250 W/(m³/s) nach DIN EN 16798-3, aus dem Gesamtdruckverlust dieser Anlage hergeleitet) — die Anströmgeschwindigkeit dieser Anlage liegt innerhalb des Bandes.
Druckverlust und Leistung: Druckverlust Gerät intern 459 Pa [B]; Druckverlust Kanalnetz 600 Pa [U]; Druckverlust gesamt 1059 Pa [B]; elektrische Ventilatorleistung 1.54 kW [B]; SFP-Einzelwert der Anlage 1544 W/(m³/s) [B].
Medien und Anschlussleistungen: Schalldämpfer, Ventilator mit Frequenzumrichter, Schalldämpfer, Kühler, Nacherhitzer, Dampfbefeuchter, Filter ePM1 hoch (2. Stufe) [B]; Gewicht 2320 kg [B].
Komponentenkette in Luftrichtung: Schalldämpfer · Ventilator · Schalldämpfer · Kühler · Nacherhitzer · Dampfbefeuchter · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Schalldämpfer → Ventilator mit Frequenzumrichter → Schalldämpfer → Kühler → Nacherhitzer → Dampfbefeuchter → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 4 thermodynamische Luftbehandlungen (davon 1 aus der Vorbehandlung des Zentralgerätes L0100) eingeordnet [B].
01 Ansaugkammer mit Jalousieklappe, Ausführung gemäß Leittext 01.430.LT.07
Volumenstrom 3600 m³/h; Klappenleckage Klasse 4, Rahmen Klasse B nach DIN EN 1751; Wetterschutzgitter Anströmgeschwindigkeit höchstens 2,0 m/s.
05 Kühlerkammer, Ausführung gemäß Leittext 01.430.LT.11
Volumenstrom 3600 m³/h; Medium PKW 6/12 °C [U]; Lamellenabstand mindestens 2,5 mm, epoxydbeschichtet; Kondensatwanne 1.4301, verlängert für die Nachrüstbarkeit eines Tropfenabscheiders.
06 Nacherhitzerkammer (Entfeuchtungsbetrieb), Ausführung gemäß Leittext 01.430.LT.10
Volumenstrom 3600 m³/h; Medium PWW 40/25 °C NT [U], Spreizung höchstens 15 K; RUNDROHRregister, Lamellenabstand mindestens 2,0 mm. Ovalrohr ist bei den kleinen Leistungen von Vor- und Nacherhitzern nicht geeignet und nicht gefordert; Ovalrohr bleibt Kühler- und WRG-Registern vorbehalten. Ausführung im Übrigen wie Vorerhitzer.
10 Schalldämpferteil, Ausführung gemäß Leittext 01.430.LT.14
Volumenstrom 3600 m³/h; Kulissenstärke 240 mm (Kulissen unter 240 mm sind akustisch nicht geeignet), Kulissenspalt aus der Berechnung, Kulissen wartungsseitig ausziehbar. Zwei Stück je Luftseite, unmittelbar saug- und druckseitig am Ventilator. Berechnete Einfügungsdämpfung je Oktavband (63/125/250/500/1000/2000/4000/8000 Hz) [B]: 7/18/37/45/46/45/43/32 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 3600 m³/h; freilaufendes Rad mit Frequenzumrichter; Drehzahlreserve mindestens 10 %; Volumenstrommessung an der Einlaufdüse mit einer Abweichung von höchstens ±3 %. Berechneter Schallleistungspegel des Ventilators 82.5 dB [B] — LINEAR, nicht A-bewertet — nach dem Näherungsverfahren für Radialventilatoren L_WV = L_WSM + 10·lg(q_v) + 20·lg(Δp_t) mit L_WSM = 24 dB (Hochleistungs-Radialventilator rückwärtsgekrümmt im Wirkungsgradoptimum; am Herstellernachweis kalibriert). Nach Gehäusedämmung verbleiben rechnerisch 59.5 dB [B]; die Gehäusedämmung je Oktavband (63/125/250/500/1000/2000/4000/8000 Hz) beträgt 9/11/20/22/23/27/35/40 dB [A]. Der Bieter weist seine tatsächlichen Werte je Oktavband nach Herstellerangabe nach, getrennt für Ventilator und Ventilatorkammer nach Gehäusedämmung.
07 Befeuchterkammer, Ausführung gemäß Leittext 01.430.LT.53
Volumenstrom 3600 m³/h; Dampfbefeuchtung, benetzte Oberflächen nichtrostender Stahl 1.4301, vollentsalztes Speisewasser, Tropfenabscheider herausnehmbar, Freigabe nur bei Luftströmung.
09 Filterkammer (2. Filterstufe), Ausführung gemäß Leittext 01.430.LT.16
Volumenstrom 3600 m³/h; Filterendwiderstand 200 Pa.
12 Ausblaskammer mit Jalousieklappe, Ausführung gemäß Leittext 01.430.LT.17
Volumenstrom 3600 m³/h; Klappen wie Ansaugkammer.
13 Beleuchtung und Schaugläser, Ausführung gemäß Leittext 01.430.LT.19
Volumenstrom 3600 m³/h; Beleuchtungseinheiten und Schaugläser in allen Wartungs- und Funktionskammern.
14 Baumuster- und Werksprüfung, Ausführung gemäß Leittext 01.430.LT.21
Volumenstrom 3600 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

**1.1.11.16.20 E-Dampfbefeuchter (Beistellung) zum Gerät L0115, 6.74 kW / 9.72 l/h Pe**
SO2 · L0115 · E-Dampfbefeuchter — Beistellung, nicht Lieferumfang Gerätehersteller
Erforderliche Befeuchterleistung 6.74 kW el. [B]; Wasserbedarf Permeat 9.72 l/h [B]. Bemessung bis 30% rel. Feuchte im Winter für die Zuluft, unter Verwendung der Enthalpie aus dem TRY-Datensatz des Projektstandorts (WRG-Tool-Jahressimulation).
Schnittstelle zur Befeuchterkammer des RLT-Geräts gemäß Leittext 01.430.LT.53.
Ausführung, Qualität und Nachweis gemäß Leittext 01.430.LT.58 in Abschnitt A. Der Leittext hat Vorrang vor allen Kurzangaben.
Befeuchterleistung, angeboten (mind. wie gefordert): '....................................................' (kW)

Wasserbedarf Permeat, angeboten: '....................................................' (l/h)

Anschlussnennweite Speisewasser, angeboten: '....................................................' (DN)
Menge: 1,000 St
DIN 276-2018 / IBP: 433
Bauabschnitte / Kostenträger: 433

*Hinweis: Geräteskizze:*
Geräteskizze:

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
**1.1.11.16.30 Gerätegrundrahmen zum Gerät L0115**
Gerätegrundrahmen zum Gerät L0115
Ausführung, Qualität und Nachweis gemäß Leittext 01.430.LT.02 in Abschnitt A.
Der Leittext hat Vorrang vor allen Kurzangaben.
Grundrahmen als Fundament für RLT-Geräte und zur Vermeidung von Körperschallübertragung durch den Fußboden.
Menge: 1,000 St
DIN 276-2018 / IBP: 433
Bauabschnitte / Kostenträger: 433

**1.1.11.16.40 Schwingungsisolierung als Unterlage zum Gerät L0115**
*** Leitbeschreibung
Schwingungsisolierung als Unterlage zum Gerät L0115
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0115*
Schwingungsisolierung (Gummi) zum Gerät L0115
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.11.16.50 Entwässerung für Tropfwasser / Reinigungsstutzen (DN 40) zum Gerät L01**
Entwässerung für Tropfwasser / Reinigungsstutzen (DN 40) zum Gerät L0115
Ausführung, Qualität und Nachweis gemäß Leittext 01.430.LT.28 in Abschnitt A.
Der Leittext hat Vorrang vor allen Kurzangaben.
Bestehend aus Entwässerungsleitungen aus Kunststoff-HT-Rohr DN 40, einschließlich 50 % Form- und Verbindungsstücke und Befestigungsmaterial (Schellen, Schrauben, Dübel). Anschluss an Sondersiphon DN 40.
Menge: 15,000 M
DIN 276-2018 / IBP: 433
Bauabschnitte / Kostenträger: 433

**1.1.11.16.60 Sondersiphon (für RLT-Gerät Druckseite) zum Gerät L0115**
Sondersiphon (für RLT-Gerät Druckseite) zum Gerät L0115
Ausführung, Qualität und Nachweis gemäß Leittext 01.430.LT.30 in Abschnitt A.
Der Leittext hat Vorrang vor allen Kurzangaben.
Füllbarer Siphon zur Entwässerung von RLT-Geräten im Bereich der Kühler, Befeuchter oder anderer Nassbereiche mit Überdruck gegenüber der Umgebung.
Variable Ablaufanordnung und veränderliche Einbauhöhe, Schraubdeckel zur Füllung und zu Revisionszwecken.
Menge: 2,000 St
DIN 276-2018 / IBP: 433
Bauabschnitte / Kostenträger: 433

**1.1.11.16.70 Sondersiphon (für RLT-Gerät Saugseite) zum Gerät L0115**
Sondersiphon (für RLT-Gerät Saugseite) zum Gerät L0115
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.11.16.80 Zulage für die Rauchdichtigkeit der Jalousieklappen zum Gerät L0115**
Zulage für die Rauchdichtigkeit der Jalousieklappen zum Gerät L0115
Ausführung, Qualität und Nachweis gemäß Leittext 01.430.LT.33 in Abschnitt A.
Der Leittext hat Vorrang vor allen Kurzangaben.
Gehäuse-Leckluftstrom gemäß DIN EN 1751, Klasse C. Leckluftstrom bei geschlossener Klappe bei einer Druckdifferenz von 40 Pa höchstens 200 m³/h je Quadratmeter.
Menge: 1,000 St
DIN 276-2018 / IBP: 433
Bauabschnitte / Kostenträger: 433

**1.1.11.16.90 Werksprüfung der Geräte zum Gerät L0115**
Werksprüfung der Geräte zum Gerät L0115
Ausführung, Qualität und Nachweis gemäß Leittext 01.430.LT.34 in Abschnitt A.
Der Leittext hat Vorrang vor allen Kurzangaben.
Vor Auslieferung der Geräte sind eine Funktions- und Qualitätsprüfung im Herstellerwerk vorzunehmen. Dazu gehören die Messungen der Ventilatorsysteme je Luftstrang, insbesondere Luftvolumenstrom, Leistungsaufnahme und Schallpegel.
Menge: 1,000 St
DIN 276-2018 / IBP: 433
Bauabschnitte / Kostenträger: 433

**1.1.11.16.100 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.11.16.110 Schutz der Gerätekuben nach erfolgter Montage mit Folie und Resopal- oder Holzfaserplatten gegen mechanische Beschädigungen durch Folgegewerke wie Schweißarbeiten, Montagen etc.. Inkl. Entfernung und Entsorgung dieses Schutzes vor der Erstinbetriebnahme.**
Menge: 1,000 St
DIN 276-2018 / IBP: 433
Bauabschnitte / Kostenträger: 433

**1.1.11.16.120 Reinigung Lüftungsgeräte**
Reinigung Lüftungsgeräte
Vor der Inbetriebnahme sind die Lüftungsgeräte innen und außen einer gründlichen Nass-Reinigung zu unterziehen.
Die Reinigungsleistung ist von der örtlichen Bauüberwachung abzunehmen und im Bautagebuch zu dokumentieren.

Kalkulationsbasis
Sind die im Leistungsverzeichnis im Titel "Zuluftgeräte"
beschriebenen RLT-Anlagen: L0115-ZUL-E1-OP 2
Menge: 1,000 St
DIN 276-2018 / IBP: 433
Bauabschnitte / Kostenträger: 433

**1.1.11.16.130 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 432
Bauabschnitte / Kostenträger: 433

**1.1.11.16.140 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 433
Bauabschnitte / Kostenträger: 433

**1.1.11.16.150 Inbetriebsetzung zum Gerät L0115**
Inbetriebsetzung zum Gerät L0115
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.11.17 SO2_L0116_ZUL-E1-OP1

*Hinweis: Leitbeschreibung RLT Gerät zum Gerät L0116*
Leitbeschreibung RLT Gerät zum Gerät L0116
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0116 (T2, ohne Vergütung)*
Pflichtangaben des Bieters zum Gerät L0116 (T2, ohne Vergütung)
SFP_Angebot nach DIN EN 16798-3 als Anlagenwert, Φ_Angebot nach DIN EN 13053, elektrische Gesamtanschlussleistung sowie Fabrikat und Typ zur Identifikation.
Nachweis durch Herstellerdatenblatt und Eurovent-Zertifikat oder gleichwertig. Fehlende Angaben werden mit den Referenzwerten gewertet.

**1.1.11.17.10 Zuluft L0116, 3600 m³/h, SFP 1544**
SO2 · L0116 · SO2_L0116_ZUL-E2-OP1
Bauwerk SO2 · GA-Nr. L0116 · Kategorie Nachbehandlung · Luftart Zuluft · Aufstellungsort Somatik 2 / E2 · Raum-Nr. — · Raumbezeichnung Lüftungszentrale.
Geometrie und Bemessung: Anrechenbarer Volumenstrom 3600 m³/h [U]; Gerätemaße B×H 1.035 × 1.035 m; Baulänge 7345 mm; Anströmquerschnitt 1.07 m²; Anströmgeschwindigkeit 0.93 m/s; 1 Ventilatoreinheiten mit ebenso vielen Frequenzumrichtern [B].
Anströmgeschwindigkeits-Wächter [B] (Wirtschaftlichkeitsoptimum der WRG nach anerkannten fachtechnischen Regeln): zulässiges Band 0.8 bis 1.29 m/s (untere Grenze: Wirtschaftlichkeitsoptimum fest; obere Grenze: SFP-Klasse 3 = 1.250 W/(m³/s) nach DIN EN 16798-3, aus dem Gesamtdruckverlust dieser Anlage hergeleitet) — die Anströmgeschwindigkeit dieser Anlage liegt innerhalb des Bandes.
Druckverlust und Leistung: Druckverlust Gerät intern 459 Pa [B]; Druckverlust Kanalnetz 600 Pa [U]; Druckverlust gesamt 1059 Pa [B]; elektrische Ventilatorleistung 1.54 kW [B]; SFP-Einzelwert der Anlage 1544 W/(m³/s) [B].
Medien und Anschlussleistungen: Schalldämpfer, Ventilator mit Frequenzumrichter, Schalldämpfer, Kühler, Nacherhitzer, Dampfbefeuchter, Filter ePM1 hoch (2. Stufe) [B]; Gewicht 2320 kg [B].
Komponentenkette in Luftrichtung: Schalldämpfer · Ventilator · Schalldämpfer · Kühler · Nacherhitzer · Dampfbefeuchter · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Schalldämpfer → Ventilator mit Frequenzumrichter → Schalldämpfer → Kühler → Nacherhitzer → Dampfbefeuchter → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 4 thermodynamische Luftbehandlungen (davon 1 aus der Vorbehandlung des Zentralgerätes L0100) eingeordnet [B].
01 Ansaugkammer mit Jalousieklappe, Ausführung gemäß Leittext 01.430.LT.07
Volumenstrom 3600 m³/h; Klappenleckage Klasse 4, Rahmen Klasse B nach DIN EN 1751; Wetterschutzgitter Anströmgeschwindigkeit höchstens 2,0 m/s.
05 Kühlerkammer, Ausführung gemäß Leittext 01.430.LT.11
Volumenstrom 3600 m³/h; Medium PKW 6/12 °C [U]; Lamellenabstand mindestens 2,5 mm, epoxydbeschichtet; Kondensatwanne 1.4301, verlängert für die Nachrüstbarkeit eines Tropfenabscheiders.
06 Nacherhitzerkammer (Entfeuchtungsbetrieb), Ausführung gemäß Leittext 01.430.LT.10
Volumenstrom 3600 m³/h; Medium PWW 40/25 °C NT [U], Spreizung höchstens 15 K; RUNDROHRregister, Lamellenabstand mindestens 2,0 mm. Ovalrohr ist bei den kleinen Leistungen von Vor- und Nacherhitzern nicht geeignet und nicht gefordert; Ovalrohr bleibt Kühler- und WRG-Registern vorbehalten. Ausführung im Übrigen wie Vorerhitzer.
10 Schalldämpferteil, Ausführung gemäß Leittext 01.430.LT.14
Volumenstrom 3600 m³/h; Kulissenstärke 240 mm (Kulissen unter 240 mm sind akustisch nicht geeignet), Kulissenspalt aus der Berechnung, Kulissen wartungsseitig ausziehbar. Zwei Stück je Luftseite, unmittelbar saug- und druckseitig am Ventilator. Berechnete Einfügungsdämpfung je Oktavband (63/125/250/500/1000/2000/4000/8000 Hz) [B]: 7/18/37/45/46/45/43/32 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 3600 m³/h; freilaufendes Rad mit Frequenzumrichter; Drehzahlreserve mindestens 10 %; Volumenstrommessung an der Einlaufdüse mit einer Abweichung von höchstens ±3 %. Berechneter Schallleistungspegel des Ventilators 82.5 dB [B] — LINEAR, nicht A-bewertet — nach dem Näherungsverfahren für Radialventilatoren L_WV = L_WSM + 10·lg(q_v) + 20·lg(Δp_t) mit L_WSM = 24 dB (Hochleistungs-Radialventilator rückwärtsgekrümmt im Wirkungsgradoptimum; am Herstellernachweis kalibriert). Nach Gehäusedämmung verbleiben rechnerisch 59.5 dB [B]; die Gehäusedämmung je Oktavband (63/125/250/500/1000/2000/4000/8000 Hz) beträgt 9/11/20/22/23/27/35/40 dB [A]. Der Bieter weist seine tatsächlichen Werte je Oktavband nach Herstellerangabe nach, getrennt für Ventilator und Ventilatorkammer nach Gehäusedämmung.
07 Befeuchterkammer, Ausführung gemäß Leittext 01.430.LT.53
Volumenstrom 3600 m³/h; Dampfbefeuchtung, benetzte Oberflächen nichtrostender Stahl 1.4301, vollentsalztes Speisewasser, Tropfenabscheider herausnehmbar, Freigabe nur bei Luftströmung.
09 Filterkammer (2. Filterstufe), Ausführung gemäß Leittext 01.430.LT.16
Volumenstrom 3600 m³/h; Filterendwiderstand 200 Pa.
12 Ausblaskammer mit Jalousieklappe, Ausführung gemäß Leittext 01.430.LT.17
Volumenstrom 3600 m³/h; Klappen wie Ansaugkammer.
13 Beleuchtung und Schaugläser, Ausführung gemäß Leittext 01.430.LT.19
Volumenstrom 3600 m³/h; Beleuchtungseinheiten und Schaugläser in allen Wartungs- und Funktionskammern.
14 Baumuster- und Werksprüfung, Ausführung gemäß Leittext 01.430.LT.21
Volumenstrom 3600 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

**1.1.11.17.20 E-Dampfbefeuchter (Beistellung) zum Gerät L0116, 6.74 kW / 9.72 l/h Pe**
SO2 · L0116 · E-Dampfbefeuchter — Beistellung, nicht Lieferumfang Gerätehersteller
Erforderliche Befeuchterleistung 6.74 kW el. [B]; Wasserbedarf Permeat 9.72 l/h [B]. Bemessung bis 30% rel. Feuchte im Winter für die Zuluft, unter Verwendung der Enthalpie aus dem TRY-Datensatz des Projektstandorts (WRG-Tool-Jahressimulation).
Schnittstelle zur Befeuchterkammer des RLT-Geräts gemäß Leittext 01.430.LT.53.
Ausführung, Qualität und Nachweis gemäß Leittext 01.430.LT.58 in Abschnitt A. Der Leittext hat Vorrang vor allen Kurzangaben.
Befeuchterleistung, angeboten (mind. wie gefordert): '....................................................' (kW)

Wasserbedarf Permeat, angeboten: '....................................................' (l/h)

Anschlussnennweite Speisewasser, angeboten: '....................................................' (DN)
Menge: 1,000 St
DIN 276-2018 / IBP: 433
Bauabschnitte / Kostenträger: 433

*Hinweis: Geräteskizze:*
Geräteskizze:

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
**1.1.11.17.30 Gerätegrundrahmen zum Gerät L0116**
Gerätegrundrahmen zum Gerät L0116
Ausführung, Qualität und Nachweis gemäß Leittext 01.430.LT.02 in Abschnitt A.
Der Leittext hat Vorrang vor allen Kurzangaben.
Grundrahmen als Fundament für RLT-Geräte und zur Vermeidung von Körperschallübertragung durch den Fußboden.
Menge: 1,000 St
DIN 276-2018 / IBP: 433
Bauabschnitte / Kostenträger: 433

**1.1.11.17.40 Schwingungsisolierung als Unterlage zum Gerät L0116**
*** Leitbeschreibung
Schwingungsisolierung als Unterlage zum Gerät L0116
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0116*
Schwingungsisolierung (Gummi) zum Gerät L0116
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.11.17.50 Entwässerung für Tropfwasser / Reinigungsstutzen (DN 40) zum Gerät L01**
Entwässerung für Tropfwasser / Reinigungsstutzen (DN 40) zum Gerät L0116
Ausführung, Qualität und Nachweis gemäß Leittext 01.430.LT.28 in Abschnitt A.
Der Leittext hat Vorrang vor allen Kurzangaben.
Bestehend aus Entwässerungsleitungen aus Kunststoff-HT-Rohr DN 40, einschließlich 50 % Form- und Verbindungsstücke und Befestigungsmaterial (Schellen, Schrauben, Dübel). Anschluss an Sondersiphon DN 40.
Menge: 15,000 M
DIN 276-2018 / IBP: 433
Bauabschnitte / Kostenträger: 433

**1.1.11.17.60 Sondersiphon (für RLT-Gerät Druckseite) zum Gerät L0116**
Sondersiphon (für RLT-Gerät Druckseite) zum Gerät L0116
Ausführung, Qualität und Nachweis gemäß Leittext 01.430.LT.30 in Abschnitt A.
Der Leittext hat Vorrang vor allen Kurzangaben.
Füllbarer Siphon zur Entwässerung von RLT-Geräten im Bereich der Kühler, Befeuchter oder anderer Nassbereiche mit Überdruck gegenüber der Umgebung.
Variable Ablaufanordnung und veränderliche Einbauhöhe, Schraubdeckel zur Füllung und zu Revisionszwecken.
Menge: 2,000 St
DIN 276-2018 / IBP: 433
Bauabschnitte / Kostenträger: 433

**1.1.11.17.70 Sondersiphon (für RLT-Gerät Saugseite) zum Gerät L0116**
Sondersiphon (für RLT-Gerät Saugseite) zum Gerät L0116
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.11.17.80 Zulage für die Rauchdichtigkeit der Jalousieklappen zum Gerät L0116**
Zulage für die Rauchdichtigkeit der Jalousieklappen zum Gerät L0116
Ausführung, Qualität und Nachweis gemäß Leittext 01.430.LT.33 in Abschnitt A.
Der Leittext hat Vorrang vor allen Kurzangaben.
Gehäuse-Leckluftstrom gemäß DIN EN 1751, Klasse C. Leckluftstrom bei geschlossener Klappe bei einer Druckdifferenz von 40 Pa höchstens 200 m³/h je Quadratmeter.
Menge: 1,000 St
DIN 276-2018 / IBP: 433
Bauabschnitte / Kostenträger: 433

**1.1.11.17.90 Werksprüfung der Geräte zum Gerät L0116**
Werksprüfung der Geräte zum Gerät L0116
Ausführung, Qualität und Nachweis gemäß Leittext 01.430.LT.34 in Abschnitt A.
Der Leittext hat Vorrang vor allen Kurzangaben.
Vor Auslieferung der Geräte sind eine Funktions- und Qualitätsprüfung im Herstellerwerk vorzunehmen. Dazu gehören die Messungen der Ventilatorsysteme je Luftstrang, insbesondere Luftvolumenstrom, Leistungsaufnahme und Schallpegel.
Menge: 1,000 St
DIN 276-2018 / IBP: 433
Bauabschnitte / Kostenträger: 433

**1.1.11.17.100 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.11.17.110 Schutz der Gerätekuben nach erfolgter Montage mit Folie und Resopal- oder Holzfaserplatten gegen mechanische Beschädigungen durch Folgegewerke wie Schweißarbeiten, Montagen etc.. Inkl. Entfernung und Entsorgung dieses Schutzes vor der Erstinbetriebnahme.**
Menge: 1,000 St
DIN 276-2018 / IBP: 433
Bauabschnitte / Kostenträger: 433

**1.1.11.17.120 Reinigung Lüftungsgeräte**
Reinigung Lüftungsgeräte
Vor der Inbetriebnahme sind die Lüftungsgeräte innen und außen einer gründlichen Nass-Reinigung zu unterziehen.
Die Reinigungsleistung ist von der örtlichen Bauüberwachung abzunehmen und im Bautagebuch zu dokumentieren.

Kalkulationsbasis
Sind die im Leistungsverzeichnis im Titel "Zuluftgeräte"
beschriebenen RLT-Anlagen: L0116-ZUL-E1-OP 1
Menge: 1,000 St
DIN 276-2018 / IBP: 433
Bauabschnitte / Kostenträger: 433

**1.1.11.17.130 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 432
Bauabschnitte / Kostenträger: 433

**1.1.11.17.140 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 433
Bauabschnitte / Kostenträger: 433

**1.1.11.17.150 Inbetriebsetzung zum Gerät L0116**
Inbetriebsetzung zum Gerät L0116
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.11.18 SO2_L0117_ZUL-E2-AEMP

*Hinweis: Leitbeschreibung RLT Gerät zum Gerät L0117*
Leitbeschreibung RLT Gerät zum Gerät L0117
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0117 (T2, ohne Vergütung)*
Pflichtangaben des Bieters zum Gerät L0117 (T2, ohne Vergütung)
SFP_Angebot nach DIN EN 16798-3 als Anlagenwert, Φ_Angebot nach DIN EN 13053, elektrische Gesamtanschlussleistung sowie Fabrikat und Typ zur Identifikation.
Nachweis durch Herstellerdatenblatt und Eurovent-Zertifikat oder gleichwertig. Fehlende Angaben werden mit den Referenzwerten gewertet.

**1.1.11.18.10 Zuluft L0117, 15300 m³/h, SFP 1446**
SO2 · L0117 · SO2_L0117_ZUL-E2-AEMP
Bauwerk SO2 · GA-Nr. L0117 · Kategorie Nachbehandlung · Luftart Zuluft · Aufstellungsort Somatik 2 / E2 · Raum-Nr. — · Raumbezeichnung Lüftungszentrale.
Geometrie und Bemessung: Anrechenbarer Volumenstrom 15300 m³/h [U]; Gerätemaße B×H 1.695 × 1.695 m; Baulänge 6685 mm; Anströmquerschnitt 2.87 m²; Anströmgeschwindigkeit 1.48 m/s; 1 Ventilatoreinheiten mit ebenso vielen Frequenzumrichtern [B].
Anströmgeschwindigkeits-Wächter [B] (Wirtschaftlichkeitsoptimum der WRG nach anerkannten fachtechnischen Regeln): zulässiges Band 0.8 bis 2.27 m/s (untere Grenze: Wirtschaftlichkeitsoptimum fest; obere Grenze: SFP-Klasse 3 = 1.250 W/(m³/s) nach DIN EN 16798-3, aus dem Gesamtdruckverlust dieser Anlage hergeleitet) — die Anströmgeschwindigkeit dieser Anlage liegt innerhalb des Bandes.
Druckverlust und Leistung: Druckverlust Gerät intern 392 Pa [B]; Druckverlust Kanalnetz 600 Pa [U]; Druckverlust gesamt 992 Pa [B]; elektrische Ventilatorleistung 6.15 kW [B]; SFP-Einzelwert der Anlage 1446 W/(m³/s) [B].
Medien und Anschlussleistungen: Schalldämpfer, Ventilator mit Frequenzumrichter, Schalldämpfer, Kühler, Nacherhitzer, Filter ePM1 hoch (2. Stufe) [B]; Gewicht 4243 kg [B].
Komponentenkette in Luftrichtung: Schalldämpfer · Ventilator · Schalldämpfer · Kühler · Nacherhitzer · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Schalldämpfer → Ventilator mit Frequenzumrichter → Schalldämpfer → Kühler → Nacherhitzer → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 2 bis 3 thermodynamische Luftbehandlungen eingeordnet [B].
01 Ansaugkammer mit Jalousieklappe, Ausführung gemäß Leittext 01.430.LT.07
Volumenstrom 15300 m³/h; Klappenleckage Klasse 4, Rahmen Klasse B nach DIN EN 1751; Wetterschutzgitter Anströmgeschwindigkeit höchstens 2,0 m/s.
05 Kühlerkammer, Ausführung gemäß Leittext 01.430.LT.11
Volumenstrom 15300 m³/h; Medium PKW 6/12 °C [U]; Lamellenabstand mindestens 2,5 mm, epoxydbeschichtet; Kondensatwanne 1.4301, verlängert für die Nachrüstbarkeit eines Tropfenabscheiders.
06 Nacherhitzerkammer (Entfeuchtungsbetrieb), Ausführung gemäß Leittext 01.430.LT.10
Volumenstrom 15300 m³/h; Medium PWW 40/25 °C NT [U], Spreizung höchstens 15 K; RUNDROHRregister, Lamellenabstand mindestens 2,0 mm. Ovalrohr ist bei den kleinen Leistungen von Vor- und Nacherhitzern nicht geeignet und nicht gefordert; Ovalrohr bleibt Kühler- und WRG-Registern vorbehalten. Ausführung im Übrigen wie Vorerhitzer.
10 Schalldämpferteil, Ausführung gemäß Leittext 01.430.LT.14
Volumenstrom 15300 m³/h; Kulissenstärke 240 mm (Kulissen unter 240 mm sind akustisch nicht geeignet), Kulissenspalt aus der Berechnung, Kulissen wartungsseitig ausziehbar. Zwei Stück je Luftseite, unmittelbar saug- und druckseitig am Ventilator. Berechnete Einfügungsdämpfung je Oktavband (63/125/250/500/1000/2000/4000/8000 Hz) [B]: 7/18/37/45/46/45/43/32 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 15300 m³/h; freilaufendes Rad mit Frequenzumrichter; Drehzahlreserve mindestens 10 %; Volumenstrommessung an der Einlaufdüse mit einer Abweichung von höchstens ±3 %. Berechneter Schallleistungspegel des Ventilators 88.2 dB [B] — LINEAR, nicht A-bewertet — nach dem Näherungsverfahren für Radialventilatoren L_WV = L_WSM + 10·lg(q_v) + 20·lg(Δp_t) mit L_WSM = 24 dB (Hochleistungs-Radialventilator rückwärtsgekrümmt im Wirkungsgradoptimum; am Herstellernachweis kalibriert). Nach Gehäusedämmung verbleiben rechnerisch 65.2 dB [B]; die Gehäusedämmung je Oktavband (63/125/250/500/1000/2000/4000/8000 Hz) beträgt 9/11/20/22/23/27/35/40 dB [A]. Der Bieter weist seine tatsächlichen Werte je Oktavband nach Herstellerangabe nach, getrennt für Ventilator und Ventilatorkammer nach Gehäusedämmung.
09 Filterkammer (2. Filterstufe), Ausführung gemäß Leittext 01.430.LT.16
Volumenstrom 15300 m³/h; Filterendwiderstand 200 Pa.
12 Ausblaskammer mit Jalousieklappe, Ausführung gemäß Leittext 01.430.LT.17
Volumenstrom 15300 m³/h; Klappen wie Ansaugkammer.
13 Beleuchtung und Schaugläser, Ausführung gemäß Leittext 01.430.LT.19
Volumenstrom 15300 m³/h; Beleuchtungseinheiten und Schaugläser in allen Wartungs- und Funktionskammern.
14 Baumuster- und Werksprüfung, Ausführung gemäß Leittext 01.430.LT.21
Volumenstrom 15300 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

*Hinweis: Geräteskizze:*
Geräteskizze:

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
**1.1.11.18.20 Gerätegrundrahmen zum Gerät L0117**
Gerätegrundrahmen zum Gerät L0117
Ausführung, Qualität und Nachweis gemäß Leittext 01.430.LT.02 in Abschnitt A.
Der Leittext hat Vorrang vor allen Kurzangaben.
Grundrahmen als Fundament für RLT-Geräte und zur Vermeidung von Körperschallübertragung durch den Fußboden.
Menge: 1,000 St
DIN 276-2018 / IBP: 433
Bauabschnitte / Kostenträger: 433

**1.1.11.18.30 Schwingungsisolierung als Unterlage zum Gerät L0117**
*** Leitbeschreibung
Schwingungsisolierung als Unterlage zum Gerät L0117
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0117*
Schwingungsisolierung (Gummi) zum Gerät L0117
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.11.18.40 Entwässerung für Tropfwasser / Reinigungsstutzen (DN 40) zum Gerät L01**
Entwässerung für Tropfwasser / Reinigungsstutzen (DN 40) zum Gerät L0117
Ausführung, Qualität und Nachweis gemäß Leittext 01.430.LT.28 in Abschnitt A.
Der Leittext hat Vorrang vor allen Kurzangaben.
Bestehend aus Entwässerungsleitungen aus Kunststoff-HT-Rohr DN 40, einschließlich 50 % Form- und Verbindungsstücke und Befestigungsmaterial (Schellen, Schrauben, Dübel). Anschluss an Sondersiphon DN 40.
Menge: 15,000 M
DIN 276-2018 / IBP: 433
Bauabschnitte / Kostenträger: 433

**1.1.11.18.50 Sondersiphon (für RLT-Gerät Druckseite) zum Gerät L0117**
Sondersiphon (für RLT-Gerät Druckseite) zum Gerät L0117
Ausführung, Qualität und Nachweis gemäß Leittext 01.430.LT.30 in Abschnitt A.
Der Leittext hat Vorrang vor allen Kurzangaben.
Füllbarer Siphon zur Entwässerung von RLT-Geräten im Bereich der Kühler, Befeuchter oder anderer Nassbereiche mit Überdruck gegenüber der Umgebung.
Variable Ablaufanordnung und veränderliche Einbauhöhe, Schraubdeckel zur Füllung und zu Revisionszwecken.
Menge: 1,000 St
DIN 276-2018 / IBP: 433
Bauabschnitte / Kostenträger: 433

**1.1.11.18.60 Sondersiphon (für RLT-Gerät Saugseite) zum Gerät L0117**
Sondersiphon (für RLT-Gerät Saugseite) zum Gerät L0117
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.11.18.70 Zulage für die Rauchdichtigkeit der Jalousieklappen zum Gerät L0117**
Zulage für die Rauchdichtigkeit der Jalousieklappen zum Gerät L0117
Ausführung, Qualität und Nachweis gemäß Leittext 01.430.LT.33 in Abschnitt A.
Der Leittext hat Vorrang vor allen Kurzangaben.
Gehäuse-Leckluftstrom gemäß DIN EN 1751, Klasse C. Leckluftstrom bei geschlossener Klappe bei einer Druckdifferenz von 40 Pa höchstens 200 m³/h je Quadratmeter.
Menge: 1,000 St
DIN 276-2018 / IBP: 433
Bauabschnitte / Kostenträger: 433

**1.1.11.18.80 Werksprüfung der Geräte zum Gerät L0117**
Werksprüfung der Geräte zum Gerät L0117
Ausführung, Qualität und Nachweis gemäß Leittext 01.430.LT.34 in Abschnitt A.
Der Leittext hat Vorrang vor allen Kurzangaben.
Vor Auslieferung der Geräte sind eine Funktions- und Qualitätsprüfung im Herstellerwerk vorzunehmen. Dazu gehören die Messungen der Ventilatorsysteme je Luftstrang, insbesondere Luftvolumenstrom, Leistungsaufnahme und Schallpegel.
Menge: 1,000 St
DIN 276-2018 / IBP: 433
Bauabschnitte / Kostenträger: 433

**1.1.11.18.90 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.11.18.100 Schutz der Gerätekuben nach erfolgter Montage mit Folie und Resopal- oder Holzfaserplatten gegen mechanische Beschädigungen durch Folgegewerke wie Schweißarbeiten, Montagen etc.. Inkl. Entfernung und Entsorgung dieses Schutzes vor der Erstinbetriebnahme.**
Menge: 1,000 St
DIN 276-2018 / IBP: 433
Bauabschnitte / Kostenträger: 433

**1.1.11.18.110 Reinigung Lüftungsgeräte**
Reinigung Lüftungsgeräte
Vor der Inbetriebnahme sind die Lüftungsgeräte innen und außen einer gründlichen Nass-Reinigung zu unterziehen.
Die Reinigungsleistung ist von der örtlichen Bauüberwachung abzunehmen und im Bautagebuch zu dokumentieren.

Kalkulationsbasis
Sind die im Leistungsverzeichnis im Titel "Zuluftgeräte"
beschriebenen RLT-Anlagen: L0117_ZUL-E2-AEMP
Menge: 1,000 St
DIN 276-2018 / IBP: 432
Bauabschnitte / Kostenträger: 433

**1.1.11.18.120 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 432
Bauabschnitte / Kostenträger: 433

**1.1.11.18.130 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 432
Bauabschnitte / Kostenträger: 433

**1.1.11.18.140 Inbetriebsetzung zum Gerät L0117**
Inbetriebsetzung zum Gerät L0117
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.11.19 SO2_L0118_ZUL-E1-HKL1

*Hinweis: Leitbeschreibung RLT Gerät zum Gerät L0118*
Leitbeschreibung RLT Gerät zum Gerät L0118
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0118 (T2, ohne Vergütung)*
Pflichtangaben des Bieters zum Gerät L0118 (T2, ohne Vergütung)
SFP_Angebot nach DIN EN 16798-3 als Anlagenwert, Φ_Angebot nach DIN EN 13053, elektrische Gesamtanschlussleistung sowie Fabrikat und Typ zur Identifikation.
Nachweis durch Herstellerdatenblatt und Eurovent-Zertifikat oder gleichwertig. Fehlende Angaben werden mit den Referenzwerten gewertet.

**1.1.11.19.10 Zuluft L0118, 3800 m³/h, SFP 1516**
SO2 · L0118 · SO2_L0118_ZUL-E2-HKL-1
Bauwerk SO2 · GA-Nr. L0118 · Kategorie Nachbehandlung · Luftart Zuluft · Aufstellungsort Somatik 2 / E2 · Raum-Nr. — · Raumbezeichnung Lüftungszentrale.
Geometrie und Bemessung: Anrechenbarer Volumenstrom 3800 m³/h [U]; Gerätemaße B×H 1.035 × 1.035 m; Baulänge 7345 mm; Anströmquerschnitt 1.07 m²; Anströmgeschwindigkeit 0.99 m/s; 1 Ventilatoreinheiten mit ebenso vielen Frequenzumrichtern [B].
Anströmgeschwindigkeits-Wächter [B] (Wirtschaftlichkeitsoptimum der WRG nach anerkannten fachtechnischen Regeln): zulässiges Band 0.8 bis 1.41 m/s (untere Grenze: Wirtschaftlichkeitsoptimum fest; obere Grenze: SFP-Klasse 3 = 1.250 W/(m³/s) nach DIN EN 16798-3, aus dem Gesamtdruckverlust dieser Anlage hergeleitet) — die Anströmgeschwindigkeit dieser Anlage liegt innerhalb des Bandes.
Druckverlust und Leistung: Druckverlust Gerät intern 440 Pa [B]; Druckverlust Kanalnetz 600 Pa [U]; Druckverlust gesamt 1040 Pa [B]; elektrische Ventilatorleistung 1.6 kW [B]; SFP-Einzelwert der Anlage 1516 W/(m³/s) [B].
Medien und Anschlussleistungen: Schalldämpfer, Ventilator mit Frequenzumrichter, Schalldämpfer, Kühler, Nacherhitzer, Dampfbefeuchter, Filter ePM1 hoch (2. Stufe) [B]; Gewicht 2343 kg [B].
Komponentenkette in Luftrichtung: Schalldämpfer · Ventilator · Schalldämpfer · Kühler · Nacherhitzer · Dampfbefeuchter · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Schalldämpfer → Ventilator mit Frequenzumrichter → Schalldämpfer → Kühler → Nacherhitzer → Dampfbefeuchter → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 4 thermodynamische Luftbehandlungen (davon 1 aus der Vorbehandlung des Zentralgerätes L0100) eingeordnet [B].
01 Ansaugkammer mit Jalousieklappe, Ausführung gemäß Leittext 01.430.LT.07
Volumenstrom 3800 m³/h; Klappenleckage Klasse 4, Rahmen Klasse B nach DIN EN 1751; Wetterschutzgitter Anströmgeschwindigkeit höchstens 2,0 m/s.
05 Kühlerkammer, Ausführung gemäß Leittext 01.430.LT.11
Volumenstrom 3800 m³/h; Medium PKW 6/12 °C [U]; Lamellenabstand mindestens 2,5 mm, epoxydbeschichtet; Kondensatwanne 1.4301, verlängert für die Nachrüstbarkeit eines Tropfenabscheiders.
06 Nacherhitzerkammer (Entfeuchtungsbetrieb), Ausführung gemäß Leittext 01.430.LT.10
Volumenstrom 3800 m³/h; Medium PWW 40/25 °C NT [U], Spreizung höchstens 15 K; RUNDROHRregister, Lamellenabstand mindestens 2,0 mm. Ovalrohr ist bei den kleinen Leistungen von Vor- und Nacherhitzern nicht geeignet und nicht gefordert; Ovalrohr bleibt Kühler- und WRG-Registern vorbehalten. Ausführung im Übrigen wie Vorerhitzer.
10 Schalldämpferteil, Ausführung gemäß Leittext 01.430.LT.14
Volumenstrom 3800 m³/h; Kulissenstärke 240 mm (Kulissen unter 240 mm sind akustisch nicht geeignet), Kulissenspalt aus der Berechnung, Kulissen wartungsseitig ausziehbar. Zwei Stück je Luftseite, unmittelbar saug- und druckseitig am Ventilator. Berechnete Einfügungsdämpfung je Oktavband (63/125/250/500/1000/2000/4000/8000 Hz) [B]: 7/18/37/45/46/45/43/32 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 3800 m³/h; freilaufendes Rad mit Frequenzumrichter; Drehzahlreserve mindestens 10 %; Volumenstrommessung an der Einlaufdüse mit einer Abweichung von höchstens ±3 %. Berechneter Schallleistungspegel des Ventilators 82.6 dB [B] — LINEAR, nicht A-bewertet — nach dem Näherungsverfahren für Radialventilatoren L_WV = L_WSM + 10·lg(q_v) + 20·lg(Δp_t) mit L_WSM = 24 dB (Hochleistungs-Radialventilator rückwärtsgekrümmt im Wirkungsgradoptimum; am Herstellernachweis kalibriert). Nach Gehäusedämmung verbleiben rechnerisch 59.6 dB [B]; die Gehäusedämmung je Oktavband (63/125/250/500/1000/2000/4000/8000 Hz) beträgt 9/11/20/22/23/27/35/40 dB [A]. Der Bieter weist seine tatsächlichen Werte je Oktavband nach Herstellerangabe nach, getrennt für Ventilator und Ventilatorkammer nach Gehäusedämmung.
07 Befeuchterkammer, Ausführung gemäß Leittext 01.430.LT.53
Volumenstrom 3800 m³/h; Dampfbefeuchtung, benetzte Oberflächen nichtrostender Stahl 1.4301, vollentsalztes Speisewasser, Tropfenabscheider herausnehmbar, Freigabe nur bei Luftströmung.
09 Filterkammer (2. Filterstufe), Ausführung gemäß Leittext 01.430.LT.16
Volumenstrom 3800 m³/h; Filterendwiderstand 200 Pa.
12 Ausblaskammer mit Jalousieklappe, Ausführung gemäß Leittext 01.430.LT.17
Volumenstrom 3800 m³/h; Klappen wie Ansaugkammer.
13 Beleuchtung und Schaugläser, Ausführung gemäß Leittext 01.430.LT.19
Volumenstrom 3800 m³/h; Beleuchtungseinheiten und Schaugläser in allen Wartungs- und Funktionskammern.
14 Baumuster- und Werksprüfung, Ausführung gemäß Leittext 01.430.LT.21
Volumenstrom 3800 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

**1.1.11.19.20 E-Dampfbefeuchter (Beistellung) zum Gerät L0118, 7.12 kW / 10.26 l/h P**
SO2 · L0118 · E-Dampfbefeuchter — Beistellung, nicht Lieferumfang Gerätehersteller
Erforderliche Befeuchterleistung 7.12 kW el. [B]; Wasserbedarf Permeat 10.26 l/h [B]. Bemessung bis 30% rel. Feuchte im Winter für die Zuluft, unter Verwendung der Enthalpie aus dem TRY-Datensatz des Projektstandorts (WRG-Tool-Jahressimulation).
Schnittstelle zur Befeuchterkammer des RLT-Geräts gemäß Leittext 01.430.LT.53.
Ausführung, Qualität und Nachweis gemäß Leittext 01.430.LT.58 in Abschnitt A. Der Leittext hat Vorrang vor allen Kurzangaben.
Befeuchterleistung, angeboten (mind. wie gefordert): '....................................................' (kW)

Wasserbedarf Permeat, angeboten: '....................................................' (l/h)

Anschlussnennweite Speisewasser, angeboten: '....................................................' (DN)
Menge: 1,000 St
DIN 276-2018 / IBP: 433
Bauabschnitte / Kostenträger: 433

*Hinweis: Geräteskizze:*
Geräteskizze:

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
**1.1.11.19.30 Gerätegrundrahmen zum Gerät L0118**
Gerätegrundrahmen zum Gerät L0118
Ausführung, Qualität und Nachweis gemäß Leittext 01.430.LT.02 in Abschnitt A.
Der Leittext hat Vorrang vor allen Kurzangaben.
Grundrahmen als Fundament für RLT-Geräte und zur Vermeidung von Körperschallübertragung durch den Fußboden.
Menge: 1,000 St
DIN 276-2018 / IBP: 433
Bauabschnitte / Kostenträger: 433

**1.1.11.19.40 Schwingungsisolierung als Unterlage zum Gerät L0118**
*** Leitbeschreibung
Schwingungsisolierung als Unterlage zum Gerät L0118
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0118*
Schwingungsisolierung (Gummi) zum Gerät L0118
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.11.19.50 Entwässerung für Tropfwasser / Reinigungsstutzen (DN 40) zum Gerät L01**
Entwässerung für Tropfwasser / Reinigungsstutzen (DN 40) zum Gerät L0118
Ausführung, Qualität und Nachweis gemäß Leittext 01.430.LT.28 in Abschnitt A.
Der Leittext hat Vorrang vor allen Kurzangaben.
Bestehend aus Entwässerungsleitungen aus Kunststoff-HT-Rohr DN 40, einschließlich 50 % Form- und Verbindungsstücke und Befestigungsmaterial (Schellen, Schrauben, Dübel). Anschluss an Sondersiphon DN 40.
Menge: 15,000 M
DIN 276-2018 / IBP: 433
Bauabschnitte / Kostenträger: 433

**1.1.11.19.60 Sondersiphon (für RLT-Gerät Druckseite) zum Gerät L0118**
Sondersiphon (für RLT-Gerät Druckseite) zum Gerät L0118
Ausführung, Qualität und Nachweis gemäß Leittext 01.430.LT.30 in Abschnitt A.
Der Leittext hat Vorrang vor allen Kurzangaben.
Füllbarer Siphon zur Entwässerung von RLT-Geräten im Bereich der Kühler, Befeuchter oder anderer Nassbereiche mit Überdruck gegenüber der Umgebung.
Variable Ablaufanordnung und veränderliche Einbauhöhe, Schraubdeckel zur Füllung und zu Revisionszwecken.
Menge: 2,000 St
DIN 276-2018 / IBP: 433
Bauabschnitte / Kostenträger: 433

**1.1.11.19.70 Sondersiphon (für RLT-Gerät Saugseite) zum Gerät L0118**
Sondersiphon (für RLT-Gerät Saugseite) zum Gerät L0118
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.11.19.80 Zulage für die Rauchdichtigkeit der Jalousieklappen zum Gerät L0118**
Zulage für die Rauchdichtigkeit der Jalousieklappen zum Gerät L0118
Ausführung, Qualität und Nachweis gemäß Leittext 01.430.LT.33 in Abschnitt A.
Der Leittext hat Vorrang vor allen Kurzangaben.
Gehäuse-Leckluftstrom gemäß DIN EN 1751, Klasse C. Leckluftstrom bei geschlossener Klappe bei einer Druckdifferenz von 40 Pa höchstens 200 m³/h je Quadratmeter.
Menge: 1,000 St
DIN 276-2018 / IBP: 433
Bauabschnitte / Kostenträger: 433

**1.1.11.19.90 Werksprüfung der Geräte zum Gerät L0118**
Werksprüfung der Geräte zum Gerät L0118
Ausführung, Qualität und Nachweis gemäß Leittext 01.430.LT.34 in Abschnitt A.
Der Leittext hat Vorrang vor allen Kurzangaben.
Vor Auslieferung der Geräte sind eine Funktions- und Qualitätsprüfung im Herstellerwerk vorzunehmen. Dazu gehören die Messungen der Ventilatorsysteme je Luftstrang, insbesondere Luftvolumenstrom, Leistungsaufnahme und Schallpegel.
Menge: 1,000 St
DIN 276-2018 / IBP: 433
Bauabschnitte / Kostenträger: 433

**1.1.11.19.100 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.11.19.110 Schutz der Gerätekuben nach erfolgter Montage mit Folie und Resopal- oder Holzfaserplatten gegen mechanische Beschädigungen durch Folgegewerke wie Schweißarbeiten, Montagen etc.. Inkl. Entfernung und Entsorgung dieses Schutzes vor der Erstinbetriebnahme.**
Menge: 1,000 St
DIN 276-2018 / IBP: 433
Bauabschnitte / Kostenträger: 433

**1.1.11.19.120 Reinigung Lüftungsgeräte**
Reinigung Lüftungsgeräte
Vor der Inbetriebnahme sind die Lüftungsgeräte innen und außen einer gründlichen Nass-Reinigung zu unterziehen.
Die Reinigungsleistung ist von der örtlichen Bauüberwachung abzunehmen und im Bautagebuch zu dokumentieren.

Kalkulationsbasis
Sind die im Leistungsverzeichnis im Titel "Zuluftgeräte"
beschriebenen RLT-Anlagen: L0118-ZUL-E1-HKL 1
Menge: 1,000 St
DIN 276-2018 / IBP: 433
Bauabschnitte / Kostenträger: 433

**1.1.11.19.130 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 432
Bauabschnitte / Kostenträger: 433

**1.1.11.19.140 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 433
Bauabschnitte / Kostenträger: 433

**1.1.11.19.150 Inbetriebsetzung zum Gerät L0118**
Inbetriebsetzung zum Gerät L0118
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.11.20 SO2_L0119_ZUL-E1-HKL2

*Hinweis: Leitbeschreibung RLT Gerät zum Gerät L0119*
Leitbeschreibung RLT Gerät zum Gerät L0119
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0119 (T2, ohne Vergütung)*
Pflichtangaben des Bieters zum Gerät L0119 (T2, ohne Vergütung)
SFP_Angebot nach DIN EN 16798-3 als Anlagenwert, Φ_Angebot nach DIN EN 13053, elektrische Gesamtanschlussleistung sowie Fabrikat und Typ zur Identifikation.
Nachweis durch Herstellerdatenblatt und Eurovent-Zertifikat oder gleichwertig. Fehlende Angaben werden mit den Referenzwerten gewertet.

**1.1.11.20.10 Zuluft L0119, 3800 m³/h, SFP 1516**
SO2 · L0119 · SO2_L0119_ZUL-E2-HKL-2
Bauwerk SO2 · GA-Nr. L0119 · Kategorie Nachbehandlung · Luftart Zuluft · Aufstellungsort Somatik 2 / E2 · Raum-Nr. — · Raumbezeichnung Lüftungszentrale.
Geometrie und Bemessung: Anrechenbarer Volumenstrom 3800 m³/h [U]; Gerätemaße B×H 1.035 × 1.035 m; Baulänge 7345 mm; Anströmquerschnitt 1.07 m²; Anströmgeschwindigkeit 0.99 m/s; 1 Ventilatoreinheiten mit ebenso vielen Frequenzumrichtern [B].
Anströmgeschwindigkeits-Wächter [B] (Wirtschaftlichkeitsoptimum der WRG nach anerkannten fachtechnischen Regeln): zulässiges Band 0.8 bis 1.41 m/s (untere Grenze: Wirtschaftlichkeitsoptimum fest; obere Grenze: SFP-Klasse 3 = 1.250 W/(m³/s) nach DIN EN 16798-3, aus dem Gesamtdruckverlust dieser Anlage hergeleitet) — die Anströmgeschwindigkeit dieser Anlage liegt innerhalb des Bandes.
Druckverlust und Leistung: Druckverlust Gerät intern 440 Pa [B]; Druckverlust Kanalnetz 600 Pa [U]; Druckverlust gesamt 1040 Pa [B]; elektrische Ventilatorleistung 1.6 kW [B]; SFP-Einzelwert der Anlage 1516 W/(m³/s) [B].
Medien und Anschlussleistungen: Schalldämpfer, Ventilator mit Frequenzumrichter, Schalldämpfer, Kühler, Nacherhitzer, Dampfbefeuchter, Filter ePM1 hoch (2. Stufe) [B]; Gewicht 2343 kg [B].
Komponentenkette in Luftrichtung: Schalldämpfer · Ventilator · Schalldämpfer · Kühler · Nacherhitzer · Dampfbefeuchter · Filter ePM1 hoch.
Netzparameter Heizung [U]: Niedertemperatur 40/25 °C, betriebsoptimiert bis 45/30 °C, Spreizung höchstens 15 K, Registerauslegung auf 40/25 °C.
Netzparameter Kälte [U]: 6/12 °C, gleitend bis 16/22 °C bei sensibler Kühlung.
Der Druckverlust im Gerät ist der auf den Bemessungsvolumenstrom skalierte Nennwert; die elektrische Leistung folgt aus q_v mal Gesamtdruckverlust geteilt durch den Systemwirkungsgrad.
Geräteschematischer Aufbau (Prinzipdarstellung, nicht maßstäblich): Schalldämpfer → Ventilator mit Frequenzumrichter → Schalldämpfer → Kühler → Nacherhitzer → Dampfbefeuchter → Filter ePM1 hoch (2. Stufe)
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 4 thermodynamische Luftbehandlungen (davon 1 aus der Vorbehandlung des Zentralgerätes L0100) eingeordnet [B].
01 Ansaugkammer mit Jalousieklappe, Ausführung gemäß Leittext 01.430.LT.07
Volumenstrom 3800 m³/h; Klappenleckage Klasse 4, Rahmen Klasse B nach DIN EN 1751; Wetterschutzgitter Anströmgeschwindigkeit höchstens 2,0 m/s.
05 Kühlerkammer, Ausführung gemäß Leittext 01.430.LT.11
Volumenstrom 3800 m³/h; Medium PKW 6/12 °C [U]; Lamellenabstand mindestens 2,5 mm, epoxydbeschichtet; Kondensatwanne 1.4301, verlängert für die Nachrüstbarkeit eines Tropfenabscheiders.
06 Nacherhitzerkammer (Entfeuchtungsbetrieb), Ausführung gemäß Leittext 01.430.LT.10
Volumenstrom 3800 m³/h; Medium PWW 40/25 °C NT [U], Spreizung höchstens 15 K; RUNDROHRregister, Lamellenabstand mindestens 2,0 mm. Ovalrohr ist bei den kleinen Leistungen von Vor- und Nacherhitzern nicht geeignet und nicht gefordert; Ovalrohr bleibt Kühler- und WRG-Registern vorbehalten. Ausführung im Übrigen wie Vorerhitzer.
10 Schalldämpferteil, Ausführung gemäß Leittext 01.430.LT.14
Volumenstrom 3800 m³/h; Kulissenstärke 240 mm (Kulissen unter 240 mm sind akustisch nicht geeignet), Kulissenspalt aus der Berechnung, Kulissen wartungsseitig ausziehbar. Zwei Stück je Luftseite, unmittelbar saug- und druckseitig am Ventilator. Berechnete Einfügungsdämpfung je Oktavband (63/125/250/500/1000/2000/4000/8000 Hz) [B]: 7/18/37/45/46/45/43/32 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 3800 m³/h; freilaufendes Rad mit Frequenzumrichter; Drehzahlreserve mindestens 10 %; Volumenstrommessung an der Einlaufdüse mit einer Abweichung von höchstens ±3 %. Berechneter Schallleistungspegel des Ventilators 82.6 dB [B] — LINEAR, nicht A-bewertet — nach dem Näherungsverfahren für Radialventilatoren L_WV = L_WSM + 10·lg(q_v) + 20·lg(Δp_t) mit L_WSM = 24 dB (Hochleistungs-Radialventilator rückwärtsgekrümmt im Wirkungsgradoptimum; am Herstellernachweis kalibriert). Nach Gehäusedämmung verbleiben rechnerisch 59.6 dB [B]; die Gehäusedämmung je Oktavband (63/125/250/500/1000/2000/4000/8000 Hz) beträgt 9/11/20/22/23/27/35/40 dB [A]. Der Bieter weist seine tatsächlichen Werte je Oktavband nach Herstellerangabe nach, getrennt für Ventilator und Ventilatorkammer nach Gehäusedämmung.
07 Befeuchterkammer, Ausführung gemäß Leittext 01.430.LT.53
Volumenstrom 3800 m³/h; Dampfbefeuchtung, benetzte Oberflächen nichtrostender Stahl 1.4301, vollentsalztes Speisewasser, Tropfenabscheider herausnehmbar, Freigabe nur bei Luftströmung.
09 Filterkammer (2. Filterstufe), Ausführung gemäß Leittext 01.430.LT.16
Volumenstrom 3800 m³/h; Filterendwiderstand 200 Pa.
12 Ausblaskammer mit Jalousieklappe, Ausführung gemäß Leittext 01.430.LT.17
Volumenstrom 3800 m³/h; Klappen wie Ansaugkammer.
13 Beleuchtung und Schaugläser, Ausführung gemäß Leittext 01.430.LT.19
Volumenstrom 3800 m³/h; Beleuchtungseinheiten und Schaugläser in allen Wartungs- und Funktionskammern.
14 Baumuster- und Werksprüfung, Ausführung gemäß Leittext 01.430.LT.21
Volumenstrom 3800 m³/h; Baumusterprüfungen für die hygienische und technische Eignung nach DIN 1946-4 und VDI 6022 sowie Werksabnahme mit Niederspannungsprüfung und Ventilator-Leistungskontrolle.
Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)

Filterklasse, gefordert ISO ePM1 ≥ 80 % [U], angeboten: '....................................................' (ePM1 %)
Menge: 1,000 St
DIN 276-2018 / IBP: 433
Bauabschnitte / Kostenträger: 433

**1.1.11.20.20 E-Dampfbefeuchter (Beistellung) zum Gerät L0119, 7.12 kW / 10.26 l/h P**
SO2 · L0119 · E-Dampfbefeuchter — Beistellung, nicht Lieferumfang Gerätehersteller
Erforderliche Befeuchterleistung 7.12 kW el. [B]; Wasserbedarf Permeat 10.26 l/h [B]. Bemessung bis 30% rel. Feuchte im Winter für die Zuluft, unter Verwendung der Enthalpie aus dem TRY-Datensatz des Projektstandorts (WRG-Tool-Jahressimulation).
Schnittstelle zur Befeuchterkammer des RLT-Geräts gemäß Leittext 01.430.LT.53.
Ausführung, Qualität und Nachweis gemäß Leittext 01.430.LT.58 in Abschnitt A. Der Leittext hat Vorrang vor allen Kurzangaben.
Befeuchterleistung, angeboten (mind. wie gefordert): '....................................................' (kW)

Wasserbedarf Permeat, angeboten: '....................................................' (l/h)

Anschlussnennweite Speisewasser, angeboten: '....................................................' (DN)
Menge: 1,000 St
DIN 276-2018 / IBP: 433
Bauabschnitte / Kostenträger: 433

*Hinweis: Geräteskizze:*
Geräteskizze:

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
**1.1.11.20.30 Gerätegrundrahmen zum Gerät L0119**
Gerätegrundrahmen zum Gerät L0119
Ausführung, Qualität und Nachweis gemäß Leittext 01.430.LT.02 in Abschnitt A.
Der Leittext hat Vorrang vor allen Kurzangaben.
Grundrahmen als Fundament für RLT-Geräte und zur Vermeidung von Körperschallübertragung durch den Fußboden.
Menge: 1,000 St
DIN 276-2018 / IBP: 433
Bauabschnitte / Kostenträger: 433

**1.1.11.20.40 Schwingungsisolierung als Unterlage zum Gerät L0119**
*** Leitbeschreibung
Schwingungsisolierung als Unterlage zum Gerät L0119
Ausführung, Qualität und Nachweis gemäß Leittext 01.430.LT.24 in Abschnitt A.
Der Leittext hat Vorrang vor allen Kurzangaben.
Zwischen Fundament oder Schwingrahmen und Gerätegrundrahmen. Zuschnitte 200 × 50 mm zur punktuellen Unterlage.
Anzahl der Streifen abgestimmt auf das Gerätegewicht, Auflagekraft rund 0,30 N/mm².
Menge: 30,000 St
DIN 276-2018 / IBP: 433
Bauabschnitte / Kostenträger: 433
*Unterbeschreibung 1 Schwingungsisolierung (Gummi) zum Gerät L0119*
Schwingungsisolierung (Gummi) zum Gerät L0119
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.11.20.50 Entwässerung für Tropfwasser / Reinigungsstutzen (DN 40) zum Gerät L01**
Entwässerung für Tropfwasser / Reinigungsstutzen (DN 40) zum Gerät L0119
Ausführung, Qualität und Nachweis gemäß Leittext 01.430.LT.28 in Abschnitt A.
Der Leittext hat Vorrang vor allen Kurzangaben.
Bestehend aus Entwässerungsleitungen aus Kunststoff-HT-Rohr DN 40, einschließlich 50 % Form- und Verbindungsstücke und Befestigungsmaterial (Schellen, Schrauben, Dübel). Anschluss an Sondersiphon DN 40.
Menge: 15,000 M
DIN 276-2018 / IBP: 433
Bauabschnitte / Kostenträger: 433

**1.1.11.20.60 Sondersiphon (für RLT-Gerät Druckseite) zum Gerät L0119**
Sondersiphon (für RLT-Gerät Druckseite) zum Gerät L0119
Ausführung, Qualität und Nachweis gemäß Leittext 01.430.LT.30 in Abschnitt A.
Der Leittext hat Vorrang vor allen Kurzangaben.
Füllbarer Siphon zur Entwässerung von RLT-Geräten im Bereich der Kühler, Befeuchter oder anderer Nassbereiche mit Überdruck gegenüber der Umgebung.
Variable Ablaufanordnung und veränderliche Einbauhöhe, Schraubdeckel zur Füllung und zu Revisionszwecken.
Menge: 2,000 St
DIN 276-2018 / IBP: 433
Bauabschnitte / Kostenträger: 433

**1.1.11.20.70 Sondersiphon (für RLT-Gerät Saugseite) zum Gerät L0119**
Sondersiphon (für RLT-Gerät Saugseite) zum Gerät L0119
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.11.20.80 Zulage für die Rauchdichtigkeit der Jalousieklappen zum Gerät L0119**
Zulage für die Rauchdichtigkeit der Jalousieklappen zum Gerät L0119
Ausführung, Qualität und Nachweis gemäß Leittext 01.430.LT.33 in Abschnitt A.
Der Leittext hat Vorrang vor allen Kurzangaben.
Gehäuse-Leckluftstrom gemäß DIN EN 1751, Klasse C. Leckluftstrom bei geschlossener Klappe bei einer Druckdifferenz von 40 Pa höchstens 200 m³/h je Quadratmeter.
Menge: 1,000 St
DIN 276-2018 / IBP: 433
Bauabschnitte / Kostenträger: 433

**1.1.11.20.90 Werksprüfung der Geräte zum Gerät L0119**
Werksprüfung der Geräte zum Gerät L0119
Ausführung, Qualität und Nachweis gemäß Leittext 01.430.LT.34 in Abschnitt A.
Der Leittext hat Vorrang vor allen Kurzangaben.
Vor Auslieferung der Geräte sind eine Funktions- und Qualitätsprüfung im Herstellerwerk vorzunehmen. Dazu gehören die Messungen der Ventilatorsysteme je Luftstrang, insbesondere Luftvolumenstrom, Leistungsaufnahme und Schallpegel.
Menge: 1,000 St
DIN 276-2018 / IBP: 433
Bauabschnitte / Kostenträger: 433

**1.1.11.20.100 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.11.20.110 Schutz der Gerätekuben nach erfolgter Montage mit Folie und Resopal- oder Holzfaserplatten gegen mechanische Beschädigungen durch Folgegewerke wie Schweißarbeiten, Montagen etc.. Inkl. Entfernung und Entsorgung dieses Schutzes vor der Erstinbetriebnahme.**
Menge: 1,000 St
DIN 276-2018 / IBP: 433
Bauabschnitte / Kostenträger: 433

**1.1.11.20.120 Reinigung Lüftungsgeräte**
Reinigung Lüftungsgeräte
Vor der Inbetriebnahme sind die Lüftungsgeräte innen und außen einer gründlichen Nass-Reinigung zu unterziehen.
Die Reinigungsleistung ist von der örtlichen Bauüberwachung abzunehmen und im Bautagebuch zu dokumentieren.

Kalkulationsbasis
Sind die im Leistungsverzeichnis im Titel "Zuluftgeräte"
beschriebenen RLT-Anlagen: L0119-ZUL-E1-HKL 2
Menge: 1,000 St
DIN 276-2018 / IBP: 433
Bauabschnitte / Kostenträger: 433

**1.1.11.20.130 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 432
Bauabschnitte / Kostenträger: 433

**1.1.11.20.140 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 433
Bauabschnitte / Kostenträger: 433

**1.1.11.20.150 Inbetriebsetzung zum Gerät L0119**
Inbetriebsetzung zum Gerät L0119
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.11.21 SO2_L0300_ABL-U1-E5

*Hinweis: Leitbeschreibung RLT Gerät zum Gerät L0300*
Leitbeschreibung RLT Gerät zum Gerät L0300
Ausführung, Qualität und Nachweis gemäß Leittext 01.430.LT.23 in Abschnitt A.
Der Leittext hat Vorrang vor allen Kurzangaben.
Vor dem Stellen der Gehäusemodule müssen Fundamente und Grundrahmen auf Stabilität bzw. auf feste Schraubverbindungen geprüft werden.
Etwaige Unebenheiten und Toleranzen im Bereich der Aufstellfläche sind im Rahmen der zugelassenen Toleranzen des Herstellers, jedoch bis maximal 5 mm/m, seitens des Auftragnehmers auszugleichen.
Bei Stahlträgern ist eine maximale Durchbiegung von 1/1000 der Trägerlänge gestattet; größere Durchbiegungen sind durch den Auftragnehmer zu beseitigen. Vor dem Stellen müssen Fundamente und Grundrahmen gereinigt und eisfrei sein.
Gerätegrundrahmen mit umlaufender Auflagefläche aus sendzimirverzinktem Stahlblech, als U-Rahmen 3 mm dick, nach außen offen, mit der Unterseite des Gerätes über Schraubverbindung fest verbunden. Auflageflächen an jeder Gerätetrennung und zusätzlich im Abstand von höchstens 1.200 mm in Länge und Breite. Maximale Gerätebodenbelastung 100 kg/m², maximale Gerätedurchbiegung 1 mm pro Meter. Die Abläufe der Kondensatwannen werden aus dem Grundrahmen geführt; Bohrungen und Befestigungen sind vorzusehen.

*Hinweis: Pflichtangaben des Bieters zum Gerät L0300 (T2, ohne Vergütung)*
Pflichtangaben des Bieters zum Gerät L0300 (T2, ohne Vergütung)
SFP_Angebot nach DIN EN 16798-3 als Anlagenwert, Φ_Angebot nach DIN EN 13053, elektrische Gesamtanschlussleistung sowie Fabrikat und Typ zur Identifikation.
Nachweis durch Herstellerdatenblatt und Eurovent-Zertifikat oder gleichwertig. Fehlende Angaben werden mit den Referenzwerten gewertet.

**1.1.11.21.10 Abluft L0300, 99770 m³/h, SFP 1423**
SO2 · L0300 · SO2_L0300_ABL-U1-E5
Bauwerk SO2 · GA-Nr. L0300 · Kategorie Zentralgerät · Luftart Abluft · Aufstellungsort Somatik 2 / E2 · Raum-Nr. — · Raumbezeichnung WRG Abluftkammer.
Geometrie und Bemessung: Anrechenbarer Volumenstrom 99770 m³/h [U]; Gerätemaße B×H 4.96 × 3.1 m; Baulänge 9745 mm; Anströmquerschnitt 15.38 m²; Anströmgeschwindigkeit 1.8 m/s; 6 Ventilatoreinheiten mit ebenso vielen Frequenzumrichtern [B].
Anströmgeschwindigkeits-Wächter [B] (Wirtschaftlichkeitsoptimum der WRG nach anerkannten fachtechnischen Regeln): zulässiges Band 0.8 bis 2.71 m/s (untere Grenze: Wirtschaftlichkeitsoptimum fest; obere Grenze: SFP-Klasse 3 = 1.250 W/(m³/s) nach DIN EN 16798-3, aus dem Gesamtdruckverlust dieser Anlage hergeleitet) — die Anströmgeschwindigkeit dieser Anlage liegt innerhalb des Bandes.
Druckverlust und Leistung: Druckverlust Gerät intern 426 Pa [B]; Druckverlust Kanalnetz 550 Pa [U]; Druckverlust gesamt 976 Pa [B]; elektrische Ventilatorleistung 39.44 kW [B]; SFP-Einzelwert der Anlage 1423 W/(m³/s) [B].
Medien und Anschlussleistungen: Filter ePM1 (1. Stufe), WRG-Register, Adiabatik- und Rückkühlkammer, Schalldämpfer, Ventilator mit Frequenzumrichter, Schalldämpfer [B]; Gewicht 22973 kg [B].
Komponentenkette in Luftrichtung: Filter ePM1 · WRG-Register · adiabate Fortluftkühlung · Schalldämpfer · Ventilator · Schalldämpfer.
Der Druckverlust im Gerät ist der auf den Bemessungsvolumenstrom skalierte Nennwert; die elektrische Leistung folgt aus q_v mal Gesamtdruckverlust geteilt durch den Systemwirkungsgrad.
Geräteschematischer Aufbau (Prinzipdarstellung, nicht maßstäblich): Filter ePM1 (1. Stufe) → WRG-Register → Adiabatik- und Rückkühlkammer → Schalldämpfer → Ventilator mit Frequenzumrichter → Schalldämpfer
Reihenfolge in Luftrichtung gemäß den Leittexten 01.430.LT.01 bis LT.22 sowie LT.53 und LT.54 in Abschnitt A. Schalldämpfer stehen konstruktiv immer unmittelbar saug- und druckseitig am Ventilator. Dargestellt sind ausschließlich die für diese Anlage berechneten Baugruppen. Prinzipschema, nicht Bestandteil des Leistungsverzeichnisses im Sinne einer Bauteilvorgabe (fabrikatsneutral, § 7 EU VOB/A), sondern der Übersicht dienend.
Ausführung, Qualität und Nachweise gemäß den Leittexten 01.430.LT.01 bis LT.54 in Abschnitt A. Vorrang des Leittextes vor allen Kurzangaben.
Die Anlage ist nach der Anzahl thermodynamischer Luftbehandlungen als 1 thermodynamische Luftbehandlung eingeordnet [B].
01 Ansaugkammer mit Jalousieklappe, Ausführung gemäß Leittext 01.430.LT.07
Volumenstrom 99770 m³/h; Klappenleckage Klasse 4, Rahmen Klasse B nach DIN EN 1751; Wetterschutzgitter Anströmgeschwindigkeit höchstens 2,0 m/s.
02 Vorfilterkammer (1. Filterstufe), Ausführung gemäß Leittext 01.430.LT.08
Volumenstrom 99770 m³/h; Filterendwiderstand 200 Pa; Bemessung mit dem Mittelwert aus Anfangs- und Wechseldruckverlust; Filterfläche mindestens 10 m² je m² Gerätequerschnitt.
03 Wärmerückgewinnungskammer, Ausführung gemäß Leittext 01.430.LT.09
Volumenstrom 99770 m³/h; Kreislaufverbund mit Solemedium; Gegenstromschaltung nach VDI 2071; Helium-Dichtheitsprüfung mit Protokoll. Medium Glycol N 25%, Gefrierbeginn −12 °C, Eisbrei bis −18 °C zulässig [U].
08 Adiabatik- und Rückkühlkammer, Ausführung gemäß Leittext 01.430.LT.54
Volumenstrom 99770 m³/h; Rückkühler vor dem WRG-Register, Abluftventilator saugend nach den Registern; Aerosolfreiheit nachzuweisen; ausgewiesene Wassermenge ist die Verdunstungsmenge ohne Abschlämmung.
10 Schalldämpferteil, Ausführung gemäß Leittext 01.430.LT.14
Volumenstrom 99770 m³/h; Kulissenstärke 240 mm (Kulissen unter 240 mm sind akustisch nicht geeignet), Kulissenspalt aus der Berechnung, Kulissen wartungsseitig ausziehbar. Zwei Stück je Luftseite, unmittelbar saug- und druckseitig am Ventilator. Berechnete Einfügungsdämpfung je Oktavband (63/125/250/500/1000/2000/4000/8000 Hz) [B]: 5/14/31/43/46/44/38/24 dB (bürointerne Berechnung aus Kulissenlänge, -dicke und -spalt der Rechenlaufauslegung). Strömungsrauschen der Kulissen [A]: je Oktavband 26/31/36/41/41/38/33/26 dB, Summe 46 dB(A). Es begrenzt den erreichbaren Stutzenpegel — eine Kulisse kann nicht unter ihr eigenes Strömungsrauschen dämpfen; die angebotenen Stutzenpegel sind entsprechend energetisch zu überlagern. Garantiewerte gelten als Summenpegel, Oktavwerte sind informativ; Toleranz + 4 dB; ohne Berücksichtigung von Absorption und Reflexion im Kanalnetz.
11 Ventilatorkammer, Ausführung gemäß Leittext 01.430.LT.15
Volumenstrom 99770 m³/h; freilaufendes Rad mit Frequenzumrichter; Drehzahlreserve mindestens 10 %; Volumenstrommessung an der Einlaufdüse mit einer Abweichung von höchstens ±3 %. Berechneter Schallleistungspegel des Ventilators 96.2 dB [B] — LINEAR, nicht A-bewertet — nach dem Näherungsverfahren für Radialventilatoren L_WV = L_WSM + 10·lg(q_v) + 20·lg(Δp_t) mit L_WSM = 24 dB (Hochleistungs-Radialventilator rückwärtsgekrümmt im Wirkungsgradoptimum; am Herstellernachweis kalibriert). Nach Gehäusedämmung verbleiben rechnerisch 73.2 dB [B]; die Gehäusedämmung je Oktavband (63/125/250/500/1000/2000/4000/8000 Hz) beträgt 9/11/20/22/23/27/35/40 dB [A]. Der Bieter weist seine tatsächlichen Werte je Oktavband nach Herstellerangabe nach, getrennt für Ventilator und Ventilatorkammer nach Gehäusedämmung.
Zusätzlich Ausführung gemäß Leittext 01.430.LT.55 (Hochleistungs-Radialventilator-Modul mit Permanentmagnet-Antrieb) — gilt ausschließlich für die zentralen Luftaufbereitungsgeräte Zu- und Abluft SO2. Der Leittext hat Vorrang vor allen Kurzangaben.
12 Ausblaskammer mit Jalousieklappe, Ausführung gemäß Leittext 01.430.LT.17
Volumenstrom 99770 m³/h; Klappen wie Ansaugkammer.
13 Beleuchtung und Schaugläser, Ausführung gemäß Leittext 01.430.LT.19
Volumenstrom 99770 m³/h; Beleuchtungseinheiten und Schaugläser in allen Wartungs- und Funktionskammern.
14 Baumuster- und Werksprüfung, Ausführung gemäß Leittext 01.430.LT.21
Volumenstrom 99770 m³/h; Baumusterprüfungen für die hygienische und technische Eignung nach DIN 1946-4 und VDI 6022 sowie Werksabnahme mit Niederspannungsprüfung und Ventilator-Leistungskontrolle.
Filterklasse, gefordert ISO ePM1 ≥ 55 % [U], angeboten: '....................................................' (ePM1 %)

Rückwärmzahl Φ nach DIN EN 13053:2012, gefordert mindestens 75 %, angeboten: '....................................................' (%)

Einfügungsdämmung bei 250 Hz, angeboten: '....................................................' (dB)

Schallleistungspegel im Ansaugstutzen, angeboten: '....................................................' (dB(A))

Schallleistungspegel im Ausblasstutzen, angeboten: '....................................................' (dB(A))

Motornennleistung je Ventilator und Wirkungsgradklasse, angeboten: '....................................................' (kW / IE-Klasse)

Geschwindigkeitsklasse nach EN 13053:2020, gefordert V2 [U], angeboten: '....................................................' (V-Klasse / m/s)

Leistungsaufnahmeklasse Ventilatoreinheit nach EN 13053:2020, gefordert P2 [U], angeboten: '....................................................' (P-Klasse)

SFP int nach EU 1253/2014, angeboten (Grenzwert und Zuschläge E/F angeben): '....................................................' (W/(m³/s))

SFP nach EN 16798-3 bei MITTLEREN Filterdruckverlusten und feuchtem WÜ, angeboten: '....................................................' (Ws/m³)

Energieeffizienzklasse nach RLT-Richtlinie 01, angeboten: '....................................................' (Klasse)
Menge: 1,000 St
DIN 276-2018 / IBP: 433
Bauabschnitte / Kostenträger: 433

*Hinweis: Geräteskizze: Geräteblock oben*
Geräteskizze: Geräteblock oben

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
*Hinweis: Geräteskizze: Geräteblock unten*
Geräteskizze: Geräteblock unten

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
**1.1.11.21.20 Gerätegrundrahmen zum Gerät L0300**
Gerätegrundrahmen zum Gerät L0300
Ausführung, Qualität und Nachweis gemäß Leittext 01.430.LT.02 in Abschnitt A.
Der Leittext hat Vorrang vor allen Kurzangaben.
Grundrahmen als Fundament für RLT-Geräte und zur Vermeidung von Körperschallübertragung durch den Fußboden.
Menge: 1,000 St
DIN 276-2018 / IBP: 433
Bauabschnitte / Kostenträger: 433

**1.1.11.21.30 Schwingungsisolierung als Unterlage zum Gerät L0300**
*** Leitbeschreibung
Schwingungsisolierung als Unterlage zum Gerät L0300
Ausführung, Qualität und Nachweis gemäß Leittext 01.430.LT.24 in Abschnitt A.
Der Leittext hat Vorrang vor allen Kurzangaben.
Zwischen Fundament oder Schwingrahmen und Gerätegrundrahmen. Zuschnitte 200 × 50 mm zur punktuellen Unterlage.
Anzahl der Streifen abgestimmt auf das Gerätegewicht, Auflagekraft rund 0,30 N/mm².
Menge: 1,000 St
DIN 276-2018 / IBP: 433
Bauabschnitte / Kostenträger: 433
*Unterbeschreibung 1 Schwingungsisolierung (Gummi) zum Gerät L0300*
Schwingungsisolierung (Gummi) zum Gerät L0300
Ausführung, Qualität und Nachweis gemäß Leittext 01.430.LT.25 in Abschnitt A. Der Leittext hat Vorrang vor allen Kurzangaben.
Mit allgemeinem bauaufsichtlichem Prüfzeugnis; mit Vorlage der Auslegungsberechnung und Zeichnung des Gerätegrundrahmens mit vermaßter Angabe der Lage der Schwingungsdämpfer.
Abgestimmt auf die niedrigste Erregerfrequenz des Aggregates und die Gesamtmasse des gefederten Systems, Mindestisoliergrad 90 %, als Unterlage aus Gummi, streifenweise, Anzahl auf das Gerätegewicht abgestimmt.

**1.1.11.21.40 Entwässerung für Tropfwasser / Reinigungsstutzen (DN 40)**
Entwässerung für Tropfwasser / Reinigungsstutzen (DN 40)
Ausführung, Qualität und Nachweis gemäß Leittext 01.430.LT.28 in Abschnitt A.
Der Leittext hat Vorrang vor allen Kurzangaben.
Bestehend aus Entwässerungsleitungen aus Kunststoff-HT-Rohr DN 40, einschließlich 50 % Form- und Verbindungsstücke und Befestigungsmaterial (Schellen, Schrauben, Dübel). Anschluss an Sondersiphon DN 40.
Menge: 1,000 St
DIN 276-2018 / IBP: 433
Bauabschnitte / Kostenträger: 433

**1.1.11.21.50 Entwässerungsleitungen aus Kunststoff-HT-Rohr DN 50**
Entwässerungsleitungen aus Kunststoff-HT-Rohr DN 50
Ausführung, Qualität und Nachweis gemäß Leittext 01.430.LT.29 in Abschnitt A.
Der Leittext hat Vorrang vor allen Kurzangaben.
Einschließlich 50 % Form- und Verbindungsstücke und Befestigungsmaterial (Schellen, Schrauben, Dübel). Anschluss an Sondersiphon DN 40.
Menge: 1,000 St
DIN 276-2018 / IBP: 433
Bauabschnitte / Kostenträger: 433

**1.1.11.21.60 Sondersiphon (für RLT-Gerät Druckseite)**
Sondersiphon (für RLT-Gerät Druckseite)
Ausführung, Qualität und Nachweis gemäß Leittext 01.430.LT.30 in Abschnitt A.
Der Leittext hat Vorrang vor allen Kurzangaben.
Füllbarer Siphon zur Entwässerung von RLT-Geräten im Bereich der Kühler, Befeuchter oder anderer Nassbereiche mit Überdruck gegenüber der Umgebung.
Variable Ablaufanordnung und veränderliche Einbauhöhe, Schraubdeckel zur Füllung und zu Revisionszwecken.
Menge: 1,000 St
DIN 276-2018 / IBP: 433
Bauabschnitte / Kostenträger: 433

**1.1.11.21.70 Sondersiphon (für RLT-Gerät Saugseite)**
Sondersiphon (für RLT-Gerät Saugseite)
Ausführung, Qualität und Nachweis gemäß Leittext 01.430.LT.31 in Abschnitt A.
Der Leittext hat Vorrang vor allen Kurzangaben.
Selbstfüllender und selbstschließender Siphon zur Entwässerung von RLT-Geräten im Bereich der Kühler, Befeuchter oder anderer Nassbereiche mit Unterdruck gegenüber der Umgebung.
Mit eingelegter Schwimmerkugel als Rückschlagventil, Schraubdeckel zu Revisionszwecken.
Menge: 1,000 St
DIN 276-2018 / IBP: 433
Bauabschnitte / Kostenträger: 433

**1.1.11.21.80 Zulage für die Rauchdichtigkeit der Jalousieklappen zum Gerät L0300**
Zulage für die Rauchdichtigkeit der Jalousieklappen zum Gerät L0300
Ausführung, Qualität und Nachweis gemäß Leittext 01.430.LT.33 in Abschnitt A.
Der Leittext hat Vorrang vor allen Kurzangaben.
Gehäuse-Leckluftstrom gemäß DIN EN 1751, Klasse C. Leckluftstrom bei geschlossener Klappe bei einer Druckdifferenz von 40 Pa höchstens 200 m³/h je Quadratmeter.
Menge: 1,000 St
DIN 276-2018 / IBP: 433
Bauabschnitte / Kostenträger: 433

**1.1.11.21.90 Werksprüfung der Geräte zum Gerät L0300**
Werksprüfung der Geräte zum Gerät L0300
Ausführung, Qualität und Nachweis gemäß Leittext 01.430.LT.34 in Abschnitt A.
Der Leittext hat Vorrang vor allen Kurzangaben.
Vor Auslieferung der Geräte sind eine Funktions- und Qualitätsprüfung im Herstellerwerk vorzunehmen. Dazu gehören die Messungen der Ventilatorsysteme je Luftstrang, insbesondere Luftvolumenstrom, Leistungsaufnahme und Schallpegel.
Menge: 1,000 St
DIN 276-2018 / IBP: 433
Bauabschnitte / Kostenträger: 433

**1.1.11.21.100 Anlieferung/Montage RLT-Geräte**
Anlieferung/Montage RLT-Geräte
der vorgenannten RLT-Geräte frei Baustelle, Abladen, Transport zum Aufstellungsort und Montage am Aufstellort. Die Geräteeinbringung erfolgt in Einzelsegmenten, eine Montage aus Einzelteilen vor Ort ist nicht zugelassen.

Einbringsituation
Die Geräteeinbringung ist so zu organisieren, dass die Einzelkomponenten mit dem Kran auf die zur Verfügung stehenden Fläche von ca. 10 m² in Einzelkomponenten auf dem Dach des Gebäudes im 1.OG (ca. 10 m über 0,00) in entsprechender Größe abgestellt und seitlich in die Technikzentrale im 2.OG (Einbringöffnung B x H ca. 3,50 x 4,00 m) verbracht werden, bevor die nächste Komponente auf das Dach verbracht werden kann. Innerhalb der Technikzentrale bis zum Aufstellort beträgt der Transportweg bis zu max. ca. 75 m.

Montage
am Aufstellungsort aus Einzelmodulen wegen Einbauschwierigkeiten.
Die einzelnen Gerätekomponenten sind so auszuführen, dass sie als Modul in das Gebäude bis zum Aufstellungsort eingebracht werden können.

Hinweis:
Folgende Aufwendungen sind einzukalkulieren:
-  Für die Anfahrt ist zu beachten, dass die Wege nicht befestigt sind. Es sind entsprechende Abstützungen zu berücksichtigen
-  Maßnahmen zum Schutz der Außenanlagen, Gebäudefassaden
-  Kran, Hebezeuge, Hilfsgerüste, Hilfsmittel für Geräteeinbringung, Kranausladung im Dachbereich zur Einbringöffnung in der Technikzentrale 20 m
-  Transport innerhalb der Technikzentrale bis maximal ca.75 m bis zum Aufstellungsort und Montage am Aufstellort
-  Schutzmaßnahmen in Form von Lastverteilplatten zum Schutz und Reduzierung der Flächenbelastung des Estrichs- Fußbodens in der Technikzentrale und zum Schutz der angrenzenden Dachflächen
-  Aufstellung und Ausrichtung der Zentralgeräte auf dem Fertigfußboden einschließlich Grundrahmen mit schalldämpfenden Gummiunterlagen.

Die Montage der Komponenten erfolgt mit Hilfe eines Montagerichtmeisters des Geräteherstellers. Nach Fertigstellung der Montage erfolgt eine Abnahme durch den Gerätehersteller, die Abnahme ist zu protokollieren. Dazu gehören:
-  Bestätigung der sachgerechten Montage unter Einhaltung der Montage- und Betriebsanleitungen des Geräteherstellers mit den dort beschriebenen Auflistungen der einzelnen Arbeitsschritte
-  Aufstellung/Verbindung mit Gerätegrundrahmen und Anordnung Schwingungsdämpfer entsprechend der Auslegungsberechnung derart, dass die max. zulässige Gerätedurchbiegung von 1mm pro Meter Kantenlänge eingehalten ist
-  Einzelmodule aneinander bündig horizontal und vertikal ausgerichtet, Flanschlöcher bündig, umlaufende Dichtungen zwischen einzelnen Modulen vollflächig an den vorgesehenen Dichtungsebenen anliegend.
-  im Bodenbereich Abdeckbleche an den Gerätekupplungen montiert und mit Dichtmasse versiegelt
-  Kupplungswinkel bei übereinander stehenden Gerätemodulen in ausreichender Anzahl montiert. Module horizontal und vertikal zueinander ausgerichtet
-  Fotodokumentation der einzelnen vorgenannten Montageschritte. Fotos mit Beschriftung Ort/Lage und Eintragung/Verweis auf entsprechender Gerätezeichnung (Seitenansicht, Draufsicht)
Menge: 1,000 St

**1.1.11.21.110 Schutz der Gerätekuben nach erfolgter Montage mit Folie und Resopal- oder Holzfaserplatten gegen mechanische Beschädigungen durch Folgegewerke wie Schweißarbeiten, Montagen etc.. Inkl. Entfernung und Entsorgung dieses Schutzes vor der Erstinbetriebnahme.**
Menge: 1,000 St
DIN 276-2018 / IBP: 433
Bauabschnitte / Kostenträger: 433

**1.1.11.21.120 Reinigung Lüftungsgeräte**
Reinigung Lüftungsgeräte
Vor der Inbetriebnahme sind die Lüftungsgeräte innen und außen einer gründlichen Nass-Reinigung zu unterziehen.
Die Reinigungsleistung ist von der örtlichen Bauüberwachung abzunehmen und im Bautagebuch zu dokumentieren.

Kalkulationsbasis
Sind die im Leistungsverzeichnis im Titel "Zuluftgeräte"
beschriebenen RLT-Anlagen: L0300-ABL-U1-E5 unten
Menge: 1,000 St
DIN 276-2018 / IBP: 431
Bauabschnitte / Kostenträger: 433

**1.1.11.21.130 Wechsel der Luftfilter für das vorgenannte Lüftungsgerät nach erfolgtem Probebetrieb und vor Übergabe an den Betreiber.**
Wechsel der Luftfilter für das vorgenannte Lüftungsgerät nach erfolgtem Probebetrieb und vor Übergabe an den Betreiber.
Die Anzahl, Größe und Filterklasse sind der Leistungsbeschreibung des Lüftungsgerätes zu entnehmen. Der Austausch ist für alle enthaltenen Filterstufen vorzunehmen.
Die fachgerechte Entsorgung der ausgetauschten Luftfilter ist in der Kalkulation dieser Position zu berücksichtigen.
Menge: 1,000 St
DIN 276-2018 / IBP: 431
Bauabschnitte / Kostenträger: 433

**1.1.11.21.140 Stillstandswartung / Konservierungswartung von RLT-Zentralgeräten vor Erstinbetriebnahme**
Stillstandswartung / Konservierungswartung von RLT-Zentralgeräten vor Erstinbetriebnahme

Durchführung einer Stillstandswartung (Konservierungs- und Wiederinbetriebnahmevorbereitung) an raumlufttechnischen Zentralgeräten, die nach Lieferung über einen längeren Zeitraum nicht betrieben wurden.
Das erforderliche Zeitintervall für die Ausführung ist für den Erhalt des Gewährleistungsanspruchs beim Hersteller des RLT- Zentralgerätes abzufragen, schriftlich zu protokollieren und vor Beginn der Arbeiten der örtlichen Bauüberwachung vorzulegen.
Ziel der Leistung ist die Sicherstellung der technischen, hygienischen und funktionalen Betriebsbereitschaft der RLT-Anlage vor der Erstinbetriebnahme.

Allgemeine Maßnahmen
Sichtprüfung des gesamten RLT-Zentralgeräts auf:
mechanische Beschädigungen
Korrosion
Feuchte- und Verschmutzungseinträge
Öffnen aller Revisionsbereiche
Entfernung von Baustellen-, Verpackungs- und Konservierungsrückständen

Ventilatoren und Antriebseinheiten
Manuelles Drehen der Ventilatoren zur Prüfung der Leichtgängigkeit
Sicht- und Funktionsprüfung von:
Motoren
Lagern
Wellen
Prüfung / Einstellung der Riemenspannung
Ersatz stark gealterter oder beschädigter Antriebsriemen (falls erforderlich, gesondert vergütet)
Empfehlung bzw. Durchführung einer Isolationsmessung bei Elektroantrieben nach langer Standzeit

Filter
Ausbau und Entsorgung von verschmutzten Filtern
Reinigung der Filterkammern
Vorbereitung zur Aufnahme neuer Betriebsfilter (Filterlieferung gesondert)

Wärmeübertrager
Sichtprüfung von Heiz- und Kühlregistern auf:
Korrosion
mechanische Beschädigungen
Reinigung der Kondensatwannen
Prüfung der Kondensatabläufe auf Durchgängigkeit
Kontrolle der Frostschutzsicherung

Klappen und Stellglieder
Prüfung der Leichtgängigkeit von:
Außenluft-, Umluft- und Fortluftklappen
Funktionsprüfung der Stellantriebe inkl. Endschalter
Lösen von Stillstandverklebungen (falls erforderlich)

Befeuchtungs- / Entfeuchtungseinrichtungen (sofern vorhanden)
Entleerung eventuell vorhandener Restflüssigkeiten
Reinigung der Befeuchterkammern
Sicht- und Hygienekontrolle von wasserführenden Bauteilen
Empfehlung zum Austausch hygienisch relevanter Verschleißteile

Elektrik und MSR
Sichtprüfung aller elektrischen Komponenten im Gerät und Schaltschrank
Kontrolle auf:
Feuchtigkeit
Korrosion
lose Verbindungen
Überprüfung der Sensorik auf Vollständigkeit und mechanische Unversehrtheit

Reinigung und Hygiene
Innenreinigung des RLT-Zentralgeräts zur Herstellung eines hygienisch einwandfreien Zustands
Durchführung gemäß den Anforderungen der VDI 6022, sofern anwendbar

Abschlussarbeiten
Zusammenbau aller geöffneten Komponenten
Vorbereitung der Anlage zur Erstinbetriebnahme
Dokumentation der durchgeführten Stillstandswartung mit:
Beschreibung der Maßnahmen
festgestellten Mängeln
Empfehlungen für notwendige Instandsetzungen

Besondere Hinweise
Ersatzteile, Betriebsfilter, Reparaturen und Instandsetzungen sind nicht Bestandteil dieser Position.
Die Leistung ist durch fachkundiges Personal im Bereich RLT-Technik auszuführen.
Herstellervorgaben sind zu beachten.
Menge: 1,000 St
DIN 276-2018 / IBP: 431
Bauabschnitte / Kostenträger: 433

**1.1.11.21.150 Inbetriebsetzung zum Gerät L0300**
Inbetriebsetzung zum Gerät L0300
Ausführung, Qualität und Nachweis gemäß Leittext 01.430.LT.36 in Abschnitt A.
Der Leittext hat Vorrang vor allen Kurzangaben.
Inbetriebsetzung der RLT-Geräte einschließlich des zugehörigen Hydraulikmoduls für die Wärmerückgewinnung, mit Auflegen der internen und externen Kabel an den Klemmdosen, Montage und Anklemmen der beigestellten Fühler und Wächter.
Inbetriebnahme und Einregulierung einschließlich Unterstützung durch Techniker des Herstellerwerkes. Die Funktionsprüfungen haben unter Teilnahme des Nutzers zu erfolgen und sind zu protokollieren.
Bestätigung der sachgerechten Inbetriebnahme unter Einhaltung der Montage- und Betriebsanleitungen des Geräteherstellers mit den dort beschriebenen Arbeitsschritten.
Menge: 1,000 St
DIN 276-2018 / IBP: 433
Bauabschnitte / Kostenträger: 433

###### 1.1.11.22 Hydraulikmodul (HVM)

*Hinweis: Leitbeschreibung Kreislaufverbundsystem / Hydraulische Versorgungseinheit (HVM)*
Leitbeschreibung Kreislaufverbundsystem / Hydraulische Versorgungseinheit (HVM)
Angabeposition ohne Preisfeld. Diese Position dient allein der Strukturierung und Beschreibung; sie wird nicht bepreist und geht nicht in die Wertung ein.
Ausführung, Qualität und Nachweis gemäß Leittext 01.430.LT.51 in Abschnitt A. Der Leittext hat Vorrang vor allen Kurzangaben.

*Hinweis: Leitbeschreibung Frequenzumrichter Solepumpen*
Leitbeschreibung Frequenzumrichter Solepumpen
Angabeposition ohne Preisfeld. Diese Position dient allein der Strukturierung und Beschreibung; sie wird nicht bepreist und geht nicht in die Wertung ein.
Ausführung, Qualität und Nachweis gemäß Leittext 01.430.LT.52 in Abschnitt A. Der Leittext hat Vorrang vor allen Kurzangaben.

**1.1.11.22.10 Hydraulikmodul KVS, 30.1 m³/h, DN 100, Doppelpumpe m. FU**
Hydraulikmodul KVS — Wärmeverbund SO2 L0100 + L0300
Ausführung gemäß Leittext 01.430.LT.51; Frequenzumrichter gemäß Leittext 01.430.LT.52. Der Leittext hat Vorrang vor allen Kurzangaben.
Dieses Modul versorgt sämtliche Geräte des Wärmeverbundes gemeinsam — sowohl die obere als auch die untere Aufstellebene. Je Wärmeverbund ist genau ein Hydraulikmodul vorzusehen; eine Aufteilung nach Ebenen ist nicht zulässig.
Förderstrom Auslegungsfall (Winter) 30.1 m³/h [B]; dimensionierender Förderstrom (Sommerbetrieb, Faktor 1,2) 36.12 m³/h [B]; Anschluss DN 100 [B] — die bauseitige Verbindungsverrohrung zwischen den Registern ist erfahrungsgemäß eine Nennweite größer auszuführen [A].
Druckverlust Auslegungsfall 470 kPa, dimensionierender Druckverlust 677 kPa [B] (Summe aus Register Zuluftseite, Leistungsregelventil, Register Abluftseite, bauseitiger Verbindungsverrohrung, Versorgungsmodul und Kombiventilen; Sommerbetrieb quadratisch skaliert). Pumpenleistung elektrisch je Pumpe 7472 W, installierte Gesamtleistung 14944 W [B] (2 Pumpen, jede für mindestens 66 % des Förderstroms — teilweise Redundanz).
Druckunabhängige Regel- und Abgleichventile (PICV): 4 Stück [B], je ein Ventil für jedes an diesen Verbund angeschlossene Register (Zuluft- und Abluftseite, obere und untere Ebene). Wirkweise und Anforderungen gemäß Leittext 01.430.LT.51; Montage am zugeordneten Register bauseits.
Membranausdehnungsgefäß bemessen auf den Gesamtwasserinhalt dieses Verbundes einschließlich der bauseitigen Verbindungsverrohrung zwischen Zuluft- und Abluftgerät (tatsächliche Trassenlänge und Nennweite sind zugrunde zu legen); erforderlicher Nutzinhalt rund 100 Liter [A] — vom Bieter für das tatsächliche Anlagenvolumen zu prüfen. Ein zusätzliches Ausdehnungsgefäß außerhalb des Moduls ist wegen der Wartungs- und Folgekosten unzulässig.
Trägerkonstruktion zerlegbar entsprechend den Einbringverhältnissen, Auffangwanne aus nichtrostendem Stahl 1.4301 mit Leckagesensor, Rohrleitungen bis einschließlich DN 65 aus Kupfer nach DIN EN 1057 (gelötet oder verpresst), ab DN 80 aus geschweißtem Stahlrohr, zwingend pulverbeschichtet, Kältedämmung nach DIN 4140 mindestens 19 mm dampfdiffusionsdicht.
Solepumpen als Trockenläufer-Doppelpumpe, 2 Stück, IE3, Betrieb über Frequenzumrichter; Leistungsregelventil als Dreiwegeventil PN 16 mit Sollwertführung; Volumenstrommessung über Durchflussmengenmesser mit 0–10-V-Signal an die Regelung sowie Schwebekörper-Durchflussanzeige; Membranausdehnungsgefäß und Sicherheitsventil (Ansprechdruck 8 bar); Mindestdruckwächter 1,2 bis 1,5 bar; Absperr-, Entleer- und Entlüftungsarmaturen; Schmutzfänger, Rückschlagklappen, Manometer, Thermometer; vollständig montiert, verdrahtet und werksgeprüft.
Wärmeträgermedium Glycol N 25 %, Gefrierbeginn −12 °C; Anlage vor dem Befüllen fachgerecht zu spülen, Medium vorgemischt einzufüllen.
Die elektrische Leistung der Solepumpen erhält keine eigene Vergütungsposition; sie ist nachrichtlich in der Anschlussleistung geführt.
Anschlussdimensionen Vorerhitzer/Kühler/Nacherhitzer (Vordimensionierung, umgerechnet auf aktuellen Volumenstrom v261; Zielgeschwindigkeit 1,0 m/s, Blasius-Reibungsansatz, noch nicht mit dem tatsächlichen Rohrnetz abgeglichen) [A]: Vorerhitzer PWW 40/25, 85.2 kW, DN 65, 1.05 m/s, Δp 132.0 Pa; Kühler PKW 6/12, 277.4 kW, DN 200, 1.08 m/s, Δp 43.8 Pa; Nacherhitzer PWW 45/30, 111.4 kW, DN 50, 0.81 m/s, Δp 116.1 Pa.
Fabrikat und Typ: vom Bieter einzutragen.
Menge: 1,000 St
DIN 276-2018 / IBP: 433
Bauabschnitte / Kostenträger: 433

**1.1.11.22.20 Anlieferung/Montage Hydraulikmodul**
Anlieferung/Montage Hydraulikmodul
des vorgenannten WRG Hydraulikmoduls frei Baustelle, Abladen, Transport zum Aufstellungsort und Montage am Aufstellort.
Der Transport der von der Entladestelle bis zur Einbringöffnung erfolgt ggf. über unbefestigtes Gelände. Dies ist bei der Wahl des Transportmittel (z.B. Radlader) und bei Sicherung und des Schutzes des Transportgutes zu berücksichtigen.

Einbringsituation
Die Geräteeinbringung erfolgt mit dem Kran auf die zur Verfügung stehende Fläche von ca. 10 m² auf dem Dach des Gebäudes im 1.OG (ca. 10 m über 0,00) und seitlich in die Technikzentrale im 2.OG (Einbringöffnung B x H ca. 3,50 x 4,00 m). Innerhalb der Technikzentrale bis zum Aufstellort beträgt der Transportweg bis zu max. ca. 50 m.

Hinweis:
Folgende Aufwendungen sind einzukalkulieren:
-  Für die Anfahrt ist zu beachten, dass die Wege nicht befestigt sind. Es sind entsprechende Abstützungen zu berücksichtigen
-  Maßnahmen zum Schutz der Außenanlagen, Gebäudefassaden
-  Kran, Hebezeuge, Hilfsgerüste, Hilfsmittel für Geräteeinbringung,
-  Transport innerhalb der Technikzentrale bis 10 m bis zum Aufstellungsort und Montage am Aufstellort
-  Schutzmaßnahmen in Form von Lastverteilplatten zum Schutz und Reduzierung der Flächenbelastung des Estrich-Fußbodens in der Technikzentrale
Menge: 1,000 St

**1.1.11.22.30 Schutz der Gerätekuben nach erfolgter Montage mit Folie und Resopal- oder Holzfaserplatten gegen mechanische Beschädigungen durch Folgegewerke wie Schweißarbeiten, Montagen etc.. Inkl. Entfernung und Entsorgung dieses Schutzes vor der Erstinbetriebnahme.**
Menge: 1,000 St
DIN 276-2018 / IBP: 433
Bauabschnitte / Kostenträger: 433

#### 1.2 Ventilatoren für Zu- und Abluft

##### 1.2.1 Ventilatoren Zuluft

###### 1.2.1.1 Kanalventilator

*Hinweis*

**1.2.1.1.10 Radialventilator Direktantrieb Zuluft Gehäuse Stahl verz Wartungs-Lasttrennschalter 3polig**
*** EP-Aufgliederung gefordert
*** Leitbeschreibung
STLB-Bau 2025-10 075
Radialventilator, einseitig saugend, mit Gehäuse, mit Direktantrieb, für Einbau in Luftleitung, für Zuluft, Leistungsaufnahme Klasse P3 DIN EN 13053, saug- und druckseitig angeschlossen,
Volumenstrom '1200' m3/h, Bezugsdichte am Eintrittsquerschnitt 1,2 kg/m3,

externe Totaldruckerhöhung bei max. Volumenstrom in Pa '250'
mit Motor, Bemessungsbetriebsspannung 230/400 V AC, Schutzart IP 44 DIN EN 60529 (VDE 0470-1), DIN EN 60034-1 (VDE 0530-1), als Permanent Magnet Motor (PM Motor)/EC-Motor, einschl. Steuergerät, Motorschutz mit Messwertgeber als Kaltleiter zur Abschaltung, Gehäuse aus verzinktem Stahl, Welle in wartungsfreien Wälzlagern, Luftleitungsanschluss druck- und saugseitig, mit elastischem Verbindungsstück, Verbindungsstück Baustoffklasse DIN 4102-1 B1 (schwerentflammbar), mit Klemmenkasten außerhalb des Gerätegehäuses, einschl. Wartungsschalter als Lasttrennschalter, 3-polig.
Menge: 2,000 St
DIN 276-2018 / IBP: 431
Bauabschnitte / Kostenträger: 431
*Unterbeschreibung 1 Anlage: L01AU_AUL-E0-1 (SO2)*
Anlage: L01AU_AUL-E0-1 (SO2)
  L02AU_AUL-E0-2 (SO2)

**1.2.1.1.20 Radialventilator Direktantrieb Abluft Gehäuse Stahl verz Wartungs-Lasttrennschalter 3polig**
*** EP-Aufgliederung gefordert
*** Leitbeschreibung
STLB-Bau 2025-10 075
Radialventilator, einseitig saugend, mit Gehäuse, mit Direktantrieb, für Einbau in Luftleitung, für Abluft, Leistungsaufnahme Klasse P3 DIN EN 13053, für Dauerbetrieb, saug- und druckseitig angeschlossen,
Volumenstrom '6000' m3/h, Bezugsdichte am Eintrittsquerschnitt 1,2 kg/m3,

externe Totaldruckerhöhung bei max. Volumenstrom in Pa '150'
mit Motor, Bemessungsbetriebsspannung 230/400 V AC, Schutzart IP 44 DIN EN 60529 (VDE 0470-1), DIN EN 60034-1 (VDE 0530-1), als Permanent Magnet Motor (PM Motor)/EC-Motor, einschl. Steuergerät, Motorschutz mit Messwertgeber als Kaltleiter zur Abschaltung, Gehäuse aus verzinktem Stahl, Welle in wartungsfreien Wälzlagern, Luftleitungsanschluss druck- und saugseitig, mit elastischem Verbindungsstück, Verbindungsstück Baustoffklasse DIN 4102-1 B1 (schwerentflammbar), mit Klemmenkasten außerhalb des Gerätegehäuses, einschl. Wartungsschalter als Lasttrennschalter, 3-polig.
Menge: 2,000 St
DIN 276-2018 / IBP: 431
Bauabschnitte / Kostenträger: 431
*Unterbeschreibung 1 Anlage: L0500_ABL-E2-DL (SO2)*
Anlage: L0500_ABL-E2-DL (SO2)
  L0600_ABL-E2-DL (SO2)

**1.2.1.1.30 Radialventilator Direktantrieb Zuluft Gehäuse Stahl verz Wartungs-Lasttrennschalter 3polig**
*** EP-Aufgliederung gefordert
*** Leitbeschreibung
STLB-Bau 2025-10 075
Radialventilator, einseitig saugend, mit Gehäuse, mit Direktantrieb, für Einbau in Luftleitung, für Zuluft, Leistungsaufnahme Klasse P3 DIN EN 13053, saug- und druckseitig angeschlossen,
Volumenstrom '10000' m3/h, Bezugsdichte am Eintrittsquerschnitt 1,2 kg/m3,

externe Totaldruckerhöhung bei max. Volumenstrom in Pa '200'
mit Motor, Bemessungsbetriebsspannung 230/400 V AC, Schutzart IP 44 DIN EN 60529 (VDE 0470-1), DIN EN 60034-1 (VDE 0530-1), als Permanent Magnet Motor (PM Motor)/EC-Motor, einschl. Steuergerät, Motorschutz mit Messwertgeber als Kaltleiter zur Abschaltung, Gehäuse aus verzinktem Stahl, Welle in wartungsfreien Wälzlagern, Luftleitungsanschluss druck- und saugseitig, mit elastischem Verbindungsstück, Verbindungsstück Baustoffklasse DIN 4102-1 B1 (schwerentflammbar), mit Klemmenkasten außerhalb des Gerätegehäuses, einschl. Wartungsschalter als Lasttrennschalter, 3-polig.
Menge: 2,000 St
DIN 276-2018 / IBP: 431
Bauabschnitte / Kostenträger: 431
*Unterbeschreibung 1 Anlage: L03AU_AUL-01 (SO2)*
Anlage: L03AU_AUL-01 (SO2)
  L04AU_AUL-02 (SO2)

*Hinweis*

##### 1.2.2 Differenzdruck- Zuluftanlage

###### 1.2.2.1 Zuluftgerät, Komponenten

*Hinweis*

**1.2.2.1.10 Leistungspaket der Treppenraum-Spüllüftungsanlage (SO1)**
*** Leitbeschreibung
Leistungspaket der Treppenraum-Spüllüftungsanlage (SO1)
mit geregelter Druckhaltung.

Anlage:  L01TS_TSA-TRH 1.1
  L01TS_TSA-TRH1.2

System zur permanenten Durchspülung mit frischer Luft von zu schützenden Bereichen im Brandfall, bei gleichzeitigem Aufbau von Differenzdruck.

Vorkonfiguriertes Leistungspaket mit aufeinander abgestimmten und werkseitig geprüften Systemkomponenten.
Aktiv geregelte Treppenraum-Spüllüftungsanlage mit Differenzdruckregulierung durch variablen Zuluftvolumenstrom.

Leistungspaket beinhaltet Schaltschrank mit Steuerung, Hochleistungs-Axialventilator (IE3 Motor) in geschirmter Ausführung mit Verlängerungsrohr, Montagekonsolen, Frequenzumrichter mit Betriebsmodus zum Einsatz in sicherheitstechnischen Anlagen und 2x Differenzdrucksensor für redundante Druckauswertung mit Plausibilitätsprüfung.

Innovative Steuerung mit Höchstmaß an funktionaler Sicherheit, umfangreicher Steuerungs- und Überwachungslogik. Integrierte Brandfallszenarien und Anlagenbetrieb durch getrennte Spül- und Differenzdruckregelfunktion mit automatischer Umschaltung.

Anlaufverzögerung für Zuluftventilator variabel einstellbar, Anlage in unter 60 Sekunden nach Auslösung in Regelfunktion. Überwachter Anlagenbetrieb in jedem Betriebsmodus. Störungserkennung mit situationsbedingter Umschaltung in Notlauf- oder Havarieprogramm.

Kaltleiterauswertung des Zuluftventilators. Mit Priorisierung der Bedien- und Eingriffsmöglichkeiten. Ausgabe von Sammelstörmeldung mittels Blinkcode und Textanzeige in Steuerungscontroller. Erkennungs- und Umschaltlogik für redundantes System (Zubehör für redundantes System erforderlich, Redundanzpaket) serienmäßig in Steuerung integriert.

Überwachtes Netzteil mit Akkupufferung. Sämtliche Parameter bei Inbetriebnahme und Einregulierung an Steuerung einstellbar (Inbetriebnahme durch autorisierten Service-Partner).
Wahlweise aktive Lüftungsfunktion (mit Ventilatorunterstützung auf geringer Drehzahl) oder passive Lüftung (nur öffnen der Druckentlastungsöffnung und saugseitiger Jalousieklappe) möglich. Manuelle und automatische Lüftung
(Komponenten in Lüftungspaket, Zubehör) möglich.

Erkennung von Drahtbruch und Kurzschluss mittels aktiver Endmodule (Im Lieferumfang enthalten). Überwacht werden angeschlossene Leitungen zu sicherheitsrelevanten Systemkomponenten im Gebäude, sowie zu extern
anzusteuernden Bauteilen. Beispielsweise von Schaltschrank zu Brandmeldeanlage, Feuerwehrschalter, Frequenzumrichter, Melderlinien (Rauchmelder und Druckknopfmelder), Spindel- und Federrücklaufantrieben
Differenzdrucksensoren, Revisionsschalter, Warneinrichtungen (Blitzleuchte und Warnhupe), Kanalrauchmelder.

Vier Schalthierarchien für Eingriff in Anlagenbetrieb mit Vorrangschaltung für Feuerwehr, abgestuft nach folgenden Prioritäten: 1) Feuerwehrschalter, 2) Kanalrauchmelder, 3) unspezifische Anlagenauslösung (ohne Informationen zum Brandgeschoss), 4) Lüftungsfunktion

Überwachung der redundanten Differenzdruckmessung mittels zweier Differenzdrucksensoren, Auswertung der Messergebnisse mittels Plausibilitätsprüfung, permanente Messerwertüberwachung und 4-facher Umschaltlogik.

Komplettes Leistungspaket bestehend aus:
1) Schaltschrank:
Abschließbarer Schaltschrank aus hochwertigem Blechgehäuse mit Nennleistung von 4,0 kW,
Spannungsversorgung 400 Volt AC, 50 Hz, in Serienqualität. Bedien- und Anzeigetableau in der
Schaltschranktüre.
Montage von Frequenzumrichter außerhalb von Schaltschrank in der Nähe des Ventilators (max. 10m).
Schaltschrank mit Platzreserve für Erweiterungsmodule und Redundanzpaket.
Die integrierte Akkupufferung (24 Volt DC) versorgt bei Netzausfall den kompletten 24-Voltteil im Schaltschrank, inkl. Steuerung. Akkukapazität 3,2 Ah, Ladung erfolgt im Parallelbereitschaftsbetrieb ohne Spannungsunterbrechung durch das Netzteil mit Ladeerhaltung und Tiefentladeschutz.

Dreiphasiges Sicherungselement mit integrierter Überwachung zur Erkennung von Phasenausfall, Inaktivierung und das Entfernen einer Sicherung. Innovative Steuerung mit Höchstmaß an funktionaler Sicherheit. Getrennte
Anschlussmöglichkeit für optische und akustische Warneinrichtungen, akustische Warneinrichtung manuell abschaltbar. Schalt- und Anschlussplan, RDA/TSA Betriebsbuch für den Betreiber, Prüf- und Wartungsplan und
Kabelzugliste sind dem Schaltschrank beigelegt.

Anschlussmöglichkeiten Schaltschrank:
1x Zuluftventilator mit max. Nennleistung von 4,0 kW
1x Frequenzumrichter
2x Differenzdrucksensor
1x Melderlinie mit max. 20 Rauchmeldern
1x Melderlinie mit max. 10 Druckknopfmeldern
1x Kontakt zu Brandmeldeanlage
1x Feuerwehrschalter
1x Kanalrauchmelder
1x Antrieb saugseitiger Jalousieklappe 24V DC
1x Antrieb an Druckentlastungsöffnung 24V DC (z.B. Lichtkuppel im Treppenraumkopf)
max. 10 optische (Blitzleuchte) / akustische (Warnhupe) Warneinrichtungen
1x Rückmeldekontakt von Revisionsschalter
1x Freilauftürschließer 24V DC
Komponenten für Lüftungsfunktion (je 1x Wochenzeitschaltuhr, Lüftungs-Schlüsselschalter, Temperaturfühler,
Wind- und Regensensor)
1x Sperrkontakt für Lüftungsfunktion
pot.-freie Meldekontakte: Betriebsbereit, Auslösung, Störung
Anzeigen: Betriebsbereit, Auslösung, Störung und Kanalrauchmelder Zuluft ausgelöst.

Bedienmöglichkeiten: Reset, Auslösung und Abschaltung der Akustik
Technische Daten Schaltschrank:
Nennleistung: 4,0 kW, Wandgehäuse mit verzinkter Montageplatte, einflüglige Ausführung, Schutzart: IP42,
Schutzklasse: 1, Eingeschäumte PU-Türdichtung, Farbe: RAL 7035 (Grau) pulverbeschichtet, zulässige
Umgebungstemperatur: 0°C bis +40°C gemäß DIN EN 12101-10, Klasse 1, Aufstellung nur in trockenen Räumen,
Kabeleinführung in Schaltschrank erfolgt von oben (Kabelverschraubungen bauseits). Querschnitt der
Anschlussklemmen für Zuleitung 5 x 6,0 mm². Erdungsmöglichkeiten an Gehäuse, Türe und Montageplatte,
Schaltschrankabmessungen (H x B x T): 800 x 800 x 211 mm, Gewicht ca. 60 kg, interne Wärmeleistung ca. 70
Watt. Hinweis: Bei Sonderausführung durch Individuallösung und Bestückung mit entsprechender Anzahl von
Erweiterungsmodulen, können Schaltschrankangaben abweichen.

Zuluftventilator:
Axial-Mitteldruckventilator mit Nachleitrad, als Zuluftventilator, speziell abgestimmt für präzise und schnelle Differenzdruckregulierung der Anlage. Ventilator in geschirmter Ausführung mit Metallklemmenkasten für FU-Betrieb, Kaltleiter in Motorwicklung. Oberflächenschutz durch Pulverbeschichtung in
RAL 7015 (Farbe: Grau), Axiales Laufrad mit aerodynamisch profilierten Schaufeln aus Aluminiumguss.
Vibrationsfreier Lauf durch dynamische Wuchtung nach Gütestufe G 6.3 VDI 2060 und DIN ISO 1940. Schaufeln
im Stillstand stufenlos verstellbar. Drehstrom _ IE3 Normmotor, Schutzart IP 55, direkt im Luftstrom angeordnet.

Technische Daten Ventilator:

Luftleistung:  20.000 m³/h bei 350 Pa
Nennleistung:  4,0 kW
Nennstrom:  7,4 A
Nennspannung:  400 Volt, 3 Phasen, 50 Hz
Schutzart:  IP55,
Nenndrehzahl:  1.445 U/min
Umgebungstemperaturen:  -20°C bis +60°C
Gesamtgewicht:  119 kg
Schallleistungspegel:  93 dB(A)
Effizienzklasse  IE3

Verlängerungsrohr:
Verlängerungsrohr aus verzinktem Stahlblech mit beidseitig angeformtem Flansch, Lochbild nach DIN 24155.
Nenndurchmesser: 710 mm, Gesamtlänge: 500 mm.

Montagekonsolen:
Montagekonsolen zur Befestigung der Ventilator-Flanschgehäuse an Decke, Wand oder Boden. Aus verzinktem Stahlblech. Bohrungen auf den Lochkreis der Ventilator-Flansche abgestimmt.

Frequenzumrichter:
Frequenzumrichter zur besonders schnellen und stufenlosen Drehzahlsteuerung des Zuluftventilators. Integrierte Drossel zur Reduzierung von Netzrückwirkungen und mit integriertem Funkentstörfilter. Separat aktivierbare Betriebsart zum Einsatz in sicherheitstechnischen Anlagen (Entrauchungs- bzw. Notfallbetrieb), ermöglicht Alarmzustände zu ignorieren für möglichst langen Anlagenbetrieb (Bis zum Verlust der Netzversorgung, Beschädigung des Ventilators oder des Frequenzumrichters). Mit Gehäuse IP55, geeignet für AP-Montage.
Motorvollschutz mit Kaltleiterauswertung und Netz- und Motorphasenausfallüberwachung im Frequenzumrichter.
Kurzschluss-, Erdschluss- und Schaltfest bei stillstehendem und bei laufendem Ventilator. Automatische Motorhochlauf- und -abtourzeitanpassung. Notbetrieb mit reduzierter Drehzahl bei Übertemperatur, Unterspannung oder Ausfall einer Netzphase. Separate Frequenzumrichter- und Motor-Betriebsstundenzähler,
Störmeldungsspeicher. Grafisches Bedienteil mit folgenden Anzeige- und Steuerungsmöglichkeiten:
Klartextanzeige in deutscher Sprache (27 Sprachen wählbar), Kurvenverlaufsdarstellung, Zugriff auf alle
Geräteparameter, Schnellinbetriebnahme-Menü, Hand-0-Auto Umschaltung und Alarmquittierung.

Technische Daten Frequenzumrichter:
max. Motornennleistung:  4,0 kW
Netzspannung:  380-480V, ±10%, 50/60Hz
Ausgangsscheinleistung bei 400V:  6,9 kVA
Motorvolllastdauerstrom:  10,0 A (max. Motorstrom(60s): 11,0 A)
Bemessungseingangsstrom:  9,0 A
max. anschließbarer Kabelquerschnitt:  4 mm²
Umgebungstemperatur:  0 bis 45°C
Abmessungen (HxBxT):  420x242x195 mm
max. Verlustwärmelast:  124 W
Ein-/Ausgänge:
2x Analogeingänge (umschaltbar 0-10V/0-20mA), skalierbar und invertierbar
4x Digitaleingänge 24V-Logik, wählbar H- oder L-aktiv
2x Digitalklemmen 24V-Logik, wahlweise als Ein- oder Ausgang nutzbar
2x potenzialfreie Wechslerkontakte, programmierbar bzgl. Funktion, Anzugs- und Abfallverzögerung
1x programmierbarer Analogausgang 0/4-20mA, skalierbar.

Differenzdrucksensor:
2x Differenzdrucksensor zur präzisen und schnellen Differenzdruckregulierung. Ausgeführt in Zweileitertechnik mit langzeitstabilem kapazitivem Sensorelement. Geeignet für die Messung kleinster Über-, Unter- und Differenzdrücke bei gasförmigen Medien. Sensorelement mit mikromechanisch gefertigtem
Differentialkondensator in Silizium-Glastechnologie. Integrierte Elektronik die eine durch Druckänderungen erzeugte Kapazitätsänderung ausgewertet. Einbaulage beliebig wählbar. Gehäuse mit Wandmontageplatte zur Befestigung auf ebenen Flächen. Besonders einfache Installation und elektrischer Anschluss durch 4 poligen M12 Rundsteckverbinder, dadurch kein Öffnen des Gehäuses erforderlich. Hochwertige Druckanschlüsse mit Schlauchverschraubungen aus eloxiertem Aluminium.

Technische Daten Differenzdrucksensor:
Nennspannung:  24 V DC (Betriebsspannung: 12 bis 36 V DC)
Ausgangssignal:  4 bis 20 mA, Zweileiter
maximaler statischer Betriebsdruck:  1 bar
Berstdruck:  1,7 bar
Messbereich:  -100 bis +100 Pa
Messgenauigkeit:  ± 1%
Werkstoff Gehäuse:  Polyamid PA 6,6
Werkstoff medienberührt: Silizium, PVC, Aluminium, Messing
Gehäuseabmessungen ohne Wandmontageplatte: 90 x 75 x 61,5 mm (B/H/T)
Gehäuseschutzart: IP65
zulässige Temperatur: -10 °C bis + 70 °C
Elektrischer Anschluss: 1 Rundsteckverbinder M12 (4polig, männlich, A-codiert) Druckanschluss: Schlauchverschraubung aus Aluminium für 6/4 mm.

Zubehör:
- Revisionsschalter, 6-polig 11 kW AC-23B, 400 V, 3-PH IP 65,
  Verriegelung in 0 und I
- Schwingungsdämpfer für Druckbelastung, 1 Satz= 4 Stück
- Winkelflanschring (2 Stück)
- Flexible Verbindung mit 2 Rohrflanschen (2 Stück)
Menge: 2,000 St
DIN 276-2018 / IBP: 431
Bauabschnitte / Kostenträger: 431
*Unterbeschreibung 1 Hersteller / Typ*
Hersteller / Typ
Spüllüftungsanlage

Hersteller: '..................................................'
  (vom Bieter einzutragen)

Typ: '..................................................'
  (vom Bieter einzutragen)

**1.2.2.1.20 Optischer Rauchmelder nach EN 54-7**
Optischer Rauchmelder nach EN 54-7
inkl. Meldersockel für die automatische Anlagenauslösung bei Rauchdetektion

Der optische Melder muss frühzeitig Entstehungsbrände mit Rauchentwicklung,
insbesondere Schwelbrände erkennen. Die Messkammer muss einen Lichtsender und Empfänger enthalten. Normalerweise erreicht der gepulste Lichtstrahl des Senders den Empfänger nicht. Gelangen Rauchpartikel in die Messkammer, so muss ein Teil des Lichts zum Empfänger reflektiert werden, so dass in Folge ein Alarm ausgelöst wird. Eine rote LED muss den Alarmfall anzeigen. Der Alarmstatus muss bis zum manuellen Rücksetzen an der Steuerungseinheit beibehalten werden. Im Normalbetrieb pulst der Lichtsender alle 8 Sekunden, um einen niedrigen Überwachungsstrom zu gewährleisten. Der Melder muss eine hohe Störfestigkeit gegenüber Luftgeschwindigkeiten, Verschmutzung und EMV-Einflüssen gewährleisten. Das Meldermodul soll nach dem Bajonettprinzip auf dem Sockel befestigt sein. Wenn der Melder verschmutzt, muss er sich stufenweise der Alarmschwelle annähern. Um Fehlalarme zu vermeiden, muss der Sensor mit Vor- oder Servicealarm ausgestattet sein (grüne LED). Dieser muss anzeigen, dass der Melder gereinigt bzw. ausgetauscht werden muss.

Farbe weiß
Maße:  H 44 x D 100 mm
Betriebsspannung  9 - 33 V DC
Stromaufnahme :  30 µA / 20 mA
Schutzart:  IP40
Menge: 2,000 St
DIN 276-2018 / IBP: 431
Bauabschnitte / Kostenträger: 431

**1.2.2.1.30 Druckknopfmelder**
Druckknopfmelder
zur manuellen Auslösung und Inbetriebnahme der Rauchschutz-Druckanlage über die Auslöse- und Auswerteeinheit. Der Verbindungsweg zwischen Steuerung und Druckknopfmelder muss auf Kabelbruch und Kurzschluss überwacht
sein. Statusanzeigen über LED´s müssen den Zustand des Druckknopfmelders anzeigen.

Grüne LED  für die Betriebsanzeige
Rote LED  für Rauchalarm
Gelbe LED  für Sammelstörung

Druckknopfmelder müssen individuell beschriftet werden können und müssen in folgenden Farben, je nach Anwendungsgebiet, verfügbar sein: DKM blau, DKM grau, DKM orange, DKM gelb.

Einsatzbereich: Steuern von maschinellen Rauchabzugsanlagen mit/ohne ERK Anzeigen: grüne LED »Betriebsanzeige«, rote LED »Rauchalarm«, gelbe LED »Sammelstörung« Betriebsspannung: 24 V AC ± 10% Taster gedrückt: »ERK AUF«, »Entrauchungsventilator EIN« Taster entriegelt: Automatik Schaltspannung: 24 V AC/DC Schaltstrom: 1 A Auslösewiderstand: 1,5 k Endwiderstand: 1 k Kontakt S1: max. 24 V Schutzart: IP 54 Anschlussklemmen: max. 1,5 mm 2 Kabeleinführung oben und unten: Anschluss über Würgenippel d=9-13mm oder bauseitige Verschraubung M20x1,5.

- Farbe orange RAL 2011
- inkl. Resettaster und LED- Anzeige der Betriebszustände
- Spannung:  20 - 30 V DC
- Maße:  125 x 125x 36 mm (B x H x T)
- Schutzart:  IP40
Menge: 16,000 St
DIN 276-2018 / IBP: 431
Bauabschnitte / Kostenträger: 431

**1.2.2.1.40 Feuerwehrschalter**
Feuerwehrschalter
inkl. LED- Anzeige und verdecktem Resetschalter
Farbe rot
Spannung:  18-30 V DC
Stromaufnahme:  2 / 20 mA
Schutzart:  IP44
Maße:  125 x 70 mm
Profil Halbzylinder FWS ZY
Menge: 1,000 St
DIN 276-2018 / IBP: 431
Bauabschnitte / Kostenträger: 431

**1.2.2.1.50 Entrauchungsklappe mit Mehrlamellen nach Produktnorm EN 12101-8,**
Entrauchungsklappe mit Mehrlamellen nach Produktnorm EN 12101-8,
geprüft nach EN 1366-10 und EN 1366-2 in quadratischer oder rechteckiger Bauform.

KLASSIFIKATION
-  EI 120/90 (v edw - h odw, i↔o) S1000 C mod HOT400/30 MA multi

BESONDERE MERKMALE
-  Entspricht der europäischen Produktnorm EN 12101-8
-  Brandschutztechnisch geprüft nach EN 1366-2 und 1366-10
-  Leckluftstrom bei geschlossenen Lamellen nach EN 1751, Klasse 3 und Ge-
  häuse-Leckluftstrom nach EN 1751, Klasse C
-  Beliebige Luftstromrichtung
-  Dauerversuch nach EN 1366-10, mit 20000 AUF/ZU-Zyklen
-  Zugänglichkeit zum Antrieb abhängig der Verwendung seitlich oder in Luft
  stromrichtung

MATERIALIEN UND OBERFLÄCHEN
-  Gehäuse, Absperrklappenblatt und Antriebskapselung aus Kalziumsilikatplatten
-  Lager aus Messing
-  Lagerachsen, Antriebshebel und Wellenlagerung aus verzinktem Stahl

TECHNISCHE DATEN
-  Nenngröße B × H: 1200 × 1230 mm
-  Gehäuselänge: 250 mm
-  Betriebstemperatur: mindestens -30 °C – 50 °C ohne Taupunktunterschreitung

ANBAUTEILE
-  Anschlussrahmen für die Bedienseite und Einbauseite.
-  Anschlussrahmen für Kalziumsilikat- und Stahlblechentrauchungsleitungen
-  Abschlussgitter als Welldrahtgitter
-  Auf-Zu-Antrieb zum Betrieb von Entrauchungsklappen bei automatischer
  Auslösung (AA) und manueller Auslösung (MA).
-  Versorgungsspannung 24 V AC/DC oder 230 V AC
-  Integrierte Endschalter zur Erfassung der Endlagen Auf und Zu
-  Übersteuerung bis zu 25 min
-  Kontrollleuchten zur Anzeige der Klappenstellung
-  Überwachung der Übertragungsfunktion

VARIANTE
R  Kapselung: Rechts
  Klappenblattausrichtung: Horizontale La-  mellen
  Beschichtung: Standardausführung
DE  Bestimmungsland: Deutschland
1200  Breite: 1200
1230  Höhe: 1230
Bedienungsseite:  (0) Seite ohne Anbauteil
Einbauseite:  (A) Welldrahtgitter (20 x 20 mm), Stahl
  verzinkt
B24  Anbauteil: Stellantrieb, 24 V AC/DC (B24)

PRODUKTDATEN
Strategie: Volumenstrom gegeben
Einbauvariante  Nachströmung (B)
Volumenstrom qv  20.000  m³/h
Strömungsgeschwindigkeit v  3,76  m/s
Freier Querschnitt Afr  1,1376  m²
Geschwindigkeit im freien Querschnitt vfr  4,88  m/s
Bewertetes Schalldämmmaß Öffnungsfläche RW  25  dB
Gesamtdruckdifferenz Δpt  17  Pa
Druckverlustkoeffizient ζ  1,97
Gewicht m  115  kg
Menge: 2,000 St
DIN 276-2018 / IBP: 431
Bauabschnitte / Kostenträger: 431

**1.2.2.1.60 Lichtkuppel mit Spindelantrieb 500 mm Hub**
Lichtkuppel mit Spindelantrieb 500 mm Hub
- 300 mm Aufsetzkranz
- L x B: 1200 x 1200 mm
- 24 V RWA- Linearantrieb
- opal, 3- schalig (1,9 W / (m²k) mit eingefärbter Kunststoffverglasung
- inkl. Durchsturtzsicherung (Fallschutz)

Lieferumfang:
- Oberlicht
- Linearantrieb
- Aufsetzkranz
- Flügelbock
- Schiebeklappenkonsole
Menge: 2,000 St
DIN 276-2018 / IBP: 431
Bauabschnitte / Kostenträger: 431

**1.2.2.1.70 Anschluss und Inbetriebnahme**
Anschluss und Inbetriebnahme
aller vorgenannten Komponenten
- Funktionsbeschreibung
- Schema
- Einweisung
- Protokoll der Inbetriebnahme
- Übergabe der Unterlagen an den Sachverständigen RLT
- Teilnahme an Sachverständigenprüfung
Menge: 2,000 St
DIN 276-2018 / IBP: 431
Bauabschnitte / Kostenträger: 431

*Hinweis*

**1.2.2.1.80 Leistungspaket der Treppenraum-Spüllüftungsanlage (SO2)**
*** Leitbeschreibung
Leistungspaket der Treppenraum-Spüllüftungsanlage (SO2)
mit geregelter Druckhaltung.

Anlage:  L01TS_TSA-TRH 2.2
  L01TS_TSA-TRH 2.3

System zur permanenten Durchspülung mit frischer Luft von zu schützenden Bereichen im Brandfall, bei gleichzeitigem Aufbau von Differenzdruck.

Vorkonfiguriertes Leistungspaket mit aufeinander abgestimmten und werkseitig geprüften Systemkomponenten.
Aktiv geregelte Treppenraum-Spüllüftungsanlage mit Differenzdruckregulierung durch variablen Zuluftvolumenstrom.

Leistungspaket beinhaltet Schaltschrank mit innovativer Steuerung, Hochleistungs-Axialventilator (IE3 Motor) in geschirmter Ausführung mit Verlängerungsrohr, Montagekonsolen, Frequenzumrichter mit Betriebsmodus zum Einsatz in sicherheitstechnischen Anlagen und 2x Differenzdrucksensor für redundante Druckauswertung mit Plausibilitätsprüfung.

Innovative Steuerung mit Höchstmaß an funktionaler Sicherheit, umfangreicher Steuerungs- und Überwachungslogik. Integrierte Brandfallszenarien und Anlagenbetrieb durch getrennte Spül- und Differenzdruckregelfunktion mit automatischer Umschaltung.

Anlaufverzögerung für Zuluftventilator variabel einstellbar, Anlage in unter 60 Sekunden nach Auslösung in Regelfunktion. Überwachter Anlagenbetrieb in jedem Betriebsmodus. Störungserkennung mit situationsbedingter Umschaltung in Notlauf- oder Havarieprogramm.

Kaltleiterauswertung des Zuluftventilators. Mit Priorisierung der Bedien- und Eingriffsmöglichkeiten. Ausgabe von Sammelstörmeldung mittels Blinkcode und Textanzeige in Steuerungscontroller. Erkennungs- und Umschaltlogik für redundantes System (Zubehör für redundantes System erforderlich, Redundanzpaket) serienmäßig in Steuerung integriert.

Überwachtes Netzteil mit Akkupufferung. Sämtliche Parameter bei Inbetriebnahme und Einregulierung an Steuerung einstellbar (Inbetriebnahme durch autorisierten Service-Partner).
Wahlweise aktive Lüftungsfunktion (mit Ventilatorunterstützung auf geringer Drehzahl) oder passive Lüftung (nur öffnen der Druckentlastungsöffnung und saugseitiger Jalousieklappe) möglich. Manuelle und automatische Lüftung
(Komponenten in Lüftungspaket, Zubehör) möglich.

Erkennung von Drahtbruch und Kurzschluss mittels aktiver Endmodule (Im Lieferumfang enthalten). Überwacht werden angeschlossene Leitungen zu sicherheitsrelevanten Systemkomponenten im Gebäude, sowie zu extern
anzusteuernden Bauteilen. Beispielsweise von Schaltschrank zu Brandmeldeanlage, Feuerwehrschalter, Frequenzumrichter, Melderlinien (Rauchmelder und Druckknopfmelder), Spindel- und Federrücklaufantrieben
Differenzdrucksensoren, Revisionsschalter, Warneinrichtungen (Blitzleuchte und Warnhupe), Kanalrauchmelder.

Vier Schalthierarchien für Eingriff in Anlagenbetrieb mit Vorrangschaltung für Feuerwehr, abgestuft nach folgenden Prioritäten: 1) Feuerwehrschalter, 2) Kanalrauchmelder, 3) unspezifische Anlagenauslösung (ohne Informationen zum Brandgeschoss), 4) Lüftungsfunktion

Überwachung der redundanten Differenzdruckmessung mittels zweier Differenzdrucksensoren, Auswertung der Messergebnisse mittels Plausibilitätsprüfung, permanente Messerwertüberwachung und 4-facher Umschaltlogik.

Komplettes Leistungspaket bestehend aus:
1) Schaltschrank:
Abschließbarer Schaltschrank aus hochwertigem Blechgehäuse mit Nennleistung von 4,0 kW,
Spannungsversorgung 400 Volt AC, 50 Hz, in Serienqualität. Bedien- und Anzeigetableau in der
Schaltschranktüre.
Montage von Frequenzumrichter außerhalb von Schaltschrank in der Nähe des Ventilators (max. 10m).
Schaltschrank mit Platzreserve für Erweiterungsmodule und Redundanzpaket.
Die integrierte Akkupufferung (24 Volt DC) versorgt bei Netzausfall den kompletten 24-Voltteil im Schaltschrank, inkl. Steuerung. Akkukapazität 3,2 Ah, Ladung erfolgt im Parallelbereitschaftsbetrieb ohne Spannungsunterbrechung durch das Netzteil mit Ladeerhaltung und Tiefentladeschutz.

Dreiphasiges Sicherungselement mit integrierter Überwachung zur Erkennung von Phasenausfall, Inaktivierung und das Entfernen einer Sicherung. Innovative Steuerung mit Höchstmaß an funktionaler Sicherheit. Getrennte
Anschlussmöglichkeit für optische und akustische Warneinrichtungen, akustische Warneinrichtung manuell abschaltbar. Schalt- und Anschlussplan, RDA/TSA Betriebsbuch für den Betreiber, Prüf- und Wartungsplan und
Kabelzugliste sind dem Schaltschrank beigelegt.

Anschlussmöglichkeiten Schaltschrank:
1x Zuluftventilator mit max. Nennleistung von 4,0 kW
1x Frequenzumrichter
2x Differenzdrucksensor
1x Melderlinie mit max. 20 Rauchmeldern
1x Melderlinie mit max. 10 Druckknopfmeldern
1x Kontakt zu Brandmeldeanlage
1x Feuerwehrschalter
1x Kanalrauchmelder
1x Antrieb saugseitiger Jalousieklappe 24V DC
1x Antrieb an Druckentlastungsöffnung 24V DC (z.B. Lichtkuppel im Treppenraumkopf)
max. 10 optische (Blitzleuchte) / akustische (Warnhupe) Warneinrichtungen
1x Rückmeldekontakt von Revisionsschalter
1x Freilauftürschließer 24V DC
Komponenten für Lüftungsfunktion (je 1x Wochenzeitschaltuhr, Lüftungs-Schlüsselschalter, Temperaturfühler,
Wind- und Regensensor)
1x Sperrkontakt für Lüftungsfunktion
pot.-freie Meldekontakte: Betriebsbereit, Auslösung, Störung
Anzeigen: Betriebsbereit, Auslösung, Störung und Kanalrauchmelder Zuluft ausgelöst.

Bedienmöglichkeiten: Reset, Auslösung und Abschaltung der Akustik
Technische Daten Schaltschrank:
Nennleistung: 4,0 kW, Wandgehäuse mit verzinkter Montageplatte, einflüglige Ausführung, Schutzart: IP42,
Schutzklasse: 1, Eingeschäumte PU-Türdichtung, Farbe: RAL 7035 (Grau) pulverbeschichtet, zulässige
Umgebungstemperatur: 0°C bis +40°C gemäß DIN EN 12101-10, Klasse 1, Aufstellung nur in trockenen Räumen,
Kabeleinführung in Schaltschrank erfolgt von oben (Kabelverschraubungen bauseits). Querschnitt der
Anschlussklemmen für Zuleitung 5 x 6,0 mm². Erdungsmöglichkeiten an Gehäuse, Türe und Montageplatte,
Schaltschrankabmessungen (H x B x T): 800 x 800 x 211 mm, Gewicht ca. 60 kg, interne Wärmeleistung ca. 70
Watt. Hinweis: Bei Sonderausführung durch Individuallösung und Bestückung mit entsprechender Anzahl von
Erweiterungsmodulen, können Schaltschrankangaben abweichen.

Zuluftventilator:
Axial-Mitteldruckventilator mit Nachleitrad, als Zuluftventilator, speziell abgestimmt für präzise und schnelle Differenzdruckregulierung der Anlage. Ventilator in geschirmter Ausführung mit Metallklemmenkasten für FU-Betrieb, Kaltleiter in Motorwicklung. Oberflächenschutz durch Pulverbeschichtung in
RAL 7015 (Farbe: Grau), Axiales Laufrad mit aerodynamisch profilierten Schaufeln aus Aluminiumguss.
Vibrationsfreier Lauf durch dynamische Wuchtung nach Gütestufe G 6.3 VDI 2060 und DIN ISO 1940. Schaufeln
im Stillstand stufenlos verstellbar. Drehstrom _ IE3 Normmotor, Schutzart IP 55, direkt im Luftstrom angeordnet.

Technische Daten Ventilator:

Luftleistung:  20.000 m³/h bei 350 Pa
Nennleistung:  4,0 kW
Nennstrom:  7,4 A
Nennspannung:  400 Volt, 3 Phasen, 50 Hz
Schutzart:  IP55,
Nenndrehzahl:  1.455 U/min
Umgebungstemperaturen:  -20°C bis +60°C
Gesamtgewicht:  119 kg
Schallleistungspegel:  93 dB(A)
Effizienzklasse  IE3

Verlängerungsrohr:
Verlängerungsrohr aus verzinktem Stahlblech mit beidseitig angeformtem Flansch, Lochbild nach DIN 24155.
Nenndurchmesser: 710 mm, Gesamtlänge: 500 mm.

Montagekonsolen:
Montagekonsolen zur Befestigung der Ventilator-Flanschgehäuse an Decke, Wand oder Boden. Aus verzinktem Stahlblech. Bohrungen auf den Lochkreis der Ventilator-Flansche abgestimmt.

Frequenzumrichter:
Frequenzumrichter zur besonders schnellen und stufenlosen Drehzahlsteuerung des Zuluftventilators. Integrierte Drossel zur Reduzierung von Netzrückwirkungen und mit integriertem Funkentstörfilter. Separat aktivierbare Betriebsart zum Einsatz in sicherheitstechnischen Anlagen (Entrauchungs- bzw. Notfallbetrieb), ermöglicht Alarmzustände zu ignorieren für möglichst langen Anlagenbetrieb (Bis zum Verlust der Netzversorgung, Beschädigung des Ventilators oder des Frequenzumrichters). Mit Gehäuse IP55, geeignet für AP-Montage.
Motorvollschutz mit Kaltleiterauswertung und Netz- und Motorphasenausfallüberwachung im Frequenzumrichter.
Kurzschluss-, Erdschluss- und Schaltfest bei stillstehendem und bei laufendem Ventilator. Automatische Motorhochlauf- und -abtourzeitanpassung. Notbetrieb mit reduzierter Drehzahl bei Übertemperatur, Unterspannung oder Ausfall einer Netzphase. Separate Frequenzumrichter- und Motor-Betriebsstundenzähler,
Störmeldungsspeicher. Grafisches Bedienteil mit folgenden Anzeige- und Steuerungsmöglichkeiten:
Klartextanzeige in deutscher Sprache (27 Sprachen wählbar), Kurvenverlaufsdarstellung, Zugriff auf alle
Geräteparameter, Schnellinbetriebnahme-Menü, Hand-0-Auto Umschaltung und Alarmquittierung.

Technische Daten Frequenzumrichter:
max. Motornennleistung:  4,0 kW
Netzspannung:  380-480V, ±10%, 50/60Hz
Ausgangsscheinleistung bei 400V:  6,9 kVA
Motorvolllastdauerstrom:  10,0 A (max. Motorstrom(60s): 11,0 A)
Bemessungseingangsstrom:  9,0 A
max. anschließbarer Kabelquerschnitt:  4 mm²
Umgebungstemperatur:  0 bis 45°C
Abmessungen (HxBxT):  420x242x195 mm
max. Verlustwärmelast:  124 W
Ein-/Ausgänge:
2x Analogeingänge (umschaltbar 0-10V/0-20mA), skalierbar und invertierbar
4x Digitaleingänge 24V-Logik, wählbar H- oder L-aktiv
2x Digitalklemmen 24V-Logik, wahlweise als Ein- oder Ausgang nutzbar
2x potenzialfreie Wechslerkontakte, programmierbar bzgl. Funktion, Anzugs- und Abfallverzögerung
1x programmierbarer Analogausgang 0/4-20mA, skalierbar.

Differenzdrucksensor:
2x Differenzdrucksensor zur präzisen und schnellen Differenzdruckregulierung. Ausgeführt in Zweileitertechnik mit langzeitstabilem kapazitivem Sensorelement. Geeignet für die Messung kleinster Über-, Unter- und Differenzdrücke bei gasförmigen Medien. Sensorelement mit mikromechanisch gefertigtem
Differentialkondensator in Silizium-Glastechnologie. Integrierte Elektronik die eine durch Druckänderungen erzeugte Kapazitätsänderung ausgewertet. Einbaulage beliebig wählbar. Gehäuse mit Wandmontageplatte zur Befestigung auf ebenen Flächen. Besonders einfache Installation und elektrischer Anschluss durch 4 poligen M12 Rundsteckverbinder, dadurch kein Öffnen des Gehäuses erforderlich. Hochwertige Druckanschlüsse mit Schlauchverschraubungen aus eloxiertem Aluminium.

Technische Daten Differenzdrucksensor:
Nennspannung:  24 V DC (Betriebsspannung: 12 bis 36 V DC)
Ausgangssignal:  4 bis 20 mA, Zweileiter
maximaler statischer Betriebsdruck:  1 bar
Berstdruck:  1,7 bar
Messbereich:  -100 bis +100 Pa
Messgenauigkeit:  ± 1%
Werkstoff Gehäuse:  Polyamid PA 6,6
Werkstoff medienberührt: Silizium, PVC, Aluminium, Messing
Gehäuseabmessungen ohne Wandmontageplatte: 90 x 75 x 61,5 mm (B/H/T)
Gehäuseschutzart: IP65
zulässige Temperatur: -10 °C bis + 70 °C
Elektrischer Anschluss: 1 Rundsteckverbinder M12 (4polig, männlich, A-codiert) Druckanschluss: Schlauchverschraubung aus Aluminium für 6/4 mm.

Zubehör:
- Revisionsschalter, 6-polig 11 kW AC-23B, 400 V, 3-PH IP 65,
  Verriegelung in 0 und I
- Schwingungsdämpfer für Druckbelastung, 1 Satz= 4 Stück
- Winkelflanschring (2 Stück)
- Flexible Verbindung mit 2 Rohrflanschen (2 Stück)
Menge: 2,000 St
DIN 276-2018 / IBP: 431
Bauabschnitte / Kostenträger: 431
*Unterbeschreibung 1 Hersteller / Typ*
Hersteller / Typ
Spüllüftungsanlage

Hersteller: '..................................................'
  (vom Bieter einzutragen)

Typ: '..................................................'
  (vom Bieter einzutragen)

**1.2.2.1.90 Optischer Rauchmelder nach EN 54-7**
Optischer Rauchmelder nach EN 54-7
inkl. Meldersockel für die automatische Anlagenauslösung bei Rauchdetektion

Der optische Melder muss frühzeitig Entstehungsbrände mit Rauchentwicklung,
insbesondere Schwelbrände erkennen. Die Messkammer muss einen Lichtsender und Empfänger enthalten. Normalerweise erreicht der gepulste Lichtstrahl des Senders den Empfänger nicht. Gelangen Rauchpartikel in die Messkammer, so muss ein Teil des Lichts zum Empfänger reflektiert werden, so dass in Folge ein Alarm ausgelöst wird. Eine rote LED muss den Alarmfall anzeigen. Der Alarmstatus muss bis zum manuellen Rücksetzen an der Steuerungseinheit beibehalten werden. Im Normalbetrieb pulst der Lichtsender alle 8 Sekunden, um einen niedrigen Überwachungsstrom zu gewährleisten. Der Melder muss eine hohe Störfestigkeit gegenüber Luftgeschwindigkeiten, Verschmutzung und EMV-Einflüssen gewährleisten. Das Meldermodul soll nach dem Bajonettprinzip auf dem Sockel befestigt sein. Wenn der Melder verschmutzt, muss er sich stufenweise der Alarmschwelle annähern. Um Fehlalarme zu vermeiden, muss der Sensor mit Vor- oder Servicealarm ausgestattet sein (grüne LED). Dieser muss anzeigen, dass der Melder gereinigt bzw. ausgetauscht werden muss.

Farbe weiß
Maße:  H 44 x D 100 mm
Betriebsspannung  9 - 33 V DC
Stromaufnahme :  30 µA / 20 mA
Schutzart:  IP40
Menge: 2,000 St
DIN 276-2018 / IBP: 431
Bauabschnitte / Kostenträger: 431

**1.2.2.1.100 Druckknopfmelder**
Druckknopfmelder
zur manuellen Auslösung und Inbetriebnahme der Rauchschutz-Druckanlage über die Auslöse- und Auswerteeinheit. Der Verbindungsweg zwischen Steuerung und Druckknopfmelder muss auf Kabelbruch und Kurzschluss überwacht
sein. Statusanzeigen über LED´s müssen den Zustand des Druckknopfmelders anzeigen.

Grüne LED  für die Betriebsanzeige
Rote LED  für Rauchalarm
Gelbe LED  für Sammelstörung

Druckknopfmelder müssen individuell beschriftet werden können und müssen in folgenden Farben, je nach Anwendungsgebiet, verfügbar sein: DKM blau, DKM grau, DKM orange, DKM gelb.

Einsatzbereich: Steuern von maschinellen Rauchabzugsanlagen mit/ohne ERK Anzeigen: grüne LED »Betriebsanzeige«, rote LED »Rauchalarm«, gelbe LED »Sammelstörung« Betriebsspannung: 24 V AC ± 10% Taster gedrückt: »ERK AUF«, »Entrauchungsventilator EIN« Taster entriegelt: Automatik Schaltspannung: 24 V AC/DC Schaltstrom: 1 A Auslösewiderstand: 1,5 k Endwiderstand: 1 k Kontakt S1: max. 24 V Schutzart: IP 54 Anschlussklemmen: max. 1,5 mm 2 Kabeleinführung oben und unten: Anschluss über Würgenippel d=9-13mm oder bauseitige Verschraubung M20x1,5.

- Farbe orange RAL 2011
- inkl. Resettaster und LED- Anzeige der Betriebszustände
- Spannung:  20 - 30 V DC
- Maße:  125 x 125x 36 mm (B x H x T)
- Schutzart:  IP40
Menge: 16,000 St
DIN 276-2018 / IBP: 431
Bauabschnitte / Kostenträger: 431

**1.2.2.1.110 Feuerwehrschalter**
Feuerwehrschalter
inkl. LED- Anzeige und verdecktem Resetschalter
Farbe rot
Spannung:  18-30 V DC
Stromaufnahme:  2 / 20 mA
Schutzart:  IP44
Maße:  125 x 70 mm
Profil Halbzylinder FWS ZY
Menge: 1,000 St
DIN 276-2018 / IBP: 431
Bauabschnitte / Kostenträger: 431

**1.2.2.1.120 Entrauchungsklappe mit Mehrlamellen nach Produktnorm EN 12101-8,**
Entrauchungsklappe mit Mehrlamellen nach Produktnorm EN 12101-8,
geprüft nach EN 1366-10 und EN 1366-2 in quadratischer oder rechteckiger Bauform.

KLASSIFIKATION
-  EI 120/90 (v edw - h odw, i↔o) S1000 C mod HOT400/30 MA multi

BESONDERE MERKMALE
-  Entspricht der europäischen Produktnorm EN 12101-8
-  Brandschutztechnisch geprüft nach EN 1366-2 und 1366-10
-  Leckluftstrom bei geschlossenen Lamellen nach EN 1751, Klasse 3 und Ge-
  häuse-Leckluftstrom nach EN 1751, Klasse C
-  Beliebige Luftstromrichtung
-  Dauerversuch nach EN 1366-10, mit 20000 AUF/ZU-Zyklen
-  Zugänglichkeit zum Antrieb abhängig der Verwendung seitlich oder in Luft
  stromrichtung

MATERIALIEN UND OBERFLÄCHEN
-  Gehäuse, Absperrklappenblatt und Antriebskapselung aus Kalziumsilikatplatten
-  Lager aus Messing
-  Lagerachsen, Antriebshebel und Wellenlagerung aus verzinktem Stahl

TECHNISCHE DATEN
-  Nenngröße B × H: 1200 × 1230 mm
-  Gehäuselänge: 250 mm
-  Betriebstemperatur: mindestens -30 °C – 50 °C ohne Taupunktunterschreitung

ANBAUTEILE
-  Anschlussrahmen für die Bedienseite und Einbauseite.
-  Anschlussrahmen für Kalziumsilikat- und Stahlblechentrauchungsleitungen
-  Abschlussgitter als Welldrahtgitter
-  Auf-Zu-Antrieb zum Betrieb von Entrauchungsklappen bei automatischer
  Auslösung (AA) und manueller Auslösung (MA).
-  Versorgungsspannung 24 V AC/DC oder 230 V AC
-  Integrierte Endschalter zur Erfassung der Endlagen Auf und Zu
-  Übersteuerung bis zu 25 min
-  Kontrollleuchten zur Anzeige der Klappenstellung
-  Überwachung der Übertragungsfunktion

VARIANTE
R  Kapselung: Rechts
  Klappenblattausrichtung: Horizontale La-  mellen
  Beschichtung: Standardausführung
DE  Bestimmungsland: Deutschland
1200  Breite: 1200
1230  Höhe: 1230
Bedienungsseite:  (0) Seite ohne Anbauteil
Einbauseite:  (A) Welldrahtgitter (20 x 20 mm), Stahl
  verzinkt
B24  Anbauteil: Stellantrieb, 24 V AC/DC (B24)

PRODUKTDATEN
Strategie: Volumenstrom gegeben
Einbauvariante  Nachströmung (B)
Volumenstrom qv  20.000  m³/h
Strömungsgeschwindigkeit v  3,76  m/s
Freier Querschnitt Afr  1,1376  m²
Geschwindigkeit im freien Querschnitt vfr  4,88  m/s
Bewertetes Schalldämmmaß Öffnungsfläche RW  25  dB
Gesamtdruckdifferenz Δpt  17  Pa
Druckverlustkoeffizient ζ  1,97
Gewicht m  115  kg
Menge: 2,000 St
DIN 276-2018 / IBP: 431
Bauabschnitte / Kostenträger: 431

**1.2.2.1.130 Lichtkuppel mit Spindelantrieb 500 mm Hub**
Lichtkuppel mit Spindelantrieb 500 mm Hub
- 300 mm Aufsetzkranz
- L x B: 1200 x 1200 mm
- 24 V RWA- Linearantrieb
- opal, 3- schalig (1,9 W / (m²k) mit eingefärbter Kunststoffverglasung
- inkl. Durchsturtzsicherung (Fallschutz)

Lieferumfang:
- Oberlicht
- Linearantrieb
- Aufsetzkranz
- Flügelbock
- Schiebeklappenkonsole
Menge: 2,000 St
DIN 276-2018 / IBP: 431
Bauabschnitte / Kostenträger: 431

**1.2.2.1.140 Anschluss und Inbetriebnahme**
Anschluss und Inbetriebnahme
aller vorgenannten Komponenten
- Funktionsbeschreibung
- Schema
- Einweisung
- Protokoll der Inbetriebnahme
- Übergabe der Unterlagen an den Sachverständigen RLT
- Teilnahme an Sachverständigenprüfung
Menge: 2,000 St
DIN 276-2018 / IBP: 431
Bauabschnitte / Kostenträger: 431

*Hinweis*

**1.2.2.1.150 Leistungspaket der Treppenraum-Spüllüftungsanlage (SO3)**
*** Leitbeschreibung
Leistungspaket der Treppenraum-Spüllüftungsanlage (SO3)
mit geregelter Druckhaltung.

Anlage:  L01TS_TSA-TRH 3.1
  L01TS_TSA-TRH 3.2

System zur permanenten Durchspülung mit frischer Luft von zu schützenden Bereichen im Brandfall, bei gleichzeitigem Aufbau von Differenzdruck.

Vorkonfiguriertes Leistungspaket mit aufeinander abgestimmten und werkseitig geprüften Systemkomponenten.
Aktiv geregelte Treppenraum-Spüllüftungsanlage mit Differenzdruckregulierung durch variablen Zuluftvolumenstrom.

Leistungspaket beinhaltet Schaltschrank mit innovativer Steuerung, Hochleistungs-Axialventilator (IE3 Motor) in geschirmter Ausführung mit Verlängerungsrohr, Montagekonsolen, Frequenzumrichter mit Betriebsmodus zum Einsatz in sicherheitstechnischen Anlagen und 2x Differenzdrucksensor für redundante Druckauswertung mit Plausibilitätsprüfung.

Innovative Steuerung mit Höchstmaß an funktionaler Sicherheit, umfangreicher Steuerungs- und Überwachungslogik. Integrierte Brandfallszenarien und Anlagenbetrieb durch getrennte Spül- und Differenzdruckregelfunktion mit automatischer Umschaltung.

Anlaufverzögerung für Zuluftventilator variabel einstellbar, Anlage in unter 60 Sekunden nach Auslösung in Regelfunktion. Überwachter Anlagenbetrieb in jedem Betriebsmodus. Störungserkennung mit situationsbedingter Umschaltung in Notlauf- oder Havarieprogramm.

Kaltleiterauswertung des Zuluftventilators. Mit Priorisierung der Bedien- und Eingriffsmöglichkeiten. Ausgabe von Sammelstörmeldung mittels Blinkcode und Textanzeige in Steuerungscontroller. Erkennungs- und Umschaltlogik für redundantes System (Zubehör für redundantes System erforderlich, Redundanzpaket) serienmäßig in Steuerung integriert.

Überwachtes Netzteil mit Akkupufferung. Sämtliche Parameter bei Inbetriebnahme und Einregulierung an Steuerung einstellbar (Inbetriebnahme durch autorisierten Service-Partner).
Wahlweise aktive Lüftungsfunktion (mit Ventilatorunterstützung auf geringer Drehzahl) oder passive Lüftung (nur öffnen der Druckentlastungsöffnung und saugseitiger Jalousieklappe) möglich. Manuelle und automatische Lüftung
(Komponenten in Lüftungspaket, Zubehör) möglich.

Erkennung von Drahtbruch und Kurzschluss mittels aktiver Endmodule (Im Lieferumfang enthalten). Überwacht werden angeschlossene Leitungen zu sicherheitsrelevanten Systemkomponenten im Gebäude, sowie zu extern
anzusteuernden Bauteilen. Beispielsweise von Schaltschrank zu Brandmeldeanlage, Feuerwehrschalter, Frequenzumrichter, Melderlinien (Rauchmelder und Druckknopfmelder), Spindel- und Federrücklaufantrieben
Differenzdrucksensoren, Revisionsschalter, Warneinrichtungen (Blitzleuchte und Warnhupe), Kanalrauchmelder.

Vier Schalthierarchien für Eingriff in Anlagenbetrieb mit Vorrangschaltung für Feuerwehr, abgestuft nach folgenden Prioritäten: 1) Feuerwehrschalter, 2) Kanalrauchmelder, 3) unspezifische Anlagenauslösung (ohne Informationen zum Brandgeschoss), 4) Lüftungsfunktion

Überwachung der redundanten Differenzdruckmessung mittels zweier Differenzdrucksensoren, Auswertung der Messergebnisse mittels Plausibilitätsprüfung, permanente Messerwertüberwachung und 4-facher Umschaltlogik.

Komplettes Leistungspaket bestehend aus:
1) Schaltschrank:
Abschließbarer Schaltschrank aus hochwertigem Blechgehäuse mit Nennleistung von 4,0 kW,
Spannungsversorgung 400 Volt AC, 50 Hz, in Serienqualität. Bedien- und Anzeigetableau in der
Schaltschranktüre.
Montage von Frequenzumrichter außerhalb von Schaltschrank in der Nähe des Ventilators (max. 10m).
Schaltschrank mit Platzreserve für Erweiterungsmodule und Redundanzpaket.
Die integrierte Akkupufferung (24 Volt DC) versorgt bei Netzausfall den kompletten 24-Voltteil im Schaltschrank, inkl. Steuerung. Akkukapazität 3,2 Ah, Ladung erfolgt im Parallelbereitschaftsbetrieb ohne Spannungsunterbrechung durch das Netzteil mit Ladeerhaltung und Tiefentladeschutz.

Dreiphasiges Sicherungselement mit integrierter Überwachung zur Erkennung von Phasenausfall, Inaktivierung und das Entfernen einer Sicherung. Innovative Steuerung mit Höchstmaß an funktionaler Sicherheit. Getrennte
Anschlussmöglichkeit für optische und akustische Warneinrichtungen, akustische Warneinrichtung manuell abschaltbar. Schalt- und Anschlussplan, RDA/TSA Betriebsbuch für den Betreiber, Prüf- und Wartungsplan und
Kabelzugliste sind dem Schaltschrank beigelegt.

Anschlussmöglichkeiten Schaltschrank:
1x Zuluftventilator mit max. Nennleistung von 4,0 kW
1x Frequenzumrichter
2x Differenzdrucksensor
1x Melderlinie mit max. 20 Rauchmeldern
1x Melderlinie mit max. 10 Druckknopfmeldern
1x Kontakt zu Brandmeldeanlage
1x Feuerwehrschalter
1x Kanalrauchmelder
1x Antrieb saugseitiger Jalousieklappe 24V DC
1x Antrieb an Druckentlastungsöffnung 24V DC (z.B. Lichtkuppel im Treppenraumkopf)
max. 10 optische (Blitzleuchte) / akustische (Warnhupe) Warneinrichtungen
1x Rückmeldekontakt von Revisionsschalter
1x Freilauftürschließer 24V DC
Komponenten für Lüftungsfunktion (je 1x Wochenzeitschaltuhr, Lüftungs-Schlüsselschalter, Temperaturfühler,
Wind- und Regensensor)
1x Sperrkontakt für Lüftungsfunktion
pot.-freie Meldekontakte: Betriebsbereit, Auslösung, Störung
Anzeigen: Betriebsbereit, Auslösung, Störung und Kanalrauchmelder Zuluft ausgelöst.

Bedienmöglichkeiten: Reset, Auslösung und Abschaltung der Akustik
Technische Daten Schaltschrank:
Nennleistung: 4,0 kW, Wandgehäuse mit verzinkter Montageplatte, einflüglige Ausführung, Schutzart: IP42,
Schutzklasse: 1, Eingeschäumte PU-Türdichtung, Farbe: RAL 7035 (Grau) pulverbeschichtet, zulässige
Umgebungstemperatur: 0°C bis +40°C gemäß DIN EN 12101-10, Klasse 1, Aufstellung nur in trockenen Räumen,
Kabeleinführung in Schaltschrank erfolgt von oben (Kabelverschraubungen bauseits). Querschnitt der
Anschlussklemmen für Zuleitung 5 x 6,0 mm². Erdungsmöglichkeiten an Gehäuse, Türe und Montageplatte,
Schaltschrankabmessungen (H x B x T): 800 x 800 x 211 mm, Gewicht ca. 60 kg, interne Wärmeleistung ca. 70
Watt. Hinweis: Bei Sonderausführung durch Individuallösung und Bestückung mit entsprechender Anzahl von
Erweiterungsmodulen, können Schaltschrankangaben abweichen.

Zuluftventilator:
Axial-Mitteldruckventilator mit Nachleitrad, als Zuluftventilator, speziell abgestimmt für präzise und schnelle Differenzdruckregulierung der Anlage. Ventilator in geschirmter Ausführung mit Metallklemmenkasten für FU-Betrieb, Kaltleiter in Motorwicklung. Oberflächenschutz durch Pulverbeschichtung in
RAL 7015 (Farbe: Grau), Axiales Laufrad mit aerodynamisch profilierten Schaufeln aus Aluminiumguss.
Vibrationsfreier Lauf durch dynamische Wuchtung nach Gütestufe G 6.3 VDI 2060 und DIN ISO 1940. Schaufeln
im Stillstand stufenlos verstellbar. Drehstrom _ IE3 Normmotor, Schutzart IP 55, direkt im Luftstrom angeordnet.

Technische Daten Ventilator:

Luftleistung:  20.000 m³/h bei 350 Pa
Nennleistung:  4,0 kW
Nennstrom:  7,4 A
Nennspannung:  400 Volt, 3 Phasen, 50 Hz
Schutzart:  IP55,
Nenndrehzahl:  1.455 U/min
Umgebungstemperaturen:  -20°C bis +60°C
Gesamtgewicht:  119 kg
Schallleistungspegel:  93 dB(A)
Effizienzklasse  IE3

Verlängerungsrohr:
Verlängerungsrohr aus verzinktem Stahlblech mit beidseitig angeformtem Flansch, Lochbild nach DIN 24155.
Nenndurchmesser: 710 mm, Gesamtlänge: 500 mm.

Montagekonsolen:
Montagekonsolen zur Befestigung der Ventilator-Flanschgehäuse an Decke, Wand oder Boden. Aus verzinktem Stahlblech. Bohrungen auf den Lochkreis der Ventilator-Flansche abgestimmt.

Frequenzumrichter:
Frequenzumrichter zur besonders schnellen und stufenlosen Drehzahlsteuerung des Zuluftventilators. Integrierte Drossel zur Reduzierung von Netzrückwirkungen und mit integriertem Funkentstörfilter. Separat aktivierbare Betriebsart zum Einsatz in sicherheitstechnischen Anlagen (Entrauchungs- bzw. Notfallbetrieb), ermöglicht Alarmzustände zu ignorieren für möglichst langen Anlagenbetrieb (Bis zum Verlust der Netzversorgung, Beschädigung des Ventilators oder des Frequenzumrichters). Mit Gehäuse IP55, geeignet für AP-Montage.
Motorvollschutz mit Kaltleiterauswertung und Netz- und Motorphasenausfallüberwachung im Frequenzumrichter.
Kurzschluss-, Erdschluss- und Schaltfest bei stillstehendem und bei laufendem Ventilator. Automatische Motorhochlauf- und -abtourzeitanpassung. Notbetrieb mit reduzierter Drehzahl bei Übertemperatur, Unterspannung oder Ausfall einer Netzphase. Separate Frequenzumrichter- und Motor-Betriebsstundenzähler,
Störmeldungsspeicher. Grafisches Bedienteil mit folgenden Anzeige- und Steuerungsmöglichkeiten:
Klartextanzeige in deutscher Sprache (27 Sprachen wählbar), Kurvenverlaufsdarstellung, Zugriff auf alle
Geräteparameter, Schnellinbetriebnahme-Menü, Hand-0-Auto Umschaltung und Alarmquittierung.

Technische Daten Frequenzumrichter:
max. Motornennleistung:  4,0 kW
Netzspannung:  380-480V, ±10%, 50/60Hz
Ausgangsscheinleistung bei 400V:  6,9 kVA
Motorvolllastdauerstrom:  10,0 A (max. Motorstrom(60s): 11,0 A)
Bemessungseingangsstrom:  9,0 A
max. anschließbarer Kabelquerschnitt:  4 mm²
Umgebungstemperatur:  0 bis 45°C
Abmessungen (HxBxT):  420x242x195 mm
max. Verlustwärmelast:  124 W
Ein-/Ausgänge:
2x Analogeingänge (umschaltbar 0-10V/0-20mA), skalierbar und invertierbar
4x Digitaleingänge 24V-Logik, wählbar H- oder L-aktiv
2x Digitalklemmen 24V-Logik, wahlweise als Ein- oder Ausgang nutzbar
2x potenzialfreie Wechslerkontakte, programmierbar bzgl. Funktion, Anzugs- und Abfallverzögerung
1x programmierbarer Analogausgang 0/4-20mA, skalierbar.

Differenzdrucksensor:
2x Differenzdrucksensor zur präzisen und schnellen Differenzdruckregulierung. Ausgeführt in Zweileitertechnik mit langzeitstabilem kapazitivem Sensorelement. Geeignet für die Messung kleinster Über-, Unter- und Differenzdrücke bei gasförmigen Medien. Sensorelement mit mikromechanisch gefertigtem
Differentialkondensator in Silizium-Glastechnologie. Integrierte Elektronik die eine durch Druckänderungen erzeugte Kapazitätsänderung ausgewertet. Einbaulage beliebig wählbar. Gehäuse mit Wandmontageplatte zur Befestigung auf ebenen Flächen. Besonders einfache Installation und elektrischer Anschluss durch 4 poligen M12 Rundsteckverbinder, dadurch kein Öffnen des Gehäuses erforderlich. Hochwertige Druckanschlüsse mit Schlauchverschraubungen aus eloxiertem Aluminium.

Technische Daten Differenzdrucksensor:
Nennspannung:  24 V DC (Betriebsspannung: 12 bis 36 V DC)
Ausgangssignal:  4 bis 20 mA, Zweileiter
maximaler statischer Betriebsdruck:  1 bar
Berstdruck:  1,7 bar
Messbereich:  -100 bis +100 Pa
Messgenauigkeit:  ± 1%
Werkstoff Gehäuse:  Polyamid PA 6,6
Werkstoff medienberührt: Silizium, PVC, Aluminium, Messing
Gehäuseabmessungen ohne Wandmontageplatte: 90 x 75 x 61,5 mm (B/H/T)
Gehäuseschutzart: IP65
zulässige Temperatur: -10 °C bis + 70 °C
Elektrischer Anschluss: 1 Rundsteckverbinder M12 (4polig, männlich, A-codiert) Druckanschluss: Schlauchverschraubung aus Aluminium für 6/4 mm.

Zubehör:
- Revisionsschalter, 6-polig 11 kW AC-23B, 400 V, 3-PH IP 65,
  Verriegelung in 0 und I
- Schwingungsdämpfer für Druckbelastung, 1 Satz= 4 Stück
- Winkelflanschring (2 Stück)
- Flexible Verbindung mit 2 Rohrflanschen (2 Stück)
Menge: 2,000 St
DIN 276-2018 / IBP: 431
Bauabschnitte / Kostenträger: 431
*Unterbeschreibung 1 Hersteller / Typ*
Hersteller / Typ
Spüllüftungsanlage

Hersteller: '..................................................'
  (vom Bieter einzutragen)

Typ: '..................................................'
  (vom Bieter einzutragen)

**1.2.2.1.160 Optischer Rauchmelder nach EN 54-7**
Optischer Rauchmelder nach EN 54-7
inkl. Meldersockel für die automatische Anlagenauslösung bei Rauchdetektion

Der optische Melder muss frühzeitig Entstehungsbrände mit Rauchentwicklung,
insbesondere Schwelbrände erkennen. Die Messkammer muss einen Lichtsender und Empfänger enthalten. Normalerweise erreicht der gepulste Lichtstrahl des Senders den Empfänger nicht. Gelangen Rauchpartikel in die Messkammer, so muss ein Teil des Lichts zum Empfänger reflektiert werden, so dass in Folge ein Alarm ausgelöst wird. Eine rote LED muss den Alarmfall anzeigen. Der Alarmstatus muss bis zum manuellen Rücksetzen an der Steuerungseinheit beibehalten werden. Im Normalbetrieb pulst der Lichtsender alle 8 Sekunden, um einen niedrigen Überwachungsstrom zu gewährleisten. Der Melder muss eine hohe Störfestigkeit gegenüber Luftgeschwindigkeiten, Verschmutzung und EMV-Einflüssen gewährleisten. Das Meldermodul soll nach dem Bajonettprinzip auf dem Sockel befestigt sein. Wenn der Melder verschmutzt, muss er sich stufenweise der Alarmschwelle annähern. Um Fehlalarme zu vermeiden, muss der Sensor mit Vor- oder Servicealarm ausgestattet sein (grüne LED). Dieser muss anzeigen, dass der Melder gereinigt bzw. ausgetauscht werden muss.

Farbe weiß
Maße:  H 44 x D 100 mm
Betriebsspannung  9 - 33 V DC
Stromaufnahme :  30 µA / 20 mA
Schutzart:  IP40
Menge: 2,000 St
DIN 276-2018 / IBP: 431
Bauabschnitte / Kostenträger: 431

**1.2.2.1.170 Druckknopfmelder**
Druckknopfmelder
zur manuellen Auslösung und Inbetriebnahme der Rauchschutz-Druckanlage über die Auslöse- und Auswerteeinheit. Der Verbindungsweg zwischen Steuerung und Druckknopfmelder muss auf Kabelbruch und Kurzschluss überwacht
sein. Statusanzeigen über LED´s müssen den Zustand des Druckknopfmelders anzeigen.

Grüne LED  für die Betriebsanzeige
Rote LED  für Rauchalarm
Gelbe LED  für Sammelstörung

Druckknopfmelder müssen individuell beschriftet werden können und müssen in folgenden Farben, je nach Anwendungsgebiet, verfügbar sein: DKM blau, DKM grau, DKM orange, DKM gelb.

Einsatzbereich: Steuern von maschinellen Rauchabzugsanlagen mit/ohne ERK Anzeigen: grüne LED »Betriebsanzeige«, rote LED »Rauchalarm«, gelbe LED »Sammelstörung« Betriebsspannung: 24 V AC ± 10% Taster gedrückt: »ERK AUF«, »Entrauchungsventilator EIN« Taster entriegelt: Automatik Schaltspannung: 24 V AC/DC Schaltstrom: 1 A Auslösewiderstand: 1,5 k Endwiderstand: 1 k Kontakt S1: max. 24 V Schutzart: IP 54 Anschlussklemmen: max. 1,5 mm 2 Kabeleinführung oben und unten: Anschluss über Würgenippel d=9-13mm oder bauseitige Verschraubung M20x1,5.

- Farbe orange RAL 2011
- inkl. Resettaster und LED- Anzeige der Betriebszustände
- Spannung:  20 - 30 V DC
- Maße:  125 x 125x 36 mm (B x H x T)
- Schutzart:  IP40
Menge: 16,000 St
DIN 276-2018 / IBP: 431
Bauabschnitte / Kostenträger: 431

**1.2.2.1.180 Feuerwehrschalter**
Feuerwehrschalter
inkl. LED- Anzeige und verdecktem Resetschalter
Farbe rot
Spannung:  18-30 V DC
Stromaufnahme:  2 / 20 mA
Schutzart:  IP44
Maße:  125 x 70 mm
Profil Halbzylinder FWS ZY
Menge: 1,000 St
DIN 276-2018 / IBP: 431
Bauabschnitte / Kostenträger: 431

**1.2.2.1.190 Entrauchungsklappe mit Mehrlamellen nach Produktnorm EN 12101-8,**
Entrauchungsklappe mit Mehrlamellen nach Produktnorm EN 12101-8,
geprüft nach EN 1366-10 und EN 1366-2 in quadratischer oder rechteckiger Bauform.

KLASSIFIKATION
-  EI 120/90 (v edw - h odw, i↔o) S1000 C mod HOT400/30 MA multi

BESONDERE MERKMALE
-  Entspricht der europäischen Produktnorm EN 12101-8
-  Brandschutztechnisch geprüft nach EN 1366-2 und 1366-10
-  Leckluftstrom bei geschlossenen Lamellen nach EN 1751, Klasse 3 und Ge-
  häuse-Leckluftstrom nach EN 1751, Klasse C
-  Beliebige Luftstromrichtung
-  Dauerversuch nach EN 1366-10, mit 20000 AUF/ZU-Zyklen
-  Zugänglichkeit zum Antrieb abhängig der Verwendung seitlich oder in Luft
  stromrichtung

MATERIALIEN UND OBERFLÄCHEN
-  Gehäuse, Absperrklappenblatt und Antriebskapselung aus Kalziumsilikatplatten
-  Lager aus Messing
-  Lagerachsen, Antriebshebel und Wellenlagerung aus verzinktem Stahl

TECHNISCHE DATEN
-  Nenngröße B × H: 1200 × 1230 mm
-  Gehäuselänge: 250 mm
-  Betriebstemperatur: mindestens -30 °C – 50 °C ohne Taupunktunterschreitung

ANBAUTEILE
-  Anschlussrahmen für die Bedienseite und Einbauseite.
-  Anschlussrahmen für Kalziumsilikat- und Stahlblechentrauchungsleitungen
-  Abschlussgitter als Welldrahtgitter
-  Auf-Zu-Antrieb zum Betrieb von Entrauchungsklappen bei automatischer
  Auslösung (AA) und manueller Auslösung (MA).
-  Versorgungsspannung 24 V AC/DC oder 230 V AC
-  Integrierte Endschalter zur Erfassung der Endlagen Auf und Zu
-  Übersteuerung bis zu 25 min
-  Kontrollleuchten zur Anzeige der Klappenstellung
-  Überwachung der Übertragungsfunktion

VARIANTE
R  Kapselung: Rechts
  Klappenblattausrichtung: Horizontale La-  mellen
  Beschichtung: Standardausführung
DE  Bestimmungsland: Deutschland
1200  Breite: 1200
1230  Höhe: 1230
Bedienungsseite:  (0) Seite ohne Anbauteil
Einbauseite:  (A) Welldrahtgitter (20 x 20 mm), Stahl
  verzinkt
B24  Anbauteil: Stellantrieb, 24 V AC/DC (B24)

PRODUKTDATEN
Strategie: Volumenstrom gegeben
Einbauvariante  Nachströmung (B)
Volumenstrom qv  20.000  m³/h
Strömungsgeschwindigkeit v  3,76  m/s
Freier Querschnitt Afr  1,1376  m²
Geschwindigkeit im freien Querschnitt vfr  4,88  m/s
Bewertetes Schalldämmmaß Öffnungsfläche RW  25  dB
Gesamtdruckdifferenz Δpt  17  Pa
Druckverlustkoeffizient ζ  1,97
Gewicht m  115  kg
Menge: 2,000 St
DIN 276-2018 / IBP: 431
Bauabschnitte / Kostenträger: 431

**1.2.2.1.200 Lichtkuppel mit Spindelantrieb 500 mm Hub**
Lichtkuppel mit Spindelantrieb 500 mm Hub
- 300 mm Aufsetzkranz
- L x B: 1200 x 1200 mm
- 24 V RWA- Linearantrieb
- opal, 3- schalig (1,9 W / (m²k) mit eingefärbter Kunststoffverglasung
- inkl. Durchsturtzsicherung (Fallschutz)

Lieferumfang:
- Oberlicht
- Linearantrieb
- Aufsetzkranz
- Flügelbock
- Schiebeklappenkonsole
Menge: 2,000 St
DIN 276-2018 / IBP: 431
Bauabschnitte / Kostenträger: 431

**1.2.2.1.210 Anschluss und Inbetriebnahme**
Anschluss und Inbetriebnahme
aller vorgenannten Komponenten
- Funktionsbeschreibung
- Schema
- Einweisung
- Protokoll der Inbetriebnahme
- Übergabe der Unterlagen an den Sachverständigen RLT
- Teilnahme an Sachverständigenprüfung
Menge: 2,000 St
DIN 276-2018 / IBP: 431
Bauabschnitte / Kostenträger: 431

*Hinweis*

**1.2.2.1.220 Leistungspaket der Treppenraum-Spüllüftungsanlage (ZSG)**
*** Leitbeschreibung
Leistungspaket der Treppenraum-Spüllüftungsanlage (ZSG)
mit geregelter Druckhaltung.

Anlage:  L01TS_TSA-TRH 1
  L01TS_TSA-TRH 3

System zur permanenten Durchspülung mit frischer Luft von zu schützenden Bereichen im Brandfall, bei gleichzeitigem Aufbau von Differenzdruck.

Vorkonfiguriertes Leistungspaket mit aufeinander abgestimmten und werkseitig geprüften Systemkomponenten.
Aktiv geregelte Treppenraum-Spüllüftungsanlage mit Differenzdruckregulierung durch variablen Zuluftvolumenstrom.

Leistungspaket beinhaltet Schaltschrank mit innovativer Steuerung, Hochleistungs-Axialventilator (IE3 Motor) in geschirmter Ausführung mit Verlängerungsrohr, Montagekonsolen, Frequenzumrichter mit Betriebsmodus zum Einsatz in sicherheitstechnischen Anlagen und 2x Differenzdrucksensor für redundante Druckauswertung mit Plausibilitätsprüfung.

Innovative Steuerung mit Höchstmaß an funktionaler Sicherheit, umfangreicher Steuerungs- und Überwachungslogik. Integrierte Brandfallszenarien und Anlagenbetrieb durch getrennte Spül- und Differenzdruckregelfunktion mit automatischer Umschaltung.

Anlaufverzögerung für Zuluftventilator variabel einstellbar, Anlage in unter 60 Sekunden nach Auslösung in Regelfunktion. Überwachter Anlagenbetrieb in jedem Betriebsmodus. Störungserkennung mit situationsbedingter Umschaltung in Notlauf- oder Havarieprogramm.

Kaltleiterauswertung des Zuluftventilators. Mit Priorisierung der Bedien- und Eingriffsmöglichkeiten. Ausgabe von Sammelstörmeldung mittels Blinkcode und Textanzeige in Steuerungscontroller. Erkennungs- und Umschaltlogik für redundantes System (Zubehör für redundantes System erforderlich, Redundanzpaket) serienmäßig in Steuerung integriert.

Überwachtes Netzteil mit Akkupufferung. Sämtliche Parameter bei Inbetriebnahme und Einregulierung an Steuerung einstellbar (Inbetriebnahme durch autorisierten Service-Partner).
Wahlweise aktive Lüftungsfunktion (mit Ventilatorunterstützung auf geringer Drehzahl) oder passive Lüftung (nur öffnen der Druckentlastungsöffnung und saugseitiger Jalousieklappe) möglich. Manuelle und automatische Lüftung
(Komponenten in Lüftungspaket, Zubehör) möglich.

Erkennung von Drahtbruch und Kurzschluss mittels aktiver Endmodule (Im Lieferumfang enthalten). Überwacht werden angeschlossene Leitungen zu sicherheitsrelevanten Systemkomponenten im Gebäude, sowie zu extern
anzusteuernden Bauteilen. Beispielsweise von Schaltschrank zu Brandmeldeanlage, Feuerwehrschalter, Frequenzumrichter, Melderlinien (Rauchmelder und Druckknopfmelder), Spindel- und Federrücklaufantrieben
Differenzdrucksensoren, Revisionsschalter, Warneinrichtungen (Blitzleuchte und Warnhupe), Kanalrauchmelder.

Vier Schalthierarchien für Eingriff in Anlagenbetrieb mit Vorrangschaltung für Feuerwehr, abgestuft nach folgenden Prioritäten: 1) Feuerwehrschalter, 2) Kanalrauchmelder, 3) unspezifische Anlagenauslösung (ohne Informationen zum Brandgeschoss), 4) Lüftungsfunktion

Überwachung der redundanten Differenzdruckmessung mittels zweier Differenzdrucksensoren, Auswertung der Messergebnisse mittels Plausibilitätsprüfung, permanente Messerwertüberwachung und 4-facher Umschaltlogik.

Komplettes Leistungspaket bestehend aus:
1) Schaltschrank:
Abschließbarer Schaltschrank aus hochwertigem Blechgehäuse mit Nennleistung von 4,0 kW,
Spannungsversorgung 400 Volt AC, 50 Hz, in Serienqualität. Bedien- und Anzeigetableau in der
Schaltschranktüre.
Montage von Frequenzumrichter außerhalb von Schaltschrank in der Nähe des Ventilators (max. 10m).
Schaltschrank mit Platzreserve für Erweiterungsmodule und Redundanzpaket.
Die integrierte Akkupufferung (24 Volt DC) versorgt bei Netzausfall den kompletten 24-Voltteil im Schaltschrank, inkl. Steuerung. Akkukapazität 3,2 Ah, Ladung erfolgt im Parallelbereitschaftsbetrieb ohne Spannungsunterbrechung durch das Netzteil mit Ladeerhaltung und Tiefentladeschutz.

Dreiphasiges Sicherungselement mit integrierter Überwachung zur Erkennung von Phasenausfall, Inaktivierung und das Entfernen einer Sicherung. Innovative Steuerung mit Höchstmaß an funktionaler Sicherheit. Getrennte
Anschlussmöglichkeit für optische und akustische Warneinrichtungen, akustische Warneinrichtung manuell abschaltbar. Schalt- und Anschlussplan, RDA/TSA Betriebsbuch für den Betreiber, Prüf- und Wartungsplan und
Kabelzugliste sind dem Schaltschrank beigelegt.

Anschlussmöglichkeiten Schaltschrank:
1x Zuluftventilator mit max. Nennleistung von 4,0 kW
1x Frequenzumrichter
2x Differenzdrucksensor
1x Melderlinie mit max. 20 Rauchmeldern
1x Melderlinie mit max. 10 Druckknopfmeldern
1x Kontakt zu Brandmeldeanlage
1x Feuerwehrschalter
1x Kanalrauchmelder
1x Antrieb saugseitiger Jalousieklappe 24V DC
1x Antrieb an Druckentlastungsöffnung 24V DC (z.B. Lichtkuppel im Treppenraumkopf)
max. 10 optische (Blitzleuchte) / akustische (Warnhupe) Warneinrichtungen
1x Rückmeldekontakt von Revisionsschalter
1x Freilauftürschließer 24V DC
Komponenten für Lüftungsfunktion (je 1x Wochenzeitschaltuhr, Lüftungs-Schlüsselschalter, Temperaturfühler,
Wind- und Regensensor)
1x Sperrkontakt für Lüftungsfunktion
pot.-freie Meldekontakte: Betriebsbereit, Auslösung, Störung
Anzeigen: Betriebsbereit, Auslösung, Störung und Kanalrauchmelder Zuluft ausgelöst.

Bedienmöglichkeiten: Reset, Auslösung und Abschaltung der Akustik
Technische Daten Schaltschrank:
Nennleistung: 4,0 kW, Wandgehäuse mit verzinkter Montageplatte, einflüglige Ausführung, Schutzart: IP42,
Schutzklasse: 1, Eingeschäumte PU-Türdichtung, Farbe: RAL 7035 (Grau) pulverbeschichtet, zulässige
Umgebungstemperatur: 0°C bis +40°C gemäß DIN EN 12101-10, Klasse 1, Aufstellung nur in trockenen Räumen,
Kabeleinführung in Schaltschrank erfolgt von oben (Kabelverschraubungen bauseits). Querschnitt der
Anschlussklemmen für Zuleitung 5 x 6,0 mm². Erdungsmöglichkeiten an Gehäuse, Türe und Montageplatte,
Schaltschrankabmessungen (H x B x T): 800 x 800 x 211 mm, Gewicht ca. 60 kg, interne Wärmeleistung ca. 70
Watt. Hinweis: Bei Sonderausführung durch Individuallösung und Bestückung mit entsprechender Anzahl von
Erweiterungsmodulen, können Schaltschrankangaben abweichen.

Zuluftventilator:
Axial-Mitteldruckventilator mit Nachleitrad, als Zuluftventilator, speziell abgestimmt für präzise und schnelle Differenzdruckregulierung der Anlage. Ventilator in geschirmter Ausführung mit Metallklemmenkasten für FU-Betrieb, Kaltleiter in Motorwicklung. Oberflächenschutz durch Pulverbeschichtung in
RAL 7015 (Farbe: Grau), Axiales Laufrad mit aerodynamisch profilierten Schaufeln aus Aluminiumguss.
Vibrationsfreier Lauf durch dynamische Wuchtung nach Gütestufe G 6.3 VDI 2060 und DIN ISO 1940. Schaufeln
im Stillstand stufenlos verstellbar. Drehstrom _ IE3 Normmotor, Schutzart IP 55, direkt im Luftstrom angeordnet.

Technische Daten Ventilator:

Luftleistung:  10.000 m³/h bei 350 Pa
Nennleistung:  2,2 kW
Nennstrom:  4,5 A
Nennspannung:  400 Volt, 3 Phasen, 50 Hz
Schutzart:  IP55,
Nenndrehzahl:  1.455 U/min
Umgebungstemperaturen:  -20°C bis +60°C
Gesamtgewicht:  74 kg
Schallleistungspegel:  93 dB(A)
Effizienzklasse  IE3

Verlängerungsrohr:
Verlängerungsrohr aus verzinktem Stahlblech mit beidseitig angeformtem Flansch, Lochbild nach DIN 24155.
Nenndurchmesser: 560 mm, Gesamtlänge: 500 mm.

Montagekonsolen:
Montagekonsolen zur Befestigung der Ventilator-Flanschgehäuse an Decke, Wand oder Boden. Aus verzinktem Stahlblech. Bohrungen auf den Lochkreis der Ventilator-Flansche abgestimmt.

Frequenzumrichter:
Frequenzumrichter zur besonders schnellen und stufenlosen Drehzahlsteuerung des Zuluftventilators. Integrierte Drossel zur Reduzierung von Netzrückwirkungen und mit integriertem Funkentstörfilter. Separat aktivierbare Betriebsart zum Einsatz in sicherheitstechnischen Anlagen (Entrauchungs- bzw. Notfallbetrieb), ermöglicht Alarmzustände zu ignorieren für möglichst langen Anlagenbetrieb (Bis zum Verlust der Netzversorgung, Beschädigung des Ventilators oder des Frequenzumrichters). Mit Gehäuse IP55, geeignet für AP-Montage.
Motorvollschutz mit Kaltleiterauswertung und Netz- und Motorphasenausfallüberwachung im Frequenzumrichter.
Kurzschluss-, Erdschluss- und Schaltfest bei stillstehendem und bei laufendem Ventilator. Automatische Motorhochlauf- und -abtourzeitanpassung. Notbetrieb mit reduzierter Drehzahl bei Übertemperatur, Unterspannung oder Ausfall einer Netzphase. Separate Frequenzumrichter- und Motor-Betriebsstundenzähler,
Störmeldungsspeicher. Grafisches Bedienteil mit folgenden Anzeige- und Steuerungsmöglichkeiten:
Klartextanzeige in deutscher Sprache (27 Sprachen wählbar), Kurvenverlaufsdarstellung, Zugriff auf alle
Geräteparameter, Schnellinbetriebnahme-Menü, Hand-0-Auto Umschaltung und Alarmquittierung.

Technische Daten Frequenzumrichter:
max. Motornennleistung:  4,0 kW
Netzspannung:  380-480V, ±10%, 50/60Hz
Ausgangsscheinleistung bei 400V:  6,9 kVA
Motorvolllastdauerstrom:  10,0 A (max. Motorstrom(60s): 11,0 A)
Bemessungseingangsstrom:  9,0 A
max. anschließbarer Kabelquerschnitt:  4 mm²
Umgebungstemperatur:  0 bis 45°C
Abmessungen (HxBxT):  420x242x195 mm
max. Verlustwärmelast:  124 W
Ein-/Ausgänge:
2x Analogeingänge (umschaltbar 0-10V/0-20mA), skalierbar und invertierbar
4x Digitaleingänge 24V-Logik, wählbar H- oder L-aktiv
2x Digitalklemmen 24V-Logik, wahlweise als Ein- oder Ausgang nutzbar
2x potenzialfreie Wechslerkontakte, programmierbar bzgl. Funktion, Anzugs- und Abfallverzögerung
1x programmierbarer Analogausgang 0/4-20mA, skalierbar.

Differenzdrucksensor:
2x Differenzdrucksensor zur präzisen und schnellen Differenzdruckregulierung. Ausgeführt in Zweileitertechnik mit langzeitstabilem kapazitivem Sensorelement. Geeignet für die Messung kleinster Über-, Unter- und Differenzdrücke bei gasförmigen Medien. Sensorelement mit mikromechanisch gefertigtem
Differentialkondensator in Silizium-Glastechnologie. Integrierte Elektronik die eine durch Druckänderungen erzeugte Kapazitätsänderung ausgewertet. Einbaulage beliebig wählbar. Gehäuse mit Wandmontageplatte zur Befestigung auf ebenen Flächen. Besonders einfache Installation und elektrischer Anschluss durch 4 poligen M12 Rundsteckverbinder, dadurch kein Öffnen des Gehäuses erforderlich. Hochwertige Druckanschlüsse mit Schlauchverschraubungen aus eloxiertem Aluminium.

Technische Daten Differenzdrucksensor:
Nennspannung:  24 V DC (Betriebsspannung: 12 bis 36 V DC)
Ausgangssignal:  4 bis 20 mA, Zweileiter
maximaler statischer Betriebsdruck:  1 bar
Berstdruck:  1,7 bar
Messbereich:  -100 bis +100 Pa
Messgenauigkeit:  ± 1%
Werkstoff Gehäuse:  Polyamid PA 6,6
Werkstoff medienberührt: Silizium, PVC, Aluminium, Messing
Gehäuseabmessungen ohne Wandmontageplatte: 90 x 75 x 61,5 mm (B/H/T)
Gehäuseschutzart: IP65
zulässige Temperatur: -10 °C bis + 70 °C
Elektrischer Anschluss: 1 Rundsteckverbinder M12 (4polig, männlich, A-codiert) Druckanschluss: Schlauchverschraubung aus Aluminium für 6/4 mm.

Zubehör:
- Revisionsschalter, 6-polig 11 kW AC-23B, 400 V, 3-PH IP 65,
  Verriegelung in 0 und I
- Schwingungsdämpfer für Druckbelastung, 1 Satz= 4 Stück
- Winkelflanschring (2 Stück)
- Flexible Verbindung mit 2 Rohrflanschen (2 Stück)
Menge: 2,000 St
DIN 276-2018 / IBP: 431
Bauabschnitte / Kostenträger: 431
*Unterbeschreibung 1 Hersteller / Typ*
Hersteller / Typ
Spüllüftungsanlage

Hersteller: '..................................................'
  (vom Bieter einzutragen)

Typ: '..................................................'
  (vom Bieter einzutragen)

**1.2.2.1.230 Optischer Rauchmelder nach EN 54-7**
Optischer Rauchmelder nach EN 54-7
inkl. Meldersockel für die automatische Anlagenauslösung bei Rauchdetektion

Der optische Melder muss frühzeitig Entstehungsbrände mit Rauchentwicklung,
insbesondere Schwelbrände erkennen. Die Messkammer muss einen Lichtsender und Empfänger enthalten. Normalerweise erreicht der gepulste Lichtstrahl des Senders den Empfänger nicht. Gelangen Rauchpartikel in die Messkammer, so muss ein Teil des Lichts zum Empfänger reflektiert werden, so dass in Folge ein Alarm ausgelöst wird. Eine rote LED muss den Alarmfall anzeigen. Der Alarmstatus muss bis zum manuellen Rücksetzen an der Steuerungseinheit beibehalten werden. Im Normalbetrieb pulst der Lichtsender alle 8 Sekunden, um einen niedrigen Überwachungsstrom zu gewährleisten. Der Melder muss eine hohe Störfestigkeit gegenüber Luftgeschwindigkeiten, Verschmutzung und EMV-Einflüssen gewährleisten. Das Meldermodul soll nach dem Bajonettprinzip auf dem Sockel befestigt sein. Wenn der Melder verschmutzt, muss er sich stufenweise der Alarmschwelle annähern. Um Fehlalarme zu vermeiden, muss der Sensor mit Vor- oder Servicealarm ausgestattet sein (grüne LED). Dieser muss anzeigen, dass der Melder gereinigt bzw. ausgetauscht werden muss.

Farbe weiß
Maße:  H 44 x D 100 mm
Betriebsspannung  9 - 33 V DC
Stromaufnahme :  30 µA / 20 mA
Schutzart:  IP40
Menge: 2,000 St
DIN 276-2018 / IBP: 431
Bauabschnitte / Kostenträger: 431

**1.2.2.1.240 Druckknopfmelder**
Druckknopfmelder
zur manuellen Auslösung und Inbetriebnahme der Rauchschutz-Druckanlage über die Auslöse- und Auswerteeinheit. Der Verbindungsweg zwischen Steuerung und Druckknopfmelder muss auf Kabelbruch und Kurzschluss überwacht
sein. Statusanzeigen über LED´s müssen den Zustand des Druckknopfmelders anzeigen.

Grüne LED  für die Betriebsanzeige
Rote LED  für Rauchalarm
Gelbe LED  für Sammelstörung

Druckknopfmelder müssen individuell beschriftet werden können und müssen in folgenden Farben, je nach Anwendungsgebiet, verfügbar sein: DKM blau, DKM grau, DKM orange, DKM gelb.

Einsatzbereich: Steuern von maschinellen Rauchabzugsanlagen mit/ohne ERK Anzeigen: grüne LED »Betriebsanzeige«, rote LED »Rauchalarm«, gelbe LED »Sammelstörung« Betriebsspannung: 24 V AC ± 10% Taster gedrückt: »ERK AUF«, »Entrauchungsventilator EIN« Taster entriegelt: Automatik Schaltspannung: 24 V AC/DC Schaltstrom: 1 A Auslösewiderstand: 1,5 k Endwiderstand: 1 k Kontakt S1: max. 24 V Schutzart: IP 54 Anschlussklemmen: max. 1,5 mm 2 Kabeleinführung oben und unten: Anschluss über Würgenippel d=9-13mm oder bauseitige Verschraubung M20x1,5.

- Farbe orange RAL 2011
- inkl. Resettaster und LED- Anzeige der Betriebszustände
- Spannung:  20 - 30 V DC
- Maße:  125 x 125x 36 mm (B x H x T)
- Schutzart:  IP40
Menge: 16,000 St
DIN 276-2018 / IBP: 431
Bauabschnitte / Kostenträger: 431

**1.2.2.1.250 Feuerwehrschalter**
Feuerwehrschalter
inkl. LED- Anzeige und verdecktem Resetschalter
Farbe rot
Spannung:  18-30 V DC
Stromaufnahme:  2 / 20 mA
Schutzart:  IP44
Maße:  125 x 70 mm
Profil Halbzylinder FWS ZY
Menge: 1,000 St
DIN 276-2018 / IBP: 431
Bauabschnitte / Kostenträger: 431

**1.2.2.1.260 Entrauchungsklappe mit Mehrlamellen nach Produktnorm EN 12101-8,**
Entrauchungsklappe mit Mehrlamellen nach Produktnorm EN 12101-8,
geprüft nach EN 1366-10 und EN 1366-2 in quadratischer oder rechteckiger Bauform.

KLASSIFIKATION
-  EI 120/90 (v edw - h odw, i↔o) S1000 C mod HOT400/30 MA multi

BESONDERE MERKMALE
-  Entspricht der europäischen Produktnorm EN 12101-8
-  Brandschutztechnisch geprüft nach EN 1366-2 und 1366-10
-  Leckluftstrom bei geschlossenen Lamellen nach EN 1751, Klasse 3 und Ge-
  häuse-Leckluftstrom nach EN 1751, Klasse C
-  Beliebige Luftstromrichtung
-  Dauerversuch nach EN 1366-10, mit 20000 AUF/ZU-Zyklen
-  Zugänglichkeit zum Antrieb abhängig der Verwendung seitlich oder in Luft
  stromrichtung

MATERIALIEN UND OBERFLÄCHEN
-  Gehäuse, Absperrklappenblatt und Antriebskapselung aus Kalziumsilikatplatten
-  Lager aus Messing
-  Lagerachsen, Antriebshebel und Wellenlagerung aus verzinktem Stahl

TECHNISCHE DATEN
-  Nenngröße B × H: 1000 × 1230 mm
-  Gehäuselänge: 250 mm
-  Betriebstemperatur: mindestens -30 °C – 50 °C ohne Taupunktunterschreitung

ANBAUTEILE
-  Anschlussrahmen für die Bedienseite und Einbauseite.
-  Anschlussrahmen für Kalziumsilikat- und Stahlblechentrauchungsleitungen
-  Abschlussgitter als Welldrahtgitter
-  Auf-Zu-Antrieb zum Betrieb von Entrauchungsklappen bei automatischer
  Auslösung (AA) und manueller Auslösung (MA).
-  Versorgungsspannung 24 V AC/DC oder 230 V AC
-  Integrierte Endschalter zur Erfassung der Endlagen Auf und Zu
-  Übersteuerung bis zu 25 min
-  Kontrollleuchten zur Anzeige der Klappenstellung
-  Überwachung der Übertragungsfunktion

VARIANTE
R  Kapselung: Rechts
  Klappenblattausrichtung: Horizontale La-  mellen
  Beschichtung: Standardausführung
DE  Bestimmungsland: Deutschland
1000  Breite: 1000
1230  Höhe: 1230
Bedienungsseite:  (0) Seite ohne Anbauteil
Einbauseite:  (A) Welldrahtgitter (20 x 20 mm), Stahl
  verzinkt
B24  Anbauteil: Stellantrieb, 24 V AC/DC (B24)

PRODUKTDATEN
Strategie: Volumenstrom gegeben
Einbauvariante  Nachströmung (B)
Volumenstrom qv  10.000  m³/h
Strömungsgeschwindigkeit v  2,26  m/s
Freier Querschnitt Afr  0,9480  m²
Geschwindigkeit im freien Querschnitt vfr  2,93  m/s
Bewertetes Schalldämmmaß Öffnungsfläche RW  25  dB
Gesamtdruckdifferenz Δpt  6  Pa
Druckverlustkoeffizient ζ  2,01
Gewicht m  104  kg
Menge: 2,000 St
DIN 276-2018 / IBP: 431
Bauabschnitte / Kostenträger: 431

**1.2.2.1.270 Lichtkuppel mit Spindelantrieb 500 mm Hub**
Lichtkuppel mit Spindelantrieb 500 mm Hub
- 300 mm Aufsetzkranz
- L x B: 1200 x 1200 mm
- 24 V RWA- Linearantrieb
- opal, 3- schalig (1,9 W / (m²k) mit eingefärbter Kunststoffverglasung
- inkl. Durchsturtzsicherung (Fallschutz)

Lieferumfang:
- Oberlicht
- Linearantrieb
- Aufsetzkranz
- Flügelbock
- Schiebeklappenkonsole
Menge: 2,000 St
DIN 276-2018 / IBP: 431
Bauabschnitte / Kostenträger: 431

**1.2.2.1.280 Anschluss und Inbetriebnahme**
Anschluss und Inbetriebnahme
aller vorgenannten Komponenten
- Funktionsbeschreibung
- Schema
- Einweisung
- Protokoll der Inbetriebnahme
- Übergabe der Unterlagen an den Sachverständigen RLT
- Teilnahme an Sachverständigenprüfung
Menge: 2,000 St
DIN 276-2018 / IBP: 431
Bauabschnitte / Kostenträger: 431

*Hinweis*

##### 1.2.3 Ventilatoren Abluft

###### 1.2.3.1 Kanalventilator

*Hinweis*

**1.2.3.1.10 Dachventilator Fortluft Gehäuse Alu Wartungs-Lasttrennschalter 3polig**
*** Leitbeschreibung
STLB-Bau 2025-10 075
Dachventilator, senkrecht ausblasend, für Fortluft, Leistungsaufnahme Klasse P3 DIN EN 13053, für Dauerbetrieb, saugseitig angeschlossen, frei ausblasend,
Volumenstrom '3600' m3/h, Bezugsdichte am Eintrittsquerschnitt 1,2 kg/m3,

externe Totaldruckerhöhung bei max. Volumenstrom in Pa '300'

mit Motor, Bemessungsbetriebsspannung 230/400 V AC, Schutzart IP 44 DIN EN 60529 (VDE 0470-1), Motor DIN EN 60034-1 (VDE 0530-1), als Permanent Magnet Motor (PM Motor)/EC-Motor, einschl. Steuergerät, Motorschutz mit Messwertgeber als Kaltleiter zur Abschaltung,
A-Schallleistungspegel in dB '45 in 5 m Entfernung'
mit Vogelschutzgitter, Gehäuse aus Aluminium, Grundplatte aus verzinktem Stahl, mit Dichtung, mit Anschluss für Luftleitung, mit Laufrad, Laufrad und Motor als Einheit, mit Dachsockel für Flachdach, aus verzinktem Stahl, wärmegedämmt, mit Flanschanschluss und elastischem Verbindungsstück, mit Absperrklappe, saugseitig selbsttätig wirkend, einschl. Wartungsschalter als Lasttrennschalter, 3-polig.
Menge: 1,000 St
DIN 276-2018 / IBP: 431
Bauabschnitte / Kostenträger: 431
*Unterbeschreibung 1 Anlage: L01KÜ_ABL-E0-CWA (VSZ)*
Anlage: L01KÜ_ABL-E0-CWA (VSZ)
Beschichtung seewasserbeständig

**1.2.3.1.20 Dachventilator Fortluft Gehäuse Alu Wartungs-Lasttrennschalter 3polig**
*** EP-Aufgliederung gefordert
*** Leitbeschreibung
STLB-Bau 2025-10 075
Dachventilator, senkrecht ausblasend, für Fortluft, Leistungsaufnahme Klasse P3 DIN EN 13053, für Dauerbetrieb, saugseitig angeschlossen, frei ausblasend,
Volumenstrom '420' m3/h, Bezugsdichte am Eintrittsquerschnitt 1,2 kg/m3,

externe Totaldruckerhöhung bei max. Volumenstrom in Pa '300'

mit Motor, Bemessungsbetriebsspannung 230/400 V AC, Schutzart IP 44 DIN EN 60529 (VDE 0470-1), Motor DIN EN 60034-1 (VDE 0530-1), als Permanent Magnet Motor (PM Motor)/EC-Motor, einschl. Steuergerät, Motorschutz mit Messwertgeber als Kaltleiter zur Abschaltung,
A-Schallleistungspegel in dB '45 in 5 m Entfernung'
mit Vogelschutzgitter, Gehäuse aus Aluminium, Grundplatte aus verzinktem Stahl, mit Dichtung, mit Anschluss für Luftleitung, mit Laufrad, Laufrad und Motor als Einheit, mit Dachsockel für Flachdach, aus verzinktem Stahl, wärmegedämmt, mit Flanschanschluss und elastischem Verbindungsstück, mit Absperrklappe, saugseitig selbsttätig wirkend, einschl. Wartungsschalter als Lasttrennschalter, 3-polig.
Menge: 1,000 St
DIN 276-2018 / IBP: 431
Bauabschnitte / Kostenträger: 431
*Unterbeschreibung 1 Anlage: L01CA_ABL-E1-SWB-Labor (SO1)*
Anlage: L01CA_ABL-E1-SWB-Labor (SO1)
Beschichtung seewasserbeständig

**1.2.3.1.30 Radialventilator Direktantrieb Abluft Gehäuse Stahl verz Wartungs-Lasttrennschalter 3polig**
*** EP-Aufgliederung gefordert
*** Leitbeschreibung
STLB-Bau 2025-10 075
Radialventilator, einseitig saugend, mit Gehäuse, mit Direktantrieb, für Einbau in Luftleitung, für Abluft, Leistungsaufnahme Klasse P3 DIN EN 13053, für Dauerbetrieb, saug- und druckseitig angeschlossen,
Volumenstrom '6000' m3/h, Bezugsdichte am Eintrittsquerschnitt 1,2 kg/m3,

externe Totaldruckerhöhung bei max. Volumenstrom in Pa '150'
mit Motor, Bemessungsbetriebsspannung 230/400 V AC, Schutzart IP 44 DIN EN 60529 (VDE 0470-1), DIN EN 60034-1 (VDE 0530-1), als Permanent Magnet Motor (PM Motor)/EC-Motor, einschl. Steuergerät, Motorschutz mit Messwertgeber als Kaltleiter zur Abschaltung, Gehäuse aus verzinktem Stahl, Welle in wartungsfreien Wälzlagern, Luftleitungsanschluss druck- und saugseitig, mit elastischem Verbindungsstück, Verbindungsstück Baustoffklasse DIN 4102-1 B1 (schwerentflammbar), mit Klemmenkasten außerhalb des Gerätegehäuses, einschl. Wartungsschalter als Lasttrennschalter, 3-polig.
Menge: 2,000 St
DIN 276-2018 / IBP: 431
Bauabschnitte / Kostenträger: 431
*Unterbeschreibung 1 Anlage: L0500_ABL-E2-DL (SO2)*
Anlage: L0500_ABL-E2-DL (SO2)
  L0600_ABL-E2-DL (SO2)

*Hinweis*

###### 1.2.3.2 Dachventilator

*Hinweis*

**1.2.3.2.10 Dachventilator Fortluft Gehäuse Alu Wartungs-Lasttrennschalter 3polig**
*** EP-Aufgliederung gefordert
*** Leitbeschreibung
STLB-Bau 2025-10 075
Dachventilator, senkrecht ausblasend, für Fortluft, Leistungsaufnahme Klasse P3 DIN EN 13053, für Dauerbetrieb, saugseitig angeschlossen, frei ausblasend,
Volumenstrom '1800' m3/h, Bezugsdichte am Eintrittsquerschnitt 1,2 kg/m3,

externe Totaldruckerhöhung bei max. Volumenstrom in Pa '300'

mit Motor, Bemessungsbetriebsspannung 230/400 V AC, Schutzart IP 44 DIN EN 60529 (VDE 0470-1), Motor DIN EN 60034-1 (VDE 0530-1), als Permanent Magnet Motor (PM Motor)/EC-Motor, einschl. Steuergerät, Motorschutz mit Messwertgeber als Kaltleiter zur Abschaltung,
A-Schallleistungspegel in dB '45 in 5 m Entfernung'
mit Vogelschutzgitter, Gehäuse aus Aluminium, Grundplatte aus verzinktem Stahl, mit Dichtung, mit Anschluss für Luftleitung, mit Laufrad, Laufrad und Motor als Einheit, mit Dachsockel für Flachdach, aus verzinktem Stahl, wärmegedämmt, mit Flanschanschluss und elastischem Verbindungsstück, mit Absperrklappe, saugseitig selbsttätig wirkend, einschl. Wartungsschalter als Lasttrennschalter, 3-polig.
Menge: 1,000 St
DIN 276-2018 / IBP: 431
Bauabschnitte / Kostenträger: 431
*Unterbeschreibung 1 Anlage: L01KÜ_ABL-U1-CWA (SO2)*
Anlage: L01KÜ_ABL-U1-CWA (SO2)
Beschichtung seewasserbeständig

*Hinweis*

###### 1.2.3.3 Brandgasventilator

*Hinweis*

**1.2.3.3.10 Entrauchungs-Dachventilator Aufstellung im Freien Gehäuse Stahl verz besch Direktantrieb Wartungs-Lasttrennschalter 3polig**
*** EP-Aufgliederung gefordert
*** Leitbeschreibung
STLB-Bau 2025-10 075
Entrauchungs-Dachventilator DIN EN 12101-3, Aufstellung im Freien, saugseitig angeschlossen, frei ausblasend,
Volumenstrom '2200' m3/h, Temperaturklasse F 600, Bezugsdichte am Eintrittsquerschnitt 1,2 kg/m3,

externe Totaldruckerhöhung bei max. Volumenstrom in Pa '300'
mit Motor, DIN EN 60034-1 (VDE 0530-1), Bemessungsbetriebsspannung 230/400 V AC, Schutzart IP 54 DIN EN 60529 (VDE 0470-1), Dreiphasenwechselstrom-Motor, mit Dachsockel für Flachdach, Gehäuse aus verzinktem Stahl, beschichtet, Direktantrieb, Motor außerhalb Luftstrom, Leitungsanschluss saugseitig, Anschluss mit elastischem Verbindungsstück mit bauaufsichtlicher Zulassung, mit Wartungsschalter als Lasttrennschalter, 3-polig, mit selbsttätiger Verschlussklappe, mit Steuergerät und Frequenzumformer mit bis 5 elektronischen Steuerstufen, Steuergerät in Schutzart IP 54 DIN EN 60529 (VDE 0470-1), Ansteuerung über optischen Rauchmelder, Taster und Brandmeldeanlage, mit Hauptschalter, Hauptsicherung und Phasenkontrollleuchten, mit mind. 8 Eingängen für optische Rauchmelder und mind. 8 Eingängen für Taster.
Menge: 1,000 St
DIN 276-2018 / IBP: 431
Bauabschnitte / Kostenträger: 431
*Unterbeschreibung 1 Anlage: L01EN_ENT-E0 (SO2)*
Anlage: L01EN_ENT-E0 (SO2)
Beschichtung seewasserbeständig

**1.2.3.3.20 Entrauchungs-Dachventilator Aufstellung im Freien Gehäuse Stahl verz besch Direktantrieb Wartungs-Lasttrennschalter 3polig**
*** EP-Aufgliederung gefordert
*** Leitbeschreibung
STLB-Bau 2025-10 075
Entrauchungs-Dachventilator DIN EN 12101-3, Aufstellung im Freien, saugseitig angeschlossen, frei ausblasend,
Volumenstrom '2600' m3/h, Temperaturklasse F 600, Bezugsdichte am Eintrittsquerschnitt 1,2 kg/m3,

externe Totaldruckerhöhung bei max. Volumenstrom in Pa '300'
mit Motor, DIN EN 60034-1 (VDE 0530-1), Bemessungsbetriebsspannung 230/400 V AC, Schutzart IP 54 DIN EN 60529 (VDE 0470-1), Dreiphasenwechselstrom-Motor, mit Dachsockel für Flachdach, Gehäuse aus verzinktem Stahl, beschichtet, Direktantrieb, Motor außerhalb Luftstrom, Leitungsanschluss saugseitig, Anschluss mit elastischem Verbindungsstück mit bauaufsichtlicher Zulassung, mit Wartungsschalter als Lasttrennschalter, 3-polig, mit selbsttätiger Verschlussklappe, mit Steuergerät und Frequenzumformer mit bis 5 elektronischen Steuerstufen, Steuergerät in Schutzart IP 54 DIN EN 60529 (VDE 0470-1), Ansteuerung über optischen Rauchmelder, Taster und Brandmeldeanlage, mit Hauptschalter, Hauptsicherung und Phasenkontrollleuchten, mit mind. 8 Eingängen für optische Rauchmelder und mind. 8 Eingängen für Taster.
Menge: 1,000 St
DIN 276-2018 / IBP: 431
Bauabschnitte / Kostenträger: 431
*Unterbeschreibung 1 Anlage: L01EN_ENT-U1-Umkleide (SO1)*
Anlage: L01EN_ENT-U1-Umkleide (SO1)
Beschichtung seewasserbeständig

**1.2.3.3.30 Entrauchungs-Dachventilator Aufstellung im Freien Gehäuse Stahl verz besch Direktantrieb Wartungs-Lasttrennschalter 3polig**
*** Leitbeschreibung
STLB-Bau 2025-10 075
Entrauchungs-Dachventilator DIN EN 12101-3, Aufstellung im Freien, saugseitig angeschlossen, frei ausblasend,
Volumenstrom '17500' m3/h, Temperaturklasse F 600, Bezugsdichte am Eintrittsquerschnitt 1,2 kg/m3,

externe Totaldruckerhöhung bei max. Volumenstrom in Pa '300'
mit Motor, DIN EN 60034-1 (VDE 0530-1), Bemessungsbetriebsspannung 230/400 V AC, Schutzart IP 54 DIN EN 60529 (VDE 0470-1), Dreiphasenwechselstrom-Motor, mit Dachsockel für Flachdach, Gehäuse aus verzinktem Stahl, beschichtet, Direktantrieb, Motor außerhalb Luftstrom, Leitungsanschluss saugseitig, Anschluss mit elastischem Verbindungsstück mit bauaufsichtlicher Zulassung, mit Wartungsschalter als Lasttrennschalter, 3-polig, mit selbsttätiger Verschlussklappe, mit Steuergerät und Frequenzumformer mit bis 5 elektronischen Steuerstufen, Steuergerät in Schutzart IP 54 DIN EN 60529 (VDE 0470-1), Ansteuerung über optischen Rauchmelder, Taster und Brandmeldeanlage, mit Hauptschalter, Hauptsicherung und Phasenkontrollleuchten, mit mind. 8 Eingängen für optische Rauchmelder und mind. 8 Eingängen für Taster.
Menge: 1,000 St
DIN 276-2018 / IBP: 431
Bauabschnitte / Kostenträger: 431
*Unterbeschreibung 1 Anlage: L01EN_ENT-U1 (ENZ)*
Anlage: L01EN_ENT-U1 (ENZ)
Beschichtung seewasserbeständig

**1.2.3.3.40 Entrauchungs-Dachventilator Aufstellung im Freien Gehäuse Stahl verz besch Direktantrieb Wartungs-Lasttrennschalter 3polig**
*** EP-Aufgliederung gefordert
*** Leitbeschreibung
STLB-Bau 2025-10 075
Entrauchungs-Dachventilator DIN EN 12101-3, Aufstellung im Freien, saugseitig angeschlossen, frei ausblasend,
Volumenstrom '20000' m3/h, Temperaturklasse F 600, Bezugsdichte am Eintrittsquerschnitt 1,2 kg/m3,

externe Totaldruckerhöhung bei max. Volumenstrom in Pa '300'
mit Motor, DIN EN 60034-1 (VDE 0530-1), Bemessungsbetriebsspannung 230/400 V AC, Schutzart IP 54 DIN EN 60529 (VDE 0470-1), Dreiphasenwechselstrom-Motor, mit Dachsockel für Flachdach, Gehäuse aus verzinktem Stahl, beschichtet, Direktantrieb, Motor außerhalb Luftstrom, Leitungsanschluss saugseitig, Anschluss mit elastischem Verbindungsstück mit bauaufsichtlicher Zulassung, mit Wartungsschalter als Lasttrennschalter, 3-polig, mit selbsttätiger Verschlussklappe, mit Steuergerät und Frequenzumformer mit bis 5 elektronischen Steuerstufen, Steuergerät in Schutzart IP 54 DIN EN 60529 (VDE 0470-1), Ansteuerung über optischen Rauchmelder, Taster und Brandmeldeanlage, mit Hauptschalter, Hauptsicherung und Phasenkontrollleuchten, mit mind. 8 Eingängen für optische Rauchmelder und mind. 8 Eingängen für Taster.
Menge: 1,000 St
DIN 276-2018 / IBP: 431
Bauabschnitte / Kostenträger: 431
*Unterbeschreibung 1 Anlage: L01EN_ENT-U1-FTS (ZSG)*
Anlage: L01EN_ENT-U1-FTS (ZSG)
Beschichtung seewasserbeständig

**1.2.3.3.50 Entrauchungs-Dachventilator Aufstellung im Freien Gehäuse Stahl verz besch Direktantrieb Wartungs-Lasttrennschalter 3polig**
*** EP-Aufgliederung gefordert
*** Leitbeschreibung
STLB-Bau 2025-10 075
Entrauchungs-Dachventilator DIN EN 12101-3, Aufstellung im Freien, saugseitig angeschlossen, frei ausblasend,
Volumenstrom '35000' m3/h, Temperaturklasse F 600, Bezugsdichte am Eintrittsquerschnitt 1,2 kg/m3,

externe Totaldruckerhöhung bei max. Volumenstrom in Pa '300'
mit Motor, DIN EN 60034-1 (VDE 0530-1), Bemessungsbetriebsspannung 230/400 V AC, Schutzart IP 54 DIN EN 60529 (VDE 0470-1), Dreiphasenwechselstrom-Motor, mit Dachsockel für Flachdach, Gehäuse aus verzinktem Stahl, beschichtet, Direktantrieb, Motor außerhalb Luftstrom, Leitungsanschluss saugseitig, Anschluss mit elastischem Verbindungsstück mit bauaufsichtlicher Zulassung, mit Wartungsschalter als Lasttrennschalter, 3-polig, mit selbsttätiger Verschlussklappe, mit Steuergerät und Frequenzumformer mit bis 5 elektronischen Steuerstufen, Steuergerät in Schutzart IP 54 DIN EN 60529 (VDE 0470-1), Ansteuerung über optischen Rauchmelder, Taster und Brandmeldeanlage, mit Hauptschalter, Hauptsicherung und Phasenkontrollleuchten, mit mind. 8 Eingängen für optische Rauchmelder und mind. 8 Eingängen für Taster.
Menge: 1,000 St
DIN 276-2018 / IBP: 431
Bauabschnitte / Kostenträger: 431
*Unterbeschreibung 1 Anlage: L07EN_ENT-U1-FTS (SO2)*
Anlage: L07EN_ENT-U1-FTS (SO2)
Beschichtung seewasserbeständig

**1.2.3.3.60 Entrauchungs-Dachventilator Aufstellung im Freien Gehäuse Stahl verz besch Direktantrieb Wartungs-Lasttrennschalter 3polig**
*** Leitbeschreibung
STLB-Bau 2025-10 075
Entrauchungs-Dachventilator DIN EN 12101-3, Aufstellung im Freien, saugseitig angeschlossen, frei ausblasend,
Volumenstrom '31000' m3/h, Temperaturklasse F 600, Bezugsdichte am Eintrittsquerschnitt 1,2 kg/m3,

externe Totaldruckerhöhung bei max. Volumenstrom in Pa '300'
mit Motor, DIN EN 60034-1 (VDE 0530-1), Bemessungsbetriebsspannung 230/400 V AC, Schutzart IP 54 DIN EN 60529 (VDE 0470-1), Dreiphasenwechselstrom-Motor, mit Dachsockel für Flachdach, Gehäuse aus verzinktem Stahl, beschichtet, Direktantrieb, Motor außerhalb Luftstrom, Leitungsanschluss saugseitig, Anschluss mit elastischem Verbindungsstück mit bauaufsichtlicher Zulassung, mit Wartungsschalter als Lasttrennschalter, 3-polig, mit selbsttätiger Verschlussklappe, mit Steuergerät und Frequenzumformer mit bis 5 elektronischen Steuerstufen, Steuergerät in Schutzart IP 54 DIN EN 60529 (VDE 0470-1), Ansteuerung über optischen Rauchmelder, Taster und Brandmeldeanlage, mit Hauptschalter, Hauptsicherung und Phasenkontrollleuchten, mit mind. 8 Eingängen für optische Rauchmelder und mind. 8 Eingängen für Taster.
Menge: 1,000 St
DIN 276-2018 / IBP: 431
Bauabschnitte / Kostenträger: 431
*Unterbeschreibung 1 Anlage: L03EN_ENT-U1-FTS (SO3)*
Anlage: L03EN_ENT-U1-FTS (SO3)
Beschichtung seewasserbeständig

**1.2.3.3.70 Entrauchungs-Dachventilator Aufstellung im Freien Gehäuse Stahl verz besch Direktantrieb Wartungs-Lasttrennschalter 3polig**
*** Leitbeschreibung
STLB-Bau 2025-10 075
Entrauchungs-Dachventilator DIN EN 12101-3, Aufstellung im Freien, saugseitig angeschlossen, frei ausblasend,
Volumenstrom '39000' m3/h, Temperaturklasse F 600, Bezugsdichte am Eintrittsquerschnitt 1,2 kg/m3,

externe Totaldruckerhöhung bei max. Volumenstrom in Pa '300'
mit Motor, DIN EN 60034-1 (VDE 0530-1), Bemessungsbetriebsspannung 230/400 V AC, Schutzart IP 54 DIN EN 60529 (VDE 0470-1), Dreiphasenwechselstrom-Motor, mit Dachsockel für Flachdach, Gehäuse aus verzinktem Stahl, beschichtet, Direktantrieb, Motor außerhalb Luftstrom, Leitungsanschluss saugseitig, Anschluss mit elastischem Verbindungsstück mit bauaufsichtlicher Zulassung, mit Wartungsschalter als Lasttrennschalter, 3-polig, mit selbsttätiger Verschlussklappe, mit Steuergerät und Frequenzumformer mit bis 5 elektronischen Steuerstufen, Steuergerät in Schutzart IP 54 DIN EN 60529 (VDE 0470-1), Ansteuerung über optischen Rauchmelder, Taster und Brandmeldeanlage, mit Hauptschalter, Hauptsicherung und Phasenkontrollleuchten, mit mind. 8 Eingängen für optische Rauchmelder und mind. 8 Eingängen für Taster.
Menge: 1,000 St
DIN 276-2018 / IBP: 431
Bauabschnitte / Kostenträger: 431
*Unterbeschreibung 1 Anlage: L04EN_ENT-U1-FTS (SO3)*
Anlage: L04EN_ENT-U1-FTS (SO3)
Beschichtung seewasserbeständig

**1.2.3.3.80 Entrauchungs-Dachventilator Aufstellung im Freien Gehäuse Stahl verz besch Direktantrieb Wartungs-Lasttrennschalter 3polig**
*** EP-Aufgliederung gefordert
*** Leitbeschreibung
STLB-Bau 2025-10 075
Entrauchungs-Dachventilator DIN EN 12101-3, Aufstellung im Freien, saugseitig angeschlossen, frei ausblasend,
Volumenstrom '40000' m3/h, Temperaturklasse F 600, Bezugsdichte am Eintrittsquerschnitt 1,2 kg/m3,

externe Totaldruckerhöhung bei max. Volumenstrom in Pa '300'
mit Motor, DIN EN 60034-1 (VDE 0530-1), Bemessungsbetriebsspannung 230/400 V AC, Schutzart IP 54 DIN EN 60529 (VDE 0470-1), Dreiphasenwechselstrom-Motor, mit Dachsockel für Flachdach, Gehäuse aus verzinktem Stahl, beschichtet, Direktantrieb, Motor außerhalb Luftstrom, Leitungsanschluss saugseitig, Anschluss mit elastischem Verbindungsstück mit bauaufsichtlicher Zulassung, mit Wartungsschalter als Lasttrennschalter, 3-polig, mit selbsttätiger Verschlussklappe, mit Steuergerät und Frequenzumformer mit bis 5 elektronischen Steuerstufen, Steuergerät in Schutzart IP 54 DIN EN 60529 (VDE 0470-1), Ansteuerung über optischen Rauchmelder, Taster und Brandmeldeanlage, mit Hauptschalter, Hauptsicherung und Phasenkontrollleuchten, mit mind. 8 Eingängen für optische Rauchmelder und mind. 8 Eingängen für Taster.
Menge: 1,000 St
DIN 276-2018 / IBP: 431
Bauabschnitte / Kostenträger: 431
*Unterbeschreibung 1 Anlage: L01EN_ENT-U1-FTS II (VSZ)*
Anlage: L01EN_ENT-U1-FTS II (VSZ)
Beschichtung seewasserbeständig

**1.2.3.3.90 Entrauchungs-Dachventilator Aufstellung im Freien Gehäuse Stahl verz besch Direktantrieb Wartungs-Lasttrennschalter 3polig**
*** EP-Aufgliederung gefordert
*** Leitbeschreibung
STLB-Bau 2025-10 075
Entrauchungs-Dachventilator DIN EN 12101-3, Aufstellung im Freien, saugseitig angeschlossen, frei ausblasend,
Volumenstrom '43000' m3/h, Temperaturklasse F 600, Bezugsdichte am Eintrittsquerschnitt 1,2 kg/m3,

externe Totaldruckerhöhung bei max. Volumenstrom in Pa '300'
mit Motor, DIN EN 60034-1 (VDE 0530-1), Bemessungsbetriebsspannung 230/400 V AC, Schutzart IP 54 DIN EN 60529 (VDE 0470-1), Dreiphasenwechselstrom-Motor, mit Dachsockel für Flachdach, Gehäuse aus verzinktem Stahl, beschichtet, Direktantrieb, Motor außerhalb Luftstrom, Leitungsanschluss saugseitig, Anschluss mit elastischem Verbindungsstück mit bauaufsichtlicher Zulassung, mit Wartungsschalter als Lasttrennschalter, 3-polig, mit selbsttätiger Verschlussklappe, mit Steuergerät und Frequenzumformer mit bis 5 elektronischen Steuerstufen, Steuergerät in Schutzart IP 54 DIN EN 60529 (VDE 0470-1), Ansteuerung über optischen Rauchmelder, Taster und Brandmeldeanlage, mit Hauptschalter, Hauptsicherung und Phasenkontrollleuchten, mit mind. 8 Eingängen für optische Rauchmelder und mind. 8 Eingängen für Taster.
Menge: 1,000 St
DIN 276-2018 / IBP: 431
Bauabschnitte / Kostenträger: 431
*Unterbeschreibung 1 Anlage: L02EN_ENT-U1-FTS (SO1)*
Anlage: L02EN_ENT-U1-FTS (SO1)
Beschichtung seewasserbeständig

**1.2.3.3.100 Entrauchungs-Dachventilator Aufstellung im Freien Gehäuse Stahl verz besch Direktantrieb Wartungs-Lasttrennschalter 3polig**
*** EP-Aufgliederung gefordert
*** Leitbeschreibung
STLB-Bau 2025-10 075
Entrauchungs-Dachventilator DIN EN 12101-3, Aufstellung im Freien, saugseitig angeschlossen, frei ausblasend,
Volumenstrom '50000' m3/h, Temperaturklasse F 600, Bezugsdichte am Eintrittsquerschnitt 1,2 kg/m3,

externe Totaldruckerhöhung bei max. Volumenstrom in Pa '300'
mit Motor, DIN EN 60034-1 (VDE 0530-1), Bemessungsbetriebsspannung 230/400 V AC, Schutzart IP 54 DIN EN 60529 (VDE 0470-1), Dreiphasenwechselstrom-Motor, mit Dachsockel für Flachdach, Gehäuse aus verzinktem Stahl, beschichtet, Direktantrieb, Motor außerhalb Luftstrom, Leitungsanschluss saugseitig, Anschluss mit elastischem Verbindungsstück mit bauaufsichtlicher Zulassung, mit Wartungsschalter als Lasttrennschalter, 3-polig, mit selbsttätiger Verschlussklappe, mit Steuergerät und Frequenzumformer mit bis 5 elektronischen Steuerstufen, Steuergerät in Schutzart IP 54 DIN EN 60529 (VDE 0470-1), Ansteuerung über optischen Rauchmelder, Taster und Brandmeldeanlage, mit Hauptschalter, Hauptsicherung und Phasenkontrollleuchten, mit mind. 8 Eingängen für optische Rauchmelder und mind. 8 Eingängen für Taster.
Menge: 1,000 St
DIN 276-2018 / IBP: 431
Bauabschnitte / Kostenträger: 431
*Unterbeschreibung 1 Anlage: L02EN_ENT-U1-FTS I (VSZ)*
Anlage: L02EN_ENT-U1-FTS I (VSZ)
Beschichtung seewasserbeständig

**1.2.3.3.110 Entrauchungs-Dachventilator Aufstellung im Freien Gehäuse Stahl verz besch Direktantrieb Wartungs-Lasttrennschalter 3polig**
*** EP-Aufgliederung gefordert
*** Leitbeschreibung
STLB-Bau 2025-10 075
Entrauchungs-Dachventilator DIN EN 12101-3, Aufstellung im Freien, saugseitig angeschlossen, frei ausblasend,
Volumenstrom '50000' m3/h, Temperaturklasse F 600, Bezugsdichte am Eintrittsquerschnitt 1,2 kg/m3,

externe Totaldruckerhöhung bei max. Volumenstrom in Pa '300'
mit Motor, DIN EN 60034-1 (VDE 0530-1), Bemessungsbetriebsspannung 230/400 V AC, Schutzart IP 54 DIN EN 60529 (VDE 0470-1), Dreiphasenwechselstrom-Motor, mit Dachsockel für Flachdach, Gehäuse aus verzinktem Stahl, beschichtet, Direktantrieb, Motor außerhalb Luftstrom, Leitungsanschluss saugseitig, Anschluss mit elastischem Verbindungsstück mit bauaufsichtlicher Zulassung, mit Wartungsschalter als Lasttrennschalter, 3-polig, mit selbsttätiger Verschlussklappe, mit Steuergerät und Frequenzumformer mit bis 5 elektronischen Steuerstufen, Steuergerät in Schutzart IP 54 DIN EN 60529 (VDE 0470-1), Ansteuerung über optischen Rauchmelder, Taster und Brandmeldeanlage, mit Hauptschalter, Hauptsicherung und Phasenkontrollleuchten, mit mind. 8 Eingängen für optische Rauchmelder und mind. 8 Eingängen für Taster.
Menge: 1,000 St
DIN 276-2018 / IBP: 431
Bauabschnitte / Kostenträger: 431
*Unterbeschreibung 1 Anlage: L06EN_ENT-E0-Magistrale (SO2)*
Anlage: L06EN_ENT-E0-Magistrale (SO2)
Beschichtung seewasserbeständig

**1.2.3.3.120 Entrauchungs-Wandventilator Motor 230/400VAC Wartungs-Lasttrennschalter 3polig**
*** EP-Aufgliederung gefordert
*** Leitbeschreibung
STLB-Bau 2025-10 075
Entrauchungs-Wandventilator DIN EN 12101-3, zur Aufstellung im Gebäude, Außenwandanbau, außerhalb des Rauchabschnitts, einschl. Wärmedämmung, zu Wartungszwecken demontierbar, Genauigkeitsklasse 2 DIN 24166,
Volumenstrom '20000' m3/h, Temperaturklasse F 600, Bezugsdichte am Eintrittsquerschnitt 1,15 kg/m3,

externe Totaldruckerhöhung bei max. Volumenstrom in Pa '300'
mit Motor, DIN EN 60034-1 (VDE 0530-1), Bemessungsbetriebsspannung 230/400 V AC, Schutzart IP 55 DIN EN 60529 (VDE 0470-1), Gehäuse aus beschichtetem Stahl, Laufrad dynamisch ausgewuchtet, DIN ISO 21940-11, Gütestufe G 6.3, Laufrad aus beschichtetem Stahl, mit Wartungsschalter als Lasttrennschalter, 3-polig, mit Steuergerät und Frequenzumformer mit bis 5 elektronischen Steuerstufen, Steuergerät in Schutzart IP 54 DIN EN 60529 (VDE 0470-1), Ansteuerung über optischen Rauchmelder, Taster und Brandmeldeanlage, mit Hauptschalter, Hauptsicherung und Phasenkontrollleuchten, mit mind. 8 Eingängen für optische Rauchmelder und mind. 8 Eingängen für Taster.
Menge: 2,000 St
DIN 276-2018 / IBP: 431
Bauabschnitte / Kostenträger: 431
*Unterbeschreibung 1 Anlage: L01EN_ENT-U1-Vers.-Tunnel, L02EN_ENT-U1-Vers.-Tunnel (SO3)*
Anlage: L01EN_ENT-U1-Vers.-Tunnel, L02EN_ENT-U1-Vers.-Tunnel (SO3)
Beschichtung seewasserbeständig

**1.2.3.3.130 Entrauchungs-Axialventilator Aufstellung im Freien Gehäuse Stahl besch Wartungs-Lasttrennschalter 3polig**
*** Leitbeschreibung
STLB-Bau 2025-10 075
Entrauchungs-Axialventilator DIN EN 12101-3, Aufstellung im Freien, Genauigkeitsklasse 2 DIN 24166, saugseitig angeschlossen, frei ausblasend,
Volumenstrom '52500' m3/h, Temperaturklasse F 600, Bezugsdichte am Eintrittsquerschnitt 1,15 kg/m3,

externe Totaldruckerhöhung bei max. Volumenstrom in Pa '300'
mit Motor, DIN EN 60034-1 (VDE 0530-1), Bemessungsbetriebsspannung 230/400 V AC, Schutzart IP 55 DIN EN 60529 (VDE 0470-1), Gehäuse aus beschichtetem Stahl, Laufrad dynamisch ausgewuchtet, DIN ISO 21940-11, Gütestufe G 6.3, Laufrad aus beschichtetem Stahl, mit Schutzvorrichtungen DIN EN ISO 13857, druckseitig, aus verzinktem Stahl, Leitungsanschluss saugseitig, Anschluss mit elastischem Verbindungsstück mit bauaufsichtlicher Zulassung, mit Flansch, aus beschichtetem Stahl, mit Wartungsschalter als Lasttrennschalter, 3-polig, mit Steuergerät und Frequenzumformer mit bis 5 elektronischen Steuerstufen, Steuergerät in Schutzart IP 54 DIN EN 60529 (VDE 0470-1), Ansteuerung über optischen Rauchmelder, Taster und Brandmeldeanlage, mit Hauptschalter, Hauptsicherung und Phasenkontrollleuchten, mit mind. 8 Eingängen für optische Rauchmelder und mind. 8 Eingängen für Taster.
Menge: 4,000 St
DIN 276-2018 / IBP: 431
Bauabschnitte / Kostenträger: 431
*Unterbeschreibung 1 Anlage: L02EN_ENT-E0-Magistrale (SO2)*
Anlage: L02EN_ENT-E0-Magistrale (SO2)
  L03EN_ENT-E0-Magistrale (SO2)
  L04EN_ENT-E0-Magistrale (SO2)
  L05EN_ENT-E0-Magistrale (SO2)
- Beschichtung seewasserbeständig
- Aufstellung mit werkseitig mitgelieferten Schwingungsdämpfern
- Befestigungsuntergrund bauseitige Stahlkonstruktion

*Hinweis*

#### 1.3 Luftverteilung, Luftleitungen

##### 1.3.1 Luftleitungen

*Hinweis: Genereller Hinweis zur Montage der nachfolgend aufgeführten Luftkanalleitungen:*
Genereller Hinweis zur Montage der nachfolgend aufgeführten Luftkanalleitungen:
Die Anlieferung aller Luftkanalleitungen, Formstücke und beschriebenen Einbauten erfolgt in rechteckiger und runder Ausführung, werkseitig gereinigt und staubdicht geschützt gemäß VDI 6022.

Die Luftleitungen entsprechen den allgemeinen Anforderungen der DIN 1946-4. Des Weiteren müssen die Komponenten sowie die Montage und der Betrieb die Anforderungen der VDI 6022 erfüllen. Dazu gehören die Folienverpackung ab Werk, der Schutz vor Beschädigung und Verschmutzung während des Transports, die Lagerung in geschlossenen Containern und das Verschließen der Luftleitungsöffnungen nach erfolgter Montage mit reißfester Folie oder Blechkappen.

Alle Luftkanalleitungen in rechteckiger und runder Ausführung einschließlich der Formteile sind so zu transportieren und anzuliefern, dass eine Beschädigung und Verschmutzung ausgeschlossen ist. Eine Lagerung im Freien oder innerhalb des Gebäudes ist nicht gestattet. Die Lagerung auf der Baustelle ist nur kurzfristig und direkt am Montageort erlaubt. Die Schutzfolie darf nur unmittelbar vor der Montage entfernt werden.

Im Zuge der örtlichen Bauüberwachung wird ohne Vorankündigung der Verschmutzungsgrad der montierten Leitungen überprüft und, sofern notwendig, eine komplette Demontage, Reinigung und Neumontage des betroffenen Leitungsabschnitts auf Kosten des Auftragnehmers veranlasst. Die Luftleitungen und Bauteile sind bis zur Übergabe an den Bauherrn staubfrei (im Lieferzustand) zu halten. Die in VDI 6022 Blatt 3 genannte Staubkonzentration "besenrein" ist nicht ausreichend.

Verbindungen und Befestigungen wie Gewinde, Schraubenschäfte, Innenflansche, Revisionsöffnungen usw. dürfen nicht in den luftführenden Bereich hineinragen. Befestigungen, bei denen die Luftkanalleitungen durchbohrt werden, sind nach DIN 1946-T4 nicht zugelassen. Entsprechende Aufwendungen und Montageabfolgen sind als Grundleistungen in die Einheitspreise einzukalkulieren.

*Hinweis*

###### 1.3.1.1 Luftleitungen eckig, Stahlblech verzinkt, gefalzt mit Dichtstoff, Luftdichtheitsklasse ATC 3 bzw. C

*Hinweis*

*Hinweis: Ausführung Luftdichtheitsklasse ATC 3 bzw. C*
Ausführung Luftdichtheitsklasse ATC 3 bzw. C

Die Luftdichtheit des montierten Systems muss mindestens der Dichtheitsklasse C (ATC 3) nach DIN EN 16798-3 entsprechen und ist durch eine Abnahmemessung nach DIN EN 12599 nachzuweisen. Der Transport und die Montage, insbesondere von eckigen Luftleitungen haben mit größter Sorgfalt zu erfolgen um die angestrebte Dichtheitsklasse zu erreichen. Der Dichtheitsnachweis ist an Teilabschnitten in Anwesenheit der Objektüberwachung vorzunehmen, solange das Luftleitungssystem zugänglich ist.

Hinweise für eine fachgerechte Montage
Zur Montagevorbereitung und Montage eine Sichtkontrolle auf Beschädigungen vornehmen. Keine Bauteile mit beschädigtem Rahmen einbauen. Rahmenstirnflächen reinigen und ggf. trocknen, auf die Rahmenstirnflächen mittig Dichtband in der Breite der Rahmen angepasst aufbringen,
Dichtungsband an den Ecken über Kreuz, nicht im Radius kleben.
Empfohlene Dichtungen: 15 x 5 mm für SB20
  25 x 5 mm für SB30
  35 x 5 mm für SB40
Bauteile fügen, Ecken verschrauben, beachten, dass die Dichtungen nicht verschoben werden, Eckverschraubung kraftschlüssig ausführen, bei Kantenlängen > 200 mm Kanalklammern setzen, max. Abstand 200 mm.
Passrahmen (innenliegender Dichtstoff) nur mit luftdichten Blindnieten befestigen (Bohrschrauben sind nicht zulässig). An- und Einbauteile vor dem Aufsetzen mit Dichtmasse versehen und ebenfalls nur mit o.g. Blindnieten befestigen.
Nicht benötigte Öffnungen oder Fehlbohrungen sind dicht zu verschließen.
Bauteile, wie Elastikstutzen, Jalousieklappen, Schalldämpfer usw. müssen den Einsatzanforderungen für Dichtheitsklasse C entsprechen und sind wie vor beschrieben für die Montage vorzubereiten und einzubauen. Der Einsatz von Dichtstoffen ist auf das notwendige Maß zu begrenzen. Die Dichtstoffe sind antibakteriell und fungizid nach DIN 18545-2.

*Hinweis*

**1.3.1.1.10 Mehraufwand für Sicherung und Luftkanalinstallationen in beengten Installationsschächten.**
Mehraufwand für Sicherung und Luftkanalinstallationen in beengten Installationsschächten.
Aufgrund der beengten Installationsschächte sind Montageerschwernisse zu berücksichtigen. Die übliche Zugänglichkeit für die Kanalbefestigungen bzw. für die Herstellung der Kanalverbindungen sind nicht gegeben. Insoweit sind für die Schachtinstallationen folgende Mehraufwendungen zu berücksichtigen:
-  Ausstattung der Installationsschächte mit Winkeleisen-Profilkonstruktionen,
-  Ausstattung der Installationsschächte mit einzelnen Holzbohlen
-  Sicherung der Installationsschächte gegen Absturz auch während der
  Montage. Es ist seitens des AN zu jeder Zeit (auch während Pausen oder
  Montagen in den Schächten) sicherzustellen, dass die Installationsschächte
  gegen Absturz gesichert sind.
-  Schutzausrüstungen für das Montagepersonal  angeordnet an den Schacht-Innenwänden
-  Anbringen von Montageschienen zwischen den Winkeleisen-Profilkonstruk-  tionen
-  Auflegen von einzelnen Holzbohlen auf die Montageschienen
-  Montage der Luftkanalleitungen in 1,00 m-Längen durch Nutzen der
  Holzbohlen als Montagebühne
-  Vor Beginn sind die Luftkanalleitungen vor Ort durch den AN Dämmung zu
  isolieren

Die Arbeiten sind mit einer CE-gekennzeichnete und EG/EU-baumustergeprüfte persönlichen  Schutzausrüstung (PSA) bestehend aus Halte- oder Auffanggurte, Verbindungsmittel (Seile/Bänder), Falldämpfer und mitlaufendem Auffanggerät zur Absicherung gegen Absturz auszuführen. Die Beschäftigten sind vor Beginn der Arbeiten über den sachgerechten oder bestimmungsgemäßen Umgang und Gebrauch zu unterweisen. Die Unterweisung ist schriftlich zu dokumentieren und dem Bautagebuch beizufügen.
Die persönliche Schutzausrüstung gegen Absturz ist vor jeder Benutzung durch Sichtprüfung zu überprüfen. Eine Prüfung durch eine sachkundige Person ist mindestens einmal im Jahr und nach einer Beanspruchung durch einen Absturz durchführen. Die PSA gegen Absturz ist möglichst oberhalb des Benutzers/der Benutzerin anzuschlagen bzw zu befestigen. Hierbei darf die Befestigung nur an tragfähigen Bauteilen oder speziellen Anschlageinrichtungen erfolgen. Dabei muss es eine Stoßkraft (Auffangkraft) von 7,5 kN aufnehmen können. Sind gesonderte Anschlagpunkte (sogenannte Sekuranten) im Arbeitsbereich vorhanden, müssen diese primär verwendet werden.
Hinsichtlich des zu kalkulierenden Mehraufwandes ist zu berücksichtigen, dass die Winkeleisen-Profilkonstruktionen und die Montageschienen getrennt über die jeweils ausgeschriebenen Postionen der Leistungsbeschreibung vergütet werden.
Die Abrechnung des Montage-Mehraufwandes in Installationsschächten erfolgt über m² Luftleitungen für alle Dimensionen/Kantenlängen.
Menge: 1921,000 m2
DIN 276-2018 / IBP: 431
Bauabschnitte / Kostenträger: 431

**1.3.1.1.20 Mehraufwand für Luftkanalinstallationen als Aufmaßteil**
Mehraufwand für Luftkanalinstallationen als Aufmaßteil
Zulage zur Pos. Luftleitungen und Formstücke als Aufmaßteil. Diese Kanäle sind bedingt durch die Montageabfolge vor Ort aufzumessen, als Einzelabruf zu bestellen und einzubauen.
Entsprechender Mehraufwand wie Mindermengenzuschlag, Montageerschwerniss, zusätzliche Rüstkosten für eine Montageunterbrechung sind entsprechend einzukalkulieren.

Die Abrechnung des Mehraufwandes erfolgt über m² Luftleitungen für alle Dimensionen/Kantenlängen.
Menge: 276,000 m2
DIN 276-2018 / IBP: 431
Bauabschnitte / Kostenträger: 431

**1.3.1.1.30 Mehraufwand für Montage von bereits gedämmten Luftleitungen und Formstücken an schwer zugänglichen Stellen. Montage in Teillängen und mit Mineralwolldämmung, Koordination durch das Gewerk Lüftung mit dem Gewerk Dämmung, wobei hier durch das Gewerk Lüftung entsprechende Wartezeiten mit einzukalkulieren sind.**
Mehraufwand für Montage von bereits gedämmten Luftleitungen und Formstücken an schwer zugänglichen Stellen. Montage in Teillängen und mit Mineralwolldämmung, Koordination durch das Gewerk Lüftung mit dem Gewerk Dämmung, wobei hier durch das Gewerk Lüftung entsprechende Wartezeiten mit einzukalkulieren sind.
Montageort: Bereiche mit hoher Installationsdichte.

Die Abrechnung des Mehraufwandes erfolgt über m² Luftleitungen für alle Dimensionen/Kantenlängen.
Menge: 235,000 m2
DIN 276-2018 / IBP: 431
Bauabschnitte / Kostenträger: 431

*Hinweis*

**1.3.1.1.40 Luftltg rechteckig Stahl verz gefalzt Kanten-L bis 500mm Aufhänge-Auflagekonstruktion schallg.**
*** Leitbeschreibung
STLB-Bau 2025-10 075
Luftleitung, rechteckig, Luftdichtheitsklasse ATC3 DIN EN 16798-3, Druckklasse 2 DIN EN 1507, aus verzinktem Stahl, gefalzt, Maße DIN EN 1505, Kantenlänge bis 500 mm, Verbindung mit Winkelflansch, aus verzinktem Stahl, mit Schrauben und Dichtung, Form- und Verbindungsstücke werden gesondert vergütet, min./max. Temperatur der geförderten Luft -15 bis 40 Grad C, mit Aufhänge-/Auflagekonstruktion DIN EN 12236, schallgedämmt, befestigen mit Befestigungsmitteln mit bauaufsichtlichem Nachweis einschl. Bohrungen, Befestigungsuntergrund Stahlbeton, Ausführung gemäß Einzelbeschreibung,
Einzelbeschreibungs-Nr 'Verlegung in Gebäuden und Zentralen, Arbeitshöhe des Montageortes bis 5,5 m über der Standfläche des hierfür erforderlichen Gerüstes, Gerüst wird gesondert vergütet'.
Menge: 7029,000 m2
DIN 276-2018 / IBP: 431
Bauabschnitte / Kostenträger: 431
*Unterbeschreibung 1 Die Befestigung von Luftkanalhaltern in L- oder Z-Form ist nicht zulässig.*
Die Befestigung von Luftkanalhaltern in L- oder Z-Form ist nicht zulässig.

Hinweis zur Montage:
- Schnittkanten der Halterungsprofile entgraten
- Schnittkanten mit Zinkspray versiegeln
- Abdeckkappen für Aufhänge-/Auflagekonstruktion montieren
- Verbindung Winkelflansch sind mit Kanalklammern ergänzend zu sichern
- Die Befestigung von Luftkanalhaltern mit Bohrschrauben oder Blindnieten ist
  nicht zulässig.

**1.3.1.1.50 Luftltg rechteckig Stahl verz gefalzt Kanten-L 500-1000mm Aufhänge-Auflagekonstruktion schallg.**
*** Leitbeschreibung
STLB-Bau 2025-10 075
Luftleitung, rechteckig, Luftdichtheitsklasse ATC3 DIN EN 16798-3, Druckklasse 2 DIN EN 1507, aus verzinktem Stahl, gefalzt, Maße DIN EN 1505, Kantenlänge über 500 bis 1000 mm, Verbindung mit Winkelflansch, aus verzinktem Stahl, mit Schrauben und Dichtung, Form- und Verbindungsstücke werden gesondert vergütet, min./max. Temperatur der geförderten Luft -15 bis 40 Grad C, mit Aufhänge-/Auflagekonstruktion DIN EN 12236, schallgedämmt, befestigen mit Befestigungsmitteln mit bauaufsichtlichem Nachweis einschl. Bohrungen, Befestigungsuntergrund Stahlbeton, Ausführung gemäß Einzelbeschreibung,
Einzelbeschreibungs-Nr 'Verlegung in Gebäuden und Zentralen, Arbeitshöhe des Montageortes bis 5,5 m über der Standfläche des hierfür erforderlichen Gerüstes, Gerüst wird gesondert vergütet'.
Menge: 8283,000 m2
DIN 276-2018 / IBP: 431
Bauabschnitte / Kostenträger: 431
*Unterbeschreibung 1 Die Befestigung von Luftkanalhaltern in L- oder Z-Form ist nicht zulässig.*
Die Befestigung von Luftkanalhaltern in L- oder Z-Form ist nicht zulässig.

Hinweis zur Montage:
- Schnittkanten der Halterungsprofile entgraten
- Schnittkanten mit Zinkspray versiegeln
- Abdeckkappen für Aufhänge-/Auflagekonstruktion montieren
- Verbindung Winkelflansch sind mit Kanalklammern ergänzend zu sichern
- Die Befestigung von Luftkanalhaltern mit Bohrschrauben oder Blindnieten ist
  nicht zulässig.

**1.3.1.1.60 Luftltg rechteckig Stahl verz gefalzt Kanten-L 1000-1500mm Aufhänge-Auflagekonstruktion schallg.**
*** Leitbeschreibung
STLB-Bau 2025-10 075
Luftleitung, rechteckig, Luftdichtheitsklasse ATC3 DIN EN 16798-3, Druckklasse 2 DIN EN 1507, aus verzinktem Stahl, gefalzt, Maße DIN EN 1505, Kantenlänge über 1000 bis 1500 mm, Verbindung mit Winkelflansch, aus verzinktem Stahl, mit Schrauben und Dichtung, Form- und Verbindungsstücke werden gesondert vergütet, min./max. Temperatur der geförderten Luft -15 bis 40 Grad C, mit Aufhänge-/Auflagekonstruktion DIN EN 12236, schallgedämmt, befestigen mit Befestigungsmitteln mit bauaufsichtlichem Nachweis einschl. Bohrungen, Befestigungsuntergrund Stahlbeton, Ausführung gemäß Einzelbeschreibung,
Einzelbeschreibungs-Nr 'Verlegung in Gebäuden und Zentralen, Arbeitshöhe des Montageortes bis 5,5 m über der Standfläche des hierfür erforderlichen Gerüstes, Gerüst wird gesondert vergütet'.
Menge: 5757,000 m2
DIN 276-2018 / IBP: 431
Bauabschnitte / Kostenträger: 431
*Unterbeschreibung 1 Die Befestigung von Luftkanalhaltern in L- oder Z-Form ist nicht zulässig.*
Die Befestigung von Luftkanalhaltern in L- oder Z-Form ist nicht zulässig.

Hinweis zur Montage:
- Schnittkanten der Halterungsprofile entgraten
- Schnittkanten mit Zinkspray versiegeln
- Abdeckkappen für Aufhänge-/Auflagekonstruktion montieren
- Verbindung Winkelflansch sind mit Kanalklammern ergänzend zu sichern
- Die Befestigung von Luftkanalhaltern mit Bohrschrauben oder Blindnieten ist
  nicht zulässig.

**1.3.1.1.70 Luftltg rechteckig Stahl verz gefalzt Kanten-L 1500-2000mm Aufhänge-Auflagekonstruktion schallg.**
*** Leitbeschreibung
STLB-Bau 2025-10 075
Luftleitung, rechteckig, Luftdichtheitsklasse ATC3 DIN EN 16798-3, Druckklasse 2 DIN EN 1507, aus verzinktem Stahl, gefalzt, Maße DIN EN 1505, Kantenlänge über 1500 bis 2000 mm, Verbindung mit Winkelflansch, aus verzinktem Stahl, mit Schrauben und Dichtung, Form- und Verbindungsstücke werden gesondert vergütet, min./max. Temperatur der geförderten Luft -15 bis 40 Grad C, mit Aufhänge-/Auflagekonstruktion DIN EN 12236, schallgedämmt, befestigen mit Befestigungsmitteln mit bauaufsichtlichem Nachweis einschl. Bohrungen, Befestigungsuntergrund Stahlbeton, Ausführung gemäß Einzelbeschreibung,
Einzelbeschreibungs-Nr 'Verlegung in Gebäuden und Zentralen, Arbeitshöhe des Montageortes bis 5,5 m über der Standfläche des hierfür erforderlichen Gerüstes, Gerüst wird gesondert vergütet'.
Menge: 1137,000 m2
DIN 276-2018 / IBP: 431
Bauabschnitte / Kostenträger: 431
*Unterbeschreibung 1 Die Befestigung von Luftkanalhaltern in L- oder Z-Form ist nicht zulässig.*
Die Befestigung von Luftkanalhaltern in L- oder Z-Form ist nicht zulässig.

Hinweis zur Montage:
- Schnittkanten der Halterungsprofile entgraten
- Schnittkanten mit Zinkspray versiegeln
- Abdeckkappen für Aufhänge-/Auflagekonstruktion montieren
- Verbindung Winkelflansch sind mit Kanalklammern ergänzend zu sichern
- Die Befestigung von Luftkanalhaltern mit Bohrschrauben oder Blindnieten ist
  nicht zulässig.

**1.3.1.1.80 Luftltg rechteckig Stahl verz gefalzt Kanten-L ü. 2000mm Aufhänge-Auflagekonstruktion schallg.**
*** Leitbeschreibung
STLB-Bau 2025-10 075
Luftleitung, rechteckig, Luftdichtheitsklasse ATC3 DIN EN 16798-3, Druckklasse 2 DIN EN 1507, aus verzinktem Stahl, gefalzt, Maße DIN EN 1505, Kantenlänge über 2000 mm, Verbindung mit Winkelflansch, aus verzinktem Stahl, mit Schrauben und Dichtung, Form- und Verbindungsstücke werden gesondert vergütet, min./max. Temperatur der geförderten Luft -15 bis 40 Grad C, mit Aufhänge-/Auflagekonstruktion DIN EN 12236, schallgedämmt, befestigen mit Befestigungsmitteln mit bauaufsichtlichem Nachweis einschl. Bohrungen, Befestigungsuntergrund Stahlbeton, Ausführung gemäß Einzelbeschreibung,
Einzelbeschreibungs-Nr 'Verlegung in Gebäuden und Zentralen, Arbeitshöhe des Montageortes bis 5,5 m über der Standfläche des hierfür erforderlichen Gerüstes, Gerüst wird gesondert vergütet'.
Menge: 762,000 m2
DIN 276-2018 / IBP: 431
Bauabschnitte / Kostenträger: 431
*Unterbeschreibung 1 Die Befestigung von Luftkanalhaltern in L- oder Z-Form ist nicht zulässig.*
Die Befestigung von Luftkanalhaltern in L- oder Z-Form ist nicht zulässig.

Hinweis zur Montage:
- Schnittkanten der Halterungsprofile entgraten
- Schnittkanten mit Zinkspray versiegeln
- Abdeckkappen für Aufhänge-/Auflagekonstruktion montieren
- Verbindung Winkelflansch sind mit Kanalklammern ergänzend zu sichern
- Die Befestigung von Luftkanalhaltern mit Bohrschrauben oder Blindnieten ist
  nicht zulässig.

*Hinweis*

**1.3.1.1.90 Formstück Luftltg rechteckig Stahl verz gefalzt Kanten-L bis 500mm**
*** Leitbeschreibung
STLB-Bau 2025-10 075
Formstück für Luftleitung, rechteckig, Luftdichtheitsklasse ATC3 DIN EN 16798-3, Druckklasse 2 DIN EN 1507, aus verzinktem Stahl, gefalzt, Maße DIN EN 1505, Kantenlänge bis 500 mm, Verbindung mit Winkelflansch, aus verzinktem Stahl, mit Schrauben und Dichtung, min./max. Temperatur der geförderten Luft -15 bis 40 Grad C, mit Aufhänge-/Auflagekonstruktion DIN EN 12236, schallgedämmt, befestigen mit Befestigungsmitteln mit bauaufsichtlichem Nachweis einschl. Bohrungen, Befestigungsuntergrund Stahlbeton, Ausführung gemäß Einzelbeschreibung,
Einzelbeschreibungs-Nr 'Formstücke gem. DIN 18379'.
Menge: 7643,000 m2
DIN 276-2018 / IBP: 431
Bauabschnitte / Kostenträger: 431
*Unterbeschreibung 1 Die Befestigung von Luftkanalhaltern in L- oder Z-Form ist nicht zulässig.*
Die Befestigung von Luftkanalhaltern in L- oder Z-Form ist nicht zulässig.

Hinweis zur Montage:
- Schnittkanten der Halterungsprofile entgraten
- Schnittkanten mit Zinkspray versiegeln
- Abdeckkappen für Aufhänge-/Auflagekonstruktion montieren
- Verbindung Winkelflansch sind mit Kanalklammern ergänzend zu sichern
- Die Befestigung von Luftkanalhaltern mit Bohrschrauben oder Blindnieten ist
  nicht zulässig.

**1.3.1.1.100 Formstück Luftltg rechteckig Stahl verz gefalzt Kanten-L 500-1000mm**
*** Leitbeschreibung
STLB-Bau 2025-10 075
Formstück für Luftleitung, rechteckig, Luftdichtheitsklasse ATC3 DIN EN 16798-3, Druckklasse 2 DIN EN 1507, aus verzinktem Stahl, gefalzt, Maße DIN EN 1505, Kantenlänge über 500 bis 1000 mm, Verbindung mit Winkelflansch, aus verzinktem Stahl, mit Schrauben und Dichtung, min./max. Temperatur der geförderten Luft -15 bis 40 Grad C, mit Aufhänge-/Auflagekonstruktion DIN EN 12236, schallgedämmt, befestigen mit Befestigungsmitteln mit bauaufsichtlichem Nachweis einschl. Bohrungen, Befestigungsuntergrund Stahlbeton, Ausführung gemäß Einzelbeschreibung,
Einzelbeschreibungs-Nr 'Formstücke gem. DIN 18379'.
Menge: 5105,000 m2
DIN 276-2018 / IBP: 431
Bauabschnitte / Kostenträger: 431
*Unterbeschreibung 1 Die Befestigung von Luftkanalhaltern in L- oder Z-Form ist nicht zulässig.*
Die Befestigung von Luftkanalhaltern in L- oder Z-Form ist nicht zulässig.

Hinweis zur Montage:
- Schnittkanten der Halterungsprofile entgraten
- Schnittkanten mit Zinkspray versiegeln
- Abdeckkappen für Aufhänge-/Auflagekonstruktion montieren
- Verbindung Winkelflansch sind mit Kanalklammern ergänzend zu sichern
- Die Befestigung von Luftkanalhaltern mit Bohrschrauben oder Blindnieten ist
  nicht zulässig.

**1.3.1.1.110 Formstück Luftltg rechteckig Stahl verz gefalzt Kanten-L 1000-1500mm**
*** Leitbeschreibung
STLB-Bau 2025-10 075
Formstück für Luftleitung, rechteckig, Luftdichtheitsklasse ATC3 DIN EN 16798-3, Druckklasse 2 DIN EN 1507, aus verzinktem Stahl, gefalzt, Maße DIN EN 1505, Kantenlänge über 1000 bis 1500 mm, Verbindung mit Winkelflansch, aus verzinktem Stahl, mit Schrauben und Dichtung, min./max. Temperatur der geförderten Luft -15 bis 40 Grad C, mit Aufhänge-/Auflagekonstruktion DIN EN 12236, schallgedämmt, befestigen mit Befestigungsmitteln mit bauaufsichtlichem Nachweis einschl. Bohrungen, Befestigungsuntergrund Stahlbeton, Ausführung gemäß Einzelbeschreibung,
Einzelbeschreibungs-Nr 'Formstücke gem. DIN 18379'.
Menge: 4932,000 m2
DIN 276-2018 / IBP: 431
Bauabschnitte / Kostenträger: 431
*Unterbeschreibung 1 Die Befestigung von Luftkanalhaltern in L- oder Z-Form ist nicht zulässig.*
Die Befestigung von Luftkanalhaltern in L- oder Z-Form ist nicht zulässig.

Hinweis zur Montage:
- Schnittkanten der Halterungsprofile entgraten
- Schnittkanten mit Zinkspray versiegeln
- Abdeckkappen für Aufhänge-/Auflagekonstruktion montieren
- Verbindung Winkelflansch sind mit Kanalklammern ergänzend zu sichern
- Die Befestigung von Luftkanalhaltern mit Bohrschrauben oder Blindnieten ist
  nicht zulässig.

**1.3.1.1.120 Formstück Luftltg rechteckig Stahl verz gefalzt Kanten-L 1500-2000mm**
*** Leitbeschreibung
STLB-Bau 2025-10 075
Formstück für Luftleitung, rechteckig, Luftdichtheitsklasse ATC3 DIN EN 16798-3, Druckklasse 2 DIN EN 1507, aus verzinktem Stahl, gefalzt, Maße DIN EN 1505, Kantenlänge über 1500 bis 2000 mm, Verbindung mit Winkelflansch, aus verzinktem Stahl, mit Schrauben und Dichtung, min./max. Temperatur der geförderten Luft -15 bis 40 Grad C, mit Aufhänge-/Auflagekonstruktion DIN EN 12236, schallgedämmt, befestigen mit Befestigungsmitteln mit bauaufsichtlichem Nachweis einschl. Bohrungen, Befestigungsuntergrund Stahlbeton, Ausführung gemäß Einzelbeschreibung,
Einzelbeschreibungs-Nr 'Formstücke gem. DIN 18379'.
Menge: 1359,000 m2
DIN 276-2018 / IBP: 431
Bauabschnitte / Kostenträger: 431
*Unterbeschreibung 1 Die Befestigung von Luftkanalhaltern in L- oder Z-Form ist nicht zulässig.*
Die Befestigung von Luftkanalhaltern in L- oder Z-Form ist nicht zulässig.

Hinweis zur Montage:
- Schnittkanten der Halterungsprofile entgraten
- Schnittkanten mit Zinkspray versiegeln
- Abdeckkappen für Aufhänge-/Auflagekonstruktion montieren
- Verbindung Winkelflansch sind mit Kanalklammern ergänzend zu sichern
- Die Befestigung von Luftkanalhaltern mit Bohrschrauben oder Blindnieten ist
  nicht zulässig.

**1.3.1.1.130 Formstück Luftltg rechteckig Stahl verz gefalzt Kanten-L ü. 2000mm**
*** Leitbeschreibung
STLB-Bau 2025-10 075
Formstück für Luftleitung, rechteckig, Luftdichtheitsklasse ATC3 DIN EN 16798-3, Druckklasse 2 DIN EN 1507, aus verzinktem Stahl, gefalzt, Maße DIN EN 1505, Kantenlänge über 2000 mm, Verbindung mit Winkelflansch, aus verzinktem Stahl, mit Schrauben und Dichtung, min./max. Temperatur der geförderten Luft -15 bis 40 Grad C, mit Aufhänge-/Auflagekonstruktion DIN EN 12236, schallgedämmt, befestigen mit Befestigungsmitteln mit bauaufsichtlichem Nachweis einschl. Bohrungen, Befestigungsuntergrund Stahlbeton, Ausführung gemäß Einzelbeschreibung,
Einzelbeschreibungs-Nr 'Formstücke gem. DIN 18379'.
Menge: 1507,000 m2
DIN 276-2018 / IBP: 431
Bauabschnitte / Kostenträger: 431
*Unterbeschreibung 1 Die Befestigung von Luftkanalhaltern in L- oder Z-Form ist nicht zulässig.*
Die Befestigung von Luftkanalhaltern in L- oder Z-Form ist nicht zulässig.

Hinweis zur Montage:
- Schnittkanten der Halterungsprofile entgraten
- Schnittkanten mit Zinkspray versiegeln
- Abdeckkappen für Aufhänge-/Auflagekonstruktion montieren
- Verbindung Winkelflansch sind mit Kanalklammern ergänzend zu sichern
- Die Befestigung von Luftkanalhaltern mit Bohrschrauben oder Blindnieten ist
  nicht zulässig.

**1.3.1.1.140 Inspektionsöffnung oval Stahl verz 180/80mm**
*** Leitbeschreibung
STLB-Bau 2026-04 075
Inspektions- und Wartungsöffnung als Deckel mit Einbaurahmen und Dichtung, oval, aus verzinktem Stahl, Maße 180/80 mm, für Einbau in rechteckige Luftleitung, mit Kantenschutz, mit Schraubverschluss und Rändelmutter, Luftdichtheitsklasse ATC3 DIN EN 16798-3.
Menge: 176,000 St
DIN 276-2018 / IBP: 431
Bauabschnitte / Kostenträger: 431
*Unterbeschreibung 1 Der Kanalausschnitt ist zum Schutz vor Verletzungen bei Wartungsarbeiten mit einem selbstklebenden Kantenschutzgummi zu versehen. Das Kantenschutzgummi muss auf den Revisionsdeckeln abgestimmt sein und darf dessen Dichtheit und Funktion nicht beeinträchtigen.*

**1.3.1.1.150 Inspektionsöffnung oval Stahl verz 200/100mm**
*** Leitbeschreibung
STLB-Bau 2025-10 075
Inspektions- und Wartungsöffnung als Deckel mit Einbaurahmen und Dichtung, oval, aus verzinktem Stahl, Maße 200/100 mm, für Einbau in rechteckige Luftleitung, mit Kantenschutz, mit Schraubverschluss und Rändelmutter, Luftdichtheitsklasse ATC3 DIN EN 16798-3.
Menge: 108,000 St
DIN 276-2018 / IBP: 431
Bauabschnitte / Kostenträger: 431
*Unterbeschreibung 1 Der Kanalausschnitt ist zum Schutz vor Verletzungen bei Wartungsarbeiten mit einem selbstklebenden Kantenschutzgummi zu versehen. Das Kantenschutzgummi muss auf den Revisionsdeckeln abgestimmt sein und darf dessen Dichtheit und Funktion nicht beeinträchtigen.*

**1.3.1.1.160 Inspektionsöffnung oval Stahl verz 300/100mm**
*** Leitbeschreibung
STLB-Bau 2026-04 075
Inspektions- und Wartungsöffnung als Deckel mit Einbaurahmen und Dichtung, oval, aus verzinktem Stahl, Maße 300/100 mm, für Einbau in rechteckige Luftleitung, mit Kantenschutz, mit Schraubverschluss und Rändelmutter, Luftdichtheitsklasse ATC3 DIN EN 16798-3.
Menge: 80,000 St
DIN 276-2018 / IBP: 431
Bauabschnitte / Kostenträger: 431
*Unterbeschreibung 1 Der Kanalausschnitt ist zum Schutz vor Verletzungen bei Wartungsarbeiten mit einem selbstklebenden Kantenschutzgummi zu versehen. Das Kantenschutzgummi muss auf den Revisionsdeckeln abgestimmt sein und darf dessen Dichtheit und Funktion nicht beeinträchtigen.*

**1.3.1.1.170 Inspektionsöffnung oval Stahl verz 300/200mm**
*** Leitbeschreibung
STLB-Bau 2025-10 075
Inspektions- und Wartungsöffnung als Deckel mit Einbaurahmen und Dichtung, oval, aus verzinktem Stahl, Maße 300/200 mm, für Einbau in rechteckige Luftleitung, mit Kantenschutz, mit Schraubverschluss und Rändelmutter, Luftdichtheitsklasse ATC3 DIN EN 16798-3.
Menge: 784,000 St
DIN 276-2018 / IBP: 431
Bauabschnitte / Kostenträger: 431
*Unterbeschreibung 1 Der Kanalausschnitt ist zum Schutz vor Verletzungen bei Wartungsarbeiten mit einem selbstklebenden Kantenschutzgummi zu versehen. Das Kantenschutzgummi muss auf den Revisionsdeckeln abgestimmt sein und darf dessen Dichtheit und Funktion nicht beeinträchtigen.*

**1.3.1.1.180 Inspektionsöffnung oval Stahl verz 400/200mm**
*** Leitbeschreibung
STLB-Bau 2026-04 075
Inspektions- und Wartungsöffnung als Deckel mit Einbaurahmen und Dichtung, oval, aus verzinktem Stahl, Maße 400/200 mm, für Einbau in rechteckige Luftleitung, mit Kantenschutz, mit Schraubverschluss und Rändelmutter, Luftdichtheitsklasse ATC3 DIN EN 16798-3.
Menge: 236,000 St
DIN 276-2018 / IBP: 431
Bauabschnitte / Kostenträger: 431
*Unterbeschreibung 1 Der Kanalausschnitt ist zum Schutz vor Verletzungen bei Wartungsarbeiten mit einem selbstklebenden Kantenschutzgummi zu versehen. Das Kantenschutzgummi muss auf den Revisionsdeckeln abgestimmt sein und darf dessen Dichtheit und Funktion nicht beeinträchtigen.*

**1.3.1.1.190 Inspektionsöffnung oval Stahl verz 400/300mm**
*** Leitbeschreibung
STLB-Bau 2026-04 075
Inspektions- und Wartungsöffnung als Deckel mit Einbaurahmen und Dichtung, oval, aus verzinktem Stahl, Maße 400/300 mm, für Einbau in rechteckige Luftleitung, mit Kantenschutz, mit Schraubverschluss und Rändelmutter, Luftdichtheitsklasse ATC3 DIN EN 16798-3.
Menge: 18,000 St
DIN 276-2018 / IBP: 431
Bauabschnitte / Kostenträger: 431
*Unterbeschreibung 1 Der Kanalausschnitt ist zum Schutz vor Verletzungen bei Wartungsarbeiten mit einem selbstklebenden Kantenschutzgummi zu versehen. Das Kantenschutzgummi muss auf den Revisionsdeckeln abgestimmt sein und darf dessen Dichtheit und Funktion nicht beeinträchtigen.*

**1.3.1.1.200 Inspektionsöffnung oval Stahl verz 500/400mm**
*** Leitbeschreibung
STLB-Bau 2026-04 075
Inspektions- und Wartungsöffnung als Deckel mit Einbaurahmen und Dichtung, oval, aus verzinktem Stahl, Maße 500/400 mm, für Einbau in rechteckige Luftleitung, mit Kantenschutz, mit Schraubverschluss und Rändelmutter, Luftdichtheitsklasse ATC3 DIN EN 16798-3.
Menge: 6,000 St
DIN 276-2018 / IBP: 431
Bauabschnitte / Kostenträger: 431
*Unterbeschreibung 1 Der Kanalausschnitt ist zum Schutz vor Verletzungen bei Wartungsarbeiten mit einem selbstklebenden Kantenschutzgummi zu versehen. Das Kantenschutzgummi muss auf den Revisionsdeckeln abgestimmt sein und darf dessen Dichtheit und Funktion nicht beeinträchtigen.*

*Hinweis: Isolierter Revisionsdeckel für isolierte rechteckige Luftkanäle und ebene Flächen bis max. 50 mm Isolierstärke.*

*Hinweis*

###### 1.3.1.2 Luftleitungen eckig, Stahlblech verzinkt, gefalzt mit Dichtstoff, Luftdichtheitsklasse ATC 2 bzw. D

*Hinweis*

*Hinweis: Ausführung Luftdichtheitsklasse ATC 2 bzw. D*
Ausführung Luftdichtheitsklasse ATC 2 bzw. D

Die Luftdichtheit des montierten Systems muss mindestens der Dichtheitsklasse D (ATC 2) nach DIN EN 16798-3 entsprechen und ist durch eine Abnahmemessung nach DIN EN 12599 nachzuweisen. Der Transport und die Montage, insbesondere von eckigen Luftleitungen haben mit größter Sorgfalt zu erfolgen um die angestrebte Dichtheitsklasse zu erreichen. Der Dichtheitsnachweis ist an Teilabschnitten in Anwesenheit der Objektüberwachung vorzunehmen, solange das Luftleitungssystem zugänglich ist.

Hinweise für eine fachgerechte Montage
Zur Montagevorbereitung und Montage eine Sichtkontrolle auf Beschädigungen vornehmen. Keine Bauteile mit beschädigtem Rahmen einbauen. Rahmenstirnflächen reinigen und ggf. trocknen, auf die Rahmenstirnflächen mittig Dichtband in der Breite der Rahmen angepasst aufbringen,
Dichtungsband an den Ecken über Kreuz, nicht im Radius kleben.
Empfohlene Dichtungen: 15 x 5 mm für SB20
  25 x 5 mm für SB30
  35 x 5 mm für SB40
Bauteile fügen, Ecken verschrauben, beachten, dass die Dichtungen nicht verschoben werden, Eckverschraubung kraftschlüssig ausführen, bei Kantenlängen > 200 mm Kanalklammern setzen, max. Abstand 200 mm. Passrahmen (innenliegender Dichtstoff) nur mit luftdichten Blindnieten befestigen (Bohrschrauben sind nicht zulässig). An- und Einbauteile vor dem Aufsetzen mit Dichtmasse versehen und ebenfalls nur mit o.g. Blindnieten befestigen.
Nicht benötigte Öffnungen oder Fehlbohrungen sind dicht zu verschließen.
Bauteile, wie Elastikstutzen, Jalousieklappen, Schalldämpfer usw. müssen den Einsatzanforderungen für Dichtheitsklasse D entsprechen und sind wie vor beschrieben für die Montage vorzubereiten und einzubauen. Der Einsatz von Dichtstoffen ist auf das notwendige Maß zu begrenzen. Die Dichtstoffe sind antibakteriell und fungizid nach DIN 18545-2.

*Hinweis*

**1.3.1.2.10 Luftltg rechteckig Stahl verz gefalzt Kanten-L 500-1000mm Aufhänge-Auflagekonstruktion schallg.**
*** Leitbeschreibung
STLB-Bau 2025-10 075
Luftleitung, rechteckig, Luftdichtheitsklasse ATC2 DIN EN 16798-3, Druckklasse 2 DIN EN 1507, aus verzinktem Stahl, gefalzt, Maße DIN EN 1505, Kantenlänge über 500 bis 1000 mm, Verbindung mit Winkelflansch, aus verzinktem Stahl, mit Schrauben und Dichtung, Form- und Verbindungsstücke werden gesondert vergütet, min./max. Temperatur der geförderten Luft -15 bis 40 Grad C, mit Aufhänge-/Auflagekonstruktion DIN EN 12236, schallgedämmt, befestigen mit Befestigungsmitteln mit bauaufsichtlichem Nachweis einschl. Bohrungen, Befestigungsuntergrund Stahlbeton, Ausführung gemäß Einzelbeschreibung,
Einzelbeschreibungs-Nr 'Verlegung in Gebäuden und Zentralen, Arbeitshöhe des Montageortes bis 5,5 m über der Standfläche des hierfür erforderlichen Gerüstes, Gerüst wird gesondert vergütet'.
Menge: 29,000 m2
DIN 276-2018 / IBP: 431
Bauabschnitte / Kostenträger: 431
*Unterbeschreibung 1 Die Befestigung von Luftkanalhaltern in L- oder Z-Form ist nicht zulässig.*
Die Befestigung von Luftkanalhaltern in L- oder Z-Form ist nicht zulässig.

Hinweis zur Montage:
- Schnittkanten der Halterungsprofile entgraten
- Schnittkanten mit Zinkspray versiegeln
- Abdeckkappen für Aufhänge-/Auflagekonstruktion montieren
- Verbindung Winkelflansch sind mit Kanalklammern ergänzend zu sichern
- Die Befestigung von Luftkanalhaltern mit Bohrschrauben oder Blindnieten ist
  nicht zulässig.

**1.3.1.2.20 Luftltg rechteckig Stahl verz gefalzt Kanten-L 1000-1500mm Aufhänge-Auflagekonstruktion schallg.**
*** Leitbeschreibung
STLB-Bau 2025-10 075
Luftleitung, rechteckig, Luftdichtheitsklasse ATC2 DIN EN 16798-3, Druckklasse 2 DIN EN 1507, aus verzinktem Stahl, gefalzt, Maße DIN EN 1505, Kantenlänge über 1000 bis 1500 mm, Verbindung mit Winkelflansch, aus verzinktem Stahl, mit Schrauben und Dichtung, Form- und Verbindungsstücke werden gesondert vergütet, min./max. Temperatur der geförderten Luft -15 bis 40 Grad C, mit Aufhänge-/Auflagekonstruktion DIN EN 12236, schallgedämmt, befestigen mit Befestigungsmitteln mit bauaufsichtlichem Nachweis einschl. Bohrungen, Befestigungsuntergrund Stahlbeton, Ausführung gemäß Einzelbeschreibung,
Einzelbeschreibungs-Nr 'Verlegung in Gebäuden und Zentralen, Arbeitshöhe des Montageortes bis 5,5 m über der Standfläche des hierfür erforderlichen Gerüstes, Gerüst wird gesondert vergütet'.
Menge: 198,000 m2
DIN 276-2018 / IBP: 431
Bauabschnitte / Kostenträger: 431
*Unterbeschreibung 1 Die Befestigung von Luftkanalhaltern in L- oder Z-Form ist nicht zulässig.*
Die Befestigung von Luftkanalhaltern in L- oder Z-Form ist nicht zulässig.

Hinweis zur Montage:
- Schnittkanten der Halterungsprofile entgraten
- Schnittkanten mit Zinkspray versiegeln
- Abdeckkappen für Aufhänge-/Auflagekonstruktion montieren
- Verbindung Winkelflansch sind mit Kanalklammern ergänzend zu sichern
- Die Befestigung von Luftkanalhaltern mit Bohrschrauben oder Blindnieten ist
  nicht zulässig.

**1.3.1.2.30 Luftltg rechteckig Stahl verz gefalzt Kanten-L 1500-2000mm Aufhänge-Auflagekonstruktion schallg.**
*** Leitbeschreibung
STLB-Bau 2025-10 075
Luftleitung, rechteckig, Luftdichtheitsklasse ATC2 DIN EN 16798-3, Druckklasse 2 DIN EN 1507, aus verzinktem Stahl, gefalzt, Maße DIN EN 1505, Kantenlänge über 1500 bis 2000 mm, Verbindung mit Winkelflansch, aus verzinktem Stahl, mit Schrauben und Dichtung, Form- und Verbindungsstücke werden gesondert vergütet, min./max. Temperatur der geförderten Luft -15 bis 40 Grad C, mit Aufhänge-/Auflagekonstruktion DIN EN 12236, schallgedämmt, befestigen mit Befestigungsmitteln mit bauaufsichtlichem Nachweis einschl. Bohrungen, Befestigungsuntergrund Stahlbeton, Ausführung gemäß Einzelbeschreibung,
Einzelbeschreibungs-Nr 'Verlegung in Gebäuden und Zentralen, Arbeitshöhe des Montageortes bis 5,5 m über der Standfläche des hierfür erforderlichen Gerüstes, Gerüst wird gesondert vergütet'.
Menge: 11,000 m2
DIN 276-2018 / IBP: 431
Bauabschnitte / Kostenträger: 431
*Unterbeschreibung 1 Die Befestigung von Luftkanalhaltern in L- oder Z-Form ist nicht zulässig.*
Die Befestigung von Luftkanalhaltern in L- oder Z-Form ist nicht zulässig.

Hinweis zur Montage:
- Schnittkanten der Halterungsprofile entgraten
- Schnittkanten mit Zinkspray versiegeln
- Abdeckkappen für Aufhänge-/Auflagekonstruktion montieren
- Verbindung Winkelflansch sind mit Kanalklammern ergänzend zu sichern
- Die Befestigung von Luftkanalhaltern mit Bohrschrauben oder Blindnieten ist
  nicht zulässig.

*Hinweis*

**1.3.1.2.40 Formstück Luftltg rechteckig Stahl verz gefalzt Kanten-L bis 500mm**
*** Leitbeschreibung
STLB-Bau 2025-10 075
Formstück für Luftleitung, rechteckig, Luftdichtheitsklasse ATC2 DIN EN 16798-3, Druckklasse 2 DIN EN 1507, aus verzinktem Stahl, gefalzt, Maße DIN EN 1505, Kantenlänge bis 500 mm, Verbindung mit Winkelflansch, aus verzinktem Stahl, mit Schrauben und Dichtung, min./max. Temperatur der geförderten Luft -15 bis 40 Grad C, mit Aufhänge-/Auflagekonstruktion DIN EN 12236, schallgedämmt, befestigen mit Befestigungsmitteln mit bauaufsichtlichem Nachweis einschl. Bohrungen, Befestigungsuntergrund Stahlbeton, Ausführung gemäß Einzelbeschreibung,
Einzelbeschreibungs-Nr 'Formstücke gem. DIN 18379'.
Menge: 2,000 m2
DIN 276-2018 / IBP: 431
Bauabschnitte / Kostenträger: 431
*Unterbeschreibung 1 Die Befestigung von Luftkanalhaltern in L- oder Z-Form ist nicht zulässig.*
Die Befestigung von Luftkanalhaltern in L- oder Z-Form ist nicht zulässig.

Hinweis zur Montage:
- Schnittkanten der Halterungsprofile entgraten
- Schnittkanten mit Zinkspray versiegeln
- Abdeckkappen für Aufhänge-/Auflagekonstruktion montieren
- Verbindung Winkelflansch sind mit Kanalklammern ergänzend zu sichern
- Die Befestigung von Luftkanalhaltern mit Bohrschrauben oder Blindnieten ist
  nicht zulässig.

**1.3.1.2.50 Formstück Luftltg rechteckig Stahl verz gefalzt Kanten-L 500-1000mm**
*** Leitbeschreibung
STLB-Bau 2025-10 075
Formstück für Luftleitung, rechteckig, Luftdichtheitsklasse ATC2 DIN EN 16798-3, Druckklasse 2 DIN EN 1507, aus verzinktem Stahl, gefalzt, Maße DIN EN 1505, Kantenlänge über 500 bis 1000 mm, Verbindung mit Winkelflansch, aus verzinktem Stahl, mit Schrauben und Dichtung, min./max. Temperatur der geförderten Luft -15 bis 40 Grad C, mit Aufhänge-/Auflagekonstruktion DIN EN 12236, schallgedämmt, befestigen mit Befestigungsmitteln mit bauaufsichtlichem Nachweis einschl. Bohrungen, Befestigungsuntergrund Stahlbeton, Ausführung gemäß Einzelbeschreibung,
Einzelbeschreibungs-Nr 'Formstücke gem. DIN 18379'.
Menge: 21,000 m2
DIN 276-2018 / IBP: 431
Bauabschnitte / Kostenträger: 431
*Unterbeschreibung 1 Die Befestigung von Luftkanalhaltern in L- oder Z-Form ist nicht zulässig.*
Die Befestigung von Luftkanalhaltern in L- oder Z-Form ist nicht zulässig.

Hinweis zur Montage:
- Schnittkanten der Halterungsprofile entgraten
- Schnittkanten mit Zinkspray versiegeln
- Abdeckkappen für Aufhänge-/Auflagekonstruktion montieren
- Verbindung Winkelflansch sind mit Kanalklammern ergänzend zu sichern
- Die Befestigung von Luftkanalhaltern mit Bohrschrauben oder Blindnieten ist
  nicht zulässig.

**1.3.1.2.60 Formstück Luftltg rechteckig Stahl verz gefalzt Kanten-L 1000-1500mm**
*** Leitbeschreibung
STLB-Bau 2025-10 075
Formstück für Luftleitung, rechteckig, Luftdichtheitsklasse ATC2 DIN EN 16798-3, Druckklasse 2 DIN EN 1507, aus verzinktem Stahl, gefalzt, Maße DIN EN 1505, Kantenlänge über 1000 bis 1500 mm, Verbindung mit Winkelflansch, aus verzinktem Stahl, mit Schrauben und Dichtung, min./max. Temperatur der geförderten Luft -15 bis 40 Grad C, mit Aufhänge-/Auflagekonstruktion DIN EN 12236, schallgedämmt, befestigen mit Befestigungsmitteln mit bauaufsichtlichem Nachweis einschl. Bohrungen, Befestigungsuntergrund Stahlbeton, Ausführung gemäß Einzelbeschreibung,
Einzelbeschreibungs-Nr 'Formstücke gem. DIN 18379'.
Menge: 167,000 m2
DIN 276-2018 / IBP: 431
Bauabschnitte / Kostenträger: 431
*Unterbeschreibung 1 Die Befestigung von Luftkanalhaltern in L- oder Z-Form ist nicht zulässig.*
Die Befestigung von Luftkanalhaltern in L- oder Z-Form ist nicht zulässig.

Hinweis zur Montage:
- Schnittkanten der Halterungsprofile entgraten
- Schnittkanten mit Zinkspray versiegeln
- Abdeckkappen für Aufhänge-/Auflagekonstruktion montieren
- Verbindung Winkelflansch sind mit Kanalklammern ergänzend zu sichern
- Die Befestigung von Luftkanalhaltern mit Bohrschrauben oder Blindnieten ist
  nicht zulässig.

**1.3.1.2.70 Formstück Luftltg rechteckig Stahl verz gefalzt Kanten-L 1500-2000mm**
*** Leitbeschreibung
STLB-Bau 2025-10 075
Formstück für Luftleitung, rechteckig, Luftdichtheitsklasse ATC2 DIN EN 16798-3, Druckklasse 2 DIN EN 1507, aus verzinktem Stahl, gefalzt, Maße DIN EN 1505, Kantenlänge über 1500 bis 2000 mm, Verbindung mit Winkelflansch, aus verzinktem Stahl, mit Schrauben und Dichtung, min./max. Temperatur der geförderten Luft -15 bis 40 Grad C, mit Aufhänge-/Auflagekonstruktion DIN EN 12236, schallgedämmt, befestigen mit Befestigungsmitteln mit bauaufsichtlichem Nachweis einschl. Bohrungen, Befestigungsuntergrund Stahlbeton, Ausführung gemäß Einzelbeschreibung,
Einzelbeschreibungs-Nr 'Formstücke gem. DIN 18379'.
Menge: 85,000 m2
DIN 276-2018 / IBP: 431
Bauabschnitte / Kostenträger: 431
*Unterbeschreibung 1 Die Befestigung von Luftkanalhaltern in L- oder Z-Form ist nicht zulässig.*
Die Befestigung von Luftkanalhaltern in L- oder Z-Form ist nicht zulässig.

Hinweis zur Montage:
- Schnittkanten der Halterungsprofile entgraten
- Schnittkanten mit Zinkspray versiegeln
- Abdeckkappen für Aufhänge-/Auflagekonstruktion montieren
- Verbindung Winkelflansch sind mit Kanalklammern ergänzend zu sichern
- Die Befestigung von Luftkanalhaltern mit Bohrschrauben oder Blindnieten ist
  nicht zulässig.

**1.3.1.2.80 Formstück Luftltg rechteckig Stahl verz gefalzt Kanten-L ü. 2000mm**
*** Leitbeschreibung
STLB-Bau 2025-10 075
Formstück für Luftleitung, rechteckig, Luftdichtheitsklasse ATC2 DIN EN 16798-3, Druckklasse 2 DIN EN 1507, aus verzinktem Stahl, gefalzt, Maße DIN EN 1505, Kantenlänge über 2000 mm, Verbindung mit Winkelflansch, aus verzinktem Stahl, mit Schrauben und Dichtung, min./max. Temperatur der geförderten Luft -15 bis 40 Grad C, mit Aufhänge-/Auflagekonstruktion DIN EN 12236, schallgedämmt, befestigen mit Befestigungsmitteln mit bauaufsichtlichem Nachweis einschl. Bohrungen, Befestigungsuntergrund Stahlbeton, Ausführung gemäß Einzelbeschreibung,
Einzelbeschreibungs-Nr 'Formstücke gem. DIN 18379'.
Menge: 9,000 m2
DIN 276-2018 / IBP: 431
Bauabschnitte / Kostenträger: 431
*Unterbeschreibung 1 Die Befestigung von Luftkanalhaltern in L- oder Z-Form ist nicht zulässig.*
Die Befestigung von Luftkanalhaltern in L- oder Z-Form ist nicht zulässig.

Hinweis zur Montage:
- Schnittkanten der Halterungsprofile entgraten
- Schnittkanten mit Zinkspray versiegeln
- Abdeckkappen für Aufhänge-/Auflagekonstruktion montieren
- Verbindung Winkelflansch sind mit Kanalklammern ergänzend zu sichern
- Die Befestigung von Luftkanalhaltern mit Bohrschrauben oder Blindnieten ist
  nicht zulässig.

**1.3.1.2.90 Inspektionsöffnung oval Stahl verz 200/100mm**
*** Leitbeschreibung
STLB-Bau 2026-04 075
Inspektions- und Wartungsöffnung als Deckel mit Einbaurahmen und Dichtung, oval, aus verzinktem Stahl, Maße 200/100 mm, für Einbau in rechteckige Luftleitung, mit Kantenschutz, mit Schraubverschluss und Rändelmutter, Luftdichtheitsklasse ATC2 DIN EN 16798-3.
Menge: 10,000 St
DIN 276-2018 / IBP: 431
Bauabschnitte / Kostenträger: 431
*Unterbeschreibung 1 Der Kanalausschnitt ist zum Schutz vor Verletzungen bei Wartungsarbeiten mit einem selbstklebenden Kantenschutzgummi zu versehen. Das Kantenschutzgummi muss auf den Revisionsdeckeln abgestimmt sein und darf dessen Dichtheit und Funktion nicht beeinträchtigen.*

**1.3.1.2.100 Inspektionsöffnung oval Stahl verz 300/200mm**
*** Leitbeschreibung
STLB-Bau 2025-10 075
Inspektions- und Wartungsöffnung als Deckel mit Einbaurahmen und Dichtung, oval, aus verzinktem Stahl, Maße 300/200 mm, für Einbau in rechteckige Luftleitung, mit Kantenschutz, mit Schraubverschluss und Rändelmutter, Luftdichtheitsklasse ATC2 DIN EN 16798-3.
Menge: 4,000 St
DIN 276-2018 / IBP: 431
Bauabschnitte / Kostenträger: 431
*Unterbeschreibung 1 Der Kanalausschnitt ist zum Schutz vor Verletzungen bei Wartungsarbeiten mit einem selbstklebenden Kantenschutzgummi zu versehen. Das Kantenschutzgummi muss auf den Revisionsdeckeln abgestimmt sein und darf dessen Dichtheit und Funktion nicht beeinträchtigen.*

**1.3.1.2.110 Inspektionsöffnung oval Stahl verz 400/300mm**
*** Leitbeschreibung
STLB-Bau 2025-10 075
Inspektions- und Wartungsöffnung als Deckel mit Einbaurahmen und Dichtung, oval, aus verzinktem Stahl, Maße 400/300 mm, für Einbau in rechteckige Luftleitung, mit Kantenschutz, mit Schraubverschluss und Rändelmutter, Luftdichtheitsklasse ATC2 DIN EN 16798-3.
Menge: 4,000 St
DIN 276-2018 / IBP: 431
Bauabschnitte / Kostenträger: 431
*Unterbeschreibung 1 Der Kanalausschnitt ist zum Schutz vor Verletzungen bei Wartungsarbeiten mit einem selbstklebenden Kantenschutzgummi zu versehen. Das Kantenschutzgummi muss auf den Revisionsdeckeln abgestimmt sein und darf dessen Dichtheit und Funktion nicht beeinträchtigen.*

**1.3.1.2.120 Inspektionsöffnung oval Stahl verz 500/400mm**
*** Leitbeschreibung
STLB-Bau 2025-10 075
Inspektions- und Wartungsöffnung als Deckel mit Einbaurahmen und Dichtung, oval, aus verzinktem Stahl, Maße 500/400 mm, für Einbau in rechteckige Luftleitung, mit Kantenschutz, mit Schraubverschluss und Rändelmutter, Luftdichtheitsklasse ATC2 DIN EN 16798-3.
Menge: 2,000 St
DIN 276-2018 / IBP: 431
Bauabschnitte / Kostenträger: 431
*Unterbeschreibung 1 Der Kanalausschnitt ist zum Schutz vor Verletzungen bei Wartungsarbeiten mit einem selbstklebenden Kantenschutzgummi zu versehen. Das Kantenschutzgummi muss auf den Revisionsdeckeln abgestimmt sein und darf dessen Dichtheit und Funktion nicht beeinträchtigen.*

*Hinweis*

###### 1.3.1.3 Luftleitungen eckig, Stahlblech nichtrostend, gefalzt mit Dichtstoff, fett und aerosoldicht, Luftdichtheitsklasse ATC 3 bzw. C

*Hinweis*

*Hinweis: Ausführung Luftdichtheitsklasse ATC 3 bzw. C*
Ausführung Luftdichtheitsklasse ATC 3 bzw. C

Die Luftdichtheit des montierten Systems muss mindestens der Dichtheitsklasse C (ATC 3) nach DIN EN 16798-3 entsprechen und ist durch eine Abnahmemessung nach DIN EN 12599 nachzuweisen. Der Transport und die Montage, insbesondere von eckigen Luftleitungen haben mit größter Sorgfalt zu erfolgen um die angestrebte Dichtheitsklasse zu erreichen. Der Dichtheitsnachweis ist an Teilabschnitten in Anwesenheit der Bauleitung vorzunehmen, solange das Luftleitungssystem zugänglich ist.

Hinweise für eine fachgerechte Montage
Zur Montagevorbereitung und Montage eine Sichtkontrolle auf Beschädigungen vornehmen. Keine Bauteile mit beschädigtem Rahmen einbauen.
Rahmenstirnflächen reinigen und ggf. trocknen, auf die Rahmenstirnflächen mittig Dichtband in der Breite der Rahmen angepasst aufbringen, Dichtungsband an den Ecken über Kreuz, nicht im Radius kleben.
Empfohlene Dichtungen: 15 x 5 mm für SB20
  25 x 5 mm für SB30
  35 x 5 mm für SB40
Bauteile fügen, Ecken verschrauben, beachten, dass die Dichtungen nicht verschoben werden, Eckverschraubung kraftschlüssig ausführen, bei Kantenlängen > 200 mm Kanalklammern setzen, max. Abstand 200 mm.
Passrahmen (innenliegender Dichtstoff) nur mit luftdichten Blindnieten befestigen (Bohrschrauben sind nicht zulässig).
An- und Einbauteile vor dem Aufsetzen mit Dichtmasse versehen und ebenfalls nur mit o.g. Blindnieten befestigen.
Nicht benötigte Öffnungen oder Fehlbohrungen sind dicht zu verschließen.
Bauteile, wie Elastikstutzen, Jalousieklappen, Schalldämpfer usw. müssen den Einsatzanforderungen für Dichtheitsklasse C entsprechen und sind wie vor beschrieben für die Montage vorzubereiten und einzubauen.
Der Einsatz von Dichtstoffen ist auf das notwendige Maß zu begrenzen. Die Dichtstoffe sind antibakteriell und fungizid nach DIN 18545-2.

*Hinweis*

**1.3.1.3.10 Luftltg rechteckig Stahl niro gefalzt Kanten-L bis 500mm Aufhänge-Auflagekonstruktion schallg.**
*** Leitbeschreibung
STLB-Bau 2026-04 075
Luftleitung, rechteckig, aerosolatdicht, Luftdichtheitsklasse ATC3 DIN EN 16798-3, Druckklasse 2 DIN EN 1507, aus nichtrostendem Stahl, Werkstoff-Nr 1.4301, gefalzt, Maße DIN EN 1505, Kantenlänge bis 500 mm, Verbindung mit Winkelflansch, aus nichtrostendem Stahl, Werkstoff-Nr 1.4301, mit Schrauben aus nichtrostendem Stahl, aerosolatdicht DIN EN 16282-5, Form- und Verbindungsstücke werden gesondert vergütet, min./max. Temperatur der geförderten Luft -15 bis 40 Grad C, mit Aufhänge-/Auflagekonstruktion DIN EN 12236, schallgedämmt, befestigen mit Befestigungsmitteln mit bauaufsichtlichem Nachweis einschl. Bohrungen, Ausführung gemäß Einzelbeschreibung,
Einzelbeschreibungs-Nr 'Verlegung in Gebäuden und Zentralen, Arbeitshöhe des Montageortes bis 5,5 m über der Standfläche des hierfür erforderlichen Gerüstes, Gerüst wird gesondert vergütet'.
Menge: 36,000 m2
DIN 276-2018 / IBP: 431
Bauabschnitte / Kostenträger: 431
*Unterbeschreibung 1 Die Befestigung von Luftkanalhaltern in L- oder Z-Form ist nicht zulässig.*
Die Befestigung von Luftkanalhaltern in L- oder Z-Form ist nicht zulässig.

Hinweis zur Montage:
- Schnittkanten der Halterungsprofile entgraten
- Abdeckkappen für Aufhänge-/Auflagekonstruktion montieren
- Verbindung Winkelflansch sind mit Kanalklammern ergänzend zu sichern
- Die Befestigung von Luftkanalhaltern mit Bohrschrauben oder Blindnieten ist
  nicht zulässig.

*Hinweis*

**1.3.1.3.20 Formstück Luftltg rechteckig Stahl niro gefalzt Kanten-L bis 500mm**
*** Leitbeschreibung
STLB-Bau 2026-04 075
Formstück für Luftleitung, rechteckig, aerosolatdicht, Luftdichtheitsklasse ATC3 DIN EN 16798-3, aus nichtrostendem Stahl, Werkstoff-Nr 1.4301, gefalzt, Maße DIN EN 1505, Kantenlänge bis 500 mm, Verbindung mit Winkelflansch, aus nichtrostendem Stahl, Werkstoff-Nr 1.4301, mit Schrauben aus nichtrostendem Stahl, aerosolatdicht DIN EN 16282-5, min./max. Temperatur der geförderten Luft -15 bis 40 Grad C, mit Aufhänge-/Auflagekonstruktion DIN EN 12236, schallgedämmt, befestigen mit Befestigungsmitteln mit bauaufsichtlichem Nachweis einschl. Bohrungen, Ausführung gemäß Einzelbeschreibung,
Einzelbeschreibungs-Nr 'Formstücke gem. DIN 18379'.
Menge: 17,000 m2
DIN 276-2018 / IBP: 431
Bauabschnitte / Kostenträger: 431
*Unterbeschreibung 1 Die Befestigung von Luftkanalhaltern in L- oder Z-Form ist nicht zulässig.*
Die Befestigung von Luftkanalhaltern in L- oder Z-Form ist nicht zulässig.

Hinweis zur Montage:
- Schnittkanten der Halterungsprofile entgraten
- Abdeckkappen für Aufhänge-/Auflagekonstruktion montieren
- Verbindung Winkelflansch sind mit Kanalklammern ergänzend zu sichern
- Die Befestigung von Luftkanalhaltern mit Bohrschrauben oder Blindnieten ist
  nicht zulässig.

*Hinweis*

###### 1.3.1.4 Luftleitungen eckig, Stahlblech verzinkt, Brandschutzklasse L90, Bekleidung

*Hinweis*

**1.3.1.4.10 Brandschutzbekl. EI90 Luftltg Kalziumsilikatpl Gebäude**
*** Leitbeschreibung
STLB-Bau 2026-04 047
Brandschutzbekleidung mit allgemeinem bauaufsichtlichen Prüfzeugnis bzw. DIN 4102-4, Klassifizierung EI 90 DIN EN 13501-3, beidseitig geprüft DIN EN 1366-2, für vertikalen und horizontalen Einbau, rauchdicht S, an Luftleitung, rechteckig, waagerecht,
Maße H/B in mm 'bis 600/600'

Ausführung 4-seitig, mit Brandschutzplatten aus Kalziumsilikat, Luftleitung aus verzinktem Stahl, im Gebäude, Arbeitshöhe der zu bearbeitenden oder zu bekleidenden Fläche bis 3,5 m über der Standfläche des hierfür erforderlichen Gerüstes, Ausführung gemäß Einzelbeschreibung,
Einzelbeschreibungs-Nr 'max. Betriebsdruck -500  Pa bis +500 Pa'

Dämmschichtdicke in mm '35, einlagig'.
Menge: 68,000 m2
DIN 276-2018 / IBP: 431
Bauabschnitte / Kostenträger: 431
*Unterbeschreibung 1 Einschl. Abstandshalter an der Unterseite zwischen Stahlblechkanal und Bekleidung mit einem Kalziumsilikatstreifen, Breite 100 mm, Dämmschichtdicke 35 mm. Abstandshalter sind grundsätzlich im Bereich von Abhängern zu setzen.*
*Unterbeschreibung 2 Einschl. Eck- und Muffenverbindungen durch Verklebung mit Abdichtung der Kontaktflächen und durch mechanische Befestigungsmittel. Zusätzlich ist mind. an zwei Kanalseiten eine Verklammerung mit dem zweiten Segment vorzusehen. Stöße sind zusätzlich mit einem umlaufenden Kalziumsilikatstreifen mit einer Breite von 100 mm und einer Dämmschichtdicke von 10 mm zu verkleiden.*
*Unterbeschreibung 3 Einschl. Imprägnierung außen der Brandschutzbekleidung für max. rel. Luftfeuchte 85 %*

*Hinweis*

**1.3.1.4.20 Formstück U bis 1000mm**
*** Leitbeschreibung
STLB-Bau 2025-10 047
Formstück, Umfang der Brandschutzbekleidung bis 1000 mm,
Dämmschichtdicke in mm '35, einlagig'
für Brandschutzbekleidung an rechteckigen Luftleitungen.
Menge: 44,000 m2
DIN 276-2018 / IBP: 431
Bauabschnitte / Kostenträger: 431
*Unterbeschreibung 1 Einschl. Abstandshalter an der Unterseite zwischen Stahlblechkanal und Bekleidung mit einem Kalziumsilikatstreifen, Breite 100 mm, Dämmschichtdicke 35 mm. Abstandshalter sind grundsätzlich im Bereich von Abhängern zu setzen.*
*Unterbeschreibung 2 Einschl. Eck- und Muffenverbindungen durch Verklebung mit Abdichtung der Kontaktflächen und durch mechanische Befestigungsmittel. Zusätzlich ist mind. an zwei Kanalseiten eine Verklammerung mit dem zweiten Segment vorzusehen. Stöße sind zusätzlich mit einem umlaufenden Kalziumsilikatstreifen mit einer Breite von 100 mm und einer Dämmschichtdicke von 10 mm zu verkleiden.*
*Unterbeschreibung 3 Einschl. Imprägnierung außen der Brandschutzbekleidung für max. rel. Luftfeuchte 85 %*

*Hinweis*

**1.3.1.4.30 Aufhänge-Stützkonstruktion Luftltg Stahl verz**
*** Leitbeschreibung
STLB-Bau 2025-10 075
Aufhänge- und Stützkonstruktion für Luftleitungen, aus verzinktem Stahl, mit schalldämmender Zwischenlage, einschl. Decken-/Mauerwerksbefestigung, befestigen mit Befestigungsmitteln mit bauaufsichtlichem Nachweis einschl. Bohrungen, Befestigungsuntergrund Stahlbeton, einschl. statischem Nachweis.
Menge: 825,000 kg
DIN 276-2018 / IBP: 431
Bauabschnitte / Kostenträger: 431
*Unterbeschreibung 1 Tragkonstruktion als Abhängekonstruktion in F30-Qualität,*
Tragkonstruktion als Abhängekonstruktion in F30-Qualität,
bestehend aus:
- Profilschiene, Traverse, z.B. aus Winkeprofil oder gelochte Tragschiene
  mit schalldämmender Gummiauflage, Stahl verzinkt, Größe/Materialstärke
  nach Kanalgewicht
- Gewindestange, Stahl verzinkt Größe/Materialstärke nach Kanalgewicht
- Dübel, bauaufsichtlich zugelassen, Feuerwiderstand mind. F90
- Scheiben, Muttern
*Unterbeschreibung 2 Einschl. Abstandshalter an der Unterseite zwischen Traverse und Bekleidung mit einem Kalziumsilikatstreifen, Breite 100 mm, Dämmschichtdicke 35 mm.*
*Unterbeschreibung 3 Hinweis zur Montage:*
Hinweis zur Montage:
- Schnittkanten der Halterungsprofile entgraten
- Schnittkanten mit Zinkspray versiegeln
- Abdeckkappen für Aufhänge-/Auflagekonstruktion (nicht brennbar) montieren

*Hinweis*

**1.3.1.4.40 Anschluss U 1000-2500mm**
*** Leitbeschreibung
STLB-Bau 2025-10 047
Anschluss an Wand oder Decke,
Dämmschichtdicke in mm '35'
größter Umfang des Anschlusskragens über 1000 bis 2500 mm, für Luftleitung aus Brandschutzplatten, Abrechnung nach Umfang.
Menge: 68,000 M
DIN 276-2018 / IBP: 431
Bauabschnitte / Kostenträger: 431
*Unterbeschreibung 1 Einschl. einseitige umlaufende Aufdoppelung mit Kalziumsilikatstreifen, Breite 100 mm, Dämmschichtdicke 35 mm und zusätzlich hochkant eine umlaufende Aufdoppelung mit Kalziumsilikatstreifen, Breite bzw. Höhe 115 mm, Dämmschichtdicke 35 mm. Zusätzlich ist der Deckendurchbruch bzw. der Restspalt bis 50 mm mit Brandschutzmörtel MG III aufzufüllen.*
*Unterbeschreibung 2 Einschl. Imprägnierung innen und außen der Anschlüsse für max. rel. Luftfeuchte 85 %*

*Hinweis*

**1.3.1.4.50 Anschluss U 1000-2500mm**
*** Leitbeschreibung
STLB-Bau 2025-10 047
Anschluss an Wand oder Decke,
Dämmschichtdicke in mm '35'
größter Umfang des Anschlusskragens über 1000 bis 2500 mm, für Luftleitung aus Brandschutzplatten, Abrechnung nach Umfang.
Menge: 57,000 M
DIN 276-2018 / IBP: 431
Bauabschnitte / Kostenträger: 431
*Unterbeschreibung 1 Einschl. beidseitiger umlaufende Aufdoppelung mit Kalziumsilikatstreifen, Breite 100 mm, Dämmschichtdicke 35 mm. Zusätzlich ist der Wand- oder Deckendurchbruch bzw. der Restspalt bis 50 mm sowie einseitig zwischen dem umlaufenden Abdeckstreifen und der Wand mit nichtbrennbare Mineralwolle Schmelzpunkt ≥ 1000°C auszustopfen.*
*Unterbeschreibung 2 Einschl. Imprägnierung innen und außen der Anschlüsse für max. rel. Luftfeuchte 85 %*

**1.3.1.4.60 Anschluss U 1000-2500mm**
*** Leitbeschreibung
STLB-Bau 2025-10 047
Anschluss an Wand oder Decke,
Dämmschichtdicke in mm '35'
größter Umfang des Anschlusskragens über 1000 bis 2500 mm, für Luftleitung aus Brandschutzplatten, Abrechnung nach Umfang.
Menge: 67,000 M
DIN 276-2018 / IBP: 431
Bauabschnitte / Kostenträger: 431
*Unterbeschreibung 1 Einschl. einseitig umlaufende Aufdoppelung mit Kalziumsilikatplatten vor der Trennwand auf dem bereits verkleideten Kanal, Breite 100 mm, Dämmschichtdicke 35 mm und mit einem Kalziumsilikatstreifen umlaufend zur Aufdoppelung der Wand, Breite 200 mm, Dämmschichtdicke 10 mm. Zusätzlich ist der Wanddurchbruch bzw. der Restspalt bis 20 mm mit nichtbrennbare Mineralwolle Schmelzpunkt ≥ 1000°C auszustopfen.*
*Unterbeschreibung 2 Einschl. Imprägnierung innen und außen der Anschlüsse für max. rel. Luftfeuchte 85 %*

*Hinweis*

**1.3.1.4.70 Durchführung schließen U 1000-2500mm**
*** Leitbeschreibung
STLB-Bau 2025-10 047
Wand- und Deckendurchführungen schließen und beidseitig abdecken,
Dämmschichtdicke in mm '35'
Dicke bis 250 mm, Spaltbreite über 80 bis 100 mm, größter Umfang der Abdeckung über 1000 bis 2500 mm, für Luftleitung aus Brandschutzplatten.
Menge: 38,000 M
DIN 276-2018 / IBP: 431
Bauabschnitte / Kostenträger: 431
*Unterbeschreibung 1 Einschl. beidseitig umlaufende Aufdoppelung mit Kalziumsilikatstreifen, Breite 100 mm, Dämmschichtdicke 35 mm. Zusätzlich ist der Wanddurchbruch bzw. der Restspalt bis 20 mm sowie einseitig, zwischen dem umlaufenden Abdeckstreifen und der Wand, mit nichtbrennbare Mineralwolle Schmelzpunkt*
Einschl. beidseitig umlaufende Aufdoppelung mit Kalziumsilikatstreifen, Breite 100 mm, Dämmschichtdicke 35 mm. Zusätzlich ist der Wanddurchbruch bzw. der Restspalt bis 20 mm sowie einseitig, zwischen dem umlaufenden Abdeckstreifen und der Wand, mit nichtbrennbare Mineralwolle Schmelzpunkt
≥ 1000°C auszustopfen.
*Unterbeschreibung 2 Einschl. Imprägnierung innen und außen der Anschlüsse für max. rel. Luftfeuchte 85 %*

*Hinweis*

**1.3.1.4.80 Durchführung schließen U 1000-2500mm**
*** Leitbeschreibung
STLB-Bau 2025-10 047
Wand- und Deckendurchführungen schließen und beidseitig abdecken,
Dämmschichtdicke in mm '35'
Dicke bis 250 mm, Spaltbreite über 80 bis 100 mm, größter Umfang der Abdeckung über 1000 bis 2500 mm, für Luftleitung aus Brandschutzplatten.
Menge: 26,000 M
DIN 276-2018 / IBP: 431
Bauabschnitte / Kostenträger: 431
*Unterbeschreibung 1 Einschl. beidseitig umlaufende Aufdoppelung mit Kalziumsilikatplatten vor und nach der Trennwand auf dem bereits verkleideten Kanal, Breite 100 mm, Dämmschichtdicke 35 mm und beidseitig mit einem Kalziumsilikatstreifen umlaufend zur Aufdoppelung der Wand, Breite 200 mm, Dämmschichtdicke 10 mm. Zusätzlich ist der Wanddurchbruch bzw. der Restspalt bis 20 mm mit nichtbrennbare Mineralwolle Schmelzpunkt ≥ 1000°C auszustopfen.*
*Unterbeschreibung 2 Einschl. Imprägnierung innen und außen der Anschlüsse für max. rel. Luftfeuchte 85 %*

*Hinweis*

###### 1.3.1.5 Luftleitungen rund, Stahlblech verzinkt, Luftdichtheitsklasse ATC 2 bzw. D, Formteile mit Einsteckende und Lippendichtung

*Hinweis*

*Hinweis: Ausführung Dichtheitsklasse ATC 2 bzw. D*
Ausführung Dichtheitsklasse ATC 2 bzw. D

Die Lieferung und die Qualität der Komponenten hat nach den Vorgaben der VDI 6022 Teil 1 zu erfolgen. Die Bauteile müssen bei Anlieferung sauber und mit Schutzfolie an den Kanalenden versehen sein. Bei Anlieferung und Entladung die Bauteile nicht vom Fahrzeug werfen, sorgfältig auf Transportschäden prüfen und eine sachgemäße Zwischenlagerung vornehmen. Der Transport und die Lagerung hat witterungsgeschützt, trocken und sauber zu erfolgen. Die Lagerung im Freien ist unzulässig. Die Schutzfolie der Kanalenden erst unmittelbar vor der Montage entfernen.
Zur Montagevorbereitung und Montage eine Sichtkontrolle auf Beschädigungen vornehmen.

Die Luftdichtheit des montierten Systems aus Wickelfalzrohr und Formteilen muss der Dichtheitsklasse D (ATC 2) nach DIN EN 16798-3 entsprechen und ist durch eine Abnahmemessung nach DIN EN 12599 nachzuweisen. Der Transport und die Montage der Luftleitungen haben mit größter Sorgfalt zu erfolgen um die angestrebte Dichtheitsklasse zu erreichen. Der Dichtheitsnachweis ist an Teilabschnitten in Anwesenheit der Objektüberwachung vorzunehmen, solange das Luftleitungssystem zugänglich ist. Die Verbindung der Formteile erfolgt mit luftdichten Nieten aus Aluminium (keine Selbstbohrschrauben). Die Schnittkanten der Wickelfalzrohre sind mit Zinkspray zu behandeln.

*Hinweis*

**1.3.1.5.10 Wickelfalzrohr Stahl verz DN80 -750-1000Pa Aufhänge-Auflagekonstruktion schallg.**
*** Leitbeschreibung
STLB-Bau 2025-10 075
Wickelfalzrohr aus verzinktem Stahl, Nähte gefalzt, Luftdichtheitsklasse ATC2 DIN EN 16798-3, Maße DIN EN 1506, DN 80, mit Einsteckende, mit Lippendichtung, Form- und Verbindungsstücke werden gesondert vergütet, min./max. Temperatur der geförderten Luft -15 bis 40 Grad C, Druckbereich von -750 bis 1000 Pa, mit Aufhänge-/Auflagekonstruktion DIN EN 12236, schallgedämmt, befestigen mit Befestigungsmitteln mit bauaufsichtlichem Nachweis einschl. Bohrungen, Befestigungsuntergrund Stahlbeton, Ausführung gemäß Einzelbeschreibung,
Einzelbeschreibungs-Nr 'Verlegung in Gebäuden und Zentralen, Arbeitshöhe des Montageortes bis 5,5 m über der Standfläche des hierfür erforderlichen Gerüstes, Gerüst wird gesondert vergütet'.
Menge: 246,000 M
DIN 276-2018 / IBP: 431
Bauabschnitte / Kostenträger: 431
*Unterbeschreibung 1 Verbindungstechnologie: genietet, Verwendung von Hutnieten nicht in das Rohr hineinragend, Aufhängekonstruktion mit Lüftungsrohrschelle, schallgedämmt. Befestigen mit bauaufsichtlich zugelassenen Befestigungsmitteln einschließlich Bohrungen, Befestigungsuntergrund Stahlbeton*
Verbindungstechnologie: genietet, Verwendung von Hutnieten nicht in das Rohr hineinragend, Aufhängekonstruktion mit Lüftungsrohrschelle, schallgedämmt. Befestigen mit bauaufsichtlich zugelassenen Befestigungsmitteln einschließlich Bohrungen, Befestigungsuntergrund Stahlbeton
Beide Enden mit PVC-Deckeln verschlossen für Schutz während Transport und Lagerung auf der Baustelle

**1.3.1.5.20 Wickelfalzrohr Stahl verz DN100 -750-1000Pa Aufhänge-Auflagekonstruktion schallg.**
*** Leitbeschreibung
STLB-Bau 2025-10 075
Wickelfalzrohr aus verzinktem Stahl, Nähte gefalzt, Luftdichtheitsklasse ATC2 DIN EN 16798-3, Maße DIN EN 1506, DN 100, mit Einsteckende, mit Lippendichtung, Form- und Verbindungsstücke werden gesondert vergütet, min./max. Temperatur der geförderten Luft -15 bis 40 Grad C, Druckbereich von -750 bis 1000 Pa, mit Aufhänge-/Auflagekonstruktion DIN EN 12236, schallgedämmt, befestigen mit Befestigungsmitteln mit bauaufsichtlichem Nachweis einschl. Bohrungen, Befestigungsuntergrund Stahlbeton, Ausführung gemäß Einzelbeschreibung,
Einzelbeschreibungs-Nr 'Verlegung in Gebäuden und Zentralen, Arbeitshöhe des Montageortes bis 5,5 m über der Standfläche des hierfür erforderlichen Gerüstes, Gerüst wird gesondert vergütet'.
Menge: 4547,000 M
DIN 276-2018 / IBP: 431
Bauabschnitte / Kostenträger: 431
*Unterbeschreibung 1 Verbindungstechnologie: genietet, Verwendung von Hutnieten nicht in das Rohr hineinragend, Aufhängekonstruktion mit Lüftungsrohrschelle, schallgedämmt. Befestigen mit bauaufsichtlich zugelassenen Befestigungsmitteln einschließlich Bohrungen, Befestigungsuntergrund Stahlbeton*
Verbindungstechnologie: genietet, Verwendung von Hutnieten nicht in das Rohr hineinragend, Aufhängekonstruktion mit Lüftungsrohrschelle, schallgedämmt. Befestigen mit bauaufsichtlich zugelassenen Befestigungsmitteln einschließlich Bohrungen, Befestigungsuntergrund Stahlbeton
Beide Enden mit PVC-Deckeln verschlossen für Schutz während Transport und Lagerung auf der Baustelle

**1.3.1.5.30 Wickelfalzrohr Stahl verz DN125 -750-1000Pa Aufhänge-Auflagekonstruktion schallg.**
*** Leitbeschreibung
STLB-Bau 2025-10 075
Wickelfalzrohr aus verzinktem Stahl, Nähte gefalzt, Luftdichtheitsklasse ATC2 DIN EN 16798-3, Maße DIN EN 1506, DN 125, mit Einsteckende, mit Lippendichtung, Form- und Verbindungsstücke werden gesondert vergütet, min./max. Temperatur der geförderten Luft -15 bis 40 Grad C, Druckbereich von -750 bis 1000 Pa, mit Aufhänge-/Auflagekonstruktion DIN EN 12236, schallgedämmt, befestigen mit Befestigungsmitteln mit bauaufsichtlichem Nachweis einschl. Bohrungen, Befestigungsuntergrund Stahlbeton, Ausführung gemäß Einzelbeschreibung,
Einzelbeschreibungs-Nr 'Verlegung in Gebäuden und Zentralen, Arbeitshöhe des Montageortes bis 5,5 m über der Standfläche des hierfür erforderlichen Gerüstes, Gerüst wird gesondert vergütet'.
Menge: 2171,000 M
DIN 276-2018 / IBP: 431
Bauabschnitte / Kostenträger: 431
*Unterbeschreibung 1 Verbindungstechnologie: genietet, Verwendung von Hutnieten nicht in das Rohr hineinragend, Aufhängekonstruktion mit Lüftungsrohrschelle, schallgedämmt. Befestigen mit bauaufsichtlich zugelassenen Befestigungsmitteln einschließlich Bohrungen, Befestigungsuntergrund Stahlbeton*
Verbindungstechnologie: genietet, Verwendung von Hutnieten nicht in das Rohr hineinragend, Aufhängekonstruktion mit Lüftungsrohrschelle, schallgedämmt. Befestigen mit bauaufsichtlich zugelassenen Befestigungsmitteln einschließlich Bohrungen, Befestigungsuntergrund Stahlbeton
Beide Enden mit PVC-Deckeln verschlossen für Schutz während Transport und Lagerung auf der Baustelle

**1.3.1.5.40 Wickelfalzrohr Stahl verz DN150 -750-1000Pa Aufhänge-Auflagekonstruktion schallg.**
*** Leitbeschreibung
STLB-Bau 2026-04 075
Wickelfalzrohr aus verzinktem Stahl, Nähte gefalzt, Luftdichtheitsklasse ATC2 DIN EN 16798-3, Maße DIN EN 1506, DN 150, mit Einsteckende, mit Lippendichtung, Form- und Verbindungsstücke werden gesondert vergütet, min./max. Temperatur der geförderten Luft -15 bis 40 Grad C, Druckbereich von -750 bis 1000 Pa, mit Aufhänge-/Auflagekonstruktion DIN EN 12236, schallgedämmt, befestigen mit Befestigungsmitteln mit bauaufsichtlichem Nachweis einschl. Bohrungen, Befestigungsuntergrund Stahlbeton, Ausführung gemäß Einzelbeschreibung,
Einzelbeschreibungs-Nr 'Verlegung in Gebäuden und Zentralen, Arbeitshöhe des Montageortes bis 5,5 m über der Standfläche des hierfür erforderlichen Gerüstes, Gerüst wird gesondert vergütet'.
Menge: 1324,000 m
DIN 276-2018 / IBP: 431
Bauabschnitte / Kostenträger: 431
*Unterbeschreibung 1 Verbindungstechnologie: genietet, Verwendung von Hutnieten nicht in das Rohr hineinragend, Aufhängekonstruktion mit Lüftungsrohrschelle, schallgedämmt. Befestigen mit bauaufsichtlich zugelassenen Befestigungsmitteln einschließlich Bohrungen, Befestigungsuntergrund Stahlbeton*
Verbindungstechnologie: genietet, Verwendung von Hutnieten nicht in das Rohr hineinragend, Aufhängekonstruktion mit Lüftungsrohrschelle, schallgedämmt. Befestigen mit bauaufsichtlich zugelassenen Befestigungsmitteln einschließlich Bohrungen, Befestigungsuntergrund Stahlbeton
Beide Enden mit PVC-Deckeln verschlossen für Schutz während Transport und Lagerung auf der Baustelle

**1.3.1.5.50 Wickelfalzrohr Stahl verz DN160 -750-1000Pa Aufhänge-Auflagekonstruktion schallg.**
*** Leitbeschreibung
STLB-Bau 2025-10 075
Wickelfalzrohr aus verzinktem Stahl, Nähte gefalzt, Luftdichtheitsklasse ATC2 DIN EN 16798-3, Maße DIN EN 1506, DN 160, mit Einsteckende, mit Lippendichtung, Form- und Verbindungsstücke werden gesondert vergütet, min./max. Temperatur der geförderten Luft -15 bis 40 Grad C, Druckbereich von -750 bis 1000 Pa, mit Aufhänge-/Auflagekonstruktion DIN EN 12236, schallgedämmt, befestigen mit Befestigungsmitteln mit bauaufsichtlichem Nachweis einschl. Bohrungen, Befestigungsuntergrund Stahlbeton, Ausführung gemäß Einzelbeschreibung,
Einzelbeschreibungs-Nr 'Verlegung in Gebäuden und Zentralen, Arbeitshöhe des Montageortes bis 5,5 m über der Standfläche des hierfür erforderlichen Gerüstes, Gerüst wird gesondert vergütet'.
Menge: 2952,000 M
DIN 276-2018 / IBP: 431
Bauabschnitte / Kostenträger: 431
*Unterbeschreibung 1 Verbindungstechnologie: genietet, Verwendung von Hutnieten nicht in das Rohr hineinragend, Aufhängekonstruktion mit Lüftungsrohrschelle, schallgedämmt. Befestigen mit bauaufsichtlich zugelassenen Befestigungsmitteln einschließlich Bohrungen, Befestigungsuntergrund Stahlbeton*
Verbindungstechnologie: genietet, Verwendung von Hutnieten nicht in das Rohr hineinragend, Aufhängekonstruktion mit Lüftungsrohrschelle, schallgedämmt. Befestigen mit bauaufsichtlich zugelassenen Befestigungsmitteln einschließlich Bohrungen, Befestigungsuntergrund Stahlbeton
Beide Enden mit PVC-Deckeln verschlossen für Schutz während Transport und Lagerung auf der Baustelle

**1.3.1.5.60 Wickelfalzrohr Stahl verz DN180 -750-1000Pa Aufhänge-Auflagekonstruktion schallg.**
*** Leitbeschreibung
STLB-Bau 2026-04 075
Wickelfalzrohr aus verzinktem Stahl, Nähte gefalzt, Luftdichtheitsklasse ATC2 DIN EN 16798-3, Maße DIN EN 1506, DN 180, mit Einsteckende, mit Lippendichtung, Form- und Verbindungsstücke werden gesondert vergütet, min./max. Temperatur der geförderten Luft -15 bis 40 Grad C, Druckbereich von -750 bis 1000 Pa, mit Aufhänge-/Auflagekonstruktion DIN EN 12236, schallgedämmt, befestigen mit Befestigungsmitteln mit bauaufsichtlichem Nachweis einschl. Bohrungen, Befestigungsuntergrund Stahlbeton, Ausführung gemäß Einzelbeschreibung,
Einzelbeschreibungs-Nr 'Verlegung in Gebäuden und Zentralen, Arbeitshöhe des Montageortes bis 5,5 m über der Standfläche des hierfür erforderlichen Gerüstes, Gerüst wird gesondert vergütet'.
Menge: 1224,000 m
DIN 276-2018 / IBP: 431
Bauabschnitte / Kostenträger: 431
*Unterbeschreibung 1 Verbindungstechnologie: genietet, Verwendung von Hutnieten nicht in das Rohr hineinragend, Aufhängekonstruktion mit Lüftungsrohrschelle, schallgedämmt. Befestigen mit bauaufsichtlich zugelassenen Befestigungsmitteln einschließlich Bohrungen, Befestigungsuntergrund Stahlbeton*
Verbindungstechnologie: genietet, Verwendung von Hutnieten nicht in das Rohr hineinragend, Aufhängekonstruktion mit Lüftungsrohrschelle, schallgedämmt. Befestigen mit bauaufsichtlich zugelassenen Befestigungsmitteln einschließlich Bohrungen, Befestigungsuntergrund Stahlbeton
Beide Enden mit PVC-Deckeln verschlossen für Schutz während Transport und Lagerung auf der Baustelle

**1.3.1.5.70 Wickelfalzrohr Stahl verz DN200 -750-1000Pa Aufhänge-Auflagekonstruktion schallg.**
*** Leitbeschreibung
STLB-Bau 2025-10 075
Wickelfalzrohr aus verzinktem Stahl, Nähte gefalzt, Luftdichtheitsklasse ATC2 DIN EN 16798-3, Maße DIN EN 1506, DN 200, mit Einsteckende, mit Lippendichtung, Form- und Verbindungsstücke werden gesondert vergütet, min./max. Temperatur der geförderten Luft -15 bis 40 Grad C, Druckbereich von -750 bis 1000 Pa, mit Aufhänge-/Auflagekonstruktion DIN EN 12236, schallgedämmt, befestigen mit Befestigungsmitteln mit bauaufsichtlichem Nachweis einschl. Bohrungen, Befestigungsuntergrund Stahlbeton, Ausführung gemäß Einzelbeschreibung,
Einzelbeschreibungs-Nr 'Verlegung in Gebäuden und Zentralen, Arbeitshöhe des Montageortes bis 5,5 m über der Standfläche des hierfür erforderlichen Gerüstes, Gerüst wird gesondert vergütet'.
Menge: 2159,000 M
DIN 276-2018 / IBP: 431
Bauabschnitte / Kostenträger: 431
*Unterbeschreibung 1 Verbindungstechnologie: genietet, Verwendung von Hutnieten nicht in das Rohr hineinragend, Aufhängekonstruktion mit Lüftungsrohrschelle, schallgedämmt. Befestigen mit bauaufsichtlich zugelassenen Befestigungsmitteln einschließlich Bohrungen, Befestigungsuntergrund Stahlbeton*
Verbindungstechnologie: genietet, Verwendung von Hutnieten nicht in das Rohr hineinragend, Aufhängekonstruktion mit Lüftungsrohrschelle, schallgedämmt. Befestigen mit bauaufsichtlich zugelassenen Befestigungsmitteln einschließlich Bohrungen, Befestigungsuntergrund Stahlbeton
Beide Enden mit PVC-Deckeln verschlossen für Schutz während Transport und Lagerung auf der Baustelle

**1.3.1.5.80 Wickelfalzrohr Stahl verz DN224 -750-1000Pa Aufhänge-Auflagekonstruktion schallg.**
*** Leitbeschreibung
STLB-Bau 2025-10 075
Wickelfalzrohr aus verzinktem Stahl, Nähte gefalzt, Luftdichtheitsklasse ATC2 DIN EN 16798-3, Maße DIN EN 1506, DN 224, mit Einsteckende, mit Lippendichtung, Form- und Verbindungsstücke werden gesondert vergütet, min./max. Temperatur der geförderten Luft -15 bis 40 Grad C, Druckbereich von -750 bis 1000 Pa, mit Aufhänge-/Auflagekonstruktion DIN EN 12236, schallgedämmt, befestigen mit Befestigungsmitteln mit bauaufsichtlichem Nachweis einschl. Bohrungen, Befestigungsuntergrund Stahlbeton, Ausführung gemäß Einzelbeschreibung,
Einzelbeschreibungs-Nr 'Verlegung in Gebäuden und Zentralen, Arbeitshöhe des Montageortes bis 5,5 m über der Standfläche des hierfür erforderlichen Gerüstes, Gerüst wird gesondert vergütet'.
Menge: 111,000 M
DIN 276-2018 / IBP: 431
Bauabschnitte / Kostenträger: 431
*Unterbeschreibung 1 Verbindungstechnologie: genietet, Verwendung von Hutnieten nicht in das Rohr hineinragend, Aufhängekonstruktion mit Lüftungsrohrschelle, schallgedämmt. Befestigen mit bauaufsichtlich zugelassenen Befestigungsmitteln einschließlich Bohrungen, Befestigungsuntergrund Stahlbeton*
Verbindungstechnologie: genietet, Verwendung von Hutnieten nicht in das Rohr hineinragend, Aufhängekonstruktion mit Lüftungsrohrschelle, schallgedämmt. Befestigen mit bauaufsichtlich zugelassenen Befestigungsmitteln einschließlich Bohrungen, Befestigungsuntergrund Stahlbeton
Beide Enden mit PVC-Deckeln verschlossen für Schutz während Transport und Lagerung auf der Baustelle

**1.3.1.5.90 Wickelfalzrohr Stahl verz DN250 -750-1000Pa Aufhänge-Auflagekonstruktion schallg.**
*** Leitbeschreibung
STLB-Bau 2025-10 075
Wickelfalzrohr aus verzinktem Stahl, Nähte gefalzt, Luftdichtheitsklasse ATC2 DIN EN 16798-3, Maße DIN EN 1506, DN 250, mit Einsteckende, mit Lippendichtung, Form- und Verbindungsstücke werden gesondert vergütet, min./max. Temperatur der geförderten Luft -15 bis 40 Grad C, Druckbereich von -750 bis 1000 Pa, mit Aufhänge-/Auflagekonstruktion DIN EN 12236, schallgedämmt, befestigen mit Befestigungsmitteln mit bauaufsichtlichem Nachweis einschl. Bohrungen, Befestigungsuntergrund Stahlbeton, Ausführung gemäß Einzelbeschreibung,
Einzelbeschreibungs-Nr 'Verlegung in Gebäuden und Zentralen, Arbeitshöhe des Montageortes bis 5,5 m über der Standfläche des hierfür erforderlichen Gerüstes, Gerüst wird gesondert vergütet'.
Menge: 666,000 M
DIN 276-2018 / IBP: 431
Bauabschnitte / Kostenträger: 431
*Unterbeschreibung 1 Verbindungstechnologie: genietet, Verwendung von Hutnieten nicht in das Rohr hineinragend, Aufhängekonstruktion mit Lüftungsrohrschelle, schallgedämmt. Befestigen mit bauaufsichtlich zugelassenen Befestigungsmitteln einschließlich Bohrungen, Befestigungsuntergrund Stahlbeton*
Verbindungstechnologie: genietet, Verwendung von Hutnieten nicht in das Rohr hineinragend, Aufhängekonstruktion mit Lüftungsrohrschelle, schallgedämmt. Befestigen mit bauaufsichtlich zugelassenen Befestigungsmitteln einschließlich Bohrungen, Befestigungsuntergrund Stahlbeton
Beide Enden mit PVC-Deckeln verschlossen für Schutz während Transport und Lagerung auf der Baustelle

**1.3.1.5.100 Wickelfalzrohr Stahl verz DN315 -750-1000Pa Aufhänge-Auflagekonstruktion schallg.**
*** Leitbeschreibung
STLB-Bau 2025-10 075
Wickelfalzrohr aus verzinktem Stahl, Nähte gefalzt, Luftdichtheitsklasse ATC2 DIN EN 16798-3, Maße DIN EN 1506, DN 315, mit Einsteckende, mit Lippendichtung, Form- und Verbindungsstücke werden gesondert vergütet, min./max. Temperatur der geförderten Luft -15 bis 40 Grad C, Druckbereich von -750 bis 1000 Pa, mit Aufhänge-/Auflagekonstruktion DIN EN 12236, schallgedämmt, befestigen mit Befestigungsmitteln mit bauaufsichtlichem Nachweis einschl. Bohrungen, Befestigungsuntergrund Stahlbeton, Ausführung gemäß Einzelbeschreibung,
Einzelbeschreibungs-Nr 'Verlegung in Gebäuden und Zentralen, Arbeitshöhe des Montageortes bis 5,5 m über der Standfläche des hierfür erforderlichen Gerüstes, Gerüst wird gesondert vergütet'.
Menge: 32,000 M
DIN 276-2018 / IBP: 431
Bauabschnitte / Kostenträger: 431
*Unterbeschreibung 1 Verbindungstechnologie: genietet, Verwendung von Hutnieten nicht in das Rohr hineinragend, Aufhängekonstruktion mit Lüftungsrohrschelle, schallgedämmt. Befestigen mit bauaufsichtlich zugelassenen Befestigungsmitteln einschließlich Bohrungen, Befestigungsuntergrund Stahlbeton*
Verbindungstechnologie: genietet, Verwendung von Hutnieten nicht in das Rohr hineinragend, Aufhängekonstruktion mit Lüftungsrohrschelle, schallgedämmt. Befestigen mit bauaufsichtlich zugelassenen Befestigungsmitteln einschließlich Bohrungen, Befestigungsuntergrund Stahlbeton
Beide Enden mit PVC-Deckeln verschlossen für Schutz während Transport und Lagerung auf der Baustelle

**1.3.1.5.110 Wickelfalzrohr Stahl verz DN355 -750-1000Pa Aufhänge-Auflagekonstruktion schallg.**
*** Leitbeschreibung
STLB-Bau 2025-10 075
Wickelfalzrohr aus verzinktem Stahl, Nähte gefalzt, Luftdichtheitsklasse ATC2 DIN EN 16798-3, Maße DIN EN 1506, DN 355, mit Einsteckende, mit Lippendichtung, Form- und Verbindungsstücke werden gesondert vergütet, min./max. Temperatur der geförderten Luft -15 bis 40 Grad C, Druckbereich von -750 bis 1000 Pa, mit Aufhänge-/Auflagekonstruktion DIN EN 12236, schallgedämmt, befestigen mit Befestigungsmitteln mit bauaufsichtlichem Nachweis einschl. Bohrungen, Befestigungsuntergrund Stahlbeton, Ausführung gemäß Einzelbeschreibung,
Einzelbeschreibungs-Nr 'Verlegung in Gebäuden und Zentralen, Arbeitshöhe des Montageortes bis 5,5 m über der Standfläche des hierfür erforderlichen Gerüstes, Gerüst wird gesondert vergütet'.
Menge: 8,000 M
DIN 276-2018 / IBP: 431
Bauabschnitte / Kostenträger: 431
*Unterbeschreibung 1 Verbindungstechnologie: genietet, Verwendung von Hutnieten nicht in das Rohr hineinragend, Aufhängekonstruktion mit Lüftungsrohrschelle, schallgedämmt. Befestigen mit bauaufsichtlich zugelassenen Befestigungsmitteln einschließlich Bohrungen, Befestigungsuntergrund Stahlbeton*
Verbindungstechnologie: genietet, Verwendung von Hutnieten nicht in das Rohr hineinragend, Aufhängekonstruktion mit Lüftungsrohrschelle, schallgedämmt. Befestigen mit bauaufsichtlich zugelassenen Befestigungsmitteln einschließlich Bohrungen, Befestigungsuntergrund Stahlbeton
Beide Enden mit PVC-Deckeln verschlossen für Schutz während Transport und Lagerung auf der Baustelle

**1.3.1.5.120 Wickelfalzrohr Stahl verz DN400 -750-1000Pa Aufhänge-Auflagekonstruktion schallg.**
*** Leitbeschreibung
STLB-Bau 2026-04 075
Wickelfalzrohr aus verzinktem Stahl, Nähte gefalzt, Luftdichtheitsklasse ATC2 DIN EN 16798-3, Maße DIN EN 1506, DN 400, mit Einsteckende, mit Lippendichtung, Form- und Verbindungsstücke werden gesondert vergütet, min./max. Temperatur der geförderten Luft -15 bis 40 Grad C, Druckbereich von -750 bis 1000 Pa, mit Aufhänge-/Auflagekonstruktion DIN EN 12236, schallgedämmt, befestigen mit Befestigungsmitteln mit bauaufsichtlichem Nachweis einschl. Bohrungen, Befestigungsuntergrund Stahlbeton, Ausführung gemäß Einzelbeschreibung,
Einzelbeschreibungs-Nr 'Verlegung in Gebäuden und Zentralen, Arbeitshöhe des Montageortes bis 5,5 m über der Standfläche des hierfür erforderlichen Gerüstes, Gerüst wird gesondert vergütet'.
Menge: 1,000 M
DIN 276-2018 / IBP: 431
Bauabschnitte / Kostenträger: 431
*Unterbeschreibung 1 Verbindungstechnologie: genietet, Verwendung von Hutnieten nicht in das Rohr hineinragend, Aufhängekonstruktion mit Lüftungsrohrschelle, schallgedämmt. Befestigen mit bauaufsichtlich zugelassenen Befestigungsmitteln einschließlich Bohrungen, Befestigungsuntergrund Stahlbeton*
Verbindungstechnologie: genietet, Verwendung von Hutnieten nicht in das Rohr hineinragend, Aufhängekonstruktion mit Lüftungsrohrschelle, schallgedämmt. Befestigen mit bauaufsichtlich zugelassenen Befestigungsmitteln einschließlich Bohrungen, Befestigungsuntergrund Stahlbeton
Beide Enden mit PVC-Deckeln verschlossen für Schutz während Transport und Lagerung auf der Baustelle

*Hinweis*

**1.3.1.5.130 Steckverbinder Luftleitg rund Stahl verz DN80**
STLB-Bau 2025-10 075
Steckverbinder, für Luftleitung, rund, Luftdichtheitsklasse ATC2 DIN EN 16798-3, Maße DIN EN 1506, aus verzinktem Stahl, DN 80, mit Lippendichtung, min./max. Temperatur der geförderten Luft -15 bis 40 Grad C, Druckbereich von -750 bis 1000 Pa.
Menge: 56,000 St
DIN 276-2018 / IBP: 431
Bauabschnitte / Kostenträger: 431

**1.3.1.5.140 Steckverbinder Luftleitg rund Stahl verz DN100**
STLB-Bau 2025-10 075
Steckverbinder, für Luftleitung, rund, Luftdichtheitsklasse ATC2 DIN EN 16798-3, Maße DIN EN 1506, aus verzinktem Stahl, DN 100, mit Lippendichtung, min./max. Temperatur der geförderten Luft -15 bis 40 Grad C, Druckbereich von -750 bis 1000 Pa.
Menge: 1127,000 St
DIN 276-2018 / IBP: 431
Bauabschnitte / Kostenträger: 431

**1.3.1.5.150 Steckverbinder Luftleitg rund Stahl verz DN125**
STLB-Bau 2025-10 075
Steckverbinder, für Luftleitung, rund, Luftdichtheitsklasse ATC2 DIN EN 16798-3, Maße DIN EN 1506, aus verzinktem Stahl, DN 125, mit Lippendichtung, min./max. Temperatur der geförderten Luft -15 bis 40 Grad C, Druckbereich von -750 bis 1000 Pa.
Menge: 600,000 St
DIN 276-2018 / IBP: 431
Bauabschnitte / Kostenträger: 431

**1.3.1.5.160 Steckverbinder Luftleitg rund Stahl verz DN150**
STLB-Bau 2026-04 075
Steckverbinder, für Luftleitung, rund, Luftdichtheitsklasse ATC2 DIN EN 16798-3, Maße DIN EN 1506, aus verzinktem Stahl, DN 150, mit Lippendichtung, min./max. Temperatur der geförderten Luft -15 bis 40 Grad C, Druckbereich von -750 bis 1000 Pa.
Menge: 394,000 St
DIN 276-2018 / IBP: 431
Bauabschnitte / Kostenträger: 431

**1.3.1.5.170 Steckverbinder Luftleitg rund Stahl verz DN160**
STLB-Bau 2025-10 075
Steckverbinder, für Luftleitung, rund, Luftdichtheitsklasse ATC2 DIN EN 16798-3, Maße DIN EN 1506, aus verzinktem Stahl, DN 160, mit Lippendichtung, min./max. Temperatur der geförderten Luft -15 bis 40 Grad C, Druckbereich von -750 bis 1000 Pa.
Menge: 678,000 St
DIN 276-2018 / IBP: 431
Bauabschnitte / Kostenträger: 431

**1.3.1.5.180 Steckverbinder Luftleitg rund Stahl verz DN180**
STLB-Bau 2026-04 075
Steckverbinder, für Luftleitung, rund, Luftdichtheitsklasse ATC2 DIN EN 16798-3, Maße DIN EN 1506, aus verzinktem Stahl, DN 180, mit Lippendichtung, min./max. Temperatur der geförderten Luft -15 bis 40 Grad C, Druckbereich von -750 bis 1000 Pa.
Menge: 301,000 St
DIN 276-2018 / IBP: 431
Bauabschnitte / Kostenträger: 431

**1.3.1.5.190 Steckverbinder Luftleitg rund Stahl verz DN200**
STLB-Bau 2025-10 075
Steckverbinder, für Luftleitung, rund, Luftdichtheitsklasse ATC2 DIN EN 16798-3, Maße DIN EN 1506, aus verzinktem Stahl, DN 200, mit Lippendichtung, min./max. Temperatur der geförderten Luft -15 bis 40 Grad C, Druckbereich von -750 bis 1000 Pa.
Menge: 559,000 St
DIN 276-2018 / IBP: 431
Bauabschnitte / Kostenträger: 431

**1.3.1.5.200 Steckverbinder Luftleitg rund Stahl verz DN224**
STLB-Bau 2025-10 075
Steckverbinder, für Luftleitung, rund, Luftdichtheitsklasse ATC2 DIN EN 16798-3, Maße DIN EN 1506, aus verzinktem Stahl, DN 224, mit Lippendichtung, min./max. Temperatur der geförderten Luft -15 bis 40 Grad C, Druckbereich von -750 bis 1000 Pa.
Menge: 26,000 St
DIN 276-2018 / IBP: 431
Bauabschnitte / Kostenträger: 431

**1.3.1.5.210 Steckverbinder Luftleitg rund Stahl verz DN250**
STLB-Bau 2025-10 075
Steckverbinder, für Luftleitung, rund, Luftdichtheitsklasse ATC2 DIN EN 16798-3, Maße DIN EN 1506, aus verzinktem Stahl, DN 250, mit Lippendichtung, min./max. Temperatur der geförderten Luft -15 bis 40 Grad C, Druckbereich von -750 bis 1000 Pa.
Menge: 233,000 St
DIN 276-2018 / IBP: 431
Bauabschnitte / Kostenträger: 431

**1.3.1.5.220 Steckverbinder Luftleitg rund Stahl verz DN315**
STLB-Bau 2025-10 075
Steckverbinder, für Luftleitung, rund, Luftdichtheitsklasse ATC2 DIN EN 16798-3, Maße DIN EN 1506, aus verzinktem Stahl, DN 315, mit Lippendichtung, min./max. Temperatur der geförderten Luft -15 bis 40 Grad C, Druckbereich von -750 bis 1000 Pa.
Menge: 28,000 St
DIN 276-2018 / IBP: 431
Bauabschnitte / Kostenträger: 431

**1.3.1.5.230 Steckverbinder Luftleitg rund Stahl verz DN355**
STLB-Bau 2025-10 075
Steckverbinder, für Luftleitung, rund, Luftdichtheitsklasse ATC2 DIN EN 16798-3, Maße DIN EN 1506, aus verzinktem Stahl, DN 355, mit Lippendichtung, min./max. Temperatur der geförderten Luft -15 bis 40 Grad C, Druckbereich von -750 bis 1000 Pa.
Menge: 2,000 St
DIN 276-2018 / IBP: 431
Bauabschnitte / Kostenträger: 431

**1.3.1.5.240 Steckverbinder Luftleitg rund Stahl verz DN400**
STLB-Bau 2026-04 075
Steckverbinder, für Luftleitung, rund, Luftdichtheitsklasse ATC2 DIN EN 16798-3, Maße DIN EN 1506, aus verzinktem Stahl, DN 400, mit Lippendichtung, min./max. Temperatur der geförderten Luft -15 bis 40 Grad C, Druckbereich von -750 bis 1000 Pa.
Menge: 1,000 St
DIN 276-2018 / IBP: 431
Bauabschnitte / Kostenträger: 431

*Hinweis*

**1.3.1.5.250 Muffe Luftleitg rund Stahl verz DN80**
STLB-Bau 2026-04 075
Muffe, für Luftleitung, rund Luftdichtheitsklasse ATC2 DIN EN 16798-3, Maße DIN EN 1506, aus verzinktem Stahl, DN 80, mit Lippendichtung, min./max. Temperatur der geförderten Luft -15 bis 40 Grad C, Druckbereich von -750 bis 1000 Pa.
Menge: 539,000 St
DIN 276-2018 / IBP: 431
Bauabschnitte / Kostenträger: 431

**1.3.1.5.260 Muffe Luftleitg rund Stahl verz DN100**
STLB-Bau 2026-04 075
Muffe, für Luftleitung, rund Luftdichtheitsklasse ATC2 DIN EN 16798-3, Maße DIN EN 1506, aus verzinktem Stahl, DN 100, mit Lippendichtung, min./max. Temperatur der geförderten Luft -15 bis 40 Grad C, Druckbereich von -750 bis 1000 Pa.
Menge: 2514,000 St
DIN 276-2018 / IBP: 431
Bauabschnitte / Kostenträger: 431

**1.3.1.5.270 Muffe Luftleitg rund Stahl verz DN125**
STLB-Bau 2026-04 075
Muffe, für Luftleitung, rund Luftdichtheitsklasse ATC2 DIN EN 16798-3, Maße DIN EN 1506, aus verzinktem Stahl, DN 125, mit Lippendichtung, min./max. Temperatur der geförderten Luft -15 bis 40 Grad C, Druckbereich von -750 bis 1000 Pa.
Menge: 1972,000 St
DIN 276-2018 / IBP: 431
Bauabschnitte / Kostenträger: 431

**1.3.1.5.280 Muffe Luftleitg rund Stahl verz DN150**
STLB-Bau 2026-04 075
Muffe, für Luftleitung, rund Luftdichtheitsklasse ATC2 DIN EN 16798-3, Maße DIN EN 1506, aus verzinktem Stahl, DN 150, mit Lippendichtung, min./max. Temperatur der geförderten Luft -15 bis 40 Grad C, Druckbereich von -750 bis 1000 Pa.
Menge: 1298,000 St
DIN 276-2018 / IBP: 431
Bauabschnitte / Kostenträger: 431

**1.3.1.5.290 Muffe Luftleitg rund Stahl verz DN160**
STLB-Bau 2026-04 075
Muffe, für Luftleitung, rund Luftdichtheitsklasse ATC2 DIN EN 16798-3, Maße DIN EN 1506, aus verzinktem Stahl, DN 160, mit Lippendichtung, min./max. Temperatur der geförderten Luft -15 bis 40 Grad C, Druckbereich von -750 bis 1000 Pa.
Menge: 2510,000 St
DIN 276-2018 / IBP: 431
Bauabschnitte / Kostenträger: 431

**1.3.1.5.300 Muffe Luftleitg rund Stahl verz DN180**
STLB-Bau 2026-04 075
Muffe, für Luftleitung, rund Luftdichtheitsklasse ATC2 DIN EN 16798-3, Maße DIN EN 1506, aus verzinktem Stahl, DN 180, mit Lippendichtung, min./max. Temperatur der geförderten Luft -15 bis 40 Grad C, Druckbereich von -750 bis 1000 Pa.
Menge: 893,334 St
DIN 276-2018 / IBP: 431
Bauabschnitte / Kostenträger: 431

**1.3.1.5.310 Muffe Luftleitg rund Stahl verz DN200**
STLB-Bau 2026-04 075
Muffe, für Luftleitung, rund Luftdichtheitsklasse ATC2 DIN EN 16798-3, Maße DIN EN 1506, aus verzinktem Stahl, DN 200, mit Lippendichtung, min./max. Temperatur der geförderten Luft -15 bis 40 Grad C, Druckbereich von -750 bis 1000 Pa.
Menge: 1055,000 St
DIN 276-2018 / IBP: 431
Bauabschnitte / Kostenträger: 431

**1.3.1.5.320 Muffe Luftleitg rund Stahl verz DN224**
STLB-Bau 2026-04 075
Muffe, für Luftleitung, rund Luftdichtheitsklasse ATC2 DIN EN 16798-3, Maße DIN EN 1506, aus verzinktem Stahl, DN 224, mit Lippendichtung, min./max. Temperatur der geförderten Luft -15 bis 40 Grad C, Druckbereich von -750 bis 1000 Pa.
Menge: 33,000 St
DIN 276-2018 / IBP: 431
Bauabschnitte / Kostenträger: 431

**1.3.1.5.330 Muffe Luftleitg rund Stahl verz DN250**
STLB-Bau 2026-04 075
Muffe, für Luftleitung, rund Luftdichtheitsklasse ATC2 DIN EN 16798-3, Maße DIN EN 1506, aus verzinktem Stahl, DN 250, mit Lippendichtung, min./max. Temperatur der geförderten Luft -15 bis 40 Grad C, Druckbereich von -750 bis 1000 Pa.
Menge: 235,000 St
DIN 276-2018 / IBP: 431
Bauabschnitte / Kostenträger: 431

**1.3.1.5.340 Muffe Luftleitg rund Stahl verz DN315**
STLB-Bau 2026-04 075
Muffe, für Luftleitung, rund Luftdichtheitsklasse ATC2 DIN EN 16798-3, Maße DIN EN 1506, aus verzinktem Stahl, DN 315, mit Lippendichtung, min./max. Temperatur der geförderten Luft -15 bis 40 Grad C, Druckbereich von -750 bis 1000 Pa.
Menge: 24,000 St
DIN 276-2018 / IBP: 431
Bauabschnitte / Kostenträger: 431

**1.3.1.5.350 Muffe Luftleitg rund Stahl verz DN355**
STLB-Bau 2026-04 075
Muffe, für Luftleitung, rund Luftdichtheitsklasse ATC2 DIN EN 16798-3, Maße DIN EN 1506, aus verzinktem Stahl, DN 355, mit Lippendichtung, min./max. Temperatur der geförderten Luft -15 bis 40 Grad C, Druckbereich von -750 bis 1000 Pa.
Menge: 3,000 St
DIN 276-2018 / IBP: 431
Bauabschnitte / Kostenträger: 431

*Hinweis*

**1.3.1.5.360 Bogen Luftleitg rund 15Grad Stahl verz DN80 glatt**
STLB-Bau 2025-10 075
Bogen, für Luftleitung, rund, Luftdichtheitsklasse ATC2 DIN EN 16798-3, Biegeradius größer gleich 1 DN, 15 Grad, Maße DIN EN 1506, aus verzinktem Stahl, DN 80, glatt, mit Einsteckenden, mit Lippendichtung, min./max. Temperatur der geförderten Luft -15 bis 40 Grad C, Druckbereich von -750 bis 1000 Pa.
Menge: 3,000 St
DIN 276-2018 / IBP: 431
Bauabschnitte / Kostenträger: 431

**1.3.1.5.370 Bogen Luftleitg rund 15Grad Stahl verz DN100 glatt**
STLB-Bau 2025-10 075
Bogen, für Luftleitung, rund, Luftdichtheitsklasse ATC2 DIN EN 16798-3, Biegeradius größer gleich 1 DN, 15 Grad, Maße DIN EN 1506, aus verzinktem Stahl, DN 100, glatt, mit Einsteckenden, mit Lippendichtung, min./max. Temperatur der geförderten Luft -15 bis 40 Grad C, Druckbereich von -750 bis 1000 Pa.
Menge: 249,000 St
DIN 276-2018 / IBP: 431
Bauabschnitte / Kostenträger: 431

**1.3.1.5.380 Bogen Luftleitg rund 15Grad Stahl verz DN125 glatt**
STLB-Bau 2025-10 075
Bogen, für Luftleitung, rund, Luftdichtheitsklasse ATC2 DIN EN 16798-3, Biegeradius größer gleich 1 DN, 15 Grad, Maße DIN EN 1506, aus verzinktem Stahl, DN 125, glatt, mit Einsteckenden, mit Lippendichtung, min./max. Temperatur der geförderten Luft -15 bis 40 Grad C, Druckbereich von -750 bis 1000 Pa.
Menge: 184,000 St
DIN 276-2018 / IBP: 431
Bauabschnitte / Kostenträger: 431

**1.3.1.5.390 Bogen Luftleitg rund 15Grad Stahl verz DN150 glatt**
STLB-Bau 2026-04 075
Bogen, für Luftleitung, rund, Luftdichtheitsklasse ATC2 DIN EN 16798-3, Biegeradius größer gleich 1 DN, 15 Grad, Maße DIN EN 1506, aus verzinktem Stahl, DN 150, glatt, mit Einsteckenden, mit Lippendichtung, min./max. Temperatur der geförderten Luft -15 bis 40 Grad C, Druckbereich von -750 bis 1000 Pa.
Menge: 239,000 St
DIN 276-2018 / IBP: 431
Bauabschnitte / Kostenträger: 431

**1.3.1.5.400 Bogen Luftleitg rund 15Grad Stahl verz DN160 glatt**
STLB-Bau 2025-10 075
Bogen, für Luftleitung, rund, Luftdichtheitsklasse ATC2 DIN EN 16798-3, Biegeradius größer gleich 1 DN, 15 Grad, Maße DIN EN 1506, aus verzinktem Stahl, DN 160, glatt, mit Einsteckenden, mit Lippendichtung, min./max. Temperatur der geförderten Luft -15 bis 40 Grad C, Druckbereich von -750 bis 1000 Pa.
Menge: 296,000 St
DIN 276-2018 / IBP: 431
Bauabschnitte / Kostenträger: 431

**1.3.1.5.410 Bogen Luftleitg rund 15Grad Stahl verz DN180 glatt**
STLB-Bau 2026-04 075
Bogen, für Luftleitung, rund, Luftdichtheitsklasse ATC2 DIN EN 16798-3, Biegeradius größer gleich 1 DN, 15 Grad, Maße DIN EN 1506, aus verzinktem Stahl, DN 180, glatt, mit Einsteckenden, mit Lippendichtung, min./max. Temperatur der geförderten Luft -15 bis 40 Grad C, Druckbereich von -750 bis 1000 Pa.
Menge: 108,000 St
DIN 276-2018 / IBP: 431
Bauabschnitte / Kostenträger: 431

**1.3.1.5.420 Bogen Luftleitg rund 15Grad Stahl verz DN200 glatt**
STLB-Bau 2025-10 075
Bogen, für Luftleitung, rund, Luftdichtheitsklasse ATC2 DIN EN 16798-3, Biegeradius größer gleich 1 DN, 15 Grad, Maße DIN EN 1506, aus verzinktem Stahl, DN 200, glatt, mit Einsteckenden, mit Lippendichtung, min./max. Temperatur der geförderten Luft -15 bis 40 Grad C, Druckbereich von -750 bis 1000 Pa.
Menge: 143,000 St
DIN 276-2018 / IBP: 431
Bauabschnitte / Kostenträger: 431

**1.3.1.5.430 Bogen Luftleitg rund 15Grad Stahl verz DN224 glatt**
STLB-Bau 2025-10 075
Bogen, für Luftleitung, rund, Luftdichtheitsklasse ATC2 DIN EN 16798-3, Biegeradius größer gleich 1 DN, 15 Grad, Maße DIN EN 1506, aus verzinktem Stahl, DN 224, glatt, mit Einsteckenden, mit Lippendichtung, min./max. Temperatur der geförderten Luft -15 bis 40 Grad C, Druckbereich von -750 bis 1000 Pa.
Menge: 2,000 St
DIN 276-2018 / IBP: 431
Bauabschnitte / Kostenträger: 431

**1.3.1.5.440 Bogen Luftleitg rund 15Grad Stahl verz DN250 glatt**
STLB-Bau 2025-10 075
Bogen, für Luftleitung, rund, Luftdichtheitsklasse ATC2 DIN EN 16798-3, Biegeradius größer gleich 1 DN, 15 Grad, Maße DIN EN 1506, aus verzinktem Stahl, DN 250, glatt, mit Einsteckenden, mit Lippendichtung, min./max. Temperatur der geförderten Luft -15 bis 40 Grad C, Druckbereich von -750 bis 1000 Pa.
Menge: 60,000 St
DIN 276-2018 / IBP: 431
Bauabschnitte / Kostenträger: 431

**1.3.1.5.450 Bogen Luftleitg rund 15Grad Stahl verz DN315 glatt**
STLB-Bau 2025-10 075
Bogen, für Luftleitung, rund, Luftdichtheitsklasse ATC2 DIN EN 16798-3, Biegeradius größer gleich 1 DN, 15 Grad, Maße DIN EN 1506, aus verzinktem Stahl, DN 315, glatt, mit Einsteckenden, mit Lippendichtung, min./max. Temperatur der geförderten Luft -15 bis 40 Grad C, Druckbereich von -750 bis 1000 Pa.
Menge: 12,000 St
DIN 276-2018 / IBP: 431
Bauabschnitte / Kostenträger: 431

**1.3.1.5.460 Bogen Luftleitg rund 15Grad Stahl verz DN355 Segmente**
STLB-Bau 2025-10 075
Bogen, für Luftleitung, rund, Luftdichtheitsklasse ATC2 DIN EN 16798-3, Biegeradius größer gleich 1 DN, 15 Grad, Maße DIN EN 1506, aus verzinktem Stahl, DN 355, aus Segmenten, mit Einsteckenden, mit Lippendichtung, min./max. Temperatur der geförderten Luft -15 bis 40 Grad C, Druckbereich von -750 bis 1000 Pa.
Menge: 3,000 St
DIN 276-2018 / IBP: 431
Bauabschnitte / Kostenträger: 431

*Hinweis*

**1.3.1.5.470 Bogen Luftleitg rund 30Grad Stahl verz DN80 glatt**
STLB-Bau 2025-10 075
Bogen, für Luftleitung, rund, Luftdichtheitsklasse ATC2 DIN EN 16798-3, Biegeradius größer gleich 1 DN, 30 Grad, Maße DIN EN 1506, aus verzinktem Stahl, DN 80, glatt, mit Einsteckenden, mit Lippendichtung, min./max. Temperatur der geförderten Luft -15 bis 40 Grad C, Druckbereich von -750 bis 1000 Pa.
Menge: 16,000 St
DIN 276-2018 / IBP: 431
Bauabschnitte / Kostenträger: 431

**1.3.1.5.480 Bogen Luftleitg rund 30Grad Stahl verz DN100 glatt**
STLB-Bau 2025-10 075
Bogen, für Luftleitung, rund, Luftdichtheitsklasse ATC2 DIN EN 16798-3, Biegeradius größer gleich 1 DN, 30 Grad, Maße DIN EN 1506, aus verzinktem Stahl, DN 100, glatt, mit Einsteckenden, mit Lippendichtung, min./max. Temperatur der geförderten Luft -15 bis 40 Grad C, Druckbereich von -750 bis 1000 Pa.
Menge: 210,000 St
DIN 276-2018 / IBP: 431
Bauabschnitte / Kostenträger: 431

**1.3.1.5.490 Bogen Luftleitg rund 30Grad Stahl verz DN125 glatt**
STLB-Bau 2025-10 075
Bogen, für Luftleitung, rund, Luftdichtheitsklasse ATC2 DIN EN 16798-3, Biegeradius größer gleich 1 DN, 30 Grad, Maße DIN EN 1506, aus verzinktem Stahl, DN 125, glatt, mit Einsteckenden, mit Lippendichtung, min./max. Temperatur der geförderten Luft -15 bis 40 Grad C, Druckbereich von -750 bis 1000 Pa.
Menge: 184,000 St
DIN 276-2018 / IBP: 431
Bauabschnitte / Kostenträger: 431

**1.3.1.5.500 Bogen Luftleitg rund 30Grad Stahl verz DN150 glatt**
STLB-Bau 2026-04 075
Bogen, für Luftleitung, rund, Luftdichtheitsklasse ATC2 DIN EN 16798-3, Biegeradius größer gleich 1 DN, 30 Grad, Maße DIN EN 1506, aus verzinktem Stahl, DN 150, glatt, mit Einsteckenden, mit Lippendichtung, min./max. Temperatur der geförderten Luft -15 bis 40 Grad C, Druckbereich von -750 bis 1000 Pa.
Menge: 131,000 St
DIN 276-2018 / IBP: 431
Bauabschnitte / Kostenträger: 431

**1.3.1.5.510 Bogen Luftleitg rund 30Grad Stahl verz DN160 glatt**
STLB-Bau 2025-10 075
Bogen, für Luftleitung, rund, Luftdichtheitsklasse ATC2 DIN EN 16798-3, Biegeradius größer gleich 1 DN, 30 Grad, Maße DIN EN 1506, aus verzinktem Stahl, DN 160, glatt, mit Einsteckenden, mit Lippendichtung, min./max. Temperatur der geförderten Luft -15 bis 40 Grad C, Druckbereich von -750 bis 1000 Pa.
Menge: 378,000 St
DIN 276-2018 / IBP: 431
Bauabschnitte / Kostenträger: 431

**1.3.1.5.520 Bogen Luftleitg rund 30Grad Stahl verz DN180 glatt**
STLB-Bau 2026-04 075
Bogen, für Luftleitung, rund, Luftdichtheitsklasse ATC2 DIN EN 16798-3, Biegeradius größer gleich 1 DN, 30 Grad, Maße DIN EN 1506, aus verzinktem Stahl, DN 180, glatt, mit Einsteckenden, mit Lippendichtung, min./max. Temperatur der geförderten Luft -15 bis 40 Grad C, Druckbereich von -750 bis 1000 Pa.
Menge: 406,000 St
DIN 276-2018 / IBP: 431
Bauabschnitte / Kostenträger: 431

**1.3.1.5.530 Bogen Luftleitg rund 30Grad Stahl verz DN200 glatt**
STLB-Bau 2025-10 075
Bogen, für Luftleitung, rund, Luftdichtheitsklasse ATC2 DIN EN 16798-3, Biegeradius größer gleich 1 DN, 30 Grad, Maße DIN EN 1506, aus verzinktem Stahl, DN 200, glatt, mit Einsteckenden, mit Lippendichtung, min./max. Temperatur der geförderten Luft -15 bis 40 Grad C, Druckbereich von -750 bis 1000 Pa.
Menge: 339,000 St
DIN 276-2018 / IBP: 431
Bauabschnitte / Kostenträger: 431

**1.3.1.5.540 Bogen Luftleitg rund 30Grad Stahl verz DN224 glatt**
STLB-Bau 2025-10 075
Bogen, für Luftleitung, rund, Luftdichtheitsklasse ATC2 DIN EN 16798-3, Biegeradius größer gleich 1 DN, 30 Grad, Maße DIN EN 1506, aus verzinktem Stahl, DN 224, glatt, mit Einsteckenden, mit Lippendichtung, min./max. Temperatur der geförderten Luft -15 bis 40 Grad C, Druckbereich von -750 bis 1000 Pa.
Menge: 8,000 St
DIN 276-2018 / IBP: 431
Bauabschnitte / Kostenträger: 431

**1.3.1.5.550 Bogen Luftleitg rund 30Grad Stahl verz DN250 glatt**
STLB-Bau 2025-10 075
Bogen, für Luftleitung, rund, Luftdichtheitsklasse ATC2 DIN EN 16798-3, Biegeradius größer gleich 1 DN, 30 Grad, Maße DIN EN 1506, aus verzinktem Stahl, DN 250, glatt, mit Einsteckenden, mit Lippendichtung, min./max. Temperatur der geförderten Luft -15 bis 40 Grad C, Druckbereich von -750 bis 1000 Pa.
Menge: 174,000 St
DIN 276-2018 / IBP: 431
Bauabschnitte / Kostenträger: 431

**1.3.1.5.560 Bogen Luftleitg rund 30Grad Stahl verz DN315 glatt**
STLB-Bau 2025-10 075
Bogen, für Luftleitung, rund, Luftdichtheitsklasse ATC2 DIN EN 16798-3, Biegeradius größer gleich 1 DN, 30 Grad, Maße DIN EN 1506, aus verzinktem Stahl, DN 315, glatt, mit Einsteckenden, mit Lippendichtung, min./max. Temperatur der geförderten Luft -15 bis 40 Grad C, Druckbereich von -750 bis 1000 Pa.
Menge: 5,000 St
DIN 276-2018 / IBP: 431
Bauabschnitte / Kostenträger: 431

**1.3.1.5.570 Bogen Luftleitg rund 30Grad Stahl verz DN355 Segmente**
STLB-Bau 2025-10 075
Bogen, für Luftleitung, rund, Luftdichtheitsklasse ATC2 DIN EN 16798-3, Biegeradius größer gleich 1 DN, 30 Grad, Maße DIN EN 1506, aus verzinktem Stahl, DN 355, aus Segmenten, mit Einsteckenden, mit Lippendichtung, min./max. Temperatur der geförderten Luft -15 bis 40 Grad C, Druckbereich von -750 bis 1000 Pa.
Menge: 4,000 St
DIN 276-2018 / IBP: 431
Bauabschnitte / Kostenträger: 431

*Hinweis*

**1.3.1.5.580 Bogen Luftleitg rund 45Grad Stahl verz DN80 glatt**
STLB-Bau 2025-10 075
Bogen, für Luftleitung, rund, Luftdichtheitsklasse ATC2 DIN EN 16798-3, Biegeradius größer gleich 1 DN, 45 Grad, Maße DIN EN 1506, aus verzinktem Stahl, DN 80, glatt, mit Einsteckenden, mit Lippendichtung, min./max. Temperatur der geförderten Luft -15 bis 40 Grad C, Druckbereich von -750 bis 1000 Pa.
Menge: 73,000 St
DIN 276-2018 / IBP: 431
Bauabschnitte / Kostenträger: 431

**1.3.1.5.590 Bogen Luftleitg rund 45Grad Stahl verz DN100 glatt**
STLB-Bau 2025-10 075
Bogen, für Luftleitung, rund, Luftdichtheitsklasse ATC2 DIN EN 16798-3, Biegeradius größer gleich 1 DN, 45 Grad, Maße DIN EN 1506, aus verzinktem Stahl, DN 100, glatt, mit Einsteckenden, mit Lippendichtung, min./max. Temperatur der geförderten Luft -15 bis 40 Grad C, Druckbereich von -750 bis 1000 Pa.
Menge: 1193,000 St
DIN 276-2018 / IBP: 431
Bauabschnitte / Kostenträger: 431

**1.3.1.5.600 Bogen Luftleitg rund 45Grad Stahl verz DN125 glatt**
STLB-Bau 2025-10 075
Bogen, für Luftleitung, rund, Luftdichtheitsklasse ATC2 DIN EN 16798-3, Biegeradius größer gleich 1 DN, 45 Grad, Maße DIN EN 1506, aus verzinktem Stahl, DN 125, glatt, mit Einsteckenden, mit Lippendichtung, min./max. Temperatur der geförderten Luft -15 bis 40 Grad C, Druckbereich von -750 bis 1000 Pa.
Menge: 831,000 St
DIN 276-2018 / IBP: 431
Bauabschnitte / Kostenträger: 431

**1.3.1.5.610 Bogen Luftleitg rund 45Grad Stahl verz DN150 glatt**
STLB-Bau 2026-04 075
Bogen, für Luftleitung, rund, Luftdichtheitsklasse ATC2 DIN EN 16798-3, Biegeradius größer gleich 1 DN, 45 Grad, Maße DIN EN 1506, aus verzinktem Stahl, DN 150, glatt, mit Einsteckenden, mit Lippendichtung, min./max. Temperatur der geförderten Luft -15 bis 40 Grad C, Druckbereich von -750 bis 1000 Pa.
Menge: 647,000 St
DIN 276-2018 / IBP: 431
Bauabschnitte / Kostenträger: 431

**1.3.1.5.620 Bogen Luftleitg rund 45Grad Stahl verz DN160 glatt**
STLB-Bau 2025-10 075
Bogen, für Luftleitung, rund, Luftdichtheitsklasse ATC2 DIN EN 16798-3, Biegeradius größer gleich 1 DN, 45 Grad, Maße DIN EN 1506, aus verzinktem Stahl, DN 160, glatt, mit Einsteckenden, mit Lippendichtung, min./max. Temperatur der geförderten Luft -15 bis 40 Grad C, Druckbereich von -750 bis 1000 Pa.
Menge: 1067,000 St
DIN 276-2018 / IBP: 431
Bauabschnitte / Kostenträger: 431

**1.3.1.5.630 Bogen Luftleitg rund 45Grad Stahl verz DN180 glatt**
STLB-Bau 2026-04 075
Bogen, für Luftleitung, rund, Luftdichtheitsklasse ATC2 DIN EN 16798-3, Biegeradius größer gleich 1 DN, 45 Grad, Maße DIN EN 1506, aus verzinktem Stahl, DN 180, glatt, mit Einsteckenden, mit Lippendichtung, min./max. Temperatur der geförderten Luft -15 bis 40 Grad C, Druckbereich von -750 bis 1000 Pa.
Menge: 588,000 St
DIN 276-2018 / IBP: 431
Bauabschnitte / Kostenträger: 431

**1.3.1.5.640 Bogen Luftleitg rund 45Grad Stahl verz DN200 glatt**
STLB-Bau 2025-10 075
Bogen, für Luftleitung, rund, Luftdichtheitsklasse ATC2 DIN EN 16798-3, Biegeradius größer gleich 1 DN, 45 Grad, Maße DIN EN 1506, aus verzinktem Stahl, DN 200, glatt, mit Einsteckenden, mit Lippendichtung, min./max. Temperatur der geförderten Luft -15 bis 40 Grad C, Druckbereich von -750 bis 1000 Pa.
Menge: 598,000 St
DIN 276-2018 / IBP: 431
Bauabschnitte / Kostenträger: 431

**1.3.1.5.650 Bogen Luftleitg rund 45Grad Stahl verz DN224 glatt**
STLB-Bau 2025-10 075
Bogen, für Luftleitung, rund, Luftdichtheitsklasse ATC2 DIN EN 16798-3, Biegeradius größer gleich 1 DN, 45 Grad, Maße DIN EN 1506, aus verzinktem Stahl, DN 224, glatt, mit Einsteckenden, mit Lippendichtung, min./max. Temperatur der geförderten Luft -15 bis 40 Grad C, Druckbereich von -750 bis 1000 Pa.
Menge: 5,000 St
DIN 276-2018 / IBP: 431
Bauabschnitte / Kostenträger: 431

**1.3.1.5.660 Bogen Luftleitg rund 45Grad Stahl verz DN250 glatt**
STLB-Bau 2025-10 075
Bogen, für Luftleitung, rund, Luftdichtheitsklasse ATC2 DIN EN 16798-3, Biegeradius größer gleich 1 DN, 45 Grad, Maße DIN EN 1506, aus verzinktem Stahl, DN 250, glatt, mit Einsteckenden, mit Lippendichtung, min./max. Temperatur der geförderten Luft -15 bis 40 Grad C, Druckbereich von -750 bis 1000 Pa.
Menge: 88,000 St
DIN 276-2018 / IBP: 431
Bauabschnitte / Kostenträger: 431

**1.3.1.5.670 Bogen Luftleitg rund 45Grad Stahl verz DN315 glatt**
STLB-Bau 2025-10 075
Bogen, für Luftleitung, rund, Luftdichtheitsklasse ATC2 DIN EN 16798-3, Biegeradius größer gleich 1 DN, 45 Grad, Maße DIN EN 1506, aus verzinktem Stahl, DN 315, glatt, mit Einsteckenden, mit Lippendichtung, min./max. Temperatur der geförderten Luft -15 bis 40 Grad C, Druckbereich von -750 bis 1000 Pa.
Menge: 15,000 St
DIN 276-2018 / IBP: 431
Bauabschnitte / Kostenträger: 431

**1.3.1.5.680 Bogen Luftleitg rund 45Grad Stahl verz DN355 Segmente**
STLB-Bau 2025-10 075
Bogen, für Luftleitung, rund, Luftdichtheitsklasse ATC2 DIN EN 16798-3, Biegeradius größer gleich 1 DN, 45 Grad, Maße DIN EN 1506, aus verzinktem Stahl, DN 355, aus Segmenten, mit Einsteckenden, mit Lippendichtung, min./max. Temperatur der geförderten Luft -15 bis 40 Grad C, Druckbereich von -750 bis 1000 Pa.
Menge: 2,000 St
DIN 276-2018 / IBP: 431
Bauabschnitte / Kostenträger: 431

*Hinweis*

**1.3.1.5.690 Bogen Luftleitg rund 60Grad Stahl verz DN80 glatt**
STLB-Bau 2025-10 075
Bogen, für Luftleitung, rund, Luftdichtheitsklasse ATC2 DIN EN 16798-3, Biegeradius größer gleich 1 DN, 60 Grad, Maße DIN EN 1506, aus verzinktem Stahl, DN 80, glatt, mit Einsteckenden, mit Lippendichtung, min./max. Temperatur der geförderten Luft -15 bis 40 Grad C, Druckbereich von -750 bis 1000 Pa.
Menge: 1,000 St
DIN 276-2018 / IBP: 431
Bauabschnitte / Kostenträger: 431

**1.3.1.5.700 Bogen Luftleitg rund 60Grad Stahl verz DN100 glatt**
STLB-Bau 2025-10 075
Bogen, für Luftleitung, rund, Luftdichtheitsklasse ATC2 DIN EN 16798-3, Biegeradius größer gleich 1 DN, 60 Grad, Maße DIN EN 1506, aus verzinktem Stahl, DN 100, glatt, mit Einsteckenden, mit Lippendichtung, min./max. Temperatur der geförderten Luft -15 bis 40 Grad C, Druckbereich von -750 bis 1000 Pa.
Menge: 24,000 St
DIN 276-2018 / IBP: 431
Bauabschnitte / Kostenträger: 431

**1.3.1.5.710 Bogen Luftleitg rund 60Grad Stahl verz DN125 glatt**
STLB-Bau 2025-10 075
Bogen, für Luftleitung, rund, Luftdichtheitsklasse ATC2 DIN EN 16798-3, Biegeradius größer gleich 1 DN, 60 Grad, Maße DIN EN 1506, aus verzinktem Stahl, DN 125, glatt, mit Einsteckenden, mit Lippendichtung, min./max. Temperatur der geförderten Luft -15 bis 40 Grad C, Druckbereich von -750 bis 1000 Pa.
Menge: 52,000 St
DIN 276-2018 / IBP: 431
Bauabschnitte / Kostenträger: 431

**1.3.1.5.720 Bogen Luftleitg rund 60Grad Stahl verz DN160 glatt**
STLB-Bau 2025-10 075
Bogen, für Luftleitung, rund, Luftdichtheitsklasse ATC2 DIN EN 16798-3, Biegeradius größer gleich 1 DN, 60 Grad, Maße DIN EN 1506, aus verzinktem Stahl, DN 160, glatt, mit Einsteckenden, mit Lippendichtung, min./max. Temperatur der geförderten Luft -15 bis 40 Grad C, Druckbereich von -750 bis 1000 Pa.
Menge: 47,000 St
DIN 276-2018 / IBP: 431
Bauabschnitte / Kostenträger: 431

**1.3.1.5.730 Bogen Luftleitg rund 60Grad Stahl verz DN200 glatt**
STLB-Bau 2025-10 075
Bogen, für Luftleitung, rund, Luftdichtheitsklasse ATC2 DIN EN 16798-3, Biegeradius größer gleich 1 DN, 60 Grad, Maße DIN EN 1506, aus verzinktem Stahl, DN 200, glatt, mit Einsteckenden, mit Lippendichtung, min./max. Temperatur der geförderten Luft -15 bis 40 Grad C, Druckbereich von -750 bis 1000 Pa.
Menge: 30,000 St
DIN 276-2018 / IBP: 431
Bauabschnitte / Kostenträger: 431

**1.3.1.5.740 Bogen Luftleitg rund 60Grad Stahl verz DN250 glatt**
STLB-Bau 2025-10 075
Bogen, für Luftleitung, rund, Luftdichtheitsklasse ATC2 DIN EN 16798-3, Biegeradius größer gleich 1 DN, 60 Grad, Maße DIN EN 1506, aus verzinktem Stahl, DN 250, glatt, mit Einsteckenden, mit Lippendichtung, min./max. Temperatur der geförderten Luft -15 bis 40 Grad C, Druckbereich von -750 bis 1000 Pa.
Menge: 22,000 St
DIN 276-2018 / IBP: 431
Bauabschnitte / Kostenträger: 431

**1.3.1.5.750 Bogen Luftleitg rund 60Grad Stahl verz DN315 glatt**
STLB-Bau 2025-10 075
Bogen, für Luftleitung, rund, Luftdichtheitsklasse ATC2 DIN EN 16798-3, Biegeradius größer gleich 1 DN, 60 Grad, Maße DIN EN 1506, aus verzinktem Stahl, DN 315, glatt, mit Einsteckenden, mit Lippendichtung, min./max. Temperatur der geförderten Luft -15 bis 40 Grad C, Druckbereich von -750 bis 1000 Pa.
Menge: 2,000 St
DIN 276-2018 / IBP: 431
Bauabschnitte / Kostenträger: 431

*Hinweis*

**1.3.1.5.760 Bogen Luftleitg rund 90Grad Stahl verz DN80 glatt**
STLB-Bau 2025-10 075
Bogen, für Luftleitung, rund, Luftdichtheitsklasse ATC2 DIN EN 16798-3, Biegeradius größer gleich 1 DN, 90 Grad, Maße DIN EN 1506, aus verzinktem Stahl, DN 80, glatt, mit Einsteckenden, mit Lippendichtung, min./max. Temperatur der geförderten Luft -15 bis 40 Grad C, Druckbereich von -750 bis 1000 Pa.
Menge: 303,000 St
DIN 276-2018 / IBP: 431
Bauabschnitte / Kostenträger: 431

**1.3.1.5.770 Bogen Luftleitg rund 90Grad Stahl verz DN100 glatt**
STLB-Bau 2025-10 075
Bogen, für Luftleitung, rund, Luftdichtheitsklasse ATC2 DIN EN 16798-3, Biegeradius größer gleich 1 DN, 90 Grad, Maße DIN EN 1506, aus verzinktem Stahl, DN 100, glatt, mit Einsteckenden, mit Lippendichtung, min./max. Temperatur der geförderten Luft -15 bis 40 Grad C, Druckbereich von -750 bis 1000 Pa.
Menge: 4779,000 St
DIN 276-2018 / IBP: 431
Bauabschnitte / Kostenträger: 431

**1.3.1.5.780 Bogen Luftleitg rund 90Grad Stahl verz DN125 glatt**
STLB-Bau 2025-10 075
Bogen, für Luftleitung, rund, Luftdichtheitsklasse ATC2 DIN EN 16798-3, Biegeradius größer gleich 1 DN, 90 Grad, Maße DIN EN 1506, aus verzinktem Stahl, DN 125, glatt, mit Einsteckenden, mit Lippendichtung, min./max. Temperatur der geförderten Luft -15 bis 40 Grad C, Druckbereich von -750 bis 1000 Pa.
Menge: 1715,000 St
DIN 276-2018 / IBP: 431
Bauabschnitte / Kostenträger: 431

**1.3.1.5.790 Bogen Luftleitg rund 90Grad Stahl verz DN150 glatt**
STLB-Bau 2026-04 075
Bogen, für Luftleitung, rund, Luftdichtheitsklasse ATC2 DIN EN 16798-3, Biegeradius größer gleich 1 DN, 90 Grad, Maße DIN EN 1506, aus verzinktem Stahl, DN 150, glatt, mit Einsteckenden, mit Lippendichtung, min./max. Temperatur der geförderten Luft -15 bis 40 Grad C, Druckbereich von -750 bis 1000 Pa.
Menge: 1645,000 St
DIN 276-2018 / IBP: 431
Bauabschnitte / Kostenträger: 431

**1.3.1.5.800 Bogen Luftleitg rund 90Grad Stahl verz DN160 glatt**
STLB-Bau 2025-10 075
Bogen, für Luftleitung, rund, Luftdichtheitsklasse ATC2 DIN EN 16798-3, Biegeradius größer gleich 1 DN, 90 Grad, Maße DIN EN 1506, aus verzinktem Stahl, DN 160, glatt, mit Einsteckenden, mit Lippendichtung, min./max. Temperatur der geförderten Luft -15 bis 40 Grad C, Druckbereich von -750 bis 1000 Pa.
Menge: 2098,000 St
DIN 276-2018 / IBP: 431
Bauabschnitte / Kostenträger: 431

**1.3.1.5.810 Bogen Luftleitg rund 90Grad Stahl verz DN180 glatt**
STLB-Bau 2026-04 075
Bogen, für Luftleitung, rund, Luftdichtheitsklasse ATC2 DIN EN 16798-3, Biegeradius größer gleich 1 DN, 90 Grad, Maße DIN EN 1506, aus verzinktem Stahl, DN 180, glatt, mit Einsteckenden, mit Lippendichtung, min./max. Temperatur der geförderten Luft -15 bis 40 Grad C, Druckbereich von -750 bis 1000 Pa.
Menge: 1825,000 St
DIN 276-2018 / IBP: 431
Bauabschnitte / Kostenträger: 431

**1.3.1.5.820 Bogen Luftleitg rund 90Grad Stahl verz DN200 glatt**
STLB-Bau 2025-10 075
Bogen, für Luftleitung, rund, Luftdichtheitsklasse ATC2 DIN EN 16798-3, Biegeradius größer gleich 1 DN, 90 Grad, Maße DIN EN 1506, aus verzinktem Stahl, DN 200, glatt, mit Einsteckenden, mit Lippendichtung, min./max. Temperatur der geförderten Luft -15 bis 40 Grad C, Druckbereich von -750 bis 1000 Pa.
Menge: 997,000 St
DIN 276-2018 / IBP: 431
Bauabschnitte / Kostenträger: 431

**1.3.1.5.830 Bogen Luftleitg rund 90Grad Stahl verz DN224 glatt**
STLB-Bau 2025-10 075
Bogen, für Luftleitung, rund, Luftdichtheitsklasse ATC2 DIN EN 16798-3, Biegeradius größer gleich 1 DN, 90 Grad, Maße DIN EN 1506, aus verzinktem Stahl, DN 224, glatt, mit Einsteckenden, mit Lippendichtung, min./max. Temperatur der geförderten Luft -15 bis 40 Grad C, Druckbereich von -750 bis 1000 Pa.
Menge: 11,000 St
DIN 276-2018 / IBP: 431
Bauabschnitte / Kostenträger: 431

**1.3.1.5.840 Bogen Luftleitg rund 90Grad Stahl verz DN250 glatt**
STLB-Bau 2025-10 075
Bogen, für Luftleitung, rund, Luftdichtheitsklasse ATC2 DIN EN 16798-3, Biegeradius größer gleich 1 DN, 90 Grad, Maße DIN EN 1506, aus verzinktem Stahl, DN 250, glatt, mit Einsteckenden, mit Lippendichtung, min./max. Temperatur der geförderten Luft -15 bis 40 Grad C, Druckbereich von -750 bis 1000 Pa.
Menge: 295,000 St
DIN 276-2018 / IBP: 431
Bauabschnitte / Kostenträger: 431

**1.3.1.5.850 Bogen Luftleitg rund 90Grad Stahl verz DN315 glatt**
STLB-Bau 2025-10 075
Bogen, für Luftleitung, rund, Luftdichtheitsklasse ATC2 DIN EN 16798-3, Biegeradius größer gleich 1 DN, 90 Grad, Maße DIN EN 1506, aus verzinktem Stahl, DN 315, glatt, mit Einsteckenden, mit Lippendichtung, min./max. Temperatur der geförderten Luft -15 bis 40 Grad C, Druckbereich von -750 bis 1000 Pa.
Menge: 38,000 St
DIN 276-2018 / IBP: 431
Bauabschnitte / Kostenträger: 431

**1.3.1.5.860 Bogen Luftleitg rund 90Grad Stahl verz DN355 Segmente**
STLB-Bau 2025-10 075
Bogen, für Luftleitung, rund, Luftdichtheitsklasse ATC2 DIN EN 16798-3, Biegeradius größer gleich 1 DN, 90 Grad, Maße DIN EN 1506, aus verzinktem Stahl, DN 355, aus Segmenten, mit Einsteckenden, mit Lippendichtung, min./max. Temperatur der geförderten Luft -15 bis 40 Grad C, Druckbereich von -750 bis 1000 Pa.
Menge: 8,000 St
DIN 276-2018 / IBP: 431
Bauabschnitte / Kostenträger: 431

**1.3.1.5.870 Bogen Luftleitg rund 90Grad Stahl verz DN400 Segmente**
STLB-Bau 2026-04 075
Bogen, für Luftleitung, rund, Luftdichtheitsklasse ATC2 DIN EN 16798-3, Biegeradius größer gleich 1 DN, 90 Grad, Maße DIN EN 1506, aus verzinktem Stahl, DN 400, aus Segmenten, mit Einsteckenden, mit Lippendichtung, min./max. Temperatur der geförderten Luft -15 bis 40 Grad C, Druckbereich von -750 bis 1000 Pa.
Menge: 1,000 St
DIN 276-2018 / IBP: 431
Bauabschnitte / Kostenträger: 431

*Hinweis*

**1.3.1.5.880 Abzweigstück Luftleitg rund 90Grad Stahl verz DN80**
STLB-Bau 2025-10 075
Abzweigstück, für Luftleitung, rund, Luftdichtheitsklasse ATC2 DIN EN 16798-3, 90 Grad, Maße DIN EN 1506, aus verzinktem Stahl, größter DN 80, mit Einsteckenden, mit Lippendichtung, min./max. Temperatur der geförderten Luft -15 bis 40 Grad C, Druckbereich von -750 bis 1000 Pa.
Menge: 346,000 St
DIN 276-2018 / IBP: 431
Bauabschnitte / Kostenträger: 431

**1.3.1.5.890 Abzweigstück Luftleitg rund 90Grad Stahl verz DN100**
STLB-Bau 2025-10 075
Abzweigstück, für Luftleitung, rund, Luftdichtheitsklasse ATC2 DIN EN 16798-3, 90 Grad, Maße DIN EN 1506, aus verzinktem Stahl, größter DN 100, mit Einsteckenden, mit Lippendichtung, min./max. Temperatur der geförderten Luft -15 bis 40 Grad C, Druckbereich von -750 bis 1000 Pa.
Menge: 840,000 St
DIN 276-2018 / IBP: 431
Bauabschnitte / Kostenträger: 431

**1.3.1.5.900 Abzweigstück Luftleitg rund 90Grad Stahl verz DN125**
STLB-Bau 2025-10 075
Abzweigstück, für Luftleitung, rund, Luftdichtheitsklasse ATC2 DIN EN 16798-3, 90 Grad, Maße DIN EN 1506, aus verzinktem Stahl, größter DN 125, mit Einsteckenden, mit Lippendichtung, min./max. Temperatur der geförderten Luft -15 bis 40 Grad C, Druckbereich von -750 bis 1000 Pa.
Menge: 850,000 St
DIN 276-2018 / IBP: 431
Bauabschnitte / Kostenträger: 431

**1.3.1.5.910 Abzweigstück Luftleitg rund 90Grad Stahl verz DN150**
STLB-Bau 2026-04 075
Abzweigstück, für Luftleitung, rund, Luftdichtheitsklasse ATC2 DIN EN 16798-3, 90 Grad, Maße DIN EN 1506, aus verzinktem Stahl, größter DN 150, mit Einsteckenden, mit Lippendichtung, min./max. Temperatur der geförderten Luft -15 bis 40 Grad C, Druckbereich von -750 bis 1000 Pa.
Menge: 686,000 St
DIN 276-2018 / IBP: 431
Bauabschnitte / Kostenträger: 431

**1.3.1.5.920 Abzweigstück Luftleitg rund 90Grad Stahl verz DN160**
STLB-Bau 2025-10 075
Abzweigstück, für Luftleitung, rund, Luftdichtheitsklasse ATC2 DIN EN 16798-3, 90 Grad, Maße DIN EN 1506, aus verzinktem Stahl, größter DN 160, mit Einsteckenden, mit Lippendichtung, min./max. Temperatur der geförderten Luft -15 bis 40 Grad C, Druckbereich von -750 bis 1000 Pa.
Menge: 965,000 St
DIN 276-2018 / IBP: 431
Bauabschnitte / Kostenträger: 431

**1.3.1.5.930 Abzweigstück Luftleitg rund 90Grad Stahl verz DN180**
STLB-Bau 2026-04 075
Abzweigstück, für Luftleitung, rund, Luftdichtheitsklasse ATC2 DIN EN 16798-3, 90 Grad, Maße DIN EN 1506, aus verzinktem Stahl, größter DN 180, mit Einsteckenden, mit Lippendichtung, min./max. Temperatur der geförderten Luft -15 bis 40 Grad C, Druckbereich von -750 bis 1000 Pa.
Menge: 471,000 St
DIN 276-2018 / IBP: 431
Bauabschnitte / Kostenträger: 431

**1.3.1.5.940 Abzweigstück Luftleitg rund 90Grad Stahl verz DN200**
STLB-Bau 2025-10 075
Abzweigstück, für Luftleitung, rund, Luftdichtheitsklasse ATC2 DIN EN 16798-3, 90 Grad, Maße DIN EN 1506, aus verzinktem Stahl, größter DN 200, mit Einsteckenden, mit Lippendichtung, min./max. Temperatur der geförderten Luft -15 bis 40 Grad C, Druckbereich von -750 bis 1000 Pa.
Menge: 505,000 St
DIN 276-2018 / IBP: 431
Bauabschnitte / Kostenträger: 431

**1.3.1.5.950 Abzweigstück Luftleitg rund 90Grad Stahl verz DN224**
STLB-Bau 2025-10 075
Abzweigstück, für Luftleitung, rund, Luftdichtheitsklasse ATC2 DIN EN 16798-3, 90 Grad, Maße DIN EN 1506, aus verzinktem Stahl, größter DN 224, mit Einsteckenden, mit Lippendichtung, min./max. Temperatur der geförderten Luft -15 bis 40 Grad C, Druckbereich von -750 bis 1000 Pa.
Menge: 18,000 St
DIN 276-2018 / IBP: 431
Bauabschnitte / Kostenträger: 431

**1.3.1.5.960 Abzweigstück Luftleitg rund 90Grad Stahl verz DN250**
STLB-Bau 2025-10 075
Abzweigstück, für Luftleitung, rund, Luftdichtheitsklasse ATC2 DIN EN 16798-3, 90 Grad, Maße DIN EN 1506, aus verzinktem Stahl, größter DN 250, mit Einsteckenden, mit Lippendichtung, min./max. Temperatur der geförderten Luft -15 bis 40 Grad C, Druckbereich von -750 bis 1000 Pa.
Menge: 47,000 St
DIN 276-2018 / IBP: 431
Bauabschnitte / Kostenträger: 431

*Hinweis*

**1.3.1.5.970 Abzweigstück Luftleitg rund 45Grad Stahl verz DN100 symmetrisch**
STLB-Bau 2025-10 075
Abzweigstück, für Luftleitung, rund, Luftdichtheitsklasse ATC2 DIN EN 16798-3, 45 Grad, Maße DIN EN 1506, aus verzinktem Stahl, größter DN 100, symmetrisch, mit Einsteckenden, mit Lippendichtung, min./max. Temperatur der geförderten Luft -15 bis 40 Grad C, Druckbereich von -750 bis 1000 Pa.
Menge: 26,000 St
DIN 276-2018 / IBP: 431
Bauabschnitte / Kostenträger: 431

**1.3.1.5.980 Abzweigstück Luftleitg rund 45Grad Stahl verz DN125 symmetrisch**
STLB-Bau 2025-10 075
Abzweigstück, für Luftleitung, rund, Luftdichtheitsklasse ATC2 DIN EN 16798-3, 45 Grad, Maße DIN EN 1506, aus verzinktem Stahl, größter DN 125, symmetrisch, mit Einsteckenden, mit Lippendichtung, min./max. Temperatur der geförderten Luft -15 bis 40 Grad C, Druckbereich von -750 bis 1000 Pa.
Menge: 25,000 St
DIN 276-2018 / IBP: 431
Bauabschnitte / Kostenträger: 431

**1.3.1.5.990 Abzweigstück Luftleitg rund 45Grad Stahl verz DN150 symmetrisch**
STLB-Bau 2026-04 075
Abzweigstück, für Luftleitung, rund, Luftdichtheitsklasse ATC2 DIN EN 16798-3, 45 Grad, Maße DIN EN 1506, aus verzinktem Stahl, größter DN 150, symmetrisch, mit Einsteckenden, mit Lippendichtung, min./max. Temperatur der geförderten Luft -15 bis 40 Grad C, Druckbereich von -750 bis 1000 Pa.
Menge: 79,000 St
DIN 276-2018 / IBP: 431
Bauabschnitte / Kostenträger: 431

**1.3.1.5.1000 Abzweigstück Luftleitg rund 45Grad Stahl verz DN160 symmetrisch**
STLB-Bau 2025-10 075
Abzweigstück, für Luftleitung, rund, Luftdichtheitsklasse ATC2 DIN EN 16798-3, 45 Grad, Maße DIN EN 1506, aus verzinktem Stahl, größter DN 160, symmetrisch, mit Einsteckenden, mit Lippendichtung, min./max. Temperatur der geförderten Luft -15 bis 40 Grad C, Druckbereich von -750 bis 1000 Pa.
Menge: 248,000 St
DIN 276-2018 / IBP: 431
Bauabschnitte / Kostenträger: 431

**1.3.1.5.1010 Abzweigstück Luftleitg rund 45Grad Stahl verz DN180 symmetrisch**
STLB-Bau 2026-04 075
Abzweigstück, für Luftleitung, rund, Luftdichtheitsklasse ATC2 DIN EN 16798-3, 45 Grad, Maße DIN EN 1506, aus verzinktem Stahl, größter DN 180, symmetrisch, mit Einsteckenden, mit Lippendichtung, min./max. Temperatur der geförderten Luft -15 bis 40 Grad C, Druckbereich von -750 bis 1000 Pa.
Menge: 172,000 St
DIN 276-2018 / IBP: 431
Bauabschnitte / Kostenträger: 431

**1.3.1.5.1020 Abzweigstück Luftleitg rund 45Grad Stahl verz DN200 symmetrisch**
STLB-Bau 2025-10 075
Abzweigstück, für Luftleitung, rund, Luftdichtheitsklasse ATC2 DIN EN 16798-3, 45 Grad, Maße DIN EN 1506, aus verzinktem Stahl, größter DN 200, symmetrisch, mit Einsteckenden, mit Lippendichtung, min./max. Temperatur der geförderten Luft -15 bis 40 Grad C, Druckbereich von -750 bis 1000 Pa.
Menge: 132,000 St
DIN 276-2018 / IBP: 431
Bauabschnitte / Kostenträger: 431

**1.3.1.5.1030 Abzweigstück Luftleitg rund 45Grad Stahl verz DN224 symmetrisch**
STLB-Bau 2025-10 075
Abzweigstück, für Luftleitung, rund, Luftdichtheitsklasse ATC2 DIN EN 16798-3, 45 Grad, Maße DIN EN 1506, aus verzinktem Stahl, größter DN 224, symmetrisch, mit Einsteckenden, mit Lippendichtung, min./max. Temperatur der geförderten Luft -15 bis 40 Grad C, Druckbereich von -750 bis 1000 Pa.
Menge: 11,000 St
DIN 276-2018 / IBP: 431
Bauabschnitte / Kostenträger: 431

**1.3.1.5.1040 Abzweigstück Luftleitg rund 45Grad Stahl verz DN250 symmetrisch**
STLB-Bau 2025-10 075
Abzweigstück, für Luftleitung, rund, Luftdichtheitsklasse ATC2 DIN EN 16798-3, 45 Grad, Maße DIN EN 1506, aus verzinktem Stahl, größter DN 250, symmetrisch, mit Einsteckenden, mit Lippendichtung, min./max. Temperatur der geförderten Luft -15 bis 40 Grad C, Druckbereich von -750 bis 1000 Pa.
Menge: 65,000 St
DIN 276-2018 / IBP: 431
Bauabschnitte / Kostenträger: 431

*Hinweis*

**1.3.1.5.1050 Abzweigreduzierstück Luftleitg rund 45Grad Stahl verz DN125 symmetrisch**
STLB-Bau 2025-10 075
Abzweigreduzierstück, für Luftleitung, rund, Luftdichtheitsklasse ATC2 DIN EN 16798-3, 45 Grad, aus verzinktem Stahl, größter DN 125, symmetrisch, mit Einsteckenden, mit Lippendichtung, min./max. Temperatur der geförderten Luft -15 bis 40 Grad C, Druckbereich von -750 bis 1000 Pa.
Menge: 1,000 St
DIN 276-2018 / IBP: 431
Bauabschnitte / Kostenträger: 431

**1.3.1.5.1060 Abzweigreduzierstück Luftleitg rund 45Grad Stahl verz DN150 symmetrisch**
STLB-Bau 2026-04 075
Abzweigreduzierstück, für Luftleitung, rund, Luftdichtheitsklasse ATC2 DIN EN 16798-3, 45 Grad, aus verzinktem Stahl, größter DN 150, symmetrisch, mit Einsteckenden, mit Lippendichtung, min./max. Temperatur der geförderten Luft -15 bis 40 Grad C, Druckbereich von -750 bis 1000 Pa.
Menge: 4,000 St
DIN 276-2018 / IBP: 431
Bauabschnitte / Kostenträger: 431

**1.3.1.5.1070 Abzweigreduzierstück Luftleitg rund 45Grad Stahl verz DN160 symmetrisch**
STLB-Bau 2025-10 075
Abzweigreduzierstück, für Luftleitung, rund, Luftdichtheitsklasse ATC2 DIN EN 16798-3, 45 Grad, aus verzinktem Stahl, größter DN 160, symmetrisch, mit Einsteckenden, mit Lippendichtung, min./max. Temperatur der geförderten Luft -15 bis 40 Grad C, Druckbereich von -750 bis 1000 Pa.
Menge: 19,000 St
DIN 276-2018 / IBP: 431
Bauabschnitte / Kostenträger: 431

**1.3.1.5.1080 Abzweigreduzierstück Luftleitg rund 45Grad Stahl verz DN180 symmetrisch**
STLB-Bau 2026-04 075
Abzweigreduzierstück, für Luftleitung, rund, Luftdichtheitsklasse ATC2 DIN EN 16798-3, 45 Grad, aus verzinktem Stahl, größter DN 180, symmetrisch, mit Einsteckenden, mit Lippendichtung, min./max. Temperatur der geförderten Luft -15 bis 40 Grad C, Druckbereich von -750 bis 1000 Pa.
Menge: 1,000 St
DIN 276-2018 / IBP: 431
Bauabschnitte / Kostenträger: 431

**1.3.1.5.1090 Abzweigreduzierstück Luftleitg rund 45Grad Stahl verz DN200 symmetrisch**
STLB-Bau 2025-10 075
Abzweigreduzierstück, für Luftleitung, rund, Luftdichtheitsklasse ATC2 DIN EN 16798-3, 45 Grad, aus verzinktem Stahl, größter DN 200, symmetrisch, mit Einsteckenden, mit Lippendichtung, min./max. Temperatur der geförderten Luft -15 bis 40 Grad C, Druckbereich von -750 bis 1000 Pa.
Menge: 1,000 St
DIN 276-2018 / IBP: 431
Bauabschnitte / Kostenträger: 431

**1.3.1.5.1100 Abzweigreduzierstück Luftleitg rund 45Grad Stahl verz DN250 symmetrisch**
STLB-Bau 2025-10 075
Abzweigreduzierstück, für Luftleitung, rund, Luftdichtheitsklasse ATC2 DIN EN 16798-3, 45 Grad, aus verzinktem Stahl, größter DN 250, symmetrisch, mit Einsteckenden, mit Lippendichtung, min./max. Temperatur der geförderten Luft -15 bis 40 Grad C, Druckbereich von -750 bis 1000 Pa.
Menge: 2,000 St
DIN 276-2018 / IBP: 431
Bauabschnitte / Kostenträger: 431

*Hinweis*

**1.3.1.5.1110 Übergangsstück Luftleitg rund konisch Stahl verz DN100**
STLB-Bau 2025-10 075
Übergangsstück, für Luftleitung, rund, Luftdichtheitsklasse ATC2 DIN EN 16798-3, konisch, Maße DIN EN 1506, aus verzinktem Stahl, größter DN 100, mit Einsteckenden, mit Lippendichtung, min./max. Temperatur der geförderten Luft -15 bis 40 Grad C, Druckbereich von -750 bis 1000 Pa.
Menge: 817,000 St
DIN 276-2018 / IBP: 431
Bauabschnitte / Kostenträger: 431

**1.3.1.5.1120 Übergangsstück Luftleitg rund konisch Stahl verz DN125**
STLB-Bau 2025-10 075
Übergangsstück, für Luftleitung, rund, Luftdichtheitsklasse ATC2 DIN EN 16798-3, konisch, Maße DIN EN 1506, aus verzinktem Stahl, größter DN 125, mit Einsteckenden, mit Lippendichtung, min./max. Temperatur der geförderten Luft -15 bis 40 Grad C, Druckbereich von -750 bis 1000 Pa.
Menge: 1077,000 St
DIN 276-2018 / IBP: 431
Bauabschnitte / Kostenträger: 431

**1.3.1.5.1130 Übergangsstück Luftleitg rund konisch Stahl verz DN150**
STLB-Bau 2026-04 075
Übergangsstück, für Luftleitung, rund, Luftdichtheitsklasse ATC2 DIN EN 16798-3, konisch, Maße DIN EN 1506, aus verzinktem Stahl, größter DN 150, mit Einsteckenden, mit Lippendichtung, min./max. Temperatur der geförderten Luft -15 bis 40 Grad C, Druckbereich von -750 bis 1000 Pa.
Menge: 976,000 St
DIN 276-2018 / IBP: 431
Bauabschnitte / Kostenträger: 431

**1.3.1.5.1140 Übergangsstück Luftleitg rund konisch Stahl verz DN160**
STLB-Bau 2025-10 075
Übergangsstück, für Luftleitung, rund, Luftdichtheitsklasse ATC2 DIN EN 16798-3, konisch, Maße DIN EN 1506, aus verzinktem Stahl, größter DN 160, mit Einsteckenden, mit Lippendichtung, min./max. Temperatur der geförderten Luft -15 bis 40 Grad C, Druckbereich von -750 bis 1000 Pa.
Menge: 1951,000 St
DIN 276-2018 / IBP: 431
Bauabschnitte / Kostenträger: 431

**1.3.1.5.1150 Übergangsstück Luftleitg rund konisch Stahl verz DN180**
STLB-Bau 2026-04 075
Übergangsstück, für Luftleitung, rund, Luftdichtheitsklasse ATC2 DIN EN 16798-3, konisch, Maße DIN EN 1506, aus verzinktem Stahl, größter DN 180, mit Einsteckenden, mit Lippendichtung, min./max. Temperatur der geförderten Luft -15 bis 40 Grad C, Druckbereich von -750 bis 1000 Pa.
Menge: 1026,000 St
DIN 276-2018 / IBP: 431
Bauabschnitte / Kostenträger: 431

**1.3.1.5.1160 Übergangsstück Luftleitg rund konisch Stahl verz DN200**
STLB-Bau 2025-10 075
Übergangsstück, für Luftleitung, rund, Luftdichtheitsklasse ATC2 DIN EN 16798-3, konisch, Maße DIN EN 1506, aus verzinktem Stahl, größter DN 200, mit Einsteckenden, mit Lippendichtung, min./max. Temperatur der geförderten Luft -15 bis 40 Grad C, Druckbereich von -750 bis 1000 Pa.
Menge: 924,000 St
DIN 276-2018 / IBP: 431
Bauabschnitte / Kostenträger: 431

**1.3.1.5.1170 Übergangsstück Luftleitg rund konisch Stahl verz DN224**
STLB-Bau 2025-10 075
Übergangsstück, für Luftleitung, rund, Luftdichtheitsklasse ATC2 DIN EN 16798-3, konisch, Maße DIN EN 1506, aus verzinktem Stahl, größter DN 224, mit Einsteckenden, mit Lippendichtung, min./max. Temperatur der geförderten Luft -15 bis 40 Grad C, Druckbereich von -750 bis 1000 Pa.
Menge: 31,000 St
DIN 276-2018 / IBP: 431
Bauabschnitte / Kostenträger: 431

**1.3.1.5.1180 Übergangsstück Luftleitg rund konisch Stahl verz DN250**
STLB-Bau 2025-10 075
Übergangsstück, für Luftleitung, rund, Luftdichtheitsklasse ATC2 DIN EN 16798-3, konisch, Maße DIN EN 1506, aus verzinktem Stahl, größter DN 250, mit Einsteckenden, mit Lippendichtung, min./max. Temperatur der geförderten Luft -15 bis 40 Grad C, Druckbereich von -750 bis 1000 Pa.
Menge: 571,000 St
DIN 276-2018 / IBP: 431
Bauabschnitte / Kostenträger: 431

**1.3.1.5.1190 Übergangsstück Luftleitg rund konisch Stahl verz DN315**
STLB-Bau 2025-10 075
Übergangsstück, für Luftleitung, rund, Luftdichtheitsklasse ATC2 DIN EN 16798-3, konisch, Maße DIN EN 1506, aus verzinktem Stahl, größter DN 315, mit Einsteckenden, mit Lippendichtung, min./max. Temperatur der geförderten Luft -15 bis 40 Grad C, Druckbereich von -750 bis 1000 Pa.
Menge: 141,000 St
DIN 276-2018 / IBP: 431
Bauabschnitte / Kostenträger: 431

*Hinweis*

**1.3.1.5.1200 Enddeckel Luftleitg rund Stahl verz DN80**
STLB-Bau 2025-10 075
Enddeckel, für Luftleitung, rund Luftdichtheitsklasse ATC2 DIN EN 16798-3, Maße DIN EN 1506, aus verzinktem Stahl, DN 80, zum Aufstecken, min./max. Temperatur der geförderten Luft -15 bis 40 Grad C, Druckbereich von -750 bis 1000 Pa, Ausführung gemäß Einzelbeschreibung,
Einzelbeschreibungs-Nr 'Als Enddeckel für Wickelfalz Formteile, mit Griff'.
Menge: 346,000 St
DIN 276-2018 / IBP: 431
Bauabschnitte / Kostenträger: 431

**1.3.1.5.1210 Enddeckel Luftleitg rund Stahl verz DN100**
STLB-Bau 2025-10 075
Enddeckel, für Luftleitung, rund Luftdichtheitsklasse ATC2 DIN EN 16798-3, Maße DIN EN 1506, aus verzinktem Stahl, DN 100, zum Aufstecken, min./max. Temperatur der geförderten Luft -15 bis 40 Grad C, Druckbereich von -750 bis 1000 Pa, Ausführung gemäß Einzelbeschreibung,
Einzelbeschreibungs-Nr 'Als Enddeckel für Wickelfalz Formteile, mit Griff'.
Menge: 695,000 St
DIN 276-2018 / IBP: 431
Bauabschnitte / Kostenträger: 431

**1.3.1.5.1220 Enddeckel Luftleitg rund Stahl verz DN125**
STLB-Bau 2025-10 075
Enddeckel, für Luftleitung, rund Luftdichtheitsklasse ATC2 DIN EN 16798-3, Maße DIN EN 1506, aus verzinktem Stahl, DN 125, zum Aufstecken, min./max. Temperatur der geförderten Luft -15 bis 40 Grad C, Druckbereich von -750 bis 1000 Pa, Ausführung gemäß Einzelbeschreibung,
Einzelbeschreibungs-Nr 'Als Enddeckel für Wickelfalz Formteile, mit Griff'.
Menge: 674,000 St
DIN 276-2018 / IBP: 431
Bauabschnitte / Kostenträger: 431

**1.3.1.5.1230 Enddeckel Luftleitg rund Stahl verz DN150**
STLB-Bau 2026-04 075
Enddeckel, für Luftleitung, rund Luftdichtheitsklasse ATC2 DIN EN 16798-3, Maße DIN EN 1506, aus verzinktem Stahl, DN 150, zum Aufstecken, min./max. Temperatur der geförderten Luft -15 bis 40 Grad C, Druckbereich von -750 bis 1000 Pa, Ausführung gemäß Einzelbeschreibung,
Einzelbeschreibungs-Nr 'Als Enddeckel für Wickelfalz Formteile, mit Griff'.
Menge: 398,000 St
DIN 276-2018 / IBP: 431
Bauabschnitte / Kostenträger: 431

**1.3.1.5.1240 Enddeckel Luftleitg rund Stahl verz DN160**
STLB-Bau 2025-10 075
Enddeckel, für Luftleitung, rund Luftdichtheitsklasse ATC2 DIN EN 16798-3, Maße DIN EN 1506, aus verzinktem Stahl, DN 160, zum Aufstecken, min./max. Temperatur der geförderten Luft -15 bis 40 Grad C, Druckbereich von -750 bis 1000 Pa, Ausführung gemäß Einzelbeschreibung,
Einzelbeschreibungs-Nr 'Als Enddeckel für Wickelfalz Formteile, mit Griff'.
Menge: 763,000 St
DIN 276-2018 / IBP: 431
Bauabschnitte / Kostenträger: 431

**1.3.1.5.1250 Enddeckel Luftleitg rund Stahl verz DN180**
STLB-Bau 2026-04 075
Enddeckel, für Luftleitung, rund Luftdichtheitsklasse ATC2 DIN EN 16798-3, Maße DIN EN 1506, aus verzinktem Stahl, DN 180, zum Aufstecken, min./max. Temperatur der geförderten Luft -15 bis 40 Grad C, Druckbereich von -750 bis 1000 Pa, Ausführung gemäß Einzelbeschreibung,
Einzelbeschreibungs-Nr 'Als Enddeckel für Wickelfalz Formteile, mit Griff'.
Menge: 310,000 St
DIN 276-2018 / IBP: 431
Bauabschnitte / Kostenträger: 431

**1.3.1.5.1260 Enddeckel Luftleitg rund Stahl verz DN200**
STLB-Bau 2025-10 075
Enddeckel, für Luftleitung, rund Luftdichtheitsklasse ATC2 DIN EN 16798-3, Maße DIN EN 1506, aus verzinktem Stahl, DN 200, zum Aufstecken, min./max. Temperatur der geförderten Luft -15 bis 40 Grad C, Druckbereich von -750 bis 1000 Pa, Ausführung gemäß Einzelbeschreibung,
Einzelbeschreibungs-Nr 'Als Enddeckel für Wickelfalz Formteile, mit Griff'.
Menge: 312,000 St
DIN 276-2018 / IBP: 431
Bauabschnitte / Kostenträger: 431

*Hinweis*

**1.3.1.5.1270 Bundkragen Luftleitg rund Stahl verz DN80**
*** Leitbeschreibung
STLB-Bau 2025-10 075
Bundkragen, für Luftleitung, rund, Luftdichtheitsklasse ATC2 DIN EN 16798-3, aus verzinktem Stahl, DN 80, zum Einstecken, mit Lippendichtung, min./max. Temperatur der geförderten Luft -15 bis 40 Grad C, Druckbereich von -750 bis 1000 Pa, Ausführung gemäß Einzelbeschreibung,
Einzelbeschreibungs-Nr '45 Grad'.
Menge: 11,000 St
DIN 276-2018 / IBP: 431
Bauabschnitte / Kostenträger: 431
*Unterbeschreibung 1 Einschl. Ausschnitt für Bundkragen herstellen sowie Entsorgung von Restmaterial, Entgraten der Schnittkanten und Korrosionsschutz mit Zinkspray sowie Abdichten mit elastischer Fugenmasse antibakteriell und fungizid nach DIN 18545-2.*

**1.3.1.5.1280 Bundkragen Luftleitg rund Stahl verz DN100**
*** Leitbeschreibung
STLB-Bau 2025-10 075
Bundkragen, für Luftleitung, rund, Luftdichtheitsklasse ATC2 DIN EN 16798-3, aus verzinktem Stahl, DN 100, zum Einstecken, mit Lippendichtung, min./max. Temperatur der geförderten Luft -15 bis 40 Grad C, Druckbereich von -750 bis 1000 Pa, Ausführung gemäß Einzelbeschreibung,
Einzelbeschreibungs-Nr '45 Grad'.
Menge: 332,000 St
DIN 276-2018 / IBP: 431
Bauabschnitte / Kostenträger: 431
*Unterbeschreibung 1 Einschl. Ausschnitt für Bundkragen herstellen sowie Entsorgung von Restmaterial, Entgraten der Schnittkanten und Korrosionsschutz mit Zinkspray sowie Abdichten mit elastischer Fugenmasse antibakteriell und fungizid nach DIN 18545-2.*

**1.3.1.5.1290 Bundkragen Luftleitg rund Stahl verz DN125**
*** Leitbeschreibung
STLB-Bau 2025-10 075
Bundkragen, für Luftleitung, rund, Luftdichtheitsklasse ATC2 DIN EN 16798-3, aus verzinktem Stahl, DN 125, zum Einstecken, mit Lippendichtung, min./max. Temperatur der geförderten Luft -15 bis 40 Grad C, Druckbereich von -750 bis 1000 Pa, Ausführung gemäß Einzelbeschreibung,
Einzelbeschreibungs-Nr '45 Grad'.
Menge: 150,000 St
DIN 276-2018 / IBP: 431
Bauabschnitte / Kostenträger: 431
*Unterbeschreibung 1 Einschl. Ausschnitt für Bundkragen herstellen sowie Entsorgung von Restmaterial, Entgraten der Schnittkanten und Korrosionsschutz mit Zinkspray sowie Abdichten mit elastischer Fugenmasse antibakteriell und fungizid nach DIN 18545-2.*

**1.3.1.5.1300 Bundkragen Luftleitg rund Stahl verz DN150**
*** Leitbeschreibung
STLB-Bau 2026-04 075
Bundkragen, für Luftleitung, rund, Luftdichtheitsklasse ATC2 DIN EN 16798-3, aus verzinktem Stahl, DN 150, zum Einstecken, mit Lippendichtung, min./max. Temperatur der geförderten Luft -15 bis 40 Grad C, Druckbereich von -750 bis 1000 Pa, Ausführung gemäß Einzelbeschreibung,
Einzelbeschreibungs-Nr '45 Grad'.
Menge: 138,000 St
DIN 276-2018 / IBP: 431
Bauabschnitte / Kostenträger: 431
*Unterbeschreibung 1 Einschl. Ausschnitt für Bundkragen herstellen sowie Entsorgung von Restmaterial, Entgraten der Schnittkanten und Korrosionsschutz mit Zinkspray sowie Abdichten mit elastischer Fugenmasse antibakteriell und fungizid nach DIN 18545-2.*

**1.3.1.5.1310 Bundkragen Luftleitg rund Stahl verz DN160**
*** Leitbeschreibung
STLB-Bau 2025-10 075
Bundkragen, für Luftleitung, rund, Luftdichtheitsklasse ATC2 DIN EN 16798-3, aus verzinktem Stahl, DN 160, zum Einstecken, mit Lippendichtung, min./max. Temperatur der geförderten Luft -15 bis 40 Grad C, Druckbereich von -750 bis 1000 Pa, Ausführung gemäß Einzelbeschreibung,
Einzelbeschreibungs-Nr '45 Grad'.
Menge: 275,000 St
DIN 276-2018 / IBP: 431
Bauabschnitte / Kostenträger: 431
*Unterbeschreibung 1 Einschl. Ausschnitt für Bundkragen herstellen sowie Entsorgung von Restmaterial, Entgraten der Schnittkanten und Korrosionsschutz mit Zinkspray sowie Abdichten mit elastischer Fugenmasse antibakteriell und fungizid nach DIN 18545-2.*

**1.3.1.5.1320 Bundkragen Luftleitg rund Stahl verz DN180**
*** Leitbeschreibung
STLB-Bau 2026-04 075
Bundkragen, für Luftleitung, rund, Luftdichtheitsklasse ATC2 DIN EN 16798-3, aus verzinktem Stahl, DN 180, zum Einstecken, mit Lippendichtung, min./max. Temperatur der geförderten Luft -15 bis 40 Grad C, Druckbereich von -750 bis 1000 Pa, Ausführung gemäß Einzelbeschreibung,
Einzelbeschreibungs-Nr '45 Grad'.
Menge: 164,000 St
DIN 276-2018 / IBP: 431
Bauabschnitte / Kostenträger: 431
*Unterbeschreibung 1 Einschl. Ausschnitt für Bundkragen herstellen sowie Entsorgung von Restmaterial, Entgraten der Schnittkanten und Korrosionsschutz mit Zinkspray sowie Abdichten mit elastischer Fugenmasse antibakteriell und fungizid nach DIN 18545-2.*

**1.3.1.5.1330 Bundkragen Luftleitg rund Stahl verz DN200**
*** Leitbeschreibung
STLB-Bau 2025-10 075
Bundkragen, für Luftleitung, rund, Luftdichtheitsklasse ATC2 DIN EN 16798-3, aus verzinktem Stahl, DN 200, zum Einstecken, mit Lippendichtung, min./max. Temperatur der geförderten Luft -15 bis 40 Grad C, Druckbereich von -750 bis 1000 Pa, Ausführung gemäß Einzelbeschreibung,
Einzelbeschreibungs-Nr '45 Grad'.
Menge: 101,000 St
DIN 276-2018 / IBP: 431
Bauabschnitte / Kostenträger: 431
*Unterbeschreibung 1 Einschl. Ausschnitt für Bundkragen herstellen sowie Entsorgung von Restmaterial, Entgraten der Schnittkanten und Korrosionsschutz mit Zinkspray sowie Abdichten mit elastischer Fugenmasse antibakteriell und fungizid nach DIN 18545-2.*

**1.3.1.5.1340 Bundkragen Luftleitg rund Stahl verz DN80**
*** Leitbeschreibung
STLB-Bau 2025-10 075
Bundkragen, für Luftleitung, rund, Luftdichtheitsklasse ATC2 DIN EN 16798-3, aus verzinktem Stahl, DN 80, zum Einstecken, mit Lippendichtung, min./max. Temperatur der geförderten Luft -15 bis 40 Grad C, Druckbereich von -750 bis 1000 Pa, Ausführung gemäß Einzelbeschreibung,
Einzelbeschreibungs-Nr '90 Grad'.
Menge: 84,000 St
DIN 276-2018 / IBP: 431
Bauabschnitte / Kostenträger: 431
*Unterbeschreibung 1 Einschl. Ausschnitt für Bundkragen herstellen sowie Entsorgung von Restmaterial, Entgraten der Schnittkanten und Korrosionsschutz mit Zinkspray sowie Abdichten mit elastischer Fugenmasse antibakteriell und fungizid nach DIN 18545-2.*

**1.3.1.5.1350 Bundkragen Luftleitg rund Stahl verz DN100**
*** Leitbeschreibung
STLB-Bau 2025-10 075
Bundkragen, für Luftleitung, rund, Luftdichtheitsklasse ATC2 DIN EN 16798-3, aus verzinktem Stahl, DN 100, zum Einstecken, mit Lippendichtung, min./max. Temperatur der geförderten Luft -15 bis 40 Grad C, Druckbereich von -750 bis 1000 Pa, Ausführung gemäß Einzelbeschreibung,
Einzelbeschreibungs-Nr '90 Grad'.
Menge: 109,000 St
DIN 276-2018 / IBP: 431
Bauabschnitte / Kostenträger: 431
*Unterbeschreibung 1 Einschl. Ausschnitt für Bundkragen herstellen sowie Entsorgung von Restmaterial, Entgraten der Schnittkanten und Korrosionsschutz mit Zinkspray sowie Abdichten mit elastischer Fugenmasse antibakteriell und fungizid nach DIN 18545-2.*

**1.3.1.5.1360 Bundkragen Luftleitg rund Stahl verz DN125**
*** Leitbeschreibung
STLB-Bau 2025-10 075
Bundkragen, für Luftleitung, rund, Luftdichtheitsklasse ATC2 DIN EN 16798-3, aus verzinktem Stahl, DN 125, zum Einstecken, mit Lippendichtung, min./max. Temperatur der geförderten Luft -15 bis 40 Grad C, Druckbereich von -750 bis 1000 Pa, Ausführung gemäß Einzelbeschreibung,
Einzelbeschreibungs-Nr '90 Grad'.
Menge: 103,000 St
DIN 276-2018 / IBP: 431
Bauabschnitte / Kostenträger: 431
*Unterbeschreibung 1 Einschl. Ausschnitt für Bundkragen herstellen sowie Entsorgung von Restmaterial, Entgraten der Schnittkanten und Korrosionsschutz mit Zinkspray sowie Abdichten mit elastischer Fugenmasse antibakteriell und fungizid nach DIN 18545-2.*

**1.3.1.5.1370 Bundkragen Luftleitg rund Stahl verz DN160**
*** Leitbeschreibung
STLB-Bau 2025-10 075
Bundkragen, für Luftleitung, rund, Luftdichtheitsklasse ATC2 DIN EN 16798-3, aus verzinktem Stahl, DN 160, zum Einstecken, mit Lippendichtung, min./max. Temperatur der geförderten Luft -15 bis 40 Grad C, Druckbereich von -750 bis 1000 Pa, Ausführung gemäß Einzelbeschreibung,
Einzelbeschreibungs-Nr '90 Grad'.
Menge: 57,000 St
DIN 276-2018 / IBP: 431
Bauabschnitte / Kostenträger: 431
*Unterbeschreibung 1 Einschl. Ausschnitt für Bundkragen herstellen sowie Entsorgung von Restmaterial, Entgraten der Schnittkanten und Korrosionsschutz mit Zinkspray sowie Abdichten mit elastischer Fugenmasse antibakteriell und fungizid nach DIN 18545-2.*

**1.3.1.5.1380 Bundkragen Luftleitg rund Stahl verz DN200**
*** Leitbeschreibung
STLB-Bau 2025-10 075
Bundkragen, für Luftleitung, rund, Luftdichtheitsklasse ATC2 DIN EN 16798-3, aus verzinktem Stahl, DN 200, zum Einstecken, mit Lippendichtung, min./max. Temperatur der geförderten Luft -15 bis 40 Grad C, Druckbereich von -750 bis 1000 Pa, Ausführung gemäß Einzelbeschreibung,
Einzelbeschreibungs-Nr '90 Grad'.
Menge: 48,000 St
DIN 276-2018 / IBP: 431
Bauabschnitte / Kostenträger: 431
*Unterbeschreibung 1 Einschl. Ausschnitt für Bundkragen herstellen sowie Entsorgung von Restmaterial, Entgraten der Schnittkanten und Korrosionsschutz mit Zinkspray sowie Abdichten mit elastischer Fugenmasse antibakteriell und fungizid nach DIN 18545-2.*

**1.3.1.5.1390 Bundkragen Luftleitg rund Stahl verz DN224**
*** Leitbeschreibung
STLB-Bau 2025-10 075
Bundkragen, für Luftleitung, rund, Luftdichtheitsklasse ATC2 DIN EN 16798-3, aus verzinktem Stahl, DN 224, zum Einstecken, mit Lippendichtung, min./max. Temperatur der geförderten Luft -15 bis 40 Grad C, Druckbereich von -750 bis 1000 Pa, Ausführung gemäß Einzelbeschreibung,
Einzelbeschreibungs-Nr '90 Grad'.
Menge: 2,000 St
DIN 276-2018 / IBP: 431
Bauabschnitte / Kostenträger: 431
*Unterbeschreibung 1 Einschl. Ausschnitt für Bundkragen herstellen sowie Entsorgung von Restmaterial, Entgraten der Schnittkanten und Korrosionsschutz mit Zinkspray sowie Abdichten mit elastischer Fugenmasse antibakteriell und fungizid nach DIN 18545-2.*

**1.3.1.5.1400 Bundkragen Luftleitg rund Stahl verz DN250**
*** Leitbeschreibung
STLB-Bau 2025-10 075
Bundkragen, für Luftleitung, rund, Luftdichtheitsklasse ATC2 DIN EN 16798-3, aus verzinktem Stahl, DN 250, zum Einstecken, mit Lippendichtung, min./max. Temperatur der geförderten Luft -15 bis 40 Grad C, Druckbereich von -750 bis 1000 Pa, Ausführung gemäß Einzelbeschreibung,
Einzelbeschreibungs-Nr '90 Grad'.
Menge: 4,000 St
DIN 276-2018 / IBP: 431
Bauabschnitte / Kostenträger: 431
*Unterbeschreibung 1 Einschl. Ausschnitt für Bundkragen herstellen sowie Entsorgung von Restmaterial, Entgraten der Schnittkanten und Korrosionsschutz mit Zinkspray sowie Abdichten mit elastischer Fugenmasse antibakteriell und fungizid nach DIN 18545-2.*

*Hinweis*

###### 1.3.1.6 Luftleitungen rund, flexibel, Alu. Luftdichtheitsklasse ATC 3 bzw. C

*Hinweis*

*Hinweis: Ausführung Dichtheitsklasse ATC 3 bzw. C*
Ausführung Dichtheitsklasse ATC 3 bzw. C

Die Lieferung und die Qualität der Komponenten hat nach den Vorgaben der VDI 6022 Teil 1 zu erfolgen. Die Bauteile müssen bei Anlieferung sauber und mit Schutzfolie an den Kanalenden versehen sein. Bei Anlieferung und Entladung die Bauteile nicht vom Fahrzeug werfen, sorgfältig auf Transportschäden prüfen und eine sachgemäße Zwischenlagerung vornehmen. Der Transport und die Lagerung hat witterungsgeschützt, trocken und sauber zu erfolgen. Die Lagerung im Freien ist unzulässig. Die Schutzfolie der Kanalenden erst unmittelbar vor der Montage entfernen.
Zur Montagevorbereitung und Montage eine Sichtkontrolle auf Beschädigungen vornehmen.

Die Luftdichtheit des montierten Systems aus flexiblem Aluminium muss der Dichtheitsklasse C (ATC 3) nach DIN EN 16798-3 entsprechen und ist durch eine Abnahmemessung nach DIN EN 12599 nachzuweisen. Der Transport und die Montage der Luftleitungen haben mit größter Sorgfalt zu erfolgen um die angestrebte Dichtheitsklasse zu erreichen. Der Dichtheitsnachweis ist an Teilabschnitten in Anwesenheit der Objektüberwachung vorzunehmen, solange das Luftleitungssystem zugänglich ist.

*Hinweis*

*Hinweis: Verwendung ausschließlich bei Anschlüssen (max. 1,0 m) von Tellerventilen. Lüftungsauslässe sind grundsätzlich starr mit Wickelfalzrohre anzuschließen.*

**1.3.1.6.10 Luftltg rund flexibel Alu DN100 ATC3**
*** Leitbeschreibung
STLB-Bau 2025-10 075
Luftleitung, rund, flexibel, aus Aluminium, Ausführung B DIN EN 13180, Biegeradius mind. 1,5 DN, DN 100, Form- und Verbindungsstücke werden gesondert vergütet, min./max. Temperatur der geförderten Luft -15 bis 40 Grad C, Luftdichtheitsklasse ATC3 DIN EN 16798-3, Ausführung gemäß Einzelbeschreibung,
Einzelbeschreibungs-Nr 'Verlegung in Gebäuden und Zentralen, Arbeitshöhe des Montageortes bis 5,5 m über der Standfläche des hierfür erforderlichen Gerüstes, Gerüst wird gesondert vergütet'.
Menge: 120,000 M
DIN 276-2018 / IBP: 431
Bauabschnitte / Kostenträger: 431
*Unterbeschreibung 1 Beide Enden mit PVC-Deckeln verschlossen für Schutz während Transport und Lagerung auf der Baustelle.*

**1.3.1.6.20 Luftltg rund flexibel Alu DN125 ATC3**
*** Leitbeschreibung
STLB-Bau 2025-10 075
Luftleitung, rund, flexibel, aus Aluminium, Ausführung B DIN EN 13180, Biegeradius mind. 1,5 DN, DN 125, Form- und Verbindungsstücke werden gesondert vergütet, min./max. Temperatur der geförderten Luft -15 bis 40 Grad C, Luftdichtheitsklasse ATC3 DIN EN 16798-3, Ausführung gemäß Einzelbeschreibung,
Einzelbeschreibungs-Nr 'Verlegung in Gebäuden und Zentralen, Arbeitshöhe des Montageortes bis 5,5 m über der Standfläche des hierfür erforderlichen Gerüstes, Gerüst wird gesondert vergütet'.
Menge: 379,000 M
DIN 276-2018 / IBP: 431
Bauabschnitte / Kostenträger: 431
*Unterbeschreibung 1 Beide Enden mit PVC-Deckeln verschlossen für Schutz während Transport und Lagerung auf der Baustelle.*

**1.3.1.6.30 Luftltg rund flexibel Alu DN160 ATC3**
*** Leitbeschreibung
STLB-Bau 2025-10 075
Luftleitung, rund, flexibel, aus Aluminium, Ausführung B DIN EN 13180, Biegeradius mind. 1,5 DN, DN 160, Form- und Verbindungsstücke werden gesondert vergütet, min./max. Temperatur der geförderten Luft -15 bis 40 Grad C, Luftdichtheitsklasse ATC3 DIN EN 16798-3, Ausführung gemäß Einzelbeschreibung,
Einzelbeschreibungs-Nr 'Verlegung in Gebäuden und Zentralen, Arbeitshöhe des Montageortes bis 5,5 m über der Standfläche des hierfür erforderlichen Gerüstes, Gerüst wird gesondert vergütet'.
Menge: 297,000 M
DIN 276-2018 / IBP: 431
Bauabschnitte / Kostenträger: 431
*Unterbeschreibung 1 Beide Enden mit PVC-Deckeln verschlossen für Schutz während Transport und Lagerung auf der Baustelle.*

**1.3.1.6.40 Luftltg rund flexibel Alu DN160 ATC3**
*** Leitbeschreibung
STLB-Bau 2025-10 075
Luftleitung, rund, flexibel, aus Aluminium, Ausführung B DIN EN 13180, Biegeradius mind. 1,5 DN, DN 160, Form- und Verbindungsstücke werden gesondert vergütet, min./max. Temperatur der geförderten Luft -15 bis 40 Grad C, Luftdichtheitsklasse ATC3 DIN EN 16798-3, Ausführung gemäß Einzelbeschreibung,
Einzelbeschreibungs-Nr 'Verlegung in Gebäuden und Zentralen, Arbeitshöhe des Montageortes bis 5,5 m über der Standfläche des hierfür erforderlichen Gerüstes, Gerüst wird gesondert vergütet'.
Menge: 506,000 M
DIN 276-2018 / IBP: 431
Bauabschnitte / Kostenträger: 431
*Unterbeschreibung 1 Beide Enden mit PVC-Deckeln verschlossen für Schutz während Transport und Lagerung auf der Baustelle.*

**1.3.1.6.50 Luftltg rund flexibel Alu DN160 ATC3**
*** Leitbeschreibung
STLB-Bau 2025-10 075
Luftleitung, rund, flexibel, aus Aluminium, Ausführung B DIN EN 13180, Biegeradius mind. 1,5 DN, DN 160, Form- und Verbindungsstücke werden gesondert vergütet, min./max. Temperatur der geförderten Luft -15 bis 40 Grad C, Luftdichtheitsklasse ATC3 DIN EN 16798-3, Ausführung gemäß Einzelbeschreibung,
Einzelbeschreibungs-Nr 'Verlegung in Gebäuden und Zentralen, Arbeitshöhe des Montageortes bis 5,5 m über der Standfläche des hierfür erforderlichen Gerüstes, Gerüst wird gesondert vergütet'.
Menge: 366,000 M
DIN 276-2018 / IBP: 431
Bauabschnitte / Kostenträger: 431
*Unterbeschreibung 1 Beide Enden mit PVC-Deckeln verschlossen für Schutz während Transport und Lagerung auf der Baustelle.*

**1.3.1.6.60 Luftltg rund flexibel Alu DN200 ATC3**
*** Leitbeschreibung
STLB-Bau 2025-10 075
Luftleitung, rund, flexibel, aus Aluminium, Ausführung B DIN EN 13180, Biegeradius mind. 1,5 DN, DN 200, Form- und Verbindungsstücke werden gesondert vergütet, min./max. Temperatur der geförderten Luft -15 bis 40 Grad C, Luftdichtheitsklasse ATC3 DIN EN 16798-3, Ausführung gemäß Einzelbeschreibung,
Einzelbeschreibungs-Nr 'Verlegung in Gebäuden und Zentralen, Arbeitshöhe des Montageortes bis 5,5 m über der Standfläche des hierfür erforderlichen Gerüstes, Gerüst wird gesondert vergütet'.
Menge: 208,000 M
DIN 276-2018 / IBP: 431
Bauabschnitte / Kostenträger: 431
*Unterbeschreibung 1 Beide Enden mit PVC-Deckeln verschlossen für Schutz während Transport und Lagerung auf der Baustelle.*

**1.3.1.6.70 Luftltg rund flexibel Alu DN250 ATC3**
*** Leitbeschreibung
STLB-Bau 2026-04 075
Luftleitung, rund, flexibel, aus Aluminium, Ausführung B DIN EN 13180, Biegeradius mind. 1,5 DN, DN 250, Form- und Verbindungsstücke werden gesondert vergütet, min./max. Temperatur der geförderten Luft -15 bis 40 Grad C, Luftdichtheitsklasse ATC3 DIN EN 16798-3, Ausführung gemäß Einzelbeschreibung,
Einzelbeschreibungs-Nr 'Verlegung in Gebäuden und Zentralen, Arbeitshöhe des Montageortes bis 5,5 m über der Standfläche des hierfür erforderlichen Gerüstes, Gerüst wird gesondert vergütet'.
Menge: 252,000 M
DIN 276-2018 / IBP: 431
Bauabschnitte / Kostenträger: 431
*Unterbeschreibung 1 Beide Enden mit PVC-Deckeln verschlossen für Schutz während Transport und Lagerung auf der Baustelle.*

**1.3.1.6.80 Luftltg rund flexibel Alu DN315 ATC3**
*** Leitbeschreibung
STLB-Bau 2026-04 075
Luftleitung, rund, flexibel, aus Aluminium, Ausführung B DIN EN 13180, Biegeradius mind. 1,5 DN, DN 315, Form- und Verbindungsstücke werden gesondert vergütet, min./max. Temperatur der geförderten Luft -15 bis 40 Grad C, Luftdichtheitsklasse ATC3 DIN EN 16798-3, Ausführung gemäß Einzelbeschreibung,
Einzelbeschreibungs-Nr 'Verlegung in Gebäuden und Zentralen, Arbeitshöhe des Montageortes bis 5,5 m über der Standfläche des hierfür erforderlichen Gerüstes, Gerüst wird gesondert vergütet'.
Menge: 51,000 M
DIN 276-2018 / IBP: 431
Bauabschnitte / Kostenträger: 431
*Unterbeschreibung 1 Beide Enden mit PVC-Deckeln verschlossen für Schutz während Transport und Lagerung auf der Baustelle.*

*Hinweis*

###### 1.3.1.7 Luftleitungen rund, Stahlblech nichtrostend, mit Einsteckende, mit Lippendichtung, fett und aerosoldicht, Luftdichtheitsklasse ATC 2 bzw. D

*Hinweis*

*Hinweis: Ausführung Dichtheitsklasse ATC 2 bzw. D*
Ausführung Dichtheitsklasse ATC 2 bzw. D

Die Lieferung und die Qualität der Komponenten hat nach den Vorgaben der VDI 6022 Teil 1 zu erfolgen. Die Bauteile müssen bei Anlieferung sauber und mit Schutzfolie an den Kanalenden versehen sein. Bei Anlieferung und Entladung die Bauteile nicht vom Fahrzeug werfen, sorgfältig auf Transportschäden prüfen und eine sachgemäße Zwischenlagerung vornehmen. Der Transport und die Lagerung hat witterungsgeschützt, trocken und sauber zu erfolgen. Die Lagerung im Freien ist unzulässig. Die Schutzfolie der Kanalenden erst unmittelbar vor der Montage entfernen.
Zur Montagevorbereitung und Montage eine Sichtkontrolle auf Beschädigungen vornehmen.

Die Luftdichtheit des montierten Systems aus Wickelfalzrohr und Formteilen muss der Dichtheitsklasse D (ATC 2) nach DIN EN 16798-3 entsprechen und ist durch eine Abnahmemessung nach DIN EN 12599 nachzuweisen. Der Transport und die Montage der Luftleitungen haben mit größter Sorgfalt zu erfolgen um die angestrebte Dichtheitsklasse zu erreichen. Der Dichtheitsnachweis ist an Teilabschnitten in Anwesenheit der Objektüberwachung vorzunehmen, solange das Luftleitungssystem zugänglich ist. Die Verbindung der Formteile erfolgt mit luftdichten Nieten aus Aluminium (keine Selbstbohrschrauben). Die Schnittkanten der Wickelfalzrohre sind mit Zinkspray zu behandeln.

*Hinweis*

**1.3.1.7.10 Wickelfalzrohr Stahl niro DN315 -750-1000Pa Aufhänge-Auflagekonstruktion schallg.**
*** Leitbeschreibung
STLB-Bau 2025-10 075
Wickelfalzrohr aus nichtrostendem Stahl, Werkstoff-Nr 1.4301, Nähte gefalzt, aerosolatdicht, Luftdichtheitsklasse ATC2 DIN EN 16798-3, Maße DIN EN 1506, DN 315, mit Einsteckende, mit Lippendichtung, Form- und Verbindungsstücke werden gesondert vergütet, min./max. Temperatur der geförderten Luft -15 bis 40 Grad C, Druckbereich von -750 bis 1000 Pa, mit Aufhänge-/Auflagekonstruktion DIN EN 12236, schallgedämmt, befestigen mit Befestigungsmitteln mit bauaufsichtlichem Nachweis einschl. Bohrungen, Befestigungsuntergrund Stahlbeton, Ausführung gemäß Einzelbeschreibung,
Einzelbeschreibungs-Nr 'Verlegung in Gebäuden und Zentralen, Arbeitshöhe des Montageortes bis 5,5 m über der Standfläche des hierfür erforderlichen Gerüstes, Gerüst wird gesondert vergütet'.
Menge: 5,000 M
DIN 276-2018 / IBP: 431
Bauabschnitte / Kostenträger: 431
*Unterbeschreibung 1 Verbindungstechnologie: genietet, Verwendung von Hutnieten nicht in das Rohr hineinragend, Aufhängekonstruktion mit Lüftungsrohrschelle, schallgedämmt. Befestigen mit bauaufsichtlich zugelassenen Befestigungsmitteln einschließlich Bohrungen, Befestigungsuntergrund Stahlbeton*
Verbindungstechnologie: genietet, Verwendung von Hutnieten nicht in das Rohr hineinragend, Aufhängekonstruktion mit Lüftungsrohrschelle, schallgedämmt. Befestigen mit bauaufsichtlich zugelassenen Befestigungsmitteln einschließlich Bohrungen, Befestigungsuntergrund Stahlbeton
Beide Enden mit PVC-Deckeln verschlossen für Schutz während Transport und Lagerung auf der Baustelle

**1.3.1.7.20 Wickelfalzrohr Stahl niro DN355 -750-1000Pa Aufhänge-Auflagekonstruktion schallg.**
*** Leitbeschreibung
STLB-Bau 2025-10 075
Wickelfalzrohr aus nichtrostendem Stahl, Werkstoff-Nr 1.4301, Nähte gefalzt, aerosolatdicht, Luftdichtheitsklasse ATC2 DIN EN 16798-3, Maße DIN EN 1506, DN 355, mit Einsteckende, mit Lippendichtung, Form- und Verbindungsstücke werden gesondert vergütet, min./max. Temperatur der geförderten Luft -15 bis 40 Grad C, Druckbereich von -750 bis 1000 Pa, mit Aufhänge-/Auflagekonstruktion DIN EN 12236, schallgedämmt, befestigen mit Befestigungsmitteln mit bauaufsichtlichem Nachweis einschl. Bohrungen, Befestigungsuntergrund Stahlbeton, Ausführung gemäß Einzelbeschreibung,
Einzelbeschreibungs-Nr 'Verlegung in Gebäuden und Zentralen, Arbeitshöhe des Montageortes bis 5,5 m über der Standfläche des hierfür erforderlichen Gerüstes, Gerüst wird gesondert vergütet'.
Menge: 45,000 M
DIN 276-2018 / IBP: 431
Bauabschnitte / Kostenträger: 431
*Unterbeschreibung 1 Verbindungstechnologie: genietet, Verwendung von Hutnieten nicht in das Rohr hineinragend, Aufhängekonstruktion mit Lüftungsrohrschelle, schallgedämmt. Befestigen mit bauaufsichtlich zugelassenen Befestigungsmitteln einschließlich Bohrungen, Befestigungsuntergrund Stahlbeton*
Verbindungstechnologie: genietet, Verwendung von Hutnieten nicht in das Rohr hineinragend, Aufhängekonstruktion mit Lüftungsrohrschelle, schallgedämmt. Befestigen mit bauaufsichtlich zugelassenen Befestigungsmitteln einschließlich Bohrungen, Befestigungsuntergrund Stahlbeton
Beide Enden mit PVC-Deckeln verschlossen für Schutz während Transport und Lagerung auf der Baustelle

*Hinweis*

**1.3.1.7.30 Muffe Luftleitg rund Stahl niro DN355**
STLB-Bau 2026-04 075
Muffe, für Luftleitung, rund Luftdichtheitsklasse ATC2 DIN EN 16798-3, Maße DIN EN 1506, aus nichtrostendem Stahl, DN 355, mit Lippendichtung, min./max. Temperatur der geförderten Luft -15 bis 40 Grad C, Druckbereich von -750 bis 1000 Pa.
Menge: 2,000 St
DIN 276-2018 / IBP: 431
Bauabschnitte / Kostenträger: 431

**1.3.1.7.40 Bogen Luftleitg rund 15Grad Stahl niro DN355 Segmente**
STLB-Bau 2025-10 075
Bogen, für Luftleitung, rund, aerosolatdicht, Luftdichtheitsklasse ATC2 DIN EN 16798-3. Biegeradius größer gleich 1 DN, 15 Grad, Maße DIN EN 1506, aus nichtrostendem Stahl, Werkstoff-Nr 1.4301, DN 355, aus Segmenten, mit Einsteckenden, mit Lippendichtung, min./max. Temperatur der geförderten Luft -15 bis 40 Grad C, Druckbereich von -750 bis 1000 Pa.
Menge: 1,000 St
DIN 276-2018 / IBP: 431
Bauabschnitte / Kostenträger: 431

**1.3.1.7.50 Bogen Luftleitg rund 30Grad Stahl niro DN355 Segmente**
STLB-Bau 2025-10 075
Bogen, für Luftleitung, rund, aerosolatdicht, Luftdichtheitsklasse ATC2 DIN EN 16798-3. Biegeradius größer gleich 1 DN, 30 Grad, Maße DIN EN 1506, aus nichtrostendem Stahl, Werkstoff-Nr 1.4301, DN 355, aus Segmenten, mit Einsteckenden, mit Lippendichtung, min./max. Temperatur der geförderten Luft -15 bis 40 Grad C, Druckbereich von -750 bis 1000 Pa.
Menge: 1,000 St
DIN 276-2018 / IBP: 431
Bauabschnitte / Kostenträger: 431

**1.3.1.7.60 Bogen Luftleitg rund 45Grad Stahl niro DN355 Segmente**
STLB-Bau 2025-10 075
Bogen, für Luftleitung, rund, aerosolatdicht, Luftdichtheitsklasse ATC2 DIN EN 16798-3. Biegeradius größer gleich 1 DN, 45 Grad, Maße DIN EN 1506, aus nichtrostendem Stahl, Werkstoff-Nr 1.4301, DN 355, aus Segmenten, mit Einsteckenden, mit Lippendichtung, min./max. Temperatur der geförderten Luft -15 bis 40 Grad C, Druckbereich von -750 bis 1000 Pa.
Menge: 1,000 St
DIN 276-2018 / IBP: 431
Bauabschnitte / Kostenträger: 431

**1.3.1.7.70 Bogen Luftleitg rund 90Grad Stahl niro DN355 Segmente**
STLB-Bau 2025-10 075
Bogen, für Luftleitung, rund, aerosolatdicht, Luftdichtheitsklasse ATC2 DIN EN 16798-3. Biegeradius größer gleich 1 DN, 90 Grad, Maße DIN EN 1506, aus nichtrostendem Stahl, Werkstoff-Nr 1.4301, DN 355, aus Segmenten, mit Einsteckenden, mit Lippendichtung, min./max. Temperatur der geförderten Luft -15 bis 40 Grad C, Druckbereich von -750 bis 1000 Pa.
Menge: 1,000 St
DIN 276-2018 / IBP: 431
Bauabschnitte / Kostenträger: 431

*Hinweis*

###### 1.3.1.8 Luftleitungen eckig, Brandschutzklasse L90, eigenständig

*Hinweis*

**1.3.1.8.10 Luftltg Brandschutzpl. EI90 Gebäude Kalziumsilikatpl**
*** Leitbeschreibung
STLB-Bau 2025-10 047
Luftleitung aus Brandschutzplatten mit allgemeinem bauaufsichtlichen Prüfzeugnis bzw. DIN 4102-4, Klassifizierung EI 90 DIN EN 13501-3, beidseitig geprüft DIN EN 1366-2, für vertikalen und horizontalen Einbau, rauchdicht S,
Innenmaße H/B in mm 'bis 600/600 im Lichten'

waagerecht, im Gebäude, Arbeitshöhe der zu bearbeitenden oder zu bekleidenden Fläche bis 5,5 m über der Standfläche des hierfür erforderlichen Gerüstes, Gerüst wird gesondert vergütet, Ausführung 4-seitig, mit Brandschutzplatten aus Kalziumsilikat, Ausführung gemäß Einzelbeschreibung,
Einzelbeschreibungs-Nr 'max. Betriebsdruck -2300  Pa bis +2000 Pa'

Dämmschichtdicke in mm '35, einlagig'.
Menge: 67,000 m2
DIN 276-2018 / IBP: 431
Bauabschnitte / Kostenträger: 431
*Unterbeschreibung 1 Einschl. Eck- und Muffenverbindungen durch Verklebung mit Abdichtung der Kontaktflächen und durch mechanische Befestigungsmittel. Zusätzlich ist mind. an zwei Kanalseiten eine Verklammerung mit dem zweiten Segment vorzusehen. Stöße sind zusätzlich mit einem umlaufenden Kalziumsilikatstreifen mit einer Breite von 100 mm und einer Dämmschichtdicke von 10 mm zu verkleiden.*
*Unterbeschreibung 2 Einschl. Imprägnierung innen und außen der Luftleitung für max. rel. Luftfeuchte 85 %*

**1.3.1.8.20 Luftltg Brandschutzpl. EI90 Gebäude Kalziumsilikatpl**
*** Leitbeschreibung
STLB-Bau 2025-10 047
Luftleitung aus Brandschutzplatten mit allgemeinem bauaufsichtlichen Prüfzeugnis bzw. DIN 4102-4, Klassifizierung EI 90 DIN EN 13501-3, beidseitig geprüft DIN EN 1366-2, für vertikalen und horizontalen Einbau, rauchdicht S,
Innenmaße H/B in mm 'bis 1250/1250 im Lichten'

waagerecht, im Gebäude, Arbeitshöhe der zu bearbeitenden oder zu bekleidenden Fläche bis 5,5 m über der Standfläche des hierfür erforderlichen Gerüstes, Gerüst wird gesondert vergütet, Ausführung 4-seitig, mit Brandschutzplatten aus Kalziumsilikat, Ausführung gemäß Einzelbeschreibung,
Einzelbeschreibungs-Nr 'max. Betriebsdruck -750  Pa bis +1000 Pa'

Dämmschichtdicke in mm '35, einlagig'.
Menge: 44,000 m2
DIN 276-2018 / IBP: 431
Bauabschnitte / Kostenträger: 431
*Unterbeschreibung 1 Einschl. Eck- und Muffenverbindungen durch Verklebung mit Abdichtung der Kontaktflächen und durch mechanische Befestigungsmittel. Zusätzlich ist mind. an zwei Kanalseiten eine Verklammerung mit dem zweiten Segment vorzusehen. Stöße sind zusätzlich mit einem umlaufenden Kalziumsilikatstreifen mit einer Breite von 100 mm und einer Dämmschichtdicke von 10 mm zu verkleiden.*
*Unterbeschreibung 2 Einschl. Imprägnierung innen und außen der Luftleitung für max. rel. Luftfeuchte 85 %*

*Hinweis*

**1.3.1.8.30 Formstück U 1000-2500mm**
*** Leitbeschreibung
STLB-Bau 2025-10 047
Formstück, größter Umfang der Luftleitung über 1000 bis 2500 mm,
Dämmschichtdicke in mm '35, Lagen und inneren Versteifungen analog der Luftleitungen'
für Luftleitung aus Brandschutzplatten.
Menge: 26,000 m2
DIN 276-2018 / IBP: 431
Bauabschnitte / Kostenträger: 431
*Unterbeschreibung 1 Einschl. Eck- und Muffenverbindungen durch Verklebung mit Abdichtung der Kontaktflächen und durch mechanische Befestigungsmittel. Zusätzlich ist mind. an zwei Kanalseiten eine Verklammerung mit dem zweiten Segment vorzusehen. Stöße sind zusätzlich mit einem umlaufenden Kalziumsilikatstreifen mit einer Breite von 100 mm und einer Dämmschichtdicke von 10 mm zu verkleiden.*
*Unterbeschreibung 2 Einschl. Imprägnierung innen und außen der Formteile für max. rel. Luftfeuchte 85 %*

**1.3.1.8.40 Formstück U 2500-5000mm**
*** Leitbeschreibung
STLB-Bau 2025-10 047
Formstück, größter Umfang der Luftleitung über 2500 bis 5000 mm,
Dämmschichtdicke in mm '35, Lagen und inneren Versteifungen analog der Luftleitungen'
für Luftleitung aus Brandschutzplatten.
Menge: 16,000 m2
DIN 276-2018 / IBP: 431
Bauabschnitte / Kostenträger: 431
*Unterbeschreibung 1 Einschl. Eck- und Muffenverbindungen durch Verklebung mit Abdichtung der Kontaktflächen und durch mechanische Befestigungsmittel. Zusätzlich ist mind. an zwei Kanalseiten eine Verklammerung mit dem zweiten Segment vorzusehen. Stöße sind zusätzlich mit einem umlaufenden Kalziumsilikatstreifen mit einer Breite von 100 mm und einer Dämmschichtdicke von 10 mm zu verkleiden.*
*Unterbeschreibung 2 Einschl. Imprägnierung innen und außen der Formteile für max. rel. Luftfeuchte 85 %*

**1.3.1.8.50 Inspektionsöffnung rechteckig Kalziumsilikat 200/100mm**
*** Leitbeschreibung
STLB-Bau 2025-10 075
Inspektions- und Wartungsöffnung als Deckel mit Einbaurahmen und Dichtung, rechteckig, aus Kalziumsilikat, Baustoffklasse DIN 4102-1 A2 (nichtbrennbar), Maße 200/100 mm, für Einbau in rechteckige Luftleitung, mit Schraubverschluss und Rändelmutter, Luftdichtheitsklasse ATC3 DIN EN 16798-3.
Menge: 2,000 St
DIN 276-2018 / IBP: 431
Bauabschnitte / Kostenträger: 431
*Unterbeschreibung 1 Einschl. Imprägnierung innen und außen der Inspektions- und Wartungsöffnung für max. rel. Luftfeuchte 85 %*

**1.3.1.8.60 Inspektionsöffnung rechteckig Kalziumsilikat 300/200mm**
*** Leitbeschreibung
STLB-Bau 2025-10 075
Inspektions- und Wartungsöffnung als Deckel mit Einbaurahmen und Dichtung, rechteckig, aus Kalziumsilikat, Baustoffklasse DIN 4102-1 A2 (nichtbrennbar), Maße 300/200 mm, für Einbau in rechteckige Luftleitung, mit Schraubverschluss und Rändelmutter, Luftdichtheitsklasse ATC3 DIN EN 16798-3.
Menge: 2,000 St
DIN 276-2018 / IBP: 431
Bauabschnitte / Kostenträger: 431
*Unterbeschreibung 1 Einschl. Imprägnierung innen und außen der Inspektions- und Wartungsöffnung für max. rel. Luftfeuchte 85 %*

*Hinweis*

**1.3.1.8.70 Aufhänge-Stützkonstruktion Luftltg Stahl verz**
*** Leitbeschreibung
STLB-Bau 2025-10 075
Aufhänge- und Stützkonstruktion für Luftleitungen, aus verzinktem Stahl, mit schalldämmender Zwischenlage, einschl. Decken-/Mauerwerksbefestigung, befestigen mit Befestigungsmitteln mit bauaufsichtlichem Nachweis einschl. Bohrungen, Befestigungsuntergrund Stahlbeton, einschl. statischem Nachweis.
Menge: 250,000 kg
DIN 276-2018 / IBP: 431
Bauabschnitte / Kostenträger: 431
*Unterbeschreibung 1 Tragkonstruktion als Abhängekonstruktion in F30-Qualität,*
Tragkonstruktion als Abhängekonstruktion in F30-Qualität,
bestehend aus:
- Profilschiene, Traverse, z.B. aus Winkeprofil oder gelochte Tragschiene
  mit schalldämmender Gummiauflage, Stahl verzinkt, Größe/Materialstärke
  nach Kanalgewicht
- Gewindestange, Stahl verzinkt Größe/Materialstärke nach Kanalgewicht
- Dübel, bauaufsichtlich zugelassen, Feuerwiderstand mind. F90
- Scheiben, Muttern
*Unterbeschreibung 2 Hinweis zur Montage:*
Hinweis zur Montage:
- Schnittkanten der Halterungsprofile entgraten
- Schnittkanten mit Zinkspray versiegeln
- Abdeckkappen für Aufhänge-/Auflagekonstruktion (nicht brennbar) montieren

*Hinweis*

**1.3.1.8.80 Anschluss U 1000-2500mm**
*** Leitbeschreibung
STLB-Bau 2025-10 047
Anschluss an Wand oder Decke,
Dämmschichtdicke in mm '35'
größter Umfang des Anschlusskragens über 1000 bis 2500 mm, für Luftleitung aus Brandschutzplatten, Abrechnung nach Umfang.
Menge: 23,000 M
DIN 276-2018 / IBP: 431
Bauabschnitte / Kostenträger: 431
*Unterbeschreibung 1 Einschl. einseitige umlaufende Aufdoppelung mit Kalziumsilikatstreifen, Breite 100 mm, Dämmschichtdicke 35 mm und zusätzlich hochkant eine umlaufende Aufdoppelung mit Kalziumsilikatstreifen, Breite bzw. Höhe 60 mm, Dämmschichtdicke 35 mm im Bereich von Anschlüssen an massive Decken.*
Einschl. einseitige umlaufende Aufdoppelung mit Kalziumsilikatstreifen, Breite 100 mm, Dämmschichtdicke 35 mm und zusätzlich hochkant eine umlaufende Aufdoppelung mit Kalziumsilikatstreifen, Breite bzw. Höhe 60 mm, Dämmschichtdicke 35 mm im Bereich von Anschlüssen an massive Decken.
Zusätzlich ist der Deckendurchbruch bzw. der Restspalt bis 50 mm mit Brandschutzmörtel MG III aufzufüllen.
*Unterbeschreibung 2 Einschl. Imprägnierung innen und außen der Anschlüsse für max. rel. Luftfeuchte 85 %*

*Hinweis*

**1.3.1.8.90 Anschluss U 1000-2500mm**
*** Leitbeschreibung
STLB-Bau 2025-10 047
Anschluss an Wand oder Decke,
Dämmschichtdicke in mm '35'
größter Umfang des Anschlusskragens über 1000 bis 2500 mm, für Luftleitung aus Brandschutzplatten, Abrechnung nach Umfang.
Menge: 18,000 M
DIN 276-2018 / IBP: 431
Bauabschnitte / Kostenträger: 431
*Unterbeschreibung 1 Einschl. einseitig umlaufende Aufdoppelung mit Kalziumsilikatstreifen, Breite 60 mm, Dämmschichtdicke 35 mm im Bereich von Anschlüssen an massive Wände. Zusätzlich ist der Wanddurchbruch bzw. der Restspalt bis 20 mm mit nichtbrennbare Mineralwolle Schmelzpunkt ≥ 1000°C auszustopfen.*
*Unterbeschreibung 2 Einschl. Imprägnierung innen und außen der Anschlüsse für max. rel. Luftfeuchte 85 %*

*Hinweis*

**1.3.1.8.100 Anschluss U 1000-2500mm**
*** Leitbeschreibung
STLB-Bau 2025-10 047
Anschluss an Wand oder Decke,
Dämmschichtdicke in mm '35'
größter Umfang des Anschlusskragens über 1000 bis 2500 mm, für Luftleitung aus Brandschutzplatten, Abrechnung nach Umfang.
Menge: 20,000 M
DIN 276-2018 / IBP: 431
Bauabschnitte / Kostenträger: 431
*Unterbeschreibung 1 Einschl. einseitig umlaufende Aufdoppelung mit Kalziumsilikatplatten, Breite 500 mm vor der Trennwand, Dämmschichtdicke 35 mm und zusätzlich mit einem Kalziumsilikatstreifen umlaufend, Breite 50 mm vor der Trennwand, Dämmschichtdicke 35 mm. Zusätzlich ist der Wanddurchbruch bzw. der Restspalt bis 20 mm mit nichtbrennbare Mineralwolle Schmelzpunkt ≥ 1000°C auszustopfen.*
*Unterbeschreibung 2 Einschl. Imprägnierung innen und außen der Anschlüsse für max. rel. Luftfeuchte 85 %*

*Hinweis*

##### 1.3.2 Luftleitungskennzeichnung

###### 1.3.2.1 Farbkennzeichnung

*Hinweis*

**1.3.2.1.10 Farbkennzeichnung Farbringe Richtungspfeile**
STLB-Bau 2025-10 041
Farbkennzeichnung DIN 2403 der Luftleitung, Kennzeichnung durch Farbringe und Angabe der Fließrichtung durch Richtungspfeile, Ausführung gemäß Einzelbeschreibung,
Einzelbeschreibungs-Nr 'Medium Außenluft. Die Kennzeichnung hat erst nach Fertigstellung der Dämmung und vor dem Schließen der Zwischendecken zu erfolgen'.
Menge: 112,000 St
DIN 276-2018 / IBP: 431
Bauabschnitte / Kostenträger: 431

**1.3.2.1.20 Farbkennzeichnung Farbringe Richtungspfeile**
STLB-Bau 2025-10 041
Farbkennzeichnung DIN 2403 der Luftleitung, Kennzeichnung durch Farbringe und Angabe der Fließrichtung durch Richtungspfeile, Ausführung gemäß Einzelbeschreibung,
Einzelbeschreibungs-Nr 'Medium Fortluft. Die Kennzeichnung hat erst nach Fertigstellung der Dämmung und vor dem Schließen der Zwischendecken zu erfolgen'.
Menge: 62,000 St
DIN 276-2018 / IBP: 431
Bauabschnitte / Kostenträger: 431

**1.3.2.1.30 Farbkennzeichnung Farbringe Richtungspfeile**
STLB-Bau 2025-10 041
Farbkennzeichnung DIN 2403 der Luftleitung, Kennzeichnung durch Farbringe und Angabe der Fließrichtung durch Richtungspfeile, Ausführung gemäß Einzelbeschreibung,
Einzelbeschreibungs-Nr 'Medium Abluft. Die Kennzeichnung hat erst nach Fertigstellung der Dämmung und vor dem Schließen der Zwischendecken zu erfolgen'.
Menge: 1730,000 St
DIN 276-2018 / IBP: 431
Bauabschnitte / Kostenträger: 431

**1.3.2.1.40 Farbkennzeichnung Farbringe Richtungspfeile**
STLB-Bau 2025-10 041
Farbkennzeichnung DIN 2403 der Luftleitung, Kennzeichnung durch Farbringe und Angabe der Fließrichtung durch Richtungspfeile, Ausführung gemäß Einzelbeschreibung,
Einzelbeschreibungs-Nr 'Medium Zuluft. Die Kennzeichnung hat erst nach Fertigstellung der Dämmung und vor dem Schließen der Zwischendecken zu erfolgen'.
Menge: 2580,000 St
DIN 276-2018 / IBP: 431
Bauabschnitte / Kostenträger: 431

**1.3.2.1.50 Farbkennzeichnung Farbringe Richtungspfeile**
STLB-Bau 2025-10 041
Farbkennzeichnung DIN 2403 der Luftleitung, Kennzeichnung durch Farbringe und Angabe der Fließrichtung durch Richtungspfeile, Ausführung gemäß Einzelbeschreibung,
Einzelbeschreibungs-Nr 'Medium Umluft. Die Kennzeichnung hat erst nach Fertigstellung der Dämmung und vor dem Schließen der Zwischendecken zu erfolgen'.
Menge: 80,000 St
DIN 276-2018 / IBP: 431
Bauabschnitte / Kostenträger: 431

*Hinweis*

##### 1.3.3 Schallschutz

###### 1.3.3.1 Dämmung von Luftleitungen eckig bei Wanddurchführungen

*Hinweis*

**1.3.3.1.10 Wärmedämmung Luftltg Kanten-L bis 500mm Gebäude Mineralwolle AS-Qualität hydrophobiert Matte D 30mm**
STLB-Bau 2025-10 047
Wärmedämmung ohne Ummantelung DIN 4140 an haus- und betriebstechnischen Anlagen, an Luftleitung, rechteckig, Maße DIN EN 1505, Kantenlänge bis 500 mm, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 319,000 m2
DIN 276-2018 / IBP: 431
Bauabschnitte / Kostenträger: 431

**1.3.3.1.20 Wärmedämmung Luftltg Kanten-L 500-1000mm Gebäude Mineralwolle AS-Qualität hydrophobiert Matte D 30mm**
STLB-Bau 2025-10 047
Wärmedämmung ohne Ummantelung DIN 4140 an haus- und betriebstechnischen Anlagen, an Luftleitung, rechteckig, Maße DIN EN 1505, Kantenlänge über 500 bis 1000 mm, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 252,000 m2
DIN 276-2018 / IBP: 431
Bauabschnitte / Kostenträger: 431

**1.3.3.1.30 Wärmedämmung Luftltg Kanten-L 1000-1500mm Gebäude Mineralwolle AS-Qualität hydrophobiert Matte D 30mm**
STLB-Bau 2025-10 047
Wärmedämmung ohne Ummantelung DIN 4140 an haus- und betriebstechnischen Anlagen, an Luftleitung, rechteckig, Maße DIN EN 1505, Kantenlänge über 1000 bis 1500 mm, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 173,000 m2
DIN 276-2018 / IBP: 431
Bauabschnitte / Kostenträger: 431

*Hinweis*

###### 1.3.3.2 Dämmung von Luftleitungen rund bei Wanddurchführungen

*Hinweis*

**1.3.3.2.10 Wärmedämmung Luftltg DN80 Gebäude Mineralwolle AS-Qualität hydrophobiert Matte D 30mm**
STLB-Bau 2025-10 047
Wärmedämmung ohne Ummantelung DIN 4140 an haus- und betriebstechnischen Anlagen, an Luftleitung, rund, Maße DIN EN 1506, DN 80, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit verzinktem Bindedraht, mindestens 6 Windungen pro Meter Leitungslänge, zu befestigen. Die Drahtenden dürfen die Aluminiumfolie nicht beschädigen und sind mit selbstklebendem Aluminiumband abzukleben. Alle Dämmstofffugen sind mit 50-100 mm breitem, selbstklebendem Aluminiumband dicht zu verkleben'.
Menge: 163,000 M
DIN 276-2018 / IBP: 431
Bauabschnitte / Kostenträger: 431

**1.3.3.2.20 Wärmedämmung Luftltg DN100 Gebäude Mineralwolle AS-Qualität hydrophobiert Matte D 30mm**
STLB-Bau 2025-10 047
Wärmedämmung ohne Ummantelung DIN 4140 an haus- und betriebstechnischen Anlagen, an Luftleitung, rund, Maße DIN EN 1506, DN 100, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit verzinktem Bindedraht, mindestens 6 Windungen pro Meter Leitungslänge, zu befestigen. Die Drahtenden dürfen die Aluminiumfolie nicht beschädigen und sind mit selbstklebendem Aluminiumband abzukleben. Alle Dämmstofffugen sind mit 50-100 mm breitem, selbstklebendem Aluminiumband dicht zu verkleben'.
Menge: 218,000 M
DIN 276-2018 / IBP: 431
Bauabschnitte / Kostenträger: 431

**1.3.3.2.30 Wärmedämmung Luftltg DN125 Gebäude Mineralwolle AS-Qualität hydrophobiert Matte D 30mm**
STLB-Bau 2025-10 047
Wärmedämmung ohne Ummantelung DIN 4140 an haus- und betriebstechnischen Anlagen, an Luftleitung, rund, Maße DIN EN 1506, DN 125, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit verzinktem Bindedraht, mindestens 6 Windungen pro Meter Leitungslänge, zu befestigen. Die Drahtenden dürfen die Aluminiumfolie nicht beschädigen und sind mit selbstklebendem Aluminiumband abzukleben. Alle Dämmstofffugen sind mit 50-100 mm breitem, selbstklebendem Aluminiumband dicht zu verkleben'.
Menge: 151,000 M
DIN 276-2018 / IBP: 431
Bauabschnitte / Kostenträger: 431

**1.3.3.2.40 Wärmedämmung Luftltg DN160 Gebäude Mineralwolle AS-Qualität hydrophobiert Matte D 30mm**
STLB-Bau 2025-10 047
Wärmedämmung ohne Ummantelung DIN 4140 an haus- und betriebstechnischen Anlagen, an Luftleitung, rund, Maße DIN EN 1506, DN 160, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit verzinktem Bindedraht, mindestens 6 Windungen pro Meter Leitungslänge, zu befestigen. Die Drahtenden dürfen die Aluminiumfolie nicht beschädigen und sind mit selbstklebendem Aluminiumband abzukleben. Alle Dämmstofffugen sind mit 50-100 mm breitem, selbstklebendem Aluminiumband dicht zu verkleben'.
Menge: 183,000 M
DIN 276-2018 / IBP: 431
Bauabschnitte / Kostenträger: 431

**1.3.3.2.50 Wärmedämmung Luftltg DN200 Gebäude Mineralwolle AS-Qualität hydrophobiert Matte D 30mm**
STLB-Bau 2025-10 047
Wärmedämmung ohne Ummantelung DIN 4140 an haus- und betriebstechnischen Anlagen, an Luftleitung, rund, Maße DIN EN 1506, DN 200, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit verzinktem Bindedraht, mindestens 6 Windungen pro Meter Leitungslänge, zu befestigen. Die Drahtenden dürfen die Aluminiumfolie nicht beschädigen und sind mit selbstklebendem Aluminiumband abzukleben. Alle Dämmstofffugen sind mit 50-100 mm breitem, selbstklebendem Aluminiumband dicht zu verkleben'.
Menge: 141,000 M
DIN 276-2018 / IBP: 431
Bauabschnitte / Kostenträger: 431

**1.3.3.2.60 Wärmedämmung Luftltg DN224 Gebäude Mineralwolle AS-Qualität hydrophobiert Matte D 30mm**
STLB-Bau 2025-10 047
Wärmedämmung ohne Ummantelung DIN 4140 an haus- und betriebstechnischen Anlagen, an Luftleitung, rund, Maße DIN EN 1506, DN 224, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit verzinktem Bindedraht, mindestens 6 Windungen pro Meter Leitungslänge, zu befestigen. Die Drahtenden dürfen die Aluminiumfolie nicht beschädigen und sind mit selbstklebendem Aluminiumband abzukleben. Alle Dämmstofffugen sind mit 50-100 mm breitem, selbstklebendem Aluminiumband dicht zu verkleben'.
Menge: 44,000 M
DIN 276-2018 / IBP: 431
Bauabschnitte / Kostenträger: 431

**1.3.3.2.70 Wärmedämmung Luftltg DN250 Gebäude Mineralwolle AS-Qualität hydrophobiert Matte D 30mm**
STLB-Bau 2025-10 047
Wärmedämmung ohne Ummantelung DIN 4140 an haus- und betriebstechnischen Anlagen, an Luftleitung, rund, Maße DIN EN 1506, DN 250, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit verzinktem Bindedraht, mindestens 6 Windungen pro Meter Leitungslänge, zu befestigen. Die Drahtenden dürfen die Aluminiumfolie nicht beschädigen und sind mit selbstklebendem Aluminiumband abzukleben. Alle Dämmstofffugen sind mit 50-100 mm breitem, selbstklebendem Aluminiumband dicht zu verkleben'.
Menge: 54,000 M
DIN 276-2018 / IBP: 431
Bauabschnitte / Kostenträger: 431

*Hinweis*

##### 1.3.4 Brandschutzklappen

*Hinweis: Schutz der Anlagenteile vor Verschmutzung*
Schutz der Anlagenteile vor Verschmutzung
Alle nachfolgend beschriebenen, Brandschutzklappen sind in verschweißter Kunststofffolie und mit verschlossenen Öffnungen zum Montageort anzuliefern. Bei Arbeitsunterbrechungen (auch Pausen) und nach Montage sind die Endöffnungen der v.g. Bauteile mit Blechplatten oder -kappen oder Folien, reißfest und verklebt gegen Verschmutzung zu verschließen.
Der Verschmutzungsgrad wird durch die örtliche Objektüberwachung konsequent überprüft.

*Hinweis*

*Hinweis: Containerlagerung*
Containerlagerung
der nachfolgend beschriebenen Brandschutzklappen über den gesamten Zeitraum der Rohbaumontage/ Bautätigkeit, bis zur unmittelbaren Montage bzw. gestaffelte  Anlieferung der Kleinstmengen. Die Mehraufwendungen für gestaffelte Anlieferung der Komponenten auf die Baustelle und der Transport vom Container zum Montageort sind zu berücksichtigen. Einbauten zur arbeitstäglichen Montage sind mit Folien vor Staub und Nässe vor Ort wirksam zu schützen.

Ist die Lagerung in geschlossenen Containern auf Grund der Platzverhältnisse vor Ort nicht möglich, wird durch die örtliche Bauleitung ein geeigneter Standort im Gebäude, für die trockene und staubfreie Lagerung, zugewiesen. Ist die Lagerung nur im Freien möglich, ist der Standort so herzurichten, dass die vorgenannten Bedingungen erfüllt werden.

*Hinweis*

*Hinweis: Die Verwendbarkeitsnachweise für die nachfolgend aufgeführten brandschutztechnischen Komponenten sind auf der Baustelle vorzuhalten und auf Verlangen der Objektüberwachung in Kopie vorzulegen.*

*Hinweis*

###### 1.3.4.1 Brandschutzklappe eckig, mit Federrücklaufmotor (230 V), Nasseinbau in Massivwand

*Hinweis*

**1.3.4.1.10 Brandschutzklappe EI90S Gehäuse Stahl verz B 300mm H 100mm L 500mm elektr Antrieb Federrücklauf 230V IP54**
*** Leitbeschreibung
STLB-Bau 2025-10 075
Brandschutzklappe DIN EN 15650, Funktion prüfbar im eingebauten Zustand, Klassifizierung EI 90 S DIN EN 13501-3, beidseitig geprüft DIN EN 1366-2, für vertikalen und horizontalen Einbau, Achslage waagerecht oder senkrecht, rauchdicht, Gehäuse aus verzinktem Stahl, eckig, Nennbreite 300 mm, Nennhöhe 100 mm, Länge 500 mm, Luftdichtheitsklasse C DIN EN 1751, Einbau in massive Wand, Nasseinbau, mit Absperrklappenblatt aus mineralischem Baustoff, mit thermoelektrischer Auslösung, Nennauslösetemperatur max. 72 Grad C, mit elektrischem Antrieb mit Federrücklauf und integrierten Endlageschaltern, Bemessungsbetriebsspannung 230 V AC, Schutzart IP 54 DIN EN 60529 (VDE 0470-1).
Menge: 3,000 St
DIN 276-2018 / IBP: 431
Bauabschnitte / Kostenträger: 431
*Unterbeschreibung 1 Einschließlich: 2 Inspektionsöffnungen*
Einschließlich: 2 Inspektionsöffnungen mit Bajonettverschluss zur Einhandbedienung.

*Hinweis*

**1.3.4.1.20 Brandschutzklappe EI90S Gehäuse Stahl verz B 300mm H 150mm L 500mm elektr Antrieb Federrücklauf 230V IP54**
*** Leitbeschreibung
STLB-Bau 2025-10 075
Brandschutzklappe DIN EN 15650, Funktion prüfbar im eingebauten Zustand, Klassifizierung EI 90 S DIN EN 13501-3, beidseitig geprüft DIN EN 1366-2, für vertikalen und horizontalen Einbau, Achslage waagerecht oder senkrecht, rauchdicht, Gehäuse aus verzinktem Stahl, eckig, Nennbreite 300 mm, Nennhöhe 150 mm, Länge 500 mm, Luftdichtheitsklasse C DIN EN 1751, Einbau in massive Wand, Nasseinbau, mit Absperrklappenblatt aus mineralischem Baustoff, mit thermoelektrischer Auslösung, Nennauslösetemperatur max. 72 Grad C, mit elektrischem Antrieb mit Federrücklauf und integrierten Endlageschaltern, Bemessungsbetriebsspannung 230 V AC, Schutzart IP 54 DIN EN 60529 (VDE 0470-1).
Menge: 1,000 St
DIN 276-2018 / IBP: 431
Bauabschnitte / Kostenträger: 431
*Unterbeschreibung 1 Einschließlich: 2 Inspektionsöffnungen*
Einschließlich: 2 Inspektionsöffnungen mit Bajonettverschluss zur Einhandbedienung.

**1.3.4.1.30 Brandschutzklappe EI90S Gehäuse Stahl verz B 500mm H 150mm L 500mm elektr Antrieb Federrücklauf 230V IP54**
*** Leitbeschreibung
STLB-Bau 2026-04 075
Brandschutzklappe DIN EN 15650, Funktion prüfbar im eingebauten Zustand, Klassifizierung EI 90 S DIN EN 13501-3, beidseitig geprüft DIN EN 1366-2, für vertikalen und horizontalen Einbau, Achslage waagerecht oder senkrecht, rauchdicht, Gehäuse aus verzinktem Stahl, eckig, Nennbreite 500 mm, Nennhöhe 150 mm, Länge 500 mm, Einbau in massive Wand, Nasseinbau, mit Absperrklappenblatt aus mineralischem Baustoff, mit thermoelektrischer Auslösung, Nennauslösetemperatur max. 72 Grad C, mit elektrischem Antrieb mit Federrücklauf und integrierten Endlageschaltern, Bemessungsbetriebsspannung 230 V AC, Schutzart IP 54 DIN EN 60529 (VDE 0470-1).
Menge: 2,000 St
DIN 276-2018 / IBP: 431
Bauabschnitte / Kostenträger: 431
*Unterbeschreibung 1 Einschließlich: 2 Inspektionsöffnungen*
Einschließlich: 2 Inspektionsöffnungen mit Bajonettverschluss zur Einhandbedienung.

**1.3.4.1.40 Brandschutzklappe EI90S Gehäuse Stahl verz B 650mm H 150mm L 500mm elektr Antrieb Federrücklauf 230V IP54**
*** Leitbeschreibung
STLB-Bau 2026-04 075
Brandschutzklappe DIN EN 15650, Funktion prüfbar im eingebauten Zustand, Klassifizierung EI 90 S DIN EN 13501-3, beidseitig geprüft DIN EN 1366-2, für vertikalen und horizontalen Einbau, Achslage waagerecht oder senkrecht, rauchdicht, Gehäuse aus verzinktem Stahl, eckig, Nennbreite 650 mm, Nennhöhe 150 mm, Länge 500 mm, Einbau in massive Wand, Nasseinbau, mit Absperrklappenblatt aus mineralischem Baustoff, mit thermoelektrischer Auslösung, Nennauslösetemperatur max. 72 Grad C, mit elektrischem Antrieb mit Federrücklauf und integrierten Endlageschaltern, Bemessungsbetriebsspannung 230 V AC, Schutzart IP 54 DIN EN 60529 (VDE 0470-1).
Menge: 1,000 St
DIN 276-2018 / IBP: 431
Bauabschnitte / Kostenträger: 431
*Unterbeschreibung 1 Einschließlich: 2 Inspektionsöffnungen*
Einschließlich: 2 Inspektionsöffnungen mit Bajonettverschluss zur Einhandbedienung.

**1.3.4.1.50 Brandschutzklappe EI90S Gehäuse Stahl verz B 800mm H 150mm L 500mm elektr Antrieb Federrücklauf 230V IP54**
*** Leitbeschreibung
STLB-Bau 2026-04 075
Brandschutzklappe DIN EN 15650, Funktion prüfbar im eingebauten Zustand, Klassifizierung EI 90 S DIN EN 13501-3, beidseitig geprüft DIN EN 1366-2, für vertikalen und horizontalen Einbau, Achslage waagerecht oder senkrecht, rauchdicht, Gehäuse aus verzinktem Stahl, eckig, Nennbreite 800 mm, Nennhöhe 150 mm, Länge 500 mm, Einbau in massive Wand, Nasseinbau, mit Absperrklappenblatt aus mineralischem Baustoff, mit thermoelektrischer Auslösung, Nennauslösetemperatur max. 72 Grad C, mit elektrischem Antrieb mit Federrücklauf und integrierten Endlageschaltern, Bemessungsbetriebsspannung 230 V AC, Schutzart IP 54 DIN EN 60529 (VDE 0470-1).
Menge: 2,000 St
DIN 276-2018 / IBP: 431
Bauabschnitte / Kostenträger: 431
*Unterbeschreibung 1 Einschließlich: 2 Inspektionsöffnungen*
Einschließlich: 2 Inspektionsöffnungen mit Bajonettverschluss zur Einhandbedienung.

*Hinweis*

**1.3.4.1.60 Brandschutzklappe EI90S Gehäuse Stahl verz B 200mm H 200mm L 500mm elektr Antrieb Federrücklauf 230V IP54**
*** Leitbeschreibung
STLB-Bau 2025-10 075
Brandschutzklappe DIN EN 15650, Funktion prüfbar im eingebauten Zustand, Klassifizierung EI 90 S DIN EN 13501-3, beidseitig geprüft DIN EN 1366-2, für vertikalen und horizontalen Einbau, Achslage waagerecht oder senkrecht, rauchdicht, Gehäuse aus verzinktem Stahl, eckig, Nennbreite 200 mm, Nennhöhe 200 mm, Länge 500 mm, Luftdichtheitsklasse C DIN EN 1751, Einbau in massive Wand, Nasseinbau, mit Absperrklappenblatt aus mineralischem Baustoff, mit thermoelektrischer Auslösung, Nennauslösetemperatur max. 72 Grad C, mit elektrischem Antrieb mit Federrücklauf und integrierten Endlageschaltern, Bemessungsbetriebsspannung 230 V AC, Schutzart IP 54 DIN EN 60529 (VDE 0470-1).
Menge: 23,000 St
DIN 276-2018 / IBP: 431
Bauabschnitte / Kostenträger: 431
*Unterbeschreibung 1 Einschließlich: 2 Inspektionsöffnungen*
Einschließlich: 2 Inspektionsöffnungen mit Bajonettverschluss zur Einhandbedienung.

**1.3.4.1.70 Brandschutzklappe EI90S Gehäuse Stahl verz B 250mm H 200mm L 500mm elektr Antrieb Federrücklauf 230V IP54**
*** Leitbeschreibung
STLB-Bau 2025-10 075
Brandschutzklappe DIN EN 15650, Funktion prüfbar im eingebauten Zustand, Klassifizierung EI 90 S DIN EN 13501-3, beidseitig geprüft DIN EN 1366-2, für vertikalen und horizontalen Einbau, Achslage waagerecht oder senkrecht, rauchdicht, Gehäuse aus verzinktem Stahl, eckig, Nennbreite 250 mm, Nennhöhe 200 mm, Länge 500 mm, Luftdichtheitsklasse C DIN EN 1751, Einbau in massive Wand, Nasseinbau, mit Absperrklappenblatt aus mineralischem Baustoff, mit thermoelektrischer Auslösung, Nennauslösetemperatur max. 72 Grad C, mit elektrischem Antrieb mit Federrücklauf und integrierten Endlageschaltern, Bemessungsbetriebsspannung 230 V AC, Schutzart IP 54 DIN EN 60529 (VDE 0470-1).
Menge: 11,000 St
DIN 276-2018 / IBP: 431
Bauabschnitte / Kostenträger: 431
*Unterbeschreibung 1 Einschließlich: 2 Inspektionsöffnungen*
Einschließlich: 2 Inspektionsöffnungen mit Bajonettverschluss zur Einhandbedienung.

**1.3.4.1.80 Brandschutzklappe EI90S Gehäuse Stahl verz B 300mm H 200mm L 500mm elektr Antrieb Federrücklauf 230V IP54**
*** Leitbeschreibung
STLB-Bau 2025-10 075
Brandschutzklappe DIN EN 15650, Funktion prüfbar im eingebauten Zustand, Klassifizierung EI 90 S DIN EN 13501-3, beidseitig geprüft DIN EN 1366-2, für vertikalen und horizontalen Einbau, Achslage waagerecht oder senkrecht, rauchdicht, Gehäuse aus verzinktem Stahl, eckig, Nennbreite 300 mm, Nennhöhe 200 mm, Länge 500 mm, Luftdichtheitsklasse C DIN EN 1751, Einbau in massive Wand, Nasseinbau, mit Absperrklappenblatt aus mineralischem Baustoff, mit thermoelektrischer Auslösung, Nennauslösetemperatur max. 72 Grad C, mit elektrischem Antrieb mit Federrücklauf und integrierten Endlageschaltern, Bemessungsbetriebsspannung 230 V AC, Schutzart IP 54 DIN EN 60529 (VDE 0470-1).
Menge: 35,000 St
DIN 276-2018 / IBP: 431
Bauabschnitte / Kostenträger: 431
*Unterbeschreibung 1 Einschließlich: 2 Inspektionsöffnungen*
Einschließlich: 2 Inspektionsöffnungen mit Bajonettverschluss zur Einhandbedienung.

**1.3.4.1.90 Brandschutzklappe EI90S Gehäuse Stahl verz B 350mm H 200mm L 500mm elektr Antrieb Federrücklauf 230V IP54**
*** Leitbeschreibung
STLB-Bau 2025-10 075
Brandschutzklappe DIN EN 15650, Funktion prüfbar im eingebauten Zustand, Klassifizierung EI 90 S DIN EN 13501-3, beidseitig geprüft DIN EN 1366-2, für vertikalen und horizontalen Einbau, Achslage waagerecht oder senkrecht, rauchdicht, Gehäuse aus verzinktem Stahl, eckig, Nennbreite 350 mm, Nennhöhe 200 mm, Länge 500 mm, Luftdichtheitsklasse C DIN EN 1751, Einbau in massive Wand, Nasseinbau, mit Absperrklappenblatt aus mineralischem Baustoff, mit thermoelektrischer Auslösung, Nennauslösetemperatur max. 72 Grad C, mit elektrischem Antrieb mit Federrücklauf und integrierten Endlageschaltern, Bemessungsbetriebsspannung 230 V AC, Schutzart IP 54 DIN EN 60529 (VDE 0470-1).
Menge: 19,000 St
DIN 276-2018 / IBP: 431
Bauabschnitte / Kostenträger: 431
*Unterbeschreibung 1 Einschließlich: 2 Inspektionsöffnungen*
Einschließlich: 2 Inspektionsöffnungen mit Bajonettverschluss zur Einhandbedienung.

**1.3.4.1.100 Brandschutzklappe EI90S Gehäuse Stahl verz B 400mm H 200mm L 500mm elektr Antrieb Federrücklauf 230V IP54**
*** Leitbeschreibung
STLB-Bau 2025-10 075
Brandschutzklappe DIN EN 15650, Funktion prüfbar im eingebauten Zustand, Klassifizierung EI 90 S DIN EN 13501-3, beidseitig geprüft DIN EN 1366-2, für vertikalen und horizontalen Einbau, Achslage waagerecht oder senkrecht, rauchdicht, Gehäuse aus verzinktem Stahl, eckig, Nennbreite 400 mm, Nennhöhe 200 mm, Länge 500 mm, Luftdichtheitsklasse C DIN EN 1751, Einbau in massive Wand, Nasseinbau, mit Absperrklappenblatt aus mineralischem Baustoff, mit thermoelektrischer Auslösung, Nennauslösetemperatur max. 72 Grad C, mit elektrischem Antrieb mit Federrücklauf und integrierten Endlageschaltern, Bemessungsbetriebsspannung 230 V AC, Schutzart IP 54 DIN EN 60529 (VDE 0470-1).
Menge: 21,000 St
DIN 276-2018 / IBP: 431
Bauabschnitte / Kostenträger: 431
*Unterbeschreibung 1 Einschließlich: 2 Inspektionsöffnungen*
Einschließlich: 2 Inspektionsöffnungen mit Bajonettverschluss zur Einhandbedienung.

**1.3.4.1.110 Brandschutzklappe EI90S Gehäuse Stahl verz B 450mm H 200mm L 500mm elektr Antrieb Federrücklauf 230V IP54**
*** Leitbeschreibung
STLB-Bau 2025-10 075
Brandschutzklappe DIN EN 15650, Funktion prüfbar im eingebauten Zustand, Klassifizierung EI 90 S DIN EN 13501-3, beidseitig geprüft DIN EN 1366-2, für vertikalen und horizontalen Einbau, Achslage waagerecht oder senkrecht, rauchdicht, Gehäuse aus verzinktem Stahl, eckig, Nennbreite 450 mm, Nennhöhe 200 mm, Länge 500 mm, Luftdichtheitsklasse C DIN EN 1751, Einbau in massive Wand, Nasseinbau, mit Absperrklappenblatt aus mineralischem Baustoff, mit thermoelektrischer Auslösung, Nennauslösetemperatur max. 72 Grad C, mit elektrischem Antrieb mit Federrücklauf und integrierten Endlageschaltern, Bemessungsbetriebsspannung 230 V AC, Schutzart IP 54 DIN EN 60529 (VDE 0470-1).
Menge: 9,000 St
DIN 276-2018 / IBP: 431
Bauabschnitte / Kostenträger: 431
*Unterbeschreibung 1 Einschließlich: 2 Inspektionsöffnungen*
Einschließlich: 2 Inspektionsöffnungen mit Bajonettverschluss zur Einhandbedienung.

**1.3.4.1.120 Brandschutzklappe EI90S Gehäuse Stahl verz B 500mm H 200mm L 500mm elektr Antrieb Federrücklauf 230V IP54**
*** Leitbeschreibung
STLB-Bau 2025-10 075
Brandschutzklappe DIN EN 15650, Funktion prüfbar im eingebauten Zustand, Klassifizierung EI 90 S DIN EN 13501-3, beidseitig geprüft DIN EN 1366-2, für vertikalen und horizontalen Einbau, Achslage waagerecht oder senkrecht, rauchdicht, Gehäuse aus verzinktem Stahl, eckig, Nennbreite 500 mm, Nennhöhe 200 mm, Länge 500 mm, Luftdichtheitsklasse C DIN EN 1751, Einbau in massive Wand, Nasseinbau, mit Absperrklappenblatt aus mineralischem Baustoff, mit thermoelektrischer Auslösung, Nennauslösetemperatur max. 72 Grad C, mit elektrischem Antrieb mit Federrücklauf und integrierten Endlageschaltern, Bemessungsbetriebsspannung 230 V AC, Schutzart IP 54 DIN EN 60529 (VDE 0470-1).
Menge: 8,000 St
DIN 276-2018 / IBP: 431
Bauabschnitte / Kostenträger: 431
*Unterbeschreibung 1 Einschließlich: 2 Inspektionsöffnungen*
Einschließlich: 2 Inspektionsöffnungen mit Bajonettverschluss zur Einhandbedienung.

**1.3.4.1.130 Brandschutzklappe EI90S Gehäuse Stahl verz B 550mm H 200mm L 500mm elektr Antrieb Federrücklauf 230V IP54**
*** Leitbeschreibung
STLB-Bau 2025-10 075
Brandschutzklappe DIN EN 15650, Funktion prüfbar im eingebauten Zustand, Klassifizierung EI 90 S DIN EN 13501-3, beidseitig geprüft DIN EN 1366-2, für vertikalen und horizontalen Einbau, Achslage waagerecht oder senkrecht, rauchdicht, Gehäuse aus verzinktem Stahl, eckig, Nennbreite 550 mm, Nennhöhe 200 mm, Länge 500 mm, Luftdichtheitsklasse C DIN EN 1751, Einbau in massive Wand, Nasseinbau, mit Absperrklappenblatt aus mineralischem Baustoff, mit thermoelektrischer Auslösung, Nennauslösetemperatur max. 72 Grad C, mit elektrischem Antrieb mit Federrücklauf und integrierten Endlageschaltern, Bemessungsbetriebsspannung 230 V AC, Schutzart IP 54 DIN EN 60529 (VDE 0470-1).
Menge: 7,000 St
DIN 276-2018 / IBP: 431
Bauabschnitte / Kostenträger: 431
*Unterbeschreibung 1 Einschließlich: 2 Inspektionsöffnungen*
Einschließlich: 2 Inspektionsöffnungen mit Bajonettverschluss zur Einhandbedienung.

**1.3.4.1.140 Brandschutzklappe EI90S Gehäuse Stahl verz B 600mm H 200mm L 500mm elektr Antrieb Federrücklauf 230V IP54**
*** Leitbeschreibung
STLB-Bau 2026-04 075
Brandschutzklappe DIN EN 15650, Funktion prüfbar im eingebauten Zustand, Klassifizierung EI 90 S DIN EN 13501-3, beidseitig geprüft DIN EN 1366-2, für vertikalen und horizontalen Einbau, Achslage waagerecht oder senkrecht, rauchdicht, Gehäuse aus verzinktem Stahl, eckig, Nennbreite 600 mm, Nennhöhe 200 mm, Länge 500 mm, Einbau in massive Wand, Nasseinbau, mit Absperrklappenblatt aus mineralischem Baustoff, mit thermoelektrischer Auslösung, Nennauslösetemperatur max. 72 Grad C, mit elektrischem Antrieb mit Federrücklauf und integrierten Endlageschaltern, Bemessungsbetriebsspannung 230 V AC, Schutzart IP 54 DIN EN 60529 (VDE 0470-1).
Menge: 12,000 St
DIN 276-2018 / IBP: 431
Bauabschnitte / Kostenträger: 431
*Unterbeschreibung 1 Einschließlich: 2 Inspektionsöffnungen*
Einschließlich: 2 Inspektionsöffnungen mit Bajonettverschluss zur Einhandbedienung.

**1.3.4.1.150 Brandschutzklappe EI90S Gehäuse Stahl verz B 650mm H 200mm L 500mm elektr Antrieb Federrücklauf 230V IP54**
*** Leitbeschreibung
STLB-Bau 2026-04 075
Brandschutzklappe DIN EN 15650, Funktion prüfbar im eingebauten Zustand, Klassifizierung EI 90 S DIN EN 13501-3, beidseitig geprüft DIN EN 1366-2, für vertikalen und horizontalen Einbau, Achslage waagerecht oder senkrecht, rauchdicht, Gehäuse aus verzinktem Stahl, eckig, Nennbreite 650 mm, Nennhöhe 200 mm, Länge 500 mm, Einbau in massive Wand, Nasseinbau, mit Absperrklappenblatt aus mineralischem Baustoff, mit thermoelektrischer Auslösung, Nennauslösetemperatur max. 72 Grad C, mit elektrischem Antrieb mit Federrücklauf und integrierten Endlageschaltern, Bemessungsbetriebsspannung 230 V AC, Schutzart IP 54 DIN EN 60529 (VDE 0470-1).
Menge: 4,000 St
DIN 276-2018 / IBP: 431
Bauabschnitte / Kostenträger: 431
*Unterbeschreibung 1 Einschließlich: 2 Inspektionsöffnungen*
Einschließlich: 2 Inspektionsöffnungen mit Bajonettverschluss zur Einhandbedienung.

**1.3.4.1.160 Brandschutzklappe EI90S Gehäuse Stahl verz B 700mm H 200mm L 500mm elektr Antrieb Federrücklauf 230V IP54**
*** Leitbeschreibung
STLB-Bau 2026-04 075
Brandschutzklappe DIN EN 15650, Funktion prüfbar im eingebauten Zustand, Klassifizierung EI 90 S DIN EN 13501-3, beidseitig geprüft DIN EN 1366-2, für vertikalen und horizontalen Einbau, Achslage waagerecht oder senkrecht, rauchdicht, Gehäuse aus verzinktem Stahl, eckig, Nennbreite 700 mm, Nennhöhe 200 mm, Länge 500 mm, Einbau in massive Wand, Nasseinbau, mit Absperrklappenblatt aus mineralischem Baustoff, mit thermoelektrischer Auslösung, Nennauslösetemperatur max. 72 Grad C, mit elektrischem Antrieb mit Federrücklauf und integrierten Endlageschaltern, Bemessungsbetriebsspannung 230 V AC, Schutzart IP 54 DIN EN 60529 (VDE 0470-1).
Menge: 9,000 St
DIN 276-2018 / IBP: 431
Bauabschnitte / Kostenträger: 431
*Unterbeschreibung 1 Einschließlich: 2 Inspektionsöffnungen*
Einschließlich: 2 Inspektionsöffnungen mit Bajonettverschluss zur Einhandbedienung.

**1.3.4.1.170 Brandschutzklappe EI90S Gehäuse Stahl verz B 800mm H 200mm L 500mm elektr Antrieb Federrücklauf 230V IP54**
*** Leitbeschreibung
STLB-Bau 2026-04 075
Brandschutzklappe DIN EN 15650, Funktion prüfbar im eingebauten Zustand, Klassifizierung EI 90 S DIN EN 13501-3, beidseitig geprüft DIN EN 1366-2, für vertikalen und horizontalen Einbau, Achslage waagerecht oder senkrecht, rauchdicht, Gehäuse aus verzinktem Stahl, eckig, Nennbreite 800 mm, Nennhöhe 200 mm, Länge 500 mm, Einbau in massive Wand, Nasseinbau, mit Absperrklappenblatt aus mineralischem Baustoff, mit thermoelektrischer Auslösung, Nennauslösetemperatur max. 72 Grad C, mit elektrischem Antrieb mit Federrücklauf und integrierten Endlageschaltern, Bemessungsbetriebsspannung 230 V AC, Schutzart IP 54 DIN EN 60529 (VDE 0470-1).
Menge: 3,000 St
DIN 276-2018 / IBP: 431
Bauabschnitte / Kostenträger: 431
*Unterbeschreibung 1 Einschließlich: 2 Inspektionsöffnungen*
Einschließlich: 2 Inspektionsöffnungen mit Bajonettverschluss zur Einhandbedienung.

**1.3.4.1.180 Brandschutzklappe EI90S Gehäuse Stahl verz B 950mm H 200mm L 500mm elektr Antrieb Federrücklauf 230V IP54**
*** Leitbeschreibung
STLB-Bau 2026-04 075
Brandschutzklappe DIN EN 15650, Funktion prüfbar im eingebauten Zustand, Klassifizierung EI 90 S DIN EN 13501-3, beidseitig geprüft DIN EN 1366-2, für vertikalen und horizontalen Einbau, Achslage waagerecht oder senkrecht, rauchdicht, Gehäuse aus verzinktem Stahl, eckig, Nennbreite 950 mm, Nennhöhe 200 mm, Länge 500 mm, Einbau in massive Wand, Nasseinbau, mit Absperrklappenblatt aus mineralischem Baustoff, mit thermoelektrischer Auslösung, Nennauslösetemperatur max. 72 Grad C, mit elektrischem Antrieb mit Federrücklauf und integrierten Endlageschaltern, Bemessungsbetriebsspannung 230 V AC, Schutzart IP 54 DIN EN 60529 (VDE 0470-1).
Menge: 1,000 St
DIN 276-2018 / IBP: 431
Bauabschnitte / Kostenträger: 431
*Unterbeschreibung 1 Einschließlich: 2 Inspektionsöffnungen*
Einschließlich: 2 Inspektionsöffnungen mit Bajonettverschluss zur Einhandbedienung.

*Hinweis*

**1.3.4.1.190 Brandschutzklappe EI90S Gehäuse Stahl verz B 250mm H 250mm L 500mm elektr Antrieb Federrücklauf 230V IP54**
STLB-Bau 2025-10 075
Brandschutzklappe DIN EN 15650, Funktion prüfbar im eingebauten Zustand, Klassifizierung EI 90 S DIN EN 13501-3, beidseitig geprüft DIN EN 1366-2, für vertikalen und horizontalen Einbau, Achslage waagerecht oder senkrecht, rauchdicht, Gehäuse aus verzinktem Stahl, eckig, Nennbreite 250 mm, Nennhöhe 250 mm, Länge 500 mm, Luftdichtheitsklasse C DIN EN 1751, Einbau in massive Wand, Nasseinbau, mit 2 Revisionsöffnungen mit Deckel, mit Absperrklappenblatt aus mineralischem Baustoff, mit thermoelektrischer Auslösung, Nennauslösetemperatur max. 72 Grad C, mit elektrischem Antrieb mit Federrücklauf und integrierten Endlageschaltern, Bemessungsbetriebsspannung 230 V AC, Schutzart IP 54 DIN EN 60529 (VDE 0470-1).
Menge: 3,000 St
DIN 276-2018 / IBP: 431
Bauabschnitte / Kostenträger: 431

**1.3.4.1.200 Brandschutzklappe EI90S Gehäuse Stahl verz B 300mm H 250mm L 500mm elektr Antrieb Federrücklauf 230V IP54**
STLB-Bau 2025-10 075
Brandschutzklappe DIN EN 15650, Funktion prüfbar im eingebauten Zustand, Klassifizierung EI 90 S DIN EN 13501-3, beidseitig geprüft DIN EN 1366-2, für vertikalen und horizontalen Einbau, Achslage waagerecht oder senkrecht, rauchdicht, Gehäuse aus verzinktem Stahl, eckig, Nennbreite 300 mm, Nennhöhe 250 mm, Länge 500 mm, Luftdichtheitsklasse C DIN EN 1751, Einbau in massive Wand, Nasseinbau, mit 2 Revisionsöffnungen mit Deckel, mit Absperrklappenblatt aus mineralischem Baustoff, mit thermoelektrischer Auslösung, Nennauslösetemperatur max. 72 Grad C, mit elektrischem Antrieb mit Federrücklauf und integrierten Endlageschaltern, Bemessungsbetriebsspannung 230 V AC, Schutzart IP 54 DIN EN 60529 (VDE 0470-1).
Menge: 5,000 St
DIN 276-2018 / IBP: 431
Bauabschnitte / Kostenträger: 431

**1.3.4.1.210 Brandschutzklappe EI90S Gehäuse Stahl verz B 400mm H 250mm L 500mm elektr Antrieb Federrücklauf 230V IP54**
STLB-Bau 2025-10 075
Brandschutzklappe DIN EN 15650, Funktion prüfbar im eingebauten Zustand, Klassifizierung EI 90 S DIN EN 13501-3, beidseitig geprüft DIN EN 1366-2, für vertikalen und horizontalen Einbau, Achslage waagerecht oder senkrecht, rauchdicht, Gehäuse aus verzinktem Stahl, eckig, Nennbreite 400 mm, Nennhöhe 250 mm, Länge 500 mm, Luftdichtheitsklasse C DIN EN 1751, Einbau in massive Wand, Nasseinbau, mit 2 Revisionsöffnungen mit Deckel, mit Absperrklappenblatt aus mineralischem Baustoff, mit thermoelektrischer Auslösung, Nennauslösetemperatur max. 72 Grad C, mit elektrischem Antrieb mit Federrücklauf und integrierten Endlageschaltern, Bemessungsbetriebsspannung 230 V AC, Schutzart IP 54 DIN EN 60529 (VDE 0470-1).
Menge: 4,000 St
DIN 276-2018 / IBP: 431
Bauabschnitte / Kostenträger: 431

**1.3.4.1.220 Brandschutzklappe EI90S Gehäuse Stahl verz B 500mm H 250mm L 500mm elektr Antrieb Federrücklauf 230V IP54**
STLB-Bau 2025-10 075
Brandschutzklappe DIN EN 15650, Funktion prüfbar im eingebauten Zustand, Klassifizierung EI 90 S DIN EN 13501-3, beidseitig geprüft DIN EN 1366-2, für vertikalen und horizontalen Einbau, Achslage waagerecht oder senkrecht, rauchdicht, Gehäuse aus verzinktem Stahl, eckig, Nennbreite 500 mm, Nennhöhe 250 mm, Länge 500 mm, Luftdichtheitsklasse C DIN EN 1751, Einbau in massive Wand, Nasseinbau, mit 2 Revisionsöffnungen mit Deckel, mit Absperrklappenblatt aus mineralischem Baustoff, mit thermoelektrischer Auslösung, Nennauslösetemperatur max. 72 Grad C, mit elektrischem Antrieb mit Federrücklauf und integrierten Endlageschaltern, Bemessungsbetriebsspannung 230 V AC, Schutzart IP 54 DIN EN 60529 (VDE 0470-1).
Menge: 3,000 St
DIN 276-2018 / IBP: 431
Bauabschnitte / Kostenträger: 431

**1.3.4.1.230 Brandschutzklappe EI90S Gehäuse Stahl verz B 550mm H 250mm L 500mm elektr Antrieb Federrücklauf 230V IP54**
STLB-Bau 2025-10 075
Brandschutzklappe DIN EN 15650, Funktion prüfbar im eingebauten Zustand, Klassifizierung EI 90 S DIN EN 13501-3, beidseitig geprüft DIN EN 1366-2, für vertikalen und horizontalen Einbau, Achslage waagerecht oder senkrecht, rauchdicht, Gehäuse aus verzinktem Stahl, eckig, Nennbreite 550 mm, Nennhöhe 250 mm, Länge 500 mm, Luftdichtheitsklasse C DIN EN 1751, Einbau in massive Wand, Nasseinbau, mit 2 Revisionsöffnungen mit Deckel, mit Absperrklappenblatt aus mineralischem Baustoff, mit thermoelektrischer Auslösung, Nennauslösetemperatur max. 72 Grad C, mit elektrischem Antrieb mit Federrücklauf und integrierten Endlageschaltern, Bemessungsbetriebsspannung 230 V AC, Schutzart IP 54 DIN EN 60529 (VDE 0470-1).
Menge: 3,000 St
DIN 276-2018 / IBP: 431
Bauabschnitte / Kostenträger: 431

**1.3.4.1.240 Brandschutzklappe EI90S Gehäuse Stahl verz B 600mm H 250mm L 500mm elektr Antrieb Federrücklauf 230V IP54**
STLB-Bau 2025-10 075
Brandschutzklappe DIN EN 15650, Funktion prüfbar im eingebauten Zustand, Klassifizierung EI 90 S DIN EN 13501-3, beidseitig geprüft DIN EN 1366-2, für vertikalen und horizontalen Einbau, Achslage waagerecht oder senkrecht, rauchdicht, Gehäuse aus verzinktem Stahl, eckig, Nennbreite 600 mm, Nennhöhe 250 mm, Länge 500 mm, Luftdichtheitsklasse C DIN EN 1751, Einbau in massive Wand, Nasseinbau, mit 2 Revisionsöffnungen mit Deckel, mit Absperrklappenblatt aus mineralischem Baustoff, mit thermoelektrischer Auslösung, Nennauslösetemperatur max. 72 Grad C, mit elektrischem Antrieb mit Federrücklauf und integrierten Endlageschaltern, Bemessungsbetriebsspannung 230 V AC, Schutzart IP 54 DIN EN 60529 (VDE 0470-1).
Menge: 7,000 St
DIN 276-2018 / IBP: 431
Bauabschnitte / Kostenträger: 431

**1.3.4.1.250 Brandschutzklappe EI90S Gehäuse Stahl verz B 700mm H 250mm L 500mm elektr Antrieb Federrücklauf 230V IP54**
STLB-Bau 2025-10 075
Brandschutzklappe DIN EN 15650, Funktion prüfbar im eingebauten Zustand, Klassifizierung EI 90 S DIN EN 13501-3, beidseitig geprüft DIN EN 1366-2, für vertikalen und horizontalen Einbau, Achslage waagerecht oder senkrecht, rauchdicht, Gehäuse aus verzinktem Stahl, eckig, Nennbreite 700 mm, Nennhöhe 250 mm, Länge 500 mm, Luftdichtheitsklasse C DIN EN 1751, Einbau in massive Wand, Nasseinbau, mit 2 Revisionsöffnungen mit Deckel, mit Absperrklappenblatt aus mineralischem Baustoff, mit thermoelektrischer Auslösung, Nennauslösetemperatur max. 72 Grad C, mit elektrischem Antrieb mit Federrücklauf und integrierten Endlageschaltern, Bemessungsbetriebsspannung 230 V AC, Schutzart IP 54 DIN EN 60529 (VDE 0470-1).
Menge: 7,000 St
DIN 276-2018 / IBP: 431
Bauabschnitte / Kostenträger: 431

**1.3.4.1.260 Brandschutzklappe EI90S Gehäuse Stahl verz B 800mm H 250mm L 500mm elektr Antrieb Federrücklauf 230V IP54**
STLB-Bau 2026-04 075
Brandschutzklappe DIN EN 15650, Funktion prüfbar im eingebauten Zustand, Klassifizierung EI 90 S DIN EN 13501-3, beidseitig geprüft DIN EN 1366-2, für vertikalen und horizontalen Einbau, Achslage waagerecht oder senkrecht, rauchdicht, Gehäuse aus verzinktem Stahl, eckig, Nennbreite 800 mm, Nennhöhe 250 mm, Länge 500 mm, Gehäuseleckage ATC 3 DIN EN 1751, Einbau in massive Wand, Nasseinbau, mit 2 Revisionsöffnungen mit Deckel, mit Absperrklappenblatt aus mineralischem Baustoff, mit thermoelektrischer Auslösung, Nennauslösetemperatur max. 72 Grad C, mit elektrischem Antrieb mit Federrücklauf und integrierten Endlageschaltern, Bemessungsbetriebsspannung 230 V AC, Schutzart IP 54 DIN EN 60529 (VDE 0470-1).
Menge: 2,000 St
DIN 276-2018 / IBP: 431
Bauabschnitte / Kostenträger: 431

**1.3.4.1.270 Brandschutzklappe EI90S Gehäuse Stahl verz B 850mm H 250mm L 500mm elektr Antrieb Federrücklauf 230V IP54**
STLB-Bau 2026-04 075
Brandschutzklappe DIN EN 15650, Funktion prüfbar im eingebauten Zustand, Klassifizierung EI 90 S DIN EN 13501-3, beidseitig geprüft DIN EN 1366-2, für vertikalen und horizontalen Einbau, Achslage waagerecht oder senkrecht, rauchdicht, Gehäuse aus verzinktem Stahl, eckig, Nennbreite 850 mm, Nennhöhe 250 mm, Länge 500 mm, Einbau in massive Wand, Nasseinbau, mit 2 Revisionsöffnungen mit Deckel, mit Absperrklappenblatt aus mineralischem Baustoff, mit thermoelektrischer Auslösung, Nennauslösetemperatur max. 72 Grad C, mit elektrischem Antrieb mit Federrücklauf und integrierten Endlageschaltern, Bemessungsbetriebsspannung 230 V AC, Schutzart IP 54 DIN EN 60529 (VDE 0470-1).
Menge: 3,000 St
DIN 276-2018 / IBP: 431
Bauabschnitte / Kostenträger: 431

**1.3.4.1.280 Brandschutzklappe EI90S Gehäuse Stahl verz B 900mm H 250mm L 500mm elektr Antrieb Federrücklauf 230V IP54**
STLB-Bau 2026-04 075
Brandschutzklappe DIN EN 15650, Funktion prüfbar im eingebauten Zustand, Klassifizierung EI 90 S DIN EN 13501-3, beidseitig geprüft DIN EN 1366-2, für vertikalen und horizontalen Einbau, Achslage waagerecht oder senkrecht, rauchdicht, Gehäuse aus verzinktem Stahl, eckig, Nennbreite 900 mm, Nennhöhe 250 mm, Länge 500 mm, Einbau in massive Wand, Nasseinbau, mit 2 Revisionsöffnungen mit Deckel, mit Absperrklappenblatt aus mineralischem Baustoff, mit thermoelektrischer Auslösung, Nennauslösetemperatur max. 72 Grad C, mit elektrischem Antrieb mit Federrücklauf und integrierten Endlageschaltern, Bemessungsbetriebsspannung 230 V AC, Schutzart IP 54 DIN EN 60529 (VDE 0470-1).
Menge: 2,000 St
DIN 276-2018 / IBP: 431
Bauabschnitte / Kostenträger: 431

**1.3.4.1.290 Brandschutzklappe EI90S Gehäuse Stahl verz B 1000mm H 250mm L 500mm elektr Antrieb Federrücklauf 230V IP54**
STLB-Bau 2026-04 075
Brandschutzklappe DIN EN 15650, Funktion prüfbar im eingebauten Zustand, Klassifizierung EI 90 S DIN EN 13501-3, beidseitig geprüft DIN EN 1366-2, für vertikalen und horizontalen Einbau, Achslage waagerecht oder senkrecht, rauchdicht, Gehäuse aus verzinktem Stahl, eckig, Nennbreite 1000 mm, Nennhöhe 250 mm, Länge 500 mm, Einbau in massive Wand, Nasseinbau, mit 2 Revisionsöffnungen mit Deckel, mit Absperrklappenblatt aus mineralischem Baustoff, mit thermoelektrischer Auslösung, Nennauslösetemperatur max. 72 Grad C, mit elektrischem Antrieb mit Federrücklauf und integrierten Endlageschaltern, Bemessungsbetriebsspannung 230 V AC, Schutzart IP 54 DIN EN 60529 (VDE 0470-1).
Menge: 10,000 St
DIN 276-2018 / IBP: 431
Bauabschnitte / Kostenträger: 431

**1.3.4.1.300 Brandschutzklappe EI90S Gehäuse Stahl verz B 1100mm H 250mm L 500mm elektr Antrieb Federrücklauf 230V IP54**
STLB-Bau 2026-04 075
Brandschutzklappe DIN EN 15650, Funktion prüfbar im eingebauten Zustand, Klassifizierung EI 90 S DIN EN 13501-3, beidseitig geprüft DIN EN 1366-2, für vertikalen und horizontalen Einbau, Achslage waagerecht oder senkrecht, rauchdicht, Gehäuse aus verzinktem Stahl, eckig, Nennbreite 1100 mm, Nennhöhe 250 mm, Länge 500 mm, Einbau in massive Wand, Nasseinbau, mit 2 Revisionsöffnungen mit Deckel, mit Absperrklappenblatt aus mineralischem Baustoff, mit thermoelektrischer Auslösung, Nennauslösetemperatur max. 72 Grad C, mit elektrischem Antrieb mit Federrücklauf und integrierten Endlageschaltern, Bemessungsbetriebsspannung 230 V AC, Schutzart IP 54 DIN EN 60529 (VDE 0470-1).
Menge: 2,000 St
DIN 276-2018 / IBP: 431
Bauabschnitte / Kostenträger: 431

**1.3.4.1.310 Brandschutzklappe EI90S Gehäuse Stahl verz B 1200mm H 250mm L 500mm elektr Antrieb Federrücklauf 230V IP54**
STLB-Bau 2026-04 075
Brandschutzklappe DIN EN 15650, Funktion prüfbar im eingebauten Zustand, Klassifizierung EI 90 S DIN EN 13501-3, beidseitig geprüft DIN EN 1366-2, für vertikalen und horizontalen Einbau, Achslage waagerecht oder senkrecht, rauchdicht, Gehäuse aus verzinktem Stahl, eckig, Nennbreite 1200 mm, Nennhöhe 250 mm, Länge 500 mm, Einbau in massive Wand, Nasseinbau, mit 2 Revisionsöffnungen mit Deckel, mit Absperrklappenblatt aus mineralischem Baustoff, mit thermoelektrischer Auslösung, Nennauslösetemperatur max. 72 Grad C, mit elektrischem Antrieb mit Federrücklauf und integrierten Endlageschaltern, Bemessungsbetriebsspannung 230 V AC, Schutzart IP 54 DIN EN 60529 (VDE 0470-1).
Menge: 2,000 St
DIN 276-2018 / IBP: 431
Bauabschnitte / Kostenträger: 431

*Hinweis*

**1.3.4.1.320 Brandschutzklappe EI90S Gehäuse Stahl verz B 300mm H 300mm L 500mm elektr Antrieb Federrücklauf 230V IP54**
STLB-Bau 2025-10 075
Brandschutzklappe DIN EN 15650, Funktion prüfbar im eingebauten Zustand, Klassifizierung EI 90 S DIN EN 13501-3, beidseitig geprüft DIN EN 1366-2, für vertikalen und horizontalen Einbau, Achslage waagerecht oder senkrecht, rauchdicht, Gehäuse aus verzinktem Stahl, eckig, Nennbreite 300 mm, Nennhöhe 300 mm, Länge 500 mm, Luftdichtheitsklasse C DIN EN 1751, Einbau in massive Wand, Nasseinbau, mit 2 Revisionsöffnungen mit Deckel, mit Absperrklappenblatt aus mineralischem Baustoff, mit thermoelektrischer Auslösung, Nennauslösetemperatur max. 72 Grad C, mit elektrischem Antrieb mit Federrücklauf und integrierten Endlageschaltern, Bemessungsbetriebsspannung 230 V AC, Schutzart IP 54 DIN EN 60529 (VDE 0470-1).
Menge: 17,000 St
DIN 276-2018 / IBP: 431
Bauabschnitte / Kostenträger: 431

**1.3.4.1.330 Brandschutzklappe EI90S Gehäuse Stahl verz B 350mm H 300mm L 500mm elektr Antrieb Federrücklauf 230V IP54**
STLB-Bau 2025-10 075
Brandschutzklappe DIN EN 15650, Funktion prüfbar im eingebauten Zustand, Klassifizierung EI 90 S DIN EN 13501-3, beidseitig geprüft DIN EN 1366-2, für vertikalen und horizontalen Einbau, Achslage waagerecht oder senkrecht, rauchdicht, Gehäuse aus verzinktem Stahl, eckig, Nennbreite 350 mm, Nennhöhe 300 mm, Länge 500 mm, Luftdichtheitsklasse C DIN EN 1751, Einbau in massive Wand, Nasseinbau, mit 2 Revisionsöffnungen mit Deckel, mit Absperrklappenblatt aus mineralischem Baustoff, mit thermoelektrischer Auslösung, Nennauslösetemperatur max. 72 Grad C, mit elektrischem Antrieb mit Federrücklauf und integrierten Endlageschaltern, Bemessungsbetriebsspannung 230 V AC, Schutzart IP 54 DIN EN 60529 (VDE 0470-1).
Menge: 3,000 St
DIN 276-2018 / IBP: 431
Bauabschnitte / Kostenträger: 431

**1.3.4.1.340 Brandschutzklappe EI90S Gehäuse Stahl verz B 400mm H 300mm L 500mm elektr Antrieb Federrücklauf 230V IP54**
STLB-Bau 2025-10 075
Brandschutzklappe DIN EN 15650, Funktion prüfbar im eingebauten Zustand, Klassifizierung EI 90 S DIN EN 13501-3, beidseitig geprüft DIN EN 1366-2, für vertikalen und horizontalen Einbau, Achslage waagerecht oder senkrecht, rauchdicht, Gehäuse aus verzinktem Stahl, eckig, Nennbreite 400 mm, Nennhöhe 300 mm, Länge 500 mm, Luftdichtheitsklasse C DIN EN 1751, Einbau in massive Wand, Nasseinbau, mit 2 Revisionsöffnungen mit Deckel, mit Absperrklappenblatt aus mineralischem Baustoff, mit thermoelektrischer Auslösung, Nennauslösetemperatur max. 72 Grad C, mit elektrischem Antrieb mit Federrücklauf und integrierten Endlageschaltern, Bemessungsbetriebsspannung 230 V AC, Schutzart IP 54 DIN EN 60529 (VDE 0470-1).
Menge: 4,000 St
DIN 276-2018 / IBP: 431
Bauabschnitte / Kostenträger: 431

**1.3.4.1.350 Brandschutzklappe EI90S Gehäuse Stahl verz B 450mm H 300mm L 500mm elektr Antrieb Federrücklauf 230V IP54**
STLB-Bau 2025-10 075
Brandschutzklappe DIN EN 15650, Funktion prüfbar im eingebauten Zustand, Klassifizierung EI 90 S DIN EN 13501-3, beidseitig geprüft DIN EN 1366-2, für vertikalen und horizontalen Einbau, Achslage waagerecht oder senkrecht, rauchdicht, Gehäuse aus verzinktem Stahl, eckig, Nennbreite 450 mm, Nennhöhe 300 mm, Länge 500 mm, Luftdichtheitsklasse C DIN EN 1751, Einbau in massive Wand, Nasseinbau, mit 2 Revisionsöffnungen mit Deckel, mit Absperrklappenblatt aus mineralischem Baustoff, mit thermoelektrischer Auslösung, Nennauslösetemperatur max. 72 Grad C, mit elektrischem Antrieb mit Federrücklauf und integrierten Endlageschaltern, Bemessungsbetriebsspannung 230 V AC, Schutzart IP 54 DIN EN 60529 (VDE 0470-1).
Menge: 1,000 St
DIN 276-2018 / IBP: 431
Bauabschnitte / Kostenträger: 431

**1.3.4.1.360 Brandschutzklappe EI90S Gehäuse Stahl verz B 500mm H 300mm L 500mm elektr Antrieb Federrücklauf 230V IP54**
STLB-Bau 2025-10 075
Brandschutzklappe DIN EN 15650, Funktion prüfbar im eingebauten Zustand, Klassifizierung EI 90 S DIN EN 13501-3, beidseitig geprüft DIN EN 1366-2, für vertikalen und horizontalen Einbau, Achslage waagerecht oder senkrecht, rauchdicht, Gehäuse aus verzinktem Stahl, eckig, Nennbreite 500 mm, Nennhöhe 300 mm, Länge 500 mm, Luftdichtheitsklasse C DIN EN 1751, Einbau in massive Wand, Nasseinbau, mit 2 Revisionsöffnungen mit Deckel, mit Absperrklappenblatt aus mineralischem Baustoff, mit thermoelektrischer Auslösung, Nennauslösetemperatur max. 72 Grad C, mit elektrischem Antrieb mit Federrücklauf und integrierten Endlageschaltern, Bemessungsbetriebsspannung 230 V AC, Schutzart IP 54 DIN EN 60529 (VDE 0470-1).
Menge: 17,000 St
DIN 276-2018 / IBP: 431
Bauabschnitte / Kostenträger: 431

**1.3.4.1.370 Brandschutzklappe EI90S Gehäuse Stahl verz B 600mm H 300mm L 500mm elektr Antrieb Federrücklauf 230V IP54**
STLB-Bau 2025-10 075
Brandschutzklappe DIN EN 15650, Funktion prüfbar im eingebauten Zustand, Klassifizierung EI 90 S DIN EN 13501-3, beidseitig geprüft DIN EN 1366-2, für vertikalen und horizontalen Einbau, Achslage waagerecht oder senkrecht, rauchdicht, Gehäuse aus verzinktem Stahl, eckig, Nennbreite 600 mm, Nennhöhe 300 mm, Länge 500 mm, Luftdichtheitsklasse C DIN EN 1751, Einbau in massive Wand, Nasseinbau, mit 2 Revisionsöffnungen mit Deckel, mit Absperrklappenblatt aus mineralischem Baustoff, mit thermoelektrischer Auslösung, Nennauslösetemperatur max. 72 Grad C, mit elektrischem Antrieb mit Federrücklauf und integrierten Endlageschaltern, Bemessungsbetriebsspannung 230 V AC, Schutzart IP 54 DIN EN 60529 (VDE 0470-1).
Menge: 20,000 St
DIN 276-2018 / IBP: 431
Bauabschnitte / Kostenträger: 431

**1.3.4.1.380 Brandschutzklappe EI90S Gehäuse Stahl verz B 700mm H 300mm L 500mm elektr Antrieb Federrücklauf 230V IP54**
STLB-Bau 2025-10 075
Brandschutzklappe DIN EN 15650, Funktion prüfbar im eingebauten Zustand, Klassifizierung EI 90 S DIN EN 13501-3, beidseitig geprüft DIN EN 1366-2, für vertikalen und horizontalen Einbau, Achslage waagerecht oder senkrecht, rauchdicht, Gehäuse aus verzinktem Stahl, eckig, Nennbreite 700 mm, Nennhöhe 300 mm, Länge 500 mm, Luftdichtheitsklasse C DIN EN 1751, Einbau in massive Wand, Nasseinbau, mit 2 Revisionsöffnungen mit Deckel, mit Absperrklappenblatt aus mineralischem Baustoff, mit thermoelektrischer Auslösung, Nennauslösetemperatur max. 72 Grad C, mit elektrischem Antrieb mit Federrücklauf und integrierten Endlageschaltern, Bemessungsbetriebsspannung 230 V AC, Schutzart IP 54 DIN EN 60529 (VDE 0470-1).
Menge: 7,000 St
DIN 276-2018 / IBP: 431
Bauabschnitte / Kostenträger: 431

**1.3.4.1.390 Brandschutzklappe EI90S Gehäuse Stahl verz B 800mm H 300mm L 500mm elektr Antrieb Federrücklauf 230V IP54**
STLB-Bau 2025-10 075
Brandschutzklappe DIN EN 15650, Funktion prüfbar im eingebauten Zustand, Klassifizierung EI 90 S DIN EN 13501-3, beidseitig geprüft DIN EN 1366-2, für vertikalen und horizontalen Einbau, Achslage waagerecht oder senkrecht, rauchdicht, Gehäuse aus verzinktem Stahl, eckig, Nennbreite 800 mm, Nennhöhe 300 mm, Länge 500 mm, Luftdichtheitsklasse C DIN EN 1751, Einbau in massive Wand, Nasseinbau, mit 2 Revisionsöffnungen mit Deckel, mit Absperrklappenblatt aus mineralischem Baustoff, mit thermoelektrischer Auslösung, Nennauslösetemperatur max. 72 Grad C, mit elektrischem Antrieb mit Federrücklauf und integrierten Endlageschaltern, Bemessungsbetriebsspannung 230 V AC, Schutzart IP 54 DIN EN 60529 (VDE 0470-1).
Menge: 7,000 St
DIN 276-2018 / IBP: 431
Bauabschnitte / Kostenträger: 431

**1.3.4.1.400 Brandschutzklappe EI90S Gehäuse Stahl verz B 900mm H 300mm L 500mm elektr Antrieb Federrücklauf 230V IP54**
STLB-Bau 2025-10 075
Brandschutzklappe DIN EN 15650, Funktion prüfbar im eingebauten Zustand, Klassifizierung EI 90 S DIN EN 13501-3, beidseitig geprüft DIN EN 1366-2, für vertikalen und horizontalen Einbau, Achslage waagerecht oder senkrecht, rauchdicht, Gehäuse aus verzinktem Stahl, eckig, Nennbreite 900 mm, Nennhöhe 300 mm, Länge 500 mm, Luftdichtheitsklasse C DIN EN 1751, Einbau in massive Wand, Nasseinbau, mit 2 Revisionsöffnungen mit Deckel, mit Absperrklappenblatt aus mineralischem Baustoff, mit thermoelektrischer Auslösung, Nennauslösetemperatur max. 72 Grad C, mit elektrischem Antrieb mit Federrücklauf und integrierten Endlageschaltern, Bemessungsbetriebsspannung 230 V AC, Schutzart IP 54 DIN EN 60529 (VDE 0470-1).
Menge: 5,000 St
DIN 276-2018 / IBP: 431
Bauabschnitte / Kostenträger: 431

**1.3.4.1.410 Brandschutzklappe EI90S Gehäuse Stahl verz B 1000mm H 300mm L 500mm elektr Antrieb Federrücklauf 230V IP54**
STLB-Bau 2026-04 075
Brandschutzklappe DIN EN 15650, Funktion prüfbar im eingebauten Zustand, Klassifizierung EI 90 S DIN EN 13501-3, beidseitig geprüft DIN EN 1366-2, für vertikalen und horizontalen Einbau, Achslage waagerecht oder senkrecht, rauchdicht, Gehäuse aus verzinktem Stahl, eckig, Nennbreite 1000 mm, Nennhöhe 300 mm, Länge 500 mm, Einbau in massive Wand, Nasseinbau, mit 2 Revisionsöffnungen mit Deckel, mit Absperrklappenblatt aus mineralischem Baustoff, mit thermoelektrischer Auslösung, Nennauslösetemperatur max. 72 Grad C, mit elektrischem Antrieb mit Federrücklauf und integrierten Endlageschaltern, Bemessungsbetriebsspannung 230 V AC, Schutzart IP 54 DIN EN 60529 (VDE 0470-1).
Menge: 11,000 St
DIN 276-2018 / IBP: 431
Bauabschnitte / Kostenträger: 431

**1.3.4.1.420 Brandschutzklappe EI90S Gehäuse Stahl verz B 1200mm H 300mm L 500mm elektr Antrieb Federrücklauf 230V IP54**
STLB-Bau 2026-04 075
Brandschutzklappe DIN EN 15650, Funktion prüfbar im eingebauten Zustand, Klassifizierung EI 90 S DIN EN 13501-3, beidseitig geprüft DIN EN 1366-2, für vertikalen und horizontalen Einbau, Achslage waagerecht oder senkrecht, rauchdicht, Gehäuse aus verzinktem Stahl, eckig, Nennbreite 1200 mm, Nennhöhe 300 mm, Länge 500 mm, Einbau in massive Wand, Nasseinbau, mit 2 Revisionsöffnungen mit Deckel, mit Absperrklappenblatt aus mineralischem Baustoff, mit thermoelektrischer Auslösung, Nennauslösetemperatur max. 72 Grad C, mit elektrischem Antrieb mit Federrücklauf und integrierten Endlageschaltern, Bemessungsbetriebsspannung 230 V AC, Schutzart IP 54 DIN EN 60529 (VDE 0470-1).
Menge: 11,000 St
DIN 276-2018 / IBP: 431
Bauabschnitte / Kostenträger: 431

**1.3.4.1.430 Brandschutzklappe EI90S Gehäuse Stahl verz B 1300mm H 300mm L 500mm elektr Antrieb Federrücklauf 230V IP54**
STLB-Bau 2026-04 075
Brandschutzklappe DIN EN 15650, Funktion prüfbar im eingebauten Zustand, Klassifizierung EI 90 S DIN EN 13501-3, beidseitig geprüft DIN EN 1366-2, für vertikalen und horizontalen Einbau, Achslage waagerecht oder senkrecht, rauchdicht, Gehäuse aus verzinktem Stahl, eckig, Nennbreite 1300 mm, Nennhöhe 300 mm, Länge 500 mm, Einbau in massive Wand, Nasseinbau, mit 2 Revisionsöffnungen mit Deckel, mit Absperrklappenblatt aus mineralischem Baustoff, mit thermoelektrischer Auslösung, Nennauslösetemperatur max. 72 Grad C, mit elektrischem Antrieb mit Federrücklauf und integrierten Endlageschaltern, Bemessungsbetriebsspannung 230 V AC, Schutzart IP 54 DIN EN 60529 (VDE 0470-1).
Menge: 2,000 St
DIN 276-2018 / IBP: 431
Bauabschnitte / Kostenträger: 431

*Hinweis*

**1.3.4.1.440 Brandschutzklappe EI90S Gehäuse Stahl verz B 500mm H 350mm L 500mm elektr Antrieb Federrücklauf 230V IP54**
STLB-Bau 2025-10 075
Brandschutzklappe DIN EN 15650, Funktion prüfbar im eingebauten Zustand, Klassifizierung EI 90 S DIN EN 13501-3, beidseitig geprüft DIN EN 1366-2, für vertikalen und horizontalen Einbau, Achslage waagerecht oder senkrecht, rauchdicht, Gehäuse aus verzinktem Stahl, eckig, Nennbreite 500 mm, Nennhöhe 350 mm, Länge 500 mm, Luftdichtheitsklasse C DIN EN 1751, Einbau in massive Wand, Nasseinbau, mit 2 Revisionsöffnungen mit Deckel, mit Absperrklappenblatt aus mineralischem Baustoff, mit thermoelektrischer Auslösung, Nennauslösetemperatur max. 72 Grad C, mit elektrischem Antrieb mit Federrücklauf und integrierten Endlageschaltern, Bemessungsbetriebsspannung 230 V AC, Schutzart IP 54 DIN EN 60529 (VDE 0470-1).
Menge: 2,000 St
DIN 276-2018 / IBP: 431
Bauabschnitte / Kostenträger: 431

**1.3.4.1.450 Brandschutzklappe EI90S Gehäuse Stahl verz B 600mm H 350mm L 500mm elektr Antrieb Federrücklauf 230V IP54**
STLB-Bau 2025-10 075
Brandschutzklappe DIN EN 15650, Funktion prüfbar im eingebauten Zustand, Klassifizierung EI 90 S DIN EN 13501-3, beidseitig geprüft DIN EN 1366-2, für vertikalen und horizontalen Einbau, Achslage waagerecht oder senkrecht, rauchdicht, Gehäuse aus verzinktem Stahl, eckig, Nennbreite 600 mm, Nennhöhe 350 mm, Länge 500 mm, Luftdichtheitsklasse C DIN EN 1751, Einbau in massive Wand, Nasseinbau, mit 2 Revisionsöffnungen mit Deckel, mit Absperrklappenblatt aus mineralischem Baustoff, mit thermoelektrischer Auslösung, Nennauslösetemperatur max. 72 Grad C, mit elektrischem Antrieb mit Federrücklauf und integrierten Endlageschaltern, Bemessungsbetriebsspannung 230 V AC, Schutzart IP 54 DIN EN 60529 (VDE 0470-1).
Menge: 4,000 St
DIN 276-2018 / IBP: 431
Bauabschnitte / Kostenträger: 431

**1.3.4.1.460 Brandschutzklappe EI90S Gehäuse Stahl verz B 650mm H 350mm L 500mm elektr Antrieb Federrücklauf 230V IP54**
STLB-Bau 2025-10 075
Brandschutzklappe DIN EN 15650, Funktion prüfbar im eingebauten Zustand, Klassifizierung EI 90 S DIN EN 13501-3, beidseitig geprüft DIN EN 1366-2, für vertikalen und horizontalen Einbau, Achslage waagerecht oder senkrecht, rauchdicht, Gehäuse aus verzinktem Stahl, eckig, Nennbreite 650 mm, Nennhöhe 350 mm, Länge 500 mm, Luftdichtheitsklasse C DIN EN 1751, Einbau in massive Wand, Nasseinbau, mit 2 Revisionsöffnungen mit Deckel, mit Absperrklappenblatt aus mineralischem Baustoff, mit thermoelektrischer Auslösung, Nennauslösetemperatur max. 72 Grad C, mit elektrischem Antrieb mit Federrücklauf und integrierten Endlageschaltern, Bemessungsbetriebsspannung 230 V AC, Schutzart IP 54 DIN EN 60529 (VDE 0470-1).
Menge: 2,000 St
DIN 276-2018 / IBP: 431
Bauabschnitte / Kostenträger: 431

**1.3.4.1.470 Brandschutzklappe EI90S Gehäuse Stahl verz B 700mm H 350mm L 500mm elektr Antrieb Federrücklauf 230V IP54**
STLB-Bau 2025-10 075
Brandschutzklappe DIN EN 15650, Funktion prüfbar im eingebauten Zustand, Klassifizierung EI 90 S DIN EN 13501-3, beidseitig geprüft DIN EN 1366-2, für vertikalen und horizontalen Einbau, Achslage waagerecht oder senkrecht, rauchdicht, Gehäuse aus verzinktem Stahl, eckig, Nennbreite 700 mm, Nennhöhe 350 mm, Länge 500 mm, Luftdichtheitsklasse C DIN EN 1751, Einbau in massive Wand, Nasseinbau, mit 2 Revisionsöffnungen mit Deckel, mit Absperrklappenblatt aus mineralischem Baustoff, mit thermoelektrischer Auslösung, Nennauslösetemperatur max. 72 Grad C, mit elektrischem Antrieb mit Federrücklauf und integrierten Endlageschaltern, Bemessungsbetriebsspannung 230 V AC, Schutzart IP 54 DIN EN 60529 (VDE 0470-1).
Menge: 4,000 St
DIN 276-2018 / IBP: 431
Bauabschnitte / Kostenträger: 431

**1.3.4.1.480 Brandschutzklappe EI90S Gehäuse Stahl verz B 800mm H 350mm L 500mm elektr Antrieb Federrücklauf 230V IP54**
STLB-Bau 2025-10 075
Brandschutzklappe DIN EN 15650, Funktion prüfbar im eingebauten Zustand, Klassifizierung EI 90 S DIN EN 13501-3, beidseitig geprüft DIN EN 1366-2, für vertikalen und horizontalen Einbau, Achslage waagerecht oder senkrecht, rauchdicht, Gehäuse aus verzinktem Stahl, eckig, Nennbreite 800 mm, Nennhöhe 350 mm, Länge 500 mm, Luftdichtheitsklasse C DIN EN 1751, Einbau in massive Wand, Nasseinbau, mit 2 Revisionsöffnungen mit Deckel, mit Absperrklappenblatt aus mineralischem Baustoff, mit thermoelektrischer Auslösung, Nennauslösetemperatur max. 72 Grad C, mit elektrischem Antrieb mit Federrücklauf und integrierten Endlageschaltern, Bemessungsbetriebsspannung 230 V AC, Schutzart IP 54 DIN EN 60529 (VDE 0470-1).
Menge: 1,000 St
DIN 276-2018 / IBP: 431
Bauabschnitte / Kostenträger: 431

**1.3.4.1.490 Brandschutzklappe EI90S Gehäuse Stahl verz B 1000mm H 350mm L 500mm elektr Antrieb Federrücklauf 230V IP54**
STLB-Bau 2025-10 075
Brandschutzklappe DIN EN 15650, Funktion prüfbar im eingebauten Zustand, Klassifizierung EI 90 S DIN EN 13501-3, beidseitig geprüft DIN EN 1366-2, für vertikalen und horizontalen Einbau, Achslage waagerecht oder senkrecht, rauchdicht, Gehäuse aus verzinktem Stahl, eckig, Nennbreite 1000 mm, Nennhöhe 350 mm, Länge 500 mm, Luftdichtheitsklasse C DIN EN 1751, Einbau in massive Wand, Nasseinbau, mit 2 Revisionsöffnungen mit Deckel, mit Absperrklappenblatt aus mineralischem Baustoff, mit thermoelektrischer Auslösung, Nennauslösetemperatur max. 72 Grad C, mit elektrischem Antrieb mit Federrücklauf und integrierten Endlageschaltern, Bemessungsbetriebsspannung 230 V AC, Schutzart IP 54 DIN EN 60529 (VDE 0470-1).
Menge: 1,000 St
DIN 276-2018 / IBP: 431
Bauabschnitte / Kostenträger: 431

*Hinweis*

**1.3.4.1.500 Brandschutzklappe EI90S Gehäuse Stahl verz B 400mm H 400mm L 500mm elektr Antrieb Federrücklauf 230V IP54**
STLB-Bau 2025-10 075
Brandschutzklappe DIN EN 15650, Funktion prüfbar im eingebauten Zustand, Klassifizierung EI 90 S DIN EN 13501-3, beidseitig geprüft DIN EN 1366-2, für vertikalen und horizontalen Einbau, Achslage waagerecht oder senkrecht, rauchdicht, Gehäuse aus verzinktem Stahl, eckig, Nennbreite 400 mm, Nennhöhe 400 mm, Länge 500 mm, Luftdichtheitsklasse C DIN EN 1751, Einbau in massive Wand, Nasseinbau, mit 2 Revisionsöffnungen mit Deckel, mit Absperrklappenblatt aus mineralischem Baustoff, mit thermoelektrischer Auslösung, Nennauslösetemperatur max. 72 Grad C, mit elektrischem Antrieb mit Federrücklauf und integrierten Endlageschaltern, Bemessungsbetriebsspannung 230 V AC, Schutzart IP 54 DIN EN 60529 (VDE 0470-1).
Menge: 9,000 St
DIN 276-2018 / IBP: 431
Bauabschnitte / Kostenträger: 431

**1.3.4.1.510 Brandschutzklappe EI90S Gehäuse Stahl verz B 450mm H 400mm L 500mm elektr Antrieb Federrücklauf 230V IP54**
STLB-Bau 2025-10 075
Brandschutzklappe DIN EN 15650, Funktion prüfbar im eingebauten Zustand, Klassifizierung EI 90 S DIN EN 13501-3, beidseitig geprüft DIN EN 1366-2, für vertikalen und horizontalen Einbau, Achslage waagerecht oder senkrecht, rauchdicht, Gehäuse aus verzinktem Stahl, eckig, Nennbreite 450 mm, Nennhöhe 400 mm, Länge 500 mm, Luftdichtheitsklasse C DIN EN 1751, Einbau in massive Wand, Nasseinbau, mit 2 Revisionsöffnungen mit Deckel, mit Absperrklappenblatt aus mineralischem Baustoff, mit thermoelektrischer Auslösung, Nennauslösetemperatur max. 72 Grad C, mit elektrischem Antrieb mit Federrücklauf und integrierten Endlageschaltern, Bemessungsbetriebsspannung 230 V AC, Schutzart IP 54 DIN EN 60529 (VDE 0470-1).
Menge: 2,000 St
DIN 276-2018 / IBP: 431
Bauabschnitte / Kostenträger: 431

**1.3.4.1.520 Brandschutzklappe EI90S Gehäuse Stahl verz B 500mm H 400mm L 500mm elektr Antrieb Federrücklauf 230V IP54**
STLB-Bau 2025-10 075
Brandschutzklappe DIN EN 15650, Funktion prüfbar im eingebauten Zustand, Klassifizierung EI 90 S DIN EN 13501-3, beidseitig geprüft DIN EN 1366-2, für vertikalen und horizontalen Einbau, Achslage waagerecht oder senkrecht, rauchdicht, Gehäuse aus verzinktem Stahl, eckig, Nennbreite 500 mm, Nennhöhe 400 mm, Länge 500 mm, Luftdichtheitsklasse C DIN EN 1751, Einbau in massive Wand, Nasseinbau, mit 2 Revisionsöffnungen mit Deckel, mit Absperrklappenblatt aus mineralischem Baustoff, mit thermoelektrischer Auslösung, Nennauslösetemperatur max. 72 Grad C, mit elektrischem Antrieb mit Federrücklauf und integrierten Endlageschaltern, Bemessungsbetriebsspannung 230 V AC, Schutzart IP 54 DIN EN 60529 (VDE 0470-1).
Menge: 2,000 St
DIN 276-2018 / IBP: 431
Bauabschnitte / Kostenträger: 431

**1.3.4.1.530 Brandschutzklappe EI90S Gehäuse Stahl verz B 600mm H 400mm L 500mm elektr Antrieb Federrücklauf 230V IP54**
STLB-Bau 2025-10 075
Brandschutzklappe DIN EN 15650, Funktion prüfbar im eingebauten Zustand, Klassifizierung EI 90 S DIN EN 13501-3, beidseitig geprüft DIN EN 1366-2, für vertikalen und horizontalen Einbau, Achslage waagerecht oder senkrecht, rauchdicht, Gehäuse aus verzinktem Stahl, eckig, Nennbreite 600 mm, Nennhöhe 400 mm, Länge 500 mm, Luftdichtheitsklasse C DIN EN 1751, Einbau in massive Wand, Nasseinbau, mit 2 Revisionsöffnungen mit Deckel, mit Absperrklappenblatt aus mineralischem Baustoff, mit thermoelektrischer Auslösung, Nennauslösetemperatur max. 72 Grad C, mit elektrischem Antrieb mit Federrücklauf und integrierten Endlageschaltern, Bemessungsbetriebsspannung 230 V AC, Schutzart IP 54 DIN EN 60529 (VDE 0470-1).
Menge: 12,000 St
DIN 276-2018 / IBP: 431
Bauabschnitte / Kostenträger: 431

**1.3.4.1.540 Brandschutzklappe EI90S Gehäuse Stahl verz B 700mm H 400mm L 500mm elektr Antrieb Federrücklauf 230V IP54**
STLB-Bau 2025-10 075
Brandschutzklappe DIN EN 15650, Funktion prüfbar im eingebauten Zustand, Klassifizierung EI 90 S DIN EN 13501-3, beidseitig geprüft DIN EN 1366-2, für vertikalen und horizontalen Einbau, Achslage waagerecht oder senkrecht, rauchdicht, Gehäuse aus verzinktem Stahl, eckig, Nennbreite 700 mm, Nennhöhe 400 mm, Länge 500 mm, Luftdichtheitsklasse C DIN EN 1751, Einbau in massive Wand, Nasseinbau, mit 2 Revisionsöffnungen mit Deckel, mit Absperrklappenblatt aus mineralischem Baustoff, mit thermoelektrischer Auslösung, Nennauslösetemperatur max. 72 Grad C, mit elektrischem Antrieb mit Federrücklauf und integrierten Endlageschaltern, Bemessungsbetriebsspannung 230 V AC, Schutzart IP 54 DIN EN 60529 (VDE 0470-1).
Menge: 10,000 St
DIN 276-2018 / IBP: 431
Bauabschnitte / Kostenträger: 431

**1.3.4.1.550 Brandschutzklappe EI90S Gehäuse Stahl verz B 750mm H 400mm L 500mm elektr Antrieb Federrücklauf 230V IP54**
STLB-Bau 2025-10 075
Brandschutzklappe DIN EN 15650, Funktion prüfbar im eingebauten Zustand, Klassifizierung EI 90 S DIN EN 13501-3, beidseitig geprüft DIN EN 1366-2, für vertikalen und horizontalen Einbau, Achslage waagerecht oder senkrecht, rauchdicht, Gehäuse aus verzinktem Stahl, eckig, Nennbreite 750 mm, Nennhöhe 400 mm, Länge 500 mm, Luftdichtheitsklasse C DIN EN 1751, Einbau in massive Wand, Nasseinbau, mit 2 Revisionsöffnungen mit Deckel, mit Absperrklappenblatt aus mineralischem Baustoff, mit thermoelektrischer Auslösung, Nennauslösetemperatur max. 72 Grad C, mit elektrischem Antrieb mit Federrücklauf und integrierten Endlageschaltern, Bemessungsbetriebsspannung 230 V AC, Schutzart IP 54 DIN EN 60529 (VDE 0470-1).
Menge: 1,000 St
DIN 276-2018 / IBP: 431
Bauabschnitte / Kostenträger: 431

**1.3.4.1.560 Brandschutzklappe EI90S Gehäuse Stahl verz B 800mm H 400mm L 500mm elektr Antrieb Federrücklauf 230V IP54**
STLB-Bau 2025-10 075
Brandschutzklappe DIN EN 15650, Funktion prüfbar im eingebauten Zustand, Klassifizierung EI 90 S DIN EN 13501-3, beidseitig geprüft DIN EN 1366-2, für vertikalen und horizontalen Einbau, Achslage waagerecht oder senkrecht, rauchdicht, Gehäuse aus verzinktem Stahl, eckig, Nennbreite 800 mm, Nennhöhe 400 mm, Länge 500 mm, Luftdichtheitsklasse C DIN EN 1751, Einbau in massive Wand, Nasseinbau, mit 2 Revisionsöffnungen mit Deckel, mit Absperrklappenblatt aus mineralischem Baustoff, mit thermoelektrischer Auslösung, Nennauslösetemperatur max. 72 Grad C, mit elektrischem Antrieb mit Federrücklauf und integrierten Endlageschaltern, Bemessungsbetriebsspannung 230 V AC, Schutzart IP 54 DIN EN 60529 (VDE 0470-1).
Menge: 4,000 St
DIN 276-2018 / IBP: 431
Bauabschnitte / Kostenträger: 431

**1.3.4.1.570 Brandschutzklappe EI90S Gehäuse Stahl verz B 900mm H 400mm L 500mm elektr Antrieb Federrücklauf 230V IP54**
STLB-Bau 2025-10 075
Brandschutzklappe DIN EN 15650, Funktion prüfbar im eingebauten Zustand, Klassifizierung EI 90 S DIN EN 13501-3, beidseitig geprüft DIN EN 1366-2, für vertikalen und horizontalen Einbau, Achslage waagerecht oder senkrecht, rauchdicht, Gehäuse aus verzinktem Stahl, eckig, Nennbreite 900 mm, Nennhöhe 400 mm, Länge 500 mm, Luftdichtheitsklasse C DIN EN 1751, Einbau in massive Wand, Nasseinbau, mit 2 Revisionsöffnungen mit Deckel, mit Absperrklappenblatt aus mineralischem Baustoff, mit thermoelektrischer Auslösung, Nennauslösetemperatur max. 72 Grad C, mit elektrischem Antrieb mit Federrücklauf und integrierten Endlageschaltern, Bemessungsbetriebsspannung 230 V AC, Schutzart IP 54 DIN EN 60529 (VDE 0470-1).
Menge: 3,000 St
DIN 276-2018 / IBP: 431
Bauabschnitte / Kostenträger: 431

**1.3.4.1.580 Brandschutzklappe EI90S Gehäuse Stahl verz B 1000mm H 400mm L 500mm elektr Antrieb Federrücklauf 230V IP54**
STLB-Bau 2025-10 075
Brandschutzklappe DIN EN 15650, Funktion prüfbar im eingebauten Zustand, Klassifizierung EI 90 S DIN EN 13501-3, beidseitig geprüft DIN EN 1366-2, für vertikalen und horizontalen Einbau, Achslage waagerecht oder senkrecht, rauchdicht, Gehäuse aus verzinktem Stahl, eckig, Nennbreite 1000 mm, Nennhöhe 400 mm, Länge 500 mm, Luftdichtheitsklasse C DIN EN 1751, Einbau in massive Wand, Nasseinbau, mit 2 Revisionsöffnungen mit Deckel, mit Absperrklappenblatt aus mineralischem Baustoff, mit thermoelektrischer Auslösung, Nennauslösetemperatur max. 72 Grad C, mit elektrischem Antrieb mit Federrücklauf und integrierten Endlageschaltern, Bemessungsbetriebsspannung 230 V AC, Schutzart IP 54 DIN EN 60529 (VDE 0470-1).
Menge: 6,000 St
DIN 276-2018 / IBP: 431
Bauabschnitte / Kostenträger: 431

**1.3.4.1.590 Brandschutzklappe EI90S Gehäuse Stahl verz B 1100mm H 400mm L 500mm elektr Antrieb Federrücklauf 230V IP54**
STLB-Bau 2025-10 075
Brandschutzklappe DIN EN 15650, Funktion prüfbar im eingebauten Zustand, Klassifizierung EI 90 S DIN EN 13501-3, beidseitig geprüft DIN EN 1366-2, für vertikalen und horizontalen Einbau, Achslage waagerecht oder senkrecht, rauchdicht, Gehäuse aus verzinktem Stahl, eckig, Nennbreite 1100 mm, Nennhöhe 400 mm, Länge 500 mm, Luftdichtheitsklasse C DIN EN 1751, Einbau in massive Wand, Nasseinbau, mit 2 Revisionsöffnungen mit Deckel, mit Absperrklappenblatt aus mineralischem Baustoff, mit thermoelektrischer Auslösung, Nennauslösetemperatur max. 72 Grad C, mit elektrischem Antrieb mit Federrücklauf und integrierten Endlageschaltern, Bemessungsbetriebsspannung 230 V AC, Schutzart IP 54 DIN EN 60529 (VDE 0470-1).
Menge: 3,000 St
DIN 276-2018 / IBP: 431
Bauabschnitte / Kostenträger: 431

**1.3.4.1.600 Brandschutzklappe EI90S Gehäuse Stahl verz B 1200mm H 400mm L 500mm elektr Antrieb Federrücklauf 230V IP54**
STLB-Bau 2025-10 075
Brandschutzklappe DIN EN 15650, Funktion prüfbar im eingebauten Zustand, Klassifizierung EI 90 S DIN EN 13501-3, beidseitig geprüft DIN EN 1366-2, für vertikalen und horizontalen Einbau, Achslage waagerecht oder senkrecht, rauchdicht, Gehäuse aus verzinktem Stahl, eckig, Nennbreite 1200 mm, Nennhöhe 400 mm, Länge 500 mm, Luftdichtheitsklasse C DIN EN 1751, Einbau in massive Wand, Nasseinbau, mit 2 Revisionsöffnungen mit Deckel, mit Absperrklappenblatt aus mineralischem Baustoff, mit thermoelektrischer Auslösung, Nennauslösetemperatur max. 72 Grad C, mit elektrischem Antrieb mit Federrücklauf und integrierten Endlageschaltern, Bemessungsbetriebsspannung 230 V AC, Schutzart IP 54 DIN EN 60529 (VDE 0470-1).
Menge: 25,000 St
DIN 276-2018 / IBP: 431
Bauabschnitte / Kostenträger: 431

**1.3.4.1.610 Brandschutzklappe EI90S Gehäuse Stahl verz B 1350mm H 400mm L 500mm elektr Antrieb Federrücklauf 230V IP54**
STLB-Bau 2026-04 075
Brandschutzklappe DIN EN 15650, Funktion prüfbar im eingebauten Zustand, Klassifizierung EI 90 S DIN EN 13501-3, beidseitig geprüft DIN EN 1366-2, für vertikalen und horizontalen Einbau, Achslage waagerecht oder senkrecht, rauchdicht, Gehäuse aus verzinktem Stahl, eckig, Nennbreite 1350 mm, Nennhöhe 400 mm, Länge 500 mm, Einbau in massive Wand, Nasseinbau, mit 2 Revisionsöffnungen mit Deckel, mit Absperrklappenblatt aus mineralischem Baustoff, mit thermoelektrischer Auslösung, Nennauslösetemperatur max. 72 Grad C, mit elektrischem Antrieb mit Federrücklauf und integrierten Endlageschaltern, Bemessungsbetriebsspannung 230 V AC, Schutzart IP 54 DIN EN 60529 (VDE 0470-1).
Menge: 14,000 St
DIN 276-2018 / IBP: 431
Bauabschnitte / Kostenträger: 431

**1.3.4.1.620 Brandschutzklappe EI90S Gehäuse Stahl verz B 1500mm H 400mm L 500mm elektr Antrieb Federrücklauf 230V IP54**
STLB-Bau 2026-04 075
Brandschutzklappe DIN EN 15650, Funktion prüfbar im eingebauten Zustand, Klassifizierung EI 90 S DIN EN 13501-3, beidseitig geprüft DIN EN 1366-2, für vertikalen und horizontalen Einbau, Achslage waagerecht oder senkrecht, rauchdicht, Gehäuse aus verzinktem Stahl, eckig, Nennbreite 1500 mm, Nennhöhe 400 mm, Länge 500 mm, Einbau in massive Wand, Nasseinbau, mit 2 Revisionsöffnungen mit Deckel, mit Absperrklappenblatt aus mineralischem Baustoff, mit thermoelektrischer Auslösung, Nennauslösetemperatur max. 72 Grad C, mit elektrischem Antrieb mit Federrücklauf und integrierten Endlageschaltern, Bemessungsbetriebsspannung 230 V AC, Schutzart IP 54 DIN EN 60529 (VDE 0470-1).
Menge: 13,000 St
DIN 276-2018 / IBP: 431
Bauabschnitte / Kostenträger: 431

*Hinweis*

**1.3.4.1.630 Brandschutzklappe EI90S Gehäuse Stahl verz B 400mm H 450mm L 500mm elektr Antrieb Federrücklauf 230V IP54**
STLB-Bau 2026-04 075
Brandschutzklappe DIN EN 15650, Funktion prüfbar im eingebauten Zustand, Klassifizierung EI 90 S DIN EN 13501-3, beidseitig geprüft DIN EN 1366-2, für vertikalen und horizontalen Einbau, Achslage waagerecht oder senkrecht, rauchdicht, Gehäuse aus verzinktem Stahl, eckig, Nennbreite 400 mm, Nennhöhe 450 mm, Länge 500 mm, Einbau in massive Wand, Nasseinbau, mit 2 Revisionsöffnungen mit Deckel, mit Absperrklappenblatt aus mineralischem Baustoff, mit thermoelektrischer Auslösung, Nennauslösetemperatur max. 72 Grad C, mit elektrischem Antrieb mit Federrücklauf und integrierten Endlageschaltern, Bemessungsbetriebsspannung 230 V AC, Schutzart IP 54 DIN EN 60529 (VDE 0470-1).
Menge: 2,000 St
DIN 276-2018 / IBP: 431
Bauabschnitte / Kostenträger: 431

**1.3.4.1.640 Brandschutzklappe EI90S Gehäuse Stahl verz B 450mm H 450mm L 500mm elektr Antrieb Federrücklauf 230V IP54**
STLB-Bau 2026-04 075
Brandschutzklappe DIN EN 15650, Funktion prüfbar im eingebauten Zustand, Klassifizierung EI 90 S DIN EN 13501-3, beidseitig geprüft DIN EN 1366-2, für vertikalen und horizontalen Einbau, Achslage waagerecht oder senkrecht, rauchdicht, Gehäuse aus verzinktem Stahl, eckig, Nennbreite 450 mm, Nennhöhe 450 mm, Länge 500 mm, Einbau in massive Wand, Nasseinbau, mit 2 Revisionsöffnungen mit Deckel, mit Absperrklappenblatt aus mineralischem Baustoff, mit thermoelektrischer Auslösung, Nennauslösetemperatur max. 72 Grad C, mit elektrischem Antrieb mit Federrücklauf und integrierten Endlageschaltern, Bemessungsbetriebsspannung 230 V AC, Schutzart IP 54 DIN EN 60529 (VDE 0470-1).
Menge: 1,000 St
DIN 276-2018 / IBP: 431
Bauabschnitte / Kostenträger: 431

**1.3.4.1.650 Brandschutzklappe EI90S Gehäuse Stahl verz B 500mm H 450mm L 500mm elektr Antrieb Federrücklauf 230V IP54**
STLB-Bau 2026-04 075
Brandschutzklappe DIN EN 15650, Funktion prüfbar im eingebauten Zustand, Klassifizierung EI 90 S DIN EN 13501-3, beidseitig geprüft DIN EN 1366-2, für vertikalen und horizontalen Einbau, Achslage waagerecht oder senkrecht, rauchdicht, Gehäuse aus verzinktem Stahl, eckig, Nennbreite 500 mm, Nennhöhe 450 mm, Länge 500 mm, Einbau in massive Wand, Nasseinbau, mit 2 Revisionsöffnungen mit Deckel, mit Absperrklappenblatt aus mineralischem Baustoff, mit thermoelektrischer Auslösung, Nennauslösetemperatur max. 72 Grad C, mit elektrischem Antrieb mit Federrücklauf und integrierten Endlageschaltern, Bemessungsbetriebsspannung 230 V AC, Schutzart IP 54 DIN EN 60529 (VDE 0470-1).
Menge: 1,000 St
DIN 276-2018 / IBP: 431
Bauabschnitte / Kostenträger: 431

**1.3.4.1.660 Brandschutzklappe EI90S Gehäuse Stahl verz B 650mm H 450mm L 500mm elektr Antrieb Federrücklauf 230V IP54**
STLB-Bau 2026-04 075
Brandschutzklappe DIN EN 15650, Funktion prüfbar im eingebauten Zustand, Klassifizierung EI 90 S DIN EN 13501-3, beidseitig geprüft DIN EN 1366-2, für vertikalen und horizontalen Einbau, Achslage waagerecht oder senkrecht, rauchdicht, Gehäuse aus verzinktem Stahl, eckig, Nennbreite 650 mm, Nennhöhe 450 mm, Länge 500 mm, Einbau in massive Wand, Nasseinbau, mit 2 Revisionsöffnungen mit Deckel, mit Absperrklappenblatt aus mineralischem Baustoff, mit thermoelektrischer Auslösung, Nennauslösetemperatur max. 72 Grad C, mit elektrischem Antrieb mit Federrücklauf und integrierten Endlageschaltern, Bemessungsbetriebsspannung 230 V AC, Schutzart IP 54 DIN EN 60529 (VDE 0470-1).
Menge: 1,000 St
DIN 276-2018 / IBP: 431
Bauabschnitte / Kostenträger: 431

**1.3.4.1.670 Brandschutzklappe EI90S Gehäuse Stahl verz B 1200mm H 450mm L 500mm elektr Antrieb Federrücklauf 230V IP54**
STLB-Bau 2026-04 075
Brandschutzklappe DIN EN 15650, Funktion prüfbar im eingebauten Zustand, Klassifizierung EI 90 S DIN EN 13501-3, beidseitig geprüft DIN EN 1366-2, für vertikalen und horizontalen Einbau, Achslage waagerecht oder senkrecht, rauchdicht, Gehäuse aus verzinktem Stahl, eckig, Nennbreite 1200 mm, Nennhöhe 450 mm, Länge 500 mm, Einbau in massive Wand, Nasseinbau, mit 2 Revisionsöffnungen mit Deckel, mit Absperrklappenblatt aus mineralischem Baustoff, mit thermoelektrischer Auslösung, Nennauslösetemperatur max. 72 Grad C, mit elektrischem Antrieb mit Federrücklauf und integrierten Endlageschaltern, Bemessungsbetriebsspannung 230 V AC, Schutzart IP 54 DIN EN 60529 (VDE 0470-1).
Menge: 2,000 St
DIN 276-2018 / IBP: 431
Bauabschnitte / Kostenträger: 431

**1.3.4.1.680 Brandschutzklappe EI90S Gehäuse Stahl verz B 1500mm H 450mm L 500mm elektr Antrieb Federrücklauf 230V IP54**
STLB-Bau 2026-04 075
Brandschutzklappe DIN EN 15650, Funktion prüfbar im eingebauten Zustand, Klassifizierung EI 90 S DIN EN 13501-3, beidseitig geprüft DIN EN 1366-2, für vertikalen und horizontalen Einbau, Achslage waagerecht oder senkrecht, rauchdicht, Gehäuse aus verzinktem Stahl, eckig, Nennbreite 1500 mm, Nennhöhe 450 mm, Länge 500 mm, Einbau in massive Wand, Nasseinbau, mit 2 Revisionsöffnungen mit Deckel, mit Absperrklappenblatt aus mineralischem Baustoff, mit thermoelektrischer Auslösung, Nennauslösetemperatur max. 72 Grad C, mit elektrischem Antrieb mit Federrücklauf und integrierten Endlageschaltern, Bemessungsbetriebsspannung 230 V AC, Schutzart IP 54 DIN EN 60529 (VDE 0470-1).
Menge: 1,000 St
DIN 276-2018 / IBP: 431
Bauabschnitte / Kostenträger: 431

*Hinweis*

**1.3.4.1.690 Brandschutzklappe EI90S Gehäuse Stahl verz B 200mm H 500mm L 500mm elektr Antrieb Federrücklauf 230V IP54**
*** Leitbeschreibung
STLB-Bau 2025-10 075
Brandschutzklappe DIN EN 15650, Funktion prüfbar im eingebauten Zustand, Klassifizierung EI 90 S DIN EN 13501-3, beidseitig geprüft DIN EN 1366-2, für vertikalen und horizontalen Einbau, Achslage waagerecht oder senkrecht, rauchdicht, Gehäuse aus verzinktem Stahl, eckig, Nennbreite 200 mm, Nennhöhe 500 mm, Länge 500 mm, Luftdichtheitsklasse C DIN EN 1751, Einbau in massive Wand, Nasseinbau, mit Absperrklappenblatt aus mineralischem Baustoff, mit thermoelektrischer Auslösung, Nennauslösetemperatur max. 72 Grad C, mit elektrischem Antrieb mit Federrücklauf und integrierten Endlageschaltern, Bemessungsbetriebsspannung 230 V AC, Schutzart IP 54 DIN EN 60529 (VDE 0470-1).
Menge: 1,000 St
DIN 276-2018 / IBP: 431
Bauabschnitte / Kostenträger: 431
*Unterbeschreibung 1 Einschließlich: 2 Inspektionsöffnungen*
Einschließlich: 2 Inspektionsöffnungen mit Bajonettverschluss zur Einhandbedienung.

**1.3.4.1.700 Brandschutzklappe EI90S Gehäuse Stahl verz B 400mm H 500mm L 500mm elektr Antrieb Federrücklauf 230V IP54**
STLB-Bau 2025-10 075
Brandschutzklappe DIN EN 15650, Funktion prüfbar im eingebauten Zustand, Klassifizierung EI 90 S DIN EN 13501-3, beidseitig geprüft DIN EN 1366-2, für vertikalen und horizontalen Einbau, Achslage waagerecht oder senkrecht, rauchdicht, Gehäuse aus verzinktem Stahl, eckig, Nennbreite 400 mm, Nennhöhe 500 mm, Länge 500 mm, Luftdichtheitsklasse C DIN EN 1751, Einbau in massive Wand, Nasseinbau, mit 2 Revisionsöffnungen mit Deckel, mit Absperrklappenblatt aus mineralischem Baustoff, mit thermoelektrischer Auslösung, Nennauslösetemperatur max. 72 Grad C, mit elektrischem Antrieb mit Federrücklauf und integrierten Endlageschaltern, Bemessungsbetriebsspannung 230 V AC, Schutzart IP 54 DIN EN 60529 (VDE 0470-1).
Menge: 1,000 St
DIN 276-2018 / IBP: 431
Bauabschnitte / Kostenträger: 431

**1.3.4.1.710 Brandschutzklappe EI90S Gehäuse Stahl verz B 500mm H 500mm L 500mm elektr Antrieb Federrücklauf 230V IP54**
STLB-Bau 2025-10 075
Brandschutzklappe DIN EN 15650, Funktion prüfbar im eingebauten Zustand, Klassifizierung EI 90 S DIN EN 13501-3, beidseitig geprüft DIN EN 1366-2, für vertikalen und horizontalen Einbau, Achslage waagerecht oder senkrecht, rauchdicht, Gehäuse aus verzinktem Stahl, eckig, Nennbreite 500 mm, Nennhöhe 500 mm, Länge 500 mm, Luftdichtheitsklasse C DIN EN 1751, Einbau in massive Wand, Nasseinbau, mit 2 Revisionsöffnungen mit Deckel, mit Absperrklappenblatt aus mineralischem Baustoff, mit thermoelektrischer Auslösung, Nennauslösetemperatur max. 72 Grad C, mit elektrischem Antrieb mit Federrücklauf und integrierten Endlageschaltern, Bemessungsbetriebsspannung 230 V AC, Schutzart IP 54 DIN EN 60529 (VDE 0470-1).
Menge: 6,000 St
DIN 276-2018 / IBP: 431
Bauabschnitte / Kostenträger: 431

**1.3.4.1.720 Brandschutzklappe EI90S Gehäuse Stahl verz B 600mm H 500mm L 500mm elektr Antrieb Federrücklauf 230V IP54**
STLB-Bau 2025-10 075
Brandschutzklappe DIN EN 15650, Funktion prüfbar im eingebauten Zustand, Klassifizierung EI 90 S DIN EN 13501-3, beidseitig geprüft DIN EN 1366-2, für vertikalen und horizontalen Einbau, Achslage waagerecht oder senkrecht, rauchdicht, Gehäuse aus verzinktem Stahl, eckig, Nennbreite 600 mm, Nennhöhe 500 mm, Länge 500 mm, Luftdichtheitsklasse C DIN EN 1751, Einbau in massive Wand, Nasseinbau, mit 2 Revisionsöffnungen mit Deckel, mit Absperrklappenblatt aus mineralischem Baustoff, mit thermoelektrischer Auslösung, Nennauslösetemperatur max. 72 Grad C, mit elektrischem Antrieb mit Federrücklauf und integrierten Endlageschaltern, Bemessungsbetriebsspannung 230 V AC, Schutzart IP 54 DIN EN 60529 (VDE 0470-1).
Menge: 3,000 St
DIN 276-2018 / IBP: 431
Bauabschnitte / Kostenträger: 431

**1.3.4.1.730 Brandschutzklappe EI90S Gehäuse Stahl verz B 700mm H 500mm L 500mm elektr Antrieb Federrücklauf 230V IP54**
STLB-Bau 2025-10 075
Brandschutzklappe DIN EN 15650, Funktion prüfbar im eingebauten Zustand, Klassifizierung EI 90 S DIN EN 13501-3, beidseitig geprüft DIN EN 1366-2, für vertikalen und horizontalen Einbau, Achslage waagerecht oder senkrecht, rauchdicht, Gehäuse aus verzinktem Stahl, eckig, Nennbreite 700 mm, Nennhöhe 500 mm, Länge 500 mm, Luftdichtheitsklasse C DIN EN 1751, Einbau in massive Wand, Nasseinbau, mit 2 Revisionsöffnungen mit Deckel, mit Absperrklappenblatt aus mineralischem Baustoff, mit thermoelektrischer Auslösung, Nennauslösetemperatur max. 72 Grad C, mit elektrischem Antrieb mit Federrücklauf und integrierten Endlageschaltern, Bemessungsbetriebsspannung 230 V AC, Schutzart IP 54 DIN EN 60529 (VDE 0470-1).
Menge: 2,000 St
DIN 276-2018 / IBP: 431
Bauabschnitte / Kostenträger: 431

**1.3.4.1.740 Brandschutzklappe EI90S Gehäuse Stahl verz B 800mm H 500mm L 500mm elektr Antrieb Federrücklauf 230V IP54**
STLB-Bau 2025-10 075
Brandschutzklappe DIN EN 15650, Funktion prüfbar im eingebauten Zustand, Klassifizierung EI 90 S DIN EN 13501-3, beidseitig geprüft DIN EN 1366-2, für vertikalen und horizontalen Einbau, Achslage waagerecht oder senkrecht, rauchdicht, Gehäuse aus verzinktem Stahl, eckig, Nennbreite 800 mm, Nennhöhe 500 mm, Länge 500 mm, Luftdichtheitsklasse C DIN EN 1751, Einbau in massive Wand, Nasseinbau, mit 2 Revisionsöffnungen mit Deckel, mit Absperrklappenblatt aus mineralischem Baustoff, mit thermoelektrischer Auslösung, Nennauslösetemperatur max. 72 Grad C, mit elektrischem Antrieb mit Federrücklauf und integrierten Endlageschaltern, Bemessungsbetriebsspannung 230 V AC, Schutzart IP 54 DIN EN 60529 (VDE 0470-1).
Menge: 2,000 St
DIN 276-2018 / IBP: 431
Bauabschnitte / Kostenträger: 431

**1.3.4.1.750 Brandschutzklappe EI90S Gehäuse Stahl verz B 900mm H 500mm L 500mm elektr Antrieb Federrücklauf 230V IP54**
STLB-Bau 2025-10 075
Brandschutzklappe DIN EN 15650, Funktion prüfbar im eingebauten Zustand, Klassifizierung EI 90 S DIN EN 13501-3, beidseitig geprüft DIN EN 1366-2, für vertikalen und horizontalen Einbau, Achslage waagerecht oder senkrecht, rauchdicht, Gehäuse aus verzinktem Stahl, eckig, Nennbreite 900 mm, Nennhöhe 500 mm, Länge 500 mm, Luftdichtheitsklasse C DIN EN 1751, Einbau in massive Wand, Nasseinbau, mit 2 Revisionsöffnungen mit Deckel, mit Absperrklappenblatt aus mineralischem Baustoff, mit thermoelektrischer Auslösung, Nennauslösetemperatur max. 72 Grad C, mit elektrischem Antrieb mit Federrücklauf und integrierten Endlageschaltern, Bemessungsbetriebsspannung 230 V AC, Schutzart IP 54 DIN EN 60529 (VDE 0470-1).
Menge: 8,000 St
DIN 276-2018 / IBP: 431
Bauabschnitte / Kostenträger: 431

**1.3.4.1.760 Brandschutzklappe EI90S Gehäuse Stahl verz B 1000mm H 500mm L 500mm elektr Antrieb Federrücklauf 230V IP54**
STLB-Bau 2025-10 075
Brandschutzklappe DIN EN 15650, Funktion prüfbar im eingebauten Zustand, Klassifizierung EI 90 S DIN EN 13501-3, beidseitig geprüft DIN EN 1366-2, für vertikalen und horizontalen Einbau, Achslage waagerecht oder senkrecht, rauchdicht, Gehäuse aus verzinktem Stahl, eckig, Nennbreite 1000 mm, Nennhöhe 500 mm, Länge 500 mm, Luftdichtheitsklasse C DIN EN 1751, Einbau in massive Wand, Nasseinbau, mit 2 Revisionsöffnungen mit Deckel, mit Absperrklappenblatt aus mineralischem Baustoff, mit thermoelektrischer Auslösung, Nennauslösetemperatur max. 72 Grad C, mit elektrischem Antrieb mit Federrücklauf und integrierten Endlageschaltern, Bemessungsbetriebsspannung 230 V AC, Schutzart IP 54 DIN EN 60529 (VDE 0470-1).
Menge: 3,000 St
DIN 276-2018 / IBP: 431
Bauabschnitte / Kostenträger: 431

**1.3.4.1.770 Brandschutzklappe EI90S Gehäuse Stahl verz B 1200mm H 500mm L 500mm elektr Antrieb Federrücklauf 230V IP54**
STLB-Bau 2025-10 075
Brandschutzklappe DIN EN 15650, Funktion prüfbar im eingebauten Zustand, Klassifizierung EI 90 S DIN EN 13501-3, beidseitig geprüft DIN EN 1366-2, für vertikalen und horizontalen Einbau, Achslage waagerecht oder senkrecht, rauchdicht, Gehäuse aus verzinktem Stahl, eckig, Nennbreite 1200 mm, Nennhöhe 500 mm, Länge 500 mm, Luftdichtheitsklasse C DIN EN 1751, Einbau in massive Wand, Nasseinbau, mit 2 Revisionsöffnungen mit Deckel, mit Absperrklappenblatt aus mineralischem Baustoff, mit thermoelektrischer Auslösung, Nennauslösetemperatur max. 72 Grad C, mit elektrischem Antrieb mit Federrücklauf und integrierten Endlageschaltern, Bemessungsbetriebsspannung 230 V AC, Schutzart IP 54 DIN EN 60529 (VDE 0470-1).
Menge: 2,000 St
DIN 276-2018 / IBP: 431
Bauabschnitte / Kostenträger: 431

**1.3.4.1.780 Brandschutzklappe EI90S Gehäuse Stahl verz B 1400mm H 500mm L 500mm elektr Antrieb Federrücklauf 230V IP54**
STLB-Bau 2025-10 075
Brandschutzklappe DIN EN 15650, Funktion prüfbar im eingebauten Zustand, Klassifizierung EI 90 S DIN EN 13501-3, beidseitig geprüft DIN EN 1366-2, für vertikalen und horizontalen Einbau, Achslage waagerecht oder senkrecht, rauchdicht, Gehäuse aus verzinktem Stahl, eckig, Nennbreite 1400 mm, Nennhöhe 500 mm, Länge 500 mm, Luftdichtheitsklasse C DIN EN 1751, Einbau in massive Wand, Nasseinbau, mit 2 Revisionsöffnungen mit Deckel, mit Absperrklappenblatt aus mineralischem Baustoff, mit thermoelektrischer Auslösung, Nennauslösetemperatur max. 72 Grad C, mit elektrischem Antrieb mit Federrücklauf und integrierten Endlageschaltern, Bemessungsbetriebsspannung 230 V AC, Schutzart IP 54 DIN EN 60529 (VDE 0470-1).
Menge: 1,000 St
DIN 276-2018 / IBP: 431
Bauabschnitte / Kostenträger: 431

**1.3.4.1.790 Brandschutzklappe EI90S Gehäuse Stahl verz B 1500mm H 500mm L 500mm elektr Antrieb Federrücklauf 230V IP54**
STLB-Bau 2025-10 075
Brandschutzklappe DIN EN 15650, Funktion prüfbar im eingebauten Zustand, Klassifizierung EI 90 S DIN EN 13501-3, beidseitig geprüft DIN EN 1366-2, für vertikalen und horizontalen Einbau, Achslage waagerecht oder senkrecht, rauchdicht, Gehäuse aus verzinktem Stahl, eckig, Nennbreite 1500 mm, Nennhöhe 500 mm, Länge 500 mm, Luftdichtheitsklasse C DIN EN 1751, Einbau in massive Wand, Nasseinbau, mit 2 Revisionsöffnungen mit Deckel, mit Absperrklappenblatt aus mineralischem Baustoff, mit thermoelektrischer Auslösung, Nennauslösetemperatur max. 72 Grad C, mit elektrischem Antrieb mit Federrücklauf und integrierten Endlageschaltern, Bemessungsbetriebsspannung 230 V AC, Schutzart IP 54 DIN EN 60529 (VDE 0470-1).
Menge: 7,000 St
DIN 276-2018 / IBP: 431
Bauabschnitte / Kostenträger: 431

**1.3.4.1.800 Brandschutzklappe EI90S Gehäuse Stahl verz B 600mm H 600mm L 500mm elektr Antrieb Federrücklauf 230V IP54**
STLB-Bau 2025-10 075
Brandschutzklappe DIN EN 15650, Funktion prüfbar im eingebauten Zustand, Klassifizierung EI 90 S DIN EN 13501-3, beidseitig geprüft DIN EN 1366-2, für vertikalen und horizontalen Einbau, Achslage waagerecht oder senkrecht, rauchdicht, Gehäuse aus verzinktem Stahl, eckig, Nennbreite 600 mm, Nennhöhe 600 mm, Länge 500 mm, Luftdichtheitsklasse C DIN EN 1751, Einbau in massive Wand, Nasseinbau, mit 2 Revisionsöffnungen mit Deckel, mit Absperrklappenblatt aus mineralischem Baustoff, mit thermoelektrischer Auslösung, Nennauslösetemperatur max. 72 Grad C, mit elektrischem Antrieb mit Federrücklauf und integrierten Endlageschaltern, Bemessungsbetriebsspannung 230 V AC, Schutzart IP 54 DIN EN 60529 (VDE 0470-1).
Menge: 3,000 St
DIN 276-2018 / IBP: 431
Bauabschnitte / Kostenträger: 431

**1.3.4.1.810 Brandschutzklappe EI90S Gehäuse Stahl verz B 700mm H 600mm L 500mm elektr Antrieb Federrücklauf 230V IP54**
STLB-Bau 2025-10 075
Brandschutzklappe DIN EN 15650, Funktion prüfbar im eingebauten Zustand, Klassifizierung EI 90 S DIN EN 13501-3, beidseitig geprüft DIN EN 1366-2, für vertikalen und horizontalen Einbau, Achslage waagerecht oder senkrecht, rauchdicht, Gehäuse aus verzinktem Stahl, eckig, Nennbreite 700 mm, Nennhöhe 600 mm, Länge 500 mm, Luftdichtheitsklasse C DIN EN 1751, Einbau in massive Wand, Nasseinbau, mit 2 Revisionsöffnungen mit Deckel, mit Absperrklappenblatt aus mineralischem Baustoff, mit thermoelektrischer Auslösung, Nennauslösetemperatur max. 72 Grad C, mit elektrischem Antrieb mit Federrücklauf und integrierten Endlageschaltern, Bemessungsbetriebsspannung 230 V AC, Schutzart IP 54 DIN EN 60529 (VDE 0470-1).
Menge: 1,000 St
DIN 276-2018 / IBP: 431
Bauabschnitte / Kostenträger: 431

**1.3.4.1.820 Brandschutzklappe EI90S Gehäuse Stahl verz B 750mm H 600mm L 500mm elektr Antrieb Federrücklauf 230V IP54**
STLB-Bau 2025-10 075
Brandschutzklappe DIN EN 15650, Funktion prüfbar im eingebauten Zustand, Klassifizierung EI 90 S DIN EN 13501-3, beidseitig geprüft DIN EN 1366-2, für vertikalen und horizontalen Einbau, Achslage waagerecht oder senkrecht, rauchdicht, Gehäuse aus verzinktem Stahl, eckig, Nennbreite 750 mm, Nennhöhe 600 mm, Länge 500 mm, Luftdichtheitsklasse C DIN EN 1751, Einbau in massive Wand, Nasseinbau, mit 2 Revisionsöffnungen mit Deckel, mit Absperrklappenblatt aus mineralischem Baustoff, mit thermoelektrischer Auslösung, Nennauslösetemperatur max. 72 Grad C, mit elektrischem Antrieb mit Federrücklauf und integrierten Endlageschaltern, Bemessungsbetriebsspannung 230 V AC, Schutzart IP 54 DIN EN 60529 (VDE 0470-1).
Menge: 3,000 St
DIN 276-2018 / IBP: 431
Bauabschnitte / Kostenträger: 431

**1.3.4.1.830 Brandschutzklappe EI90S Gehäuse Stahl verz B 900mm H 600mm L 500mm elektr Antrieb Federrücklauf 230V IP54**
STLB-Bau 2025-10 075
Brandschutzklappe DIN EN 15650, Funktion prüfbar im eingebauten Zustand, Klassifizierung EI 90 S DIN EN 13501-3, beidseitig geprüft DIN EN 1366-2, für vertikalen und horizontalen Einbau, Achslage waagerecht oder senkrecht, rauchdicht, Gehäuse aus verzinktem Stahl, eckig, Nennbreite 900 mm, Nennhöhe 600 mm, Länge 500 mm, Luftdichtheitsklasse C DIN EN 1751, Einbau in massive Wand, Nasseinbau, mit 2 Revisionsöffnungen mit Deckel, mit Absperrklappenblatt aus mineralischem Baustoff, mit thermoelektrischer Auslösung, Nennauslösetemperatur max. 72 Grad C, mit elektrischem Antrieb mit Federrücklauf und integrierten Endlageschaltern, Bemessungsbetriebsspannung 230 V AC, Schutzart IP 54 DIN EN 60529 (VDE 0470-1).
Menge: 1,000 St
DIN 276-2018 / IBP: 431
Bauabschnitte / Kostenträger: 431

**1.3.4.1.840 Brandschutzklappe EI90S Gehäuse Stahl verz B 1000mm H 600mm L 500mm elektr Antrieb Federrücklauf 230V IP54**
STLB-Bau 2025-10 075
Brandschutzklappe DIN EN 15650, Funktion prüfbar im eingebauten Zustand, Klassifizierung EI 90 S DIN EN 13501-3, beidseitig geprüft DIN EN 1366-2, für vertikalen und horizontalen Einbau, Achslage waagerecht oder senkrecht, rauchdicht, Gehäuse aus verzinktem Stahl, eckig, Nennbreite 1000 mm, Nennhöhe 600 mm, Länge 500 mm, Luftdichtheitsklasse C DIN EN 1751, Einbau in massive Wand, Nasseinbau, mit 2 Revisionsöffnungen mit Deckel, mit Absperrklappenblatt aus mineralischem Baustoff, mit thermoelektrischer Auslösung, Nennauslösetemperatur max. 72 Grad C, mit elektrischem Antrieb mit Federrücklauf und integrierten Endlageschaltern, Bemessungsbetriebsspannung 230 V AC, Schutzart IP 54 DIN EN 60529 (VDE 0470-1).
Menge: 2,000 St
DIN 276-2018 / IBP: 431
Bauabschnitte / Kostenträger: 431

**1.3.4.1.850 Brandschutzklappe EI90S Gehäuse Stahl verz B 1200mm H 600mm L 500mm elektr Antrieb Federrücklauf 230V IP54**
STLB-Bau 2025-10 075
Brandschutzklappe DIN EN 15650, Funktion prüfbar im eingebauten Zustand, Klassifizierung EI 90 S DIN EN 13501-3, beidseitig geprüft DIN EN 1366-2, für vertikalen und horizontalen Einbau, Achslage waagerecht oder senkrecht, rauchdicht, Gehäuse aus verzinktem Stahl, eckig, Nennbreite 1200 mm, Nennhöhe 600 mm, Länge 500 mm, Luftdichtheitsklasse C DIN EN 1751, Einbau in massive Wand, Nasseinbau, mit 2 Revisionsöffnungen mit Deckel, mit Absperrklappenblatt aus mineralischem Baustoff, mit thermoelektrischer Auslösung, Nennauslösetemperatur max. 72 Grad C, mit elektrischem Antrieb mit Federrücklauf und integrierten Endlageschaltern, Bemessungsbetriebsspannung 230 V AC, Schutzart IP 54 DIN EN 60529 (VDE 0470-1).
Menge: 9,000 St
DIN 276-2018 / IBP: 431
Bauabschnitte / Kostenträger: 431

**1.3.4.1.860 Brandschutzklappe EI90S Gehäuse Stahl verz B 1400mm H 600mm L 500mm elektr Antrieb Federrücklauf 230V IP54**
STLB-Bau 2025-10 075
Brandschutzklappe DIN EN 15650, Funktion prüfbar im eingebauten Zustand, Klassifizierung EI 90 S DIN EN 13501-3, beidseitig geprüft DIN EN 1366-2, für vertikalen und horizontalen Einbau, Achslage waagerecht oder senkrecht, rauchdicht, Gehäuse aus verzinktem Stahl, eckig, Nennbreite 1400 mm, Nennhöhe 600 mm, Länge 500 mm, Luftdichtheitsklasse C DIN EN 1751, Einbau in massive Wand, Nasseinbau, mit 2 Revisionsöffnungen mit Deckel, mit Absperrklappenblatt aus mineralischem Baustoff, mit thermoelektrischer Auslösung, Nennauslösetemperatur max. 72 Grad C, mit elektrischem Antrieb mit Federrücklauf und integrierten Endlageschaltern, Bemessungsbetriebsspannung 230 V AC, Schutzart IP 54 DIN EN 60529 (VDE 0470-1).
Menge: 4,000 St
DIN 276-2018 / IBP: 431
Bauabschnitte / Kostenträger: 431

**1.3.4.1.870 Brandschutzklappe EI90S Gehäuse Stahl verz B 1500mm H 600mm L 500mm elektr Antrieb Federrücklauf 230V IP54**
STLB-Bau 2025-10 075
Brandschutzklappe DIN EN 15650, Funktion prüfbar im eingebauten Zustand, Klassifizierung EI 90 S DIN EN 13501-3, beidseitig geprüft DIN EN 1366-2, für vertikalen und horizontalen Einbau, Achslage waagerecht oder senkrecht, rauchdicht, Gehäuse aus verzinktem Stahl, eckig, Nennbreite 1500 mm, Nennhöhe 600 mm, Länge 500 mm, Luftdichtheitsklasse C DIN EN 1751, Einbau in massive Wand, Nasseinbau, mit 2 Revisionsöffnungen mit Deckel, mit Absperrklappenblatt aus mineralischem Baustoff, mit thermoelektrischer Auslösung, Nennauslösetemperatur max. 72 Grad C, mit elektrischem Antrieb mit Federrücklauf und integrierten Endlageschaltern, Bemessungsbetriebsspannung 230 V AC, Schutzart IP 54 DIN EN 60529 (VDE 0470-1).
Menge: 13,000 St
DIN 276-2018 / IBP: 431
Bauabschnitte / Kostenträger: 431

*Hinweis*

**1.3.4.1.880 Brandschutzklappe EI90S Gehäuse Stahl verz B 700mm H 700mm L 500mm elektr Antrieb Federrücklauf 230V IP54**
STLB-Bau 2025-10 075
Brandschutzklappe DIN EN 15650, Funktion prüfbar im eingebauten Zustand, Klassifizierung EI 90 S DIN EN 13501-3, beidseitig geprüft DIN EN 1366-2, für vertikalen und horizontalen Einbau, Achslage waagerecht oder senkrecht, rauchdicht, Gehäuse aus verzinktem Stahl, eckig, Nennbreite 700 mm, Nennhöhe 700 mm, Länge 500 mm, Luftdichtheitsklasse C DIN EN 1751, Einbau in massive Wand, Nasseinbau, mit 2 Revisionsöffnungen mit Deckel, mit Absperrklappenblatt aus mineralischem Baustoff, mit thermoelektrischer Auslösung, Nennauslösetemperatur max. 72 Grad C, mit elektrischem Antrieb mit Federrücklauf und integrierten Endlageschaltern, Bemessungsbetriebsspannung 230 V AC, Schutzart IP 54 DIN EN 60529 (VDE 0470-1).
Menge: 1,000 St
DIN 276-2018 / IBP: 431
Bauabschnitte / Kostenträger: 431

**1.3.4.1.890 Brandschutzklappe EI90S Gehäuse Stahl verz B 1000mm H 700mm L 500mm elektr Antrieb Federrücklauf 230V IP54**
STLB-Bau 2025-10 075
Brandschutzklappe DIN EN 15650, Funktion prüfbar im eingebauten Zustand, Klassifizierung EI 90 S DIN EN 13501-3, beidseitig geprüft DIN EN 1366-2, für vertikalen und horizontalen Einbau, Achslage waagerecht oder senkrecht, rauchdicht, Gehäuse aus verzinktem Stahl, eckig, Nennbreite 1000 mm, Nennhöhe 700 mm, Länge 500 mm, Luftdichtheitsklasse C DIN EN 1751, Einbau in massive Wand, Nasseinbau, mit 2 Revisionsöffnungen mit Deckel, mit Absperrklappenblatt aus mineralischem Baustoff, mit thermoelektrischer Auslösung, Nennauslösetemperatur max. 72 Grad C, mit elektrischem Antrieb mit Federrücklauf und integrierten Endlageschaltern, Bemessungsbetriebsspannung 230 V AC, Schutzart IP 54 DIN EN 60529 (VDE 0470-1).
Menge: 1,000 St
DIN 276-2018 / IBP: 431
Bauabschnitte / Kostenträger: 431

**1.3.4.1.900 Brandschutzklappe EI90S Gehäuse Stahl verz B 1500mm H 700mm L 500mm elektr Antrieb Federrücklauf 230V IP54**
STLB-Bau 2025-10 075
Brandschutzklappe DIN EN 15650, Funktion prüfbar im eingebauten Zustand, Klassifizierung EI 90 S DIN EN 13501-3, beidseitig geprüft DIN EN 1366-2, für vertikalen und horizontalen Einbau, Achslage waagerecht oder senkrecht, rauchdicht, Gehäuse aus verzinktem Stahl, eckig, Nennbreite 1500 mm, Nennhöhe 700 mm, Länge 500 mm, Luftdichtheitsklasse C DIN EN 1751, Einbau in massive Wand, Nasseinbau, mit 2 Revisionsöffnungen mit Deckel, mit Absperrklappenblatt aus mineralischem Baustoff, mit thermoelektrischer Auslösung, Nennauslösetemperatur max. 72 Grad C, mit elektrischem Antrieb mit Federrücklauf und integrierten Endlageschaltern, Bemessungsbetriebsspannung 230 V AC, Schutzart IP 54 DIN EN 60529 (VDE 0470-1).
Menge: 8,000 St
DIN 276-2018 / IBP: 431
Bauabschnitte / Kostenträger: 431

*Hinweis*

**1.3.4.1.910 Brandschutzklappe EI90S Gehäuse Stahl verz B 1000mm H 800mm L 500mm elektr Antrieb Federrücklauf 230V IP54**
STLB-Bau 2025-10 075
Brandschutzklappe DIN EN 15650, Funktion prüfbar im eingebauten Zustand, Klassifizierung EI 90 S DIN EN 13501-3, beidseitig geprüft DIN EN 1366-2, für vertikalen und horizontalen Einbau, Achslage waagerecht oder senkrecht, rauchdicht, Gehäuse aus verzinktem Stahl, eckig, Nennbreite 1000 mm, Nennhöhe 800 mm, Länge 500 mm, Luftdichtheitsklasse C DIN EN 1751, Einbau in massive Wand, Nasseinbau, mit 2 Revisionsöffnungen mit Deckel, mit Absperrklappenblatt aus mineralischem Baustoff, mit thermoelektrischer Auslösung, Nennauslösetemperatur max. 72 Grad C, mit elektrischem Antrieb mit Federrücklauf und integrierten Endlageschaltern, Bemessungsbetriebsspannung 230 V AC, Schutzart IP 54 DIN EN 60529 (VDE 0470-1).
Menge: 1,000 St
DIN 276-2018 / IBP: 431
Bauabschnitte / Kostenträger: 431

**1.3.4.1.920 Brandschutzklappe EI90S Gehäuse Stahl verz B 1200mm H 800mm L 500mm elektr Antrieb Federrücklauf 230V IP54**
STLB-Bau 2025-10 075
Brandschutzklappe DIN EN 15650, Funktion prüfbar im eingebauten Zustand, Klassifizierung EI 90 S DIN EN 13501-3, beidseitig geprüft DIN EN 1366-2, für vertikalen und horizontalen Einbau, Achslage waagerecht oder senkrecht, rauchdicht, Gehäuse aus verzinktem Stahl, eckig, Nennbreite 1200 mm, Nennhöhe 800 mm, Länge 500 mm, Luftdichtheitsklasse C DIN EN 1751, Einbau in massive Wand, Nasseinbau, mit 2 Revisionsöffnungen mit Deckel, mit Absperrklappenblatt aus mineralischem Baustoff, mit thermoelektrischer Auslösung, Nennauslösetemperatur max. 72 Grad C, mit elektrischem Antrieb mit Federrücklauf und integrierten Endlageschaltern, Bemessungsbetriebsspannung 230 V AC, Schutzart IP 54 DIN EN 60529 (VDE 0470-1).
Menge: 2,000 St
DIN 276-2018 / IBP: 431
Bauabschnitte / Kostenträger: 431

**1.3.4.1.930 Brandschutzklappe EI90S Gehäuse Stahl verz B 1400mm H 800mm L 500mm elektr Antrieb Federrücklauf 230V IP54**
STLB-Bau 2025-10 075
Brandschutzklappe DIN EN 15650, Funktion prüfbar im eingebauten Zustand, Klassifizierung EI 90 S DIN EN 13501-3, beidseitig geprüft DIN EN 1366-2, für vertikalen und horizontalen Einbau, Achslage waagerecht oder senkrecht, rauchdicht, Gehäuse aus verzinktem Stahl, eckig, Nennbreite 1400 mm, Nennhöhe 800 mm, Länge 500 mm, Luftdichtheitsklasse C DIN EN 1751, Einbau in massive Wand, Nasseinbau, mit 2 Revisionsöffnungen mit Deckel, mit Absperrklappenblatt aus mineralischem Baustoff, mit thermoelektrischer Auslösung, Nennauslösetemperatur max. 72 Grad C, mit elektrischem Antrieb mit Federrücklauf und integrierten Endlageschaltern, Bemessungsbetriebsspannung 230 V AC, Schutzart IP 54 DIN EN 60529 (VDE 0470-1).
Menge: 1,000 St
DIN 276-2018 / IBP: 431
Bauabschnitte / Kostenträger: 431

**1.3.4.1.940 Brandschutzklappe EI90S Gehäuse Stahl verz B 1500mm H 800mm L 500mm elektr Antrieb Federrücklauf 230V IP54**
STLB-Bau 2025-10 075
Brandschutzklappe DIN EN 15650, Funktion prüfbar im eingebauten Zustand, Klassifizierung EI 90 S DIN EN 13501-3, beidseitig geprüft DIN EN 1366-2, für vertikalen und horizontalen Einbau, Achslage waagerecht oder senkrecht, rauchdicht, Gehäuse aus verzinktem Stahl, eckig, Nennbreite 1500 mm, Nennhöhe 800 mm, Länge 500 mm, Luftdichtheitsklasse C DIN EN 1751, Einbau in massive Wand, Nasseinbau, mit 2 Revisionsöffnungen mit Deckel, mit Absperrklappenblatt aus mineralischem Baustoff, mit thermoelektrischer Auslösung, Nennauslösetemperatur max. 72 Grad C, mit elektrischem Antrieb mit Federrücklauf und integrierten Endlageschaltern, Bemessungsbetriebsspannung 230 V AC, Schutzart IP 54 DIN EN 60529 (VDE 0470-1).
Menge: 20,000 St
DIN 276-2018 / IBP: 431
Bauabschnitte / Kostenträger: 431

*Hinweis*

###### 1.3.4.2 Fugen verschließen um Brandschutzklappen für Wandeinbau in Massivwand

*Hinweis*

**1.3.4.2.10 Schließen Fuge BSK EI90 Gebäude Wand D 240mm B 40-60mm U 1000-2500mm Mörtel M10**
STLB-Bau 2026-04 047
Schließen der Fuge um Brandschutzklappe, gemäß allgemeiner bauaufsichtlicher Zulassung der Brandschutzklappe, Klassifizierung EI 90 DIN EN 13501-3, beidseitig geprüft DIN EN 1366-2, für vertikalen und horizontalen Einbau, rauchdicht S, im Gebäude, Wand als Massivwand, Dicke 240 mm, Fugenbreite über 40 bis 60 mm, äußerer Umfang der Fuge über 1000 bis 2500 mm, mit Mörtel DIN 18580, Mörtelklasse 10, Abrechnung nach äußerem Umfang der Fuge.
Menge: 649,000 M
DIN 276-2018 / IBP: 431
Bauabschnitte / Kostenträger: 431

**1.3.4.2.20 Schließen Fuge BSK EI90 Gebäude Wand D 240mm B 40-60mm U 2500-5000mm Mörtel M10**
STLB-Bau 2026-04 047
Schließen der Fuge um Brandschutzklappe, gemäß allgemeiner bauaufsichtlicher Zulassung der Brandschutzklappe, Klassifizierung EI 90 DIN EN 13501-3, beidseitig geprüft DIN EN 1366-2, für vertikalen und horizontalen Einbau, rauchdicht S, im Gebäude, Wand als Massivwand, Dicke 240 mm, Fugenbreite über 40 bis 60 mm, äußerer Umfang der Fuge über 2500 bis 5000 mm, mit Mörtel DIN 18580, Mörtelklasse 10, Abrechnung nach äußerem Umfang der Fuge.
Menge: 728,000 M
DIN 276-2018 / IBP: 431
Bauabschnitte / Kostenträger: 431

*Hinweis*

###### 1.3.4.3 Brandschutzklappe eckig, mit Federrücklaufmotor (230 V), Nasseinbau in Massivdecke

*Hinweis*

**1.3.4.3.10 Brandschutzklappe EI90S Gehäuse Stahl verz B 350mm H 200mm L 500mm elektr Antrieb Federrücklauf 230V IP54**
*** Leitbeschreibung
STLB-Bau 2026-04 075
Brandschutzklappe DIN EN 15650, Funktion prüfbar im eingebauten Zustand, Klassifizierung EI 90 S DIN EN 13501-3, beidseitig geprüft DIN EN 1366-2, für vertikalen und horizontalen Einbau, Achslage waagerecht oder senkrecht, rauchdicht, Gehäuse aus verzinktem Stahl, eckig, Nennbreite 350 mm, Nennhöhe 200 mm, Länge 500 mm, Einbau in massive Decke, Nasseinbau, mit Absperrklappenblatt aus mineralischem Baustoff, mit thermoelektrischer Auslösung, Nennauslösetemperatur max. 72 Grad C, mit elektrischem Antrieb mit Federrücklauf und integrierten Endlageschaltern, Bemessungsbetriebsspannung 230 V AC, Schutzart IP 54 DIN EN 60529 (VDE 0470-1).
Menge: 1,000 St
DIN 276-2018 / IBP: 431
Bauabschnitte / Kostenträger: 431
*Unterbeschreibung 1 Einschließlich: 2 Inspektionsöffnungen*
Einschließlich: 2 Inspektionsöffnungen mit Bajonettverschluss zur Einhandbedienung.
*Unterbeschreibung 2 Einbau in Massivdecke mit bauseitiger Aufkantung (ca. 10 cm) aus Beton / Mauerwerk*
Einbau in Massivdecke mit bauseitiger Aufkantung (ca. 10 cm) aus Beton / Mauerwerk
einschließlich Hilfskonstruktion zur Fixierung der BSK vor der Vermörtelung
(Vermörtelung in separater LV-Position)

**1.3.4.3.20 Brandschutzklappe EI90S Gehäuse Stahl verz B 400mm H 200mm L 500mm elektr Antrieb Federrücklauf 230V IP54**
*** Leitbeschreibung
STLB-Bau 2026-04 075
Brandschutzklappe DIN EN 15650, Funktion prüfbar im eingebauten Zustand, Klassifizierung EI 90 S DIN EN 13501-3, beidseitig geprüft DIN EN 1366-2, für vertikalen und horizontalen Einbau, Achslage waagerecht oder senkrecht, rauchdicht, Gehäuse aus verzinktem Stahl, eckig, Nennbreite 400 mm, Nennhöhe 200 mm, Länge 500 mm, Einbau in massive Decke, Nasseinbau, mit Absperrklappenblatt aus mineralischem Baustoff, mit thermoelektrischer Auslösung, Nennauslösetemperatur max. 72 Grad C, mit elektrischem Antrieb mit Federrücklauf und integrierten Endlageschaltern, Bemessungsbetriebsspannung 230 V AC, Schutzart IP 54 DIN EN 60529 (VDE 0470-1).
Menge: 1,000 St
DIN 276-2018 / IBP: 431
Bauabschnitte / Kostenträger: 431
*Unterbeschreibung 1 Einschließlich: 2 Inspektionsöffnungen*
Einschließlich: 2 Inspektionsöffnungen mit Bajonettverschluss zur Einhandbedienung.
*Unterbeschreibung 2 Einbau in Massivdecke mit bauseitiger Aufkantung (ca. 10 cm) aus Beton / Mauerwerk*
Einbau in Massivdecke mit bauseitiger Aufkantung (ca. 10 cm) aus Beton / Mauerwerk
einschließlich Hilfskonstruktion zur Fixierung der BSK vor der Vermörtelung
(Vermörtelung in separater LV-Position)

**1.3.4.3.30 Brandschutzklappe EI90S Gehäuse Stahl verz B 500mm H 200mm L 500mm elektr Antrieb Federrücklauf 230V IP54**
*** Leitbeschreibung
STLB-Bau 2026-04 075
Brandschutzklappe DIN EN 15650, Funktion prüfbar im eingebauten Zustand, Klassifizierung EI 90 S DIN EN 13501-3, beidseitig geprüft DIN EN 1366-2, für vertikalen und horizontalen Einbau, Achslage waagerecht oder senkrecht, rauchdicht, Gehäuse aus verzinktem Stahl, eckig, Nennbreite 500 mm, Nennhöhe 200 mm, Länge 500 mm, Einbau in massive Decke, Nasseinbau, mit Absperrklappenblatt aus mineralischem Baustoff, mit thermoelektrischer Auslösung, Nennauslösetemperatur max. 72 Grad C, mit elektrischem Antrieb mit Federrücklauf und integrierten Endlageschaltern, Bemessungsbetriebsspannung 230 V AC, Schutzart IP 54 DIN EN 60529 (VDE 0470-1).
Menge: 5,000 St
DIN 276-2018 / IBP: 431
Bauabschnitte / Kostenträger: 431
*Unterbeschreibung 1 Einschließlich: 2 Inspektionsöffnungen*
Einschließlich: 2 Inspektionsöffnungen mit Bajonettverschluss zur Einhandbedienung.
*Unterbeschreibung 2 Einbau in Massivdecke mit bauseitiger Aufkantung (ca. 10 cm) aus Beton / Mauerwerk*
Einbau in Massivdecke mit bauseitiger Aufkantung (ca. 10 cm) aus Beton / Mauerwerk
einschließlich Hilfskonstruktion zur Fixierung der BSK vor der Vermörtelung
(Vermörtelung in separater LV-Position)

**1.3.4.3.40 Brandschutzklappe EI90S Gehäuse Stahl verz B 600mm H 250mm L 500mm elektr Antrieb Federrücklauf 230V IP54**
*** Leitbeschreibung
STLB-Bau 2026-04 075
Brandschutzklappe DIN EN 15650, Funktion prüfbar im eingebauten Zustand, Klassifizierung EI 90 S DIN EN 13501-3, beidseitig geprüft DIN EN 1366-2, für vertikalen und horizontalen Einbau, Achslage waagerecht oder senkrecht, rauchdicht, Gehäuse aus verzinktem Stahl, eckig, Nennbreite 600 mm, Nennhöhe 250 mm, Länge 500 mm, Einbau in massive Decke, Nasseinbau, mit 2 Revisionsöffnungen mit Deckel, mit Absperrklappenblatt aus mineralischem Baustoff, mit thermoelektrischer Auslösung, Nennauslösetemperatur max. 72 Grad C, mit elektrischem Antrieb mit Federrücklauf und integrierten Endlageschaltern, Bemessungsbetriebsspannung 230 V AC, Schutzart IP 54 DIN EN 60529 (VDE 0470-1).
Menge: 3,000 St
DIN 276-2018 / IBP: 431
Bauabschnitte / Kostenträger: 431
*Unterbeschreibung 1 Einbau in Massivdecke mit bauseitiger Aufkantung (ca. 10 cm) aus Beton / Mauerwerk*
Einbau in Massivdecke mit bauseitiger Aufkantung (ca. 10 cm) aus Beton / Mauerwerk
einschließlich Hilfskonstruktion zur Fixierung der BSK vor der Vermörtelung
(Vermörtelung in separater LV-Position)

**1.3.4.3.50 Brandschutzklappe EI90S Gehäuse Stahl verz B 700mm H 250mm L 500mm elektr Antrieb Federrücklauf 230V IP54**
*** Leitbeschreibung
STLB-Bau 2026-04 075
Brandschutzklappe DIN EN 15650, Funktion prüfbar im eingebauten Zustand, Klassifizierung EI 90 S DIN EN 13501-3, beidseitig geprüft DIN EN 1366-2, für vertikalen und horizontalen Einbau, Achslage waagerecht oder senkrecht, rauchdicht, Gehäuse aus verzinktem Stahl, eckig, Nennbreite 700 mm, Nennhöhe 250 mm, Länge 500 mm, Einbau in massive Decke, Nasseinbau, mit 2 Revisionsöffnungen mit Deckel, mit Absperrklappenblatt aus mineralischem Baustoff, mit thermoelektrischer Auslösung, Nennauslösetemperatur max. 72 Grad C, mit elektrischem Antrieb mit Federrücklauf und integrierten Endlageschaltern, Bemessungsbetriebsspannung 230 V AC, Schutzart IP 54 DIN EN 60529 (VDE 0470-1).
Menge: 3,000 St
DIN 276-2018 / IBP: 431
Bauabschnitte / Kostenträger: 431
*Unterbeschreibung 1 Einbau in Massivdecke mit bauseitiger Aufkantung (ca. 10 cm) aus Beton / Mauerwerk*
Einbau in Massivdecke mit bauseitiger Aufkantung (ca. 10 cm) aus Beton / Mauerwerk
einschließlich Hilfskonstruktion zur Fixierung der BSK vor der Vermörtelung
(Vermörtelung in separater LV-Position)

**1.3.4.3.60 Brandschutzklappe EI90S Gehäuse Stahl verz B 700mm H 300mm L 500mm elektr Antrieb Federrücklauf 230V IP54**
*** Leitbeschreibung
STLB-Bau 2026-04 075
Brandschutzklappe DIN EN 15650, Funktion prüfbar im eingebauten Zustand, Klassifizierung EI 90 S DIN EN 13501-3, beidseitig geprüft DIN EN 1366-2, für vertikalen und horizontalen Einbau, Achslage waagerecht oder senkrecht, rauchdicht, Gehäuse aus verzinktem Stahl, eckig, Nennbreite 700 mm, Nennhöhe 300 mm, Länge 500 mm, Einbau in massive Decke, Nasseinbau, mit 2 Revisionsöffnungen mit Deckel, mit Absperrklappenblatt aus mineralischem Baustoff, mit thermoelektrischer Auslösung, Nennauslösetemperatur max. 72 Grad C, mit elektrischem Antrieb mit Federrücklauf und integrierten Endlageschaltern, Bemessungsbetriebsspannung 230 V AC, Schutzart IP 54 DIN EN 60529 (VDE 0470-1).
Menge: 2,000 St
DIN 276-2018 / IBP: 431
Bauabschnitte / Kostenträger: 431
*Unterbeschreibung 1 Einbau in Massivdecke mit bauseitiger Aufkantung (ca. 10 cm) aus Beton / Mauerwerk*
Einbau in Massivdecke mit bauseitiger Aufkantung (ca. 10 cm) aus Beton / Mauerwerk
einschließlich Hilfskonstruktion zur Fixierung der BSK vor der Vermörtelung
(Vermörtelung in separater LV-Position)

**1.3.4.3.70 Brandschutzklappe EI90S Gehäuse Stahl verz B 450mm H 400mm L 500mm elektr Antrieb Federrücklauf 230V IP54**
*** Leitbeschreibung
STLB-Bau 2026-04 075
Brandschutzklappe DIN EN 15650, Funktion prüfbar im eingebauten Zustand, Klassifizierung EI 90 S DIN EN 13501-3, beidseitig geprüft DIN EN 1366-2, für vertikalen und horizontalen Einbau, Achslage waagerecht oder senkrecht, rauchdicht, Gehäuse aus verzinktem Stahl, eckig, Nennbreite 450 mm, Nennhöhe 400 mm, Länge 500 mm, Einbau in massive Decke, Nasseinbau, mit 2 Revisionsöffnungen mit Deckel, mit Absperrklappenblatt aus mineralischem Baustoff, mit thermoelektrischer Auslösung, Nennauslösetemperatur max. 72 Grad C, mit elektrischem Antrieb mit Federrücklauf und integrierten Endlageschaltern, Bemessungsbetriebsspannung 230 V AC, Schutzart IP 54 DIN EN 60529 (VDE 0470-1).
Menge: 2,000 St
DIN 276-2018 / IBP: 431
Bauabschnitte / Kostenträger: 431
*Unterbeschreibung 1 Einbau in Massivdecke mit bauseitiger Aufkantung (ca. 10 cm) aus Beton / Mauerwerk*
Einbau in Massivdecke mit bauseitiger Aufkantung (ca. 10 cm) aus Beton / Mauerwerk
einschließlich Hilfskonstruktion zur Fixierung der BSK vor der Vermörtelung
(Vermörtelung in separater LV-Position)

**1.3.4.3.80 Brandschutzklappe EI90S Gehäuse Stahl verz B 500mm H 400mm L 500mm elektr Antrieb Federrücklauf 230V IP54**
*** Leitbeschreibung
STLB-Bau 2026-04 075
Brandschutzklappe DIN EN 15650, Funktion prüfbar im eingebauten Zustand, Klassifizierung EI 90 S DIN EN 13501-3, beidseitig geprüft DIN EN 1366-2, für vertikalen und horizontalen Einbau, Achslage waagerecht oder senkrecht, rauchdicht, Gehäuse aus verzinktem Stahl, eckig, Nennbreite 500 mm, Nennhöhe 400 mm, Länge 500 mm, Einbau in massive Decke, Nasseinbau, mit 2 Revisionsöffnungen mit Deckel, mit Absperrklappenblatt aus mineralischem Baustoff, mit thermoelektrischer Auslösung, Nennauslösetemperatur max. 72 Grad C, mit elektrischem Antrieb mit Federrücklauf und integrierten Endlageschaltern, Bemessungsbetriebsspannung 230 V AC, Schutzart IP 54 DIN EN 60529 (VDE 0470-1).
Menge: 14,000 St
DIN 276-2018 / IBP: 431
Bauabschnitte / Kostenträger: 431
*Unterbeschreibung 1 Einbau in Massivdecke mit bauseitiger Aufkantung (ca. 10 cm) aus Beton / Mauerwerk*
Einbau in Massivdecke mit bauseitiger Aufkantung (ca. 10 cm) aus Beton / Mauerwerk
einschließlich Hilfskonstruktion zur Fixierung der BSK vor der Vermörtelung
(Vermörtelung in separater LV-Position)

**1.3.4.3.90 Brandschutzklappe EI90S Gehäuse Stahl verz B 900mm H 400mm L 500mm elektr Antrieb Federrücklauf 230V IP54**
*** Leitbeschreibung
STLB-Bau 2026-04 075
Brandschutzklappe DIN EN 15650, Funktion prüfbar im eingebauten Zustand, Klassifizierung EI 90 S DIN EN 13501-3, beidseitig geprüft DIN EN 1366-2, für vertikalen und horizontalen Einbau, Achslage waagerecht oder senkrecht, rauchdicht, Gehäuse aus verzinktem Stahl, eckig, Nennbreite 900 mm, Nennhöhe 400 mm, Länge 500 mm, Einbau in massive Decke, Nasseinbau, mit 2 Revisionsöffnungen mit Deckel, mit Absperrklappenblatt aus mineralischem Baustoff, mit thermoelektrischer Auslösung, Nennauslösetemperatur max. 72 Grad C, mit elektrischem Antrieb mit Federrücklauf und integrierten Endlageschaltern, Bemessungsbetriebsspannung 230 V AC, Schutzart IP 54 DIN EN 60529 (VDE 0470-1).
Menge: 13,000 St
DIN 276-2018 / IBP: 431
Bauabschnitte / Kostenträger: 431
*Unterbeschreibung 1 Einbau in Massivdecke mit bauseitiger Aufkantung (ca. 10 cm) aus Beton / Mauerwerk*
Einbau in Massivdecke mit bauseitiger Aufkantung (ca. 10 cm) aus Beton / Mauerwerk
einschließlich Hilfskonstruktion zur Fixierung der BSK vor der Vermörtelung
(Vermörtelung in separater LV-Position)

**1.3.4.3.100 Brandschutzklappe EI90S Gehäuse Stahl verz B 1200mm H 400mm L 500mm elektr Antrieb Federrücklauf 230V IP54**
*** Leitbeschreibung
STLB-Bau 2026-04 075
Brandschutzklappe DIN EN 15650, Funktion prüfbar im eingebauten Zustand, Klassifizierung EI 90 S DIN EN 13501-3, beidseitig geprüft DIN EN 1366-2, für vertikalen und horizontalen Einbau, Achslage waagerecht oder senkrecht, rauchdicht, Gehäuse aus verzinktem Stahl, eckig, Nennbreite 1200 mm, Nennhöhe 400 mm, Länge 500 mm, Einbau in massive Decke, Nasseinbau, mit 2 Revisionsöffnungen mit Deckel, mit Absperrklappenblatt aus mineralischem Baustoff, mit thermoelektrischer Auslösung, Nennauslösetemperatur max. 72 Grad C, mit elektrischem Antrieb mit Federrücklauf und integrierten Endlageschaltern, Bemessungsbetriebsspannung 230 V AC, Schutzart IP 54 DIN EN 60529 (VDE 0470-1).
Menge: 3,000 St
DIN 276-2018 / IBP: 431
Bauabschnitte / Kostenträger: 431
*Unterbeschreibung 1 Einbau in Massivdecke mit bauseitiger Aufkantung (ca. 10 cm) aus Beton / Mauerwerk*
Einbau in Massivdecke mit bauseitiger Aufkantung (ca. 10 cm) aus Beton / Mauerwerk
einschließlich Hilfskonstruktion zur Fixierung der BSK vor der Vermörtelung
(Vermörtelung in separater LV-Position)

*Hinweis*

**1.3.4.3.110 Brandschutzklappe EI90S Gehäuse Stahl verz B 400mm H 450mm L 500mm elektr Antrieb Federrücklauf 230V IP54**
*** Leitbeschreibung
STLB-Bau 2026-04 075
Brandschutzklappe DIN EN 15650, Funktion prüfbar im eingebauten Zustand, Klassifizierung EI 90 S DIN EN 13501-3, beidseitig geprüft DIN EN 1366-2, für vertikalen und horizontalen Einbau, Achslage waagerecht oder senkrecht, rauchdicht, Gehäuse aus verzinktem Stahl, eckig, Nennbreite 400 mm, Nennhöhe 450 mm, Länge 500 mm, Einbau in massive Decke, Nasseinbau, mit 2 Revisionsöffnungen mit Deckel, mit Absperrklappenblatt aus mineralischem Baustoff, mit thermoelektrischer Auslösung, Nennauslösetemperatur max. 72 Grad C, mit elektrischem Antrieb mit Federrücklauf und integrierten Endlageschaltern, Bemessungsbetriebsspannung 230 V AC, Schutzart IP 54 DIN EN 60529 (VDE 0470-1).
Menge: 1,000 St
DIN 276-2018 / IBP: 431
Bauabschnitte / Kostenträger: 431
*Unterbeschreibung 1 Einbau in Massivdecke mit bauseitiger Aufkantung (ca. 10 cm) aus Beton / Mauerwerk*
Einbau in Massivdecke mit bauseitiger Aufkantung (ca. 10 cm) aus Beton / Mauerwerk
einschließlich Hilfskonstruktion zur Fixierung der BSK vor der Vermörtelung
(Vermörtelung in separater LV-Position)

*Hinweis*

**1.3.4.3.120 Brandschutzklappe EI90S Gehäuse Stahl verz B 200mm H 500mm L 500mm elektr Antrieb Federrücklauf 230V IP54**
*** Leitbeschreibung
STLB-Bau 2026-04 075
Brandschutzklappe DIN EN 15650, Funktion prüfbar im eingebauten Zustand, Klassifizierung EI 90 S DIN EN 13501-3, beidseitig geprüft DIN EN 1366-2, für vertikalen und horizontalen Einbau, Achslage waagerecht oder senkrecht, rauchdicht, Gehäuse aus verzinktem Stahl, eckig, Nennbreite 200 mm, Nennhöhe 500 mm, Länge 500 mm, Einbau in massive Decke, Nasseinbau, mit Absperrklappenblatt aus mineralischem Baustoff, mit thermoelektrischer Auslösung, Nennauslösetemperatur max. 72 Grad C, mit elektrischem Antrieb mit Federrücklauf und integrierten Endlageschaltern, Bemessungsbetriebsspannung 230 V AC, Schutzart IP 54 DIN EN 60529 (VDE 0470-1).
Menge: 1,000 St
DIN 276-2018 / IBP: 431
Bauabschnitte / Kostenträger: 431
*Unterbeschreibung 1 Einschließlich: 2 Inspektionsöffnungen*
Einschließlich: 2 Inspektionsöffnungen mit Bajonettverschluss zur Einhandbedienung.
*Unterbeschreibung 2 Einbau in Massivdecke mit bauseitiger Aufkantung (ca. 10 cm) aus Beton / Mauerwerk*
Einbau in Massivdecke mit bauseitiger Aufkantung (ca. 10 cm) aus Beton / Mauerwerk
einschließlich Hilfskonstruktion zur Fixierung der BSK vor der Vermörtelung
(Vermörtelung in separater LV-Position)

**1.3.4.3.130 Brandschutzklappe EI90S Gehäuse Stahl verz B 500mm H 500mm L 500mm elektr Antrieb Federrücklauf 230V IP54**
*** Leitbeschreibung
STLB-Bau 2026-04 075
Brandschutzklappe DIN EN 15650, Funktion prüfbar im eingebauten Zustand, Klassifizierung EI 90 S DIN EN 13501-3, beidseitig geprüft DIN EN 1366-2, für vertikalen und horizontalen Einbau, Achslage waagerecht oder senkrecht, rauchdicht, Gehäuse aus verzinktem Stahl, eckig, Nennbreite 500 mm, Nennhöhe 500 mm, Länge 500 mm, Einbau in massive Decke, Nasseinbau, mit 2 Revisionsöffnungen mit Deckel, mit Absperrklappenblatt aus mineralischem Baustoff, mit thermoelektrischer Auslösung, Nennauslösetemperatur max. 72 Grad C, mit elektrischem Antrieb mit Federrücklauf und integrierten Endlageschaltern, Bemessungsbetriebsspannung 230 V AC, Schutzart IP 54 DIN EN 60529 (VDE 0470-1).
Menge: 3,000 St
DIN 276-2018 / IBP: 431
Bauabschnitte / Kostenträger: 431
*Unterbeschreibung 1 Einbau in Massivdecke mit bauseitiger Aufkantung (ca. 10 cm) aus Beton / Mauerwerk*
Einbau in Massivdecke mit bauseitiger Aufkantung (ca. 10 cm) aus Beton / Mauerwerk
einschließlich Hilfskonstruktion zur Fixierung der BSK vor der Vermörtelung
(Vermörtelung in separater LV-Position)

**1.3.4.3.140 Brandschutzklappe EI90S Gehäuse Stahl verz B 900mm H 500mm L 500mm elektr Antrieb Federrücklauf 230V IP54**
*** Leitbeschreibung
STLB-Bau 2026-04 075
Brandschutzklappe DIN EN 15650, Funktion prüfbar im eingebauten Zustand, Klassifizierung EI 90 S DIN EN 13501-3, beidseitig geprüft DIN EN 1366-2, für vertikalen und horizontalen Einbau, Achslage waagerecht oder senkrecht, rauchdicht, Gehäuse aus verzinktem Stahl, eckig, Nennbreite 900 mm, Nennhöhe 500 mm, Länge 500 mm, Einbau in massive Decke, Nasseinbau, mit 2 Revisionsöffnungen mit Deckel, mit Absperrklappenblatt aus mineralischem Baustoff, mit thermoelektrischer Auslösung, Nennauslösetemperatur max. 72 Grad C, mit elektrischem Antrieb mit Federrücklauf und integrierten Endlageschaltern, Bemessungsbetriebsspannung 230 V AC, Schutzart IP 54 DIN EN 60529 (VDE 0470-1).
Menge: 1,000 St
DIN 276-2018 / IBP: 431
Bauabschnitte / Kostenträger: 431
*Unterbeschreibung 1 Einbau in Massivdecke mit bauseitiger Aufkantung (ca. 10 cm) aus Beton / Mauerwerk*
Einbau in Massivdecke mit bauseitiger Aufkantung (ca. 10 cm) aus Beton / Mauerwerk
einschließlich Hilfskonstruktion zur Fixierung der BSK vor der Vermörtelung
(Vermörtelung in separater LV-Position)

**1.3.4.3.150 Brandschutzklappe EI90S Gehäuse Stahl verz B 1000mm H 500mm L 500mm elektr Antrieb Federrücklauf 230V IP54**
*** Leitbeschreibung
STLB-Bau 2026-04 075
Brandschutzklappe DIN EN 15650, Funktion prüfbar im eingebauten Zustand, Klassifizierung EI 90 S DIN EN 13501-3, beidseitig geprüft DIN EN 1366-2, für vertikalen und horizontalen Einbau, Achslage waagerecht oder senkrecht, rauchdicht, Gehäuse aus verzinktem Stahl, eckig, Nennbreite 1000 mm, Nennhöhe 500 mm, Länge 500 mm, Einbau in massive Decke, Nasseinbau, mit 2 Revisionsöffnungen mit Deckel, mit Absperrklappenblatt aus mineralischem Baustoff, mit thermoelektrischer Auslösung, Nennauslösetemperatur max. 72 Grad C, mit elektrischem Antrieb mit Federrücklauf und integrierten Endlageschaltern, Bemessungsbetriebsspannung 230 V AC, Schutzart IP 54 DIN EN 60529 (VDE 0470-1).
Menge: 2,000 St
DIN 276-2018 / IBP: 431
Bauabschnitte / Kostenträger: 431
*Unterbeschreibung 1 Einbau in Massivdecke mit bauseitiger Aufkantung (ca. 10 cm) aus Beton / Mauerwerk*
Einbau in Massivdecke mit bauseitiger Aufkantung (ca. 10 cm) aus Beton / Mauerwerk
einschließlich Hilfskonstruktion zur Fixierung der BSK vor der Vermörtelung
(Vermörtelung in separater LV-Position)

**1.3.4.3.160 Brandschutzklappe EI90S Gehäuse Stahl verz B 1200mm H 500mm L 500mm elektr Antrieb Federrücklauf 230V IP54**
*** Leitbeschreibung
STLB-Bau 2026-04 075
Brandschutzklappe DIN EN 15650, Funktion prüfbar im eingebauten Zustand, Klassifizierung EI 90 S DIN EN 13501-3, beidseitig geprüft DIN EN 1366-2, für vertikalen und horizontalen Einbau, Achslage waagerecht oder senkrecht, rauchdicht, Gehäuse aus verzinktem Stahl, eckig, Nennbreite 1200 mm, Nennhöhe 500 mm, Länge 500 mm, Einbau in massive Decke, Nasseinbau, mit 2 Revisionsöffnungen mit Deckel, mit Absperrklappenblatt aus mineralischem Baustoff, mit thermoelektrischer Auslösung, Nennauslösetemperatur max. 72 Grad C, mit elektrischem Antrieb mit Federrücklauf und integrierten Endlageschaltern, Bemessungsbetriebsspannung 230 V AC, Schutzart IP 54 DIN EN 60529 (VDE 0470-1).
Menge: 1,000 St
DIN 276-2018 / IBP: 431
Bauabschnitte / Kostenträger: 431
*Unterbeschreibung 1 Einbau in Massivdecke mit bauseitiger Aufkantung (ca. 10 cm) aus Beton / Mauerwerk*
Einbau in Massivdecke mit bauseitiger Aufkantung (ca. 10 cm) aus Beton / Mauerwerk
einschließlich Hilfskonstruktion zur Fixierung der BSK vor der Vermörtelung
(Vermörtelung in separater LV-Position)

**1.3.4.3.170 Brandschutzklappe EI90S Gehäuse Stahl verz B 1500mm H 500mm L 500mm elektr Antrieb Federrücklauf 230V IP54**
*** Leitbeschreibung
STLB-Bau 2026-04 075
Brandschutzklappe DIN EN 15650, Funktion prüfbar im eingebauten Zustand, Klassifizierung EI 90 S DIN EN 13501-3, beidseitig geprüft DIN EN 1366-2, für vertikalen und horizontalen Einbau, Achslage waagerecht oder senkrecht, rauchdicht, Gehäuse aus verzinktem Stahl, eckig, Nennbreite 1500 mm, Nennhöhe 500 mm, Länge 500 mm, Einbau in massive Decke, Nasseinbau, mit 2 Revisionsöffnungen mit Deckel, mit Absperrklappenblatt aus mineralischem Baustoff, mit thermoelektrischer Auslösung, Nennauslösetemperatur max. 72 Grad C, mit elektrischem Antrieb mit Federrücklauf und integrierten Endlageschaltern, Bemessungsbetriebsspannung 230 V AC, Schutzart IP 54 DIN EN 60529 (VDE 0470-1).
Menge: 1,000 St
DIN 276-2018 / IBP: 431
Bauabschnitte / Kostenträger: 431
*Unterbeschreibung 1 Einbau in Massivdecke mit bauseitiger Aufkantung (ca. 10 cm) aus Beton / Mauerwerk*
Einbau in Massivdecke mit bauseitiger Aufkantung (ca. 10 cm) aus Beton / Mauerwerk
einschließlich Hilfskonstruktion zur Fixierung der BSK vor der Vermörtelung
(Vermörtelung in separater LV-Position)

*Hinweis*

**1.3.4.3.180 Brandschutzklappe EI90S Gehäuse Stahl verz B 600mm H 600mm L 500mm elektr Antrieb Federrücklauf 230V IP54**
*** Leitbeschreibung
STLB-Bau 2026-04 075
Brandschutzklappe DIN EN 15650, Funktion prüfbar im eingebauten Zustand, Klassifizierung EI 90 S DIN EN 13501-3, beidseitig geprüft DIN EN 1366-2, für vertikalen und horizontalen Einbau, Achslage waagerecht oder senkrecht, rauchdicht, Gehäuse aus verzinktem Stahl, eckig, Nennbreite 600 mm, Nennhöhe 600 mm, Länge 500 mm, Einbau in massive Decke, Nasseinbau, mit 2 Revisionsöffnungen mit Deckel, mit Absperrklappenblatt aus mineralischem Baustoff, mit thermoelektrischer Auslösung, Nennauslösetemperatur max. 72 Grad C, mit elektrischem Antrieb mit Federrücklauf und integrierten Endlageschaltern, Bemessungsbetriebsspannung 230 V AC, Schutzart IP 54 DIN EN 60529 (VDE 0470-1).
Menge: 2,000 St
DIN 276-2018 / IBP: 431
Bauabschnitte / Kostenträger: 431
*Unterbeschreibung 1 Einbau in Massivdecke mit bauseitiger Aufkantung (ca. 10 cm) aus Beton / Mauerwerk*
Einbau in Massivdecke mit bauseitiger Aufkantung (ca. 10 cm) aus Beton / Mauerwerk
einschließlich Hilfskonstruktion zur Fixierung der BSK vor der Vermörtelung
(Vermörtelung in separater LV-Position)

**1.3.4.3.190 Brandschutzklappe EI90S Gehäuse Stahl verz B 700mm H 700mm L 500mm elektr Antrieb Federrücklauf 230V IP54**
*** Leitbeschreibung
STLB-Bau 2026-04 075
Brandschutzklappe DIN EN 15650, Funktion prüfbar im eingebauten Zustand, Klassifizierung EI 90 S DIN EN 13501-3, beidseitig geprüft DIN EN 1366-2, für vertikalen und horizontalen Einbau, Achslage waagerecht oder senkrecht, rauchdicht, Gehäuse aus verzinktem Stahl, eckig, Nennbreite 700 mm, Nennhöhe 700 mm, Länge 500 mm, Einbau in massive Decke, Nasseinbau, mit 2 Revisionsöffnungen mit Deckel, mit Absperrklappenblatt aus mineralischem Baustoff, mit thermoelektrischer Auslösung, Nennauslösetemperatur max. 72 Grad C, mit elektrischem Antrieb mit Federrücklauf und integrierten Endlageschaltern, Bemessungsbetriebsspannung 230 V AC, Schutzart IP 54 DIN EN 60529 (VDE 0470-1).
Menge: 1,000 St
DIN 276-2018 / IBP: 431
Bauabschnitte / Kostenträger: 431
*Unterbeschreibung 1 Einbau in Massivdecke mit bauseitiger Aufkantung (ca. 10 cm) aus Beton / Mauerwerk*
Einbau in Massivdecke mit bauseitiger Aufkantung (ca. 10 cm) aus Beton / Mauerwerk
einschließlich Hilfskonstruktion zur Fixierung der BSK vor der Vermörtelung
(Vermörtelung in separater LV-Position)

**1.3.4.3.200 Brandschutzklappe EI90S Gehäuse Stahl verz B 1250mm H 800mm L 500mm elektr Antrieb Federrücklauf 230V IP54**
*** Leitbeschreibung
STLB-Bau 2026-04 075
Brandschutzklappe DIN EN 15650, Funktion prüfbar im eingebauten Zustand, Klassifizierung EI 90 S DIN EN 13501-3, beidseitig geprüft DIN EN 1366-2, für vertikalen und horizontalen Einbau, Achslage waagerecht oder senkrecht, rauchdicht, Gehäuse aus verzinktem Stahl, eckig, Nennbreite 1250 mm, Nennhöhe 800 mm, Länge 500 mm, Einbau in massive Decke, Nasseinbau, mit 2 Revisionsöffnungen mit Deckel, mit Absperrklappenblatt aus mineralischem Baustoff, mit thermoelektrischer Auslösung, Nennauslösetemperatur max. 72 Grad C, mit elektrischem Antrieb mit Federrücklauf und integrierten Endlageschaltern, Bemessungsbetriebsspannung 230 V AC, Schutzart IP 54 DIN EN 60529 (VDE 0470-1).
Menge: 2,000 St
DIN 276-2018 / IBP: 431
Bauabschnitte / Kostenträger: 431
*Unterbeschreibung 1 Einbau in Massivdecke mit bauseitiger Aufkantung (ca. 10 cm) aus Beton / Mauerwerk*
Einbau in Massivdecke mit bauseitiger Aufkantung (ca. 10 cm) aus Beton / Mauerwerk
einschließlich Hilfskonstruktion zur Fixierung der BSK vor der Vermörtelung
(Vermörtelung in separater LV-Position)

**1.3.4.3.210 Brandschutzklappe EI90S Gehäuse Stahl verz B 1500mm H 800mm L 500mm elektr Antrieb Federrücklauf 230V IP54**
*** Leitbeschreibung
STLB-Bau 2025-10 075
Brandschutzklappe DIN EN 15650, Funktion prüfbar im eingebauten Zustand, Klassifizierung EI 90 S DIN EN 13501-3, beidseitig geprüft DIN EN 1366-2, für vertikalen und horizontalen Einbau, Achslage waagerecht oder senkrecht, rauchdicht, Gehäuse aus verzinktem Stahl, eckig, Nennbreite 1500 mm, Nennhöhe 800 mm, Länge 500 mm, Luftdichtheitsklasse C DIN EN 1751, Einbau in massive Wand, Nasseinbau, mit 2 Revisionsöffnungen mit Deckel, mit Absperrklappenblatt aus mineralischem Baustoff, mit thermoelektrischer Auslösung, Nennauslösetemperatur max. 72 Grad C, mit elektrischem Antrieb mit Federrücklauf und integrierten Endlageschaltern, Bemessungsbetriebsspannung 230 V AC, Schutzart IP 54 DIN EN 60529 (VDE 0470-1).
Menge: 4,000 St
DIN 276-2018 / IBP: 431
Bauabschnitte / Kostenträger: 431
*Unterbeschreibung 1 Einbau in Massivdecke mit bauseitiger Aufkantung (ca. 10 cm) aus Beton / Mauerwerk*
Einbau in Massivdecke mit bauseitiger Aufkantung (ca. 10 cm) aus Beton / Mauerwerk
einschließlich Hilfskonstruktion zur Fixierung der BSK vor der Vermörtelung
(Vermörtelung in separater LV-Position)

*Hinweis*

###### 1.3.4.4 Fugen verschließen um Brandschutzklappen für Deckeneinbau

*Hinweis*

**1.3.4.4.10 Schließen Fuge BSK EI90 Gebäude Decke D 300mm B 40-60mm U 2500-5000mm Mörtel M10**
STLB-Bau 2025-10 047
Schließen der Fuge um Brandschutzklappe, gemäß allgemeiner bauaufsichtlicher Zulassung der Brandschutzklappe, Klassifizierung EI 90 DIN EN 13501-3, beidseitig geprüft DIN EN 1366-2, für vertikalen und horizontalen Einbau, rauchdicht S, im Gebäude, Decke aus Beton, Dicke 300 mm, Fugenbreite über 40 bis 60 mm, äußerer Umfang der Fuge über 2500 bis 5000 mm, mit Mörtel DIN 18580, Mörtelklasse 10, Abrechnung nach äußerem Umfang der Fuge.
Menge: 251,000 M
DIN 276-2018 / IBP: 431
Bauabschnitte / Kostenträger: 431

*Hinweis*

###### 1.3.4.5 Brandschutzklappe eckig, mit Federrücklaufmotor (230 V), Nasseinbau in leichte Trennwand

*Hinweis*

**1.3.4.5.10 Brandschutzklappe EI90S Gehäuse Stahl verz B 200mm H 150mm L 500mm elektr Antrieb Federrücklauf 230V IP54**
*** Leitbeschreibung
STLB-Bau 2025-10 075
Brandschutzklappe DIN EN 15650, Funktion prüfbar im eingebauten Zustand, Klassifizierung EI 90 S DIN EN 13501-3, beidseitig geprüft DIN EN 1366-2, für vertikalen und horizontalen Einbau, Achslage waagerecht oder senkrecht, rauchdicht, Gehäuse aus verzinktem Stahl, eckig, Nennbreite 200 mm, Nennhöhe 150 mm, Länge 500 mm, Luftdichtheitsklasse C DIN EN 1751, Einbau in leichte Trennwand, mit Metallständer, Nasseinbau, mit Absperrklappenblatt aus mineralischem Baustoff, mit thermoelektrischer Auslösung, Nennauslösetemperatur max. 72 Grad C, mit elektrischem Antrieb mit Federrücklauf und integrierten Endlageschaltern, Bemessungsbetriebsspannung 230 V AC, Schutzart IP 54 DIN EN 60529 (VDE 0470-1).
Menge: 1,000 St
DIN 276-2018 / IBP: 431
Bauabschnitte / Kostenträger: 431
*Unterbeschreibung 1 Einschließlich: 2 Inspektionsöffnungen*
Einschließlich: 2 Inspektionsöffnungen mit Bajonettverschluss zur Einhandbedienung.

**1.3.4.5.20 Brandschutzklappe EI90S Gehäuse Stahl verz B 400mm H 150mm L 500mm elektr Antrieb Federrücklauf 230V IP54**
*** Leitbeschreibung
STLB-Bau 2025-10 075
Brandschutzklappe DIN EN 15650, Funktion prüfbar im eingebauten Zustand, Klassifizierung EI 90 S DIN EN 13501-3, beidseitig geprüft DIN EN 1366-2, für vertikalen und horizontalen Einbau, Achslage waagerecht oder senkrecht, rauchdicht, Gehäuse aus verzinktem Stahl, eckig, Nennbreite 400 mm, Nennhöhe 150 mm, Länge 500 mm, Luftdichtheitsklasse C DIN EN 1751, Einbau in leichte Trennwand, mit Metallständer, Nasseinbau, mit Absperrklappenblatt aus mineralischem Baustoff, mit thermoelektrischer Auslösung, Nennauslösetemperatur max. 72 Grad C, mit elektrischem Antrieb mit Federrücklauf und integrierten Endlageschaltern, Bemessungsbetriebsspannung 230 V AC, Schutzart IP 54 DIN EN 60529 (VDE 0470-1).
Menge: 4,000 St
DIN 276-2018 / IBP: 431
Bauabschnitte / Kostenträger: 431
*Unterbeschreibung 1 Einschließlich: 2 Inspektionsöffnungen*
Einschließlich: 2 Inspektionsöffnungen mit Bajonettverschluss zur Einhandbedienung.

**1.3.4.5.30 Brandschutzklappe EI90S Gehäuse Stahl verz B 450mm H 150mm L 500mm elektr Antrieb Federrücklauf 230V IP54**
*** Leitbeschreibung
STLB-Bau 2026-04 075
Brandschutzklappe DIN EN 15650, Funktion prüfbar im eingebauten Zustand, Klassifizierung EI 90 S DIN EN 13501-3, beidseitig geprüft DIN EN 1366-2, für vertikalen und horizontalen Einbau, Achslage waagerecht oder senkrecht, rauchdicht, Gehäuse aus verzinktem Stahl, eckig, Nennbreite 450 mm, Nennhöhe 150 mm, Länge 500 mm, Einbau in leichte Trennwand, mit Metallständer, Nasseinbau, mit Absperrklappenblatt aus mineralischem Baustoff, mit thermoelektrischer Auslösung, Nennauslösetemperatur max. 72 Grad C, mit elektrischem Antrieb mit Federrücklauf und integrierten Endlageschaltern, Bemessungsbetriebsspannung 230 V AC, Schutzart IP 54 DIN EN 60529 (VDE 0470-1).
Menge: 1,000 St
DIN 276-2018 / IBP: 431
Bauabschnitte / Kostenträger: 431
*Unterbeschreibung 1 Einschließlich: 2 Inspektionsöffnungen*
Einschließlich: 2 Inspektionsöffnungen mit Bajonettverschluss zur Einhandbedienung.

**1.3.4.5.40 Brandschutzklappe EI90S Gehäuse Stahl verz B 500mm H 150mm L 500mm elektr Antrieb Federrücklauf 230V IP54**
*** Leitbeschreibung
STLB-Bau 2026-04 075
Brandschutzklappe DIN EN 15650, Funktion prüfbar im eingebauten Zustand, Klassifizierung EI 90 S DIN EN 13501-3, beidseitig geprüft DIN EN 1366-2, für vertikalen und horizontalen Einbau, Achslage waagerecht oder senkrecht, rauchdicht, Gehäuse aus verzinktem Stahl, eckig, Nennbreite 500 mm, Nennhöhe 150 mm, Länge 500 mm, Einbau in leichte Trennwand, mit Metallständer, Nasseinbau, mit Absperrklappenblatt aus mineralischem Baustoff, mit thermoelektrischer Auslösung, Nennauslösetemperatur max. 72 Grad C, mit elektrischem Antrieb mit Federrücklauf und integrierten Endlageschaltern, Bemessungsbetriebsspannung 230 V AC, Schutzart IP 54 DIN EN 60529 (VDE 0470-1).
Menge: 4,000 St
DIN 276-2018 / IBP: 431
Bauabschnitte / Kostenträger: 431
*Unterbeschreibung 1 Einschließlich: 2 Inspektionsöffnungen*
Einschließlich: 2 Inspektionsöffnungen mit Bajonettverschluss zur Einhandbedienung.

*Hinweis*

**1.3.4.5.50 Brandschutzklappe EI90S Gehäuse Stahl verz B 200mm H 200mm L 500mm elektr Antrieb Federrücklauf 230V IP54**
*** Leitbeschreibung
STLB-Bau 2025-10 075
Brandschutzklappe DIN EN 15650, Funktion prüfbar im eingebauten Zustand, Klassifizierung EI 90 S DIN EN 13501-3, beidseitig geprüft DIN EN 1366-2, für vertikalen und horizontalen Einbau, Achslage waagerecht oder senkrecht, rauchdicht, Gehäuse aus verzinktem Stahl, eckig, Nennbreite 200 mm, Nennhöhe 200 mm, Länge 500 mm, Luftdichtheitsklasse C DIN EN 1751, Einbau in leichte Trennwand, mit Metallständer, Nasseinbau, mit Absperrklappenblatt aus mineralischem Baustoff, mit thermoelektrischer Auslösung, Nennauslösetemperatur max. 72 Grad C, mit elektrischem Antrieb mit Federrücklauf und integrierten Endlageschaltern, Bemessungsbetriebsspannung 230 V AC, Schutzart IP 54 DIN EN 60529 (VDE 0470-1).
Menge: 5,000 St
DIN 276-2018 / IBP: 431
Bauabschnitte / Kostenträger: 431
*Unterbeschreibung 1 Einschließlich: 2 Inspektionsöffnungen*
Einschließlich: 2 Inspektionsöffnungen mit Bajonettverschluss zur Einhandbedienung.

**1.3.4.5.60 Brandschutzklappe EI90S Gehäuse Stahl verz B 250mm H 200mm L 500mm elektr Antrieb Federrücklauf 230V IP54**
*** Leitbeschreibung
STLB-Bau 2025-10 075
Brandschutzklappe DIN EN 15650, Funktion prüfbar im eingebauten Zustand, Klassifizierung EI 90 S DIN EN 13501-3, beidseitig geprüft DIN EN 1366-2, für vertikalen und horizontalen Einbau, Achslage waagerecht oder senkrecht, rauchdicht, Gehäuse aus verzinktem Stahl, eckig, Nennbreite 250 mm, Nennhöhe 200 mm, Länge 500 mm, Luftdichtheitsklasse C DIN EN 1751, Einbau in leichte Trennwand, mit Metallständer, Nasseinbau, mit Absperrklappenblatt aus mineralischem Baustoff, mit thermoelektrischer Auslösung, Nennauslösetemperatur max. 72 Grad C, mit elektrischem Antrieb mit Federrücklauf und integrierten Endlageschaltern, Bemessungsbetriebsspannung 230 V AC, Schutzart IP 54 DIN EN 60529 (VDE 0470-1).
Menge: 1,000 St
DIN 276-2018 / IBP: 431
Bauabschnitte / Kostenträger: 431
*Unterbeschreibung 1 Einschließlich: 2 Inspektionsöffnungen*
Einschließlich: 2 Inspektionsöffnungen mit Bajonettverschluss zur Einhandbedienung.

**1.3.4.5.70 Brandschutzklappe EI90S Gehäuse Stahl verz B 300mm H 200mm L 500mm elektr Antrieb Federrücklauf 230V IP54**
*** Leitbeschreibung
STLB-Bau 2025-10 075
Brandschutzklappe DIN EN 15650, Funktion prüfbar im eingebauten Zustand, Klassifizierung EI 90 S DIN EN 13501-3, beidseitig geprüft DIN EN 1366-2, für vertikalen und horizontalen Einbau, Achslage waagerecht oder senkrecht, rauchdicht, Gehäuse aus verzinktem Stahl, eckig, Nennbreite 300 mm, Nennhöhe 200 mm, Länge 500 mm, Luftdichtheitsklasse C DIN EN 1751, Einbau in leichte Trennwand, mit Metallständer, Nasseinbau, mit Absperrklappenblatt aus mineralischem Baustoff, mit thermoelektrischer Auslösung, Nennauslösetemperatur max. 72 Grad C, mit elektrischem Antrieb mit Federrücklauf und integrierten Endlageschaltern, Bemessungsbetriebsspannung 230 V AC, Schutzart IP 54 DIN EN 60529 (VDE 0470-1).
Menge: 81,000 St
DIN 276-2018 / IBP: 431
Bauabschnitte / Kostenträger: 431
*Unterbeschreibung 1 Einschließlich: 2 Inspektionsöffnungen*
Einschließlich: 2 Inspektionsöffnungen mit Bajonettverschluss zur Einhandbedienung.

**1.3.4.5.80 Brandschutzklappe EI90S Gehäuse Stahl verz B 350mm H 200mm L 500mm elektr Antrieb Federrücklauf 230V IP54**
*** Leitbeschreibung
STLB-Bau 2025-10 075
Brandschutzklappe DIN EN 15650, Funktion prüfbar im eingebauten Zustand, Klassifizierung EI 90 S DIN EN 13501-3, beidseitig geprüft DIN EN 1366-2, für vertikalen und horizontalen Einbau, Achslage waagerecht oder senkrecht, rauchdicht, Gehäuse aus verzinktem Stahl, eckig, Nennbreite 350 mm, Nennhöhe 200 mm, Länge 500 mm, Luftdichtheitsklasse C DIN EN 1751, Einbau in leichte Trennwand, mit Metallständer, Nasseinbau, mit Absperrklappenblatt aus mineralischem Baustoff, mit thermoelektrischer Auslösung, Nennauslösetemperatur max. 72 Grad C, mit elektrischem Antrieb mit Federrücklauf und integrierten Endlageschaltern, Bemessungsbetriebsspannung 230 V AC, Schutzart IP 54 DIN EN 60529 (VDE 0470-1).
Menge: 3,000 St
DIN 276-2018 / IBP: 431
Bauabschnitte / Kostenträger: 431
*Unterbeschreibung 1 Einschließlich: 2 Inspektionsöffnungen*
Einschließlich: 2 Inspektionsöffnungen mit Bajonettverschluss zur Einhandbedienung.

**1.3.4.5.90 Brandschutzklappe EI90S Gehäuse Stahl verz B 400mm H 200mm L 500mm elektr Antrieb Federrücklauf 230V IP54**
*** Leitbeschreibung
STLB-Bau 2025-10 075
Brandschutzklappe DIN EN 15650, Funktion prüfbar im eingebauten Zustand, Klassifizierung EI 90 S DIN EN 13501-3, beidseitig geprüft DIN EN 1366-2, für vertikalen und horizontalen Einbau, Achslage waagerecht oder senkrecht, rauchdicht, Gehäuse aus verzinktem Stahl, eckig, Nennbreite 400 mm, Nennhöhe 200 mm, Länge 500 mm, Luftdichtheitsklasse C DIN EN 1751, Einbau in leichte Trennwand, mit Metallständer, Nasseinbau, mit Absperrklappenblatt aus mineralischem Baustoff, mit thermoelektrischer Auslösung, Nennauslösetemperatur max. 72 Grad C, mit elektrischem Antrieb mit Federrücklauf und integrierten Endlageschaltern, Bemessungsbetriebsspannung 230 V AC, Schutzart IP 54 DIN EN 60529 (VDE 0470-1).
Menge: 29,000 St
DIN 276-2018 / IBP: 431
Bauabschnitte / Kostenträger: 431
*Unterbeschreibung 1 Einschließlich: 2 Inspektionsöffnungen*
Einschließlich: 2 Inspektionsöffnungen mit Bajonettverschluss zur Einhandbedienung.

**1.3.4.5.100 Brandschutzklappe EI90S Gehäuse Stahl verz B 450mm H 200mm L 500mm elektr Antrieb Federrücklauf 230V IP54**
*** Leitbeschreibung
STLB-Bau 2025-10 075
Brandschutzklappe DIN EN 15650, Funktion prüfbar im eingebauten Zustand, Klassifizierung EI 90 S DIN EN 13501-3, beidseitig geprüft DIN EN 1366-2, für vertikalen und horizontalen Einbau, Achslage waagerecht oder senkrecht, rauchdicht, Gehäuse aus verzinktem Stahl, eckig, Nennbreite 450 mm, Nennhöhe 200 mm, Länge 500 mm, Luftdichtheitsklasse C DIN EN 1751, Einbau in leichte Trennwand, mit Metallständer, Nasseinbau, mit Absperrklappenblatt aus mineralischem Baustoff, mit thermoelektrischer Auslösung, Nennauslösetemperatur max. 72 Grad C, mit elektrischem Antrieb mit Federrücklauf und integrierten Endlageschaltern, Bemessungsbetriebsspannung 230 V AC, Schutzart IP 54 DIN EN 60529 (VDE 0470-1).
Menge: 4,000 St
DIN 276-2018 / IBP: 431
Bauabschnitte / Kostenträger: 431
*Unterbeschreibung 1 Einschließlich: 2 Inspektionsöffnungen*
Einschließlich: 2 Inspektionsöffnungen mit Bajonettverschluss zur Einhandbedienung.

**1.3.4.5.110 Brandschutzklappe EI90S Gehäuse Stahl verz B 500mm H 200mm L 500mm elektr Antrieb Federrücklauf 230V IP54**
*** Leitbeschreibung
STLB-Bau 2025-10 075
Brandschutzklappe DIN EN 15650, Funktion prüfbar im eingebauten Zustand, Klassifizierung EI 90 S DIN EN 13501-3, beidseitig geprüft DIN EN 1366-2, für vertikalen und horizontalen Einbau, Achslage waagerecht oder senkrecht, rauchdicht, Gehäuse aus verzinktem Stahl, eckig, Nennbreite 500 mm, Nennhöhe 200 mm, Länge 500 mm, Luftdichtheitsklasse C DIN EN 1751, Einbau in leichte Trennwand, mit Metallständer, Nasseinbau, mit Absperrklappenblatt aus mineralischem Baustoff, mit thermoelektrischer Auslösung, Nennauslösetemperatur max. 72 Grad C, mit elektrischem Antrieb mit Federrücklauf und integrierten Endlageschaltern, Bemessungsbetriebsspannung 230 V AC, Schutzart IP 54 DIN EN 60529 (VDE 0470-1).
Menge: 25,000 St
DIN 276-2018 / IBP: 431
Bauabschnitte / Kostenträger: 431
*Unterbeschreibung 1 Einschließlich: 2 Inspektionsöffnungen*
Einschließlich: 2 Inspektionsöffnungen mit Bajonettverschluss zur Einhandbedienung.

**1.3.4.5.120 Brandschutzklappe EI90S Gehäuse Stahl verz B 600mm H 200mm L 500mm elektr Antrieb Federrücklauf 230V IP54**
*** Leitbeschreibung
STLB-Bau 2025-10 075
Brandschutzklappe DIN EN 15650, Funktion prüfbar im eingebauten Zustand, Klassifizierung EI 90 S DIN EN 13501-3, beidseitig geprüft DIN EN 1366-2, für vertikalen und horizontalen Einbau, Achslage waagerecht oder senkrecht, rauchdicht, Gehäuse aus verzinktem Stahl, eckig, Nennbreite 600 mm, Nennhöhe 200 mm, Länge 500 mm, Luftdichtheitsklasse C DIN EN 1751, Einbau in leichte Trennwand, mit Metallständer, Nasseinbau, mit Absperrklappenblatt aus mineralischem Baustoff, mit thermoelektrischer Auslösung, Nennauslösetemperatur max. 72 Grad C, mit elektrischem Antrieb mit Federrücklauf und integrierten Endlageschaltern, Bemessungsbetriebsspannung 230 V AC, Schutzart IP 54 DIN EN 60529 (VDE 0470-1).
Menge: 7,000 St
DIN 276-2018 / IBP: 431
Bauabschnitte / Kostenträger: 431
*Unterbeschreibung 1 Einschließlich: 2 Inspektionsöffnungen*
Einschließlich: 2 Inspektionsöffnungen mit Bajonettverschluss zur Einhandbedienung.

*Hinweis*

**1.3.4.5.130 Brandschutzklappe EI90S Gehäuse Stahl verz B 250mm H 250mm L 500mm elektr Antrieb Federrücklauf 230V IP54**
STLB-Bau 2025-10 075
Brandschutzklappe DIN EN 15650, Funktion prüfbar im eingebauten Zustand, Klassifizierung EI 90 S DIN EN 13501-3, beidseitig geprüft DIN EN 1366-2, für vertikalen und horizontalen Einbau, Achslage waagerecht oder senkrecht, rauchdicht, Gehäuse aus verzinktem Stahl, eckig, Nennbreite 250 mm, Nennhöhe 250 mm, Länge 500 mm, Luftdichtheitsklasse C DIN EN 1751, Einbau in leichte Trennwand, mit Metallständer, Nasseinbau, mit 2 Revisionsöffnungen mit Deckel, mit Absperrklappenblatt aus mineralischem Baustoff, mit thermoelektrischer Auslösung, Nennauslösetemperatur max. 72 Grad C, mit elektrischem Antrieb mit Federrücklauf und integrierten Endlageschaltern, Bemessungsbetriebsspannung 230 V AC, Schutzart IP 54 DIN EN 60529 (VDE 0470-1).
Menge: 1,000 St
DIN 276-2018 / IBP: 431
Bauabschnitte / Kostenträger: 431

**1.3.4.5.140 Brandschutzklappe EI90S Gehäuse Stahl verz B 300mm H 250mm L 500mm elektr Antrieb Federrücklauf 230V IP54**
STLB-Bau 2025-10 075
Brandschutzklappe DIN EN 15650, Funktion prüfbar im eingebauten Zustand, Klassifizierung EI 90 S DIN EN 13501-3, beidseitig geprüft DIN EN 1366-2, für vertikalen und horizontalen Einbau, Achslage waagerecht oder senkrecht, rauchdicht, Gehäuse aus verzinktem Stahl, eckig, Nennbreite 300 mm, Nennhöhe 250 mm, Länge 500 mm, Luftdichtheitsklasse C DIN EN 1751, Einbau in leichte Trennwand, mit Metallständer, Nasseinbau, mit 2 Revisionsöffnungen mit Deckel, mit Absperrklappenblatt aus mineralischem Baustoff, mit thermoelektrischer Auslösung, Nennauslösetemperatur max. 72 Grad C, mit elektrischem Antrieb mit Federrücklauf und integrierten Endlageschaltern, Bemessungsbetriebsspannung 230 V AC, Schutzart IP 54 DIN EN 60529 (VDE 0470-1).
Menge: 14,000 St
DIN 276-2018 / IBP: 431
Bauabschnitte / Kostenträger: 431

**1.3.4.5.150 Brandschutzklappe EI90S Gehäuse Stahl verz B 350mm H 250mm L 500mm elektr Antrieb Federrücklauf 230V IP54**
STLB-Bau 2025-10 075
Brandschutzklappe DIN EN 15650, Funktion prüfbar im eingebauten Zustand, Klassifizierung EI 90 S DIN EN 13501-3, beidseitig geprüft DIN EN 1366-2, für vertikalen und horizontalen Einbau, Achslage waagerecht oder senkrecht, rauchdicht, Gehäuse aus verzinktem Stahl, eckig, Nennbreite 350 mm, Nennhöhe 250 mm, Länge 500 mm, Luftdichtheitsklasse C DIN EN 1751, Einbau in leichte Trennwand, mit Metallständer, Nasseinbau, mit 2 Revisionsöffnungen mit Deckel, mit Absperrklappenblatt aus mineralischem Baustoff, mit thermoelektrischer Auslösung, Nennauslösetemperatur max. 72 Grad C, mit elektrischem Antrieb mit Federrücklauf und integrierten Endlageschaltern, Bemessungsbetriebsspannung 230 V AC, Schutzart IP 54 DIN EN 60529 (VDE 0470-1).
Menge: 2,000 St
DIN 276-2018 / IBP: 431
Bauabschnitte / Kostenträger: 431

**1.3.4.5.160 Brandschutzklappe EI90S Gehäuse Stahl verz B 400mm H 250mm L 500mm elektr Antrieb Federrücklauf 230V IP54**
STLB-Bau 2025-10 075
Brandschutzklappe DIN EN 15650, Funktion prüfbar im eingebauten Zustand, Klassifizierung EI 90 S DIN EN 13501-3, beidseitig geprüft DIN EN 1366-2, für vertikalen und horizontalen Einbau, Achslage waagerecht oder senkrecht, rauchdicht, Gehäuse aus verzinktem Stahl, eckig, Nennbreite 400 mm, Nennhöhe 250 mm, Länge 500 mm, Luftdichtheitsklasse C DIN EN 1751, Einbau in leichte Trennwand, mit Metallständer, Nasseinbau, mit 2 Revisionsöffnungen mit Deckel, mit Absperrklappenblatt aus mineralischem Baustoff, mit thermoelektrischer Auslösung, Nennauslösetemperatur max. 72 Grad C, mit elektrischem Antrieb mit Federrücklauf und integrierten Endlageschaltern, Bemessungsbetriebsspannung 230 V AC, Schutzart IP 54 DIN EN 60529 (VDE 0470-1).
Menge: 15,000 St
DIN 276-2018 / IBP: 431
Bauabschnitte / Kostenträger: 431

**1.3.4.5.170 Brandschutzklappe EI90S Gehäuse Stahl verz B 450mm H 250mm L 500mm elektr Antrieb Federrücklauf 230V IP54**
STLB-Bau 2025-10 075
Brandschutzklappe DIN EN 15650, Funktion prüfbar im eingebauten Zustand, Klassifizierung EI 90 S DIN EN 13501-3, beidseitig geprüft DIN EN 1366-2, für vertikalen und horizontalen Einbau, Achslage waagerecht oder senkrecht, rauchdicht, Gehäuse aus verzinktem Stahl, eckig, Nennbreite 450 mm, Nennhöhe 250 mm, Länge 500 mm, Luftdichtheitsklasse C DIN EN 1751, Einbau in leichte Trennwand, mit Metallständer, Nasseinbau, mit 2 Revisionsöffnungen mit Deckel, mit Absperrklappenblatt aus mineralischem Baustoff, mit thermoelektrischer Auslösung, Nennauslösetemperatur max. 72 Grad C, mit elektrischem Antrieb mit Federrücklauf und integrierten Endlageschaltern, Bemessungsbetriebsspannung 230 V AC, Schutzart IP 54 DIN EN 60529 (VDE 0470-1).
Menge: 5,000 St
DIN 276-2018 / IBP: 431
Bauabschnitte / Kostenträger: 431

**1.3.4.5.180 Brandschutzklappe EI90S Gehäuse Stahl verz B 500mm H 250mm L 500mm elektr Antrieb Federrücklauf 230V IP54**
STLB-Bau 2025-10 075
Brandschutzklappe DIN EN 15650, Funktion prüfbar im eingebauten Zustand, Klassifizierung EI 90 S DIN EN 13501-3, beidseitig geprüft DIN EN 1366-2, für vertikalen und horizontalen Einbau, Achslage waagerecht oder senkrecht, rauchdicht, Gehäuse aus verzinktem Stahl, eckig, Nennbreite 500 mm, Nennhöhe 250 mm, Länge 500 mm, Luftdichtheitsklasse C DIN EN 1751, Einbau in leichte Trennwand, mit Metallständer, Nasseinbau, mit 2 Revisionsöffnungen mit Deckel, mit Absperrklappenblatt aus mineralischem Baustoff, mit thermoelektrischer Auslösung, Nennauslösetemperatur max. 72 Grad C, mit elektrischem Antrieb mit Federrücklauf und integrierten Endlageschaltern, Bemessungsbetriebsspannung 230 V AC, Schutzart IP 54 DIN EN 60529 (VDE 0470-1).
Menge: 2,000 St
DIN 276-2018 / IBP: 431
Bauabschnitte / Kostenträger: 431

**1.3.4.5.190 Brandschutzklappe EI90S Gehäuse Stahl verz B 550mm H 250mm L 500mm elektr Antrieb Federrücklauf 230V IP54**
STLB-Bau 2025-10 075
Brandschutzklappe DIN EN 15650, Funktion prüfbar im eingebauten Zustand, Klassifizierung EI 90 S DIN EN 13501-3, beidseitig geprüft DIN EN 1366-2, für vertikalen und horizontalen Einbau, Achslage waagerecht oder senkrecht, rauchdicht, Gehäuse aus verzinktem Stahl, eckig, Nennbreite 550 mm, Nennhöhe 250 mm, Länge 500 mm, Luftdichtheitsklasse C DIN EN 1751, Einbau in leichte Trennwand, mit Metallständer, Nasseinbau, mit 2 Revisionsöffnungen mit Deckel, mit Absperrklappenblatt aus mineralischem Baustoff, mit thermoelektrischer Auslösung, Nennauslösetemperatur max. 72 Grad C, mit elektrischem Antrieb mit Federrücklauf und integrierten Endlageschaltern, Bemessungsbetriebsspannung 230 V AC, Schutzart IP 54 DIN EN 60529 (VDE 0470-1).
Menge: 1,000 St
DIN 276-2018 / IBP: 431
Bauabschnitte / Kostenträger: 431

**1.3.4.5.200 Brandschutzklappe EI90S Gehäuse Stahl verz B 600mm H 250mm L 500mm elektr Antrieb Federrücklauf 230V IP54**
STLB-Bau 2025-10 075
Brandschutzklappe DIN EN 15650, Funktion prüfbar im eingebauten Zustand, Klassifizierung EI 90 S DIN EN 13501-3, beidseitig geprüft DIN EN 1366-2, für vertikalen und horizontalen Einbau, Achslage waagerecht oder senkrecht, rauchdicht, Gehäuse aus verzinktem Stahl, eckig, Nennbreite 600 mm, Nennhöhe 250 mm, Länge 500 mm, Luftdichtheitsklasse C DIN EN 1751, Einbau in leichte Trennwand, mit Metallständer, Nasseinbau, mit 2 Revisionsöffnungen mit Deckel, mit Absperrklappenblatt aus mineralischem Baustoff, mit thermoelektrischer Auslösung, Nennauslösetemperatur max. 72 Grad C, mit elektrischem Antrieb mit Federrücklauf und integrierten Endlageschaltern, Bemessungsbetriebsspannung 230 V AC, Schutzart IP 54 DIN EN 60529 (VDE 0470-1).
Menge: 3,000 St
DIN 276-2018 / IBP: 431
Bauabschnitte / Kostenträger: 431

**1.3.4.5.210 Brandschutzklappe EI90S Gehäuse Stahl verz B 700mm H 250mm L 500mm elektr Antrieb Federrücklauf 230V IP54**
STLB-Bau 2025-10 075
Brandschutzklappe DIN EN 15650, Funktion prüfbar im eingebauten Zustand, Klassifizierung EI 90 S DIN EN 13501-3, beidseitig geprüft DIN EN 1366-2, für vertikalen und horizontalen Einbau, Achslage waagerecht oder senkrecht, rauchdicht, Gehäuse aus verzinktem Stahl, eckig, Nennbreite 700 mm, Nennhöhe 250 mm, Länge 500 mm, Luftdichtheitsklasse C DIN EN 1751, Einbau in leichte Trennwand, mit Metallständer, Nasseinbau, mit 2 Revisionsöffnungen mit Deckel, mit Absperrklappenblatt aus mineralischem Baustoff, mit thermoelektrischer Auslösung, Nennauslösetemperatur max. 72 Grad C, mit elektrischem Antrieb mit Federrücklauf und integrierten Endlageschaltern, Bemessungsbetriebsspannung 230 V AC, Schutzart IP 54 DIN EN 60529 (VDE 0470-1).
Menge: 2,000 St
DIN 276-2018 / IBP: 431
Bauabschnitte / Kostenträger: 431

**1.3.4.5.220 Brandschutzklappe EI90S Gehäuse Stahl verz B 750mm H 250mm L 500mm elektr Antrieb Federrücklauf 230V IP54**
STLB-Bau 2025-10 075
Brandschutzklappe DIN EN 15650, Funktion prüfbar im eingebauten Zustand, Klassifizierung EI 90 S DIN EN 13501-3, beidseitig geprüft DIN EN 1366-2, für vertikalen und horizontalen Einbau, Achslage waagerecht oder senkrecht, rauchdicht, Gehäuse aus verzinktem Stahl, eckig, Nennbreite 750 mm, Nennhöhe 250 mm, Länge 500 mm, Luftdichtheitsklasse C DIN EN 1751, Einbau in leichte Trennwand, mit Metallständer, Nasseinbau, mit 2 Revisionsöffnungen mit Deckel, mit Absperrklappenblatt aus mineralischem Baustoff, mit thermoelektrischer Auslösung, Nennauslösetemperatur max. 72 Grad C, mit elektrischem Antrieb mit Federrücklauf und integrierten Endlageschaltern, Bemessungsbetriebsspannung 230 V AC, Schutzart IP 54 DIN EN 60529 (VDE 0470-1).
Menge: 1,000 St
DIN 276-2018 / IBP: 431
Bauabschnitte / Kostenträger: 431

**1.3.4.5.230 Brandschutzklappe EI90S Gehäuse Stahl verz B 800mm H 250mm L 500mm elektr Antrieb Federrücklauf 230V IP54**
STLB-Bau 2026-04 075
Brandschutzklappe DIN EN 15650, Funktion prüfbar im eingebauten Zustand, Klassifizierung EI 90 S DIN EN 13501-3, beidseitig geprüft DIN EN 1366-2, für vertikalen und horizontalen Einbau, Achslage waagerecht oder senkrecht, rauchdicht, Gehäuse aus verzinktem Stahl, eckig, Nennbreite 800 mm, Nennhöhe 250 mm, Länge 500 mm, Einbau in leichte Trennwand, mit Metallständer, Nasseinbau, mit 2 Revisionsöffnungen mit Deckel, mit Absperrklappenblatt aus mineralischem Baustoff, mit thermoelektrischer Auslösung, Nennauslösetemperatur max. 72 Grad C, mit elektrischem Antrieb mit Federrücklauf und integrierten Endlageschaltern, Bemessungsbetriebsspannung 230 V AC, Schutzart IP 54 DIN EN 60529 (VDE 0470-1).
Menge: 1,000 St
DIN 276-2018 / IBP: 431
Bauabschnitte / Kostenträger: 431

**1.3.4.5.240 Brandschutzklappe EI90S Gehäuse Stahl verz B 850mm H 250mm L 500mm elektr Antrieb Federrücklauf 230V IP54**
STLB-Bau 2026-04 075
Brandschutzklappe DIN EN 15650, Funktion prüfbar im eingebauten Zustand, Klassifizierung EI 90 S DIN EN 13501-3, beidseitig geprüft DIN EN 1366-2, für vertikalen und horizontalen Einbau, Achslage waagerecht oder senkrecht, rauchdicht, Gehäuse aus verzinktem Stahl, eckig, Nennbreite 850 mm, Nennhöhe 250 mm, Länge 500 mm, Einbau in leichte Trennwand, mit Metallständer, Nasseinbau, mit 2 Revisionsöffnungen mit Deckel, mit Absperrklappenblatt aus mineralischem Baustoff, mit thermoelektrischer Auslösung, Nennauslösetemperatur max. 72 Grad C, mit elektrischem Antrieb mit Federrücklauf und integrierten Endlageschaltern, Bemessungsbetriebsspannung 230 V AC, Schutzart IP 54 DIN EN 60529 (VDE 0470-1).
Menge: 3,000 St
DIN 276-2018 / IBP: 431
Bauabschnitte / Kostenträger: 431

**1.3.4.5.250 Brandschutzklappe EI90S Gehäuse Stahl verz B 1100mm H 250mm L 500mm elektr Antrieb Federrücklauf 230V IP54**
STLB-Bau 2026-04 075
Brandschutzklappe DIN EN 15650, Funktion prüfbar im eingebauten Zustand, Klassifizierung EI 90 S DIN EN 13501-3, beidseitig geprüft DIN EN 1366-2, für vertikalen und horizontalen Einbau, Achslage waagerecht oder senkrecht, rauchdicht, Gehäuse aus verzinktem Stahl, eckig, Nennbreite 1100 mm, Nennhöhe 250 mm, Länge 500 mm, Einbau in leichte Trennwand, mit Metallständer, Nasseinbau, mit 2 Revisionsöffnungen mit Deckel, mit Absperrklappenblatt aus mineralischem Baustoff, mit thermoelektrischer Auslösung, Nennauslösetemperatur max. 72 Grad C, mit elektrischem Antrieb mit Federrücklauf und integrierten Endlageschaltern, Bemessungsbetriebsspannung 230 V AC, Schutzart IP 54 DIN EN 60529 (VDE 0470-1).
Menge: 1,000 St
DIN 276-2018 / IBP: 431
Bauabschnitte / Kostenträger: 431

*Hinweis*

**1.3.4.5.260 Brandschutzklappe EI90S Gehäuse Stahl verz B 250mm H 300mm L 500mm elektr Antrieb Federrücklauf 230V IP54**
STLB-Bau 2025-10 075
Brandschutzklappe DIN EN 15650, Funktion prüfbar im eingebauten Zustand, Klassifizierung EI 90 S DIN EN 13501-3, beidseitig geprüft DIN EN 1366-2, für vertikalen und horizontalen Einbau, Achslage waagerecht oder senkrecht, rauchdicht, Gehäuse aus verzinktem Stahl, eckig, Nennbreite 250 mm, Nennhöhe 300 mm, Länge 500 mm, Luftdichtheitsklasse C DIN EN 1751, Einbau in leichte Trennwand, mit Metallständer, Nasseinbau, mit 2 Revisionsöffnungen mit Deckel, mit Absperrklappenblatt aus mineralischem Baustoff, mit thermoelektrischer Auslösung, Nennauslösetemperatur max. 72 Grad C, mit elektrischem Antrieb mit Federrücklauf und integrierten Endlageschaltern, Bemessungsbetriebsspannung 230 V AC, Schutzart IP 54 DIN EN 60529 (VDE 0470-1).
Menge: 2,000 St
DIN 276-2018 / IBP: 431
Bauabschnitte / Kostenträger: 431

**1.3.4.5.270 Brandschutzklappe EI90S Gehäuse Stahl verz B 300mm H 300mm L 500mm elektr Antrieb Federrücklauf 230V IP54**
STLB-Bau 2025-10 075
Brandschutzklappe DIN EN 15650, Funktion prüfbar im eingebauten Zustand, Klassifizierung EI 90 S DIN EN 13501-3, beidseitig geprüft DIN EN 1366-2, für vertikalen und horizontalen Einbau, Achslage waagerecht oder senkrecht, rauchdicht, Gehäuse aus verzinktem Stahl, eckig, Nennbreite 300 mm, Nennhöhe 300 mm, Länge 500 mm, Luftdichtheitsklasse C DIN EN 1751, Einbau in leichte Trennwand, mit Metallständer, Nasseinbau, mit 2 Revisionsöffnungen mit Deckel, mit Absperrklappenblatt aus mineralischem Baustoff, mit thermoelektrischer Auslösung, Nennauslösetemperatur max. 72 Grad C, mit elektrischem Antrieb mit Federrücklauf und integrierten Endlageschaltern, Bemessungsbetriebsspannung 230 V AC, Schutzart IP 54 DIN EN 60529 (VDE 0470-1).
Menge: 21,000 St
DIN 276-2018 / IBP: 431
Bauabschnitte / Kostenträger: 431

**1.3.4.5.280 Brandschutzklappe EI90S Gehäuse Stahl verz B 350mm H 300mm L 500mm elektr Antrieb Federrücklauf 230V IP54**
STLB-Bau 2025-10 075
Brandschutzklappe DIN EN 15650, Funktion prüfbar im eingebauten Zustand, Klassifizierung EI 90 S DIN EN 13501-3, beidseitig geprüft DIN EN 1366-2, für vertikalen und horizontalen Einbau, Achslage waagerecht oder senkrecht, rauchdicht, Gehäuse aus verzinktem Stahl, eckig, Nennbreite 350 mm, Nennhöhe 300 mm, Länge 500 mm, Luftdichtheitsklasse C DIN EN 1751, Einbau in leichte Trennwand, mit Metallständer, Nasseinbau, mit 2 Revisionsöffnungen mit Deckel, mit Absperrklappenblatt aus mineralischem Baustoff, mit thermoelektrischer Auslösung, Nennauslösetemperatur max. 72 Grad C, mit elektrischem Antrieb mit Federrücklauf und integrierten Endlageschaltern, Bemessungsbetriebsspannung 230 V AC, Schutzart IP 54 DIN EN 60529 (VDE 0470-1).
Menge: 10,000 St
DIN 276-2018 / IBP: 431
Bauabschnitte / Kostenträger: 431

**1.3.4.5.290 Brandschutzklappe EI90S Gehäuse Stahl verz B 400mm H 300mm L 500mm elektr Antrieb Federrücklauf 230V IP54**
STLB-Bau 2025-10 075
Brandschutzklappe DIN EN 15650, Funktion prüfbar im eingebauten Zustand, Klassifizierung EI 90 S DIN EN 13501-3, beidseitig geprüft DIN EN 1366-2, für vertikalen und horizontalen Einbau, Achslage waagerecht oder senkrecht, rauchdicht, Gehäuse aus verzinktem Stahl, eckig, Nennbreite 400 mm, Nennhöhe 300 mm, Länge 500 mm, Luftdichtheitsklasse C DIN EN 1751, Einbau in leichte Trennwand, mit Metallständer, Nasseinbau, mit 2 Revisionsöffnungen mit Deckel, mit Absperrklappenblatt aus mineralischem Baustoff, mit thermoelektrischer Auslösung, Nennauslösetemperatur max. 72 Grad C, mit elektrischem Antrieb mit Federrücklauf und integrierten Endlageschaltern, Bemessungsbetriebsspannung 230 V AC, Schutzart IP 54 DIN EN 60529 (VDE 0470-1).
Menge: 24,000 St
DIN 276-2018 / IBP: 431
Bauabschnitte / Kostenträger: 431

**1.3.4.5.300 Brandschutzklappe EI90S Gehäuse Stahl verz B 450mm H 300mm L 500mm elektr Antrieb Federrücklauf 230V IP54**
STLB-Bau 2025-10 075
Brandschutzklappe DIN EN 15650, Funktion prüfbar im eingebauten Zustand, Klassifizierung EI 90 S DIN EN 13501-3, beidseitig geprüft DIN EN 1366-2, für vertikalen und horizontalen Einbau, Achslage waagerecht oder senkrecht, rauchdicht, Gehäuse aus verzinktem Stahl, eckig, Nennbreite 450 mm, Nennhöhe 300 mm, Länge 500 mm, Luftdichtheitsklasse C DIN EN 1751, Einbau in leichte Trennwand, mit Metallständer, Nasseinbau, mit 2 Revisionsöffnungen mit Deckel, mit Absperrklappenblatt aus mineralischem Baustoff, mit thermoelektrischer Auslösung, Nennauslösetemperatur max. 72 Grad C, mit elektrischem Antrieb mit Federrücklauf und integrierten Endlageschaltern, Bemessungsbetriebsspannung 230 V AC, Schutzart IP 54 DIN EN 60529 (VDE 0470-1).
Menge: 3,000 St
DIN 276-2018 / IBP: 431
Bauabschnitte / Kostenträger: 431

**1.3.4.5.310 Brandschutzklappe EI90S Gehäuse Stahl verz B 500mm H 300mm L 500mm elektr Antrieb Federrücklauf 230V IP54**
STLB-Bau 2025-10 075
Brandschutzklappe DIN EN 15650, Funktion prüfbar im eingebauten Zustand, Klassifizierung EI 90 S DIN EN 13501-3, beidseitig geprüft DIN EN 1366-2, für vertikalen und horizontalen Einbau, Achslage waagerecht oder senkrecht, rauchdicht, Gehäuse aus verzinktem Stahl, eckig, Nennbreite 500 mm, Nennhöhe 300 mm, Länge 500 mm, Luftdichtheitsklasse C DIN EN 1751, Einbau in leichte Trennwand, mit Metallständer, Nasseinbau, mit 2 Revisionsöffnungen mit Deckel, mit Absperrklappenblatt aus mineralischem Baustoff, mit thermoelektrischer Auslösung, Nennauslösetemperatur max. 72 Grad C, mit elektrischem Antrieb mit Federrücklauf und integrierten Endlageschaltern, Bemessungsbetriebsspannung 230 V AC, Schutzart IP 54 DIN EN 60529 (VDE 0470-1).
Menge: 8,000 St
DIN 276-2018 / IBP: 431
Bauabschnitte / Kostenträger: 431

**1.3.4.5.320 Brandschutzklappe EI90S Gehäuse Stahl verz B 600mm H 300mm L 500mm elektr Antrieb Federrücklauf 230V IP54**
STLB-Bau 2025-10 075
Brandschutzklappe DIN EN 15650, Funktion prüfbar im eingebauten Zustand, Klassifizierung EI 90 S DIN EN 13501-3, beidseitig geprüft DIN EN 1366-2, für vertikalen und horizontalen Einbau, Achslage waagerecht oder senkrecht, rauchdicht, Gehäuse aus verzinktem Stahl, eckig, Nennbreite 600 mm, Nennhöhe 300 mm, Länge 500 mm, Luftdichtheitsklasse C DIN EN 1751, Einbau in leichte Trennwand, mit Metallständer, Nasseinbau, mit 2 Revisionsöffnungen mit Deckel, mit Absperrklappenblatt aus mineralischem Baustoff, mit thermoelektrischer Auslösung, Nennauslösetemperatur max. 72 Grad C, mit elektrischem Antrieb mit Federrücklauf und integrierten Endlageschaltern, Bemessungsbetriebsspannung 230 V AC, Schutzart IP 54 DIN EN 60529 (VDE 0470-1).
Menge: 12,000 St
DIN 276-2018 / IBP: 431
Bauabschnitte / Kostenträger: 431

**1.3.4.5.330 Brandschutzklappe EI90S Gehäuse Stahl verz B 650mm H 300mm L 500mm elektr Antrieb Federrücklauf 230V IP54**
STLB-Bau 2025-10 075
Brandschutzklappe DIN EN 15650, Funktion prüfbar im eingebauten Zustand, Klassifizierung EI 90 S DIN EN 13501-3, beidseitig geprüft DIN EN 1366-2, für vertikalen und horizontalen Einbau, Achslage waagerecht oder senkrecht, rauchdicht, Gehäuse aus verzinktem Stahl, eckig, Nennbreite 650 mm, Nennhöhe 300 mm, Länge 500 mm, Luftdichtheitsklasse C DIN EN 1751, Einbau in leichte Trennwand, mit Metallständer, Nasseinbau, mit 2 Revisionsöffnungen mit Deckel, mit Absperrklappenblatt aus mineralischem Baustoff, mit thermoelektrischer Auslösung, Nennauslösetemperatur max. 72 Grad C, mit elektrischem Antrieb mit Federrücklauf und integrierten Endlageschaltern, Bemessungsbetriebsspannung 230 V AC, Schutzart IP 54 DIN EN 60529 (VDE 0470-1).
Menge: 4,000 St
DIN 276-2018 / IBP: 431
Bauabschnitte / Kostenträger: 431

**1.3.4.5.340 Brandschutzklappe EI90S Gehäuse Stahl verz B 700mm H 300mm L 500mm elektr Antrieb Federrücklauf 230V IP54**
STLB-Bau 2025-10 075
Brandschutzklappe DIN EN 15650, Funktion prüfbar im eingebauten Zustand, Klassifizierung EI 90 S DIN EN 13501-3, beidseitig geprüft DIN EN 1366-2, für vertikalen und horizontalen Einbau, Achslage waagerecht oder senkrecht, rauchdicht, Gehäuse aus verzinktem Stahl, eckig, Nennbreite 700 mm, Nennhöhe 300 mm, Länge 500 mm, Luftdichtheitsklasse C DIN EN 1751, Einbau in leichte Trennwand, mit Metallständer, Nasseinbau, mit 2 Revisionsöffnungen mit Deckel, mit Absperrklappenblatt aus mineralischem Baustoff, mit thermoelektrischer Auslösung, Nennauslösetemperatur max. 72 Grad C, mit elektrischem Antrieb mit Federrücklauf und integrierten Endlageschaltern, Bemessungsbetriebsspannung 230 V AC, Schutzart IP 54 DIN EN 60529 (VDE 0470-1).
Menge: 4,000 St
DIN 276-2018 / IBP: 431
Bauabschnitte / Kostenträger: 431

**1.3.4.5.350 Brandschutzklappe EI90S Gehäuse Stahl verz B 800mm H 300mm L 500mm elektr Antrieb Federrücklauf 230V IP54**
STLB-Bau 2026-04 075
Brandschutzklappe DIN EN 15650, Funktion prüfbar im eingebauten Zustand, Klassifizierung EI 90 S DIN EN 13501-3, beidseitig geprüft DIN EN 1366-2, für vertikalen und horizontalen Einbau, Achslage waagerecht oder senkrecht, rauchdicht, Gehäuse aus verzinktem Stahl, eckig, Nennbreite 800 mm, Nennhöhe 300 mm, Länge 500 mm, Einbau in leichte Trennwand, mit Metallständer, Nasseinbau, mit 2 Revisionsöffnungen mit Deckel, mit Absperrklappenblatt aus mineralischem Baustoff, mit thermoelektrischer Auslösung, Nennauslösetemperatur max. 72 Grad C, mit elektrischem Antrieb mit Federrücklauf und integrierten Endlageschaltern, Bemessungsbetriebsspannung 230 V AC, Schutzart IP 54 DIN EN 60529 (VDE 0470-1).
Menge: 2,000 St
DIN 276-2018 / IBP: 431
Bauabschnitte / Kostenträger: 431

**1.3.4.5.360 Brandschutzklappe EI90S Gehäuse Stahl verz B 900mm H 300mm L 500mm elektr Antrieb Federrücklauf 230V IP54**
STLB-Bau 2025-10 075
Brandschutzklappe DIN EN 15650, Funktion prüfbar im eingebauten Zustand, Klassifizierung EI 90 S DIN EN 13501-3, beidseitig geprüft DIN EN 1366-2, für vertikalen und horizontalen Einbau, Achslage waagerecht oder senkrecht, rauchdicht, Gehäuse aus verzinktem Stahl, eckig, Nennbreite 900 mm, Nennhöhe 300 mm, Länge 500 mm, Luftdichtheitsklasse C DIN EN 1751, Einbau in leichte Trennwand, mit Metallständer, Nasseinbau, mit 2 Revisionsöffnungen mit Deckel, mit Absperrklappenblatt aus mineralischem Baustoff, mit thermoelektrischer Auslösung, Nennauslösetemperatur max. 72 Grad C, mit elektrischem Antrieb mit Federrücklauf und integrierten Endlageschaltern, Bemessungsbetriebsspannung 230 V AC, Schutzart IP 54 DIN EN 60529 (VDE 0470-1).
Menge: 2,000 St
DIN 276-2018 / IBP: 431
Bauabschnitte / Kostenträger: 431

**1.3.4.5.370 Brandschutzklappe EI90S Gehäuse Stahl verz B 1000mm H 300mm L 500mm elektr Antrieb Federrücklauf 230V IP54**
STLB-Bau 2026-04 075
Brandschutzklappe DIN EN 15650, Funktion prüfbar im eingebauten Zustand, Klassifizierung EI 90 S DIN EN 13501-3, beidseitig geprüft DIN EN 1366-2, für vertikalen und horizontalen Einbau, Achslage waagerecht oder senkrecht, rauchdicht, Gehäuse aus verzinktem Stahl, eckig, Nennbreite 1000 mm, Nennhöhe 300 mm, Länge 500 mm, Einbau in leichte Trennwand, mit Metallständer, Nasseinbau, mit 2 Revisionsöffnungen mit Deckel, mit Absperrklappenblatt aus mineralischem Baustoff, mit thermoelektrischer Auslösung, Nennauslösetemperatur max. 72 Grad C, mit elektrischem Antrieb mit Federrücklauf und integrierten Endlageschaltern, Bemessungsbetriebsspannung 230 V AC, Schutzart IP 54 DIN EN 60529 (VDE 0470-1).
Menge: 10,000 St
DIN 276-2018 / IBP: 431
Bauabschnitte / Kostenträger: 431

**1.3.4.5.380 Brandschutzklappe EI90S Gehäuse Stahl verz B 1200mm H 300mm L 500mm elektr Antrieb Federrücklauf 230V IP54**
STLB-Bau 2026-04 075
Brandschutzklappe DIN EN 15650, Funktion prüfbar im eingebauten Zustand, Klassifizierung EI 90 S DIN EN 13501-3, beidseitig geprüft DIN EN 1366-2, für vertikalen und horizontalen Einbau, Achslage waagerecht oder senkrecht, rauchdicht, Gehäuse aus verzinktem Stahl, eckig, Nennbreite 1200 mm, Nennhöhe 300 mm, Länge 500 mm, Einbau in leichte Trennwand, mit Metallständer, Nasseinbau, mit 2 Revisionsöffnungen mit Deckel, mit Absperrklappenblatt aus mineralischem Baustoff, mit thermoelektrischer Auslösung, Nennauslösetemperatur max. 72 Grad C, mit elektrischem Antrieb mit Federrücklauf und integrierten Endlageschaltern, Bemessungsbetriebsspannung 230 V AC, Schutzart IP 54 DIN EN 60529 (VDE 0470-1).
Menge: 2,000 St
DIN 276-2018 / IBP: 431
Bauabschnitte / Kostenträger: 431

*Hinweis*

**1.3.4.5.390 Brandschutzklappe EI90S Gehäuse Stahl verz B 350mm H 350mm L 500mm elektr Antrieb Federrücklauf 230V IP54**
STLB-Bau 2025-10 075
Brandschutzklappe DIN EN 15650, Funktion prüfbar im eingebauten Zustand, Klassifizierung EI 90 S DIN EN 13501-3, beidseitig geprüft DIN EN 1366-2, für vertikalen und horizontalen Einbau, Achslage waagerecht oder senkrecht, rauchdicht, Gehäuse aus verzinktem Stahl, eckig, Nennbreite 350 mm, Nennhöhe 350 mm, Länge 500 mm, Luftdichtheitsklasse C DIN EN 1751, Einbau in leichte Trennwand, mit Metallständer, Nasseinbau, mit 2 Revisionsöffnungen mit Deckel, mit Absperrklappenblatt aus mineralischem Baustoff, mit thermoelektrischer Auslösung, Nennauslösetemperatur max. 72 Grad C, mit elektrischem Antrieb mit Federrücklauf und integrierten Endlageschaltern, Bemessungsbetriebsspannung 230 V AC, Schutzart IP 54 DIN EN 60529 (VDE 0470-1).
Menge: 1,000 St
DIN 276-2018 / IBP: 431
Bauabschnitte / Kostenträger: 431

**1.3.4.5.400 Brandschutzklappe EI90S Gehäuse Stahl verz B 400mm H 350mm L 500mm elektr Antrieb Federrücklauf 230V IP54**
STLB-Bau 2025-10 075
Brandschutzklappe DIN EN 15650, Funktion prüfbar im eingebauten Zustand, Klassifizierung EI 90 S DIN EN 13501-3, beidseitig geprüft DIN EN 1366-2, für vertikalen und horizontalen Einbau, Achslage waagerecht oder senkrecht, rauchdicht, Gehäuse aus verzinktem Stahl, eckig, Nennbreite 400 mm, Nennhöhe 350 mm, Länge 500 mm, Luftdichtheitsklasse C DIN EN 1751, Einbau in leichte Trennwand, mit Metallständer, Nasseinbau, mit 2 Revisionsöffnungen mit Deckel, mit Absperrklappenblatt aus mineralischem Baustoff, mit thermoelektrischer Auslösung, Nennauslösetemperatur max. 72 Grad C, mit elektrischem Antrieb mit Federrücklauf und integrierten Endlageschaltern, Bemessungsbetriebsspannung 230 V AC, Schutzart IP 54 DIN EN 60529 (VDE 0470-1).
Menge: 2,000 St
DIN 276-2018 / IBP: 431
Bauabschnitte / Kostenträger: 431

**1.3.4.5.410 Brandschutzklappe EI90S Gehäuse Stahl verz B 500mm H 350mm L 500mm elektr Antrieb Federrücklauf 230V IP54**
STLB-Bau 2025-10 075
Brandschutzklappe DIN EN 15650, Funktion prüfbar im eingebauten Zustand, Klassifizierung EI 90 S DIN EN 13501-3, beidseitig geprüft DIN EN 1366-2, für vertikalen und horizontalen Einbau, Achslage waagerecht oder senkrecht, rauchdicht, Gehäuse aus verzinktem Stahl, eckig, Nennbreite 500 mm, Nennhöhe 350 mm, Länge 500 mm, Luftdichtheitsklasse C DIN EN 1751, Einbau in leichte Trennwand, mit Metallständer, Nasseinbau, mit 2 Revisionsöffnungen mit Deckel, mit Absperrklappenblatt aus mineralischem Baustoff, mit thermoelektrischer Auslösung, Nennauslösetemperatur max. 72 Grad C, mit elektrischem Antrieb mit Federrücklauf und integrierten Endlageschaltern, Bemessungsbetriebsspannung 230 V AC, Schutzart IP 54 DIN EN 60529 (VDE 0470-1).
Menge: 3,000 St
DIN 276-2018 / IBP: 431
Bauabschnitte / Kostenträger: 431

**1.3.4.5.420 Brandschutzklappe EI90S Gehäuse Stahl verz B 600mm H 350mm L 500mm elektr Antrieb Federrücklauf 230V IP54**
STLB-Bau 2025-10 075
Brandschutzklappe DIN EN 15650, Funktion prüfbar im eingebauten Zustand, Klassifizierung EI 90 S DIN EN 13501-3, beidseitig geprüft DIN EN 1366-2, für vertikalen und horizontalen Einbau, Achslage waagerecht oder senkrecht, rauchdicht, Gehäuse aus verzinktem Stahl, eckig, Nennbreite 600 mm, Nennhöhe 350 mm, Länge 500 mm, Luftdichtheitsklasse C DIN EN 1751, Einbau in leichte Trennwand, mit Metallständer, Nasseinbau, mit 2 Revisionsöffnungen mit Deckel, mit Absperrklappenblatt aus mineralischem Baustoff, mit thermoelektrischer Auslösung, Nennauslösetemperatur max. 72 Grad C, mit elektrischem Antrieb mit Federrücklauf und integrierten Endlageschaltern, Bemessungsbetriebsspannung 230 V AC, Schutzart IP 54 DIN EN 60529 (VDE 0470-1).
Menge: 5,000 St
DIN 276-2018 / IBP: 431
Bauabschnitte / Kostenträger: 431

**1.3.4.5.430 Brandschutzklappe EI90S Gehäuse Stahl verz B 650mm H 350mm L 500mm elektr Antrieb Federrücklauf 230V IP54**
STLB-Bau 2025-10 075
Brandschutzklappe DIN EN 15650, Funktion prüfbar im eingebauten Zustand, Klassifizierung EI 90 S DIN EN 13501-3, beidseitig geprüft DIN EN 1366-2, für vertikalen und horizontalen Einbau, Achslage waagerecht oder senkrecht, rauchdicht, Gehäuse aus verzinktem Stahl, eckig, Nennbreite 650 mm, Nennhöhe 350 mm, Länge 500 mm, Luftdichtheitsklasse C DIN EN 1751, Einbau in leichte Trennwand, mit Metallständer, Nasseinbau, mit 2 Revisionsöffnungen mit Deckel, mit Absperrklappenblatt aus mineralischem Baustoff, mit thermoelektrischer Auslösung, Nennauslösetemperatur max. 72 Grad C, mit elektrischem Antrieb mit Federrücklauf und integrierten Endlageschaltern, Bemessungsbetriebsspannung 230 V AC, Schutzart IP 54 DIN EN 60529 (VDE 0470-1).
Menge: 1,000 St
DIN 276-2018 / IBP: 431
Bauabschnitte / Kostenträger: 431

**1.3.4.5.440 Brandschutzklappe EI90S Gehäuse Stahl verz B 800mm H 350mm L 500mm elektr Antrieb Federrücklauf 230V IP54**
STLB-Bau 2025-10 075
Brandschutzklappe DIN EN 15650, Funktion prüfbar im eingebauten Zustand, Klassifizierung EI 90 S DIN EN 13501-3, beidseitig geprüft DIN EN 1366-2, für vertikalen und horizontalen Einbau, Achslage waagerecht oder senkrecht, rauchdicht, Gehäuse aus verzinktem Stahl, eckig, Nennbreite 800 mm, Nennhöhe 350 mm, Länge 500 mm, Luftdichtheitsklasse C DIN EN 1751, Einbau in leichte Trennwand, mit Metallständer, Nasseinbau, mit 2 Revisionsöffnungen mit Deckel, mit Absperrklappenblatt aus mineralischem Baustoff, mit thermoelektrischer Auslösung, Nennauslösetemperatur max. 72 Grad C, mit elektrischem Antrieb mit Federrücklauf und integrierten Endlageschaltern, Bemessungsbetriebsspannung 230 V AC, Schutzart IP 54 DIN EN 60529 (VDE 0470-1).
Menge: 2,000 St
DIN 276-2018 / IBP: 431
Bauabschnitte / Kostenträger: 431

*Hinweis*

**1.3.4.5.450 Brandschutzklappe EI90S Gehäuse Stahl verz B 350mm H 400mm L 500mm elektr Antrieb Federrücklauf 230V IP54**
STLB-Bau 2025-10 075
Brandschutzklappe DIN EN 15650, Funktion prüfbar im eingebauten Zustand, Klassifizierung EI 90 S DIN EN 13501-3, beidseitig geprüft DIN EN 1366-2, für vertikalen und horizontalen Einbau, Achslage waagerecht oder senkrecht, rauchdicht, Gehäuse aus verzinktem Stahl, eckig, Nennbreite 350 mm, Nennhöhe 400 mm, Länge 500 mm, Luftdichtheitsklasse C DIN EN 1751, Einbau in leichte Trennwand, mit Metallständer, Nasseinbau, mit 2 Revisionsöffnungen mit Deckel, mit Absperrklappenblatt aus mineralischem Baustoff, mit thermoelektrischer Auslösung, Nennauslösetemperatur max. 72 Grad C, mit elektrischem Antrieb mit Federrücklauf und integrierten Endlageschaltern, Bemessungsbetriebsspannung 230 V AC, Schutzart IP 54 DIN EN 60529 (VDE 0470-1).
Menge: 1,000 St
DIN 276-2018 / IBP: 431
Bauabschnitte / Kostenträger: 431

**1.3.4.5.460 Brandschutzklappe EI90S Gehäuse Stahl verz B 400mm H 400mm L 500mm elektr Antrieb Federrücklauf 230V IP54**
STLB-Bau 2025-10 075
Brandschutzklappe DIN EN 15650, Funktion prüfbar im eingebauten Zustand, Klassifizierung EI 90 S DIN EN 13501-3, beidseitig geprüft DIN EN 1366-2, für vertikalen und horizontalen Einbau, Achslage waagerecht oder senkrecht, rauchdicht, Gehäuse aus verzinktem Stahl, eckig, Nennbreite 400 mm, Nennhöhe 400 mm, Länge 500 mm, Luftdichtheitsklasse C DIN EN 1751, Einbau in leichte Trennwand, mit Metallständer, Nasseinbau, mit 2 Revisionsöffnungen mit Deckel, mit Absperrklappenblatt aus mineralischem Baustoff, mit thermoelektrischer Auslösung, Nennauslösetemperatur max. 72 Grad C, mit elektrischem Antrieb mit Federrücklauf und integrierten Endlageschaltern, Bemessungsbetriebsspannung 230 V AC, Schutzart IP 54 DIN EN 60529 (VDE 0470-1).
Menge: 11,000 St
DIN 276-2018 / IBP: 431
Bauabschnitte / Kostenträger: 431

**1.3.4.5.470 Brandschutzklappe EI90S Gehäuse Stahl verz B 450mm H 400mm L 500mm elektr Antrieb Federrücklauf 230V IP54**
STLB-Bau 2025-10 075
Brandschutzklappe DIN EN 15650, Funktion prüfbar im eingebauten Zustand, Klassifizierung EI 90 S DIN EN 13501-3, beidseitig geprüft DIN EN 1366-2, für vertikalen und horizontalen Einbau, Achslage waagerecht oder senkrecht, rauchdicht, Gehäuse aus verzinktem Stahl, eckig, Nennbreite 450 mm, Nennhöhe 400 mm, Länge 500 mm, Luftdichtheitsklasse C DIN EN 1751, Einbau in leichte Trennwand, mit Metallständer, Nasseinbau, mit 2 Revisionsöffnungen mit Deckel, mit Absperrklappenblatt aus mineralischem Baustoff, mit thermoelektrischer Auslösung, Nennauslösetemperatur max. 72 Grad C, mit elektrischem Antrieb mit Federrücklauf und integrierten Endlageschaltern, Bemessungsbetriebsspannung 230 V AC, Schutzart IP 54 DIN EN 60529 (VDE 0470-1).
Menge: 2,000 St
DIN 276-2018 / IBP: 431
Bauabschnitte / Kostenträger: 431

**1.3.4.5.480 Brandschutzklappe EI90S Gehäuse Stahl verz B 500mm H 400mm L 500mm elektr Antrieb Federrücklauf 230V IP54**
STLB-Bau 2025-10 075
Brandschutzklappe DIN EN 15650, Funktion prüfbar im eingebauten Zustand, Klassifizierung EI 90 S DIN EN 13501-3, beidseitig geprüft DIN EN 1366-2, für vertikalen und horizontalen Einbau, Achslage waagerecht oder senkrecht, rauchdicht, Gehäuse aus verzinktem Stahl, eckig, Nennbreite 500 mm, Nennhöhe 400 mm, Länge 500 mm, Luftdichtheitsklasse C DIN EN 1751, Einbau in leichte Trennwand, mit Metallständer, Nasseinbau, mit 2 Revisionsöffnungen mit Deckel, mit Absperrklappenblatt aus mineralischem Baustoff, mit thermoelektrischer Auslösung, Nennauslösetemperatur max. 72 Grad C, mit elektrischem Antrieb mit Federrücklauf und integrierten Endlageschaltern, Bemessungsbetriebsspannung 230 V AC, Schutzart IP 54 DIN EN 60529 (VDE 0470-1).
Menge: 9,000 St
DIN 276-2018 / IBP: 431
Bauabschnitte / Kostenträger: 431

**1.3.4.5.490 Brandschutzklappe EI90S Gehäuse Stahl verz B 600mm H 400mm L 500mm elektr Antrieb Federrücklauf 230V IP54**
STLB-Bau 2025-10 075
Brandschutzklappe DIN EN 15650, Funktion prüfbar im eingebauten Zustand, Klassifizierung EI 90 S DIN EN 13501-3, beidseitig geprüft DIN EN 1366-2, für vertikalen und horizontalen Einbau, Achslage waagerecht oder senkrecht, rauchdicht, Gehäuse aus verzinktem Stahl, eckig, Nennbreite 600 mm, Nennhöhe 400 mm, Länge 500 mm, Luftdichtheitsklasse C DIN EN 1751, Einbau in leichte Trennwand, mit Metallständer, Nasseinbau, mit 2 Revisionsöffnungen mit Deckel, mit Absperrklappenblatt aus mineralischem Baustoff, mit thermoelektrischer Auslösung, Nennauslösetemperatur max. 72 Grad C, mit elektrischem Antrieb mit Federrücklauf und integrierten Endlageschaltern, Bemessungsbetriebsspannung 230 V AC, Schutzart IP 54 DIN EN 60529 (VDE 0470-1).
Menge: 9,000 St
DIN 276-2018 / IBP: 431
Bauabschnitte / Kostenträger: 431

**1.3.4.5.500 Brandschutzklappe EI90S Gehäuse Stahl verz B 700mm H 400mm L 500mm elektr Antrieb Federrücklauf 230V IP54**
STLB-Bau 2025-10 075
Brandschutzklappe DIN EN 15650, Funktion prüfbar im eingebauten Zustand, Klassifizierung EI 90 S DIN EN 13501-3, beidseitig geprüft DIN EN 1366-2, für vertikalen und horizontalen Einbau, Achslage waagerecht oder senkrecht, rauchdicht, Gehäuse aus verzinktem Stahl, eckig, Nennbreite 700 mm, Nennhöhe 400 mm, Länge 500 mm, Luftdichtheitsklasse C DIN EN 1751, Einbau in leichte Trennwand, mit Metallständer, Nasseinbau, mit 2 Revisionsöffnungen mit Deckel, mit Absperrklappenblatt aus mineralischem Baustoff, mit thermoelektrischer Auslösung, Nennauslösetemperatur max. 72 Grad C, mit elektrischem Antrieb mit Federrücklauf und integrierten Endlageschaltern, Bemessungsbetriebsspannung 230 V AC, Schutzart IP 54 DIN EN 60529 (VDE 0470-1).
Menge: 7,000 St
DIN 276-2018 / IBP: 431
Bauabschnitte / Kostenträger: 431

**1.3.4.5.510 Brandschutzklappe EI90S Gehäuse Stahl verz B 750mm H 400mm L 500mm elektr Antrieb Federrücklauf 230V IP54**
STLB-Bau 2025-10 075
Brandschutzklappe DIN EN 15650, Funktion prüfbar im eingebauten Zustand, Klassifizierung EI 90 S DIN EN 13501-3, beidseitig geprüft DIN EN 1366-2, für vertikalen und horizontalen Einbau, Achslage waagerecht oder senkrecht, rauchdicht, Gehäuse aus verzinktem Stahl, eckig, Nennbreite 750 mm, Nennhöhe 400 mm, Länge 500 mm, Luftdichtheitsklasse C DIN EN 1751, Einbau in leichte Trennwand, mit Metallständer, Nasseinbau, mit 2 Revisionsöffnungen mit Deckel, mit Absperrklappenblatt aus mineralischem Baustoff, mit thermoelektrischer Auslösung, Nennauslösetemperatur max. 72 Grad C, mit elektrischem Antrieb mit Federrücklauf und integrierten Endlageschaltern, Bemessungsbetriebsspannung 230 V AC, Schutzart IP 54 DIN EN 60529 (VDE 0470-1).
Menge: 5,000 St
DIN 276-2018 / IBP: 431
Bauabschnitte / Kostenträger: 431

**1.3.4.5.520 Brandschutzklappe EI90S Gehäuse Stahl verz B 800mm H 400mm L 500mm elektr Antrieb Federrücklauf 230V IP54**
STLB-Bau 2025-10 075
Brandschutzklappe DIN EN 15650, Funktion prüfbar im eingebauten Zustand, Klassifizierung EI 90 S DIN EN 13501-3, beidseitig geprüft DIN EN 1366-2, für vertikalen und horizontalen Einbau, Achslage waagerecht oder senkrecht, rauchdicht, Gehäuse aus verzinktem Stahl, eckig, Nennbreite 800 mm, Nennhöhe 400 mm, Länge 500 mm, Luftdichtheitsklasse C DIN EN 1751, Einbau in leichte Trennwand, mit Metallständer, Nasseinbau, mit 2 Revisionsöffnungen mit Deckel, mit Absperrklappenblatt aus mineralischem Baustoff, mit thermoelektrischer Auslösung, Nennauslösetemperatur max. 72 Grad C, mit elektrischem Antrieb mit Federrücklauf und integrierten Endlageschaltern, Bemessungsbetriebsspannung 230 V AC, Schutzart IP 54 DIN EN 60529 (VDE 0470-1).
Menge: 5,000 St
DIN 276-2018 / IBP: 431
Bauabschnitte / Kostenträger: 431

**1.3.4.5.530 Brandschutzklappe EI90S Gehäuse Stahl verz B 900mm H 400mm L 500mm elektr Antrieb Federrücklauf 230V IP54**
STLB-Bau 2025-10 075
Brandschutzklappe DIN EN 15650, Funktion prüfbar im eingebauten Zustand, Klassifizierung EI 90 S DIN EN 13501-3, beidseitig geprüft DIN EN 1366-2, für vertikalen und horizontalen Einbau, Achslage waagerecht oder senkrecht, rauchdicht, Gehäuse aus verzinktem Stahl, eckig, Nennbreite 900 mm, Nennhöhe 400 mm, Länge 500 mm, Luftdichtheitsklasse C DIN EN 1751, Einbau in leichte Trennwand, mit Metallständer, Nasseinbau, mit 2 Revisionsöffnungen mit Deckel, mit Absperrklappenblatt aus mineralischem Baustoff, mit thermoelektrischer Auslösung, Nennauslösetemperatur max. 72 Grad C, mit elektrischem Antrieb mit Federrücklauf und integrierten Endlageschaltern, Bemessungsbetriebsspannung 230 V AC, Schutzart IP 54 DIN EN 60529 (VDE 0470-1).
Menge: 7,000 St
DIN 276-2018 / IBP: 431
Bauabschnitte / Kostenträger: 431

**1.3.4.5.540 Brandschutzklappe EI90S Gehäuse Stahl verz B 1000mm H 400mm L 500mm elektr Antrieb Federrücklauf 230V IP54**
STLB-Bau 2025-10 075
Brandschutzklappe DIN EN 15650, Funktion prüfbar im eingebauten Zustand, Klassifizierung EI 90 S DIN EN 13501-3, beidseitig geprüft DIN EN 1366-2, für vertikalen und horizontalen Einbau, Achslage waagerecht oder senkrecht, rauchdicht, Gehäuse aus verzinktem Stahl, eckig, Nennbreite 1000 mm, Nennhöhe 400 mm, Länge 500 mm, Luftdichtheitsklasse C DIN EN 1751, Einbau in leichte Trennwand, mit Metallständer, Nasseinbau, mit 2 Revisionsöffnungen mit Deckel, mit Absperrklappenblatt aus mineralischem Baustoff, mit thermoelektrischer Auslösung, Nennauslösetemperatur max. 72 Grad C, mit elektrischem Antrieb mit Federrücklauf und integrierten Endlageschaltern, Bemessungsbetriebsspannung 230 V AC, Schutzart IP 54 DIN EN 60529 (VDE 0470-1).
Menge: 3,000 St
DIN 276-2018 / IBP: 431
Bauabschnitte / Kostenträger: 431

**1.3.4.5.550 Brandschutzklappe EI90S Gehäuse Stahl verz B 1100mm H 400mm L 500mm elektr Antrieb Federrücklauf 230V IP54**
STLB-Bau 2025-10 075
Brandschutzklappe DIN EN 15650, Funktion prüfbar im eingebauten Zustand, Klassifizierung EI 90 S DIN EN 13501-3, beidseitig geprüft DIN EN 1366-2, für vertikalen und horizontalen Einbau, Achslage waagerecht oder senkrecht, rauchdicht, Gehäuse aus verzinktem Stahl, eckig, Nennbreite 1100 mm, Nennhöhe 400 mm, Länge 500 mm, Luftdichtheitsklasse C DIN EN 1751, Einbau in leichte Trennwand, mit Metallständer, Nasseinbau, mit 2 Revisionsöffnungen mit Deckel, mit Absperrklappenblatt aus mineralischem Baustoff, mit thermoelektrischer Auslösung, Nennauslösetemperatur max. 72 Grad C, mit elektrischem Antrieb mit Federrücklauf und integrierten Endlageschaltern, Bemessungsbetriebsspannung 230 V AC, Schutzart IP 54 DIN EN 60529 (VDE 0470-1).
Menge: 3,000 St
DIN 276-2018 / IBP: 431
Bauabschnitte / Kostenträger: 431

**1.3.4.5.560 Brandschutzklappe EI90S Gehäuse Stahl verz B 1200mm H 400mm L 500mm elektr Antrieb Federrücklauf 230V IP54**
STLB-Bau 2025-10 075
Brandschutzklappe DIN EN 15650, Funktion prüfbar im eingebauten Zustand, Klassifizierung EI 90 S DIN EN 13501-3, beidseitig geprüft DIN EN 1366-2, für vertikalen und horizontalen Einbau, Achslage waagerecht oder senkrecht, rauchdicht, Gehäuse aus verzinktem Stahl, eckig, Nennbreite 1200 mm, Nennhöhe 400 mm, Länge 500 mm, Luftdichtheitsklasse C DIN EN 1751, Einbau in leichte Trennwand, mit Metallständer, Nasseinbau, mit 2 Revisionsöffnungen mit Deckel, mit Absperrklappenblatt aus mineralischem Baustoff, mit thermoelektrischer Auslösung, Nennauslösetemperatur max. 72 Grad C, mit elektrischem Antrieb mit Federrücklauf und integrierten Endlageschaltern, Bemessungsbetriebsspannung 230 V AC, Schutzart IP 54 DIN EN 60529 (VDE 0470-1).
Menge: 1,000 St
DIN 276-2018 / IBP: 431
Bauabschnitte / Kostenträger: 431

**1.3.4.5.570 Brandschutzklappe EI90S Gehäuse Stahl verz B 1500mm H 400mm L 500mm elektr Antrieb Federrücklauf 230V IP54**
STLB-Bau 2026-04 075
Brandschutzklappe DIN EN 15650, Funktion prüfbar im eingebauten Zustand, Klassifizierung EI 90 S DIN EN 13501-3, beidseitig geprüft DIN EN 1366-2, für vertikalen und horizontalen Einbau, Achslage waagerecht oder senkrecht, rauchdicht, Gehäuse aus verzinktem Stahl, eckig, Nennbreite 1500 mm, Nennhöhe 400 mm, Länge 500 mm, Einbau in leichte Trennwand, mit Metallständer, Nasseinbau, mit 2 Revisionsöffnungen mit Deckel, mit Absperrklappenblatt aus mineralischem Baustoff, mit thermoelektrischer Auslösung, Nennauslösetemperatur max. 72 Grad C, mit elektrischem Antrieb mit Federrücklauf und integrierten Endlageschaltern, Bemessungsbetriebsspannung 230 V AC, Schutzart IP 54 DIN EN 60529 (VDE 0470-1).
Menge: 2,000 St
DIN 276-2018 / IBP: 431
Bauabschnitte / Kostenträger: 431

*Hinweis*

**1.3.4.5.580 Brandschutzklappe EI90S Gehäuse Stahl verz B 800mm H 450mm L 500mm elektr Antrieb Federrücklauf 230V IP54**
STLB-Bau 2026-04 075
Brandschutzklappe DIN EN 15650, Funktion prüfbar im eingebauten Zustand, Klassifizierung EI 90 S DIN EN 13501-3, beidseitig geprüft DIN EN 1366-2, für vertikalen und horizontalen Einbau, Achslage waagerecht oder senkrecht, rauchdicht, Gehäuse aus verzinktem Stahl, eckig, Nennbreite 800 mm, Nennhöhe 450 mm, Länge 500 mm, Einbau in leichte Trennwand, mit Metallständer, Nasseinbau, mit 2 Revisionsöffnungen mit Deckel, mit Absperrklappenblatt aus mineralischem Baustoff, mit thermoelektrischer Auslösung, Nennauslösetemperatur max. 72 Grad C, mit elektrischem Antrieb mit Federrücklauf und integrierten Endlageschaltern, Bemessungsbetriebsspannung 230 V AC, Schutzart IP 54 DIN EN 60529 (VDE 0470-1).
Menge: 1,000 St
DIN 276-2018 / IBP: 431
Bauabschnitte / Kostenträger: 431

**1.3.4.5.590 Brandschutzklappe EI90S Gehäuse Stahl verz B 1200mm H 450mm L 500mm elektr Antrieb Federrücklauf 230V IP54**
STLB-Bau 2026-04 075
Brandschutzklappe DIN EN 15650, Funktion prüfbar im eingebauten Zustand, Klassifizierung EI 90 S DIN EN 13501-3, beidseitig geprüft DIN EN 1366-2, für vertikalen und horizontalen Einbau, Achslage waagerecht oder senkrecht, rauchdicht, Gehäuse aus verzinktem Stahl, eckig, Nennbreite 1200 mm, Nennhöhe 450 mm, Länge 500 mm, Einbau in leichte Trennwand, mit Metallständer, Nasseinbau, mit 2 Revisionsöffnungen mit Deckel, mit Absperrklappenblatt aus mineralischem Baustoff, mit thermoelektrischer Auslösung, Nennauslösetemperatur max. 72 Grad C, mit elektrischem Antrieb mit Federrücklauf und integrierten Endlageschaltern, Bemessungsbetriebsspannung 230 V AC, Schutzart IP 54 DIN EN 60529 (VDE 0470-1).
Menge: 2,000 St
DIN 276-2018 / IBP: 431
Bauabschnitte / Kostenträger: 431

*Hinweis*

**1.3.4.5.600 Brandschutzklappe EI90S Gehäuse Stahl verz B 500mm H 500mm L 500mm elektr Antrieb Federrücklauf 230V IP54**
STLB-Bau 2025-10 075
Brandschutzklappe DIN EN 15650, Funktion prüfbar im eingebauten Zustand, Klassifizierung EI 90 S DIN EN 13501-3, beidseitig geprüft DIN EN 1366-2, für vertikalen und horizontalen Einbau, Achslage waagerecht oder senkrecht, rauchdicht, Gehäuse aus verzinktem Stahl, eckig, Nennbreite 500 mm, Nennhöhe 500 mm, Länge 500 mm, Luftdichtheitsklasse C DIN EN 1751, Einbau in leichte Trennwand, mit Metallständer, Nasseinbau, mit 2 Revisionsöffnungen mit Deckel, mit Absperrklappenblatt aus mineralischem Baustoff, mit thermoelektrischer Auslösung, Nennauslösetemperatur max. 72 Grad C, mit elektrischem Antrieb mit Federrücklauf und integrierten Endlageschaltern, Bemessungsbetriebsspannung 230 V AC, Schutzart IP 54 DIN EN 60529 (VDE 0470-1).
Menge: 8,000 St
DIN 276-2018 / IBP: 431
Bauabschnitte / Kostenträger: 431

**1.3.4.5.610 Brandschutzklappe EI90S Gehäuse Stahl verz B 700mm H 500mm L 500mm elektr Antrieb Federrücklauf 230V IP54**
STLB-Bau 2025-10 075
Brandschutzklappe DIN EN 15650, Funktion prüfbar im eingebauten Zustand, Klassifizierung EI 90 S DIN EN 13501-3, beidseitig geprüft DIN EN 1366-2, für vertikalen und horizontalen Einbau, Achslage waagerecht oder senkrecht, rauchdicht, Gehäuse aus verzinktem Stahl, eckig, Nennbreite 700 mm, Nennhöhe 500 mm, Länge 500 mm, Luftdichtheitsklasse C DIN EN 1751, Einbau in leichte Trennwand, mit Metallständer, Nasseinbau, mit 2 Revisionsöffnungen mit Deckel, mit Absperrklappenblatt aus mineralischem Baustoff, mit thermoelektrischer Auslösung, Nennauslösetemperatur max. 72 Grad C, mit elektrischem Antrieb mit Federrücklauf und integrierten Endlageschaltern, Bemessungsbetriebsspannung 230 V AC, Schutzart IP 54 DIN EN 60529 (VDE 0470-1).
Menge: 6,000 St
DIN 276-2018 / IBP: 431
Bauabschnitte / Kostenträger: 431

**1.3.4.5.620 Brandschutzklappe EI90S Gehäuse Stahl verz B 800mm H 500mm L 500mm elektr Antrieb Federrücklauf 230V IP54**
STLB-Bau 2025-10 075
Brandschutzklappe DIN EN 15650, Funktion prüfbar im eingebauten Zustand, Klassifizierung EI 90 S DIN EN 13501-3, beidseitig geprüft DIN EN 1366-2, für vertikalen und horizontalen Einbau, Achslage waagerecht oder senkrecht, rauchdicht, Gehäuse aus verzinktem Stahl, eckig, Nennbreite 800 mm, Nennhöhe 500 mm, Länge 500 mm, Luftdichtheitsklasse C DIN EN 1751, Einbau in leichte Trennwand, mit Metallständer, Nasseinbau, mit 2 Revisionsöffnungen mit Deckel, mit Absperrklappenblatt aus mineralischem Baustoff, mit thermoelektrischer Auslösung, Nennauslösetemperatur max. 72 Grad C, mit elektrischem Antrieb mit Federrücklauf und integrierten Endlageschaltern, Bemessungsbetriebsspannung 230 V AC, Schutzart IP 54 DIN EN 60529 (VDE 0470-1).
Menge: 2,000 St
DIN 276-2018 / IBP: 431
Bauabschnitte / Kostenträger: 431

**1.3.4.5.630 Brandschutzklappe EI90S Gehäuse Stahl verz B 900mm H 500mm L 500mm elektr Antrieb Federrücklauf 230V IP54**
STLB-Bau 2025-10 075
Brandschutzklappe DIN EN 15650, Funktion prüfbar im eingebauten Zustand, Klassifizierung EI 90 S DIN EN 13501-3, beidseitig geprüft DIN EN 1366-2, für vertikalen und horizontalen Einbau, Achslage waagerecht oder senkrecht, rauchdicht, Gehäuse aus verzinktem Stahl, eckig, Nennbreite 900 mm, Nennhöhe 500 mm, Länge 500 mm, Luftdichtheitsklasse C DIN EN 1751, Einbau in leichte Trennwand, mit Metallständer, Nasseinbau, mit 2 Revisionsöffnungen mit Deckel, mit Absperrklappenblatt aus mineralischem Baustoff, mit thermoelektrischer Auslösung, Nennauslösetemperatur max. 72 Grad C, mit elektrischem Antrieb mit Federrücklauf und integrierten Endlageschaltern, Bemessungsbetriebsspannung 230 V AC, Schutzart IP 54 DIN EN 60529 (VDE 0470-1).
Menge: 4,000 St
DIN 276-2018 / IBP: 431
Bauabschnitte / Kostenträger: 431

**1.3.4.5.640 Brandschutzklappe EI90S Gehäuse Stahl verz B 1100mm H 500mm L 500mm elektr Antrieb Federrücklauf 230V IP54**
STLB-Bau 2025-10 075
Brandschutzklappe DIN EN 15650, Funktion prüfbar im eingebauten Zustand, Klassifizierung EI 90 S DIN EN 13501-3, beidseitig geprüft DIN EN 1366-2, für vertikalen und horizontalen Einbau, Achslage waagerecht oder senkrecht, rauchdicht, Gehäuse aus verzinktem Stahl, eckig, Nennbreite 1100 mm, Nennhöhe 500 mm, Länge 500 mm, Luftdichtheitsklasse C DIN EN 1751, Einbau in leichte Trennwand, mit Metallständer, Nasseinbau, mit 2 Revisionsöffnungen mit Deckel, mit Absperrklappenblatt aus mineralischem Baustoff, mit thermoelektrischer Auslösung, Nennauslösetemperatur max. 72 Grad C, mit elektrischem Antrieb mit Federrücklauf und integrierten Endlageschaltern, Bemessungsbetriebsspannung 230 V AC, Schutzart IP 54 DIN EN 60529 (VDE 0470-1).
Menge: 2,000 St
DIN 276-2018 / IBP: 431
Bauabschnitte / Kostenträger: 431

**1.3.4.5.650 Brandschutzklappe EI90S Gehäuse Stahl verz B 1200mm H 500mm L 500mm elektr Antrieb Federrücklauf 230V IP54**
STLB-Bau 2025-10 075
Brandschutzklappe DIN EN 15650, Funktion prüfbar im eingebauten Zustand, Klassifizierung EI 90 S DIN EN 13501-3, beidseitig geprüft DIN EN 1366-2, für vertikalen und horizontalen Einbau, Achslage waagerecht oder senkrecht, rauchdicht, Gehäuse aus verzinktem Stahl, eckig, Nennbreite 1200 mm, Nennhöhe 500 mm, Länge 500 mm, Luftdichtheitsklasse C DIN EN 1751, Einbau in leichte Trennwand, mit Metallständer, Nasseinbau, mit 2 Revisionsöffnungen mit Deckel, mit Absperrklappenblatt aus mineralischem Baustoff, mit thermoelektrischer Auslösung, Nennauslösetemperatur max. 72 Grad C, mit elektrischem Antrieb mit Federrücklauf und integrierten Endlageschaltern, Bemessungsbetriebsspannung 230 V AC, Schutzart IP 54 DIN EN 60529 (VDE 0470-1).
Menge: 3,000 St
DIN 276-2018 / IBP: 431
Bauabschnitte / Kostenträger: 431

**1.3.4.5.660 Brandschutzklappe EI90S Gehäuse Stahl verz B 1400mm H 500mm L 500mm elektr Antrieb Federrücklauf 230V IP54**
STLB-Bau 2025-10 075
Brandschutzklappe DIN EN 15650, Funktion prüfbar im eingebauten Zustand, Klassifizierung EI 90 S DIN EN 13501-3, beidseitig geprüft DIN EN 1366-2, für vertikalen und horizontalen Einbau, Achslage waagerecht oder senkrecht, rauchdicht, Gehäuse aus verzinktem Stahl, eckig, Nennbreite 1400 mm, Nennhöhe 500 mm, Länge 500 mm, Luftdichtheitsklasse C DIN EN 1751, Einbau in leichte Trennwand, mit Metallständer, Nasseinbau, mit 2 Revisionsöffnungen mit Deckel, mit Absperrklappenblatt aus mineralischem Baustoff, mit thermoelektrischer Auslösung, Nennauslösetemperatur max. 72 Grad C, mit elektrischem Antrieb mit Federrücklauf und integrierten Endlageschaltern, Bemessungsbetriebsspannung 230 V AC, Schutzart IP 54 DIN EN 60529 (VDE 0470-1).
Menge: 1,000 St
DIN 276-2018 / IBP: 431
Bauabschnitte / Kostenträger: 431

**1.3.4.5.670 Brandschutzklappe EI90S Gehäuse Stahl verz B 1500mm H 500mm L 500mm elektr Antrieb Federrücklauf 230V IP54**
STLB-Bau 2025-10 075
Brandschutzklappe DIN EN 15650, Funktion prüfbar im eingebauten Zustand, Klassifizierung EI 90 S DIN EN 13501-3, beidseitig geprüft DIN EN 1366-2, für vertikalen und horizontalen Einbau, Achslage waagerecht oder senkrecht, rauchdicht, Gehäuse aus verzinktem Stahl, eckig, Nennbreite 1500 mm, Nennhöhe 500 mm, Länge 500 mm, Luftdichtheitsklasse C DIN EN 1751, Einbau in leichte Trennwand, mit Metallständer, Nasseinbau, mit 2 Revisionsöffnungen mit Deckel, mit Absperrklappenblatt aus mineralischem Baustoff, mit thermoelektrischer Auslösung, Nennauslösetemperatur max. 72 Grad C, mit elektrischem Antrieb mit Federrücklauf und integrierten Endlageschaltern, Bemessungsbetriebsspannung 230 V AC, Schutzart IP 54 DIN EN 60529 (VDE 0470-1).
Menge: 4,000 St
DIN 276-2018 / IBP: 431
Bauabschnitte / Kostenträger: 431

*Hinweis*

**1.3.4.5.680 Brandschutzklappe EI90S Gehäuse Stahl verz B 500mm H 600mm L 500mm elektr Antrieb Federrücklauf 230V IP54**
STLB-Bau 2025-10 075
Brandschutzklappe DIN EN 15650, Funktion prüfbar im eingebauten Zustand, Klassifizierung EI 90 S DIN EN 13501-3, beidseitig geprüft DIN EN 1366-2, für vertikalen und horizontalen Einbau, Achslage waagerecht oder senkrecht, rauchdicht, Gehäuse aus verzinktem Stahl, eckig, Nennbreite 500 mm, Nennhöhe 600 mm, Länge 500 mm, Luftdichtheitsklasse C DIN EN 1751, Einbau in leichte Trennwand, mit Metallständer, Nasseinbau, mit 2 Revisionsöffnungen mit Deckel, mit Absperrklappenblatt aus mineralischem Baustoff, mit thermoelektrischer Auslösung, Nennauslösetemperatur max. 72 Grad C, mit elektrischem Antrieb mit Federrücklauf und integrierten Endlageschaltern, Bemessungsbetriebsspannung 230 V AC, Schutzart IP 54 DIN EN 60529 (VDE 0470-1).
Menge: 1,000 St
DIN 276-2018 / IBP: 431
Bauabschnitte / Kostenträger: 431

**1.3.4.5.690 Brandschutzklappe EI90S Gehäuse Stahl verz B 600mm H 600mm L 500mm elektr Antrieb Federrücklauf 230V IP54**
STLB-Bau 2025-10 075
Brandschutzklappe DIN EN 15650, Funktion prüfbar im eingebauten Zustand, Klassifizierung EI 90 S DIN EN 13501-3, beidseitig geprüft DIN EN 1366-2, für vertikalen und horizontalen Einbau, Achslage waagerecht oder senkrecht, rauchdicht, Gehäuse aus verzinktem Stahl, eckig, Nennbreite 600 mm, Nennhöhe 600 mm, Länge 500 mm, Luftdichtheitsklasse C DIN EN 1751, Einbau in leichte Trennwand, mit Metallständer, Nasseinbau, mit 2 Revisionsöffnungen mit Deckel, mit Absperrklappenblatt aus mineralischem Baustoff, mit thermoelektrischer Auslösung, Nennauslösetemperatur max. 72 Grad C, mit elektrischem Antrieb mit Federrücklauf und integrierten Endlageschaltern, Bemessungsbetriebsspannung 230 V AC, Schutzart IP 54 DIN EN 60529 (VDE 0470-1).
Menge: 3,000 St
DIN 276-2018 / IBP: 431
Bauabschnitte / Kostenträger: 431

**1.3.4.5.700 Brandschutzklappe EI90S Gehäuse Stahl verz B 700mm H 600mm L 500mm elektr Antrieb Federrücklauf 230V IP54**
STLB-Bau 2025-10 075
Brandschutzklappe DIN EN 15650, Funktion prüfbar im eingebauten Zustand, Klassifizierung EI 90 S DIN EN 13501-3, beidseitig geprüft DIN EN 1366-2, für vertikalen und horizontalen Einbau, Achslage waagerecht oder senkrecht, rauchdicht, Gehäuse aus verzinktem Stahl, eckig, Nennbreite 700 mm, Nennhöhe 600 mm, Länge 500 mm, Luftdichtheitsklasse C DIN EN 1751, Einbau in leichte Trennwand, mit Metallständer, Nasseinbau, mit 2 Revisionsöffnungen mit Deckel, mit Absperrklappenblatt aus mineralischem Baustoff, mit thermoelektrischer Auslösung, Nennauslösetemperatur max. 72 Grad C, mit elektrischem Antrieb mit Federrücklauf und integrierten Endlageschaltern, Bemessungsbetriebsspannung 230 V AC, Schutzart IP 54 DIN EN 60529 (VDE 0470-1).
Menge: 1,000 St
DIN 276-2018 / IBP: 431
Bauabschnitte / Kostenträger: 431

**1.3.4.5.710 Brandschutzklappe EI90S Gehäuse Stahl verz B 900mm H 600mm L 500mm elektr Antrieb Federrücklauf 230V IP54**
STLB-Bau 2025-10 075
Brandschutzklappe DIN EN 15650, Funktion prüfbar im eingebauten Zustand, Klassifizierung EI 90 S DIN EN 13501-3, beidseitig geprüft DIN EN 1366-2, für vertikalen und horizontalen Einbau, Achslage waagerecht oder senkrecht, rauchdicht, Gehäuse aus verzinktem Stahl, eckig, Nennbreite 900 mm, Nennhöhe 600 mm, Länge 500 mm, Luftdichtheitsklasse C DIN EN 1751, Einbau in leichte Trennwand, mit Metallständer, Nasseinbau, mit 2 Revisionsöffnungen mit Deckel, mit Absperrklappenblatt aus mineralischem Baustoff, mit thermoelektrischer Auslösung, Nennauslösetemperatur max. 72 Grad C, mit elektrischem Antrieb mit Federrücklauf und integrierten Endlageschaltern, Bemessungsbetriebsspannung 230 V AC, Schutzart IP 54 DIN EN 60529 (VDE 0470-1).
Menge: 1,000 St
DIN 276-2018 / IBP: 431
Bauabschnitte / Kostenträger: 431

**1.3.4.5.720 Brandschutzklappe EI90S Gehäuse Stahl verz B 1000mm H 600mm L 500mm elektr Antrieb Federrücklauf 230V IP54**
STLB-Bau 2025-10 075
Brandschutzklappe DIN EN 15650, Funktion prüfbar im eingebauten Zustand, Klassifizierung EI 90 S DIN EN 13501-3, beidseitig geprüft DIN EN 1366-2, für vertikalen und horizontalen Einbau, Achslage waagerecht oder senkrecht, rauchdicht, Gehäuse aus verzinktem Stahl, eckig, Nennbreite 1000 mm, Nennhöhe 600 mm, Länge 500 mm, Luftdichtheitsklasse C DIN EN 1751, Einbau in leichte Trennwand, mit Metallständer, Nasseinbau, mit 2 Revisionsöffnungen mit Deckel, mit Absperrklappenblatt aus mineralischem Baustoff, mit thermoelektrischer Auslösung, Nennauslösetemperatur max. 72 Grad C, mit elektrischem Antrieb mit Federrücklauf und integrierten Endlageschaltern, Bemessungsbetriebsspannung 230 V AC, Schutzart IP 54 DIN EN 60529 (VDE 0470-1).
Menge: 6,000 St
DIN 276-2018 / IBP: 431
Bauabschnitte / Kostenträger: 431

**1.3.4.5.730 Brandschutzklappe EI90S Gehäuse Stahl verz B 1400mm H 600mm L 500mm elektr Antrieb Federrücklauf 230V IP54**
STLB-Bau 2025-10 075
Brandschutzklappe DIN EN 15650, Funktion prüfbar im eingebauten Zustand, Klassifizierung EI 90 S DIN EN 13501-3, beidseitig geprüft DIN EN 1366-2, für vertikalen und horizontalen Einbau, Achslage waagerecht oder senkrecht, rauchdicht, Gehäuse aus verzinktem Stahl, eckig, Nennbreite 1400 mm, Nennhöhe 600 mm, Länge 500 mm, Luftdichtheitsklasse C DIN EN 1751, Einbau in leichte Trennwand, mit Metallständer, Nasseinbau, mit 2 Revisionsöffnungen mit Deckel, mit Absperrklappenblatt aus mineralischem Baustoff, mit thermoelektrischer Auslösung, Nennauslösetemperatur max. 72 Grad C, mit elektrischem Antrieb mit Federrücklauf und integrierten Endlageschaltern, Bemessungsbetriebsspannung 230 V AC, Schutzart IP 54 DIN EN 60529 (VDE 0470-1).
Menge: 3,000 St
DIN 276-2018 / IBP: 431
Bauabschnitte / Kostenträger: 431

*Hinweis*

**1.3.4.5.740 Brandschutzklappe EI90S Gehäuse Stahl verz B 1500mm H 800mm L 500mm elektr Antrieb Federrücklauf 230V IP54**
STLB-Bau 2025-10 075
Brandschutzklappe DIN EN 15650, Funktion prüfbar im eingebauten Zustand, Klassifizierung EI 90 S DIN EN 13501-3, beidseitig geprüft DIN EN 1366-2, für vertikalen und horizontalen Einbau, Achslage waagerecht oder senkrecht, rauchdicht, Gehäuse aus verzinktem Stahl, eckig, Nennbreite 1500 mm, Nennhöhe 800 mm, Länge 500 mm, Luftdichtheitsklasse C DIN EN 1751, Einbau in leichte Trennwand, mit Metallständer, Nasseinbau, mit 2 Revisionsöffnungen mit Deckel, mit Absperrklappenblatt aus mineralischem Baustoff, mit thermoelektrischer Auslösung, Nennauslösetemperatur max. 72 Grad C, mit elektrischem Antrieb mit Federrücklauf und integrierten Endlageschaltern, Bemessungsbetriebsspannung 230 V AC, Schutzart IP 54 DIN EN 60529 (VDE 0470-1).
Menge: 2,000 St
DIN 276-2018 / IBP: 431
Bauabschnitte / Kostenträger: 431

*Hinweis*

###### 1.3.4.6 Fugen verschließen um Brandschutzklappen für Wandeinbau in leichte Trennwand

*Hinweis*

**1.3.4.6.10 Schließen Fuge BSK EI90 Gebäude Wand D 240mm B 40-60mm U 1000-2500mm Mörtel M10**
STLB-Bau 2025-10 047
Schließen der Fuge um Brandschutzklappe, gemäß allgemeiner bauaufsichtlicher Zulassung der Brandschutzklappe, Klassifizierung EI 90 DIN EN 13501-3, beidseitig geprüft DIN EN 1366-2, für vertikalen und horizontalen Einbau, rauchdicht S, im Gebäude, Wand als Trennwand in Ständerbauart, Dicke 240 mm, Fugenbreite über 40 bis 60 mm, äußerer Umfang der Fuge über 1000 bis 2500 mm, mit Mörtel DIN 18580, Mörtelklasse 10, Abrechnung nach äußerem Umfang der Fuge.
Menge: 611,000 M
DIN 276-2018 / IBP: 431
Bauabschnitte / Kostenträger: 431

**1.3.4.6.20 Schließen Fuge BSK EI90 Gebäude Wand D 240mm B 40-60mm U 2500-5000mm Mörtel M10**
STLB-Bau 2025-10 047
Schließen der Fuge um Brandschutzklappe, gemäß allgemeiner bauaufsichtlicher Zulassung der Brandschutzklappe, Klassifizierung EI 90 DIN EN 13501-3, beidseitig geprüft DIN EN 1366-2, für vertikalen und horizontalen Einbau, rauchdicht S, im Gebäude, Wand als Trennwand in Ständerbauart, Dicke 240 mm, Fugenbreite über 40 bis 60 mm, äußerer Umfang der Fuge über 2500 bis 5000 mm, mit Mörtel DIN 18580, Mörtelklasse 10, Abrechnung nach äußerem Umfang der Fuge.
Menge: 339,000 M
DIN 276-2018 / IBP: 431
Bauabschnitte / Kostenträger: 431

*Hinweis*

###### 1.3.4.7 Elastische Verbindung, eckig (schwerentflammbar B1)

*Hinweis*

*Hinweis: Ausführung Luftdichtheitsklasse ATC 3 bzw. C*

**1.3.4.7.10 Elastische Verbindung L 100-200mm rechteckige Luftleitg Kanten-L bis 250mm**
*** Leitbeschreibung
STLB-Bau 2025-10 075
Elastisches Verbindungsstück, Baustoffklasse DIN 4102-1 B1 (schwerentflammbar), Luftdichtheitsklasse ATC3 DIN EN 16798-3, Druckklasse 2 DIN EN 1507, gestreckte Länge über 100 bis 200 mm, flexibler Bereich 160 mm, mit Potentialausgleich, für rechteckige Luftleitung, größte Kantenlänge bis 250 mm, mit Anschlussrahmen aus verzinktem Stahl.
Menge: 17,000 St
DIN 276-2018 / IBP: 431
Bauabschnitte / Kostenträger: 431
*Unterbeschreibung 1 Hinweis zur Montage:*
Hinweis zur Montage:
- Montage in gestreckter Länge zur Gewährleistung des freien
  Leitungsquerschnittes von 100 %
- Spannungsfreie Montage ohne horizontale und vertikale Zugkräfte
*Unterbeschreibung 2 Einschließlich Montage Potentialausgleich, bestehend aus:*
Einschließlich Montage Potentialausgleich, bestehend aus:
- flexibles Kupferkabel (Kabelquerschnitt 5 mm²)
  mit Kunststoffmantelisolierung Farbe grün/gelb
- Kabellänge 250 mm
- beidseitig mit Öse M10
- 2 Schrauben M10, 2 Muttern M10, 4 Unterlegscheiben M10,
  2 Zahnscheiben M10

**1.3.4.7.20 Elastische Verbindung L 100-200mm rechteckige Luftleitg Kanten-L 250-500mm**
*** Leitbeschreibung
STLB-Bau 2025-10 075
Elastisches Verbindungsstück, Baustoffklasse DIN 4102-1 B1 (schwerentflammbar), Luftdichtheitsklasse ATC3 DIN EN 16798-3, Druckklasse 2 DIN EN 1507, gestreckte Länge über 100 bis 200 mm, flexibler Bereich 160 mm, mit Potentialausgleich, für rechteckige Luftleitung, größte Kantenlänge über 250 bis 500 mm, mit Anschlussrahmen aus verzinktem Stahl.
Menge: 668,000 St
DIN 276-2018 / IBP: 431
Bauabschnitte / Kostenträger: 431
*Unterbeschreibung 1 Hinweis zur Montage:*
Hinweis zur Montage:
- Montage in gestreckter Länge zur Gewährleistung des freien
  Leitungsquerschnittes von 100 %
- Spannungsfreie Montage ohne horizontale und vertikale Zugkräfte
*Unterbeschreibung 2 Einschließlich Montage Potentialausgleich, bestehend aus:*
Einschließlich Montage Potentialausgleich, bestehend aus:
- flexibles Kupferkabel (Kabelquerschnitt 5 mm²)
  mit Kunststoffmantelisolierung Farbe grün/gelb
- Kabellänge 250 mm
- beidseitig mit Öse M10
- 2 Schrauben M10, 2 Muttern M10, 4 Unterlegscheiben M10,
  2 Zahnscheiben M10

**1.3.4.7.30 Elastische Verbindung L 100-200mm rechteckige Luftleitg Kanten-L 500-1000mm**
*** Leitbeschreibung
STLB-Bau 2025-10 075
Elastisches Verbindungsstück, Baustoffklasse DIN 4102-1 B1 (schwerentflammbar), Luftdichtheitsklasse ATC3 DIN EN 16798-3, Druckklasse 2 DIN EN 1507, gestreckte Länge über 100 bis 200 mm, flexibler Bereich 160 mm, mit Potentialausgleich, für rechteckige Luftleitung, größte Kantenlänge über 500 bis 1000 mm, mit Anschlussrahmen aus verzinktem Stahl.
Menge: 346,000 St
DIN 276-2018 / IBP: 431
Bauabschnitte / Kostenträger: 431
*Unterbeschreibung 1 Hinweis zur Montage:*
Hinweis zur Montage:
- Montage in gestreckter Länge zur Gewährleistung des freien
  Leitungsquerschnittes von 100 %
- Spannungsfreie Montage ohne horizontale und vertikale Zugkräfte
*Unterbeschreibung 2 Einschließlich Montage Potentialausgleich, bestehend aus:*
Einschließlich Montage Potentialausgleich, bestehend aus:
- flexibles Kupferkabel (Kabelquerschnitt 5 mm²)
  mit Kunststoffmantelisolierung Farbe grün/gelb
- Kabellänge 250 mm
- beidseitig mit Öse M10
- 2 Schrauben M10, 2 Muttern M10, 4 Unterlegscheiben M10,
  2 Zahnscheiben M10

**1.3.4.7.40 Elastische Verbindung L 100-200mm rechteckige Luftleitg Kanten-L 1000-1500mm**
*** Leitbeschreibung
STLB-Bau 2025-10 075
Elastisches Verbindungsstück, Baustoffklasse DIN 4102-1 B1 (schwerentflammbar), Luftdichtheitsklasse ATC3 DIN EN 16798-3, Druckklasse 2 DIN EN 1507, gestreckte Länge über 100 bis 200 mm, flexibler Bereich 160 mm, mit Potentialausgleich, für rechteckige Luftleitung, größte Kantenlänge über 1000 bis 1500 mm, mit Anschlussrahmen aus verzinktem Stahl.
Menge: 68,000 St
DIN 276-2018 / IBP: 431
Bauabschnitte / Kostenträger: 431
*Unterbeschreibung 1 Hinweis zur Montage:*
Hinweis zur Montage:
- Montage in gestreckter Länge zur Gewährleistung des freien
  Leitungsquerschnittes von 100 %
- Spannungsfreie Montage ohne horizontale und vertikale Zugkräfte
*Unterbeschreibung 2 Einschließlich Montage Potentialausgleich, bestehend aus:*
Einschließlich Montage Potentialausgleich, bestehend aus:
- flexibles Kupferkabel (Kabelquerschnitt 5 mm²)
  mit Kunststoffmantelisolierung Farbe grün/gelb
- Kabellänge 250 mm
- beidseitig mit Öse M10
- 2 Schrauben M10, 2 Muttern M10, 4 Unterlegscheiben M10,
  2 Zahnscheiben M10

*Hinweis*

###### 1.3.4.8 Elastische Verbindung, eckig (nicht brennbar A2)

*Hinweis*

*Hinweis: Ausführung Luftdichtheitsklasse ATC 3 bzw. C*

**1.3.4.8.10 Elastische Verbindung L 100-200mm rechteckige Luftleitg Kanten-L bis 250mm**
*** Leitbeschreibung
STLB-Bau 2025-10 075
Elastisches Verbindungsstück, Baustoffklasse DIN 4102-1 A2 (nichtbrennbar), Luftdichtheitsklasse ATC3 DIN EN 16798-3, Druckklasse 2 DIN EN 1507, gestreckte Länge über 100 bis 200 mm, flexibler Bereich 140 mm, mit Potentialausgleich, für rechteckige Luftleitung, größte Kantenlänge bis 250 mm, mit Anschlussrahmen aus verzinktem Stahl.
Menge: 91,000 St
DIN 276-2018 / IBP: 431
Bauabschnitte / Kostenträger: 431
*Unterbeschreibung 1 Hinweis zur Montage:*
Hinweis zur Montage:
- Montage in gestreckter Länge zur Gewährleistung des freien
  Leitungsquerschnittes von 100 %
- Spannungsfreie Montage ohne horizontale und vertikale Zugkräfte
*Unterbeschreibung 2 Einschließlich Montage Potentialausgleich, bestehend aus:*
Einschließlich Montage Potentialausgleich, bestehend aus:
- flexibles Kupferkabel (Kabelquerschnitt 5 mm²)
  mit Kunststoffmantelisolierung Farbe grün/gelb
- Kabellänge 250 mm
- beidseitig mit Öse M10
- 2 Schrauben M10, 2 Muttern M10, 4 Unterlegscheiben M10,
  2 Zahnscheiben M10

**1.3.4.8.20 Elastische Verbindung L 100-200mm rechteckige Luftleitg Kanten-L 250-500mm**
*** Leitbeschreibung
STLB-Bau 2025-10 075
Elastisches Verbindungsstück, Baustoffklasse DIN 4102-1 A2 (nichtbrennbar), Luftdichtheitsklasse ATC3 DIN EN 16798-3, Druckklasse 2 DIN EN 1507, gestreckte Länge über 100 bis 200 mm, flexibler Bereich 140 mm, mit Potentialausgleich, für rechteckige Luftleitung, größte Kantenlänge über 250 bis 500 mm, mit Anschlussrahmen aus verzinktem Stahl.
Menge: 100,000 St
DIN 276-2018 / IBP: 431
Bauabschnitte / Kostenträger: 431
*Unterbeschreibung 1 Hinweis zur Montage:*
Hinweis zur Montage:
- Montage in gestreckter Länge zur Gewährleistung des freien
  Leitungsquerschnittes von 100 %
- Spannungsfreie Montage ohne horizontale und vertikale Zugkräfte
*Unterbeschreibung 2 Einschließlich Montage Potentialausgleich, bestehend aus:*
Einschließlich Montage Potentialausgleich, bestehend aus:
- flexibles Kupferkabel (Kabelquerschnitt 5 mm²)
  mit Kunststoffmantelisolierung Farbe grün/gelb
- Kabellänge 250 mm
- beidseitig mit Öse M10
- 2 Schrauben M10, 2 Muttern M10, 4 Unterlegscheiben M10,
  2 Zahnscheiben M10

**1.3.4.8.30 Elastische Verbindung L 100-200mm rechteckige Luftleitg Kanten-L 500-1000mm**
*** Leitbeschreibung
STLB-Bau 2025-10 075
Elastisches Verbindungsstück, Baustoffklasse DIN 4102-1 A2 (nichtbrennbar), Luftdichtheitsklasse ATC3 DIN EN 16798-3, Druckklasse 2 DIN EN 1507, gestreckte Länge über 100 bis 200 mm, flexibler Bereich 140 mm, mit Potentialausgleich, für rechteckige Luftleitung, größte Kantenlänge über 500 bis 1000 mm, mit Anschlussrahmen aus verzinktem Stahl.
Menge: 41,000 St
DIN 276-2018 / IBP: 431
Bauabschnitte / Kostenträger: 431
*Unterbeschreibung 1 Hinweis zur Montage:*
Hinweis zur Montage:
- Montage in gestreckter Länge zur Gewährleistung des freien
  Leitungsquerschnittes von 100 %
- Spannungsfreie Montage ohne horizontale und vertikale Zugkräfte
*Unterbeschreibung 2 Einschließlich Montage Potentialausgleich, bestehend aus:*
Einschließlich Montage Potentialausgleich, bestehend aus:
- flexibles Kupferkabel (Kabelquerschnitt 5 mm²)
  mit Kunststoffmantelisolierung Farbe grün/gelb
- Kabellänge 250 mm
- beidseitig mit Öse M10
- 2 Schrauben M10, 2 Muttern M10, 4 Unterlegscheiben M10,
  2 Zahnscheiben M10

**1.3.4.8.40 Elastische Verbindung L 100-200mm rechteckige Luftleitg Kanten-L 1000-1500mm**
*** Leitbeschreibung
STLB-Bau 2025-10 075
Elastisches Verbindungsstück, Baustoffklasse DIN 4102-1 A2 (nichtbrennbar), Luftdichtheitsklasse ATC3 DIN EN 16798-3, Druckklasse 2 DIN EN 1507, gestreckte Länge über 100 bis 200 mm, flexibler Bereich 140 mm, mit Potentialausgleich, für rechteckige Luftleitung, größte Kantenlänge über 1000 bis 1500 mm, mit Anschlussrahmen aus verzinktem Stahl.
Menge: 38,000 St
DIN 276-2018 / IBP: 431
Bauabschnitte / Kostenträger: 431
*Unterbeschreibung 1 Hinweis zur Montage:*
Hinweis zur Montage:
- Montage in gestreckter Länge zur Gewährleistung des freien
  Leitungsquerschnittes von 100 %
- Spannungsfreie Montage ohne horizontale und vertikale Zugkräfte
*Unterbeschreibung 2 Einschließlich Montage Potentialausgleich, bestehend aus:*
Einschließlich Montage Potentialausgleich, bestehend aus:
- flexibles Kupferkabel (Kabelquerschnitt 5 mm²)
  mit Kunststoffmantelisolierung Farbe grün/gelb
- Kabellänge 250 mm
- beidseitig mit Öse M10
- 2 Schrauben M10, 2 Muttern M10, 4 Unterlegscheiben M10,
  2 Zahnscheiben M10

*Hinweis*

###### 1.3.4.9 Brandschutzklappe rund, mit Federrücklaufmotor (230 V), Nasseinbau in Massivwand

*Hinweis*

**1.3.4.9.10 Brandschutzklappe EI90S Gehäuse Stahl verz DN100 L 400mm elektr Antrieb Federrücklauf 230V IP54**
STLB-Bau 2025-10 075
Brandschutzklappe DIN EN 15650, Funktion prüfbar im eingebauten Zustand, Klassifizierung EI 90 S DIN EN 13501-3, beidseitig geprüft DIN EN 1366-2, für vertikalen und horizontalen Einbau, Achslage waagerecht oder senkrecht, rauchdicht, Gehäuse aus verzinktem Stahl, rund, DN 100, Länge 400 mm, Luftdichtheitsklasse C DIN EN 1751, Einbau in massive Wand, Nasseinbau, mit Absperrklappenblatt aus mineralischem Baustoff, mit thermoelektrischer Auslösung, Nennauslösetemperatur max. 72 Grad C, mit elektrischem Antrieb mit Federrücklauf und integrierten Endlageschaltern, Bemessungsbetriebsspannung 230 V AC, Schutzart IP 54 DIN EN 60529 (VDE 0470-1).
Menge: 213,000 St
DIN 276-2018 / IBP: 431
Bauabschnitte / Kostenträger: 431

**1.3.4.9.20 Brandschutzklappe EI90S Gehäuse Stahl verz DN125 L 400mm elektr Antrieb Federrücklauf 230V IP54**
STLB-Bau 2025-10 075
Brandschutzklappe DIN EN 15650, Funktion prüfbar im eingebauten Zustand, Klassifizierung EI 90 S DIN EN 13501-3, beidseitig geprüft DIN EN 1366-2, für vertikalen und horizontalen Einbau, Achslage waagerecht oder senkrecht, rauchdicht, Gehäuse aus verzinktem Stahl, rund, DN 125, Länge 400 mm, Luftdichtheitsklasse C DIN EN 1751, Einbau in massive Wand, Nasseinbau, mit Absperrklappenblatt aus mineralischem Baustoff, mit thermoelektrischer Auslösung, Nennauslösetemperatur max. 72 Grad C, mit elektrischem Antrieb mit Federrücklauf und integrierten Endlageschaltern, Bemessungsbetriebsspannung 230 V AC, Schutzart IP 54 DIN EN 60529 (VDE 0470-1).
Menge: 84,000 St
DIN 276-2018 / IBP: 431
Bauabschnitte / Kostenträger: 431

**1.3.4.9.30 Brandschutzklappe EI90S Gehäuse Stahl verz DN160 L 400mm elektr Antrieb Federrücklauf 230V IP54**
STLB-Bau 2025-10 075
Brandschutzklappe DIN EN 15650, Funktion prüfbar im eingebauten Zustand, Klassifizierung EI 90 S DIN EN 13501-3, beidseitig geprüft DIN EN 1366-2, für vertikalen und horizontalen Einbau, Achslage waagerecht oder senkrecht, rauchdicht, Gehäuse aus verzinktem Stahl, rund, DN 160, Länge 400 mm, Luftdichtheitsklasse C DIN EN 1751, Einbau in massive Wand, Nasseinbau, mit Absperrklappenblatt aus mineralischem Baustoff, mit thermoelektrischer Auslösung, Nennauslösetemperatur max. 72 Grad C, mit elektrischem Antrieb mit Federrücklauf und integrierten Endlageschaltern, Bemessungsbetriebsspannung 230 V AC, Schutzart IP 54 DIN EN 60529 (VDE 0470-1).
Menge: 116,000 St
DIN 276-2018 / IBP: 431
Bauabschnitte / Kostenträger: 431

**1.3.4.9.40 Brandschutzklappe EI90S Gehäuse Stahl verz DN200 L 400mm elektr Antrieb Federrücklauf 230V IP54**
STLB-Bau 2025-10 075
Brandschutzklappe DIN EN 15650, Funktion prüfbar im eingebauten Zustand, Klassifizierung EI 90 S DIN EN 13501-3, beidseitig geprüft DIN EN 1366-2, für vertikalen und horizontalen Einbau, Achslage waagerecht oder senkrecht, rauchdicht, Gehäuse aus verzinktem Stahl, rund, DN 200, Länge 400 mm, Luftdichtheitsklasse C DIN EN 1751, Einbau in massive Wand, Nasseinbau, mit Absperrklappenblatt aus mineralischem Baustoff, mit thermoelektrischer Auslösung, Nennauslösetemperatur max. 72 Grad C, mit elektrischem Antrieb mit Federrücklauf und integrierten Endlageschaltern, Bemessungsbetriebsspannung 230 V AC, Schutzart IP 54 DIN EN 60529 (VDE 0470-1).
Menge: 65,000 St
DIN 276-2018 / IBP: 431
Bauabschnitte / Kostenträger: 431

**1.3.4.9.50 Brandschutzklappe EI90S Gehäuse Stahl verz DN224 L 400mm elektr Antrieb Federrücklauf 230V IP54**
STLB-Bau 2025-10 075
Brandschutzklappe DIN EN 15650, Funktion prüfbar im eingebauten Zustand, Klassifizierung EI 90 S DIN EN 13501-3, beidseitig geprüft DIN EN 1366-2, für vertikalen und horizontalen Einbau, Achslage waagerecht oder senkrecht, rauchdicht, Gehäuse aus verzinktem Stahl, rund, DN 224, Länge 400 mm, Luftdichtheitsklasse C DIN EN 1751, Einbau in massive Wand, Nasseinbau, mit Absperrklappenblatt aus mineralischem Baustoff, mit thermoelektrischer Auslösung, Nennauslösetemperatur max. 72 Grad C, mit elektrischem Antrieb mit Federrücklauf und integrierten Endlageschaltern, Bemessungsbetriebsspannung 230 V AC, Schutzart IP 54 DIN EN 60529 (VDE 0470-1).
Menge: 5,000 St
DIN 276-2018 / IBP: 431
Bauabschnitte / Kostenträger: 431

**1.3.4.9.60 Brandschutzklappe EI90S Gehäuse Stahl verz DN250 L 400mm elektr Antrieb Federrücklauf 230V IP54**
STLB-Bau 2025-10 075
Brandschutzklappe DIN EN 15650, Funktion prüfbar im eingebauten Zustand, Klassifizierung EI 90 S DIN EN 13501-3, beidseitig geprüft DIN EN 1366-2, für vertikalen und horizontalen Einbau, Achslage waagerecht oder senkrecht, rauchdicht, Gehäuse aus verzinktem Stahl, rund, DN 250, Länge 400 mm, Luftdichtheitsklasse C DIN EN 1751, Einbau in massive Wand, Nasseinbau, mit Absperrklappenblatt aus mineralischem Baustoff, mit thermoelektrischer Auslösung, Nennauslösetemperatur max. 72 Grad C, mit elektrischem Antrieb mit Federrücklauf und integrierten Endlageschaltern, Bemessungsbetriebsspannung 230 V AC, Schutzart IP 54 DIN EN 60529 (VDE 0470-1).
Menge: 11,000 St
DIN 276-2018 / IBP: 431
Bauabschnitte / Kostenträger: 431

*Hinweis*

###### 1.3.4.10 Fugen verschließen um Brandschutzklappen für Wandeinbau in Massivwand

*Hinweis*

**1.3.4.10.10 Schließen Fuge BSK EI90 Gebäude Wand D 240mm B 40-60mm U bis 1000mm Mörtel M10**
STLB-Bau 2025-10 047
Schließen der Fuge um Brandschutzklappe, gemäß allgemeiner bauaufsichtlicher Zulassung der Brandschutzklappe, Klassifizierung EI 90 DIN EN 13501-3, beidseitig geprüft DIN EN 1366-2, für vertikalen und horizontalen Einbau, rauchdicht S, im Gebäude, Wand als Massivwand, Dicke 240 mm, Fugenbreite über 40 bis 60 mm, äußerer Umfang der Fuge bis 1000 mm, mit Mörtel DIN 18580, Mörtelklasse 10, Abrechnung nach äußerem Umfang der Fuge.
Menge: 356,000 M
DIN 276-2018 / IBP: 431
Bauabschnitte / Kostenträger: 431

**1.3.4.10.20 Schließen Fuge BSK EI90 Gebäude Wand D 240mm B 40-60mm U 1000-2500mm Mörtel M10**
STLB-Bau 2025-10 047
Schließen der Fuge um Brandschutzklappe, gemäß allgemeiner bauaufsichtlicher Zulassung der Brandschutzklappe, Klassifizierung EI 90 DIN EN 13501-3, beidseitig geprüft DIN EN 1366-2, für vertikalen und horizontalen Einbau, rauchdicht S, im Gebäude, Wand als Massivwand, Dicke 240 mm, Fugenbreite über 40 bis 60 mm, äußerer Umfang der Fuge über 1000 bis 2500 mm, mit Mörtel DIN 18580, Mörtelklasse 10, Abrechnung nach äußerem Umfang der Fuge.
Menge: 13,000 M
DIN 276-2018 / IBP: 431
Bauabschnitte / Kostenträger: 431

*Hinweis*

###### 1.3.4.11 Brandschutzklappe rund, mit Federrücklaufmotor (230 V), Nasseinbau in leichte Trennwand

*Hinweis*

**1.3.4.11.10 Brandschutzklappe EI90S Gehäuse Stahl verz DN100 L 400mm elektr Antrieb Federrücklauf 230V IP54**
STLB-Bau 2025-10 075
Brandschutzklappe DIN EN 15650, Funktion prüfbar im eingebauten Zustand, Klassifizierung EI 90 S DIN EN 13501-3, beidseitig geprüft DIN EN 1366-2, für vertikalen und horizontalen Einbau, Achslage waagerecht oder senkrecht, rauchdicht, Gehäuse aus verzinktem Stahl, rund, DN 100, Länge 400 mm, Luftdichtheitsklasse C DIN EN 1751, Einbau in leichte Trennwand, mit Metallständer, Nasseinbau, mit Absperrklappenblatt aus mineralischem Baustoff, mit thermoelektrischer Auslösung, Nennauslösetemperatur max. 72 Grad C, mit elektrischem Antrieb mit Federrücklauf und integrierten Endlageschaltern, Bemessungsbetriebsspannung 230 V AC, Schutzart IP 54 DIN EN 60529 (VDE 0470-1).
Menge: 602,000 St
DIN 276-2018 / IBP: 431
Bauabschnitte / Kostenträger: 431

**1.3.4.11.20 Brandschutzklappe EI90S Gehäuse Stahl verz DN125 L 400mm elektr Antrieb Federrücklauf 230V IP54**
STLB-Bau 2025-10 075
Brandschutzklappe DIN EN 15650, Funktion prüfbar im eingebauten Zustand, Klassifizierung EI 90 S DIN EN 13501-3, beidseitig geprüft DIN EN 1366-2, für vertikalen und horizontalen Einbau, Achslage waagerecht oder senkrecht, rauchdicht, Gehäuse aus verzinktem Stahl, rund, DN 125, Länge 400 mm, Luftdichtheitsklasse C DIN EN 1751, Einbau in leichte Trennwand, mit Metallständer, Nasseinbau, mit Absperrklappenblatt aus mineralischem Baustoff, mit thermoelektrischer Auslösung, Nennauslösetemperatur max. 72 Grad C, mit elektrischem Antrieb mit Federrücklauf und integrierten Endlageschaltern, Bemessungsbetriebsspannung 230 V AC, Schutzart IP 54 DIN EN 60529 (VDE 0470-1).
Menge: 189,000 St
DIN 276-2018 / IBP: 431
Bauabschnitte / Kostenträger: 431

**1.3.4.11.30 Brandschutzklappe EI90S Gehäuse Stahl verz DN150 L 400mm elektr Antrieb Federrücklauf 230V IP54**
STLB-Bau 2026-04 075
Brandschutzklappe DIN EN 15650, Funktion prüfbar im eingebauten Zustand, Klassifizierung EI 90 S DIN EN 13501-3, beidseitig geprüft DIN EN 1366-2, für vertikalen und horizontalen Einbau, Achslage waagerecht oder senkrecht, rauchdicht, Gehäuse aus verzinktem Stahl, rund, DN 150, Länge 400 mm, Einbau in leichte Trennwand, mit Metallständer, Nasseinbau, mit Absperrklappenblatt aus mineralischem Baustoff, mit thermoelektrischer Auslösung, Nennauslösetemperatur max. 72 Grad C, mit elektrischem Antrieb mit Federrücklauf und integrierten Endlageschaltern, Bemessungsbetriebsspannung 230 V AC, Schutzart IP 54 DIN EN 60529 (VDE 0470-1).
Menge: 202,000 St
DIN 276-2018 / IBP: 431
Bauabschnitte / Kostenträger: 431

**1.3.4.11.40 Brandschutzklappe EI90S Gehäuse Stahl verz DN160 L 400mm elektr Antrieb Federrücklauf 230V IP54**
STLB-Bau 2025-10 075
Brandschutzklappe DIN EN 15650, Funktion prüfbar im eingebauten Zustand, Klassifizierung EI 90 S DIN EN 13501-3, beidseitig geprüft DIN EN 1366-2, für vertikalen und horizontalen Einbau, Achslage waagerecht oder senkrecht, rauchdicht, Gehäuse aus verzinktem Stahl, rund, DN 160, Länge 400 mm, Luftdichtheitsklasse C DIN EN 1751, Einbau in leichte Trennwand, mit Metallständer, Nasseinbau, mit Absperrklappenblatt aus mineralischem Baustoff, mit thermoelektrischer Auslösung, Nennauslösetemperatur max. 72 Grad C, mit elektrischem Antrieb mit Federrücklauf und integrierten Endlageschaltern, Bemessungsbetriebsspannung 230 V AC, Schutzart IP 54 DIN EN 60529 (VDE 0470-1).
Menge: 506,000 St
DIN 276-2018 / IBP: 431
Bauabschnitte / Kostenträger: 431

**1.3.4.11.50 Brandschutzklappe EI90S Gehäuse Stahl verz DN180 L 400mm elektr Antrieb Federrücklauf 230V IP54**
STLB-Bau 2026-04 075
Brandschutzklappe DIN EN 15650, Funktion prüfbar im eingebauten Zustand, Klassifizierung EI 90 S DIN EN 13501-3, beidseitig geprüft DIN EN 1366-2, für vertikalen und horizontalen Einbau, Achslage waagerecht oder senkrecht, rauchdicht, Gehäuse aus verzinktem Stahl, rund, DN 180, Länge 400 mm, Einbau in leichte Trennwand, mit Metallständer, Nasseinbau, mit Absperrklappenblatt aus mineralischem Baustoff, mit thermoelektrischer Auslösung, Nennauslösetemperatur max. 72 Grad C, mit elektrischem Antrieb mit Federrücklauf und integrierten Endlageschaltern, Bemessungsbetriebsspannung 230 V AC, Schutzart IP 54 DIN EN 60529 (VDE 0470-1).
Menge: 152,000 St
DIN 276-2018 / IBP: 431
Bauabschnitte / Kostenträger: 431

**1.3.4.11.60 Brandschutzklappe EI90S Gehäuse Stahl verz DN200 L 400mm elektr Antrieb Federrücklauf 230V IP54**
STLB-Bau 2025-10 075
Brandschutzklappe DIN EN 15650, Funktion prüfbar im eingebauten Zustand, Klassifizierung EI 90 S DIN EN 13501-3, beidseitig geprüft DIN EN 1366-2, für vertikalen und horizontalen Einbau, Achslage waagerecht oder senkrecht, rauchdicht, Gehäuse aus verzinktem Stahl, rund, DN 200, Länge 400 mm, Luftdichtheitsklasse C DIN EN 1751, Einbau in leichte Trennwand, mit Metallständer, Nasseinbau, mit Absperrklappenblatt aus mineralischem Baustoff, mit thermoelektrischer Auslösung, Nennauslösetemperatur max. 72 Grad C, mit elektrischem Antrieb mit Federrücklauf und integrierten Endlageschaltern, Bemessungsbetriebsspannung 230 V AC, Schutzart IP 54 DIN EN 60529 (VDE 0470-1), einschl. Rauchauslöseeinrichtung mit Steuereinheit und Signalanzeige mit bauaufsichtlichen Verwendbarkeitsnachweis.
Menge: 180,000 St
DIN 276-2018 / IBP: 431
Bauabschnitte / Kostenträger: 431

**1.3.4.11.70 Brandschutzklappe EI90S Gehäuse Stahl verz DN224 L 400mm elektr Antrieb Federrücklauf 230V IP54**
STLB-Bau 2025-10 075
Brandschutzklappe DIN EN 15650, Funktion prüfbar im eingebauten Zustand, Klassifizierung EI 90 S DIN EN 13501-3, beidseitig geprüft DIN EN 1366-2, für vertikalen und horizontalen Einbau, Achslage waagerecht oder senkrecht, rauchdicht, Gehäuse aus verzinktem Stahl, rund, DN 224, Länge 400 mm, Luftdichtheitsklasse C DIN EN 1751, Einbau in leichte Trennwand, mit Metallständer, Nasseinbau, mit Absperrklappenblatt aus mineralischem Baustoff, mit thermoelektrischer Auslösung, Nennauslösetemperatur max. 72 Grad C, mit elektrischem Antrieb mit Federrücklauf und integrierten Endlageschaltern, Bemessungsbetriebsspannung 230 V AC, Schutzart IP 54 DIN EN 60529 (VDE 0470-1).
Menge: 7,000 St
DIN 276-2018 / IBP: 431
Bauabschnitte / Kostenträger: 431

**1.3.4.11.80 Brandschutzklappe EI90S Gehäuse Stahl verz DN250 L 400mm elektr Antrieb Federrücklauf 230V IP54**
STLB-Bau 2025-10 075
Brandschutzklappe DIN EN 15650, Funktion prüfbar im eingebauten Zustand, Klassifizierung EI 90 S DIN EN 13501-3, beidseitig geprüft DIN EN 1366-2, für vertikalen und horizontalen Einbau, Achslage waagerecht oder senkrecht, rauchdicht, Gehäuse aus verzinktem Stahl, rund, DN 250, Länge 400 mm, Luftdichtheitsklasse C DIN EN 1751, Einbau in leichte Trennwand, mit Metallständer, Nasseinbau, mit Absperrklappenblatt aus mineralischem Baustoff, mit thermoelektrischer Auslösung, Nennauslösetemperatur max. 72 Grad C, mit elektrischem Antrieb mit Federrücklauf und integrierten Endlageschaltern, Bemessungsbetriebsspannung 230 V AC, Schutzart IP 54 DIN EN 60529 (VDE 0470-1).
Menge: 13,000 St
DIN 276-2018 / IBP: 431
Bauabschnitte / Kostenträger: 431

*Hinweis*

###### 1.3.4.12 Fugen verschließen um Brandschutzklappen für Wandeinbau in leichte Trennwand

*Hinweis*

**1.3.4.12.10 Schließen Fuge BSK EI90 Gebäude Wand D 240mm B 40-60mm U bis 1000mm Mörtel M10**
STLB-Bau 2025-10 047
Schließen der Fuge um Brandschutzklappe, gemäß allgemeiner bauaufsichtlicher Zulassung der Brandschutzklappe, Klassifizierung EI 90 DIN EN 13501-3, beidseitig geprüft DIN EN 1366-2, für vertikalen und horizontalen Einbau, rauchdicht S, im Gebäude, Wand als Trennwand in Ständerbauart, Dicke 240 mm, Fugenbreite über 40 bis 60 mm, äußerer Umfang der Fuge bis 1000 mm, mit Mörtel DIN 18580, Mörtelklasse 10, Abrechnung nach äußerem Umfang der Fuge.
Menge: 1456,000 M
DIN 276-2018 / IBP: 431
Bauabschnitte / Kostenträger: 431

**1.3.4.12.20 Schließen Fuge BSK EI90 Gebäude Wand D 240mm B 40-60mm U 1000-2500mm Mörtel M10**
STLB-Bau 2025-10 047
Schließen der Fuge um Brandschutzklappe, gemäß allgemeiner bauaufsichtlicher Zulassung der Brandschutzklappe, Klassifizierung EI 90 DIN EN 13501-3, beidseitig geprüft DIN EN 1366-2, für vertikalen und horizontalen Einbau, rauchdicht S, im Gebäude, Wand als Trennwand in Ständerbauart, Dicke 240 mm, Fugenbreite über 40 bis 60 mm, äußerer Umfang der Fuge über 1000 bis 2500 mm, mit Mörtel DIN 18580, Mörtelklasse 10, Abrechnung nach äußerem Umfang der Fuge.
Menge: 16,000 M
DIN 276-2018 / IBP: 431
Bauabschnitte / Kostenträger: 431

**1.3.4.12.30 Schließen Fuge BSK EI90 Gebäude Wand D 240mm B 40-60mm U 2500-5000mm Mörtel M10**
STLB-Bau 2025-10 047
Schließen der Fuge um Brandschutzklappe, gemäß allgemeiner bauaufsichtlicher Zulassung der Brandschutzklappe, Klassifizierung EI 90 DIN EN 13501-3, beidseitig geprüft DIN EN 1366-2, für vertikalen und horizontalen Einbau, rauchdicht S, im Gebäude, Wand als Trennwand in Ständerbauart, Dicke 240 mm, Fugenbreite über 40 bis 60 mm, äußerer Umfang der Fuge über 2500 bis 5000 mm, mit Mörtel DIN 18580, Mörtelklasse 10, Abrechnung nach äußerem Umfang der Fuge.
Menge: 10,000 M
DIN 276-2018 / IBP: 431
Bauabschnitte / Kostenträger: 431

*Hinweis*

###### 1.3.4.13 Elastische Verbindung, rund (schwerentflammbar B1)

*Hinweis*

**1.3.4.13.10 Elastische Verbindung L 100-200mm runde Luftleitg Durchm. bis 100mm**
*** Leitbeschreibung
STLB-Bau 2025-10 075
Elastisches Verbindungsstück, Baustoffklasse DIN 4102-1 B1 (schwerentflammbar), Luftdichtheitsklasse ATC2 DIN EN 16798-3, gestreckte Länge über 100 bis 200 mm, mit Potentialausgleich, für runde Luftleitung, Durchmesser bis 100 mm, Ausführung gemäß Einzelbeschreibung.
Menge: 1336,000 St
DIN 276-2018 / IBP: 431
Bauabschnitte / Kostenträger: 431
*Unterbeschreibung 1 Hinweis zur Montage:*
Hinweis zur Montage:
- Montage in gestreckter Länge zur Gewährleistung des freien
  Leitungsquerschnittes von 100 %
- Spannungsfreie Montage ohne horizontale und vertikale Zugkräfte
*Unterbeschreibung 2 Einschließlich Montage Potentialausgleich, bestehend aus:*
Einschließlich Montage Potentialausgleich, bestehend aus:
- flexibles Kupferkabel (Kabelquerschnitt 5 mm²)
  mit Kunststoffmantelisolierung Farbe grün/gelb
- Kabellänge 300 mm
- 2 Stück Banderdungsschellen für runde Leitungen
  einschließlich Schrauben und Muttern
*Unterbeschreibung 3 Einschließlich 2 Stück Schlauchschellen, Stahl verzinkt.*

**1.3.4.13.20 Elastische Verbindung L 100-200mm runde Luftleitg Durchm. 100-250mm**
*** Leitbeschreibung
STLB-Bau 2025-10 075
Elastisches Verbindungsstück, Baustoffklasse DIN 4102-1 B1 (schwerentflammbar), Luftdichtheitsklasse ATC2 DIN EN 16798-3, gestreckte Länge über 100 bis 200 mm, mit Potentialausgleich, für runde Luftleitung, Durchmesser über 100 bis 250 mm, Ausführung gemäß Einzelbeschreibung.
Menge: 2018,000 St
DIN 276-2018 / IBP: 431
Bauabschnitte / Kostenträger: 431
*Unterbeschreibung 1 Hinweis zur Montage:*
Hinweis zur Montage:
- Montage in gestreckter Länge zur Gewährleistung des freien
  Leitungsquerschnittes von 100 %
- Spannungsfreie Montage ohne horizontale und vertikale Zugkräfte
*Unterbeschreibung 2 Einschließlich Montage Potentialausgleich, bestehend aus:*
Einschließlich Montage Potentialausgleich, bestehend aus:
- flexibles Kupferkabel (Kabelquerschnitt 5 mm²)
  mit Kunststoffmantelisolierung Farbe grün/gelb
- Kabellänge 300 mm
- 2 Stück Banderdungsschellen für runde Leitungen
  einschließlich Schrauben und Muttern
*Unterbeschreibung 3 Einschließlich 2 Stück Schlauchschellen, Stahl verzinkt.*

*Hinweis*

###### 1.3.4.14 Elastische Verbindung, rund (nicht brennbar A2)

*Hinweis*

**1.3.4.14.10 Elastische Verbindung L 100-200mm runde Luftleitg Durchm. bis 100mm**
*** Leitbeschreibung
STLB-Bau 2025-10 075
Elastisches Verbindungsstück, Baustoffklasse DIN 4102-1 A2 (nichtbrennbar), Luftdichtheitsklasse ATC2 DIN EN 16798-3, gestreckte Länge über 100 bis 200 mm, mit Potentialausgleich, für runde Luftleitung, Durchmesser bis 100 mm, Ausführung gemäß Einzelbeschreibung.
Menge: 196,000 St
DIN 276-2018 / IBP: 431
Bauabschnitte / Kostenträger: 431
*Unterbeschreibung 1 Hinweis zur Montage:*
Hinweis zur Montage:
- Montage in gestreckter Länge zur Gewährleistung des freien
  Leitungsquerschnittes von 100 %
- Spannungsfreie Montage ohne horizontale und vertikale Zugkräfte
*Unterbeschreibung 2 Einschließlich Montage Potentialausgleich, bestehend aus:*
Einschließlich Montage Potentialausgleich, bestehend aus:
- flexibles Kupferkabel (Kabelquerschnitt 5 mm²)
  mit Kunststoffmantelisolierung Farbe grün/gelb
- Kabellänge 300 mm
- 2 Stück Banderdungsschellen für runde Leitungen
  einschließlich Schrauben und Muttern
*Unterbeschreibung 3 Einschließlich 2 Stück Schlauchschellen, Stahl verzinkt.*

**1.3.4.14.20 Elastische Verbindung L 100-200mm runde Luftleitg Durchm. 100-250mm**
*** Leitbeschreibung
STLB-Bau 2025-10 075
Elastisches Verbindungsstück, Baustoffklasse DIN 4102-1 A2 (nichtbrennbar), Luftdichtheitsklasse ATC2 DIN EN 16798-3, gestreckte Länge über 100 bis 200 mm, mit Potentialausgleich, für runde Luftleitung, Durchmesser über 100 bis 250 mm, Ausführung gemäß Einzelbeschreibung.
Menge: 96,000 St
DIN 276-2018 / IBP: 431
Bauabschnitte / Kostenträger: 431
*Unterbeschreibung 1 Hinweis zur Montage:*
Hinweis zur Montage:
- Montage in gestreckter Länge zur Gewährleistung des freien
  Leitungsquerschnittes von 100 %
- Spannungsfreie Montage ohne horizontale und vertikale Zugkräfte
*Unterbeschreibung 2 Einschließlich Montage Potentialausgleich, bestehend aus:*
Einschließlich Montage Potentialausgleich, bestehend aus:
- flexibles Kupferkabel (Kabelquerschnitt 5 mm²)
  mit Kunststoffmantelisolierung Farbe grün/gelb
- Kabellänge 300 mm
- 2 Stück Banderdungsschellen für runde Leitungen
  einschließlich Schrauben und Muttern
*Unterbeschreibung 3 Einschließlich 2 Stück Schlauchschellen, Stahl verzinkt.*

*Hinweis*

###### 1.3.4.15 Brandschutz- Lüftungsventile

*Hinweis*

**1.3.4.15.10 Brandschutztellerventil EI90S Gr.100**
STLB-Bau 2025-10 075
Brandschutztellerventil DIN EN 15650, Klassifizierung EI 90 S DIN EN 13501-3, beidseitig geprüft DIN EN 1366-2, für vertikalen und horizontalen Einbau, rauchdicht, Nenndurchmesser 100, Volumenstrom einstellbar, Einbau in massive Wand, mit Einbaurohr, mit Schmelzlot mit einer Nennauslösetemperatur von max. 72 Grad C, mit elektrischem Endschalter.
Menge: 2,000 St
DIN 276-2018 / IBP: 431
Bauabschnitte / Kostenträger: 431

**1.3.4.15.20 Brandschutztellerventil EI90S Gr.125**
STLB-Bau 2025-10 075
Brandschutztellerventil DIN EN 15650, Klassifizierung EI 90 S DIN EN 13501-3, beidseitig geprüft DIN EN 1366-2, für vertikalen und horizontalen Einbau, rauchdicht, Nenndurchmesser 125, Volumenstrom einstellbar, Einbau in massive Wand, mit Einbaurohr, mit Schmelzlot mit einer Nennauslösetemperatur von max. 72 Grad C, mit elektrischem Endschalter.
Menge: 4,000 St
DIN 276-2018 / IBP: 431
Bauabschnitte / Kostenträger: 431

**1.3.4.15.30 Brandschutztellerventil EI90S Gr.150**
STLB-Bau 2026-04 075
Brandschutztellerventil DIN EN 15650, Klassifizierung EI 90 S DIN EN 13501-3, beidseitig geprüft DIN EN 1366-2, für vertikalen und horizontalen Einbau, rauchdicht, Nenndurchmesser 150, Volumenstrom einstellbar, Einbau in massive Wand, mit Einbaurohr, mit Schmelzlot mit einer Nennauslösetemperatur von max. 72 Grad C, mit elektrischem Endschalter.
Menge: 8,000 St
DIN 276-2018 / IBP: 431
Bauabschnitte / Kostenträger: 431

**1.3.4.15.40 Brandschutztellerventil EI90S Gr.160**
STLB-Bau 2025-10 075
Brandschutztellerventil DIN EN 15650, Klassifizierung EI 90 S DIN EN 13501-3, beidseitig geprüft DIN EN 1366-2, für vertikalen und horizontalen Einbau, rauchdicht, Nenndurchmesser 160, Volumenstrom einstellbar, Einbau in massive Wand, mit Einbaurohr, mit Schmelzlot mit einer Nennauslösetemperatur von max. 72 Grad C, mit elektrischem Endschalter.
Menge: 16,000 St
DIN 276-2018 / IBP: 431
Bauabschnitte / Kostenträger: 431

**1.3.4.15.50 Brandschutztellerventil EI90S Gr.200**
STLB-Bau 2025-10 075
Brandschutztellerventil DIN EN 15650, Klassifizierung EI 90 S DIN EN 13501-3, beidseitig geprüft DIN EN 1366-2, für vertikalen und horizontalen Einbau, rauchdicht, Nenndurchmesser 200, Volumenstrom einstellbar, Einbau in massive Wand, mit Einbaurohr, mit Schmelzlot mit einer Nennauslösetemperatur von max. 72 Grad C, mit elektrischem Endschalter.
Menge: 262,000 St
DIN 276-2018 / IBP: 431
Bauabschnitte / Kostenträger: 431

*Hinweis*

###### 1.3.4.16 Rauchauslöseeinrichtung für Kanaleinbau

*Hinweis*

**1.3.4.16.10 Rauchmelder Luftltg-Einbau Ausgang schaltend Belastung 230VAC**
STLB-Bau 2025-10 070
Rauchmelder, mit allgemeiner bauaufsichtlicher Zulassung, für Luftleitung, geeignet für Geschwindigkeiten bis 20 m/s, mit Schaltzustandsanzeige am Einbauort, mit schaltendem Ausgang, Kontaktbelastung 230 V AC, 5 A, mit Meldekontakten für Rauchalarm und Wartungsmeldung, Umgebungstemperatur - 10 bis 60 Grad C, 5 bis 90 % relative Umgebungsfeuchte, Schutzart IP 42 DIN EN 60529 (VDE 0470-1), einschl. Anschluss der elektrischen Leitungen am Geber.
Menge: 89,000 St
DIN 276-2018 / IBP: 431
Bauabschnitte / Kostenträger: 431

*Hinweis*

###### 1.3.4.17 Stopfung mit Mineralwolle > 1000 °C für Wand-, Deckendurchbrüche

*Hinweis*

**1.3.4.17.10 Schließen Fuge BSK EI90 Gebäude Wand D 250mm B 40-60mm U bis 1000mm Mineralwolle gestopft A1**
*** Leitbeschreibung
STLB-Bau 2025-10 047
Schließen der Fuge um Brandschutzklappe, gemäß allgemeiner bauaufsichtlicher Zulassung der Brandschutzklappe, Klassifizierung EI 90 DIN EN 13501-3, beidseitig geprüft DIN EN 1366-2, für vertikalen und horizontalen Einbau, rauchdicht S, im Gebäude, Wand als Trennwand in Ständerbauart, Dicke 250 mm, Fugenbreite über 40 bis 60 mm, äußerer Umfang der Fuge bis 1000 mm, mit Mineralwolle, gestopft, Brandverhaltensklasse DIN EN 13501-1 A1 (nichtbrennbar), Abrechnung nach äußerem Umfang der Fuge, Ausführung gemäß Einzelbeschreibung.
Menge: 120,000 M
DIN 276-2018 / IBP: 431
Bauabschnitte / Kostenträger: 431
*Unterbeschreibung 1 Stopfung mit Mineralwolle (Schmelzpunkt > 1.000°C) für Luftleitungsdurchführungen in F30-Wänden notwendiger Flure gemäß LüAR*

*Hinweis*

**1.3.4.17.20 Schließen Fuge BSK EI90 Gebäude Wand D 250mm B 40-60mm U 1000-2500mm Mineralwolle gestopft A1**
*** Leitbeschreibung
STLB-Bau 2025-10 047
Schließen der Fuge um Brandschutzklappe, gemäß allgemeiner bauaufsichtlicher Zulassung der Brandschutzklappe, Klassifizierung EI 90 DIN EN 13501-3, beidseitig geprüft DIN EN 1366-2, für vertikalen und horizontalen Einbau, rauchdicht S, im Gebäude, Wand als Trennwand in Ständerbauart, Dicke 250 mm, Fugenbreite über 40 bis 60 mm, äußerer Umfang der Fuge über 1000 bis 2500 mm, mit Mineralwolle, gestopft, Brandverhaltensklasse DIN EN 13501-1 A1 (nichtbrennbar), Abrechnung nach äußerem Umfang der Fuge, Ausführung gemäß Einzelbeschreibung.
Menge: 50,000 M
DIN 276-2018 / IBP: 431
Bauabschnitte / Kostenträger: 431
*Unterbeschreibung 1 Stopfung mit Mineralwolle (Schmelzpunkt > 1.000°C) für Luftleitungsdurchführungen in F30-Wänden notwendiger Flure gemäß LüAR*

*Hinweis*

**1.3.4.17.30 Schließen Fuge BSK EI90 Gebäude Wand D 250mm B 40-60mm U 2500-5000mm Mineralwolle gestopft A1**
*** Leitbeschreibung
STLB-Bau 2025-10 047
Schließen der Fuge um Brandschutzklappe, gemäß allgemeiner bauaufsichtlicher Zulassung der Brandschutzklappe, Klassifizierung EI 90 DIN EN 13501-3, beidseitig geprüft DIN EN 1366-2, für vertikalen und horizontalen Einbau, rauchdicht S, im Gebäude, Wand als Trennwand in Ständerbauart, Dicke 250 mm, Fugenbreite über 40 bis 60 mm, äußerer Umfang der Fuge über 2500 bis 5000 mm, mit Mineralwolle, gestopft, Brandverhaltensklasse DIN EN 13501-1 A1 (nichtbrennbar), Abrechnung nach äußerem Umfang der Fuge, Ausführung gemäß Einzelbeschreibung.
Menge: 50,000 M
DIN 276-2018 / IBP: 431
Bauabschnitte / Kostenträger: 431
*Unterbeschreibung 1 Stopfung mit Mineralwolle (Schmelzpunkt > 1.000°C) für Luftleitungsdurchführungen in F30-Wänden notwendiger Flure gemäß LüAR*

*Hinweis*

**1.3.4.17.40 Schließen Fuge BSK EI90 Gebäude Wand D 250mm B 40-60mm U über 5000mm Mineralwolle gestopft A1**
*** Leitbeschreibung
STLB-Bau 2025-10 047
Schließen der Fuge um Brandschutzklappe, gemäß allgemeiner bauaufsichtlicher Zulassung der Brandschutzklappe, Klassifizierung EI 90 DIN EN 13501-3, beidseitig geprüft DIN EN 1366-2, für vertikalen und horizontalen Einbau, rauchdicht S, im Gebäude, Wand als Trennwand in Ständerbauart, Dicke 250 mm, Fugenbreite über 40 bis 60 mm, äußerer Umfang der Fuge über 5000 mm, mit Mineralwolle, gestopft, Brandverhaltensklasse DIN EN 13501-1 A1 (nichtbrennbar), Abrechnung nach äußerem Umfang der Fuge, Ausführung gemäß Einzelbeschreibung.
Menge: 50,000 M
DIN 276-2018 / IBP: 431
Bauabschnitte / Kostenträger: 431
*Unterbeschreibung 1 Stopfung mit Mineralwolle (Schmelzpunkt > 1.000°C) für Luftleitungsdurchführungen in F30-Wänden notwendiger Flure gemäß LüAR*

*Hinweis*

##### 1.3.5 Entrauchungsklappen

*Hinweis*

*Hinweis: Nachfolgende Entrauchungsklappen beziehen sich auf alle unter Luftleitungen genannten Medien, Montageorte und -höhen sowie ggf. zusätzlich beschriebene Sicherungsmaßnahmen.*
Nachfolgende Entrauchungsklappen beziehen sich auf alle unter Luftleitungen genannten Medien, Montageorte und -höhen sowie ggf. zusätzlich beschriebene Sicherungsmaßnahmen.
Behinderungen durch beengte Montage- und Platzverhältnisse sind grundsätzlich in den Einheitspreisen mit einzukalkulieren.

*Hinweis: Schutz der Anlagenteile vor Verschmutzung*
Schutz der Anlagenteile vor Verschmutzung
Alle nachfolgend beschriebenen, Entrauchungsklappen sind in verschweißter Kunststofffolie und mit verschlossenen Öffnungen zum Montageort anzuliefern. Bei Arbeitsunterbrechungen (auch Pausen) und nach Montage sind die Endöffnungen der v.g. Bauteile mit Blechplatten oder -kappen oder Folien, reißfest und verklebt gegen Verschmutzung zu verschließen.
Der Verschmutzungsgrad wird durch die örtliche Objektüberwachung konsequent überprüft.

*Hinweis: Containerlagerung*
Containerlagerung
der nachfolgend beschriebenen Entrauchungsklappen über den gesamten Zeitraum der Rohbaumontage/ Bautätigkeit, bis zur unmittelbaren Montage bzw. gestaffelte  Anlieferung der Kleinstmengen. Die Mehraufwendungen für gestaffelte Anlieferung der Komponenten auf die Baustelle und der Transport vom Container zum Montageort sind zu berücksichtigen. Einbauten zur arbeitstäglichen Montage sind mit Folien vor Staub und Nässe vor Ort wirksam zu schützen.

Ist die Lagerung in geschlossenen Containern auf Grund der Platzverhältnisse vor Ort nicht möglich, wird durch die örtliche Bauleitung ein geeigneter Standort im Gebäude, für die trockene und staubfreie Lagerung, zugewiesen. Ist die Lagerung nur im Freien möglich, ist der Standort so herzurichten, dass die vorgenannten Bedingungen erfüllt werden.

*Hinweis: Die Verwendbarkeitsnachweise für die nachfolgend aufgeführten entrauchungsschutztechnischen Komponenten sind auf der Baustelle vorzuhalten und auf Verlangen der Objektüberwachung vorzulegen.*

*Hinweis*

###### 1.3.5.1 Entrauchungsklappen mit Motor (230V)

*Hinweis*

**1.3.5.1.10 Entrauchungsklappe mit waagerechten Lamellen**
Entrauchungsklappe mit waagerechten Lamellen
nach Produktnorm EN 12101-8, geprüft nach EN 1366-10 und EN 1366-2 für die Verwendung in Rauchabzugsanlagen.

KLASSIFIKATION
-  EI 120/90 (v edw - h odw, i↔o) S1000 C mod HOT400/30 MA multi

BESONDERE MERKMALE
-  Entspricht der europäischen Produktnorm EN 12101-8
-  Brandschutztechnisch geprüft nach EN 1366-2 und 1366-10
-  Leckluftstrom bei geschlossenen Lamellen nach EN 1751,
  Klasse 3 und Gehäuse-Leckluftstrom nach EN 1751, Klasse C
-  Dauerversuch nach EN 1366-10, mit 20000 AUF/ZU-Zyklen
-  Zugänglichkeit zum Antrieb abhängig der Verwendung seitlich oder in
  Luftstromrichtung

MATERIALIEN UND OBERFLÄCHEN
-  Gehäuse, Absperrklappenblatt und Antriebskapselung aus
  Kalziumsilikatplatten
-  Lager aus Messing
-  Lagerachsen, Antriebshebel und Wellenlagerung aus verzinktem
  Stahl

TECHNISCHE DATEN
-  Gehäuselänge: 250 mm
-  Differenzdruckbereich: Druckstufe 2: -1000 – 500 Pa
-  Betriebstemperatur: mindestens -30 °C – 50 °C ohne
  Taupunktunterschreitung

ANBAUTEILE
-  Abschlussgitter für die Bedienseite.
-  Abschlussgitter als Welldrahtgitter
-  Auf-Zu-Antrieb
-  Versorgungsspannung 230 V AC
-  Integrierte Endschalter zur Erfassung der Endlagen Auf und Zu
-  Übersteuerung bis zu 25 min
-  Kontrollleuchten zur Anzeige der Klappenstellung
-  Überwachung der Übertragungsfunktion

VARIANTE
Kapselung: Rechts
Klappenblattausrichtung: Horizontale Lamellen
Bedienungsseite: (A) Welldrahtgitter (20 × 20 mm), Stahl verzinkt
Einbauseite: (0) Seite ohne Anbauteil
Anbauteil: Stellantrieb, 230 V AC (B230)

PRODUKTDATEN
Breite:  900 mm
Höhe:  830 mm
Länge:  250 mm
Einbauvariante  Entrauchung
Volumenstrom qv  20.000  m³/h
Strömungsgeschwindigkeit v  7,44  m/s
Freier Querschnitt Afr  1,5652  m²
Geschwindigkeit im freien Querschnitt vfr  9,83  m/s
Bewertetes Schalldämmmaß Öffnungsfläche RW  28  dB
Gesamtdruckdifferenz Δpt  32  Pa
Druckverlustkoeffizient ζ  0,98
Gewicht m  72  kg
Menge: 1,000 St
DIN 276-2018 / IBP: 431
Bauabschnitte / Kostenträger: 431

**1.3.5.1.20 Entrauchungsklappen mit waagerechten Lamellen**
Entrauchungsklappen mit waagerechten Lamellen
nach Produktnorm EN 12101-8, geprüft nach EN 1366-10 und EN 1366-2 für die Verwendung in Rauchabzugsanlagen.

KLASSIFIKATION
-  EI 120/90 (v edw - h odw, i↔o) S1000 C mod HOT400/30 MA multi

BESONDERE MERKMALE
-  Entspricht der europäischen Produktnorm EN 12101-8
-  Brandschutztechnisch geprüft nach EN 1366-2 und 1366-10
-  Leckluftstrom bei geschlossenen Lamellen nach EN 1751,
  Klasse 3 und Gehäuse-Leckluftstrom nach EN 1751, Klasse C
-  Dauerversuch nach EN 1366-10, mit 20000 AUF/ZU-Zyklen
-  Zugänglichkeit zum Antrieb abhängig der Verwendung seitlich oder in
  Luftstromrichtung

MATERIALIEN UND OBERFLÄCHEN
-  Gehäuse, Absperrklappenblatt und Antriebskapselung aus
  Kalziumsilikatplatten
-  Lager aus Messing
-  Lagerachsen, Antriebshebel und Wellenlagerung aus verzinktem
  Stahl

TECHNISCHE DATEN
-  Gehäuselänge: 250 mm
-  Differenzdruckbereich: Druckstufe 2: -1000 – 500 Pa
-  Betriebstemperatur: mindestens -30 °C – 50 °C ohne
  Taupunktunterschreitung

ANBAUTEILE
-  Abschlussgitter für die Bedienseite.
-  Abschlussgitter als Welldrahtgitter
-  Auf-Zu-Antrieb
-  Versorgungsspannung 230 V AC
-  Integrierte Endschalter zur Erfassung der Endlagen Auf und Zu
-  Übersteuerung bis zu 25 min
-  Kontrollleuchten zur Anzeige der Klappenstellung
-  Überwachung der Übertragungsfunktion

VARIANTE
Kapselung: Rechts
Klappenblattausrichtung: Horizontale
Lamellen
Beschichtung: Promat-SR Imprägnierung
Bestimmungsland: Deutschland
Bedienungsseite: (A) Welldrahtgitter (20 × 20 mm), Stahl verzinkt
Einbauseite: (0) Seite ohne Anbauteil
Anbauteil: Stellantrieb, 230 V AC (B230)

PRODUKTDATEN
Breite:  1000 mm
Höhe:  1430 mm
Länge:  250 mm
Einbauvariante  Entrauchung
Volumenstrom qv  19.500  m³/h
Strömungsgeschwindigkeit v  3,79  m/s
Freier Querschnitt Afr  1,1080  m²
Geschwindigkeit im freien Querschnitt vfr  4,89  m/s
Bewertetes Schalldämmmaß Öffnungsfläche RW  25  dB
Gesamtdruckdifferenz Δpt  7  Pa
Druckverlustkoeffizient ζ  0,87
Gewicht m  117  kg
Menge: 2,000 St
DIN 276-2018 / IBP: 431
Bauabschnitte / Kostenträger: 431

**1.3.5.1.30 Entrauchungsklappen mit waagerechten Lamellen**
Entrauchungsklappen mit waagerechten Lamellen
nach Produktnorm EN 12101-8, geprüft nach EN 1366-10 und EN 1366-2 für die Verwendung in Rauchabzugsanlagen.

KLASSIFIKATION
-  EI 120/90 (v edw - h odw, i↔o) S1000 C mod HOT400/30 MA multi

BESONDERE MERKMALE
-  Entspricht der europäischen Produktnorm EN 12101-8
-  Brandschutztechnisch geprüft nach EN 1366-2 und 1366-10
-  Leckluftstrom bei geschlossenen Lamellen nach EN 1751,
  Klasse 3 und Gehäuse-Leckluftstrom nach EN 1751, Klasse C
-  Dauerversuch nach EN 1366-10, mit 20000 AUF/ZU-Zyklen
-  Zugänglichkeit zum Antrieb abhängig der Verwendung seitlich oder in
  Luftstromrichtung

MATERIALIEN UND OBERFLÄCHEN
-  Gehäuse, Absperrklappenblatt und Antriebskapselung aus
  Kalziumsilikatplatten
-  Lager aus Messing
-  Lagerachsen, Antriebshebel und Wellenlagerung aus verzinktem
  Stahl

TECHNISCHE DATEN
-  Gehäuselänge: 250 mm
-  Differenzdruckbereich: Druckstufe 2: -1000 – 500 Pa
-  Betriebstemperatur: mindestens -30 °C – 50 °C ohne
  Taupunktunterschreitung

ANBAUTEILE
-  Abschlussgitter für die Bedienseite.
-  Abschlussgitter als Welldrahtgitter
-  Auf-Zu-Antrieb
-  Versorgungsspannung 230 V AC
-  Integrierte Endschalter zur Erfassung der Endlagen Auf und Zu
-  Übersteuerung bis zu 25 min
-  Kontrollleuchten zur Anzeige der Klappenstellung
-  Überwachung der Übertragungsfunktion

VARIANTE
Kapselung: Rechts
Klappenblattausrichtung: Horizontale
Lamellen
Beschichtung: Promat-SR Imprägnierung
Bestimmungsland: Deutschland
Bedienungsseite: (A) Welldrahtgitter (20 × 20 mm), Stahl verzinkt
Einbauseite: (0) Seite ohne Anbauteil
Anbauteil: Stellantrieb, 230 V AC (B230)

PRODUKTDATEN
Breite:  1000 mm
Höhe:  1430 mm
Länge:  250 mm
Einbauvariante  Entrauchung
Volumenstrom qv  21.500  m³/h
Strömungsgeschwindigkeit v  4,18  m/s
Freier Querschnitt Afr  1,1080  m²
Geschwindigkeit im freien Querschnitt vfr  5,39  m/s
Bewertetes Schalldämmmaß Öffnungsfläche RW  25  dB
Gesamtdruckdifferenz Δpt  9  Pa
Druckverlustkoeffizient ζ  0,87
Gewicht m  117  kg
Menge: 2,000 St
DIN 276-2018 / IBP: 431
Bauabschnitte / Kostenträger: 431

**1.3.5.1.40 Entrauchungsklappen mit waagerechten Lamellen**
Entrauchungsklappen mit waagerechten Lamellen
nach Produktnorm EN 12101-8, geprüft nach EN 1366-10 und EN 1366-2 für die Verwendung in Rauchabzugsanlagen.

KLASSIFIKATION
-  EI 120/90 (v edw - h odw, i↔o) S1000 C mod HOT400/30 MA multi

BESONDERE MERKMALE
-  Entspricht der europäischen Produktnorm EN 12101-8
-  Brandschutztechnisch geprüft nach EN 1366-2 und 1366-10
-  Leckluftstrom bei geschlossenen Lamellen nach EN 1751,
  Klasse 3 und Gehäuse-Leckluftstrom nach EN 1751, Klasse C
-  Dauerversuch nach EN 1366-10, mit 20000 AUF/ZU-Zyklen
-  Zugänglichkeit zum Antrieb abhängig der Verwendung seitlich oder in
  Luftstromrichtung

MATERIALIEN UND OBERFLÄCHEN
-  Gehäuse, Absperrklappenblatt und Antriebskapselung aus
  Kalziumsilikatplatten
-  Lager aus Messing
-  Lagerachsen, Antriebshebel und Wellenlagerung aus verzinktem
  Stahl

TECHNISCHE DATEN
-  Gehäuselänge: 250 mm
-  Differenzdruckbereich: Druckstufe 2: -1000 – 500 Pa
-  Betriebstemperatur: mindestens -30 °C – 50 °C ohne
  Taupunktunterschreitung

ANBAUTEILE
-  Abschlussgitter für die Bedienseite.
-  Abschlussgitter als Welldrahtgitter
-  Auf-Zu-Antrieb
-  Versorgungsspannung 230 V AC
-  Integrierte Endschalter zur Erfassung der Endlagen Auf und Zu
-  Übersteuerung bis zu 25 min
-  Kontrollleuchten zur Anzeige der Klappenstellung
-  Überwachung der Übertragungsfunktion

VARIANTE
Kapselung: Rechts
Klappenblattausrichtung: Horizontale
Lamellen
Beschichtung: Promat-SR Imprägnierung
Bestimmungsland: Deutschland
Bedienungsseite: (A) Welldrahtgitter (20 × 20 mm), Stahl verzinkt
Einbauseite: (0) Seite ohne Anbauteil
Anbauteil: Stellantrieb, 230 V AC (B230)

PRODUKTDATEN
Breite:  1000 mm
Höhe:  2030 mm
Länge:  250 mm
Einbauvariante  Entrauchung
Volumenstrom qv  35.000  m³/h
Strömungsgeschwindigkeit v  4,79  m/s
Freier Querschnitt Afr  1,5880  m²
Geschwindigkeit im freien Querschnitt vfr  6,12  m/s
Bewertetes Schalldämmmaß Öffnungsfläche RW  24  dB
Gesamtdruckdifferenz Δpt  9  Pa
Druckverlustkoeffizient ζ  0,68
Gewicht m  157  kg
Menge: 2,000 St
DIN 276-2018 / IBP: 431
Bauabschnitte / Kostenträger: 431

*Hinweis*

**1.3.5.1.50 Entrauchungsklappe EI90S B 300mm H 200mm Motor 230VAC**
*** Leitbeschreibung
STLB-Bau 2025-10 075
Entrauchungsklappe DIN EN 12101-8 für maschinelle Entrauchungsanlagen, Klassifizierung EI 90 S DIN EN 13501-4, für vertikalen und horizontalen Einbau, Achslage waagerecht und senkrecht, MA (manuelle und automatische Auslösung), rauchdicht, multi, Gehäuse aus Kalziumsilikat, Einbau in massive Wand, rauchdicht bei Unterdruck bis 1500 Pa, Arbeitszyklen 20000 (Cmod), Nennbreite 300 mm, Nennhöhe 200 mm, Länge 750 mm, mit 2 Anschlussrahmen zum Anschluss von metallischen Leitungen, mit Motor, reversierbar, Bemessungsbetriebsspannung 230 V AC, ausgerüstet zum Anschluss an die Gebäudeautomation (GA) DIN EN ISO 16484-3.
Menge: 2,000 St
DIN 276-2018 / IBP: 431
Bauabschnitte / Kostenträger: 431
*Unterbeschreibung 1 Einschließlich Inspektionsdeckel*

**1.3.5.1.60 Entrauchungsklappe EI90S B 400mm H 200mm Motor 230VAC**
*** Leitbeschreibung
STLB-Bau 2025-10 075
Entrauchungsklappe DIN EN 12101-8 für maschinelle Entrauchungsanlagen, Klassifizierung EI 90 S DIN EN 13501-4, für vertikalen und horizontalen Einbau, Achslage waagerecht und senkrecht, MA (manuelle und automatische Auslösung), rauchdicht, multi, Gehäuse aus Kalziumsilikat, Einbau in massive Wand, rauchdicht bei Unterdruck bis 1500 Pa, Arbeitszyklen 20000 (Cmod), Nennbreite 400 mm, Nennhöhe 200 mm, Länge 750 mm, mit 2 Anschlussrahmen zum Anschluss von metallischen Leitungen, mit Motor, reversierbar, Bemessungsbetriebsspannung 230 V AC, ausgerüstet zum Anschluss an die Gebäudeautomation (GA) DIN EN ISO 16484-3.
Menge: 2,000 St
DIN 276-2018 / IBP: 431
Bauabschnitte / Kostenträger: 431
*Unterbeschreibung 1 Einschließlich Inspektionsdeckel*

**1.3.5.1.70 Entrauchungsklappe EI90S B 500mm H 200mm Motor 230VAC**
*** Leitbeschreibung
STLB-Bau 2025-10 075
Entrauchungsklappe DIN EN 12101-8 für maschinelle Entrauchungsanlagen, Klassifizierung EI 90 S DIN EN 13501-4, für vertikalen und horizontalen Einbau, Achslage waagerecht und senkrecht, MA (manuelle und automatische Auslösung), rauchdicht, multi, Gehäuse aus Kalziumsilikat, Einbau in massive Wand, rauchdicht bei Unterdruck bis 1500 Pa, Arbeitszyklen 20000 (Cmod), Nennbreite 500 mm, Nennhöhe 200 mm, Länge 750 mm, mit 2 Anschlussrahmen zum Anschluss von metallischen Leitungen, mit Motor, reversierbar, Bemessungsbetriebsspannung 230 V AC, ausgerüstet zum Anschluss an die Gebäudeautomation (GA) DIN EN ISO 16484-3.
Menge: 2,000 St
DIN 276-2018 / IBP: 431
Bauabschnitte / Kostenträger: 431
*Unterbeschreibung 1 Einschließlich Inspektionsdeckel*

**1.3.5.1.80 Entrauchungsklappe EI90S B 600mm H 200mm Motor 230VAC**
*** Leitbeschreibung
STLB-Bau 2025-10 075
Entrauchungsklappe DIN EN 12101-8 für maschinelle Entrauchungsanlagen, Klassifizierung EI 90 S DIN EN 13501-4, für vertikalen und horizontalen Einbau, Achslage waagerecht und senkrecht, MA (manuelle und automatische Auslösung), rauchdicht, multi, Gehäuse aus Kalziumsilikat, Einbau in massive Wand, rauchdicht bei Unterdruck bis 1500 Pa, Arbeitszyklen 20000 (Cmod), Nennbreite 600 mm, Nennhöhe 200 mm, Länge 750 mm, mit 2 Anschlussrahmen zum Anschluss von metallischen Leitungen, mit Motor, reversierbar, Bemessungsbetriebsspannung 230 V AC, ausgerüstet zum Anschluss an die Gebäudeautomation (GA) DIN EN ISO 16484-3.
Menge: 2,000 St
DIN 276-2018 / IBP: 431
Bauabschnitte / Kostenträger: 431
*Unterbeschreibung 1 Einschließlich Inspektionsdeckel*

*Hinweis*

###### 1.3.5.2 Fugen verschließen um Entrauchungsklappen für Wandeinbau in Massivwand

*Hinweis*

**1.3.5.2.10 Schließen Fuge BSK EI90 Gebäude Wand D 240mm B 40-60mm U 2500-5000mm Mörtel M10**
STLB-Bau 2025-10 047
Schließen der Fuge um Brandschutzklappe, gemäß allgemeiner bauaufsichtlicher Zulassung der Brandschutzklappe, Klassifizierung EI 90 DIN EN 13501-3, beidseitig geprüft DIN EN 1366-2, für vertikalen und horizontalen Einbau, rauchdicht S, im Gebäude, Wand als Massivwand, Dicke 240 mm, Fugenbreite über 40 bis 60 mm, äußerer Umfang der Fuge über 2500 bis 5000 mm, mit Mörtel DIN 18580, Mörtelklasse 10, Abrechnung nach äußerem Umfang der Fuge.
Menge: 44,000 M
DIN 276-2018 / IBP: 431
Bauabschnitte / Kostenträger: 431

*Hinweis*

##### 1.3.6 Volumenstromregler

*Hinweis*

*Hinweis: Schutz der Anlagenteile vor Verschmutzung*
Schutz der Anlagenteile vor Verschmutzung
Alle nachfolgend beschriebenen, Volumenstromregler sind in verschweißter Kunststofffolie und mit verschlossenen Öffnungen zum Montageort anzuliefern. Bei Arbeitsunterbrechungen (auch Pausen) und nach Montage sind die Endöffnungen der v.g. Bauteile mit Blechplatten oder -kappen oder Folien, reißfest und verklebt gegen Verschmutzung zu verschließen.
Der Verschmutzungsgrad wird durch die örtliche Objektüberwachung konsequent überprüft.

*Hinweis: Containerlagerung*
Containerlagerung
der nachfolgend beschriebenen Volumenstromregler über den gesamten Zeitraum der Rohbaumontage/ Bautätigkeit, bis zur unmittelbaren Montage bzw. gestaffelte  Anlieferung der Kleinstmengen. Die Mehraufwendungen für gestaffelte Anlieferung der Komponenten auf die Baustelle und der Transport vom Container zum Montageort sind zu berücksichtigen. Einbauten zur arbeitstäglichen Montage sind mit Folien vor Staub und Nässe vor Ort wirksam zu schützen.

Ist die Lagerung in geschlossenen Containern auf Grund der Platzverhältnisse vor Ort nicht möglich, wird durch die örtliche Bauleitung ein geeigneter Standort im Gebäude, für die trockene und staubfreie Lagerung, zugewiesen. Ist die Lagerung nur im Freien möglich, ist der Standort so herzurichten, dass die vorgenannten Bedingungen erfüllt werden.

*Hinweis*

*Hinweis: Nachfolgende Volumenstromregler beziehen sich auf alle unter Luftleitungen genannten Medien, Montageorte und -höhen sowie ggf. zusätzlich beschriebene Sicherungsmaßnahmen.*
Nachfolgende Volumenstromregler beziehen sich auf alle unter Luftleitungen genannten Medien, Montageorte und -höhen sowie ggf. zusätzlich beschriebene Sicherungsmaßnahmen.
Behinderungen durch beengte Montage- und Platzverhältnisse sind grundsätzlich in den Einheitspreisen mit einzukalkulieren.

*Hinweis*

###### 1.3.6.1 Volumenstromregler eckig, ohne Hilfsenergie, konstant mit Schalldämpfer

*Hinweis*

**1.3.6.1.10 Volumenstromregler Gehäuse Stahl verz**
*** Leitbeschreibung
STLB-Bau 2025-10 075
Volumenstromregler,
Volumenstrom '400' m3/h, Druckdifferenz 30 bis 300 Pa bei Sollvolumenstrom, mechanisch selbsttätig für konstante Volumenströme, rechteckig,

Maße B/H in mm '300/100'
Gehäuse aus verzinktem Stahl, mit Flanschen, Werkstoff wie Gehäuse, Klappenwellen wartungsfrei gelagert, Klappen/-blatt aus verzinktem Stahl, mit mechanischem Stellungsanzeiger.
Menge: 2,000 St
DIN 276-2018 / IBP: 431
Bauabschnitte / Kostenträger: 431
*Unterbeschreibung 1 Erfüllung der Hygieneanforderungen nach VDI 6022, Gehäuse-Leckluftstrom nach EN 1751: Klasse C,*
Erfüllung der Hygieneanforderungen nach VDI 6022,
Gehäuse-Leckluftstrom nach EN 1751: Klasse C,
Statische Mindest-Druckdifferenz: 50Pa.
Möglichkeit zur Nachrüstung eines Stellantriebs zur Volumenstromsollwert-
Verstellung.

**1.3.6.1.20 Kulissenschalldämpfer rechteckig Druckdifferenz bis 30Pa Gehäuse Stahl verz Rahmen Stahl verz**
STLB-Bau 2025-10 075
Kulissenschalldämpfer, rechteckig,
Einbaumaße L/B/H in mm '1500/300/100'

für Luftleitungseinbau einschl. Gehäuse, Druckdifferenz bis 30 Pa,
Mind.-Dämpfung bei den Oktavmittenfrequenzen 63/125/250/500/1000/2000/4000/8000 Hz in dB 'zuvor beschriebener Volumenstromregler u. Schalldämpfer als abgestimmtes System. In Kombination ist ein max. Schalldruckpegel, Strömungsgeräusch von 35 dB(A) nicht zu überschreiten. Die akustische Berechnung ist mit der Werk- und Montageplanung vorzulegen'

Luftgeschwindigkeit im freien Querschnitt in m/s 'max. 10 m/s'
Hygieneanforderungen VDI 6022 Blatt 1, Absorptionsschicht biolöslich im Sinne der TRGS 905, mit Abdeckung aus Glasseidengewebe, Gehäuse aus verzinktem Stahl, Kulissenrahmen aus verzinktem Stahl, Luftdichtheitsklasse ATC2 DIN EN 16798-3, Baustoffklasse DIN 4102-1 A (nichtbrennbar); DIN EN 13501-1 A1, A2 s1 d0 (nichtbrennbar), mit Flanschverbinder.
Menge: 2,000 St
DIN 276-2018 / IBP: 431
Bauabschnitte / Kostenträger: 431

*Hinweis*

**1.3.6.1.30 Volumenstromregl. Gehäuse Stahl verz**
*** Leitbeschreibung
STLB-Bau 2026-04 075
Volumenstromregler,
Volumenstrom '650' m3/h, Druckdifferenz 30 bis 300 Pa bei Sollvolumenstrom, mechanisch selbsttätig für konstante Volumenströme, rechteckig,

Maße B/H in mm '300/150'
Gehäuse aus verzinktem Stahl, mit Flanschen, Werkstoff wie Gehäuse, Klappenwellen wartungsfrei gelagert, Klappen/-blatt aus verzinktem Stahl, mit mechanischem Stellungsanzeiger.
Menge: 4,000 St
DIN 276-2018 / IBP: 431
Bauabschnitte / Kostenträger: 431
*Unterbeschreibung 1 Erfüllung der Hygieneanforderungen nach VDI 6022, Gehäuse-Leckluftstrom nach EN 1751: Klasse C,*
Erfüllung der Hygieneanforderungen nach VDI 6022,
Gehäuse-Leckluftstrom nach EN 1751: Klasse C,
Statische Mindest-Druckdifferenz: 50Pa.
Möglichkeit zur Nachrüstung eines Stellantriebs zur Volumenstromsollwert-
Verstellung.

**1.3.6.1.40 Kulissenschalldämpfer rechteckig Druckdifferenz bis 30Pa Gehäuse Stahl verz Rahmen Stahl verz**
STLB-Bau 2026-04 075
Kulissenschalldämpfer, rechteckig,
Einbaumaße L/B/H in mm '1500/300/150'

für Luftleitungseinbau einschl. Gehäuse, Druckdifferenz bis 30 Pa,
Mind.-Dämpfung bei den Oktavmittenfrequenzen 63/125/250/500/1000/2000/4000/8000 Hz in dB 'zuvor beschriebener Volumenstromregler u. Schalldämpfer als abgestimmtes System. In Kombination ist ein max. Schalldruckpegel, Strömungsgeräusch von 35 dB(A) nicht zu überschreiten. Die akustische Berechnung ist mit der Werk- und Montageplanung vorzulegen'

Luftgeschwindigkeit im freien Querschnitt in m/s 'max. 10 m/s'
Hygieneanforderungen VDI 6022 Blatt 1, Absorptionsschicht biolöslich im Sinne der TRGS 905, mit Abdeckung aus Glasseidengewebe, Gehäuse aus verzinktem Stahl, Kulissenrahmen aus verzinktem Stahl, Luftdichtheitsklasse ATC2 DIN EN 16798-3, Baustoffklasse DIN 4102-1 A (nichtbrennbar); DIN EN 13501-1 A1, A2 s1 d0 (nichtbrennbar), mit Flanschverbinder.
Menge: 4,000 St
DIN 276-2018 / IBP: 431
Bauabschnitte / Kostenträger: 431

*Hinweis*

**1.3.6.1.50 Volumenstromregler Gehäuse Stahl verz**
*** Leitbeschreibung
STLB-Bau 2025-10 075
Volumenstromregler,
Volumenstrom '900' m3/h, Druckdifferenz 30 bis 300 Pa bei Sollvolumenstrom, mechanisch selbsttätig für konstante Volumenströme, rechteckig,

Maße B/H in mm '300/200'
Gehäuse aus verzinktem Stahl, mit Flanschen, Werkstoff wie Gehäuse, Klappenwellen wartungsfrei gelagert, Klappen/-blatt aus verzinktem Stahl, mit mechanischem Stellungsanzeiger.
Menge: 54,000 St
DIN 276-2018 / IBP: 431
Bauabschnitte / Kostenträger: 431
*Unterbeschreibung 1 Erfüllung der Hygieneanforderungen nach VDI 6022, Gehäuse-Leckluftstrom nach EN 1751: Klasse C,*
Erfüllung der Hygieneanforderungen nach VDI 6022,
Gehäuse-Leckluftstrom nach EN 1751: Klasse C,
Statische Mindest-Druckdifferenz: 50Pa.
Möglichkeit zur Nachrüstung eines Stellantriebs zur Volumenstromsollwert-
Verstellung.

**1.3.6.1.60 Kulissenschalldämpfer rechteckig Druckdifferenz bis 30Pa Gehäuse Stahl verz Rahmen Stahl verz**
STLB-Bau 2025-10 075
Kulissenschalldämpfer, rechteckig,
Einbaumaße L/B/H in mm '1500/300/200'

für Luftleitungseinbau einschl. Gehäuse, Druckdifferenz bis 30 Pa,
Mind.-Dämpfung bei den Oktavmittenfrequenzen 63/125/250/500/1000/2000/4000/8000 Hz in dB 'zuvor beschriebener Volumenstromregler u. Schalldämpfer als abgestimmtes System. In Kombination ist ein max. Schalldruckpegel, Strömungsgeräusch von 35 dB(A) nicht zu überschreiten. Die akustische Berechnung ist mit der Werk- und Montageplanung vorzulegen'

Luftgeschwindigkeit im freien Querschnitt in m/s 'max. 10 m/s'
Hygieneanforderungen VDI 6022 Blatt 1, Absorptionsschicht biolöslich im Sinne der TRGS 905, mit Abdeckung aus Glasseidengewebe, Gehäuse aus verzinktem Stahl, Kulissenrahmen aus verzinktem Stahl, Luftdichtheitsklasse ATC2 DIN EN 16798-3, Baustoffklasse DIN 4102-1 A (nichtbrennbar); DIN EN 13501-1 A1, A2 s1 d0 (nichtbrennbar), mit Flanschverbinder.
Menge: 54,000 St
DIN 276-2018 / IBP: 431
Bauabschnitte / Kostenträger: 431

*Hinweis*

**1.3.6.1.70 Volumenstromregler Gehäuse Stahl verz**
*** Leitbeschreibung
STLB-Bau 2025-10 075
Volumenstromregler,
Volumenstrom '1250' m3/h, Druckdifferenz 30 bis 300 Pa bei Sollvolumenstrom, mechanisch selbsttätig für konstante Volumenströme, rechteckig,

Maße B/H in mm '400/200'
Gehäuse aus verzinktem Stahl, mit Flanschen, Werkstoff wie Gehäuse, Klappenwellen wartungsfrei gelagert, Klappen/-blatt aus verzinktem Stahl, mit mechanischem Stellungsanzeiger.
Menge: 45,000 St
DIN 276-2018 / IBP: 431
Bauabschnitte / Kostenträger: 431
*Unterbeschreibung 1 Erfüllung der Hygieneanforderungen nach VDI 6022, Gehäuse-Leckluftstrom nach EN 1751: Klasse C,*
Erfüllung der Hygieneanforderungen nach VDI 6022,
Gehäuse-Leckluftstrom nach EN 1751: Klasse C,
Statische Mindest-Druckdifferenz: 50Pa.
Möglichkeit zur Nachrüstung eines Stellantriebs zur Volumenstromsollwert-
Verstellung.

**1.3.6.1.80 Kulissenschalldämpfer rechteckig Druckdifferenz bis 30Pa Gehäuse Stahl verz Rahmen Stahl verz**
STLB-Bau 2025-10 075
Kulissenschalldämpfer, rechteckig,
Einbaumaße L/B/H in mm '1500/400/200'

für Luftleitungseinbau einschl. Gehäuse, Druckdifferenz bis 30 Pa,
Mind.-Dämpfung bei den Oktavmittenfrequenzen 63/125/250/500/1000/2000/4000/8000 Hz in dB 'zuvor beschriebener Volumenstromregler u. Schalldämpfer als abgestimmtes System. In Kombination ist ein max. Schalldruckpegel, Strömungsgeräusch von 35 dB(A) nicht zu überschreiten. Die akustische Berechnung ist mit der Werk- und Montageplanung vorzulegen'

Luftgeschwindigkeit im freien Querschnitt in m/s 'max. 10 m/s'
Hygieneanforderungen VDI 6022 Blatt 1, Absorptionsschicht biolöslich im Sinne der TRGS 905, mit Abdeckung aus Glasseidengewebe, Gehäuse aus verzinktem Stahl, Kulissenrahmen aus verzinktem Stahl, Luftdichtheitsklasse ATC2 DIN EN 16798-3, Baustoffklasse DIN 4102-1 A (nichtbrennbar); DIN EN 13501-1 A1, A2 s1 d0 (nichtbrennbar), mit Flanschverbinder.
Menge: 45,000 St
DIN 276-2018 / IBP: 431
Bauabschnitte / Kostenträger: 431

*Hinweis*

**1.3.6.1.90 Volumenstromregler Gehäuse Stahl verz**
*** Leitbeschreibung
STLB-Bau 2025-10 075
Volumenstromregler,
Volumenstrom '1500' m3/h, Druckdifferenz 30 bis 300 Pa bei Sollvolumenstrom, mechanisch selbsttätig für konstante Volumenströme, rechteckig,

Maße B/H in mm '500/200'
Gehäuse aus verzinktem Stahl, mit Flanschen, Werkstoff wie Gehäuse, Klappenwellen wartungsfrei gelagert, Klappen/-blatt aus verzinktem Stahl, mit mechanischem Stellungsanzeiger.
Menge: 21,000 St
DIN 276-2018 / IBP: 431
Bauabschnitte / Kostenträger: 431
*Unterbeschreibung 1 Erfüllung der Hygieneanforderungen nach VDI 6022, Gehäuse-Leckluftstrom nach EN 1751: Klasse C,*
Erfüllung der Hygieneanforderungen nach VDI 6022,
Gehäuse-Leckluftstrom nach EN 1751: Klasse C,
Statische Mindest-Druckdifferenz: 50Pa.
Möglichkeit zur Nachrüstung eines Stellantriebs zur Volumenstromsollwert-
Verstellung.

**1.3.6.1.100 Kulissenschalldämpfer rechteckig Druckdifferenz bis 30Pa Gehäuse Stahl verz Rahmen Stahl verz**
STLB-Bau 2025-10 075
Kulissenschalldämpfer, rechteckig,
Einbaumaße L/B/H in mm '1500/500/200'

für Luftleitungseinbau einschl. Gehäuse, Druckdifferenz bis 30 Pa,
Mind.-Dämpfung bei den Oktavmittenfrequenzen 63/125/250/500/1000/2000/4000/8000 Hz in dB 'zuvor beschriebener Volumenstromregler u. Schalldämpfer als abgestimmtes System. In Kombination ist ein max. Schalldruckpegel, Strömungsgeräusch von 35 dB(A) nicht zu überschreiten. Die akustische Berechnung ist mit der Werk- und Montageplanung vorzulegen'

Luftgeschwindigkeit im freien Querschnitt in m/s 'max. 10 m/s'

wirksame Schalldämpferlänge in mm '1000'
Hygieneanforderungen VDI 6022 Blatt 1, Absorptionsschicht biolöslich im Sinne der TRGS 905, mit Abdeckung aus Glasseidengewebe, Gehäuse aus verzinktem Stahl, Kulissenrahmen aus verzinktem Stahl, Luftdichtheitsklasse ATC2 DIN EN 16798-3, Baustoffklasse DIN 4102-1 A (nichtbrennbar); DIN EN 13501-1 A1, A2 s1 d0 (nichtbrennbar), mit Flanschverbinder.
Menge: 21,000 St
DIN 276-2018 / IBP: 431
Bauabschnitte / Kostenträger: 431

*Hinweis*

**1.3.6.1.110 Volumenstromregl. Gehäuse Stahl verz**
*** Leitbeschreibung
STLB-Bau 2026-04 075
Volumenstromregler,
Volumenstrom '2000' m3/h, Druckdifferenz 30 bis 300 Pa bei Sollvolumenstrom, mechanisch selbsttätig für konstante Volumenströme, rechteckig,

Maße B/H in mm '400/300'
Gehäuse aus verzinktem Stahl, mit Flanschen, Werkstoff wie Gehäuse, Klappenwellen wartungsfrei gelagert, Klappen/-blatt aus verzinktem Stahl, mit mechanischem Stellungsanzeiger.
Menge: 1,000 St
DIN 276-2018 / IBP: 431
Bauabschnitte / Kostenträger: 431
*Unterbeschreibung 1 Erfüllung der Hygieneanforderungen nach VDI 6022, Gehäuse-Leckluftstrom nach EN 1751: Klasse C,*
Erfüllung der Hygieneanforderungen nach VDI 6022,
Gehäuse-Leckluftstrom nach EN 1751: Klasse C,
Statische Mindest-Druckdifferenz: 50Pa.
Möglichkeit zur Nachrüstung eines Stellantriebs zur Volumenstromsollwert-
Verstellung.

**1.3.6.1.120 Kulissenschalldämpfer rechteckig Druckdifferenz bis 30Pa Gehäuse Stahl verz Rahmen Stahl verz**
STLB-Bau 2026-04 075
Kulissenschalldämpfer, rechteckig,
Einbaumaße L/B/H in mm '1500/400/300'

für Luftleitungseinbau einschl. Gehäuse, Druckdifferenz bis 30 Pa,
Mind.-Dämpfung bei den Oktavmittenfrequenzen 63/125/250/500/1000/2000/4000/8000 Hz in dB 'zuvor beschriebener Volumenstromregler u. Schalldämpfer als abgestimmtes System. In Kombination ist ein max. Schalldruckpegel, Strömungsgeräusch von 35 dB(A) nicht zu überschreiten. Die akustische Berechnung ist mit der Werk- und Montageplanung vorzulegen'

Luftgeschwindigkeit im freien Querschnitt in m/s 'max. 10 m/s'
Hygieneanforderungen VDI 6022 Blatt 1, Absorptionsschicht biolöslich im Sinne der TRGS 905, mit Abdeckung aus Glasseidengewebe, Gehäuse aus verzinktem Stahl, Kulissenrahmen aus verzinktem Stahl, Luftdichtheitsklasse ATC2 DIN EN 16798-3, Baustoffklasse DIN 4102-1 A (nichtbrennbar); DIN EN 13501-1 A1, A2 s1 d0 (nichtbrennbar), mit Flanschverbinder.
Menge: 1,000 St
DIN 276-2018 / IBP: 431
Bauabschnitte / Kostenträger: 431

*Hinweis*

**1.3.6.1.130 Volumenstromregler Gehäuse Stahl verz**
*** Leitbeschreibung
STLB-Bau 2025-10 075
Volumenstromregler,
Volumenstrom '2000' m3/h, Druckdifferenz 30 bis 300 Pa bei Sollvolumenstrom, mechanisch selbsttätig für konstante Volumenströme, rechteckig,

Maße B/H in mm '600/200'
Gehäuse aus verzinktem Stahl, mit Flanschen, Werkstoff wie Gehäuse, Klappenwellen wartungsfrei gelagert, Klappen/-blatt aus verzinktem Stahl, mit mechanischem Stellungsanzeiger.
Menge: 2,000 St
DIN 276-2018 / IBP: 431
Bauabschnitte / Kostenträger: 431
*Unterbeschreibung 1 Erfüllung der Hygieneanforderungen nach VDI 6022, Gehäuse-Leckluftstrom nach EN 1751: Klasse C,*
Erfüllung der Hygieneanforderungen nach VDI 6022,
Gehäuse-Leckluftstrom nach EN 1751: Klasse C,
Statische Mindest-Druckdifferenz: 50Pa.
Möglichkeit zur Nachrüstung eines Stellantriebs zur Volumenstromsollwert-
Verstellung.

**1.3.6.1.140 Kulissenschalldämpfer rechteckig Druckdifferenz bis 30Pa Gehäuse Stahl verz Rahmen Stahl verz**
STLB-Bau 2025-10 075
Kulissenschalldämpfer, rechteckig,
Einbaumaße L/B/H in mm '1500/600/200'

für Luftleitungseinbau einschl. Gehäuse, Druckdifferenz bis 30 Pa,
Mind.-Dämpfung bei den Oktavmittenfrequenzen 63/125/250/500/1000/2000/4000/8000 Hz in dB 'zuvor beschriebener Volumenstromregler u. Schalldämpfer als abgestimmtes System. In Kombination ist ein max. Schalldruckpegel, Strömungsgeräusch von 35 dB(A) nicht zu überschreiten. Die akustische Berechnung ist mit der Werk- und Montageplanung vorzulegen'

Luftgeschwindigkeit im freien Querschnitt in m/s 'max. 10 m/s'
Hygieneanforderungen VDI 6022 Blatt 1, Absorptionsschicht biolöslich im Sinne der TRGS 905, mit Abdeckung aus Glasseidengewebe, Gehäuse aus verzinktem Stahl, Kulissenrahmen aus verzinktem Stahl, Luftdichtheitsklasse ATC2 DIN EN 16798-3, Baustoffklasse DIN 4102-1 A (nichtbrennbar); DIN EN 13501-1 A1, A2 s1 d0 (nichtbrennbar), mit Flanschverbinder.
Menge: 2,000 St
DIN 276-2018 / IBP: 431
Bauabschnitte / Kostenträger: 431

*Hinweis*

**1.3.6.1.150 Volumenstromregl. Gehäuse Stahl verz**
*** Leitbeschreibung
STLB-Bau 2026-04 075
Volumenstromregler,
Volumenstrom '2400' m3/h, Druckdifferenz 30 bis 300 Pa bei Sollvolumenstrom, mechanisch selbsttätig für konstante Volumenströme, rechteckig,

Maße B/H in mm '500/300'
Gehäuse aus verzinktem Stahl, mit Flanschen, Werkstoff wie Gehäuse, Klappenwellen wartungsfrei gelagert, Klappen/-blatt aus verzinktem Stahl, mit mechanischem Stellungsanzeiger.
Menge: 2,000 St
DIN 276-2018 / IBP: 431
Bauabschnitte / Kostenträger: 431
*Unterbeschreibung 1 Erfüllung der Hygieneanforderungen nach VDI 6022, Gehäuse-Leckluftstrom nach EN 1751: Klasse C,*
Erfüllung der Hygieneanforderungen nach VDI 6022,
Gehäuse-Leckluftstrom nach EN 1751: Klasse C,
Statische Mindest-Druckdifferenz: 50Pa.
Möglichkeit zur Nachrüstung eines Stellantriebs zur Volumenstromsollwert-
Verstellung.

**1.3.6.1.160 Kulissenschalldämpfer rechteckig Druckdifferenz bis 30Pa Gehäuse Stahl verz Rahmen Stahl verz**
STLB-Bau 2026-04 075
Kulissenschalldämpfer, rechteckig,
Einbaumaße L/B/H in mm '1500/500/300'

für Luftleitungseinbau einschl. Gehäuse, Druckdifferenz bis 30 Pa,
Mind.-Dämpfung bei den Oktavmittenfrequenzen 63/125/250/500/1000/2000/4000/8000 Hz in dB 'zuvor beschriebener Volumenstromregler u. Schalldämpfer als abgestimmtes System. In Kombination ist ein max. Schalldruckpegel, Strömungsgeräusch von 35 dB(A) nicht zu überschreiten. Die akustische Berechnung ist mit der Werk- und Montageplanung vorzulegen'

Luftgeschwindigkeit im freien Querschnitt in m/s 'max. 10 m/s'
Hygieneanforderungen VDI 6022 Blatt 1, Absorptionsschicht biolöslich im Sinne der TRGS 905, mit Abdeckung aus Glasseidengewebe, Gehäuse aus verzinktem Stahl, Kulissenrahmen aus verzinktem Stahl, Luftdichtheitsklasse ATC2 DIN EN 16798-3, Baustoffklasse DIN 4102-1 A (nichtbrennbar); DIN EN 13501-1 A1, A2 s1 d0 (nichtbrennbar), mit Flanschverbinder.
Menge: 2,000 St
DIN 276-2018 / IBP: 431
Bauabschnitte / Kostenträger: 431

*Hinweis*

**1.3.6.1.170 Volumenstromregler Gehäuse Stahl verz**
*** Leitbeschreibung
STLB-Bau 2025-10 075
Volumenstromregler,
Volumenstrom '2400' m3/h, Druckdifferenz 30 bis 300 Pa bei Sollvolumenstrom, mechanisch selbsttätig für konstante Volumenströme, rechteckig,

Maße B/H in mm '600/300'
Gehäuse aus verzinktem Stahl, mit Flanschen, Werkstoff wie Gehäuse, Klappenwellen wartungsfrei gelagert, Klappen/-blatt aus verzinktem Stahl, mit mechanischem Stellungsanzeiger.
Menge: 4,000 St
DIN 276-2018 / IBP: 431
Bauabschnitte / Kostenträger: 431
*Unterbeschreibung 1 Erfüllung der Hygieneanforderungen nach VDI 6022, Gehäuse-Leckluftstrom nach EN 1751: Klasse C,*
Erfüllung der Hygieneanforderungen nach VDI 6022,
Gehäuse-Leckluftstrom nach EN 1751: Klasse C,
Statische Mindest-Druckdifferenz: 50Pa.
Möglichkeit zur Nachrüstung eines Stellantriebs zur Volumenstromsollwert-
Verstellung.

**1.3.6.1.180 Kulissenschalldämpfer rechteckig Druckdifferenz bis 30Pa Gehäuse Stahl verz Rahmen Stahl verz**
STLB-Bau 2025-10 075
Kulissenschalldämpfer, rechteckig,
Einbaumaße L/B/H in mm '1500/600/300'

für Luftleitungseinbau einschl. Gehäuse, Druckdifferenz bis 30 Pa,
Mind.-Dämpfung bei den Oktavmittenfrequenzen 63/125/250/500/1000/2000/4000/8000 Hz in dB 'zuvor beschriebener Volumenstromregler u. Schalldämpfer als abgestimmtes System. In Kombination ist ein max. Schalldruckpegel, Strömungsgeräusch von 35 dB(A) nicht zu überschreiten. Die akustische Berechnung ist mit der Werk- und Montageplanung vorzulegen'

Luftgeschwindigkeit im freien Querschnitt in m/s 'max. 10 m/s'
Hygieneanforderungen VDI 6022 Blatt 1, Absorptionsschicht biolöslich im Sinne der TRGS 905, mit Abdeckung aus Glasseidengewebe, Gehäuse aus verzinktem Stahl, Kulissenrahmen aus verzinktem Stahl, Luftdichtheitsklasse ATC2 DIN EN 16798-3, Baustoffklasse DIN 4102-1 A (nichtbrennbar); DIN EN 13501-1 A1, A2 s1 d0 (nichtbrennbar), mit Flanschverbinder.
Menge: 4,000 St
DIN 276-2018 / IBP: 431
Bauabschnitte / Kostenträger: 431

*Hinweis*

**1.3.6.1.190 Volumenstromregl. Gehäuse Stahl verz**
*** Leitbeschreibung
STLB-Bau 2026-04 075
Volumenstromregler,
Volumenstrom '3200' m3/h, Druckdifferenz 30 bis 300 Pa bei Sollvolumenstrom, mechanisch selbsttätig für konstante Volumenströme, rechteckig,

Maße B/H in mm '500/400'
Gehäuse aus verzinktem Stahl, mit Flanschen, Werkstoff wie Gehäuse, Klappenwellen wartungsfrei gelagert, Klappen/-blatt aus verzinktem Stahl, mit mechanischem Stellungsanzeiger.
Menge: 1,000 St
DIN 276-2018 / IBP: 431
Bauabschnitte / Kostenträger: 431
*Unterbeschreibung 1 Erfüllung der Hygieneanforderungen nach VDI 6022, Gehäuse-Leckluftstrom nach EN 1751: Klasse C,*
Erfüllung der Hygieneanforderungen nach VDI 6022,
Gehäuse-Leckluftstrom nach EN 1751: Klasse C,
Statische Mindest-Druckdifferenz: 50Pa.
Möglichkeit zur Nachrüstung eines Stellantriebs zur Volumenstromsollwert-
Verstellung.

**1.3.6.1.200 Kulissenschalldämpfer rechteckig Druckdifferenz bis 30Pa Gehäuse Stahl verz Rahmen Stahl verz**
STLB-Bau 2026-04 075
Kulissenschalldämpfer, rechteckig,
Einbaumaße L/B/H in mm '1500/500/400'

für Luftleitungseinbau einschl. Gehäuse, Druckdifferenz bis 30 Pa,
Mind.-Dämpfung bei den Oktavmittenfrequenzen 63/125/250/500/1000/2000/4000/8000 Hz in dB 'zuvor beschriebener Volumenstromregler u. Schalldämpfer als abgestimmtes System. In Kombination ist ein max. Schalldruckpegel, Strömungsgeräusch von 35 dB(A) nicht zu überschreiten. Die akustische Berechnung ist mit der Werk- und Montageplanung vorzulegen'

Luftgeschwindigkeit im freien Querschnitt in m/s 'max. 10 m/s'
Hygieneanforderungen VDI 6022 Blatt 1, Absorptionsschicht biolöslich im Sinne der TRGS 905, mit Abdeckung aus Glasseidengewebe, Gehäuse aus verzinktem Stahl, Kulissenrahmen aus verzinktem Stahl, Luftdichtheitsklasse ATC2 DIN EN 16798-3, Baustoffklasse DIN 4102-1 A (nichtbrennbar); DIN EN 13501-1 A1, A2 s1 d0 (nichtbrennbar), mit Flanschverbinder.
Menge: 1,000 St
DIN 276-2018 / IBP: 431
Bauabschnitte / Kostenträger: 431

*Hinweis*

**1.3.6.1.210 Volumenstromregl. Gehäuse Stahl verz**
*** Leitbeschreibung
STLB-Bau 2026-04 075
Volumenstromregler,
Volumenstrom '3600' m3/h, Druckdifferenz 30 bis 300 Pa bei Sollvolumenstrom, mechanisch selbsttätig für konstante Volumenströme, rechteckig,

Maße B/H in mm '600/400'
Gehäuse aus verzinktem Stahl, mit Flanschen, Werkstoff wie Gehäuse, Klappenwellen wartungsfrei gelagert, Klappen/-blatt aus verzinktem Stahl, mit mechanischem Stellungsanzeiger.
Menge: 7,000 St
DIN 276-2018 / IBP: 431
Bauabschnitte / Kostenträger: 431
*Unterbeschreibung 1 Erfüllung der Hygieneanforderungen nach VDI 6022, Gehäuse-Leckluftstrom nach EN 1751: Klasse C,*
Erfüllung der Hygieneanforderungen nach VDI 6022,
Gehäuse-Leckluftstrom nach EN 1751: Klasse C,
Statische Mindest-Druckdifferenz: 50Pa.
Möglichkeit zur Nachrüstung eines Stellantriebs zur Volumenstromsollwert-
Verstellung.

**1.3.6.1.220 Kulissenschalldämpfer rechteckig Druckdifferenz bis 30Pa Gehäuse Stahl verz Rahmen Stahl verz**
STLB-Bau 2026-04 075
Kulissenschalldämpfer, rechteckig,
Einbaumaße L/B/H in mm '1500/600/400'

für Luftleitungseinbau einschl. Gehäuse, Druckdifferenz bis 30 Pa,
Mind.-Dämpfung bei den Oktavmittenfrequenzen 63/125/250/500/1000/2000/4000/8000 Hz in dB 'zuvor beschriebener Volumenstromregler u. Schalldämpfer als abgestimmtes System. In Kombination ist ein max. Schalldruckpegel, Strömungsgeräusch von 35 dB(A) nicht zu überschreiten. Die akustische Berechnung ist mit der Werk- und Montageplanung vorzulegen'

Luftgeschwindigkeit im freien Querschnitt in m/s 'max. 10 m/s'
Hygieneanforderungen VDI 6022 Blatt 1, Absorptionsschicht biolöslich im Sinne der TRGS 905, mit Abdeckung aus Glasseidengewebe, Gehäuse aus verzinktem Stahl, Kulissenrahmen aus verzinktem Stahl, Luftdichtheitsklasse ATC2 DIN EN 16798-3, Baustoffklasse DIN 4102-1 A (nichtbrennbar); DIN EN 13501-1 A1, A2 s1 d0 (nichtbrennbar), mit Flanschverbinder.
Menge: 7,000 St
DIN 276-2018 / IBP: 431
Bauabschnitte / Kostenträger: 431

*Hinweis*

**1.3.6.1.230 Volumenstromregler Gehäuse Stahl verz**
*** Leitbeschreibung
STLB-Bau 2025-10 075
Volumenstromregler,
Volumenstrom '4800' m3/h, Druckdifferenz 30 bis 300 Pa bei Sollvolumenstrom, mechanisch selbsttätig für konstante Volumenströme, rechteckig,

Maße B/H in mm '600/500'
Gehäuse aus verzinktem Stahl, mit Flanschen, Werkstoff wie Gehäuse, Klappenwellen wartungsfrei gelagert, Klappen/-blatt aus verzinktem Stahl, mit mechanischem Stellungsanzeiger.
Menge: 4,000 St
DIN 276-2018 / IBP: 431
Bauabschnitte / Kostenträger: 431
*Unterbeschreibung 1 Erfüllung der Hygieneanforderungen nach VDI 6022, Gehäuse-Leckluftstrom nach EN 1751: Klasse C,*
Erfüllung der Hygieneanforderungen nach VDI 6022,
Gehäuse-Leckluftstrom nach EN 1751: Klasse C,
Statische Mindest-Druckdifferenz: 50Pa.
Möglichkeit zur Nachrüstung eines Stellantriebs zur Volumenstromsollwert-
Verstellung.

**1.3.6.1.240 Kulissenschalldämpfer rechteckig Druckdifferenz bis 30Pa Gehäuse Stahl verz Rahmen Stahl verz**
STLB-Bau 2026-04 075
Kulissenschalldämpfer, rechteckig,
Einbaumaße L/B/H in mm '1500/600/500'

für Luftleitungseinbau einschl. Gehäuse, Druckdifferenz bis 30 Pa,
Mind.-Dämpfung bei den Oktavmittenfrequenzen 63/125/250/500/1000/2000/4000/8000 Hz in dB 'zuvor beschriebener Volumenstromregler u. Schalldämpfer als abgestimmtes System. In Kombination ist ein max. Schalldruckpegel, Strömungsgeräusch von 35 dB(A) nicht zu überschreiten. Die akustische Berechnung ist mit der Werk- und Montageplanung vorzulegen'

Luftgeschwindigkeit im freien Querschnitt in m/s 'max. 10 m/s'
Hygieneanforderungen VDI 6022 Blatt 1, Absorptionsschicht biolöslich im Sinne der TRGS 905, mit Abdeckung aus Glasseidengewebe, Gehäuse aus verzinktem Stahl, Kulissenrahmen aus verzinktem Stahl, Luftdichtheitsklasse ATC2 DIN EN 16798-3, Baustoffklasse DIN 4102-1 A (nichtbrennbar); DIN EN 13501-1 A1, A2 s1 d0 (nichtbrennbar), mit Flanschverbinder.
Menge: 4,000 St
DIN 276-2018 / IBP: 431
Bauabschnitte / Kostenträger: 431

*Hinweis*

**1.3.6.1.250 Volumenstromregl. Gehäuse Stahl verz**
*** Leitbeschreibung
STLB-Bau 2026-04 075
Volumenstromregler,
Volumenstrom '5800' m3/h, Druckdifferenz 30 bis 300 Pa bei Sollvolumenstrom, mechanisch selbsttätig für konstante Volumenströme, rechteckig,

Maße B/H in mm '600/600'
Gehäuse aus verzinktem Stahl, mit Flanschen, Werkstoff wie Gehäuse, Klappenwellen wartungsfrei gelagert, Klappen/-blatt aus verzinktem Stahl, mit mechanischem Stellungsanzeiger.
Menge: 3,000 St
DIN 276-2018 / IBP: 431
Bauabschnitte / Kostenträger: 431
*Unterbeschreibung 1 Erfüllung der Hygieneanforderungen nach VDI 6022, Gehäuse-Leckluftstrom nach EN 1751: Klasse C,*
Erfüllung der Hygieneanforderungen nach VDI 6022,
Gehäuse-Leckluftstrom nach EN 1751: Klasse C,
Statische Mindest-Druckdifferenz: 50Pa.
Möglichkeit zur Nachrüstung eines Stellantriebs zur Volumenstromsollwert-
Verstellung.

**1.3.6.1.260 Kulissenschalldämpfer rechteckig Druckdifferenz bis 30Pa Gehäuse Stahl verz Rahmen Stahl verz**
STLB-Bau 2026-04 075
Kulissenschalldämpfer, rechteckig,
Einbaumaße L/B/H in mm '1500/600/500'

für Luftleitungseinbau einschl. Gehäuse, Druckdifferenz bis 30 Pa,
Mind.-Dämpfung bei den Oktavmittenfrequenzen 63/125/250/500/1000/2000/4000/8000 Hz in dB 'zuvor beschriebener Volumenstromregler u. Schalldämpfer als abgestimmtes System. In Kombination ist ein max. Schalldruckpegel, Strömungsgeräusch von 35 dB(A) nicht zu überschreiten. Die akustische Berechnung ist mit der Werk- und Montageplanung vorzulegen'

Luftgeschwindigkeit im freien Querschnitt in m/s 'max. 10 m/s'
Hygieneanforderungen VDI 6022 Blatt 1, Absorptionsschicht biolöslich im Sinne der TRGS 905, mit Abdeckung aus Glasseidengewebe, Gehäuse aus verzinktem Stahl, Kulissenrahmen aus verzinktem Stahl, Luftdichtheitsklasse ATC2 DIN EN 16798-3, Baustoffklasse DIN 4102-1 A (nichtbrennbar); DIN EN 13501-1 A1, A2 s1 d0 (nichtbrennbar), mit Flanschverbinder.
Menge: 3,000 St
DIN 276-2018 / IBP: 431
Bauabschnitte / Kostenträger: 431

*Hinweis*

###### 1.3.6.2 Volumenstromregler eckig, mit Hilfsenergie, variabel, DK 4 (D) mit Schalldämpfer und Motor

*Hinweis*

**1.3.6.2.10 Volumenstromregl. Gehäuse Stahl verz**
*** EP-Aufgliederung gefordert
*** Leitbeschreibung
STLB-Bau 2026-04 075
Volumenstromregler, Druckdifferenz 30 bis 300 Pa bei Sollvolumenstrom, mit Hilfsenergie für variable Volumenströme,
min. Volumenstrom '400' m3/h,

max. Volumenstrom '850' m3/h,

Volumenstrom bei Hilfsenergie '850' m3/h, rechteckig, für horizontalen Einbau, mit Absperrfunktion, Gehäuseleckage ATC 4 DIN EN 1751,

Maße B/H in mm '300/200'
Gehäuse aus verzinktem Stahl, mit Flanschen, Werkstoff wie Gehäuse, Klappenwellen wartungsfrei gelagert, Klappen/-blatt aus Aluminium, mit elektrischem Stellantrieb, Bemessungsbetriebsspannung 24 V DC.
Menge: 2,000 St
DIN 276-2018 / IBP: 431
Bauabschnitte / Kostenträger: 431
*Unterbeschreibung 1 luftdicht absperrbar nach DIN 1946-4*
*Unterbeschreibung 2 Elektrischer Klappenstellantrieb, Stellsignal 0 (2) bis 10 V, 24 V DC*
Elektrischer Klappenstellantrieb, Stellsignal 0 (2) bis 10 V, 24 V DC
Umgebungstemperatur -20 bis 50 Grad C, Stellsignal 0 (2) bis 10 V, 24 V DC, Schutzart IP 54 DIN EN 60529 (VDE 0470-1), mit analoger Stellungsrückmeldung, analog 0 (2) bis 10 V, zur direkten Montage auf Klappenwelle einschl. Montagezubehör.

*Hinweis*

**1.3.6.2.20 Volumenstromregl. Gehäuse Stahl verz**
*** EP-Aufgliederung gefordert
*** Leitbeschreibung
STLB-Bau 2026-04 075
Volumenstromregler, Druckdifferenz 30 bis 300 Pa bei Sollvolumenstrom, mit Hilfsenergie für variable Volumenströme,
min. Volumenstrom '600' m3/h,

max. Volumenstrom '1200' m3/h,

Volumenstrom bei Hilfsenergie '1200' m3/h, rechteckig, für horizontalen Einbau, mit Absperrfunktion, Gehäuseleckage ATC 4 DIN EN 1751,

Maße B/H in mm '400/200'
Gehäuse aus verzinktem Stahl, mit Flanschen, Werkstoff wie Gehäuse, Klappenwellen wartungsfrei gelagert, Klappen/-blatt aus Aluminium, mit elektrischem Stellantrieb, Bemessungsbetriebsspannung 24 V DC.
Menge: 19,000 St
DIN 276-2018 / IBP: 431
Bauabschnitte / Kostenträger: 431
*Unterbeschreibung 1 luftdicht absperrbar nach DIN 1946-4*
*Unterbeschreibung 2 Elektrischer Klappenstellantrieb, Stellsignal 0 (2) bis 10 V, 24 V DC*
Elektrischer Klappenstellantrieb, Stellsignal 0 (2) bis 10 V, 24 V DC
Umgebungstemperatur -20 bis 50 Grad C, Stellsignal 0 (2) bis 10 V, 24 V DC, Schutzart IP 54 DIN EN 60529 (VDE 0470-1), mit analoger Stellungsrückmeldung, analog 0 (2) bis 10 V, zur direkten Montage auf Klappenwelle einschl. Montagezubehör.

*Hinweis*

**1.3.6.2.30 Volumenstromregl. Gehäuse Stahl verz**
*** EP-Aufgliederung gefordert
*** Leitbeschreibung
STLB-Bau 2026-04 075
Volumenstromregler, Druckdifferenz 30 bis 300 Pa bei Sollvolumenstrom, mit Hilfsenergie für variable Volumenströme,
min. Volumenstrom '400' m3/h,

max. Volumenstrom '850' m3/h,

Volumenstrom bei Hilfsenergie '850' m3/h, rechteckig, für horizontalen Einbau, mit Absperrfunktion, Gehäuseleckage ATC 4 DIN EN 1751,

Maße B/H in mm '500/200'
Gehäuse aus verzinktem Stahl, mit Flanschen, Werkstoff wie Gehäuse, Klappenwellen wartungsfrei gelagert, Klappen/-blatt aus Aluminium, mit elektrischem Stellantrieb, Bemessungsbetriebsspannung 24 V DC.
Menge: 17,000 St
DIN 276-2018 / IBP: 431
Bauabschnitte / Kostenträger: 431
*Unterbeschreibung 1 luftdicht absperrbar nach DIN 1946-4*
*Unterbeschreibung 2 Elektrischer Klappenstellantrieb, Stellsignal 0 (2) bis 10 V, 24 V DC*
Elektrischer Klappenstellantrieb, Stellsignal 0 (2) bis 10 V, 24 V DC
Umgebungstemperatur -20 bis 50 Grad C, Stellsignal 0 (2) bis 10 V, 24 V DC, Schutzart IP 54 DIN EN 60529 (VDE 0470-1), mit analoger Stellungsrückmeldung, analog 0 (2) bis 10 V, zur direkten Montage auf Klappenwelle einschl. Montagezubehör.

*Hinweis*

###### 1.3.6.3 Volumenstromregler rund, ohne Hilfsenergie, konstant mit Schalldämpfer

*Hinweis*

**1.3.6.3.10 Volumenstromregl. DN80 Gehäuse Stahl verz**
*** Leitbeschreibung
STLB-Bau 2026-04 075
Volumenstromregler,
Volumenstrom '50' m3/h, Druckdifferenz 30 bis 300 Pa bei Sollvolumenstrom, mechanisch selbsttätig für konstante Volumenströme, rund, DN 80, Gehäuse aus verzinktem Stahl, mit Steckverbinder, Klappenwellen wartungsfrei gelagert, Klappen/-blatt aus Kunststoff, mit mechanischem Stellungsanzeiger.
Menge: 426,000 St
DIN 276-2018 / IBP: 431
Bauabschnitte / Kostenträger: 431
*Unterbeschreibung 1 Gehäuse-Leckluftstrom nach EN 1751: Klasse C, Statische Mindest-Druckdifferenz: 30Pa.*
Gehäuse-Leckluftstrom nach EN 1751: Klasse C,
Statische Mindest-Druckdifferenz: 30Pa.
Möglichkeit zur Nachrüstung eines Stellantriebs zur Volumenstromsollwert-
Verstellung.

**1.3.6.3.20 Schalldämpfer rund Druckdifferenz bis 30Pa DN80**
STLB-Bau 2026-04 075
Schalldämpfer, rund, für Luftleitungseinbau einschl. Gehäuse, Druckdifferenz bis 30 Pa,
Mind.-Dämpfung bei den Oktavmittenfrequenzen 63/125/250/500/1000/2000/4000/8000 Hz in dB 'zuvor beschriebener Volumenstromregler u. Schalldämpfer als abgestimmtes System. In Kombination ist ein max. Schalldruckpegel, Strömungsgeräusch von 35 dB(A) nicht zu überschreiten. Die akustische Berechnung ist mit der Werk- und Montageplanung vorzulegen'

wirksame Schalldämpferlänge in mm 'max. 1000'

DN 80, Hygieneanforderungen VDI 6022 Blatt 1, Absorptionsschicht biolöslich im Sinne der TRGS 905, aerosolatdicht, Luftdichtheitsklasse ATC2 DIN EN 16798-3, Baustoffklasse DIN 4102-1 A (nichtbrennbar); DIN EN 13501-1 A1, A2 s1 d0 (nichtbrennbar), Ausführung gemäß Einzelbeschreibung,
Einzelbeschreibungs-Nr 'Rohrschalldämpfer in starrer Bauform, Mantelrohr in glatter Ausführung aus verzinktem Stahlblech'.
Menge: 447,000 St
DIN 276-2018 / IBP: 431
Bauabschnitte / Kostenträger: 431

*Hinweis*

**1.3.6.3.30 Volumenstromregler DN100 Gehäuse Stahl verz**
*** Leitbeschreibung
STLB-Bau 2025-10 075
Volumenstromregler,
Volumenstrom '100' m3/h, Druckdifferenz 30 bis 300 Pa bei Sollvolumenstrom, mechanisch selbsttätig für konstante Volumenströme, rund, DN 100, Gehäuse aus verzinktem Stahl, mit Steckverbinder, Klappenwellen wartungsfrei gelagert, Klappen/-blatt aus Kunststoff, mit mechanischem Stellungsanzeiger.
Menge: 809,000 St
DIN 276-2018 / IBP: 431
Bauabschnitte / Kostenträger: 431
*Unterbeschreibung 1 Gehäuse-Leckluftstrom nach EN 1751: Klasse C, Statische Mindest-Druckdifferenz: 30Pa.*
Gehäuse-Leckluftstrom nach EN 1751: Klasse C,
Statische Mindest-Druckdifferenz: 30Pa.
Möglichkeit zur Nachrüstung eines Stellantriebs zur Volumenstromsollwert-
Verstellung.

**1.3.6.3.40 Schalldämpfer rund Druckdifferenz bis 30Pa DN100**
STLB-Bau 2025-10 075
Schalldämpfer, rund, für Luftleitungseinbau einschl. Gehäuse, Druckdifferenz bis 30 Pa,
Mind.-Dämpfung bei den Oktavmittenfrequenzen 63/125/250/500/1000/2000/4000/8000 Hz in dB 'zuvor beschriebener Volumenstromregler u. Schalldämpfer als abgestimmtes System. In Kombination ist ein max. Schalldruckpegel, Strömungsgeräusch von 35 dB(A) nicht zu überschreiten. Die akustische Berechnung ist mit der Werk- und Montageplanung vorzulegen'

wirksame Schalldämpferlänge in mm 'max. 1000'

DN 100, Hygieneanforderungen VDI 6022 Blatt 1, Absorptionsschicht biolöslich im Sinne der TRGS 905, aerosolatdicht, Luftdichtheitsklasse ATC2 DIN EN 16798-3, Baustoffklasse DIN 4102-1 A (nichtbrennbar); DIN EN 13501-1 A1, A2 s1 d0 (nichtbrennbar), Ausführung gemäß Einzelbeschreibung,
Einzelbeschreibungs-Nr 'Rohrschalldämpfer in starrer Bauform, Mantelrohr in glatter Ausführung aus verzinktem Stahlblech'.
Menge: 1397,000 St
DIN 276-2018 / IBP: 431
Bauabschnitte / Kostenträger: 431

*Hinweis*

**1.3.6.3.50 Volumenstromregler DN125 Gehäuse Stahl verz**
*** Leitbeschreibung
STLB-Bau 2025-10 075
Volumenstromregler,
Volumenstrom '150' m3/h, Druckdifferenz 30 bis 300 Pa bei Sollvolumenstrom, mechanisch selbsttätig für konstante Volumenströme, rund, DN 125, Gehäuse aus verzinktem Stahl, mit Steckverbinder, Klappenwellen wartungsfrei gelagert, Klappen/-blatt aus Kunststoff, mit mechanischem Stellungsanzeiger.
Menge: 800,000 St
DIN 276-2018 / IBP: 431
Bauabschnitte / Kostenträger: 431
*Unterbeschreibung 1 Gehäuse-Leckluftstrom nach EN 1751: Klasse C, Statische Mindest-Druckdifferenz: 30Pa.*
Gehäuse-Leckluftstrom nach EN 1751: Klasse C,
Statische Mindest-Druckdifferenz: 30Pa.
Möglichkeit zur Nachrüstung eines Stellantriebs zur Volumenstromsollwert-
Verstellung.

**1.3.6.3.60 Schalldämpfer rund Druckdifferenz bis 30Pa DN125**
STLB-Bau 2025-10 075
Schalldämpfer, rund, für Luftleitungseinbau einschl. Gehäuse, Druckdifferenz bis 30 Pa,
Mind.-Dämpfung bei den Oktavmittenfrequenzen 63/125/250/500/1000/2000/4000/8000 Hz in dB 'zuvor beschriebener Volumenstromregler u. Schalldämpfer als abgestimmtes System. In Kombination ist ein max. Schalldruckpegel, Strömungsgeräusch von 35 dB(A) nicht zu überschreiten. Die akustische Berechnung ist mit der Werk- und Montageplanung vorzulegen'

wirksame Schalldämpferlänge in mm 'max. 1000'

DN 125, Hygieneanforderungen VDI 6022 Blatt 1, Absorptionsschicht biolöslich im Sinne der TRGS 905, aerosolatdicht, Luftdichtheitsklasse ATC2 DIN EN 16798-3, Baustoffklasse DIN 4102-1 A (nichtbrennbar); DIN EN 13501-1 A1, A2 s1 d0 (nichtbrennbar), Ausführung gemäß Einzelbeschreibung,
Einzelbeschreibungs-Nr 'Rohrschalldämpfer in starrer Bauform, Mantelrohr in glatter Ausführung aus verzinktem Stahlblech'.
Menge: 821,000 St
DIN 276-2018 / IBP: 431
Bauabschnitte / Kostenträger: 431

*Hinweis*

**1.3.6.3.70 Volumenstromregler DN160 Gehäuse Stahl verz**
*** Leitbeschreibung
STLB-Bau 2025-10 075
Volumenstromregler,
Volumenstrom '250' m3/h, Druckdifferenz 30 bis 300 Pa bei Sollvolumenstrom, mechanisch selbsttätig für konstante Volumenströme, rund, DN 160, Gehäuse aus verzinktem Stahl, mit Steckverbinder, Klappenwellen wartungsfrei gelagert, Klappen/-blatt aus Kunststoff, mit mechanischem Stellungsanzeiger.
Menge: 796,000 St
DIN 276-2018 / IBP: 431
Bauabschnitte / Kostenträger: 431
*Unterbeschreibung 1 Gehäuse-Leckluftstrom nach EN 1751: Klasse C, Statische Mindest-Druckdifferenz: 30Pa.*
Gehäuse-Leckluftstrom nach EN 1751: Klasse C,
Statische Mindest-Druckdifferenz: 30Pa.
Möglichkeit zur Nachrüstung eines Stellantriebs zur Volumenstromsollwert-
Verstellung.

**1.3.6.3.80 Schalldämpfer rund Druckdifferenz bis 30Pa DN160**
STLB-Bau 2025-10 075
Schalldämpfer, rund, für Luftleitungseinbau einschl. Gehäuse, Druckdifferenz bis 30 Pa,
Mind.-Dämpfung bei den Oktavmittenfrequenzen 63/125/250/500/1000/2000/4000/8000 Hz in dB 'zuvor beschriebener Volumenstromregler u. Schalldämpfer als abgestimmtes System. In Kombination ist ein max. Schalldruckpegel, Strömungsgeräusch von 35 dB(A) nicht zu überschreiten. Die akustische Berechnung ist mit der Werk- und Montageplanung vorzulegen'

wirksame Schalldämpferlänge in mm 'max. 1000'

DN 160, Hygieneanforderungen VDI 6022 Blatt 1, Absorptionsschicht biolöslich im Sinne der TRGS 905, aerosolatdicht, Luftdichtheitsklasse ATC2 DIN EN 16798-3, Baustoffklasse DIN 4102-1 A (nichtbrennbar); DIN EN 13501-1 A1, A2 s1 d0 (nichtbrennbar), Ausführung gemäß Einzelbeschreibung,
Einzelbeschreibungs-Nr 'Rohrschalldämpfer in starrer Bauform, Mantelrohr in glatter Ausführung aus verzinktem Stahlblech'.
Menge: 796,000 St
DIN 276-2018 / IBP: 431
Bauabschnitte / Kostenträger: 431

*Hinweis*

**1.3.6.3.90 Volumenstromregler DN200 Gehäuse Stahl verz**
*** Leitbeschreibung
STLB-Bau 2025-10 075
Volumenstromregler,
Volumenstrom '400' m3/h, Druckdifferenz 30 bis 300 Pa bei Sollvolumenstrom, mechanisch selbsttätig für konstante Volumenströme, rund, DN 200, Gehäuse aus verzinktem Stahl, mit Steckverbinder, Klappenwellen wartungsfrei gelagert, Klappen/-blatt aus Kunststoff, mit mechanischem Stellungsanzeiger.
Menge: 322,000 St
DIN 276-2018 / IBP: 431
Bauabschnitte / Kostenträger: 431
*Unterbeschreibung 1 Gehäuse-Leckluftstrom nach EN 1751: Klasse C, Statische Mindest-Druckdifferenz: 30Pa.*
Gehäuse-Leckluftstrom nach EN 1751: Klasse C,
Statische Mindest-Druckdifferenz: 30Pa.
Möglichkeit zur Nachrüstung eines Stellantriebs zur Volumenstromsollwert-
Verstellung.

**1.3.6.3.100 Schalldämpfer rund Druckdifferenz bis 30Pa DN200**
STLB-Bau 2025-10 075
Schalldämpfer, rund, für Luftleitungseinbau einschl. Gehäuse, Druckdifferenz bis 30 Pa,
Mind.-Dämpfung bei den Oktavmittenfrequenzen 63/125/250/500/1000/2000/4000/8000 Hz in dB 'zuvor beschriebener Volumenstromregler u. Schalldämpfer als abgestimmtes System. In Kombination ist ein max. Schalldruckpegel, Strömungsgeräusch von 35 dB(A) nicht zu überschreiten. Die akustische Berechnung ist mit der Werk- und Montageplanung vorzulegen'

wirksame Schalldämpferlänge in mm 'max. 1000'

DN 200, Hygieneanforderungen VDI 6022 Blatt 1, Absorptionsschicht biolöslich im Sinne der TRGS 905, aerosolatdicht, Luftdichtheitsklasse ATC2 DIN EN 16798-3, Baustoffklasse DIN 4102-1 A (nichtbrennbar); DIN EN 13501-1 A1, A2 s1 d0 (nichtbrennbar), Ausführung gemäß Einzelbeschreibung,
Einzelbeschreibungs-Nr 'Rohrschalldämpfer in starrer Bauform, Mantelrohr in glatter Ausführung aus verzinktem Stahlblech'.
Menge: 328,000 St
DIN 276-2018 / IBP: 431
Bauabschnitte / Kostenträger: 431

*Hinweis*

###### 1.3.6.4 Drosselklappen rund, Einstellung manuell

*Hinweis*

**1.3.6.4.10 Drosselklappe DN80 Stahl verz Gehäuse Stahl verz**
STLB-Bau 2025-10 075
Drosselklappe für Luftleitungseinbau, DN 80, Klappenwellen wartungsfrei gelagert, mit Hebel, Feststellvorrichtung, Stellungsanzeige, Klappenblatt aus verzinktem Stahl, mit ca. 30 % freiem Querschnitt, Gehäuse aus verzinktem Stahl, Verbindung mit Einsteckenden, mit Lippendichtung, geschraubt/genietet, mit Dichtungsband.
Menge: 2,000 St
DIN 276-2018 / IBP: 431
Bauabschnitte / Kostenträger: 431

**1.3.6.4.20 Drosselklappe DN100 Stahl verz Gehäuse Stahl verz**
STLB-Bau 2025-10 075
Drosselklappe für Luftleitungseinbau, DN 100, Klappenwellen wartungsfrei gelagert, mit Hebel, Feststellvorrichtung, Stellungsanzeige, Klappenblatt aus verzinktem Stahl, mit ca. 30 % freiem Querschnitt, Gehäuse aus verzinktem Stahl, Verbindung mit Einsteckenden, mit Lippendichtung, geschraubt/genietet, mit Dichtungsband.
Menge: 8,000 St
DIN 276-2018 / IBP: 431
Bauabschnitte / Kostenträger: 431

**1.3.6.4.30 Drosselklappe DN125 Stahl verz Gehäuse Stahl verz**
STLB-Bau 2025-10 075
Drosselklappe für Luftleitungseinbau, DN 125, Klappenwellen wartungsfrei gelagert, mit Hebel, Feststellvorrichtung, Stellungsanzeige, Klappenblatt aus verzinktem Stahl, mit ca. 30 % freiem Querschnitt, Gehäuse aus verzinktem Stahl, Verbindung mit Einsteckenden, mit Lippendichtung, geschraubt/genietet, mit Dichtungsband.
Menge: 4,000 St
DIN 276-2018 / IBP: 431
Bauabschnitte / Kostenträger: 431

**1.3.6.4.40 Drosselklappe DN150 Stahl verz Gehäuse Stahl verz**
STLB-Bau 2026-04 075
Drosselklappe für Luftleitungseinbau, DN 150, Klappenwellen wartungsfrei gelagert, mit Hebel, Feststellvorrichtung, Stellungsanzeige, Klappenblatt aus verzinktem Stahl, mit ca. 30 % freiem Querschnitt, Gehäuse aus verzinktem Stahl, Verbindung mit Einsteckenden, mit Lippendichtung, geschraubt/genietet, mit Dichtungsband.
Menge: 6,000 St
DIN 276-2018 / IBP: 431
Bauabschnitte / Kostenträger: 431

**1.3.6.4.50 Drosselklappe DN160 Stahl verz Gehäuse Stahl verz**
STLB-Bau 2025-10 075
Drosselklappe für Luftleitungseinbau, DN 160, Klappenwellen wartungsfrei gelagert, mit Hebel, Feststellvorrichtung, Stellungsanzeige, Klappenblatt aus verzinktem Stahl, mit ca. 30 % freiem Querschnitt, Gehäuse aus verzinktem Stahl, Verbindung mit Einsteckenden, mit Lippendichtung, geschraubt/genietet, mit Dichtungsband.
Menge: 2,000 St
DIN 276-2018 / IBP: 431
Bauabschnitte / Kostenträger: 431

**1.3.6.4.60 Drosselklappe DN180 Stahl verz Gehäuse Stahl verz**
STLB-Bau 2026-04 075
Drosselklappe für Luftleitungseinbau, DN 180, Klappenwellen wartungsfrei gelagert, mit Hebel, Feststellvorrichtung, Stellungsanzeige, Klappenblatt aus verzinktem Stahl, mit ca. 30 % freiem Querschnitt, Gehäuse aus verzinktem Stahl, Verbindung mit Einsteckenden, mit Lippendichtung, geschraubt/genietet, mit Dichtungsband.
Menge: 8,000 St
DIN 276-2018 / IBP: 431
Bauabschnitte / Kostenträger: 431

**1.3.6.4.70 Drosselklappe DN200 Stahl verz Gehäuse Stahl verz**
STLB-Bau 2025-10 075
Drosselklappe für Luftleitungseinbau, DN 200, Klappenwellen wartungsfrei gelagert, mit Hebel, Feststellvorrichtung, Stellungsanzeige, Klappenblatt aus verzinktem Stahl, mit ca. 30 % freiem Querschnitt, Gehäuse aus verzinktem Stahl, Verbindung mit Einsteckenden, mit Lippendichtung, geschraubt/genietet, mit Dichtungsband.
Menge: 2,000 St
DIN 276-2018 / IBP: 431
Bauabschnitte / Kostenträger: 431

*Hinweis*

##### 1.3.7 Schalldämpfer

*Hinweis: Schutz der Anlagenteile vor Verschmutzung*
Schutz der Anlagenteile vor Verschmutzung
Alle nachfolgend beschriebenen, Schalldämpfer sind in verschweißter Kunststofffolie und mit verschlossenen Öffnungen zum Montageort anzuliefern. Bei Arbeitsunterbrechungen (auch Pausen) und nach Montage sind die Endöffnungen der v.g. Bauteile mit Blechplatten oder -kappen oder Folien, reißfest und verklebt gegen Verschmutzung zu verschließen.
Der Verschmutzungsgrad wird durch die örtliche Objektüberwachung konsequent überprüft.

*Hinweis: Containerlagerung*
Containerlagerung
der nachfolgend beschriebenen Schalldämpfer über den gesamten Zeitraum der Rohbaumontage/ Bautätigkeit, bis zur unmittelbaren Montage bzw. gestaffelte  Anlieferung der Kleinstmengen. Die Mehraufwendungen für gestaffelte Anlieferung der Komponenten auf die Baustelle und der Transport vom Container zum Montageort sind zu berücksichtigen. Einbauten zur arbeitstäglichen Montage sind mit Folien vor Staub und Nässe vor Ort wirksam zu schützen.

Ist die Lagerung in geschlossenen Containern auf Grund der Platzverhältnisse vor Ort nicht möglich, wird durch die örtliche Bauleitung ein geeigneter Standort im Gebäude, für die trockene und staubfreie Lagerung, zugewiesen. Ist die Lagerung nur im Freien möglich, ist der Standort so herzurichten, dass die vorgenannten Bedingungen erfüllt werden.

*Hinweis*

*Hinweis: Nachfolgende Schalldämpfer beziehen sich auf alle unter Luftleitungen genannten Medien, Montageorte und -höhen sowie ggf. zusätzlich beschriebene Sicherungsmaßnahmen.*
Nachfolgende Schalldämpfer beziehen sich auf alle unter Luftleitungen genannten Medien, Montageorte und -höhen sowie ggf. zusätzlich beschriebene Sicherungsmaßnahmen.
Behinderungen durch beengte Montage- und Platzverhältnisse sind grundsätzlich in den Einheitspreisen mit einzukalkulieren.

*Hinweis*

###### 1.3.7.1 Kulissenschalldämpfer eckig

*Hinweis*

**1.3.7.1.10 Kulissenschalldämpfer rechteckig Druckdifferenz bis 50Pa Gehäuse Stahl verz Rahmen Stahl verz**
STLB-Bau 2026-04 075
Kulissenschalldämpfer, rechteckig,
Einbaumaße L/B/H in mm '1500/1325/1325'

für Luftleitungseinbau einschl. Gehäuse, Druckdifferenz bis 50 Pa,
Luftvolumenstrom in m3/h '12000'

Luftgeschwindigkeit im freien Querschnitt in m/s 'max. 10 m/s'
Hygieneanforderungen VDI 6022 Blatt 1, Absorptionsschicht biolöslich im Sinne der TRGS 905, Dicke 200 mm, mit Abdeckung aus Glasseidengewebe, Gehäuse aus verzinktem Stahl, Kulissenrahmen aus verzinktem Stahl, Luftdichtheitsklasse ATC3 DIN EN 16798-3, Baustoffklasse DIN 4102-1 A (nichtbrennbar); DIN EN 13501-1 A1, A2 s1 d0 (nichtbrennbar), mit Flanschverbinder.
Menge: 2,000 St
DIN 276-2018 / IBP: 431
Bauabschnitte / Kostenträger: 431

*Hinweis*

##### 1.3.8 Jalousieklappen / Druckentlastungsklappen

*Hinweis*

*Hinweis: Schutz der Anlagenteile vor Verschmutzung*
Schutz der Anlagenteile vor Verschmutzung
Alle nachfolgend beschriebenen, Klappen sind in verschweißter Kunststofffolie und mit verschlossenen Öffnungen zum Montageort anzuliefern. Bei Arbeitsunterbrechungen (auch Pausen) und nach Montage sind die Endöffnungen der v.g. Bauteile mit Blechplatten oder -kappen oder Folien, reißfest und verklebt gegen Verschmutzung zu verschließen.
Der Verschmutzungsgrad wird durch die örtliche Objektüberwachung konsequent überprüft.

*Hinweis: Containerlagerung*
Containerlagerung
der nachfolgend beschriebenen Klappen über den gesamten Zeitraum der Rohbaumontage/ Bautätigkeit, bis zur unmittelbaren Montage bzw. gestaffelte  Anlieferung der Kleinstmengen. Die Mehraufwendungen für gestaffelte Anlieferung der Komponenten auf die Baustelle und der Transport vom Container zum Montageort sind zu berücksichtigen. Einbauten zur arbeitstäglichen Montage sind mit Folien vor Staub und Nässe vor Ort wirksam zu schützen.

Ist die Lagerung in geschlossenen Containern auf Grund der Platzverhältnisse vor Ort nicht möglich, wird durch die örtliche Bauleitung ein geeigneter Standort im Gebäude, für die trockene und staubfreie Lagerung, zugewiesen. Ist die Lagerung nur im Freien möglich, ist der Standort so herzurichten, dass die vorgenannten Bedingungen erfüllt werden.

*Hinweis*

###### 1.3.8.1 Jalousieklappen, mit Antrieb, eckig

*Hinweis*

**1.3.8.1.10 Stellklappe B 700 mm H 200 mm T 180mm Gehäuse Stahl verz Stahl verz elektr.Stellantrieb 24VDC buskompatibel BACnet IP44**
STLB-Bau 2026-04 075
Stellklappe, mit Absperrfunktion, Gehäuseleckage ATC 4 DIN EN 1751, eckige Ausführung,
Breite '700' mm,

Höhe '200' mm, Tiefe 180 mm, max. Betriebsüber-/-unterdruck über 1000 bis 3000 Pa, Gehäuse aus verzinktem Stahl, mit Flanschverbindung, Werkstoff wie Gehäuse, mit Mauereinbaurahmen aus verzinktem Stahl, Klappenwellen wartungsfrei gelagert, Klappenrahmen aus verzinktem Stahl, Klappen/-blatt aus verzinktem Stahl, als gegenläufige Hohlkörperklappen, Kupplungsgestänge außen, mit elektrischem Stellantrieb, Bemessungsbetriebsspannung 24 V DC, mit Federrücklauf, mit mechanischem Stellungsanzeiger, mit angebautem Klemmkasten, mit stufenloser Steuerung, mit potentialfreien Kontakten für Stellungsfernanzeige, Stellsignal buskompatibel, mit 2 potentialfreien Rückmeldekontakten, nach Normprotokoll DIN EN ISO 16484-5 BACnet, Schutzart IP 44 DIN EN 60529 (VDE 0470-1),

Hersteller und Typ 'Art: Jalousieklappe'.
Menge: 1,000 St
DIN 276-2018 / IBP: 431
Bauabschnitte / Kostenträger: 431

*Hinweis*

**1.3.8.1.20 Stellklappe B 800 mm H 250 mm T 180mm Gehäuse Stahl verz Stahl verz elektr.Stellantrieb 24VDC buskompatibel BACnet IP44**
STLB-Bau 2026-04 075
Stellklappe, mit Absperrfunktion, Gehäuseleckage ATC 4 DIN EN 1751, eckige Ausführung,
Breite '800' mm,

Höhe '250' mm, Tiefe 180 mm, max. Betriebsüber-/-unterdruck über 1000 bis 3000 Pa, Gehäuse aus verzinktem Stahl, mit Flanschverbindung, Werkstoff wie Gehäuse, mit Mauereinbaurahmen aus verzinktem Stahl, Klappenwellen wartungsfrei gelagert, Klappenrahmen aus verzinktem Stahl, Klappen/-blatt aus verzinktem Stahl, als gegenläufige Hohlkörperklappen, Kupplungsgestänge außen, mit elektrischem Stellantrieb, Bemessungsbetriebsspannung 24 V DC, mit Federrücklauf, mit mechanischem Stellungsanzeiger, mit angebautem Klemmkasten, mit stufenloser Steuerung, mit potentialfreien Kontakten für Stellungsfernanzeige, Stellsignal buskompatibel, mit 2 potentialfreien Rückmeldekontakten, nach Normprotokoll DIN EN ISO 16484-5 BACnet, Schutzart IP 44 DIN EN 60529 (VDE 0470-1),

Hersteller und Typ 'Art: Jalousieklappe'.
Menge: 1,000 St
DIN 276-2018 / IBP: 431
Bauabschnitte / Kostenträger: 431

**1.3.8.1.30 Stellklappe B 1000 mm H 250 mm T 180mm Gehäuse Stahl verz Stahl verz elektr.Stellantrieb 24VDC buskompatibel BACnet IP44**
STLB-Bau 2026-04 075
Stellklappe, mit Absperrfunktion, Gehäuseleckage ATC 4 DIN EN 1751, eckige Ausführung,
Breite '1000' mm,

Höhe '250' mm, Tiefe 180 mm, max. Betriebsüber-/-unterdruck über 1000 bis 3000 Pa, Gehäuse aus verzinktem Stahl, mit Flanschverbindung, Werkstoff wie Gehäuse, mit Mauereinbaurahmen aus verzinktem Stahl, Klappenwellen wartungsfrei gelagert, Klappenrahmen aus verzinktem Stahl, Klappen/-blatt aus verzinktem Stahl, als gegenläufige Hohlkörperklappen, Kupplungsgestänge außen, mit elektrischem Stellantrieb, Bemessungsbetriebsspannung 24 V DC, mit Federrücklauf, mit mechanischem Stellungsanzeiger, mit angebautem Klemmkasten, mit stufenloser Steuerung, mit potentialfreien Kontakten für Stellungsfernanzeige, Stellsignal buskompatibel, mit potentialfreiem Rückmeldekontakt, nach Normprotokoll DIN EN ISO 16484-5 BACnet, Schutzart IP 44 DIN EN 60529 (VDE 0470-1).
Menge: 1,000 St
DIN 276-2018 / IBP: 431
Bauabschnitte / Kostenträger: 431

*Hinweis*

**1.3.8.1.40 Stellklappe B 300 mm H 300 mm T 180mm Gehäuse Stahl verz Stahl verz elektr.Stellantrieb 24VDC buskompatibel BACnet IP44**
STLB-Bau 2026-04 075
Stellklappe, mit Absperrfunktion, Gehäuseleckage ATC 4 DIN EN 1751, eckige Ausführung,
Breite '300' mm,

Höhe '300' mm, Tiefe 180 mm, max. Betriebsüber-/-unterdruck über 1000 bis 3000 Pa, Gehäuse aus verzinktem Stahl, mit Flanschverbindung, Werkstoff wie Gehäuse, mit Mauereinbaurahmen aus verzinktem Stahl, Klappenwellen wartungsfrei gelagert, Klappenrahmen aus verzinktem Stahl, Klappen/-blatt aus verzinktem Stahl, als gegenläufige Hohlkörperklappen, Kupplungsgestänge außen, mit elektrischem Stellantrieb, Bemessungsbetriebsspannung 24 V DC, mit Federrücklauf, mit mechanischem Stellungsanzeiger, mit angebautem Klemmkasten, mit stufenloser Steuerung, mit potentialfreien Kontakten für Stellungsfernanzeige, Stellsignal buskompatibel, mit potentialfreiem Rückmeldekontakt, nach Normprotokoll DIN EN ISO 16484-5 BACnet, Schutzart IP 44 DIN EN 60529 (VDE 0470-1).
Menge: 1,000 St
DIN 276-2018 / IBP: 431
Bauabschnitte / Kostenträger: 431

**1.3.8.1.50 Stellklappe B 600 mm H 300 mm T 180mm Gehäuse Stahl verz Stahl verz elektr.Stellantrieb 24VDC buskompatibel BACnet IP44**
STLB-Bau 2026-04 075
Stellklappe, mit Absperrfunktion, Gehäuseleckage ATC 4 DIN EN 1751, eckige Ausführung,
Breite '600' mm,

Höhe '300' mm, Tiefe 180 mm, max. Betriebsüber-/-unterdruck über 1000 bis 3000 Pa, Gehäuse aus verzinktem Stahl, mit Flanschverbindung, Werkstoff wie Gehäuse, mit Mauereinbaurahmen aus verzinktem Stahl, Klappenwellen wartungsfrei gelagert, Klappenrahmen aus verzinktem Stahl, Klappen/-blatt aus verzinktem Stahl, als gegenläufige Hohlkörperklappen, Kupplungsgestänge außen, mit elektrischem Stellantrieb, Bemessungsbetriebsspannung 24 V DC, mit Federrücklauf, mit mechanischem Stellungsanzeiger, mit angebautem Klemmkasten, mit stufenloser Steuerung, mit potentialfreien Kontakten für Stellungsfernanzeige, Stellsignal buskompatibel, mit potentialfreiem Rückmeldekontakt, nach Normprotokoll DIN EN ISO 16484-5 BACnet, Schutzart IP 44 DIN EN 60529 (VDE 0470-1).
Menge: 1,000 St
DIN 276-2018 / IBP: 431
Bauabschnitte / Kostenträger: 431

**1.3.8.1.60 Stellklappe B 750 mm H 300 mm T 180mm Gehäuse Stahl verz Stahl verz elektr.Stellantrieb 24VDC buskompatibel BACnet IP44**
STLB-Bau 2026-04 075
Stellklappe, mit Absperrfunktion, Gehäuseleckage ATC 4 DIN EN 1751, eckige Ausführung,
Breite '750' mm,

Höhe '300' mm, Tiefe 180 mm, max. Betriebsüber-/-unterdruck über 1000 bis 3000 Pa, Gehäuse aus verzinktem Stahl, mit Flanschverbindung, Werkstoff wie Gehäuse, mit Mauereinbaurahmen aus verzinktem Stahl, Klappenwellen wartungsfrei gelagert, Klappenrahmen aus verzinktem Stahl, Klappen/-blatt aus verzinktem Stahl, als gegenläufige Hohlkörperklappen, Kupplungsgestänge außen, mit elektrischem Stellantrieb, Bemessungsbetriebsspannung 24 V DC, mit Federrücklauf, mit mechanischem Stellungsanzeiger, mit angebautem Klemmkasten, mit stufenloser Steuerung, mit potentialfreien Kontakten für Stellungsfernanzeige, Stellsignal buskompatibel, mit 2 potentialfreien Rückmeldekontakten, nach Normprotokoll DIN EN ISO 16484-5 BACnet, Schutzart IP 44 DIN EN 60529 (VDE 0470-1),

Hersteller und Typ 'Art: Jalousieklappe'.
Menge: 1,000 St
DIN 276-2018 / IBP: 431
Bauabschnitte / Kostenträger: 431

**1.3.8.1.70 Stellklappe B 800 mm H 300 mm T 180mm Gehäuse Stahl verz Stahl verz elektr.Stellantrieb 24VDC buskompatibel BACnet IP44**
STLB-Bau 2026-04 075
Stellklappe, mit Absperrfunktion, Gehäuseleckage ATC 4 DIN EN 1751, eckige Ausführung,
Breite '800' mm,

Höhe '300' mm, Tiefe 180 mm, max. Betriebsüber-/-unterdruck über 1000 bis 3000 Pa, Gehäuse aus verzinktem Stahl, mit Flanschverbindung, Werkstoff wie Gehäuse, mit Mauereinbaurahmen aus verzinktem Stahl, Klappenwellen wartungsfrei gelagert, Klappenrahmen aus verzinktem Stahl, Klappen/-blatt aus verzinktem Stahl, als gegenläufige Hohlkörperklappen, Kupplungsgestänge außen, mit elektrischem Stellantrieb, Bemessungsbetriebsspannung 24 V DC, mit Federrücklauf, mit mechanischem Stellungsanzeiger, mit angebautem Klemmkasten, mit stufenloser Steuerung, mit potentialfreien Kontakten für Stellungsfernanzeige, Stellsignal buskompatibel, mit 2 potentialfreien Rückmeldekontakten, nach Normprotokoll DIN EN ISO 16484-5 BACnet, Schutzart IP 44 DIN EN 60529 (VDE 0470-1),

Hersteller und Typ 'Art: Jalousieklappe'.
Menge: 1,000 St
DIN 276-2018 / IBP: 431
Bauabschnitte / Kostenträger: 431

*Hinweis*

**1.3.8.1.80 Stellklappe B 600 mm H 400 mm T 180mm Gehäuse Stahl verz Stahl verz elektr.Stellantrieb 24VDC buskompatibel BACnet IP44**
STLB-Bau 2026-04 075
Stellklappe, mit Absperrfunktion, Gehäuseleckage ATC 4 DIN EN 1751, eckige Ausführung,
Breite '600' mm,

Höhe '400' mm, Tiefe 180 mm, max. Betriebsüber-/-unterdruck über 1000 bis 3000 Pa, Gehäuse aus verzinktem Stahl, mit Flanschverbindung, Werkstoff wie Gehäuse, mit Mauereinbaurahmen aus verzinktem Stahl, Klappenwellen wartungsfrei gelagert, Klappenrahmen aus verzinktem Stahl, Klappen/-blatt aus verzinktem Stahl, als gegenläufige Hohlkörperklappen, Kupplungsgestänge außen, mit elektrischem Stellantrieb, Bemessungsbetriebsspannung 24 V DC, mit Federrücklauf, mit mechanischem Stellungsanzeiger, mit angebautem Klemmkasten, mit stufenloser Steuerung, mit potentialfreien Kontakten für Stellungsfernanzeige, Stellsignal buskompatibel, mit 2 potentialfreien Rückmeldekontakten, nach Normprotokoll DIN EN ISO 16484-5 BACnet, Schutzart IP 44 DIN EN 60529 (VDE 0470-1),

Hersteller und Typ 'Art: Jalousieklappe'.
Menge: 1,000 St
DIN 276-2018 / IBP: 431
Bauabschnitte / Kostenträger: 431

**1.3.8.1.90 Stellklappe B 650 mm H 450 mm T 180mm Gehäuse Stahl verz Stahl verz elektr.Stellantrieb 24VDC buskompatibel BACnet IP44**
STLB-Bau 2026-04 075
Stellklappe, mit Absperrfunktion, Gehäuseleckage ATC 4 DIN EN 1751, eckige Ausführung,
Breite '650' mm,

Höhe '450' mm, Tiefe 180 mm, max. Betriebsüber-/-unterdruck über 1000 bis 3000 Pa, Gehäuse aus verzinktem Stahl, mit Flanschverbindung, Werkstoff wie Gehäuse, mit Mauereinbaurahmen aus verzinktem Stahl, Klappenwellen wartungsfrei gelagert, Klappenrahmen aus verzinktem Stahl, Klappen/-blatt aus verzinktem Stahl, als gegenläufige Hohlkörperklappen, Kupplungsgestänge außen, mit elektrischem Stellantrieb, Bemessungsbetriebsspannung 24 V DC, mit Federrücklauf, mit mechanischem Stellungsanzeiger, mit angebautem Klemmkasten, mit stufenloser Steuerung, mit potentialfreien Kontakten für Stellungsfernanzeige, Stellsignal buskompatibel, mit 2 potentialfreien Rückmeldekontakten, nach Normprotokoll DIN EN ISO 16484-5 BACnet, Schutzart IP 44 DIN EN 60529 (VDE 0470-1),

Hersteller und Typ 'Art: Jalousieklappe'.
Menge: 1,000 St
DIN 276-2018 / IBP: 431
Bauabschnitte / Kostenträger: 431

**1.3.8.1.100 Stellklappe B 900 mm H 400 mm T 180mm Gehäuse Stahl verz Stahl verz elektr.Stellantrieb 24VDC buskompatibel BACnet IP44**
STLB-Bau 2026-04 075
Stellklappe, mit Absperrfunktion, Gehäuseleckage ATC 4 DIN EN 1751, eckige Ausführung,
Breite '900' mm,

Höhe '400' mm, Tiefe 180 mm, max. Betriebsüber-/-unterdruck über 1000 bis 3000 Pa, Gehäuse aus verzinktem Stahl, mit Flanschverbindung, Werkstoff wie Gehäuse, mit Mauereinbaurahmen aus verzinktem Stahl, Klappenwellen wartungsfrei gelagert, Klappenrahmen aus verzinktem Stahl, Klappen/-blatt aus verzinktem Stahl, als gegenläufige Hohlkörperklappen, Kupplungsgestänge außen, mit elektrischem Stellantrieb, Bemessungsbetriebsspannung 24 V DC, mit Federrücklauf, mit mechanischem Stellungsanzeiger, mit angebautem Klemmkasten, mit stufenloser Steuerung, mit potentialfreien Kontakten für Stellungsfernanzeige, Stellsignal buskompatibel, mit 2 potentialfreien Rückmeldekontakten, nach Normprotokoll DIN EN ISO 16484-5 BACnet, Schutzart IP 44 DIN EN 60529 (VDE 0470-1),

Hersteller und Typ 'Art: Jalousieklappe'.
Menge: 1,000 St
DIN 276-2018 / IBP: 431
Bauabschnitte / Kostenträger: 431

**1.3.8.1.110 Stellklappe B 1000 mm H 400 mm T 180mm Gehäuse Stahl verz Stahl verz elektr.Stellantrieb 24VDC buskompatibel BACnet IP44**
STLB-Bau 2026-04 075
Stellklappe, mit Absperrfunktion, Gehäuseleckage ATC 4 DIN EN 1751, eckige Ausführung,
Breite '1000' mm,

Höhe '400' mm, Tiefe 180 mm, max. Betriebsüber-/-unterdruck über 1000 bis 3000 Pa, Gehäuse aus verzinktem Stahl, mit Flanschverbindung, Werkstoff wie Gehäuse, mit Mauereinbaurahmen aus verzinktem Stahl, Klappenwellen wartungsfrei gelagert, Klappenrahmen aus verzinktem Stahl, Klappen/-blatt aus verzinktem Stahl, als gegenläufige Hohlkörperklappen, Kupplungsgestänge außen, mit elektrischem Stellantrieb, Bemessungsbetriebsspannung 24 V DC, mit Federrücklauf, mit mechanischem Stellungsanzeiger, mit angebautem Klemmkasten, mit stufenloser Steuerung, mit potentialfreien Kontakten für Stellungsfernanzeige, Stellsignal buskompatibel, mit potentialfreiem Rückmeldekontakt, nach Normprotokoll DIN EN ISO 16484-5 BACnet, Schutzart IP 44 DIN EN 60529 (VDE 0470-1).
Menge: 1,000 St
DIN 276-2018 / IBP: 431
Bauabschnitte / Kostenträger: 431

*Hinweis*

**1.3.8.1.120 Stellklappe B 900 mm H 500 mm T 180mm Gehäuse Stahl verz Stahl verz elektr.Stellantrieb 24VDC buskompatibel BACnet IP44**
STLB-Bau 2026-04 075
Stellklappe, mit Absperrfunktion, Gehäuseleckage ATC 4 DIN EN 1751, eckige Ausführung,
Breite '900' mm,

Höhe '500' mm, Tiefe 180 mm, max. Betriebsüber-/-unterdruck über 1000 bis 3000 Pa, Gehäuse aus verzinktem Stahl, mit Flanschverbindung, Werkstoff wie Gehäuse, mit Mauereinbaurahmen aus verzinktem Stahl, Klappenwellen wartungsfrei gelagert, Klappenrahmen aus verzinktem Stahl, Klappen/-blatt aus verzinktem Stahl, als gegenläufige Hohlkörperklappen, Kupplungsgestänge außen, mit elektrischem Stellantrieb, Bemessungsbetriebsspannung 24 V DC, mit Federrücklauf, mit mechanischem Stellungsanzeiger, mit angebautem Klemmkasten, mit stufenloser Steuerung, mit potentialfreien Kontakten für Stellungsfernanzeige, Stellsignal buskompatibel, mit potentialfreiem Rückmeldekontakt, nach Normprotokoll DIN EN ISO 16484-5 BACnet, Schutzart IP 44 DIN EN 60529 (VDE 0470-1).
Menge: 1,000 St
DIN 276-2018 / IBP: 431
Bauabschnitte / Kostenträger: 431

**1.3.8.1.130 Stellklappe B 1500 mm H 500 mm T 180mm Gehäuse Stahl verz Stahl verz elektr.Stellantrieb 24VDC buskompatibel BACnet IP44**
STLB-Bau 2026-04 075
Stellklappe, mit Absperrfunktion, Gehäuseleckage ATC 4 DIN EN 1751, eckige Ausführung,
Breite '1500' mm,

Höhe '500' mm, Tiefe 180 mm, max. Betriebsüber-/-unterdruck über 1000 bis 3000 Pa, Gehäuse aus verzinktem Stahl, mit Flanschverbindung, Werkstoff wie Gehäuse, mit Mauereinbaurahmen aus verzinktem Stahl, Klappenwellen wartungsfrei gelagert, Klappenrahmen aus verzinktem Stahl, Klappen/-blatt aus verzinktem Stahl, als gegenläufige Hohlkörperklappen, Kupplungsgestänge außen, mit elektrischem Stellantrieb, Bemessungsbetriebsspannung 24 V DC, mit Federrücklauf, mit mechanischem Stellungsanzeiger, mit angebautem Klemmkasten, mit stufenloser Steuerung, mit potentialfreien Kontakten für Stellungsfernanzeige, Stellsignal buskompatibel, mit potentialfreiem Rückmeldekontakt, nach Normprotokoll DIN EN ISO 16484-5 BACnet, Schutzart IP 44 DIN EN 60529 (VDE 0470-1).
Menge: 1,000 St
DIN 276-2018 / IBP: 431
Bauabschnitte / Kostenträger: 431

*Hinweis*

**1.3.8.1.140 Stellklappe B 600 mm H 600 mm T 180mm Gehäuse Stahl verz Stahl verz elektr.Stellantrieb 24VDC buskompatibel BACnet IP44**
STLB-Bau 2026-04 075
Stellklappe, mit Absperrfunktion, Gehäuseleckage ATC 4 DIN EN 1751, eckige Ausführung,
Breite '600' mm,

Höhe '600' mm, Tiefe 180 mm, max. Betriebsüber-/-unterdruck über 1000 bis 3000 Pa, Gehäuse aus verzinktem Stahl, mit Flanschverbindung, Werkstoff wie Gehäuse, mit Mauereinbaurahmen aus verzinktem Stahl, Klappenwellen wartungsfrei gelagert, Klappenrahmen aus verzinktem Stahl, Klappen/-blatt aus verzinktem Stahl, als gegenläufige Hohlkörperklappen, Kupplungsgestänge außen, mit elektrischem Stellantrieb, Bemessungsbetriebsspannung 24 V DC, mit Federrücklauf, mit mechanischem Stellungsanzeiger, mit angebautem Klemmkasten, mit stufenloser Steuerung, mit potentialfreien Kontakten für Stellungsfernanzeige, Stellsignal buskompatibel, mit potentialfreiem Rückmeldekontakt, nach Normprotokoll DIN EN ISO 16484-5 BACnet, Schutzart IP 44 DIN EN 60529 (VDE 0470-1).
Menge: 1,000 St
DIN 276-2018 / IBP: 431
Bauabschnitte / Kostenträger: 431

**1.3.8.1.150 Stellklappe B 1000 mm H 600 mm T 180mm Gehäuse Stahl verz Stahl verz elektr.Stellantrieb 24VDC buskompatibel BACnet IP44**
STLB-Bau 2026-04 075
Stellklappe, mit Absperrfunktion, Gehäuseleckage ATC 4 DIN EN 1751, eckige Ausführung,
Breite '1000' mm,

Höhe '600' mm, Tiefe 180 mm, max. Betriebsüber-/-unterdruck über 1000 bis 3000 Pa, Gehäuse aus verzinktem Stahl, mit Flanschverbindung, Werkstoff wie Gehäuse, mit Mauereinbaurahmen aus verzinktem Stahl, Klappenwellen wartungsfrei gelagert, Klappenrahmen aus verzinktem Stahl, Klappen/-blatt aus verzinktem Stahl, als gegenläufige Hohlkörperklappen, Kupplungsgestänge außen, mit elektrischem Stellantrieb, Bemessungsbetriebsspannung 24 V DC, mit Federrücklauf, mit mechanischem Stellungsanzeiger, mit angebautem Klemmkasten, mit stufenloser Steuerung, mit potentialfreien Kontakten für Stellungsfernanzeige, Stellsignal buskompatibel, mit potentialfreiem Rückmeldekontakt, nach Normprotokoll DIN EN ISO 16484-5 BACnet, Schutzart IP 44 DIN EN 60529 (VDE 0470-1).
Menge: 1,000 St
DIN 276-2018 / IBP: 431
Bauabschnitte / Kostenträger: 431

**1.3.8.1.160 Stellklappe B 1400 mm H 600 mm T 180mm Gehäuse Stahl verz Stahl verz elektr.Stellantrieb 24VDC buskompatibel BACnet IP44**
STLB-Bau 2026-04 075
Stellklappe, mit Absperrfunktion, Gehäuseleckage ATC 4 DIN EN 1751, eckige Ausführung,
Breite '1400' mm,

Höhe '600' mm, Tiefe 180 mm, max. Betriebsüber-/-unterdruck über 1000 bis 3000 Pa, Gehäuse aus verzinktem Stahl, mit Flanschverbindung, Werkstoff wie Gehäuse, mit Mauereinbaurahmen aus verzinktem Stahl, Klappenwellen wartungsfrei gelagert, Klappenrahmen aus verzinktem Stahl, Klappen/-blatt aus verzinktem Stahl, als gegenläufige Hohlkörperklappen, Kupplungsgestänge außen, mit elektrischem Stellantrieb, Bemessungsbetriebsspannung 24 V DC, mit Federrücklauf, mit mechanischem Stellungsanzeiger, mit angebautem Klemmkasten, mit stufenloser Steuerung, mit potentialfreien Kontakten für Stellungsfernanzeige, Stellsignal buskompatibel, mit potentialfreiem Rückmeldekontakt, nach Normprotokoll DIN EN ISO 16484-5 BACnet, Schutzart IP 44 DIN EN 60529 (VDE 0470-1).
Menge: 1,000 St
DIN 276-2018 / IBP: 431
Bauabschnitte / Kostenträger: 431

**1.3.8.1.170 Stellklappe B 1500 mm H 600 mm T 180mm Gehäuse Stahl verz Stahl verz elektr.Stellantrieb 24VDC buskompatibel BACnet IP44**
STLB-Bau 2026-04 075
Stellklappe, mit Absperrfunktion, Gehäuseleckage ATC 4 DIN EN 1751, eckige Ausführung,
Breite '1500' mm,

Höhe '600' mm, Tiefe 180 mm, max. Betriebsüber-/-unterdruck über 1000 bis 3000 Pa, Gehäuse aus verzinktem Stahl, mit Flanschverbindung, Werkstoff wie Gehäuse, mit Mauereinbaurahmen aus verzinktem Stahl, Klappenwellen wartungsfrei gelagert, Klappenrahmen aus verzinktem Stahl, Klappen/-blatt aus verzinktem Stahl, als gegenläufige Hohlkörperklappen, Kupplungsgestänge außen, mit elektrischem Stellantrieb, Bemessungsbetriebsspannung 24 V DC, mit Federrücklauf, mit mechanischem Stellungsanzeiger, mit angebautem Klemmkasten, mit stufenloser Steuerung, mit potentialfreien Kontakten für Stellungsfernanzeige, Stellsignal buskompatibel, mit potentialfreiem Rückmeldekontakt, nach Normprotokoll DIN EN ISO 16484-5 BACnet, Schutzart IP 44 DIN EN 60529 (VDE 0470-1).
Menge: 6,000 St
DIN 276-2018 / IBP: 431
Bauabschnitte / Kostenträger: 431

*Hinweis*

**1.3.8.1.180 Stellklappe B 1200 mm H 700 mm T 180mm Gehäuse Stahl verz Stahl verz elektr.Stellantrieb 24VDC buskompatibel BACnet IP44**
STLB-Bau 2026-04 075
Stellklappe, mit Absperrfunktion, Gehäuseleckage ATC 4 DIN EN 1751, eckige Ausführung,
Breite '1200' mm,

Höhe '700' mm, Tiefe 180 mm, max. Betriebsüber-/-unterdruck über 1000 bis 3000 Pa, Gehäuse aus verzinktem Stahl, mit Flanschverbindung, Werkstoff wie Gehäuse, mit Mauereinbaurahmen aus verzinktem Stahl, Klappenwellen wartungsfrei gelagert, Klappenrahmen aus verzinktem Stahl, Klappen/-blatt aus verzinktem Stahl, als gegenläufige Hohlkörperklappen, Kupplungsgestänge außen, mit elektrischem Stellantrieb, Bemessungsbetriebsspannung 24 V DC, mit Federrücklauf, mit mechanischem Stellungsanzeiger, mit angebautem Klemmkasten, mit stufenloser Steuerung, mit potentialfreien Kontakten für Stellungsfernanzeige, Stellsignal buskompatibel, mit potentialfreiem Rückmeldekontakt, nach Normprotokoll DIN EN ISO 16484-5 BACnet, Schutzart IP 44 DIN EN 60529 (VDE 0470-1).
Menge: 1,000 St
DIN 276-2018 / IBP: 431
Bauabschnitte / Kostenträger: 431

**1.3.8.1.190 Stellklappe B 1500 mm H 700 mm T 180mm Gehäuse Stahl verz Stahl verz elektr.Stellantrieb 24VDC buskompatibel BACnet IP44**
STLB-Bau 2026-04 075
Stellklappe, mit Absperrfunktion, Gehäuseleckage ATC 4 DIN EN 1751, eckige Ausführung,
Breite '1500' mm,

Höhe '700' mm, Tiefe 180 mm, max. Betriebsüber-/-unterdruck über 1000 bis 3000 Pa, Gehäuse aus verzinktem Stahl, mit Flanschverbindung, Werkstoff wie Gehäuse, mit Mauereinbaurahmen aus verzinktem Stahl, Klappenwellen wartungsfrei gelagert, Klappenrahmen aus verzinktem Stahl, Klappen/-blatt aus verzinktem Stahl, als gegenläufige Hohlkörperklappen, Kupplungsgestänge außen, mit elektrischem Stellantrieb, Bemessungsbetriebsspannung 24 V DC, mit Federrücklauf, mit mechanischem Stellungsanzeiger, mit angebautem Klemmkasten, mit stufenloser Steuerung, mit potentialfreien Kontakten für Stellungsfernanzeige, Stellsignal buskompatibel, mit potentialfreiem Rückmeldekontakt, nach Normprotokoll DIN EN ISO 16484-5 BACnet, Schutzart IP 44 DIN EN 60529 (VDE 0470-1).
Menge: 1,000 St
DIN 276-2018 / IBP: 431
Bauabschnitte / Kostenträger: 431

*Hinweis*

**1.3.8.1.200 Stellklappe B 1000 mm H 800 mm T 180mm Gehäuse Stahl verz Stahl verz elektr.Stellantrieb 24VDC buskompatibel BACnet IP44**
STLB-Bau 2026-04 075
Stellklappe, mit Absperrfunktion, Gehäuseleckage ATC 4 DIN EN 1751, eckige Ausführung,
Breite '1000' mm,

Höhe '800' mm, Tiefe 180 mm, max. Betriebsüber-/-unterdruck über 1000 bis 3000 Pa, Gehäuse aus verzinktem Stahl, mit Flanschverbindung, Werkstoff wie Gehäuse, mit Mauereinbaurahmen aus verzinktem Stahl, Klappenwellen wartungsfrei gelagert, Klappenrahmen aus verzinktem Stahl, Klappen/-blatt aus verzinktem Stahl, als gegenläufige Hohlkörperklappen, Kupplungsgestänge außen, mit elektrischem Stellantrieb, Bemessungsbetriebsspannung 24 V DC, mit Federrücklauf, mit mechanischem Stellungsanzeiger, mit angebautem Klemmkasten, mit stufenloser Steuerung, mit potentialfreien Kontakten für Stellungsfernanzeige, Stellsignal buskompatibel, mit potentialfreiem Rückmeldekontakt, nach Normprotokoll DIN EN ISO 16484-5 BACnet, Schutzart IP 44 DIN EN 60529 (VDE 0470-1).
Menge: 2,000 St
DIN 276-2018 / IBP: 431
Bauabschnitte / Kostenträger: 431

**1.3.8.1.210 Stellklappe B 1200 mm H 800 mm T 180mm Gehäuse Stahl verz Stahl verz elektr.Stellantrieb 24VDC buskompatibel BACnet IP44**
STLB-Bau 2026-04 075
Stellklappe, mit Absperrfunktion, Gehäuseleckage ATC 4 DIN EN 1751, eckige Ausführung,
Breite '1200' mm,

Höhe '800' mm, Tiefe 180 mm, max. Betriebsüber-/-unterdruck über 1000 bis 3000 Pa, Gehäuse aus verzinktem Stahl, mit Flanschverbindung, Werkstoff wie Gehäuse, mit Mauereinbaurahmen aus verzinktem Stahl, Klappenwellen wartungsfrei gelagert, Klappenrahmen aus verzinktem Stahl, Klappen/-blatt aus verzinktem Stahl, als gegenläufige Hohlkörperklappen, Kupplungsgestänge außen, mit elektrischem Stellantrieb, Bemessungsbetriebsspannung 24 V DC, mit Federrücklauf, mit mechanischem Stellungsanzeiger, mit angebautem Klemmkasten, mit stufenloser Steuerung, mit potentialfreien Kontakten für Stellungsfernanzeige, Stellsignal buskompatibel, mit potentialfreiem Rückmeldekontakt, nach Normprotokoll DIN EN ISO 16484-5 BACnet, Schutzart IP 44 DIN EN 60529 (VDE 0470-1).
Menge: 1,000 St
DIN 276-2018 / IBP: 431
Bauabschnitte / Kostenträger: 431

**1.3.8.1.220 Stellklappe B 1500 mm H 800 mm T 180mm Gehäuse Stahl verz Stahl verz elektr.Stellantrieb 24VDC buskompatibel BACnet IP44**
STLB-Bau 2026-04 075
Stellklappe, mit Absperrfunktion, Gehäuseleckage ATC 4 DIN EN 1751, eckige Ausführung,
Breite '1500' mm,

Höhe '800' mm, Tiefe 180 mm, max. Betriebsüber-/-unterdruck über 1000 bis 3000 Pa, Gehäuse aus verzinktem Stahl, mit Flanschverbindung, Werkstoff wie Gehäuse, mit Mauereinbaurahmen aus verzinktem Stahl, Klappenwellen wartungsfrei gelagert, Klappenrahmen aus verzinktem Stahl, Klappen/-blatt aus verzinktem Stahl, als gegenläufige Hohlkörperklappen, Kupplungsgestänge außen, mit elektrischem Stellantrieb, Bemessungsbetriebsspannung 24 V DC, mit Federrücklauf, mit mechanischem Stellungsanzeiger, mit angebautem Klemmkasten, mit stufenloser Steuerung, mit potentialfreien Kontakten für Stellungsfernanzeige, Stellsignal buskompatibel, mit potentialfreiem Rückmeldekontakt, nach Normprotokoll DIN EN ISO 16484-5 BACnet, Schutzart IP 44 DIN EN 60529 (VDE 0470-1).
Menge: 1,000 St
DIN 276-2018 / IBP: 431
Bauabschnitte / Kostenträger: 431

*Hinweis*

**1.3.8.1.230 Stellklappe B 1200 mm H 900 mm T 180mm Gehäuse Stahl verz Stahl verz elektr.Stellantrieb 24VDC buskompatibel BACnet IP44**
STLB-Bau 2026-04 075
Stellklappe, mit Absperrfunktion, Gehäuseleckage ATC 4 DIN EN 1751, eckige Ausführung,
Breite '1200' mm,

Höhe '900' mm, Tiefe 180 mm, max. Betriebsüber-/-unterdruck über 1000 bis 3000 Pa, Gehäuse aus verzinktem Stahl, mit Flanschverbindung, Werkstoff wie Gehäuse, mit Mauereinbaurahmen aus verzinktem Stahl, Klappenwellen wartungsfrei gelagert, Klappenrahmen aus verzinktem Stahl, Klappen/-blatt aus verzinktem Stahl, als gegenläufige Hohlkörperklappen, Kupplungsgestänge außen, mit elektrischem Stellantrieb, Bemessungsbetriebsspannung 24 V DC, mit Federrücklauf, mit mechanischem Stellungsanzeiger, mit angebautem Klemmkasten, mit stufenloser Steuerung, mit potentialfreien Kontakten für Stellungsfernanzeige, Stellsignal buskompatibel, mit potentialfreiem Rückmeldekontakt, nach Normprotokoll DIN EN ISO 16484-5 BACnet, Schutzart IP 44 DIN EN 60529 (VDE 0470-1).
Menge: 2,000 St
DIN 276-2018 / IBP: 431
Bauabschnitte / Kostenträger: 431

*Hinweis*

**1.3.8.1.240 Stellklappe B 1000 mm H 1000 mm T 180mm Gehäuse Stahl verz Stahl verz elektr.Stellantrieb 24VDC buskompatibel BACnet IP44**
STLB-Bau 2026-04 075
Stellklappe, mit Absperrfunktion, Gehäuseleckage ATC 4 DIN EN 1751, eckige Ausführung,
Breite '1000' mm,

Höhe '1000' mm, Tiefe 180 mm, max. Betriebsüber-/-unterdruck über 1000 bis 3000 Pa, Gehäuse aus verzinktem Stahl, mit Flanschverbindung, Werkstoff wie Gehäuse, mit Mauereinbaurahmen aus verzinktem Stahl, Klappenwellen wartungsfrei gelagert, Klappenrahmen aus verzinktem Stahl, Klappen/-blatt aus verzinktem Stahl, als gegenläufige Hohlkörperklappen, Kupplungsgestänge außen, mit elektrischem Stellantrieb, Bemessungsbetriebsspannung 24 V DC, mit Federrücklauf, mit mechanischem Stellungsanzeiger, mit angebautem Klemmkasten, mit stufenloser Steuerung, mit potentialfreien Kontakten für Stellungsfernanzeige, Stellsignal buskompatibel, mit potentialfreiem Rückmeldekontakt, nach Normprotokoll DIN EN ISO 16484-5 BACnet, Schutzart IP 44 DIN EN 60529 (VDE 0470-1).
Menge: 2,000 St
DIN 276-2018 / IBP: 431
Bauabschnitte / Kostenträger: 431

**1.3.8.1.250 Stellklappe B 1500 mm H 1000 mm T 180mm Gehäuse Stahl verz Stahl verz elektr.Stellantrieb 24VDC buskompatibel BACnet IP44**
STLB-Bau 2026-04 075
Stellklappe, mit Absperrfunktion, Gehäuseleckage ATC 4 DIN EN 1751, eckige Ausführung,
Breite '1500' mm,

Höhe '1000' mm, Tiefe 180 mm, max. Betriebsüber-/-unterdruck über 1000 bis 3000 Pa, Gehäuse aus verzinktem Stahl, mit Flanschverbindung, Werkstoff wie Gehäuse, mit Mauereinbaurahmen aus verzinktem Stahl, Klappenwellen wartungsfrei gelagert, Klappenrahmen aus verzinktem Stahl, Klappen/-blatt aus verzinktem Stahl, als gegenläufige Hohlkörperklappen, Kupplungsgestänge außen, mit elektrischem Stellantrieb, Bemessungsbetriebsspannung 24 V DC, mit Federrücklauf, mit mechanischem Stellungsanzeiger, mit angebautem Klemmkasten, mit stufenloser Steuerung, mit potentialfreien Kontakten für Stellungsfernanzeige, Stellsignal buskompatibel, mit potentialfreiem Rückmeldekontakt, nach Normprotokoll DIN EN ISO 16484-5 BACnet, Schutzart IP 44 DIN EN 60529 (VDE 0470-1).
Menge: 4,000 St
DIN 276-2018 / IBP: 431
Bauabschnitte / Kostenträger: 431

*Hinweis*

**1.3.8.1.260 Stellklappe B 1800 mm H 1335 mm T 180mm Gehäuse Stahl verz Stahl verz elektr.Stellantrieb 24VDC buskompatibel BACnet IP44**
STLB-Bau 2026-04 075
Stellklappe, mit Absperrfunktion, Gehäuseleckage ATC 4 DIN EN 1751, eckige Ausführung,
Breite '1800' mm,

Höhe '1335' mm, Tiefe 180 mm, max. Betriebsüber-/-unterdruck über 1000 bis 3000 Pa, Gehäuse aus verzinktem Stahl, mit Flanschverbindung, Werkstoff wie Gehäuse, mit Mauereinbaurahmen aus verzinktem Stahl, Klappenwellen wartungsfrei gelagert, Klappenrahmen aus verzinktem Stahl, Klappen/-blatt aus verzinktem Stahl, als gegenläufige Hohlkörperklappen, Kupplungsgestänge außen, mit elektrischem Stellantrieb, Bemessungsbetriebsspannung 24 V DC, mit Federrücklauf, mit mechanischem Stellungsanzeiger, mit angebautem Klemmkasten, mit stufenloser Steuerung, mit potentialfreien Kontakten für Stellungsfernanzeige, Stellsignal buskompatibel, mit potentialfreiem Rückmeldekontakt, nach Normprotokoll DIN EN ISO 16484-5 BACnet, Schutzart IP 44 DIN EN 60529 (VDE 0470-1).
Menge: 2,000 St
DIN 276-2018 / IBP: 431
Bauabschnitte / Kostenträger: 431

*Hinweis*

##### 1.3.9 Luftdurchlässe

*Hinweis*

*Hinweis: Schutz der Anlagenteile vor Verschmutzung*
Schutz der Anlagenteile vor Verschmutzung
Alle nachfolgend beschriebenen, Luftdurchlässe sind in verschweißter Kunststofffolie und mit verschlossenen Öffnungen zum Montageort anzuliefern. Bei Arbeitsunterbrechungen (auch Pausen) und nach Montage sind die Endöffnungen der v.g. Bauteile mit Blechplatten oder -kappen oder Folien, reißfest und verklebt gegen Verschmutzung zu verschließen.
Der Verschmutzungsgrad wird durch die örtliche Objektüberwachung konsequent überprüft.

*Hinweis: Containerlagerung*
Containerlagerung
der nachfolgend beschriebenen Luftdurchlässe über den gesamten Zeitraum der Rohbaumontage/ Bautätigkeit, bis zur unmittelbaren Montage bzw. gestaffelte  Anlieferung der Kleinstmengen. Die Mehraufwendungen für gestaffelte Anlieferung der Komponenten auf die Baustelle und der Transport vom Container zum Montageort sind zu berücksichtigen. Einbauten zur arbeitstäglichen Montage sind mit Folien vor Staub und Nässe vor Ort wirksam zu schützen.

Ist die Lagerung in geschlossenen Containern auf Grund der Platzverhältnisse vor Ort nicht möglich, wird durch die örtliche Bauleitung ein geeigneter Standort im Gebäude, für die trockene und staubfreie Lagerung, zugewiesen. Ist die Lagerung nur im Freien möglich, ist der Standort so herzurichten, dass die vorgenannten Bedingungen erfüllt werden.

*Hinweis*

###### 1.3.9.1 Drallluftdurchlässe Zuluft

*Hinweis*

**1.3.9.1.10 Decken-Drallluftdurchlass Luftstrahl nicht verstellbar Frontpl quadratisch Gr.300**
*** Leitbeschreibung
STLB-Bau 2025-10 075
Decken-Drallluftdurchlass, Luftstrahl nicht verstellbar, für Montage in geschlossene Decke, Frontplatte quadratisch, mit feststehenden Lamellen,
Farbton 'RAL 9010'

Nenngröße 300, mit Anschlusskasten und Luftleitungsanschluss aus verzinktem Stahl, Lage seitlich, mit Lippendichtung,
Anschlussstutzendurchmesser in mm '160'

max. A-Schallleistungspegel in dB '35'.
Menge: 97,000 St
DIN 276-2018 / IBP: 431
Bauabschnitte / Kostenträger: 431
*Unterbeschreibung 1 Luftmenge: 150m³/h*

**1.3.9.1.20 Decken-Drallluftdurchlass Luftstrahl nicht verstellbar Frontpl quadratisch Gr.300**
*** Leitbeschreibung
STLB-Bau 2025-10 075
Decken-Drallluftdurchlass, Luftstrahl nicht verstellbar, für Montage in geschlossene Decke, Frontplatte quadratisch, mit feststehenden Lamellen,
Farbton 'RAL 9010'

Nenngröße 300, mit Anschlusskasten und Luftleitungsanschluss aus verzinktem Stahl, Lage seitlich, mit Lippendichtung,
Anschlussstutzendurchmesser in mm '160'

max. A-Schallleistungspegel in dB '35'.
Menge: 28,000 St
DIN 276-2018 / IBP: 431
Bauabschnitte / Kostenträger: 431
*Unterbeschreibung 1 Randverbreiterung für vorgenannten Luftdurchlass auf B x L. 625 x 625 mm*
Randverbreiterung für vorgenannten Luftdurchlass auf B x L. 625 x 625 mm
(Rastermaß Mineralfaserdecke)
*Unterbeschreibung 2 Luftmenge: 150m³/h*

**1.3.9.1.30 Decken-Drallluftdurchlass Luftstrahl nicht verstellbar Frontpl quadratisch Gr.400**
*** Leitbeschreibung
STLB-Bau 2025-10 075
Decken-Drallluftdurchlass, Luftstrahl nicht verstellbar, für Montage in geschlossene Decke, Frontplatte quadratisch, mit feststehenden Lamellen,
Farbton 'RAL 9010'

Nenngröße 400, mit Anschlusskasten und Luftleitungsanschluss aus verzinktem Stahl, Lage seitlich, mit Lippendichtung,
Anschlussstutzendurchmesser in mm '200'

max. A-Schallleistungspegel in dB '35'.
Menge: 187,000 St
DIN 276-2018 / IBP: 431
Bauabschnitte / Kostenträger: 431
*Unterbeschreibung 1 Luftmenge: 200m³/h - 250m³/h*

**1.3.9.1.40 Decken-Drallluftdurchlass Luftstrahl nicht verstellbar Frontpl quadratisch Gr.400**
*** Leitbeschreibung
STLB-Bau 2025-10 075
Decken-Drallluftdurchlass, Luftstrahl nicht verstellbar, für Montage in geschlossene Decke, Frontplatte quadratisch, mit feststehenden Lamellen,
Farbton 'RAL 9010'

Nenngröße 400, mit Anschlusskasten und Luftleitungsanschluss aus verzinktem Stahl, Lage seitlich, mit Lippendichtung,
Anschlussstutzendurchmesser in mm '200'

max. A-Schallleistungspegel in dB '35'.
Menge: 108,000 St
DIN 276-2018 / IBP: 431
Bauabschnitte / Kostenträger: 431
*Unterbeschreibung 1 Randverbreiterung für vorgenannten Luftdurchlass auf B x L. 625 x 625 mm*
Randverbreiterung für vorgenannten Luftdurchlass auf B x L. 625 x 625 mm
(Rastermaß Mineralfaserdecke)
*Unterbeschreibung 2 Luftmenge: 200m³/h - 250m³/h*

**1.3.9.1.50 Decken-Drallluftdurchlass Luftstrahl nicht verstellbar Frontpl quadratisch Gr.500**
*** Leitbeschreibung
STLB-Bau 2025-10 075
Decken-Drallluftdurchlass, Luftstrahl nicht verstellbar, für Montage in geschlossene Decke, Frontplatte quadratisch, mit feststehenden Lamellen,
Farbton 'RAL 9010'

Nenngröße 500, mit Anschlusskasten und Luftleitungsanschluss aus verzinktem Stahl, Lage seitlich, mit Lippendichtung,
Anschlussstutzendurchmesser in mm '200'

max. A-Schallleistungspegel in dB '35'.
Menge: 195,000 St
DIN 276-2018 / IBP: 431
Bauabschnitte / Kostenträger: 431
*Unterbeschreibung 1 Luftmenge: 300m³/h - 400m³/h*

**1.3.9.1.60 Decken-Drallluftdurchlass Luftstrahl nicht verstellbar Frontpl quadratisch Gr.500**
*** Leitbeschreibung
STLB-Bau 2025-10 075
Decken-Drallluftdurchlass, Luftstrahl nicht verstellbar, für Montage in geschlossene Decke, Frontplatte quadratisch, mit feststehenden Lamellen,
Farbton 'RAL 9010'

Nenngröße 500, mit Anschlusskasten und Luftleitungsanschluss aus verzinktem Stahl, Lage seitlich, mit Lippendichtung,
Anschlussstutzendurchmesser in mm '200'

max. A-Schallleistungspegel in dB '35'.
Menge: 106,000 St
DIN 276-2018 / IBP: 431
Bauabschnitte / Kostenträger: 431
*Unterbeschreibung 1 Randverbreiterung für vorgenannten Luftdurchlass auf B x L. 625 x 625 mm*
Randverbreiterung für vorgenannten Luftdurchlass auf B x L. 625 x 625 mm
(Rastermaß Mineralfaserdecke)
*Unterbeschreibung 2 Luftmenge: 300m³/h - 400m³/h*

**1.3.9.1.70 Decken-Drallluftdurchlass Luftstrahl nicht verstellbar Frontpl quadratisch Gr.600**
*** Leitbeschreibung
STLB-Bau 2025-10 075
Decken-Drallluftdurchlass, Luftstrahl nicht verstellbar, für Montage in geschlossene Decke, Frontplatte quadratisch, mit feststehenden Lamellen,
Farbton 'RAL 9010'

Nenngröße 600, mit Anschlusskasten und Luftleitungsanschluss aus verzinktem Stahl, Lage seitlich, mit Lippendichtung,
Anschlussstutzendurchmesser in mm '250'

max. A-Schallleistungspegel in dB '35'.
Menge: 52,000 St
DIN 276-2018 / IBP: 431
Bauabschnitte / Kostenträger: 431
*Unterbeschreibung 1 Luftmenge: 500m³/h*

**1.3.9.1.80 Decken-Drallluftdurchlass Luftstrahl nicht verstellbar Frontpl quadratisch Gr.600**
*** Leitbeschreibung
STLB-Bau 2025-10 075
Decken-Drallluftdurchlass, Luftstrahl nicht verstellbar, für Montage in geschlossene Decke, Frontplatte quadratisch, mit feststehenden Lamellen,
Farbton 'RAL 9010'

Nenngröße 600, mit Anschlusskasten und Luftleitungsanschluss aus verzinktem Stahl, Lage seitlich, mit Lippendichtung,
Anschlussstutzendurchmesser in mm '250'

max. A-Schallleistungspegel in dB '35'.
Menge: 2,000 St
DIN 276-2018 / IBP: 431
Bauabschnitte / Kostenträger: 431
*Unterbeschreibung 1 Randverbreiterung für vorgenannten Luftdurchlass auf B x L. 625 x 625 mm*
Randverbreiterung für vorgenannten Luftdurchlass auf B x L. 625 x 625 mm
(Rastermaß Mineralfaserdecke)
*Unterbeschreibung 2 Luftmenge: 500m³/h*

**1.3.9.1.90 Decken-Drallluftdurchlass Luftstrahl nicht verstellbar Frontpl quadratisch Gr.625**
*** Leitbeschreibung
STLB-Bau 2025-10 075
Decken-Drallluftdurchlass, Luftstrahl nicht verstellbar, für Montage in geschlossene Decke, Frontplatte quadratisch, mit feststehenden Lamellen,
Farbton 'RAL 9010'

Nenngröße 625, mit Anschlusskasten und Luftleitungsanschluss aus verzinktem Stahl, Lage seitlich, mit Lippendichtung,
Anschlussstutzendurchmesser in mm '250'

max. A-Schallleistungspegel in dB '35'.
Menge: 47,000 St
DIN 276-2018 / IBP: 431
Bauabschnitte / Kostenträger: 431
*Unterbeschreibung 1 Luftmenge: 500m³/h*

*Hinweis*

###### 1.3.9.2 Drallluftdurchlässe Abluft

*Hinweis*

**1.3.9.2.10 Decken-Drallluftdurchlass Luftstrahl nicht verstellbar Frontpl quadratisch Gr.250**
*** Leitbeschreibung
STLB-Bau 2026-04 075
Decken-Drallluftdurchlass, Luftstrahl nicht verstellbar, für Montage in geschlossene Decke, mit feststehenden Lamellen, Frontplatte quadratisch,
Farbton 'RAL 9010'

Nenngröße 250, mit Anschlusskasten und Luftleitungsanschluss aus verzinktem Stahl, Lage seitlich, mit Lippendichtung,
Anschlussstutzendurchmesser in mm '160'

max. A-Schallleistungspegel in dB '35'.
Menge: 58,000 St
DIN 276-2018 / IBP: 431
Bauabschnitte / Kostenträger: 431
*Unterbeschreibung 1 Luftmenge: 150m³/h*

**1.3.9.2.20 Decken-Drallluftdurchlass Luftstrahl nicht verstellbar Frontpl quadratisch Gr.300**
*** Leitbeschreibung
STLB-Bau 2025-10 075
Decken-Drallluftdurchlass, Luftstrahl nicht verstellbar, für Montage in geschlossene Decke, Frontplatte quadratisch, mit feststehenden Lamellen,
Farbton 'RAL 9010'

Nenngröße 300, mit Anschlusskasten und Luftleitungsanschluss aus verzinktem Stahl, Lage seitlich, mit Lippendichtung,
Anschlussstutzendurchmesser in mm '160'

max. A-Schallleistungspegel in dB '35'.
Menge: 96,000 St
DIN 276-2018 / IBP: 431
Bauabschnitte / Kostenträger: 431
*Unterbeschreibung 1 Luftmenge: 150m³/h*

**1.3.9.2.30 Decken-Drallluftdurchlass Luftstrahl nicht verstellbar Frontpl quadratisch Gr.300**
*** Leitbeschreibung
STLB-Bau 2025-10 075
Decken-Drallluftdurchlass, Luftstrahl nicht verstellbar, für Montage in geschlossene Decke, Frontplatte quadratisch, mit feststehenden Lamellen,
Farbton 'RAL 9010'

Nenngröße 300, mit Anschlusskasten und Luftleitungsanschluss aus verzinktem Stahl, Lage seitlich, mit Lippendichtung,
Anschlussstutzendurchmesser in mm '160'

max. A-Schallleistungspegel in dB '35'.
Menge: 28,000 St
DIN 276-2018 / IBP: 431
Bauabschnitte / Kostenträger: 431
*Unterbeschreibung 1 Randverbreiterung für vorgenannten Luftdurchlass auf B x L. 625 x 625 mm*
Randverbreiterung für vorgenannten Luftdurchlass auf B x L. 625 x 625 mm
(Rastermaß Mineralfaserdecke)
*Unterbeschreibung 2 Luftmenge: 150m³/h*

**1.3.9.2.40 Decken-Drallluftdurchlass Luftstrahl nicht verstellbar Frontpl quadratisch Gr.400**
*** Leitbeschreibung
STLB-Bau 2025-10 075
Decken-Drallluftdurchlass, Luftstrahl nicht verstellbar, für Montage in geschlossene Decke, Frontplatte quadratisch, mit feststehenden Lamellen,
Farbton 'RAL 9010'

Nenngröße 400, mit Anschlusskasten und Luftleitungsanschluss aus verzinktem Stahl, Lage seitlich, mit Lippendichtung,
Anschlussstutzendurchmesser in mm '200'

max. A-Schallleistungspegel in dB '35'.
Menge: 187,000 St
DIN 276-2018 / IBP: 431
Bauabschnitte / Kostenträger: 431
*Unterbeschreibung 1 Luftmenge: 200m³/h - 250m³/h*

**1.3.9.2.50 Decken-Drallluftdurchlass Luftstrahl nicht verstellbar Frontpl quadratisch Gr.400**
*** Leitbeschreibung
STLB-Bau 2025-10 075
Decken-Drallluftdurchlass, Luftstrahl nicht verstellbar, für Montage in geschlossene Decke, Frontplatte quadratisch, mit feststehenden Lamellen,
Farbton 'RAL 9010'

Nenngröße 400, mit Anschlusskasten und Luftleitungsanschluss aus verzinktem Stahl, Lage seitlich, mit Lippendichtung,
Anschlussstutzendurchmesser in mm '200'

max. A-Schallleistungspegel in dB '35'.
Menge: 108,000 St
DIN 276-2018 / IBP: 431
Bauabschnitte / Kostenträger: 431
*Unterbeschreibung 1 Randverbreiterung für vorgenannten Luftdurchlass auf B x L. 625 x 625 mm*
Randverbreiterung für vorgenannten Luftdurchlass auf B x L. 625 x 625 mm
(Rastermaß Mineralfaserdecke)
*Unterbeschreibung 2 Luftmenge: 200m³/h - 250m³/h*

**1.3.9.2.60 Decken-Drallluftdurchlass Luftstrahl nicht verstellbar Frontpl quadratisch Gr.500**
*** Leitbeschreibung
STLB-Bau 2025-10 075
Decken-Drallluftdurchlass, Luftstrahl nicht verstellbar, für Montage in geschlossene Decke, Frontplatte quadratisch, mit feststehenden Lamellen,
Farbton 'RAL 9010'

Nenngröße 500, mit Anschlusskasten und Luftleitungsanschluss aus verzinktem Stahl, Lage seitlich, mit Lippendichtung,
Anschlussstutzendurchmesser in mm '200'

max. A-Schallleistungspegel in dB '35'.
Menge: 195,000 St
DIN 276-2018 / IBP: 431
Bauabschnitte / Kostenträger: 431
*Unterbeschreibung 1 Luftmenge: 300m³/h - 400m³/h*

**1.3.9.2.70 Decken-Drallluftdurchlass Luftstrahl nicht verstellbar Frontpl quadratisch Gr.500**
*** Leitbeschreibung
STLB-Bau 2025-10 075
Decken-Drallluftdurchlass, Luftstrahl nicht verstellbar, für Montage in geschlossene Decke, Frontplatte quadratisch, mit feststehenden Lamellen,
Farbton 'RAL 9010'

Nenngröße 500, mit Anschlusskasten und Luftleitungsanschluss aus verzinktem Stahl, Lage seitlich, mit Lippendichtung,
Anschlussstutzendurchmesser in mm '200'

max. A-Schallleistungspegel in dB '35'.
Menge: 105,000 St
DIN 276-2018 / IBP: 431
Bauabschnitte / Kostenträger: 431
*Unterbeschreibung 1 Randverbreiterung für vorgenannten Luftdurchlass auf B x L. 625 x 625 mm*
Randverbreiterung für vorgenannten Luftdurchlass auf B x L. 625 x 625 mm
(Rastermaß Mineralfaserdecke)
*Unterbeschreibung 2 Luftmenge: 300m³/h - 400m³/h*

**1.3.9.2.80 Decken-Drallluftdurchlass Luftstrahl nicht verstellbar Frontpl quadratisch Gr.600**
*** Leitbeschreibung
STLB-Bau 2025-10 075
Decken-Drallluftdurchlass, Luftstrahl nicht verstellbar, für Montage in geschlossene Decke, Frontplatte quadratisch, mit feststehenden Lamellen,
Farbton 'RAL 9010'

Nenngröße 600, mit Anschlusskasten und Luftleitungsanschluss aus verzinktem Stahl, Lage seitlich, mit Lippendichtung,
Anschlussstutzendurchmesser in mm '250'

max. A-Schallleistungspegel in dB '35'.
Menge: 50,000 St
DIN 276-2018 / IBP: 431
Bauabschnitte / Kostenträger: 431
*Unterbeschreibung 1 Luftmenge: 500m³/h*

**1.3.9.2.90 Decken-Drallluftdurchlass Luftstrahl nicht verstellbar Frontpl quadratisch Gr.600**
*** Leitbeschreibung
STLB-Bau 2025-10 075
Decken-Drallluftdurchlass, Luftstrahl nicht verstellbar, für Montage in geschlossene Decke, Frontplatte quadratisch, mit feststehenden Lamellen,
Farbton 'RAL 9010'

Nenngröße 600, mit Anschlusskasten und Luftleitungsanschluss aus verzinktem Stahl, Lage seitlich, mit Lippendichtung,
Anschlussstutzendurchmesser in mm '250'

max. A-Schallleistungspegel in dB '35'.
Menge: 2,000 St
DIN 276-2018 / IBP: 431
Bauabschnitte / Kostenträger: 431
*Unterbeschreibung 1 Randverbreiterung für vorgenannten Luftdurchlass auf B x L. 625 x 625 mm*
Randverbreiterung für vorgenannten Luftdurchlass auf B x L. 625 x 625 mm
(Rastermaß Mineralfaserdecke)
*Unterbeschreibung 2 Luftmenge: 500m³/h*

**1.3.9.2.100 Decken-Drallluftdurchlass Luftstrahl nicht verstellbar Frontpl quadratisch Gr.625**
*** Leitbeschreibung
STLB-Bau 2025-10 075
Decken-Drallluftdurchlass, Luftstrahl nicht verstellbar, für Montage in geschlossene Decke, Frontplatte quadratisch, mit feststehenden Lamellen,
Farbton 'RAL 9010'

Nenngröße 625, mit Anschlusskasten und Luftleitungsanschluss aus verzinktem Stahl, Lage seitlich, mit Lippendichtung,
Anschlussstutzendurchmesser in mm '250'

max. A-Schallleistungspegel in dB '35'.
Menge: 47,000 St
DIN 276-2018 / IBP: 431
Bauabschnitte / Kostenträger: 431
*Unterbeschreibung 1 Luftmenge: 500m³/h*

*Hinweis*

###### 1.3.9.3 Deckenluftdurchlässe Zuluft

*Hinweis*

**1.3.9.3.10 Deckenluftdurchlass quadratisch Front Stahl**
*** EP-Aufgliederung gefordert
*** Leitbeschreibung
STLB-Bau 2026-04 075
Deckenluftdurchlass, quadratisch, Frontplatte mit feststehenden deckenbündigen Lamellen, Lamellenanordnung 4-seitig, mit sichtbarer Schraubbefestigung, Frontplatte aus Stahl, beschichtet, Luftleitelemente aus Stahl, beschichtet, mit Anschlusskasten, mit seitlichem Luftleitungsanschluss, mit Lippendichtung, Luftleitungsanschluss aus verzinktem Stahl,
Anschlussstutzendurchmesser in mm '200'

Ausführung gemäß Einzelbeschreibung,
Einzelbeschreibungs-Nr 'Frontplatte B/L= 300/300 mm, Farbton RAL 9010'.
Menge: 1,000 St
DIN 276-2018 / IBP: 431
Bauabschnitte / Kostenträger: 431
*Unterbeschreibung 1 Luftmenge: 150m³/h - 250m³/h*
*Unterbeschreibung 2 Randverbreiterung für vorgenannten Luftdurchlass auf B x L. 625 x 625 mm*
Randverbreiterung für vorgenannten Luftdurchlass auf B x L. 625 x 625 mm
(Rastermaß Mineralfaserdecke)

**1.3.9.3.20 Deckenluftdurchlass quadratisch Front Stahl L/B 400/400mm**
*** Leitbeschreibung
STLB-Bau 2025-10 075
Deckenluftdurchlass, quadratisch, Frontplatte mit feststehenden deckenbündigen Lamellen, Lamellenanordnung 4-seitig, mit sichtbarer Schraubbefestigung, Frontplatte aus Stahl, beschichtet, Luftleitelemente aus Stahl, beschichtet, Frontplattennennmaß L/B 400/400 mm, mit Anschlusskasten, mit seitlichem Luftleitungsanschluss, mit Lippendichtung, Luftleitungsanschluss aus verzinktem Stahl,
Anschlussstutzendurchmesser in mm '200'

Ausführung gemäß Einzelbeschreibung,
Einzelbeschreibungs-Nr 'Farbton RAL 9010'.
Menge: 2,000 St
DIN 276-2018 / IBP: 431
Bauabschnitte / Kostenträger: 431
*Unterbeschreibung 1 Luftmenge: 300m³/h - 400m³/h*

**1.3.9.3.30 Deckenluftdurchlass quadratisch Front Stahl L/B 500/500mm**
*** Leitbeschreibung
STLB-Bau 2025-10 075
Deckenluftdurchlass, quadratisch, Frontplatte mit feststehenden deckenbündigen Lamellen, Lamellenanordnung 4-seitig, mit sichtbarer Schraubbefestigung, Frontplatte aus Stahl, beschichtet, Luftleitelemente aus Stahl, beschichtet, Frontplattennennmaß L/B 500/500 mm, mit Anschlusskasten, mit seitlichem Luftleitungsanschluss, mit Lippendichtung, Luftleitungsanschluss aus verzinktem Stahl,
Anschlussstutzendurchmesser in mm '250'

Ausführung gemäß Einzelbeschreibung,
Einzelbeschreibungs-Nr 'Farbton RAL 9010'.
Menge: 21,000 St
DIN 276-2018 / IBP: 431
Bauabschnitte / Kostenträger: 431
*Unterbeschreibung 1 Luftmenge: 500m³/h - 700m³/h*

**1.3.9.3.40 Deckenluftdurchlass quadratisch Front Stahl L/B 600/600mm**
*** Leitbeschreibung
STLB-Bau 2025-10 075
Deckenluftdurchlass, quadratisch, Frontplatte mit feststehenden deckenbündigen Lamellen, Lamellenanordnung 4-seitig, mit sichtbarer Schraubbefestigung, Frontplatte aus Stahl, beschichtet, Luftleitelemente aus Stahl, beschichtet, Frontplattennennmaß L/B 600/600 mm, mit Anschlusskasten, mit seitlichem Luftleitungsanschluss, mit Lippendichtung, Luftleitungsanschluss aus verzinktem Stahl,
Anschlussstutzendurchmesser in mm '315'

Ausführung gemäß Einzelbeschreibung,
Einzelbeschreibungs-Nr 'Farbton RAL 9010'.
Menge: 12,000 St
DIN 276-2018 / IBP: 431
Bauabschnitte / Kostenträger: 431
*Unterbeschreibung 1 Luftmenge: 800m³/h*

**1.3.9.3.50 Deckenluftdurchlass quadratisch Front Stahl L/B 625/625mm**
*** Leitbeschreibung
STLB-Bau 2025-10 075
Deckenluftdurchlass, quadratisch, Frontplatte mit feststehenden deckenbündigen Lamellen, Lamellenanordnung 4-seitig, mit sichtbarer Schraubbefestigung, Frontplatte aus Stahl, beschichtet, Luftleitelemente aus Stahl, beschichtet, Frontplattennennmaß L/B 625/625 mm, mit Anschlusskasten, mit seitlichem Luftleitungsanschluss, mit Lippendichtung, Luftleitungsanschluss aus verzinktem Stahl,
Anschlussstutzendurchmesser in mm '315'

Ausführung gemäß Einzelbeschreibung,
Einzelbeschreibungs-Nr 'Farbton RAL 9010'.
Menge: 18,000 St
DIN 276-2018 / IBP: 431
Bauabschnitte / Kostenträger: 431
*Unterbeschreibung 1 Luftmenge: 900m³/h - 1.000m³/h*

*Hinweis*

###### 1.3.9.4 Deckenluftdurchlässe Abluft

*Hinweis*

**1.3.9.4.10 Deckenluftdurchlass quadratisch Front Stahl**
*** EP-Aufgliederung gefordert
*** Leitbeschreibung
STLB-Bau 2026-04 075
Deckenluftdurchlass, quadratisch, Frontplatte mit feststehenden deckenbündigen Lamellen, Lamellenanordnung 4-seitig, mit sichtbarer Schraubbefestigung, Frontplatte aus Stahl, beschichtet, Luftleitelemente aus Stahl, beschichtet, mit Anschlusskasten, mit seitlichem Luftleitungsanschluss, mit Lippendichtung, Luftleitungsanschluss aus verzinktem Stahl,
Anschlussstutzendurchmesser in mm '200'

Ausführung gemäß Einzelbeschreibung,
Einzelbeschreibungs-Nr 'Frontplatte B/L= 300/300 mm, Farbton RAL 9010'.
Menge: 1,000 St
DIN 276-2018 / IBP: 431
Bauabschnitte / Kostenträger: 431
*Unterbeschreibung 1 Luftmenge: 150m³/h - 250m³/h*
*Unterbeschreibung 2 Randverbreiterung für vorgenannten Luftdurchlass auf B x L. 625 x 625 mm*
Randverbreiterung für vorgenannten Luftdurchlass auf B x L. 625 x 625 mm
(Rastermaß Mineralfaserdecke)

**1.3.9.4.20 Deckenluftdurchlass quadratisch Front Stahl L/B 400/400mm**
*** Leitbeschreibung
STLB-Bau 2025-10 075
Deckenluftdurchlass, quadratisch, Frontplatte mit feststehenden deckenbündigen Lamellen, Lamellenanordnung 4-seitig, mit sichtbarer Schraubbefestigung, Frontplatte aus Stahl, beschichtet, Luftleitelemente aus Stahl, beschichtet, Frontplattennennmaß L/B 400/400 mm, mit Anschlusskasten, mit seitlichem Luftleitungsanschluss, mit Lippendichtung, Luftleitungsanschluss aus verzinktem Stahl,
Anschlussstutzendurchmesser in mm '200'

Ausführung gemäß Einzelbeschreibung,
Einzelbeschreibungs-Nr 'Farbton RAL 9010'.
Menge: 2,000 St
DIN 276-2018 / IBP: 431
Bauabschnitte / Kostenträger: 431
*Unterbeschreibung 1 Luftmenge: 300m³/h - 400m³/h*

**1.3.9.4.30 Deckenluftdurchlass quadratisch Front Stahl L/B 500/500mm**
*** Leitbeschreibung
STLB-Bau 2025-10 075
Deckenluftdurchlass, quadratisch, Frontplatte mit feststehenden deckenbündigen Lamellen, Lamellenanordnung 4-seitig, mit sichtbarer Schraubbefestigung, Frontplatte aus Stahl, beschichtet, Luftleitelemente aus Stahl, beschichtet, Frontplattennennmaß L/B 500/500 mm, mit Anschlusskasten, mit seitlichem Luftleitungsanschluss, mit Lippendichtung, Luftleitungsanschluss aus verzinktem Stahl,
Anschlussstutzendurchmesser in mm '250'

Ausführung gemäß Einzelbeschreibung,
Einzelbeschreibungs-Nr 'Farbton RAL 9010'.
Menge: 21,000 St
DIN 276-2018 / IBP: 431
Bauabschnitte / Kostenträger: 431
*Unterbeschreibung 1 Luftmenge: 500m³/h - 700m³/h*

**1.3.9.4.40 Deckenluftdurchlass quadratisch Front Stahl L/B 600/600mm**
*** Leitbeschreibung
STLB-Bau 2025-10 075
Deckenluftdurchlass, quadratisch, Frontplatte mit feststehenden deckenbündigen Lamellen, Lamellenanordnung 4-seitig, mit sichtbarer Schraubbefestigung, Frontplatte aus Stahl, beschichtet, Luftleitelemente aus Stahl, beschichtet, Frontplattennennmaß L/B 600/600 mm, mit Anschlusskasten, mit seitlichem Luftleitungsanschluss, mit Lippendichtung, Luftleitungsanschluss aus verzinktem Stahl,
Anschlussstutzendurchmesser in mm '315'

Ausführung gemäß Einzelbeschreibung,
Einzelbeschreibungs-Nr 'Farbton RAL 9010'.
Menge: 2,000 St
DIN 276-2018 / IBP: 431
Bauabschnitte / Kostenträger: 431
*Unterbeschreibung 1 Luftmenge: 800m³/h*

**1.3.9.4.50 Deckenluftdurchlass quadratisch Front Stahl L/B 625/625mm**
*** Leitbeschreibung
STLB-Bau 2025-10 075
Deckenluftdurchlass, quadratisch, Frontplatte mit feststehenden deckenbündigen Lamellen, Lamellenanordnung 4-seitig, mit sichtbarer Schraubbefestigung, Frontplatte aus Stahl, beschichtet, Luftleitelemente aus Stahl, beschichtet, Frontplattennennmaß L/B 625/625 mm, mit Anschlusskasten, mit seitlichem Luftleitungsanschluss, mit Lippendichtung, Luftleitungsanschluss aus verzinktem Stahl,
Anschlussstutzendurchmesser in mm '315'

Ausführung gemäß Einzelbeschreibung,
Einzelbeschreibungs-Nr 'Farbton RAL 9010'.
Menge: 11,000 St
DIN 276-2018 / IBP: 431
Bauabschnitte / Kostenträger: 431
*Unterbeschreibung 1 Luftmenge: 900m³/h - 1.000m³/h*

*Hinweis*

###### 1.3.9.5 Decken - Impulsdurchlässe Zuluft

*Hinweis*

**1.3.9.5.10 Deckenluftdurchlass quadratisch Front Stahl L/B 400/400mm**
STLB-Bau 2025-10 075
Deckenluftdurchlass, quadratisch, Frontplatte als Lochblech, mit verdeckter Befestigung, mit zusätzlicher Abdeckung, Frontplatte aus Stahl, beschichtet, mit frontseitig bedienbarer Volumenstromeinstellung durch Klappen, aus beschichtetem Stahl, Frontplattennennmaß L/B 400/400 mm, mit Anschlusskasten, mit seitlichem Luftleitungsanschluss, mit Lippendichtung, Luftleitungsanschluss aus verzinktem Stahl, mit frontseitig bedienbarer Volumenstromeinstellvorrichtung des Luftleitungsanschlusses,
Zuluftvolumenstrom in m3/h '200'

Ausführung gemäß Einzelbeschreibung,
Einzelbeschreibungs-Nr 'Quadratischer Decken-Impulsauslass, Bestehend aus einer einfach zu reinigenden quadratischen Frontplatte, mit Ausstanzung versetzt,. Zuluftausführung zusätzlich mit einer Prallplatte und einem Luftführungstrichter aus Stahlblech lackiert. TÜV geprüft nach VDI 6022 Blatt 1+2, sowie DIN 1946 Blatt 2'.
Menge: 2,000 St
DIN 276-2018 / IBP: 431
Bauabschnitte / Kostenträger: 431

**1.3.9.5.20 Deckenluftdurchlass quadratisch Front Stahl L/B 500/500mm**
STLB-Bau 2025-10 075
Deckenluftdurchlass, quadratisch, Frontplatte als Lochblech, mit verdeckter Befestigung, mit zusätzlicher Abdeckung, Frontplatte aus Stahl, beschichtet, mit frontseitig bedienbarer Volumenstromeinstellung durch Klappen, aus beschichtetem Stahl, Frontplattennennmaß L/B 500/500 mm, mit Anschlusskasten, mit seitlichem Luftleitungsanschluss, mit Lippendichtung, Luftleitungsanschluss aus verzinktem Stahl, mit frontseitig bedienbarer Volumenstromeinstellvorrichtung des Luftleitungsanschlusses,
Zuluftvolumenstrom in m3/h '300'

Ausführung gemäß Einzelbeschreibung,
Einzelbeschreibungs-Nr 'Quadratischer Decken-Impulsauslass, Bestehend aus einer einfach zu reinigenden quadratischen Frontplatte, mit Ausstanzung versetzt,. Zuluftausführung zusätzlich mit einer Prallplatte und einem Luftführungstrichter aus Stahlblech lackiert. TÜV geprüft nach VDI 6022 Blatt 1+2, sowie DIN 1946 Blatt 2'.
Menge: 2,000 St
DIN 276-2018 / IBP: 431
Bauabschnitte / Kostenträger: 431

**1.3.9.5.30 Deckenluftdurchlass quadratisch Front Stahl L/B 600/600mm**
STLB-Bau 2025-10 075
Deckenluftdurchlass, quadratisch, Frontplatte als Lochblech, mit verdeckter Befestigung, mit zusätzlicher Abdeckung, Frontplatte aus Stahl, beschichtet, mit frontseitig bedienbarer Volumenstromeinstellung durch Klappen, aus beschichtetem Stahl, Frontplattennennmaß L/B 600/600 mm, mit Anschlusskasten, mit seitlichem Luftleitungsanschluss, mit Lippendichtung, Luftleitungsanschluss aus verzinktem Stahl, mit frontseitig bedienbarer Volumenstromeinstellvorrichtung des Luftleitungsanschlusses,
Zuluftvolumenstrom in m3/h '500'

Ausführung gemäß Einzelbeschreibung,
Einzelbeschreibungs-Nr 'Quadratischer Decken-Impulsauslass, Bestehend aus einer einfach zu reinigenden quadratischen Frontplatte, mit Ausstanzung versetzt,. Zuluftausführung zusätzlich mit einer Prallplatte und einem Luftführungstrichter aus Stahlblech lackiert. TÜV geprüft nach VDI 6022 Blatt 1+2, sowie DIN 1946 Blatt 2'.
Menge: 2,000 St
DIN 276-2018 / IBP: 431
Bauabschnitte / Kostenträger: 431

**1.3.9.5.40 Deckenluftdurchlass quadratisch Front Stahl L/B 625/625mm**
STLB-Bau 2025-10 075
Deckenluftdurchlass, quadratisch, Frontplatte als Lochblech, mit verdeckter Befestigung, mit zusätzlicher Abdeckung, Frontplatte aus Stahl, beschichtet, mit frontseitig bedienbarer Volumenstromeinstellung durch Klappen, aus beschichtetem Stahl, Frontplattennennmaß L/B 625/625 mm, mit Anschlusskasten, mit seitlichem Luftleitungsanschluss, mit Lippendichtung, Luftleitungsanschluss aus verzinktem Stahl, mit frontseitig bedienbarer Volumenstromeinstellvorrichtung des Luftleitungsanschlusses,
Zuluftvolumenstrom in m3/h '700'

Ausführung gemäß Einzelbeschreibung,
Einzelbeschreibungs-Nr 'Quadratischer Decken-Impulsauslass, Bestehend aus einer einfach zu reinigenden quadratischen Frontplatte, mit Ausstanzung versetzt,. Zuluftausführung zusätzlich mit einer Prallplatte und einem Luftführungstrichter aus Stahlblech lackiert. TÜV geprüft nach VDI 6022 Blatt 1+2, sowie DIN 1946 Blatt 2'.
Menge: 2,000 St
DIN 276-2018 / IBP: 431
Bauabschnitte / Kostenträger: 431

*Hinweis*

###### 1.3.9.6 Decken - Impulsdurchlässe Abluft

*Hinweis*

**1.3.9.6.10 Deckenluftdurchlass Abluft quadratisch Front Stahl L/B 400/400mm**
STLB-Bau 2025-10 075
Deckenluftdurchlass, für Abluft, quadratisch, Frontplatte als Lochblech, mit verdeckter Befestigung, mit zusätzlicher Abdeckung, Frontplatte aus Stahl, beschichtet, mit frontseitig bedienbarer Volumenstromeinstellung durch Klappen, aus beschichtetem Stahl, Frontplattennennmaß L/B 400/400 mm, mit Anschlusskasten, mit seitlichem Luftleitungsanschluss, mit Lippendichtung, Luftleitungsanschluss aus verzinktem Stahl, mit frontseitig bedienbarer Volumenstromeinstellvorrichtung des Luftleitungsanschlusses,
max. Abluftvolumenstrom in m3/h '200'

Ausführung gemäß Einzelbeschreibung,
Einzelbeschreibungs-Nr 'Quadratischer Decken-Impulsauslass, Bestehend aus einer einfach zu reinigenden quadratischen Frontplatte, mit Ausstanzung versetzt. TÜV geprüft nach VDI 6022 Blatt 1+2, sowie DIN 1946 Blatt 2'.
Menge: 2,000 St
DIN 276-2018 / IBP: 431
Bauabschnitte / Kostenträger: 431

**1.3.9.6.20 Deckenluftdurchlass Abluft quadratisch Front Stahl L/B 500/500mm**
STLB-Bau 2025-10 075
Deckenluftdurchlass, für Abluft, quadratisch, Frontplatte als Lochblech, mit verdeckter Befestigung, mit zusätzlicher Abdeckung, Frontplatte aus Stahl, beschichtet, mit frontseitig bedienbarer Volumenstromeinstellung durch Klappen, aus beschichtetem Stahl, Frontplattennennmaß L/B 500/500 mm, mit Anschlusskasten, mit seitlichem Luftleitungsanschluss, mit Lippendichtung, Luftleitungsanschluss aus verzinktem Stahl, mit frontseitig bedienbarer Volumenstromeinstellvorrichtung des Luftleitungsanschlusses,
max. Abluftvolumenstrom in m3/h '300'

Ausführung gemäß Einzelbeschreibung,
Einzelbeschreibungs-Nr 'Quadratischer Decken-Impulsauslass, Bestehend aus einer einfach zu reinigenden quadratischen Frontplatte, mit Ausstanzung versetzt. TÜV geprüft nach VDI 6022 Blatt 1+2, sowie DIN 1946 Blatt 2'.
Menge: 2,000 St
DIN 276-2018 / IBP: 431
Bauabschnitte / Kostenträger: 431

**1.3.9.6.30 Deckenluftdurchlass Abluft quadratisch Front Stahl L/B 600/600mm**
STLB-Bau 2025-10 075
Deckenluftdurchlass, für Abluft, quadratisch, Frontplatte als Lochblech, mit verdeckter Befestigung, mit zusätzlicher Abdeckung, Frontplatte aus Stahl, beschichtet, mit frontseitig bedienbarer Volumenstromeinstellung durch Klappen, aus beschichtetem Stahl, Frontplattennennmaß L/B 600/600 mm, mit Anschlusskasten, mit seitlichem Luftleitungsanschluss, mit Lippendichtung, Luftleitungsanschluss aus verzinktem Stahl, mit frontseitig bedienbarer Volumenstromeinstellvorrichtung des Luftleitungsanschlusses,
max. Abluftvolumenstrom in m3/h '500'

Ausführung gemäß Einzelbeschreibung,
Einzelbeschreibungs-Nr 'Quadratischer Decken-Impulsauslass, Bestehend aus einer einfach zu reinigenden quadratischen Frontplatte, mit Ausstanzung versetzt. TÜV geprüft nach VDI 6022 Blatt 1+2, sowie DIN 1946 Blatt 2'.
Menge: 2,000 St
DIN 276-2018 / IBP: 431
Bauabschnitte / Kostenträger: 431

**1.3.9.6.40 Deckenluftdurchlass Abluft quadratisch Front Stahl L/B 625/625mm**
STLB-Bau 2025-10 075
Deckenluftdurchlass, für Abluft, quadratisch, Frontplatte als Lochblech, mit verdeckter Befestigung, mit zusätzlicher Abdeckung, Frontplatte aus Stahl, beschichtet, mit frontseitig bedienbarer Volumenstromeinstellung durch Klappen, aus beschichtetem Stahl, Frontplattennennmaß L/B 625/625 mm, mit Anschlusskasten, mit seitlichem Luftleitungsanschluss, mit Lippendichtung, Luftleitungsanschluss aus verzinktem Stahl, mit frontseitig bedienbarer Volumenstromeinstellvorrichtung des Luftleitungsanschlusses,
max. Abluftvolumenstrom in m3/h '700'

Ausführung gemäß Einzelbeschreibung,
Einzelbeschreibungs-Nr 'Quadratischer Decken-Impulsauslass, Bestehend aus einer einfach zu reinigenden quadratischen Frontplatte, mit Ausstanzung versetzt. TÜV geprüft nach VDI 6022 Blatt 1+2, sowie DIN 1946 Blatt 2'.
Menge: 2,000 St
DIN 276-2018 / IBP: 431
Bauabschnitte / Kostenträger: 431

*Hinweis*

###### 1.3.9.7 Decken - Impulsdurchlässe Zuluft mit Schwebstofffilter H13

*Hinweis*

**1.3.9.7.10 Schwebstofffilter-Deckenluftdurchlass Dichtsitz-Prüfeinr. Differenzdruckmessung Aerosolmessstelle H13 Front Stahl**
Schwebstofffilter-Deckenluftdurchlass, Gehäuse aus pulverbeschichtetem Stahl, mit Anschlussstutzen, rund, Dichtheitsklasse 3 DIN EN 1751, mit Anpressvorrichtung für Filterzelle mit Fluid-Dichtung, mit Dichtsitz-Prüfeinrichtung, mit Differenzdruckmessung,
max. Anfangsdruckdifferenz in Pa '<100' mit Aerosolmessstelle, Schwebstofffilter, Filterklasse H13 DIN EN 1822-1, Filtermedium aus nassfestem Glasfaserpapier, Rahmen aus Aluminium-Strangpressprofil, Frontplatte mit Lochblech, Frontplatte aus Stahl, beschichtet, Luftleitelement aus Stahl, weiß, Frontplattennennmaße L/B 500/500 mm, Filterzelle L/B/H 457/457/102 mm, Ausführung gemäß Einzelbeschreibung,

Einzelbeschreibungs-Nr 'Bestehend aus einer zu reinigenden quadratischen Frontplatte, mit Ausstanzung versetzt, aus perforiertem Stahlblech. Zuluft Ausführung  mit  Prallplatte und Luftführungstrichter aus Stahlblech lackiert. Lochbild 310. Messtellen über Front bedienbar.'

Zuluftvolumenstrom in m3/h '500'

max. A-Schallleistungspegel in dB '<35'.
Menge: 4,000 St
DIN 276-2018 / IBP: 431
Bauabschnitte / Kostenträger: 431

**1.3.9.7.20 Schwebstofffilter-Deckenluftdurchlass Dichtsitz-Prüfeinr. Differenzdruckmessung Aerosolmessstelle H13 Front Stahl**
Schwebstofffilter-Deckenluftdurchlass, Gehäuse aus pulverbeschichtetem Stahl, mit Anschlussstutzen, rund, Dichtheitsklasse 3 DIN EN 1751, mit Anpressvorrichtung für Filterzelle mit Fluid-Dichtung, mit Dichtsitz-Prüfeinrichtung, mit Differenzdruckmessung,
max. Anfangsdruckdifferenz in Pa '<100' mit Aerosolmessstelle, Schwebstofffilter, Filterklasse H13 DIN EN 1822-1, Filtermedium aus nassfestem Glasfaserpapier, Rahmen aus Aluminium-Strangpressprofil, Frontplatte mit Lochblech, Frontplatte aus Stahl, beschichtet, Luftleitelement aus Stahl, weiß, Frontplattennennmaße L/B 600/600 mm, Filterzelle L/B/H 557/557/102 mm, Ausführung gemäß Einzelbeschreibung,

Einzelbeschreibungs-Nr 'Bestehend aus einer zu reinigenden quadratischen Frontplatte, mit Ausstanzung versetzt, aus perforiertem Stahlblech. Zuluft Ausführung  mit  Prallplatte und Luftführungstrichter aus Stahlblech lackiert. Lochbild 500. Messtellen über Front bedienbar.'

Zuluftvolumenstrom in m3/h '600'

max. A-Schallleistungspegel in dB '<35'.
Menge: 106,000 St
DIN 276-2018 / IBP: 431
Bauabschnitte / Kostenträger: 431

**1.3.9.7.30 Schwebstofffilter-Deckenluftdurchlass Dichtsitz-Prüfeinr. Differenzdruckmessung Aerosolmessstelle H13 Front Stahl**
Schwebstofffilter-Deckenluftdurchlass, Gehäuse aus pulverbeschichtetem Stahl, mit Anschlussstutzen, rund, Dichtheitsklasse 3 DIN EN 1751, mit Anpressvorrichtung für Filterzelle mit Fluid-Dichtung, mit Dichtsitz-Prüfeinrichtung, mit Differenzdruckmessung,
max. Anfangsdruckdifferenz in Pa '<100' mit Aerosolmessstelle, Schwebstofffilter, Filterklasse H13 DIN EN 1822-1, Filtermedium aus nassfestem Glasfaserpapier, Rahmen aus Aluminium-Strangpressprofil, Frontplatte mit Lochblech, Frontplatte aus Stahl, beschichtet, Luftleitelement aus Stahl, weiß, Frontplattennennmaße L/B 650/650 mm, Filterzelle L/B/H 610/610/102 mm, Ausführung gemäß Einzelbeschreibung,

Einzelbeschreibungs-Nr 'Bestehend aus einer zu reinigenden quadratischen Frontplatte, mit Ausstanzung versetzt, aus perforiertem Stahlblech. Zuluft Ausführung  mit  Prallplatte und Luftführungstrichter aus Stahlblech lackiert. Messtellen über Front bedienbar.'

Zuluftvolumenstrom in m3/h '700'

max. A-Schallleistungspegel in dB '<35'.
Menge: 6,000 St
DIN 276-2018 / IBP: 431
Bauabschnitte / Kostenträger: 431

**1.3.9.7.40 Schwebstofffilter-Deckenluftdurchlass Dichtsitz-Prüfeinr. Differenzdruckmessung Aerosolmessstelle H13 Front Stahl**
Schwebstofffilter-Deckenluftdurchlass, Gehäuse aus pulverbeschichtetem Stahl, mit Anschlussstutzen, rund, Dichtheitsklasse 3 DIN EN 1751, mit Anpressvorrichtung für Filterzelle mit Fluid-Dichtung, mit Dichtsitz-Prüfeinrichtung, mit Differenzdruckmessung,
max. Anfangsdruckdifferenz in Pa '<100' mit Aerosolmessstelle, Schwebstofffilter, Filterklasse H13 DIN EN 1822-1, Filtermedium aus nassfestem Glasfaserpapier, Rahmen aus Aluminium-Strangpressprofil, Frontplatte mit Lochblech, Frontplatte aus Stahl, beschichtet, Luftleitelement aus Stahl, weiß, Frontplattennennmaße L/B 800/800 mm, Filterzelle L/B/H 575/575/102 mm, Ausführung gemäß Einzelbeschreibung,

Einzelbeschreibungs-Nr 'Bestehend aus einer zu reinigenden quadratischen Frontplatte, mit Ausstanzung versetzt, aus perforiertem Stahlblech. Zuluft Ausführung  mit  Prallplatte und Luftführungstrichter aus Stahlblech lackiert. Messtellen über Front bedienbar.'

Zuluftvolumenstrom in m3/h '800'

max. A-Schallleistungspegel in dB '<35'.
Menge: 2,000 St
DIN 276-2018 / IBP: 431
Bauabschnitte / Kostenträger: 431

*Hinweis*

**1.3.9.7.50 Druckmesssonde gerade, zur Differenzdruckmessung, unterhalb der Deckenplatte**
Druck- Messsonde zum Einbau in einer Zwischendecke;
gerade
bestehend aus:
Schottverschraubung M10x1 gerade
2x Kontermuttern
1x Überwurfmutter
für 4x6 mm Schlauch
Menge: 17,000 St
DIN 276-2018 / IBP: 431
Bauabschnitte / Kostenträger: 431

**1.3.9.7.60 PU-Messschlauch Differenzdruckmessung**
PU-Messschlauch zur Verbindung der Druckmessstutzen von Auslass zur Sonde.
Polyurethan-Schlauch ID 4 x AD 6 mm
Menge: 20,000 M
DIN 276-2018 / IBP: 431
Bauabschnitte / Kostenträger: 431

**1.3.9.7.70 Reinraum Abdeckkappe**
Reinraum Abdeckkappe ohne Bohrung mit Flachdichtung
Alu natur
AD 20 mm
passend zum Messschlauch und Messstutzen
Menge: 17,000 St
DIN 276-2018 / IBP: 431
Bauabschnitte / Kostenträger: 431

**1.3.9.7.80 Bezeichnungsschild Alu H 40mm B 100mm kleben**
STLB-Bau 2025-10 042
Bezeichnungsschild, Farbe und Beschriftung nach Angaben des AG, aus Aluminium, Beschriftung 2-zeilig, gedruckt, rechteckig, Höhe 40 mm, Breite 100 mm, Befestigung durch Kleben, Ausführung gemäß Einzelbeschreibung,
Einzelbeschreibungs-Nr 'Beschriftung der Messonde. Inhalt: Raumbezeichung und Funktion'.
Menge: 17,000 St
DIN 276-2018 / IBP: 431
Bauabschnitte / Kostenträger: 431

*Hinweis*

*Hinweis: OP- Wand- Umluft-,Abluftschrank- rechteckig / dreieckig - mit Flusenabscheider - Wandeinbau*
OP- Wand- Umluft-,Abluftschrank- rechteckig / dreieckig - mit Flusenabscheider - Wandeinbau

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
**1.3.9.7.90 OP-Wand- Abluftschrank rechteckig (bis 1.200 m³/h)**
*** Leitbeschreibung
OP-Wand- Abluftschrank rechteckig (bis 1.200 m³/h)

Zum Wandeinbau in OP-Räume, bestehend aus:
Kanalteil rechteckig mit frontseitiger Öffnung zur Aufnahme des Flusenabscheiders. (Dieser ist zur Entnahme mit Rändelschrauben befestigt. Frontseitige, doppelwandige Wartungstür, innen gedämmt, mit Scharnieren und Schliesseinrichtung)

Drehriegel:  2 Stk.
Material:  Werkstoff Nr. 1.4301,
  Oberfläche geschliffen
Untere Öffnung:  UK ca. 200 mm über OKFFB
Scharniere:  bündig
Sichtseiten:  beschichtet, Farbton RAL 9010
  bzw. nach Wahl des AG
Ecken u. Kanten:  gerundet
Materialstärke:  min. 1mm
Flusenabscheider:  unten: 1 Stk.; Edelstahlgewebe,
  ca. 490x490 mm abnehmbar
  oben: 1 Stk.; Edelstahlgewebe,
  ca. 200x490 mm abnehmbar
Obere Öffnung  UK ca. 2.500 mm über OKFFB
Bodenplatte:  ca. 15° schräg nach vorn
Standfüße:  4 Stk. höhenverstellbar
  ges. 100 mm hoch
Anschlagwinkel:  20-50 mm Winkel unten angeschweißt  zur Anarbeitung Fussbodenleiste
Stutzen für Anschlusskanal:  im Zwischendeckenbereich
  mit Anschlussrahmen
  B x H: 500 x 200 mm
  UK ca. 3.300 mm über OK FFB
  für frontseitigen Anschluss
Menge: 14,000 St
DIN 276-2018 / IBP: 431
Bauabschnitte / Kostenträger: 439
*Unterbeschreibung 1 OP- Wand- Abluftschrank- rechteckig - bis 1.200 m³/h*
OP- Wand- Abluftschrank- rechteckig - bis 1.200 m³/h

Abmessungen:
Höhe x Breite x Tiefe
ca. 3.600 x 500 x 200 mm

**1.3.9.7.100 OP-Wand- Abluftschrank rechteckig (bis 800 m³/h)**
*** Leitbeschreibung
OP-Wand- Abluftschrank rechteckig (bis 800 m³/h)

Zum Wandeinbau in OP-Räume, bestehend aus:
Kanalteil rechteckig mit frontseitiger Öffnung zur Aufnahme des Flusenabscheiders. (Dieser ist zur Entnahme mit Rändelschrauben befestigt. Frontseitige, doppelwandige Wartungstür, innen gedämmt, mit Scharnieren und Schliesseinrichtung)

Drehriegel:  2 Stk.
Material:  Werkstoff Nr. 1.4301,
  Oberfläche geschliffen
Untere Öffnung:  UK ca. 200 mm über OKFFB
Scharniere:  bündig
Sichtseiten:  beschichtet, Farbton RAL 9010
  bzw. nach Wahl des AG
Ecken u. Kanten:  gerundet
Materialstärke:  min. 1mm
Flusenabscheider:  unten: 1 Stk.; Edelstahlgewebe,
  ca. 390x390 mm abnehmbar
  oben: 1 Stk.; Edelstahlgewebe,
  ca. 200x390 mm abnehmbar
Obere Öffnung  UK ca. 2.500 mm über OKFFB
Bodenplatte:  ca. 15° schräg nach vorn
Standfüße:  4 Stk. höhenverstellbar
  ges. 100 mm hoch
Anschlagwinkel:  20-50 mm Winkel unten angeschweißt  zur Anarbeitung Fussbodenleiste
Stutzen für Anschlusskanal:  im Zwischendeckenbereich
  mit Anschlussrahmen
  B x H: 400 x 200 mm
  UK ca. 3.300 mm über OK FFB
  für frontseitigen Anschluss
Menge: 1,000 St
DIN 276-2018 / IBP: 431
Bauabschnitte / Kostenträger: 439
*Unterbeschreibung 1 OP- Wand- Abluftschrank- rechteckig - bis 800 m³/h*
OP- Wand- Abluftschrank- rechteckig - bis 800 m³/h

Abmessungen:
Höhe x Breite x Tiefe
ca. 3.600 x 400 x 200 mm

**1.3.9.7.110 OP-Wand- Abluftschrank dreieckig (bis 1.200 m³/h)**
*** Leitbeschreibung
OP-Wand- Abluftschrank dreieckig (bis 1.200 m³/h)

Zum Wandeinbau in OP-Räume, bestehend aus:
Kanalteil rechteckig mit frontseitiger Öffnung zur Aufnahme des Flusenabscheiders. (Dieser ist zur Entnahme mit Rändelschrauben befestigt. Frontseitige, doppelwandige Wartungstür, innen gedämmt, mit Scharnieren und Schliesseinrichtung)

Drehriegel:  2 Stk.
Material:  Werkstoff Nr. 1.4301,
  Oberfläche geschliffen
Untere Öffnung:  UK ca. 200 mm über OKFFB
Scharniere:  bündig
Sichtseiten:  beschichtet, Farbton RAL 9010
  bzw. nach Wahl des AG
Ecken u. Kanten:  gerundet
Materialstärke:  min. 1mm
Flusenabscheider:  unten: 1 Stk.; Edelstahlgewebe,
  ca. 490 x 490 mm abnehmbar
  oben: 1 Stk.; Edelstahlgewebe,
  ca. 200 x 490 mm abnehmbar
Obere Öffnung  UK ca. 2.500 mm über OKFFB
Bodenplatte:  ca. 15° schräg nach vorn
Standfüße:  4 Stk. höhenverstellbar
  ges. 100 mm hoch
Anschlagwinkel:  20-50 mm Winkel unten angeschweißt  zur Anarbeitung Fussbodenleiste
Stutzen für Anschlusskanal:  im Zwischendeckenbereich
  mit Anschlussrahmen
  B x H: 500 x 200 mm
  UK ca. 3.300 mm über OK FFB
  für frontseitigen Anschluss
Menge: 3,000 St
DIN 276-2018 / IBP: 431
Bauabschnitte / Kostenträger: 439
*Unterbeschreibung 1 OP- Wand- Abluftschrank- dreieckig - bis 1.200 m³/h*
OP- Wand- Abluftschrank- dreieckig - bis 1.200 m³/h

Abmessungen:
Höhe x Breite x Länge
ca. 3.600 x 700 x 500 / 500 mm

**1.3.9.7.120 OP-Wand- Umluftschrank rechteckig (bis 1.200 m³/h)**
*** Leitbeschreibung
OP-Wand- Umluftschrank rechteckig (bis 1.200 m³/h)

Zum Wandeinbau in OP-Räume, bestehend aus:
Kanalteil rechteckig mit frontseitiger Öffnung zur Aufnahme des Flusenabscheiders. (Dieser ist zur Entnahme mit Rändelschrauben befestigt. Frontseitige, doppelwandige Wartungstür, innen gedämmt, mit Scharnieren und Schliesseinrichtung)

Drehriegel:  2 Stk.
Material:  Werkstoff Nr. 1.4301,
  Oberfläche geschliffen
Untere Öffnung:  UK ca. 200 mm über OKFFB
Scharniere:  bündig
Sichtseiten:  beschichtet, Farbton RAL 9010
  bzw. nach Wahl des AG
Ecken u. Kanten:  gerundet
Materialstärke:  min. 1mm
Flusenabscheider:  unten: 1 Stk.; Edelstahlgewebe,
  ca. 490x490 mm abnehmbar
Bodenplatte:  ca. 15° schräg nach vorn
Standfüße:  4 Stk. höhenverstellbar
  ges. 100 mm hoch
Anschlagwinkel:  20-50 mm Winkel unten angeschweißt  zur Anarbeitung Fussbodenleiste
Stutzen für Anschlusskanal:  im Zwischendeckenbereich
  mit Anschlussrahmen
  B x H: 500 x 200 mm
  UK ca. 3.300 mm über OK FFB
  für frontseitigen Anschluss
Menge: 42,000 St
DIN 276-2018 / IBP: 431
Bauabschnitte / Kostenträger: 439
*Unterbeschreibung 1 OP- Wand- Umluftschrank- rechteckig - bis 1.200 m³/h*
OP- Wand- Umluftschrank- rechteckig - bis 1.200 m³/h

Abmessungen:
Höhe x Breite x Tiefe
ca. 3.600 x 500 x 200 mm

**1.3.9.7.130 OP-Wand- Umluftschrank rechteckig (bis 800 m³/h)**
*** Leitbeschreibung
OP-Wand- Umluftschrank rechteckig (bis 800 m³/h)

Zum Wandeinbau in OP-Räume, bestehend aus:
Kanalteil rechteckig mit frontseitiger Öffnung zur Aufnahme des Flusenabscheiders. (Dieser ist zur Entnahme mit Rändelschrauben befestigt. Frontseitige, doppelwandige Wartungstür, innen gedämmt, mit Scharnieren und Schliesseinrichtung)

Drehriegel:  2 Stk.
Material:  Werkstoff Nr. 1.4301,
  Oberfläche geschliffen
Untere Öffnung:  UK ca. 200 mm über OKFFB
Scharniere:  bündig
Sichtseiten:  beschichtet, Farbton RAL 9010
  bzw. nach Wahl des AG
Ecken u. Kanten:  gerundet
Materialstärke:  min. 1mm
Flusenabscheider:  unten: 1 Stk.; Edelstahlgewebe,
  ca. 390x390 mm abnehmbar
Bodenplatte:  ca. 15° schräg nach vorn
Standfüße:  4 Stk. höhenverstellbar
  ges. 100 mm hoch
Anschlagwinkel:  20-50 mm Winkel unten angeschweißt  zur Anarbeitung Fussbodenleiste
Stutzen für Anschlusskanal:  im Zwischendeckenbereich
  mit Anschlussrahmen
  B x H: 400 x 200 mm
  UK ca. 3.300 mm über OK FFB
  für frontseitigen Anschluss
Menge: 3,000 St
DIN 276-2018 / IBP: 431
Bauabschnitte / Kostenträger: 439
*Unterbeschreibung 1 OP- Wand- Umluftschrank- rechteckig - bis 800 m³/h*
OP- Wand- Umluftschrank- rechteckig - bis 800 m³/h

Abmessungen:
Höhe x Breite x Tiefe
ca. 3.600 x 400 x 200 mm

**1.3.9.7.140 OP-Wand- Umluftschrank dreieckig (bis 1.200 m³/h)**
*** Leitbeschreibung
OP-Wand- Umluftschrank dreieckig (bis 1.200 m³/h)

Zum Wandeinbau in OP-Räume, bestehend aus:
Kanalteil rechteckig mit frontseitiger Öffnung zur Aufnahme des Flusenabscheiders. (Dieser ist zur Entnahme mit Rändelschrauben befestigt. Frontseitige, doppelwandige Wartungstür, innen gedämmt, mit Scharnieren und Schliesseinrichtung)

Drehriegel:  2 Stk.
Material:  Werkstoff Nr. 1.4301,
  Oberfläche geschliffen
Untere Öffnung:  UK ca. 200 mm über OKFFB
Scharniere:  bündig
Sichtseiten:  beschichtet, Farbton RAL 9010
  bzw. nach Wahl des AG
Ecken u. Kanten:  gerundet
Materialstärke:  min. 1mm
Flusenabscheider:  unten: 1 Stk.; Edelstahlgewebe,
  ca. 490 x 490 mm abnehmbar
Bodenplatte:  ca. 15° schräg nach vorn
Standfüße:  4 Stk. höhenverstellbar
  ges. 100 mm hoch
Anschlagwinkel:  20-50 mm Winkel unten angeschweißt  zur Anarbeitung Fussbodenleiste
Stutzen für Anschlusskanal:  im Zwischendeckenbereich
  mit Anschlussrahmen
  B x H: 500 x 200 mm
  UK ca. 3.300 mm über OK FFB
  für frontseitigen Anschluss
Menge: 9,000 St
DIN 276-2018 / IBP: 431
Bauabschnitte / Kostenträger: 439
*Unterbeschreibung 1 OP- Wand- Umluftschrank- dreieckig - bis 1.200 m³/h*
OP- Wand- Umluftschrank- dreieckig - bis 1.200 m³/h

Abmessungen:
Höhe x Breite x Länge
ca. 3.600 x 700 x 500 / 500 mm

*Hinweis*

###### 1.3.9.8 Lüftungsventile Zuluft, Abluft

*Hinweis*

**1.3.9.8.10 Luftventil Zuluft 100mm beschStahl**
STLB-Bau 2025-10 075
Luftventil, für Zuluft, für Wand-/Deckeneinbau, Nenngröße 100 mm, mit Ventilsitz und manuell einstellbarem Ventilteller, aus beschichtetem Stahl, mit Einbaurahmen aus verzinktem Stahl,
Farbton 'RAL 9010'

Zuluftvolumenstrom in m3/h '10-30'

max. A-Schallleistungspegel in dB '35'.
Menge: 117,000 St
DIN 276-2018 / IBP: 431
Bauabschnitte / Kostenträger: 431

**1.3.9.8.20 Luftventil Zuluft 125mm beschStahl**
STLB-Bau 2025-10 075
Luftventil, für Zuluft, für Wand-/Deckeneinbau, Nenngröße 125 mm, mit Ventilsitz und manuell einstellbarem Ventilteller, aus beschichtetem Stahl, mit Einbaurahmen aus verzinktem Stahl,
Farbton 'RAL 9010'

Zuluftvolumenstrom in m3/h '50'

max. A-Schallleistungspegel in dB '35'.
Menge: 165,000 St
DIN 276-2018 / IBP: 431
Bauabschnitte / Kostenträger: 431

**1.3.9.8.30 Luftventil Zuluft 160mm beschStahl**
STLB-Bau 2025-10 075
Luftventil, für Zuluft, für Wand-/Deckeneinbau, Nenngröße 160 mm, mit Ventilsitz und manuell einstellbarem Ventilteller, aus beschichtetem Stahl, mit Einbaurahmen aus verzinktem Stahl,
Farbton 'RAL 9010'

Zuluftvolumenstrom in m3/h '100'

max. A-Schallleistungspegel in dB '35'.
Menge: 203,000 St
DIN 276-2018 / IBP: 431
Bauabschnitte / Kostenträger: 431

**1.3.9.8.40 Luftventil Zuluft 200mm beschStahl**
STLB-Bau 2025-10 075
Luftventil, für Zuluft, für Wand-/Deckeneinbau, Nenngröße 200 mm, mit Ventilsitz und manuell einstellbarem Ventilteller, aus beschichtetem Stahl, mit Einbaurahmen aus verzinktem Stahl,
Farbton 'RAL 9010'

Zuluftvolumenstrom in m3/h '150-200'

max. A-Schallleistungspegel in dB '35'.
Menge: 58,000 St
DIN 276-2018 / IBP: 431
Bauabschnitte / Kostenträger: 431

*Hinweis*

**1.3.9.8.50 Luftventil Abluft 100mm beschStahl**
STLB-Bau 2025-10 075
Luftventil, für Abluft, für Wand-/Deckeneinbau, Nenngröße 100 mm, mit Ventilsitz und manuell einstellbarem Ventilteller, aus beschichtetem Stahl, mit Einbaurahmen aus verzinktem Stahl,
Farbton 'RAL 9010'

max. Abluftvolumenstrom in m3/h '10-30'

max. A-Schallleistungspegel in dB '35'.
Menge: 176,000 St
DIN 276-2018 / IBP: 431
Bauabschnitte / Kostenträger: 431

**1.3.9.8.60 Luftventil Abluft 125mm beschStahl**
STLB-Bau 2025-10 075
Luftventil, für Abluft, für Wand-/Deckeneinbau, Nenngröße 125 mm, mit Ventilsitz und manuell einstellbarem Ventilteller, aus beschichtetem Stahl, mit Einbaurahmen aus verzinktem Stahl,
Farbton 'RAL 9010'

max. Abluftvolumenstrom in m3/h '50'

max. A-Schallleistungspegel in dB '35'.
Menge: 373,000 St
DIN 276-2018 / IBP: 431
Bauabschnitte / Kostenträger: 431

**1.3.9.8.70 Luftventil Abluft 160mm beschStahl**
STLB-Bau 2025-10 075
Luftventil, für Abluft, für Wand-/Deckeneinbau, Nenngröße 160 mm, mit Ventilsitz und manuell einstellbarem Ventilteller, aus beschichtetem Stahl, mit Einbaurahmen aus verzinktem Stahl,
Farbton 'RAL 9010'

max. Abluftvolumenstrom in m3/h '100'

max. A-Schallleistungspegel in dB '35'.
Menge: 694,000 St
DIN 276-2018 / IBP: 431
Bauabschnitte / Kostenträger: 431

**1.3.9.8.80 Luftventil Abluft 200mm beschStahl**
STLB-Bau 2025-10 075
Luftventil, für Abluft, für Wand-/Deckeneinbau, Nenngröße 200 mm, mit Ventilsitz und manuell einstellbarem Ventilteller, aus beschichtetem Stahl, mit Einbaurahmen aus verzinktem Stahl,
Farbton 'RAL 9010'

max. Abluftvolumenstrom in m3/h '150-200'

max. A-Schallleistungspegel in dB '35'.
Menge: 35,000 St
DIN 276-2018 / IBP: 431
Bauabschnitte / Kostenträger: 431

*Hinweis*

###### 1.3.9.9 Schlitzdurchlässe

*Hinweis*

**1.3.9.9.10 Linear-Deckenluftdurchlass 2reihig L 1200mm**
*** Leitbeschreibung
STLB-Bau 2026-04 075
Linear-Deckenluftdurchlass mit Schlitzelementen, 2-reihig, Luftdurchlass wechselseitig, einstellbar, Durchlass aus Aluminiumprofilen, eloxiert, einschl. Deckenanschlussprofil, Schlitzelemente aus Kunststoff, mit Endabschlüssen, Anschlusskasten und Anschlussstutzen aus verzinktem Stahl, mit Schall-/Wärmedämmauskleidung, Länge 1200 mm.
Menge: 124,000 St
DIN 276-2018 / IBP: 431
Bauabschnitte / Kostenträger: 431
*Unterbeschreibung 1 Schlitzbreite: 35 mm*
Schlitzbreite:  35 mm
Anschlussdurchmesser:  DN 100 (1 Stutzen)
Luftvolumenstrom:  max. 85 m³/h
Akustik: Klappenstellung AUF  28 dB(A)
Druckverlust:  13 Pa
Frontschiene: RAL nach Wahl des Bauherrn
Drosselelement mit Lippendichtung
Luftleitelement: Kunststoff schwarz, wechselseitig einstellbar

*Hinweis*

###### 1.3.9.10 Fortluftbauwerke

*Hinweis*

**1.3.9.10.10 Horizontaler Regenabscheider für Fortluft**
Horizontaler Regenabscheider für Fortluft

bestehend aus:

- Rechteckgehäuse mit innenliegenden Lamellen und Rinnen zur
  Wasserableitung
- Fußteil mit Anschlussrahmen zur Befestigung auf bauseitigen Betonsockel
- Ausführung Stahl verzinkt, Korrosionsschutzklasse C2
- seewasserbeständige Beschichtung RAL-Farbe nach Wahl des Bauherrn
- Aufmaß vor Ort ist zu kalkulieren
- Wasserabscheidegrad ca. 94% (extremer Niederschlag)
- einschließlich Sockel zur Überkragung des bauseitigen Betonsockels
  (Regenkragen)
- demontierbares Maschendrahtgitter zum Schutz vor Kleintieren / Fremdkörpern, Rahmen Stahl verzinkt, beschichtet, Maschendraht Edelstahl

Technische Daten:

- B x L:  ca. 1.800 x 1.450 mm
- Luftvolumenstrom:  ca. 50.000 m³/h
- Bauhöhe:  ca. 730 mm
- Gewicht:  ca. 228 kg
- Druckverlust:  ca. 70 Pa
- Schallleistung:  ca. 65 dB(A)
- freier Querschnitt:  ca. 2,1 m²
- Geschwindigkeit im freien
  Querschnitt  ca. 6,6 m/s

Zubehör:

- Verbindungsblech zur wasserdichten Verbindung von
  2 nebeneinanderliegenden Regenabscheidern
  (seewasserbeständige Beschichtung wie Regenabscheider)
- Dichtungs- und Befestigungsmaterial
- Kranösen
- Krantransport mittels Autokran auf das Dach 5.OG ca. 30 m über 0.00
Menge: 2,000 St
DIN 276-2018 / IBP: 431
Bauabschnitte / Kostenträger: 431

*Hinweis*

**1.3.9.10.20 Fortluftdurchlass 135Grad eckig Stahl verz**
*** Leitbeschreibung
STLB-Bau 2026-04 075
Fortluftdurchlass als Bogen, 135 Grad, eckig,
Maße B/H in mm '3800 / 1500'
aus verzinktem Stahl, mit Flanschverbinder, mit Vogelschutzgitter aus nichtrostendem Stahl, Werkstoff-Nr 1.4301.
Menge: 1,000 St
DIN 276-2018 / IBP: 431
Bauabschnitte / Kostenträger: 431
*Unterbeschreibung 1 - Farbgebung RAL seewasserbeständige Beschichtung nach Wahl des AG*
- Farbgebung RAL seewasserbeständige Beschichtung nach Wahl des AG
- Regenkragen, zweiteilig verschraubt, Material: Stahl verzinkt, RAL seewasserbeständige Beschichtung nach Wahl des AG,
- Dachdurchführung, wärmegedämmt, Stahl verzinkt,
  Höhe über Dach ca. 300 mm
- Kranösen für den Transport mittels Autokran
- Krantransport auf das Dach 5.OG, ca. 30 m über 0.00

Abmessungen: B/H in mm bis 3.800 / bis 1.500 (Maße gemäß Anforderung des bauseitigen Betonsockels)

*Hinweis*

**1.3.9.10.30 Deflektorhaube, für Fortluft, Deflektor mit Trichter und Entwässerungsrohr, aus verzinktem Stahl, mit Vogelschutzgitter aus Edelstahl V2A,**
Deflektorhaube, für Fortluft, Deflektor mit Trichter und Entwässerungsrohr, aus verzinktem Stahl, mit Vogelschutzgitter aus Edelstahl V2A,
seewasserbeständig beschichtet mit RAL-Farbe nach Wahl des Bauherrn, Nenngröße: Breite x Länge 1.200 x 1.200, zur Montage auf vorgerichtetem Dachsockel, mit Dachdurchführung und Regenkragen aus verzinktem Stahl, wärmegedämmt, beschichtet mit RAL-Farbe nach Wahl des Bauherrn.

Zubehör: - Kranösen für Transport

Luftvolumenstrom: ca.15.000 m³/h,
max. Druckverlust: ca. 50 Pa,
max. Luftgeschwindigkeit im freien Querschnitt: ca. 6 m/s.

einschließlich Transport mittels Autokran auf das Dach 5.OG (ca. 30 m über 0.00)
Menge: 1,000 St
DIN 276-2018 / IBP: 431
Bauabschnitte / Kostenträger: 431

**1.3.9.10.40 Dachhaube rechteckig für Fortluft**
Dachhaube rechteckig für Fortluft

Lamellenhaube, bestehend aus:

- Stahlblech verzinkt, seewasserbeständig beschichtet, RAL-Farbton
  nach Auswahl des Bauherrn
- Unterkonstruktion mit außenliegenden umlaufenden auf Gehrung
  geschnittenen Lamellen, verdeckt befestigt
- Haubendach mit leichter Neigung und umlaufender Tropfkante
- Lamellen mit hinterlegtem Vogelschutzgitter aus Edelstahl
- Fußpunkt mit Kanalanschlussprofil
- einschließlich Flachdachsockel (Ausführung wie Lamellenhaube) mit
  innenliegender Zellschaumisolierung 20 mm
- Kranösen für Transport

Technische Daten

Abmessungen Breite x Länge x Höhe in mm:  1.800 x 1.400 x 930
Volumenstrom:  35.000 m³/h
max. Druckverlust:  50 Pa
Freier Querschnitt:  ca. 4,00 m²
Geschwindigkeit im freien Querschnitt:  ca. 2,50 m/s
max. Schallleistungspegel:  55 dB(A)

einschließlich Transport mittels Autokran auf das Dach 3.OG (ca. 20 m über 0.00)
Menge: 1,000 St
DIN 276-2018 / IBP: 431
Bauabschnitte / Kostenträger: 431

*Hinweis*

##### 1.3.10 Lüftungsgitter

*Hinweis*

*Hinweis: Schutz der Anlagenteile vor Verschmutzung*
Schutz der Anlagenteile vor Verschmutzung
Alle nachfolgend beschriebenen, Luftgitter sind in verschweißter Kunststofffolie und mit verschlossenen Öffnungen zum Montageort anzuliefern. Bei Arbeitsunterbrechungen (auch Pausen) und nach Montage sind die Endöffnungen der v.g. Bauteile mit Blechplatten oder -kappen oder Folien, reißfest und verklebt gegen Verschmutzung zu verschließen.
Der Verschmutzungsgrad wird durch die örtliche Objektüberwachung konsequent überprüft.

*Hinweis*

*Hinweis: Containerlagerung*
Containerlagerung
der nachfolgend beschriebenen Luftgitter über den gesamten Zeitraum der Rohbaumontage/ Bautätigkeit, bis zur unmittelbaren Montage bzw. gestaffelte  Anlieferung der Kleinstmengen. Die Mehraufwendungen für gestaffelte Anlieferung der Komponenten auf die Baustelle und der Transport vom Container zum Montageort sind zu berücksichtigen. Einbauten zur arbeitstäglichen Montage sind mit Folien vor Staub und Nässe vor Ort wirksam zu schützen.

Ist die Lagerung in geschlossenen Containern auf Grund der Platzverhältnisse vor Ort nicht möglich, wird durch die örtliche Bauleitung ein geeigneter Standort im Gebäude, für die trockene und staubfreie Lagerung, zugewiesen. Ist die Lagerung nur im Freien möglich, ist der Standort so herzurichten, dass die vorgenannten Bedingungen erfüllt werden.

*Hinweis*

*Hinweis: Nachfolgende Luftgitter beziehen sich auf alle unter Luftleitungen genannten Medien, Montageorte und -höhen sowie ggf. zusätzlich beschriebene Sicherungsmaßnahmen.*
Nachfolgende Luftgitter beziehen sich auf alle unter Luftleitungen genannten Medien, Montageorte und -höhen sowie ggf. zusätzlich beschriebene Sicherungsmaßnahmen.
Behinderungen durch beengte Montage- und Platzverhältnisse sind grundsätzlich in den Einheitspreisen mit einzukalkulieren.

*Hinweis*

###### 1.3.10.1 Lüftungsgitter für Wandeinbau

*Hinweis*

**1.3.10.1.10 Luftgitter Alu elox B 225mm H 125mm**
*** Leitbeschreibung
STLB-Bau 2025-10 075
Luftgitter für Wandeinbau, aus Aluminium-Profilen, eloxiert,
Farbton 'RAL 9010, reinweiß'
Frontrahmen profiliert, mit verdeckter Schraubbefestigung, mit Dichtung, mit feststehenden Profillamellen, für Luftaustritt senkrecht oder mit 15 Grad-Neigung zur Gitterebene, Gleichrichtersatz aus profilierten Blechen aus beschichtetem Stahl, mit senkrechten oder waagerechten einzeln einstellbaren Lamellen, Breite 225 mm, Höhe 125 mm, mit Mauereinbaurahmen aus verzinktem Stahl, an Wand.
Menge: 114,000 St
DIN 276-2018 / IBP: 431
Bauabschnitte / Kostenträger: 431
*Unterbeschreibung 1 Zubehör: - Anschlusskasten aus verzinktem Stahlblech*
Zubehör:
- Anschlusskasten aus verzinktem Stahlblech
  B x H x T: 225 x 125 x 200 mm
  rückseitiger Anschlussstutzen horizontal:
  BG 225/125: DN 100
  Anschlussseite für Lüftungsgitter mit 90°-Abkantung (Breite 15 mm)

**1.3.10.1.20 Luftgitter Alu elox B 325mm H 125mm**
*** Leitbeschreibung
STLB-Bau 2025-10 075
Luftgitter für Wandeinbau, aus Aluminium-Profilen, eloxiert,
Farbton 'RAL 9010, reinweiß'
Frontrahmen profiliert, mit verdeckter Schraubbefestigung, mit Dichtung, mit feststehenden Profillamellen, für Luftaustritt senkrecht oder mit 15 Grad-Neigung zur Gitterebene, Gleichrichtersatz aus profilierten Blechen aus beschichtetem Stahl, mit senkrechten oder waagerechten einzeln einstellbaren Lamellen, Breite 325 mm, Höhe 125 mm, mit Mauereinbaurahmen aus verzinktem Stahl, an Wand.
Menge: 259,000 St
DIN 276-2018 / IBP: 431
Bauabschnitte / Kostenträger: 431
*Unterbeschreibung 1 Zubehör: - Anschlusskasten aus verzinktem Stahlblech*
Zubehör:
- Anschlusskasten aus verzinktem Stahlblech
  B x H x T: 325 x 125 x 200 mm
  rückseitiger Anschlussstutzen horizontal:
  BG 325/125: 2x DN 125
  Anschlussseite für Lüftungsgitter mit 90°-Abkantung (Breite 15 mm)

**1.3.10.1.30 Luftgitter Alu elox B 425mm H 125mm**
*** Leitbeschreibung
STLB-Bau 2025-10 075
Luftgitter für Wandeinbau, aus Aluminium-Profilen, eloxiert,
Farbton 'RAL 9010, reinweiß'
Frontrahmen profiliert, mit verdeckter Schraubbefestigung, mit Dichtung, mit feststehenden Profillamellen, für Luftaustritt senkrecht oder mit 15 Grad-Neigung zur Gitterebene, Gleichrichtersatz aus profilierten Blechen aus beschichtetem Stahl, mit senkrechten oder waagerechten einzeln einstellbaren Lamellen, Breite 425 mm, Höhe 125 mm, mit Mauereinbaurahmen aus verzinktem Stahl, an Wand.
Menge: 19,000 St
DIN 276-2018 / IBP: 431
Bauabschnitte / Kostenträger: 431
*Unterbeschreibung 1 Zubehör: - Anschlusskasten aus verzinktem Stahlblech*
Zubehör:
- Anschlusskasten aus verzinktem Stahlblech
  B x H x T: 425 x 125 x 200 mm
  rückseitiger Anschlussstutzen horizontal:
  BG 425/125: 300 x 100
  Anschlussseite für Lüftungsgitter mit 90°-Abkantung (Breite 15 mm)

*Hinweis*

**1.3.10.1.40 Luftgitter Alu elox B 325mm H 225mm**
*** Leitbeschreibung
STLB-Bau 2025-10 075
Luftgitter für Wandeinbau, aus Aluminium-Profilen, eloxiert,
Farbton 'RAL 9010, reinweiß'
Frontrahmen profiliert, mit verdeckter Schraubbefestigung, mit Dichtung, mit feststehenden Profillamellen, für Luftaustritt senkrecht oder mit 15 Grad-Neigung zur Gitterebene, Gleichrichtersatz aus profilierten Blechen aus beschichtetem Stahl, mit senkrechten oder waagerechten einzeln einstellbaren Lamellen, Breite 325 mm, Höhe 225 mm, mit Mauereinbaurahmen aus verzinktem Stahl, an Wand.
Menge: 4,000 St
DIN 276-2018 / IBP: 431
Bauabschnitte / Kostenträger: 431
*Unterbeschreibung 1 Zubehör: - Anschlusskasten aus verzinktem Stahlblech*
Zubehör:
- Anschlusskasten aus verzinktem Stahlblech
  B x H x T: 325 x 225 x 200 mm
  rückseitiger Anschlussstutzen horizontal:
  BG 325/225: 350 x 125
  Anschlussseite für Lüftungsgitter mit 90°-Abkantung (Breite 15 mm)

*Hinweis*

###### 1.3.10.2 Lüftungsgitter für Einbau in eckige Luftleitungen

*Hinweis*

**1.3.10.2.10 Luftgitter Stahl verz B 525mm H 125mm**
*** Leitbeschreibung
STLB-Bau 2025-10 075
Luftgitter für Einbau in rechteckige Luftleitungen, aus profilierten Blechen aus verzinktem Stahl, Frontrahmen profiliert, mit sichtbarer Schraubbefestigung, mit Dichtung, mit senkrechten, einzeln verstellbaren Lamellen, Breite 525 mm, Höhe 125 mm.
Menge: 16,000 St
DIN 276-2018 / IBP: 431
Bauabschnitte / Kostenträger: 431
*Unterbeschreibung 1 Einschließlich Einbaurahmen. Einschließlich Herstellen der Öffnung in der*
Einschließlich Einbaurahmen. Einschließlich Herstellen der Öffnung in der
Luftleitung, Entgraten, Korrosionsschutz der Schnittkante, Entsorgung Restmaterial.

**1.3.10.2.20 Luftgitter Stahl verz B 1025mm H 225mm**
*** Leitbeschreibung
STLB-Bau 2025-10 075
Luftgitter für Einbau in rechteckige Luftleitungen, aus profilierten Blechen aus verzinktem Stahl, Frontrahmen profiliert, mit sichtbarer Schraubbefestigung, mit Dichtung, mit senkrechten, einzeln verstellbaren Lamellen, Breite 1025 mm, Höhe 225 mm.
Menge: 5,000 St
DIN 276-2018 / IBP: 431
Bauabschnitte / Kostenträger: 431
*Unterbeschreibung 1 Einschließlich Einbaurahmen. Einschließlich Herstellen der Öffnung in der*
Einschließlich Einbaurahmen. Einschließlich Herstellen der Öffnung in der
Luftleitung, Entgraten, Korrosionsschutz der Schnittkante, Entsorgung Restmaterial.

*Hinweis*

###### 1.3.10.3 Lüftungsgitter Druckluftzentrale

*Hinweis*

**1.3.10.3.10 Anbaugitter aus Stahlblech in rechteckiger Bauform.**
Anbaugitter aus Stahlblech in rechteckiger Bauform.
Lochung im geschweißten Rahmen vorgesehen für sichtbare Schraubbefestigung.
Es kann entweder ein Welldrahtgitterband (freier Querschnitt 85 %) oder Lochblechgitterband (freier Querschnitt 70 %) gewählt werden.

MATERIALIEN UND OBERFLÄCHEN
-  Verzinktes Stahlblech

VARIANTE
Ausführungsvariante: Lochblech, 10 × 10
Breite:  1.000
Höhe:  1.000
Menge: 2,000 St
DIN 276-2018 / IBP: 431
Bauabschnitte / Kostenträger: 431

*Hinweis*

###### 1.3.10.4 Lüftungsgitter für Entrauchung Nachströmung

*Hinweis*

**1.3.10.4.10 Anbaugitter aus Stahlblech in rechteckiger Bauform.**
Anbaugitter aus Stahlblech in rechteckiger Bauform.
Geeignet für Abschlüsse an Entrauchungsleitungen oder Schächten oder als Abschluss von Anlagen zur Nachströmung.
Einbaufertige Komponente als Anbauteil zur Montage an Entrauchungsklappen oder im Abstand zu Entrauchungsklappen.
Lochung im geschweißten Rahmen vorgesehen für sichtbare Schraubbefestigung.
Es kann entweder ein Welldrahtgitterband (freier Querschnitt 85 %) oder Lochblechgitterband (freier Querschnitt 70 %) gewählt werden.

MATERIALIEN UND OBERFLÄCHEN
-  Verzinktes Stahlblech
-  Frontrahmen und Lamellen pulverbeschichtet, Farbton RAL nach
  Wahl des Bauherrn

GLEICHWERTIGKEITSKRITERIEN
-  Das Gitter ist zusammen mit einer Entrauchungsklappe nach
  DIN EN 1366-10 bei 600 °C geprüft.
-  Zudem werden die Anforderungen nach Einheitstemperaturzeitkurve (ETK)
  für einen Zeitraum bis 120 min erfüllt.

VARIANTE
Ausführungsvariante: Lochblech, 10 × 10
Breite:  300
Höhe:  300
Menge: 4,000 St
DIN 276-2018 / IBP: 431
Bauabschnitte / Kostenträger: 431

**1.3.10.4.20 Anbaugitter aus Stahlblech in rechteckiger Bauform.**
Anbaugitter aus Stahlblech in rechteckiger Bauform.
Geeignet für Abschlüsse an Entrauchungsleitungen oder Schächten oder als Abschluss von Anlagen zur Nachströmung.
Einbaufertige Komponente als Anbauteil zur Montage an Entrauchungsklappen oder im Abstand zu Entrauchungsklappen.
Lochung im geschweißten Rahmen vorgesehen für sichtbare Schraubbefestigung.
Es kann entweder ein Welldrahtgitterband (freier Querschnitt 85 %) oder Lochblechgitterband (freier Querschnitt 70 %) gewählt werden.

MATERIALIEN UND OBERFLÄCHEN
-  Verzinktes Stahlblech
-  Frontrahmen und Lamellen pulverbeschichtet, Farbton RAL nach
  Wahl des Bauherrn

GLEICHWERTIGKEITSKRITERIEN
-  Das Gitter ist zusammen mit einer Entrauchungsklappe nach
  DIN EN 1366-10 bei 600 °C geprüft.
-  Zudem werden die Anforderungen nach Einheitstemperaturzeitkurve (ETK)
  für einen Zeitraum bis 120 min erfüllt.

VARIANTE
Ausführungsvariante: Lochblech, 10 × 10
Breite:  400
Höhe:  400
Menge: 2,000 St
DIN 276-2018 / IBP: 431
Bauabschnitte / Kostenträger: 431

**1.3.10.4.30 Anbaugitter aus Stahlblech in rechteckiger Bauform.**
Anbaugitter aus Stahlblech in rechteckiger Bauform.
Geeignet für Abschlüsse an Entrauchungsleitungen oder Schächten oder als Abschluss von Anlagen zur Nachströmung.
Einbaufertige Komponente als Anbauteil zur Montage an Entrauchungsklappen oder im Abstand zu Entrauchungsklappen.
Lochung im geschweißten Rahmen vorgesehen für sichtbare Schraubbefestigung.
Es kann entweder ein Welldrahtgitterband (freier Querschnitt 85 %) oder Lochblechgitterband (freier Querschnitt 70 %) gewählt werden.

MATERIALIEN UND OBERFLÄCHEN
-  Verzinktes Stahlblech
-  Frontrahmen und Lamellen pulverbeschichtet, Farbton RAL nach
  Wahl des Bauherrn

GLEICHWERTIGKEITSKRITERIEN
-  Das Gitter ist zusammen mit einer Entrauchungsklappe nach
  DIN EN 1366-10 bei 600 °C geprüft.
-  Zudem werden die Anforderungen nach Einheitstemperaturzeitkurve (ETK)
  für einen Zeitraum bis 120 min erfüllt.

VARIANTE
Ausführungsvariante: Lochblech, 10 × 10
Breite:  500
Höhe:  500
Menge: 2,000 St
DIN 276-2018 / IBP: 431
Bauabschnitte / Kostenträger: 431

**1.3.10.4.40 Anbaugitter aus Stahlblech in rechteckiger Bauform.**
Anbaugitter aus Stahlblech in rechteckiger Bauform.
Geeignet für Abschlüsse an Entrauchungsleitungen oder Schächten oder als Abschluss von Anlagen zur Nachströmung.
Einbaufertige Komponente als Anbauteil zur Montage an Entrauchungsklappen oder im Abstand zu Entrauchungsklappen.
Lochung im geschweißten Rahmen vorgesehen für sichtbare Schraubbefestigung.
Es kann entweder ein Welldrahtgitterband (freier Querschnitt 85 %) oder Lochblechgitterband (freier Querschnitt 70 %) gewählt werden.

MATERIALIEN UND OBERFLÄCHEN
-  Verzinktes Stahlblech
-  Frontrahmen und Lamellen pulverbeschichtet, Farbton RAL nach
  Wahl des Bauherrn

GLEICHWERTIGKEITSKRITERIEN
-  Das Gitter ist zusammen mit einer Entrauchungsklappe nach
  DIN EN 1366-10 bei 600 °C geprüft.
-  Zudem werden die Anforderungen nach Einheitstemperaturzeitkurve (ETK)
  für einen Zeitraum bis 120 min erfüllt.

VARIANTE
Ausführungsvariante: Lochblech, 10 × 10
Breite:  600
Höhe:  600
Menge: 4,000 St
DIN 276-2018 / IBP: 431
Bauabschnitte / Kostenträger: 431

**1.3.10.4.50 Anbaugitter aus Stahlblech in rechteckiger Bauform.**
Anbaugitter aus Stahlblech in rechteckiger Bauform.
Geeignet für Abschlüsse an Entrauchungsleitungen oder Schächten oder als Abschluss von Anlagen zur Nachströmung.
Einbaufertige Komponente als Anbauteil zur Montage an Entrauchungsklappen oder im Abstand zu Entrauchungsklappen.
Lochung im geschweißten Rahmen vorgesehen für sichtbare Schraubbefestigung.
Es kann entweder ein Welldrahtgitterband (freier Querschnitt 85 %) oder Lochblechgitterband (freier Querschnitt 70 %) gewählt werden.

MATERIALIEN UND OBERFLÄCHEN
-  Verzinktes Stahlblech
-  Frontrahmen und Lamellen pulverbeschichtet, Farbton RAL nach
  Wahl des Bauherrn

GLEICHWERTIGKEITSKRITERIEN
-  Das Gitter ist zusammen mit einer Entrauchungsklappe nach
  DIN EN 1366-10 bei 600 °C geprüft.
-  Zudem werden die Anforderungen nach Einheitstemperaturzeitkurve (ETK)
  für einen Zeitraum bis 120 min erfüllt.

VARIANTE
Ausführungsvariante: Lochblech, 10 × 10
Breite:  1.000
Höhe:  1.000
Menge: 2,000 St
DIN 276-2018 / IBP: 431
Bauabschnitte / Kostenträger: 431

*Hinweis*

##### 1.3.11 Luftnachbehandlung

*Hinweis*

*Hinweis: Schutz der Anlagenteile vor Verschmutzung*
Schutz der Anlagenteile vor Verschmutzung
Alle nachfolgend beschriebenen, Luftnachbehandlungsgeräte sind in verschweißter Kunststofffolie und mit verschlossenen Öffnungen zum Montageort anzuliefern. Bei Arbeitsunterbrechungen (auch Pausen) und nach Montage sind die Endöffnungen der v.g. Bauteile mit Blechplatten oder -kappen oder Folien, reißfest und verklebt gegen Verschmutzung zu verschließen.
Der Verschmutzungsgrad wird durch die örtliche Objektüberwachung konsequent überprüft.

*Hinweis: Containerlagerung*
Containerlagerung
der nachfolgend beschriebenen Luftnachbehandlungsgeräte über den gesamten Zeitraum der Rohbaumontage/ Bautätigkeit, bis zur unmittelbaren Montage bzw. gestaffelte  Anlieferung der Kleinstmengen. Die Mehraufwendungen für gestaffelte Anlieferung der Komponenten auf die Baustelle und der Transport vom Container zum Montageort sind zu berücksichtigen. Einbauten zur arbeitstäglichen Montage sind mit Folien vor Staub und Nässe vor Ort wirksam zu schützen.

Ist die Lagerung in geschlossenen Containern auf Grund der Platzverhältnisse vor Ort nicht möglich, wird durch die örtliche Bauleitung ein geeigneter Standort im Gebäude, für die trockene und staubfreie Lagerung, zugewiesen. Ist die Lagerung nur im Freien möglich, ist der Standort so herzurichten, dass die vorgenannten Bedingungen erfüllt werden.

*Hinweis*

*Hinweis: Nachfolgende Luftnachbehandlungsgeräte beziehen sich auf alle unter Luftleitungen genannten Medien, Montageorte und -höhen sowie ggf. zusätzlich beschriebene Sicherungsmaßnahmen.*
Nachfolgende Luftnachbehandlungsgeräte beziehen sich auf alle unter Luftleitungen genannten Medien, Montageorte und -höhen sowie ggf. zusätzlich beschriebene Sicherungsmaßnahmen.
Behinderungen durch beengte Montage- und Platzverhältnisse sind grundsätzlich in den Einheitspreisen mit einzukalkulieren.

*Hinweis*

###### 1.3.11.1 Luftfilter für Kanaleinbau

*Hinweis*

**1.3.11.1.10 Filterbox mit Taschenfilter**
Filterbox mit Taschenfilter

mit eingebauten Taschenfilter, Filterklasse G4 (ISO ePM10 > 50%) nach DIN EN 779 bei einem max. zulässigen Filterendwiderstand von 200 Pa. Einbaurahmen Stahlblech feuerverzinkt und beschichtet oder aus nichtrostendem Stahl, Werkstoff Nr 1.4301 zur Aufnahme der einzelnen Filterelemente mit auf der Rahmenkonstruktion umlaufend aufgesteckter, geschlossenzelliger Hohlprofildichtung, Material EPDM, gegen Nebenluft dicht abgeschottet.
Filter muss staubluftseitig wechselbar sein. Befestigung des Filterrahmens mit Spezial-Spannverschlüssen, die einen leichten Filterwechsel von der Staubluft- seite (vorzuhalten ist als Platzbedarf mindestens eine Taschenlänge) gewähr- leisten.
Ausführung mit Zeigermanometer von außen angebaut und angeschlossen. Unabhängig davon ist eine Überwachung des Differenzdruckes über das Gewerk Gebäudeautomation gefordert. Dafür sind außen am Gerät jeweils ein Messnippel vor und nach dem Filter zum Anschluss vorzusehen.

bestehend aus:
- Gehäuse Stahl verzinkt, wärmegedämmt (Außenluft)
- B x H x L: ca. 1.400 x 1.400 x 800 mm
- Filterrahmen mit Aufnahme für 4 Taschenfilter
- 4 Stück Taschenfilter B x H x L: 590 x 590 x 600 mm
- Revisionstür für staubluftseitigen Filterwechsel
- beidseitiger Anschlussrahmen für Luftkanalanschluss 1.325 x 1.325 mm
Menge: 1,000 St
DIN 276-2018 / IBP: 431
Bauabschnitte / Kostenträger: 431

*Hinweis*

###### 1.3.11.2 Dampf- Luftbefeuchter für Kanaleinbau

*Hinweis*

**1.3.11.2.10 Widerstands- Dampfluftbefeuchter 12 kg/h**
Widerstands- Dampfluftbefeuchter 12 kg/h
Dampferzeugung mit Widerstandsheizkörper.

Dampf-Luftbefeuchter als druckloser Dampferzeuger. Arbeitsweise nach dem Widerstandsheizprinzip für die direkte Raumluftbefeuchtung (mit einem Ventilationsgerät) oder indirekten Luftbefeuchtung (mit einem Dampfverteilrohr) in Lüftungs- und Klimaanlagen.

Wasserzufuhr
Wasser muss über einen Siebfilterventil in den Dampf-Luftbefeuchter geführt werden. Über ein niveaugesteuerte Einlassventil und einen offenen Füllbecher gelangt das Wasser in den Dampfzylinder.
Hinweis: Der offene Füllbecher muss so gestaltet sein, dass das Zulaufwasser vom Gerätewasser getrennt ist und kein Gerätewasser in die Zulaufleitung zurückfliessen kann. Der Füllbecher muss den DVGW-Vorschriften entsprechen.

Niveauregelung
Das Wasserniveau im Dampfzylinder muss mit einer Niveaueinheit laufend überwacht werden. Erreicht der Wasserspiegel (durch den Verdampfungsprozess) ein festgelegtes Niveau, muss die Niveaueinheit ein Signal zur Steuerung senden. Diese muss dann das Einlassventil öffnen und der Dampfzylinder muss aufgefüllt werden. Bei Erreichen des festgelegten Betriebsniveaus, muss die Niveaueinheit erneut ein Signal zur Steuerung senden und das Einlassventil muss geschlossen werden.
Eine Druckausgleichsleitung zwischen dem Dampfanschluss und der Niveaueinheit muss garantieren, dass die Wasserniveaus im Dampfzylinder und der Niveaueinheit übereinstimmen.

Dampferzeugung/-regelung
Der Dampf muss im Dampfzylinder mit mehreren Widerstandsheizelementen erzeugt werden. Ein zuschaltbarer interner Stetigregler steuert die Dampfproduktion stufenlos von 0 bis 100 %.

Abschlämmung
Durch den Verdampfungsprozess erhöht sich die Mineralienkonzentration im Wasser des Dampfzylinders. Damit diese Konzentration einen bestimmten Wert nicht überschreitet, muss von Zeit zu Zeit eine entsprechende Wassermenge aus dem Dampfzylinder abgeschlämmt (abgepumpt) und durch frisches Wasser ersetzt werden. Der Dampferzeugung muss zwei Abschlämmarten haben:
- die automatische Abschlämmung tritt in Funktion, sobald das Wasser im
  Dampfzylinder das oberste Betriebsniveau überschreitet (z.B. durch
  Aufschäumen des Wassers).
- die zeitabhängige Abschlämmung führt den Abschlämmvorgang in
  vorwählbaren Zeitintervallen durch.

Abhängig von der Wasserqualität und den Betriebsdaten tritt jeweils die automatische oder zeitabhängige Abschlämmung in Funktion. Falls während dem Abschlämmvorgang das unterste Betriebsniveau erreicht wird, bleibt das Einlassventil offen, bis der Wasserspiegel im Dampfzylinder wieder das normale Arbeitsniveau erreicht hat.

Kalkauffangbehälter
Die durch den Verdampfungsprozess ausgefällten Mineralsalze sinken im Dampfzylinder nach unten und müssen sich im Kalkauffangbehälter ablagern.

Technische Daten:
Dampfleistung:  12 kg/h
Elektrische Anschlussleistung:  9,0 KW  400V/3/50Hz
Stromaufnahme:  19,5 A
Absicherung:  1 x 25 A
Schutzart:  IP 21
Leergewicht:  ca. 36 kg
Betriebsgewicht:  ca. 49 kg
Abmessungen (B x H x T):  ca. 650 x 1.000 x 400
Wasserqualität:  Trinkwasser / VE-Wasser

- einschließlich Regler für Feuchteregelung
- mit Störmeldekontakt
- Inbetriebnahme

inkl. Zubehör:
- 1 Stück Dampfverteilrohr
- Kanal- Feuchtefühler
- Dampfleitung 2,5 m
- Kondensatleitung 2,5 m
- Ablaufleitung bis 6 m mit Siphon
Menge: 1,000 St
DIN 276-2018 / IBP: 431
Bauabschnitte / Kostenträger: 431

*Hinweis*

###### 1.3.11.3 Dampf- Luftbefeuchter für Einbau in Lüftungszentralgeräte

*Hinweis*

**1.3.11.3.10 Widerstands- Dampfluftbefeuchter 18 kg/h**
Widerstands- Dampfluftbefeuchter 18 kg/h
Dampferzeugung mit Widerstandsheizkörper.

Dampf-Luftbefeuchter als druckloser Dampferzeuger. Arbeitsweise nach dem Widerstandsheizprinzip für die direkte Raumluftbefeuchtung (mit einem Ventilationsgerät) oder indirekten Luftbefeuchtung (mit einem Dampfverteilrohr) in Lüftungs- und Klimaanlagen.

Wasserzufuhr
Wasser muss über einen Siebfilterventil in den Dampf-Luftbefeuchter geführt werden. Über ein niveaugesteuerte Einlassventil und einen offenen Füllbecher gelangt das Wasser in den Dampfzylinder.
Hinweis: Der offene Füllbecher muss so gestaltet sein, dass das Zulaufwasser vom Gerätewasser getrennt ist und kein Gerätewasser in die Zulaufleitung zurückfliessen kann. Der Füllbecher muss den DVGW-Vorschriften entsprechen.

Niveauregelung
Das Wasserniveau im Dampfzylinder muss mit einer Niveaueinheit laufend überwacht werden. Erreicht der Wasserspiegel (durch den Verdampfungsprozess) ein festgelegtes Niveau, muss die Niveaueinheit ein Signal zur Steuerung senden. Diese muss dann das Einlassventil öffnen und der Dampfzylinder muss aufgefüllt werden. Bei Erreichen des festgelegten Betriebsniveaus, muss die Niveaueinheit erneut ein Signal zur Steuerung senden und das Einlassventil muss geschlossen werden.
Eine Druckausgleichsleitung zwischen dem Dampfanschluss und der Niveaueinheit muss garantieren, dass die Wasserniveaus im Dampfzylinder und der Niveaueinheit übereinstimmen.

Dampferzeugung/-regelung
Der Dampf muss im Dampfzylinder mit mehreren Widerstandsheizelementen erzeugt werden. Ein zuschaltbarer interner Stetigregler steuert die Dampfproduktion stufenlos von 0 bis 100 %.

Abschlämmung
Durch den Verdampfungsprozess erhöht sich die Mineralienkonzentration im Wasser des Dampfzylinders. Damit diese Konzentration einen bestimmten Wert nicht überschreitet, muss von Zeit zu Zeit eine entsprechende Wassermenge aus dem Dampfzylinder abgeschlämmt (abgepumpt) und durch frisches Wasser ersetzt werden. Der Dampferzeugung muss zwei Abschlämmarten haben:
- die automatische Abschlämmung tritt in Funktion, sobald das Wasser im
  Dampfzylinder das oberste Betriebsniveau überschreitet (z.B. durch
  Aufschäumen des Wassers).
- die zeitabhängige Abschlämmung führt den Abschlämmvorgang in
  vorwählbaren Zeitintervallen durch.

Abhängig von der Wasserqualität und den Betriebsdaten tritt jeweils die automatische oder zeitabhängige Abschlämmung in Funktion. Falls während dem Abschlämmvorgang das unterste Betriebsniveau erreicht wird, bleibt das Einlassventil offen, bis der Wasserspiegel im Dampfzylinder wieder das normale Arbeitsniveau erreicht hat.

Kalkauffangbehälter
Die durch den Verdampfungsprozess ausgefällten Mineralsalze sinken im Dampfzylinder nach unten und müssen sich im Kalkauffangbehälter ablagern.

Technische Daten:
Dampfleistung:  18 kg/h
Elektrische Anschlussleistung:  13,5 KW  400V/3/50Hz
Stromaufnahme:  29,3 A
Absicherung:  3 x 35 A
Schutzart:  IP 21
Leergewicht:  ca. 36 kg
Betriebsgewicht:  ca. 49 kg
Abmessungen (B x H x T):  ca. 650 x 1.000 x 400
Wasserqualität:  Trinkwasser / VE-Wasser

- einschließlich Regler für Feuchteregelung
- mit Störmeldekontakt
- Inbetriebnahme

inkl. Zubehör:
- 2 St. Dampfverteilrohre
- Kanal- Feuchtefühler
- Dampfleitung 2 St. 2,5 m
- Kondensatleitung 2 St. 2,5 m
- Ablaufleitung bis 15 m mit Siphon
Menge: 21,000 St
DIN 276-2018 / IBP: 431
Bauabschnitte / Kostenträger: 431

*Hinweis*

#### 1.4 432, 433 Luftleitungen - Dämmung

##### 1.4.1 Mineralwolle mit Alukaschierung

###### 1.4.1.1 Mineralwolle ohne Ummantelung für Zuluft, geheizt / gekühlt

*Hinweis: Betriebs- und Umgebungsbedingungen: Sommer: Min. Medium-Betriebstemperatur +10 Grad C, max. relative Luftfeuchte 75%, max. Umgebungstemperatur +32 Grad C Winter: Max. Medium-Betriebstemperatur +26 Grad C, max. relative Luftfeuchte 40%, max. Umgebungstemperatur +32 Grad C*

*Hinweis*

**1.4.1.1.10 Wärmedämmung Luftltg Kanten-L bis 500mm Gebäude Mineralwolle AS-Qualität hydrophobiert Matte D 30mm**
STLB-Bau 2025-10 047
Wärmedämmung ohne Ummantelung DIN 4140 an haus- und betriebstechnischen Anlagen, an Luftleitung, rechteckig, Maße DIN EN 1505, Kantenlänge bis 500 mm, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 4678,000 m2
DIN 276-2018 / IBP: 431
Bauabschnitte / Kostenträger: 431

**1.4.1.1.20 Wärmedämmung Luftltg Kanten-L 500-1000mm Gebäude Mineralwolle AS-Qualität hydrophobiert Matte D 30mm**
STLB-Bau 2025-10 047
Wärmedämmung ohne Ummantelung DIN 4140 an haus- und betriebstechnischen Anlagen, an Luftleitung, rechteckig, Maße DIN EN 1505, Kantenlänge über 500 bis 1000 mm, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 6412,000 m2
DIN 276-2018 / IBP: 431
Bauabschnitte / Kostenträger: 431

**1.4.1.1.30 Wärmedämmung Luftltg Kanten-L 1000-1500mm Gebäude Mineralwolle AS-Qualität hydrophobiert Matte D 30mm**
STLB-Bau 2025-10 047
Wärmedämmung ohne Ummantelung DIN 4140 an haus- und betriebstechnischen Anlagen, an Luftleitung, rechteckig, Maße DIN EN 1505, Kantenlänge über 1000 bis 1500 mm, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 4975,000 m2
DIN 276-2018 / IBP: 431
Bauabschnitte / Kostenträger: 431

**1.4.1.1.40 Wärmedämmung Luftltg Kanten-L 1500-2000mm Gebäude Mineralwolle AS-Qualität hydrophobiert Matte D 30mm**
STLB-Bau 2025-10 047
Wärmedämmung ohne Ummantelung DIN 4140 an haus- und betriebstechnischen Anlagen, an Luftleitung, rechteckig, Maße DIN EN 1505, Kantenlänge über 1500 bis 2000 mm, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 982,000 m2
DIN 276-2018 / IBP: 431
Bauabschnitte / Kostenträger: 431

**1.4.1.1.50 Wärmedämmung Luftltg Kanten-L ü. 2000mm Gebäude Mineralwolle AS-Qualität hydrophobiert Matte D 30mm**
STLB-Bau 2025-10 047
Wärmedämmung ohne Ummantelung DIN 4140 an haus- und betriebstechnischen Anlagen, an Luftleitung, rechteckig, Maße DIN EN 1505, Kantenlänge über 2000 mm, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 655,000 m2
DIN 276-2018 / IBP: 431
Bauabschnitte / Kostenträger: 431

*Hinweis*

**1.4.1.1.60 Formstück Mineralwolle AS-Qualität hydrophobiert Wärmedämmung Luftltg Kanten-L bis 500mm Gebäude 0,040W/(mK) einlagig D 30mm kaschiert Alu-Folie**
STLB-Bau 2025-10 047
Formstück aus Mineralwolle DIN EN 14303, AS-Qualität und hydrophobiert, Wärmedämmung DIN 4140 an haus- und betriebstechnischen Anlagen, an Luftleitung, rechteckig, Kantenlänge bis 500 mm, Mindestabstände DIN 4140 sind nicht eingehalten, Maße DIN EN 1505, im Gebäude, keine ausreichende Konvektion bzw. unzureichender Abstand zu Objekten, Brandverhaltensklasse DIN EN 13501-1 A1 (nichtbrennbar), Wärmeleitfähigkeit 0,040 W/(mK) bei 40 Grad C Mitteltemperatur DIN EN 12667, einlagig, Dämmschichtdicke 30 mm, kaschiert mit Aluminiumfolie, Ausführung gemäß Einzelbeschreibung,
Einzelbeschreibungs-Nr 'Formstücke gem. DIN 18421.
Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 4824,000 m2
DIN 276-2018 / IBP: 431
Bauabschnitte / Kostenträger: 431

**1.4.1.1.70 Formstück Mineralwolle AS-Qualität hydrophobiert Wärmedämmung Luftltg Kanten-L 500-1000mm Gebäude 0,040W/(mK) einlagig D 30mm kaschiert Alu-Folie**
STLB-Bau 2025-10 047
Formstück aus Mineralwolle DIN EN 14303, AS-Qualität und hydrophobiert, Wärmedämmung DIN 4140 an haus- und betriebstechnischen Anlagen, an Luftleitung, rechteckig, Kantenlänge über 500 bis 1000 mm, Mindestabstände DIN 4140 sind nicht eingehalten, Maße DIN EN 1505, im Gebäude, keine ausreichende Konvektion bzw. unzureichender Abstand zu Objekten, Brandverhaltensklasse DIN EN 13501-1 A1 (nichtbrennbar), Wärmeleitfähigkeit 0,040 W/(mK) bei 40 Grad C Mitteltemperatur DIN EN 12667, einlagig, Dämmschichtdicke 30 mm, kaschiert mit Aluminiumfolie, Ausführung gemäß Einzelbeschreibung,
Einzelbeschreibungs-Nr 'Formstücke gem. DIN 18421.
Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 3743,000 m2
DIN 276-2018 / IBP: 431
Bauabschnitte / Kostenträger: 431

**1.4.1.1.80 Formstück Mineralwolle AS-Qualität hydrophobiert Wärmedämmung Luftltg Kanten-L 1000-1500mm Gebäude 0,040W/(mK) einlagig D 30mm kaschiert Alu-Folie**
STLB-Bau 2025-10 047
Formstück aus Mineralwolle DIN EN 14303, AS-Qualität und hydrophobiert, Wärmedämmung DIN 4140 an haus- und betriebstechnischen Anlagen, an Luftleitung, rechteckig, Kantenlänge über 1000 bis 1500 mm, Mindestabstände DIN 4140 sind nicht eingehalten, Maße DIN EN 1505, im Gebäude, keine ausreichende Konvektion bzw. unzureichender Abstand zu Objekten, Brandverhaltensklasse DIN EN 13501-1 A1 (nichtbrennbar), Wärmeleitfähigkeit 0,040 W/(mK) bei 40 Grad C Mitteltemperatur DIN EN 12667, einlagig, Dämmschichtdicke 30 mm, kaschiert mit Aluminiumfolie, Ausführung gemäß Einzelbeschreibung,
Einzelbeschreibungs-Nr 'Formstücke gem. DIN 18421.
Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 3974,000 m2
DIN 276-2018 / IBP: 431
Bauabschnitte / Kostenträger: 431

**1.4.1.1.90 Formstück Mineralwolle AS-Qualität hydrophobiert Wärmedämmung Luftltg Kanten-L 1500-2000mm Gebäude 0,040W/(mK) einlagig D 30mm kaschiert Alu-Folie**
STLB-Bau 2025-10 047
Formstück aus Mineralwolle DIN EN 14303, AS-Qualität und hydrophobiert, Wärmedämmung DIN 4140 an haus- und betriebstechnischen Anlagen, an Luftleitung, rechteckig, Kantenlänge über 1500 bis 2000 mm, Mindestabstände DIN 4140 sind nicht eingehalten, Maße DIN EN 1505, im Gebäude, keine ausreichende Konvektion bzw. unzureichender Abstand zu Objekten, Brandverhaltensklasse DIN EN 13501-1 A1 (nichtbrennbar), Wärmeleitfähigkeit 0,040 W/(mK) bei 40 Grad C Mitteltemperatur DIN EN 12667, einlagig, Dämmschichtdicke 30 mm, kaschiert mit Aluminiumfolie, Ausführung gemäß Einzelbeschreibung,
Einzelbeschreibungs-Nr 'Formstücke gem. DIN 18421.
Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 1132,000 m2
DIN 276-2018 / IBP: 431
Bauabschnitte / Kostenträger: 431

**1.4.1.1.100 Formstück Mineralwolle AS-Qualität hydrophobiert Wärmedämmung Luftltg Kanten-L ü. 2000mm Gebäude 0,040W/(mK) einlagig D 30mm kaschiert Alu-Folie**
STLB-Bau 2025-10 047
Formstück aus Mineralwolle DIN EN 14303, AS-Qualität und hydrophobiert, Wärmedämmung DIN 4140 an haus- und betriebstechnischen Anlagen, an Luftleitung, rechteckig, Kantenlänge über 2000 mm, Mindestabstände DIN 4140 sind nicht eingehalten, Maße DIN EN 1505, im Gebäude, keine ausreichende Konvektion bzw. unzureichender Abstand zu Objekten, Brandverhaltensklasse DIN EN 13501-1 A1 (nichtbrennbar), Wärmeleitfähigkeit 0,040 W/(mK) bei 40 Grad C Mitteltemperatur DIN EN 12667, einlagig, Dämmschichtdicke 30 mm, kaschiert mit Aluminiumfolie, Ausführung gemäß Einzelbeschreibung,
Einzelbeschreibungs-Nr 'Formstücke gem. DIN 18421.
Dämmmatten sind gemäß DIN 4140 mit 6 Metall-Schweißstiften je m² (bzw. mit 10 Stiften je m² an der Kanalunterseite) sowie Sicherungsscheiben an den Kanalaußenseiten zu befestigen. Die Kanalinnenseite darf durch das Schweißverfahren nicht beschädigt werden. Alle Dämmstofffugen sind mit 50-100 mm breitem, selbstklebendem Aluminiumband dicht zu verkleben. Am Austritt von Gewindestäben aus der Dämmstoffoberfläche, ist eine Abdichtung mit einem flexiblen Aluminiumklebeband zu verwenden. Hierbei ist das flexible Dichtband an die Bauteilgeometrie anzuformen und auf eine vollständige Haftung sowie allseitig auf eine Breite der Klebefläche von mindestens 40 mm zu achten'.
Menge: 793,000 m2
DIN 276-2018 / IBP: 431
Bauabschnitte / Kostenträger: 431

*Hinweis*

##### 1.4.2 Mineralwolle mit verstärkter Alukaschierung

###### 1.4.2.1 Mineralwolle verstärkt ohne Ummantelung für Außen- und Fortluft

*Hinweis*

*Hinweis: Betriebs- und Umgebungsbedingungen: Winterfall: Min. Medium-Betriebstemperatur -14 Grad C, max. relative Luftfeuchte vom Medium 90%. Max. Umgebungstemperatur im Gebäude +32 Grad C, max. relative Luftfeuchte der Umgebung im Gebäude 75%. Sommerfall: Max. Medium-Betriebstemperatur +34 Grad C, max. relative Luftfeuchte vom Medium 50%. Max. Umgebungstemperatur im Gebäude +32 Grad C, max. relative Luftfeuchte der Umgebung im Gebäude 75%.*

*Hinweis: Hinweis zu diffusionsdichte Ausführung mit Dampfbremse*
In den nachfolgenden Positionen ist bei der Dämmung zu berücksichtigen, dass diese diffusionsdicht auszuführen ist und die Dampfbremse gesamtheitlich, ohne Unterbrechung, durchgezogen sein muss.

*Hinweis*

**1.4.2.1.10 Kältedämmung Luftltg Kanten-L 500-1000mm Gebäude MW kaschiert Alufolie Matte D 50mm 0,040W/(mK)**
STLB-Bau 2026-04 047
Kältedämmung DIN 4140 an haus- und betriebstechnischen Anlagen, an Luftleitung, rechteckig, Maße DIN EN 1505, Kantenlänge über 500 bis 1000 mm, Mindestabstände DIN 4140 sind nicht eingehalten, im Gebäude, keine ausreichende Konvektion bzw. unzureichender Abstand zu Objekten, Dämmung aus Mineralwolle, kaschiert mit Aluminiumfolie, als Lamellenmatte, einlagig, Dämmschichtdicke 50 mm, Brandverhaltensklasse DIN EN 13501-1 A2 -s1, d0 (nichtbrennbar), Wärmeleitfähigkeit 0,040 W/(mK) bei 0 Grad C Mitteltemperatur DIN EN 12667,
Mediumtemperatur in Grad C 'min. -14'

Umgebungstemperatur in Grad C 'im Gebäude max. +32'

relative Luftfeuchte in % 'der Umgebung im Gebäude max. 75'

Arbeitshöhe des Montageortes bis 3,5 m über der Standfläche des hierfür erforderlichen Gerüstes, Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 41,000 m2
DIN 276-2018 / IBP: 431
Bauabschnitte / Kostenträger: 431

**1.4.2.1.20 Kältedämmung Luftltg Kanten-L 1000-1500mm Gebäude MW kaschiert Alufolie Matte D 50mm 0,040W/(mK)**
STLB-Bau 2026-04 047
Kältedämmung DIN 4140 an haus- und betriebstechnischen Anlagen, an Luftleitung, rechteckig, Maße DIN EN 1505, Kantenlänge über 1000 bis 1500 mm, Mindestabstände DIN 4140 sind nicht eingehalten, im Gebäude, keine ausreichende Konvektion bzw. unzureichender Abstand zu Objekten, Dämmung aus Mineralwolle, kaschiert mit Aluminiumfolie, als Lamellenmatte, einlagig, Dämmschichtdicke 50 mm, Brandverhaltensklasse DIN EN 13501-1 A2 -s1, d0 (nichtbrennbar), Wärmeleitfähigkeit 0,040 W/(mK) bei 0 Grad C Mitteltemperatur DIN EN 12667,
Mediumtemperatur in Grad C 'min. -14'

Umgebungstemperatur in Grad C 'im Gebäude max. +32'

relative Luftfeuchte in % 'der Umgebung im Gebäude max. 75'

Arbeitshöhe des Montageortes bis 3,5 m über der Standfläche des hierfür erforderlichen Gerüstes, Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 227,000 m2
DIN 276-2018 / IBP: 431
Bauabschnitte / Kostenträger: 431

**1.4.2.1.30 Kältedämmung Luftltg Kanten-L 1500-2000mm Gebäude MW kaschiert Alufolie Matte D 50mm 0,040W/(mK)**
STLB-Bau 2026-04 047
Kältedämmung DIN 4140 an haus- und betriebstechnischen Anlagen, an Luftleitung, rechteckig, Maße DIN EN 1505, Kantenlänge über 1500 bis 2000 mm, Mindestabstände DIN 4140 sind nicht eingehalten, im Gebäude, keine ausreichende Konvektion bzw. unzureichender Abstand zu Objekten, Dämmung aus Mineralwolle, kaschiert mit Aluminiumfolie, als Lamellenmatte, einlagig, Dämmschichtdicke 50 mm, Brandverhaltensklasse DIN EN 13501-1 A2 -s1, d0 (nichtbrennbar), Wärmeleitfähigkeit 0,040 W/(mK) bei 0 Grad C Mitteltemperatur DIN EN 12667,
Mediumtemperatur in Grad C 'min. -14'

Umgebungstemperatur in Grad C 'im Gebäude max. +32'

relative Luftfeuchte in % 'der Umgebung im Gebäude max. 75'

Arbeitshöhe des Montageortes bis 3,5 m über der Standfläche des hierfür erforderlichen Gerüstes, Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 119,000 m2
DIN 276-2018 / IBP: 431
Bauabschnitte / Kostenträger: 431

**1.4.2.1.40 Kältedämmung Luftltg Kanten-L ü. 2000mm Gebäude MW kaschiert Alufolie Matte D 50mm 0,040W/(mK)**
STLB-Bau 2026-04 047
Kältedämmung DIN 4140 an haus- und betriebstechnischen Anlagen, an Luftleitung, rechteckig, Maße DIN EN 1505, Kantenlänge über 2000 mm, Mindestabstände DIN 4140 sind nicht eingehalten, im Gebäude, keine ausreichende Konvektion bzw. unzureichender Abstand zu Objekten, Dämmung aus Mineralwolle, kaschiert mit Aluminiumfolie, als Lamellenmatte, einlagig, Dämmschichtdicke 50 mm, Brandverhaltensklasse DIN EN 13501-1 A2 -s1, d0 (nichtbrennbar), Wärmeleitfähigkeit 0,040 W/(mK) bei 0 Grad C Mitteltemperatur DIN EN 12667,
Mediumtemperatur in Grad C 'min. -14'

Umgebungstemperatur in Grad C 'im Gebäude max. +32'

relative Luftfeuchte in % 'der Umgebung im Gebäude max. 75'

Arbeitshöhe des Montageortes bis 3,5 m über der Standfläche des hierfür erforderlichen Gerüstes, Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 81,000 m2
DIN 276-2018 / IBP: 431
Bauabschnitte / Kostenträger: 431

*Hinweis*

**1.4.2.1.50 Formstück MW Kältedämmung Luftltg Kanten-L 500-1000mm Gebäude 0,040W/(mK) einlagig D 50mm**
STLB-Bau 2026-04 047
Formstück aus Mineralwolle, Kältedämmung DIN 4140 an haus- und betriebstechnischen Anlagen, an Luftleitung, rechteckig, Maße DIN EN 1505, Kantenlänge über 500 bis 1000 mm, Mindestabstände DIN 4140 sind nicht eingehalten, im Gebäude, keine ausreichende Konvektion bzw. unzureichender Abstand zu Objekten, Brandverhaltensklasse DIN EN 13501-1 A2 -s1, d0 (nichtbrennbar), Wärmeleitfähigkeit 0,040 W/(mK) bei 0 Grad C Mitteltemperatur DIN EN 12667, einlagig, Dämmschichtdicke 50 mm, Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 33,000 m2
DIN 276-2018 / IBP: 431
Bauabschnitte / Kostenträger: 431

**1.4.2.1.60 Formstück MW Kältedämmung Luftltg Kanten-L 1000-1500mm Gebäude 0,040W/(mK) einlagig D 50mm**
STLB-Bau 2026-04 047
Formstück aus Mineralwolle, Kältedämmung DIN 4140 an haus- und betriebstechnischen Anlagen, an Luftleitung, rechteckig, Maße DIN EN 1505, Kantenlänge über 1000 bis 1500 mm, Mindestabstände DIN 4140 sind nicht eingehalten, im Gebäude, keine ausreichende Konvektion bzw. unzureichender Abstand zu Objekten, Brandverhaltensklasse DIN EN 13501-1 A2 -s1, d0 (nichtbrennbar), Wärmeleitfähigkeit 0,040 W/(mK) bei 0 Grad C Mitteltemperatur DIN EN 12667, einlagig, Dämmschichtdicke 50 mm, Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 233,000 m2
DIN 276-2018 / IBP: 431
Bauabschnitte / Kostenträger: 431

**1.4.2.1.70 Formstück MW Kältedämmung Luftltg Kanten-L 1500-2000mm Gebäude 0,040W/(mK) einlagig D 50mm**
STLB-Bau 2026-04 047
Formstück aus Mineralwolle, Kältedämmung DIN 4140 an haus- und betriebstechnischen Anlagen, an Luftleitung, rechteckig, Maße DIN EN 1505, Kantenlänge über 1500 bis 2000 mm, Mindestabstände DIN 4140 sind nicht eingehalten, im Gebäude, keine ausreichende Konvektion bzw. unzureichender Abstand zu Objekten, Brandverhaltensklasse DIN EN 13501-1 A2 -s1, d0 (nichtbrennbar), Wärmeleitfähigkeit 0,040 W/(mK) bei 0 Grad C Mitteltemperatur DIN EN 12667, einlagig, Dämmschichtdicke 50 mm, Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 252,000 m2
DIN 276-2018 / IBP: 431
Bauabschnitte / Kostenträger: 431

**1.4.2.1.80 Formstück MW Kältedämmung Luftltg Kanten-L ü. 2000mm Gebäude 0,040W/(mK) einlagig D 50mm**
STLB-Bau 2026-04 047
Formstück aus Mineralwolle, Kältedämmung DIN 4140 an haus- und betriebstechnischen Anlagen, an Luftleitung, rechteckig, Maße DIN EN 1505, Kantenlänge über 2000 mm, Mindestabstände DIN 4140 sind nicht eingehalten, im Gebäude, keine ausreichende Konvektion bzw. unzureichender Abstand zu Objekten, Brandverhaltensklasse DIN EN 13501-1 A2 -s1, d0 (nichtbrennbar), Wärmeleitfähigkeit 0,040 W/(mK) bei 0 Grad C Mitteltemperatur DIN EN 12667, einlagig, Dämmschichtdicke 50 mm, Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 444,000 m2
DIN 276-2018 / IBP: 431
Bauabschnitte / Kostenträger: 431

*Hinweis*

**1.4.2.1.90 Kältedämmung Aufdopplung Flansch Kanten-L 500-1000mm Gebäude MW kaschiert Alufolie Matte D 30mm 0,040W/(mK)**
STLB-Bau 2026-04 047
Kältedämmung DIN 4140 an haus- und betriebstechnischen Anlagen, an Aufdopplung für Flansch von rechteckigen Luftleitungen, Kantenlänge über 500 bis 1000 mm, Mindestabstände DIN 4140 sind nicht eingehalten, im Gebäude, keine ausreichende Konvektion bzw. unzureichender Abstand zu Objekten, Dämmung aus Mineralwolle, kaschiert mit Aluminiumfolie, als Lamellenmatte, einlagig, Dämmschichtdicke 30 mm, Brandverhaltensklasse DIN EN 13501-1 A2 -s1, d0 (nichtbrennbar), Wärmeleitfähigkeit 0,040 W/(mK) bei 0 Grad C Mitteltemperatur DIN EN 12667,
Mediumtemperatur in Grad C 'min. -14'

Umgebungstemperatur in Grad C 'im Gebäude max. +32'

relative Luftfeuchte in % 'der Umgebung im Gebäude max. 75'

Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 49,000 M
DIN 276-2018 / IBP: 431
Bauabschnitte / Kostenträger: 431

**1.4.2.1.100 Kältedämmung Aufdopplung Flansch Kanten-L 1000-1500mm Gebäude MW kaschiert Alufolie Matte D 30mm 0,040W/(mK)**
STLB-Bau 2026-04 047
Kältedämmung DIN 4140 an haus- und betriebstechnischen Anlagen, an Aufdopplung für Flansch von rechteckigen Luftleitungen, Kantenlänge über 1000 bis 1500 mm, Mindestabstände DIN 4140 sind nicht eingehalten, im Gebäude, keine ausreichende Konvektion bzw. unzureichender Abstand zu Objekten, Dämmung aus Mineralwolle, kaschiert mit Aluminiumfolie, als Lamellenmatte, einlagig, Dämmschichtdicke 30 mm, Brandverhaltensklasse DIN EN 13501-1 A2 -s1, d0 (nichtbrennbar), Wärmeleitfähigkeit 0,040 W/(mK) bei 0 Grad C Mitteltemperatur DIN EN 12667,
Mediumtemperatur in Grad C 'min. -14'

Umgebungstemperatur in Grad C 'im Gebäude max. +32'

relative Luftfeuchte in % 'der Umgebung im Gebäude max. 75'

Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 54,000 M
DIN 276-2018 / IBP: 431
Bauabschnitte / Kostenträger: 431

**1.4.2.1.110 Kältedämmung Aufdopplung Flansch Kanten-L 1500-2000mm Gebäude MW kaschiert Alufolie Matte D 30mm 0,040W/(mK)**
STLB-Bau 2026-04 047
Kältedämmung DIN 4140 an haus- und betriebstechnischen Anlagen, an Aufdopplung für Flansch von rechteckigen Luftleitungen, Kantenlänge über 1500 bis 2000 mm, Mindestabstände DIN 4140 sind nicht eingehalten, im Gebäude, keine ausreichende Konvektion bzw. unzureichender Abstand zu Objekten, Dämmung aus Mineralwolle, kaschiert mit Aluminiumfolie, als Lamellenmatte, einlagig, Dämmschichtdicke 30 mm, Brandverhaltensklasse DIN EN 13501-1 A2 -s1, d0 (nichtbrennbar), Wärmeleitfähigkeit 0,040 W/(mK) bei 0 Grad C Mitteltemperatur DIN EN 12667,
Mediumtemperatur in Grad C 'min. -14'

Umgebungstemperatur in Grad C 'im Gebäude max. +32'

relative Luftfeuchte in % 'der Umgebung im Gebäude max. 75'

Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 75,000 M
DIN 276-2018 / IBP: 431
Bauabschnitte / Kostenträger: 431

**1.4.2.1.120 Kältedämmung Aufdopplung Flansch Kanten-L ü. 2000mm Gebäude MW kaschiert Alufolie Matte D 30mm 0,040W/(mK)**
STLB-Bau 2026-04 047
Kältedämmung DIN 4140 an haus- und betriebstechnischen Anlagen, an Aufdopplung für Flansch von rechteckigen Luftleitungen, Kantenlänge über 2000 mm, Mindestabstände DIN 4140 sind nicht eingehalten, im Gebäude, keine ausreichende Konvektion bzw. unzureichender Abstand zu Objekten, Dämmung aus Mineralwolle, kaschiert mit Aluminiumfolie, als Lamellenmatte, einlagig, Dämmschichtdicke 30 mm, Brandverhaltensklasse DIN EN 13501-1 A2 -s1, d0 (nichtbrennbar), Wärmeleitfähigkeit 0,040 W/(mK) bei 0 Grad C Mitteltemperatur DIN EN 12667,
Mediumtemperatur in Grad C 'min. -14'

Umgebungstemperatur in Grad C 'im Gebäude max. +32'

relative Luftfeuchte in % 'der Umgebung im Gebäude max. 75'

Ausführung gemäß Einzelbeschreibung,
Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 66,000 M
DIN 276-2018 / IBP: 431
Bauabschnitte / Kostenträger: 431

**1.4.2.1.130 Kältedämmung Aufdopplung Aufhängung Kanten-L 500-1000mm Gebäude MW kaschiert Alufolie Matte D 30mm 0,040W/(mK)**
Kältedämmung DIN 4140 an haus- und betriebstechnischen Anlagen, an Aufdopplung für Aufhängung von rechteckigen Luftleitungen, Kantenlänge über 500 bis 1000 mm, Mindestabstände DIN 4140 sind nicht eingehalten, im Gebäude, keine ausreichende Konvektion bzw. unzureichender Abstand zu Objekten, Dämmung aus Mineralwolle, kaschiert mit Aluminiumfolie, als Lamellenmatte, einlagig, Dämmschichtdicke 30 mm, Brandverhaltensklasse DIN EN 13501-1 A2 -s1, d0 (nichtbrennbar), Wärmeleitfähigkeit 0,040 W/(mK) bei 0 Grad C Mitteltemperatur DIN EN 12667,
Mediumtemperatur in Grad C 'min. -14'

Umgebungstemperatur in Grad C 'im Gebäude max. +32'

relative Luftfeuchte in % 'der Umgebung im Gebäude max. 75' Ausführung gemäß Einzelbeschreibung,

Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 48,000 M
DIN 276-2018 / IBP: 431
Bauabschnitte / Kostenträger: 431

**1.4.2.1.140 Kältedämmung Aufdopplung Aufhängung Kanten-L 1000-1500mm Gebäude MW kaschiert Alufolie Matte D 30mm 0,040W/(mK)**
Kältedämmung DIN 4140 an haus- und betriebstechnischen Anlagen, an Aufdopplung für Aufhängung von rechteckigen Luftleitungen, Kantenlänge über 1000 bis 1500 mm, Mindestabstände DIN 4140 sind nicht eingehalten, im Gebäude, keine ausreichende Konvektion bzw. unzureichender Abstand zu Objekten, Dämmung aus Mineralwolle, kaschiert mit Aluminiumfolie, als Lamellenmatte, einlagig, Dämmschichtdicke 30 mm, Brandverhaltensklasse DIN EN 13501-1 A2 -s1, d0 (nichtbrennbar), Wärmeleitfähigkeit 0,040 W/(mK) bei 0 Grad C Mitteltemperatur DIN EN 12667,
Mediumtemperatur in Grad C 'min. -14'

Umgebungstemperatur in Grad C 'im Gebäude max. +32'

relative Luftfeuchte in % 'der Umgebung im Gebäude max. 75' Ausführung gemäß Einzelbeschreibung,

Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 66,000 M
DIN 276-2018 / IBP: 431
Bauabschnitte / Kostenträger: 431

**1.4.2.1.150 Kältedämmung Aufdopplung Aufhängung Kanten-L 1500-2000mm Gebäude MW kaschiert Alufolie Matte D 30mm 0,040W/(mK)**
Kältedämmung DIN 4140 an haus- und betriebstechnischen Anlagen, an Aufdopplung für Aufhängung von rechteckigen Luftleitungen, Kantenlänge über 1500 bis 2000 mm, Mindestabstände DIN 4140 sind nicht eingehalten, im Gebäude, keine ausreichende Konvektion bzw. unzureichender Abstand zu Objekten, Dämmung aus Mineralwolle, kaschiert mit Aluminiumfolie, als Lamellenmatte, einlagig, Dämmschichtdicke 30 mm, Brandverhaltensklasse DIN EN 13501-1 A2 -s1, d0 (nichtbrennbar), Wärmeleitfähigkeit 0,040 W/(mK) bei 0 Grad C Mitteltemperatur DIN EN 12667,
Mediumtemperatur in Grad C 'min. -14'

Umgebungstemperatur in Grad C 'im Gebäude max. +32'

relative Luftfeuchte in % 'der Umgebung im Gebäude max. 75' Ausführung gemäß Einzelbeschreibung,

Einzelbeschreibungs-Nr 'Entgegen der zuvor angegebenen Wärmeleitfähigkeit von 0,040 W/(m·K) bei einer Mitteltemperatur von 0 °C beträgt die Wärmeleitfähigkeit der verwendeten Lamellenmatte 0,037 W/(m·K). Lamellenmatte mit einer besonders hochfesten glasfaserverstärkten Aluminiumfolie zum Schutz vor Beschädigungen kaschiert mit einer selbstklebenden Beschichtung. Alle Dämmstofffugen sind mit 100 mm breitem, selbstklebendem Aluminiumband dicht zu verkleben. Am Austritt von Gewindestäben aus der Dämmstoffoberfläche, ist eine Abdichtung mit einem flexiblen Aluminiumklebeband zu verwenden. Hierbei ist das flexible Dichtband an die Bauteilgeometrie anzuformen und auf eine vollständige Haftung sowie allseitig auf eine Breite der Klebefläche von mindestens 40 mm zu achten. An der Kanalunterseite sind bei Kanalbreiten von mehr als 600 mm zur zusätzlichen Lagesicherung Schweißnägel zu verwenden. Die Nagellängen sind auf die Dämmstärken der Lamellenmatte abzustimmen. Die Nägel sind untereinander in einem Abstand von weniger als 600 mm und zu den Plattenstößen sowie zu den Kanalkanten von weniger als 200 mm anzuordnen (4 Nägel/m²). Die Nagelköpfe mit sind mit Sicherungsscheiben an den Kanalaußenseiten und Alutape mindestens 100×100 mm dicht abzukleben. Die Kanalinnenseite darf durch das Schweißverfahren nicht beschädigt werden'.
Menge: 90,000 M
DIN 276-2018 / IBP: 431
Bauabschnitte / Kostenträger: 431

*Hinweis*

### 2 434 KÄLTETECHNISCHE ANLAGEN

#### 2.1 Kälteverteilnetze

##### 2.1.1 Rohrleitungen Klimakaltwasser

###### 2.1.1.1 Edelstahl

*Hinweis*

*Hinweis: Klimakaltwasserleitungen aus Edelstahl bis 5,5m Montagehöhe*

**2.1.1.1.10 Rohr Stahl niro geschweißt Klimakaltwasser AD 18mm WD 1mm Pressen**
STLB-Bau 2026-04 041
Rohrleitung aus nichtrostenden Stahlrohren DIN EN 10296-2, geschweißt, Werkstoff-Nr 1.4520, für Klimakaltwasser, Außendurchmesser 18 mm, Wanddicke 1 mm, Verbindung durch Pressen, mit Verpresstkennzeichnung und Prüfsicherheit, Form- und Verbindungsstücke werden gesondert vergütet, Verlegung in Gebäuden und Zentralen, besondere Rohrbefestigungen werden gesondert vergütet, Arbeitshöhe des Montageortes bis 5,5 m über der Standfläche des hierfür erforderlichen Gerüstes, Gerüst wird gesondert vergütet.
Menge: 294,000 M
DIN 276-2018 / IBP: 434
Bauabschnitte / Kostenträger: 434

**2.1.1.1.20 Rohr Stahl niro geschweißt Klimakaltwasser AD 22mm WD 1,2mm Pressen**
STLB-Bau 2026-04 041
Rohrleitung aus nichtrostenden Stahlrohren DIN EN 10296-2, geschweißt, Werkstoff-Nr 1.4520, für Klimakaltwasser, Außendurchmesser 22 mm, Wanddicke 1,2 mm, Verbindung durch Pressen, mit Verpresstkennzeichnung und Prüfsicherheit, Form- und Verbindungsstücke werden gesondert vergütet, Verlegung in Gebäuden und Zentralen, besondere Rohrbefestigungen werden gesondert vergütet, Arbeitshöhe des Montageortes bis 5,5 m über der Standfläche des hierfür erforderlichen Gerüstes, Gerüst wird gesondert vergütet.
Menge: 713,000 M
DIN 276-2018 / IBP: 434
Bauabschnitte / Kostenträger: 434

**2.1.1.1.30 Rohr Stahl niro geschweißt Klimakaltwasser AD 28mm WD 1,2mm Pressen**
STLB-Bau 2026-04 041
Rohrleitung aus nichtrostenden Stahlrohren DIN EN 10296-2, geschweißt, Werkstoff-Nr 1.4520, für Klimakaltwasser, Außendurchmesser 28 mm, Wanddicke 1,2 mm, Verbindung durch Pressen, mit Verpresstkennzeichnung und Prüfsicherheit, Form- und Verbindungsstücke werden gesondert vergütet, Verlegung in Gebäuden und Zentralen, besondere Rohrbefestigungen werden gesondert vergütet, Arbeitshöhe des Montageortes bis 5,5 m über der Standfläche des hierfür erforderlichen Gerüstes, Gerüst wird gesondert vergütet.
Menge: 2904,000 M
DIN 276-2018 / IBP: 434
Bauabschnitte / Kostenträger: 434

**2.1.1.1.40 Rohr Stahl niro geschweißt Klimakaltwasser AD 35mm WD 1,5mm Pressen**
STLB-Bau 2026-04 041
Rohrleitung aus nichtrostenden Stahlrohren DIN EN 10296-2, geschweißt, Werkstoff-Nr 1.4520, für Klimakaltwasser, Außendurchmesser 35 mm, Wanddicke 1,5 mm, Verbindung durch Pressen, mit Verpresstkennzeichnung und Prüfsicherheit, Form- und Verbindungsstücke werden gesondert vergütet, Verlegung in Gebäuden und Zentralen, besondere Rohrbefestigungen werden gesondert vergütet, Arbeitshöhe des Montageortes bis 5,5 m über der Standfläche des hierfür erforderlichen Gerüstes, Gerüst wird gesondert vergütet.
Menge: 1721,000 M
DIN 276-2018 / IBP: 434
Bauabschnitte / Kostenträger: 434

**2.1.1.1.50 Rohr Stahl niro geschweißt Klimakaltwasser AD 42mm WD 1,5mm Pressen**
STLB-Bau 2026-04 041
Rohrleitung aus nichtrostenden Stahlrohren DIN EN 10296-2, geschweißt, Werkstoff-Nr 1.4520, für Klimakaltwasser, Außendurchmesser 42 mm, Wanddicke 1,5 mm, Verbindung durch Pressen, mit Verpresstkennzeichnung und Prüfsicherheit, Form- und Verbindungsstücke werden gesondert vergütet, Verlegung in Gebäuden und Zentralen, besondere Rohrbefestigungen werden gesondert vergütet, Arbeitshöhe des Montageortes bis 5,5 m über der Standfläche des hierfür erforderlichen Gerüstes, Gerüst wird gesondert vergütet.
Menge: 1315,000 M
DIN 276-2018 / IBP: 434
Bauabschnitte / Kostenträger: 434

**2.1.1.1.60 Rohr Stahl niro geschweißt Klimakaltwasser AD 54mm WD 1,5mm Pressen**
STLB-Bau 2026-04 041
Rohrleitung aus nichtrostenden Stahlrohren DIN EN 10296-2, geschweißt, Werkstoff-Nr 1.4301, für Klimakaltwasser, Außendurchmesser 54 mm, Wanddicke 1,5 mm, Verbindung durch Pressen, Form- und Verbindungsstücke werden gesondert vergütet, Verlegung in Gebäuden und Zentralen, besondere Rohrbefestigungen werden gesondert vergütet, Arbeitshöhe des Montageortes bis 5,5 m über der Standfläche des hierfür erforderlichen Gerüstes, Gerüst wird gesondert vergütet.
Menge: 1481,000 M
DIN 276-2018 / IBP: 422
Bauabschnitte / Kostenträger: 434

*Hinweis*

*Hinweis: Form- und Verbindungsstücke für Klimakaltwasserleitungen aus Edelstahl*
Form- und Verbindungsstücke für Klimakaltwasserleitungen aus
Edelstahl
Nachfolgende Form- und Verbindungsstücke beziehen sich auf alle vorgenannten Medien, Montageorte und -höhen sowie ggf. zusätzlich beschriebene Sicherungsmaßnahmen.
Behinderungen durch beengte Montage- und Platzverhältnisse sind grundsätzlich in den Einheitspreisen mit einzukalkulieren.

*Hinweis: Anforderungen an die Form- und Verbindungsstücke im Pressfittingsystem:*
Anforderungen an die Form- und Verbindungsstücke im Pressfittingsystem:
Die Form- und Verbindungsstücke müssen folgende Anforderungen erfüllen:
- unverpresst undicht
- Anlieferung und Lagerung in geschlossenen Behältnissen oder mit Verschlusskappen
- Form- und Verbindungsstücke sowie die Rohre sind vom selben Hersteller und System einzubauen. Eine Mischinstallation von verschiedenen Herstellern bzw. Systemen sind nicht zulässig

**2.1.1.1.70 Muffe Stahl niro Pressverbindung AD 18mm Klimakaltwasser Stahl niro**
STLB-Bau 2026-04 041
Muffe, aus nichtrostendem Stahl, Pressverbindung, mit Verpresstkennzeichnung und Prüfsicherheit, Außendurchmesser 18 mm, für Klimakaltwasser, für Rohrleitung aus nichtrostenden Stahlrohren, Werkstoff-Nr 1.4520.
Menge: 48,000 St
DIN 276-2018 / IBP: 434
Bauabschnitte / Kostenträger: 434

**2.1.1.1.80 Muffe Stahl niro Pressverbindung AD 22mm Klimakaltwasser Stahl niro**
STLB-Bau 2026-04 041
Muffe, aus nichtrostendem Stahl, Pressverbindung, mit Verpresstkennzeichnung und Prüfsicherheit, Außendurchmesser 22 mm, für Klimakaltwasser, für Rohrleitung aus nichtrostenden Stahlrohren, Werkstoff-Nr 1.4520.
Menge: 164,000 St
DIN 276-2018 / IBP: 434
Bauabschnitte / Kostenträger: 434

**2.1.1.1.90 Muffe Stahl niro Pressverbindung AD 28mm Klimakaltwasser Stahl niro**
STLB-Bau 2026-04 041
Muffe, aus nichtrostendem Stahl, Pressverbindung, mit Verpresstkennzeichnung und Prüfsicherheit, Außendurchmesser 28 mm, für Klimakaltwasser, für Rohrleitung aus nichtrostenden Stahlrohren, Werkstoff-Nr 1.4520.
Menge: 471,000 St
DIN 276-2018 / IBP: 434
Bauabschnitte / Kostenträger: 434

**2.1.1.1.100 Muffe Stahl niro Pressverbindung AD 35mm Klimakaltwasser Stahl niro**
STLB-Bau 2026-04 041
Muffe, aus nichtrostendem Stahl, Pressverbindung, mit Verpresstkennzeichnung und Prüfsicherheit, Außendurchmesser 35 mm, für Klimakaltwasser, für Rohrleitung aus nichtrostenden Stahlrohren, Werkstoff-Nr 1.4520.
Menge: 277,000 St
DIN 276-2018 / IBP: 434
Bauabschnitte / Kostenträger: 434

**2.1.1.1.110 Muffe Stahl niro Pressverbindung AD 42mm Klimakaltwasser Stahl niro**
STLB-Bau 2026-04 041
Muffe, aus nichtrostendem Stahl, Pressverbindung, mit Verpresstkennzeichnung und Prüfsicherheit, Außendurchmesser 42 mm, für Klimakaltwasser, für Rohrleitung aus nichtrostenden Stahlrohren, Werkstoff-Nr 1.4520.
Menge: 258,000 St
DIN 276-2018 / IBP: 434
Bauabschnitte / Kostenträger: 434

**2.1.1.1.120 Muffe Stahl niro Pressverbindung AD 54mm Klimakaltwasser Stahl niro**
STLB-Bau 2026-04 041
Muffe, aus nichtrostendem Stahl, Pressverbindung, mit Verpresstkennzeichnung und Prüfsicherheit, Außendurchmesser 54 mm, für Klimakaltwasser, für Rohrleitung aus nichtrostenden Stahlrohren, Werkstoff-Nr 1.4520.
Menge: 357,000 St
DIN 276-2018 / IBP: 434
Bauabschnitte / Kostenträger: 434

**2.1.1.1.130 Bogen Stahl niro Pressverbindung AD 18mm Klimakaltwasser Stahl niro**
STLB-Bau 2026-04 041
Bogen, aus nichtrostendem Stahl, Pressverbindung, mit Verpresstkennzeichnung und Prüfsicherheit, Außendurchmesser 18 mm, für Klimakaltwasser, für Rohrleitung aus nichtrostenden Stahlrohren, Werkstoff-Nr 1.4520.
Menge: 121,000 St
DIN 276-2018 / IBP: 434
Bauabschnitte / Kostenträger: 434

**2.1.1.1.140 Bogen Stahl niro Pressverbindung AD 22mm Klimakaltwasser Stahl niro**
STLB-Bau 2026-04 041
Bogen, aus nichtrostendem Stahl, Pressverbindung, mit Verpresstkennzeichnung und Prüfsicherheit, Außendurchmesser 22 mm, für Klimakaltwasser, für Rohrleitung aus nichtrostenden Stahlrohren, Werkstoff-Nr 1.4520.
Menge: 509,000 St
DIN 276-2018 / IBP: 434
Bauabschnitte / Kostenträger: 434

**2.1.1.1.150 Bogen Stahl niro Pressverbindung AD 28mm Klimakaltwasser Stahl niro**
STLB-Bau 2026-04 041
Bogen, aus nichtrostendem Stahl, Pressverbindung, mit Verpresstkennzeichnung und Prüfsicherheit, Außendurchmesser 28 mm, für Klimakaltwasser, für Rohrleitung aus nichtrostenden Stahlrohren, Werkstoff-Nr 1.4520.
Menge: 1512,000 St
DIN 276-2018 / IBP: 434
Bauabschnitte / Kostenträger: 434

**2.1.1.1.160 Bogen Stahl niro Pressverbindung AD 35mm Klimakaltwasser Stahl niro**
STLB-Bau 2026-04 041
Bogen, aus nichtrostendem Stahl, Pressverbindung, mit Verpresstkennzeichnung und Prüfsicherheit, Außendurchmesser 35 mm, für Klimakaltwasser, für Rohrleitung aus nichtrostenden Stahlrohren, Werkstoff-Nr 1.4520.
Menge: 548,000 St
DIN 276-2018 / IBP: 434
Bauabschnitte / Kostenträger: 434

**2.1.1.1.170 Bogen Stahl niro Pressverbindung AD 42mm Klimakaltwasser Stahl niro**
STLB-Bau 2026-04 041
Bogen, aus nichtrostendem Stahl, Pressverbindung, mit Verpresstkennzeichnung und Prüfsicherheit, Außendurchmesser 42 mm, für Klimakaltwasser, für Rohrleitung aus nichtrostenden Stahlrohren, Werkstoff-Nr 1.4520.
Menge: 333,000 St
DIN 276-2018 / IBP: 434
Bauabschnitte / Kostenträger: 434

**2.1.1.1.180 Bogen Stahl niro Pressverbindung AD 54mm Klimakaltwasser Stahl niro**
STLB-Bau 2026-04 041
Bogen, aus nichtrostendem Stahl, Pressverbindung, mit Verpresstkennzeichnung und Prüfsicherheit, Außendurchmesser 54 mm, für Klimakaltwasser, für Rohrleitung aus nichtrostenden Stahlrohren, Werkstoff-Nr 1.4520.
Menge: 361,000 St
DIN 276-2018 / IBP: 434
Bauabschnitte / Kostenträger: 434

**2.1.1.1.190 T-Stück Stahl niro Pressverbindung AD 22mm Klimakaltwasser Stahl niro**
STLB-Bau 2026-04 041
T-Stück, aus nichtrostendem Stahl, Pressverbindung, mit Verpresstkennzeichnung und Prüfsicherheit, Außendurchmesser 22 mm, für Klimakaltwasser, für Rohrleitung aus nichtrostenden Stahlrohren, Werkstoff-Nr 1.4520.
Menge: 6,000 St
DIN 276-2018 / IBP: 434
Bauabschnitte / Kostenträger: 434

**2.1.1.1.200 T-Stück Stahl niro Pressverbindung AD 28mm Klimakaltwasser Stahl niro**
STLB-Bau 2026-04 041
T-Stück, aus nichtrostendem Stahl, Pressverbindung, mit Verpresstkennzeichnung und Prüfsicherheit, Außendurchmesser 28 mm, für Klimakaltwasser, für Rohrleitung aus nichtrostenden Stahlrohren, Werkstoff-Nr 1.4520.
Menge: 8,000 St
DIN 276-2018 / IBP: 434
Bauabschnitte / Kostenträger: 434

**2.1.1.1.210 T-Stück Stahl niro Pressverbindung AD 35mm Klimakaltwasser Stahl niro**
STLB-Bau 2026-04 041
T-Stück, aus nichtrostendem Stahl, Pressverbindung, mit Verpresstkennzeichnung und Prüfsicherheit, Außendurchmesser 35 mm, für Klimakaltwasser, für Rohrleitung aus nichtrostenden Stahlrohren, Werkstoff-Nr 1.4520.
Menge: 24,000 St
DIN 276-2018 / IBP: 434
Bauabschnitte / Kostenträger: 434

**2.1.1.1.220 T-Stück Stahl niro Pressverbindung AD 42mm Klimakaltwasser Stahl niro**
STLB-Bau 2026-04 041
T-Stück, aus nichtrostendem Stahl, Pressverbindung, mit Verpresstkennzeichnung und Prüfsicherheit, Außendurchmesser 42 mm, für Klimakaltwasser, für Rohrleitung aus nichtrostenden Stahlrohren, Werkstoff-Nr 1.4520.
Menge: 40,000 St
DIN 276-2018 / IBP: 434
Bauabschnitte / Kostenträger: 434

**2.1.1.1.230 T-Stück Stahl niro Pressverbindung AD 54mm Klimakaltwasser Stahl niro**
STLB-Bau 2026-04 041
T-Stück, aus nichtrostendem Stahl, Pressverbindung, mit Verpresstkennzeichnung und Prüfsicherheit, Außendurchmesser 54 mm, für Klimakaltwasser, für Rohrleitung aus nichtrostenden Stahlrohren, Werkstoff-Nr 1.4520.
Menge: 16,000 St
DIN 276-2018 / IBP: 434
Bauabschnitte / Kostenträger: 434

**2.1.1.1.240 T-Stück reduziert Stahl niro Pressverbindung AD 22mm x 18mm Klimakaltwasser Stahl niro**
STLB-Bau 2026-04 041
T-Stück, reduziert, aus nichtrostendem Stahl, Pressverbindung, mit Verpresstkennzeichnung und Prüfsicherheit, Außendurchmesser 22 mm, 2. Durchmesser 18 mm, für Klimakaltwasser, für Rohrleitung aus nichtrostenden Stahlrohren, Werkstoff-Nr 1.4520.
Menge: 5,000 St
DIN 276-2018 / IBP: 434
Bauabschnitte / Kostenträger: 434

**2.1.1.1.250 T-Stück reduziert Stahl niro Pressverbindung AD 28mm x 22mm Klimakaltwasser Stahl niro**
STLB-Bau 2026-04 041
T-Stück, reduziert, aus nichtrostendem Stahl, Pressverbindung, mit Verpresstkennzeichnung und Prüfsicherheit, Außendurchmesser 28 mm, 2. Durchmesser 22 mm, für Klimakaltwasser, für Rohrleitung aus nichtrostenden Stahlrohren, Werkstoff-Nr 1.4520.
Menge: 28,000 St
DIN 276-2018 / IBP: 434
Bauabschnitte / Kostenträger: 434

**2.1.1.1.260 T-Stück reduziert Stahl niro Pressverbindung AD 35mm x 28mm Klimakaltwasser Stahl niro**
STLB-Bau 2026-04 041
T-Stück, reduziert, aus nichtrostendem Stahl, Pressverbindung, mit Verpresstkennzeichnung und Prüfsicherheit, Außendurchmesser 35 mm, 2. Durchmesser 28 mm, für Klimakaltwasser, für Rohrleitung aus nichtrostenden Stahlrohren, Werkstoff-Nr 1.4520.
Menge: 92,000 St
DIN 276-2018 / IBP: 434
Bauabschnitte / Kostenträger: 434

**2.1.1.1.270 T-Stück reduziert Stahl niro Pressverbindung AD 42mm x 35mm Klimakaltwasser Stahl niro**
STLB-Bau 2026-04 041
T-Stück, reduziert, aus nichtrostendem Stahl, Pressverbindung, mit Verpresstkennzeichnung und Prüfsicherheit, Außendurchmesser 42 mm, 2. Durchmesser 35 mm, für Klimakaltwasser, für Rohrleitung aus nichtrostenden Stahlrohren, Werkstoff-Nr 1.4520.
Menge: 118,000 St
DIN 276-2018 / IBP: 434
Bauabschnitte / Kostenträger: 434

**2.1.1.1.280 T-Stück reduziert Stahl niro Pressverbindung AD 54mm x 42mm Klimakaltwasser Stahl niro**
STLB-Bau 2026-04 041
T-Stück, reduziert, aus nichtrostendem Stahl, Pressverbindung, mit Verpresstkennzeichnung und Prüfsicherheit, Außendurchmesser 54 mm, 2. Durchmesser 42 mm, für Klimakaltwasser, für Rohrleitung aus nichtrostenden Stahlrohren, Werkstoff-Nr 1.4520.
Menge: 103,000 St
DIN 276-2018 / IBP: 434
Bauabschnitte / Kostenträger: 434

**2.1.1.1.290 T-Stück zylindr. IG Stahl niro Pressverbindung AD 18mm Rp1/2 Klimakaltwasser Stahl niro**
STLB-Bau 2026-04 041
T-Stück, mit zylindrischem Innengewinde, aus nichtrostendem Stahl, Pressverbindung, mit Verpresstkennzeichnung und Prüfsicherheit, Außendurchmesser 18 mm, Gewindeanschluss Rp 1/2, für Klimakaltwasser, für Rohrleitung aus nichtrostenden Stahlrohren, Werkstoff-Nr 1.4520.
Menge: 6,000 St
DIN 276-2018 / IBP: 434
Bauabschnitte / Kostenträger: 434

**2.1.1.1.300 T-Stück zylindr. IG Stahl niro Pressverbindung AD 22mm Rp1/2 Klimakaltwasser Stahl niro**
STLB-Bau 2026-04 041
T-Stück, mit zylindrischem Innengewinde, aus nichtrostendem Stahl, Pressverbindung, mit Verpresstkennzeichnung und Prüfsicherheit, Außendurchmesser 22 mm, Gewindeanschluss Rp 1/2, für Klimakaltwasser, für Rohrleitung aus nichtrostenden Stahlrohren, Werkstoff-Nr 1.4520.
Menge: 6,000 St
DIN 276-2018 / IBP: 434
Bauabschnitte / Kostenträger: 434

**2.1.1.1.310 T-Stück zylindr. IG Stahl niro Pressverbindung AD 28mm Rp1/2 Klimakaltwasser Stahl niro**
STLB-Bau 2026-04 041
T-Stück, mit zylindrischem Innengewinde, aus nichtrostendem Stahl, Pressverbindung, mit Verpresstkennzeichnung und Prüfsicherheit, Außendurchmesser 28 mm, Gewindeanschluss Rp 1/2, für Klimakaltwasser, für Rohrleitung aus nichtrostenden Stahlrohren, Werkstoff-Nr 1.4520.
Menge: 10,000 St
DIN 276-2018 / IBP: 434
Bauabschnitte / Kostenträger: 434

**2.1.1.1.320 T-Stück zylindr. IG Stahl niro Pressverbindung AD 35mm Rp1/2 Klimakaltwasser Stahl niro**
STLB-Bau 2026-04 041
T-Stück, mit zylindrischem Innengewinde, aus nichtrostendem Stahl, Pressverbindung, mit Verpresstkennzeichnung und Prüfsicherheit, Außendurchmesser 35 mm, Gewindeanschluss Rp 1/2, für Klimakaltwasser, für Rohrleitung aus nichtrostenden Stahlrohren, Werkstoff-Nr 1.4520.
Menge: 20,000 St
DIN 276-2018 / IBP: 434
Bauabschnitte / Kostenträger: 434

**2.1.1.1.330 T-Stück zylindr. IG Stahl niro Pressverbindung AD 42mm Rp1/2 Klimakaltwasser Stahl niro**
STLB-Bau 2026-04 041
T-Stück, mit zylindrischem Innengewinde, aus nichtrostendem Stahl, Pressverbindung, mit Verpresstkennzeichnung und Prüfsicherheit, Außendurchmesser 42 mm, Gewindeanschluss Rp 1/2, für Klimakaltwasser, für Rohrleitung aus nichtrostenden Stahlrohren, Werkstoff-Nr 1.4520.
Menge: 24,000 St
DIN 276-2018 / IBP: 434
Bauabschnitte / Kostenträger: 434

**2.1.1.1.340 T-Stück zylindr. IG Stahl niro Pressverbindung AD 54mm Rp1/2 Klimakaltwasser Stahl niro**
STLB-Bau 2026-04 041
T-Stück, mit zylindrischem Innengewinde, aus nichtrostendem Stahl, Pressverbindung, mit Verpresstkennzeichnung und Prüfsicherheit, Außendurchmesser 54 mm, Gewindeanschluss Rp 1/2, für Klimakaltwasser, für Rohrleitung aus nichtrostenden Stahlrohren, Werkstoff-Nr 1.4520.
Menge: 36,000 St
DIN 276-2018 / IBP: 434
Bauabschnitte / Kostenträger: 434

**2.1.1.1.350 Reduzierstück Stahl niro Pressverbindung AD 22mm x 18mm Klimakaltwasser Stahl niro**
STLB-Bau 2026-04 041
Reduzierstück, aus nichtrostendem Stahl, Pressverbindung, mit Verpresstkennzeichnung und Prüfsicherheit, Außendurchmesser 22 mm, 2. Durchmesser 18 mm, für Klimakaltwasser, für Rohrleitung aus nichtrostenden Stahlrohren, Werkstoff-Nr 1.4520.
Menge: 17,000 St
DIN 276-2018 / IBP: 434
Bauabschnitte / Kostenträger: 434

**2.1.1.1.360 Reduzierstück Stahl niro Pressverbindung AD 28mm x 18mm Klimakaltwasser Stahl niro**
STLB-Bau 2026-04 041
Reduzierstück, aus nichtrostendem Stahl, Pressverbindung, mit Verpresstkennzeichnung und Prüfsicherheit, Außendurchmesser 28 mm, 2. Durchmesser 18 mm, für Klimakaltwasser, für Rohrleitung aus nichtrostenden Stahlrohren, Werkstoff-Nr 1.4520.
Menge: 35,000 St
DIN 276-2018 / IBP: 434
Bauabschnitte / Kostenträger: 434

**2.1.1.1.370 Reduzierstück Stahl niro Pressverbindung AD 28mm x 22mm Klimakaltwasser Stahl niro**
STLB-Bau 2026-04 041
Reduzierstück, aus nichtrostendem Stahl, Pressverbindung, mit Verpresstkennzeichnung und Prüfsicherheit, Außendurchmesser 28 mm, 2. Durchmesser 22 mm, für Klimakaltwasser, für Rohrleitung aus nichtrostenden Stahlrohren, Werkstoff-Nr 1.4520.
Menge: 31,000 St
DIN 276-2018 / IBP: 434
Bauabschnitte / Kostenträger: 434

**2.1.1.1.380 Reduzierstück Stahl niro Pressverbindung AD 35mm x 22mm Klimakaltwasser Stahl niro**
STLB-Bau 2026-04 041
Reduzierstück, aus nichtrostendem Stahl, Pressverbindung, mit Verpresstkennzeichnung und Prüfsicherheit, Außendurchmesser 35 mm, 2. Durchmesser 22 mm, für Klimakaltwasser, für Rohrleitung aus nichtrostenden Stahlrohren, Werkstoff-Nr 1.4520.
Menge: 32,000 St
DIN 276-2018 / IBP: 434
Bauabschnitte / Kostenträger: 434

**2.1.1.1.390 Reduzierstück Stahl niro Pressverbindung AD 35mm x 28mm Klimakaltwasser Stahl niro**
STLB-Bau 2026-04 041
Reduzierstück, aus nichtrostendem Stahl, Pressverbindung, mit Verpresstkennzeichnung und Prüfsicherheit, Außendurchmesser 35 mm, 2. Durchmesser 28 mm, für Klimakaltwasser, für Rohrleitung aus nichtrostenden Stahlrohren, Werkstoff-Nr 1.4520.
Menge: 80,000 St
DIN 276-2018 / IBP: 434
Bauabschnitte / Kostenträger: 434

**2.1.1.1.400 Reduzierstück Stahl niro Pressverbindung AD 42mm x 35mm Klimakaltwasser Stahl niro**
STLB-Bau 2026-04 041
Reduzierstück, aus nichtrostendem Stahl, Pressverbindung, mit Verpresstkennzeichnung und Prüfsicherheit, Außendurchmesser 42 mm, 2. Durchmesser 35 mm, für Klimakaltwasser, für Rohrleitung aus nichtrostenden Stahlrohren, Werkstoff-Nr 1.4520.
Menge: 34,000 St
DIN 276-2018 / IBP: 434
Bauabschnitte / Kostenträger: 434

**2.1.1.1.410 Reduzierstück Stahl niro Pressverbindung AD 54mm x 42mm Klimakaltwasser Stahl niro**
STLB-Bau 2026-04 041
Reduzierstück, aus nichtrostendem Stahl, Pressverbindung, mit Verpresstkennzeichnung und Prüfsicherheit, Außendurchmesser 54 mm, 2. Durchmesser 42 mm, für Klimakaltwasser, für Rohrleitung aus nichtrostenden Stahlrohren, Werkstoff-Nr 1.4520.
Menge: 65,000 St
DIN 276-2018 / IBP: 434
Bauabschnitte / Kostenträger: 434

**2.1.1.1.420 Kappe Stahl niro Pressverbindung AD 18mm Klimakaltwasser Stahl niro**
STLB-Bau 2026-04 041
Kappe, aus nichtrostendem Stahl, Pressverbindung, mit Verpresstkennzeichnung und Prüfsicherheit, Außendurchmesser 18 mm, für Klimakaltwasser, für Rohrleitung aus nichtrostenden Stahlrohren, Werkstoff-Nr 1.4520.
Menge: 10,000 St
DIN 276-2018 / IBP: 434
Bauabschnitte / Kostenträger: 434

**2.1.1.1.430 Kappe Stahl niro Pressverbindung AD 22mm Klimakaltwasser Stahl niro**
STLB-Bau 2026-04 041
Kappe, aus nichtrostendem Stahl, Pressverbindung, mit Verpresstkennzeichnung und Prüfsicherheit, Außendurchmesser 22 mm, für Klimakaltwasser, für Rohrleitung aus nichtrostenden Stahlrohren, Werkstoff-Nr 1.4520.
Menge: 10,000 St
DIN 276-2018 / IBP: 434
Bauabschnitte / Kostenträger: 434

**2.1.1.1.440 Kappe Stahl niro Pressverbindung AD 28mm Klimakaltwasser Stahl niro**
STLB-Bau 2026-04 041
Kappe, aus nichtrostendem Stahl, Pressverbindung, mit Verpresstkennzeichnung und Prüfsicherheit, Außendurchmesser 28 mm, für Klimakaltwasser, für Rohrleitung aus nichtrostenden Stahlrohren, Werkstoff-Nr 1.4520.
Menge: 10,000 St
DIN 276-2018 / IBP: 434
Bauabschnitte / Kostenträger: 434

**2.1.1.1.450 Kappe Stahl niro Pressverbindung AD 35mm Klimakaltwasser Stahl niro**
STLB-Bau 2026-04 041
Kappe, aus nichtrostendem Stahl, Pressverbindung, mit Verpresstkennzeichnung und Prüfsicherheit, Außendurchmesser 35 mm, für Klimakaltwasser, für Rohrleitung aus nichtrostenden Stahlrohren, Werkstoff-Nr 1.4520.
Menge: 10,000 St
DIN 276-2018 / IBP: 434
Bauabschnitte / Kostenträger: 434

**2.1.1.1.460 Kappe Stahl niro Pressverbindung AD 42mm Klimakaltwasser Stahl niro**
STLB-Bau 2026-04 041
Kappe, aus nichtrostendem Stahl, Pressverbindung, mit Verpresstkennzeichnung und Prüfsicherheit, Außendurchmesser 42 mm, für Klimakaltwasser, für Rohrleitung aus nichtrostenden Stahlrohren, Werkstoff-Nr 1.4520.
Menge: 10,000 St
DIN 276-2018 / IBP: 434
Bauabschnitte / Kostenträger: 434

**2.1.1.1.470 Kappe Stahl niro Pressverbindung AD 54mm Klimakaltwasser Stahl niro**
STLB-Bau 2026-04 041
Kappe, aus nichtrostendem Stahl, Pressverbindung, mit Verpresstkennzeichnung und Prüfsicherheit, Außendurchmesser 54 mm, für Klimakaltwasser, für Rohrleitung aus nichtrostenden Stahlrohren, Werkstoff-Nr 1.4520.
Menge: 10,000 St
DIN 276-2018 / IBP: 434
Bauabschnitte / Kostenträger: 434

**2.1.1.1.480 Übergangsstück kon. AG Stahl niro Pressverbindung AD 22mm R3/4 Klimakaltwasser Stahl niro**
STLB-Bau 2026-04 041
Übergangsstück, mit konischem Außengewinde, aus nichtrostendem Stahl, Pressverbindung, mit Verpresstkennzeichnung und Prüfsicherheit, Außendurchmesser 22 mm, Gewindeanschluss R 3/4, für Klimakaltwasser, für Rohrleitung aus nichtrostenden Stahlrohren, Werkstoff-Nr 1.4520.
Menge: 224,000 St
DIN 276-2018 / IBP: 434
Bauabschnitte / Kostenträger: 434

**2.1.1.1.490 Übergangsstück kon. AG Stahl niro Pressverbindung AD 28mm R1 Klimakaltwasser Stahl niro**
STLB-Bau 2026-04 041
Übergangsstück, mit konischem Außengewinde, aus nichtrostendem Stahl, Pressverbindung, mit Verpresstkennzeichnung und Prüfsicherheit, Außendurchmesser 28 mm, Gewindeanschluss R 1, für Klimakaltwasser, für Rohrleitung aus nichtrostenden Stahlrohren, Werkstoff-Nr 1.4520.
Menge: 162,000 St
DIN 276-2018 / IBP: 434
Bauabschnitte / Kostenträger: 434

**2.1.1.1.500 Übergangsstück kon. AG Stahl niro Pressverbindung AD 35mm R1 1/4 Klimakaltwasser Stahl niro**
STLB-Bau 2026-04 041
Übergangsstück, mit konischem Außengewinde, aus nichtrostendem Stahl, Pressverbindung, mit Verpresstkennzeichnung und Prüfsicherheit, Außendurchmesser 35 mm, Gewindeanschluss R 1 1/4, für Klimakaltwasser, für Rohrleitung aus nichtrostenden Stahlrohren, Werkstoff-Nr 1.4520.
Menge: 72,000 St
DIN 276-2018 / IBP: 434
Bauabschnitte / Kostenträger: 434

**2.1.1.1.510 Übergangsstück kon. AG Stahl niro Pressverbindung AD 42mm R1 1/2 Klimakaltwasser Stahl niro**
STLB-Bau 2026-04 041
Übergangsstück, mit konischem Außengewinde, aus nichtrostendem Stahl, Pressverbindung, mit Verpresstkennzeichnung und Prüfsicherheit, Außendurchmesser 42 mm, Gewindeanschluss R 1 1/2, für Klimakaltwasser, für Rohrleitung aus nichtrostenden Stahlrohren, Werkstoff-Nr 1.4520.
Menge: 68,000 St
DIN 276-2018 / IBP: 434
Bauabschnitte / Kostenträger: 434

**2.1.1.1.520 Übergangsstück kon. AG Stahl niro Pressverbindung AD 54mm R2 Klimakaltwasser Stahl niro**
STLB-Bau 2026-04 041
Übergangsstück, mit konischem Außengewinde, aus nichtrostendem Stahl, Pressverbindung, mit Verpresstkennzeichnung und Prüfsicherheit, Außendurchmesser 54 mm, Gewindeanschluss R 2, für Klimakaltwasser, für Rohrleitung aus nichtrostenden Stahlrohren, Werkstoff-Nr 1.4520.
Menge: 30,000 St
DIN 276-2018 / IBP: 434
Bauabschnitte / Kostenträger: 434

**2.1.1.1.530 Übergangsstück zylindr. IG Stahl niro Pressverbindung AD 22mm Rp3/4 Klimakaltwasser Stahl niro**
STLB-Bau 2026-04 041
Übergangsstück, mit zylindrischem Innengewinde, aus nichtrostendem Stahl, Pressverbindung, mit Verpresstkennzeichnung und Prüfsicherheit, Außendurchmesser 22 mm, Gewindeanschluss Rp 3/4, für Klimakaltwasser, für Rohrleitung aus nichtrostenden Stahlrohren, Werkstoff-Nr 1.4520.
Menge: 224,000 St
DIN 276-2018 / IBP: 434
Bauabschnitte / Kostenträger: 434

**2.1.1.1.540 Übergangsstück zylindr. IG Stahl niro Pressverbindung AD 28mm Rp1 Klimakaltwasser Stahl niro**
STLB-Bau 2026-04 041
Übergangsstück, mit zylindrischem Innengewinde, aus nichtrostendem Stahl, Pressverbindung, mit Verpresstkennzeichnung und Prüfsicherheit, Außendurchmesser 28 mm, Gewindeanschluss Rp 1, für Klimakaltwasser, für Rohrleitung aus nichtrostenden Stahlrohren, Werkstoff-Nr 1.4520.
Menge: 162,000 St
DIN 276-2018 / IBP: 434
Bauabschnitte / Kostenträger: 434

**2.1.1.1.550 Übergangsstück zylindr. IG Stahl niro Pressverbindung AD 35mm Rp1 1/4 Klimakaltwasser Stahl niro**
STLB-Bau 2026-04 041
Übergangsstück, mit zylindrischem Innengewinde, aus nichtrostendem Stahl, Pressverbindung, mit Verpresstkennzeichnung und Prüfsicherheit, Außendurchmesser 35 mm, Gewindeanschluss Rp 1 1/4, für Klimakaltwasser, für Rohrleitung aus nichtrostenden Stahlrohren, Werkstoff-Nr 1.4520.
Menge: 72,000 St
DIN 276-2018 / IBP: 434
Bauabschnitte / Kostenträger: 434

**2.1.1.1.560 Übergangsstück zylindr. IG Stahl niro Pressverbindung AD 42mm Rp1 1/2 Klimakaltwasser Stahl niro**
STLB-Bau 2026-04 041
Übergangsstück, mit zylindrischem Innengewinde, aus nichtrostendem Stahl, Pressverbindung, mit Verpresstkennzeichnung und Prüfsicherheit, Außendurchmesser 42 mm, Gewindeanschluss Rp 1 1/2, für Klimakaltwasser, für Rohrleitung aus nichtrostenden Stahlrohren, Werkstoff-Nr 1.4520.
Menge: 68,000 St
DIN 276-2018 / IBP: 434
Bauabschnitte / Kostenträger: 434

**2.1.1.1.570 Übergangsstück zylindr. IG Stahl niro Pressverbindung AD 54mm Rp2 Klimakaltwasser Stahl niro**
STLB-Bau 2026-04 041
Übergangsstück, mit zylindrischem Innengewinde, aus nichtrostendem Stahl, Pressverbindung, mit Verpresstkennzeichnung und Prüfsicherheit, Außendurchmesser 54 mm, Gewindeanschluss Rp 2, für Klimakaltwasser, für Rohrleitung aus nichtrostenden Stahlrohren, Werkstoff-Nr 1.4520.
Menge: 30,000 St
DIN 276-2018 / IBP: 434
Bauabschnitte / Kostenträger: 434

**2.1.1.1.580 Übergangsverschraubung kon. AG Stahl niro Pressverbindung AD 22mm R3/4 Klimakaltwasser Stahl niro**
STLB-Bau 2026-04 041
Übergangsverschraubung, mit konischem Außengewinde, aus nichtrostendem Stahl, Pressverbindung, mit Verpresstkennzeichnung und Prüfsicherheit, Außendurchmesser 22 mm, Gewindeanschluss R 3/4, für Klimakaltwasser, für Rohrleitung aus nichtrostenden Stahlrohren, Werkstoff-Nr 1.4520.
Menge: 220,000 St
DIN 276-2018 / IBP: 434
Bauabschnitte / Kostenträger: 434

**2.1.1.1.590 Übergangsverschraubung kon. AG Stahl niro Pressverbindung AD 28mm R1 Klimakaltwasser Stahl niro**
STLB-Bau 2026-04 041
Übergangsverschraubung, mit konischem Außengewinde, aus nichtrostendem Stahl, Pressverbindung, mit Verpresstkennzeichnung und Prüfsicherheit, Außendurchmesser 28 mm, Gewindeanschluss R 1, für Klimakaltwasser, für Rohrleitung aus nichtrostenden Stahlrohren, Werkstoff-Nr 1.4520.
Menge: 70,000 St
DIN 276-2018 / IBP: 434
Bauabschnitte / Kostenträger: 434

**2.1.1.1.600 Übergangsverschraubung kon. AG Stahl niro Pressverbindung AD 35mm R1 1/4 Klimakaltwasser Stahl niro**
STLB-Bau 2026-04 041
Übergangsverschraubung, mit konischem Außengewinde, aus nichtrostendem Stahl, Pressverbindung, mit Verpresstkennzeichnung und Prüfsicherheit, Außendurchmesser 35 mm, Gewindeanschluss R 1 1/4, für Klimakaltwasser, für Rohrleitung aus nichtrostenden Stahlrohren, Werkstoff-Nr 1.4520.
Menge: 98,000 St
DIN 276-2018 / IBP: 434
Bauabschnitte / Kostenträger: 434

**2.1.1.1.610 Übergangsverschraubung kon. AG Stahl niro Pressverbindung AD 42mm R1 1/2 Klimakaltwasser Stahl niro**
STLB-Bau 2026-04 041
Übergangsverschraubung, mit konischem Außengewinde, aus nichtrostendem Stahl, Pressverbindung, mit Verpresstkennzeichnung und Prüfsicherheit, Außendurchmesser 42 mm, Gewindeanschluss R 1 1/2, für Klimakaltwasser, für Rohrleitung aus nichtrostenden Stahlrohren, Werkstoff-Nr 1.4520.
Menge: 42,000 St
DIN 276-2018 / IBP: 434
Bauabschnitte / Kostenträger: 434

**2.1.1.1.620 Übergangsverschraubung kon. AG Stahl niro Pressverbindung AD 54mm R2 Klimakaltwasser Stahl niro**
STLB-Bau 2026-04 041
Übergangsverschraubung, mit konischem Außengewinde, aus nichtrostendem Stahl, Pressverbindung, mit Verpresstkennzeichnung und Prüfsicherheit, Außendurchmesser 54 mm, Gewindeanschluss R 2, für Klimakaltwasser, für Rohrleitung aus nichtrostenden Stahlrohren, Werkstoff-Nr 1.4520.
Menge: 36,000 St
DIN 276-2018 / IBP: 434
Bauabschnitte / Kostenträger: 434

*Hinweis*

###### 2.1.1.2 Edelstahl

*Hinweis*

*Hinweis: Klimakaltwasserleitungen aus Edelstahl bis 5,5m Montagehöhe*

**2.1.1.2.10 Rohr Stahl niro geschweißt Klimakaltwasser AD 60,3mm WD 2mm genutete Rohrenden Kupplung**
STLB-Bau 2026-04 041
Rohrleitung aus nichtrostenden Stahlrohren DIN EN 10296-2, geschweißt, Werkstoff-Nr 1.4301, für Klimakaltwasser, Außendurchmesser 60,3 mm, Wanddicke 2 mm, Verbindung durch genutete Rohrenden und Kupplung, Form- und Verbindungsstücke werden gesondert vergütet, Verlegung in Gebäuden und Zentralen, besondere Rohrbefestigungen werden gesondert vergütet, Arbeitshöhe des Montageortes bis 5,5 m über der Standfläche des hierfür erforderlichen Gerüstes, Gerüst wird gesondert vergütet.
Menge: 1687,000 m
DIN 276-2018 / IBP: 422
Bauabschnitte / Kostenträger: 434

**2.1.1.2.20 Rohr Stahl niro geschweißt Klimakaltwasser AD 76,1mm WD 2mm genutete Rohrenden Kupplung**
STLB-Bau 2026-04 041
Rohrleitung aus nichtrostenden Stahlrohren DIN EN 10296-2, geschweißt, Werkstoff-Nr 1.4301, für Klimakaltwasser, Außendurchmesser 76,1 mm, Wanddicke 2 mm, Verbindung durch genutete Rohrenden und Kupplung, Form- und Verbindungsstücke werden gesondert vergütet, Verlegung in Gebäuden und Zentralen, besondere Rohrbefestigungen werden gesondert vergütet, Arbeitshöhe des Montageortes bis 5,5 m über der Standfläche des hierfür erforderlichen Gerüstes, Gerüst wird gesondert vergütet.
Menge: 2584,000 M
DIN 276-2018 / IBP: 422
Bauabschnitte / Kostenträger: 434

**2.1.1.2.30 Rohr Stahl niro geschweißt Klimakaltwasser AD 88,9mm WD 2mm genutete Rohrenden Kupplung**
STLB-Bau 2026-04 041
Rohrleitung aus nichtrostenden Stahlrohren DIN EN 10296-2, geschweißt, Werkstoff-Nr 1.4301, für Klimakaltwasser, Außendurchmesser 88,9 mm, Wanddicke 2 mm, Verbindung durch genutete Rohrenden und Kupplung, Form- und Verbindungsstücke werden gesondert vergütet, Verlegung in Gebäuden und Zentralen, besondere Rohrbefestigungen werden gesondert vergütet, Arbeitshöhe des Montageortes bis 5,5 m über der Standfläche des hierfür erforderlichen Gerüstes, Gerüst wird gesondert vergütet.
Menge: 2064,000 M
DIN 276-2018 / IBP: 422
Bauabschnitte / Kostenträger: 434

**2.1.1.2.40 Rohr Stahl niro geschweißt Klimakaltwasser AD 114,3mm WD 2mm genutete Rohrenden Kupplung**
STLB-Bau 2026-04 041
Rohrleitung aus nichtrostenden Stahlrohren DIN EN 10296-2, geschweißt, Werkstoff-Nr 1.4301, für Klimakaltwasser, Außendurchmesser 114,3 mm, Wanddicke 2 mm, Verbindung durch genutete Rohrenden und Kupplung, Form- und Verbindungsstücke werden gesondert vergütet, Verlegung in Gebäuden und Zentralen, besondere Rohrbefestigungen werden gesondert vergütet, Arbeitshöhe des Montageortes bis 5,5 m über der Standfläche des hierfür erforderlichen Gerüstes, Gerüst wird gesondert vergütet.
Menge: 1225,000 M
DIN 276-2018 / IBP: 422
Bauabschnitte / Kostenträger: 434

**2.1.1.2.50 Rohr Stahl niro geschweißt Klimakaltwasser AD 139,7mm WD 2mm genutete Rohrenden Kupplung**
Rohrleitung aus nichtrostenden Stahlrohren DIN EN 10296-2, geschweißt, Werkstoff-Nr 1.4301, für Klimakaltwasser, Außendurchmesser 139,7 mm, Wanddicke 2 mm,
Verbindung durch genutete Rohrenden und Kupplung, Form- und Verbindungsstücke werden gesondert vergütet, Verlegung in Gebäuden und Zentralen, besondere Rohrbefestigungen werden gesondert vergütet, Arbeitshöhe des Montageortes bis 5,5 m über der Standfläche des hierfür erforderlichen Gerüstes, Gerüst wird gesondert vergütet.
Menge: 1502,000 M
DIN 276-2018 / IBP: 434
Bauabschnitte / Kostenträger: 434

**2.1.1.2.60 Rohr Stahl niro geschweißt Klimakaltwasser AD 168,3mm WD 3mm genutete Rohrenden Kupplung**
Rohrleitung aus nichtrostenden Stahlrohren DIN EN 10296-2, geschweißt, Werkstoff-Nr 1.4301, für Klimakaltwasser, Außendurchmesser 168,3 mm, Wanddicke 3 mm,
Verbindung durch genutete Rohrenden und Kupplung, Form- und Verbindungsstücke werden gesondert vergütet, Verlegung in Gebäuden und Zentralen, besondere Rohrbefestigungen werden gesondert vergütet, Arbeitshöhe des Montageortes bis 5,5 m über der Standfläche des hierfür erforderlichen Gerüstes, Gerüst wird gesondert vergütet.
Menge: 119,000 M
DIN 276-2018 / IBP: 434
Bauabschnitte / Kostenträger: 434

**2.1.1.2.70 Rohr Stahl niro geschweißt Klimakaltwasser AD 219,1mm WD 3mm genutete Rohrenden Kupplung**
Rohrleitung aus nichtrostenden Stahlrohren DIN EN 10296-2, geschweißt, Werkstoff-Nr 1.4301, für Klimakaltwasser, Außendurchmesser 219,1mm, Wanddicke 3 mm,
Verbindung durch genutete Rohrenden und Kupplung, Form- und Verbindungsstücke werden gesondert vergütet, Verlegung in Gebäuden und Zentralen, besondere Rohrbefestigungen werden gesondert vergütet, Arbeitshöhe des Montageortes bis 5,5 m über der Standfläche des hierfür erforderlichen Gerüstes, Gerüst wird gesondert vergütet.
Menge: 490,000 M
DIN 276-2018 / IBP: 434
Bauabschnitte / Kostenträger: 434

**2.1.1.2.80 Rohr Stahl niro geschweißt Klimakaltwasser AD 273,0mm WD 3mm genutete Rohrenden Kupplung**
Rohrleitung aus nichtrostenden Stahlrohren DIN EN 10296-2, geschweißt, Werkstoff-Nr 1.4301, für Klimakaltwasser, Außendurchmesser 273,0 mm, Wanddicke 3 mm,
Verbindung durch genutete Rohrenden und Kupplung, Form- und Verbindungsstücke werden gesondert vergütet, Verlegung in Gebäuden und Zentralen, besondere Rohrbefestigungen werden gesondert vergütet, Arbeitshöhe des Montageortes bis 5,5 m über der Standfläche des hierfür erforderlichen Gerüstes, Gerüst wird gesondert vergütet.
Menge: 226,000 M
DIN 276-2018 / IBP: 434
Bauabschnitte / Kostenträger: 434

*Hinweis*

*Hinweis: Form- und Verbindungsstücke für Klimakaltwasserleitungen aus Edelstahl*
Form- und Verbindungsstücke für Klimakaltwasserleitungen aus
Edelstahl
Nachfolgende Form- und Verbindungsstücke beziehen sich auf alle vorgenannten Medien, Montageorte und -höhen sowie ggf. zusätzlich beschriebene Sicherungsmaßnahmen.
Behinderungen durch beengte Montage- und Platzverhältnisse sind grundsätzlich in den Einheitspreisen mit einzukalkulieren.

*Hinweis: Anforderungen an die Form- und Verbindungsstücke im Pressfittingsystem:*
Anforderungen an die Form- und Verbindungsstücke im Pressfittingsystem:
Die Form- und Verbindungsstücke müssen folgende Anforderungen erfüllen:
- unverpresst undicht
- Anlieferung und Lagerung in geschlossenen Behältnissen oder mit Verschlusskappen
- Form- und Verbindungsstücke sowie die Rohre sind vom selben Hersteller und System einzubauen. Eine Mischinstallation von verschiedenen Herstellern bzw. Systemen sind nicht zulässig

**2.1.1.2.90 Rohrkupplung genutete Rohrenden Stahl niro AD 60,3mm Klimakaltwasser Stahl niro**
STLB-Bau 2026-04 041
Rohrkupplung, für genutete Rohrenden, aus nichtrostendem Stahl, Außendurchmesser 60,3 mm, für Klimakaltwasser, für Rohrleitung aus nichtrostenden Stahlrohren, Werkstoff-Nr 1.4301.
Menge: 732,000 St
DIN 276-2018 / IBP: 422
Bauabschnitte / Kostenträger: 434

**2.1.1.2.100 Rohrkupplung genutete Rohrenden Stahl niro AD 76,1mm Klimakaltwasser Stahl niro**
STLB-Bau 2026-04 041
Rohrkupplung, für genutete Rohrenden, aus nichtrostendem Stahl, Außendurchmesser 76,1 mm, für Klimakaltwasser, für Rohrleitung aus nichtrostenden Stahlrohren, Werkstoff-Nr 1.4301.
Menge: 1034,000 St
DIN 276-2018 / IBP: 422
Bauabschnitte / Kostenträger: 434

**2.1.1.2.110 Rohrkupplung genutete Rohrenden Stahl niro AD 88,9mm Klimakaltwasser Stahl niro**
STLB-Bau 2026-04 041
Rohrkupplung, für genutete Rohrenden, aus nichtrostendem Stahl, Außendurchmesser 88,9 mm, für Klimakaltwasser, für Rohrleitung aus nichtrostenden Stahlrohren, Werkstoff-Nr 1.4301.
Menge: 825,000 St
DIN 276-2018 / IBP: 422
Bauabschnitte / Kostenträger: 434

**2.1.1.2.120 Rohrkupplung genutete Rohrenden Stahl niro AD 114,3mm Klimakaltwasser Stahl niro**
STLB-Bau 2026-04 041
Rohrkupplung, für genutete Rohrenden, aus nichtrostendem Stahl, Außendurchmesser 114,3 mm, für Klimakaltwasser, für Rohrleitung aus nichtrostenden Stahlrohren, Werkstoff-Nr 1.4301.
Menge: 492,000 St
DIN 276-2018 / IBP: 422
Bauabschnitte / Kostenträger: 434

**2.1.1.2.130 Rohrkupplung genutete Rohrenden Stahl niro AD 139,7mm Klimakaltwasser Stahl niro**
STLB-Bau 2026-04 041
Rohrkupplung, für genutete Rohrenden, aus nichtrostendem Stahl, Außendurchmesser 139,7 mm, für Klimakaltwasser, für Rohrleitung aus nichtrostenden Stahlrohren, Werkstoff-Nr 1.4301.
Menge: 603,000 St
DIN 276-2018 / IBP: 422
Bauabschnitte / Kostenträger: 434

**2.1.1.2.140 Rohrkupplung genutete Rohrenden Stahl niro AD 168,3mm Klimakaltwasser Stahl niro**
Rohrkupplung, für genutete Rohrenden, aus nichtrostendem Stahl, Außendurchmesser 168,3 mm, für Klimakaltwasser, für Rohrleitung aus nichtrostenden Stahlrohren, Werkstoff-Nr 1.4301.
Menge: 48,000 St
DIN 276-2018 / IBP: 434
Bauabschnitte / Kostenträger: 434

**2.1.1.2.150 Rohrkupplung genutete Rohrenden Stahl niro AD 219,1mm Klimakaltwasser Stahl niro**
Rohrkupplung, für genutete Rohrenden, aus nichtrostendem Stahl, Außendurchmesser 219,1 mm, für Klimakaltwasser, für Rohrleitung aus nichtrostenden Stahlrohren, Werkstoff-Nr 1.4301.
Menge: 306,000 St
DIN 276-2018 / IBP: 434
Bauabschnitte / Kostenträger: 434

**2.1.1.2.160 Rohrkupplung genutete Rohrenden Stahl niro AD 273,0mm Klimakaltwasser Stahl niro**
Rohrkupplung, für genutete Rohrenden, aus nichtrostendem Stahl, Außendurchmesser 273,0 mm, für Klimakaltwasser, für Rohrleitung aus nichtrostenden Stahlrohren, Werkstoff-Nr 1.4301.
Menge: 184,000 St
DIN 276-2018 / IBP: 434
Bauabschnitte / Kostenträger: 434

**2.1.1.2.170 Axialkompensator, Außendurchmesser 60,3 mm.**
Axialkompensator, aus nichtrostendem Stahl, für Klimakaltwasser aus nichtrostendem Stahl, Außendurchmesser 60,3 mm.
Menge: 4,000 St
DIN 276-2018 / IBP: 434
Bauabschnitte / Kostenträger: 434

**2.1.1.2.180 Axialkompensator, Außendurchmesser 76,1 mm.**
Axialkompensator, aus nichtrostendem Stahl, für Klimakaltwasser aus nichtrostendem Stahl, Außendurchmesser 76,1 mm.
Menge: 2,000 St
DIN 276-2018 / IBP: 434
Bauabschnitte / Kostenträger: 434

**2.1.1.2.190 Axialkompensator, Außendurchmesser 88,9 mm.**
Axialkompensator, aus nichtrostendem Stahl, für Klimakaltwasser aus nichtrostendem Stahl, Außendurchmesser 88,9 mm.
Menge: 2,000 St
DIN 276-2018 / IBP: 434
Bauabschnitte / Kostenträger: 434

**2.1.1.2.200 Axialkompensator, Außendurchmesser 114,3 mm.**
Axialkompensator, aus nichtrostendem Stahl, für Klimakaltwasser aus nichtrostendem Stahl, Außendurchmesser 114,3 mm.
Menge: 2,000 St
DIN 276-2018 / IBP: 434
Bauabschnitte / Kostenträger: 434

**2.1.1.2.210 Axialkompensator, Außendurchmesser 139,7 mm.**
Axialkompensator, aus nichtrostendem Stahl, für Klimakaltwasser aus nichtrostendem Stahl, Außendurchmesser 139,7 mm.
Menge: 2,000 St
DIN 276-2018 / IBP: 434
Bauabschnitte / Kostenträger: 434

**2.1.1.2.220 Axialkompensator, Außendurchmesser 168,3 mm.**
Axialkompensator, aus nichtrostendem Stahl, für Klimakaltwasser aus nichtrostendem Stahl, Außendurchmesser 168,3 mm.
Menge: 2,000 St
DIN 276-2018 / IBP: 434
Bauabschnitte / Kostenträger: 434

**2.1.1.2.230 Axialkompensator, Außendurchmesser 219,1 mm.**
Axialkompensator, aus nichtrostendem Stahl, für Klimakaltwasser aus nichtrostendem Stahl, Außendurchmesser 219,1 mm.
Menge: 2,000 St
DIN 276-2018 / IBP: 434
Bauabschnitte / Kostenträger: 434

**2.1.1.2.240 Axialkompensator, Außendurchmesser 273,0 mm.**
Axialkompensator, aus nichtrostendem Stahl, für Klimakaltwasser aus nichtrostendem Stahl, Außendurchmesser 273,0 mm.
Menge: 2,000 St
DIN 276-2018 / IBP: 434
Bauabschnitte / Kostenträger: 434

*Hinweis*

**2.1.1.2.250 Bogen genutet Stahl niro AD 60,3mm Klimakaltwasser Stahl niro**
STLB-Bau 2026-04 041
Bogen, genutet, aus nichtrostendem Stahl, Außendurchmesser 60,3 mm, für Klimakaltwasser, für Rohrleitung aus nichtrostenden Stahlrohren, Werkstoff-Nr 1.4301.
Menge: 413,000 St
DIN 276-2018 / IBP: 422
Bauabschnitte / Kostenträger: 434

**2.1.1.2.260 Bogen genutet Stahl niro AD 76,1mm Klimakaltwasser Stahl niro**
STLB-Bau 2026-04 041
Bogen, genutet, aus nichtrostendem Stahl, Außendurchmesser 76,1 mm, für Klimakaltwasser, für Rohrleitung aus nichtrostenden Stahlrohren, Werkstoff-Nr 1.4301.
Menge: 676,000 St
DIN 276-2018 / IBP: 422
Bauabschnitte / Kostenträger: 434

**2.1.1.2.270 Bogen genutet Stahl niro AD 88,9mm Klimakaltwasser Stahl niro**
STLB-Bau 2026-04 041
Bogen, genutet, aus nichtrostendem Stahl, Außendurchmesser 88,9 mm, für Klimakaltwasser, für Rohrleitung aus nichtrostenden Stahlrohren, Werkstoff-Nr 1.4301.
Menge: 343,000 St
DIN 276-2018 / IBP: 422
Bauabschnitte / Kostenträger: 434

**2.1.1.2.280 Bogen genutet Stahl niro AD 114,3mm Klimakaltwasser Stahl niro**
STLB-Bau 2026-04 041
Bogen, genutet, aus nichtrostendem Stahl, Außendurchmesser 114,3 mm, für Klimakaltwasser, für Rohrleitung aus nichtrostenden Stahlrohren, Werkstoff-Nr 1.4301.
Menge: 342,000 St
DIN 276-2018 / IBP: 422
Bauabschnitte / Kostenträger: 434

**2.1.1.2.290 Bogen genutet Stahl niro AD 139,7mm Klimakaltwasser Stahl niro**
STLB-Bau 2026-04 041
Bogen, genutet, aus nichtrostendem Stahl, Außendurchmesser 139,7 mm, für Klimakaltwasser, für Rohrleitung aus nichtrostenden Stahlrohren, Werkstoff-Nr 1.4301.
Menge: 239,000 St
DIN 276-2018 / IBP: 422
Bauabschnitte / Kostenträger: 434

**2.1.1.2.300 Bogen genutet Stahl niro AD 168,3mm Klimakaltwasser Stahl niro**
Bogen, genutet, aus nichtrostendem Stahl, Außendurchmesser 168,3 mm, für Klimakaltwasser, für Rohrleitung aus nichtrostenden Stahlrohren, Werkstoff-Nr 1.4301.
Menge: 25,000 St
DIN 276-2018 / IBP: 434
Bauabschnitte / Kostenträger: 434

**2.1.1.2.310 Bogen genutet Stahl niro AD 219,1mm Klimakaltwasser Stahl niro**
Bogen, genutet, aus nichtrostendem Stahl, Außendurchmesser 219,1 mm, für Klimakaltwasser, für Rohrleitung aus nichtrostenden Stahlrohren, Werkstoff-Nr 1.4301.
Menge: 57,000 St
DIN 276-2018 / IBP: 434
Bauabschnitte / Kostenträger: 434

**2.1.1.2.320 Bogen genutet Stahl niro AD 273,0mm Klimakaltwasser Stahl niro**
Bogen, genutet, aus nichtrostendem Stahl, Außendurchmesser 273,0 mm, für Klimakaltwasser, für Rohrleitung aus nichtrostenden Stahlrohren, Werkstoff-Nr 1.4301.
Menge: 27,000 St
DIN 276-2018 / IBP: 434
Bauabschnitte / Kostenträger: 434

*Hinweis*

**2.1.1.2.330 T-Stück genutet Stahl niro AD 60,3mm Klimakaltwasser Stahl niro**
STLB-Bau 2026-04 041
T-Stück, genutet, aus nichtrostendem Stahl, Außendurchmesser 60,3 mm, für Klimakaltwasser, für Rohrleitung aus nichtrostenden Stahlrohren, Werkstoff-Nr 1.4301.
Menge: 8,000 St
DIN 276-2018 / IBP: 422
Bauabschnitte / Kostenträger: 434

**2.1.1.2.340 T-Stück genutet Stahl niro AD 76,1mm Klimakaltwasser Stahl niro**
STLB-Bau 2026-04 041
T-Stück, genutet, aus nichtrostendem Stahl, Außendurchmesser 76,1 mm, für Klimakaltwasser, für Rohrleitung aus nichtrostenden Stahlrohren, Werkstoff-Nr 1.4301.
Menge: 10,000 St
DIN 276-2018 / IBP: 422
Bauabschnitte / Kostenträger: 434

**2.1.1.2.350 T-Stück genutet Stahl niro AD 88,9mm Klimakaltwasser Stahl niro**
STLB-Bau 2026-04 041
T-Stück, genutet, aus nichtrostendem Stahl, Außendurchmesser 88,9 mm, für Klimakaltwasser, für Rohrleitung aus nichtrostenden Stahlrohren, Werkstoff-Nr 1.4301.
Menge: 10,000 St
DIN 276-2018 / IBP: 422
Bauabschnitte / Kostenträger: 434

**2.1.1.2.360 T-Stück genutet Stahl niro AD 114,3mm Klimakaltwasser Stahl niro**
STLB-Bau 2026-04 041
T-Stück, genutet, aus nichtrostendem Stahl, Außendurchmesser 114,3 mm, für Klimakaltwasser, für Rohrleitung aus nichtrostenden Stahlrohren, Werkstoff-Nr 1.4301.
Menge: 10,000 St
DIN 276-2018 / IBP: 422
Bauabschnitte / Kostenträger: 434

**2.1.1.2.370 T-Stück genutet Stahl niro AD 139,7mm Klimakaltwasser Stahl niro**
STLB-Bau 2026-04 041
T-Stück, genutet, aus nichtrostendem Stahl, Außendurchmesser 139,7 mm, für Klimakaltwasser, für Rohrleitung aus nichtrostenden Stahlrohren, Werkstoff-Nr 1.4301.
Menge: 6,000 St
DIN 276-2018 / IBP: 422
Bauabschnitte / Kostenträger: 434

**2.1.1.2.380 T-Stück genutet, Stahl niro AD 168,3mm Klimakaltwasser Stahl niro**
T-Stück, genutet, aus nichtrostendem Stahl, Außendurchmesser 168,3 mm, für Klimakaltwasser, für Rohrleitung aus nichtrostenden Stahlrohren, Werkstoff-Nr 1.4301.
Menge: 2,000 St
DIN 276-2018 / IBP: 434
Bauabschnitte / Kostenträger: 434

**2.1.1.2.390 T-Stück reduziert genutet Stahl niro AD 60,3mm Klimakaltwasser Stahl niro**
STLB-Bau 2026-04 041
T-Stück, reduziert, genutet, aus nichtrostendem Stahl, Außendurchmesser 60,3 mm, für Klimakaltwasser, für Rohrleitung aus nichtrostenden Stahlrohren, Werkstoff-Nr 1.4301.
Menge: 72,000 St
DIN 276-2018 / IBP: 422
Bauabschnitte / Kostenträger: 434

**2.1.1.2.400 T-Stück reduziert genutet Stahl niro AD 76,1mm Klimakaltwasser Stahl niro**
STLB-Bau 2026-04 041
T-Stück, reduziert, genutet, aus nichtrostendem Stahl, Außendurchmesser 76,1 mm, für Klimakaltwasser, für Rohrleitung aus nichtrostenden Stahlrohren, Werkstoff-Nr 1.4301.
Menge: 108,000 St
DIN 276-2018 / IBP: 422
Bauabschnitte / Kostenträger: 434

**2.1.1.2.410 T-Stück reduziert genutet Stahl niro AD 88,9mm x 76,1mm Klimakaltwasser Stahl niro**
STLB-Bau 2026-04 041
T-Stück, reduziert, genutet, aus nichtrostendem Stahl, Außendurchmesser 88,9 mm, 2. Durchmesser 76,1 mm, für Klimakaltwasser, für Rohrleitung aus nichtrostenden Stahlrohren, Werkstoff-Nr 1.4301.
Menge: 50,000 St
DIN 276-2018 / IBP: 422
Bauabschnitte / Kostenträger: 434

**2.1.1.2.420 T-Stück reduziert genutet Stahl niro AD 114,3mm x 88,9mm Klimakaltwasser Stahl niro**
STLB-Bau 2026-04 041
T-Stück, reduziert, genutet, aus nichtrostendem Stahl, Außendurchmesser 114,3 mm, 2. Durchmesser 88,9 mm, für Klimakaltwasser, für Rohrleitung aus nichtrostenden Stahlrohren, Werkstoff-Nr 1.4301.
Menge: 47,000 St
DIN 276-2018 / IBP: 422
Bauabschnitte / Kostenträger: 434

**2.1.1.2.430 T-Stück reduziert genutet Stahl niro AD 139,7mm x 114,3mm Klimakaltwasser Stahl niro**
STLB-Bau 2026-04 041
T-Stück, reduziert, genutet, aus nichtrostendem Stahl, Außendurchmesser 139,7 mm, 2. Durchmesser 114,3 mm, für Klimakaltwasser, für Rohrleitung aus nichtrostenden Stahlrohren, Werkstoff-Nr 1.4301.
Menge: 15,000 St
DIN 276-2018 / IBP: 422
Bauabschnitte / Kostenträger: 434

**2.1.1.2.440 T-Stück genutet, reduziert Stahl niro AD 168,3mm x 139,7mm Klimakaltwasser Stahl niro**
T-Stück, genutet, reduziert, aus nichtrostendem Stahl, Außendurchmesser 168,3 mm, 2. Durchmesser 139,7 mm, für Klimakaltwasser, für Rohrleitung aus nichtrostenden Stahlrohren, Werkstoff-Nr 1.4301.
Menge: 4,000 St
DIN 276-2018 / IBP: 434
Bauabschnitte / Kostenträger: 434

**2.1.1.2.450 T-Stück genutet, reduziert Stahl niro AD 219,1mm x 114,3mm Klimakaltwasser Stahl niro**
T-Stück, genutet, reduziert, aus nichtrostendem Stahl, Außendurchmesser 219,1 mm, 2. Durchmesser 114,3 mm, für Klimakaltwasser, für Rohrleitung aus nichtrostenden Stahlrohren, Werkstoff-Nr 1.4301.
Menge: 4,000 St
DIN 276-2018 / IBP: 434
Bauabschnitte / Kostenträger: 434

**2.1.1.2.460 T-Stück genutet, reduziert Stahl niro AD 273,0mm x 139,7mm Klimakaltwasser Stahl niro**
T-Stück, genutet, reduziert, aus nichtrostendem Stahl, Außendurchmesser 273,0 mm, 2. Durchmesser 139,7 mm, für Klimakaltwasser, für Rohrleitung aus nichtrostenden Stahlrohren, Werkstoff-Nr 1.4301.
Menge: 4,000 St
DIN 276-2018 / IBP: 434
Bauabschnitte / Kostenträger: 434

**2.1.1.2.470 T-Stück genutet, reduziert Stahl niro AD 273,0mm x 219,1mm Klimakaltwasser Stahl niro**
T-Stück, genutet, reduziert, aus nichtrostendem Stahl, Außendurchmesser 273,0 mm, 2. Durchmesser 219,1 mm, für Klimakaltwasser, für Rohrleitung aus nichtrostenden Stahlrohren, Werkstoff-Nr 1.4301.
Menge: 2,000 St
DIN 276-2018 / IBP: 434
Bauabschnitte / Kostenträger: 434

**2.1.1.2.480 Reduzierstück genutet Stahl niro AD 60,3mm Klimakaltwasser Stahl niro**
STLB-Bau 2026-04 041
Reduzierstück, genutet, aus nichtrostendem Stahl, Außendurchmesser 60,3 mm, für Klimakaltwasser, für Rohrleitung aus nichtrostenden Stahlrohren, Werkstoff-Nr 1.4301.
Menge: 108,000 St
DIN 276-2018 / IBP: 422
Bauabschnitte / Kostenträger: 434

**2.1.1.2.490 Reduzierstück genutet Stahl niro AD 76,1mm Klimakaltwasser Stahl niro**
STLB-Bau 2026-04 041
Reduzierstück, genutet, aus nichtrostendem Stahl, Außendurchmesser 76,1 mm, für Klimakaltwasser, für Rohrleitung aus nichtrostenden Stahlrohren, Werkstoff-Nr 1.4301.
Menge: 108,000 St
DIN 276-2018 / IBP: 422
Bauabschnitte / Kostenträger: 434

**2.1.1.2.500 Reduzierstück genutet Stahl niro AD 88,9mm Klimakaltwasser Stahl niro**
STLB-Bau 2026-04 041
Reduzierstück, genutet, aus nichtrostendem Stahl, Außendurchmesser 88,9 mm, für Klimakaltwasser, für Rohrleitung aus nichtrostenden Stahlrohren, Werkstoff-Nr 1.4301.
Menge: 27,000 St
DIN 276-2018 / IBP: 422
Bauabschnitte / Kostenträger: 434

**2.1.1.2.510 Reduzierstück genutet Stahl niro AD 88,9mm x 76,1mm Klimakaltwasser Stahl niro**
STLB-Bau 2026-04 041
Reduzierstück, genutet, aus nichtrostendem Stahl, Außendurchmesser 88,9 mm, 2. Durchmesser 76,1 mm, für Klimakaltwasser, für Rohrleitung aus nichtrostenden Stahlrohren, Werkstoff-Nr 1.4301.
Menge: 25,000 St
DIN 276-2018 / IBP: 422
Bauabschnitte / Kostenträger: 434

**2.1.1.2.520 Reduzierstück genutet Stahl niro AD 114,3mm x 76,1mm Klimakaltwasser Stahl niro**
STLB-Bau 2026-04 041
Reduzierstück, genutet, aus nichtrostendem Stahl, Außendurchmesser 114,3 mm, 2. Durchmesser 76,1 mm, für Klimakaltwasser, für Rohrleitung aus nichtrostenden Stahlrohren, Werkstoff-Nr 1.4301.
Menge: 32,000 St
DIN 276-2018 / IBP: 422
Bauabschnitte / Kostenträger: 434

**2.1.1.2.530 Reduzierstück genutet Stahl niro AD 114,3mm x 88,9mm Klimakaltwasser Stahl niro**
STLB-Bau 2026-04 041
Reduzierstück, genutet, aus nichtrostendem Stahl, Außendurchmesser 114,3 mm, 2. Durchmesser 88,9 mm, für Klimakaltwasser, für Rohrleitung aus nichtrostenden Stahlrohren, Werkstoff-Nr 1.4301.
Menge: 21,000 St
DIN 276-2018 / IBP: 422
Bauabschnitte / Kostenträger: 434

**2.1.1.2.540 Reduzierstück genutet Stahl niro AD 139,7mm x 114,3mm Klimakaltwasser Stahl niro**
STLB-Bau 2026-04 041
Reduzierstück, genutet, aus nichtrostendem Stahl, Außendurchmesser 139,7 mm, 2. Durchmesser 114,3 mm, für Klimakaltwasser, für Rohrleitung aus nichtrostenden Stahlrohren, Werkstoff-Nr 1.4301.
Menge: 15,000 St
DIN 276-2018 / IBP: 422
Bauabschnitte / Kostenträger: 434

**2.1.1.2.550 Reduzierstück genutet Stahl niro AD 168,3mm x 139,7mm Klimakaltwasser Stahl niro**
Reduzierstück, genutet, aus nichtrostendem Stahl, Außendurchmesser 168,3 mm, 2. Durchmesser 139,7 mm, für Klimakaltwasser, für Rohrleitung aus nichtrostenden Stahlrohren, Werkstoff-Nr 1.4301.
Menge: 4,000 St
DIN 276-2018 / IBP: 434
Bauabschnitte / Kostenträger: 434

**2.1.1.2.560 Reduzierstück genutet Stahl niro AD 219,1mm x 168,3mm Klimakaltwasser Stahl niro**
Reduzierstück, genutet, aus nichtrostendem Stahl, Außendurchmesser 219,1 mm, 2. Durchmesser 168,3 mm, für Klimakaltwasser, für Rohrleitung aus nichtrostenden Stahlrohren, Werkstoff-Nr 1.4301.
Menge: 4,000 St
DIN 276-2018 / IBP: 434
Bauabschnitte / Kostenträger: 434

**2.1.1.2.570 Reduzierstück genutet Stahl niro AD 273,0mm x 219,1mm Klimakaltwasser Stahl niro**
Reduzierstück, genutet, aus nichtrostendem Stahl, Außendurchmesser 219,1 mm, 2. Durchmesser 168,3 mm, für Klimakaltwasser, für Rohrleitung aus nichtrostenden Stahlrohren, Werkstoff-Nr 1.4301.
Menge: 4,000 St
DIN 276-2018 / IBP: 434
Bauabschnitte / Kostenträger: 434

**2.1.1.2.580 Kappe genutet Stahl niro AD 60,3mm Klimakaltwasser Stahl niro**
STLB-Bau 2026-04 041
Kappe, genutet, aus nichtrostendem Stahl, Außendurchmesser 60,3 mm, für Klimakaltwasser, für Rohrleitung aus nichtrostenden Stahlrohren, Werkstoff-Nr 1.4301.
Menge: 12,000 St
DIN 276-2018 / IBP: 422
Bauabschnitte / Kostenträger: 434

**2.1.1.2.590 Kappe genutet Stahl niro AD 76,1mm Klimakaltwasser Stahl niro**
STLB-Bau 2026-04 041
Kappe, genutet, aus nichtrostendem Stahl, Außendurchmesser 76,1 mm, für Klimakaltwasser, für Rohrleitung aus nichtrostenden Stahlrohren, Werkstoff-Nr 1.4301.
Menge: 14,000 St
DIN 276-2018 / IBP: 422
Bauabschnitte / Kostenträger: 434

**2.1.1.2.600 Kappe genutet Stahl niro AD 88,9mm Klimakaltwasser Stahl niro**
STLB-Bau 2026-04 041
Kappe, genutet, aus nichtrostendem Stahl, Außendurchmesser 88,9 mm, für Klimakaltwasser, für Rohrleitung aus nichtrostenden Stahlrohren, Werkstoff-Nr 1.4301.
Menge: 12,000 St
DIN 276-2018 / IBP: 422
Bauabschnitte / Kostenträger: 434

**2.1.1.2.610 Kappe genutet Stahl niro AD 108mm Klimakaltwasser Stahl niro**
STLB-Bau 2026-04 041
Kappe, genutet, aus nichtrostendem Stahl, Außendurchmesser 108 mm, für Klimakaltwasser, für Rohrleitung aus nichtrostenden Stahlrohren, Werkstoff-Nr 1.4301.
Menge: 10,000 St
DIN 276-2018 / IBP: 422
Bauabschnitte / Kostenträger: 434

**2.1.1.2.620 Kappe genutet Stahl niro AD 114,3mm Klimakaltwasser Stahl niro**
STLB-Bau 2026-04 041
Kappe, genutet, aus nichtrostendem Stahl, Außendurchmesser 114,3 mm, für Klimakaltwasser, für Rohrleitung aus nichtrostenden Stahlrohren, Werkstoff-Nr 1.4301.
Menge: 10,000 St
DIN 276-2018 / IBP: 422
Bauabschnitte / Kostenträger: 434

**2.1.1.2.630 Kappe genutet Stahl niro AD 139,7mm Klimakaltwasser Stahl niro**
STLB-Bau 2026-04 041
Kappe, genutet, aus nichtrostendem Stahl, Außendurchmesser 139,7 mm, für Klimakaltwasser, für Rohrleitung aus nichtrostenden Stahlrohren, Werkstoff-Nr 1.4301.
Menge: 8,000 St
DIN 276-2018 / IBP: 422
Bauabschnitte / Kostenträger: 434

**2.1.1.2.640 Übergangsflansch Stahl niro PN10/16 AD 35mm Klimakaltwasser Stahl niro**
*** Leitbeschreibung
STLB-Bau 2026-04 041
Übergangsflansch, aus nichtrostendem Stahl, PN 10/16, Außendurchmesser 35 mm, für Klimakaltwasser, für Rohrleitung aus nichtrostenden Stahlrohren, Werkstoff-Nr 1.4301.
Menge: 56,000 St
DIN 276-2018 / IBP: 422
Bauabschnitte / Kostenträger: 434
*Unterbeschreibung 1 Einschl. Dichtungen, Schrauben und Muttern aus Edelstahl, Kunststoffhülsen und Unterlegscheiben aus Kunststoff (Polyamid), zur Vermeidung des direkten Kontaktes der Schrauben mit dem Flansch. Die Schrauben sind mit Graphitpaste zu benetzen.*

**2.1.1.2.650 Übergangsflansch Stahl niro PN10/16 AD 42mm Klimakaltwasser Stahl niro**
*** Leitbeschreibung
STLB-Bau 2026-04 041
Übergangsflansch, aus nichtrostendem Stahl, PN 10/16, Außendurchmesser 42 mm, für Klimakaltwasser, für Rohrleitung aus nichtrostenden Stahlrohren, Werkstoff-Nr 1.4301.
Menge: 28,000 St
DIN 276-2018 / IBP: 422
Bauabschnitte / Kostenträger: 434
*Unterbeschreibung 1 Einschl. Dichtungen, Schrauben und Muttern aus Edelstahl, Kunststoffhülsen und Unterlegscheiben aus Kunststoff (Polyamid), zur Vermeidung des direkten Kontaktes der Schrauben mit dem Flansch. Die Schrauben sind mit Graphitpaste zu benetzen.*

**2.1.1.2.660 Übergangsflansch Stahl niro PN10/16 AD 54mm Klimakaltwasser Stahl niro**
*** Leitbeschreibung
STLB-Bau 2026-04 041
Übergangsflansch, aus nichtrostendem Stahl, PN 10/16, Außendurchmesser 54 mm, für Klimakaltwasser, für Rohrleitung aus nichtrostenden Stahlrohren, Werkstoff-Nr 1.4301.
Menge: 28,000 St
DIN 276-2018 / IBP: 422
Bauabschnitte / Kostenträger: 434
*Unterbeschreibung 1 Einschl. Dichtungen, Schrauben und Muttern aus Edelstahl, Kunststoffhülsen und Unterlegscheiben aus Kunststoff (Polyamid), zur Vermeidung des direkten Kontaktes der Schrauben mit dem Flansch. Die Schrauben sind mit Graphitpaste zu benetzen.*

**2.1.1.2.670 Übergangsflansch Stahl niro PN10/16 AD 76,1mm Klimakaltwasser Stahl niro**
*** Leitbeschreibung
STLB-Bau 2026-04 041
Übergangsflansch, aus nichtrostendem Stahl, PN 10/16, Außendurchmesser 76,1 mm, für Klimakaltwasser, für Rohrleitung aus nichtrostenden Stahlrohren, Werkstoff-Nr 1.4301.
Menge: 204,000 St
DIN 276-2018 / IBP: 422
Bauabschnitte / Kostenträger: 434
*Unterbeschreibung 1 Einschl. Dichtungen, Schrauben und Muttern aus Edelstahl, Kunststoffhülsen und Unterlegscheiben aus Kunststoff (Polyamid), zur Vermeidung des direkten Kontaktes der Schrauben mit dem Flansch. Die Schrauben sind mit Graphitpaste zu benetzen.*

**2.1.1.2.680 Übergangsflansch Stahl niro PN10/16 AD 88,9mm Klimakaltwasser Stahl niro**
*** Leitbeschreibung
STLB-Bau 2026-04 041
Übergangsflansch, aus nichtrostendem Stahl, PN 10/16, Außendurchmesser 88,9 mm, für Klimakaltwasser, für Rohrleitung aus nichtrostenden Stahlrohren, Werkstoff-Nr 1.4301.
Menge: 108,000 St
DIN 276-2018 / IBP: 422
Bauabschnitte / Kostenträger: 434
*Unterbeschreibung 1 Einschl. Dichtungen, Schrauben und Muttern aus Edelstahl, Kunststoffhülsen und Unterlegscheiben aus Kunststoff (Polyamid), zur Vermeidung des direkten Kontaktes der Schrauben mit dem Flansch. Die Schrauben sind mit Graphitpaste zu benetzen.*

**2.1.1.2.690 Übergangsflansch Stahl niro PN10/16 AD 114,3mm Klimakaltwasser Stahl niro**
*** Leitbeschreibung
STLB-Bau 2026-04 041
Übergangsflansch, aus nichtrostendem Stahl, PN 10/16, Außendurchmesser 114,3 mm, für Klimakaltwasser, für Rohrleitung aus nichtrostenden Stahlrohren, Werkstoff-Nr 1.4301.
Menge: 84,000 St
DIN 276-2018 / IBP: 422
Bauabschnitte / Kostenträger: 434
*Unterbeschreibung 1 Einschl. Dichtungen, Schrauben und Muttern aus Edelstahl, Kunststoffhülsen und Unterlegscheiben aus Kunststoff (Polyamid), zur Vermeidung des direkten Kontaktes der Schrauben mit dem Flansch. Die Schrauben sind mit Graphitpaste zu benetzen.*

**2.1.1.2.700 Übergangsflansch Stahl niro PN10/16 AD 139,7mm Klimakaltwasser Stahl niro**
*** Leitbeschreibung
STLB-Bau 2026-04 041
Übergangsflansch, aus nichtrostendem Stahl, PN 10/16, Außendurchmesser 139,7 mm, für Klimakaltwasser, für Rohrleitung aus nichtrostenden Stahlrohren, Werkstoff-Nr 1.4301.
Menge: 74,000 St
DIN 276-2018 / IBP: 422
Bauabschnitte / Kostenträger: 434
*Unterbeschreibung 1 Einschl. Dichtungen, Schrauben und Muttern aus Edelstahl, Kunststoffhülsen und Unterlegscheiben aus Kunststoff (Polyamid), zur Vermeidung des direkten Kontaktes der Schrauben mit dem Flansch. Die Schrauben sind mit Graphitpaste zu benetzen.*

**2.1.1.2.710 Übergangsflansch Stahl niro PN10/16 AD 168,3mm Klimakaltwasser Stahl niro**
*** Leitbeschreibung
Übergangsflansch, aus nichtrostendem Stahl, PN 10/16, Außendurchmesser 168,3 mm, für Klimakaltwasser, für Rohrleitung aus nichtrostenden Stahlrohren, Werkstoff-Nr 1.4301.
Menge: 28,000 St
DIN 276-2018 / IBP: 434
Bauabschnitte / Kostenträger: 434
*Unterbeschreibung 1 Einschl. Dichtungen, Schrauben und Muttern aus Edelstahl, Kunststoffhülsen und Unterlegscheiben aus Kunststoff (Polyamid), zur Vermeidung des direkten Kontaktes der Schrauben mit dem Flansch. Die Schrauben sind mit Graphitpaste zu benetzen.*

**2.1.1.2.720 Übergangsflansch Stahl niro PN10/16 AD 219,1mm Klimakaltwasser Stahl niro**
*** Leitbeschreibung
Übergangsflansch, aus nichtrostendem Stahl, PN 10/16, Außendurchmesser 219,1 mm, für Klimakaltwasser, für Rohrleitung aus nichtrostenden Stahlrohren, Werkstoff-Nr 1.4301.
Menge: 14,000 St
DIN 276-2018 / IBP: 434
Bauabschnitte / Kostenträger: 434
*Unterbeschreibung 1 Einschl. Dichtungen, Schrauben und Muttern aus Edelstahl, Kunststoffhülsen und Unterlegscheiben aus Kunststoff (Polyamid), zur Vermeidung des direkten Kontaktes der Schrauben mit dem Flansch. Die Schrauben sind mit Graphitpaste zu benetzen.*

**2.1.1.2.730 Übergangsflansch Stahl niro PN10/16 AD 273,0mm Klimakaltwasser Stahl niro**
*** Leitbeschreibung
Übergangsflansch, aus nichtrostendem Stahl, PN 10/16, Außendurchmesser 273,0 mm, für Klimakaltwasser, für Rohrleitung aus nichtrostenden Stahlrohren, Werkstoff-Nr 1.4301.
Menge: 14,000 St
DIN 276-2018 / IBP: 434
Bauabschnitte / Kostenträger: 434
*Unterbeschreibung 1 Einschl. Dichtungen, Schrauben und Muttern aus Edelstahl, Kunststoffhülsen und Unterlegscheiben aus Kunststoff (Polyamid), zur Vermeidung des direkten Kontaktes der Schrauben mit dem Flansch. Die Schrauben sind mit Graphitpaste zu benetzen.*

*Hinweis*

##### 2.1.2 Mineralwolle mit verstärkter Alukaschierung

###### 2.1.2.1 Mineralwolle verstärkt ohne Ummantelung für Edelstahl- und/oder Kupferrohr, Klimakaltwasser

*Hinweis*

**2.1.2.1.10 Kältedämmung Rohr DN15 Gebäude MW kaschiert Alufolie Rohrschale D 40mm 0,035W/(mK)**
STLB-Bau 2026-04 047
Kältedämmung DIN 4140 an haus- und betriebstechnischen Anlagen, an Rohrleitung, DN 15, Mindestabstände DIN 4140 sind nicht eingehalten, im Gebäude, keine ausreichende Konvektion bzw. unzureichender Abstand zu Objekten, Dämmung aus Mineralwolle, kaschiert mit Aluminiumfolie, als Rohrschale, Dämmschichtdicke 40 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 294,000 M
DIN 276-2018 / IBP: 434
Bauabschnitte / Kostenträger: 434

**2.1.2.1.20 Kältedämmung Rohr DN20 Gebäude MW kaschiert Alufolie Rohrschale D 40mm 0,035W/(mK)**
STLB-Bau 2026-04 047
Kältedämmung DIN 4140 an haus- und betriebstechnischen Anlagen, an Rohrleitung, DN 20, Mindestabstände DIN 4140 sind nicht eingehalten, im Gebäude, keine ausreichende Konvektion bzw. unzureichender Abstand zu Objekten, Dämmung aus Mineralwolle, kaschiert mit Aluminiumfolie, als Rohrschale, Dämmschichtdicke 40 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 713,000 M
DIN 276-2018 / IBP: 434
Bauabschnitte / Kostenträger: 434

**2.1.2.1.30 Kältedämmung Rohr DN25 Gebäude MW kaschiert Alufolie Rohrschale D 40mm 0,035W/(mK)**
STLB-Bau 2026-04 047
Kältedämmung DIN 4140 an haus- und betriebstechnischen Anlagen, an Rohrleitung, DN 25, Mindestabstände DIN 4140 sind nicht eingehalten, im Gebäude, keine ausreichende Konvektion bzw. unzureichender Abstand zu Objekten, Dämmung aus Mineralwolle, kaschiert mit Aluminiumfolie, als Rohrschale, Dämmschichtdicke 40 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2904,000 M
DIN 276-2018 / IBP: 434
Bauabschnitte / Kostenträger: 434

**2.1.2.1.40 Kältedämmung Rohr DN32 Gebäude MW kaschiert Alufolie Rohrschale D 40mm 0,035W/(mK)**
STLB-Bau 2026-04 047
Kältedämmung DIN 4140 an haus- und betriebstechnischen Anlagen, an Rohrleitung, DN 32, Mindestabstände DIN 4140 sind nicht eingehalten, im Gebäude, keine ausreichende Konvektion bzw. unzureichender Abstand zu Objekten, Dämmung aus Mineralwolle, kaschiert mit Aluminiumfolie, als Rohrschale, Dämmschichtdicke 40 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1721,000 M
DIN 276-2018 / IBP: 434
Bauabschnitte / Kostenträger: 434

**2.1.2.1.50 Kältedämmung Rohr DN40 Gebäude MW kaschiert Alufolie Rohrschale D 50mm 0,035W/(mK)**
STLB-Bau 2026-04 047
Kältedämmung DIN 4140 an haus- und betriebstechnischen Anlagen, an Rohrleitung, DN 40, Mindestabstände DIN 4140 sind nicht eingehalten, im Gebäude, keine ausreichende Konvektion bzw. unzureichender Abstand zu Objekten, Dämmung aus Mineralwolle, kaschiert mit Aluminiumfolie, als Rohrschale, Dämmschichtdicke 50 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1315,000 M
DIN 276-2018 / IBP: 434
Bauabschnitte / Kostenträger: 434

**2.1.2.1.60 Kältedämmung Rohr DN50 Gebäude MW kaschiert Alufolie Rohrschale D 50mm 0,035W/(mK)**
STLB-Bau 2026-04 047
Kältedämmung DIN 4140 an haus- und betriebstechnischen Anlagen, an Rohrleitung, DN 50, Mindestabstände DIN 4140 sind nicht eingehalten, im Gebäude, keine ausreichende Konvektion bzw. unzureichender Abstand zu Objekten, Dämmung aus Mineralwolle, kaschiert mit Aluminiumfolie, als Rohrschale, Dämmschichtdicke 50 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1433,000 M
DIN 276-2018 / IBP: 434
Bauabschnitte / Kostenträger: 434

**2.1.2.1.70 Kältedämmung Rohr DN65 Gebäude MW kaschiert Alufolie Rohrschale D 60mm 0,035W/(mK)**
STLB-Bau 2026-04 047
Kältedämmung DIN 4140 an haus- und betriebstechnischen Anlagen, an Rohrleitung, DN 65, Mindestabstände DIN 4140 sind nicht eingehalten, im Gebäude, keine ausreichende Konvektion bzw. unzureichender Abstand zu Objekten, Dämmung aus Mineralwolle, kaschiert mit Aluminiumfolie, als Rohrschale, Dämmschichtdicke 60 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1778,000 M
DIN 276-2018 / IBP: 434
Bauabschnitte / Kostenträger: 434

**2.1.2.1.80 Kältedämmung Rohr DN80 Gebäude MW kaschiert Alufolie Rohrschale D 60mm 0,035W/(mK)**
STLB-Bau 2026-04 047
Kältedämmung DIN 4140 an haus- und betriebstechnischen Anlagen, an Rohrleitung, DN 80, Mindestabstände DIN 4140 sind nicht eingehalten, im Gebäude, keine ausreichende Konvektion bzw. unzureichender Abstand zu Objekten, Dämmung aus Mineralwolle, kaschiert mit Aluminiumfolie, als Rohrschale, Dämmschichtdicke 60 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1781,000 M
DIN 276-2018 / IBP: 434
Bauabschnitte / Kostenträger: 434

**2.1.2.1.90 Kältedämmung Rohr DN100 Gebäude MW kaschiert Alufolie Rohrschale D 60mm 0,035W/(mK)**
STLB-Bau 2026-04 047
Kältedämmung DIN 4140 an haus- und betriebstechnischen Anlagen, an Rohrleitung, DN 100, Mindestabstände DIN 4140 sind nicht eingehalten, im Gebäude, keine ausreichende Konvektion bzw. unzureichender Abstand zu Objekten, Dämmung aus Mineralwolle, kaschiert mit Aluminiumfolie, als Rohrschale, Dämmschichtdicke 60 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1086,000 M
DIN 276-2018 / IBP: 434
Bauabschnitte / Kostenträger: 434

**2.1.2.1.100 Kältedämmung Rohr DN125 Gebäude MW kaschiert Alufolie Rohrschale D 60mm 0,035W/(mK)**
STLB-Bau 2026-04 047
Kältedämmung DIN 4140 an haus- und betriebstechnischen Anlagen, an Rohrleitung, DN 125, Mindestabstände DIN 4140 sind nicht eingehalten, im Gebäude, keine ausreichende Konvektion bzw. unzureichender Abstand zu Objekten, Dämmung aus Mineralwolle, kaschiert mit Aluminiumfolie, als Rohrschale, Dämmschichtdicke 60 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1069,000 M
DIN 276-2018 / IBP: 499
Bauabschnitte / Kostenträger: 434

**2.1.2.1.110 Kältedämmung Rohr DN150 Gebäude MW kaschiert Alufolie Rohrschale D 60mm 0,035W/(mK)**
STLB-Bau 2026-04 047
Kältedämmung DIN 4140 an haus- und betriebstechnischen Anlagen, an Rohrleitung, DN 150, Mindestabstände DIN 4140 sind nicht eingehalten, im Gebäude, keine ausreichende Konvektion bzw. unzureichender Abstand zu Objekten, Dämmung aus Mineralwolle, kaschiert mit Aluminiumfolie, als Rohrschale, Dämmschichtdicke 60 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 119,000 M
DIN 276-2018 / IBP: 499
Bauabschnitte / Kostenträger: 434

**2.1.2.1.120 Kältedämmung Rohr DN200 Gebäude MW kaschiert Alufolie Rohrschale D 60mm 0,035W/(mK)**
STLB-Bau 2026-04 047
Kältedämmung DIN 4140 an haus- und betriebstechnischen Anlagen, an Rohrleitung, DN 200, Mindestabstände DIN 4140 sind nicht eingehalten, im Gebäude, keine ausreichende Konvektion bzw. unzureichender Abstand zu Objekten, Dämmung aus Mineralwolle, kaschiert mit Aluminiumfolie, als Rohrschale, Dämmschichtdicke 60 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 490,000 M
DIN 276-2018 / IBP: 434
Bauabschnitte / Kostenträger: 434

**2.1.2.1.130 Kältedämmung Rohr DN250 Gebäude MW kaschiert Alufolie Rohrschale D 60mm 0,035W/(mK)**
STLB-Bau 2026-04 047
Kältedämmung DIN 4140 an haus- und betriebstechnischen Anlagen, an Rohrleitung, DN 250, Mindestabstände DIN 4140 sind nicht eingehalten, im Gebäude, keine ausreichende Konvektion bzw. unzureichender Abstand zu Objekten, Dämmung aus Mineralwolle, kaschiert mit Aluminiumfolie, als Rohrschale, Dämmschichtdicke 60 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 226,000 M
DIN 276-2018 / IBP: 434
Bauabschnitte / Kostenträger: 434

*Hinweis*

**2.1.2.1.140 Kältedämmung Ummantelung Rohr DN32 Gebäude MW kaschiert Alufolie Rohrschale D 40mm 0,035W/(mK) Mantel Blech Stahl verz**
STLB-Bau 2026-04 047
Kältedämmung einschl. Ummantelung DIN 4140 an haus- und betriebstechnischen Anlagen, an Rohrleitung, DN 32, Mindestabstände DIN 4140 sind nicht eingehalten, im Gebäude, keine ausreichende Konvektion bzw. unzureichender Abstand zu Objekten, Dämmung aus Mineralwolle, kaschiert mit Aluminiumfolie, als Rohrschale, Dämmschichtdicke 40 mm, Brandverhaltensklasse DIN EN 13501-1 A2 -s1, d0 (nichtbrennbar), Wärmeleitfähigkeit 0,035 W/(mK) bei 0 Grad C Mitteltemperatur DIN EN 12667,
Mediumtemperatur in Grad C 'min. +5'

Umgebungstemperatur in Grad C 'max. +32'

relative Luftfeuchte in % 'max. 75'

Ummantelung aus nichtprofiliertem Blech, Stahl, feuerverzinkt, Blechdicke 0,5 mm, Überlappungen verschrauben, Ausführung gemäß Einzelbeschreibung,
Einzelbeschreibungs-Nr 'Arbeitshöhe des Montageortes bis 2,5 m über der Standfläche des hierfür erforderlichen Gerüstes. Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 16,000 M
DIN 276-2018 / IBP: 434
Bauabschnitte / Kostenträger: 434

**2.1.2.1.150 Kältedämmung Ummantelung Rohr DN40 Gebäude MW kaschiert Alufolie Rohrschale D 50mm 0,035W/(mK) Mantel Blech Stahl verz**
STLB-Bau 2026-04 047
Kältedämmung einschl. Ummantelung DIN 4140 an haus- und betriebstechnischen Anlagen, an Rohrleitung, DN 40, Mindestabstände DIN 4140 sind nicht eingehalten, im Gebäude, keine ausreichende Konvektion bzw. unzureichender Abstand zu Objekten, Dämmung aus Mineralwolle, kaschiert mit Aluminiumfolie, als Rohrschale, Dämmschichtdicke 50 mm, Brandverhaltensklasse DIN EN 13501-1 A2 -s1, d0 (nichtbrennbar), Wärmeleitfähigkeit 0,035 W/(mK) bei 0 Grad C Mitteltemperatur DIN EN 12667,
Mediumtemperatur in Grad C 'min. +5'

Umgebungstemperatur in Grad C 'max. +32'

relative Luftfeuchte in % 'max. 75'

Ummantelung aus nichtprofiliertem Blech, Stahl, feuerverzinkt, Blechdicke 0,5 mm, Überlappungen verschrauben, Ausführung gemäß Einzelbeschreibung,
Einzelbeschreibungs-Nr 'Arbeitshöhe des Montageortes bis 2,5 m über der Standfläche des hierfür erforderlichen Gerüstes. Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 8,000 M
DIN 276-2018 / IBP: 434
Bauabschnitte / Kostenträger: 434

**2.1.2.1.160 Kältedämmung Ummantelung Rohr DN50 Gebäude MW kaschiert Alufolie Rohrschale D 50mm 0,035W/(mK) Mantel Blech Stahl verz**
STLB-Bau 2026-04 047
Kältedämmung einschl. Ummantelung DIN 4140 an haus- und betriebstechnischen Anlagen, an Rohrleitung, DN 50, Mindestabstände DIN 4140 sind nicht eingehalten, im Gebäude, keine ausreichende Konvektion bzw. unzureichender Abstand zu Objekten, Dämmung aus Mineralwolle, kaschiert mit Aluminiumfolie, als Rohrschale, Dämmschichtdicke 50 mm, Brandverhaltensklasse DIN EN 13501-1 A2 -s1, d0 (nichtbrennbar), Wärmeleitfähigkeit 0,035 W/(mK) bei 0 Grad C Mitteltemperatur DIN EN 12667,
Mediumtemperatur in Grad C 'min. +5'

Umgebungstemperatur in Grad C 'max. +32'

relative Luftfeuchte in % 'max. 75'

Ummantelung aus nichtprofiliertem Blech, Stahl, feuerverzinkt, Blechdicke 0,6 mm, Überlappungen verschrauben, Ausführung gemäß Einzelbeschreibung,
Einzelbeschreibungs-Nr 'Arbeitshöhe des Montageortes bis 2,5 m über der Standfläche des hierfür erforderlichen Gerüstes. Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 8,000 M
DIN 276-2018 / IBP: 434
Bauabschnitte / Kostenträger: 434

**2.1.2.1.170 Kältedämmung Ummantelung Rohr DN65 Gebäude MW kaschiert Alufolie Rohrschale D 60mm 0,035W/(mK) Mantel Blech Stahl verz**
STLB-Bau 2026-04 047
Kältedämmung einschl. Ummantelung DIN 4140 an haus- und betriebstechnischen Anlagen, an Rohrleitung, DN 65, Mindestabstände DIN 4140 sind nicht eingehalten, im Gebäude, keine ausreichende Konvektion bzw. unzureichender Abstand zu Objekten, Dämmung aus Mineralwolle, kaschiert mit Aluminiumfolie, als Rohrschale, Dämmschichtdicke 60 mm, Brandverhaltensklasse DIN EN 13501-1 A2 -s1, d0 (nichtbrennbar), Wärmeleitfähigkeit 0,035 W/(mK) bei 0 Grad C Mitteltemperatur DIN EN 12667,
Mediumtemperatur in Grad C 'min. +5'

Umgebungstemperatur in Grad C 'max. +32'

relative Luftfeuchte in % 'max. 75'

Ummantelung aus nichtprofiliertem Blech, Stahl, feuerverzinkt, Blechdicke 0,6 mm, Überlappungen verschrauben, Ausführung gemäß Einzelbeschreibung,
Einzelbeschreibungs-Nr 'Arbeitshöhe des Montageortes bis 2,5 m über der Standfläche des hierfür erforderlichen Gerüstes. Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 4,000 M
DIN 276-2018 / IBP: 434
Bauabschnitte / Kostenträger: 434

**2.1.2.1.180 Kältedämmung Ummantelung Rohr DN80 Gebäude MW kaschiert Alufolie Rohrschale D 60mm 0,035W/(mK) Mantel Blech Stahl verz**
STLB-Bau 2026-04 047
Kältedämmung einschl. Ummantelung DIN 4140 an haus- und betriebstechnischen Anlagen, an Rohrleitung, DN 80, Mindestabstände DIN 4140 sind nicht eingehalten, im Gebäude, keine ausreichende Konvektion bzw. unzureichender Abstand zu Objekten, Dämmung aus Mineralwolle, kaschiert mit Aluminiumfolie, als Rohrschale, Dämmschichtdicke 60 mm, Brandverhaltensklasse DIN EN 13501-1 A2 -s1, d0 (nichtbrennbar), Wärmeleitfähigkeit 0,035 W/(mK) bei 0 Grad C Mitteltemperatur DIN EN 12667,
Mediumtemperatur in Grad C 'min. +5'

Umgebungstemperatur in Grad C 'max. +32'

relative Luftfeuchte in % 'max. 75'

Ummantelung aus nichtprofiliertem Blech, Stahl, feuerverzinkt, Blechdicke 0,6 mm, Überlappungen verschrauben, Ausführung gemäß Einzelbeschreibung,
Einzelbeschreibungs-Nr 'Arbeitshöhe des Montageortes bis 2,5 m über der Standfläche des hierfür erforderlichen Gerüstes. Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 24,000 M
DIN 276-2018 / IBP: 434
Bauabschnitte / Kostenträger: 434

**2.1.2.1.190 Kältedämmung Ummantelung Rohr DN100 Gebäude MW kaschiert Alufolie Rohrschale D 60mm 0,035W/(mK) Mantel Blech Stahl verz**
STLB-Bau 2026-04 047
Kältedämmung einschl. Ummantelung DIN 4140 an haus- und betriebstechnischen Anlagen, an Rohrleitung, DN 100, Mindestabstände DIN 4140 sind nicht eingehalten, im Gebäude, keine ausreichende Konvektion bzw. unzureichender Abstand zu Objekten, Dämmung aus Mineralwolle, kaschiert mit Aluminiumfolie, als Rohrschale, Dämmschichtdicke 60 mm, Brandverhaltensklasse DIN EN 13501-1 A2 -s1, d0 (nichtbrennbar), Wärmeleitfähigkeit 0,035 W/(mK) bei 0 Grad C Mitteltemperatur DIN EN 12667,
Mediumtemperatur in Grad C 'min. +5'

Umgebungstemperatur in Grad C 'max. +32'

relative Luftfeuchte in % 'max. 75'

Ummantelung aus nichtprofiliertem Blech, Stahl, feuerverzinkt, Blechdicke 0,6 mm, Überlappungen verschrauben, Ausführung gemäß Einzelbeschreibung,
Einzelbeschreibungs-Nr 'Arbeitshöhe des Montageortes bis 2,5 m über der Standfläche des hierfür erforderlichen Gerüstes. Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 24,000 M
DIN 276-2018 / IBP: 434
Bauabschnitte / Kostenträger: 434

**2.1.2.1.200 Kältedämmung Ummantelung Rohr DN125 Gebäude MW kaschiert Alufolie Rohrschale D 60mm 0,035W/(mK) Mantel Blech Stahl verz**
STLB-Bau 2026-04 047
Kältedämmung einschl. Ummantelung DIN 4140 an haus- und betriebstechnischen Anlagen, an Rohrleitung, DN 125, Mindestabstände DIN 4140 sind nicht eingehalten, im Gebäude, keine ausreichende Konvektion bzw. unzureichender Abstand zu Objekten, Dämmung aus Mineralwolle, kaschiert mit Aluminiumfolie, als Rohrschale, Dämmschichtdicke 60 mm, Brandverhaltensklasse DIN EN 13501-1 A2 -s1, d0 (nichtbrennbar), Wärmeleitfähigkeit 0,035 W/(mK) bei 0 Grad C Mitteltemperatur DIN EN 12667,
Mediumtemperatur in Grad C 'min. +5'

Umgebungstemperatur in Grad C 'max. +32'

relative Luftfeuchte in % 'max. 75'

Ummantelung aus nichtprofiliertem Blech, Stahl, feuerverzinkt, Blechdicke 0,6 mm, Überlappungen verschrauben, Ausführung gemäß Einzelbeschreibung,
Einzelbeschreibungs-Nr 'Arbeitshöhe des Montageortes bis 2,5 m über der Standfläche des hierfür erforderlichen Gerüstes. Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 12,000 M
DIN 276-2018 / IBP: 499
Bauabschnitte / Kostenträger: 434

**2.1.2.1.210 Kältedämmung Ummantelung Rohr DN150 Gebäude MW kaschiert Alufolie Rohrschale D 60mm 0,035W/(mK) Mantel Blech Stahl verz**
STLB-Bau 2026-04 047
Kältedämmung einschl. Ummantelung DIN 4140 an haus- und betriebstechnischen Anlagen, an Rohrleitung, DN 150, Mindestabstände DIN 4140 sind nicht eingehalten, im Gebäude, keine ausreichende Konvektion bzw. unzureichender Abstand zu Objekten, Dämmung aus Mineralwolle, kaschiert mit Aluminiumfolie, als Rohrschale, Dämmschichtdicke 60 mm, Brandverhaltensklasse DIN EN 13501-1 A2 -s1, d0 (nichtbrennbar), Wärmeleitfähigkeit 0,035 W/(mK) bei 0 Grad C Mitteltemperatur DIN EN 12667,
Mediumtemperatur in Grad C 'min. +5'

Umgebungstemperatur in Grad C 'max. +32'

relative Luftfeuchte in % 'max. 75'

Ummantelung aus nichtprofiliertem Blech, Stahl, feuerverzinkt, Blechdicke 0,6 mm, Überlappungen verschrauben, Ausführung gemäß Einzelbeschreibung,
Einzelbeschreibungs-Nr 'Arbeitshöhe des Montageortes bis 2,5 m über der Standfläche des hierfür erforderlichen Gerüstes. Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 8,000 M
DIN 276-2018 / IBP: 499
Bauabschnitte / Kostenträger: 434

*Hinweis*

*Hinweis: Nachfolgende Formstücke, Passstücke, Ausschnitte etc.*
Nachfolgende Formstücke, Passstücke, Ausschnitte etc.
beziehen sich auf alle vorgenannten Medien, Temperaturen, Montageorte und -höhen sowie ggf. zusätzlich beschriebene Sicherungsmaßnahmen.
Behinderungen durch beengte Montage- und Platzverhältnisse sind grundsätzlich in den Einheitspreisen mit einzukalkulieren.

**2.1.2.1.220 Passstück MW Kältedämmung Rohr DN15 Gebäude 0,035W/(mK) D 40mm**
STLB-Bau 2026-04 047
Passstück aus Mineralwolle, Kältedämmung DIN 4140 an haus- und betriebstechnischen Anlagen, an Rohrleitung, DN 15, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 293,000 St
DIN 276-2018 / IBP: 434
Bauabschnitte / Kostenträger: 434

**2.1.2.1.230 Passstück MW Kältedämmung Rohr DN20 Gebäude 0,035W/(mK) D 40mm**
STLB-Bau 2026-04 047
Passstück aus Mineralwolle, Kältedämmung DIN 4140 an haus- und betriebstechnischen Anlagen, an Rohrleitung, DN 20, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 713,000 St
DIN 276-2018 / IBP: 434
Bauabschnitte / Kostenträger: 434

**2.1.2.1.240 Passstück MW Kältedämmung Rohr DN25 Gebäude 0,035W/(mK) D 40mm**
STLB-Bau 2026-04 047
Passstück aus Mineralwolle, Kältedämmung DIN 4140 an haus- und betriebstechnischen Anlagen, an Rohrleitung, DN 25, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2904,000 St
DIN 276-2018 / IBP: 434
Bauabschnitte / Kostenträger: 434

**2.1.2.1.250 Passstück MW Kältedämmung Rohr DN32 Gebäude 0,035W/(mK) D 40mm**
STLB-Bau 2026-04 047
Passstück aus Mineralwolle, Kältedämmung DIN 4140 an haus- und betriebstechnischen Anlagen, an Rohrleitung, DN 32, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1720,000 St
DIN 276-2018 / IBP: 434
Bauabschnitte / Kostenträger: 434

**2.1.2.1.260 Passstück MW Kältedämmung Rohr DN40 Gebäude 0,035W/(mK) D 50mm**
STLB-Bau 2026-04 047
Passstück aus Mineralwolle, Kältedämmung DIN 4140 an haus- und betriebstechnischen Anlagen, an Rohrleitung, DN 40, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1314,000 St
DIN 276-2018 / IBP: 434
Bauabschnitte / Kostenträger: 434

**2.1.2.1.270 Passstück MW Kältedämmung Rohr DN50 Gebäude 0,035W/(mK) D 50mm**
STLB-Bau 2026-04 047
Passstück aus Mineralwolle, Kältedämmung DIN 4140 an haus- und betriebstechnischen Anlagen, an Rohrleitung, DN 50, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1434,000 St
DIN 276-2018 / IBP: 434
Bauabschnitte / Kostenträger: 434

**2.1.2.1.280 Passstück MW Kältedämmung Rohr DN65 Gebäude 0,035W/(mK) D 60mm**
STLB-Bau 2026-04 047
Passstück aus Mineralwolle, Kältedämmung DIN 4140 an haus- und betriebstechnischen Anlagen, an Rohrleitung, DN 65, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1777,000 St
DIN 276-2018 / IBP: 434
Bauabschnitte / Kostenträger: 434

**2.1.2.1.290 Passstück MW Kältedämmung Rohr DN80 Gebäude 0,035W/(mK) D 60mm**
STLB-Bau 2026-04 047
Passstück aus Mineralwolle, Kältedämmung DIN 4140 an haus- und betriebstechnischen Anlagen, an Rohrleitung, DN 80, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1782,000 St
DIN 276-2018 / IBP: 434
Bauabschnitte / Kostenträger: 434

**2.1.2.1.300 Passstück MW Kältedämmung Rohr DN100 Gebäude 0,035W/(mK) D 60mm**
STLB-Bau 2026-04 047
Passstück aus Mineralwolle, Kältedämmung DIN 4140 an haus- und betriebstechnischen Anlagen, an Rohrleitung, DN 100, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1087,000 St
DIN 276-2018 / IBP: 434
Bauabschnitte / Kostenträger: 434

**2.1.2.1.310 Passstück MW Kältedämmung Rohr DN125 Gebäude 0,035W/(mK) D 60mm**
STLB-Bau 2026-04 047
Passstück aus Mineralwolle, Kältedämmung DIN 4140 an haus- und betriebstechnischen Anlagen, an Rohrleitung, DN 125, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1070,000 St
DIN 276-2018 / IBP: 499
Bauabschnitte / Kostenträger: 434

**2.1.2.1.320 Passstück MW Kältedämmung Rohr DN150 Gebäude 0,035W/(mK) D 60mm**
STLB-Bau 2026-04 047
Passstück aus Mineralwolle, Kältedämmung DIN 4140 an haus- und betriebstechnischen Anlagen, an Rohrleitung, DN 150, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 119,000 St
DIN 276-2018 / IBP: 499
Bauabschnitte / Kostenträger: 434

**2.1.2.1.330 Passstück MW Kältedämmung Rohr DN200 Gebäude 0,035W/(mK) D 60mm**
STLB-Bau 2026-04 047
Passstück aus Mineralwolle, Kältedämmung DIN 4140 an haus- und betriebstechnischen Anlagen, an Rohrleitung, DN 200, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 490,000 St
DIN 276-2018 / IBP: 499
Bauabschnitte / Kostenträger: 434

**2.1.2.1.340 Passstück MW Kältedämmung Rohr DN250 Gebäude 0,035W/(mK) D 60mm**
STLB-Bau 2026-04 047
Passstück aus Mineralwolle, Kältedämmung DIN 4140 an haus- und betriebstechnischen Anlagen, an Rohrleitung, DN 250, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 227,000 St
DIN 276-2018 / IBP: 499
Bauabschnitte / Kostenträger: 434

**2.1.2.1.350 Zulage Kältedämmung - Rohrkupplung DN 65**
Zulage Kältedämmung - Rohrkupplung DN 65

Zulage zur Kältedämmung von Rohrleitungen der Kälteverteilung
für die Dämmung von Rohrkupplungen an genuteten Rohrsystemen., gem. v.g. Leistungspositionen.

Kältedämmung passend zur Rohrdämmung aus v.g. Leistungspositionen.
Einschließlich aller erforderlichen Pass- und Formstücke,
Aufweiten bzw. Anarbeiten der Rohrschalen an den vergrößerten
Außendurchmesser der Rohrkupplung, Verschließen der
Kaschierung, Verklebungen, Verschnürungen, Befestigungen sowie
aller Nebenleistungen zur vollständigen wärmebrückenfreien
Ausführung.

Die Dämmstoffdicke der Kupplungsdämmung entspricht der
vorgegebenen Dämmstoffdicke der angrenzenden Rohrleitung.

Abrechnung je gedämmter Rohrkupplung.
Menge: 712,000 St
DIN 276-2018 / IBP: 422
Bauabschnitte / Kostenträger: 434

**2.1.2.1.360 Zulage Kältedämmung - Rohrkupplung DN 80**
Zulage Kältedämmung - Rohrkupplung DN 80

Zulage zur Kältedämmung von Rohrleitungen der Kälteverteilung
für die Dämmung von Rohrkupplungen an genuteten Rohrsystemen., gem. v.g. Leistungspositionen.

Kältedämmung passend zur Rohrdämmung aus v.g. Leistungspositionen.
Einschließlich aller erforderlichen Pass- und Formstücke,
Aufweiten bzw. Anarbeiten der Rohrschalen an den vergrößerten
Außendurchmesser der Rohrkupplung, Verschließen der
Kaschierung, Verklebungen, Verschnürungen, Befestigungen sowie
aller Nebenleistungen zur vollständigen wärmebrückenfreien
Ausführung.

Die Dämmstoffdicke der Kupplungsdämmung entspricht der
vorgegebenen Dämmstoffdicke der angrenzenden Rohrleitung.

Abrechnung je gedämmter Rohrkupplung.
Menge: 714,000 St
DIN 276-2018 / IBP: 422
Bauabschnitte / Kostenträger: 434

**2.1.2.1.370 Zulage Kältedämmung - Rohrkupplung DN 100**
Zulage Kältedämmung - Rohrkupplung DN 100

Zulage zur Kältedämmung von Rohrleitungen der Kälteverteilung
für die Dämmung von Rohrkupplungen an genuteten Rohrsystemen., gem. v.g. Leistungspositionen.

Kältedämmung passend zur Rohrdämmung aus v.g. Leistungspositionen.
Einschließlich aller erforderlichen Pass- und Formstücke,
Aufweiten bzw. Anarbeiten der Rohrschalen an den vergrößerten
Außendurchmesser der Rohrkupplung, Verschließen der
Kaschierung, Verklebungen, Verschnürungen, Befestigungen sowie
aller Nebenleistungen zur vollständigen wärmebrückenfreien
Ausführung.

Die Dämmstoffdicke der Kupplungsdämmung entspricht der
vorgegebenen Dämmstoffdicke der angrenzenden Rohrleitung.

Abrechnung je gedämmter Rohrkupplung.
Menge: 436,000 St
DIN 276-2018 / IBP: 422
Bauabschnitte / Kostenträger: 434

**2.1.2.1.380 Zulage Kältedämmung - Rohrkupplung DN 125**
Zulage Kältedämmung - Rohrkupplung DN 125

Zulage zur Kältedämmung von Rohrleitungen der Kälteverteilung
für die Dämmung von Rohrkupplungen an genuteten Rohrsystemen., gem. v.g. Leistungspositionen.

Kältedämmung passend zur Rohrdämmung aus v.g. Leistungspositionen.
Einschließlich aller erforderlichen Pass- und Formstücke,
Aufweiten bzw. Anarbeiten der Rohrschalen an den vergrößerten
Außendurchmesser der Rohrkupplung, Verschließen der
Kaschierung, Verklebungen, Verschnürungen, Befestigungen sowie
aller Nebenleistungen zur vollständigen wärmebrückenfreien
Ausführung.

Die Dämmstoffdicke der Kupplungsdämmung entspricht der
vorgegebenen Dämmstoffdicke der angrenzenden Rohrleitung.

Abrechnung je gedämmter Rohrkupplung.
Menge: 431,000 St
DIN 276-2018 / IBP: 422
Bauabschnitte / Kostenträger: 434

**2.1.2.1.390 Zulage Kältedämmung - Rohrkupplung DN 150**
Zulage Kältedämmung - Rohrkupplung DN 150

Zulage zur Kältedämmung von Rohrleitungen der Kälteverteilung
für die Dämmung von Rohrkupplungen an genuteten Rohrsystemen., gem. v.g. Leistungspositionen.

Kältedämmung passend zur Rohrdämmung aus v.g. Leistungspositionen.
Einschließlich aller erforderlichen Pass- und Formstücke,
Aufweiten bzw. Anarbeiten der Rohrschalen an den vergrößerten
Außendurchmesser der Rohrkupplung, Verschließen der
Kaschierung, Verklebungen, Verschnürungen, Befestigungen sowie
aller Nebenleistungen zur vollständigen wärmebrückenfreien
Ausführung.

Die Dämmstoffdicke der Kupplungsdämmung entspricht der
vorgegebenen Dämmstoffdicke der angrenzenden Rohrleitung.

Abrechnung je gedämmter Rohrkupplung.
Menge: 48,000 St
DIN 276-2018 / IBP: 422
Bauabschnitte / Kostenträger: 434

**2.1.2.1.400 Zulage Kältedämmung - Rohrkupplung DN 200**
Zulage Kältedämmung - Rohrkupplung DN 200

Zulage zur Kältedämmung von Rohrleitungen der Kälteverteilung
für die Dämmung von Rohrkupplungen an genuteten Rohrsystemen., gem. v.g. Leistungspositionen.

Kältedämmung passend zur Rohrdämmung aus v.g. Leistungspositionen.
Einschließlich aller erforderlichen Pass- und Formstücke,
Aufweiten bzw. Anarbeiten der Rohrschalen an den vergrößerten
Außendurchmesser der Rohrkupplung, Verschließen der
Kaschierung, Verklebungen, Verschnürungen, Befestigungen sowie
aller Nebenleistungen zur vollständigen wärmebrückenfreien
Ausführung.

Die Dämmstoffdicke der Kupplungsdämmung entspricht der
vorgegebenen Dämmstoffdicke der angrenzenden Rohrleitung.

Abrechnung je gedämmter Rohrkupplung.
Menge: 198,000 St
DIN 276-2018 / IBP: 422
Bauabschnitte / Kostenträger: 434

**2.1.2.1.410 Zulage Kältedämmung - Rohrkupplung DN 250**
Zulage Kältedämmung - Rohrkupplung DN 250

Zulage zur Kältedämmung von Rohrleitungen der Kälteverteilung
für die Dämmung von Rohrkupplungen an genuteten Rohrsystemen., gem. v.g. Leistungspositionen.

Kältedämmung passend zur Rohrdämmung aus v.g. Leistungspositionen.
Einschließlich aller erforderlichen Pass- und Formstücke,
Aufweiten bzw. Anarbeiten der Rohrschalen an den vergrößerten
Außendurchmesser der Rohrkupplung, Verschließen der
Kaschierung, Verklebungen, Verschnürungen, Befestigungen sowie
aller Nebenleistungen zur vollständigen wärmebrückenfreien
Ausführung.

Die Dämmstoffdicke der Kupplungsdämmung entspricht der
vorgegebenen Dämmstoffdicke der angrenzenden Rohrleitung.

Abrechnung je gedämmter Rohrkupplung.
Menge: 92,000 St
DIN 276-2018 / IBP: 422
Bauabschnitte / Kostenträger: 434

**2.1.2.1.420 Bogen MW Kältedämmung Rohr DN15 Gebäude 0,035W/(mK) D 40mm**
STLB-Bau 2026-04 047
Bogen aus Mineralwolle, Kältedämmung DIN 4140 an haus- und betriebstechnischen Anlagen, an Rohrleitung, DN 15, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 121,000 St
DIN 276-2018 / IBP: 434
Bauabschnitte / Kostenträger: 434

**2.1.2.1.430 Bogen MW Kältedämmung Rohr DN20 Gebäude 0,035W/(mK) D 40mm**
STLB-Bau 2026-04 047
Bogen aus Mineralwolle, Kältedämmung DIN 4140 an haus- und betriebstechnischen Anlagen, an Rohrleitung, DN 20, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 509,000 St
DIN 276-2018 / IBP: 434
Bauabschnitte / Kostenträger: 434

**2.1.2.1.440 Bogen MW Kältedämmung Rohr DN25 Gebäude 0,035W/(mK) D 40mm**
STLB-Bau 2026-04 047
Bogen aus Mineralwolle, Kältedämmung DIN 4140 an haus- und betriebstechnischen Anlagen, an Rohrleitung, DN 25, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1512,000 St
DIN 276-2018 / IBP: 434
Bauabschnitte / Kostenträger: 434

**2.1.2.1.450 Bogen MW Kältedämmung Rohr DN32 Gebäude 0,035W/(mK) D 40mm**
STLB-Bau 2026-04 047
Bogen aus Mineralwolle, Kältedämmung DIN 4140 an haus- und betriebstechnischen Anlagen, an Rohrleitung, DN 32, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 548,000 St
DIN 276-2018 / IBP: 434
Bauabschnitte / Kostenträger: 434

**2.1.2.1.460 Bogen MW Kältedämmung Rohr DN40 Gebäude 0,035W/(mK) D 50mm**
STLB-Bau 2026-04 047
Bogen aus Mineralwolle, Kältedämmung DIN 4140 an haus- und betriebstechnischen Anlagen, an Rohrleitung, DN 40, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 333,000 St
DIN 276-2018 / IBP: 434
Bauabschnitte / Kostenträger: 434

**2.1.2.1.470 Bogen MW Kältedämmung Rohr DN50 Gebäude 0,035W/(mK) D 50mm**
STLB-Bau 2026-04 047
Bogen aus Mineralwolle, Kältedämmung DIN 4140 an haus- und betriebstechnischen Anlagen, an Rohrleitung, DN 50, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 351,000 St
DIN 276-2018 / IBP: 434
Bauabschnitte / Kostenträger: 434

**2.1.2.1.480 Bogen MW Kältedämmung Rohr DN65 Gebäude 0,035W/(mK) D 60mm**
STLB-Bau 2026-04 047
Bogen aus Mineralwolle, Kältedämmung DIN 4140 an haus- und betriebstechnischen Anlagen, an Rohrleitung, DN 65, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 456,000 St
DIN 276-2018 / IBP: 434
Bauabschnitte / Kostenträger: 434

**2.1.2.1.490 Bogen MW Kältedämmung Rohr DN80 Gebäude 0,035W/(mK) D 60mm**
STLB-Bau 2026-04 047
Bogen aus Mineralwolle, Kältedämmung DIN 4140 an haus- und betriebstechnischen Anlagen, an Rohrleitung, DN 80, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 320,000 St
DIN 276-2018 / IBP: 434
Bauabschnitte / Kostenträger: 434

**2.1.2.1.500 Bogen MW Kältedämmung Rohr DN100 Gebäude 0,035W/(mK) D 60mm**
STLB-Bau 2026-04 047
Bogen aus Mineralwolle, Kältedämmung DIN 4140 an haus- und betriebstechnischen Anlagen, an Rohrleitung, DN 100, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 310,000 St
DIN 276-2018 / IBP: 434
Bauabschnitte / Kostenträger: 434

**2.1.2.1.510 Bogen MW Kältedämmung Rohr DN125 Gebäude 0,035W/(mK) D 60mm**
STLB-Bau 2026-04 047
Bogen aus Mineralwolle, Kältedämmung DIN 4140 an haus- und betriebstechnischen Anlagen, an Rohrleitung, DN 125, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 154,000 St
DIN 276-2018 / IBP: 499
Bauabschnitte / Kostenträger: 434

**2.1.2.1.520 Bogen MW Kältedämmung Rohr DN150 Gebäude 0,035W/(mK) D 60mm**
STLB-Bau 2026-04 047
Bogen aus Mineralwolle, Kältedämmung DIN 4140 an haus- und betriebstechnischen Anlagen, an Rohrleitung, DN 150, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 25,000 St
DIN 276-2018 / IBP: 499
Bauabschnitte / Kostenträger: 434

**2.1.2.1.530 Bogen MW Kältedämmung Rohr DN200 Gebäude 0,035W/(mK) D 60mm**
STLB-Bau 2026-04 047
Bogen aus Mineralwolle, Kältedämmung DIN 4140 an haus- und betriebstechnischen Anlagen, an Rohrleitung, DN 200, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 57,000 St
DIN 276-2018 / IBP: 499
Bauabschnitte / Kostenträger: 434

**2.1.2.1.540 Bogen MW Kältedämmung Rohr DN250 Gebäude 0,035W/(mK) D 60mm**
STLB-Bau 2026-04 047
Bogen aus Mineralwolle, Kältedämmung DIN 4140 an haus- und betriebstechnischen Anlagen, an Rohrleitung, DN 250, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 27,000 St
DIN 276-2018 / IBP: 499
Bauabschnitte / Kostenträger: 434

*Hinweis*

**2.1.2.1.550 Stutzen MW Kältedämmung Rohr DN20 Gebäude 0,035W/(mK) D 40mm**
STLB-Bau 2026-04 047
Stutzen aus Mineralwolle, Kältedämmung DIN 4140 an haus- und betriebstechnischen Anlagen, an Rohrleitung, DN 20, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 17,000 St
DIN 276-2018 / IBP: 434
Bauabschnitte / Kostenträger: 434

**2.1.2.1.560 Stutzen MW Kältedämmung Rohr DN25 Gebäude 0,035W/(mK) D 40mm**
STLB-Bau 2026-04 047
Stutzen aus Mineralwolle, Kältedämmung DIN 4140 an haus- und betriebstechnischen Anlagen, an Rohrleitung, DN 25, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 46,000 St
DIN 276-2018 / IBP: 434
Bauabschnitte / Kostenträger: 434

**2.1.2.1.570 Stutzen MW Kältedämmung Rohr DN32 Gebäude 0,035W/(mK) D 40mm**
STLB-Bau 2026-04 047
Stutzen aus Mineralwolle, Kältedämmung DIN 4140 an haus- und betriebstechnischen Anlagen, an Rohrleitung, DN 32, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 136,000 St
DIN 276-2018 / IBP: 434
Bauabschnitte / Kostenträger: 434

**2.1.2.1.580 Stutzen MW Kältedämmung Rohr DN40 Gebäude 0,035W/(mK) D 50mm**
STLB-Bau 2026-04 047
Stutzen aus Mineralwolle, Kältedämmung DIN 4140 an haus- und betriebstechnischen Anlagen, an Rohrleitung, DN 40, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 182,000 St
DIN 276-2018 / IBP: 434
Bauabschnitte / Kostenträger: 434

**2.1.2.1.590 Stutzen MW Kältedämmung Rohr DN50 Gebäude 0,035W/(mK) D 50mm**
STLB-Bau 2026-04 047
Stutzen aus Mineralwolle, Kältedämmung DIN 4140 an haus- und betriebstechnischen Anlagen, an Rohrleitung, DN 50, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 165,000 St
DIN 276-2018 / IBP: 434
Bauabschnitte / Kostenträger: 434

**2.1.2.1.600 Stutzen MW Kältedämmung Rohr DN65 Gebäude 0,035W/(mK) D 60mm**
STLB-Bau 2026-04 047
Stutzen aus Mineralwolle, Kältedämmung DIN 4140 an haus- und betriebstechnischen Anlagen, an Rohrleitung, DN 65, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 118,000 St
DIN 276-2018 / IBP: 434
Bauabschnitte / Kostenträger: 434

**2.1.2.1.610 Stutzen MW Kältedämmung Rohr DN80 Gebäude 0,035W/(mK) D 60mm**
STLB-Bau 2026-04 047
Stutzen aus Mineralwolle, Kältedämmung DIN 4140 an haus- und betriebstechnischen Anlagen, an Rohrleitung, DN 80, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 56,000 St
DIN 276-2018 / IBP: 434
Bauabschnitte / Kostenträger: 434

**2.1.2.1.620 Stutzen MW Kältedämmung Rohr DN100 Gebäude 0,035W/(mK) D 60mm**
STLB-Bau 2026-04 047
Stutzen aus Mineralwolle, Kältedämmung DIN 4140 an haus- und betriebstechnischen Anlagen, an Rohrleitung, DN 100, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 57,000 St
DIN 276-2018 / IBP: 434
Bauabschnitte / Kostenträger: 434

**2.1.2.1.630 Stutzen MW Kältedämmung Rohr DN125 Gebäude 0,035W/(mK) D 60mm**
STLB-Bau 2026-04 047
Stutzen aus Mineralwolle, Kältedämmung DIN 4140 an haus- und betriebstechnischen Anlagen, an Rohrleitung, DN 125, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 21,000 St
DIN 276-2018 / IBP: 499
Bauabschnitte / Kostenträger: 434

**2.1.2.1.640 Stutzen MW Kältedämmung Rohr DN150 Gebäude 0,035W/(mK) D 60mm**
STLB-Bau 2026-04 047
Stutzen aus Mineralwolle, Kältedämmung DIN 4140 an haus- und betriebstechnischen Anlagen, an Rohrleitung, DN 150, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 14,000 St
DIN 276-2018 / IBP: 499
Bauabschnitte / Kostenträger: 434

**2.1.2.1.650 Reduzierung MW Kältedämmung Rohr DN20 Gebäude 0,035W/(mK) D 40mm**
STLB-Bau 2026-04 047
Reduzierung aus Mineralwolle, Kältedämmung DIN 4140 an haus- und betriebstechnischen Anlagen, an Rohrleitung, DN 20, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 17,000 St
DIN 276-2018 / IBP: 434
Bauabschnitte / Kostenträger: 434

**2.1.2.1.660 Reduzierung MW Kältedämmung Rohr DN25 Gebäude 0,035W/(mK) D 40mm**
STLB-Bau 2026-04 047
Reduzierung aus Mineralwolle, Kältedämmung DIN 4140 an haus- und betriebstechnischen Anlagen, an Rohrleitung, DN 25, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 66,000 St
DIN 276-2018 / IBP: 434
Bauabschnitte / Kostenträger: 434

**2.1.2.1.670 Reduzierung MW Kältedämmung Rohr DN32 Gebäude 0,035W/(mK) D 40mm**
STLB-Bau 2026-04 047
Reduzierung aus Mineralwolle, Kältedämmung DIN 4140 an haus- und betriebstechnischen Anlagen, an Rohrleitung, DN 32, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 112,000 St
DIN 276-2018 / IBP: 434
Bauabschnitte / Kostenträger: 434

**2.1.2.1.680 Reduzierung MW Kältedämmung Rohr DN40 Gebäude 0,035W/(mK) D 50mm**
STLB-Bau 2026-04 047
Reduzierung aus Mineralwolle, Kältedämmung DIN 4140 an haus- und betriebstechnischen Anlagen, an Rohrleitung, DN 40, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 34,000 St
DIN 276-2018 / IBP: 434
Bauabschnitte / Kostenträger: 434

**2.1.2.1.690 Reduzierung MW Kältedämmung Rohr DN50 Gebäude 0,035W/(mK) D 50mm**
STLB-Bau 2026-04 047
Reduzierung aus Mineralwolle, Kältedämmung DIN 4140 an haus- und betriebstechnischen Anlagen, an Rohrleitung, DN 50, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 65,000 St
DIN 276-2018 / IBP: 434
Bauabschnitte / Kostenträger: 434

**2.1.2.1.700 Reduzierung MW Kältedämmung Rohr DN65 Gebäude 0,035W/(mK) D 60mm**
STLB-Bau 2026-04 047
Reduzierung aus Mineralwolle, Kältedämmung DIN 4140 an haus- und betriebstechnischen Anlagen, an Rohrleitung, DN 65, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 58,000 St
DIN 276-2018 / IBP: 434
Bauabschnitte / Kostenträger: 434

**2.1.2.1.710 Reduzierung MW Kältedämmung Rohr DN80 Gebäude 0,035W/(mK) D 60mm**
STLB-Bau 2026-04 047
Reduzierung aus Mineralwolle, Kältedämmung DIN 4140 an haus- und betriebstechnischen Anlagen, an Rohrleitung, DN 80, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 52,000 St
DIN 276-2018 / IBP: 434
Bauabschnitte / Kostenträger: 434

**2.1.2.1.720 Reduzierung MW Kältedämmung Rohr DN100 Gebäude 0,035W/(mK) D 60mm**
STLB-Bau 2026-04 047
Reduzierung aus Mineralwolle, Kältedämmung DIN 4140 an haus- und betriebstechnischen Anlagen, an Rohrleitung, DN 100, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 53,000 St
DIN 276-2018 / IBP: 434
Bauabschnitte / Kostenträger: 434

**2.1.2.1.730 Reduzierung MW Kältedämmung Rohr DN125 Gebäude 0,035W/(mK) D 60mm**
STLB-Bau 2026-04 047
Reduzierung aus Mineralwolle, Kältedämmung DIN 4140 an haus- und betriebstechnischen Anlagen, an Rohrleitung, DN 125, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 15,000 St
DIN 276-2018 / IBP: 499
Bauabschnitte / Kostenträger: 434

**2.1.2.1.740 Reduzierung MW Kältedämmung Rohr DN150 Gebäude 0,035W/(mK) D 60mm**
STLB-Bau 2026-04 047
Reduzierung aus Mineralwolle, Kältedämmung DIN 4140 an haus- und betriebstechnischen Anlagen, an Rohrleitung, DN 150, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 4,000 St
DIN 276-2018 / IBP: 499
Bauabschnitte / Kostenträger: 434

**2.1.2.1.750 Reduzierung MW Kältedämmung Rohr DN200 Gebäude 0,035W/(mK) D 60mm**
STLB-Bau 2026-04 047
Reduzierung aus Mineralwolle, Kältedämmung DIN 4140 an haus- und betriebstechnischen Anlagen, an Rohrleitung, DN 200, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 4,000 St
DIN 276-2018 / IBP: 499
Bauabschnitte / Kostenträger: 434

**2.1.2.1.760 Reduzierung MW Kältedämmung Rohr DN250 Gebäude 0,035W/(mK) D 60mm**
STLB-Bau 2026-04 047
Reduzierung aus Mineralwolle, Kältedämmung DIN 4140 an haus- und betriebstechnischen Anlagen, an Rohrleitung, DN 250, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 4,000 St
DIN 276-2018 / IBP: 499
Bauabschnitte / Kostenträger: 434

**2.1.2.1.770 Kappe MW Kältedämmung Rohr DN15 Gebäude 0,035W/(mK) D 40mm**
STLB-Bau 2026-04 047
Kappe aus Mineralwolle, Kältedämmung DIN 4140 an haus- und betriebstechnischen Anlagen, an Rohrleitung, DN 15, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 10,000 St
DIN 276-2018 / IBP: 434
Bauabschnitte / Kostenträger: 434

**2.1.2.1.780 Kappe MW Kältedämmung Rohr DN20 Gebäude 0,035W/(mK) D 40mm**
STLB-Bau 2026-04 047
Kappe aus Mineralwolle, Kältedämmung DIN 4140 an haus- und betriebstechnischen Anlagen, an Rohrleitung, DN 20, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 10,000 St
DIN 276-2018 / IBP: 434
Bauabschnitte / Kostenträger: 434

**2.1.2.1.790 Kappe MW Kältedämmung Rohr DN25 Gebäude 0,035W/(mK) D 40mm**
STLB-Bau 2026-04 047
Kappe aus Mineralwolle, Kältedämmung DIN 4140 an haus- und betriebstechnischen Anlagen, an Rohrleitung, DN 25, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 10,000 St
DIN 276-2018 / IBP: 434
Bauabschnitte / Kostenträger: 434

**2.1.2.1.800 Kappe MW Kältedämmung Rohr DN32 Gebäude 0,035W/(mK) D 40mm**
STLB-Bau 2026-04 047
Kappe aus Mineralwolle, Kältedämmung DIN 4140 an haus- und betriebstechnischen Anlagen, an Rohrleitung, DN 32, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 10,000 St
DIN 276-2018 / IBP: 434
Bauabschnitte / Kostenträger: 434

**2.1.2.1.810 Kappe MW Kältedämmung Rohr DN40 Gebäude 0,035W/(mK) D 50mm**
STLB-Bau 2026-04 047
Kappe aus Mineralwolle, Kältedämmung DIN 4140 an haus- und betriebstechnischen Anlagen, an Rohrleitung, DN 40, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 10,000 St
DIN 276-2018 / IBP: 434
Bauabschnitte / Kostenträger: 434

**2.1.2.1.820 Kappe MW Kältedämmung Rohr DN50 Gebäude 0,035W/(mK) D 50mm**
STLB-Bau 2026-04 047
Kappe aus Mineralwolle, Kältedämmung DIN 4140 an haus- und betriebstechnischen Anlagen, an Rohrleitung, DN 50, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 10,000 St
DIN 276-2018 / IBP: 434
Bauabschnitte / Kostenträger: 434

**2.1.2.1.830 Kappe MW Kältedämmung Rohr DN65 Gebäude 0,035W/(mK) D 60mm**
STLB-Bau 2026-04 047
Kappe aus Mineralwolle, Kältedämmung DIN 4140 an haus- und betriebstechnischen Anlagen, an Rohrleitung, DN 65, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 10,000 St
DIN 276-2018 / IBP: 434
Bauabschnitte / Kostenträger: 434

**2.1.2.1.840 Kappe MW Kältedämmung Rohr DN80 Gebäude 0,035W/(mK) D 60mm**
STLB-Bau 2026-04 047
Kappe aus Mineralwolle, Kältedämmung DIN 4140 an haus- und betriebstechnischen Anlagen, an Rohrleitung, DN 80, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 10,000 St
DIN 276-2018 / IBP: 434
Bauabschnitte / Kostenträger: 434

**2.1.2.1.850 Kappe MW Kältedämmung Rohr DN100 Gebäude 0,035W/(mK) D 60mm**
STLB-Bau 2026-04 047
Kappe aus Mineralwolle, Kältedämmung DIN 4140 an haus- und betriebstechnischen Anlagen, an Rohrleitung, DN 100, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 10,000 St
DIN 276-2018 / IBP: 434
Bauabschnitte / Kostenträger: 434

**2.1.2.1.860 Ausschnitt Kältedämmung Rohr DN15 Gebäude MW D 40mm**
STLB-Bau 2026-04 047
Ausschnitt für Kältedämmung DIN 4140 an haus- und betriebstechnischen Anlagen, an Rohrleitung, DN 15, im Gebäude, keine ausreichende Konvektion bzw. unzureichender Abstand zu Objekten, Dämmung aus Mineralwolle, kaschiert mit Aluminiumfolie, Brandverhaltensklasse DIN EN 13501-1 A2 -s1, d0 (nichtbrennbar), Wärmeleitfähigkeit 0,035 W/(mK) bei 0 Grad C Mitteltemperatur DIN EN 12667, Gesamt-Dämmschichtdicke 40 mm, Ausführung gemäß Einzelbeschreibung,
Einzelbeschreibungs-Nr 'Durchdringungen durch die Dämmung sind mit selbstklebendem Aluminiumband dicht abzukleben'.
Menge: 234,000 St
DIN 276-2018 / IBP: 434
Bauabschnitte / Kostenträger: 434

**2.1.2.1.870 Ausschnitt Kältedämmung Rohr DN20 Gebäude MW D 40mm**
STLB-Bau 2026-04 047
Ausschnitt für Kältedämmung DIN 4140 an haus- und betriebstechnischen Anlagen, an Rohrleitung, DN 20, im Gebäude, keine ausreichende Konvektion bzw. unzureichender Abstand zu Objekten, Dämmung aus Mineralwolle, kaschiert mit Aluminiumfolie, Brandverhaltensklasse DIN EN 13501-1 A2 -s1, d0 (nichtbrennbar), Wärmeleitfähigkeit 0,035 W/(mK) bei 0 Grad C Mitteltemperatur DIN EN 12667, Gesamt-Dämmschichtdicke 40 mm, Ausführung gemäß Einzelbeschreibung,
Einzelbeschreibungs-Nr 'Durchdringungen durch die Dämmung sind mit selbstklebendem Aluminiumband dicht abzukleben'.
Menge: 409,000 St
DIN 276-2018 / IBP: 434
Bauabschnitte / Kostenträger: 434

**2.1.2.1.880 Ausschnitt Kältedämmung Rohr DN25 Gebäude MW D 40mm**
STLB-Bau 2026-04 047
Ausschnitt für Kältedämmung DIN 4140 an haus- und betriebstechnischen Anlagen, an Rohrleitung, DN 25, im Gebäude, keine ausreichende Konvektion bzw. unzureichender Abstand zu Objekten, Dämmung aus Mineralwolle, kaschiert mit Aluminiumfolie, Brandverhaltensklasse DIN EN 13501-1 A2 -s1, d0 (nichtbrennbar), Wärmeleitfähigkeit 0,035 W/(mK) bei 0 Grad C Mitteltemperatur DIN EN 12667, Gesamt-Dämmschichtdicke 40 mm, Ausführung gemäß Einzelbeschreibung,
Einzelbeschreibungs-Nr 'Durchdringungen durch die Dämmung sind mit selbstklebendem Aluminiumband dicht abzukleben'.
Menge: 1453,000 St
DIN 276-2018 / IBP: 434
Bauabschnitte / Kostenträger: 434

**2.1.2.1.890 Ausschnitt Kältedämmung Rohr DN32 Gebäude MW D 40mm**
STLB-Bau 2026-04 047
Ausschnitt für Kältedämmung DIN 4140 an haus- und betriebstechnischen Anlagen, an Rohrleitung, DN 32, im Gebäude, keine ausreichende Konvektion bzw. unzureichender Abstand zu Objekten, Dämmung aus Mineralwolle, kaschiert mit Aluminiumfolie, Brandverhaltensklasse DIN EN 13501-1 A2 -s1, d0 (nichtbrennbar), Wärmeleitfähigkeit 0,035 W/(mK) bei 0 Grad C Mitteltemperatur DIN EN 12667, Gesamt-Dämmschichtdicke 40 mm, Ausführung gemäß Einzelbeschreibung,
Einzelbeschreibungs-Nr 'Durchdringungen durch die Dämmung sind mit selbstklebendem Aluminiumband dicht abzukleben'.
Menge: 688,000 St
DIN 276-2018 / IBP: 434
Bauabschnitte / Kostenträger: 434

**2.1.2.1.900 Ausschnitt Kältedämmung Rohr DN40 Gebäude MW D 50mm**
STLB-Bau 2026-04 047
Ausschnitt für Kältedämmung DIN 4140 an haus- und betriebstechnischen Anlagen, an Rohrleitung, DN 40, im Gebäude, keine ausreichende Konvektion bzw. unzureichender Abstand zu Objekten, Dämmung aus Mineralwolle, kaschiert mit Aluminiumfolie, Brandverhaltensklasse DIN EN 13501-1 A2 -s1, d0 (nichtbrennbar), Wärmeleitfähigkeit 0,035 W/(mK) bei 0 Grad C Mitteltemperatur DIN EN 12667, Gesamt-Dämmschichtdicke 50 mm, Ausführung gemäß Einzelbeschreibung,
Einzelbeschreibungs-Nr 'Durchdringungen durch die Dämmung sind mit selbstklebendem Aluminiumband dicht abzukleben'.
Menge: 479,000 St
DIN 276-2018 / IBP: 434
Bauabschnitte / Kostenträger: 434

**2.1.2.1.910 Ausschnitt Kältedämmung Rohr DN50 Gebäude MW D 50mm**
STLB-Bau 2026-04 047
Ausschnitt für Kältedämmung DIN 4140 an haus- und betriebstechnischen Anlagen, an Rohrleitung, DN 50, im Gebäude, keine ausreichende Konvektion bzw. unzureichender Abstand zu Objekten, Dämmung aus Mineralwolle, kaschiert mit Aluminiumfolie, Brandverhaltensklasse DIN EN 13501-1 A2 -s1, d0 (nichtbrennbar), Wärmeleitfähigkeit 0,035 W/(mK) bei 0 Grad C Mitteltemperatur DIN EN 12667, Gesamt-Dämmschichtdicke 50 mm, Ausführung gemäß Einzelbeschreibung,
Einzelbeschreibungs-Nr 'Durchdringungen durch die Dämmung sind mit selbstklebendem Aluminiumband dicht abzukleben'.
Menge: 442,000 St
DIN 276-2018 / IBP: 434
Bauabschnitte / Kostenträger: 434

**2.1.2.1.920 Ausschnitt Kältedämmung Rohr DN65 Gebäude MW D 60mm**
STLB-Bau 2026-04 047
Ausschnitt für Kältedämmung DIN 4140 an haus- und betriebstechnischen Anlagen, an Rohrleitung, DN 65, im Gebäude, keine ausreichende Konvektion bzw. unzureichender Abstand zu Objekten, Dämmung aus Mineralwolle, kaschiert mit Aluminiumfolie, Brandverhaltensklasse DIN EN 13501-1 A2 -s1, d0 (nichtbrennbar), Wärmeleitfähigkeit 0,035 W/(mK) bei 0 Grad C Mitteltemperatur DIN EN 12667, Gesamt-Dämmschichtdicke 60 mm, Ausführung gemäß Einzelbeschreibung,
Einzelbeschreibungs-Nr 'Durchdringungen durch die Dämmung sind mit selbstklebendem Aluminiumband dicht abzukleben'.
Menge: 444,000 St
DIN 276-2018 / IBP: 434
Bauabschnitte / Kostenträger: 434

**2.1.2.1.930 Ausschnitt Kältedämmung Rohr DN80 Gebäude MW D 60mm**
STLB-Bau 2026-04 047
Ausschnitt für Kältedämmung DIN 4140 an haus- und betriebstechnischen Anlagen, an Rohrleitung, DN 80, im Gebäude, keine ausreichende Konvektion bzw. unzureichender Abstand zu Objekten, Dämmung aus Mineralwolle, kaschiert mit Aluminiumfolie, Brandverhaltensklasse DIN EN 13501-1 A2 -s1, d0 (nichtbrennbar), Wärmeleitfähigkeit 0,035 W/(mK) bei 0 Grad C Mitteltemperatur DIN EN 12667, Gesamt-Dämmschichtdicke 60 mm, Ausführung gemäß Einzelbeschreibung,
Einzelbeschreibungs-Nr 'Durchdringungen durch die Dämmung sind mit selbstklebendem Aluminiumband dicht abzukleben'.
Menge: 397,000 St
DIN 276-2018 / IBP: 434
Bauabschnitte / Kostenträger: 434

**2.1.2.1.940 Ausschnitt Kältedämmung Rohr DN100 Gebäude MW D 60mm**
STLB-Bau 2026-04 047
Ausschnitt für Kältedämmung DIN 4140 an haus- und betriebstechnischen Anlagen, an Rohrleitung, DN 100, im Gebäude, keine ausreichende Konvektion bzw. unzureichender Abstand zu Objekten, Dämmung aus Mineralwolle, kaschiert mit Aluminiumfolie, Brandverhaltensklasse DIN EN 13501-1 A2 -s1, d0 (nichtbrennbar), Wärmeleitfähigkeit 0,035 W/(mK) bei 0 Grad C Mitteltemperatur DIN EN 12667, Gesamt-Dämmschichtdicke 60 mm, Ausführung gemäß Einzelbeschreibung,
Einzelbeschreibungs-Nr 'Durchdringungen durch die Dämmung sind mit selbstklebendem Aluminiumband dicht abzukleben'.
Menge: 230,000 St
DIN 276-2018 / IBP: 434
Bauabschnitte / Kostenträger: 434

**2.1.2.1.950 Ausschnitt Kältedämmung Rohr DN125 Gebäude MW D 60mm**
STLB-Bau 2026-04 047
Ausschnitt für Kältedämmung DIN 4140 an haus- und betriebstechnischen Anlagen, an Rohrleitung, DN 125, im Gebäude, keine ausreichende Konvektion bzw. unzureichender Abstand zu Objekten, Dämmung aus Mineralwolle, kaschiert mit Aluminiumfolie, Brandverhaltensklasse DIN EN 13501-1 A2 -s1, d0 (nichtbrennbar), Wärmeleitfähigkeit 0,035 W/(mK) bei 0 Grad C Mitteltemperatur DIN EN 12667, Gesamt-Dämmschichtdicke 60 mm, Ausführung gemäß Einzelbeschreibung,
Einzelbeschreibungs-Nr 'Durchdringungen durch die Dämmung sind mit selbstklebendem Aluminiumband dicht abzukleben'.
Menge: 225,000 St
DIN 276-2018 / IBP: 434
Bauabschnitte / Kostenträger: 434

**2.1.2.1.960 Ausschnitt Kältedämmung Rohr DN150 Gebäude MW D 60mm**
STLB-Bau 2026-04 047
Ausschnitt für Kältedämmung DIN 4140 an haus- und betriebstechnischen Anlagen, an Rohrleitung, DN 150, im Gebäude, keine ausreichende Konvektion bzw. unzureichender Abstand zu Objekten, Dämmung aus Mineralwolle, kaschiert mit Aluminiumfolie, Brandverhaltensklasse DIN EN 13501-1 A2 -s1, d0 (nichtbrennbar), Wärmeleitfähigkeit 0,035 W/(mK) bei 0 Grad C Mitteltemperatur DIN EN 12667, Gesamt-Dämmschichtdicke 60 mm, Ausführung gemäß Einzelbeschreibung,
Einzelbeschreibungs-Nr 'Durchdringungen durch die Dämmung sind mit selbstklebendem Aluminiumband dicht abzukleben'.
Menge: 25,000 St
DIN 276-2018 / IBP: 434
Bauabschnitte / Kostenträger: 434

**2.1.2.1.970 Ausschnitt Kältedämmung Rohr DN200 Gebäude MW D 60mm**
STLB-Bau 2026-04 047
Ausschnitt für Kältedämmung DIN 4140 an haus- und betriebstechnischen Anlagen, an Rohrleitung, DN 200, im Gebäude, keine ausreichende Konvektion bzw. unzureichender Abstand zu Objekten, Dämmung aus Mineralwolle, kaschiert mit Aluminiumfolie, Brandverhaltensklasse DIN EN 13501-1 A2 -s1, d0 (nichtbrennbar), Wärmeleitfähigkeit 0,035 W/(mK) bei 0 Grad C Mitteltemperatur DIN EN 12667, Gesamt-Dämmschichtdicke 60 mm, Ausführung gemäß Einzelbeschreibung,
Einzelbeschreibungs-Nr 'Durchdringungen durch die Dämmung sind mit selbstklebendem Aluminiumband dicht abzukleben'.
Menge: 103,000 St
DIN 276-2018 / IBP: 434
Bauabschnitte / Kostenträger: 434

**2.1.2.1.980 Ausschnitt Kältedämmung Rohr DN250 Gebäude MW D 60mm**
STLB-Bau 2026-04 047
Ausschnitt für Kältedämmung DIN 4140 an haus- und betriebstechnischen Anlagen, an Rohrleitung, DN 250, im Gebäude, keine ausreichende Konvektion bzw. unzureichender Abstand zu Objekten, Dämmung aus Mineralwolle, kaschiert mit Aluminiumfolie, Brandverhaltensklasse DIN EN 13501-1 A2 -s1, d0 (nichtbrennbar), Wärmeleitfähigkeit 0,035 W/(mK) bei 0 Grad C Mitteltemperatur DIN EN 12667, Gesamt-Dämmschichtdicke 60 mm, Ausführung gemäß Einzelbeschreibung,
Einzelbeschreibungs-Nr 'Durchdringungen durch die Dämmung sind mit selbstklebendem Aluminiumband dicht abzukleben'.
Menge: 47,000 St
DIN 276-2018 / IBP: 434
Bauabschnitte / Kostenträger: 434

**2.1.2.1.990 Beidseitige diffusionsdichte Anarbeitung an Kälteschelle DN 15, MW mit verstärk. Alu., D 40mm**
Beidseitige diffusionsdichte Anschlussdämmung DIN 4140 an haus- und betriebstechnischen Anlagen, Anarbeitung an Kälteschelle (Rohrschelle) DN 15 mit Abschottungsverklebung, keine ausreichende Konvektion bzw. unzureichender Abstand zu Objekten, Dämmung aus Mineralwolle, kaschiert mit Aluminiumfolie, Brandverhaltensklasse DIN EN 13501-1 A2 -s1, d0 (nichtbrennbar), Wärmeleitfähigkeit 0,035 W/(mK) bei 0 Grad C Mitteltemperatur DIN EN 12667, Gesamt-Dämmschichtdicke 40 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 234,000 St
DIN 276-2018 / IBP: 434
Bauabschnitte / Kostenträger: 434

**2.1.2.1.1000 Beidseitige diffusionsdichte Anarbeitung an Kälteschelle DN 20, MW mit verstärk. Alu., D 40mm**
Beidseitige diffusionsdichte Anschlussdämmung DIN 4140 an haus- und betriebstechnischen Anlagen, Anarbeitung an Kälteschelle (Rohrschelle) DN 20 mit Abschottungsverklebung, keine ausreichende Konvektion bzw. unzureichender Abstand zu Objekten, Dämmung aus Mineralwolle, kaschiert mit Aluminiumfolie, Brandverhaltensklasse DIN EN 13501-1 A2 -s1, d0 (nichtbrennbar), Wärmeleitfähigkeit 0,035 W/(mK) bei 0 Grad C Mitteltemperatur DIN EN 12667, Gesamt-Dämmschichtdicke 40 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 571,000 St
DIN 276-2018 / IBP: 434
Bauabschnitte / Kostenträger: 434

**2.1.2.1.1010 Beidseitige diffusionsdichte Anarbeitung an Kälteschelle DN 25, MW mit verstärk. Alu., D 40mm**
Beidseitige diffusionsdichte Anschlussdämmung DIN 4140 an haus- und betriebstechnischen Anlagen, Anarbeitung an Kälteschelle (Rohrschelle) DN 25 mit Abschottungsverklebung, keine ausreichende Konvektion bzw. unzureichender Abstand zu Objekten, Dämmung aus Mineralwolle, kaschiert mit Aluminiumfolie, Brandverhaltensklasse DIN EN 13501-1 A2 -s1, d0 (nichtbrennbar), Wärmeleitfähigkeit 0,035 W/(mK) bei 0 Grad C Mitteltemperatur DIN EN 12667, Gesamt-Dämmschichtdicke 40 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 2324,000 St
DIN 276-2018 / IBP: 434
Bauabschnitte / Kostenträger: 434

**2.1.2.1.1020 Beidseitige diffusionsdichte Anarbeitung an Kälteschelle DN 32, MW mit verstärk. Alu., D 40mm**
Beidseitige diffusionsdichte Anschlussdämmung DIN 4140 an haus- und betriebstechnischen Anlagen, Anarbeitung an Kälteschelle (Rohrschelle) DN 32 mit Abschottungsverklebung, keine ausreichende Konvektion bzw. unzureichender Abstand zu Objekten, Dämmung aus Mineralwolle, kaschiert mit Aluminiumfolie, Brandverhaltensklasse DIN EN 13501-1 A2 -s1, d0 (nichtbrennbar), Wärmeleitfähigkeit 0,035 W/(mK) bei 0 Grad C Mitteltemperatur DIN EN 12667, Gesamt-Dämmschichtdicke 40 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 1377,000 St
DIN 276-2018 / IBP: 434
Bauabschnitte / Kostenträger: 434

**2.1.2.1.1030 Beidseitige diffusionsdichte Anarbeitung an Kälteschelle DN 40, MW mit verstärk. Alu., D 50mm**
Beidseitige diffusionsdichte Anschlussdämmung DIN 4140 an haus- und betriebstechnischen Anlagen, Anarbeitung an Kälteschelle (Rohrschelle) DN 40 mit Abschottungsverklebung, keine ausreichende Konvektion bzw. unzureichender Abstand zu Objekten, Dämmung aus Mineralwolle, kaschiert mit Aluminiumfolie, Brandverhaltensklasse DIN EN 13501-1 A2 -s1, d0 (nichtbrennbar), Wärmeleitfähigkeit 0,035 W/(mK) bei 0 Grad C Mitteltemperatur DIN EN 12667, Gesamt-Dämmschichtdicke 50 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 1052,000 St
DIN 276-2018 / IBP: 434
Bauabschnitte / Kostenträger: 434

**2.1.2.1.1040 Beidseitige diffusionsdichte Anarbeitung an Kälteschelle DN 50, MW mit verstärk. Alu., D 50mm**
Beidseitige diffusionsdichte Anschlussdämmung DIN 4140 an haus- und betriebstechnischen Anlagen, Anarbeitung an Kälteschelle (Rohrschelle) DN 50 mit Abschottungsverklebung, keine ausreichende Konvektion bzw. unzureichender Abstand zu Objekten, Dämmung aus Mineralwolle, kaschiert mit Aluminiumfolie, Brandverhaltensklasse DIN EN 13501-1 A2 -s1, d0 (nichtbrennbar), Wärmeleitfähigkeit 0,035 W/(mK) bei 0 Grad C Mitteltemperatur DIN EN 12667, Gesamt-Dämmschichtdicke 50 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 1184,000 St
DIN 276-2018 / IBP: 434
Bauabschnitte / Kostenträger: 434

**2.1.2.1.1050 Beidseitige diffusionsdichte Anarbeitung an Kälteschelle DN 65, MW mit verstärk. Alu., D 60mm**
Beidseitige diffusionsdichte Anschlussdämmung DIN 4140 an haus- und betriebstechnischen Anlagen, Anarbeitung an Kälteschelle (Rohrschelle) DN 65 mit Abschottungsverklebung, keine ausreichende Konvektion bzw. unzureichender Abstand zu Objekten, Dämmung aus Mineralwolle, kaschiert mit Aluminiumfolie, Brandverhaltensklasse DIN EN 13501-1 A2 -s1, d0 (nichtbrennbar), Wärmeleitfähigkeit 0,035 W/(mK) bei 0 Grad C Mitteltemperatur DIN EN 12667, Gesamt-Dämmschichtdicke 60 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 2067,000 St
DIN 276-2018 / IBP: 434
Bauabschnitte / Kostenträger: 434

**2.1.2.1.1060 Beidseitige diffusionsdichte Anarbeitung an Kälteschelle DN 80, MW mit verstärk. Alu., D 60mm**
Beidseitige diffusionsdichte Anschlussdämmung DIN 4140 an haus- und betriebstechnischen Anlagen, Anarbeitung an Kälteschelle (Rohrschelle) DN 80 mit Abschottungsverklebung, keine ausreichende Konvektion bzw. unzureichender Abstand zu Objekten, Dämmung aus Mineralwolle, kaschiert mit Aluminiumfolie, Brandverhaltensklasse DIN EN 13501-1 A2 -s1, d0 (nichtbrennbar), Wärmeleitfähigkeit 0,035 W/(mK) bei 0 Grad C Mitteltemperatur DIN EN 12667, Gesamt-Dämmschichtdicke 60 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 1651,000 St
DIN 276-2018 / IBP: 434
Bauabschnitte / Kostenträger: 434

**2.1.2.1.1070 Beidseitige diffusionsdichte Anarbeitung an Kälteschelle DN 100, MW mit verstärk. Alu., D 60mm**
Beidseitige diffusionsdichte Anschlussdämmung DIN 4140 an haus- und betriebstechnischen Anlagen, Anarbeitung an Kälteschelle (Rohrschelle) DN 100 mit Abschottungsverklebung, keine ausreichende Konvektion bzw. unzureichender Abstand zu Objekten, Dämmung aus Mineralwolle, kaschiert mit Aluminiumfolie, Brandverhaltensklasse DIN EN 13501-1 A2 -s1, d0 (nichtbrennbar), Wärmeleitfähigkeit 0,035 W/(mK) bei 0 Grad C Mitteltemperatur DIN EN 12667, Gesamt-Dämmschichtdicke 60 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 981,000 St
DIN 276-2018 / IBP: 434
Bauabschnitte / Kostenträger: 434

**2.1.2.1.1080 Beidseitige diffusionsdichte Anarbeitung an Kälteschelle DN 125, MW mit verstärk. Alu., D 60mm**
Beidseitige diffusionsdichte Anschlussdämmung DIN 4140 an haus- und betriebstechnischen Anlagen, Anarbeitung an Kälteschelle (Rohrschelle) DN 125 mit Abschottungsverklebung, keine ausreichende Konvektion bzw. unzureichender Abstand zu Objekten, Dämmung aus Mineralwolle, kaschiert mit Aluminiumfolie, Brandverhaltensklasse DIN EN 13501-1 A2 -s1, d0 (nichtbrennbar), Wärmeleitfähigkeit 0,035 W/(mK) bei 0 Grad C Mitteltemperatur DIN EN 12667, Gesamt-Dämmschichtdicke 60 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 1201,000 St
DIN 276-2018 / IBP: 434
Bauabschnitte / Kostenträger: 434

**2.1.2.1.1090 Beidseitige diffusionsdichte Anarbeitung an Kälteschelle DN 150, MW mit verstärk. Alu., D 60mm**
Beidseitige diffusionsdichte Anschlussdämmung DIN 4140 an haus- und betriebstechnischen Anlagen, Anarbeitung an Kälteschelle (Rohrschelle) DN 150 mit Abschottungsverklebung, keine ausreichende Konvektion bzw. unzureichender Abstand zu Objekten, Dämmung aus Mineralwolle, kaschiert mit Aluminiumfolie, Brandverhaltensklasse DIN EN 13501-1 A2 -s1, d0 (nichtbrennbar), Wärmeleitfähigkeit 0,035 W/(mK) bei 0 Grad C Mitteltemperatur DIN EN 12667, Gesamt-Dämmschichtdicke 60 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 95,000 St
DIN 276-2018 / IBP: 434
Bauabschnitte / Kostenträger: 434

**2.1.2.1.1100 Beidseitige diffusionsdichte Anarbeitung an Kälteschelle DN 200, MW mit verstärk. Alu., D 60mm**
Beidseitige diffusionsdichte Anschlussdämmung DIN 4140 an haus- und betriebstechnischen Anlagen, Anarbeitung an Kälteschelle (Rohrschelle) DN 200 mit Abschottungsverklebung, keine ausreichende Konvektion bzw. unzureichender Abstand zu Objekten, Dämmung aus Mineralwolle, kaschiert mit Aluminiumfolie, Brandverhaltensklasse DIN EN 13501-1 A2 -s1, d0 (nichtbrennbar), Wärmeleitfähigkeit 0,035 W/(mK) bei 0 Grad C Mitteltemperatur DIN EN 12667, Gesamt-Dämmschichtdicke 60 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 391,000 St
DIN 276-2018 / IBP: 434
Bauabschnitte / Kostenträger: 434

**2.1.2.1.1110 Beidseitige diffusionsdichte Anarbeitung an Kälteschelle DN 250, MW mit verstärk. Alu., D 60mm**
Beidseitige diffusionsdichte Anschlussdämmung DIN 4140 an haus- und betriebstechnischen Anlagen, Anarbeitung an Kälteschelle (Rohrschelle) DN 250 mit Abschottungsverklebung, keine ausreichende Konvektion bzw. unzureichender Abstand zu Objekten, Dämmung aus Mineralwolle, kaschiert mit Aluminiumfolie, Brandverhaltensklasse DIN EN 13501-1 A2 -s1, d0 (nichtbrennbar), Wärmeleitfähigkeit 0,035 W/(mK) bei 0 Grad C Mitteltemperatur DIN EN 12667, Gesamt-Dämmschichtdicke 60 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 181,000 St
DIN 276-2018 / IBP: 434
Bauabschnitte / Kostenträger: 434

**2.1.2.1.1120 Beidseitige diffusionsdichte Anarbeitung an Brandschott DN 20, MW mit verstärk. Alu., D 40mm**
Beidseitige diffusionsdichte Anschlussdämmung DIN 4140 an haus- und betriebstechnischen Anlagen, Anarbeitung an Brandschott DN 20
mit Abschottungsverklebung, keine ausreichende Konvektion bzw. unzureichender Abstand zu Objekten, Dämmung aus Mineralwolle, kaschiert mit Aluminiumfolie, Brandverhaltensklasse DIN EN 13501-1 A2 -s1, d0 (nichtbrennbar), Wärmeleitfähigkeit 0,035 W/(mK) bei 0 Grad C Mitteltemperatur DIN EN 12667, Gesamt-Dämmschichtdicke 40 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 48,000 St
DIN 276-2018 / IBP: 434
Bauabschnitte / Kostenträger: 434

**2.1.2.1.1130 Beidseitige diffusionsdichte Anarbeitung an Brandschott DN 25, MW mit verstärk. Alu., D 40mm**
Beidseitige diffusionsdichte Anschlussdämmung DIN 4140 an haus- und betriebstechnischen Anlagen, Anarbeitung an Brandschott DN 25
mit Abschottungsverklebung, keine ausreichende Konvektion bzw. unzureichender Abstand zu Objekten, Dämmung aus Mineralwolle, kaschiert mit Aluminiumfolie, Brandverhaltensklasse DIN EN 13501-1 A2 -s1, d0 (nichtbrennbar), Wärmeleitfähigkeit 0,035 W/(mK) bei 0 Grad C Mitteltemperatur DIN EN 12667, Gesamt-Dämmschichtdicke 40 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 52,000 St
DIN 276-2018 / IBP: 434
Bauabschnitte / Kostenträger: 434

**2.1.2.1.1140 Beidseitige diffusionsdichte Anarbeitung an Brandschott DN 32, MW mit verstärk. Alu., D 40mm**
Beidseitige diffusionsdichte Anschlussdämmung DIN 4140 an haus- und betriebstechnischen Anlagen, Anarbeitung an Brandschott DN 32
mit Abschottungsverklebung, keine ausreichende Konvektion bzw. unzureichender Abstand zu Objekten, Dämmung aus Mineralwolle, kaschiert mit Aluminiumfolie, Brandverhaltensklasse DIN EN 13501-1 A2 -s1, d0 (nichtbrennbar), Wärmeleitfähigkeit 0,035 W/(mK) bei 0 Grad C Mitteltemperatur DIN EN 12667, Gesamt-Dämmschichtdicke 40 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 84,000 St
DIN 276-2018 / IBP: 434
Bauabschnitte / Kostenträger: 434

**2.1.2.1.1150 Beidseitige diffusionsdichte Anarbeitung an Brandschott DN 40, MW mit verstärk. Alu., D 50mm**
Beidseitige diffusionsdichte Anschlussdämmung DIN 4140 an haus- und betriebstechnischen Anlagen, Anarbeitung an Brandschott DN 40
mit Abschottungsverklebung, keine ausreichende Konvektion bzw. unzureichender Abstand zu Objekten, Dämmung aus Mineralwolle, kaschiert mit Aluminiumfolie, Brandverhaltensklasse DIN EN 13501-1 A2 -s1, d0 (nichtbrennbar), Wärmeleitfähigkeit 0,035 W/(mK) bei 0 Grad C Mitteltemperatur DIN EN 12667, Gesamt-Dämmschichtdicke 50 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 80,000 St
DIN 276-2018 / IBP: 434
Bauabschnitte / Kostenträger: 434

**2.1.2.1.1160 Beidseitige diffusionsdichte Anarbeitung an Brandschott DN 50, MW mit verstärk. Alu., D 50mm**
Beidseitige diffusionsdichte Anschlussdämmung DIN 4140 an haus- und betriebstechnischen Anlagen, Anarbeitung an Brandschott DN 50
mit Abschottungsverklebung, keine ausreichende Konvektion bzw. unzureichender Abstand zu Objekten, Dämmung aus Mineralwolle, kaschiert mit Aluminiumfolie, Brandverhaltensklasse DIN EN 13501-1 A2 -s1, d0 (nichtbrennbar), Wärmeleitfähigkeit 0,035 W/(mK) bei 0 Grad C Mitteltemperatur DIN EN 12667, Gesamt-Dämmschichtdicke 50 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 94,000 St
DIN 276-2018 / IBP: 434
Bauabschnitte / Kostenträger: 434

**2.1.2.1.1170 Beidseitige diffusionsdichte Anarbeitung an Brandschott DN 65, MW mit verstärk. Alu., D 60mm**
Beidseitige diffusionsdichte Anschlussdämmung DIN 4140 an haus- und betriebstechnischen Anlagen, Anarbeitung an Brandschott DN 65
mit Abschottungsverklebung, keine ausreichende Konvektion bzw. unzureichender Abstand zu Objekten, Dämmung aus Mineralwolle, kaschiert mit Aluminiumfolie, Brandverhaltensklasse DIN EN 13501-1 A2 -s1, d0 (nichtbrennbar), Wärmeleitfähigkeit 0,035 W/(mK) bei 0 Grad C Mitteltemperatur DIN EN 12667, Gesamt-Dämmschichtdicke 60 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 86,000 St
DIN 276-2018 / IBP: 434
Bauabschnitte / Kostenträger: 434

**2.1.2.1.1180 Beidseitige diffusionsdichte Anarbeitung an Brandschott DN 80, MW mit verstärk. Alu., D 60mm**
Beidseitige diffusionsdichte Anschlussdämmung DIN 4140 an haus- und betriebstechnischen Anlagen, Anarbeitung an Brandschott DN 80
mit Abschottungsverklebung, keine ausreichende Konvektion bzw. unzureichender Abstand zu Objekten, Dämmung aus Mineralwolle, kaschiert mit Aluminiumfolie, Brandverhaltensklasse DIN EN 13501-1 A2 -s1, d0 (nichtbrennbar), Wärmeleitfähigkeit 0,035 W/(mK) bei 0 Grad C Mitteltemperatur DIN EN 12667, Gesamt-Dämmschichtdicke 60 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 100,000 St
DIN 276-2018 / IBP: 434
Bauabschnitte / Kostenträger: 434

**2.1.2.1.1190 Beidseitige diffusionsdichte Anarbeitung an Brandschott DN 100, MW mit verstärk. Alu., D 60mm**
Beidseitige diffusionsdichte Anschlussdämmung DIN 4140 an haus- und betriebstechnischen Anlagen, Anarbeitung an Brandschott DN 100
mit Abschottungsverklebung, keine ausreichende Konvektion bzw. unzureichender Abstand zu Objekten, Dämmung aus Mineralwolle, kaschiert mit Aluminiumfolie, Brandverhaltensklasse DIN EN 13501-1 A2 -s1, d0 (nichtbrennbar), Wärmeleitfähigkeit 0,035 W/(mK) bei 0 Grad C Mitteltemperatur DIN EN 12667, Gesamt-Dämmschichtdicke 60 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 26,000 St
DIN 276-2018 / IBP: 434
Bauabschnitte / Kostenträger: 434

**2.1.2.1.1200 Beidseitige diffusionsdichte Anarbeitung an Brandschott DN 125, MW mit verstärk. Alu., D 60mm**
Beidseitige diffusionsdichte Anschlussdämmung DIN 4140 an haus- und betriebstechnischen Anlagen, Anarbeitung an Brandschott DN 125
mit Abschottungsverklebung, keine ausreichende Konvektion bzw. unzureichender Abstand zu Objekten, Dämmung aus Mineralwolle, kaschiert mit Aluminiumfolie, Brandverhaltensklasse DIN EN 13501-1 A2 -s1, d0 (nichtbrennbar), Wärmeleitfähigkeit 0,035 W/(mK) bei 0 Grad C Mitteltemperatur DIN EN 12667, Gesamt-Dämmschichtdicke 60 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 16,000 St
DIN 276-2018 / IBP: 434
Bauabschnitte / Kostenträger: 434

**2.1.2.1.1210 Beidseitige diffusionsdichte Anarbeitung an Brandschott DN 150, MW mit verstärk. Alu., D 60mm**
Beidseitige diffusionsdichte Anschlussdämmung DIN 4140 an haus- und betriebstechnischen Anlagen, Anarbeitung an Brandschott DN 150
mit Abschottungsverklebung, keine ausreichende Konvektion bzw. unzureichender Abstand zu Objekten, Dämmung aus Mineralwolle, kaschiert mit Aluminiumfolie, Brandverhaltensklasse DIN EN 13501-1 A2 -s1, d0 (nichtbrennbar), Wärmeleitfähigkeit 0,035 W/(mK) bei 0 Grad C Mitteltemperatur DIN EN 12667, Gesamt-Dämmschichtdicke 60 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 6,000 St
DIN 276-2018 / IBP: 434
Bauabschnitte / Kostenträger: 434

**2.1.2.1.1220 Beidseitige diffusionsdichte Anarbeitung an Brandschott DN 200, MW mit verstärk. Alu., D 60mm**
Beidseitige diffusionsdichte Anschlussdämmung DIN 4140 an haus- und betriebstechnischen Anlagen, Anarbeitung an Brandschott DN 200
mit Abschottungsverklebung, keine ausreichende Konvektion bzw. unzureichender Abstand zu Objekten, Dämmung aus Mineralwolle, kaschiert mit Aluminiumfolie, Brandverhaltensklasse DIN EN 13501-1 A2 -s1, d0 (nichtbrennbar), Wärmeleitfähigkeit 0,035 W/(mK) bei 0 Grad C Mitteltemperatur DIN EN 12667, Gesamt-Dämmschichtdicke 60 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 8,000 St
DIN 276-2018 / IBP: 434
Bauabschnitte / Kostenträger: 434

*Hinweis*

*Hinweis: Nachfolgende Armaturen, Flanschenpaare, Lufttöpfe etc.*
Nachfolgende Armaturen, Flanschenpaare, Lufttöpfe etc.
beziehen sich auf alle vorgenannten Medien, Temperaturen, Montageorte und -höhen sowie ggf. zusätzlich beschriebene Sicherungsmaßnahmen.
Behinderungen durch beengte Montage- und Platzverhältnisse sind grundsätzlich in den Einheitspreisen mit einzukalkulieren.

**2.1.2.1.1230 Kältedämmung Absperrklappe DN40 Gebäude MW kaschiert Alufolie Matte D 50mm 0,040W/(mK)**
STLB-Bau 2026-04 047
Kältedämmung DIN 4140 an haus- und betriebstechnischen Anlagen, an Absperrklappe, DN 40, Mindestabstände DIN 4140 sind nicht eingehalten, im Gebäude, keine ausreichende Konvektion bzw. unzureichender Abstand zu Objekten, Dämmung aus Mineralwolle, kaschiert mit Aluminiumfolie, als Lamellenmatte, einlagig, Dämmschichtdicke 50 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 12,000 St
DIN 276-2018 / IBP: 434
Bauabschnitte / Kostenträger: 434

**2.1.2.1.1240 Kältedämmung Absperrklappe DN50 Gebäude MW kaschiert Alufolie Matte D 50mm 0,040W/(mK)**
STLB-Bau 2026-04 047
Kältedämmung DIN 4140 an haus- und betriebstechnischen Anlagen, an Absperrklappe, DN 50, Mindestabstände DIN 4140 sind nicht eingehalten, im Gebäude, keine ausreichende Konvektion bzw. unzureichender Abstand zu Objekten, Dämmung aus Mineralwolle, kaschiert mit Aluminiumfolie, als Lamellenmatte, einlagig, Dämmschichtdicke 50 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 4,000 St
DIN 276-2018 / IBP: 434
Bauabschnitte / Kostenträger: 434

**2.1.2.1.1250 Kältedämmung Absperrklappe DN65 Gebäude MW kaschiert Alufolie Matte D 60mm 0,040W/(mK)**
STLB-Bau 2026-04 047
Kältedämmung DIN 4140 an haus- und betriebstechnischen Anlagen, an Absperrklappe, DN 65, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DIN 276-2018 / IBP: 434
Bauabschnitte / Kostenträger: 434

**2.1.2.1.1260 Kältedämmung Absperrklappe DN80 Gebäude MW kaschiert Alufolie Matte D 60mm 0,040W/(mK)**
STLB-Bau 2026-04 047
Kältedämmung DIN 4140 an haus- und betriebstechnischen Anlagen, an Absperrklappe, DN 80, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 12,000 St
DIN 276-2018 / IBP: 434
Bauabschnitte / Kostenträger: 434

**2.1.2.1.1270 Kältedämmung Absperrklappe DN100 Gebäude MW kaschiert Alufolie Matte D 60mm 0,040W/(mK)**
STLB-Bau 2026-04 047
Kältedämmung DIN 4140 an haus- und betriebstechnischen Anlagen, an Absperrklappe, DN 100, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 12,000 St
DIN 276-2018 / IBP: 434
Bauabschnitte / Kostenträger: 434

**2.1.2.1.1280 Kältedämmung Absperrklappe DN125 Gebäude MW kaschiert Alufolie Matte D 60mm 0,040W/(mK)**
STLB-Bau 2026-04 047
Kältedämmung DIN 4140 an haus- und betriebstechnischen Anlagen, an Absperrklappe, DN 125, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 6,000 St
DIN 276-2018 / IBP: 499
Bauabschnitte / Kostenträger: 434

**2.1.2.1.1290 Kältedämmung Absperrklappe DN150 Gebäude MW kaschiert Alufolie Matte D 60mm 0,040W/(mK)**
STLB-Bau 2026-04 047
Kältedämmung DIN 4140 an haus- und betriebstechnischen Anlagen, an Absperrklappe, DN 150, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 4,000 St
DIN 276-2018 / IBP: 499
Bauabschnitte / Kostenträger: 434

**2.1.2.1.1300 Kältedämmung Absperrklappe DN200 Gebäude MW kaschiert Alufolie Matte D 60mm 0,040W/(mK)**
STLB-Bau 2026-04 047
Kältedämmung DIN 4140 an haus- und betriebstechnischen Anlagen, an Absperrklappe, DN 200, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DIN 276-2018 / IBP: 499
Bauabschnitte / Kostenträger: 434

**2.1.2.1.1310 Kältedämmung Absperrklappe DN250 Gebäude MW kaschiert Alufolie Matte D 60mm 0,040W/(mK)**
STLB-Bau 2026-04 047
Kältedämmung DIN 4140 an haus- und betriebstechnischen Anlagen, an Absperrklappe, DN 250, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DIN 276-2018 / IBP: 499
Bauabschnitte / Kostenträger: 434

**2.1.2.1.1320 Kältedämmung Flanschenpaar DN65 Gebäude MW kaschiert Alufolie Matte D 60mm 0,040W/(mK)**
STLB-Bau 2026-04 047
Kältedämmung DIN 4140 an haus- und betriebstechnischen Anlagen, an Flanschenpaar, DN 65, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 14,000 St
DIN 276-2018 / IBP: 434
Bauabschnitte / Kostenträger: 434

**2.1.2.1.1330 Kältedämmung Flanschenpaar DN80 Gebäude MW kaschiert Alufolie Matte D 60mm 0,040W/(mK)**
STLB-Bau 2026-04 047
Kältedämmung DIN 4140 an haus- und betriebstechnischen Anlagen, an Flanschenpaar, DN 80, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 84,000 St
DIN 276-2018 / IBP: 434
Bauabschnitte / Kostenträger: 434

**2.1.2.1.1340 Kältedämmung Flanschenpaar DN100 Gebäude MW kaschiert Alufolie Matte D 60mm 0,040W/(mK)**
STLB-Bau 2026-04 047
Kältedämmung DIN 4140 an haus- und betriebstechnischen Anlagen, an Flanschenpaar, DN 100, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 84,000 St
DIN 276-2018 / IBP: 434
Bauabschnitte / Kostenträger: 434

**2.1.2.1.1350 Kältedämmung Flanschenpaar DN125 Gebäude MW kaschiert Alufolie Matte D 50mm 0,040W/(mK)**
STLB-Bau 2026-04 047
Kältedämmung DIN 4140 an haus- und betriebstechnischen Anlagen, an Flanschenpaar, DN 125, Mindestabstände DIN 4140 sind nicht eingehalten, im Gebäude, keine ausreichende Konvektion bzw. unzureichender Abstand zu Objekten, Dämmung aus Mineralwolle, kaschiert mit Aluminiumfolie, als Lamellenmatte, einlagig, Dämmschichtdicke 50 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 42,000 St
DIN 276-2018 / IBP: 499
Bauabschnitte / Kostenträger: 434

**2.1.2.1.1360 Kältedämmung Flanschenpaar DN150 Gebäude MW kaschiert Alufolie Matte D 50mm 0,040W/(mK)**
STLB-Bau 2026-04 047
Kältedämmung DIN 4140 an haus- und betriebstechnischen Anlagen, an Flanschenpaar, DN 150, Mindestabstände DIN 4140 sind nicht eingehalten, im Gebäude, keine ausreichende Konvektion bzw. unzureichender Abstand zu Objekten, Dämmung aus Mineralwolle, kaschiert mit Aluminiumfolie, als Lamellenmatte, einlagig, Dämmschichtdicke 50 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 28,000 St
DIN 276-2018 / IBP: 499
Bauabschnitte / Kostenträger: 434

**2.1.2.1.1370 Kältedämmung Flanschenpaar DN200 Gebäude MW kaschiert Alufolie Matte D 40mm 0,040W/(mK)**
STLB-Bau 2026-04 047
Kältedämmung DIN 4140 an haus- und betriebstechnischen Anlagen, an Flanschenpaar, DN 200, Mindestabstände DIN 4140 sind nicht eingehalten, im Gebäude, keine ausreichende Konvektion bzw. unzureichender Abstand zu Objekten, Dämmung aus Mineralwolle, kaschiert mit Aluminiumfolie, als Lamellenmatte, einlagig, Dämmschichtdicke 40 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 14,000 St
DIN 276-2018 / IBP: 499
Bauabschnitte / Kostenträger: 434

**2.1.2.1.1380 Kältedämmung Flanschenpaar DN250 Gebäude MW kaschiert Alufolie Matte D 40mm 0,040W/(mK)**
STLB-Bau 2026-04 047
Kältedämmung DIN 4140 an haus- und betriebstechnischen Anlagen, an Flanschenpaar, DN 250, Mindestabstände DIN 4140 sind nicht eingehalten, im Gebäude, keine ausreichende Konvektion bzw. unzureichender Abstand zu Objekten, Dämmung aus Mineralwolle, kaschiert mit Aluminiumfolie, als Lamellenmatte, einlagig, Dämmschichtdicke 40 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 14,000 St
DIN 276-2018 / IBP: 499
Bauabschnitte / Kostenträger: 434

**2.1.2.1.1390 Kältedämmung Kompensator DN65 Gebäude MW kaschiert Alufolie Matte D 60mm 0,040W/(mK)**
STLB-Bau 2026-04 047
Kältedämmung DIN 4140 an haus- und betriebstechnischen Anlagen, an Kompensator, DN 65, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DIN 276-2018 / IBP: 434
Bauabschnitte / Kostenträger: 434

**2.1.2.1.1400 Kältedämmung Kompensator DN80 Gebäude MW kaschiert Alufolie Matte D 60mm 0,040W/(mK)**
STLB-Bau 2026-04 047
Kältedämmung DIN 4140 an haus- und betriebstechnischen Anlagen, an Kompensator, DN 80, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DIN 276-2018 / IBP: 434
Bauabschnitte / Kostenträger: 434

**2.1.2.1.1410 Kältedämmung Kompensator DN100 Gebäude MW kaschiert Alufolie Matte D 60mm 0,040W/(mK)**
STLB-Bau 2026-04 047
Kältedämmung DIN 4140 an haus- und betriebstechnischen Anlagen, an Kompensator, DN 100, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DIN 276-2018 / IBP: 434
Bauabschnitte / Kostenträger: 434

**2.1.2.1.1420 Kältedämmung Kompensator DN125 Gebäude MW kaschiert Alufolie Matte D 60mm 0,040W/(mK)**
STLB-Bau 2026-04 047
Kältedämmung DIN 4140 an haus- und betriebstechnischen Anlagen, an Kompensator, DN 125, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DIN 276-2018 / IBP: 499
Bauabschnitte / Kostenträger: 434

**2.1.2.1.1430 Kältedämmung Kompensator DN150 Gebäude MW kaschiert Alufolie Matte D 60mm 0,040W/(mK)**
STLB-Bau 2026-04 047
Kältedämmung DIN 4140 an haus- und betriebstechnischen Anlagen, an Kompensator, DN 150, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DIN 276-2018 / IBP: 499
Bauabschnitte / Kostenträger: 434

**2.1.2.1.1440 Kältedämmung Kompensator DN200 Gebäude MW kaschiert Alufolie Matte D 60mm 0,040W/(mK)**
STLB-Bau 2026-04 047
Kältedämmung DIN 4140 an haus- und betriebstechnischen Anlagen, an Kompensator, DN 200, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DIN 276-2018 / IBP: 499
Bauabschnitte / Kostenträger: 434

**2.1.2.1.1450 Kältedämmung Kompensator DN250 Gebäude MW kaschiert Alufolie Matte D 60mm 0,040W/(mK)**
STLB-Bau 2026-04 047
Kältedämmung DIN 4140 an haus- und betriebstechnischen Anlagen, an Kompensator, DN 250, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DIN 276-2018 / IBP: 499
Bauabschnitte / Kostenträger: 434

**2.1.2.1.1460 Kältedämmung Lufttopf DN65 Gebäude MW kaschiert Alufolie Matte D 60mm 0,040W/(mK)**
STLB-Bau 2026-04 047
Kältedämmung DIN 4140 an haus- und betriebstechnischen Anlagen, an Lufttopf, DN 65, mit 2 Anschlussstutzen, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Länge Lufttopf 200 mm für anzuschließende Rohrleitung DN 20. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 20,000 St
DIN 276-2018 / IBP: 434
Bauabschnitte / Kostenträger: 434

**2.1.2.1.1470 Kältedämmung Lufttopf DN80 Gebäude MW kaschiert Alufolie Matte D 60mm 0,040W/(mK)**
STLB-Bau 2026-04 047
Kältedämmung DIN 4140 an haus- und betriebstechnischen Anlagen, an Lufttopf, DN 80, mit 2 Anschlussstutzen, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Länge Lufttopf 250 mm für anzuschließende Rohrleitung DN 25. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 12,000 St
DIN 276-2018 / IBP: 434
Bauabschnitte / Kostenträger: 434

**2.1.2.1.1480 Kältedämmung Lufttopf DN100 Gebäude MW kaschiert Alufolie Matte D 60mm 0,040W/(mK)**
STLB-Bau 2026-04 047
Kältedämmung DIN 4140 an haus- und betriebstechnischen Anlagen, an Lufttopf, DN 100, mit 2 Anschlussstutzen, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Länge Lufttopf 350 mm für anzuschließende Rohrleitung DN 40. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 12,000 St
DIN 276-2018 / IBP: 434
Bauabschnitte / Kostenträger: 434

**2.1.2.1.1490 Kältedämmung Lufttopf DN125 Gebäude MW kaschiert Alufolie Matte D 70mm 0,040W/(mK)**
STLB-Bau 2026-04 047
Kältedämmung DIN 4140 an haus- und betriebstechnischen Anlagen, an Lufttopf, DN 125, mit 2 Anschlussstutzen, Mindestabstände DIN 4140 sind nicht eingehalten, im Gebäude, keine ausreichende Konvektion bzw. unzureichender Abstand zu Objekten, Dämmung aus Mineralwolle, kaschiert mit Aluminiumfolie, als Lamellenmatte, 2-lagig, Gesamtdicke der Dämmlagen 70 mm, Brandverhaltensklasse DIN EN 13501-1 A2 -s1, d0 (nichtbrennbar), Wärmeleitfähigkeit 0,040 W/(mK) bei 0 Grad C Mitteltemperatur DIN EN 12667,
Mediumtemperatur in Grad C 'min. +5'

Umgebungstemperatur in Grad C 'max. +32'

relative Luftfeuchte in % 'max. 75'

Ausführung gemäß Einzelbeschreibung,
Einzelbeschreibungs-Nr 'Länge Lufttopf 450 mm für anzuschließende Rohrleitung DN 50. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 6,000 St
DIN 276-2018 / IBP: 434
Bauabschnitte / Kostenträger: 434

**2.1.2.1.1500 Kältedämmung Lufttopf DN150 Gebäude MW kaschiert Alufolie Matte D 70mm 0,040W/(mK)**
STLB-Bau 2026-04 047
Kältedämmung DIN 4140 an haus- und betriebstechnischen Anlagen, an Lufttopf, DN 150, mit 2 Anschlussstutzen, Mindestabstände DIN 4140 sind nicht eingehalten, im Gebäude, keine ausreichende Konvektion bzw. unzureichender Abstand zu Objekten, Dämmung aus Mineralwolle, kaschiert mit Aluminiumfolie, als Lamellenmatte, 2-lagig, Gesamtdicke der Dämmlagen 70 mm, Brandverhaltensklasse DIN EN 13501-1 A2 -s1, d0 (nichtbrennbar), Wärmeleitfähigkeit 0,040 W/(mK) bei 0 Grad C Mitteltemperatur DIN EN 12667,
Mediumtemperatur in Grad C 'min. +5'

Umgebungstemperatur in Grad C 'max. +32'

relative Luftfeuchte in % 'max. 75'

Ausführung gemäß Einzelbeschreibung,
Einzelbeschreibungs-Nr 'Länge Lufttopf 500 mm für anzuschließende Rohrleitung DN 65. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 4,000 St
DIN 276-2018 / IBP: 434
Bauabschnitte / Kostenträger: 434

**2.1.2.1.1510 Kältedämmung Lufttopf DN200 Gebäude MW kaschiert Alufolie Matte D 70mm 0,040W/(mK)**
STLB-Bau 2026-04 047
Kältedämmung DIN 4140 an haus- und betriebstechnischen Anlagen, an Lufttopf, DN 200, mit 2 Anschlussstutzen, Mindestabstände DIN 4140 sind nicht eingehalten, im Gebäude, keine ausreichende Konvektion bzw. unzureichender Abstand zu Objekten, Dämmung aus Mineralwolle, kaschiert mit Aluminiumfolie, als Lamellenmatte, 2-lagig, Gesamtdicke der Dämmlagen 70 mm, Brandverhaltensklasse DIN EN 13501-1 A2 -s1, d0 (nichtbrennbar), Wärmeleitfähigkeit 0,040 W/(mK) bei 0 Grad C Mitteltemperatur DIN EN 12667,
Mediumtemperatur in Grad C 'min. +5'

Umgebungstemperatur in Grad C 'max. +32'

relative Luftfeuchte in % 'max. 75'

Ausführung gemäß Einzelbeschreibung,
Einzelbeschreibungs-Nr 'Länge Lufttopf 600 mm für anzuschließende Rohrleitung DN 80. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DIN 276-2018 / IBP: 434
Bauabschnitte / Kostenträger: 434

**2.1.2.1.1520 Kältedämmung Lufttopf DN250 Gebäude MW kaschiert Alufolie Matte D 80mm 0,040W/(mK)**
STLB-Bau 2026-04 047
Kältedämmung DIN 4140 an haus- und betriebstechnischen Anlagen, an Lufttopf, DN 250, mit 2 Anschlussstutzen, Mindestabstände DIN 4140 sind nicht eingehalten, im Gebäude, keine ausreichende Konvektion bzw. unzureichender Abstand zu Objekten, Dämmung aus Mineralwolle, kaschiert mit Aluminiumfolie, als Lamellenmatte, 2-lagig, Gesamtdicke der Dämmlagen 80 mm, Brandverhaltensklasse DIN EN 13501-1 A2 -s1, d0 (nichtbrennbar), Wärmeleitfähigkeit 0,040 W/(mK) bei 0 Grad C Mitteltemperatur DIN EN 12667,
Mediumtemperatur in Grad C 'min. +5'

Umgebungstemperatur in Grad C 'max. +32'

relative Luftfeuchte in % 'max. 75'

Ausführung gemäß Einzelbeschreibung,
Einzelbeschreibungs-Nr 'Länge Lufttopf 700 mm für anzuschließende Rohrleitung DN 100. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DIN 276-2018 / IBP: 434
Bauabschnitte / Kostenträger: 434

*Hinweis*

##### 2.1.3 Systemtrennung, Behälter

###### 2.1.3.1 Übergabestation

**2.1.3.1.10 Übergabestation Kälte VSZ 1**
Übergabestation Kälte VSZ 1

1 STK Übergabestation
Leistung Sommer: 210 kW
Nenndruck: 10 bar
max. Betriebsdruck: 10 bar
max. Temperatur: 40 °C
Temperatur Sommer VL: 12 °C
Temperatur Sommer RL: 18 °C
maximaler Volumenstrom: 30,14 m³/h
Nennweite (DN): 100
Strömungsgeschwindigkeit: 0,93 m/s
Kategorie nach DGRL: ART.4ABS3
Berechnungsgrundlage DGRL: max. Druck
2 STK Absperrklappe mit Thermometer -20-+40°C
1 STK Passstück für ext. Durchgangsventil
1 STK Passstück ext. Kältezähler Qp40 DN80 FL PN40 300mm
2 STK Messstelle für Wärmezähler
2 STK Rohrfedermanometer 0...10bar
2 STK Tauchhülse
2 STK Füllen und Entleerung
1 STK Absperrklappe
1 STK Standmontagerahmen

Dämmung der Kältestation
Hochflexibles, geschlossenzelliges Dämmaterial
mit hohem Wasserdapf-Diffusionswiderstand und
niediger Wärmeleitfähigkeit. Schaumstoff auf
Basis synthetischen Kautschuks (Elastomer).
Wasserdampf-Diffusionswiderstandszahl µ<= 7000
schwerentflammbar
Menge: 1,000 St
DIN 276-2018 / IBP: 434
Bauabschnitte / Kostenträger: 434

**2.1.3.1.20 Schaltschrank mit DDC für vorgenannte Übergabestation**
Schaltschrank mit DDC für vorgenannte Übergabestation

Schaltschrank Stahlblech (IP54)
Gehäuse mit Tür in lackiertem Stahlblech
RAL7035, abgedichtete Tür mit
inliegenden
Scharnieren, Kabeleinführung von unten,
Schaltschrank ausgeführt nach
VDE0660-6/11.6 mit Prüfung und
Protokollierung
nach VDE0100/Teil0610 und Bestätigung
nach VBG4, der Schaltplan nach 61346
erstellt und
nach EN81346 ausgeführt.
Einspeisung 230 V / 10 A
-  DDC mit LCD-Bediengerät -
Betriebsfertige Software zur
optimierten,außentemperaturgeführten Vorlauftemperaturregelung von
Heizungs- Kälteanwendung und
Trinkwasserwärmern
mit zwei Heizkreisen oder
Heizungspufferschaltung. Skalierbar
mit weiteren Controllern und
Feldmodulen zu Erweiterung von
Regelkreisen.
Schnittstellen: bereits im Regler
integriert
BacNet, ModBus, MBus (3 Zähler)

Inklusive:
- Servicesupport über Router
- Datenpunkterfassung USB

Alle erforderlichen Anlagenfühler sind
inklusive,der werkseitig beigelegte Außentemperaturfühler ist zu montieren

Der Anschlußwert beträgt: max. 1 KW -
230V AC
1 STK DDC-Controller mit Anlagensoftware
1 STK Bediendisplay für Regler
1 STK Witterungsfühler im Gehäuse

1 STK Stationsverkabelung
--  FWKS-Verkabelung Ausführung
Anbringen und Anklemmen des Schaltschrankes
sowie der Feldgeräte mit allen Nebenarbeiten
und Hilfsmaterialien komplett ausgeführt.

Prüfen der angeschlossenen Feldgeräte
auf Funktion, Wirksinn und Zugehörigkeit.
Funktionsprobe der Steuerung unter
Werkstattbedingungen und Erstellen der entsprechenden
Prüfprotokolle.

Aufgrund der mehrmoduligen
Lieferung, ist die örtliche Fertigstellung, nach
beiliegendem Schaltplan zu realisieren.
Menge: 1,000 St
DIN 276-2018 / IBP: 434
Bauabschnitte / Kostenträger: 434

**2.1.3.1.30 Inbetriebnahme**
Inbetriebnahme

Inbetriebnahme der vorgenannten Übergabestation
Leistungsbeschreibung der Arbeiten zur Inbetriebnahme:
·  Überprüfung der korrekten
  Einbindung der gelieferten Station
  (Fernwärme, Heizung,Wasser)
·  Überprüfung der Zuordnung und
  Wirkrichtung Temperaturfühler,
  Ventile, Stellantriebe,Pumpenansteuerung und Sicherheitseinrichtungen
·  Sichtprüfung der Station auf
  wasserseitige Dichtheit
·  Einstellung der Volumenströme
  anhand der Stationsauslegung
  (Heizkreis, WWB)
·  Parametrierung der
Stationsparameter
  nach Vorgaben des Auftraggebers
·  Probebetrieb der Station mit
  Optimierung der Stationsparameter
  und Überprüfung der Sicherheitseinrichtungen Einweisung in die
·  in die Station
·  Protokollierung der Inbetriebnahme
  und Einweisung
Menge: 1,000 St
DIN 276-2018 / IBP: 434
Bauabschnitte / Kostenträger: 434

**2.1.3.1.40 Übergabestation Kälte VSZ 2**
Übergabestation Kälte VSZ 2

1 STK Übergabestation
Leistung Sommer: 267 kW
Nenndruck: 10 bar
max. Betriebsdruck: 10 bar
max. Temperatur: 40 °C
Temperatur Sommer VL: 6 °C
Temperatur Sommer RL: 12 °C
maximaler Volumenstrom: 38,28 m³/h
Nennweite (DN): 100
Strömungsgeschwindigkeit: 1,18 m/s
Kategorie nach DGRL: ART.4ABS3
Berechnungsgrundlage DGRL: max. Druck
2 STK Absperrklappe mit Thermometer -20-+40°C
1 STK Durchgangsventil
1 STK Stellantrieb elek. ohne Notstellfunktion
  24VAC/DC 0-10V 120s Hub 15mm 2500N
1 STK Passstück Kältezähler Qp40
  DN80 FL PN40 300mm
2 STK Messstelle für Wärmezähler
2 STK Rohrfedermanometer 0...10bar
2 STK Tauchhülse
2 STK Füllen und Entleerung
1 STK Absperrklappe
1 STK Strangregulierventil
1 STK Standmontagerahmen

Dämmung der Kältestation
Hochflexibles, geschlossenzelliges Dämmaterial
mit hohem Wasserdapf-Diffusionswiderstand und
niediger Wärmeleitfähigkeit. Schaumstoff auf
Basis synthetischen Kautschuks (Elastomer).
Wasserdampf-Diffusionswiderstandszahl µ<= 7000
schwerentflammbar
Menge: 1,000 St
DIN 276-2018 / IBP: 434
Bauabschnitte / Kostenträger: 434

**2.1.3.1.50 Schaltschrank mit DDC für vorgenannte Übergabestation**
Schaltschrank mit DDC für vorgenannte Übergabestation

Schaltschrank Stahlblech (IP54)
Gehäuse mit Tür in lackiertem Stahlblech
RAL7035, abgedichtete Tür mit
inliegenden
Scharnieren, Kabeleinführung von unten,
Schaltschrank ausgeführt nach
VDE0660-6/11.6 mit Prüfung und
Protokollierung
nach VDE0100/Teil0610 und Bestätigung
nach VBG4, der Schaltplan nach 61346
erstellt und
nach EN81346 ausgeführt.
Einspeisung 230 V / 10 A
-  DDC mit LCD-Bediengerät -
Betriebsfertige Software zur
optimierten,außentemperaturgeführten Vorlauftemperaturregelung von
Heizungs- Kälteanwendung und
Trinkwasserwärmern
mit zwei Heizkreisen oder
Heizungspufferschaltung. Skalierbar
mit weiteren Controllern und
Feldmodulen zu Erweiterung von
Regelkreisen.
Schnittstellen: bereits im Regler
integriert
BacNet, ModBus, MBus (3 Zähler)

Inklusive:
- Servicesupport über Router
- Datenpunkterfassung USB

Alle erforderlichen Anlagenfühler sind
inklusive,der werkseitig beigelegte Außentemperaturfühler ist zu montieren

Der Anschlußwert beträgt: max. 1 KW -
230V AC
1 STK DDC-Controller mit Anlagensoftware
1 STK Bediendisplay für Regler
1 STK Witterungsfühler im Gehäuse

1 STK Stationsverkabelung
--  FWKS-Verkabelung Ausführung
Anbringen und Anklemmen des Schaltschrankes
sowie der Feldgeräte mit allen Nebenarbeiten
und Hilfsmaterialien komplett ausgeführt.

Prüfen der angeschlossenen Feldgeräte
auf Funktion, Wirksinn und Zugehörigkeit.
Funktionsprobe der Steuerung unter
Werkstattbedingungen und Erstellen der entsprechenden
Prüfprotokolle.

Aufgrund der mehrmoduligen
Lieferung, ist die örtliche Fertigstellung, nach
beiliegendem Schaltplan zu realisieren.
Menge: 1,000 St
DIN 276-2018 / IBP: 434
Bauabschnitte / Kostenträger: 434

**2.1.3.1.60 Inbetriebnahme**
Inbetriebnahme

Inbetriebnahme der vorgenannten Übergabestation
Leistungsbeschreibung der Arbeiten zur Inbetriebnahme:
·  Überprüfung der korrekten
  Einbindung der gelieferten Station
  (Fernwärme, Heizung,Wasser)
·  Überprüfung der Zuordnung und
  Wirkrichtung Temperaturfühler,
  Ventile, Stellantriebe,Pumpenansteuerung und Sicherheitseinrichtungen
·  Sichtprüfung der Station auf
  wasserseitige Dichtheit
·  Einstellung der Volumenströme
  anhand der Stationsauslegung
  (Heizkreis, WWB)
·  Parametrierung der
Stationsparameter
  nach Vorgaben des Auftraggebers
·  Probebetrieb der Station mit
  Optimierung der Stationsparameter
  und Überprüfung der Sicherheitseinrichtungen Einweisung in die
·  in die Station
·  Protokollierung der Inbetriebnahme
  und Einweisung
Menge: 1,000 St
DIN 276-2018 / IBP: 434
Bauabschnitte / Kostenträger: 434

**2.1.3.1.70 Übergabestation Kälte SOM1.1**
Übergabestation Kälte SOM1.1

1 STK Übergabestation
Leistung Sommer: 185 kW
Nenndruck: 10 bar
max. Betriebsdruck: 10 bar
max. Temperatur: 40 °C
Temperatur Sommer VL: 12 °C
Temperatur Sommer RL: 18 °C
maximaler Volumenstrom: 26,56 m³/h
Nennweite (DN): 100
Strömungsgeschwindigkeit: 0,82 m/s
Kategorie nach DGRL: ART.4ABS3
Berechnungsgrundlage DGRL: max. Druck
2 STK Absperrklappe mit Thermometer -20-+40°C
1 STK Durchgangsventil
1 STK Stellantrieb elek. ohne Notstellfunktion
  24VAC/DC 0-10V 120s Hub 15mm 2500N
1 STK Passstück Kältezähler Qp40
  DN80 FL PN40 300mm
2 STK Messstelle für Wärmezähler
2 STK Rohrfedermanometer 0...10bar
2 STK Tauchhülse
2 STK Füllen und Entleerung
1 STK Absperrklappe
1 STK Strangregulierventil
1 STK Standmontagerahmen

Dämmung der Kältestation
Hochflexibles, geschlossenzelliges Dämmaterial
mit hohem Wasserdapf-Diffusionswiderstand und
niediger Wärmeleitfähigkeit. Schaumstoff auf
Basis synthetischen Kautschuks (Elastomer).
Wasserdampf-Diffusionswiderstandszahl µ<= 7000
schwerentflammbar
Menge: 1,000 St
DIN 276-2018 / IBP: 434
Bauabschnitte / Kostenträger: 434

**2.1.3.1.80 Schaltschrank mit DDC für vorgenannte Übergabestation**
Schaltschrank mit DDC für vorgenannte Übergabestation

Schaltschrank Stahlblech (IP54)
Gehäuse mit Tür in lackiertem Stahlblech
RAL7035, abgedichtete Tür mit
inliegenden
Scharnieren, Kabeleinführung von unten,
Schaltschrank ausgeführt nach
VDE0660-6/11.6 mit Prüfung und
Protokollierung
nach VDE0100/Teil0610 und Bestätigung
nach VBG4, der Schaltplan nach 61346
erstellt und
nach EN81346 ausgeführt.
Einspeisung 230 V / 10 A
-  DDC mit LCD-Bediengerät -
Betriebsfertige Software zur
optimierten,außentemperaturgeführten Vorlauftemperaturregelung von
Heizungs- Kälteanwendung und
Trinkwasserwärmern
mit zwei Heizkreisen oder
Heizungspufferschaltung. Skalierbar
mit weiteren Controllern und
Feldmodulen zu Erweiterung von
Regelkreisen.
Schnittstellen: bereits im Regler
integriert
BacNet, ModBus, MBus (3 Zähler)

Inklusive:
- Servicesupport über Router
- Datenpunkterfassung USB

Alle erforderlichen Anlagenfühler sind
inklusive,der werkseitig beigelegte Außentemperaturfühler ist zu montieren

Der Anschlußwert beträgt: max. 1 KW -
230V AC
1 STK DDC-Controller mit Anlagensoftware
1 STK Bediendisplay für Regler
1 STK Witterungsfühler im Gehäuse

1 STK Stationsverkabelung
--  FWKS-Verkabelung Ausführung
Anbringen und Anklemmen des Schaltschrankes
sowie der Feldgeräte mit allen Nebenarbeiten
und Hilfsmaterialien komplett ausgeführt.

Prüfen der angeschlossenen Feldgeräte
auf Funktion, Wirksinn und Zugehörigkeit.
Funktionsprobe der Steuerung unter
Werkstattbedingungen und Erstellen der entsprechenden
Prüfprotokolle.

Aufgrund der mehrmoduligen
Lieferung, ist die örtliche Fertigstellung, nach
beiliegendem Schaltplan zu realisieren.
Menge: 1,000 St
DIN 276-2018 / IBP: 434
Bauabschnitte / Kostenträger: 434

**2.1.3.1.90 Inbetriebnahme**
Inbetriebnahme

Inbetriebnahme der vorgenannten Übergabestation
Leistungsbeschreibung der Arbeiten zur Inbetriebnahme:
·  Überprüfung der korrekten
  Einbindung der gelieferten Station
  (Fernwärme, Heizung,Wasser)
·  Überprüfung der Zuordnung und
  Wirkrichtung Temperaturfühler,
  Ventile, Stellantriebe,Pumpenansteuerung und Sicherheitseinrichtungen
·  Sichtprüfung der Station auf
  wasserseitige Dichtheit
·  Einstellung der Volumenströme
  anhand der Stationsauslegung
  (Heizkreis, WWB)
·  Parametrierung der
Stationsparameter
  nach Vorgaben des Auftraggebers
·  Probebetrieb der Station mit
  Optimierung der Stationsparameter
  und Überprüfung der Sicherheitseinrichtungen Einweisung in die
·  in die Station
·  Protokollierung der Inbetriebnahme
  und Einweisung
Menge: 1,000 St
DIN 276-2018 / IBP: 434
Bauabschnitte / Kostenträger: 434

**2.1.3.1.100 Übergabestation Kälte SOM1.2**
Übergabestation Kälte SOM1.2

1 STK Übergabestation
Leistung Sommer: 188 kW
Nenndruck: 10 bar
max. Betriebsdruck: 10 bar
max. Temperatur: 40 °C
Temperatur Sommer VL: 6 °C
Temperatur Sommer RL: 12 °C
maximaler Volumenstrom: 26,95 m³/h
Nennweite (DN): 100
Strömungsgeschwindigkeit: 0,83 m/s
Kategorie nach DGRL: ART.4ABS3
Berechnungsgrundlage DGRL: max. Druck
2 STK Absperrklappe mit Thermometer -20-+40°C
1 STK Durchgangsventil
1 STK Stellantrieb elek. ohne Notstellfunktion
  24VAC/DC 0-10V 120s Hub 15mm 2500N
1 STK Passstück Kältezähler Qp40
  DN80 FL PN40 300mm
2 STK Messstelle für Wärmezähler
2 STK Rohrfedermanometer 0...10bar
2 STK Tauchhülse
2 STK Füllen und Entleerung
1 STK Absperrklappe
1 STK Strangregulierventil
1 STK Standmontagerahmen

Dämmung der Kältestation
Hochflexibles, geschlossenzelliges Dämmaterial
mit hohem Wasserdapf-Diffusionswiderstand und
niediger Wärmeleitfähigkeit. Schaumstoff auf
Basis synthetischen Kautschuks (Elastomer).
Wasserdampf-Diffusionswiderstandszahl µ<= 7000
schwerentflammbar
Menge: 1,000 St
DIN 276-2018 / IBP: 434
Bauabschnitte / Kostenträger: 434

**2.1.3.1.110 Schaltschrank mit DDC für vorgenannte Übergabestation**
Schaltschrank mit DDC für vorgenannte Übergabestation

Schaltschrank Stahlblech (IP54)
Gehäuse mit Tür in lackiertem Stahlblech
RAL7035, abgedichtete Tür mit
inliegenden
Scharnieren, Kabeleinführung von unten,
Schaltschrank ausgeführt nach
VDE0660-6/11.6 mit Prüfung und
Protokollierung
nach VDE0100/Teil0610 und Bestätigung
nach VBG4, der Schaltplan nach 61346
erstellt und
nach EN81346 ausgeführt.
Einspeisung 230 V / 10 A
-  DDC mit LCD-Bediengerät -
Betriebsfertige Software zur
optimierten,außentemperaturgeführten Vorlauftemperaturregelung von
Heizungs- Kälteanwendung und
Trinkwasserwärmern
mit zwei Heizkreisen oder
Heizungspufferschaltung. Skalierbar
mit weiteren Controllern und
Feldmodulen zu Erweiterung von
Regelkreisen.
Schnittstellen: bereits im Regler
integriert
BacNet, ModBus, MBus (3 Zähler)

Inklusive:
- Servicesupport über Router
- Datenpunkterfassung USB

Alle erforderlichen Anlagenfühler sind
inklusive,der werkseitig beigelegte Außentemperaturfühler ist zu montieren

Der Anschlußwert beträgt: max. 1 KW -
230V AC
1 STK DDC-Controller mit Anlagensoftware
1 STK Bediendisplay für Regler
1 STK Witterungsfühler im Gehäuse

1 STK Stationsverkabelung
--  FWKS-Verkabelung Ausführung
Anbringen und Anklemmen des Schaltschrankes
sowie der Feldgeräte mit allen Nebenarbeiten
und Hilfsmaterialien komplett ausgeführt.

Prüfen der angeschlossenen Feldgeräte
auf Funktion, Wirksinn und Zugehörigkeit.
Funktionsprobe der Steuerung unter
Werkstattbedingungen und Erstellen der entsprechenden
Prüfprotokolle.

Aufgrund der mehrmoduligen
Lieferung, ist die örtliche Fertigstellung, nach
beiliegendem Schaltplan zu realisieren.
Menge: 1,000 St
DIN 276-2018 / IBP: 434
Bauabschnitte / Kostenträger: 434

**2.1.3.1.120 Inbetriebnahme**
Inbetriebnahme

Inbetriebnahme der vorgenannten Übergabestation
Leistungsbeschreibung der Arbeiten zur Inbetriebnahme:
·  Überprüfung der korrekten
  Einbindung der gelieferten Station
  (Fernwärme, Heizung,Wasser)
·  Überprüfung der Zuordnung und
  Wirkrichtung Temperaturfühler,
  Ventile, Stellantriebe,Pumpenansteuerung und Sicherheitseinrichtungen
·  Sichtprüfung der Station auf
  wasserseitige Dichtheit
·  Einstellung der Volumenströme
  anhand der Stationsauslegung
  (Heizkreis, WWB)
·  Parametrierung der
Stationsparameter
  nach Vorgaben des Auftraggebers
·  Probebetrieb der Station mit
  Optimierung der Stationsparameter
  und Überprüfung der Sicherheitseinrichtungen Einweisung in die
·  in die Station
·  Protokollierung der Inbetriebnahme
  und Einweisung
Menge: 1,000 St
DIN 276-2018 / IBP: 434
Bauabschnitte / Kostenträger: 434

**2.1.3.1.130 Übergabestation Kälte SOM2.1**
Übergabestation Kälte SOM2.1

1 STK Übergabestation
Leistung Sommer: 434 kW
Nenndruck: 10 bar
max. Betriebsdruck: 10 bar
max. Temperatur: 40 °C
Temperatur Sommer VL: 12 °C
Temperatur Sommer RL: 18 °C
maximaler Volumenstrom: 62,31 m³/h
Nennweite (DN): 125
Strömungsgeschwindigkeit: 1,26 m/s
Kategorie nach DGRL: ART.4ABS3
Berechnungsgrundlage DGRL: max. Druck
2 STK Absperrklappe mit Thermometer -20-+40°C
1 STK Durchgangsventil
1 STK Stellantrieb elek. ohne Notstellfunktion
  24VAC/DC 0-10V 120s Hub 15mm 2500N
1 STK Passstück Kältezähler Qp60
  DN100 FL BL:360mm PN40
2 STK Messstelle für Wärmezähler
2 STK Rohrfedermanometer 0...10bar
2 STK Tauchhülse
2 STK Füllen und Entleerung
1 STK Absperrklappe
1 STK Strangregulierventil
1 STK Standmontagerahmen

Dämmung der Kältestation
Hochflexibles, geschlossenzelliges Dämmaterial
mit hohem Wasserdapf-Diffusionswiderstand und
niediger Wärmeleitfähigkeit. Schaumstoff auf
Basis synthetischen Kautschuks (Elastomer).
Wasserdampf-Diffusionswiderstandszahl µ<= 7000
schwerentflammbar
Menge: 1,000 St
DIN 276-2018 / IBP: 434
Bauabschnitte / Kostenträger: 434

**2.1.3.1.140 Schaltschrank mit DDC für vorgenannte Übergabestation**
Schaltschrank mit DDC für vorgenannte Übergabestation

Schaltschrank Stahlblech (IP54)
Gehäuse mit Tür in lackiertem Stahlblech
RAL7035, abgedichtete Tür mit
inliegenden
Scharnieren, Kabeleinführung von unten,
Schaltschrank ausgeführt nach
VDE0660-6/11.6 mit Prüfung und
Protokollierung
nach VDE0100/Teil0610 und Bestätigung
nach VBG4, der Schaltplan nach 61346
erstellt und
nach EN81346 ausgeführt.
Einspeisung 230 V / 10 A
-  DDC mit LCD-Bediengerät -
Betriebsfertige Software zur
optimierten,außentemperaturgeführten Vorlauftemperaturregelung von
Heizungs- Kälteanwendung und
Trinkwasserwärmern
mit zwei Heizkreisen oder
Heizungspufferschaltung. Skalierbar
mit weiteren Controllern und
Feldmodulen zu Erweiterung von
Regelkreisen.
Schnittstellen: bereits im Regler
integriert
BacNet, ModBus, MBus (3 Zähler)

Inklusive:
- Servicesupport über Router
- Datenpunkterfassung USB

Alle erforderlichen Anlagenfühler sind
inklusive,der werkseitig beigelegte Außentemperaturfühler ist zu montieren

Der Anschlußwert beträgt: max. 1 KW -
230V AC
1 STK DDC-Controller mit Anlagensoftware
1 STK Bediendisplay für Regler
1 STK Witterungsfühler im Gehäuse

1 STK Stationsverkabelung
--  FWKS-Verkabelung Ausführung
Anbringen und Anklemmen des Schaltschrankes
sowie der Feldgeräte mit allen Nebenarbeiten
und Hilfsmaterialien komplett ausgeführt.

Prüfen der angeschlossenen Feldgeräte
auf Funktion, Wirksinn und Zugehörigkeit.
Funktionsprobe der Steuerung unter
Werkstattbedingungen und Erstellen der entsprechenden
Prüfprotokolle.

Aufgrund der mehrmoduligen
Lieferung, ist die örtliche Fertigstellung, nach
beiliegendem Schaltplan zu realisieren.
Menge: 1,000 St
DIN 276-2018 / IBP: 434
Bauabschnitte / Kostenträger: 434

**2.1.3.1.150 Inbetriebnahme**
Inbetriebnahme

Inbetriebnahme der vorgenannten Übergabestation
Leistungsbeschreibung der Arbeiten zur Inbetriebnahme:
·  Überprüfung der korrekten
  Einbindung der gelieferten Station
  (Fernwärme, Heizung,Wasser)
·  Überprüfung der Zuordnung und
  Wirkrichtung Temperaturfühler,
  Ventile, Stellantriebe,Pumpenansteuerung und Sicherheitseinrichtungen
·  Sichtprüfung der Station auf
  wasserseitige Dichtheit
·  Einstellung der Volumenströme
  anhand der Stationsauslegung
  (Heizkreis, WWB)
·  Parametrierung der
Stationsparameter
  nach Vorgaben des Auftraggebers
·  Probebetrieb der Station mit
  Optimierung der Stationsparameter
  und Überprüfung der Sicherheitseinrichtungen Einweisung in die
·  in die Station
·  Protokollierung der Inbetriebnahme
  und Einweisung
Menge: 1,000 St
DIN 276-2018 / IBP: 434
Bauabschnitte / Kostenträger: 434

**2.1.3.1.160 Übergabestation Kälte SOM2.2**
Übergabestation Kälte SOM2.2

1 STK Übergabestation
Leistung Sommer: 952 kW
Nenndruck: 10 bar
max. Betriebsdruck: 10 bar
max. Temperatur: 40 °C
Temperatur Sommer VL: 12 °C
Temperatur Sommer RL: 18 °C
maximaler Volumenstrom: 136,68 m³/h
Nennweite (DN): 200
Strömungsgeschwindigkeit: 1,1 m/s
Kategorie nach DGRL: ART.4ABS3
Berechnungsgrundlage DGRL: max. Druck
2 STK Absperrklappe
2 STK Bimetall-Thermometer -20-+40°C
1 STK Durchgangsventil
1 STK Stellantrieb elek. ohne Notstellfunktion
  24VAC/DC 0-10V 120s Hub 15mm 2500N
1 STK Passstück Kältezähler Qp150
  DN150 FL BL:500mm PN40
2 STK Messstelle für Wärmezähler
2 STK Rohrfedermanometer 0...10bar
2 STK Tauchhülse
2 STK Füllen und Entleerung
1 STK Absperrklappe
1 STK Standmontagerahmen

Dämmung der Kältestation
Hochflexibles, geschlossenzelliges Dämmaterial
mit hohem Wasserdapf-Diffusionswiderstand und
niediger Wärmeleitfähigkeit. Schaumstoff auf
Basis synthetischen Kautschuks (Elastomer).
Wasserdampf-Diffusionswiderstandszahl µ<= 7000
schwerentflammbar
Menge: 1,000 St
DIN 276-2018 / IBP: 434
Bauabschnitte / Kostenträger: 434

**2.1.3.1.170 Schaltschrank mit DDC für vorgenannte Übergabestation**
Schaltschrank mit DDC für vorgenannte Übergabestation

Schaltschrank Stahlblech (IP54)
Gehäuse mit Tür in lackiertem Stahlblech
RAL7035, abgedichtete Tür mit
inliegenden
Scharnieren, Kabeleinführung von unten,
Schaltschrank ausgeführt nach
VDE0660-6/11.6 mit Prüfung und
Protokollierung
nach VDE0100/Teil0610 und Bestätigung
nach VBG4, der Schaltplan nach 61346
erstellt und
nach EN81346 ausgeführt.
Einspeisung 230 V / 10 A
-  DDC mit LCD-Bediengerät -
Betriebsfertige Software zur
optimierten,außentemperaturgeführten Vorlauftemperaturregelung von
Heizungs- Kälteanwendung und
Trinkwasserwärmern
mit zwei Heizkreisen oder
Heizungspufferschaltung. Skalierbar
mit weiteren Controllern und
Feldmodulen zu Erweiterung von
Regelkreisen.
Schnittstellen: bereits im Regler
integriert
BacNet, ModBus, MBus (3 Zähler)

Inklusive:
- Servicesupport über Router
- Datenpunkterfassung USB

Alle erforderlichen Anlagenfühler sind
inklusive,der werkseitig beigelegte Außentemperaturfühler ist zu montieren

Der Anschlußwert beträgt: max. 1 KW -
230V AC
1 STK DDC-Controller mit Anlagensoftware
1 STK Bediendisplay für Regler
1 STK Witterungsfühler im Gehäuse

1 STK Stationsverkabelung
--  FWKS-Verkabelung Ausführung
Anbringen und Anklemmen des Schaltschrankes
sowie der Feldgeräte mit allen Nebenarbeiten
und Hilfsmaterialien komplett ausgeführt.

Prüfen der angeschlossenen Feldgeräte
auf Funktion, Wirksinn und Zugehörigkeit.
Funktionsprobe der Steuerung unter
Werkstattbedingungen und Erstellen der entsprechenden
Prüfprotokolle.

Aufgrund der mehrmoduligen
Lieferung, ist die örtliche Fertigstellung, nach
beiliegendem Schaltplan zu realisieren.
Menge: 1,000 St
DIN 276-2018 / IBP: 434
Bauabschnitte / Kostenträger: 434

**2.1.3.1.180 Inbetriebnahme**
Inbetriebnahme

Inbetriebnahme der vorgenannten Übergabestation
Leistungsbeschreibung der Arbeiten zur Inbetriebnahme:
·  Überprüfung der korrekten
  Einbindung der gelieferten Station
  (Fernwärme, Heizung,Wasser)
·  Überprüfung der Zuordnung und
  Wirkrichtung Temperaturfühler,
  Ventile, Stellantriebe,Pumpenansteuerung und Sicherheitseinrichtungen
·  Sichtprüfung der Station auf
  wasserseitige Dichtheit
·  Einstellung der Volumenströme
  anhand der Stationsauslegung
  (Heizkreis, WWB)
·  Parametrierung der
Stationsparameter
  nach Vorgaben des Auftraggebers
·  Probebetrieb der Station mit
  Optimierung der Stationsparameter
  und Überprüfung der Sicherheitseinrichtungen Einweisung in die
·  in die Station
·  Protokollierung der Inbetriebnahme
  und Einweisung
Menge: 1,000 St
DIN 276-2018 / IBP: 434
Bauabschnitte / Kostenträger: 434

**2.1.3.1.190 Übergabestation Kälte SOM3.1**
Übergabestation Kälte SOM3.1

1 STK Übergabestation
Leistung Sommer: 230 kW
Nenndruck: 10 bar
max. Betriebsdruck: 10 bar
max. Temperatur: 40 °C
Temperatur Sommer VL: 12 °C
Temperatur Sommer RL: 18 °C
maximaler Volumenstrom: 33,02 m³/h
Nennweite (DN): 100
Strömungsgeschwindigkeit: 1,02 m/s
Kategorie nach DGRL: ART.4ABS3
Berechnungsgrundlage DGRL: max. Druck
2 STK Absperrklappe mit Thermometer -20-+40°C
1 STK Durchgangsventil
1 STK Stellantrieb elek. ohne Notstellfunktion
  24VAC/DC 0-10V 120s Hub 15mm 2500N
1 STK Passstück Kältezähler Qp40
  DN80 FL PN40 300mm
2 STK Messstelle für Wärmezähler
2 STK Rohrfedermanometer 0...10bar
2 STK Tauchhülse
2 STK Füllen und Entleerung
1 STK Absperrklappe
1 STK Standmontagerahmen

Dämmung der Kältestation
Hochflexibles, geschlossenzelliges Dämmaterial
mit hohem Wasserdapf-Diffusionswiderstand und
niediger Wärmeleitfähigkeit. Schaumstoff auf
Basis synthetischen Kautschuks (Elastomer).
Wasserdampf-Diffusionswiderstandszahl µ<= 7000
schwerentflammbar
Menge: 1,000 St
DIN 276-2018 / IBP: 434
Bauabschnitte / Kostenträger: 434

**2.1.3.1.200 Schaltschrank mit DDC für vorgenannte Übergabestation**
Schaltschrank mit DDC für vorgenannte Übergabestation

Schaltschrank Stahlblech (IP54)
Gehäuse mit Tür in lackiertem Stahlblech
RAL7035, abgedichtete Tür mit
inliegenden
Scharnieren, Kabeleinführung von unten,
Schaltschrank ausgeführt nach
VDE0660-6/11.6 mit Prüfung und
Protokollierung
nach VDE0100/Teil0610 und Bestätigung
nach VBG4, der Schaltplan nach 61346
erstellt und
nach EN81346 ausgeführt.
Einspeisung 230 V / 10 A
-  DDC mit LCD-Bediengerät -
Betriebsfertige Software zur
optimierten,außentemperaturgeführten Vorlauftemperaturregelung von
Heizungs- Kälteanwendung und
Trinkwasserwärmern
mit zwei Heizkreisen oder
Heizungspufferschaltung. Skalierbar
mit weiteren Controllern und
Feldmodulen zu Erweiterung von
Regelkreisen.
Schnittstellen: bereits im Regler
integriert
BacNet, ModBus, MBus (3 Zähler)

Inklusive:
- Servicesupport über Router
- Datenpunkterfassung USB

Alle erforderlichen Anlagenfühler sind
inklusive,der werkseitig beigelegte Außentemperaturfühler ist zu montieren

Der Anschlußwert beträgt: max. 1 KW -
230V AC
1 STK DDC-Controller mit Anlagensoftware
1 STK Bediendisplay für Regler
1 STK Witterungsfühler im Gehäuse

1 STK Stationsverkabelung
--  FWKS-Verkabelung Ausführung
Anbringen und Anklemmen des Schaltschrankes
sowie der Feldgeräte mit allen Nebenarbeiten
und Hilfsmaterialien komplett ausgeführt.

Prüfen der angeschlossenen Feldgeräte
auf Funktion, Wirksinn und Zugehörigkeit.
Funktionsprobe der Steuerung unter
Werkstattbedingungen und Erstellen der entsprechenden
Prüfprotokolle.

Aufgrund der mehrmoduligen
Lieferung, ist die örtliche Fertigstellung, nach
beiliegendem Schaltplan zu realisieren.
Menge: 1,000 St
DIN 276-2018 / IBP: 434
Bauabschnitte / Kostenträger: 434

**2.1.3.1.210 Inbetriebnahme**
Inbetriebnahme

Inbetriebnahme der vorgenannten Übergabestation
Leistungsbeschreibung der Arbeiten zur Inbetriebnahme:
·  Überprüfung der korrekten
  Einbindung der gelieferten Station
  (Fernwärme, Heizung,Wasser)
·  Überprüfung der Zuordnung und
  Wirkrichtung Temperaturfühler,
  Ventile, Stellantriebe,Pumpenansteuerung und Sicherheitseinrichtungen
·  Sichtprüfung der Station auf
  wasserseitige Dichtheit
·  Einstellung der Volumenströme
  anhand der Stationsauslegung
  (Heizkreis, WWB)
·  Parametrierung der
Stationsparameter
  nach Vorgaben des Auftraggebers
·  Probebetrieb der Station mit
  Optimierung der Stationsparameter
  und Überprüfung der Sicherheitseinrichtungen Einweisung in die
·  in die Station
·  Protokollierung der Inbetriebnahme
  und Einweisung
Menge: 1,000 St
DIN 276-2018 / IBP: 434
Bauabschnitte / Kostenträger: 434

**2.1.3.1.220 Übergabestation Kälte SOM3.2**
Übergabestation Kälte SOM3.2

1 STK Übergabestation
Leistung Sommer: 389 kW
Nenndruck: 10 bar
max. Betriebsdruck: 10 bar
max. Temperatur: 40 °C
Temperatur Sommer VL: 12 °C
Temperatur Sommer RL: 18 °C
maximaler Volumenstrom: 55,85 m³/h
Nennweite (DN): 125
Strömungsgeschwindigkeit: 1,13 m/s
Kategorie nach DGRL: ART.4ABS3
Berechnungsgrundlage DGRL: max. Druck
2 STK Absperrklappe mit Thermometer -20-+40°C
1 STK Durchgangsventil
1 STK Stellantrieb elek. ohne Notstellfunktion
  24VAC/DC 0-10V 120s Hub 15mm 2500N
1 STK Passstück Kältezähler Qp60
  DN100 FL BL:360mm PN40
2 STK Messstelle für Wärmezähler
2 STK Rohrfedermanometer 0...10bar
2 STK Tauchhülse
2 STK Füllen und Entleerung
1 STK Absperrklappe
1 STK Standmontagerahmen

Dämmung der Kältestation
Hochflexibles, geschlossenzelliges Dämmaterial
mit hohem Wasserdapf-Diffusionswiderstand und
niediger Wärmeleitfähigkeit. Schaumstoff auf
Basis synthetischen Kautschuks (Elastomer).
Wasserdampf-Diffusionswiderstandszahl µ<= 7000
schwerentflammbar
Menge: 1,000 St
DIN 276-2018 / IBP: 434
Bauabschnitte / Kostenträger: 434

**2.1.3.1.230 Schaltschrank mit DDC für vorgenannte Übergabestation**
Schaltschrank mit DDC für vorgenannte Übergabestation

Schaltschrank Stahlblech (IP54)
Gehäuse mit Tür in lackiertem Stahlblech
RAL7035, abgedichtete Tür mit
inliegenden
Scharnieren, Kabeleinführung von unten,
Schaltschrank ausgeführt nach
VDE0660-6/11.6 mit Prüfung und
Protokollierung
nach VDE0100/Teil0610 und Bestätigung
nach VBG4, der Schaltplan nach 61346
erstellt und
nach EN81346 ausgeführt.
Einspeisung 230 V / 10 A
-  DDC mit LCD-Bediengerät -
Betriebsfertige Software zur
optimierten,außentemperaturgeführten Vorlauftemperaturregelung von
Heizungs- Kälteanwendung und
Trinkwasserwärmern
mit zwei Heizkreisen oder
Heizungspufferschaltung. Skalierbar
mit weiteren Controllern und
Feldmodulen zu Erweiterung von
Regelkreisen.
Schnittstellen: bereits im Regler
integriert
BacNet, ModBus, MBus (3 Zähler)

Inklusive:
- Servicesupport über Router
- Datenpunkterfassung USB

Alle erforderlichen Anlagenfühler sind
inklusive,der werkseitig beigelegte Außentemperaturfühler ist zu montieren

Der Anschlußwert beträgt: max. 1 KW -
230V AC
1 STK DDC-Controller mit Anlagensoftware
1 STK Bediendisplay für Regler
1 STK Witterungsfühler im Gehäuse

1 STK Stationsverkabelung
--  FWKS-Verkabelung Ausführung
Anbringen und Anklemmen des Schaltschrankes
sowie der Feldgeräte mit allen Nebenarbeiten
und Hilfsmaterialien komplett ausgeführt.

Prüfen der angeschlossenen Feldgeräte
auf Funktion, Wirksinn und Zugehörigkeit.
Funktionsprobe der Steuerung unter
Werkstattbedingungen und Erstellen der entsprechenden
Prüfprotokolle.

Aufgrund der mehrmoduligen
Lieferung, ist die örtliche Fertigstellung, nach
beiliegendem Schaltplan zu realisieren.
Menge: 1,000 St
DIN 276-2018 / IBP: 434
Bauabschnitte / Kostenträger: 434

**2.1.3.1.240 Inbetriebnahme**
Inbetriebnahme

Inbetriebnahme der vorgenannten Übergabestation
Leistungsbeschreibung der Arbeiten zur Inbetriebnahme:
·  Überprüfung der korrekten
  Einbindung der gelieferten Station
  (Fernwärme, Heizung,Wasser)
·  Überprüfung der Zuordnung und
  Wirkrichtung Temperaturfühler,
  Ventile, Stellantriebe,Pumpenansteuerung und Sicherheitseinrichtungen
·  Sichtprüfung der Station auf
  wasserseitige Dichtheit
·  Einstellung der Volumenströme
  anhand der Stationsauslegung
  (Heizkreis, WWB)
·  Parametrierung der
Stationsparameter
  nach Vorgaben des Auftraggebers
·  Probebetrieb der Station mit
  Optimierung der Stationsparameter
  und Überprüfung der Sicherheitseinrichtungen Einweisung in die
·  in die Station
·  Protokollierung der Inbetriebnahme
  und Einweisung
Menge: 1,000 St
DIN 276-2018 / IBP: 434
Bauabschnitte / Kostenträger: 434

**2.1.3.1.250 Übergabestation Kälte ZSG**
Übergabestation Kälte ZSG

1 STK Übergabestation
Leistung Sommer: 130 kW
Nenndruck: 10 bar
max. Betriebsdruck: 10 bar
max. Temperatur: 40 °C
Temperatur Sommer VL: 12 °C
Temperatur Sommer RL: 18 °C
maximaler Volumenstrom: 18,66 m³/h
Nennweite (DN): 80
Strömungsgeschwindigkeit: 1,01 m/s
Kategorie nach DGRL: ART.4ABS3
Berechnungsgrundlage DGRL: max. Druck
2 STK Absperrklappe mit Thermometer -20-+40°C
1 STK Durchgangsventil
1 STK Stellantrieb elek. ohne Notstellfunktion
  24VAC/DC 0-10V 120s Hub 15mm 2500N
1 STK Passstück Kältezähler Qp25
  DN65 FL BL:300mm PN40
2 STK Messstelle für Wärmezähler
2 STK Rohrfedermanometer 0...10bar
2 STK Tauchhülse
2 STK Füllen und Entleerung
1 STK Absperrklappe
1 STK Standmontagerahmen

Dämmung der Kältestation
Hochflexibles, geschlossenzelliges Dämmaterial
mit hohem Wasserdapf-Diffusionswiderstand und
niediger Wärmeleitfähigkeit. Schaumstoff auf
Basis synthetischen Kautschuks (Elastomer).
Wasserdampf-Diffusionswiderstandszahl µ<= 7000
schwerentflammbar
Menge: 1,000 St
DIN 276-2018 / IBP: 434
Bauabschnitte / Kostenträger: 434

**2.1.3.1.260 Schaltschrank mit DDC für vorgenannte Übergabestation**
Schaltschrank mit DDC für vorgenannte Übergabestation

Schaltschrank Stahlblech (IP54)
Gehäuse mit Tür in lackiertem Stahlblech
RAL7035, abgedichtete Tür mit
inliegenden
Scharnieren, Kabeleinführung von unten,
Schaltschrank ausgeführt nach
VDE0660-6/11.6 mit Prüfung und
Protokollierung
nach VDE0100/Teil0610 und Bestätigung
nach VBG4, der Schaltplan nach 61346
erstellt und
nach EN81346 ausgeführt.
Einspeisung 230 V / 10 A
-  DDC mit LCD-Bediengerät -
Betriebsfertige Software zur
optimierten,außentemperaturgeführten Vorlauftemperaturregelung von
Heizungs- Kälteanwendung und
Trinkwasserwärmern
mit zwei Heizkreisen oder
Heizungspufferschaltung. Skalierbar
mit weiteren Controllern und
Feldmodulen zu Erweiterung von
Regelkreisen.
Schnittstellen: bereits im Regler
integriert
BacNet, ModBus, MBus (3 Zähler)

Inklusive:
- Servicesupport über Router
- Datenpunkterfassung USB

Alle erforderlichen Anlagenfühler sind
inklusive,der werkseitig beigelegte Außentemperaturfühler ist zu montieren

Der Anschlußwert beträgt: max. 1 KW -
230V AC
1 STK DDC-Controller mit Anlagensoftware
1 STK Bediendisplay für Regler
1 STK Witterungsfühler im Gehäuse

1 STK Stationsverkabelung
--  FWKS-Verkabelung Ausführung
Anbringen und Anklemmen des Schaltschrankes
sowie der Feldgeräte mit allen Nebenarbeiten
und Hilfsmaterialien komplett ausgeführt.

Prüfen der angeschlossenen Feldgeräte
auf Funktion, Wirksinn und Zugehörigkeit.
Funktionsprobe der Steuerung unter
Werkstattbedingungen und Erstellen der entsprechenden
Prüfprotokolle.

Aufgrund der mehrmoduligen
Lieferung, ist die örtliche Fertigstellung, nach
beiliegendem Schaltplan zu realisieren.
Menge: 1,000 St
DIN 276-2018 / IBP: 434
Bauabschnitte / Kostenträger: 434

**2.1.3.1.270 Inbetriebnahme**
Inbetriebnahme

Inbetriebnahme der vorgenannten Übergabestation
Leistungsbeschreibung der Arbeiten zur Inbetriebnahme:
·  Überprüfung der korrekten
  Einbindung der gelieferten Station
  (Fernwärme, Heizung,Wasser)
·  Überprüfung der Zuordnung und
  Wirkrichtung Temperaturfühler,
  Ventile, Stellantriebe,Pumpenansteuerung und Sicherheitseinrichtungen
·  Sichtprüfung der Station auf
  wasserseitige Dichtheit
·  Einstellung der Volumenströme
  anhand der Stationsauslegung
  (Heizkreis, WWB)
·  Parametrierung der
Stationsparameter
  nach Vorgaben des Auftraggebers
·  Probebetrieb der Station mit
  Optimierung der Stationsparameter
  und Überprüfung der Sicherheitseinrichtungen Einweisung in die
·  in die Station
·  Protokollierung der Inbetriebnahme
  und Einweisung
Menge: 1,000 St
DIN 276-2018 / IBP: 434
Bauabschnitte / Kostenträger: 434

##### 2.1.4 Kälteverteiler, -sammler

###### 2.1.4.1 Verteiler, Sammler

*Hinweis*

*Hinweis: Verteiler/Sammlerkombination*

*Hinweis*

*Hinweis*

*Hinweis*

**2.1.4.1.10 Verteiler-Sammlerkomb. Klimakaltwasser bis 20GradC 16bar 40m3/h Stahl Flanschanschl. Entleerung Entleerrinne**
*** Leitbeschreibung
STLB-Bau 2026-04 041
Verteiler-/Sammlerkombination, für Klimakaltwasser, max. Betriebstemperatur bis 20 Grad C, max. Betriebsüberdruck 1,6 MPa (16 bar), max. Volumenstrom 40 m3/h, aus Stahl, mit werkseitigem Korrosionsschutz, Vor- und Rücklauf der Kühlgruppen nebeneinander fluchtend, mit 6 Anschlussstutzen,
Nenndurchmesser DN und Verbindungsart '2 x DN 25-Flansch, 2 x DN 32-Flansch, 2 x DN 40-Flansch, 2 x DN 50-Flansch, 2 x DN 65-Flansch, 2 x DN 80-Flansch'

mit Flanschanschluss, mit Standkonsole, befestigt auf Fußboden, mit Entleerung und Entleerrinne aus verzinktem Stahl, mit Ablaufstutzen für Muffenanschluss,
Länge '6,00 m'.
Menge: 2,000 St
DIN 276-2018 / IBP: 434
Bauabschnitte / Kostenträger: 434
*Unterbeschreibung 1 min. Betriebstemperatur +5 Grad C*
*Unterbeschreibung 2 Einschl. nachfolgendem Zubehör: - 2 x DN 50 Blindflansche, Dichtungen - 4 x DN 100 Gegenflansche, Dichtungen - 2 St. Muffe, Entleerungen 1/2" - 2 St. Wandkonsolen für Entleerrinne - Sämtliche Schrauben und Muttern aus Edelstahl, Kunststoffhülsen und Unterlegscheiben aus Kunststoff (Polyamid), zur Vermeidung des direkten Kontaktes der Edelstahlschrauben mit dem Flansch. Die Schrauben sind mit Graphitpaste zu benetzen*
*Unterbeschreibung 3 Einschl. Korrosionsschutz nach AGI Q151,*
Einschl. Korrosionsschutz nach AGI Q151,
Beschichtungs-System Nr. 1.3, d.h., Oberflächenvorbereitung gemäß
DIN EN ISO 12944-4, Grundbeschichtung 120 µm aus Epoxidharz und
Deckbeschichtung 120 µm aus Epoxidharz,
Gesamtsystem Sollschichtdicke: 240 µm
*Unterbeschreibung 4 Einschl. Kältedämmung aus Mineralwolle mit robuster Dampfsperre aus glasfasernetzverstärkter Aluminiumkaschierung, Dämmschichtdicke 2x50 mm mit Ummantelung aus nichtprofiliertem Blech, Stahl, feuerverzinkt, Blechdicke 0,7 mm, Überlappungen verschrauben und mit plastischem Dichtstoff abdichten.*

*Hinweis: SOM 1*

**2.1.4.1.20 Verteiler-Sammlerkomb. Klimakaltwasser bis 20GradC 16bar 40m3/h Stahl Flanschanschl. Entleerung Entleerrinne**
*** Leitbeschreibung
STLB-Bau 2026-04 041
Verteiler-/Sammlerkombination, für Klimakaltwasser, max. Betriebstemperatur bis 20 Grad C, max. Betriebsüberdruck 1,6 MPa (16 bar), max. Volumenstrom 40 m3/h, aus Stahl, mit werkseitigem Korrosionsschutz, Vor- und Rücklauf der Kühlgruppen nebeneinander fluchtend, mit 10 Anschlussstutzen,
Nenndurchmesser DN und Verbindungsart '2 x DN 40-AG, 4 x DN 50-AG, 2 x DN 65-Flansch, 2 x DN 100-Flansch'

mit Flanschanschluss, mit Standkonsole, befestigt auf Fußboden, mit Entleerung und Entleerrinne aus verzinktem Stahl, mit Ablaufstutzen für Muffenanschluss,
Länge '3,00 m'.
Menge: 1,000 St
DIN 276-2018 / IBP: 434
Bauabschnitte / Kostenträger: 434
*Unterbeschreibung 1 min. Betriebstemperatur +5 Grad C*
*Unterbeschreibung 2 Einschl. nachfolgendem Zubehör: - 2 x DN 50 Blindflansche, Dichtungen - 2 x DN 65 Gegenflansche, Dichtungen - 2 x DN 100 Gegenflansche, Dichtungen - 2 St. Muffe, Entleerungen 1/2" - 2 St. Wandkonsolen für Entleerrinne - Sämtliche Schrauben und Muttern aus Edelstahl, Kunststoffhülsen und Unterlegscheiben aus Kunststoff (Polyamid), zur Vermeidung des direkten Kontaktes der Edelstahlschrauben mit dem Flansch. Die Schrauben sind mit Graphitpaste zu benetzen*
*Unterbeschreibung 3 Einschl. Korrosionsschutz nach AGI Q151,*
Einschl. Korrosionsschutz nach AGI Q151,
Beschichtungs-System Nr. 1.3, d.h., Oberflächenvorbereitung gemäß
DIN EN ISO 12944-4, Grundbeschichtung 120 µm aus Epoxidharz und
Deckbeschichtung 120 µm aus Epoxidharz,
Gesamtsystem Sollschichtdicke: 240 µm
*Unterbeschreibung 4 Einschl. Kältedämmung aus Mineralwolle mit robuster Dampfsperre aus glasfasernetzverstärkter Aluminiumkaschierung, Dämmschichtdicke 2x50 mm mit Ummantelung aus nichtprofiliertem Blech, Stahl, feuerverzinkt, Blechdicke 0,7 mm, Überlappungen verschrauben und mit plastischem Dichtstoff abdichten.*

**2.1.4.1.30 Verteiler-Sammlerkomb. Klimakaltwasser bis 20GradC 16bar 40m3/h Stahl Flanschanschl. Entleerung Entleerrinne**
*** Leitbeschreibung
STLB-Bau 2026-04 041
Verteiler-/Sammlerkombination, für Klimakaltwasser, max. Betriebstemperatur bis 20 Grad C, max. Betriebsüberdruck 1,6 MPa (16 bar), max. Volumenstrom 40 m3/h, aus Stahl, mit werkseitigem Korrosionsschutz, Vor- und Rücklauf der Kühlgruppen nebeneinander fluchtend, mit 6 Anschlussstutzen,
Nenndurchmesser DN und Verbindungsart '2 x DN 50-AG, 4 x DN 100-Flansch,'

mit Flanschanschluss, mit Standkonsole, befestigt auf Fußboden, mit Entleerung und Entleerrinne aus verzinktem Stahl, mit Ablaufstutzen für Muffenanschluss,
Länge '1,80 m'.
Menge: 1,000 St
DIN 276-2018 / IBP: 434
Bauabschnitte / Kostenträger: 434
*Unterbeschreibung 1 min. Betriebstemperatur +5 Grad C*
*Unterbeschreibung 2 Einschl. nachfolgendem Zubehör: - 2 x DN 50 Blindflansche, Dichtungen - 4 x DN 100 Gegenflansche, Dichtungen - 2 St. Muffe, Entleerungen 1/2" - 2 St. Wandkonsolen für Entleerrinne - Sämtliche Schrauben und Muttern aus Edelstahl, Kunststoffhülsen und Unterlegscheiben aus Kunststoff (Polyamid), zur Vermeidung des direkten Kontaktes der Edelstahlschrauben mit dem Flansch. Die Schrauben sind mit Graphitpaste zu benetzen*
*Unterbeschreibung 3 Einschl. Korrosionsschutz nach AGI Q151,*
Einschl. Korrosionsschutz nach AGI Q151,
Beschichtungs-System Nr. 1.3, d.h., Oberflächenvorbereitung gemäß
DIN EN ISO 12944-4, Grundbeschichtung 120 µm aus Epoxidharz und
Deckbeschichtung 120 µm aus Epoxidharz,
Gesamtsystem Sollschichtdicke: 240 µm
*Unterbeschreibung 4 Einschl. Kältedämmung aus Mineralwolle mit robuster Dampfsperre aus glasfasernetzverstärkter Aluminiumkaschierung, Dämmschichtdicke 2x50 mm mit Ummantelung aus nichtprofiliertem Blech, Stahl, feuerverzinkt, Blechdicke 0,7 mm, Überlappungen verschrauben und mit plastischem Dichtstoff abdichten.*

*Hinweis: SOM 2*

**2.1.4.1.40 Verteiler-Sammlerkomb. Klimakaltwasser bis 20GradC 16bar 80m3/h Stahl Flanschanschl. Entleerung Entleerrinne**
*** Leitbeschreibung
STLB-Bau 2026-04 041
Verteiler-/Sammlerkombination, für Klimakaltwasser, max. Betriebstemperatur bis 20 Grad C, max. Betriebsüberdruck 1,6 MPa (16 bar), max. Volumenstrom 80 m3/h, aus Stahl, mit werkseitigem Korrosionsschutz, Vor- und Rücklauf der Kühlgruppen nebeneinander fluchtend, mit 14 Anschlussstutzen,
Nenndurchmesser DN und Verbindungsart '2 x DN 40-AG, 4xDN 65-Flansch, 4 x DN 100-Flansch, 2x DN 125-Flasnch, 2x DN 150-Flansch'

mit Flanschanschluss, mit Standkonsole, befestigt auf Fußboden, mit Entleerung und Entleerrinne aus verzinktem Stahl, mit Ablaufstutzen für Muffenanschluss,
Länge '5,15 m'.
Menge: 1,000 St
DIN 276-2018 / IBP: 434
Bauabschnitte / Kostenträger: 434
*Unterbeschreibung 1 min. Betriebstemperatur +5 Grad C*
*Unterbeschreibung 2 Einschl. nachfolgendem Zubehör: - Alle erforderlichen Gegenflansche, Verschraubungen und Dichtungen - 2 St. Muffe, Entleerungen 1/2" - 2 St. Wandkonsolen für Entleerrinne - Sämtliche Schrauben und Muttern aus Edelstahl, Kunststoffhülsen und Unterlegscheiben aus Kunststoff (Polyamid), zur Vermeidung des direkten Kontaktes der Edelstahlschrauben mit dem Flansch. Die Schrauben sind mit Graphitpaste zu benetzen*
*Unterbeschreibung 3 Einschl. Korrosionsschutz nach AGI Q151,*
Einschl. Korrosionsschutz nach AGI Q151,
Beschichtungs-System Nr. 1.3, d.h., Oberflächenvorbereitung gemäß
DIN EN ISO 12944-4, Grundbeschichtung 120 µm aus Epoxidharz und
Deckbeschichtung 120 µm aus Epoxidharz,
Gesamtsystem Sollschichtdicke: 240 µm
*Unterbeschreibung 4 Einschl. Kältedämmung aus Mineralwolle mit robuster Dampfsperre aus glasfasernetzverstärkter Aluminiumkaschierung, Dämmschichtdicke 2x50 mm mit Ummantelung aus nichtprofiliertem Blech, Stahl, feuerverzinkt, Blechdicke 0,7 mm, Überlappungen verschrauben und mit plastischem Dichtstoff abdichten.*

**2.1.4.1.50 Verteiler-Sammlerkomb. Klimakaltwasser bis 20GradC 16bar 140m3/h Stahl Flanschanschl. Entleerung Entleerrinne**
*** Leitbeschreibung
STLB-Bau 2026-04 041
Verteiler-/Sammlerkombination, für Klimakaltwasser, max. Betriebstemperatur bis 20 Grad C, max. Betriebsüberdruck 1,6 MPa (16 bar), max. Volumenstrom 140 m3/h, aus Stahl, mit werkseitigem Korrosionsschutz, Vor- und Rücklauf der Kühlgruppen nebeneinander fluchtend, mit 10 Anschlussstutzen,
Nenndurchmesser DN und Verbindungsart '2xDN 65-Flansch, 4 x DN 100-Flansch, 2x DN 150-Flasnch, 2x DN 200-Flansch'

mit Flanschanschluss, mit Standkonsole, befestigt auf Fußboden, mit Entleerung und Entleerrinne aus verzinktem Stahl, mit Ablaufstutzen für Muffenanschluss,
Länge '3,75 m'.
Menge: 1,000 St
DIN 276-2018 / IBP: 434
Bauabschnitte / Kostenträger: 434
*Unterbeschreibung 1 min. Betriebstemperatur +5 Grad C*
*Unterbeschreibung 2 Einschl. nachfolgendem Zubehör: - Alle erforderlichen Gegenflansche, Verschraubungen und Dichtungen - 2 St. Muffe, Entleerungen 1/2" - 2 St. Wandkonsolen für Entleerrinne - Sämtliche Schrauben und Muttern aus Edelstahl, Kunststoffhülsen und Unterlegscheiben aus Kunststoff (Polyamid), zur Vermeidung des direkten Kontaktes der Edelstahlschrauben mit dem Flansch. Die Schrauben sind mit Graphitpaste zu benetzen*
*Unterbeschreibung 3 Einschl. Korrosionsschutz nach AGI Q151,*
Einschl. Korrosionsschutz nach AGI Q151,
Beschichtungs-System Nr. 1.3, d.h., Oberflächenvorbereitung gemäß
DIN EN ISO 12944-4, Grundbeschichtung 120 µm aus Epoxidharz und
Deckbeschichtung 120 µm aus Epoxidharz,
Gesamtsystem Sollschichtdicke: 240 µm
*Unterbeschreibung 4 Einschl. Kältedämmung aus Mineralwolle mit robuster Dampfsperre aus glasfasernetzverstärkter Aluminiumkaschierung, Dämmschichtdicke 2x50 mm mit Ummantelung aus nichtprofiliertem Blech, Stahl, feuerverzinkt, Blechdicke 0,7 mm, Überlappungen verschrauben und mit plastischem Dichtstoff abdichten.*

*Hinweis: SOM 3*

**2.1.4.1.60 Verteiler-Sammlerkomb. Klimakaltwasser bis 20GradC 16bar 40m3/h Stahl Flanschanschl. Entleerung Entleerrinne**
*** Leitbeschreibung
STLB-Bau 2026-04 041
Verteiler-/Sammlerkombination, für Klimakaltwasser, max. Betriebstemperatur bis 20 Grad C, max. Betriebsüberdruck 1,6 MPa (16 bar), max. Volumenstrom 40 m3/h, aus Stahl, mit werkseitigem Korrosionsschutz, Vor- und Rücklauf der Kühlgruppen nebeneinander fluchtend, mit 10 Anschlussstutzen,
Nenndurchmesser DN und Verbindungsart '2 x DN 50-AG, 4xDN 65-Flansch, 2 x DN 80-Flansch, 2x DN 100-Flasnch'

mit Flanschanschluss, mit Standkonsole, befestigt auf Fußboden, mit Entleerung und Entleerrinne aus verzinktem Stahl, mit Ablaufstutzen für Muffenanschluss,
Länge '3,00 m'.
Menge: 1,000 St
DIN 276-2018 / IBP: 434
Bauabschnitte / Kostenträger: 434
*Unterbeschreibung 1 min. Betriebstemperatur +5 Grad C*
*Unterbeschreibung 2 Einschl. nachfolgendem Zubehör: - Alle erforderlichen Gegenflansche, Verschraubungen und Dichtungen - 2 St. Muffe, Entleerungen 1/2" - 2 St. Wandkonsolen für Entleerrinne - Sämtliche Schrauben und Muttern aus Edelstahl, Kunststoffhülsen und Unterlegscheiben aus Kunststoff (Polyamid), zur Vermeidung des direkten Kontaktes der Edelstahlschrauben mit dem Flansch. Die Schrauben sind mit Graphitpaste zu benetzen*
*Unterbeschreibung 3 Einschl. Korrosionsschutz nach AGI Q151,*
Einschl. Korrosionsschutz nach AGI Q151,
Beschichtungs-System Nr. 1.3, d.h., Oberflächenvorbereitung gemäß
DIN EN ISO 12944-4, Grundbeschichtung 120 µm aus Epoxidharz und
Deckbeschichtung 120 µm aus Epoxidharz,
Gesamtsystem Sollschichtdicke: 240 µm
*Unterbeschreibung 4 Einschl. Kältedämmung aus Mineralwolle mit robuster Dampfsperre aus glasfasernetzverstärkter Aluminiumkaschierung, Dämmschichtdicke 2x50 mm mit Ummantelung aus nichtprofiliertem Blech, Stahl, feuerverzinkt, Blechdicke 0,7 mm, Überlappungen verschrauben und mit plastischem Dichtstoff abdichten.*

**2.1.4.1.70 Verteiler-Sammlerkomb. Klimakaltwasser bis 20GradC 16bar 40m3/h Stahl Flanschanschl. Entleerung Entleerrinne**
*** Leitbeschreibung
STLB-Bau 2026-04 041
Verteiler-/Sammlerkombination, für Klimakaltwasser, max. Betriebstemperatur bis 20 Grad C, max. Betriebsüberdruck 1,6 MPa (16 bar), max. Volumenstrom 40 m3/h, aus Stahl, mit werkseitigem Korrosionsschutz, Vor- und Rücklauf der Kühlgruppen nebeneinander fluchtend, mit 6 Anschlussstutzen,
Nenndurchmesser DN und Verbindungsart '2 x DN 50-AG, 4xDN 65-Flansch, 2 x DN 80-Flansch, 2x DN 100-Flasnch'

mit Flanschanschluss, mit Standkonsole, befestigt auf Fußboden, mit Entleerung und Entleerrinne aus verzinktem Stahl, mit Ablaufstutzen für Muffenanschluss,
Länge '2,10 m'.
Menge: 1,000 St
DIN 276-2018 / IBP: 434
Bauabschnitte / Kostenträger: 434
*Unterbeschreibung 1 min. Betriebstemperatur +5 Grad C*
*Unterbeschreibung 2 Einschl. nachfolgendem Zubehör: - Alle erforderlichen Gegenflansche, Verschraubungen und Dichtungen - 2 St. Muffe, Entleerungen 1/2" - 2 St. Wandkonsolen für Entleerrinne - Sämtliche Schrauben und Muttern aus Edelstahl, Kunststoffhülsen und Unterlegscheiben aus Kunststoff (Polyamid), zur Vermeidung des direkten Kontaktes der Edelstahlschrauben mit dem Flansch. Die Schrauben sind mit Graphitpaste zu benetzen*
*Unterbeschreibung 3 Einschl. Korrosionsschutz nach AGI Q151,*
Einschl. Korrosionsschutz nach AGI Q151,
Beschichtungs-System Nr. 1.3, d.h., Oberflächenvorbereitung gemäß
DIN EN ISO 12944-4, Grundbeschichtung 120 µm aus Epoxidharz und
Deckbeschichtung 120 µm aus Epoxidharz,
Gesamtsystem Sollschichtdicke: 240 µm
*Unterbeschreibung 4 Einschl. Kältedämmung aus Mineralwolle mit robuster Dampfsperre aus glasfasernetzverstärkter Aluminiumkaschierung, Dämmschichtdicke 2x50 mm mit Ummantelung aus nichtprofiliertem Blech, Stahl, feuerverzinkt, Blechdicke 0,7 mm, Überlappungen verschrauben und mit plastischem Dichtstoff abdichten.*

*Hinweis: ZSG*

**2.1.4.1.80 Verteiler-Sammlerkomb. Klimakaltwasser bis 20GradC 16bar 40m3/h Stahl Flanschanschl. Entleerung Entleerrinne**
*** Leitbeschreibung
STLB-Bau 2026-04 041
Verteiler-/Sammlerkombination, für Klimakaltwasser, max. Betriebstemperatur bis 20 Grad C, max. Betriebsüberdruck 1,6 MPa (16 bar), max. Volumenstrom 40 m3/h, aus Stahl, mit werkseitigem Korrosionsschutz, Vor- und Rücklauf der Kühlgruppen nebeneinander fluchtend, mit 6 Anschlussstutzen,
Nenndurchmesser DN und Verbindungsart '2 x DN 50-AG, 4xDN 65-Flansch'

mit Flanschanschluss, mit Standkonsole, befestigt auf Fußboden, mit Entleerung und Entleerrinne aus verzinktem Stahl, mit Ablaufstutzen für Muffenanschluss,
Länge '1,80 m'.
Menge: 1,000 St
DIN 276-2018 / IBP: 434
Bauabschnitte / Kostenträger: 434
*Unterbeschreibung 1 min. Betriebstemperatur +5 Grad C*
*Unterbeschreibung 2 Einschl. nachfolgendem Zubehör: - Alle erforderlichen Gegenflansche, Verschraubungen und Dichtungen - 2 St. Muffe, Entleerungen 1/2" - 2 St. Wandkonsolen für Entleerrinne - Sämtliche Schrauben und Muttern aus Edelstahl, Kunststoffhülsen und Unterlegscheiben aus Kunststoff (Polyamid), zur Vermeidung des direkten Kontaktes der Edelstahlschrauben mit dem Flansch. Die Schrauben sind mit Graphitpaste zu benetzen*
*Unterbeschreibung 3 Einschl. Korrosionsschutz nach AGI Q151,*
Einschl. Korrosionsschutz nach AGI Q151,
Beschichtungs-System Nr. 1.3, d.h., Oberflächenvorbereitung gemäß
DIN EN ISO 12944-4, Grundbeschichtung 120 µm aus Epoxidharz und
Deckbeschichtung 120 µm aus Epoxidharz,
Gesamtsystem Sollschichtdicke: 240 µm
*Unterbeschreibung 4 Einschl. Kältedämmung aus Mineralwolle mit robuster Dampfsperre aus glasfasernetzverstärkter Aluminiumkaschierung, Dämmschichtdicke 2x50 mm mit Ummantelung aus nichtprofiliertem Blech, Stahl, feuerverzinkt, Blechdicke 0,7 mm, Überlappungen verschrauben und mit plastischem Dichtstoff abdichten.*

*Hinweis*

##### 2.1.5 Messgeräte, Armaturen und Pumpen

###### 2.1.5.1 Messarmaturen

*Hinweis: Nachfolgende Messarmaturen beziehen sich auf alle die unter Rohrleitungen*
Nachfolgende Messarmaturen beziehen sich auf alle die unter Rohrleitungen
genannten Medien, Montageorte und -höhen sowie ggf. zusätzlich beschriebene Sicherungsmaßnahmen.
Behinderungen durch beengte Montage- und Platzverhältnisse sind grundsätzlich in den Einheitspreisen mit einzukalkulieren.

*Hinweis*

*Hinweis*

*Hinweis: Passtücke für optionale Kälte-/Wärmezähler*

**2.1.5.1.10 Distanzstück Wärmezähler PN16 DN50 L 300mm**
*** Leitbeschreibung
STLB-Bau 2026-04 041
Distanzstück für Wärmezähler, Nenndruck 1,6 MPa (16 bar), mit Flanschanschluss, DN 50, Baulänge 300 mm.
Menge: 4,000 St
DIN 276-2018 / IBP: 434
Bauabschnitte / Kostenträger: 434
*Unterbeschreibung 1 Einschl. Gegenflansche, Dichtungen, Schrauben und Muttern aus Edelstahl, Kunststoffhülsen und Unterlegscheiben aus Kunststoff (Polyamid), zur Vermeidung des direkten Kontaktes der Edelstahlschrauben mit dem Flansch. Die Schrauben sind mit Graphitpaste zu benetzen.*

**2.1.5.1.20 Distanzstück Wärmezähler PN16 DN65 L 300mm**
*** Leitbeschreibung
STLB-Bau 2026-04 041
Distanzstück für Wärmezähler, Nenndruck 1,6 MPa (16 bar), mit Flanschanschluss, DN 65, Baulänge 300 mm.
Menge: 2,000 St
DIN 276-2018 / IBP: 434
Bauabschnitte / Kostenträger: 434
*Unterbeschreibung 1 Einschl. Gegenflansche, Dichtungen, Schrauben und Muttern aus Edelstahl, Kunststoffhülsen und Unterlegscheiben aus Kunststoff (Polyamid), zur Vermeidung des direkten Kontaktes der Edelstahlschrauben mit dem Flansch. Die Schrauben sind mit Graphitpaste zu benetzen.*

**2.1.5.1.30 Distanzstück Wärmezähler PN16 DN80 L 350mm**
*** Leitbeschreibung
STLB-Bau 2026-04 041
Distanzstück für Wärmezähler, Nenndruck 1,6 MPa (16 bar), mit Flanschanschluss, DN 80, Baulänge 350 mm.
Menge: 2,000 St
DIN 276-2018 / IBP: 434
Bauabschnitte / Kostenträger: 434
*Unterbeschreibung 1 Einschl. Gegenflansche, Dichtungen, Schrauben und Muttern aus Edelstahl, Kunststoffhülsen und Unterlegscheiben aus Kunststoff (Polyamid), zur Vermeidung des direkten Kontaktes der Edelstahlschrauben mit dem Flansch. Die Schrauben sind mit Graphitpaste zu benetzen.*

**2.1.5.1.40 Distanzstück Wärmezähler PN16 DN100 L 360mm**
*** Leitbeschreibung
STLB-Bau 2026-04 041
Distanzstück für Wärmezähler, Nenndruck 1,6 MPa (16 bar), mit Flanschanschluss, DN 100, Baulänge 360 mm.
Menge: 3,000 St
DIN 276-2018 / IBP: 434
Bauabschnitte / Kostenträger: 434
*Unterbeschreibung 1 Einschl. Gegenflansche, Dichtungen, Schrauben und Muttern aus Edelstahl, Kunststoffhülsen und Unterlegscheiben aus Kunststoff (Polyamid), zur Vermeidung des direkten Kontaktes der Edelstahlschrauben mit dem Flansch. Die Schrauben sind mit Graphitpaste zu benetzen.*

**2.1.5.1.50 Distanzstück Wärmezähler PN16 DN125 L 350mm**
*** Leitbeschreibung
STLB-Bau 2026-04 041
Distanzstück für Wärmezähler, Nenndruck 1,6 MPa (16 bar), mit Flanschanschluss, DN 125, Baulänge 350 mm.
Menge: 1,000 St
DIN 276-2018 / IBP: 434
Bauabschnitte / Kostenträger: 434
*Unterbeschreibung 1 Einschl. Gegenflansche, Dichtungen, Schrauben und Muttern aus Edelstahl, Kunststoffhülsen und Unterlegscheiben aus Kunststoff (Polyamid), zur Vermeidung des direkten Kontaktes der Edelstahlschrauben mit dem Flansch. Die Schrauben sind mit Graphitpaste zu benetzen.*

**2.1.5.1.60 Distanzstück Wärmezähler PN16 DN150 L 500mm**
*** Leitbeschreibung
STLB-Bau 2026-04 041
Distanzstück für Wärmezähler, Nenndruck 1,6 MPa (16 bar), mit Flanschanschluss, DN 150, Baulänge 500 mm.
Menge: 1,000 St
DIN 276-2018 / IBP: 434
Bauabschnitte / Kostenträger: 434
*Unterbeschreibung 1 Einschl. Gegenflansche, Dichtungen, Schrauben und Muttern aus Edelstahl, Kunststoffhülsen und Unterlegscheiben aus Kunststoff (Polyamid), zur Vermeidung des direkten Kontaktes der Edelstahlschrauben mit dem Flansch. Die Schrauben sind mit Graphitpaste zu benetzen.*

*Hinweis*

*Hinweis: Thermometer*

*Hinweis*

*Hinweis*

**2.1.5.1.70 Maschinen-Glasthermometer L 63mm 0-100GradC Schutzrohr**
*** Leitbeschreibung
STLB-Bau 2026-04 041
Maschinen-Glasthermometer, Einbaulänge 63 mm, einschl. Tauchhülse, aus vernickeltem Messing, mit V-förmigen Gehäuse DIN 16182, Form B, Anzeigebereich 0 bis 100 Grad C, einschl. Schutzrohr.
Menge: 136,000 St
DIN 276-2018 / IBP: 434
Bauabschnitte / Kostenträger: 434
*Unterbeschreibung 1 Einschl. Muffe, aus Kohlenstoffstahl, Verbindung durch Schweißen, für Rohrleitung aus mittelschwerem Stahlrohr DIN EN 10255, für Klimakaltwasser, Außendurchmesser 21,3 mm.*
*Unterbeschreibung 2 Einschl. Fühlertasche Einbaulänge 63 mm*
Einschl. Fühlertasche Einbaulänge 63 mm
mit Gewindemuffe G 1/2" für Thermometerschutzhülse, bestehend aus einer Rohrerweiterung zur Aufnahme der Schutzhülse mit Übergängen auf die erforderliche eigentliche Rohrnennweite. Verbleibender freier Querschnitt
nach Einbau der Schutzhülse in die Rohrerweiterung mdst. in der Nennweite der Rohrleitung, Einbau der Rohrhülse bei kleineren Nennweiten schräg, so dass die Thermometerhülse mind. zu 2/3 umströmt wird. Material der Rohrerweiterung in gleicher Qualität wie Rohrleitung.

**2.1.5.1.80 Maschinen-Glasthermometer L 100mm 0-100GradC Schutzrohr**
*** Leitbeschreibung
STLB-Bau 2026-04 041
Maschinen-Glasthermometer, Einbaulänge 100 mm, einschl. Tauchhülse, aus vernickeltem Messing, mit V-förmigen Gehäuse DIN 16182, Form B, Anzeigebereich 0 bis 100 Grad C, einschl. Schutzrohr.
Menge: 43,000 St
DIN 276-2018 / IBP: 434
Bauabschnitte / Kostenträger: 434
*Unterbeschreibung 1 Einschl. Muffe, aus Kohlenstoffstahl, Verbindung durch Schweißen, für Rohrleitung aus mittelschwerem Stahlrohr DIN EN 10255, für Klimakaltwasser, Außendurchmesser 21,3 mm.*
*Unterbeschreibung 2 Einschl. Fühlertasche Einbaulänge 100 mm*
Einschl. Fühlertasche Einbaulänge 100 mm
mit Gewindemuffe G 1/2" für Thermometerschutzhülse, bestehend aus einer Rohrerweiterung zur Aufnahme der Schutzhülse mit Übergängen auf die erforderliche eigentliche Rohrnennweite. Verbleibender freier Querschnitt
nach Einbau der Schutzhülse in die Rohrerweiterung mdst. in der Nennweite der Rohrleitung, Einbau der Rohrhülse bei kleineren Nennweiten schräg, so dass die Thermometerhülse mind. zu 2/3 umströmt wird. Material der Rohrerweiterung in gleicher Qualität wie Rohrleitung.

**2.1.5.1.90 Maschinen-Glasthermometer L 160mm 0-100GradC Schutzrohr**
*** Leitbeschreibung
STLB-Bau 2026-04 041
Maschinen-Glasthermometer, Einbaulänge 160 mm, einschl. Tauchhülse, aus vernickeltem Messing, mit V-förmigen Gehäuse DIN 16182, Form B, Anzeigebereich 0 bis 100 Grad C, einschl. Schutzrohr.
Menge: 20,000 St
DIN 276-2018 / IBP: 434
Bauabschnitte / Kostenträger: 434
*Unterbeschreibung 1 Einschl. Muffe, aus Kohlenstoffstahl, Verbindung durch Schweißen, für Rohrleitung aus mittelschwerem Stahlrohr DIN EN 10255, für Klimakaltwasser, Außendurchmesser 21,3 mm.*
*Unterbeschreibung 2 Einschl. Fühlertasche Einbaulänge 160 mm*
Einschl. Fühlertasche Einbaulänge 160 mm
mit Gewindemuffe G 1/2" für Thermometerschutzhülse, bestehend aus einer Rohrerweiterung zur Aufnahme der Schutzhülse mit Übergängen auf die erforderliche eigentliche Rohrnennweite. Verbleibender freier Querschnitt
nach Einbau der Schutzhülse in die Rohrerweiterung mdst. in der Nennweite der Rohrleitung, Einbau der Rohrhülse bei kleineren Nennweiten schräg, so dass die Thermometerhülse mind. zu 2/3 umströmt wird. Material der Rohrerweiterung in gleicher Qualität wie Rohrleitung.

*Hinweis*

**2.1.5.1.100 Zeigerthermometer L 63mm Durchm./NG 63mm -20-40GradC**
*** Leitbeschreibung
STLB-Bau 2026-04 041
Zeigerthermometer DIN EN 13190, Einbaulänge 63 mm, einschl. Tauchhülse, aus vernickeltem Messing, Gehäusenenndurchmesser 63 mm, Anzeigebereich -20 bis 40 Grad C.
Menge: 64,000 St
DIN 276-2018 / IBP: 434
Bauabschnitte / Kostenträger: 434
*Unterbeschreibung 1 Einschl. Muffe, aus Kohlenstoffstahl, Verbindung durch Schweißen, für Rohrleitung aus mittelschwerem Stahlrohr DIN EN 10255, für Kühlwasser, Außendurchmesser 21,3 mm.*
*Unterbeschreibung 2 Einschl. Fühlertasche Einbaulänge 63 mm*
Einschl. Fühlertasche Einbaulänge 63 mm
mit Gewindemuffe G 1/2" für Thermometerschutzhülse, bestehend aus einer Rohrerweiterung zur Aufnahme der Schutzhülse mit Übergängen auf die erforderliche eigentliche Rohrnennweite. Verbleibender freier Querschnitt
nach Einbau der Schutzhülse in die Rohrerweiterung mdst. in der Nennweite der Rohrleitung, Einbau der Rohrhülse bei kleineren Nennweiten schräg, so dass die Thermometerhülse mind. zu 2/3 umströmt wird. Material der Rohrerweiterung in gleicher Qualität wie Rohrleitung.

**2.1.5.1.110 Zeigerthermometer L 63mm Durchm./NG 100mm -20-40GradC**
*** Leitbeschreibung
STLB-Bau 2026-04 041
Zeigerthermometer DIN EN 13190, Einbaulänge 63 mm, einschl. Tauchhülse, aus vernickeltem Messing, Gehäusenenndurchmesser 100 mm, Anzeigebereich -20 bis 40 Grad C.
Menge: 59,000 St
DIN 276-2018 / IBP: 434
Bauabschnitte / Kostenträger: 434
*Unterbeschreibung 1 Einschl. Muffe, aus Kohlenstoffstahl, Verbindung durch Schweißen, für Rohrleitung aus mittelschwerem Stahlrohr DIN EN 10255, für Kühlwasser, Außendurchmesser 21,3 mm.*
*Unterbeschreibung 2 Einschl. Fühlertasche Einbaulänge 63 mm*
Einschl. Fühlertasche Einbaulänge 63 mm
mit Gewindemuffe G 1/2" für Thermometerschutzhülse, bestehend aus einer Rohrerweiterung zur Aufnahme der Schutzhülse mit Übergängen auf die erforderliche eigentliche Rohrnennweite. Verbleibender freier Querschnitt
nach Einbau der Schutzhülse in die Rohrerweiterung mdst. in der Nennweite der Rohrleitung, Einbau der Rohrhülse bei kleineren Nennweiten schräg, so dass die Thermometerhülse mind. zu 2/3 umströmt wird. Material der Rohrerweiterung in gleicher Qualität wie Rohrleitung.

**2.1.5.1.120 Zeigerthermometer L 63mm Durchm./NG 160mm -20-40GradC**
*** Leitbeschreibung
STLB-Bau 2026-04 041
Zeigerthermometer DIN EN 13190, Einbaulänge 63 mm, einschl. Tauchhülse, aus vernickeltem Messing, Gehäusenenndurchmesser 160 mm, Anzeigebereich -20 bis 40 Grad C.
Menge: 10,000 St
DIN 276-2018 / IBP: 434
Bauabschnitte / Kostenträger: 434
*Unterbeschreibung 1 Einschl. Muffe, aus Kohlenstoffstahl, Verbindung durch Schweißen, für Rohrleitung aus mittelschwerem Stahlrohr DIN EN 10255, für Kühlwasser, Außendurchmesser 21,3 mm.*
*Unterbeschreibung 2 Einschl. Fühlertasche Einbaulänge 63 mm*
Einschl. Fühlertasche Einbaulänge 63 mm
mit Gewindemuffe G 1/2" für Thermometerschutzhülse, bestehend aus einer Rohrerweiterung zur Aufnahme der Schutzhülse mit Übergängen auf die erforderliche eigentliche Rohrnennweite. Verbleibender freier Querschnitt
nach Einbau der Schutzhülse in die Rohrerweiterung mdst. in der Nennweite der Rohrleitung, Einbau der Rohrhülse bei kleineren Nennweiten schräg, so dass die Thermometerhülse mind. zu 2/3 umströmt wird. Material der Rohrerweiterung in gleicher Qualität wie Rohrleitung.

*Hinweis*

*Hinweis*

###### 2.1.5.2 Absperrarmaturen

*Hinweis: Nachfolgende Absperrarmaturen beziehen sich auf alle die unter Rohrleitungen genannten Medien, Montageorte und -höhen sowie ggf. zusätzlich beschriebene Sicherungsmaßnahmen.*
Nachfolgende Absperrarmaturen beziehen sich auf alle die unter Rohrleitungen genannten Medien, Montageorte und -höhen sowie ggf. zusätzlich beschriebene Sicherungsmaßnahmen.
Behinderungen durch beengte Montage- und Platzverhältnisse sind grundsätzlich in den Einheitspreisen mit einzukalkulieren.

*Hinweis*

*Hinweis: Kugelhähne mit Muffenanschluss*

*Hinweis*

**2.1.5.2.10 Kugelhahn Klimakaltwasser Rotguss PN16 DN15 Dämmschalen**
*** Leitbeschreibung
STLB-Bau 2026-04 041
Kugelhahn, für Klimakaltwasser, max. Betriebstemperatur bis 20 Grad C, Durchgangsform, mit Innengewinde, Gehäuse aus Rotguss, Betätigung mit Knebel, Nenndruck 1,6 MPa (16 bar), DN 15, mit Dämmschalen.
Menge: 10,000 St
DIN 276-2018 / IBP: 434
Bauabschnitte / Kostenträger: 434
*Unterbeschreibung 1 min. Betriebstemperatur +5 Grad C*
*Unterbeschreibung 2 Betätigung mit verlängertem Knebel aus Kunststoff.*

**2.1.5.2.20 Kugelhahn Klimakaltwasser Rotguss PN16 DN20 Dämmschalen**
*** Leitbeschreibung
STLB-Bau 2026-04 041
Kugelhahn, für Klimakaltwasser, max. Betriebstemperatur bis 20 Grad C, Durchgangsform, mit Innengewinde, Gehäuse aus Rotguss, Betätigung mit Knebel, Nenndruck 1,6 MPa (16 bar), DN 20, mit Dämmschalen.
Menge: 4,000 St
DIN 276-2018 / IBP: 434
Bauabschnitte / Kostenträger: 434
*Unterbeschreibung 1 min. Betriebstemperatur +5 Grad C*
*Unterbeschreibung 2 Betätigung mit verlängertem Knebel aus Kunststoff.*

**2.1.5.2.30 Kugelhahn Klimakaltwasser Rotguss PN16 DN25 Dämmschalen**
*** Leitbeschreibung
STLB-Bau 2026-04 041
Kugelhahn, für Klimakaltwasser, max. Betriebstemperatur bis 20 Grad C, Durchgangsform, mit Innengewinde, Gehäuse aus Rotguss, Betätigung mit Knebel, Nenndruck 1,6 MPa (16 bar), DN 25, mit Dämmschalen.
Menge: 4,000 St
DIN 276-2018 / IBP: 434
Bauabschnitte / Kostenträger: 434
*Unterbeschreibung 1 min. Betriebstemperatur +5 Grad C*
*Unterbeschreibung 2 Betätigung mit verlängertem Knebel aus Kunststoff.*

**2.1.5.2.40 Kugelhahn Klimakaltwasser Rotguss PN16 DN32 Dämmschalen**
*** Leitbeschreibung
STLB-Bau 2026-04 041
Kugelhahn, für Klimakaltwasser, max. Betriebstemperatur bis 20 Grad C, Durchgangsform, mit Innengewinde, Gehäuse aus Rotguss, Betätigung mit Knebel, Nenndruck 1,6 MPa (16 bar), DN 32, mit Dämmschalen.
Menge: 4,000 St
DIN 276-2018 / IBP: 434
Bauabschnitte / Kostenträger: 434
*Unterbeschreibung 1 min. Betriebstemperatur +5 Grad C*
*Unterbeschreibung 2 Betätigung mit verlängertem Knebel aus Kunststoff.*

**2.1.5.2.50 Entleerungsarmatur Kugelhahn Messing PN16 DN15**
*** Leitbeschreibung
STLB-Bau 2026-04 041
Entleerungsarmatur, als Kugelhahn, für Klimakaltwasser bis 20 Grad C, mit Handrad, mit Verschlusskappe und Kette, Gehäuse aus Messing, weich dichtend, mit Gewindeanschluss, Nenndruck 1,6 MPa (16 bar), DN 15.
Menge: 992,000 St
DIN 276-2018 / IBP: 434
Bauabschnitte / Kostenträger: 434
*Unterbeschreibung 1 min. Betriebstemperatur +5 Grad C*

**2.1.5.2.60 Entleerungsarmatur Kugelhahn Messing PN16 DN20**
*** Leitbeschreibung
STLB-Bau 2026-04 041
Entleerungsarmatur, als Kugelhahn, für Klimakaltwasser bis 20 Grad C, mit Handrad, mit Verschlusskappe und Kette, Gehäuse aus Messing, weich dichtend, mit Gewindeanschluss, Nenndruck 1,6 MPa (16 bar), DN 20.
Menge: 100,000 St
DIN 276-2018 / IBP: 434
Bauabschnitte / Kostenträger: 434
*Unterbeschreibung 1 min. Betriebstemperatur +5 Grad C*

*Hinweis*

**2.1.5.2.70 Kugelhahn Wasser-Glycol Rotguss PN16 DN20 Dämmschalen**
*** Leitbeschreibung
STLB-Bau 2026-04 041
Kugelhahn, für Wasser-Glycol-Gemisch, min. Betriebstemperatur -20 Grad C, max. Betriebstemperatur bis 40 Grad C, Durchgangsform, mit Innengewinde, Gehäuse aus Rotguss, Betätigung mit Knebel, Nenndruck 1,6 MPa (16 bar), DN 20, mit Dämmschalen.
Menge: 15,000 St
DIN 276-2018 / IBP: 434
Bauabschnitte / Kostenträger: 434
*Unterbeschreibung 1 für min. Betriebstemperatur -10 Grad C*
*Unterbeschreibung 2 Betätigung mit verlängertem Knebel aus Kunststoff.*

**2.1.5.2.80 Entleerungsarmatur Kugelhahn Messing PN16 DN20**
*** Leitbeschreibung
STLB-Bau 2026-04 041
Entleerungsarmatur, als Kugelhahn, für Klimakaltwasser bis 40 Grad C, mit Handrad, mit Verschlusskappe und Kette, Gehäuse aus Messing, weich dichtend, mit Gewindeanschluss, Nenndruck 1,6 MPa (16 bar), DN 20.
Menge: 5,000 St
DIN 276-2018 / IBP: 434
Bauabschnitte / Kostenträger: 434
*Unterbeschreibung 1 für Wasser-Glycol-Gemisch, min. Betriebstemperatur -10 Grad C*

*Hinweis*

*Hinweis: Absperrventile mit Muffenanschluss*

*Hinweis*

**2.1.5.2.90 Absperrventil Klimakaltwasser Taupunktsperre Rotguss Geradsitz-Durchgang Handrad PN16 DN15**
*** Leitbeschreibung
STLB-Bau 2026-04 041
Absperrventil, für Klimakaltwasser, bis 20 Grad C, mit Taupunktsperre, mit Entleerung, mit Muffenanschluss, Gehäuse aus Rotguss, in Geradsitz-Durchgangsform, mit Handrad, mit wartungsfreier Spindelabdichtung, Sitz weich dichtend, Nenndruck 1,6 MPa (16 bar), DN 15.
Menge: 106,000 St
DIN 276-2018 / IBP: 434
Bauabschnitte / Kostenträger: 434
*Unterbeschreibung 1 min. Betriebstemperatur +5 Grad C*

**2.1.5.2.100 Absperrventil Klimakaltwasser Taupunktsperre Rotguss Geradsitz-Durchgang Handrad PN16 DN20**
*** Leitbeschreibung
STLB-Bau 2026-04 041
Absperrventil, für Klimakaltwasser, bis 20 Grad C, mit Taupunktsperre, mit Entleerung, mit Muffenanschluss, Gehäuse aus Rotguss, in Geradsitz-Durchgangsform, mit Handrad, mit wartungsfreier Spindelabdichtung, Sitz weich dichtend, Nenndruck 1,6 MPa (16 bar), DN 20.
Menge: 2,000 St
DIN 276-2018 / IBP: 434
Bauabschnitte / Kostenträger: 434
*Unterbeschreibung 1 min. Betriebstemperatur +5 Grad C*

**2.1.5.2.110 Absperrventil Klimakaltwasser Taupunktsperre Rotguss Geradsitz-Durchgang Handrad PN16 DN25**
*** Leitbeschreibung
STLB-Bau 2026-04 041
Absperrventil, für Klimakaltwasser, bis 20 Grad C, mit Taupunktsperre, mit Entleerung, mit Muffenanschluss, Gehäuse aus Rotguss, in Geradsitz-Durchgangsform, mit Handrad, mit wartungsfreier Spindelabdichtung, Sitz weich dichtend, Nenndruck 1,6 MPa (16 bar), DN 25.
Menge: 30,000 St
DIN 276-2018 / IBP: 434
Bauabschnitte / Kostenträger: 434
*Unterbeschreibung 1 min. Betriebstemperatur +5 Grad C*

**2.1.5.2.120 Absperrventil Klimakaltwasser Taupunktsperre Rotguss Geradsitz-Durchgang Handrad PN16 DN32**
*** Leitbeschreibung
STLB-Bau 2026-04 041
Absperrventil, für Klimakaltwasser, bis 20 Grad C, mit Taupunktsperre, mit Entleerung, mit Muffenanschluss, Gehäuse aus Rotguss, in Geradsitz-Durchgangsform, mit Handrad, mit wartungsfreier Spindelabdichtung, Sitz weich dichtend, Nenndruck 1,6 MPa (16 bar), DN 32.
Menge: 30,000 St
DIN 276-2018 / IBP: 434
Bauabschnitte / Kostenträger: 434
*Unterbeschreibung 1 min. Betriebstemperatur +5 Grad C*

**2.1.5.2.130 Absperrventil Klimakaltwasser Taupunktsperre Rotguss Geradsitz-Durchgang Handrad PN16 DN40**
*** Leitbeschreibung
STLB-Bau 2026-04 041
Absperrventil, für Klimakaltwasser, bis 20 Grad C, mit Taupunktsperre, mit Entleerung, mit Muffenanschluss, Gehäuse aus Rotguss, in Geradsitz-Durchgangsform, mit Handrad, mit wartungsfreier Spindelabdichtung, Sitz weich dichtend, Nenndruck 1,6 MPa (16 bar), DN 40.
Menge: 30,000 St
DIN 276-2018 / IBP: 434
Bauabschnitte / Kostenträger: 434
*Unterbeschreibung 1 min. Betriebstemperatur +5 Grad C*

**2.1.5.2.140 Absperrventil Klimakaltwasser Taupunktsperre Rotguss Geradsitz-Durchgang Handrad PN16 DN50**
*** Leitbeschreibung
STLB-Bau 2026-04 041
Absperrventil, für Klimakaltwasser, bis 20 Grad C, mit Taupunktsperre, mit Entleerung, mit Muffenanschluss, Gehäuse aus Rotguss, in Geradsitz-Durchgangsform, mit Handrad, mit wartungsfreier Spindelabdichtung, Sitz weich dichtend, Nenndruck 1,6 MPa (16 bar), DN 50.
Menge: 52,000 St
DIN 276-2018 / IBP: 434
Bauabschnitte / Kostenträger: 434
*Unterbeschreibung 1 min. Betriebstemperatur +5 Grad C*

*Hinweis: Absperrventile mit Flanschanschluss*

*Hinweis*

**2.1.5.2.150 Absperrventil Klimakaltwasser Taupunktsperre EN-GJL-250 Geradsitz-Durchgang Handrad PN16 DN40**
*** Leitbeschreibung
STLB-Bau 2026-04 041
Absperrventil, für Klimakaltwasser, bis 20 Grad C, mit Taupunktsperre, mit Flanschanschluss, Gehäuse aus Gusseisen EN-GJL-250, in Geradsitz-Durchgangsform, mit Handrad, mit wartungsfreier Spindelabdichtung, Sitz weich dichtend, Nenndruck 1,6 MPa (16 bar), DN 40.
Menge: 7,000 St
DIN 276-2018 / IBP: 434
Bauabschnitte / Kostenträger: 434
*Unterbeschreibung 1 min. Betriebstemperatur +5 Grad C*
*Unterbeschreibung 2 Durchgangsform in Schrägsitzausführung mit geradem Oberteil.*
Durchgangsform in Schrägsitzausführung mit geradem Oberteil.
Schrägsitzhydraulik.
Kurze Baulänge DIN EN 558/14.
Einteiliges drucktragendes Gehäuse.
Nichtsteigendes Handrad.
Flansche nach DIN EN 1092-2 Typ 21.
Stellungsanzeige außerhalb der Isolierung.
Feststellvorrichtung, Hubbegrenzung, Stellungsanzeige, Drosselkegel und
Isolierkappe mit Taupunktsperre.
Voll isolierbar nach Gebäudeenergiegesetz (GEG).
Nichtdrehende Spindel mit geschütztem, außenliegendem Gewinde.
Wartungsfreie Spindelabdichtung mit EPDM-Profilring.
Kompaktdrosselkegel mit EPDM-Ummantelung als weichdichtende
Durchgangsdichtung und Rückdichtung.

**2.1.5.2.160 Absperrventil Klimakaltwasser Taupunktsperre EN-GJL-250 Geradsitz-Durchgang Handrad PN16 DN50**
*** Leitbeschreibung
STLB-Bau 2026-04 041
Absperrventil, für Klimakaltwasser, bis 20 Grad C, mit Taupunktsperre, mit Flanschanschluss, Gehäuse aus Gusseisen EN-GJL-250, in Geradsitz-Durchgangsform, mit Handrad, mit wartungsfreier Spindelabdichtung, Sitz weich dichtend, Nenndruck 1,6 MPa (16 bar), DN 50.
Menge: 54,000 St
DIN 276-2018 / IBP: 434
Bauabschnitte / Kostenträger: 434
*Unterbeschreibung 1 min. Betriebstemperatur +5 Grad C*
*Unterbeschreibung 2 Durchgangsform in Schrägsitzausführung mit geradem Oberteil.*
Durchgangsform in Schrägsitzausführung mit geradem Oberteil.
Schrägsitzhydraulik.
Kurze Baulänge DIN EN 558/14.
Einteiliges drucktragendes Gehäuse.
Nichtsteigendes Handrad.
Flansche nach DIN EN 1092-2 Typ 21.
Stellungsanzeige außerhalb der Isolierung.
Feststellvorrichtung, Hubbegrenzung, Stellungsanzeige, Drosselkegel und
Isolierkappe mit Taupunktsperre.
Voll isolierbar nach Gebäudeenergiegesetz (GEG).
Nichtdrehende Spindel mit geschütztem, außenliegendem Gewinde.
Wartungsfreie Spindelabdichtung mit EPDM-Profilring.
Kompaktdrosselkegel mit EPDM-Ummantelung als weichdichtende
Durchgangsdichtung und Rückdichtung.

**2.1.5.2.170 Absperrventil Klimakaltwasser Taupunktsperre EN-GJL-250 Geradsitz-Durchgang Handrad PN16 DN65**
*** Leitbeschreibung
STLB-Bau 2026-04 041
Absperrventil, für Klimakaltwasser, bis 20 Grad C, mit Taupunktsperre, mit Flanschanschluss, Gehäuse aus Gusseisen EN-GJL-250, in Geradsitz-Durchgangsform, mit Handrad, mit wartungsfreier Spindelabdichtung, Sitz weich dichtend, Nenndruck 1,6 MPa (16 bar), DN 65.
Menge: 79,000 St
DIN 276-2018 / IBP: 434
Bauabschnitte / Kostenträger: 434
*Unterbeschreibung 1 min. Betriebstemperatur +5 Grad C*
*Unterbeschreibung 2 Durchgangsform in Schrägsitzausführung mit geradem Oberteil.*
Durchgangsform in Schrägsitzausführung mit geradem Oberteil.
Schrägsitzhydraulik.
Kurze Baulänge DIN EN 558/14.
Einteiliges drucktragendes Gehäuse.
Nichtsteigendes Handrad.
Flansche nach DIN EN 1092-2 Typ 21.
Stellungsanzeige außerhalb der Isolierung.
Feststellvorrichtung, Hubbegrenzung, Stellungsanzeige, Drosselkegel und
Isolierkappe mit Taupunktsperre.
Voll isolierbar nach Gebäudeenergiegesetz (GEG).
Nichtdrehende Spindel mit geschütztem, außenliegendem Gewinde.
Wartungsfreie Spindelabdichtung mit EPDM-Profilring.
Kompaktdrosselkegel mit EPDM-Ummantelung als weichdichtende
Durchgangsdichtung und Rückdichtung.

**2.1.5.2.180 Absperrventil Klimakaltwasser Taupunktsperre EN-GJL-250 Geradsitz-Durchgang Handrad PN16 DN80**
*** Leitbeschreibung
STLB-Bau 2026-04 041
Absperrventil, für Klimakaltwasser, bis 20 Grad C, mit Taupunktsperre, mit Flanschanschluss, Gehäuse aus Gusseisen EN-GJL-250, in Geradsitz-Durchgangsform, mit Handrad, mit wartungsfreier Spindelabdichtung, Sitz weich dichtend, Nenndruck 1,6 MPa (16 bar), DN 80.
Menge: 22,000 St
DIN 276-2018 / IBP: 434
Bauabschnitte / Kostenträger: 434
*Unterbeschreibung 1 min. Betriebstemperatur +5 Grad C*
*Unterbeschreibung 2 Durchgangsform in Schrägsitzausführung mit geradem Oberteil.*
Durchgangsform in Schrägsitzausführung mit geradem Oberteil.
Schrägsitzhydraulik.
Kurze Baulänge DIN EN 558/14.
Einteiliges drucktragendes Gehäuse.
Nichtsteigendes Handrad.
Flansche nach DIN EN 1092-2 Typ 21.
Stellungsanzeige außerhalb der Isolierung.
Feststellvorrichtung, Hubbegrenzung, Stellungsanzeige, Drosselkegel und
Isolierkappe mit Taupunktsperre.
Voll isolierbar nach Gebäudeenergiegesetz (GEG).
Nichtdrehende Spindel mit geschütztem, außenliegendem Gewinde.
Wartungsfreie Spindelabdichtung mit EPDM-Profilring.
Kompaktdrosselkegel mit EPDM-Ummantelung als weichdichtende
Durchgangsdichtung und Rückdichtung.

**2.1.5.2.190 Absperrventil Klimakaltwasser Taupunktsperre EN-GJL-250 Geradsitz-Durchgang Handrad PN16 DN100**
*** Leitbeschreibung
STLB-Bau 2026-04 041
Absperrventil, für Klimakaltwasser, bis 20 Grad C, mit Taupunktsperre, mit Flanschanschluss, Gehäuse aus Gusseisen EN-GJL-250, in Geradsitz-Durchgangsform, mit Handrad, mit wartungsfreier Spindelabdichtung, Sitz weich dichtend, Nenndruck 1,6 MPa (16 bar), DN 100.
Menge: 41,000 St
DIN 276-2018 / IBP: 434
Bauabschnitte / Kostenträger: 434
*Unterbeschreibung 1 min. Betriebstemperatur +5 Grad C*
*Unterbeschreibung 2 Durchgangsform in Schrägsitzausführung mit geradem Oberteil.*
Durchgangsform in Schrägsitzausführung mit geradem Oberteil.
Schrägsitzhydraulik.
Kurze Baulänge DIN EN 558/14.
Einteiliges drucktragendes Gehäuse.
Nichtsteigendes Handrad.
Flansche nach DIN EN 1092-2 Typ 21.
Stellungsanzeige außerhalb der Isolierung.
Feststellvorrichtung, Hubbegrenzung, Stellungsanzeige, Drosselkegel und
Isolierkappe mit Taupunktsperre.
Voll isolierbar nach Gebäudeenergiegesetz (GEG).
Nichtdrehende Spindel mit geschütztem, außenliegendem Gewinde.
Wartungsfreie Spindelabdichtung mit EPDM-Profilring.
Kompaktdrosselkegel mit EPDM-Ummantelung als weichdichtende
Durchgangsdichtung und Rückdichtung.

**2.1.5.2.200 Absperrventil Klimakaltwasser Taupunktsperre EN-GJL-250 Geradsitz-Durchgang Handrad PN16 DN125**
*** Leitbeschreibung
STLB-Bau 2026-04 041
Absperrventil, für Klimakaltwasser, bis 20 Grad C, mit Taupunktsperre, mit Flanschanschluss, Gehäuse aus Gusseisen EN-GJL-250, in Geradsitz-Durchgangsform, mit Handrad, mit wartungsfreier Spindelabdichtung, Sitz weich dichtend, Nenndruck 1,6 MPa (16 bar), DN 125.
Menge: 6,000 St
DIN 276-2018 / IBP: 434
Bauabschnitte / Kostenträger: 434
*Unterbeschreibung 1 min. Betriebstemperatur +5 Grad C*
*Unterbeschreibung 2 Durchgangsform in Schrägsitzausführung mit geradem Oberteil.*
Durchgangsform in Schrägsitzausführung mit geradem Oberteil.
Schrägsitzhydraulik.
Kurze Baulänge DIN EN 558/14.
Einteiliges drucktragendes Gehäuse.
Nichtsteigendes Handrad.
Flansche nach DIN EN 1092-2 Typ 21.
Stellungsanzeige außerhalb der Isolierung.
Feststellvorrichtung, Hubbegrenzung, Stellungsanzeige, Drosselkegel und
Isolierkappe mit Taupunktsperre.
Voll isolierbar nach Gebäudeenergiegesetz (GEG).
Nichtdrehende Spindel mit geschütztem, außenliegendem Gewinde.
Wartungsfreie Spindelabdichtung mit EPDM-Profilring.
Kompaktdrosselkegel mit EPDM-Ummantelung als weichdichtende
Durchgangsdichtung und Rückdichtung.

**2.1.5.2.210 Absperrventil Klimakaltwasser Taupunktsperre EN-GJL-250 Geradsitz-Durchgang Handrad PN16 DN150**
*** Leitbeschreibung
STLB-Bau 2026-04 041
Absperrventil, für Klimakaltwasser, bis 20 Grad C, mit Taupunktsperre, mit Flanschanschluss, Gehäuse aus Gusseisen EN-GJL-250, in Geradsitz-Durchgangsform, mit Handrad, mit wartungsfreier Spindelabdichtung, Sitz weich dichtend, Nenndruck 1,6 MPa (16 bar), DN 150.
Menge: 5,000 St
DIN 276-2018 / IBP: 434
Bauabschnitte / Kostenträger: 434
*Unterbeschreibung 1 min. Betriebstemperatur +5 Grad C*
*Unterbeschreibung 2 Durchgangsform in Schrägsitzausführung mit geradem Oberteil.*
Durchgangsform in Schrägsitzausführung mit geradem Oberteil.
Schrägsitzhydraulik.
Kurze Baulänge DIN EN 558/14.
Einteiliges drucktragendes Gehäuse.
Nichtsteigendes Handrad.
Flansche nach DIN EN 1092-2 Typ 21.
Stellungsanzeige außerhalb der Isolierung.
Feststellvorrichtung, Hubbegrenzung, Stellungsanzeige, Drosselkegel und
Isolierkappe mit Taupunktsperre.
Voll isolierbar nach Gebäudeenergiegesetz (GEG).
Nichtdrehende Spindel mit geschütztem, außenliegendem Gewinde.
Wartungsfreie Spindelabdichtung mit EPDM-Profilring.
Kompaktdrosselkegel mit EPDM-Ummantelung als weichdichtende
Durchgangsdichtung und Rückdichtung.

**2.1.5.2.220 Absperrventil Klimakaltwasser Taupunktsperre EN-GJL-250 Geradsitz-Durchgang Handrad PN16 DN200**
*** Leitbeschreibung
STLB-Bau 2026-04 041
Absperrventil, für Klimakaltwasser, bis 20 Grad C, mit Taupunktsperre, mit Flanschanschluss, Gehäuse aus Gusseisen EN-GJL-250, in Geradsitz-Durchgangsform, mit Handrad, mit wartungsfreier Spindelabdichtung, Sitz weich dichtend, Nenndruck 1,6 MPa (16 bar), DN 200.
Menge: 4,000 St
DIN 276-2018 / IBP: 434
Bauabschnitte / Kostenträger: 434
*Unterbeschreibung 1 min. Betriebstemperatur +5 Grad C*
*Unterbeschreibung 2 Durchgangsform in Schrägsitzausführung mit geradem Oberteil.*
Durchgangsform in Schrägsitzausführung mit geradem Oberteil.
Schrägsitzhydraulik.
Kurze Baulänge DIN EN 558/14.
Einteiliges drucktragendes Gehäuse.
Nichtsteigendes Handrad.
Flansche nach DIN EN 1092-2 Typ 21.
Stellungsanzeige außerhalb der Isolierung.
Feststellvorrichtung, Hubbegrenzung, Stellungsanzeige, Drosselkegel und
Isolierkappe mit Taupunktsperre.
Voll isolierbar nach Gebäudeenergiegesetz (GEG).
Nichtdrehende Spindel mit geschütztem, außenliegendem Gewinde.
Wartungsfreie Spindelabdichtung mit EPDM-Profilring.
Kompaktdrosselkegel mit EPDM-Ummantelung als weichdichtende
Durchgangsdichtung und Rückdichtung.

*Hinweis*

**2.1.5.2.230 Absperrventil Klimakaltwasser Taupunktsperre EN-GJL-250 Geradsitz-Durchgang Handrad PN16 DN25**
*** Leitbeschreibung
STLB-Bau 2026-04 041
Absperrventil, für Klimakaltwasser, bis 40 Grad C, mit Taupunktsperre, mit Flanschanschluss, Gehäuse aus Gusseisen EN-GJL-250, in Geradsitz-Durchgangsform, mit Handrad, mit wartungsfreier Spindelabdichtung, Sitz weich dichtend, Nenndruck 1,6 MPa (16 bar), DN 25.
Menge: 4,000 St
DIN 276-2018 / IBP: 434
Bauabschnitte / Kostenträger: 434
*Unterbeschreibung 1 für Wasser-Glycol-Gemisch, min. Betriebstemperatur -10 Grad C*
*Unterbeschreibung 2 Durchgangsform in Schrägsitzausführung mit geradem Oberteil.*
Durchgangsform in Schrägsitzausführung mit geradem Oberteil.
Schrägsitzhydraulik.
Kurze Baulänge DIN EN 558/14.
Einteiliges drucktragendes Gehäuse.
Nichtsteigendes Handrad.
Flansche nach DIN EN 1092-2 Typ 21.
Stellungsanzeige außerhalb der Isolierung.
Feststellvorrichtung, Hubbegrenzung, Stellungsanzeige, Drosselkegel und
Isolierkappe mit Taupunktsperre.
Voll isolierbar nach Gebäudeenergiegesetz (GEG).
Nichtdrehende Spindel mit geschütztem, außenliegendem Gewinde.
Wartungsfreie Spindelabdichtung mit EPDM-Profilring.
Kompaktdrosselkegel mit EPDM-Ummantelung als weichdichtende
Durchgangsdichtung und Rückdichtung.

**2.1.5.2.240 Absperrventil Klimakaltwasser Taupunktsperre EN-GJL-250 Geradsitz-Durchgang Handrad PN16 DN32**
*** Leitbeschreibung
STLB-Bau 2026-04 041
Absperrventil, für Klimakaltwasser, bis 40 Grad C, mit Taupunktsperre, mit Flanschanschluss, Gehäuse aus Gusseisen EN-GJL-250, in Geradsitz-Durchgangsform, mit Handrad, mit wartungsfreier Spindelabdichtung, Sitz weich dichtend, Nenndruck 1,6 MPa (16 bar), DN 32.
Menge: 4,000 St
DIN 276-2018 / IBP: 434
Bauabschnitte / Kostenträger: 434
*Unterbeschreibung 1 für Wasser-Glycol-Gemisch, min. Betriebstemperatur -10 Grad C*
*Unterbeschreibung 2 Durchgangsform in Schrägsitzausführung mit geradem Oberteil.*
Durchgangsform in Schrägsitzausführung mit geradem Oberteil.
Schrägsitzhydraulik.
Kurze Baulänge DIN EN 558/14.
Einteiliges drucktragendes Gehäuse.
Nichtsteigendes Handrad.
Flansche nach DIN EN 1092-2 Typ 21.
Stellungsanzeige außerhalb der Isolierung.
Feststellvorrichtung, Hubbegrenzung, Stellungsanzeige, Drosselkegel und
Isolierkappe mit Taupunktsperre.
Voll isolierbar nach Gebäudeenergiegesetz (GEG).
Nichtdrehende Spindel mit geschütztem, außenliegendem Gewinde.
Wartungsfreie Spindelabdichtung mit EPDM-Profilring.
Kompaktdrosselkegel mit EPDM-Ummantelung als weichdichtende
Durchgangsdichtung und Rückdichtung.

**2.1.5.2.250 Absperrventil Klimakaltwasser Taupunktsperre EN-GJL-250 Geradsitz-Durchgang Handrad PN16 DN40**
*** Leitbeschreibung
STLB-Bau 2026-04 041
Absperrventil, für Klimakaltwasser, bis 40 Grad C, mit Taupunktsperre, mit Flanschanschluss, Gehäuse aus Gusseisen EN-GJL-250, in Geradsitz-Durchgangsform, mit Handrad, mit wartungsfreier Spindelabdichtung, Sitz weich dichtend, Nenndruck 1,6 MPa (16 bar), DN 40.
Menge: 4,000 St
DIN 276-2018 / IBP: 434
Bauabschnitte / Kostenträger: 434
*Unterbeschreibung 1 für Wasser-Glycol-Gemisch, min. Betriebstemperatur -10 Grad C*
*Unterbeschreibung 2 Durchgangsform in Schrägsitzausführung mit geradem Oberteil.*
Durchgangsform in Schrägsitzausführung mit geradem Oberteil.
Schrägsitzhydraulik.
Kurze Baulänge DIN EN 558/14.
Einteiliges drucktragendes Gehäuse.
Nichtsteigendes Handrad.
Flansche nach DIN EN 1092-2 Typ 21.
Stellungsanzeige außerhalb der Isolierung.
Feststellvorrichtung, Hubbegrenzung, Stellungsanzeige, Drosselkegel und
Isolierkappe mit Taupunktsperre.
Voll isolierbar nach Gebäudeenergiegesetz (GEG).
Nichtdrehende Spindel mit geschütztem, außenliegendem Gewinde.
Wartungsfreie Spindelabdichtung mit EPDM-Profilring.
Kompaktdrosselkegel mit EPDM-Ummantelung als weichdichtende
Durchgangsdichtung und Rückdichtung.

**2.1.5.2.260 Absperrventil Klimakaltwasser Taupunktsperre EN-GJL-250 Geradsitz-Durchgang Handrad PN16 DN50**
*** Leitbeschreibung
STLB-Bau 2026-04 041
Absperrventil, für Klimakaltwasser, bis 40 Grad C, mit Taupunktsperre, mit Flanschanschluss, Gehäuse aus Gusseisen EN-GJL-250, in Geradsitz-Durchgangsform, mit Handrad, mit wartungsfreier Spindelabdichtung, Sitz weich dichtend, Nenndruck 1,6 MPa (16 bar), DN 50.
Menge: 60,000 St
DIN 276-2018 / IBP: 434
Bauabschnitte / Kostenträger: 434
*Unterbeschreibung 1 für Wasser-Glycol-Gemisch, min. Betriebstemperatur -10 Grad C*
*Unterbeschreibung 2 Durchgangsform in Schrägsitzausführung mit geradem Oberteil.*
Durchgangsform in Schrägsitzausführung mit geradem Oberteil.
Schrägsitzhydraulik.
Kurze Baulänge DIN EN 558/14.
Einteiliges drucktragendes Gehäuse.
Nichtsteigendes Handrad.
Flansche nach DIN EN 1092-2 Typ 21.
Stellungsanzeige außerhalb der Isolierung.
Feststellvorrichtung, Hubbegrenzung, Stellungsanzeige, Drosselkegel und
Isolierkappe mit Taupunktsperre.
Voll isolierbar nach Gebäudeenergiegesetz (GEG).
Nichtdrehende Spindel mit geschütztem, außenliegendem Gewinde.
Wartungsfreie Spindelabdichtung mit EPDM-Profilring.
Kompaktdrosselkegel mit EPDM-Ummantelung als weichdichtende
Durchgangsdichtung und Rückdichtung.

**2.1.5.2.270 Absperrventil Klimakaltwasser Taupunktsperre EN-GJL-250 Geradsitz-Durchgang Handrad PN16 DN65**
*** Leitbeschreibung
STLB-Bau 2026-04 041
Absperrventil, für Klimakaltwasser, bis 40 Grad C, mit Taupunktsperre, mit Flanschanschluss, Gehäuse aus Gusseisen EN-GJL-250, in Geradsitz-Durchgangsform, mit Handrad, mit wartungsfreier Spindelabdichtung, Sitz weich dichtend, Nenndruck 1,6 MPa (16 bar), DN 65.
Menge: 76,000 St
DIN 276-2018 / IBP: 434
Bauabschnitte / Kostenträger: 434
*Unterbeschreibung 1 für Wasser-Glycol-Gemisch, min. Betriebstemperatur -10 Grad C*
*Unterbeschreibung 2 Durchgangsform in Schrägsitzausführung mit geradem Oberteil.*
Durchgangsform in Schrägsitzausführung mit geradem Oberteil.
Schrägsitzhydraulik.
Kurze Baulänge DIN EN 558/14.
Einteiliges drucktragendes Gehäuse.
Nichtsteigendes Handrad.
Flansche nach DIN EN 1092-2 Typ 21.
Stellungsanzeige außerhalb der Isolierung.
Feststellvorrichtung, Hubbegrenzung, Stellungsanzeige, Drosselkegel und
Isolierkappe mit Taupunktsperre.
Voll isolierbar nach Gebäudeenergiegesetz (GEG).
Nichtdrehende Spindel mit geschütztem, außenliegendem Gewinde.
Wartungsfreie Spindelabdichtung mit EPDM-Profilring.
Kompaktdrosselkegel mit EPDM-Ummantelung als weichdichtende
Durchgangsdichtung und Rückdichtung.

**2.1.5.2.280 Absperrventil Klimakaltwasser Taupunktsperre EN-GJL-250 Geradsitz-Durchgang Handrad PN16 DN80**
*** Leitbeschreibung
STLB-Bau 2026-04 041
Absperrventil, für Klimakaltwasser, bis 40 Grad C, mit Taupunktsperre, mit Flanschanschluss, Gehäuse aus Gusseisen EN-GJL-250, in Geradsitz-Durchgangsform, mit Handrad, mit wartungsfreier Spindelabdichtung, Sitz weich dichtend, Nenndruck 1,6 MPa (16 bar), DN 80.
Menge: 36,000 St
DIN 276-2018 / IBP: 434
Bauabschnitte / Kostenträger: 434
*Unterbeschreibung 1 für Wasser-Glycol-Gemisch, min. Betriebstemperatur -10 Grad C*
*Unterbeschreibung 2 Durchgangsform in Schrägsitzausführung mit geradem Oberteil.*
Durchgangsform in Schrägsitzausführung mit geradem Oberteil.
Schrägsitzhydraulik.
Kurze Baulänge DIN EN 558/14.
Einteiliges drucktragendes Gehäuse.
Nichtsteigendes Handrad.
Flansche nach DIN EN 1092-2 Typ 21.
Stellungsanzeige außerhalb der Isolierung.
Feststellvorrichtung, Hubbegrenzung, Stellungsanzeige, Drosselkegel und
Isolierkappe mit Taupunktsperre.
Voll isolierbar nach Gebäudeenergiegesetz (GEG).
Nichtdrehende Spindel mit geschütztem, außenliegendem Gewinde.
Wartungsfreie Spindelabdichtung mit EPDM-Profilring.
Kompaktdrosselkegel mit EPDM-Ummantelung als weichdichtende
Durchgangsdichtung und Rückdichtung.

**2.1.5.2.290 Absperrventil Klimakaltwasser Taupunktsperre EN-GJL-250 Geradsitz-Durchgang Handrad PN16 DN100**
*** Leitbeschreibung
STLB-Bau 2026-04 041
Absperrventil, für Klimakaltwasser, bis 40 Grad C, mit Taupunktsperre, mit Flanschanschluss, Gehäuse aus Gusseisen EN-GJL-250, in Geradsitz-Durchgangsform, mit Handrad, mit wartungsfreier Spindelabdichtung, Sitz weich dichtend, Nenndruck 1,6 MPa (16 bar), DN 100.
Menge: 4,000 St
DIN 276-2018 / IBP: 434
Bauabschnitte / Kostenträger: 434
*Unterbeschreibung 1 für Wasser-Glycol-Gemisch, min. Betriebstemperatur -10 Grad C*
*Unterbeschreibung 2 Durchgangsform in Schrägsitzausführung mit geradem Oberteil.*
Durchgangsform in Schrägsitzausführung mit geradem Oberteil.
Schrägsitzhydraulik.
Kurze Baulänge DIN EN 558/14.
Einteiliges drucktragendes Gehäuse.
Nichtsteigendes Handrad.
Flansche nach DIN EN 1092-2 Typ 21.
Stellungsanzeige außerhalb der Isolierung.
Feststellvorrichtung, Hubbegrenzung, Stellungsanzeige, Drosselkegel und
Isolierkappe mit Taupunktsperre.
Voll isolierbar nach Gebäudeenergiegesetz (GEG).
Nichtdrehende Spindel mit geschütztem, außenliegendem Gewinde.
Wartungsfreie Spindelabdichtung mit EPDM-Profilring.
Kompaktdrosselkegel mit EPDM-Ummantelung als weichdichtende
Durchgangsdichtung und Rückdichtung.

**2.1.5.2.300 Absperrventil Klimakaltwasser Taupunktsperre EN-GJL-250 Geradsitz-Durchgang Handrad PN16 DN125**
*** Leitbeschreibung
STLB-Bau 2026-04 041
Absperrventil, für Klimakaltwasser, bis 40 Grad C, mit Taupunktsperre, mit Flanschanschluss, Gehäuse aus Gusseisen EN-GJL-250, in Geradsitz-Durchgangsform, mit Handrad, mit wartungsfreier Spindelabdichtung, Sitz weich dichtend, Nenndruck 1,6 MPa (16 bar), DN 125.
Menge: 2,000 St
DIN 276-2018 / IBP: 434
Bauabschnitte / Kostenträger: 434
*Unterbeschreibung 1 für Wasser-Glycol-Gemisch, min. Betriebstemperatur -10 Grad C*
*Unterbeschreibung 2 Durchgangsform in Schrägsitzausführung mit geradem Oberteil.*
Durchgangsform in Schrägsitzausführung mit geradem Oberteil.
Schrägsitzhydraulik.
Kurze Baulänge DIN EN 558/14.
Einteiliges drucktragendes Gehäuse.
Nichtsteigendes Handrad.
Flansche nach DIN EN 1092-2 Typ 21.
Stellungsanzeige außerhalb der Isolierung.
Feststellvorrichtung, Hubbegrenzung, Stellungsanzeige, Drosselkegel und
Isolierkappe mit Taupunktsperre.
Voll isolierbar nach Gebäudeenergiegesetz (GEG).
Nichtdrehende Spindel mit geschütztem, außenliegendem Gewinde.
Wartungsfreie Spindelabdichtung mit EPDM-Profilring.
Kompaktdrosselkegel mit EPDM-Ummantelung als weichdichtende
Durchgangsdichtung und Rückdichtung.

*Hinweis*

###### 2.1.5.3 Regulierarmaturen

*Hinweis: Nachfolgende Regulierarmaturen beziehen sich auf alle die unter Rohrleitungen genannten Medien, Montageorte und -höhen sowie ggf. zusätzlich beschriebene Sicherungsmaßnahmen.*
Nachfolgende Regulierarmaturen beziehen sich auf alle die unter Rohrleitungen  genannten Medien, Montageorte und -höhen sowie ggf. zusätzlich beschriebene Sicherungsmaßnahmen.
Behinderungen durch beengte Montage- und Platzverhältnisse sind grundsätzlich in den Einheitspreisen mit einzukalkulieren.

*Hinweis*

*Hinweis*

*Hinweis: Überströmventil mit Muffenanschluss*

*Hinweis*

**2.1.5.3.10 Überströmventil Wasser bis 20GradC Rotguss PN16 DN15**
*** Leitbeschreibung
STLB-Bau 2026-04 041
Überströmventil, für Wasser, max. Betriebstemperatur bis 20 Grad C,
Sollwertbereich in bar von/bis '0,1-0,6'

max. Druckdifferenz in bar '0,6'
mit Innengewinde, Gehäuse aus Rotguss, Nenndruck 1,6 MPa (16 bar), DN 15.
Menge: 3,000 St
DIN 276-2018 / IBP: 434
Bauabschnitte / Kostenträger: 434
*Unterbeschreibung 1 min. Betriebstemperatur +5 Grad C*

*Hinweis*

*Hinweis: Strangregulier-, Mess- und Absperrventil mit Flanschanschluss*
Strangregulier-, Mess- und Absperrventil mit Flanschanschluss
Anwendung: Abgleich von Klimakaltwasserverteiler und für Verbraucher mit großer Wassermenge.

*Hinweis*

**2.1.5.3.20 Abgleichventil Taupunktsperre EN-GJL-250 PN16 DN32**
*** Leitbeschreibung
STLB-Bau 2026-04 041
Abgleichventil mit Voreinstellung, Absperrung und Durchflussmesser, für Klimakaltwasser, max. Betriebstemperatur bis 20 Grad C, mit Taupunktsperre, mit Flanschanschluss, Gehäuse aus Gusseisen EN-GJL-250, Nenndruck 1,6 MPa (16 bar), DN 32.
Menge: 1,000 St
DIN 276-2018 / IBP: 434
Bauabschnitte / Kostenträger: 434
*Unterbeschreibung 1 min. Betriebstemperatur +5 Grad C*
*Unterbeschreibung 2 Mit Ultraschallsensorik zum Messen von Durchflussmenge und Temperatur.*
Mit Ultraschallsensorik zum Messen von Durchflussmenge und Temperatur.
Gleichbleibende Messgenauigkeit unabhängig von Mindestdifferenzdrücken.
Geeignet für mobile Messung von Durchflussmenge und Temperatur.
Durchgangsform in Schrägsitzausführung mit geradem Oberteil.
Nichtdrehende Spindel mit geschütztem, außenliegendem Gewinde.
Nichtsteigendes Handrad.
Feststellvorrichtung, Hubbegrenzung, Stellungsanzeige, Drosselkegel und
Isolierkappe mit Taupunktsperre.
Voll isolierbar nach Gebäudeenergiegesetz (GEG).
Kompaktdrosselkegel mit EPDM-Ummantelung als weichdichtende
Durchgangsdichtung und Rückdichtung.
Wartungsfreie Spindelabdichtung mit EPDM-Profilring.
Baulänge DIN EN 558/1.

**2.1.5.3.30 Abgleichventil Taupunktsperre EN-GJL-250 PN16 DN40**
*** Leitbeschreibung
STLB-Bau 2026-04 041
Abgleichventil mit Voreinstellung, Absperrung und Durchflussmesser, für Klimakaltwasser, max. Betriebstemperatur bis 20 Grad C, mit Taupunktsperre, mit Flanschanschluss, Gehäuse aus Gusseisen EN-GJL-250, Nenndruck 1,6 MPa (16 bar), DN 40.
Menge: 31,000 St
DIN 276-2018 / IBP: 434
Bauabschnitte / Kostenträger: 434
*Unterbeschreibung 1 min. Betriebstemperatur +5 Grad C*
*Unterbeschreibung 2 Mit Ultraschallsensorik zum Messen von Durchflussmenge und Temperatur.*
Mit Ultraschallsensorik zum Messen von Durchflussmenge und Temperatur.
Gleichbleibende Messgenauigkeit unabhängig von Mindestdifferenzdrücken.
Geeignet für mobile Messung von Durchflussmenge und Temperatur.
Durchgangsform in Schrägsitzausführung mit geradem Oberteil.
Nichtdrehende Spindel mit geschütztem, außenliegendem Gewinde.
Nichtsteigendes Handrad.
Feststellvorrichtung, Hubbegrenzung, Stellungsanzeige, Drosselkegel und
Isolierkappe mit Taupunktsperre.
Voll isolierbar nach Gebäudeenergiegesetz (GEG).
Kompaktdrosselkegel mit EPDM-Ummantelung als weichdichtende
Durchgangsdichtung und Rückdichtung.
Wartungsfreie Spindelabdichtung mit EPDM-Profilring.
Baulänge DIN EN 558/1.

**2.1.5.3.40 Abgleichventil Taupunktsperre EN-GJL-250 PN16 DN50**
*** Leitbeschreibung
STLB-Bau 2026-04 041
Abgleichventil mit Voreinstellung, Absperrung und Durchflussmesser, für Klimakaltwasser, max. Betriebstemperatur bis 20 Grad C, mit Taupunktsperre, mit Flanschanschluss, Gehäuse aus Gusseisen EN-GJL-250, Nenndruck 1,6 MPa (16 bar), DN 50.
Menge: 12,000 St
DIN 276-2018 / IBP: 434
Bauabschnitte / Kostenträger: 434
*Unterbeschreibung 1 min. Betriebstemperatur +5 Grad C*
*Unterbeschreibung 2 Mit Ultraschallsensorik zum Messen von Durchflussmenge und Temperatur.*
Mit Ultraschallsensorik zum Messen von Durchflussmenge und Temperatur.
Gleichbleibende Messgenauigkeit unabhängig von Mindestdifferenzdrücken.
Geeignet für mobile Messung von Durchflussmenge und Temperatur.
Durchgangsform in Schrägsitzausführung mit geradem Oberteil.
Nichtdrehende Spindel mit geschütztem, außenliegendem Gewinde.
Nichtsteigendes Handrad.
Feststellvorrichtung, Hubbegrenzung, Stellungsanzeige, Drosselkegel und
Isolierkappe mit Taupunktsperre.
Voll isolierbar nach Gebäudeenergiegesetz (GEG).
Kompaktdrosselkegel mit EPDM-Ummantelung als weichdichtende
Durchgangsdichtung und Rückdichtung.
Wartungsfreie Spindelabdichtung mit EPDM-Profilring.
Baulänge DIN EN 558/1.

**2.1.5.3.50 Abgleichventil Taupunktsperre EN-GJL-250 PN16 DN65**
*** Leitbeschreibung
STLB-Bau 2026-04 041
Abgleichventil mit Voreinstellung, Absperrung und Durchflussmesser, für Klimakaltwasser, max. Betriebstemperatur bis 20 Grad C, mit Taupunktsperre, mit Flanschanschluss, Gehäuse aus Gusseisen EN-GJL-250, Nenndruck 1,6 MPa (16 bar), DN 65.
Menge: 9,000 St
DIN 276-2018 / IBP: 434
Bauabschnitte / Kostenträger: 434
*Unterbeschreibung 1 min. Betriebstemperatur +5 Grad C*
*Unterbeschreibung 2 Mit Ultraschallsensorik zum Messen von Durchflussmenge und Temperatur.*
Mit Ultraschallsensorik zum Messen von Durchflussmenge und Temperatur.
Gleichbleibende Messgenauigkeit unabhängig von Mindestdifferenzdrücken.
Geeignet für mobile Messung von Durchflussmenge und Temperatur.
Durchgangsform in Schrägsitzausführung mit geradem Oberteil.
Nichtdrehende Spindel mit geschütztem, außenliegendem Gewinde.
Nichtsteigendes Handrad.
Feststellvorrichtung, Hubbegrenzung, Stellungsanzeige, Drosselkegel und
Isolierkappe mit Taupunktsperre.
Voll isolierbar nach Gebäudeenergiegesetz (GEG).
Kompaktdrosselkegel mit EPDM-Ummantelung als weichdichtende
Durchgangsdichtung und Rückdichtung.
Wartungsfreie Spindelabdichtung mit EPDM-Profilring.
Baulänge DIN EN 558/1.

**2.1.5.3.60 Abgleichventil Taupunktsperre EN-GJL-250 PN16 DN80**
*** Leitbeschreibung
STLB-Bau 2026-04 041
Abgleichventil mit Voreinstellung, Absperrung und Durchflussmesser, für Klimakaltwasser, max. Betriebstemperatur bis 20 Grad C, mit Taupunktsperre, mit Flanschanschluss, Gehäuse aus Gusseisen EN-GJL-250, Nenndruck 1,6 MPa (16 bar), DN 80.
Menge: 2,000 St
DIN 276-2018 / IBP: 434
Bauabschnitte / Kostenträger: 434
*Unterbeschreibung 1 min. Betriebstemperatur +5 Grad C*
*Unterbeschreibung 2 Mit Ultraschallsensorik zum Messen von Durchflussmenge und Temperatur.*
Mit Ultraschallsensorik zum Messen von Durchflussmenge und Temperatur.
Gleichbleibende Messgenauigkeit unabhängig von Mindestdifferenzdrücken.
Geeignet für mobile Messung von Durchflussmenge und Temperatur.
Durchgangsform in Schrägsitzausführung mit geradem Oberteil.
Nichtdrehende Spindel mit geschütztem, außenliegendem Gewinde.
Nichtsteigendes Handrad.
Feststellvorrichtung, Hubbegrenzung, Stellungsanzeige, Drosselkegel und
Isolierkappe mit Taupunktsperre.
Voll isolierbar nach Gebäudeenergiegesetz (GEG).
Kompaktdrosselkegel mit EPDM-Ummantelung als weichdichtende
Durchgangsdichtung und Rückdichtung.
Wartungsfreie Spindelabdichtung mit EPDM-Profilring.
Baulänge DIN EN 558/1.

**2.1.5.3.70 Abgleichventil Taupunktsperre EN-GJL-250 PN16 DN100**
*** Leitbeschreibung
STLB-Bau 2026-04 041
Abgleichventil mit Voreinstellung, Absperrung und Durchflussmesser, für Klimakaltwasser, max. Betriebstemperatur bis 20 Grad C, mit Taupunktsperre, mit Flanschanschluss, Gehäuse aus Gusseisen EN-GJL-250, Nenndruck 1,6 MPa (16 bar), DN 100.
Menge: 7,000 St
DIN 276-2018 / IBP: 434
Bauabschnitte / Kostenträger: 434
*Unterbeschreibung 1 min. Betriebstemperatur +5 Grad C*
*Unterbeschreibung 2 Mit Ultraschallsensorik zum Messen von Durchflussmenge und Temperatur.*
Mit Ultraschallsensorik zum Messen von Durchflussmenge und Temperatur.
Gleichbleibende Messgenauigkeit unabhängig von Mindestdifferenzdrücken.
Geeignet für mobile Messung von Durchflussmenge und Temperatur.
Durchgangsform in Schrägsitzausführung mit geradem Oberteil.
Nichtdrehende Spindel mit geschütztem, außenliegendem Gewinde.
Nichtsteigendes Handrad.
Feststellvorrichtung, Hubbegrenzung, Stellungsanzeige, Drosselkegel und
Isolierkappe mit Taupunktsperre.
Voll isolierbar nach Gebäudeenergiegesetz (GEG).
Kompaktdrosselkegel mit EPDM-Ummantelung als weichdichtende
Durchgangsdichtung und Rückdichtung.
Wartungsfreie Spindelabdichtung mit EPDM-Profilring.
Baulänge DIN EN 558/1.

**2.1.5.3.80 Strangventil Taupunktsperre EN-GJL-250 PN16 DN125**
*** Leitbeschreibung
STLB-Bau 2026-04 041
Strangventil, mit Voreinstellung, für Klimakaltwasser, max. Betriebstemperatur bis 20 Grad C, mit Taupunktsperre, mit Messanschluss, mit Flanschanschluss, Gehäuse aus Gusseisen EN-GJL-250, Nenndruck 1,6 MPa (16 bar), DN 125.
Menge: 1,000 St
DIN 276-2018 / IBP: 434
Bauabschnitte / Kostenträger: 434
*Unterbeschreibung 1 min. Betriebstemperatur +5 Grad C*
*Unterbeschreibung 2 Strangventil als Abgleichventil mit Voreinstellung, Absperrung und Durchflussmesser.*
*Unterbeschreibung 3 Mit Ultraschallsensorik zum Messen von Durchflussmenge und Temperatur.*
Mit Ultraschallsensorik zum Messen von Durchflussmenge und Temperatur.
Gleichbleibende Messgenauigkeit unabhängig von Mindestdifferenzdrücken.
Geeignet für mobile Messung von Durchflussmenge und Temperatur.
Durchgangsform in Schrägsitzausführung mit geradem Oberteil.
Nichtdrehende Spindel mit geschütztem, außenliegendem Gewinde.
Nichtsteigendes Handrad.
Feststellvorrichtung, Hubbegrenzung, Stellungsanzeige, Drosselkegel und
Isolierkappe mit Taupunktsperre.
Voll isolierbar nach Gebäudeenergiegesetz (GEG).
Kompaktdrosselkegel mit EPDM-Ummantelung als weichdichtende
Durchgangsdichtung und Rückdichtung.
Wartungsfreie Spindelabdichtung mit EPDM-Profilring.
Baulänge DIN EN 558/1.

**2.1.5.3.90 Strangventil Taupunktsperre EN-GJL-250 PN16 DN150**
*** Leitbeschreibung
STLB-Bau 2026-04 041
Strangventil, mit Voreinstellung, für Klimakaltwasser, max. Betriebstemperatur bis 20 Grad C, mit Taupunktsperre, mit Messanschluss, mit Flanschanschluss, Gehäuse aus Gusseisen EN-GJL-250, Nenndruck 1,6 MPa (16 bar), DN 150.
Menge: 1,000 St
DIN 276-2018 / IBP: 434
Bauabschnitte / Kostenträger: 434
*Unterbeschreibung 1 min. Betriebstemperatur +5 Grad C*
*Unterbeschreibung 2 Strangventil als Abgleichventil mit Voreinstellung, Absperrung und Durchflussmesser.*
*Unterbeschreibung 3 Mit Ultraschallsensorik zum Messen von Durchflussmenge und Temperatur.*
Mit Ultraschallsensorik zum Messen von Durchflussmenge und Temperatur.
Gleichbleibende Messgenauigkeit unabhängig von Mindestdifferenzdrücken.
Geeignet für mobile Messung von Durchflussmenge und Temperatur.
Durchgangsform in Schrägsitzausführung mit geradem Oberteil.
Nichtdrehende Spindel mit geschütztem, außenliegendem Gewinde.
Nichtsteigendes Handrad.
Feststellvorrichtung, Hubbegrenzung, Stellungsanzeige, Drosselkegel und
Isolierkappe mit Taupunktsperre.
Voll isolierbar nach Gebäudeenergiegesetz (GEG).
Kompaktdrosselkegel mit EPDM-Ummantelung als weichdichtende
Durchgangsdichtung und Rückdichtung.
Wartungsfreie Spindelabdichtung mit EPDM-Profilring.
Baulänge DIN EN 558/1.

*Hinweis*

*Hinweis*

*Hinweis*

**2.1.5.3.100 Messcomputer zur Messung von Durchflussmenge und Temperatur**
Messcomputer zur Messung von Durchflussmenge und Temperatur
in Verbindung mit vorgenannten Abgleich- und Messventilen.

Anzeige von:
- Volumenstrom Q in [m3 /h], [l/min] oder [l/s] ODER Strömungsgeschwindigkeit V in [m/s] (Messwert)
- Temperatur T in [°C] oder [°F] (Messwert)
- Q_Soll-Anzeige (Messen mit Protokoll; schwarz hinterlegt)
- Ventilstellung in % (Kontrollbildschirm)
- Batteriestatus/Fehlercode (optional aktive USB-Schnittstelle)
- Menüebenenbezeichnung oder Messstellenbezeichnung
- Ausgewähltes Medium inklusive Konzentration
- Ausgewählte Nennweite DN
- Uhrzeit/Datum
Menge: 1,000 St
DIN 276-2018 / IBP: 434
Bauabschnitte / Kostenträger: 434

*Hinweis*

*Hinweis*

*Hinweis: Druckunabhängiges Abgleich- und Regelventil*
Druckunabhängiges Abgleich- und Regelventil
Anwendung: Abgleich von Verbrauchern (Bsp. Med.-Geräte).

*Hinweis*

**2.1.5.3.110 Regelventil druckunabhängig Taupunktsperre Messing PN16 DN15**
*** Leitbeschreibung
STLB-Bau 2026-04 041
Druckunabhängiges Regelventil, für Klimakaltwasser, max. Betriebstemperatur bis 20 Grad C, mit Taupunktsperre, mit Messanschluss, mit Außengewinde, mit Schweißtüllen, Gehäuse aus Messing, Ventilautorität gleich 1 in allen Einstellungen lineare Kennlinie unabhängig von der Einstellung, Schalteinrichtung für Gebäudeautomation, Nenndruck 1,6 MPa (16 bar), DN 15.
Menge: 10,000 St
DIN 276-2018 / IBP: 434
Bauabschnitte / Kostenträger: 434
*Unterbeschreibung 1 min. Betriebstemperatur +5 Grad C*
*Unterbeschreibung 2 Durchflussbegrenzung.*
Durchflussbegrenzung.
Modulation unter 1 % des eingestellten Durchflusses, unabhängig von der
Einstellung.
Ventilautorität von 1 bei allen Einstellungen.
Kann gegen einen Differenzdruck von 16 bar geschlossen werden.
Lineare Regelcharakteristik.
Skala in Prozent des Durchflusses.
Regelverhältnis 1:1000.
Prüfnippel zur Pumpenoptimierung und Überprüfung des Durchflusses.
Änderung der Charakteristik von linearer auf gleichprozentige Charakteristik
durch Anpassung der Stellantriebeinstellungen.
Blockierbare Einstellung.
Mindestdifferenzdruck von 16 kPa.

**2.1.5.3.120 Regelventil druckunabhängig Taupunktsperre Messing PN16 DN20**
*** Leitbeschreibung
STLB-Bau 2026-04 041
Druckunabhängiges Regelventil, für Klimakaltwasser, max. Betriebstemperatur bis 20 Grad C, mit Taupunktsperre, mit Messanschluss, mit Außengewinde, mit Schweißtüllen, Gehäuse aus Messing, Ventilautorität gleich 1 in allen Einstellungen lineare Kennlinie unabhängig von der Einstellung, Schalteinrichtung für Gebäudeautomation, Nenndruck 1,6 MPa (16 bar), DN 20.
Menge: 3,000 St
DIN 276-2018 / IBP: 434
Bauabschnitte / Kostenträger: 434
*Unterbeschreibung 1 min. Betriebstemperatur +5 Grad C*
*Unterbeschreibung 2 Durchflussbegrenzung.*
Durchflussbegrenzung.
Modulation unter 1 % des eingestellten Durchflusses, unabhängig von der
Einstellung.
Ventilautorität von 1 bei allen Einstellungen.
Kann gegen einen Differenzdruck von 16 bar geschlossen werden.
Lineare Regelcharakteristik.
Skala in Prozent des Durchflusses.
Regelverhältnis 1:1000.
Prüfnippel zur Pumpenoptimierung und Überprüfung des Durchflusses.
Änderung der Charakteristik von linearer auf gleichprozentige Charakteristik
durch Anpassung der Stellantriebeinstellungen.
Blockierbare Einstellung.
Mindestdifferenzdruck von 16 kPa.

**2.1.5.3.130 Regelventil druckunabhängig Taupunktsperre Messing PN16 DN25**
*** Leitbeschreibung
STLB-Bau 2026-04 041
Druckunabhängiges Regelventil, für Klimakaltwasser, max. Betriebstemperatur bis 20 Grad C, mit Taupunktsperre, mit Messanschluss, mit Außengewinde, mit Schweißtüllen, Gehäuse aus Messing, Ventilautorität gleich 1 in allen Einstellungen lineare Kennlinie unabhängig von der Einstellung, Schalteinrichtung für Gebäudeautomation, Nenndruck 1,6 MPa (16 bar), DN 25.
Menge: 6,000 St
DIN 276-2018 / IBP: 434
Bauabschnitte / Kostenträger: 434
*Unterbeschreibung 1 min. Betriebstemperatur +5 Grad C*
*Unterbeschreibung 2 Durchflussbegrenzung.*
Durchflussbegrenzung.
Modulation unter 1 % des eingestellten Durchflusses, unabhängig von der
Einstellung.
Ventilautorität von 1 bei allen Einstellungen.
Kann gegen einen Differenzdruck von 16 bar geschlossen werden.
Lineare Regelcharakteristik.
Skala in Prozent des Durchflusses.
Regelverhältnis 1:1000.
Prüfnippel zur Pumpenoptimierung und Überprüfung des Durchflusses.
Änderung der Charakteristik von linearer auf gleichprozentige Charakteristik
durch Anpassung der Stellantriebeinstellungen.
Blockierbare Einstellung.
Mindestdifferenzdruck von 20 kPa.

**2.1.5.3.140 Regelventil druckunabhängig Taupunktsperre Messing PN16 DN32**
*** Leitbeschreibung
STLB-Bau 2026-04 041
Druckunabhängiges Regelventil, für Klimakaltwasser, max. Betriebstemperatur bis 20 Grad C, mit Taupunktsperre, mit Messanschluss, mit Außengewinde, mit Schweißtüllen, Gehäuse aus Messing, Ventilautorität gleich 1 in allen Einstellungen lineare Kennlinie unabhängig von der Einstellung, Schalteinrichtung für Gebäudeautomation, Nenndruck 1,6 MPa (16 bar), DN 32.
Menge: 3,000 St
DIN 276-2018 / IBP: 434
Bauabschnitte / Kostenträger: 434
*Unterbeschreibung 1 min. Betriebstemperatur +5 Grad C*
*Unterbeschreibung 2 Durchflussbegrenzung.*
Durchflussbegrenzung.
Modulation unter 1 % des eingestellten Durchflusses, unabhängig von der
Einstellung.
Ventilautorität von 1 bei allen Einstellungen.
Kann gegen einen Differenzdruck von 16 bar geschlossen werden.
Lineare Regelcharakteristik.
Skala in Prozent des Durchflusses.
Regelverhältnis 1:1000.
Prüfnippel zur Pumpenoptimierung und Überprüfung des Durchflusses.
Änderung der Charakteristik von linearer auf gleichprozentige Charakteristik
durch Anpassung der Stellantriebeinstellungen.
Blockierbare Einstellung.
Mindestdifferenzdruck von 20 kPa.

**2.1.5.3.150 Regelventil druckunabhängig Taupunktsperre Messing PN16 DN40**
*** Leitbeschreibung
STLB-Bau 2026-04 041
Druckunabhängiges Regelventil, für Klimakaltwasser, max. Betriebstemperatur bis 20 Grad C, mit Taupunktsperre, mit Messanschluss, mit Außengewinde, mit Schweißtüllen, Gehäuse aus Messing, Ventilautorität gleich 1 in allen Einstellungen lineare Kennlinie unabhängig von der Einstellung, Schalteinrichtung für Gebäudeautomation, Nenndruck 1,6 MPa (16 bar), DN 40.
Menge: 7,000 St
DIN 276-2018 / IBP: 434
Bauabschnitte / Kostenträger: 434
*Unterbeschreibung 1 min. Betriebstemperatur +5 Grad C*
*Unterbeschreibung 2 Durchflussbegrenzung.*
Durchflussbegrenzung.
Modulation unter 1 % des eingestellten Durchflusses, unabhängig von der
Einstellung.
Ventilautorität von 1 bei allen Einstellungen.
Kann gegen einen Differenzdruck von 16 bar geschlossen werden.
Lineare Regelcharakteristik.
Skala in Prozent des Durchflusses.
Regelverhältnis 1:1000.
Prüfnippel zur Pumpenoptimierung und Überprüfung des Durchflusses.
Änderung der Charakteristik von linearer auf gleichprozentige Charakteristik
durch Anpassung der Stellantriebeinstellungen.
Blockierbare Einstellung.
Mindestdifferenzdruck von 20 kPa.

*Hinweis*

*Hinweis: Druckunabhängiges Abgleich- und Regelventil mit Stellantrieb*
Druckunabhängiges Abgleich- und Regelventil mit Stellantrieb
Anwendung: Abgleich und Steuerung von Umluftkühlgeräten.

*Hinweis*

**2.1.5.3.160 Kompaktes Anschlussset DN 15 mit Regelventil, Absperrung, Schmutzfänger**
Kompakter Anschlussset DN 15, mit Regelventil, Absperrung, Schmutzfänger,
PN25, zum Anschluss von Fancoils und Klimageräten bestehend aus

1Stück
Druckunabhängiges Regelventil, für Klimakaltwasser, max. Betriebstemperatur bis 20 Grad C, mit Taupunktsperre, mit Messanschluss, mit Außengewinde, mit Schweißtüllen, Gehäuse aus Messing, Ventilautorität gleich 1 in allen Einstellungen lineare Kennlinie unabhängig von der Einstellung, Schalteinrichtung für Gebäudeautomation, Nenndruck 1,6 MPa (16 bar), DN 15.

1 Stück
Stellantrieb für druckunabhängiges Regelventil.
Modulierender Motorstellantrieb mit Feldbusanschluss (BACnet MS/TP und Modbus RTU) zur Regelung druckunabhängiger Abgleich- und Regelventile.
Regelsignal: BACnet MS/TP, Modbus RTU, 0-10 V/2-10 V, 0-20/4-20 mA
Direkter Anschluss an einen 6-Wege Umschaltkugelhahn-Stellantrieb mit
Positionsrückmeldungssignal.
Direkter Anschluss an 2x PT1000 Oberflächen-/Tauchsensoren und Emissionsleistungsanzeige
Direktanschluss I/O: 2x Widerstand, AO und AI 3)
Die Funktionalität des Stellantriebs muss über den Feldbus von Ferne
einstellbar sein:
- Voreinstellung des Durchflusses.
- Spülen von Ventil und Endgerät.
- Fehler beim Schließen, intrinsische Alarmmeldungen.
- Alarm, wenn der 6-Wege Kugelhahn-Stellantrieb blockiert, in manueller -
  Hubverstellung oder nicht angeschlossen ist.
- Vor- und Rücklauftemperaturmesswerte, Emissionsleistungsanzeige
- Energiezähler (kWh, MJ).
- Alarm hohes/niedriges delta T und Temperatursensoren nicht angeschlossen.
- Einstellung der Alpha-Charakteristiken.
- Auswahl der Geschwindigkeit 3/6/12/24 s/mm.
- Auswahl der Öffnungs-/Schließzeit von 18 bis 700 s.
- Automatische MAC-Adressierung (nur BACnet).
- Automatische Baudraten-Erkennung.
- Durchflussanzeige beruhend auf dem gemessenen Ventilhub in l/h.
- Eu.bac – Austauschbarkeit zulässig in Kombination mit PIBCV-Ventil.
- Netzspannung: 24 V DC/AC 50/60 Hz.
- Positionsgenauigkeit der Spindel: ±0,05 mm.
- Kabel: halogenfreies Steckkabel in den Längen 1,5, 5 und 10 m.
- Temperaturfühler: steckbar 2x PT1000, Oberflächen- oder Tauchfühler,
  1,5 m Länge.
- 64 Stellantriebe müssen an das gleiche Netzwerk angeschlossen werden
  können.
- IP Klasse: 54
- Hub: 7 mm.
- Manuelle Hubverstellung.

2 Stück
3-Wege-Kugelhahn
Kugelhahn, für Klimakaltwasser, max. Betriebstemperatur bis 20 Grad C, Gehäuse aus Messing, Betätigung mit Knebel, mit Entleerungs-/Messnippelanschluss, mit Bypassanschluss,
Kugelhähne zum Absperren des Endgerätes und Regelventil bei gleichzeitiger Spülmöglichkeit des Vor-und Rücklauf über Bypass

1 Stück
Bypass
80mm aus Messing zu beidseitigen Armaturenanschluss

1 Stück
Entleerungshahn
aus Messing, mit Kappe,

1 Stück
Schmutzfänger aus Messing

2 Stück flexible Edelstahlschläuche 1.4401
mit Innen- und Außengewinde, Länge bis 300 mm

1 Stück
Isolierblock aus formschlüssiges EPP-Gehäuse
Menge: 73,000 St
DIN 276-2018 / IBP: 434
Bauabschnitte / Kostenträger: 434

**2.1.5.3.170 Kompaktes Anschlussset DN 20 mit Regelventil, Absperrung, Schmutzfänger**
Kompakter Anschlussset DN 20, mit Regelventil, Absperrung, Schmutzfänger,
PN25, zum Anschluss von Fancoils und Klimageräten bestehend aus

1Stück
Druckunabhängiges Regelventil, für Klimakaltwasser, max. Betriebstemperatur bis 20 Grad C, mit Taupunktsperre, mit Messanschluss, mit Außengewinde, mit Schweißtüllen, Gehäuse aus Messing, Ventilautorität gleich 1 in allen Einstellungen lineare Kennlinie unabhängig von der Einstellung, Schalteinrichtung für Gebäudeautomation, Nenndruck 1,6 MPa (16 bar), DN 20.

1 Stück
Stellantrieb für druckunabhängiges Regelventil.
Modulierender Motorstellantrieb mit Feldbusanschluss (BACnet MS/TP und Modbus RTU) zur Regelung druckunabhängiger Abgleich- und Regelventile.
Regelsignal: BACnet MS/TP, Modbus RTU, 0-10 V/2-10 V, 0-20/4-20 mA
Direkter Anschluss an einen 6-Wege Umschaltkugelhahn-Stellantrieb mit
Positionsrückmeldungssignal.
Direkter Anschluss an 2x PT1000 Oberflächen-/Tauchsensoren und Emissionsleistungsanzeige
Direktanschluss I/O: 2x Widerstand, AO und AI 3)
Die Funktionalität des Stellantriebs muss über den Feldbus von Ferne
einstellbar sein:
- Voreinstellung des Durchflusses.
- Spülen von Ventil und Endgerät.
- Fehler beim Schließen, intrinsische Alarmmeldungen.
- Alarm, wenn der 6-Wege Kugelhahn-Stellantrieb blockiert, in manueller -
  Hubverstellung oder nicht angeschlossen ist.
- Vor- und Rücklauftemperaturmesswerte, Emissionsleistungsanzeige
- Energiezähler (kWh, MJ).
- Alarm hohes/niedriges delta T und Temperatursensoren nicht angeschlossen.
- Einstellung der Alpha-Charakteristiken.
- Auswahl der Geschwindigkeit 3/6/12/24 s/mm.
- Auswahl der Öffnungs-/Schließzeit von 18 bis 700 s.
- Automatische MAC-Adressierung (nur BACnet).
- Automatische Baudraten-Erkennung.
- Durchflussanzeige beruhend auf dem gemessenen Ventilhub in l/h.
- Eu.bac – Austauschbarkeit zulässig in Kombination mit PIBCV-Ventil.
- Netzspannung: 24 V DC/AC 50/60 Hz.
- Positionsgenauigkeit der Spindel: ±0,05 mm.
- Kabel: halogenfreies Steckkabel in den Längen 1,5, 5 und 10 m.
- Temperaturfühler: steckbar 2x PT1000, Oberflächen- oder Tauchfühler,
  1,5 m Länge.
- 64 Stellantriebe müssen an das gleiche Netzwerk angeschlossen werden
  können.
- IP Klasse: 54
- Hub: 7 mm.
- Manuelle Hubverstellung.

2 Stück
3-Wege-Kugelhahn
Kugelhahn, für Klimakaltwasser, max. Betriebstemperatur bis 20 Grad C, Gehäuse aus Messing, Betätigung mit Knebel, mit Entleerungs-/Messnippelanschluss, mit Bypassanschluss,
Kugelhähne zum Absperren des Endgerätes und Regelventil bei gleichzeitiger Spülmöglichkeit des Vor-und Rücklauf über Bypass

1 Stück
Bypass
80mm aus Messing zu beidseitigen Armaturenanschluss

1 Stück
Entleerungshahn
aus Messing, mit Kappe,

1 Stück
Schmutzfänger aus Messing

2 Stück flexible Edelstahlschläuche 1.4401
mit Innen- und Außengewinde, Länge bis 300 mm

1 Stück
Isolierblock aus formschlüssiges EPP-Gehäuse
Menge: 192,000 St
DIN 276-2018 / IBP: 434
Bauabschnitte / Kostenträger: 434

**2.1.5.3.180 Kompaktes Umschaltventil DN 15 mit Regelventil für Heiz-/Kühldecken, 4-Rohr-System**
Kompakte Regelgruppe DN 15 mit Regelventil für Heiz-und Kühldecken im 4-Rohr-System, werkseitig gefertigt,
Verteilarmatur aus Messing(DZR) zur optimierten Umschaltung Heizen/Kühlen,
Absperrung alle sechs Anschlüsse in Mittelstellung,
Kommunikationsprotokoll BACnet MS/TP
druckunabhängiges Regelventil mit Stellantrieb, mit Prüfnippel, Anschlusskabel,
Verteilarmatur mit Umschalt-Antrieb mit PT1000 Temperaturfühlern
Nenndurchmesser / Nenndruck DN 15 / PN 16
Anschlüsse 18 mm Rohranschluss aus rostfreiem Edelstahl,
mit Innengewinde-Enden,
mit Dämmschalen
Höhe: 125 mm
Durchfluss 65-650 l/h
Menge: 54,000 St
DIN 276-2018 / IBP: 434
Bauabschnitte / Kostenträger: 434

**2.1.5.3.190 Regelventil druckunabhängig Taupunktsperre Messing PN16 DN20**
*** Leitbeschreibung
STLB-Bau 2026-04 041
Druckunabhängiges Regelventil, für Klimakaltwasser, max. Betriebstemperatur bis 20 Grad C, mit Taupunktsperre, mit Messanschluss, mit Außengewinde, mit Schweißtüllen, Gehäuse aus Messing, Ventilautorität gleich 1 in allen Einstellungen lineare Kennlinie unabhängig von der Einstellung, Schalteinrichtung für Gebäudeautomation, Nenndruck 1,6 MPa (16 bar), DN 20.
Menge: 2,000 St
DIN 276-2018 / IBP: 434
Bauabschnitte / Kostenträger: 434
*Unterbeschreibung 1 min. Betriebstemperatur +5 Grad C*
*Unterbeschreibung 2 Durchflussbegrenzung.*
Durchflussbegrenzung.
Modulation unter 1 % des eingestellten Durchflusses, unabhängig von der
Einstellung.
Ventilautorität von 1 bei allen Einstellungen.
Kann gegen einen Differenzdruck von 16 bar geschlossen werden.
Lineare Regelcharakteristik.
Skala in Prozent des Durchflusses.
Regelverhältnis 1:1000.
Prüfnippel zur Pumpenoptimierung und Überprüfung des Durchflusses.
Änderung der Charakteristik von linearer auf gleichprozentige Charakteristik
durch Anpassung der Stellantriebeinstellungen.
Blockierbare Einstellung.
Mindestdifferenzdruck von 16 kPa.
*Unterbeschreibung 3 Stellantrieb für vorgenannte druckunabhängige Regelventile.*
Stellantrieb für vorgenannte druckunabhängige Regelventile.
Modulierender Motorstellantrieb mit Feldbusanschluss (BACnet MS/TP und Modbus RTU) zur Regelung druckunabhängiger Abgleich- und Regelventile.
Regelsignal: BACnet MS/TP, Modbus RTU, 0-10 V/2-10 V, 0-20/4-20 mA
Direkter Anschluss an einen 6-Wege Umschaltkugelhahn-Stellantrieb mit
Positionsrückmeldungssignal.
Direkter Anschluss an 2x PT1000 Oberflächen-/Tauchsensoren und Emissionsleistungsanzeige
Direktanschluss I/O: 2x Widerstand, AO und AI 3)

Die Funktionalität des Stellantriebs muss über den Feldbus von Ferne
einstellbar sein:
- Voreinstellung des Durchflusses.
- Spülen von Ventil und Endgerät.
- Fehler beim Schließen, intrinsische Alarmmeldungen.
- Alarm, wenn der 6-Wege Kugelhahn-Stellantrieb blockiert, in manueller -
  Hubverstellung oder nicht angeschlossen ist.
- Vor- und Rücklauftemperaturmesswerte, Emissionsleistungsanzeige
- Energiezähler (kWh, MJ).
- Alarm hohes/niedriges delta T und Temperatursensoren nicht angeschlossen.
- Einstellung der Alpha-Charakteristiken.
- Auswahl der Geschwindigkeit 3/6/12/24 s/mm.
- Auswahl der Öffnungs-/Schließzeit von 18 bis 700 s.
- Automatische MAC-Adressierung (nur BACnet).
- Automatische Baudraten-Erkennung.
- Durchflussanzeige beruhend auf dem gemessenen Ventilhub in l/h.
- Eu.bac – Austauschbarkeit zulässig in Kombination mit PIBCV-Ventil.
- Netzspannung: 24 V DC/AC 50/60 Hz.
- Positionsgenauigkeit der Spindel: ±0,05 mm.
- Kabel: halogenfreies Steckkabel in den Längen 1,5, 5 und 10 m.
- Temperaturfühler: steckbar 2x PT1000, Oberflächen- oder Tauchfühler,
  1,5 m Länge.
- 64 Stellantriebe müssen an das gleiche Netzwerk angeschlossen werden
  können.
- IP Klasse: 54
- Hub: 7 mm.
- Manuelle Hubverstellung.

**2.1.5.3.200 Regelventil druckunabhängig Taupunktsperre Messing PN16 DN25**
*** Leitbeschreibung
STLB-Bau 2026-04 041
Druckunabhängiges Regelventil, für Klimakaltwasser, max. Betriebstemperatur bis 20 Grad C, mit Taupunktsperre, mit Messanschluss, mit Außengewinde, mit Schweißtüllen, Gehäuse aus Messing, Ventilautorität gleich 1 in allen Einstellungen lineare Kennlinie unabhängig von der Einstellung, Schalteinrichtung für Gebäudeautomation, Nenndruck 1,6 MPa (16 bar), DN 25.
Menge: 9,000 St
DIN 276-2018 / IBP: 434
Bauabschnitte / Kostenträger: 434
*Unterbeschreibung 1 min. Betriebstemperatur +5 Grad C*
*Unterbeschreibung 2 Durchflussbegrenzung.*
Durchflussbegrenzung.
Modulation unter 1 % des eingestellten Durchflusses, unabhängig von der
Einstellung.
Ventilautorität von 1 bei allen Einstellungen.
Kann gegen einen Differenzdruck von 16 bar geschlossen werden.
Lineare Regelcharakteristik.
Skala in Prozent des Durchflusses.
Regelverhältnis 1:1000.
Prüfnippel zur Pumpenoptimierung und Überprüfung des Durchflusses.
Änderung der Charakteristik von linearer auf gleichprozentige Charakteristik
durch Anpassung der Stellantriebeinstellungen.
Blockierbare Einstellung.
Mindestdifferenzdruck von 20 kPa.
*Unterbeschreibung 3 Stellantrieb für vorgenannte druckunabhängige Regelventile.*
Stellantrieb für vorgenannte druckunabhängige Regelventile.
Modulierender Motorstellantrieb mit Feldbusanschluss (BACnet MS/TP und Modbus RTU) zur Regelung druckunabhängiger Abgleich- und Regelventile.
Regelsignal: BACnet MS/TP, Modbus RTU, 0-10 V/2-10 V, 0-20/4-20 mA
Direkter Anschluss an einen 6-Wege Umschaltkugelhahn-Stellantrieb mit
Positionsrückmeldungssignal.
Direkter Anschluss an 2x PT1000 Oberflächen-/Tauchsensoren und Emissionsleistungsanzeige
Direktanschluss I/O: 2x Widerstand, AO und AI 3)

Die Funktionalität des Stellantriebs muss über den Feldbus von Ferne
einstellbar sein:
- Voreinstellung des Durchflusses.
- Spülen von Ventil und Endgerät.
- Fehler beim Schließen, intrinsische Alarmmeldungen.
- Alarm, wenn der 6-Wege Kugelhahn-Stellantrieb blockiert, in manueller -
  Hubverstellung oder nicht angeschlossen ist.
- Vor- und Rücklauftemperaturmesswerte, Emissionsleistungsanzeige
- Energiezähler (kWh, MJ).
- Alarm hohes/niedriges delta T und Temperatursensoren nicht angeschlossen.
- Einstellung der Alpha-Charakteristiken.
- Auswahl der Geschwindigkeit 3/6/12/24 s/mm.
- Auswahl der Öffnungs-/Schließzeit von 18 bis 700 s.
- Automatische MAC-Adressierung (nur BACnet).
- Automatische Baudraten-Erkennung.
- Durchflussanzeige beruhend auf dem gemessenen Ventilhub in l/h.
- Eu.bac – Austauschbarkeit zulässig in Kombination mit PIBCV-Ventil.
- Netzspannung: 24 V DC/AC 50/60 Hz.
- Positionsgenauigkeit der Spindel: ±0,05 mm.
- Kabel: halogenfreies Steckkabel in den Längen 1,5, 5 und 10 m.
- Temperaturfühler: steckbar 2x PT1000, Oberflächen- oder Tauchfühler,
  1,5 m Länge.
- 64 Stellantriebe müssen an das gleiche Netzwerk angeschlossen werden
  können.
- IP Klasse: 54
- Hub: 7 mm.
- Manuelle Hubverstellung.

**2.1.5.3.210 Regelventil druckunabhängig Taupunktsperre Messing PN16 DN32**
*** Leitbeschreibung
STLB-Bau 2026-04 041
Druckunabhängiges Regelventil, für Klimakaltwasser, max. Betriebstemperatur bis 20 Grad C, mit Taupunktsperre, mit Messanschluss, mit Außengewinde, mit Schweißtüllen, Gehäuse aus Messing, Ventilautorität gleich 1 in allen Einstellungen lineare Kennlinie unabhängig von der Einstellung, Schalteinrichtung für Gebäudeautomation, Nenndruck 1,6 MPa (16 bar), DN 32.
Menge: 7,000 St
DIN 276-2018 / IBP: 434
Bauabschnitte / Kostenträger: 434
*Unterbeschreibung 1 min. Betriebstemperatur +5 Grad C*
*Unterbeschreibung 2 Durchflussbegrenzung.*
Durchflussbegrenzung.
Modulation unter 1 % des eingestellten Durchflusses, unabhängig von der
Einstellung.
Ventilautorität von 1 bei allen Einstellungen.
Kann gegen einen Differenzdruck von 16 bar geschlossen werden.
Lineare Regelcharakteristik.
Skala in Prozent des Durchflusses.
Regelverhältnis 1:1000.
Prüfnippel zur Pumpenoptimierung und Überprüfung des Durchflusses.
Änderung der Charakteristik von linearer auf gleichprozentige Charakteristik
durch Anpassung der Stellantriebeinstellungen.
Blockierbare Einstellung.
Mindestdifferenzdruck von 20 kPa.
*Unterbeschreibung 3 Stellantrieb für vorgenannte druckunabhängige Regelventile.*
Stellantrieb für vorgenannte druckunabhängige Regelventile.
Modulierender Motorstellantrieb mit Feldbusanschluss (BACnet MS/TP und Modbus RTU) zur Regelung druckunabhängiger Abgleich- und Regelventile.
Regelsignal: BACnet MS/TP, Modbus RTU, 0-10 V/2-10 V, 0-20/4-20 mA
Direkter Anschluss an einen 6-Wege Umschaltkugelhahn-Stellantrieb mit
Positionsrückmeldungssignal.
Direkter Anschluss an 2x PT1000 Oberflächen-/Tauchsensoren und Emissionsleistungsanzeige
Direktanschluss I/O: 2x Widerstand, AO und AI 3)

Die Funktionalität des Stellantriebs muss über den Feldbus von Ferne
einstellbar sein:
- Voreinstellung des Durchflusses.
- Spülen von Ventil und Endgerät.
- Fehler beim Schließen, intrinsische Alarmmeldungen.
- Alarm, wenn der 6-Wege Kugelhahn-Stellantrieb blockiert, in manueller -
  Hubverstellung oder nicht angeschlossen ist.
- Vor- und Rücklauftemperaturmesswerte, Emissionsleistungsanzeige
- Energiezähler (kWh, MJ).
- Alarm hohes/niedriges delta T und Temperatursensoren nicht angeschlossen.
- Einstellung der Alpha-Charakteristiken.
- Auswahl der Geschwindigkeit 3/6/12/24 s/mm.
- Auswahl der Öffnungs-/Schließzeit von 18 bis 700 s.
- Automatische MAC-Adressierung (nur BACnet).
- Automatische Baudraten-Erkennung.
- Durchflussanzeige beruhend auf dem gemessenen Ventilhub in l/h.
- Eu.bac – Austauschbarkeit zulässig in Kombination mit PIBCV-Ventil.
- Netzspannung: 24 V DC/AC 50/60 Hz.
- Positionsgenauigkeit der Spindel: ±0,05 mm.
- Kabel: halogenfreies Steckkabel in den Längen 1,5, 5 und 10 m.
- Temperaturfühler: steckbar 2x PT1000, Oberflächen- oder Tauchfühler,
  1,5 m Länge.
- 64 Stellantriebe müssen an das gleiche Netzwerk angeschlossen werden
  können.
- IP Klasse: 54
- Hub: 7 mm.
- Manuelle Hubverstellung.

*Hinweis*

*Hinweis*

###### 2.1.5.4 Sicherungsarmaturen

*Hinweis: Nachfolgende Sicherungsarmaturen beziehen sich auf alle die unter Rohrleitungen genannten Medien, Montageorte und -höhen sowie ggf. zusätzlich beschriebene Sicherungsmaßnahmen.*
Nachfolgende Sicherungsarmaturen beziehen sich auf alle die unter Rohrleitungen genannten Medien, Montageorte und -höhen sowie ggf. zusätzlich beschriebene Sicherungsmaßnahmen.
Behinderungen durch beengte Montage- und Platzverhältnisse sind grundsätzlich in den Einheitspreisen mit einzukalkulieren.

*Hinweis*

*Hinweis*

*Hinweis*

*Hinweis*

**2.1.5.4.10 Rückschlagventil Klimakaltwasser Taupunktsperre Geradsitz-Durchgang EN-GJL-250 PN16 DN40**
*** Leitbeschreibung
STLB-Bau 2026-04 041
Rückschlagventil für Klimakaltwasser bis 20 Grad C, mit Taupunktsperre, Geradsitz-Durchgangsform, mit Flanschanschluss, Gehäuse aus Gusseisen EN-GJL-250, Sitz metallisch dichtend, Nenndruck 1,6 MPa (16 bar), DN 40.
Menge: 2,000 St
DIN 276-2018 / IBP: 434
Bauabschnitte / Kostenträger: 434
*Unterbeschreibung 1 min. Betriebstemperatur +5 Grad C*
*Unterbeschreibung 2 Baulänge EN 558/1.*
Baulänge EN 558/1.
Mit federbelastetem Kegel.

**2.1.5.4.20 Rückschlagventil Klimakaltwasser Taupunktsperre Geradsitz-Durchgang EN-GJL-250 PN16 DN50**
*** Leitbeschreibung
STLB-Bau 2026-04 041
Rückschlagventil für Klimakaltwasser bis 20 Grad C, mit Taupunktsperre, Geradsitz-Durchgangsform, mit Flanschanschluss, Gehäuse aus Gusseisen EN-GJL-250, Sitz metallisch dichtend, Nenndruck 1,6 MPa (16 bar), DN 50.
Menge: 2,000 St
DIN 276-2018 / IBP: 434
Bauabschnitte / Kostenträger: 434
*Unterbeschreibung 1 min. Betriebstemperatur +5 Grad C*
*Unterbeschreibung 2 Baulänge EN 558/1.*
Baulänge EN 558/1.
Mit federbelastetem Kegel.

**2.1.5.4.30 Rückschlagventil Klimakaltwasser Taupunktsperre Geradsitz-Durchgang EN-GJL-250 PN16 DN65**
*** Leitbeschreibung
STLB-Bau 2026-04 041
Rückschlagventil für Klimakaltwasser bis 20 Grad C, mit Taupunktsperre, Geradsitz-Durchgangsform, mit Flanschanschluss, Gehäuse aus Gusseisen EN-GJL-250, Sitz metallisch dichtend, Nenndruck 1,6 MPa (16 bar), DN 65.
Menge: 7,000 St
DIN 276-2018 / IBP: 434
Bauabschnitte / Kostenträger: 434
*Unterbeschreibung 1 min. Betriebstemperatur +5 Grad C*
*Unterbeschreibung 2 Baulänge EN 558/1.*
Baulänge EN 558/1.
Mit federbelastetem Kegel.

**2.1.5.4.40 Rückschlagventil Klimakaltwasser Taupunktsperre Geradsitz-Durchgang EN-GJL-250 PN16 DN80**
*** Leitbeschreibung
STLB-Bau 2026-04 041
Rückschlagventil für Klimakaltwasser bis 20 Grad C, mit Taupunktsperre, Geradsitz-Durchgangsform, mit Flanschanschluss, Gehäuse aus Gusseisen EN-GJL-250, Sitz metallisch dichtend, Nenndruck 1,6 MPa (16 bar), DN 80.
Menge: 2,000 St
DIN 276-2018 / IBP: 434
Bauabschnitte / Kostenträger: 434
*Unterbeschreibung 1 min. Betriebstemperatur +5 Grad C*
*Unterbeschreibung 2 Baulänge EN 558/1.*
Baulänge EN 558/1.
Mit federbelastetem Kegel.

**2.1.5.4.50 Rückschlagventil Klimakaltwasser Taupunktsperre Geradsitz-Durchgang EN-GJL-250 PN16 DN100**
*** Leitbeschreibung
STLB-Bau 2026-04 041
Rückschlagventil für Klimakaltwasser bis 20 Grad C, mit Taupunktsperre, Geradsitz-Durchgangsform, mit Flanschanschluss, Gehäuse aus Gusseisen EN-GJL-250, Sitz metallisch dichtend, Nenndruck 1,6 MPa (16 bar), DN 100.
Menge: 8,000 St
DIN 276-2018 / IBP: 434
Bauabschnitte / Kostenträger: 434
*Unterbeschreibung 1 min. Betriebstemperatur +5 Grad C*
*Unterbeschreibung 2 Baulänge EN 558/1.*
Baulänge EN 558/1.
Mit federbelastetem Kegel.

**2.1.5.4.60 Rückschlagventil Klimakaltwasser Taupunktsperre Geradsitz-Durchgang EN-GJL-250 PN16 DN125**
*** Leitbeschreibung
STLB-Bau 2026-04 041
Rückschlagventil für Klimakaltwasser bis 20 Grad C, mit Taupunktsperre, Geradsitz-Durchgangsform, mit Flanschanschluss, Gehäuse aus Gusseisen EN-GJL-250, Sitz metallisch dichtend, Nenndruck 1,6 MPa (16 bar), DN 125.
Menge: 2,000 St
DIN 276-2018 / IBP: 434
Bauabschnitte / Kostenträger: 434
*Unterbeschreibung 1 min. Betriebstemperatur +5 Grad C*
*Unterbeschreibung 2 Baulänge EN 558/1.*
Baulänge EN 558/1.
Mit federbelastetem Kegel.

**2.1.5.4.70 Rückschlagventil Klimakaltwasser Taupunktsperre Geradsitz-Durchgang EN-GJL-250 PN16 DN150**
*** Leitbeschreibung
STLB-Bau 2026-04 041
Rückschlagventil für Klimakaltwasser bis 20 Grad C, mit Taupunktsperre, Geradsitz-Durchgangsform, mit Flanschanschluss, Gehäuse aus Gusseisen EN-GJL-250, Sitz metallisch dichtend, Nenndruck 1,6 MPa (16 bar), DN 150.
Menge: 1,000 St
DIN 276-2018 / IBP: 434
Bauabschnitte / Kostenträger: 434
*Unterbeschreibung 1 min. Betriebstemperatur +5 Grad C*
*Unterbeschreibung 2 Baulänge EN 558/1.*
Baulänge EN 558/1.
Mit federbelastetem Kegel.

*Hinweis*

*Hinweis*

*Hinweis: Schmutzfänger mit Flanschanschluss*

*Hinweis*

**2.1.5.4.80 Schmutzfänger DN40 Klimakaltwasser bis 20GradC PN16 Schrägsitz EN-GJS-400-18**
*** Leitbeschreibung
STLB-Bau 2026-04 041
Schmutzfänger, DN 40, für Klimakaltwasser, max. Betriebstemperatur bis 20 Grad C, Nenndruck 1,6 MPa (16 bar), in Schrägsitzform, mit Flanschanschluss, Gehäuse aus Gusseisen EN-GJS-400-18, mit Normalsieb.
Menge: 2,000 St
DIN 276-2018 / IBP: 434
Bauabschnitte / Kostenträger: 434
*Unterbeschreibung 1 min. Betriebstemperatur +5 Grad C*
*Unterbeschreibung 2 Baulänge EN 558/1.*
Baulänge EN 558/1.
Mit Entleerungsschraube im Deckel, mit Stiftschrauben.
Voll isolierbar nach Gebäudeenergiegesetz (GEG).

**2.1.5.4.90 Schmutzfänger DN50 Klimakaltwasser bis 20GradC PN16 Schrägsitz EN-GJS-400-18**
*** Leitbeschreibung
STLB-Bau 2026-04 041
Schmutzfänger, DN 50, für Klimakaltwasser, max. Betriebstemperatur bis 20 Grad C, Nenndruck 1,6 MPa (16 bar), in Schrägsitzform, mit Flanschanschluss, Gehäuse aus Gusseisen EN-GJS-400-18, mit Normalsieb.
Menge: 1,000 St
DIN 276-2018 / IBP: 434
Bauabschnitte / Kostenträger: 434
*Unterbeschreibung 1 min. Betriebstemperatur +5 Grad C*
*Unterbeschreibung 2 Baulänge EN 558/1.*
Baulänge EN 558/1.
Mit Entleerungsschraube im Deckel, mit Stiftschrauben.
Voll isolierbar nach Gebäudeenergiegesetz (GEG).

**2.1.5.4.100 Schmutzfänger DN65 Klimakaltwasser bis 20GradC PN16 Schrägsitz EN-GJS-400-18**
*** Leitbeschreibung
STLB-Bau 2026-04 041
Schmutzfänger, DN 65, für Klimakaltwasser, max. Betriebstemperatur bis 20 Grad C, Nenndruck 1,6 MPa (16 bar), in Schrägsitzform, mit Flanschanschluss, Gehäuse aus Gusseisen EN-GJS-400-18, mit Normalsieb.
Menge: 5,000 St
DIN 276-2018 / IBP: 434
Bauabschnitte / Kostenträger: 434
*Unterbeschreibung 1 min. Betriebstemperatur +5 Grad C*
*Unterbeschreibung 2 Baulänge EN 558/1.*
Baulänge EN 558/1.
Mit Entleerungsschraube im Deckel, mit Stiftschrauben.
Voll isolierbar nach Gebäudeenergiegesetz (GEG).

**2.1.5.4.110 Schmutzfänger DN80 Klimakaltwasser bis 20GradC PN16 Schrägsitz EN-GJS-400-18**
*** Leitbeschreibung
STLB-Bau 2026-04 041
Schmutzfänger, DN 80, für Klimakaltwasser, max. Betriebstemperatur bis 20 Grad C, Nenndruck 1,6 MPa (16 bar), in Schrägsitzform, mit Flanschanschluss, Gehäuse aus Gusseisen EN-GJS-400-18, mit Normalsieb.
Menge: 1,000 St
DIN 276-2018 / IBP: 434
Bauabschnitte / Kostenträger: 434
*Unterbeschreibung 1 min. Betriebstemperatur +5 Grad C*
*Unterbeschreibung 2 Baulänge EN 558/1.*
Baulänge EN 558/1.
Mit Entleerungsschraube im Deckel, mit Stiftschrauben.
Voll isolierbar nach Gebäudeenergiegesetz (GEG).

**2.1.5.4.120 Schmutzfänger DN100 Klimakaltwasser bis 20GradC PN16 Schrägsitz EN-GJS-400-18**
*** Leitbeschreibung
STLB-Bau 2026-04 041
Schmutzfänger, DN 100, für Klimakaltwasser, max. Betriebstemperatur bis 20 Grad C, Nenndruck 1,6 MPa (16 bar), in Schrägsitzform, mit Flanschanschluss, Gehäuse aus Gusseisen EN-GJS-400-18, mit Normalsieb.
Menge: 8,000 St
DIN 276-2018 / IBP: 434
Bauabschnitte / Kostenträger: 434
*Unterbeschreibung 1 min. Betriebstemperatur +5 Grad C*
*Unterbeschreibung 2 Baulänge EN 558/1.*
Baulänge EN 558/1.
Mit Entleerungsschraube im Deckel, mit Stiftschrauben.
Voll isolierbar nach Gebäudeenergiegesetz (GEG).

**2.1.5.4.130 Schmutzfänger DN125 Klimakaltwasser bis 20GradC PN16 Schrägsitz EN-GJS-400-18**
*** Leitbeschreibung
STLB-Bau 2026-04 041
Schmutzfänger, DN 125, für Klimakaltwasser, max. Betriebstemperatur bis 20 Grad C, Nenndruck 1,6 MPa (16 bar), in Schrägsitzform, mit Flanschanschluss, Gehäuse aus Gusseisen EN-GJS-400-18, mit Normalsieb.
Menge: 1,000 St
DIN 276-2018 / IBP: 434
Bauabschnitte / Kostenträger: 434
*Unterbeschreibung 1 min. Betriebstemperatur +5 Grad C*
*Unterbeschreibung 2 Baulänge EN 558/1.*
Baulänge EN 558/1.
Mit Entleerungsschraube im Deckel, mit Stiftschrauben.
Voll isolierbar nach Gebäudeenergiegesetz (GEG).

**2.1.5.4.140 Schmutzfänger DN150 Klimakaltwasser bis 20GradC PN16 Schrägsitz EN-GJS-400-18**
*** Leitbeschreibung
STLB-Bau 2026-04 041
Schmutzfänger, DN 150, für Klimakaltwasser, max. Betriebstemperatur bis 20 Grad C, Nenndruck 1,6 MPa (16 bar), in Schrägsitzform, mit Flanschanschluss, Gehäuse aus Gusseisen EN-GJS-400-18, mit Normalsieb.
Menge: 1,000 St
DIN 276-2018 / IBP: 434
Bauabschnitte / Kostenträger: 434
*Unterbeschreibung 1 min. Betriebstemperatur +5 Grad C*
*Unterbeschreibung 2 Baulänge EN 558/1.*
Baulänge EN 558/1.
Mit Entleerungsschraube im Deckel, mit Stiftschrauben.
Voll isolierbar nach Gebäudeenergiegesetz (GEG).

*Hinweis*

**2.1.5.4.150 Schmutzfänger DN50 Klimakaltwasser bis 40GradC PN16 Schrägsitz EN-GJS-400-18**
*** Leitbeschreibung
STLB-Bau 2026-04 041
Schmutzfänger, DN 50, für Klimakaltwasser, max. Betriebstemperatur bis 40 Grad C, Nenndruck 1,6 MPa (16 bar), in Schrägsitzform, mit Flanschanschluss, Gehäuse aus Gusseisen EN-GJS-400-18, mit Normalsieb.
Menge: 17,000 St
DIN 276-2018 / IBP: 434
Bauabschnitte / Kostenträger: 434
*Unterbeschreibung 1 für Wasser-Glycol-Gemisch, min. Betriebstemperatur -10 Grad C*
*Unterbeschreibung 2 Baulänge EN 558/1.*
Baulänge EN 558/1.
Mit Entleerungsschraube im Deckel, mit Stiftschrauben.
Voll isolierbar nach Gebäudeenergiegesetz (GEG).

**2.1.5.4.160 Schmutzfänger DN65 Klimakaltwasser bis 40GradC PN16 Schrägsitz EN-GJS-400-18**
*** Leitbeschreibung
STLB-Bau 2026-04 041
Schmutzfänger, DN 65, für Klimakaltwasser, max. Betriebstemperatur bis 40 Grad C, Nenndruck 1,6 MPa (16 bar), in Schrägsitzform, mit Flanschanschluss, Gehäuse aus Gusseisen EN-GJS-400-18, mit Normalsieb.
Menge: 17,000 St
DIN 276-2018 / IBP: 434
Bauabschnitte / Kostenträger: 434
*Unterbeschreibung 1 für Wasser-Glycol-Gemisch, min. Betriebstemperatur -10 Grad C*
*Unterbeschreibung 2 Baulänge EN 558/1.*
Baulänge EN 558/1.
Mit Entleerungsschraube im Deckel, mit Stiftschrauben.
Voll isolierbar nach Gebäudeenergiegesetz (GEG).

**2.1.5.4.170 Schmutzfänger DN80 Klimakaltwasser bis 40GradC PN16 Schrägsitz EN-GJS-400-18**
*** Leitbeschreibung
STLB-Bau 2026-04 041
Schmutzfänger, DN 80, für Klimakaltwasser, max. Betriebstemperatur bis 40 Grad C, Nenndruck 1,6 MPa (16 bar), in Schrägsitzform, mit Flanschanschluss, Gehäuse aus Gusseisen EN-GJS-400-18, mit Normalsieb.
Menge: 10,000 St
DIN 276-2018 / IBP: 434
Bauabschnitte / Kostenträger: 434
*Unterbeschreibung 1 für Wasser-Glycol-Gemisch, min. Betriebstemperatur -10 Grad C*
*Unterbeschreibung 2 Baulänge EN 558/1.*
Baulänge EN 558/1.
Mit Entleerungsschraube im Deckel, mit Stiftschrauben.
Voll isolierbar nach Gebäudeenergiegesetz (GEG).

*Hinweis*

*Hinweis*

*Hinweis*

*Hinweis*

*Hinweis*

**2.1.5.4.180 Membransicherheitsventil geschlossene Wasserheizungsanlage Klimakaltwasser bis 40GradC DN20**
*** Leitbeschreibung
STLB-Bau 2026-04 041
Membransicherheitsventil, bauteilgeprüft, federbelastet, für geschlossene Wasserheizungsanlagen DIN EN 12828, für Klimakaltwasser, max. Betriebstemperatur bis 40 Grad C,
Ansprechüberdruck '4,5' bar, DN 20.
Menge: 18,000 St
DIN 276-2018 / IBP: 434
Bauabschnitte / Kostenträger: 434
*Unterbeschreibung 1 für Wasser-Glycol-Gemisch, min. Betriebstemperatur -10 Grad C*
*Unterbeschreibung 2 Hinweis: Es ist darauf zu achten, dass bei beim Abblasen des Sicherheitsventiles das Wasser-Glykol-Gemisch nicht in die Kanalisation abläuft, d.h., es ist in einem Behälter (sep. Pos.) aufzufangen*

**2.1.5.4.190 Membransicherheitsventil geschlossene Wasserheizungsanlage Klimakaltwasser bis 40GradC DN25**
*** Leitbeschreibung
STLB-Bau 2026-04 041
Membransicherheitsventil, bauteilgeprüft, federbelastet, für geschlossene Wasserheizungsanlagen DIN EN 12828, für Klimakaltwasser, max. Betriebstemperatur bis 40 Grad C,
Ansprechüberdruck '4,5' bar, DN 25.
Menge: 12,000 St
DIN 276-2018 / IBP: 434
Bauabschnitte / Kostenträger: 434
*Unterbeschreibung 1 für Wasser-Glycol-Gemisch, min. Betriebstemperatur -10 Grad C*
*Unterbeschreibung 2 Hinweis: Es ist darauf zu achten, dass bei beim Abblasen des Sicherheitsventiles das Wasser-Glykol-Gemisch nicht in die Kanalisation abläuft, d.h., es ist in einem Behälter (sep. Pos.) aufzufangen*

*Hinweis*

###### 2.1.5.5 Sonstige Armaturen

*Hinweis: Nachfolgende sonstige Armaturen beziehen sich auf alle die unter Rohrleitungen genannten Medien, Montageorte und -höhen sowie ggf. zusätzlich beschriebene Sicherungsmaßnahmen.*
Nachfolgende sonstige Armaturen beziehen sich auf alle die unter Rohrleitungen genannten Medien, Montageorte und -höhen sowie ggf. zusätzlich beschriebene Sicherungsmaßnahmen.
Behinderungen durch beengte Montage- und Platzverhältnisse sind grundsätzlich in den Einheitspreisen mit einzukalkulieren.

*Hinweis*

*Hinweis: Luftgefäß zum vertikalen Einbau*

*Hinweis*

*Hinweis*

*Hinweis*

**2.1.5.5.10 Luftgefäß mit 2 gewölbten Böden, für Klimakaltwasser, max. zulässige Betriebstemperatur bis 20 Grad C, max. Betriebsüberdruck 1,6 MPa (16 bar), aus Stahlrohren, bis DN 80, Gesamtlänge 300 mm, mit 2 Leitungsanschlüssen mit Schweißverbindung**
*** Leitbeschreibung
Menge: 30,000 St
DIN 276-2018 / IBP: 434
Bauabschnitte / Kostenträger: 434
*Unterbeschreibung 1 min. Betriebstemperatur +5 Grad C*
*Unterbeschreibung 2 Einschl. Gegenflansche, Dichtungen, Schrauben und Muttern aus Edelstahl, Kunststoffhülsen und Unterlegscheiben aus Kunststoff (Polyamid), zur Vermeidung des direkten Kontaktes der Edelstahlschrauben mit dem Flansch. Die Schrauben sind mit Graphitpaste zu benetzen.*
*Unterbeschreibung 3 Einschl. Korrosionsschutzanstrich an Luftgefäße*
Einschl. Korrosionsschutzanstrich an Luftgefäße
für Stahlrohrleitungen, händisch vor Ort, gemäß AGI Q 151,
Beschichtungs-System Nr. 1.3.
Einsatzbereich der Beschichtungssysteme von -10 °C bis +150 °C
Ausführung wie folgt:
1.) Oberflächenvorbereitung gemäß DIN EN ISO 12944-4.
2.) Grundbeschichtung 120 µm aus Epoxidharz
3.) Deckbeschichtung 120 µm aus Epoxidharz
Gesamtsystem Sollschichtdicke: 240 µm.
Zu beachten, Grund- und Deckbeschichtung hat in unterschiedlichen Farben zu erfolgen. Die der UVV und die der BG sind zu einzuhalten.
Vor dem Dämmen der Luftgefäße, erfolgt eine protokollierte Abnahme des Korrosiosschutzsystemes. Die Abnahme ist durch den AN zu beantragen.

*Hinweis*

*Hinweis*

**2.1.5.5.20 Luftgefäß mit 2 gewölbten Böden, für Klimakaltwasser, max. zulässige Betriebstemperatur bis 20 Grad C, max. Betriebsüberdruck 1,6 MPa (16 bar), aus Stahlrohren, bis DN 100, Gesamtlänge 350 mm, mit 2 Leitungsanschlüssen mit Schweißverbindung**
*** Leitbeschreibung
Menge: 40,000 St
DIN 276-2018 / IBP: 434
Bauabschnitte / Kostenträger: 434
*Unterbeschreibung 1 min. Betriebstemperatur +5 Grad C*
*Unterbeschreibung 2 Einschl. Gegenflansche, Dichtungen, Schrauben und Muttern aus Edelstahl, Kunststoffhülsen und Unterlegscheiben aus Kunststoff (Polyamid), zur Vermeidung des direkten Kontaktes der Edelstahlschrauben mit dem Flansch. Die Schrauben sind mit Graphitpaste zu benetzen.*
*Unterbeschreibung 3 Einschl. Korrosionsschutzanstrich an Luftgefäße*
Einschl. Korrosionsschutzanstrich an Luftgefäße
für Stahlrohrleitungen, händisch vor Ort, gemäß AGI Q 151,
Beschichtungs-System Nr. 1.3.
Einsatzbereich der Beschichtungssysteme von -10 °C bis +150 °C
Ausführung wie folgt:
1.) Oberflächenvorbereitung gemäß DIN EN ISO 12944-4.
2.) Grundbeschichtung 120 µm aus Epoxidharz
3.) Deckbeschichtung 120 µm aus Epoxidharz
Gesamtsystem Sollschichtdicke: 240 µm.
Zu beachten, Grund- und Deckbeschichtung hat in unterschiedlichen Farben zu erfolgen. Die der UVV und die der BG sind zu einzuhalten.
Vor dem Dämmen der Luftgefäße, erfolgt eine protokollierte Abnahme des Korrosiosschutzsystemes. Die Abnahme ist durch den AN zu beantragen.

*Hinweis*

*Hinweis*

**2.1.5.5.30 Luftgefäß mit 2 gewölbten Böden, für Klimakaltwasser, max. zulässige Betriebstemperatur bis 20 Grad C, max. Betriebsüberdruck 1,6 MPa (16 bar), aus Stahlrohren, bis DN 125, Gesamtlänge 450 mm, mit 2 Leitungsanschlüssen mit Schweißverbindung**
*** Leitbeschreibung
Menge: 26,000 St
DIN 276-2018 / IBP: 434
Bauabschnitte / Kostenträger: 434
*Unterbeschreibung 1 min. Betriebstemperatur +5 Grad C*
*Unterbeschreibung 2 Einschl. Gegenflansche, Dichtungen, Schrauben und Muttern aus Edelstahl, Kunststoffhülsen und Unterlegscheiben aus Kunststoff (Polyamid), zur Vermeidung des direkten Kontaktes der Edelstahlschrauben mit dem Flansch. Die Schrauben sind mit Graphitpaste zu benetzen.*
*Unterbeschreibung 3 Einschl. Korrosionsschutzanstrich an Luftgefäße*
Einschl. Korrosionsschutzanstrich an Luftgefäße
für Stahlrohrleitungen, händisch vor Ort, gemäß AGI Q 151,
Beschichtungs-System Nr. 1.3.
Einsatzbereich der Beschichtungssysteme von -10 °C bis +150 °C
Ausführung wie folgt:
1.) Oberflächenvorbereitung gemäß DIN EN ISO 12944-4.
2.) Grundbeschichtung 120 µm aus Epoxidharz
3.) Deckbeschichtung 120 µm aus Epoxidharz
Gesamtsystem Sollschichtdicke: 240 µm.
Zu beachten, Grund- und Deckbeschichtung hat in unterschiedlichen Farben zu erfolgen. Die der UVV und die der BG sind zu einzuhalten.
Vor dem Dämmen der Luftgefäße, erfolgt eine protokollierte Abnahme des Korrosiosschutzsystemes. Die Abnahme ist durch den AN zu beantragen.

*Hinweis*

*Hinweis*

**2.1.5.5.40 Luftgefäß mit 2 gewölbten Böden, für Klimakaltwasser, max. zulässige Betriebstemperatur bis 20 Grad C, max. Betriebsüberdruck 1,6 MPa (16 bar), aus Stahlrohren, bis DN 150, Gesamtlänge 500 mm, mit 2 Leitungsanschlüssen mit Schweißverbindung**
*** Leitbeschreibung
Menge: 40,000 St
DIN 276-2018 / IBP: 434
Bauabschnitte / Kostenträger: 434
*Unterbeschreibung 1 min. Betriebstemperatur +5 Grad C*
*Unterbeschreibung 2 Einschl. Gegenflansche, Dichtungen, Schrauben und Muttern aus Edelstahl, Kunststoffhülsen und Unterlegscheiben aus Kunststoff (Polyamid), zur Vermeidung des direkten Kontaktes der Edelstahlschrauben mit dem Flansch. Die Schrauben sind mit Graphitpaste zu benetzen.*
*Unterbeschreibung 3 Einschl. Korrosionsschutzanstrich an Luftgefäße*
Einschl. Korrosionsschutzanstrich an Luftgefäße
für Stahlrohrleitungen, händisch vor Ort, gemäß AGI Q 151,
Beschichtungs-System Nr. 1.3.
Einsatzbereich der Beschichtungssysteme von -10 °C bis +150 °C
Ausführung wie folgt:
1.) Oberflächenvorbereitung gemäß DIN EN ISO 12944-4.
2.) Grundbeschichtung 120 µm aus Epoxidharz
3.) Deckbeschichtung 120 µm aus Epoxidharz
Gesamtsystem Sollschichtdicke: 240 µm.
Zu beachten, Grund- und Deckbeschichtung hat in unterschiedlichen Farben zu erfolgen. Die der UVV und die der BG sind zu einzuhalten.
Vor dem Dämmen der Luftgefäße, erfolgt eine protokollierte Abnahme des Korrosiosschutzsystemes. Die Abnahme ist durch den AN zu beantragen.

*Hinweis*

*Hinweis*

**2.1.5.5.50 Luftgefäß mit 2 gewölbten Böden, für Klimakaltwasser, max. zulässige Betriebstemperatur bis 20 Grad C, max. Betriebsüberdruck 1,6 MPa (16 bar), aus Stahlrohren, bis DN 200, Gesamtlänge 600 mm, mit 2 Leitungsanschlüssen mit Schweißverbindung**
*** Leitbeschreibung
Menge: 8,000 St
DIN 276-2018 / IBP: 434
Bauabschnitte / Kostenträger: 434
*Unterbeschreibung 1 min. Betriebstemperatur +5 Grad C*
*Unterbeschreibung 2 Einschl. Gegenflansche, Dichtungen, Schrauben und Muttern aus Edelstahl, Kunststoffhülsen und Unterlegscheiben aus Kunststoff (Polyamid), zur Vermeidung des direkten Kontaktes der Edelstahlschrauben mit dem Flansch. Die Schrauben sind mit Graphitpaste zu benetzen.*
*Unterbeschreibung 3 Einschl. Korrosionsschutzanstrich an Luftgefäße*
Einschl. Korrosionsschutzanstrich an Luftgefäße
für Stahlrohrleitungen, händisch vor Ort, gemäß AGI Q 151,
Beschichtungs-System Nr. 1.3.
Einsatzbereich der Beschichtungssysteme von -10 °C bis +150 °C
Ausführung wie folgt:
1.) Oberflächenvorbereitung gemäß DIN EN ISO 12944-4.
2.) Grundbeschichtung 120 µm aus Epoxidharz
3.) Deckbeschichtung 120 µm aus Epoxidharz
Gesamtsystem Sollschichtdicke: 240 µm.
Zu beachten, Grund- und Deckbeschichtung hat in unterschiedlichen Farben zu erfolgen. Die der UVV und die der BG sind zu einzuhalten.
Vor dem Dämmen der Luftgefäße, erfolgt eine protokollierte Abnahme des Korrosiosschutzsystemes. Die Abnahme ist durch den AN zu beantragen.

*Hinweis*

*Hinweis*

**2.1.5.5.60 Luftgefäß mit 2 gewölbten Böden, für Klimakaltwasser, max. zulässige Betriebstemperatur bis 20 Grad C, max. Betriebsüberdruck 1,6 MPa (16 bar), aus Stahlrohren, bis DN 250, Gesamtlänge 700 mm, mit 2 Leitungsanschlüssen mit Schweißverbindung**
*** Leitbeschreibung
Menge: 36,000 St
DIN 276-2018 / IBP: 434
Bauabschnitte / Kostenträger: 434
*Unterbeschreibung 1 min. Betriebstemperatur +5 Grad C*
*Unterbeschreibung 2 Einschl. Gegenflansche, Dichtungen, Schrauben und Muttern aus Edelstahl, Kunststoffhülsen und Unterlegscheiben aus Kunststoff (Polyamid), zur Vermeidung des direkten Kontaktes der Edelstahlschrauben mit dem Flansch. Die Schrauben sind mit Graphitpaste zu benetzen.*
*Unterbeschreibung 3 Einschl. Korrosionsschutzanstrich an Luftgefäße*
Einschl. Korrosionsschutzanstrich an Luftgefäße
für Stahlrohrleitungen, händisch vor Ort, gemäß AGI Q 151,
Beschichtungs-System Nr. 1.3.
Einsatzbereich der Beschichtungssysteme von -10 °C bis +150 °C
Ausführung wie folgt:
1.) Oberflächenvorbereitung gemäß DIN EN ISO 12944-4.
2.) Grundbeschichtung 120 µm aus Epoxidharz
3.) Deckbeschichtung 120 µm aus Epoxidharz
Gesamtsystem Sollschichtdicke: 240 µm.
Zu beachten, Grund- und Deckbeschichtung hat in unterschiedlichen Farben zu erfolgen. Die der UVV und die der BG sind zu einzuhalten.
Vor dem Dämmen der Luftgefäße, erfolgt eine protokollierte Abnahme des Korrosiosschutzsystemes. Die Abnahme ist durch den AN zu beantragen.

*Hinweis*

*Hinweis*

**2.1.5.5.70 Luftgefäß mit 2 gewölbten Böden, für Klimakaltwasser, max. zulässige Betriebstemperatur bis 20 Grad C, max. Betriebsüberdruck 1,6 MPa (16 bar), aus Stahlrohren, bis DN 300, Gesamtlänge 700 mm, mit 2 Leitungsanschlüssen mit Schweißverbindung**
*** Leitbeschreibung
Menge: 32,000 St
DIN 276-2018 / IBP: 434
Bauabschnitte / Kostenträger: 434
*Unterbeschreibung 1 min. Betriebstemperatur +5 Grad C*
*Unterbeschreibung 2 Einschl. Gegenflansche, Dichtungen, Schrauben und Muttern aus Edelstahl, Kunststoffhülsen und Unterlegscheiben aus Kunststoff (Polyamid), zur Vermeidung des direkten Kontaktes der Edelstahlschrauben mit dem Flansch. Die Schrauben sind mit Graphitpaste zu benetzen.*
*Unterbeschreibung 3 Einschl. Korrosionsschutzanstrich an Luftgefäße*
Einschl. Korrosionsschutzanstrich an Luftgefäße
für Stahlrohrleitungen, händisch vor Ort, gemäß AGI Q 151,
Beschichtungs-System Nr. 1.3.
Einsatzbereich der Beschichtungssysteme von -10 °C bis +150 °C
Ausführung wie folgt:
1.) Oberflächenvorbereitung gemäß DIN EN ISO 12944-4.
2.) Grundbeschichtung 120 µm aus Epoxidharz
3.) Deckbeschichtung 120 µm aus Epoxidharz
Gesamtsystem Sollschichtdicke: 240 µm.
Zu beachten, Grund- und Deckbeschichtung hat in unterschiedlichen Farben zu erfolgen. Die der UVV und die der BG sind zu einzuhalten.
Vor dem Dämmen der Luftgefäße, erfolgt eine protokollierte Abnahme des Korrosiosschutzsystemes. Die Abnahme ist durch den AN zu beantragen.

*Hinweis*

*Hinweis*

**2.1.5.5.80 Luftgefäß mit 2 gewölbten Böden, für Klimakaltwasser, max. zulässige Betriebstemperatur bis 20 Grad C, max. Betriebsüberdruck 1,6 MPa (16 bar), aus Stahlrohren, bis DN 350, Gesamtlänge 800 mm, mit 2 Leitungsanschlüssen mit Schweißverbindung**
*** Leitbeschreibung
Menge: 6,000 St
DIN 276-2018 / IBP: 434
Bauabschnitte / Kostenträger: 434
*Unterbeschreibung 1 min. Betriebstemperatur +5 Grad C*
*Unterbeschreibung 2 Einschl. Gegenflansche, Dichtungen, Schrauben und Muttern aus Edelstahl, Kunststoffhülsen und Unterlegscheiben aus Kunststoff (Polyamid), zur Vermeidung des direkten Kontaktes der Edelstahlschrauben mit dem Flansch. Die Schrauben sind mit Graphitpaste zu benetzen.*
*Unterbeschreibung 3 Einschl. Korrosionsschutzanstrich an Luftgefäße*
Einschl. Korrosionsschutzanstrich an Luftgefäße
für Stahlrohrleitungen, händisch vor Ort, gemäß AGI Q 151,
Beschichtungs-System Nr. 1.3.
Einsatzbereich der Beschichtungssysteme von -10 °C bis +150 °C
Ausführung wie folgt:
1.) Oberflächenvorbereitung gemäß DIN EN ISO 12944-4.
2.) Grundbeschichtung 120 µm aus Epoxidharz
3.) Deckbeschichtung 120 µm aus Epoxidharz
Gesamtsystem Sollschichtdicke: 240 µm.
Zu beachten, Grund- und Deckbeschichtung hat in unterschiedlichen Farben zu erfolgen. Die der UVV und die der BG sind zu einzuhalten.
Vor dem Dämmen der Luftgefäße, erfolgt eine protokollierte Abnahme des Korrosiosschutzsystemes. Die Abnahme ist durch den AN zu beantragen.

*Hinweis*

*Hinweis*

*Hinweis: Luft- und Mikroblasenabscheider mit Magnet in Flanschausführung*

*Hinweis*

**2.1.5.5.90 Abscheider Luft Stahl Klimakaltwasser PN10 DN100**
*** Leitbeschreibung
STLB-Bau 2026-04 041
Abscheider für Mikroblasen und Luft, aus Stahl, für Klimakaltwasser, mit Flanschanschluss, max. Betriebstemperatur bis 20 Grad C, Nenndruck 1 MPa (10 bar), DN 100, Ausführung gemäß Einzelbeschreibung,
Einzelbeschreibungs-Nr 'Einbaulänge 475 mm, Entgasung durch den Rohreinsatz bis auf einen Restluftanteil v. 0,4 Prozent, max. Druckverlust 37 mbar'.
Menge: 5,000 St
DIN 276-2018 / IBP: 434
Bauabschnitte / Kostenträger: 434
*Unterbeschreibung 1 Einschl. Gegenflansche, Dichtungen, Schrauben und Muttern aus Edelstahl, Kunststoffhülsen und Unterlegscheiben aus Kunststoff (Polyamid), zur Vermeidung des direkten Kontaktes der Edelstahlschrauben mit dem Flansch. Die Schrauben sind mit Graphitpaste zu benetzen.*
*Unterbeschreibung 2 Einschl. Korrosionsschutzanstrich an Abscheider für Luft*
Einschl. Korrosionsschutzanstrich an Abscheider für Luft
für Stahlrohrleitungen, händisch vor Ort, gemäß AGI Q 151,
Beschichtungs-System Nr. 1.3.
Einsatzbereich der Beschichtungssysteme von -10 °C bis +150 °C
Ausführung wie folgt:
1.) Oberflächenvorbereitung gemäß DIN EN ISO 12944-4.
2.) Grundbeschichtung 120 µm aus Epoxidharz
3.) Deckbeschichtung 120 µm aus Epoxidharz
Gesamtsystem Sollschichtdicke: 240 µm.
Zu beachten, Grund- und Deckbeschichtung hat in unterschiedlichen Farben zu erfolgen. Die der UVV und die der BG sind zu einzuhalten.
Vor dem Dämmen der Abscheider für Luft, erfolgt eine protokollierte Abnahme des Korrosiosschutzsystemes. Die Abnahme ist durch den AN zu beantragen.

**2.1.5.5.100 Abscheider Luft Stahl Klimakaltwasser PN10 DN125**
*** Leitbeschreibung
STLB-Bau 2026-04 041
Abscheider für Mikroblasen und Luft, aus Stahl, für Klimakaltwasser, mit Flanschanschluss, max. Betriebstemperatur bis 20 Grad C, Nenndruck 1 MPa (10 bar), DN 125, Ausführung gemäß Einzelbeschreibung,
Einzelbeschreibungs-Nr 'Einbaulänge 635 mm, Entgasung durch den Rohreinsatz bis auf einen Restluftanteil v. 0,4 Prozent, max. Druckverlust 42 mbar'.
Menge: 1,000 St
DIN 276-2018 / IBP: 434
Bauabschnitte / Kostenträger: 434
*Unterbeschreibung 1 Einschl. Gegenflansche, Dichtungen, Schrauben und Muttern aus Edelstahl, Kunststoffhülsen und Unterlegscheiben aus Kunststoff (Polyamid), zur Vermeidung des direkten Kontaktes der Edelstahlschrauben mit dem Flansch. Die Schrauben sind mit Graphitpaste zu benetzen.*
*Unterbeschreibung 2 Einschl. Korrosionsschutzanstrich an Abscheider für Luft*
Einschl. Korrosionsschutzanstrich an Abscheider für Luft
für Stahlrohrleitungen, händisch vor Ort, gemäß AGI Q 151,
Beschichtungs-System Nr. 1.3.
Einsatzbereich der Beschichtungssysteme von -10 °C bis +150 °C
Ausführung wie folgt:
1.) Oberflächenvorbereitung gemäß DIN EN ISO 12944-4.
2.) Grundbeschichtung 120 µm aus Epoxidharz
3.) Deckbeschichtung 120 µm aus Epoxidharz
Gesamtsystem Sollschichtdicke: 240 µm.
Zu beachten, Grund- und Deckbeschichtung hat in unterschiedlichen Farben zu erfolgen. Die der UVV und die der BG sind zu einzuhalten.
Vor dem Dämmen der Abscheider für Luft, erfolgt eine protokollierte Abnahme des Korrosiosschutzsystemes. Die Abnahme ist durch den AN zu beantragen.

**2.1.5.5.110 Abscheider Luft Stahl Klimakaltwasser PN10 DN150**
*** Leitbeschreibung
STLB-Bau 2026-04 041
Abscheider für Mikroblasen und Luft, aus Stahl, für Klimakaltwasser, mit Flanschanschluss, max. Betriebstemperatur bis 20 Grad C, Nenndruck 1 MPa (10 bar), DN 150, Ausführung gemäß Einzelbeschreibung,
Einzelbeschreibungs-Nr 'Einbaulänge 635 mm, Entgasung durch den Rohreinsatz bis auf einen Restluftanteil v. 0,4 Prozent, max. Druckverlust 49 mbar'.
Menge: 1,000 St
DIN 276-2018 / IBP: 434
Bauabschnitte / Kostenträger: 434
*Unterbeschreibung 1 Einschl. Gegenflansche, Dichtungen, Schrauben und Muttern aus Edelstahl, Kunststoffhülsen und Unterlegscheiben aus Kunststoff (Polyamid), zur Vermeidung des direkten Kontaktes der Edelstahlschrauben mit dem Flansch. Die Schrauben sind mit Graphitpaste zu benetzen.*
*Unterbeschreibung 2 Einschl. Korrosionsschutzanstrich an Abscheider für Luft*
Einschl. Korrosionsschutzanstrich an Abscheider für Luft
für Stahlrohrleitungen, händisch vor Ort, gemäß AGI Q 151,
Beschichtungs-System Nr. 1.3.
Einsatzbereich der Beschichtungssysteme von -10 °C bis +150 °C
Ausführung wie folgt:
1.) Oberflächenvorbereitung gemäß DIN EN ISO 12944-4.
2.) Grundbeschichtung 120 µm aus Epoxidharz
3.) Deckbeschichtung 120 µm aus Epoxidharz
Gesamtsystem Sollschichtdicke: 240 µm.
Zu beachten, Grund- und Deckbeschichtung hat in unterschiedlichen Farben zu erfolgen. Die der UVV und die der BG sind zu einzuhalten.
Vor dem Dämmen der Abscheider für Luft, erfolgt eine protokollierte Abnahme des Korrosiosschutzsystemes. Die Abnahme ist durch den AN zu beantragen.

**2.1.5.5.120 Abscheider Luft Stahl Klimakaltwasser PN10 DN200**
*** Leitbeschreibung
STLB-Bau 2026-04 041
Abscheider für Mikroblasen und Luft, aus Stahl, für Klimakaltwasser, mit Flanschanschluss, max. Betriebstemperatur bis 20 Grad C, Nenndruck 1 MPa (10 bar), DN 200, Ausführung gemäß Einzelbeschreibung,
Einzelbeschreibungs-Nr 'Einbaulänge 775 mm, Entgasung durch den Rohreinsatz bis auf einen Restluftanteil v. 0,4 Prozent, max. Druckverlust 58 mbar'.
Menge: 1,000 St
DIN 276-2018 / IBP: 434
Bauabschnitte / Kostenträger: 434
*Unterbeschreibung 1 Einschl. Gegenflansche, Dichtungen, Schrauben und Muttern aus Edelstahl, Kunststoffhülsen und Unterlegscheiben aus Kunststoff (Polyamid), zur Vermeidung des direkten Kontaktes der Edelstahlschrauben mit dem Flansch. Die Schrauben sind mit Graphitpaste zu benetzen.*
*Unterbeschreibung 2 Einschl. Korrosionsschutzanstrich an Abscheider für Luft*
Einschl. Korrosionsschutzanstrich an Abscheider für Luft
für Stahlrohrleitungen, händisch vor Ort, gemäß AGI Q 151,
Beschichtungs-System Nr. 1.3.
Einsatzbereich der Beschichtungssysteme von -10 °C bis +150 °C
Ausführung wie folgt:
1.) Oberflächenvorbereitung gemäß DIN EN ISO 12944-4.
2.) Grundbeschichtung 120 µm aus Epoxidharz
3.) Deckbeschichtung 120 µm aus Epoxidharz
Gesamtsystem Sollschichtdicke: 240 µm.
Zu beachten, Grund- und Deckbeschichtung hat in unterschiedlichen Farben zu erfolgen. Die der UVV und die der BG sind zu einzuhalten.
Vor dem Dämmen der Abscheider für Luft, erfolgt eine protokollierte Abnahme des Korrosiosschutzsystemes. Die Abnahme ist durch den AN zu beantragen.

*Hinweis*

###### 2.1.5.6 Pumpen

*Hinweis*

*Hinweis*

**2.1.5.6.10 Umwälz-Kreiselpumpe Nassläufer stufenlos regelbar Kühlwasser PN10 Inline-Pumpe Gewindeanschluss Anschlussverschr. DN25 Gehäuse Guss Laufrad Kunststoff 230VAC**
*** Leitbeschreibung
STLB-Bau 2026-04 040
Kreiselpumpe als Umwälzpumpe, als Nassläufer, stufenlos regelbar, differenzdruckgeregelt, einschl. Erfassung von Betriebs- und Störmeldungen, ausgerüstet zum Anschluss an die Gebäudeautomation (GA) DIN EN ISO 16484-3,
benötigter Volumenstrom Pumpe in m3/h '1,3'

Mind.-Förderhöhe in m '6'

Fördermedium Kühlwasser,
min./max. Betriebstemperatur in Grad C '5/20'

Betriebsdruck PN 10, als Inline-Pumpe, mit Gewindeanschluss und Anschlussverschraubung, DN 25, Gehäuse aus Gusseisen, Laufrad aus Kunststoff, mit Motor, Bemessungsbetriebsspannung 230 V AC, EEI kleiner gleich 0,20, als Hocheffizienzpumpe, Ausführung gemäß Einzelbeschreibung,
Einzelbeschreibungs-Nr 'Einschl. Dämmschale gemäß Gebäudeenergiegesetz (GEG)'.
Menge: 1,000 St
DIN 276-2018 / IBP: 434
Bauabschnitte / Kostenträger: 434
*Unterbeschreibung 1 Diffusionsdichte Kältedämmschale zur Dämmung von Pumpengehäusen*
Diffusionsdichte Kältedämmschale zur Dämmung von Pumpengehäusen in Klimaanlagen und Kühlsystemen.

Technische Daten
-Werkstoff: Elastomer-Material
-Farbe: schwarz
-Medium-Temperaturbereich: -10 °C bis +110 °C
-Umgebungs-Temperaturbreich: -10 °C bis + 40 °C
-Wasserdampf-Diffusionswiderstand μ: ≥ 10 000
-Brandschutzklasse: schwerentflammbar, B-s3, d0 (gem. EN 13501-1)
-Wärmeleifähigkeit: 0,033 W/(m*K)
-RoHS & REACH-konform
-Frei von Flammschutzmittel (HBCD)
*Unterbeschreibung 2 Nachrüstbares Steckmodul mit digitaler Schnittstelle BACnet MS/TP*
Nachrüstbares Steckmodul mit digitaler Schnittstelle BACnet MS/TP
als Pumpenzubehör zum Anschluss an die Gebäudeautomation einschließlich kommunikationsfähigen Doppelpumpenmanagement (zeit-, last- und störabhängig)

Busschnittstelle für BACnet Datenkommunikation
Geräteprofil: BACnet Smart Actuator (B-SA)
Die Schnittstelle für busfähige Datenkommunikation zwischen Pumpe und der übergeordeten Gebäudeautomation ist einschließlich folgender Komponenten zu realisieren:
-  Hardware: Steckmodul auf Optionssteckplatz, eingebaut in Pumpe
-  Protokoll: BACnet Standard 2012, Version 1.12 nach DIN EN ISO 16484-5
-  Schnittstelle: auf Klemme verdrahtet, BACnet Feldbusankopplung über RS485
-  Data Link Layer: BACnet MS/TP (Master-Slave/Token Passing)
-  beschaltbare (Ein/Aus) integrierte Endwiderstände für BACnet MS/TP

Es sind mindestens folgende Objekte, auf die schreibend oder lesend zugegriffen werden kann, zu übertragen:
BO=Binary Output
BO=Start als übergeordnete Freigabe (schreiben)
MO=Multistate-Output
MO Regelart: Wahl mit den Einstellvarianten
AI Sollwertvorgabe; AI Regelung dp-v; AI Regelung dp-c
MO=ON/OFF: ON=Parametereinstellung an Pumpe; OFF=Parametereinstellung über BACnet MS/TP Bus
BI=Binary Input
BI: Betriebsmeldung (lesen)
BI: Störmeldung (lesen)
AI=Analog Input
AI Sollwertvorgabe (schreiben)
AI Regelung dp-v (schreiben)
AI Regelung dp-c (schreiben)
AI Zähler in kWh (lesen)
AI: Drehzahl (lesen)
AI: Durchfluss in m3/h (lesen)
AI: Leistung in W (lesen)
AI: Betriebsstunden in Stunden (lesen)

Die Pumpe ist werkseitig entsprechend zu parametrieren. Die Übertragung der BACnet-Objekte ist zu testen und zu protokollieren. Eine EDE-Austausch-Datei ist zu übergeben. Des Weiteren sind für die Pumpe für die Datenübertragung über BACnet MS/TP folgende Parameter einzustellen: Busprotokoll BACnet MS/TP, Baudrate, Busadresse

**2.1.5.6.20 Umwälz-Kreiselpumpe Nassläufer stufenlos regelbar Kühlwasser PN10 Inline-Pumpe Gewindeanschluss Anschlussverschr. DN25 Gehäuse Guss Laufrad Kunststoff 230VAC**
*** Leitbeschreibung
STLB-Bau 2026-04 040
Kreiselpumpe als Umwälzpumpe, als Nassläufer, stufenlos regelbar, differenzdruckgeregelt, einschl. Erfassung von Betriebs- und Störmeldungen, ausgerüstet zum Anschluss an die Gebäudeautomation (GA) DIN EN ISO 16484-3,
benötigter Volumenstrom Pumpe in m3/h '2,0'

Mind.-Förderhöhe in m '6,0'

Fördermedium Kühlwasser,
min./max. Betriebstemperatur in Grad C '5/20'

Betriebsdruck PN 10, als Inline-Pumpe, mit Gewindeanschluss und Anschlussverschraubung, DN 25, Gehäuse aus Gusseisen, Laufrad aus Kunststoff, mit Motor, Bemessungsbetriebsspannung 230 V AC, EEI kleiner gleich 0,20, als Hocheffizienzpumpe, Ausführung gemäß Einzelbeschreibung,
Einzelbeschreibungs-Nr 'Einschl. Dämmschale gemäß Gebäudeenergiegesetz (GEG)'.
Menge: 1,000 St
DIN 276-2018 / IBP: 434
Bauabschnitte / Kostenträger: 434
*Unterbeschreibung 1 Diffusionsdichte Kältedämmschale zur Dämmung von Pumpengehäusen*
Diffusionsdichte Kältedämmschale zur Dämmung von Pumpengehäusen in Klimaanlagen und Kühlsystemen.

Technische Daten
-Werkstoff: Elastomer-Material
-Farbe: schwarz
-Medium-Temperaturbereich: -10 °C bis +110 °C
-Umgebungs-Temperaturbreich: -10 °C bis + 40 °C
-Wasserdampf-Diffusionswiderstand μ: ≥ 10 000
-Brandschutzklasse: schwerentflammbar, B-s3, d0 (gem. EN 13501-1)
-Wärmeleifähigkeit: 0,033 W/(m*K)
-RoHS & REACH-konform
-Frei von Flammschutzmittel (HBCD)
*Unterbeschreibung 2 Nachrüstbares Steckmodul mit digitaler Schnittstelle BACnet MS/TP*
Nachrüstbares Steckmodul mit digitaler Schnittstelle BACnet MS/TP
als Pumpenzubehör zum Anschluss an die Gebäudeautomation einschließlich kommunikationsfähigen Doppelpumpenmanagement (zeit-, last- und störabhängig)

Busschnittstelle für BACnet Datenkommunikation
Geräteprofil: BACnet Smart Actuator (B-SA)
Die Schnittstelle für busfähige Datenkommunikation zwischen Pumpe und der übergeordeten Gebäudeautomation ist einschließlich folgender Komponenten zu realisieren:
-  Hardware: Steckmodul auf Optionssteckplatz, eingebaut in Pumpe
-  Protokoll: BACnet Standard 2012, Version 1.12 nach DIN EN ISO 16484-5
-  Schnittstelle: auf Klemme verdrahtet, BACnet Feldbusankopplung über RS485
-  Data Link Layer: BACnet MS/TP (Master-Slave/Token Passing)
-  beschaltbare (Ein/Aus) integrierte Endwiderstände für BACnet MS/TP

Es sind mindestens folgende Objekte, auf die schreibend oder lesend zugegriffen werden kann, zu übertragen:
BO=Binary Output
BO=Start als übergeordnete Freigabe (schreiben)
MO=Multistate-Output
MO Regelart: Wahl mit den Einstellvarianten
AI Sollwertvorgabe; AI Regelung dp-v; AI Regelung dp-c
MO=ON/OFF: ON=Parametereinstellung an Pumpe; OFF=Parametereinstellung über BACnet MS/TP Bus
BI=Binary Input
BI: Betriebsmeldung (lesen)
BI: Störmeldung (lesen)
AI=Analog Input
AI Sollwertvorgabe (schreiben)
AI Regelung dp-v (schreiben)
AI Regelung dp-c (schreiben)
AI Zähler in kWh (lesen)
AI: Drehzahl (lesen)
AI: Durchfluss in m3/h (lesen)
AI: Leistung in W (lesen)
AI: Betriebsstunden in Stunden (lesen)

Die Pumpe ist werkseitig entsprechend zu parametrieren. Die Übertragung der BACnet-Objekte ist zu testen und zu protokollieren. Eine EDE-Austausch-Datei ist zu übergeben. Des Weiteren sind für die Pumpe für die Datenübertragung über BACnet MS/TP folgende Parameter einzustellen: Busprotokoll BACnet MS/TP, Baudrate, Busadresse

**2.1.5.6.30 Umwälz-Kreiselpumpe Nassläufer stufenlos regelbar Kühlwasser PN10 Inline-Pumpe Gewindeanschluss Anschlussverschr. DN25 Gehäuse Guss Laufrad Kunststoff 230VAC**
*** Leitbeschreibung
STLB-Bau 2026-04 040
Kreiselpumpe als Umwälzpumpe, als Nassläufer, stufenlos regelbar, differenzdruckgeregelt, einschl. Erfassung von Betriebs- und Störmeldungen, ausgerüstet zum Anschluss an die Gebäudeautomation (GA) DIN EN ISO 16484-3,
benötigter Volumenstrom Pumpe in m3/h '4,4'

Mind.-Förderhöhe in m '6,0'

Fördermedium Kühlwasser,
min./max. Betriebstemperatur in Grad C '5/20'

Betriebsdruck PN 10, als Inline-Pumpe, mit Gewindeanschluss und Anschlussverschraubung, DN 25, Gehäuse aus Gusseisen, Laufrad aus Kunststoff, mit Motor, Bemessungsbetriebsspannung 230 V AC, EEI kleiner gleich 0,20, als Hocheffizienzpumpe, Ausführung gemäß Einzelbeschreibung,
Einzelbeschreibungs-Nr 'Einschl. Dämmschale gemäß Gebäudeenergiegesetz (GEG)'.
Menge: 1,000 St
DIN 276-2018 / IBP: 434
Bauabschnitte / Kostenträger: 434
*Unterbeschreibung 1 Diffusionsdichte Kältedämmschale zur Dämmung von Pumpengehäusen*
Diffusionsdichte Kältedämmschale zur Dämmung von Pumpengehäusen in Klimaanlagen und Kühlsystemen.

Technische Daten
-Werkstoff: Elastomer-Material
-Farbe: schwarz
-Medium-Temperaturbereich: -10 °C bis +110 °C
-Umgebungs-Temperaturbreich: -10 °C bis + 40 °C
-Wasserdampf-Diffusionswiderstand μ: ≥ 10 000
-Brandschutzklasse: schwerentflammbar, B-s3, d0 (gem. EN 13501-1)
-Wärmeleifähigkeit: 0,033 W/(m*K)
-RoHS & REACH-konform
-Frei von Flammschutzmittel (HBCD)
*Unterbeschreibung 2 Nachrüstbares Steckmodul mit digitaler Schnittstelle BACnet MS/TP*
Nachrüstbares Steckmodul mit digitaler Schnittstelle BACnet MS/TP
als Pumpenzubehör zum Anschluss an die Gebäudeautomation einschließlich kommunikationsfähigen Doppelpumpenmanagement (zeit-, last- und störabhängig)

Busschnittstelle für BACnet Datenkommunikation
Geräteprofil: BACnet Smart Actuator (B-SA)
Die Schnittstelle für busfähige Datenkommunikation zwischen Pumpe und der übergeordeten Gebäudeautomation ist einschließlich folgender Komponenten zu realisieren:
-  Hardware: Steckmodul auf Optionssteckplatz, eingebaut in Pumpe
-  Protokoll: BACnet Standard 2012, Version 1.12 nach DIN EN ISO 16484-5
-  Schnittstelle: auf Klemme verdrahtet, BACnet Feldbusankopplung über RS485
-  Data Link Layer: BACnet MS/TP (Master-Slave/Token Passing)
-  beschaltbare (Ein/Aus) integrierte Endwiderstände für BACnet MS/TP

Es sind mindestens folgende Objekte, auf die schreibend oder lesend zugegriffen werden kann, zu übertragen:
BO=Binary Output
BO=Start als übergeordnete Freigabe (schreiben)
MO=Multistate-Output
MO Regelart: Wahl mit den Einstellvarianten
AI Sollwertvorgabe; AI Regelung dp-v; AI Regelung dp-c
MO=ON/OFF: ON=Parametereinstellung an Pumpe; OFF=Parametereinstellung über BACnet MS/TP Bus
BI=Binary Input
BI: Betriebsmeldung (lesen)
BI: Störmeldung (lesen)
AI=Analog Input
AI Sollwertvorgabe (schreiben)
AI Regelung dp-v (schreiben)
AI Regelung dp-c (schreiben)
AI Zähler in kWh (lesen)
AI: Drehzahl (lesen)
AI: Durchfluss in m3/h (lesen)
AI: Leistung in W (lesen)
AI: Betriebsstunden in Stunden (lesen)

Die Pumpe ist werkseitig entsprechend zu parametrieren. Die Übertragung der BACnet-Objekte ist zu testen und zu protokollieren. Eine EDE-Austausch-Datei ist zu übergeben. Des Weiteren sind für die Pumpe für die Datenübertragung über BACnet MS/TP folgende Parameter einzustellen: Busprotokoll BACnet MS/TP, Baudrate, Busadresse

**2.1.5.6.40 Umwälz-Kreiselpumpe Nassläufer stufenlos regelbar Kühlwasser PN10 Inline-Pumpe Flanschanschl. DN32 Gehäuse Guss Laufrad Kunststoff 230VAC**
*** Leitbeschreibung
STLB-Bau 2026-04 040
Kreiselpumpe als Umwälzpumpe, als Nassläufer, stufenlos regelbar, differenzdruckgeregelt, einschl. Erfassung von Betriebs- und Störmeldungen, ausgerüstet zum Anschluss an die Gebäudeautomation (GA) DIN EN ISO 16484-3,
benötigter Volumenstrom Pumpe in m3/h '4,4'

Mind.-Förderhöhe in m '6,5'

Fördermedium Kühlwasser,
min./max. Betriebstemperatur in Grad C '5/20'

Betriebsdruck PN 10, als Inline-Pumpe, mit Flanschanschluss, DN 32, Gehäuse aus Gusseisen, Laufrad aus Kunststoff, mit Motor, Bemessungsbetriebsspannung 230 V AC, EEI kleiner gleich 0,20, als Hocheffizienzpumpe, Ausführung gemäß Einzelbeschreibung,
Einzelbeschreibungs-Nr 'Einschl. Gegenflansche, Schrauben, Unterlegscheiben, Muttern und Dichtungen'.
Menge: 1,000 St
DIN 276-2018 / IBP: 434
Bauabschnitte / Kostenträger: 434
*Unterbeschreibung 1 Diffusionsdichte Kältedämmschale zur Dämmung von Pumpengehäusen*
Diffusionsdichte Kältedämmschale zur Dämmung von Pumpengehäusen in Klimaanlagen und Kühlsystemen.

Technische Daten
-Werkstoff: Elastomer-Material
-Farbe: schwarz
-Medium-Temperaturbereich: -10 °C bis +110 °C
-Umgebungs-Temperaturbreich: -10 °C bis + 40 °C
-Wasserdampf-Diffusionswiderstand μ: ≥ 10 000
-Brandschutzklasse: schwerentflammbar, B-s3, d0 (gem. EN 13501-1)
-Wärmeleifähigkeit: 0,033 W/(m*K)
-RoHS & REACH-konform
-Frei von Flammschutzmittel (HBCD)
*Unterbeschreibung 2 Nachrüstbares Steckmodul mit digitaler Schnittstelle BACnet MS/TP*
Nachrüstbares Steckmodul mit digitaler Schnittstelle BACnet MS/TP
als Pumpenzubehör zum Anschluss an die Gebäudeautomation einschließlich kommunikationsfähigen Doppelpumpenmanagement (zeit-, last- und störabhängig)

Busschnittstelle für BACnet Datenkommunikation
Geräteprofil: BACnet Smart Actuator (B-SA)
Die Schnittstelle für busfähige Datenkommunikation zwischen Pumpe und der übergeordeten Gebäudeautomation ist einschließlich folgender Komponenten zu realisieren:
-  Hardware: Steckmodul auf Optionssteckplatz, eingebaut in Pumpe
-  Protokoll: BACnet Standard 2012, Version 1.12 nach DIN EN ISO 16484-5
-  Schnittstelle: auf Klemme verdrahtet, BACnet Feldbusankopplung über RS485
-  Data Link Layer: BACnet MS/TP (Master-Slave/Token Passing)
-  beschaltbare (Ein/Aus) integrierte Endwiderstände für BACnet MS/TP

Es sind mindestens folgende Objekte, auf die schreibend oder lesend zugegriffen werden kann, zu übertragen:
BO=Binary Output
BO=Start als übergeordnete Freigabe (schreiben)
MO=Multistate-Output
MO Regelart: Wahl mit den Einstellvarianten
AI Sollwertvorgabe; AI Regelung dp-v; AI Regelung dp-c
MO=ON/OFF: ON=Parametereinstellung an Pumpe; OFF=Parametereinstellung über BACnet MS/TP Bus
BI=Binary Input
BI: Betriebsmeldung (lesen)
BI: Störmeldung (lesen)
AI=Analog Input
AI Sollwertvorgabe (schreiben)
AI Regelung dp-v (schreiben)
AI Regelung dp-c (schreiben)
AI Zähler in kWh (lesen)
AI: Drehzahl (lesen)
AI: Durchfluss in m3/h (lesen)
AI: Leistung in W (lesen)
AI: Betriebsstunden in Stunden (lesen)

Die Pumpe ist werkseitig entsprechend zu parametrieren. Die Übertragung der BACnet-Objekte ist zu testen und zu protokollieren. Eine EDE-Austausch-Datei ist zu übergeben. Des Weiteren sind für die Pumpe für die Datenübertragung über BACnet MS/TP folgende Parameter einzustellen: Busprotokoll BACnet MS/TP, Baudrate, Busadresse

**2.1.5.6.50 Umwälz-Kreiselpumpe Nassläufer stufenlos regelbar Kühlwasser PN10 Inline-Pumpe Flanschanschl. DN32 Gehäuse Guss Laufrad Kunststoff 230VAC**
*** Leitbeschreibung
STLB-Bau 2026-04 040
Kreiselpumpe als Umwälzpumpe, als Nassläufer, stufenlos regelbar, differenzdruckgeregelt, einschl. Erfassung von Betriebs- und Störmeldungen, ausgerüstet zum Anschluss an die Gebäudeautomation (GA) DIN EN ISO 16484-3,
benötigter Volumenstrom Pumpe in m3/h '4,399 Wert gem. Rohrnetzberechnung eintragen'

Mind.-Förderhöhe in m 'Wert gem. Rohrnetzberechnung eintragen'

Fördermedium Kühlwasser,
min./max. Betriebstemperatur in Grad C '5/20'

Betriebsdruck PN 10, als Inline-Pumpe, mit Flanschanschluss, DN 32, Gehäuse aus Gusseisen, Laufrad aus Kunststoff, mit Motor, Bemessungsbetriebsspannung 230 V AC, EEI kleiner gleich 0,20, als Hocheffizienzpumpe, Ausführung gemäß Einzelbeschreibung,
Einzelbeschreibungs-Nr 'Einschl. Gegenflansche, Schrauben, Unterlegscheiben, Muttern und Dichtungen'.
Menge: 1,000 St
DIN 276-2018 / IBP: 434
Bauabschnitte / Kostenträger: 434
*Unterbeschreibung 1 Diffusionsdichte Kältedämmschale zur Dämmung von Pumpengehäusen*
Diffusionsdichte Kältedämmschale zur Dämmung von Pumpengehäusen in Klimaanlagen und Kühlsystemen.

Technische Daten
-Werkstoff: Elastomer-Material
-Farbe: schwarz
-Medium-Temperaturbereich: -10 °C bis +110 °C
-Umgebungs-Temperaturbreich: -10 °C bis + 40 °C
-Wasserdampf-Diffusionswiderstand μ: ≥ 10 000
-Brandschutzklasse: schwerentflammbar, B-s3, d0 (gem. EN 13501-1)
-Wärmeleifähigkeit: 0,033 W/(m*K)
-RoHS & REACH-konform
-Frei von Flammschutzmittel (HBCD)
*Unterbeschreibung 2 Nachrüstbares Steckmodul mit digitaler Schnittstelle BACnet MS/TP*
Nachrüstbares Steckmodul mit digitaler Schnittstelle BACnet MS/TP
als Pumpenzubehör zum Anschluss an die Gebäudeautomation einschließlich kommunikationsfähigen Doppelpumpenmanagement (zeit-, last- und störabhängig)

Busschnittstelle für BACnet Datenkommunikation
Geräteprofil: BACnet Smart Actuator (B-SA)
Die Schnittstelle für busfähige Datenkommunikation zwischen Pumpe und der übergeordeten Gebäudeautomation ist einschließlich folgender Komponenten zu realisieren:
-  Hardware: Steckmodul auf Optionssteckplatz, eingebaut in Pumpe
-  Protokoll: BACnet Standard 2012, Version 1.12 nach DIN EN ISO 16484-5
-  Schnittstelle: auf Klemme verdrahtet, BACnet Feldbusankopplung über RS485
-  Data Link Layer: BACnet MS/TP (Master-Slave/Token Passing)
-  beschaltbare (Ein/Aus) integrierte Endwiderstände für BACnet MS/TP

Es sind mindestens folgende Objekte, auf die schreibend oder lesend zugegriffen werden kann, zu übertragen:
BO=Binary Output
BO=Start als übergeordnete Freigabe (schreiben)
MO=Multistate-Output
MO Regelart: Wahl mit den Einstellvarianten
AI Sollwertvorgabe; AI Regelung dp-v; AI Regelung dp-c
MO=ON/OFF: ON=Parametereinstellung an Pumpe; OFF=Parametereinstellung über BACnet MS/TP Bus
BI=Binary Input
BI: Betriebsmeldung (lesen)
BI: Störmeldung (lesen)
AI=Analog Input
AI Sollwertvorgabe (schreiben)
AI Regelung dp-v (schreiben)
AI Regelung dp-c (schreiben)
AI Zähler in kWh (lesen)
AI: Drehzahl (lesen)
AI: Durchfluss in m3/h (lesen)
AI: Leistung in W (lesen)
AI: Betriebsstunden in Stunden (lesen)

Die Pumpe ist werkseitig entsprechend zu parametrieren. Die Übertragung der BACnet-Objekte ist zu testen und zu protokollieren. Eine EDE-Austausch-Datei ist zu übergeben. Des Weiteren sind für die Pumpe für die Datenübertragung über BACnet MS/TP folgende Parameter einzustellen: Busprotokoll BACnet MS/TP, Baudrate, Busadresse

**2.1.5.6.60 Umwälz-Kreiselpumpe Nassläufer stufenlos regelbar Kühlwasser PN10 Inline-Pumpe Flanschanschl. DN40 Gehäuse Guss Laufrad Kunststoff 230VAC**
*** Leitbeschreibung
STLB-Bau 2026-04 040
Kreiselpumpe als Umwälzpumpe, als Nassläufer, stufenlos regelbar, differenzdruckgeregelt, einschl. Erfassung von Betriebs- und Störmeldungen, ausgerüstet zum Anschluss an die Gebäudeautomation (GA) DIN EN ISO 16484-3,
benötigter Volumenstrom Pumpe in m3/h '12,9'

Mind.-Förderhöhe in m '10,0'

Fördermedium Kühlwasser,
min./max. Betriebstemperatur in Grad C '5/20'

Betriebsdruck PN 10, als Inline-Pumpe, mit Flanschanschluss, DN 40, Gehäuse aus Gusseisen, Laufrad aus Kunststoff, mit Motor, Bemessungsbetriebsspannung 230 V AC, EEI kleiner gleich 0,20, als Hocheffizienzpumpe, Ausführung gemäß Einzelbeschreibung,
Einzelbeschreibungs-Nr 'Einschl. Gegenflansche, Schrauben, Unterlegscheiben, Muttern und Dichtungen'.
Menge: 2,000 St
DIN 276-2018 / IBP: 434
Bauabschnitte / Kostenträger: 434
*Unterbeschreibung 1 Diffusionsdichte Kältedämmschale zur Dämmung von Pumpengehäusen*
Diffusionsdichte Kältedämmschale zur Dämmung von Pumpengehäusen in Klimaanlagen und Kühlsystemen.

Technische Daten
-Werkstoff: Elastomer-Material
-Farbe: schwarz
-Medium-Temperaturbereich: -10 °C bis +110 °C
-Umgebungs-Temperaturbreich: -10 °C bis + 40 °C
-Wasserdampf-Diffusionswiderstand μ: ≥ 10 000
-Brandschutzklasse: schwerentflammbar, B-s3, d0 (gem. EN 13501-1)
-Wärmeleifähigkeit: 0,033 W/(m*K)
-RoHS & REACH-konform
-Frei von Flammschutzmittel (HBCD)
*Unterbeschreibung 2 Nachrüstbares Steckmodul mit digitaler Schnittstelle BACnet MS/TP*
Nachrüstbares Steckmodul mit digitaler Schnittstelle BACnet MS/TP
als Pumpenzubehör zum Anschluss an die Gebäudeautomation einschließlich kommunikationsfähigen Doppelpumpenmanagement (zeit-, last- und störabhängig)

Busschnittstelle für BACnet Datenkommunikation
Geräteprofil: BACnet Smart Actuator (B-SA)
Die Schnittstelle für busfähige Datenkommunikation zwischen Pumpe und der übergeordeten Gebäudeautomation ist einschließlich folgender Komponenten zu realisieren:
-  Hardware: Steckmodul auf Optionssteckplatz, eingebaut in Pumpe
-  Protokoll: BACnet Standard 2012, Version 1.12 nach DIN EN ISO 16484-5
-  Schnittstelle: auf Klemme verdrahtet, BACnet Feldbusankopplung über RS485
-  Data Link Layer: BACnet MS/TP (Master-Slave/Token Passing)
-  beschaltbare (Ein/Aus) integrierte Endwiderstände für BACnet MS/TP

Es sind mindestens folgende Objekte, auf die schreibend oder lesend zugegriffen werden kann, zu übertragen:
BO=Binary Output
BO=Start als übergeordnete Freigabe (schreiben)
MO=Multistate-Output
MO Regelart: Wahl mit den Einstellvarianten
AI Sollwertvorgabe; AI Regelung dp-v; AI Regelung dp-c
MO=ON/OFF: ON=Parametereinstellung an Pumpe; OFF=Parametereinstellung über BACnet MS/TP Bus
BI=Binary Input
BI: Betriebsmeldung (lesen)
BI: Störmeldung (lesen)
AI=Analog Input
AI Sollwertvorgabe (schreiben)
AI Regelung dp-v (schreiben)
AI Regelung dp-c (schreiben)
AI Zähler in kWh (lesen)
AI: Drehzahl (lesen)
AI: Durchfluss in m3/h (lesen)
AI: Leistung in W (lesen)
AI: Betriebsstunden in Stunden (lesen)

Die Pumpe ist werkseitig entsprechend zu parametrieren. Die Übertragung der BACnet-Objekte ist zu testen und zu protokollieren. Eine EDE-Austausch-Datei ist zu übergeben. Des Weiteren sind für die Pumpe für die Datenübertragung über BACnet MS/TP folgende Parameter einzustellen: Busprotokoll BACnet MS/TP, Baudrate, Busadresse

**2.1.5.6.70 Umwälz-Kreiselpumpe Nassläufer stufenlos regelbar Kühlwasser PN10 Inline-Pumpe Flanschanschl. DN40 Gehäuse Guss Laufrad Kunststoff 230VAC**
*** Leitbeschreibung
STLB-Bau 2026-04 040
Kreiselpumpe als Umwälzpumpe, als Nassläufer, stufenlos regelbar, differenzdruckgeregelt, einschl. Erfassung von Betriebs- und Störmeldungen, ausgerüstet zum Anschluss an die Gebäudeautomation (GA) DIN EN ISO 16484-3,
benötigter Volumenstrom Pumpe in m3/h '13,8'

Mind.-Förderhöhe in m '11,0'

Fördermedium Kühlwasser,
min./max. Betriebstemperatur in Grad C '5/20'

Betriebsdruck PN 10, als Inline-Pumpe, mit Flanschanschluss, DN 40, Gehäuse aus Gusseisen, Laufrad aus Kunststoff, mit Motor, Bemessungsbetriebsspannung 230 V AC, EEI kleiner gleich 0,20, als Hocheffizienzpumpe, Ausführung gemäß Einzelbeschreibung,
Einzelbeschreibungs-Nr 'Einschl. Gegenflansche, Schrauben, Unterlegscheiben, Muttern und Dichtungen'.
Menge: 4,000 St
DIN 276-2018 / IBP: 434
Bauabschnitte / Kostenträger: 434
*Unterbeschreibung 1 Diffusionsdichte Kältedämmschale zur Dämmung von Pumpengehäusen*
Diffusionsdichte Kältedämmschale zur Dämmung von Pumpengehäusen in Klimaanlagen und Kühlsystemen.

Technische Daten
-Werkstoff: Elastomer-Material
-Farbe: schwarz
-Medium-Temperaturbereich: -10 °C bis +110 °C
-Umgebungs-Temperaturbreich: -10 °C bis + 40 °C
-Wasserdampf-Diffusionswiderstand μ: ≥ 10 000
-Brandschutzklasse: schwerentflammbar, B-s3, d0 (gem. EN 13501-1)
-Wärmeleifähigkeit: 0,033 W/(m*K)
-RoHS & REACH-konform
-Frei von Flammschutzmittel (HBCD)
*Unterbeschreibung 2 Nachrüstbares Steckmodul mit digitaler Schnittstelle BACnet MS/TP*
Nachrüstbares Steckmodul mit digitaler Schnittstelle BACnet MS/TP
als Pumpenzubehör zum Anschluss an die Gebäudeautomation einschließlich kommunikationsfähigen Doppelpumpenmanagement (zeit-, last- und störabhängig)

Busschnittstelle für BACnet Datenkommunikation
Geräteprofil: BACnet Smart Actuator (B-SA)
Die Schnittstelle für busfähige Datenkommunikation zwischen Pumpe und der übergeordeten Gebäudeautomation ist einschließlich folgender Komponenten zu realisieren:
-  Hardware: Steckmodul auf Optionssteckplatz, eingebaut in Pumpe
-  Protokoll: BACnet Standard 2012, Version 1.12 nach DIN EN ISO 16484-5
-  Schnittstelle: auf Klemme verdrahtet, BACnet Feldbusankopplung über RS485
-  Data Link Layer: BACnet MS/TP (Master-Slave/Token Passing)
-  beschaltbare (Ein/Aus) integrierte Endwiderstände für BACnet MS/TP

Es sind mindestens folgende Objekte, auf die schreibend oder lesend zugegriffen werden kann, zu übertragen:
BO=Binary Output
BO=Start als übergeordnete Freigabe (schreiben)
MO=Multistate-Output
MO Regelart: Wahl mit den Einstellvarianten
AI Sollwertvorgabe; AI Regelung dp-v; AI Regelung dp-c
MO=ON/OFF: ON=Parametereinstellung an Pumpe; OFF=Parametereinstellung über BACnet MS/TP Bus
BI=Binary Input
BI: Betriebsmeldung (lesen)
BI: Störmeldung (lesen)
AI=Analog Input
AI Sollwertvorgabe (schreiben)
AI Regelung dp-v (schreiben)
AI Regelung dp-c (schreiben)
AI Zähler in kWh (lesen)
AI: Drehzahl (lesen)
AI: Durchfluss in m3/h (lesen)
AI: Leistung in W (lesen)
AI: Betriebsstunden in Stunden (lesen)

Die Pumpe ist werkseitig entsprechend zu parametrieren. Die Übertragung der BACnet-Objekte ist zu testen und zu protokollieren. Eine EDE-Austausch-Datei ist zu übergeben. Des Weiteren sind für die Pumpe für die Datenübertragung über BACnet MS/TP folgende Parameter einzustellen: Busprotokoll BACnet MS/TP, Baudrate, Busadresse

**2.1.5.6.80 Umwälz-Kreiselpumpe Nassläufer stufenlos regelbar Kühlwasser PN10 Inline-Pumpe Flanschanschl. DN40 Gehäuse Guss Laufrad Kunststoff 230VAC**
*** Leitbeschreibung
STLB-Bau 2026-04 040
Kreiselpumpe als Umwälzpumpe, als Nassläufer, stufenlos regelbar, differenzdruckgeregelt, einschl. Erfassung von Betriebs- und Störmeldungen, ausgerüstet zum Anschluss an die Gebäudeautomation (GA) DIN EN ISO 16484-3,
benötigter Volumenstrom Pumpe in m3/h '13,8'

Mind.-Förderhöhe in m '8,2'

Fördermedium Kühlwasser,
min./max. Betriebstemperatur in Grad C '5/20'

Betriebsdruck PN 10, als Inline-Pumpe, mit Flanschanschluss, DN 40, Gehäuse aus Gusseisen, Laufrad aus Kunststoff, mit Motor, Bemessungsbetriebsspannung 230 V AC, EEI kleiner gleich 0,20, als Hocheffizienzpumpe, Ausführung gemäß Einzelbeschreibung,
Einzelbeschreibungs-Nr 'Einschl. Gegenflansche, Schrauben, Unterlegscheiben, Muttern und Dichtungen'.
Menge: 1,000 St
DIN 276-2018 / IBP: 434
Bauabschnitte / Kostenträger: 434
*Unterbeschreibung 1 Diffusionsdichte Kältedämmschale zur Dämmung von Pumpengehäusen*
Diffusionsdichte Kältedämmschale zur Dämmung von Pumpengehäusen in Klimaanlagen und Kühlsystemen.

Technische Daten
-Werkstoff: Elastomer-Material
-Farbe: schwarz
-Medium-Temperaturbereich: -10 °C bis +110 °C
-Umgebungs-Temperaturbreich: -10 °C bis + 40 °C
-Wasserdampf-Diffusionswiderstand μ: ≥ 10 000
-Brandschutzklasse: schwerentflammbar, B-s3, d0 (gem. EN 13501-1)
-Wärmeleifähigkeit: 0,033 W/(m*K)
-RoHS & REACH-konform
-Frei von Flammschutzmittel (HBCD)
*Unterbeschreibung 2 Nachrüstbares Steckmodul mit digitaler Schnittstelle BACnet MS/TP*
Nachrüstbares Steckmodul mit digitaler Schnittstelle BACnet MS/TP
als Pumpenzubehör zum Anschluss an die Gebäudeautomation einschließlich kommunikationsfähigen Doppelpumpenmanagement (zeit-, last- und störabhängig)

Busschnittstelle für BACnet Datenkommunikation
Geräteprofil: BACnet Smart Actuator (B-SA)
Die Schnittstelle für busfähige Datenkommunikation zwischen Pumpe und der übergeordeten Gebäudeautomation ist einschließlich folgender Komponenten zu realisieren:
-  Hardware: Steckmodul auf Optionssteckplatz, eingebaut in Pumpe
-  Protokoll: BACnet Standard 2012, Version 1.12 nach DIN EN ISO 16484-5
-  Schnittstelle: auf Klemme verdrahtet, BACnet Feldbusankopplung über RS485
-  Data Link Layer: BACnet MS/TP (Master-Slave/Token Passing)
-  beschaltbare (Ein/Aus) integrierte Endwiderstände für BACnet MS/TP

Es sind mindestens folgende Objekte, auf die schreibend oder lesend zugegriffen werden kann, zu übertragen:
BO=Binary Output
BO=Start als übergeordnete Freigabe (schreiben)
MO=Multistate-Output
MO Regelart: Wahl mit den Einstellvarianten
AI Sollwertvorgabe; AI Regelung dp-v; AI Regelung dp-c
MO=ON/OFF: ON=Parametereinstellung an Pumpe; OFF=Parametereinstellung über BACnet MS/TP Bus
BI=Binary Input
BI: Betriebsmeldung (lesen)
BI: Störmeldung (lesen)
AI=Analog Input
AI Sollwertvorgabe (schreiben)
AI Regelung dp-v (schreiben)
AI Regelung dp-c (schreiben)
AI Zähler in kWh (lesen)
AI: Drehzahl (lesen)
AI: Durchfluss in m3/h (lesen)
AI: Leistung in W (lesen)
AI: Betriebsstunden in Stunden (lesen)

Die Pumpe ist werkseitig entsprechend zu parametrieren. Die Übertragung der BACnet-Objekte ist zu testen und zu protokollieren. Eine EDE-Austausch-Datei ist zu übergeben. Des Weiteren sind für die Pumpe für die Datenübertragung über BACnet MS/TP folgende Parameter einzustellen: Busprotokoll BACnet MS/TP, Baudrate, Busadresse

**2.1.5.6.90 Umwälz-Kreiselpumpe Nassläufer stufenlos regelbar Kühlwasser PN10 Inline-Pumpe Flanschanschl. DN50 Gehäuse Guss Laufrad Kunststoff 230VAC**
*** Leitbeschreibung
STLB-Bau 2026-04 040
Kreiselpumpe als Umwälzpumpe, als Nassläufer, stufenlos regelbar, differenzdruckgeregelt, einschl. Erfassung von Betriebs- und Störmeldungen, ausgerüstet zum Anschluss an die Gebäudeautomation (GA) DIN EN ISO 16484-3,
benötigter Volumenstrom Pumpe in m3/h '15,3'

Mind.-Förderhöhe in m '8,7'

Fördermedium Kühlwasser,
min./max. Betriebstemperatur in Grad C '5/20'

Betriebsdruck PN 10, als Inline-Pumpe, mit Flanschanschluss, DN 50, Gehäuse aus Gusseisen, Laufrad aus Kunststoff, mit Motor, Bemessungsbetriebsspannung 230 V AC, EEI kleiner gleich 0,20, als Hocheffizienzpumpe, Ausführung gemäß Einzelbeschreibung,
Einzelbeschreibungs-Nr 'Einschl. Gegenflansche, Schrauben, Unterlegscheiben, Muttern und Dichtungen'.
Menge: 1,000 St
DIN 276-2018 / IBP: 434
Bauabschnitte / Kostenträger: 434
*Unterbeschreibung 1 Diffusionsdichte Kältedämmschale zur Dämmung von Pumpengehäusen*
Diffusionsdichte Kältedämmschale zur Dämmung von Pumpengehäusen in Klimaanlagen und Kühlsystemen.

Technische Daten
-Werkstoff: Elastomer-Material
-Farbe: schwarz
-Medium-Temperaturbereich: -10 °C bis +110 °C
-Umgebungs-Temperaturbreich: -10 °C bis + 40 °C
-Wasserdampf-Diffusionswiderstand μ: ≥ 10 000
-Brandschutzklasse: schwerentflammbar, B-s3, d0 (gem. EN 13501-1)
-Wärmeleifähigkeit: 0,033 W/(m*K)
-RoHS & REACH-konform
-Frei von Flammschutzmittel (HBCD)
*Unterbeschreibung 2 Nachrüstbares Steckmodul mit digitaler Schnittstelle BACnet MS/TP*
Nachrüstbares Steckmodul mit digitaler Schnittstelle BACnet MS/TP
als Pumpenzubehör zum Anschluss an die Gebäudeautomation einschließlich kommunikationsfähigen Doppelpumpenmanagement (zeit-, last- und störabhängig)

Busschnittstelle für BACnet Datenkommunikation
Geräteprofil: BACnet Smart Actuator (B-SA)
Die Schnittstelle für busfähige Datenkommunikation zwischen Pumpe und der übergeordeten Gebäudeautomation ist einschließlich folgender Komponenten zu realisieren:
-  Hardware: Steckmodul auf Optionssteckplatz, eingebaut in Pumpe
-  Protokoll: BACnet Standard 2012, Version 1.12 nach DIN EN ISO 16484-5
-  Schnittstelle: auf Klemme verdrahtet, BACnet Feldbusankopplung über RS485
-  Data Link Layer: BACnet MS/TP (Master-Slave/Token Passing)
-  beschaltbare (Ein/Aus) integrierte Endwiderstände für BACnet MS/TP

Es sind mindestens folgende Objekte, auf die schreibend oder lesend zugegriffen werden kann, zu übertragen:
BO=Binary Output
BO=Start als übergeordnete Freigabe (schreiben)
MO=Multistate-Output
MO Regelart: Wahl mit den Einstellvarianten
AI Sollwertvorgabe; AI Regelung dp-v; AI Regelung dp-c
MO=ON/OFF: ON=Parametereinstellung an Pumpe; OFF=Parametereinstellung über BACnet MS/TP Bus
BI=Binary Input
BI: Betriebsmeldung (lesen)
BI: Störmeldung (lesen)
AI=Analog Input
AI Sollwertvorgabe (schreiben)
AI Regelung dp-v (schreiben)
AI Regelung dp-c (schreiben)
AI Zähler in kWh (lesen)
AI: Drehzahl (lesen)
AI: Durchfluss in m3/h (lesen)
AI: Leistung in W (lesen)
AI: Betriebsstunden in Stunden (lesen)

Die Pumpe ist werkseitig entsprechend zu parametrieren. Die Übertragung der BACnet-Objekte ist zu testen und zu protokollieren. Eine EDE-Austausch-Datei ist zu übergeben. Des Weiteren sind für die Pumpe für die Datenübertragung über BACnet MS/TP folgende Parameter einzustellen: Busprotokoll BACnet MS/TP, Baudrate, Busadresse

**2.1.5.6.100 Umwälz-Kreiselpumpe Nassläufer stufenlos regelbar Kühlwasser PN10 Inline-Pumpe Flanschanschl. DN50 Gehäuse Guss Laufrad Kunststoff 230VAC**
*** Leitbeschreibung
STLB-Bau 2026-04 040
Kreiselpumpe als Umwälzpumpe, als Nassläufer, stufenlos regelbar, differenzdruckgeregelt, einschl. Erfassung von Betriebs- und Störmeldungen, ausgerüstet zum Anschluss an die Gebäudeautomation (GA) DIN EN ISO 16484-3,
benötigter Volumenstrom Pumpe in m3/h '15,5'

Mind.-Förderhöhe in m '8,0'

Fördermedium Kühlwasser,
min./max. Betriebstemperatur in Grad C '5/20'

Betriebsdruck PN 10, als Inline-Pumpe, mit Flanschanschluss, DN 50, Gehäuse aus Gusseisen, Laufrad aus Kunststoff, mit Motor, Bemessungsbetriebsspannung 230 V AC, EEI kleiner gleich 0,20, als Hocheffizienzpumpe, Ausführung gemäß Einzelbeschreibung,
Einzelbeschreibungs-Nr 'Einschl. Gegenflansche, Schrauben, Unterlegscheiben, Muttern und Dichtungen'.
Menge: 1,000 St
DIN 276-2018 / IBP: 434
Bauabschnitte / Kostenträger: 434
*Unterbeschreibung 1 Diffusionsdichte Kältedämmschale zur Dämmung von Pumpengehäusen*
Diffusionsdichte Kältedämmschale zur Dämmung von Pumpengehäusen in Klimaanlagen und Kühlsystemen.

Technische Daten
-Werkstoff: Elastomer-Material
-Farbe: schwarz
-Medium-Temperaturbereich: -10 °C bis +110 °C
-Umgebungs-Temperaturbreich: -10 °C bis + 40 °C
-Wasserdampf-Diffusionswiderstand μ: ≥ 10 000
-Brandschutzklasse: schwerentflammbar, B-s3, d0 (gem. EN 13501-1)
-Wärmeleifähigkeit: 0,033 W/(m*K)
-RoHS & REACH-konform
-Frei von Flammschutzmittel (HBCD)
*Unterbeschreibung 2 Nachrüstbares Steckmodul mit digitaler Schnittstelle BACnet MS/TP*
Nachrüstbares Steckmodul mit digitaler Schnittstelle BACnet MS/TP
als Pumpenzubehör zum Anschluss an die Gebäudeautomation einschließlich kommunikationsfähigen Doppelpumpenmanagement (zeit-, last- und störabhängig)

Busschnittstelle für BACnet Datenkommunikation
Geräteprofil: BACnet Smart Actuator (B-SA)
Die Schnittstelle für busfähige Datenkommunikation zwischen Pumpe und der übergeordeten Gebäudeautomation ist einschließlich folgender Komponenten zu realisieren:
-  Hardware: Steckmodul auf Optionssteckplatz, eingebaut in Pumpe
-  Protokoll: BACnet Standard 2012, Version 1.12 nach DIN EN ISO 16484-5
-  Schnittstelle: auf Klemme verdrahtet, BACnet Feldbusankopplung über RS485
-  Data Link Layer: BACnet MS/TP (Master-Slave/Token Passing)
-  beschaltbare (Ein/Aus) integrierte Endwiderstände für BACnet MS/TP

Es sind mindestens folgende Objekte, auf die schreibend oder lesend zugegriffen werden kann, zu übertragen:
BO=Binary Output
BO=Start als übergeordnete Freigabe (schreiben)
MO=Multistate-Output
MO Regelart: Wahl mit den Einstellvarianten
AI Sollwertvorgabe; AI Regelung dp-v; AI Regelung dp-c
MO=ON/OFF: ON=Parametereinstellung an Pumpe; OFF=Parametereinstellung über BACnet MS/TP Bus
BI=Binary Input
BI: Betriebsmeldung (lesen)
BI: Störmeldung (lesen)
AI=Analog Input
AI Sollwertvorgabe (schreiben)
AI Regelung dp-v (schreiben)
AI Regelung dp-c (schreiben)
AI Zähler in kWh (lesen)
AI: Drehzahl (lesen)
AI: Durchfluss in m3/h (lesen)
AI: Leistung in W (lesen)
AI: Betriebsstunden in Stunden (lesen)

Die Pumpe ist werkseitig entsprechend zu parametrieren. Die Übertragung der BACnet-Objekte ist zu testen und zu protokollieren. Eine EDE-Austausch-Datei ist zu übergeben. Des Weiteren sind für die Pumpe für die Datenübertragung über BACnet MS/TP folgende Parameter einzustellen: Busprotokoll BACnet MS/TP, Baudrate, Busadresse

**2.1.5.6.110 Umwälz-Kreiselpumpe Nassläufer stufenlos regelbar Kühlwasser PN10 Inline-Pumpe Flanschanschl. DN50 Gehäuse Guss Laufrad Kunststoff 230VAC**
*** Leitbeschreibung
STLB-Bau 2026-04 040
Kreiselpumpe als Umwälzpumpe, als Nassläufer, stufenlos regelbar, differenzdruckgeregelt, einschl. Erfassung von Betriebs- und Störmeldungen, ausgerüstet zum Anschluss an die Gebäudeautomation (GA) DIN EN ISO 16484-3,
benötigter Volumenstrom Pumpe in m3/h '16,1'

Mind.-Förderhöhe in m '9,0'

Fördermedium Kühlwasser,
min./max. Betriebstemperatur in Grad C '5/20'

Betriebsdruck PN 10, als Inline-Pumpe, mit Flanschanschluss, DN 50, Gehäuse aus Gusseisen, Laufrad aus Kunststoff, mit Motor, Bemessungsbetriebsspannung 230 V AC, EEI kleiner gleich 0,20, als Hocheffizienzpumpe, Ausführung gemäß Einzelbeschreibung,
Einzelbeschreibungs-Nr 'Einschl. Gegenflansche, Schrauben, Unterlegscheiben, Muttern und Dichtungen'.
Menge: 2,000 St
DIN 276-2018 / IBP: 434
Bauabschnitte / Kostenträger: 434
*Unterbeschreibung 1 Diffusionsdichte Kältedämmschale zur Dämmung von Pumpengehäusen*
Diffusionsdichte Kältedämmschale zur Dämmung von Pumpengehäusen in Klimaanlagen und Kühlsystemen.

Technische Daten
-Werkstoff: Elastomer-Material
-Farbe: schwarz
-Medium-Temperaturbereich: -10 °C bis +110 °C
-Umgebungs-Temperaturbreich: -10 °C bis + 40 °C
-Wasserdampf-Diffusionswiderstand μ: ≥ 10 000
-Brandschutzklasse: schwerentflammbar, B-s3, d0 (gem. EN 13501-1)
-Wärmeleifähigkeit: 0,033 W/(m*K)
-RoHS & REACH-konform
-Frei von Flammschutzmittel (HBCD)
*Unterbeschreibung 2 Nachrüstbares Steckmodul mit digitaler Schnittstelle BACnet MS/TP*
Nachrüstbares Steckmodul mit digitaler Schnittstelle BACnet MS/TP
als Pumpenzubehör zum Anschluss an die Gebäudeautomation einschließlich kommunikationsfähigen Doppelpumpenmanagement (zeit-, last- und störabhängig)

Busschnittstelle für BACnet Datenkommunikation
Geräteprofil: BACnet Smart Actuator (B-SA)
Die Schnittstelle für busfähige Datenkommunikation zwischen Pumpe und der übergeordeten Gebäudeautomation ist einschließlich folgender Komponenten zu realisieren:
-  Hardware: Steckmodul auf Optionssteckplatz, eingebaut in Pumpe
-  Protokoll: BACnet Standard 2012, Version 1.12 nach DIN EN ISO 16484-5
-  Schnittstelle: auf Klemme verdrahtet, BACnet Feldbusankopplung über RS485
-  Data Link Layer: BACnet MS/TP (Master-Slave/Token Passing)
-  beschaltbare (Ein/Aus) integrierte Endwiderstände für BACnet MS/TP

Es sind mindestens folgende Objekte, auf die schreibend oder lesend zugegriffen werden kann, zu übertragen:
BO=Binary Output
BO=Start als übergeordnete Freigabe (schreiben)
MO=Multistate-Output
MO Regelart: Wahl mit den Einstellvarianten
AI Sollwertvorgabe; AI Regelung dp-v; AI Regelung dp-c
MO=ON/OFF: ON=Parametereinstellung an Pumpe; OFF=Parametereinstellung über BACnet MS/TP Bus
BI=Binary Input
BI: Betriebsmeldung (lesen)
BI: Störmeldung (lesen)
AI=Analog Input
AI Sollwertvorgabe (schreiben)
AI Regelung dp-v (schreiben)
AI Regelung dp-c (schreiben)
AI Zähler in kWh (lesen)
AI: Drehzahl (lesen)
AI: Durchfluss in m3/h (lesen)
AI: Leistung in W (lesen)
AI: Betriebsstunden in Stunden (lesen)

Die Pumpe ist werkseitig entsprechend zu parametrieren. Die Übertragung der BACnet-Objekte ist zu testen und zu protokollieren. Eine EDE-Austausch-Datei ist zu übergeben. Des Weiteren sind für die Pumpe für die Datenübertragung über BACnet MS/TP folgende Parameter einzustellen: Busprotokoll BACnet MS/TP, Baudrate, Busadresse

**2.1.5.6.120 Umwälz-Kreiselpumpe Nassläufer stufenlos regelbar Kühlwasser PN10 Inline-Pumpe Flanschanschl. DN50 Gehäuse Guss Laufrad Kunststoff 230VAC**
*** Leitbeschreibung
STLB-Bau 2026-04 040
Kreiselpumpe als Umwälzpumpe, als Nassläufer, stufenlos regelbar, differenzdruckgeregelt, einschl. Erfassung von Betriebs- und Störmeldungen, ausgerüstet zum Anschluss an die Gebäudeautomation (GA) DIN EN ISO 16484-3,
benötigter Volumenstrom Pumpe in m3/h '16,8'

Mind.-Förderhöhe in m '5,0'

Fördermedium Kühlwasser,
min./max. Betriebstemperatur in Grad C '5/20'

Betriebsdruck PN 10, als Inline-Pumpe, mit Flanschanschluss, DN 50, Gehäuse aus Gusseisen, Laufrad aus Kunststoff, mit Motor, Bemessungsbetriebsspannung 230 V AC, EEI kleiner gleich 0,20, als Hocheffizienzpumpe, Ausführung gemäß Einzelbeschreibung,
Einzelbeschreibungs-Nr 'Einschl. Gegenflansche, Schrauben, Unterlegscheiben, Muttern und Dichtungen'.
Menge: 1,000 St
DIN 276-2018 / IBP: 434
Bauabschnitte / Kostenträger: 434
*Unterbeschreibung 1 Diffusionsdichte Kältedämmschale zur Dämmung von Pumpengehäusen*
Diffusionsdichte Kältedämmschale zur Dämmung von Pumpengehäusen in Klimaanlagen und Kühlsystemen.

Technische Daten
-Werkstoff: Elastomer-Material
-Farbe: schwarz
-Medium-Temperaturbereich: -10 °C bis +110 °C
-Umgebungs-Temperaturbreich: -10 °C bis + 40 °C
-Wasserdampf-Diffusionswiderstand μ: ≥ 10 000
-Brandschutzklasse: schwerentflammbar, B-s3, d0 (gem. EN 13501-1)
-Wärmeleifähigkeit: 0,033 W/(m*K)
-RoHS & REACH-konform
-Frei von Flammschutzmittel (HBCD)
*Unterbeschreibung 2 Nachrüstbares Steckmodul mit digitaler Schnittstelle BACnet MS/TP*
Nachrüstbares Steckmodul mit digitaler Schnittstelle BACnet MS/TP
als Pumpenzubehör zum Anschluss an die Gebäudeautomation einschließlich kommunikationsfähigen Doppelpumpenmanagement (zeit-, last- und störabhängig)

Busschnittstelle für BACnet Datenkommunikation
Geräteprofil: BACnet Smart Actuator (B-SA)
Die Schnittstelle für busfähige Datenkommunikation zwischen Pumpe und der übergeordeten Gebäudeautomation ist einschließlich folgender Komponenten zu realisieren:
-  Hardware: Steckmodul auf Optionssteckplatz, eingebaut in Pumpe
-  Protokoll: BACnet Standard 2012, Version 1.12 nach DIN EN ISO 16484-5
-  Schnittstelle: auf Klemme verdrahtet, BACnet Feldbusankopplung über RS485
-  Data Link Layer: BACnet MS/TP (Master-Slave/Token Passing)
-  beschaltbare (Ein/Aus) integrierte Endwiderstände für BACnet MS/TP

Es sind mindestens folgende Objekte, auf die schreibend oder lesend zugegriffen werden kann, zu übertragen:
BO=Binary Output
BO=Start als übergeordnete Freigabe (schreiben)
MO=Multistate-Output
MO Regelart: Wahl mit den Einstellvarianten
AI Sollwertvorgabe; AI Regelung dp-v; AI Regelung dp-c
MO=ON/OFF: ON=Parametereinstellung an Pumpe; OFF=Parametereinstellung über BACnet MS/TP Bus
BI=Binary Input
BI: Betriebsmeldung (lesen)
BI: Störmeldung (lesen)
AI=Analog Input
AI Sollwertvorgabe (schreiben)
AI Regelung dp-v (schreiben)
AI Regelung dp-c (schreiben)
AI Zähler in kWh (lesen)
AI: Drehzahl (lesen)
AI: Durchfluss in m3/h (lesen)
AI: Leistung in W (lesen)
AI: Betriebsstunden in Stunden (lesen)

Die Pumpe ist werkseitig entsprechend zu parametrieren. Die Übertragung der BACnet-Objekte ist zu testen und zu protokollieren. Eine EDE-Austausch-Datei ist zu übergeben. Des Weiteren sind für die Pumpe für die Datenübertragung über BACnet MS/TP folgende Parameter einzustellen: Busprotokoll BACnet MS/TP, Baudrate, Busadresse

**2.1.5.6.130 Umwälz-Kreiselpumpe Nassläufer stufenlos regelbar Kühlwasser PN10 Inline-Pumpe Flanschanschl. DN65 Gehäuse Guss Laufrad Kunststoff 230VAC**
*** Leitbeschreibung
STLB-Bau 2026-04 040
Kreiselpumpe als Umwälzpumpe, als Nassläufer, stufenlos regelbar, differenzdruckgeregelt, einschl. Erfassung von Betriebs- und Störmeldungen, ausgerüstet zum Anschluss an die Gebäudeautomation (GA) DIN EN ISO 16484-3,
benötigter Volumenstrom Pumpe in m3/h '18,2'

Mind.-Förderhöhe in m '6,4'

Fördermedium Kühlwasser,
min./max. Betriebstemperatur in Grad C '0/20'

Betriebsdruck PN 10, als Inline-Pumpe, mit Flanschanschluss, DN 65, Gehäuse aus Gusseisen, Laufrad aus Kunststoff, mit Motor, Bemessungsbetriebsspannung 230 V AC, EEI kleiner gleich 0,20, als Hocheffizienzpumpe, Ausführung gemäß Einzelbeschreibung,
Einzelbeschreibungs-Nr 'Einschl. Gegenflansche, Schrauben, Unterlegscheiben, Muttern und Dichtungen'.
Menge: 2,000 St
DIN 276-2018 / IBP: 434
Bauabschnitte / Kostenträger: 434
*Unterbeschreibung 1 Diffusionsdichte Kältedämmschale zur Dämmung von Pumpengehäusen*
Diffusionsdichte Kältedämmschale zur Dämmung von Pumpengehäusen in Klimaanlagen und Kühlsystemen.

Technische Daten
-Werkstoff: Elastomer-Material
-Farbe: schwarz
-Medium-Temperaturbereich: -10 °C bis +110 °C
-Umgebungs-Temperaturbreich: -10 °C bis + 40 °C
-Wasserdampf-Diffusionswiderstand μ: ≥ 10 000
-Brandschutzklasse: schwerentflammbar, B-s3, d0 (gem. EN 13501-1)
-Wärmeleifähigkeit: 0,033 W/(m*K)
-RoHS & REACH-konform
-Frei von Flammschutzmittel (HBCD)
*Unterbeschreibung 2 Nachrüstbares Steckmodul mit digitaler Schnittstelle BACnet MS/TP*
Nachrüstbares Steckmodul mit digitaler Schnittstelle BACnet MS/TP
als Pumpenzubehör zum Anschluss an die Gebäudeautomation einschließlich kommunikationsfähigen Doppelpumpenmanagement (zeit-, last- und störabhängig)

Busschnittstelle für BACnet Datenkommunikation
Geräteprofil: BACnet Smart Actuator (B-SA)
Die Schnittstelle für busfähige Datenkommunikation zwischen Pumpe und der übergeordeten Gebäudeautomation ist einschließlich folgender Komponenten zu realisieren:
-  Hardware: Steckmodul auf Optionssteckplatz, eingebaut in Pumpe
-  Protokoll: BACnet Standard 2012, Version 1.12 nach DIN EN ISO 16484-5
-  Schnittstelle: auf Klemme verdrahtet, BACnet Feldbusankopplung über RS485
-  Data Link Layer: BACnet MS/TP (Master-Slave/Token Passing)
-  beschaltbare (Ein/Aus) integrierte Endwiderstände für BACnet MS/TP

Es sind mindestens folgende Objekte, auf die schreibend oder lesend zugegriffen werden kann, zu übertragen:
BO=Binary Output
BO=Start als übergeordnete Freigabe (schreiben)
MO=Multistate-Output
MO Regelart: Wahl mit den Einstellvarianten
AI Sollwertvorgabe; AI Regelung dp-v; AI Regelung dp-c
MO=ON/OFF: ON=Parametereinstellung an Pumpe; OFF=Parametereinstellung über BACnet MS/TP Bus
BI=Binary Input
BI: Betriebsmeldung (lesen)
BI: Störmeldung (lesen)
AI=Analog Input
AI Sollwertvorgabe (schreiben)
AI Regelung dp-v (schreiben)
AI Regelung dp-c (schreiben)
AI Zähler in kWh (lesen)
AI: Drehzahl (lesen)
AI: Durchfluss in m3/h (lesen)
AI: Leistung in W (lesen)
AI: Betriebsstunden in Stunden (lesen)

Die Pumpe ist werkseitig entsprechend zu parametrieren. Die Übertragung der BACnet-Objekte ist zu testen und zu protokollieren. Eine EDE-Austausch-Datei ist zu übergeben. Des Weiteren sind für die Pumpe für die Datenübertragung über BACnet MS/TP folgende Parameter einzustellen: Busprotokoll BACnet MS/TP, Baudrate, Busadresse

**2.1.5.6.140 Umwälz-Kreiselpumpe Nassläufer stufenlos regelbar Kühlwasser PN10 Inline-Pumpe Flanschanschl. DN65 Gehäuse Guss Laufrad Kunststoff 230VAC**
*** Leitbeschreibung
STLB-Bau 2026-04 040
Kreiselpumpe als Umwälzpumpe, als Nassläufer, stufenlos regelbar, differenzdruckgeregelt, einschl. Erfassung von Betriebs- und Störmeldungen, ausgerüstet zum Anschluss an die Gebäudeautomation (GA) DIN EN ISO 16484-3,
benötigter Volumenstrom Pumpe in m3/h '19,9'

Mind.-Förderhöhe in m '11,5'

Fördermedium Kühlwasser,
min./max. Betriebstemperatur in Grad C '0/20'

Betriebsdruck PN 10, als Inline-Pumpe, mit Flanschanschluss, DN 65, Gehäuse aus Gusseisen, Laufrad aus Kunststoff, mit Motor, Bemessungsbetriebsspannung 230 V AC, EEI kleiner gleich 0,20, als Hocheffizienzpumpe, Ausführung gemäß Einzelbeschreibung,
Einzelbeschreibungs-Nr 'Einschl. Gegenflansche, Schrauben, Unterlegscheiben, Muttern und Dichtungen'.
Menge: 1,000 St
DIN 276-2018 / IBP: 434
Bauabschnitte / Kostenträger: 434
*Unterbeschreibung 1 Diffusionsdichte Kältedämmschale zur Dämmung von Pumpengehäusen*
Diffusionsdichte Kältedämmschale zur Dämmung von Pumpengehäusen in Klimaanlagen und Kühlsystemen.

Technische Daten
-Werkstoff: Elastomer-Material
-Farbe: schwarz
-Medium-Temperaturbereich: -10 °C bis +110 °C
-Umgebungs-Temperaturbreich: -10 °C bis + 40 °C
-Wasserdampf-Diffusionswiderstand μ: ≥ 10 000
-Brandschutzklasse: schwerentflammbar, B-s3, d0 (gem. EN 13501-1)
-Wärmeleifähigkeit: 0,033 W/(m*K)
-RoHS & REACH-konform
-Frei von Flammschutzmittel (HBCD)
*Unterbeschreibung 2 Nachrüstbares Steckmodul mit digitaler Schnittstelle BACnet MS/TP*
Nachrüstbares Steckmodul mit digitaler Schnittstelle BACnet MS/TP
als Pumpenzubehör zum Anschluss an die Gebäudeautomation einschließlich kommunikationsfähigen Doppelpumpenmanagement (zeit-, last- und störabhängig)

Busschnittstelle für BACnet Datenkommunikation
Geräteprofil: BACnet Smart Actuator (B-SA)
Die Schnittstelle für busfähige Datenkommunikation zwischen Pumpe und der übergeordeten Gebäudeautomation ist einschließlich folgender Komponenten zu realisieren:
-  Hardware: Steckmodul auf Optionssteckplatz, eingebaut in Pumpe
-  Protokoll: BACnet Standard 2012, Version 1.12 nach DIN EN ISO 16484-5
-  Schnittstelle: auf Klemme verdrahtet, BACnet Feldbusankopplung über RS485
-  Data Link Layer: BACnet MS/TP (Master-Slave/Token Passing)
-  beschaltbare (Ein/Aus) integrierte Endwiderstände für BACnet MS/TP

Es sind mindestens folgende Objekte, auf die schreibend oder lesend zugegriffen werden kann, zu übertragen:
BO=Binary Output
BO=Start als übergeordnete Freigabe (schreiben)
MO=Multistate-Output
MO Regelart: Wahl mit den Einstellvarianten
AI Sollwertvorgabe; AI Regelung dp-v; AI Regelung dp-c
MO=ON/OFF: ON=Parametereinstellung an Pumpe; OFF=Parametereinstellung über BACnet MS/TP Bus
BI=Binary Input
BI: Betriebsmeldung (lesen)
BI: Störmeldung (lesen)
AI=Analog Input
AI Sollwertvorgabe (schreiben)
AI Regelung dp-v (schreiben)
AI Regelung dp-c (schreiben)
AI Zähler in kWh (lesen)
AI: Drehzahl (lesen)
AI: Durchfluss in m3/h (lesen)
AI: Leistung in W (lesen)
AI: Betriebsstunden in Stunden (lesen)

Die Pumpe ist werkseitig entsprechend zu parametrieren. Die Übertragung der BACnet-Objekte ist zu testen und zu protokollieren. Eine EDE-Austausch-Datei ist zu übergeben. Des Weiteren sind für die Pumpe für die Datenübertragung über BACnet MS/TP folgende Parameter einzustellen: Busprotokoll BACnet MS/TP, Baudrate, Busadresse

**2.1.5.6.150 Umwälz-Kreiselpumpe Nassläufer stufenlos regelbar Kühlwasser PN10 Inline-Pumpe Flanschanschl. DN65 Gehäuse Guss Laufrad Kunststoff 230VAC**
*** Leitbeschreibung
STLB-Bau 2026-04 040
Kreiselpumpe als Umwälzpumpe, als Nassläufer, stufenlos regelbar, differenzdruckgeregelt, einschl. Erfassung von Betriebs- und Störmeldungen, ausgerüstet zum Anschluss an die Gebäudeautomation (GA) DIN EN ISO 16484-3,
benötigter Volumenstrom Pumpe in m3/h '22,1'

Mind.-Förderhöhe in m '5,5'

Fördermedium Kühlwasser,
min./max. Betriebstemperatur in Grad C '0/20'

Betriebsdruck PN 10, als Inline-Pumpe, mit Flanschanschluss, DN 65, Gehäuse aus Gusseisen, Laufrad aus Kunststoff, mit Motor, Bemessungsbetriebsspannung 230 V AC, EEI kleiner gleich 0,20, als Hocheffizienzpumpe, Ausführung gemäß Einzelbeschreibung,
Einzelbeschreibungs-Nr 'Einschl. Gegenflansche, Schrauben, Unterlegscheiben, Muttern und Dichtungen'.
Menge: 1,000 St
DIN 276-2018 / IBP: 434
Bauabschnitte / Kostenträger: 434
*Unterbeschreibung 1 Diffusionsdichte Kältedämmschale zur Dämmung von Pumpengehäusen*
Diffusionsdichte Kältedämmschale zur Dämmung von Pumpengehäusen in Klimaanlagen und Kühlsystemen.

Technische Daten
-Werkstoff: Elastomer-Material
-Farbe: schwarz
-Medium-Temperaturbereich: -10 °C bis +110 °C
-Umgebungs-Temperaturbreich: -10 °C bis + 40 °C
-Wasserdampf-Diffusionswiderstand μ: ≥ 10 000
-Brandschutzklasse: schwerentflammbar, B-s3, d0 (gem. EN 13501-1)
-Wärmeleifähigkeit: 0,033 W/(m*K)
-RoHS & REACH-konform
-Frei von Flammschutzmittel (HBCD)
*Unterbeschreibung 2 Nachrüstbares Steckmodul mit digitaler Schnittstelle BACnet MS/TP*
Nachrüstbares Steckmodul mit digitaler Schnittstelle BACnet MS/TP
als Pumpenzubehör zum Anschluss an die Gebäudeautomation einschließlich kommunikationsfähigen Doppelpumpenmanagement (zeit-, last- und störabhängig)

Busschnittstelle für BACnet Datenkommunikation
Geräteprofil: BACnet Smart Actuator (B-SA)
Die Schnittstelle für busfähige Datenkommunikation zwischen Pumpe und der übergeordeten Gebäudeautomation ist einschließlich folgender Komponenten zu realisieren:
-  Hardware: Steckmodul auf Optionssteckplatz, eingebaut in Pumpe
-  Protokoll: BACnet Standard 2012, Version 1.12 nach DIN EN ISO 16484-5
-  Schnittstelle: auf Klemme verdrahtet, BACnet Feldbusankopplung über RS485
-  Data Link Layer: BACnet MS/TP (Master-Slave/Token Passing)
-  beschaltbare (Ein/Aus) integrierte Endwiderstände für BACnet MS/TP

Es sind mindestens folgende Objekte, auf die schreibend oder lesend zugegriffen werden kann, zu übertragen:
BO=Binary Output
BO=Start als übergeordnete Freigabe (schreiben)
MO=Multistate-Output
MO Regelart: Wahl mit den Einstellvarianten
AI Sollwertvorgabe; AI Regelung dp-v; AI Regelung dp-c
MO=ON/OFF: ON=Parametereinstellung an Pumpe; OFF=Parametereinstellung über BACnet MS/TP Bus
BI=Binary Input
BI: Betriebsmeldung (lesen)
BI: Störmeldung (lesen)
AI=Analog Input
AI Sollwertvorgabe (schreiben)
AI Regelung dp-v (schreiben)
AI Regelung dp-c (schreiben)
AI Zähler in kWh (lesen)
AI: Drehzahl (lesen)
AI: Durchfluss in m3/h (lesen)
AI: Leistung in W (lesen)
AI: Betriebsstunden in Stunden (lesen)

Die Pumpe ist werkseitig entsprechend zu parametrieren. Die Übertragung der BACnet-Objekte ist zu testen und zu protokollieren. Eine EDE-Austausch-Datei ist zu übergeben. Des Weiteren sind für die Pumpe für die Datenübertragung über BACnet MS/TP folgende Parameter einzustellen: Busprotokoll BACnet MS/TP, Baudrate, Busadresse

**2.1.5.6.160 Umwälz-Kreiselpumpe Nassläufer stufenlos regelbar Kühlwasser PN6 Inline-Pumpe Flanschanschl. DN80 Gehäuse Guss Laufrad Kunststoff 230VAC**
*** Leitbeschreibung
STLB-Bau 2026-04 040
Kreiselpumpe als Umwälzpumpe, als Nassläufer, stufenlos regelbar, differenzdruckgeregelt, einschl. Erfassung von Betriebs- und Störmeldungen, ausgerüstet zum Anschluss an die Gebäudeautomation (GA) DIN EN ISO 16484-3,
benötigter Volumenstrom Pumpe in m3/h '23,0'

Mind.-Förderhöhe in m '10,5'

Fördermedium Kühlwasser,
min./max. Betriebstemperatur in Grad C '5/20'

Betriebsdruck PN 6, als Inline-Pumpe, mit Flanschanschluss, DN 80, Gehäuse aus Gusseisen, Laufrad aus Kunststoff, mit Motor, Bemessungsbetriebsspannung 230 V AC, EEI kleiner gleich 0,20, als Hocheffizienzpumpe, Ausführung gemäß Einzelbeschreibung,
Einzelbeschreibungs-Nr 'Einschl. Gegenflansche, Schrauben, Unterlegscheiben, Muttern und Dichtungen'.
Menge: 1,000 St
DIN 276-2018 / IBP: 434
Bauabschnitte / Kostenträger: 434
*Unterbeschreibung 1 Diffusionsdichte Kältedämmschale zur Dämmung von Pumpengehäusen*
Diffusionsdichte Kältedämmschale zur Dämmung von Pumpengehäusen in Klimaanlagen und Kühlsystemen.

Technische Daten
-Werkstoff: Elastomer-Material
-Farbe: schwarz
-Medium-Temperaturbereich: -10 °C bis +110 °C
-Umgebungs-Temperaturbreich: -10 °C bis + 40 °C
-Wasserdampf-Diffusionswiderstand μ: ≥ 10 000
-Brandschutzklasse: schwerentflammbar, B-s3, d0 (gem. EN 13501-1)
-Wärmeleifähigkeit: 0,033 W/(m*K)
-RoHS & REACH-konform
-Frei von Flammschutzmittel (HBCD)
*Unterbeschreibung 2 Nachrüstbares Steckmodul mit digitaler Schnittstelle BACnet MS/TP*
Nachrüstbares Steckmodul mit digitaler Schnittstelle BACnet MS/TP
als Pumpenzubehör zum Anschluss an die Gebäudeautomation einschließlich kommunikationsfähigen Doppelpumpenmanagement (zeit-, last- und störabhängig)

Busschnittstelle für BACnet Datenkommunikation
Geräteprofil: BACnet Smart Actuator (B-SA)
Die Schnittstelle für busfähige Datenkommunikation zwischen Pumpe und der übergeordeten Gebäudeautomation ist einschließlich folgender Komponenten zu realisieren:
-  Hardware: Steckmodul auf Optionssteckplatz, eingebaut in Pumpe
-  Protokoll: BACnet Standard 2012, Version 1.12 nach DIN EN ISO 16484-5
-  Schnittstelle: auf Klemme verdrahtet, BACnet Feldbusankopplung über RS485
-  Data Link Layer: BACnet MS/TP (Master-Slave/Token Passing)
-  beschaltbare (Ein/Aus) integrierte Endwiderstände für BACnet MS/TP

Es sind mindestens folgende Objekte, auf die schreibend oder lesend zugegriffen werden kann, zu übertragen:
BO=Binary Output
BO=Start als übergeordnete Freigabe (schreiben)
MO=Multistate-Output
MO Regelart: Wahl mit den Einstellvarianten
AI Sollwertvorgabe; AI Regelung dp-v; AI Regelung dp-c
MO=ON/OFF: ON=Parametereinstellung an Pumpe; OFF=Parametereinstellung über BACnet MS/TP Bus
BI=Binary Input
BI: Betriebsmeldung (lesen)
BI: Störmeldung (lesen)
AI=Analog Input
AI Sollwertvorgabe (schreiben)
AI Regelung dp-v (schreiben)
AI Regelung dp-c (schreiben)
AI Zähler in kWh (lesen)
AI: Drehzahl (lesen)
AI: Durchfluss in m3/h (lesen)
AI: Leistung in W (lesen)
AI: Betriebsstunden in Stunden (lesen)

Die Pumpe ist werkseitig entsprechend zu parametrieren. Die Übertragung der BACnet-Objekte ist zu testen und zu protokollieren. Eine EDE-Austausch-Datei ist zu übergeben. Des Weiteren sind für die Pumpe für die Datenübertragung über BACnet MS/TP folgende Parameter einzustellen: Busprotokoll BACnet MS/TP, Baudrate, Busadresse

**2.1.5.6.170 Umwälz-Kreiselpumpe Nassläufer stufenlos regelbar Kühlwasser PN6 Inline-Pumpe Flanschanschl. DN80 Gehäuse Guss Laufrad Kunststoff 230VAC**
*** Leitbeschreibung
STLB-Bau 2026-04 040
Kreiselpumpe als Umwälzpumpe, als Nassläufer, stufenlos regelbar, differenzdruckgeregelt, einschl. Erfassung von Betriebs- und Störmeldungen, ausgerüstet zum Anschluss an die Gebäudeautomation (GA) DIN EN ISO 16484-3,
benötigter Volumenstrom Pumpe in m3/h '28,6'

Mind.-Förderhöhe in m '8,1'

Fördermedium Kühlwasser,
min./max. Betriebstemperatur in Grad C '5/20'

Betriebsdruck PN 6, als Inline-Pumpe, mit Flanschanschluss, DN 80, Gehäuse aus Gusseisen, Laufrad aus Kunststoff, mit Motor, Bemessungsbetriebsspannung 230 V AC, EEI kleiner gleich 0,20, als Hocheffizienzpumpe, Ausführung gemäß Einzelbeschreibung,
Einzelbeschreibungs-Nr 'Einschl. Gegenflansche, Schrauben, Unterlegscheiben, Muttern und Dichtungen'.
Menge: 4,000 St
DIN 276-2018 / IBP: 434
Bauabschnitte / Kostenträger: 434
*Unterbeschreibung 1 Diffusionsdichte Kältedämmschale zur Dämmung von Pumpengehäusen*
Diffusionsdichte Kältedämmschale zur Dämmung von Pumpengehäusen in Klimaanlagen und Kühlsystemen.

Technische Daten
-Werkstoff: Elastomer-Material
-Farbe: schwarz
-Medium-Temperaturbereich: -10 °C bis +110 °C
-Umgebungs-Temperaturbreich: -10 °C bis + 40 °C
-Wasserdampf-Diffusionswiderstand μ: ≥ 10 000
-Brandschutzklasse: schwerentflammbar, B-s3, d0 (gem. EN 13501-1)
-Wärmeleifähigkeit: 0,033 W/(m*K)
-RoHS & REACH-konform
-Frei von Flammschutzmittel (HBCD)
*Unterbeschreibung 2 Nachrüstbares Steckmodul mit digitaler Schnittstelle BACnet MS/TP*
Nachrüstbares Steckmodul mit digitaler Schnittstelle BACnet MS/TP
als Pumpenzubehör zum Anschluss an die Gebäudeautomation einschließlich kommunikationsfähigen Doppelpumpenmanagement (zeit-, last- und störabhängig)

Busschnittstelle für BACnet Datenkommunikation
Geräteprofil: BACnet Smart Actuator (B-SA)
Die Schnittstelle für busfähige Datenkommunikation zwischen Pumpe und der übergeordeten Gebäudeautomation ist einschließlich folgender Komponenten zu realisieren:
-  Hardware: Steckmodul auf Optionssteckplatz, eingebaut in Pumpe
-  Protokoll: BACnet Standard 2012, Version 1.12 nach DIN EN ISO 16484-5
-  Schnittstelle: auf Klemme verdrahtet, BACnet Feldbusankopplung über RS485
-  Data Link Layer: BACnet MS/TP (Master-Slave/Token Passing)
-  beschaltbare (Ein/Aus) integrierte Endwiderstände für BACnet MS/TP

Es sind mindestens folgende Objekte, auf die schreibend oder lesend zugegriffen werden kann, zu übertragen:
BO=Binary Output
BO=Start als übergeordnete Freigabe (schreiben)
MO=Multistate-Output
MO Regelart: Wahl mit den Einstellvarianten
AI Sollwertvorgabe; AI Regelung dp-v; AI Regelung dp-c
MO=ON/OFF: ON=Parametereinstellung an Pumpe; OFF=Parametereinstellung über BACnet MS/TP Bus
BI=Binary Input
BI: Betriebsmeldung (lesen)
BI: Störmeldung (lesen)
AI=Analog Input
AI Sollwertvorgabe (schreiben)
AI Regelung dp-v (schreiben)
AI Regelung dp-c (schreiben)
AI Zähler in kWh (lesen)
AI: Drehzahl (lesen)
AI: Durchfluss in m3/h (lesen)
AI: Leistung in W (lesen)
AI: Betriebsstunden in Stunden (lesen)

Die Pumpe ist werkseitig entsprechend zu parametrieren. Die Übertragung der BACnet-Objekte ist zu testen und zu protokollieren. Eine EDE-Austausch-Datei ist zu übergeben. Des Weiteren sind für die Pumpe für die Datenübertragung über BACnet MS/TP folgende Parameter einzustellen: Busprotokoll BACnet MS/TP, Baudrate, Busadresse

**2.1.5.6.180 Umwälz-Kreiselpumpe Nassläufer stufenlos regelbar Kühlwasser PN6 Inline-Pumpe Flanschanschl. DN80 Gehäuse Guss Laufrad Kunststoff 230VAC**
*** Leitbeschreibung
STLB-Bau 2026-04 040
Kreiselpumpe als Umwälzpumpe, als Nassläufer, stufenlos regelbar, differenzdruckgeregelt, einschl. Erfassung von Betriebs- und Störmeldungen, ausgerüstet zum Anschluss an die Gebäudeautomation (GA) DIN EN ISO 16484-3,
benötigter Volumenstrom Pumpe in m3/h '28,7'

Mind.-Förderhöhe in m '12,0'

Fördermedium Kühlwasser,
min./max. Betriebstemperatur in Grad C '5/20'

Betriebsdruck PN 6, als Inline-Pumpe, mit Flanschanschluss, DN 80, Gehäuse aus Gusseisen, Laufrad aus Kunststoff, mit Motor, Bemessungsbetriebsspannung 230 V AC, EEI kleiner gleich 0,20, als Hocheffizienzpumpe, Ausführung gemäß Einzelbeschreibung,
Einzelbeschreibungs-Nr 'Einschl. Gegenflansche, Schrauben, Unterlegscheiben, Muttern und Dichtungen'.
Menge: 1,000 St
DIN 276-2018 / IBP: 434
Bauabschnitte / Kostenträger: 434
*Unterbeschreibung 1 Diffusionsdichte Kältedämmschale zur Dämmung von Pumpengehäusen*
Diffusionsdichte Kältedämmschale zur Dämmung von Pumpengehäusen in Klimaanlagen und Kühlsystemen.

Technische Daten
-Werkstoff: Elastomer-Material
-Farbe: schwarz
-Medium-Temperaturbereich: -10 °C bis +110 °C
-Umgebungs-Temperaturbreich: -10 °C bis + 40 °C
-Wasserdampf-Diffusionswiderstand μ: ≥ 10 000
-Brandschutzklasse: schwerentflammbar, B-s3, d0 (gem. EN 13501-1)
-Wärmeleifähigkeit: 0,033 W/(m*K)
-RoHS & REACH-konform
-Frei von Flammschutzmittel (HBCD)
*Unterbeschreibung 2 Nachrüstbares Steckmodul mit digitaler Schnittstelle BACnet MS/TP*
Nachrüstbares Steckmodul mit digitaler Schnittstelle BACnet MS/TP
als Pumpenzubehör zum Anschluss an die Gebäudeautomation einschließlich kommunikationsfähigen Doppelpumpenmanagement (zeit-, last- und störabhängig)

Busschnittstelle für BACnet Datenkommunikation
Geräteprofil: BACnet Smart Actuator (B-SA)
Die Schnittstelle für busfähige Datenkommunikation zwischen Pumpe und der übergeordeten Gebäudeautomation ist einschließlich folgender Komponenten zu realisieren:
-  Hardware: Steckmodul auf Optionssteckplatz, eingebaut in Pumpe
-  Protokoll: BACnet Standard 2012, Version 1.12 nach DIN EN ISO 16484-5
-  Schnittstelle: auf Klemme verdrahtet, BACnet Feldbusankopplung über RS485
-  Data Link Layer: BACnet MS/TP (Master-Slave/Token Passing)
-  beschaltbare (Ein/Aus) integrierte Endwiderstände für BACnet MS/TP

Es sind mindestens folgende Objekte, auf die schreibend oder lesend zugegriffen werden kann, zu übertragen:
BO=Binary Output
BO=Start als übergeordnete Freigabe (schreiben)
MO=Multistate-Output
MO Regelart: Wahl mit den Einstellvarianten
AI Sollwertvorgabe; AI Regelung dp-v; AI Regelung dp-c
MO=ON/OFF: ON=Parametereinstellung an Pumpe; OFF=Parametereinstellung über BACnet MS/TP Bus
BI=Binary Input
BI: Betriebsmeldung (lesen)
BI: Störmeldung (lesen)
AI=Analog Input
AI Sollwertvorgabe (schreiben)
AI Regelung dp-v (schreiben)
AI Regelung dp-c (schreiben)
AI Zähler in kWh (lesen)
AI: Drehzahl (lesen)
AI: Durchfluss in m3/h (lesen)
AI: Leistung in W (lesen)
AI: Betriebsstunden in Stunden (lesen)

Die Pumpe ist werkseitig entsprechend zu parametrieren. Die Übertragung der BACnet-Objekte ist zu testen und zu protokollieren. Eine EDE-Austausch-Datei ist zu übergeben. Des Weiteren sind für die Pumpe für die Datenübertragung über BACnet MS/TP folgende Parameter einzustellen: Busprotokoll BACnet MS/TP, Baudrate, Busadresse

**2.1.5.6.190 Umwälz-Kreiselpumpe Nassläufer stufenlos regelbar Kühlwasser PN6 Inline-Pumpe Flanschanschl. DN100 Gehäuse Guss Laufrad Kunststoff 230VAC**
*** Leitbeschreibung
STLB-Bau 2026-04 040
Kreiselpumpe als Umwälzpumpe, als Nassläufer, stufenlos regelbar, differenzdruckgeregelt, einschl. Erfassung von Betriebs- und Störmeldungen, ausgerüstet zum Anschluss an die Gebäudeautomation (GA) DIN EN ISO 16484-3,
benötigter Volumenstrom Pumpe in m3/h '22,1'

Mind.-Förderhöhe in m '5,44'

Fördermedium Kühlwasser,
min./max. Betriebstemperatur in Grad C '5/20'

Betriebsdruck PN 6, als Inline-Pumpe, mit Flanschanschluss, DN 100, Gehäuse aus Gusseisen, Laufrad aus Kunststoff, mit Motor, Bemessungsbetriebsspannung 230 V AC, EEI kleiner gleich 0,20, als Hocheffizienzpumpe, Ausführung gemäß Einzelbeschreibung,
Einzelbeschreibungs-Nr 'Einschl. Gegenflansche, Schrauben, Unterlegscheiben, Muttern und Dichtungen'.
Menge: 1,000 St
DIN 276-2018 / IBP: 434
Bauabschnitte / Kostenträger: 434
*Unterbeschreibung 1 Diffusionsdichte Kältedämmschale zur Dämmung von Pumpengehäusen*
Diffusionsdichte Kältedämmschale zur Dämmung von Pumpengehäusen in Klimaanlagen und Kühlsystemen.

Technische Daten
-Werkstoff: Elastomer-Material
-Farbe: schwarz
-Medium-Temperaturbereich: -10 °C bis +110 °C
-Umgebungs-Temperaturbreich: -10 °C bis + 40 °C
-Wasserdampf-Diffusionswiderstand μ: ≥ 10 000
-Brandschutzklasse: schwerentflammbar, B-s3, d0 (gem. EN 13501-1)
-Wärmeleifähigkeit: 0,033 W/(m*K)
-RoHS & REACH-konform
-Frei von Flammschutzmittel (HBCD)
*Unterbeschreibung 2 Nachrüstbares Steckmodul mit digitaler Schnittstelle BACnet MS/TP*
Nachrüstbares Steckmodul mit digitaler Schnittstelle BACnet MS/TP
als Pumpenzubehör zum Anschluss an die Gebäudeautomation einschließlich kommunikationsfähigen Doppelpumpenmanagement (zeit-, last- und störabhängig)

Busschnittstelle für BACnet Datenkommunikation
Geräteprofil: BACnet Smart Actuator (B-SA)
Die Schnittstelle für busfähige Datenkommunikation zwischen Pumpe und der übergeordeten Gebäudeautomation ist einschließlich folgender Komponenten zu realisieren:
-  Hardware: Steckmodul auf Optionssteckplatz, eingebaut in Pumpe
-  Protokoll: BACnet Standard 2012, Version 1.12 nach DIN EN ISO 16484-5
-  Schnittstelle: auf Klemme verdrahtet, BACnet Feldbusankopplung über RS485
-  Data Link Layer: BACnet MS/TP (Master-Slave/Token Passing)
-  beschaltbare (Ein/Aus) integrierte Endwiderstände für BACnet MS/TP

Es sind mindestens folgende Objekte, auf die schreibend oder lesend zugegriffen werden kann, zu übertragen:
BO=Binary Output
BO=Start als übergeordnete Freigabe (schreiben)
MO=Multistate-Output
MO Regelart: Wahl mit den Einstellvarianten
AI Sollwertvorgabe; AI Regelung dp-v; AI Regelung dp-c
MO=ON/OFF: ON=Parametereinstellung an Pumpe; OFF=Parametereinstellung über BACnet MS/TP Bus
BI=Binary Input
BI: Betriebsmeldung (lesen)
BI: Störmeldung (lesen)
AI=Analog Input
AI Sollwertvorgabe (schreiben)
AI Regelung dp-v (schreiben)
AI Regelung dp-c (schreiben)
AI Zähler in kWh (lesen)
AI: Drehzahl (lesen)
AI: Durchfluss in m3/h (lesen)
AI: Leistung in W (lesen)
AI: Betriebsstunden in Stunden (lesen)

Die Pumpe ist werkseitig entsprechend zu parametrieren. Die Übertragung der BACnet-Objekte ist zu testen und zu protokollieren. Eine EDE-Austausch-Datei ist zu übergeben. Des Weiteren sind für die Pumpe für die Datenübertragung über BACnet MS/TP folgende Parameter einzustellen: Busprotokoll BACnet MS/TP, Baudrate, Busadresse

**2.1.5.6.200 Umwälz-Kreiselpumpe Nassläufer stufenlos regelbar Kühlwasser PN6 Inline-Pumpe Flanschanschl. DN100 Gehäuse Guss Laufrad Kunststoff 230VAC**
*** Leitbeschreibung
STLB-Bau 2026-04 040
Kreiselpumpe als Umwälzpumpe, als Nassläufer, stufenlos regelbar, differenzdruckgeregelt, einschl. Erfassung von Betriebs- und Störmeldungen, ausgerüstet zum Anschluss an die Gebäudeautomation (GA) DIN EN ISO 16484-3,
benötigter Volumenstrom Pumpe in m3/h '28,6'

Mind.-Förderhöhe in m '8'

Fördermedium Kühlwasser,
min./max. Betriebstemperatur in Grad C '5/20'

Betriebsdruck PN 6, als Inline-Pumpe, mit Flanschanschluss, DN 100, Gehäuse aus Gusseisen, Laufrad aus Kunststoff, mit Motor, Bemessungsbetriebsspannung 230 V AC, EEI kleiner gleich 0,20, als Hocheffizienzpumpe, Ausführung gemäß Einzelbeschreibung,
Einzelbeschreibungs-Nr 'Einschl. Gegenflansche, Schrauben, Unterlegscheiben, Muttern und Dichtungen'.
Menge: 1,000 St
DIN 276-2018 / IBP: 434
Bauabschnitte / Kostenträger: 434
*Unterbeschreibung 1 Diffusionsdichte Kältedämmschale zur Dämmung von Pumpengehäusen*
Diffusionsdichte Kältedämmschale zur Dämmung von Pumpengehäusen in Klimaanlagen und Kühlsystemen.

Technische Daten
-Werkstoff: Elastomer-Material
-Farbe: schwarz
-Medium-Temperaturbereich: -10 °C bis +110 °C
-Umgebungs-Temperaturbreich: -10 °C bis + 40 °C
-Wasserdampf-Diffusionswiderstand μ: ≥ 10 000
-Brandschutzklasse: schwerentflammbar, B-s3, d0 (gem. EN 13501-1)
-Wärmeleifähigkeit: 0,033 W/(m*K)
-RoHS & REACH-konform
-Frei von Flammschutzmittel (HBCD)
*Unterbeschreibung 2 Nachrüstbares Steckmodul mit digitaler Schnittstelle BACnet MS/TP*
Nachrüstbares Steckmodul mit digitaler Schnittstelle BACnet MS/TP
als Pumpenzubehör zum Anschluss an die Gebäudeautomation einschließlich kommunikationsfähigen Doppelpumpenmanagement (zeit-, last- und störabhängig)

Busschnittstelle für BACnet Datenkommunikation
Geräteprofil: BACnet Smart Actuator (B-SA)
Die Schnittstelle für busfähige Datenkommunikation zwischen Pumpe und der übergeordeten Gebäudeautomation ist einschließlich folgender Komponenten zu realisieren:
-  Hardware: Steckmodul auf Optionssteckplatz, eingebaut in Pumpe
-  Protokoll: BACnet Standard 2012, Version 1.12 nach DIN EN ISO 16484-5
-  Schnittstelle: auf Klemme verdrahtet, BACnet Feldbusankopplung über RS485
-  Data Link Layer: BACnet MS/TP (Master-Slave/Token Passing)
-  beschaltbare (Ein/Aus) integrierte Endwiderstände für BACnet MS/TP

Es sind mindestens folgende Objekte, auf die schreibend oder lesend zugegriffen werden kann, zu übertragen:
BO=Binary Output
BO=Start als übergeordnete Freigabe (schreiben)
MO=Multistate-Output
MO Regelart: Wahl mit den Einstellvarianten
AI Sollwertvorgabe; AI Regelung dp-v; AI Regelung dp-c
MO=ON/OFF: ON=Parametereinstellung an Pumpe; OFF=Parametereinstellung über BACnet MS/TP Bus
BI=Binary Input
BI: Betriebsmeldung (lesen)
BI: Störmeldung (lesen)
AI=Analog Input
AI Sollwertvorgabe (schreiben)
AI Regelung dp-v (schreiben)
AI Regelung dp-c (schreiben)
AI Zähler in kWh (lesen)
AI: Drehzahl (lesen)
AI: Durchfluss in m3/h (lesen)
AI: Leistung in W (lesen)
AI: Betriebsstunden in Stunden (lesen)

Die Pumpe ist werkseitig entsprechend zu parametrieren. Die Übertragung der BACnet-Objekte ist zu testen und zu protokollieren. Eine EDE-Austausch-Datei ist zu übergeben. Des Weiteren sind für die Pumpe für die Datenübertragung über BACnet MS/TP folgende Parameter einzustellen: Busprotokoll BACnet MS/TP, Baudrate, Busadresse

**2.1.5.6.210 Umwälz-Kreiselpumpe Trockenläufer stufenlos regelbar Kühlwasser PN16 Inline-Pumpe Flanschanschl. DN50 Gehäuse Guss 400VAC**
*** Leitbeschreibung
STLB-Bau 2026-04 040
Kreiselpumpe als Umwälzpumpe, als Trockenläufer, stufenlos regelbar, differenzdruckgeregelt, Kommunikationsschnittstelle BACnet MS/TP DIN EN ISO 16484-5, einschl. Erfassung von Betriebs- und Störmeldungen, ausgerüstet zum Anschluss an die Gebäudeautomation (GA) DIN EN ISO 16484-3,
benötigter Volumenstrom Pumpe in m3/h '40,0'

Mind.-Förderhöhe in m '8,0'

Fördermedium Kühlwasser,
min./max. Betriebstemperatur in Grad C '5/20'

Betriebsdruck PN 16, als Inline-Pumpe, mit Flanschanschluss, DN 50, Gehäuse aus Gusseisen, mit Motor DIN EN 60034-1 (VDE 0530-1), Bemessungsbetriebsspannung 400 V AC, Schutzart IP 55 DIN EN 60529 (VDE 0470-1), mit Motorschutz über Kaltleiter, Energieeffizienzklasse Motor IE 5 DIN VDE 0530-30-2 (VDE 0530-30-2), Ausführung gemäß Einzelbeschreibung,
Einzelbeschreibungs-Nr 'Einschl. Gegenflansche, Schrauben, Unterlegscheiben, Muttern und Dichtungen. Einstufige Spiralpumpe mit gegenüberliegenden Saug- und Druckstutzen in Inlinebauweise, integrierter Frequenzumrichter, mit einer nicht entlasteten Gummi-Faltenbalgdichtung. Gleitringdichtung nach EN 12756, mit einem lüftergekühlten Permanentmagnet-Synchronmotor, Flansche mit Druckmessanschlüssen'.
Menge: 1,000 St
DIN 276-2018 / IBP: 434
Bauabschnitte / Kostenträger: 434
*Unterbeschreibung 1 Schalldämmplatte zur Körperschalldämpfung von Profilstahlkonstruktionen, aus synthetischem Gummi, dauerelastisch, Dicke 10 mm, Belastung 20 N/cm2.*
*Unterbeschreibung 2 Schalldämmplatte für Pumpenaggregat zur Verminderung von Körperschallübertragung, aus synthetischem Gummi, dauerelastisch, Dicke 10 mm, Belastung 20 N/cm2.*

**2.1.5.6.220 Umwälz-Kreiselpumpe Trockenläufer stufenlos regelbar Kühlwasser PN16 Inline-Pumpe Flanschanschl. DN65 Gehäuse Guss 400VAC**
*** Leitbeschreibung
STLB-Bau 2026-04 040
Kreiselpumpe als Umwälzpumpe, als Trockenläufer, stufenlos regelbar, differenzdruckgeregelt, Kommunikationsschnittstelle BACnet MS/TP DIN EN ISO 16484-5, einschl. Erfassung von Betriebs- und Störmeldungen, ausgerüstet zum Anschluss an die Gebäudeautomation (GA) DIN EN ISO 16484-3,
benötigter Volumenstrom Pumpe in m3/h '59,2'

Mind.-Förderhöhe in m '9,5'

Fördermedium Kühlwasser,
min./max. Betriebstemperatur in Grad C '5/20'

Betriebsdruck PN 16, als Inline-Pumpe, mit Flanschanschluss, DN 65, Gehäuse aus Gusseisen, mit Motor DIN EN 60034-1 (VDE 0530-1), Bemessungsbetriebsspannung 400 V AC, Schutzart IP 55 DIN EN 60529 (VDE 0470-1), mit Motorschutz über Kaltleiter, Energieeffizienzklasse Motor IE 5 DIN VDE 0530-30-2 (VDE 0530-30-2), Ausführung gemäß Einzelbeschreibung,
Einzelbeschreibungs-Nr 'Einschl. Gegenflansche, Schrauben, Unterlegscheiben, Muttern und Dichtungen. Einstufige Spiralpumpe mit gegenüberliegenden Saug- und Druckstutzen in Inlinebauweise, integrierter Frequenzumrichter, mit einer nicht entlasteten Gummi-Faltenbalgdichtung. Gleitringdichtung nach EN 12756, mit einem lüftergekühlten Permanentmagnet-Synchronmotor, Flansche mit Druckmessanschlüssen'.
Menge: 2,000 St
DIN 276-2018 / IBP: 434
Bauabschnitte / Kostenträger: 434
*Unterbeschreibung 1 Schalldämmplatte zur Körperschalldämpfung von Profilstahlkonstruktionen, aus synthetischem Gummi, dauerelastisch, Dicke 10 mm, Belastung 20 N/cm2.*
*Unterbeschreibung 2 Schalldämmplatte für Pumpenaggregat zur Verminderung von Körperschallübertragung, aus synthetischem Gummi, dauerelastisch, Dicke 10 mm, Belastung 20 N/cm2.*

**2.1.5.6.230 Umwälz-Kreiselpumpe Trockenläufer stufenlos regelbar Kühlwasser PN16 Inline-Pumpe Flanschanschl. DN65 Gehäuse Guss 400VAC**
*** Leitbeschreibung
STLB-Bau 2026-04 040
Kreiselpumpe als Umwälzpumpe, als Trockenläufer, stufenlos regelbar, differenzdruckgeregelt, Kommunikationsschnittstelle BACnet MS/TP DIN EN ISO 16484-5, einschl. Erfassung von Betriebs- und Störmeldungen, ausgerüstet zum Anschluss an die Gebäudeautomation (GA) DIN EN ISO 16484-3,
benötigter Volumenstrom Pumpe in m3/h '53,5'

Mind.-Förderhöhe in m '7,5'

Fördermedium Kühlwasser,
min./max. Betriebstemperatur in Grad C '5/20'

Betriebsdruck PN 16, als Inline-Pumpe, mit Flanschanschluss, DN 65, Gehäuse aus Gusseisen, mit Motor DIN EN 60034-1 (VDE 0530-1), Bemessungsbetriebsspannung 400 V AC, Schutzart IP 55 DIN EN 60529 (VDE 0470-1), mit Motorschutz über Kaltleiter, Energieeffizienzklasse Motor IE 5 DIN VDE 0530-30-2 (VDE 0530-30-2), Ausführung gemäß Einzelbeschreibung,
Einzelbeschreibungs-Nr 'Einschl. Gegenflansche, Schrauben, Unterlegscheiben, Muttern und Dichtungen. Einstufige Spiralpumpe mit gegenüberliegenden Saug- und Druckstutzen in Inlinebauweise, integrierter Frequenzumrichter, mit einer nicht entlasteten Gummi-Faltenbalgdichtung. Gleitringdichtung nach EN 12756, mit einem lüftergekühlten Permanentmagnet-Synchronmotor, Flansche mit Druckmessanschlüssen'.
Menge: 1,000 St
DIN 276-2018 / IBP: 434
Bauabschnitte / Kostenträger: 434
*Unterbeschreibung 1 Schalldämmplatte zur Körperschalldämpfung von Profilstahlkonstruktionen, aus synthetischem Gummi, dauerelastisch, Dicke 10 mm, Belastung 20 N/cm2.*
*Unterbeschreibung 2 Schalldämmplatte für Pumpenaggregat zur Verminderung von Körperschallübertragung, aus synthetischem Gummi, dauerelastisch, Dicke 10 mm, Belastung 20 N/cm2.*

**2.1.5.6.240 Umwälz-Kreiselpumpe Trockenläufer stufenlos regelbar Kühlwasser PN16 Inline-Pumpe Flanschanschl. DN80 Gehäuse Guss 400VAC**
*** Leitbeschreibung
STLB-Bau 2026-04 040
Kreiselpumpe als Umwälzpumpe, als Trockenläufer, stufenlos regelbar, differenzdruckgeregelt, Kommunikationsschnittstelle BACnet MS/TP DIN EN ISO 16484-5, einschl. Erfassung von Betriebs- und Störmeldungen, ausgerüstet zum Anschluss an die Gebäudeautomation (GA) DIN EN ISO 16484-3,
benötigter Volumenstrom Pumpe in m3/h '70,6'

Mind.-Förderhöhe in m '7,0'

Fördermedium Kühlwasser,
min./max. Betriebstemperatur in Grad C '5/20'

Betriebsdruck PN 16, als Inline-Pumpe, mit Flanschanschluss, DN 80, Gehäuse aus Gusseisen, mit Motor DIN EN 60034-1 (VDE 0530-1), Bemessungsbetriebsspannung 400 V AC, Schutzart IP 55 DIN EN 60529 (VDE 0470-1), mit Motorschutz über Kaltleiter, Energieeffizienzklasse Motor IE 5 DIN VDE 0530-30-2 (VDE 0530-30-2), Ausführung gemäß Einzelbeschreibung,
Einzelbeschreibungs-Nr 'Einschl. Gegenflansche, Schrauben, Unterlegscheiben, Muttern und Dichtungen. Einstufige Spiralpumpe mit gegenüberliegenden Saug- und Druckstutzen in Inlinebauweise, integrierter Frequenzumrichter, mit einer nicht entlasteten Gummi-Faltenbalgdichtung. Gleitringdichtung nach EN 12756, mit einem lüftergekühlten Permanentmagnet-Synchronmotor, Flansche mit Druckmessanschlüssen'.
Menge: 1,000 St
DIN 276-2018 / IBP: 434
Bauabschnitte / Kostenträger: 434
*Unterbeschreibung 1 Schalldämmplatte zur Körperschalldämpfung von Profilstahlkonstruktionen, aus synthetischem Gummi, dauerelastisch, Dicke 10 mm, Belastung 20 N/cm2.*
*Unterbeschreibung 2 Schalldämmplatte für Pumpenaggregat zur Verminderung von Körperschallübertragung, aus synthetischem Gummi, dauerelastisch, Dicke 10 mm, Belastung 20 N/cm2.*

*Hinweis*

##### 2.1.6 Rohrleitungskennzeichnung

###### 2.1.6.1 Farbkennzeichnung

*Hinweis: Nachfolgende Farbkennzeichnungen beziehen sich auf alle die unter Rohrleitungen genannten Medien, Montageorte und -höhen sowie ggf. zusätzlich beschriebene Sicherungsmaßnahmen.*
Nachfolgende Farbkennzeichnungen beziehen sich auf alle die unter Rohrleitungen genannten Medien, Montageorte und -höhen sowie ggf. zusätzlich beschriebene Sicherungsmaßnahmen.
Behinderungen durch beengte Montage- und Platzverhältnisse sind grundsätzlich in den Einheitspreisen mit einzukalkulieren.

**2.1.6.1.10 Farbkennzeichnung Heizung Vorlauf Farbringe Richtungspfeile**
STLB-Bau 2026-04 041
Farbkennzeichnung DIN 2404 des Heizungsleitungs-Vorlaufs, Kennzeichnung durch Farbringe und Angabe der Fließrichtung durch Richtungspfeile, Ausführung gemäß Einzelbeschreibung,
Einzelbeschreibungs-Nr 'Klimakaltwasser-Vorlauf. Die Kennzeichnung hat erst nach Fertigstellung der Dämmung und vor dem Schließen der Zwischendecken zu erfolgen.'.
Menge: 1246,000 St
DIN 276-2018 / IBP: 434
Bauabschnitte / Kostenträger: 434

**2.1.6.1.20 Farbkennzeichnung Heizung Rücklauf Farbringe Richtungspfeile**
STLB-Bau 2026-04 041
Farbkennzeichnung DIN 2404 des Heizungsleitungs-Rücklaufs, Kennzeichnung durch Farbringe und Angabe der Fließrichtung durch Richtungspfeile, Ausführung gemäß Einzelbeschreibung,
Einzelbeschreibungs-Nr 'Klimakaltwasser-Rücklauf. Die Kennzeichnung hat erst nach Fertigstellung der Dämmung und vor dem Schließen der Zwischendecken zu erfolgen.'.
Menge: 1246,000 St
DIN 276-2018 / IBP: 434
Bauabschnitte / Kostenträger: 434

**2.1.6.1.30 Farbkennzeichnung Wasser-Glycol-Gemisch Farbringe Richtungspfeile**
STLB-Bau 2026-04 041
Farbkennzeichnung DIN 2404 der Leitung für Wasser-Glycol-Gemisch, Kennzeichnung durch Farbringe und Angabe der Fließrichtung durch Richtungspfeile, Ausführung gemäß Einzelbeschreibung,
Einzelbeschreibungs-Nr 'Vorlauf.
Die Kennzeichnung hat erst nach Fertigstellung der Dämmung und vor dem Schließen der Zwischendecken zu erfolgen.'.
Menge: 144,000 St
DIN 276-2018 / IBP: 434
Bauabschnitte / Kostenträger: 434

**2.1.6.1.40 Farbkennzeichnung Wasser-Glycol-Gemisch Farbringe Richtungspfeile**
STLB-Bau 2026-04 041
Farbkennzeichnung DIN 2404 der Leitung für Wasser-Glycol-Gemisch, Kennzeichnung durch Farbringe und Angabe der Fließrichtung durch Richtungspfeile, Ausführung gemäß Einzelbeschreibung,
Einzelbeschreibungs-Nr 'Rücklauf.
Die Kennzeichnung hat erst nach Fertigstellung der Dämmung und vor dem Schließen der Zwischendecken zu erfolgen.'.
Menge: 144,000 St
DIN 276-2018 / IBP: 434
Bauabschnitte / Kostenträger: 434

##### 2.1.7 Befestigungen

###### 2.1.7.1 Ohne Brandschutzanforderungen, für Klimakaltwasser

*Hinweis: Hinweis Bohrrobotik*
Rohrbefestigungen:
Bohrungen für die Rohrleitungsinstallation werden vorab größtenteils von einem Bohrroboter erstellt. Auch die Stütz- und Haltekonstruktionen inkl. Rohraufhängungen werden vorab durch separate Fachgewerke erstellt.
Lediglich für folgende Bereiche müssen die Rohraufhängungen kalkuliert werden:
- Technikzentralen
- Versorgungsschächte
- Versorgungstunnel
- Zwischenwandinstallationen
- Bereichen in den Ebenen, wo Bohrrobotik nicht eingesetzt werden konnte.

*Hinweis*

**2.1.7.1.10 Rohrschelle Stahl verz axiale Dehnungsaufnahme bis 40mm L bis 0,5m DN15**
*** Leitbeschreibung
STLB-Bau 2026-04 042
Rohraufhängung als Rohrschelle, aus verzinktem Stahl, für eine axiale Dehnungsaufnahme bis 40 mm, Länge Aufhängung bis 0,5 m, Befestigung mit Gewindestäben, mit bauaufsichtlich zugelassenen Dübeln, einschl. Bohrarbeiten, Befestigungsuntergrund Beton, DN 15, Arbeitshöhe des Montageortes bis 5,5 m über der Standfläche des hierfür erforderlichen Gerüstes, Gerüst wird gesondert vergütet.
Menge: 234,000 St
DIN 276-2018 / IBP: 434
Bauabschnitte / Kostenträger: 434
*Unterbeschreibung 1 min. Medium-Betriebstemperatur +5 Grad C, max. relative Luftfeuchte 75%, max. Umgebungstemperatur +32 Grad C*
*Unterbeschreibung 2 Rohrabhänger Steinwolledämmkern 40 mm mit einer engmaschigen glasfasergitternetzverstärkten Aluminiumfolie ummantelt und einer außen um den Dämmkern angeordneten Rohrtragschelle. Baustoffklasse A2L - s1, d0 nach DIN 13501-1, Schmelzpunkt > 1000 °C nach DIN 4102-17, Oberfläche Aluminiumfolie mit engmaschiger Glasfasergitternetzverstärkung Sd > 1500 m nach DIN EN ISO 12572*
*Unterbeschreibung 3 Metalldübel oder Setzbolzen mit Zulassung in gerissenen Beton*
Metalldübel oder Setzbolzen mit Zulassung in gerissenen Beton
rechnerische Zugspannung in Stahlbauteilen max 9 N/mm².

**2.1.7.1.20 Rohrschelle Stahl verz axiale Dehnungsaufnahme bis 40mm L bis 0,5m DN20**
*** Leitbeschreibung
STLB-Bau 2026-04 042
Rohraufhängung als Rohrschelle, aus verzinktem Stahl, für eine axiale Dehnungsaufnahme bis 40 mm, Länge Aufhängung bis 0,5 m, Befestigung mit Gewindestäben, mit bauaufsichtlich zugelassenen Dübeln, einschl. Bohrarbeiten, Befestigungsuntergrund Beton, DN 20, Arbeitshöhe des Montageortes bis 5,5 m über der Standfläche des hierfür erforderlichen Gerüstes, Gerüst wird gesondert vergütet.
Menge: 409,000 St
DIN 276-2018 / IBP: 434
Bauabschnitte / Kostenträger: 434
*Unterbeschreibung 1 min. Medium-Betriebstemperatur +5 Grad C, max. relative Luftfeuchte 75%, max. Umgebungstemperatur +32 Grad C*
*Unterbeschreibung 2 Rohrabhänger Steinwolledämmkern 40 mm mit einer engmaschigen glasfasergitternetzverstärkten Aluminiumfolie ummantelt und einer außen um den Dämmkern angeordneten Rohrtragschelle. Baustoffklasse A2L - s1, d0 nach DIN 13501-1, Schmelzpunkt > 1000 °C nach DIN 4102-17, Oberfläche Aluminiumfolie mit engmaschiger Glasfasergitternetzverstärkung Sd > 1500 m nach DIN EN ISO 12572*
*Unterbeschreibung 3 Metalldübel oder Setzbolzen mit Zulassung in gerissenen Beton*
Metalldübel oder Setzbolzen mit Zulassung in gerissenen Beton
rechnerische Zugspannung in Stahlbauteilen max 9 N/mm².

**2.1.7.1.30 Rohrschelle Stahl verz axiale Dehnungsaufnahme bis 40mm L bis 0,5m DN25**
*** Leitbeschreibung
STLB-Bau 2026-04 042
Rohraufhängung als Rohrschelle, aus verzinktem Stahl, für eine axiale Dehnungsaufnahme bis 40 mm, Länge Aufhängung bis 0,5 m, Befestigung mit Gewindestäben, mit bauaufsichtlich zugelassenen Dübeln, einschl. Bohrarbeiten, Befestigungsuntergrund Beton, DN 25, Arbeitshöhe des Montageortes bis 5,5 m über der Standfläche des hierfür erforderlichen Gerüstes, Gerüst wird gesondert vergütet.
Menge: 1453,000 St
DIN 276-2018 / IBP: 434
Bauabschnitte / Kostenträger: 434
*Unterbeschreibung 1 min. Medium-Betriebstemperatur +5 Grad C, max. relative Luftfeuchte 75%, max. Umgebungstemperatur +32 Grad C*
*Unterbeschreibung 2 Rohrabhänger Steinwolledämmkern 40 mm mit einer engmaschigen glasfasergitternetzverstärkten Aluminiumfolie ummantelt und einer außen um den Dämmkern angeordneten Rohrtragschelle. Baustoffklasse A2L - s1, d0 nach DIN 13501-1, Schmelzpunkt > 1000 °C nach DIN 4102-17, Oberfläche Aluminiumfolie mit engmaschiger Glasfasergitternetzverstärkung Sd > 1500 m nach DIN EN ISO 12572*
*Unterbeschreibung 3 Metalldübel oder Setzbolzen mit Zulassung in gerissenen Beton*
Metalldübel oder Setzbolzen mit Zulassung in gerissenen Beton
rechnerische Zugspannung in Stahlbauteilen max 9 N/mm².

**2.1.7.1.40 Rohrschelle Stahl verz axiale Dehnungsaufnahme bis 40mm L bis 0,5m DN32**
*** Leitbeschreibung
STLB-Bau 2026-04 042
Rohraufhängung als Rohrschelle, aus verzinktem Stahl, für eine axiale Dehnungsaufnahme bis 40 mm, Länge Aufhängung bis 0,5 m, Befestigung mit Gewindestäben, mit bauaufsichtlich zugelassenen Dübeln, einschl. Bohrarbeiten, Befestigungsuntergrund Beton, DN 32, Arbeitshöhe des Montageortes bis 5,5 m über der Standfläche des hierfür erforderlichen Gerüstes, Gerüst wird gesondert vergütet.
Menge: 688,000 St
DIN 276-2018 / IBP: 434
Bauabschnitte / Kostenträger: 434
*Unterbeschreibung 1 min. Medium-Betriebstemperatur +5 Grad C, max. relative Luftfeuchte 75%, max. Umgebungstemperatur +32 Grad C*
*Unterbeschreibung 2 Rohrabhänger Steinwolledämmkern 50 mm mit einer engmaschigen glasfasergitternetzverstärkten Aluminiumfolie ummantelt und einer außen um den Dämmkern angeordneten Rohrtragschelle. Baustoffklasse A2L - s1, d0 nach DIN 13501-1, Schmelzpunkt > 1000 °C nach DIN 4102-17, Oberfläche Aluminiumfolie mit engmaschiger Glasfasergitternetzverstärkung Sd > 1500 m nach DIN EN ISO 12572*
*Unterbeschreibung 3 Metalldübel oder Setzbolzen mit Zulassung in gerissenen Beton*
Metalldübel oder Setzbolzen mit Zulassung in gerissenen Beton
rechnerische Zugspannung in Stahlbauteilen max 9 N/mm².

**2.1.7.1.50 Rohrschelle Stahl verz axiale Dehnungsaufnahme bis 40mm L bis 0,5m DN40**
*** Leitbeschreibung
STLB-Bau 2026-04 042
Rohraufhängung als Rohrschelle, aus verzinktem Stahl, für eine axiale Dehnungsaufnahme bis 40 mm, Länge Aufhängung bis 0,5 m, Befestigung mit Gewindestäben, mit bauaufsichtlich zugelassenen Dübeln, einschl. Bohrarbeiten, Befestigungsuntergrund Beton, DN 40, Arbeitshöhe des Montageortes bis 5,5 m über der Standfläche des hierfür erforderlichen Gerüstes, Gerüst wird gesondert vergütet.
Menge: 479,000 St
DIN 276-2018 / IBP: 434
Bauabschnitte / Kostenträger: 434
*Unterbeschreibung 1 min. Medium-Betriebstemperatur +5 Grad C, max. relative Luftfeuchte 75%, max. Umgebungstemperatur +32 Grad C*
*Unterbeschreibung 2 Rohrabhänger Steinwolledämmkern 50 mm mit einer engmaschigen glasfasergitternetzverstärkten Aluminiumfolie ummantelt und einer außen um den Dämmkern angeordneten Rohrtragschelle. Baustoffklasse A2L - s1, d0 nach DIN 13501-1, Schmelzpunkt > 1000 °C nach DIN 4102-17, Oberfläche Aluminiumfolie mit engmaschiger Glasfasergitternetzverstärkung Sd > 1500 m nach DIN EN ISO 12572*
*Unterbeschreibung 3 Metalldübel oder Setzbolzen mit Zulassung in gerissenen Beton*
Metalldübel oder Setzbolzen mit Zulassung in gerissenen Beton
rechnerische Zugspannung in Stahlbauteilen max 9 N/mm².

**2.1.7.1.60 Rohrschelle Stahl verz axiale Dehnungsaufnahme bis 40mm L bis 0,5m DN50**
*** Leitbeschreibung
STLB-Bau 2026-04 042
Rohraufhängung als Rohrschelle, aus verzinktem Stahl, für eine axiale Dehnungsaufnahme bis 40 mm, Länge Aufhängung bis 0,5 m, Befestigung mit Gewindestäben, mit bauaufsichtlich zugelassenen Dübeln, einschl. Bohrarbeiten, Befestigungsuntergrund Beton, DN 50, Arbeitshöhe des Montageortes bis 5,5 m über der Standfläche des hierfür erforderlichen Gerüstes, Gerüst wird gesondert vergütet.
Menge: 457,000 St
DIN 276-2018 / IBP: 434
Bauabschnitte / Kostenträger: 434
*Unterbeschreibung 1 min. Medium-Betriebstemperatur +5 Grad C, max. relative Luftfeuchte 75%, max. Umgebungstemperatur +32 Grad C*
*Unterbeschreibung 2 Rohrabhänger Steinwolledämmkern 60 mm mit einer engmaschigen glasfasergitternetzverstärkten Aluminiumfolie ummantelt und einer außen um den Dämmkern angeordneten Rohrtragschelle. Baustoffklasse A2L - s1, d0 nach DIN 13501-1, Schmelzpunkt > 1000 °C nach DIN 4102-17, Oberfläche Aluminiumfolie mit engmaschiger Glasfasergitternetzverstärkung Sd > 1500 m nach DIN EN ISO 12572*
*Unterbeschreibung 3 Metalldübel oder Setzbolzen mit Zulassung in gerissenen Beton*
Metalldübel oder Setzbolzen mit Zulassung in gerissenen Beton
rechnerische Zugspannung in Stahlbauteilen max 9 N/mm².

**2.1.7.1.70 Rohrschelle Stahl verz axiale Dehnungsaufnahme bis 40mm L bis 0,5m DN65**
*** Leitbeschreibung
STLB-Bau 2026-04 042
Rohraufhängung als Rohrschelle, aus verzinktem Stahl, für eine axiale Dehnungsaufnahme bis 40 mm, Länge Aufhängung bis 0,5 m, Befestigung mit Gewindestäben, mit bauaufsichtlich zugelassenen Dübeln, einschl. Bohrarbeiten, Befestigungsuntergrund Beton, DN 65, Arbeitshöhe des Montageortes bis 5,5 m über der Standfläche des hierfür erforderlichen Gerüstes, Gerüst wird gesondert vergütet.
Menge: 646,000 St
DIN 276-2018 / IBP: 434
Bauabschnitte / Kostenträger: 434
*Unterbeschreibung 1 min. Medium-Betriebstemperatur +5 Grad C, max. relative Luftfeuchte 75%, max. Umgebungstemperatur +32 Grad C*
*Unterbeschreibung 2 Rohrabhänger Steinwolledämmkern 60 mm mit einer engmaschigen glasfasergitternetzverstärkten Aluminiumfolie ummantelt und einer außen um den Dämmkern angeordneten Rohrtragschelle. Baustoffklasse A2L - s1, d0 nach DIN 13501-1, Schmelzpunkt > 1000 °C nach DIN 4102-17, Oberfläche Aluminiumfolie mit engmaschiger Glasfasergitternetzverstärkung Sd > 1500 m nach DIN EN ISO 12572*
*Unterbeschreibung 3 Metalldübel oder Setzbolzen mit Zulassung in gerissenen Beton*
Metalldübel oder Setzbolzen mit Zulassung in gerissenen Beton
rechnerische Zugspannung in Stahlbauteilen max 9 N/mm².

**2.1.7.1.80 Rohrschelle Stahl verz axiale Dehnungsaufnahme bis 40mm L bis 0,5m DN80**
*** Leitbeschreibung
STLB-Bau 2026-04 042
Rohraufhängung als Rohrschelle, aus verzinktem Stahl, für eine axiale Dehnungsaufnahme bis 40 mm, Länge Aufhängung bis 0,5 m, Befestigung mit Gewindestäben, mit bauaufsichtlich zugelassenen Dübeln, einschl. Bohrarbeiten, Befestigungsuntergrund Beton, DN 80, Arbeitshöhe des Montageortes bis 5,5 m über der Standfläche des hierfür erforderlichen Gerüstes, Gerüst wird gesondert vergütet.
Menge: 460,000 St
DIN 276-2018 / IBP: 434
Bauabschnitte / Kostenträger: 434
*Unterbeschreibung 1 min. Medium-Betriebstemperatur +5 Grad C, max. relative Luftfeuchte 75%, max. Umgebungstemperatur +32 Grad C*
*Unterbeschreibung 2 Rohrabhänger Steinwolledämmkern 60 mm mit einer engmaschigen glasfasergitternetzverstärkten Aluminiumfolie ummantelt und einer außen um den Dämmkern angeordneten Rohrtragschelle. Baustoffklasse A2L - s1, d0 nach DIN 13501-1, Schmelzpunkt > 1000 °C nach DIN 4102-17, Oberfläche Aluminiumfolie mit engmaschiger Glasfasergitternetzverstärkung Sd > 1500 m nach DIN EN ISO 12572*
*Unterbeschreibung 3 Metalldübel oder Setzbolzen mit Zulassung in gerissenen Beton*
Metalldübel oder Setzbolzen mit Zulassung in gerissenen Beton
rechnerische Zugspannung in Stahlbauteilen max 9 N/mm².

**2.1.7.1.90 Rohrschelle Stahl verz axiale Dehnungsaufnahme bis 40mm L bis 0,5m DN100**
*** Leitbeschreibung
STLB-Bau 2026-04 042
Rohraufhängung als Rohrschelle, aus verzinktem Stahl, für eine axiale Dehnungsaufnahme bis 40 mm, Länge Aufhängung bis 0,5 m, Befestigung mit Gewindestäben, mit bauaufsichtlich zugelassenen Dübeln, einschl. Bohrarbeiten, Befestigungsuntergrund Beton, DN 100, Arbeitshöhe des Montageortes bis 5,5 m über der Standfläche des hierfür erforderlichen Gerüstes, Gerüst wird gesondert vergütet.
Menge: 259,000 St
DIN 276-2018 / IBP: 434
Bauabschnitte / Kostenträger: 434
*Unterbeschreibung 1 min. Medium-Betriebstemperatur +5 Grad C, max. relative Luftfeuchte 75%, max. Umgebungstemperatur +32 Grad C*
*Unterbeschreibung 2 Rohrabhänger Steinwolledämmkern 60 mm mit einer engmaschigen glasfasergitternetzverstärkten Aluminiumfolie ummantelt und einer außen um den Dämmkern angeordneten Rohrtragschelle. Baustoffklasse A2L - s1, d0 nach DIN 13501-1, Schmelzpunkt > 1000 °C nach DIN 4102-17, Oberfläche Aluminiumfolie mit engmaschiger Glasfasergitternetzverstärkung Sd > 1500 m nach DIN EN ISO 12572*
*Unterbeschreibung 3 Metalldübel oder Setzbolzen mit Zulassung in gerissenen Beton*
Metalldübel oder Setzbolzen mit Zulassung in gerissenen Beton
rechnerische Zugspannung in Stahlbauteilen max 9 N/mm².

**2.1.7.1.100 Rohrschelle Stahl verz axiale Dehnungsaufnahme bis 40mm L bis 0,5m DN125**
*** Leitbeschreibung
STLB-Bau 2026-04 042
Rohraufhängung als Rohrschelle, aus verzinktem Stahl, für eine axiale Dehnungsaufnahme bis 40 mm, Länge Aufhängung bis 0,5 m, Befestigung mit Gewindestäben, mit bauaufsichtlich zugelassenen Dübeln, einschl. Bohrarbeiten, Befestigungsuntergrund Beton, DN 125, Arbeitshöhe des Montageortes bis 5,5 m über der Standfläche des hierfür erforderlichen Gerüstes, Gerüst wird gesondert vergütet.
Menge: 316,000 St
DIN 276-2018 / IBP: 434
Bauabschnitte / Kostenträger: 434
*Unterbeschreibung 1 min. Medium-Betriebstemperatur +5 Grad C, max. relative Luftfeuchte 75%, max. Umgebungstemperatur +32 Grad C*
*Unterbeschreibung 2 Rohrabhänger Steinwolledämmkern 70 mm mit einer engmaschigen glasfasergitternetzverstärkten Aluminiumfolie ummantelt und einer außen um den Dämmkern angeordneten Rohrtragschelle. Baustoffklasse A2L - s1, d0 nach DIN 13501-1, Schmelzpunkt > 1000 °C nach DIN 4102-17, Oberfläche Aluminiumfolie mit engmaschiger Glasfasergitternetzverstärkung Sd > 1500 m nach DIN EN ISO 12572*
*Unterbeschreibung 3 Metalldübel oder Setzbolzen mit Zulassung in gerissenen Beton*
Metalldübel oder Setzbolzen mit Zulassung in gerissenen Beton
rechnerische Zugspannung in Stahlbauteilen max 9 N/mm².

**2.1.7.1.110 Rohrschelle Stahl verz axiale Dehnungsaufnahme bis 40mm L bis 0,5m DN150**
*** Leitbeschreibung
STLB-Bau 2026-04 042
Rohraufhängung als Rohrschelle, aus verzinktem Stahl, für eine axiale Dehnungsaufnahme bis 40 mm, Länge Aufhängung bis 0,5 m, Befestigung mit Gewindestäben, mit bauaufsichtlich zugelassenen Dübeln, einschl. Bohrarbeiten, Befestigungsuntergrund Beton, DN 150, Arbeitshöhe des Montageortes bis 5,5 m über der Standfläche des hierfür erforderlichen Gerüstes, Gerüst wird gesondert vergütet.
Menge: 25,000 St
DIN 276-2018 / IBP: 434
Bauabschnitte / Kostenträger: 434
*Unterbeschreibung 1 min. Medium-Betriebstemperatur +5 Grad C, max. relative Luftfeuchte 75%, max. Umgebungstemperatur +32 Grad C*
*Unterbeschreibung 2 Rohrabhänger Steinwolledämmkern 70 mm mit einer engmaschigen glasfasergitternetzverstärkten Aluminiumfolie ummantelt und einer außen um den Dämmkern angeordneten Rohrtragschelle. Baustoffklasse A2L - s1, d0 nach DIN 13501-1, Schmelzpunkt > 1000 °C nach DIN 4102-17, Oberfläche Aluminiumfolie mit engmaschiger Glasfasergitternetzverstärkung Sd > 1500 m nach DIN EN ISO 12572*
*Unterbeschreibung 3 Metalldübel oder Setzbolzen mit Zulassung in gerissenen Beton*
Metalldübel oder Setzbolzen mit Zulassung in gerissenen Beton
rechnerische Zugspannung in Stahlbauteilen max 9 N/mm².

**2.1.7.1.120 Rohrschelle Stahl verz axiale Dehnungsaufnahme bis 40mm L bis 0,5m DN200**
*** Leitbeschreibung
STLB-Bau 2026-04 042
Rohraufhängung als Rohrschelle, aus verzinktem Stahl, für eine axiale Dehnungsaufnahme bis 40 mm, Länge Aufhängung bis 0,5 m, Befestigung mit Gewindestäben, mit bauaufsichtlich zugelassenen Dübeln, einschl. Bohrarbeiten, Befestigungsuntergrund Beton, DN 200, Arbeitshöhe des Montageortes bis 5,5 m über der Standfläche des hierfür erforderlichen Gerüstes, Gerüst wird gesondert vergütet.
Menge: 103,000 St
DIN 276-2018 / IBP: 434
Bauabschnitte / Kostenträger: 434
*Unterbeschreibung 1 min. Medium-Betriebstemperatur +5 Grad C, max. relative Luftfeuchte 75%, max. Umgebungstemperatur +32 Grad C*
*Unterbeschreibung 2 Rohrabhänger Steinwolledämmkern 70 mm mit einer engmaschigen glasfasergitternetzverstärkten Aluminiumfolie ummantelt und einer außen um den Dämmkern angeordneten Rohrtragschelle. Baustoffklasse A2L - s1, d0 nach DIN 13501-1, Schmelzpunkt > 1000 °C nach DIN 4102-17, Oberfläche Aluminiumfolie mit engmaschiger Glasfasergitternetzverstärkung Sd > 1500 m nach DIN EN ISO 12572*
*Unterbeschreibung 3 Metalldübel oder Setzbolzen mit Zulassung in gerissenen Beton*
Metalldübel oder Setzbolzen mit Zulassung in gerissenen Beton
rechnerische Zugspannung in Stahlbauteilen max 9 N/mm².

**2.1.7.1.130 Rohrschelle Stahl verz axiale Dehnungsaufnahme bis 40mm L bis 0,5m DN250**
*** Leitbeschreibung
STLB-Bau 2026-04 042
Rohraufhängung als Rohrschelle, aus verzinktem Stahl, für eine axiale Dehnungsaufnahme bis 40 mm, Länge Aufhängung bis 0,5 m, Befestigung mit Gewindestäben, mit bauaufsichtlich zugelassenen Dübeln, einschl. Bohrarbeiten, Befestigungsuntergrund Beton, DN 250, Arbeitshöhe des Montageortes bis 5,5 m über der Standfläche des hierfür erforderlichen Gerüstes, Gerüst wird gesondert vergütet.
Menge: 47,000 St
DIN 276-2018 / IBP: 434
Bauabschnitte / Kostenträger: 434
*Unterbeschreibung 1 min. Medium-Betriebstemperatur +5 Grad C, max. relative Luftfeuchte 75%, max. Umgebungstemperatur +32 Grad C*
*Unterbeschreibung 2 Rohrabhänger Steinwolledämmkern 80 mm mit einer engmaschigen glasfasergitternetzverstärkten Aluminiumfolie ummantelt und einer außen um den Dämmkern angeordneten Rohrtragschelle. Baustoffklasse A2L - s1, d0 nach DIN 13501-1, Schmelzpunkt > 1000 °C nach DIN 4102-17, Oberfläche Aluminiumfolie mit engmaschiger Glasfasergitternetzverstärkung Sd > 1500 m nach DIN EN ISO 12572*
*Unterbeschreibung 3 Metalldübel oder Setzbolzen mit Zulassung in gerissenen Beton*
Metalldübel oder Setzbolzen mit Zulassung in gerissenen Beton
rechnerische Zugspannung in Stahlbauteilen max 9 N/mm².

*Hinweis*

*Hinweis*

**2.1.7.1.140 Form-Hohlprofilstahlkonstruktion Stahl verz Festpunktausführung**
*** Leitbeschreibung
STLB-Bau 2026-04 042
Form-/Hohlprofilstahlkonstruktion, aus verzinktem Stahl, für Festpunktausführung, schallentkoppelt gelagert, der rechnerische Nachweis der Tragfähigkeit ist auf Verlangen vorzulegen, Arbeitshöhe des Montageortes bis 5,5 m über der Standfläche des hierfür erforderlichen Gerüstes, Gerüst wird gesondert vergütet.
Menge: 8317,000 kg
DIN 276-2018 / IBP: 434
Bauabschnitte / Kostenträger: 434
*Unterbeschreibung 1 Metalldübel oder Setzbolzen mit Zulassung in gerissenen Beton*
Metalldübel oder Setzbolzen mit Zulassung in gerissenen Beton
rechnerische Zugspannung in Stahlbauteilen max 9 N/mm².

#### 2.2 Dämmung Kältetechnik

##### 2.2.1 Flexibler Elastomerschaum

###### 2.2.1.1 Flexibler Elastomerschaum ohne Ummantelung für Edelstahl- und/oder Kupferrohr, Kühl- / WRG-Wasser

*Hinweis: Hinweis zu Verbindungen*
In den nachfolgenden Positionen ist bei der Dämmung zu berücksichtigen, dass alle Rohrleitungen sowie Form- und Passstücke mit Pressverbindungen gen verbunden werden.

**2.2.1.1.10 Kältedämmung Rohr DN20 Gebäude flexibler Elastomerschaum D 25mm**
STLB-Bau 2026-04 047
Kältedämmung DIN 4140, an Rohrleitung, DN 20, Mindestabstände DIN 4140 sind nicht eingehalten, im Gebäude, keine ausreichende Konvektion bzw. unzureichender Abstand zu Objekten, Dämmung aus flexiblem Elastomerschaum DIN EN 14304, einlagig, Dämmschichtdicke mind. 25 mm, Baustoffklasse DIN 4102-1 B1 (schwerentflammbar), Wärmeleitfähigkeit 0,033 W/(mK) bei 0 Grad C Mitteltemperatur DIN EN 12667, Wasserdampfdiffusionswiderstandszahl 10000 DIN EN ISO 12629, DIN EN 12086, Arbeitshöhe des Montageortes bis 5,5 m über der Standfläche des hierfür erforderlichen Gerüstes, Gerüst wird gesondert vergütet, Ausführung gemäß Einzelbeschreibung,
Einzelbeschreibungs-Nr 'Alle Stöße sowie eventuelle Längsschnitte sind mit einem zugelassenen Kleber dicht zu verschließen. Weiterhin ist die Innenseite jedes Schlauch- oder Plattenendes ringsum mit der Rohroberfläche zu verkleben'.
Menge: 10,000 M
DIN 276-2018 / IBP: 434
Bauabschnitte / Kostenträger: 434

**2.2.1.1.20 Kältedämmung Rohr DN50 Gebäude flexibler Elastomerschaum D 25mm**
STLB-Bau 2026-04 047
Kältedämmung DIN 4140, an Rohrleitung, DN 50, Mindestabstände DIN 4140 sind nicht eingehalten, im Gebäude, keine ausreichende Konvektion bzw. unzureichender Abstand zu Objekten, Dämmung aus flexiblem Elastomerschaum DIN EN 14304, einlagig, Dämmschichtdicke mind. 25 mm, Baustoffklasse DIN 4102-1 B1 (schwerentflammbar), Wärmeleitfähigkeit 0,033 W/(mK) bei 0 Grad C Mitteltemperatur DIN EN 12667, Wasserdampfdiffusionswiderstandszahl 10000 DIN EN ISO 12629, DIN EN 12086, Arbeitshöhe des Montageortes bis 5,5 m über der Standfläche des hierfür erforderlichen Gerüstes, Gerüst wird gesondert vergütet, Ausführung gemäß Einzelbeschreibung,
Einzelbeschreibungs-Nr 'Alle Stöße sowie eventuelle Längsschnitte sind mit einem zugelassenen Kleber dicht zu verschließen. Weiterhin ist die Innenseite jedes Schlauch- oder Plattenendes ringsum mit der Rohroberfläche zu verkleben'.
Menge: 47,000 M
DIN 276-2018 / IBP: 434
Bauabschnitte / Kostenträger: 434

**2.2.1.1.30 Kältedämmung Rohr DN65 Gebäude flexibler Elastomerschaum D 32mm**
STLB-Bau 2026-04 047
Kältedämmung DIN 4140, an Rohrleitung, DN 65, Mindestabstände DIN 4140 sind nicht eingehalten, im Gebäude, keine ausreichende Konvektion bzw. unzureichender Abstand zu Objekten, Dämmung aus flexiblem Elastomerschaum DIN EN 14304, einlagig, Dämmschichtdicke mind. 32 mm, Baustoffklasse DIN 4102-1 B1 (schwerentflammbar), Wärmeleitfähigkeit 0,033 W/(mK) bei 0 Grad C Mitteltemperatur DIN EN 12667, Wasserdampfdiffusionswiderstandszahl 10000 DIN EN ISO 12629, DIN EN 12086, Arbeitshöhe des Montageortes bis 5,5 m über der Standfläche des hierfür erforderlichen Gerüstes, Gerüst wird gesondert vergütet, Ausführung gemäß Einzelbeschreibung,
Einzelbeschreibungs-Nr 'Alle Stöße sowie eventuelle Längsschnitte sind mit einem zugelassenen Kleber dicht zu verschließen. Weiterhin ist die Innenseite jedes Schlauch- oder Plattenendes ringsum mit der Rohroberfläche zu verkleben'.
Menge: 806,000 M
DIN 276-2018 / IBP: 434
Bauabschnitte / Kostenträger: 434

**2.2.1.1.40 Kältedämmung Rohr DN80 Gebäude flexibler Elastomerschaum D 32mm**
STLB-Bau 2026-04 047
Kältedämmung DIN 4140, an Rohrleitung, DN 80, Mindestabstände DIN 4140 sind nicht eingehalten, im Gebäude, keine ausreichende Konvektion bzw. unzureichender Abstand zu Objekten, Dämmung aus flexiblem Elastomerschaum DIN EN 14304, einlagig, Dämmschichtdicke mind. 32 mm, Baustoffklasse DIN 4102-1 B1 (schwerentflammbar), Wärmeleitfähigkeit 0,033 W/(mK) bei 0 Grad C Mitteltemperatur DIN EN 12667, Wasserdampfdiffusionswiderstandszahl 10000 DIN EN ISO 12629, DIN EN 12086, Arbeitshöhe des Montageortes bis 5,5 m über der Standfläche des hierfür erforderlichen Gerüstes, Gerüst wird gesondert vergütet, Ausführung gemäß Einzelbeschreibung,
Einzelbeschreibungs-Nr 'Alle Stöße sowie eventuelle Längsschnitte sind mit einem zugelassenen Kleber dicht zu verschließen. Weiterhin ist die Innenseite jedes Schlauch- oder Plattenendes ringsum mit der Rohroberfläche zu verkleben'.
Menge: 284,000 M
DIN 276-2018 / IBP: 434
Bauabschnitte / Kostenträger: 434

**2.2.1.1.50 Kältedämmung Rohr DN100 Gebäude flexibler Elastomerschaum D 32mm**
STLB-Bau 2026-04 047
Kältedämmung DIN 4140, an Rohrleitung, DN 100, Mindestabstände DIN 4140 sind nicht eingehalten, im Gebäude, keine ausreichende Konvektion bzw. unzureichender Abstand zu Objekten, Dämmung aus flexiblem Elastomerschaum DIN EN 14304, einlagig, Dämmschichtdicke mind. 32 mm, Baustoffklasse DIN 4102-1 B1 (schwerentflammbar), Wärmeleitfähigkeit 0,033 W/(mK) bei 0 Grad C Mitteltemperatur DIN EN 12667, Wasserdampfdiffusionswiderstandszahl 10000 DIN EN ISO 12629, DIN EN 12086, Arbeitshöhe des Montageortes bis 5,5 m über der Standfläche des hierfür erforderlichen Gerüstes, Gerüst wird gesondert vergütet, Ausführung gemäß Einzelbeschreibung,
Einzelbeschreibungs-Nr 'Alle Stöße sowie eventuelle Längsschnitte sind mit einem zugelassenen Kleber dicht zu verschließen. Weiterhin ist die Innenseite jedes Schlauch- oder Plattenendes ringsum mit der Rohroberfläche zu verkleben'.
Menge: 133,000 M
DIN 276-2018 / IBP: 434
Bauabschnitte / Kostenträger: 434

**2.2.1.1.60 Kältedämmung Rohr DN125 Gebäude flexibler Elastomerschaum D 32mm**
STLB-Bau 2026-04 047
Kältedämmung DIN 4140, an Rohrleitung, DN 125, Mindestabstände DIN 4140 sind nicht eingehalten, im Gebäude, keine ausreichende Konvektion bzw. unzureichender Abstand zu Objekten, Dämmung aus flexiblem Elastomerschaum DIN EN 14304, einlagig, Dämmschichtdicke mind. 32 mm, Baustoffklasse DIN 4102-1 B1 (schwerentflammbar), Wärmeleitfähigkeit 0,033 W/(mK) bei 0 Grad C Mitteltemperatur DIN EN 12667, Wasserdampfdiffusionswiderstandszahl 10000 DIN EN ISO 12629, DIN EN 12086, Arbeitshöhe des Montageortes bis 5,5 m über der Standfläche des hierfür erforderlichen Gerüstes, Gerüst wird gesondert vergütet, Ausführung gemäß Einzelbeschreibung,
Einzelbeschreibungs-Nr 'Alle Stöße sowie eventuelle Längsschnitte sind mit einem zugelassenen Kleber dicht zu verschließen. Weiterhin ist die Innenseite jedes Schlauch- oder Plattenendes ringsum mit der Rohroberfläche zu verkleben'.
Menge: 433,000 M
DIN 276-2018 / IBP: 434
Bauabschnitte / Kostenträger: 434

*Hinweis*

*Hinweis*

*Hinweis: Nachfolgende Formstücke, Passstücke, Ausschnitte etc.*
Nachfolgende Formstücke, Passstücke, Ausschnitte etc.
beziehen sich auf alle vorgenannten Medien, Temperaturen, Montageorte und -höhen sowie ggf. zusätzlich beschriebene Sicherungsmaßnahmen.
Behinderungen durch beengte Montage- und Platzverhältnisse sind grundsätzlich in den Einheitspreisen mit einzukalkulieren.

**2.2.1.1.70 Passstück flexibler Elastomerschaum Kältedämmung Rohr DN20 Gebäude 0,033W/(mK) einlagig D 25mm**
STLB-Bau 2026-04 047
Passstück aus flexiblem Elastomerschaum DIN EN 14304, Kältedämmung DIN 4140 an haus- und betriebstechnischen Anlagen, an Rohrleitung, DN 20, Mindestabstände DIN 4140 sind nicht eingehalten, im Gebäude, keine ausreichende Konvektion bzw. unzureichender Abstand zu Objekten, Baustoffklasse DIN 4102-1 B1 (schwerentflammbar), Wärmeleitfähigkeit 0,033 W/(mK) bei 0 Grad C Mitteltemperatur DIN EN 12667, einlagig, Dämmschichtdicke 25 mm, Ausführung gemäß Einzelbeschreibung,
Einzelbeschreibungs-Nr 'Alle Stöße sowie eventuelle Längsschnitte sind mit einem zugelassenen Kleber dicht zu verschließen. Weiterhin ist die Innenseite jedes Schlauch- oder Plattenendes ringsum mit der Rohroberfläche zu verkleben'.
Menge: 60,000 St
DIN 276-2018 / IBP: 434
Bauabschnitte / Kostenträger: 434

**2.2.1.1.80 Passstück flexibler Elastomerschaum Kältedämmung Rohr DN50 Gebäude 0,033W/(mK) einlagig D 25mm**
STLB-Bau 2026-04 047
Passstück aus flexiblem Elastomerschaum DIN EN 14304, Kältedämmung DIN 4140 an haus- und betriebstechnischen Anlagen, an Rohrleitung, DN 50, Mindestabstände DIN 4140 sind nicht eingehalten, im Gebäude, keine ausreichende Konvektion bzw. unzureichender Abstand zu Objekten, Baustoffklasse DIN 4102-1 B1 (schwerentflammbar), Wärmeleitfähigkeit 0,033 W/(mK) bei 0 Grad C Mitteltemperatur DIN EN 12667, einlagig, Dämmschichtdicke 25 mm, Ausführung gemäß Einzelbeschreibung,
Einzelbeschreibungs-Nr 'Alle Stöße sowie eventuelle Längsschnitte sind mit einem zugelassenen Kleber dicht zu verschließen. Weiterhin ist die Innenseite jedes Schlauch- oder Plattenendes ringsum mit der Rohroberfläche zu verkleben'.
Menge: 48,000 St
DIN 276-2018 / IBP: 434
Bauabschnitte / Kostenträger: 434

**2.2.1.1.90 Passstück flexibler Elastomerschaum Kältedämmung Rohr DN65 Gebäude 0,033W/(mK) einlagig D 32mm**
STLB-Bau 2026-04 047
Passstück aus flexiblem Elastomerschaum DIN EN 14304, Kältedämmung DIN 4140 an haus- und betriebstechnischen Anlagen, an Rohrleitung, DN 65, Mindestabstände DIN 4140 sind nicht eingehalten, im Gebäude, keine ausreichende Konvektion bzw. unzureichender Abstand zu Objekten, Baustoffklasse DIN 4102-1 B1 (schwerentflammbar), Wärmeleitfähigkeit 0,033 W/(mK) bei 0 Grad C Mitteltemperatur DIN EN 12667, einlagig, Dämmschichtdicke 32 mm, Ausführung gemäß Einzelbeschreibung,
Einzelbeschreibungs-Nr 'Alle Stöße sowie eventuelle Längsschnitte sind mit einem zugelassenen Kleber dicht zu verschließen. Weiterhin ist die Innenseite jedes Schlauch- oder Plattenendes ringsum mit der Rohroberfläche zu verkleben'.
Menge: 808,000 St
DIN 276-2018 / IBP: 434
Bauabschnitte / Kostenträger: 434

**2.2.1.1.100 Passstück flexibler Elastomerschaum Kältedämmung Rohr DN80 Gebäude 0,033W/(mK) einlagig D 32mm**
STLB-Bau 2026-04 047
Passstück aus flexiblem Elastomerschaum DIN EN 14304, Kältedämmung DIN 4140 an haus- und betriebstechnischen Anlagen, an Rohrleitung, DN 80, Mindestabstände DIN 4140 sind nicht eingehalten, im Gebäude, keine ausreichende Konvektion bzw. unzureichender Abstand zu Objekten, Baustoffklasse DIN 4102-1 B1 (schwerentflammbar), Wärmeleitfähigkeit 0,033 W/(mK) bei 0 Grad C Mitteltemperatur DIN EN 12667, einlagig, Dämmschichtdicke 32 mm, Ausführung gemäß Einzelbeschreibung,
Einzelbeschreibungs-Nr 'Alle Stöße sowie eventuelle Längsschnitte sind mit einem zugelassenen Kleber dicht zu verschließen. Weiterhin ist die Innenseite jedes Schlauch- oder Plattenendes ringsum mit der Rohroberfläche zu verkleben'.
Menge: 283,000 St
DIN 276-2018 / IBP: 434
Bauabschnitte / Kostenträger: 434

**2.2.1.1.110 Passstück flexibler Elastomerschaum Kältedämmung Rohr DN125 Gebäude 0,033W/(mK) einlagig D 32mm**
STLB-Bau 2026-04 047
Passstück aus flexiblem Elastomerschaum DIN EN 14304, Kältedämmung DIN 4140 an haus- und betriebstechnischen Anlagen, an Rohrleitung, DN 125, Mindestabstände DIN 4140 sind nicht eingehalten, im Gebäude, keine ausreichende Konvektion bzw. unzureichender Abstand zu Objekten, Baustoffklasse DIN 4102-1 B1 (schwerentflammbar), Wärmeleitfähigkeit 0,033 W/(mK) bei 0 Grad C Mitteltemperatur DIN EN 12667, einlagig, Dämmschichtdicke 32 mm, Ausführung gemäß Einzelbeschreibung,
Einzelbeschreibungs-Nr 'Alle Stöße sowie eventuelle Längsschnitte sind mit einem zugelassenen Kleber dicht zu verschließen. Weiterhin ist die Innenseite jedes Schlauch- oder Plattenendes ringsum mit der Rohroberfläche zu verkleben'.
Menge: 433,000 St
DIN 276-2018 / IBP: 434
Bauabschnitte / Kostenträger: 434

**2.2.1.1.120 Passstück flexibler Elastomerschaum Kältedämmung Rohr DN100 Gebäude 0,033W/(mK) einlagig D 32mm**
STLB-Bau 2026-04 047
Passstück aus flexiblem Elastomerschaum DIN EN 14304, Kältedämmung DIN 4140 an haus- und betriebstechnischen Anlagen, an Rohrleitung, DN 100, Mindestabstände DIN 4140 sind nicht eingehalten, im Gebäude, keine ausreichende Konvektion bzw. unzureichender Abstand zu Objekten, Baustoffklasse DIN 4102-1 B1 (schwerentflammbar), Wärmeleitfähigkeit 0,033 W/(mK) bei 0 Grad C Mitteltemperatur DIN EN 12667, einlagig, Dämmschichtdicke 32 mm, Ausführung gemäß Einzelbeschreibung,
Einzelbeschreibungs-Nr 'Alle Stöße sowie eventuelle Längsschnitte sind mit einem zugelassenen Kleber dicht zu verschließen. Weiterhin ist die Innenseite jedes Schlauch- oder Plattenendes ringsum mit der Rohroberfläche zu verkleben'.
Menge: 133,000 St
DIN 276-2018 / IBP: 434
Bauabschnitte / Kostenträger: 434

**2.2.1.1.130 Bogen flexibler Elastomerschaum Kältedämmung Rohr DN65 Gebäude 0,033W/(mK) einlagig D 32mm**
STLB-Bau 2026-04 047
Bogen aus flexiblem Elastomerschaum DIN EN 14304, Kältedämmung DIN 4140 an haus- und betriebstechnischen Anlagen, an Rohrleitung, DN 65, Mindestabstände DIN 4140 sind nicht eingehalten, im Gebäude, keine ausreichende Konvektion bzw. unzureichender Abstand zu Objekten, Baustoffklasse DIN 4102-1 B1 (schwerentflammbar), Wärmeleitfähigkeit 0,033 W/(mK) bei 0 Grad C Mitteltemperatur DIN EN 12667, einlagig, Dämmschichtdicke 32 mm, Ausführung gemäß Einzelbeschreibung,
Einzelbeschreibungs-Nr 'Alle Stöße sowie eventuelle Längsschnitte sind mit einem zugelassenen Kleber dicht zu verschließen. Weiterhin ist die Innenseite jedes Schlauch- oder Plattenendes ringsum mit der Rohroberfläche zu verkleben'.
Menge: 157,000 St
DIN 276-2018 / IBP: 434
Bauabschnitte / Kostenträger: 434

**2.2.1.1.140 Bogen flexibler Elastomerschaum Kältedämmung Rohr DN80 Gebäude 0,033W/(mK) einlagig D 32mm**
STLB-Bau 2026-04 047
Bogen aus flexiblem Elastomerschaum DIN EN 14304, Kältedämmung DIN 4140 an haus- und betriebstechnischen Anlagen, an Rohrleitung, DN 80, Mindestabstände DIN 4140 sind nicht eingehalten, im Gebäude, keine ausreichende Konvektion bzw. unzureichender Abstand zu Objekten, Baustoffklasse DIN 4102-1 B1 (schwerentflammbar), Wärmeleitfähigkeit 0,033 W/(mK) bei 0 Grad C Mitteltemperatur DIN EN 12667, einlagig, Dämmschichtdicke 32 mm, Ausführung gemäß Einzelbeschreibung,
Einzelbeschreibungs-Nr 'Alle Stöße sowie eventuelle Längsschnitte sind mit einem zugelassenen Kleber dicht zu verschließen. Weiterhin ist die Innenseite jedes Schlauch- oder Plattenendes ringsum mit der Rohroberfläche zu verkleben'.
Menge: 23,000 St
DIN 276-2018 / IBP: 434
Bauabschnitte / Kostenträger: 434

**2.2.1.1.150 Bogen flexibler Elastomerschaum Kältedämmung Rohr DN100 Gebäude 0,033W/(mK) einlagig D 32mm**
STLB-Bau 2026-04 047
Bogen aus flexiblem Elastomerschaum DIN EN 14304, Kältedämmung DIN 4140 an haus- und betriebstechnischen Anlagen, an Rohrleitung, DN 100, Mindestabstände DIN 4140 sind nicht eingehalten, im Gebäude, keine ausreichende Konvektion bzw. unzureichender Abstand zu Objekten, Baustoffklasse DIN 4102-1 B1 (schwerentflammbar), Wärmeleitfähigkeit 0,033 W/(mK) bei 0 Grad C Mitteltemperatur DIN EN 12667, einlagig, Dämmschichtdicke 32 mm, Ausführung gemäß Einzelbeschreibung,
Einzelbeschreibungs-Nr 'Alle Stöße sowie eventuelle Längsschnitte sind mit einem zugelassenen Kleber dicht zu verschließen. Weiterhin ist die Innenseite jedes Schlauch- oder Plattenendes ringsum mit der Rohroberfläche zu verkleben'.
Menge: 32,000 St
DIN 276-2018 / IBP: 434
Bauabschnitte / Kostenträger: 434

**2.2.1.1.160 Bogen flexibler Elastomerschaum Kältedämmung Rohr DN125 Gebäude 0,033W/(mK) einlagig D 25mm**
STLB-Bau 2026-04 047
Bogen aus flexiblem Elastomerschaum DIN EN 14304, Kältedämmung DIN 4140 an haus- und betriebstechnischen Anlagen, an Rohrleitung, DN 125, Mindestabstände DIN 4140 sind nicht eingehalten, im Gebäude, keine ausreichende Konvektion bzw. unzureichender Abstand zu Objekten, Baustoffklasse DIN 4102-1 B1 (schwerentflammbar), Wärmeleitfähigkeit 0,033 W/(mK) bei 0 Grad C Mitteltemperatur DIN EN 12667, einlagig, Dämmschichtdicke 25 mm, Ausführung gemäß Einzelbeschreibung,
Einzelbeschreibungs-Nr 'Alle Stöße sowie eventuelle Längsschnitte sind mit einem zugelassenen Kleber dicht zu verschließen. Weiterhin ist die Innenseite jedes Schlauch- oder Plattenendes ringsum mit der Rohroberfläche zu verkleben'.
Menge: 85,000 St
DIN 276-2018 / IBP: 434
Bauabschnitte / Kostenträger: 434

**2.2.1.1.170 Zulage Kältedämmung - Rohrkupplung DN 65**
Zulage Kältedämmung - Rohrkupplung DN 65

Zulage zur Kältedämmung von Rohrleitungen der Kälteverteilung
für die Dämmung von Rohrkupplungen an genuteten Rohrsystemen., gem. v.g. Leistungspositionen.

Kältedämmung passend zur Rohrdämmung aus v.g. Leistungspositionen.
Einschließlich aller erforderlichen Pass- und Formstücke,
Aufweiten bzw. Anarbeiten der Rohrschalen an den vergrößerten
Außendurchmesser der Rohrkupplung, Verschließen der
Kaschierung, Verklebungen, Verschnürungen, Befestigungen sowie
aller Nebenleistungen zur vollständigen wärmebrückenfreien
Ausführung.

Die Dämmstoffdicke der Kupplungsdämmung entspricht der
vorgegebenen Dämmstoffdicke der angrenzenden Rohrleitung.

Abrechnung je gedämmter Rohrkupplung.
Menge: 322,000 St
DIN 276-2018 / IBP: 422
Bauabschnitte / Kostenträger: 434

**2.2.1.1.180 Zulage Kältedämmung - Rohrkupplung DN 80**
Zulage Kältedämmung - Rohrkupplung DN 80

Zulage zur Kältedämmung von Rohrleitungen der Kälteverteilung
für die Dämmung von Rohrkupplungen an genuteten Rohrsystemen., gem. v.g. Leistungspositionen.

Kältedämmung passend zur Rohrdämmung aus v.g. Leistungspositionen.
Einschließlich aller erforderlichen Pass- und Formstücke,
Aufweiten bzw. Anarbeiten der Rohrschalen an den vergrößerten
Außendurchmesser der Rohrkupplung, Verschließen der
Kaschierung, Verklebungen, Verschnürungen, Befestigungen sowie
aller Nebenleistungen zur vollständigen wärmebrückenfreien
Ausführung.

Die Dämmstoffdicke der Kupplungsdämmung entspricht der
vorgegebenen Dämmstoffdicke der angrenzenden Rohrleitung.

Abrechnung je gedämmter Rohrkupplung.
Menge: 111,000 St
DIN 276-2018 / IBP: 422
Bauabschnitte / Kostenträger: 434

**2.2.1.1.190 Zulage Kältedämmung - Rohrkupplung DN 100**
Zulage Kältedämmung - Rohrkupplung DN 100

Zulage zur Kältedämmung von Rohrleitungen der Kälteverteilung
für die Dämmung von Rohrkupplungen an genuteten Rohrsystemen., gem. v.g. Leistungspositionen.

Kältedämmung passend zur Rohrdämmung aus v.g. Leistungspositionen.
Einschließlich aller erforderlichen Pass- und Formstücke,
Aufweiten bzw. Anarbeiten der Rohrschalen an den vergrößerten
Außendurchmesser der Rohrkupplung, Verschließen der
Kaschierung, Verklebungen, Verschnürungen, Befestigungen sowie
aller Nebenleistungen zur vollständigen wärmebrückenfreien
Ausführung.

Die Dämmstoffdicke der Kupplungsdämmung entspricht der
vorgegebenen Dämmstoffdicke der angrenzenden Rohrleitung.

Abrechnung je gedämmter Rohrkupplung.
Menge: 56,000 St
DIN 276-2018 / IBP: 422
Bauabschnitte / Kostenträger: 434

**2.2.1.1.200 Zulage Kältedämmung - Rohrkupplung DN 125**
Zulage Kältedämmung - Rohrkupplung DN 125

Zulage zur Kältedämmung von Rohrleitungen der Kälteverteilung
für die Dämmung von Rohrkupplungen an genuteten Rohrsystemen., gem. v.g. Leistungspositionen.

Kältedämmung passend zur Rohrdämmung aus v.g. Leistungspositionen.
Einschließlich aller erforderlichen Pass- und Formstücke,
Aufweiten bzw. Anarbeiten der Rohrschalen an den vergrößerten
Außendurchmesser der Rohrkupplung, Verschließen der
Kaschierung, Verklebungen, Verschnürungen, Befestigungen sowie
aller Nebenleistungen zur vollständigen wärmebrückenfreien
Ausführung.

Die Dämmstoffdicke der Kupplungsdämmung entspricht der
vorgegebenen Dämmstoffdicke der angrenzenden Rohrleitung.

Abrechnung je gedämmter Rohrkupplung.
Menge: 172,000 St
DIN 276-2018 / IBP: 422
Bauabschnitte / Kostenträger: 434

*Hinweis*

**2.2.1.1.210 Stutzen flexibler Elastomerschaum Kältedämmung Rohr DN20 Gebäude 0,033W/(mK) einlagig D 25mm**
STLB-Bau 2026-04 047
Stutzen aus flexiblem Elastomerschaum DIN EN 14304, Kältedämmung DIN 4140 an haus- und betriebstechnischen Anlagen, an Rohrleitung, DN 20, Mindestabstände DIN 4140 sind nicht eingehalten, im Gebäude, keine ausreichende Konvektion bzw. unzureichender Abstand zu Objekten, Baustoffklasse DIN 4102-1 B1 (schwerentflammbar), Wärmeleitfähigkeit 0,033 W/(mK) bei 0 Grad C Mitteltemperatur DIN EN 12667, einlagig, Dämmschichtdicke 25 mm, Ausführung gemäß Einzelbeschreibung,
Einzelbeschreibungs-Nr 'Alle Stöße sowie eventuelle Längsschnitte sind mit einem zugelassenen Kleber dicht zu verschließen. Weiterhin ist die Innenseite jedes Schlauch- oder Plattenendes ringsum mit der Rohroberfläche zu verkleben'.
Menge: 60,000 St
DIN 276-2018 / IBP: 434
Bauabschnitte / Kostenträger: 434

**2.2.1.1.220 Stutzen flexibler Elastomerschaum Kältedämmung Rohr DN80 Gebäude 0,033W/(mK) einlagig D 32mm**
STLB-Bau 2026-04 047
Stutzen aus flexiblem Elastomerschaum DIN EN 14304, Kältedämmung DIN 4140 an haus- und betriebstechnischen Anlagen, an Rohrleitung, DN 80, Mindestabstände DIN 4140 sind nicht eingehalten, im Gebäude, keine ausreichende Konvektion bzw. unzureichender Abstand zu Objekten, Baustoffklasse DIN 4102-1 B1 (schwerentflammbar), Wärmeleitfähigkeit 0,033 W/(mK) bei 0 Grad C Mitteltemperatur DIN EN 12667, einlagig, Dämmschichtdicke 32 mm, Ausführung gemäß Einzelbeschreibung,
Einzelbeschreibungs-Nr 'Alle Stöße sowie eventuelle Längsschnitte sind mit einem zugelassenen Kleber dicht zu verschließen. Weiterhin ist die Innenseite jedes Schlauch- oder Plattenendes ringsum mit der Rohroberfläche zu verkleben'.
Menge: 6,000 St
DIN 276-2018 / IBP: 434
Bauabschnitte / Kostenträger: 434

**2.2.1.1.230 Stutzen flexibler Elastomerschaum Kältedämmung Rohr DN100 Gebäude 0,033W/(mK) einlagig D 32mm**
STLB-Bau 2026-04 047
Stutzen aus flexiblem Elastomerschaum DIN EN 14304, Kältedämmung DIN 4140 an haus- und betriebstechnischen Anlagen, an Rohrleitung, DN 100, Mindestabstände DIN 4140 sind nicht eingehalten, im Gebäude, keine ausreichende Konvektion bzw. unzureichender Abstand zu Objekten, Baustoffklasse DIN 4102-1 B1 (schwerentflammbar), Wärmeleitfähigkeit 0,033 W/(mK) bei 0 Grad C Mitteltemperatur DIN EN 12667, einlagig, Dämmschichtdicke 32 mm, Ausführung gemäß Einzelbeschreibung,
Einzelbeschreibungs-Nr 'Alle Stöße sowie eventuelle Längsschnitte sind mit einem zugelassenen Kleber dicht zu verschließen. Weiterhin ist die Innenseite jedes Schlauch- oder Plattenendes ringsum mit der Rohroberfläche zu verkleben'.
Menge: 4,000 St
DIN 276-2018 / IBP: 434
Bauabschnitte / Kostenträger: 434

**2.2.1.1.240 Reduzierung flexibler Elastomerschaum Kältedämmung Rohr DN80 Gebäude 0,033W/(mK) einlagig D 32mm**
STLB-Bau 2026-04 047
Reduzierung aus flexiblem Elastomerschaum DIN EN 14304, Kältedämmung DIN 4140 an haus- und betriebstechnischen Anlagen, an Rohrleitung, DN 80, Mindestabstände DIN 4140 sind nicht eingehalten, im Gebäude, keine ausreichende Konvektion bzw. unzureichender Abstand zu Objekten, Baustoffklasse DIN 4102-1 B1 (schwerentflammbar), Wärmeleitfähigkeit 0,033 W/(mK) bei 0 Grad C Mitteltemperatur DIN EN 12667, einlagig, Dämmschichtdicke 32 mm, Ausführung gemäß Einzelbeschreibung,
Einzelbeschreibungs-Nr 'Alle Stöße sowie eventuelle Längsschnitte sind mit einem zugelassenen Kleber dicht zu verschließen. Weiterhin ist die Innenseite jedes Schlauch- oder Plattenendes ringsum mit der Rohroberfläche zu verkleben'.
Menge: 6,000 St
DIN 276-2018 / IBP: 434
Bauabschnitte / Kostenträger: 434

**2.2.1.1.250 Reduzierung flexibler Elastomerschaum Kältedämmung Rohr DN100 Gebäude 0,033W/(mK) einlagig D 32mm**
STLB-Bau 2026-04 047
Reduzierung aus flexiblem Elastomerschaum DIN EN 14304, Kältedämmung DIN 4140 an haus- und betriebstechnischen Anlagen, an Rohrleitung, DN 100, Mindestabstände DIN 4140 sind nicht eingehalten, im Gebäude, keine ausreichende Konvektion bzw. unzureichender Abstand zu Objekten, Baustoffklasse DIN 4102-1 B1 (schwerentflammbar), Wärmeleitfähigkeit 0,033 W/(mK) bei 0 Grad C Mitteltemperatur DIN EN 12667, einlagig, Dämmschichtdicke 32 mm, Ausführung gemäß Einzelbeschreibung,
Einzelbeschreibungs-Nr 'Alle Stöße sowie eventuelle Längsschnitte sind mit einem zugelassenen Kleber dicht zu verschließen. Weiterhin ist die Innenseite jedes Schlauch- oder Plattenendes ringsum mit der Rohroberfläche zu verkleben'.
Menge: 4,000 St
DIN 276-2018 / IBP: 434
Bauabschnitte / Kostenträger: 434

**2.2.1.1.260 Kappe flexibler Elastomerschaum Kältedämmung Rohr DN65 Gebäude 0,033W/(mK) einlagig D 32mm**
STLB-Bau 2026-04 047
Kappe aus flexiblem Elastomerschaum DIN EN 14304, Kältedämmung DIN 4140 an haus- und betriebstechnischen Anlagen, an Rohrleitung, DN 65, Mindestabstände DIN 4140 sind nicht eingehalten, im Gebäude, keine ausreichende Konvektion bzw. unzureichender Abstand zu Objekten, Baustoffklasse DIN 4102-1 B1 (schwerentflammbar), Wärmeleitfähigkeit 0,033 W/(mK) bei 0 Grad C Mitteltemperatur DIN EN 12667, einlagig, Dämmschichtdicke 32 mm, Ausführung gemäß Einzelbeschreibung,
Einzelbeschreibungs-Nr 'Alle Stöße sowie eventuelle Längsschnitte sind mit einem zugelassenen Kleber dicht zu verschließen. Weiterhin ist die Innenseite jedes Schlauch- oder Plattenendes ringsum mit der Rohroberfläche zu verkleben'.
Menge: 10,000 St
DIN 276-2018 / IBP: 434
Bauabschnitte / Kostenträger: 434

**2.2.1.1.270 Kappe flexibler Elastomerschaum Kältedämmung Rohr DN80 Gebäude 0,033W/(mK) einlagig D 32mm**
STLB-Bau 2026-04 047
Kappe aus flexiblem Elastomerschaum DIN EN 14304, Kältedämmung DIN 4140 an haus- und betriebstechnischen Anlagen, an Rohrleitung, DN 80, Mindestabstände DIN 4140 sind nicht eingehalten, im Gebäude, keine ausreichende Konvektion bzw. unzureichender Abstand zu Objekten, Baustoffklasse DIN 4102-1 B1 (schwerentflammbar), Wärmeleitfähigkeit 0,033 W/(mK) bei 0 Grad C Mitteltemperatur DIN EN 12667, einlagig, Dämmschichtdicke 32 mm, Ausführung gemäß Einzelbeschreibung,
Einzelbeschreibungs-Nr 'Alle Stöße sowie eventuelle Längsschnitte sind mit einem zugelassenen Kleber dicht zu verschließen. Weiterhin ist die Innenseite jedes Schlauch- oder Plattenendes ringsum mit der Rohroberfläche zu verkleben'.
Menge: 10,000 St
DIN 276-2018 / IBP: 434
Bauabschnitte / Kostenträger: 434

**2.2.1.1.280 Kappe flexibler Elastomerschaum Kältedämmung Rohr DN100 Gebäude 0,033W/(mK) einlagig D 32mm**
STLB-Bau 2026-04 047
Kappe aus flexiblem Elastomerschaum DIN EN 14304, Kältedämmung DIN 4140 an haus- und betriebstechnischen Anlagen, an Rohrleitung, DN 100, Mindestabstände DIN 4140 sind nicht eingehalten, im Gebäude, keine ausreichende Konvektion bzw. unzureichender Abstand zu Objekten, Baustoffklasse DIN 4102-1 B1 (schwerentflammbar), Wärmeleitfähigkeit 0,033 W/(mK) bei 0 Grad C Mitteltemperatur DIN EN 12667, einlagig, Dämmschichtdicke 32 mm, Ausführung gemäß Einzelbeschreibung,
Einzelbeschreibungs-Nr 'Alle Stöße sowie eventuelle Längsschnitte sind mit einem zugelassenen Kleber dicht zu verschließen. Weiterhin ist die Innenseite jedes Schlauch- oder Plattenendes ringsum mit der Rohroberfläche zu verkleben'.
Menge: 4,000 St
DIN 276-2018 / IBP: 434
Bauabschnitte / Kostenträger: 434

**2.2.1.1.290 Ausschnitt Kältedämmung Rohr DN65 Gebäude flexibler Elastomerschaum D 32mm**
STLB-Bau 2026-04 047
Ausschnitt für Kältedämmung DIN 4140 an haus- und betriebstechnischen Anlagen, an Rohrleitung, DN 65, im Gebäude, keine ausreichende Konvektion bzw. unzureichender Abstand zu Objekten, Dämmung aus flexiblem Elastomerschaum DIN EN 14304, Baustoffklasse DIN 4102-1 B1 (schwerentflammbar), Wärmeleitfähigkeit 0,033 W/(mK) bei 0 Grad C Mitteltemperatur DIN EN 12667, Gesamt-Dämmschichtdicke 32 mm, einlagig, Ausführung gemäß Einzelbeschreibung,
Einzelbeschreibungs-Nr 'Durchdringungen durch die Dämmung sind mit selbstklebendem Kautschukband dicht abzukleben'.
Menge: 202,000 St
DIN 276-2018 / IBP: 434
Bauabschnitte / Kostenträger: 434

**2.2.1.1.300 Ausschnitt Kältedämmung Rohr DN80 Gebäude flexibler Elastomerschaum D 32mm**
STLB-Bau 2026-04 047
Ausschnitt für Kältedämmung DIN 4140 an haus- und betriebstechnischen Anlagen, an Rohrleitung, DN 80, im Gebäude, keine ausreichende Konvektion bzw. unzureichender Abstand zu Objekten, Dämmung aus flexiblem Elastomerschaum DIN EN 14304, Baustoffklasse DIN 4102-1 B1 (schwerentflammbar), Wärmeleitfähigkeit 0,033 W/(mK) bei 0 Grad C Mitteltemperatur DIN EN 12667, Gesamt-Dämmschichtdicke 32 mm, einlagig, Ausführung gemäß Einzelbeschreibung,
Einzelbeschreibungs-Nr 'Durchdringungen durch die Dämmung sind mit selbstklebendem Kautschukband dicht abzukleben'.
Menge: 63,000 St
DIN 276-2018 / IBP: 434
Bauabschnitte / Kostenträger: 434

**2.2.1.1.310 Ausschnitt Kältedämmung Rohr DN100 Gebäude flexibler Elastomerschaum D 32mm**
STLB-Bau 2026-04 047
Ausschnitt für Kältedämmung DIN 4140 an haus- und betriebstechnischen Anlagen, an Rohrleitung, DN 100, im Gebäude, keine ausreichende Konvektion bzw. unzureichender Abstand zu Objekten, Dämmung aus flexiblem Elastomerschaum DIN EN 14304, Baustoffklasse DIN 4102-1 B1 (schwerentflammbar), Wärmeleitfähigkeit 0,033 W/(mK) bei 0 Grad C Mitteltemperatur DIN EN 12667, Gesamt-Dämmschichtdicke 32 mm, einlagig, Ausführung gemäß Einzelbeschreibung,
Einzelbeschreibungs-Nr 'Durchdringungen durch die Dämmung sind mit selbstklebendem Kautschukband dicht abzukleben'.
Menge: 29,000 St
DIN 276-2018 / IBP: 434
Bauabschnitte / Kostenträger: 434

**2.2.1.1.320 Ausschnitt Kältedämmung Rohr DN125 Gebäude flexibler Elastomerschaum D 32mm**
STLB-Bau 2026-04 047
Ausschnitt für Kältedämmung DIN 4140 an haus- und betriebstechnischen Anlagen, an Rohrleitung, DN 125, im Gebäude, keine ausreichende Konvektion bzw. unzureichender Abstand zu Objekten, Dämmung aus flexiblem Elastomerschaum DIN EN 14304, Baustoffklasse DIN 4102-1 B1 (schwerentflammbar), Wärmeleitfähigkeit 0,033 W/(mK) bei 0 Grad C Mitteltemperatur DIN EN 12667, Gesamt-Dämmschichtdicke 32 mm, einlagig, Ausführung gemäß Einzelbeschreibung,
Einzelbeschreibungs-Nr 'Durchdringungen durch die Dämmung sind mit selbstklebendem Kautschukband dicht abzukleben'.
Menge: 91,000 St
DIN 276-2018 / IBP: 434
Bauabschnitte / Kostenträger: 434

**2.2.1.1.330 Beidseitige diffusionsdichte Anarbeitung an Kälteschelle DN 65, flexibler Elastomerschaum D 32mm einlagig**
Beidseitige diffusionsdichte Anarbeitung an Kälteschelle (Rohrschelle) aus flexiblem Elastomerschaum DIN EN 14304, an Kältedämmung DIN 4140 an haus- und betriebstechnischen Anlagen, an Rohrleitung,
DN 65, keine ausreichende Konvektion bzw. unzureichender Abstand zu Objekten, Baustoffklasse DIN 4102-1 B1 (schwerentflammbar), Wärmeleitfähigkeit 0,033 W/(mK) bei 0 Grad C Mitteltemperatur DIN EN 12667, Gesamt-Dämmschichtdicke 32 mm, Verarbeitung nach Herstellerangabe der Kälteschelle ist einzuhalten, Ausführung gemäß Einzelbeschreibung,
Einzelbeschreibungs-Nr Alle Stöße sowie eventuelle Längsschnitte sind mit einem zugelassenen Kleber dicht zu verschließen. Weiterhin ist die Innenseite jedes Schlauch- oder Plattenendes ringsum mit der Rohroberfläche zu verkleben.
Menge: 202,000 St
DIN 276-2018 / IBP: 434
Bauabschnitte / Kostenträger: 434

**2.2.1.1.340 Beidseitige diffusionsdichte Anarbeitung an Kälteschelle DN 80, flexibler Elastomerschaum D 32mm einlagig**
Beidseitige diffusionsdichte Anarbeitung an Kälteschelle (Rohrschelle) aus flexiblem Elastomerschaum DIN EN 14304, an Kältedämmung DIN 4140 an haus- und betriebstechnischen Anlagen, an Rohrleitung,
DN 80, keine ausreichende Konvektion bzw. unzureichender Abstand zu Objekten, Baustoffklasse DIN 4102-1 B1 (schwerentflammbar), Wärmeleitfähigkeit 0,033 W/(mK) bei 0 Grad C Mitteltemperatur DIN EN 12667, Gesamt-Dämmschichtdicke 32 mm, Verarbeitung nach Herstellerangabe der Kälteschelle ist einzuhalten, Ausführung gemäß Einzelbeschreibung,
Einzelbeschreibungs-Nr Alle Stöße sowie eventuelle Längsschnitte sind mit einem zugelassenen Kleber dicht zu verschließen. Weiterhin ist die Innenseite jedes Schlauch- oder Plattenendes ringsum mit der Rohroberfläche zu verkleben.
Menge: 63,000 St
DIN 276-2018 / IBP: 434
Bauabschnitte / Kostenträger: 434

**2.2.1.1.350 Beidseitige diffusionsdichte Anarbeitung an Kälteschelle DN 100, flexibler Elastomerschaum D 32mm einlagig**
Beidseitige diffusionsdichte Anarbeitung an Kälteschelle (Rohrschelle) aus flexiblem Elastomerschaum DIN EN 14304, an Kältedämmung DIN 4140 an haus- und betriebstechnischen Anlagen, an Rohrleitung,
DN 100, keine ausreichende Konvektion bzw. unzureichender Abstand zu Objekten, Baustoffklasse DIN 4102-1 B1 (schwerentflammbar), Wärmeleitfähigkeit 0,033 W/(mK) bei 0 Grad C Mitteltemperatur DIN EN 12667, Gesamt-Dämmschichtdicke 32 mm, Verarbeitung nach Herstellerangabe der Kälteschelle ist einzuhalten, Ausführung gemäß Einzelbeschreibung,
Einzelbeschreibungs-Nr Alle Stöße sowie eventuelle Längsschnitte sind mit einem zugelassenen Kleber dicht zu verschließen. Weiterhin ist die Innenseite jedes Schlauch- oder Plattenendes ringsum mit der Rohroberfläche zu verkleben.
Menge: 29,000 St
DIN 276-2018 / IBP: 434
Bauabschnitte / Kostenträger: 434

**2.2.1.1.360 Beidseitige diffusionsdichte Anarbeitung an Kälteschelle DN 125, flexibler Elastomerschaum D 32mm einlagig**
Beidseitige diffusionsdichte Anarbeitung an Kälteschelle (Rohrschelle) aus flexiblem Elastomerschaum DIN EN 14304, an Kältedämmung DIN 4140 an haus- und betriebstechnischen Anlagen, an Rohrleitung,
DN 125, keine ausreichende Konvektion bzw. unzureichender Abstand zu Objekten, Baustoffklasse DIN 4102-1 B1 (schwerentflammbar), Wärmeleitfähigkeit 0,033 W/(mK) bei 0 Grad C Mitteltemperatur DIN EN 12667, Gesamt-Dämmschichtdicke 32 mm, Verarbeitung nach Herstellerangabe der Kälteschelle ist einzuhalten, Ausführung gemäß Einzelbeschreibung,
Einzelbeschreibungs-Nr Alle Stöße sowie eventuelle Längsschnitte sind mit einem zugelassenen Kleber dicht zu verschließen. Weiterhin ist die Innenseite jedes Schlauch- oder Plattenendes ringsum mit der Rohroberfläche zu verkleben.
Menge: 91,000 St
DIN 276-2018 / IBP: 434
Bauabschnitte / Kostenträger: 434

*Hinweis*

*Hinweis: Nachfolgende Armaturen, Flanschenpaare, Lufttöpfe etc.*
Nachfolgende Armaturen, Flanschenpaare, Lufttöpfe etc.
beziehen sich auf alle vorgenannten Medien, Temperaturen, Montageorte und -höhen sowie ggf. zusätzlich beschriebene Sicherungsmaßnahmen.
Behinderungen durch beengte Montage- und Platzverhältnisse sind grundsätzlich in den Einheitspreisen mit einzukalkulieren.

**2.2.1.1.370 Kältedämmung Geradsitzarmatur DN65 Gebäude flexibler Elastomerschaum D 32mm**
STLB-Bau 2026-04 047
Kältedämmung DIN 4140, an Geradsitzarmatur, DN 65, Mindestabstände DIN 4140 sind nicht eingehalten, im Gebäude, keine ausreichende Konvektion bzw. unzureichender Abstand zu Objekten, Dämmung aus flexiblem Elastomerschaum DIN EN 14304, einlagig, Dämmschichtdicke mind. 32 mm, Baustoffklasse DIN 4102-1 B1 (schwerentflammbar), Wärmeleitfähigkeit 0,033 W/(mK) bei 0 Grad C Mitteltemperatur DIN EN 12667, Wasserdampfdiffusionswiderstandszahl 10000 DIN EN ISO 12629, DIN EN 12086, Ausführung gemäß Einzelbeschreibung,
Einzelbeschreibungs-Nr 'Alle Stöße sowie eventuelle Längsschnitte sind mit einem zugelassenen Kleber dicht zu verschließen. Weiterhin ist die Innenseite jedes Schlauch- oder Plattenendes ringsum mit der Rohroberfläche zu verkleben'.
Menge: 20,000 St
DIN 276-2018 / IBP: 434
Bauabschnitte / Kostenträger: 434

**2.2.1.1.380 Kältedämmung Geradsitzarmatur DN80 Gebäude flexibler Elastomerschaum D 32mm**
STLB-Bau 2026-04 047
Kältedämmung DIN 4140, an Geradsitzarmatur, DN 80, Mindestabstände DIN 4140 sind nicht eingehalten, im Gebäude, keine ausreichende Konvektion bzw. unzureichender Abstand zu Objekten, Dämmung aus flexiblem Elastomerschaum DIN EN 14304, einlagig, Dämmschichtdicke mind. 32 mm, Baustoffklasse DIN 4102-1 B1 (schwerentflammbar), Wärmeleitfähigkeit 0,033 W/(mK) bei 0 Grad C Mitteltemperatur DIN EN 12667, Wasserdampfdiffusionswiderstandszahl 10000 DIN EN ISO 12629, DIN EN 12086, Ausführung gemäß Einzelbeschreibung,
Einzelbeschreibungs-Nr 'Alle Stöße sowie eventuelle Längsschnitte sind mit einem zugelassenen Kleber dicht zu verschließen. Weiterhin ist die Innenseite jedes Schlauch- oder Plattenendes ringsum mit der Rohroberfläche zu verkleben'.
Menge: 8,000 St
DIN 276-2018 / IBP: 434
Bauabschnitte / Kostenträger: 434

**2.2.1.1.390 Kältedämmung Geradsitzarmatur DN100 Gebäude flexibler Elastomerschaum D 32mm**
STLB-Bau 2026-04 047
Kältedämmung DIN 4140, an Geradsitzarmatur, DN 100, Mindestabstände DIN 4140 sind nicht eingehalten, im Gebäude, keine ausreichende Konvektion bzw. unzureichender Abstand zu Objekten, Dämmung aus flexiblem Elastomerschaum DIN EN 14304, einlagig, Dämmschichtdicke mind. 32 mm, Baustoffklasse DIN 4102-1 B1 (schwerentflammbar), Wärmeleitfähigkeit 0,033 W/(mK) bei 0 Grad C Mitteltemperatur DIN EN 12667, Wasserdampfdiffusionswiderstandszahl 10000 DIN EN ISO 12629, DIN EN 12086, Ausführung gemäß Einzelbeschreibung,
Einzelbeschreibungs-Nr 'Alle Stöße sowie eventuelle Längsschnitte sind mit einem zugelassenen Kleber dicht zu verschließen. Weiterhin ist die Innenseite jedes Schlauch- oder Plattenendes ringsum mit der Rohroberfläche zu verkleben'.
Menge: 4,000 St
DIN 276-2018 / IBP: 434
Bauabschnitte / Kostenträger: 434

**2.2.1.1.400 Kältedämmung Geradsitzarmatur DN125 Gebäude flexibler Elastomerschaum D 32mm**
STLB-Bau 2026-04 047
Kältedämmung DIN 4140, an Geradsitzarmatur, DN 125, Mindestabstände DIN 4140 sind nicht eingehalten, im Gebäude, keine ausreichende Konvektion bzw. unzureichender Abstand zu Objekten, Dämmung aus flexiblem Elastomerschaum DIN EN 14304, einlagig, Dämmschichtdicke mind. 32 mm, Baustoffklasse DIN 4102-1 B1 (schwerentflammbar), Wärmeleitfähigkeit 0,033 W/(mK) bei 0 Grad C Mitteltemperatur DIN EN 12667, Wasserdampfdiffusionswiderstandszahl 10000 DIN EN ISO 12629, DIN EN 12086, Ausführung gemäß Einzelbeschreibung,
Einzelbeschreibungs-Nr 'Alle Stöße sowie eventuelle Längsschnitte sind mit einem zugelassenen Kleber dicht zu verschließen. Weiterhin ist die Innenseite jedes Schlauch- oder Plattenendes ringsum mit der Rohroberfläche zu verkleben'.
Menge: 8,000 St
DIN 276-2018 / IBP: 434
Bauabschnitte / Kostenträger: 434

**2.2.1.1.410 Kältedämmung Flanschenpaar DN65 Gebäude flexibler Elastomerschaum D 32mm**
STLB-Bau 2026-04 047
Kältedämmung DIN 4140, an Flanschenpaar, DN 65, Mindestabstände DIN 4140 sind nicht eingehalten, im Gebäude, keine ausreichende Konvektion bzw. unzureichender Abstand zu Objekten, Dämmung aus flexiblem Elastomerschaum DIN EN 14304, einlagig, Dämmschichtdicke mind. 32 mm, Baustoffklasse DIN 4102-1 B1 (schwerentflammbar), Wärmeleitfähigkeit 0,033 W/(mK) bei 0 Grad C Mitteltemperatur DIN EN 12667, Wasserdampfdiffusionswiderstandszahl 10000 DIN EN ISO 12629, DIN EN 12086, Ausführung gemäß Einzelbeschreibung,
Einzelbeschreibungs-Nr 'Alle Stöße sowie eventuelle Längsschnitte sind mit einem zugelassenen Kleber dicht zu verschließen. Weiterhin ist die Innenseite jedes Schlauch- oder Plattenendes ringsum mit der Rohroberfläche zu verkleben'.
Menge: 40,000 St
DIN 276-2018 / IBP: 434
Bauabschnitte / Kostenträger: 434

**2.2.1.1.420 Kältedämmung Flanschenpaar DN80 Gebäude flexibler Elastomerschaum D 32mm**
STLB-Bau 2026-04 047
Kältedämmung DIN 4140, an Flanschenpaar, DN 80, Mindestabstände DIN 4140 sind nicht eingehalten, im Gebäude, keine ausreichende Konvektion bzw. unzureichender Abstand zu Objekten, Dämmung aus flexiblem Elastomerschaum DIN EN 14304, einlagig, Dämmschichtdicke mind. 32 mm, Baustoffklasse DIN 4102-1 B1 (schwerentflammbar), Wärmeleitfähigkeit 0,033 W/(mK) bei 0 Grad C Mitteltemperatur DIN EN 12667, Wasserdampfdiffusionswiderstandszahl 10000 DIN EN ISO 12629, DIN EN 12086, Ausführung gemäß Einzelbeschreibung,
Einzelbeschreibungs-Nr 'Alle Stöße sowie eventuelle Längsschnitte sind mit einem zugelassenen Kleber dicht zu verschließen. Weiterhin ist die Innenseite jedes Schlauch- oder Plattenendes ringsum mit der Rohroberfläche zu verkleben'.
Menge: 16,000 St
DIN 276-2018 / IBP: 434
Bauabschnitte / Kostenträger: 434

**2.2.1.1.430 Kältedämmung Flanschenpaar DN100 Gebäude flexibler Elastomerschaum D 32mm**
STLB-Bau 2026-04 047
Kältedämmung DIN 4140, an Flanschenpaar, DN 100, Mindestabstände DIN 4140 sind nicht eingehalten, im Gebäude, keine ausreichende Konvektion bzw. unzureichender Abstand zu Objekten, Dämmung aus flexiblem Elastomerschaum DIN EN 14304, einlagig, Dämmschichtdicke mind. 32 mm, Baustoffklasse DIN 4102-1 B1 (schwerentflammbar), Wärmeleitfähigkeit 0,033 W/(mK) bei 0 Grad C Mitteltemperatur DIN EN 12667, Wasserdampfdiffusionswiderstandszahl 10000 DIN EN ISO 12629, DIN EN 12086, Ausführung gemäß Einzelbeschreibung,
Einzelbeschreibungs-Nr 'Alle Stöße sowie eventuelle Längsschnitte sind mit einem zugelassenen Kleber dicht zu verschließen. Weiterhin ist die Innenseite jedes Schlauch- oder Plattenendes ringsum mit der Rohroberfläche zu verkleben'.
Menge: 8,000 St
DIN 276-2018 / IBP: 434
Bauabschnitte / Kostenträger: 434

**2.2.1.1.440 Kältedämmung Flanschenpaar DN125 Gebäude flexibler Elastomerschaum D 32mm**
STLB-Bau 2026-04 047
Kältedämmung DIN 4140, an Flanschenpaar, DN 125, Mindestabstände DIN 4140 sind nicht eingehalten, im Gebäude, keine ausreichende Konvektion bzw. unzureichender Abstand zu Objekten, Dämmung aus flexiblem Elastomerschaum DIN EN 14304, einlagig, Dämmschichtdicke mind. 32 mm, Baustoffklasse DIN 4102-1 B1 (schwerentflammbar), Wärmeleitfähigkeit 0,033 W/(mK) bei 0 Grad C Mitteltemperatur DIN EN 12667, Wasserdampfdiffusionswiderstandszahl 10000 DIN EN ISO 12629, DIN EN 12086, Ausführung gemäß Einzelbeschreibung,
Einzelbeschreibungs-Nr 'Alle Stöße sowie eventuelle Längsschnitte sind mit einem zugelassenen Kleber dicht zu verschließen. Weiterhin ist die Innenseite jedes Schlauch- oder Plattenendes ringsum mit der Rohroberfläche zu verkleben'.
Menge: 16,000 St
DIN 276-2018 / IBP: 434
Bauabschnitte / Kostenträger: 434

**2.2.1.1.450 Kältedämmung Lufttopf DN65 Gebäude flexibler Elastomerschaum D 32mm**
STLB-Bau 2026-04 047
Kältedämmung DIN 4140, an Lufttopf, DN 65, Mindestabstände DIN 4140 sind nicht eingehalten, im Gebäude, keine ausreichende Konvektion bzw. unzureichender Abstand zu Objekten, Dämmung aus flexiblem Elastomerschaum DIN EN 14304, einlagig, Dämmschichtdicke mind. 32 mm, Baustoffklasse DIN 4102-1 B1 (schwerentflammbar), Wärmeleitfähigkeit 0,033 W/(mK) bei 0 Grad C Mitteltemperatur DIN EN 12667, Wasserdampfdiffusionswiderstandszahl 10000 DIN EN ISO 12629, DIN EN 12086, Ausführung gemäß Einzelbeschreibung,
Einzelbeschreibungs-Nr 'Länge Lufttopf 200 mm für anzuschließende Rohrleitung DN 20. Alle Stöße sowie eventuelle Längsschnitte sind mit einem zugelassenen Kleber dicht zu verschließen. Weiterhin ist die Innenseite jedes Schlauch- oder Plattenendes ringsum mit der Rohroberfläche zu verkleben'.
Menge: 12,000 St
DIN 276-2018 / IBP: 434
Bauabschnitte / Kostenträger: 434

**2.2.1.1.460 Kältedämmung Lufttopf DN80 Gebäude flexibler Elastomerschaum D 32mm**
STLB-Bau 2026-04 047
Kältedämmung DIN 4140, an Lufttopf, DN 80, Mindestabstände DIN 4140 sind nicht eingehalten, im Gebäude, keine ausreichende Konvektion bzw. unzureichender Abstand zu Objekten, Dämmung aus flexiblem Elastomerschaum DIN EN 14304, einlagig, Dämmschichtdicke mind. 32 mm, Baustoffklasse DIN 4102-1 B1 (schwerentflammbar), Wärmeleitfähigkeit 0,033 W/(mK) bei 0 Grad C Mitteltemperatur DIN EN 12667, Wasserdampfdiffusionswiderstandszahl 10000 DIN EN ISO 12629, DIN EN 12086, Ausführung gemäß Einzelbeschreibung,
Einzelbeschreibungs-Nr 'Länge Lufttopf 300 mm für anzuschließende Rohrleitung DN 32. Alle Stöße sowie eventuelle Längsschnitte sind mit einem zugelassenen Kleber dicht zu verschließen. Weiterhin ist die Innenseite jedes Schlauch- oder Plattenendes ringsum mit der Rohroberfläche zu verkleben'.
Menge: 4,000 St
DIN 276-2018 / IBP: 434
Bauabschnitte / Kostenträger: 434

**2.2.1.1.470 Kältedämmung Lufttopf DN125 Gebäude flexibler Elastomerschaum D 32mm**
STLB-Bau 2026-04 047
Kältedämmung DIN 4140, an Lufttopf, DN 125, Mindestabstände DIN 4140 sind nicht eingehalten, im Gebäude, keine ausreichende Konvektion bzw. unzureichender Abstand zu Objekten, Dämmung aus flexiblem Elastomerschaum DIN EN 14304, einlagig, Dämmschichtdicke mind. 32 mm, Baustoffklasse DIN 4102-1 B1 (schwerentflammbar), Wärmeleitfähigkeit 0,033 W/(mK) bei 0 Grad C Mitteltemperatur DIN EN 12667, Wasserdampfdiffusionswiderstandszahl 10000 DIN EN ISO 12629, DIN EN 12086, Ausführung gemäß Einzelbeschreibung,
Einzelbeschreibungs-Nr 'Länge Lufttopf 450 mm für anzuschließende Rohrleitung DN 50. Alle Stöße sowie eventuelle Längsschnitte sind mit einem zugelassenen Kleber dicht zu verschließen. Weiterhin ist die Innenseite jedes Schlauch- oder Plattenendes ringsum mit der Rohroberfläche zu verkleben'.
Menge: 4,000 St
DIN 276-2018 / IBP: 434
Bauabschnitte / Kostenträger: 434

##### 2.2.2 Mineralwolle mit verstärkter Alukaschierung

###### 2.2.2.1 Mineralwolle verstärkt ohne Ummantelung für Edelstahl- und/oder Kupferrohr, Klimakaltwasser

*Hinweis*

**2.2.2.1.10 Kältedämmung Rohr DN15 Gebäude MW kaschiert Alufolie Rohrschale D 40mm 0,035W/(mK)**
STLB-Bau 2026-04 047
Kältedämmung DIN 4140 an haus- und betriebstechnischen Anlagen, an Rohrleitung, DN 15, Mindestabstände DIN 4140 sind nicht eingehalten, im Gebäude, keine ausreichende Konvektion bzw. unzureichender Abstand zu Objekten, Dämmung aus Mineralwolle, kaschiert mit Aluminiumfolie, als Rohrschale, Dämmschichtdicke 40 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 294,000 M
DIN 276-2018 / IBP: 434
Bauabschnitte / Kostenträger: 434

**2.2.2.1.20 Kältedämmung Rohr DN20 Gebäude MW kaschiert Alufolie Rohrschale D 40mm 0,035W/(mK)**
STLB-Bau 2026-04 047
Kältedämmung DIN 4140 an haus- und betriebstechnischen Anlagen, an Rohrleitung, DN 20, Mindestabstände DIN 4140 sind nicht eingehalten, im Gebäude, keine ausreichende Konvektion bzw. unzureichender Abstand zu Objekten, Dämmung aus Mineralwolle, kaschiert mit Aluminiumfolie, als Rohrschale, Dämmschichtdicke 40 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 713,000 M
DIN 276-2018 / IBP: 434
Bauabschnitte / Kostenträger: 434

**2.2.2.1.30 Kältedämmung Rohr DN25 Gebäude MW kaschiert Alufolie Rohrschale D 40mm 0,035W/(mK)**
STLB-Bau 2026-04 047
Kältedämmung DIN 4140 an haus- und betriebstechnischen Anlagen, an Rohrleitung, DN 25, Mindestabstände DIN 4140 sind nicht eingehalten, im Gebäude, keine ausreichende Konvektion bzw. unzureichender Abstand zu Objekten, Dämmung aus Mineralwolle, kaschiert mit Aluminiumfolie, als Rohrschale, Dämmschichtdicke 40 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2904,000 M
DIN 276-2018 / IBP: 434
Bauabschnitte / Kostenträger: 434

**2.2.2.1.40 Kältedämmung Rohr DN32 Gebäude MW kaschiert Alufolie Rohrschale D 40mm 0,035W/(mK)**
STLB-Bau 2026-04 047
Kältedämmung DIN 4140 an haus- und betriebstechnischen Anlagen, an Rohrleitung, DN 32, Mindestabstände DIN 4140 sind nicht eingehalten, im Gebäude, keine ausreichende Konvektion bzw. unzureichender Abstand zu Objekten, Dämmung aus Mineralwolle, kaschiert mit Aluminiumfolie, als Rohrschale, Dämmschichtdicke 40 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1721,000 M
DIN 276-2018 / IBP: 434
Bauabschnitte / Kostenträger: 434

**2.2.2.1.50 Kältedämmung Rohr DN40 Gebäude MW kaschiert Alufolie Rohrschale D 50mm 0,035W/(mK)**
STLB-Bau 2026-04 047
Kältedämmung DIN 4140 an haus- und betriebstechnischen Anlagen, an Rohrleitung, DN 40, Mindestabstände DIN 4140 sind nicht eingehalten, im Gebäude, keine ausreichende Konvektion bzw. unzureichender Abstand zu Objekten, Dämmung aus Mineralwolle, kaschiert mit Aluminiumfolie, als Rohrschale, Dämmschichtdicke 50 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1315,000 M
DIN 276-2018 / IBP: 434
Bauabschnitte / Kostenträger: 434

**2.2.2.1.60 Kältedämmung Rohr DN50 Gebäude MW kaschiert Alufolie Rohrschale D 50mm 0,035W/(mK)**
STLB-Bau 2026-04 047
Kältedämmung DIN 4140 an haus- und betriebstechnischen Anlagen, an Rohrleitung, DN 50, Mindestabstände DIN 4140 sind nicht eingehalten, im Gebäude, keine ausreichende Konvektion bzw. unzureichender Abstand zu Objekten, Dämmung aus Mineralwolle, kaschiert mit Aluminiumfolie, als Rohrschale, Dämmschichtdicke 50 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1433,000 M
DIN 276-2018 / IBP: 434
Bauabschnitte / Kostenträger: 434

**2.2.2.1.70 Kältedämmung Rohr DN65 Gebäude MW kaschiert Alufolie Rohrschale D 60mm 0,035W/(mK)**
STLB-Bau 2026-04 047
Kältedämmung DIN 4140 an haus- und betriebstechnischen Anlagen, an Rohrleitung, DN 65, Mindestabstände DIN 4140 sind nicht eingehalten, im Gebäude, keine ausreichende Konvektion bzw. unzureichender Abstand zu Objekten, Dämmung aus Mineralwolle, kaschiert mit Aluminiumfolie, als Rohrschale, Dämmschichtdicke 60 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1778,000 M
DIN 276-2018 / IBP: 434
Bauabschnitte / Kostenträger: 434

**2.2.2.1.80 Kältedämmung Rohr DN80 Gebäude MW kaschiert Alufolie Rohrschale D 60mm 0,035W/(mK)**
STLB-Bau 2026-04 047
Kältedämmung DIN 4140 an haus- und betriebstechnischen Anlagen, an Rohrleitung, DN 80, Mindestabstände DIN 4140 sind nicht eingehalten, im Gebäude, keine ausreichende Konvektion bzw. unzureichender Abstand zu Objekten, Dämmung aus Mineralwolle, kaschiert mit Aluminiumfolie, als Rohrschale, Dämmschichtdicke 60 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1781,000 M
DIN 276-2018 / IBP: 434
Bauabschnitte / Kostenträger: 434

**2.2.2.1.90 Kältedämmung Rohr DN100 Gebäude MW kaschiert Alufolie Rohrschale D 60mm 0,035W/(mK)**
STLB-Bau 2026-04 047
Kältedämmung DIN 4140 an haus- und betriebstechnischen Anlagen, an Rohrleitung, DN 100, Mindestabstände DIN 4140 sind nicht eingehalten, im Gebäude, keine ausreichende Konvektion bzw. unzureichender Abstand zu Objekten, Dämmung aus Mineralwolle, kaschiert mit Aluminiumfolie, als Rohrschale, Dämmschichtdicke 60 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1086,000 M
DIN 276-2018 / IBP: 434
Bauabschnitte / Kostenträger: 434

**2.2.2.1.100 Kältedämmung Rohr DN125 Gebäude MW kaschiert Alufolie Rohrschale D 60mm 0,035W/(mK)**
STLB-Bau 2026-04 047
Kältedämmung DIN 4140 an haus- und betriebstechnischen Anlagen, an Rohrleitung, DN 125, Mindestabstände DIN 4140 sind nicht eingehalten, im Gebäude, keine ausreichende Konvektion bzw. unzureichender Abstand zu Objekten, Dämmung aus Mineralwolle, kaschiert mit Aluminiumfolie, als Rohrschale, Dämmschichtdicke 60 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1069,000 M
DIN 276-2018 / IBP: 499
Bauabschnitte / Kostenträger: 434

**2.2.2.1.110 Kältedämmung Rohr DN150 Gebäude MW kaschiert Alufolie Rohrschale D 60mm 0,035W/(mK)**
STLB-Bau 2026-04 047
Kältedämmung DIN 4140 an haus- und betriebstechnischen Anlagen, an Rohrleitung, DN 150, Mindestabstände DIN 4140 sind nicht eingehalten, im Gebäude, keine ausreichende Konvektion bzw. unzureichender Abstand zu Objekten, Dämmung aus Mineralwolle, kaschiert mit Aluminiumfolie, als Rohrschale, Dämmschichtdicke 60 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 119,000 M
DIN 276-2018 / IBP: 499
Bauabschnitte / Kostenträger: 434

**2.2.2.1.120 Kältedämmung Rohr DN200 Gebäude MW kaschiert Alufolie Rohrschale D 60mm 0,035W/(mK)**
STLB-Bau 2026-04 047
Kältedämmung DIN 4140 an haus- und betriebstechnischen Anlagen, an Rohrleitung, DN 200, Mindestabstände DIN 4140 sind nicht eingehalten, im Gebäude, keine ausreichende Konvektion bzw. unzureichender Abstand zu Objekten, Dämmung aus Mineralwolle, kaschiert mit Aluminiumfolie, als Rohrschale, Dämmschichtdicke 60 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 490,000 M
DIN 276-2018 / IBP: 434
Bauabschnitte / Kostenträger: 434

**2.2.2.1.130 Kältedämmung Rohr DN250 Gebäude MW kaschiert Alufolie Rohrschale D 60mm 0,035W/(mK)**
STLB-Bau 2026-04 047
Kältedämmung DIN 4140 an haus- und betriebstechnischen Anlagen, an Rohrleitung, DN 250, Mindestabstände DIN 4140 sind nicht eingehalten, im Gebäude, keine ausreichende Konvektion bzw. unzureichender Abstand zu Objekten, Dämmung aus Mineralwolle, kaschiert mit Aluminiumfolie, als Rohrschale, Dämmschichtdicke 60 mm, Brandverhaltensklasse DIN EN 13501-1 A2 -s1, d0 (nichtbrennbar), Wärmeleitfähigkeit 0,035 W/(mK) bei 0 Grad C Mitteltemperatur DIN EN 12667,
Mediumtemperatur in Grad C 'min. +5'

Umgebungstemperatur in Grad C 'max. +32'

relative Luftfeuchte in % 'max. 75'

Arbeitshöhe des Montageortes bis 5,5 m über der Standfläche des hierfür erforderlichen Gerüstes, Gerüst wird gesondert vergütet, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 226,000 M
DIN 276-2018 / IBP: 434
Bauabschnitte / Kostenträger: 434

*Hinweis*

**2.2.2.1.140 Kältedämmung Ummantelung Rohr DN32 Gebäude MW kaschiert Alufolie Rohrschale D 40mm 0,035W/(mK) Mantel Blech Stahl verz**
STLB-Bau 2026-04 047
Kältedämmung einschl. Ummantelung DIN 4140 an haus- und betriebstechnischen Anlagen, an Rohrleitung, DN 32, Mindestabstände DIN 4140 sind nicht eingehalten, im Gebäude, keine ausreichende Konvektion bzw. unzureichender Abstand zu Objekten, Dämmung aus Mineralwolle, kaschiert mit Aluminiumfolie, als Rohrschale, Dämmschichtdicke 40 mm, Brandverhaltensklasse DIN EN 13501-1 A2 -s1, d0 (nichtbrennbar), Wärmeleitfähigkeit 0,035 W/(mK) bei 0 Grad C Mitteltemperatur DIN EN 12667,
Mediumtemperatur in Grad C 'min. +5'

Umgebungstemperatur in Grad C 'max. +32'

relative Luftfeuchte in % 'max. 75'

Ummantelung aus nichtprofiliertem Blech, Stahl, feuerverzinkt, Blechdicke 0,5 mm, Überlappungen verschrauben, Ausführung gemäß Einzelbeschreibung,
Einzelbeschreibungs-Nr 'Arbeitshöhe des Montageortes bis 2,5 m über der Standfläche des hierfür erforderlichen Gerüstes. Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 16,000 M
DIN 276-2018 / IBP: 434
Bauabschnitte / Kostenträger: 434

**2.2.2.1.150 Kältedämmung Ummantelung Rohr DN40 Gebäude MW kaschiert Alufolie Rohrschale D 50mm 0,035W/(mK) Mantel Blech Stahl verz**
STLB-Bau 2026-04 047
Kältedämmung einschl. Ummantelung DIN 4140 an haus- und betriebstechnischen Anlagen, an Rohrleitung, DN 40, Mindestabstände DIN 4140 sind nicht eingehalten, im Gebäude, keine ausreichende Konvektion bzw. unzureichender Abstand zu Objekten, Dämmung aus Mineralwolle, kaschiert mit Aluminiumfolie, als Rohrschale, Dämmschichtdicke 50 mm, Brandverhaltensklasse DIN EN 13501-1 A2 -s1, d0 (nichtbrennbar), Wärmeleitfähigkeit 0,035 W/(mK) bei 0 Grad C Mitteltemperatur DIN EN 12667,
Mediumtemperatur in Grad C 'min. +5'

Umgebungstemperatur in Grad C 'max. +32'

relative Luftfeuchte in % 'max. 75'

Ummantelung aus nichtprofiliertem Blech, Stahl, feuerverzinkt, Blechdicke 0,5 mm, Überlappungen verschrauben, Ausführung gemäß Einzelbeschreibung,
Einzelbeschreibungs-Nr 'Arbeitshöhe des Montageortes bis 2,5 m über der Standfläche des hierfür erforderlichen Gerüstes. Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 8,000 M
DIN 276-2018 / IBP: 434
Bauabschnitte / Kostenträger: 434

**2.2.2.1.160 Kältedämmung Ummantelung Rohr DN50 Gebäude MW kaschiert Alufolie Rohrschale D 50mm 0,035W/(mK) Mantel Blech Stahl verz**
STLB-Bau 2026-04 047
Kältedämmung einschl. Ummantelung DIN 4140 an haus- und betriebstechnischen Anlagen, an Rohrleitung, DN 50, Mindestabstände DIN 4140 sind nicht eingehalten, im Gebäude, keine ausreichende Konvektion bzw. unzureichender Abstand zu Objekten, Dämmung aus Mineralwolle, kaschiert mit Aluminiumfolie, als Rohrschale, Dämmschichtdicke 50 mm, Brandverhaltensklasse DIN EN 13501-1 A2 -s1, d0 (nichtbrennbar), Wärmeleitfähigkeit 0,035 W/(mK) bei 0 Grad C Mitteltemperatur DIN EN 12667,
Mediumtemperatur in Grad C 'min. +5'

Umgebungstemperatur in Grad C 'max. +32'

relative Luftfeuchte in % 'max. 75'

Ummantelung aus nichtprofiliertem Blech, Stahl, feuerverzinkt, Blechdicke 0,6 mm, Überlappungen verschrauben, Ausführung gemäß Einzelbeschreibung,
Einzelbeschreibungs-Nr 'Arbeitshöhe des Montageortes bis 2,5 m über der Standfläche des hierfür erforderlichen Gerüstes. Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 8,000 M
DIN 276-2018 / IBP: 434
Bauabschnitte / Kostenträger: 434

**2.2.2.1.170 Kältedämmung Ummantelung Rohr DN65 Gebäude MW kaschiert Alufolie Rohrschale D 60mm 0,035W/(mK) Mantel Blech Stahl verz**
STLB-Bau 2026-04 047
Kältedämmung einschl. Ummantelung DIN 4140 an haus- und betriebstechnischen Anlagen, an Rohrleitung, DN 65, Mindestabstände DIN 4140 sind nicht eingehalten, im Gebäude, keine ausreichende Konvektion bzw. unzureichender Abstand zu Objekten, Dämmung aus Mineralwolle, kaschiert mit Aluminiumfolie, als Rohrschale, Dämmschichtdicke 60 mm, Brandverhaltensklasse DIN EN 13501-1 A2 -s1, d0 (nichtbrennbar), Wärmeleitfähigkeit 0,035 W/(mK) bei 0 Grad C Mitteltemperatur DIN EN 12667,
Mediumtemperatur in Grad C 'min. +5'

Umgebungstemperatur in Grad C 'max. +32'

relative Luftfeuchte in % 'max. 75'

Ummantelung aus nichtprofiliertem Blech, Stahl, feuerverzinkt, Blechdicke 0,6 mm, Überlappungen verschrauben, Ausführung gemäß Einzelbeschreibung,
Einzelbeschreibungs-Nr 'Arbeitshöhe des Montageortes bis 2,5 m über der Standfläche des hierfür erforderlichen Gerüstes. Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 4,000 M
DIN 276-2018 / IBP: 434
Bauabschnitte / Kostenträger: 434

**2.2.2.1.180 Kältedämmung Ummantelung Rohr DN80 Gebäude MW kaschiert Alufolie Rohrschale D 60mm 0,035W/(mK) Mantel Blech Stahl verz**
STLB-Bau 2026-04 047
Kältedämmung einschl. Ummantelung DIN 4140 an haus- und betriebstechnischen Anlagen, an Rohrleitung, DN 80, Mindestabstände DIN 4140 sind nicht eingehalten, im Gebäude, keine ausreichende Konvektion bzw. unzureichender Abstand zu Objekten, Dämmung aus Mineralwolle, kaschiert mit Aluminiumfolie, als Rohrschale, Dämmschichtdicke 60 mm, Brandverhaltensklasse DIN EN 13501-1 A2 -s1, d0 (nichtbrennbar), Wärmeleitfähigkeit 0,035 W/(mK) bei 0 Grad C Mitteltemperatur DIN EN 12667,
Mediumtemperatur in Grad C 'min. +5'

Umgebungstemperatur in Grad C 'max. +32'

relative Luftfeuchte in % 'max. 75'

Ummantelung aus nichtprofiliertem Blech, Stahl, feuerverzinkt, Blechdicke 0,6 mm, Überlappungen verschrauben, Ausführung gemäß Einzelbeschreibung,
Einzelbeschreibungs-Nr 'Arbeitshöhe des Montageortes bis 2,5 m über der Standfläche des hierfür erforderlichen Gerüstes. Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 24,000 M
DIN 276-2018 / IBP: 434
Bauabschnitte / Kostenträger: 434

**2.2.2.1.190 Kältedämmung Ummantelung Rohr DN100 Gebäude MW kaschiert Alufolie Rohrschale D 60mm 0,035W/(mK) Mantel Blech Stahl verz**
STLB-Bau 2026-04 047
Kältedämmung einschl. Ummantelung DIN 4140 an haus- und betriebstechnischen Anlagen, an Rohrleitung, DN 100, Mindestabstände DIN 4140 sind nicht eingehalten, im Gebäude, keine ausreichende Konvektion bzw. unzureichender Abstand zu Objekten, Dämmung aus Mineralwolle, kaschiert mit Aluminiumfolie, als Rohrschale, Dämmschichtdicke 60 mm, Brandverhaltensklasse DIN EN 13501-1 A2 -s1, d0 (nichtbrennbar), Wärmeleitfähigkeit 0,035 W/(mK) bei 0 Grad C Mitteltemperatur DIN EN 12667,
Mediumtemperatur in Grad C 'min. +5'

Umgebungstemperatur in Grad C 'max. +32'

relative Luftfeuchte in % 'max. 75'

Ummantelung aus nichtprofiliertem Blech, Stahl, feuerverzinkt, Blechdicke 0,6 mm, Überlappungen verschrauben, Ausführung gemäß Einzelbeschreibung,
Einzelbeschreibungs-Nr 'Arbeitshöhe des Montageortes bis 2,5 m über der Standfläche des hierfür erforderlichen Gerüstes. Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 24,000 M
DIN 276-2018 / IBP: 434
Bauabschnitte / Kostenträger: 434

**2.2.2.1.200 Kältedämmung Ummantelung Rohr DN125 Gebäude MW kaschiert Alufolie Rohrschale D 60mm 0,035W/(mK) Mantel Blech Stahl verz**
STLB-Bau 2026-04 047
Kältedämmung einschl. Ummantelung DIN 4140 an haus- und betriebstechnischen Anlagen, an Rohrleitung, DN 125, Mindestabstände DIN 4140 sind nicht eingehalten, im Gebäude, keine ausreichende Konvektion bzw. unzureichender Abstand zu Objekten, Dämmung aus Mineralwolle, kaschiert mit Aluminiumfolie, als Rohrschale, Dämmschichtdicke 60 mm, Brandverhaltensklasse DIN EN 13501-1 A2 -s1, d0 (nichtbrennbar), Wärmeleitfähigkeit 0,035 W/(mK) bei 0 Grad C Mitteltemperatur DIN EN 12667,
Mediumtemperatur in Grad C 'min. +5'

Umgebungstemperatur in Grad C 'max. +32'

relative Luftfeuchte in % 'max. 75'

Ummantelung aus nichtprofiliertem Blech, Stahl, feuerverzinkt, Blechdicke 0,6 mm, Überlappungen verschrauben, Ausführung gemäß Einzelbeschreibung,
Einzelbeschreibungs-Nr 'Arbeitshöhe des Montageortes bis 2,5 m über der Standfläche des hierfür erforderlichen Gerüstes. Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 12,000 M
DIN 276-2018 / IBP: 499
Bauabschnitte / Kostenträger: 434

**2.2.2.1.210 Kältedämmung Ummantelung Rohr DN150 Gebäude MW kaschiert Alufolie Rohrschale D 60mm 0,035W/(mK) Mantel Blech Stahl verz**
STLB-Bau 2026-04 047
Kältedämmung einschl. Ummantelung DIN 4140 an haus- und betriebstechnischen Anlagen, an Rohrleitung, DN 150, Mindestabstände DIN 4140 sind nicht eingehalten, im Gebäude, keine ausreichende Konvektion bzw. unzureichender Abstand zu Objekten, Dämmung aus Mineralwolle, kaschiert mit Aluminiumfolie, als Rohrschale, Dämmschichtdicke 60 mm, Brandverhaltensklasse DIN EN 13501-1 A2 -s1, d0 (nichtbrennbar), Wärmeleitfähigkeit 0,035 W/(mK) bei 0 Grad C Mitteltemperatur DIN EN 12667,
Mediumtemperatur in Grad C 'min. +5'

Umgebungstemperatur in Grad C 'max. +32'

relative Luftfeuchte in % 'max. 75'

Ummantelung aus nichtprofiliertem Blech, Stahl, feuerverzinkt, Blechdicke 0,6 mm, Überlappungen verschrauben, Ausführung gemäß Einzelbeschreibung,
Einzelbeschreibungs-Nr 'Arbeitshöhe des Montageortes bis 2,5 m über der Standfläche des hierfür erforderlichen Gerüstes. Mit Luftspalt zwischen Dämmung und Ummantelung. Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben Zur Ableitung von Kondensat bei Rohrleitungen und Behältern sind am tiefsten Punkt bzw. der unteren Scheitellinie der Ummantelung je Meter mindestens drei Entwässerungs- bzw. Belüftungsbohrungen von mindestens 10 mm Durchmesser vorzusehen'.
Menge: 8,000 M
DIN 276-2018 / IBP: 499
Bauabschnitte / Kostenträger: 434

*Hinweis*

*Hinweis: Nachfolgende Formstücke, Passstücke, Ausschnitte etc.*
Nachfolgende Formstücke, Passstücke, Ausschnitte etc.
beziehen sich auf alle vorgenannten Medien, Temperaturen, Montageorte und -höhen sowie ggf. zusätzlich beschriebene Sicherungsmaßnahmen.
Behinderungen durch beengte Montage- und Platzverhältnisse sind grundsätzlich in den Einheitspreisen mit einzukalkulieren.

**2.2.2.1.220 Passstück MW Kältedämmung Rohr DN15 Gebäude 0,035W/(mK) D 40mm**
STLB-Bau 2026-04 047
Passstück aus Mineralwolle, Kältedämmung DIN 4140 an haus- und betriebstechnischen Anlagen, an Rohrleitung, DN 15, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 293,000 St
DIN 276-2018 / IBP: 434
Bauabschnitte / Kostenträger: 434

**2.2.2.1.230 Passstück MW Kältedämmung Rohr DN20 Gebäude 0,035W/(mK) D 40mm**
STLB-Bau 2026-04 047
Passstück aus Mineralwolle, Kältedämmung DIN 4140 an haus- und betriebstechnischen Anlagen, an Rohrleitung, DN 20, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 713,000 St
DIN 276-2018 / IBP: 434
Bauabschnitte / Kostenträger: 434

**2.2.2.1.240 Passstück MW Kältedämmung Rohr DN25 Gebäude 0,035W/(mK) D 40mm**
STLB-Bau 2026-04 047
Passstück aus Mineralwolle, Kältedämmung DIN 4140 an haus- und betriebstechnischen Anlagen, an Rohrleitung, DN 25, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 2904,000 St
DIN 276-2018 / IBP: 434
Bauabschnitte / Kostenträger: 434

**2.2.2.1.250 Passstück MW Kältedämmung Rohr DN32 Gebäude 0,035W/(mK) D 40mm**
STLB-Bau 2026-04 047
Passstück aus Mineralwolle, Kältedämmung DIN 4140 an haus- und betriebstechnischen Anlagen, an Rohrleitung, DN 32, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1720,000 St
DIN 276-2018 / IBP: 434
Bauabschnitte / Kostenträger: 434

**2.2.2.1.260 Passstück MW Kältedämmung Rohr DN40 Gebäude 0,035W/(mK) D 50mm**
STLB-Bau 2026-04 047
Passstück aus Mineralwolle, Kältedämmung DIN 4140 an haus- und betriebstechnischen Anlagen, an Rohrleitung, DN 40, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1314,000 St
DIN 276-2018 / IBP: 434
Bauabschnitte / Kostenträger: 434

**2.2.2.1.270 Passstück MW Kältedämmung Rohr DN50 Gebäude 0,035W/(mK) D 50mm**
STLB-Bau 2026-04 047
Passstück aus Mineralwolle, Kältedämmung DIN 4140 an haus- und betriebstechnischen Anlagen, an Rohrleitung, DN 50, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1434,000 St
DIN 276-2018 / IBP: 434
Bauabschnitte / Kostenträger: 434

**2.2.2.1.280 Passstück MW Kältedämmung Rohr DN65 Gebäude 0,035W/(mK) D 60mm**
STLB-Bau 2026-04 047
Passstück aus Mineralwolle, Kältedämmung DIN 4140 an haus- und betriebstechnischen Anlagen, an Rohrleitung, DN 65, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1777,000 St
DIN 276-2018 / IBP: 434
Bauabschnitte / Kostenträger: 434

**2.2.2.1.290 Passstück MW Kältedämmung Rohr DN80 Gebäude 0,035W/(mK) D 60mm**
STLB-Bau 2026-04 047
Passstück aus Mineralwolle, Kältedämmung DIN 4140 an haus- und betriebstechnischen Anlagen, an Rohrleitung, DN 80, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1782,000 St
DIN 276-2018 / IBP: 434
Bauabschnitte / Kostenträger: 434

**2.2.2.1.300 Passstück MW Kältedämmung Rohr DN100 Gebäude 0,035W/(mK) D 60mm**
STLB-Bau 2026-04 047
Passstück aus Mineralwolle, Kältedämmung DIN 4140 an haus- und betriebstechnischen Anlagen, an Rohrleitung, DN 100, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1087,000 St
DIN 276-2018 / IBP: 434
Bauabschnitte / Kostenträger: 434

**2.2.2.1.310 Passstück MW Kältedämmung Rohr DN125 Gebäude 0,035W/(mK) D 60mm**
STLB-Bau 2026-04 047
Passstück aus Mineralwolle, Kältedämmung DIN 4140 an haus- und betriebstechnischen Anlagen, an Rohrleitung, DN 125, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1070,000 St
DIN 276-2018 / IBP: 499
Bauabschnitte / Kostenträger: 434

**2.2.2.1.320 Passstück MW Kältedämmung Rohr DN150 Gebäude 0,035W/(mK) D 60mm**
STLB-Bau 2026-04 047
Passstück aus Mineralwolle, Kältedämmung DIN 4140 an haus- und betriebstechnischen Anlagen, an Rohrleitung, DN 150, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 119,000 St
DIN 276-2018 / IBP: 499
Bauabschnitte / Kostenträger: 434

**2.2.2.1.330 Passstück MW Kältedämmung Rohr DN200 Gebäude 0,035W/(mK) D 60mm**
STLB-Bau 2026-04 047
Passstück aus Mineralwolle, Kältedämmung DIN 4140 an haus- und betriebstechnischen Anlagen, an Rohrleitung, DN 200, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 490,000 St
DIN 276-2018 / IBP: 499
Bauabschnitte / Kostenträger: 434

**2.2.2.1.340 Passstück MW Kältedämmung Rohr DN250 Gebäude 0,035W/(mK) D 60mm**
STLB-Bau 2026-04 047
Passstück aus Mineralwolle, Kältedämmung DIN 4140 an haus- und betriebstechnischen Anlagen, an Rohrleitung, DN 250, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 227,000 St
DIN 276-2018 / IBP: 499
Bauabschnitte / Kostenträger: 434

**2.2.2.1.350 Zulage Kältedämmung - Rohrkupplung DN 50**
Zulage Kältedämmung - Rohrkupplung DN 50

Zulage zur Kältedämmung von Rohrleitungen der Kälteverteilung
für die Dämmung von Rohrkupplungen an genuteten Rohrsystemen., gem. v.g. Leistungspositionen.

Kältedämmung passend zur Rohrdämmung aus v.g. Leistungspositionen.
Einschließlich aller erforderlichen Pass- und Formstücke,
Aufweiten bzw. Anarbeiten der Rohrschalen an den vergrößerten
Außendurchmesser der Rohrkupplung, Verschließen der
Kaschierung, Verklebungen, Verschnürungen, Befestigungen sowie
aller Nebenleistungen zur vollständigen wärmebrückenfreien
Ausführung.

Die Dämmstoffdicke der Kupplungsdämmung entspricht der
vorgegebenen Dämmstoffdicke der angrenzenden Rohrleitung.

Abrechnung je gedämmter Rohrkupplung.
Menge: 832,000 St
DIN 276-2018 / IBP: 422
Bauabschnitte / Kostenträger: 434

**2.2.2.1.360 Zulage Kältedämmung - Rohrkupplung DN 65**
Zulage Kältedämmung - Rohrkupplung DN 65

Zulage zur Kältedämmung von Rohrleitungen der Kälteverteilung
für die Dämmung von Rohrkupplungen an genuteten Rohrsystemen., gem. v.g. Leistungspositionen.

Kältedämmung passend zur Rohrdämmung aus v.g. Leistungspositionen.
Einschließlich aller erforderlichen Pass- und Formstücke,
Aufweiten bzw. Anarbeiten der Rohrschalen an den vergrößerten
Außendurchmesser der Rohrkupplung, Verschließen der
Kaschierung, Verklebungen, Verschnürungen, Befestigungen sowie
aller Nebenleistungen zur vollständigen wärmebrückenfreien
Ausführung.

Die Dämmstoffdicke der Kupplungsdämmung entspricht der
vorgegebenen Dämmstoffdicke der angrenzenden Rohrleitung.

Abrechnung je gedämmter Rohrkupplung.
Menge: 712,000 St
DIN 276-2018 / IBP: 422
Bauabschnitte / Kostenträger: 434

**2.2.2.1.370 Zulage Kältedämmung - Rohrkupplung DN 80**
Zulage Kältedämmung - Rohrkupplung DN 80

Zulage zur Kältedämmung von Rohrleitungen der Kälteverteilung
für die Dämmung von Rohrkupplungen an genuteten Rohrsystemen., gem. v.g. Leistungspositionen.

Kältedämmung passend zur Rohrdämmung aus v.g. Leistungspositionen.
Einschließlich aller erforderlichen Pass- und Formstücke,
Aufweiten bzw. Anarbeiten der Rohrschalen an den vergrößerten
Außendurchmesser der Rohrkupplung, Verschließen der
Kaschierung, Verklebungen, Verschnürungen, Befestigungen sowie
aller Nebenleistungen zur vollständigen wärmebrückenfreien
Ausführung.

Die Dämmstoffdicke der Kupplungsdämmung entspricht der
vorgegebenen Dämmstoffdicke der angrenzenden Rohrleitung.

Abrechnung je gedämmter Rohrkupplung.
Menge: 714,000 St
DIN 276-2018 / IBP: 422
Bauabschnitte / Kostenträger: 434

**2.2.2.1.380 Zulage Kältedämmung - Rohrkupplung DN 100**
Zulage Kältedämmung - Rohrkupplung DN 100

Zulage zur Kältedämmung von Rohrleitungen der Kälteverteilung
für die Dämmung von Rohrkupplungen an genuteten Rohrsystemen., gem. v.g. Leistungspositionen.

Kältedämmung passend zur Rohrdämmung aus v.g. Leistungspositionen.
Einschließlich aller erforderlichen Pass- und Formstücke,
Aufweiten bzw. Anarbeiten der Rohrschalen an den vergrößerten
Außendurchmesser der Rohrkupplung, Verschließen der
Kaschierung, Verklebungen, Verschnürungen, Befestigungen sowie
aller Nebenleistungen zur vollständigen wärmebrückenfreien
Ausführung.

Die Dämmstoffdicke der Kupplungsdämmung entspricht der
vorgegebenen Dämmstoffdicke der angrenzenden Rohrleitung.

Abrechnung je gedämmter Rohrkupplung.
Menge: 436,000 St
DIN 276-2018 / IBP: 422
Bauabschnitte / Kostenträger: 434

**2.2.2.1.390 Zulage Kältedämmung - Rohrkupplung DN 125**
Zulage Kältedämmung - Rohrkupplung DN 125

Zulage zur Kältedämmung von Rohrleitungen der Kälteverteilung
für die Dämmung von Rohrkupplungen an genuteten Rohrsystemen., gem. v.g. Leistungspositionen.

Kältedämmung passend zur Rohrdämmung aus v.g. Leistungspositionen.
Einschließlich aller erforderlichen Pass- und Formstücke,
Aufweiten bzw. Anarbeiten der Rohrschalen an den vergrößerten
Außendurchmesser der Rohrkupplung, Verschließen der
Kaschierung, Verklebungen, Verschnürungen, Befestigungen sowie
aller Nebenleistungen zur vollständigen wärmebrückenfreien
Ausführung.

Die Dämmstoffdicke der Kupplungsdämmung entspricht der
vorgegebenen Dämmstoffdicke der angrenzenden Rohrleitung.

Abrechnung je gedämmter Rohrkupplung.
Menge: 431,000 St
DIN 276-2018 / IBP: 422
Bauabschnitte / Kostenträger: 434

**2.2.2.1.400 Zulage Kältedämmung - Rohrkupplung DN 150**
Zulage Kältedämmung - Rohrkupplung DN 150

Zulage zur Kältedämmung von Rohrleitungen der Kälteverteilung
für die Dämmung von Rohrkupplungen an genuteten Rohrsystemen., gem. v.g. Leistungspositionen.

Kältedämmung passend zur Rohrdämmung aus v.g. Leistungspositionen.
Einschließlich aller erforderlichen Pass- und Formstücke,
Aufweiten bzw. Anarbeiten der Rohrschalen an den vergrößerten
Außendurchmesser der Rohrkupplung, Verschließen der
Kaschierung, Verklebungen, Verschnürungen, Befestigungen sowie
aller Nebenleistungen zur vollständigen wärmebrückenfreien
Ausführung.

Die Dämmstoffdicke der Kupplungsdämmung entspricht der
vorgegebenen Dämmstoffdicke der angrenzenden Rohrleitung.

Abrechnung je gedämmter Rohrkupplung.
Menge: 48,000 St
DIN 276-2018 / IBP: 422
Bauabschnitte / Kostenträger: 434

**2.2.2.1.410 Zulage Kältedämmung - Rohrkupplung DN 200**
Zulage Kältedämmung - Rohrkupplung DN 200

Zulage zur Kältedämmung von Rohrleitungen der Kälteverteilung
für die Dämmung von Rohrkupplungen an genuteten Rohrsystemen., gem. v.g. Leistungspositionen.

Kältedämmung passend zur Rohrdämmung aus v.g. Leistungspositionen.
Einschließlich aller erforderlichen Pass- und Formstücke,
Aufweiten bzw. Anarbeiten der Rohrschalen an den vergrößerten
Außendurchmesser der Rohrkupplung, Verschließen der
Kaschierung, Verklebungen, Verschnürungen, Befestigungen sowie
aller Nebenleistungen zur vollständigen wärmebrückenfreien
Ausführung.

Die Dämmstoffdicke der Kupplungsdämmung entspricht der
vorgegebenen Dämmstoffdicke der angrenzenden Rohrleitung.

Abrechnung je gedämmter Rohrkupplung.
Menge: 198,000 St
DIN 276-2018 / IBP: 422
Bauabschnitte / Kostenträger: 434

**2.2.2.1.420 Zulage Kältedämmung - Rohrkupplung DN 250**
Zulage Kältedämmung - Rohrkupplung DN 250

Zulage zur Kältedämmung von Rohrleitungen der Kälteverteilung
für die Dämmung von Rohrkupplungen an genuteten Rohrsystemen., gem. v.g. Leistungspositionen.

Kältedämmung passend zur Rohrdämmung aus v.g. Leistungspositionen.
Einschließlich aller erforderlichen Pass- und Formstücke,
Aufweiten bzw. Anarbeiten der Rohrschalen an den vergrößerten
Außendurchmesser der Rohrkupplung, Verschließen der
Kaschierung, Verklebungen, Verschnürungen, Befestigungen sowie
aller Nebenleistungen zur vollständigen wärmebrückenfreien
Ausführung.

Die Dämmstoffdicke der Kupplungsdämmung entspricht der
vorgegebenen Dämmstoffdicke der angrenzenden Rohrleitung.

Abrechnung je gedämmter Rohrkupplung.
Menge: 92,000 St
DIN 276-2018 / IBP: 422
Bauabschnitte / Kostenträger: 434

**2.2.2.1.430 Bogen MW Kältedämmung Rohr DN15 Gebäude 0,035W/(mK) D 40mm**
STLB-Bau 2026-04 047
Bogen aus Mineralwolle, Kältedämmung DIN 4140 an haus- und betriebstechnischen Anlagen, an Rohrleitung, DN 15, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 121,000 St
DIN 276-2018 / IBP: 434
Bauabschnitte / Kostenträger: 434

**2.2.2.1.440 Bogen MW Kältedämmung Rohr DN20 Gebäude 0,035W/(mK) D 40mm**
STLB-Bau 2026-04 047
Bogen aus Mineralwolle, Kältedämmung DIN 4140 an haus- und betriebstechnischen Anlagen, an Rohrleitung, DN 20, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 509,000 St
DIN 276-2018 / IBP: 434
Bauabschnitte / Kostenträger: 434

**2.2.2.1.450 Bogen MW Kältedämmung Rohr DN25 Gebäude 0,035W/(mK) D 40mm**
STLB-Bau 2026-04 047
Bogen aus Mineralwolle, Kältedämmung DIN 4140 an haus- und betriebstechnischen Anlagen, an Rohrleitung, DN 25, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 1512,000 St
DIN 276-2018 / IBP: 434
Bauabschnitte / Kostenträger: 434

**2.2.2.1.460 Bogen MW Kältedämmung Rohr DN32 Gebäude 0,035W/(mK) D 40mm**
STLB-Bau 2026-04 047
Bogen aus Mineralwolle, Kältedämmung DIN 4140 an haus- und betriebstechnischen Anlagen, an Rohrleitung, DN 32, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 548,000 St
DIN 276-2018 / IBP: 434
Bauabschnitte / Kostenträger: 434

**2.2.2.1.470 Bogen MW Kältedämmung Rohr DN40 Gebäude 0,035W/(mK) D 50mm**
STLB-Bau 2026-04 047
Bogen aus Mineralwolle, Kältedämmung DIN 4140 an haus- und betriebstechnischen Anlagen, an Rohrleitung, DN 40, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 333,000 St
DIN 276-2018 / IBP: 434
Bauabschnitte / Kostenträger: 434

**2.2.2.1.480 Bogen MW Kältedämmung Rohr DN50 Gebäude 0,035W/(mK) D 50mm**
STLB-Bau 2026-04 047
Bogen aus Mineralwolle, Kältedämmung DIN 4140 an haus- und betriebstechnischen Anlagen, an Rohrleitung, DN 50, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 351,000 St
DIN 276-2018 / IBP: 434
Bauabschnitte / Kostenträger: 434

**2.2.2.1.490 Bogen MW Kältedämmung Rohr DN65 Gebäude 0,035W/(mK) D 60mm**
STLB-Bau 2026-04 047
Bogen aus Mineralwolle, Kältedämmung DIN 4140 an haus- und betriebstechnischen Anlagen, an Rohrleitung, DN 65, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 456,000 St
DIN 276-2018 / IBP: 434
Bauabschnitte / Kostenträger: 434

**2.2.2.1.500 Bogen MW Kältedämmung Rohr DN80 Gebäude 0,035W/(mK) D 60mm**
STLB-Bau 2026-04 047
Bogen aus Mineralwolle, Kältedämmung DIN 4140 an haus- und betriebstechnischen Anlagen, an Rohrleitung, DN 80, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 320,000 St
DIN 276-2018 / IBP: 434
Bauabschnitte / Kostenträger: 434

**2.2.2.1.510 Bogen MW Kältedämmung Rohr DN100 Gebäude 0,035W/(mK) D 60mm**
STLB-Bau 2026-04 047
Bogen aus Mineralwolle, Kältedämmung DIN 4140 an haus- und betriebstechnischen Anlagen, an Rohrleitung, DN 100, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 310,000 St
DIN 276-2018 / IBP: 434
Bauabschnitte / Kostenträger: 434

**2.2.2.1.520 Bogen MW Kältedämmung Rohr DN125 Gebäude 0,035W/(mK) D 60mm**
STLB-Bau 2026-04 047
Bogen aus Mineralwolle, Kältedämmung DIN 4140 an haus- und betriebstechnischen Anlagen, an Rohrleitung, DN 125, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 154,000 St
DIN 276-2018 / IBP: 499
Bauabschnitte / Kostenträger: 434

**2.2.2.1.530 Bogen MW Kältedämmung Rohr DN150 Gebäude 0,035W/(mK) D 60mm**
STLB-Bau 2026-04 047
Bogen aus Mineralwolle, Kältedämmung DIN 4140 an haus- und betriebstechnischen Anlagen, an Rohrleitung, DN 150, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 25,000 St
DIN 276-2018 / IBP: 499
Bauabschnitte / Kostenträger: 434

**2.2.2.1.540 Bogen MW Kältedämmung Rohr DN200 Gebäude 0,035W/(mK) D 60mm**
STLB-Bau 2026-04 047
Bogen aus Mineralwolle, Kältedämmung DIN 4140 an haus- und betriebstechnischen Anlagen, an Rohrleitung, DN 200, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 57,000 St
DIN 276-2018 / IBP: 499
Bauabschnitte / Kostenträger: 434

**2.2.2.1.550 Bogen MW Kältedämmung Rohr DN250 Gebäude 0,035W/(mK) D 60mm**
STLB-Bau 2026-04 047
Bogen aus Mineralwolle, Kältedämmung DIN 4140 an haus- und betriebstechnischen Anlagen, an Rohrleitung, DN 250, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 27,000 St
DIN 276-2018 / IBP: 499
Bauabschnitte / Kostenträger: 434

*Hinweis*

**2.2.2.1.560 Stutzen MW Kältedämmung Rohr DN20 Gebäude 0,035W/(mK) D 40mm**
STLB-Bau 2026-04 047
Stutzen aus Mineralwolle, Kältedämmung DIN 4140 an haus- und betriebstechnischen Anlagen, an Rohrleitung, DN 20, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 17,000 St
DIN 276-2018 / IBP: 434
Bauabschnitte / Kostenträger: 434

**2.2.2.1.570 Stutzen MW Kältedämmung Rohr DN25 Gebäude 0,035W/(mK) D 40mm**
STLB-Bau 2026-04 047
Stutzen aus Mineralwolle, Kältedämmung DIN 4140 an haus- und betriebstechnischen Anlagen, an Rohrleitung, DN 25, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 46,000 St
DIN 276-2018 / IBP: 434
Bauabschnitte / Kostenträger: 434

**2.2.2.1.580 Stutzen MW Kältedämmung Rohr DN32 Gebäude 0,035W/(mK) D 40mm**
STLB-Bau 2026-04 047
Stutzen aus Mineralwolle, Kältedämmung DIN 4140 an haus- und betriebstechnischen Anlagen, an Rohrleitung, DN 32, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 136,000 St
DIN 276-2018 / IBP: 434
Bauabschnitte / Kostenträger: 434

**2.2.2.1.590 Stutzen MW Kältedämmung Rohr DN40 Gebäude 0,035W/(mK) D 50mm**
STLB-Bau 2026-04 047
Stutzen aus Mineralwolle, Kältedämmung DIN 4140 an haus- und betriebstechnischen Anlagen, an Rohrleitung, DN 40, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 182,000 St
DIN 276-2018 / IBP: 434
Bauabschnitte / Kostenträger: 434

**2.2.2.1.600 Stutzen MW Kältedämmung Rohr DN50 Gebäude 0,035W/(mK) D 50mm**
STLB-Bau 2026-04 047
Stutzen aus Mineralwolle, Kältedämmung DIN 4140 an haus- und betriebstechnischen Anlagen, an Rohrleitung, DN 50, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 165,000 St
DIN 276-2018 / IBP: 434
Bauabschnitte / Kostenträger: 434

**2.2.2.1.610 Stutzen MW Kältedämmung Rohr DN65 Gebäude 0,035W/(mK) D 60mm**
STLB-Bau 2026-04 047
Stutzen aus Mineralwolle, Kältedämmung DIN 4140 an haus- und betriebstechnischen Anlagen, an Rohrleitung, DN 65, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 118,000 St
DIN 276-2018 / IBP: 434
Bauabschnitte / Kostenträger: 434

**2.2.2.1.620 Stutzen MW Kältedämmung Rohr DN80 Gebäude 0,035W/(mK) D 60mm**
STLB-Bau 2026-04 047
Stutzen aus Mineralwolle, Kältedämmung DIN 4140 an haus- und betriebstechnischen Anlagen, an Rohrleitung, DN 80, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 56,000 St
DIN 276-2018 / IBP: 434
Bauabschnitte / Kostenträger: 434

**2.2.2.1.630 Stutzen MW Kältedämmung Rohr DN100 Gebäude 0,035W/(mK) D 60mm**
STLB-Bau 2026-04 047
Stutzen aus Mineralwolle, Kältedämmung DIN 4140 an haus- und betriebstechnischen Anlagen, an Rohrleitung, DN 100, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 57,000 St
DIN 276-2018 / IBP: 434
Bauabschnitte / Kostenträger: 434

**2.2.2.1.640 Stutzen MW Kältedämmung Rohr DN125 Gebäude 0,035W/(mK) D 60mm**
STLB-Bau 2026-04 047
Stutzen aus Mineralwolle, Kältedämmung DIN 4140 an haus- und betriebstechnischen Anlagen, an Rohrleitung, DN 125, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 21,000 St
DIN 276-2018 / IBP: 499
Bauabschnitte / Kostenträger: 434

**2.2.2.1.650 Stutzen MW Kältedämmung Rohr DN150 Gebäude 0,035W/(mK) D 60mm**
STLB-Bau 2026-04 047
Stutzen aus Mineralwolle, Kältedämmung DIN 4140 an haus- und betriebstechnischen Anlagen, an Rohrleitung, DN 150, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 14,000 St
DIN 276-2018 / IBP: 499
Bauabschnitte / Kostenträger: 434

**2.2.2.1.660 Reduzierung MW Kältedämmung Rohr DN20 Gebäude 0,035W/(mK) D 40mm**
STLB-Bau 2026-04 047
Reduzierung aus Mineralwolle, Kältedämmung DIN 4140 an haus- und betriebstechnischen Anlagen, an Rohrleitung, DN 20, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 17,000 St
DIN 276-2018 / IBP: 434
Bauabschnitte / Kostenträger: 434

**2.2.2.1.670 Reduzierung MW Kältedämmung Rohr DN25 Gebäude 0,035W/(mK) D 40mm**
STLB-Bau 2026-04 047
Reduzierung aus Mineralwolle, Kältedämmung DIN 4140 an haus- und betriebstechnischen Anlagen, an Rohrleitung, DN 25, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 66,000 St
DIN 276-2018 / IBP: 434
Bauabschnitte / Kostenträger: 434

**2.2.2.1.680 Reduzierung MW Kältedämmung Rohr DN32 Gebäude 0,035W/(mK) D 40mm**
STLB-Bau 2026-04 047
Reduzierung aus Mineralwolle, Kältedämmung DIN 4140 an haus- und betriebstechnischen Anlagen, an Rohrleitung, DN 32, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 112,000 St
DIN 276-2018 / IBP: 434
Bauabschnitte / Kostenträger: 434

**2.2.2.1.690 Reduzierung MW Kältedämmung Rohr DN40 Gebäude 0,035W/(mK) D 50mm**
STLB-Bau 2026-04 047
Reduzierung aus Mineralwolle, Kältedämmung DIN 4140 an haus- und betriebstechnischen Anlagen, an Rohrleitung, DN 40, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 34,000 St
DIN 276-2018 / IBP: 434
Bauabschnitte / Kostenträger: 434

**2.2.2.1.700 Reduzierung MW Kältedämmung Rohr DN50 Gebäude 0,035W/(mK) D 50mm**
STLB-Bau 2026-04 047
Reduzierung aus Mineralwolle, Kältedämmung DIN 4140 an haus- und betriebstechnischen Anlagen, an Rohrleitung, DN 50, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 65,000 St
DIN 276-2018 / IBP: 434
Bauabschnitte / Kostenträger: 434

**2.2.2.1.710 Reduzierung MW Kältedämmung Rohr DN65 Gebäude 0,035W/(mK) D 60mm**
STLB-Bau 2026-04 047
Reduzierung aus Mineralwolle, Kältedämmung DIN 4140 an haus- und betriebstechnischen Anlagen, an Rohrleitung, DN 65, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 58,000 St
DIN 276-2018 / IBP: 434
Bauabschnitte / Kostenträger: 434

**2.2.2.1.720 Reduzierung MW Kältedämmung Rohr DN80 Gebäude 0,035W/(mK) D 60mm**
STLB-Bau 2026-04 047
Reduzierung aus Mineralwolle, Kältedämmung DIN 4140 an haus- und betriebstechnischen Anlagen, an Rohrleitung, DN 80, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 52,000 St
DIN 276-2018 / IBP: 434
Bauabschnitte / Kostenträger: 434

**2.2.2.1.730 Reduzierung MW Kältedämmung Rohr DN100 Gebäude 0,035W/(mK) D 60mm**
STLB-Bau 2026-04 047
Reduzierung aus Mineralwolle, Kältedämmung DIN 4140 an haus- und betriebstechnischen Anlagen, an Rohrleitung, DN 100, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 53,000 St
DIN 276-2018 / IBP: 434
Bauabschnitte / Kostenträger: 434

**2.2.2.1.740 Reduzierung MW Kältedämmung Rohr DN125 Gebäude 0,035W/(mK) D 60mm**
STLB-Bau 2026-04 047
Reduzierung aus Mineralwolle, Kältedämmung DIN 4140 an haus- und betriebstechnischen Anlagen, an Rohrleitung, DN 125, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 15,000 St
DIN 276-2018 / IBP: 499
Bauabschnitte / Kostenträger: 434

**2.2.2.1.750 Reduzierung MW Kältedämmung Rohr DN150 Gebäude 0,035W/(mK) D 60mm**
STLB-Bau 2026-04 047
Reduzierung aus Mineralwolle, Kältedämmung DIN 4140 an haus- und betriebstechnischen Anlagen, an Rohrleitung, DN 150, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 4,000 St
DIN 276-2018 / IBP: 499
Bauabschnitte / Kostenträger: 434

**2.2.2.1.760 Reduzierung MW Kältedämmung Rohr DN200 Gebäude 0,035W/(mK) D 60mm**
STLB-Bau 2026-04 047
Reduzierung aus Mineralwolle, Kältedämmung DIN 4140 an haus- und betriebstechnischen Anlagen, an Rohrleitung, DN 200, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 4,000 St
DIN 276-2018 / IBP: 499
Bauabschnitte / Kostenträger: 434

**2.2.2.1.770 Reduzierung MW Kältedämmung Rohr DN250 Gebäude 0,035W/(mK) D 60mm**
STLB-Bau 2026-04 047
Reduzierung aus Mineralwolle, Kältedämmung DIN 4140 an haus- und betriebstechnischen Anlagen, an Rohrleitung, DN 250, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 4,000 St
DIN 276-2018 / IBP: 499
Bauabschnitte / Kostenträger: 434

**2.2.2.1.780 Kappe MW Kältedämmung Rohr DN15 Gebäude 0,035W/(mK) D 40mm**
STLB-Bau 2026-04 047
Kappe aus Mineralwolle, Kältedämmung DIN 4140 an haus- und betriebstechnischen Anlagen, an Rohrleitung, DN 15, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 10,000 St
DIN 276-2018 / IBP: 434
Bauabschnitte / Kostenträger: 434

**2.2.2.1.790 Kappe MW Kältedämmung Rohr DN20 Gebäude 0,035W/(mK) D 40mm**
STLB-Bau 2026-04 047
Kappe aus Mineralwolle, Kältedämmung DIN 4140 an haus- und betriebstechnischen Anlagen, an Rohrleitung, DN 20, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 10,000 St
DIN 276-2018 / IBP: 434
Bauabschnitte / Kostenträger: 434

**2.2.2.1.800 Kappe MW Kältedämmung Rohr DN25 Gebäude 0,035W/(mK) D 40mm**
STLB-Bau 2026-04 047
Kappe aus Mineralwolle, Kältedämmung DIN 4140 an haus- und betriebstechnischen Anlagen, an Rohrleitung, DN 25, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 10,000 St
DIN 276-2018 / IBP: 434
Bauabschnitte / Kostenträger: 434

**2.2.2.1.810 Kappe MW Kältedämmung Rohr DN32 Gebäude 0,035W/(mK) D 40mm**
STLB-Bau 2026-04 047
Kappe aus Mineralwolle, Kältedämmung DIN 4140 an haus- und betriebstechnischen Anlagen, an Rohrleitung, DN 32, Mindestabstände DIN 4140 sind nicht eingehalten, im Gebäude, keine ausreichende Konvektion bzw. unzureichender Abstand zu Objekten, Brandverhaltensklasse DIN EN 13501-1 A2 -s1, d0 (nichtbrennbar), Wärmeleitfähigkeit 0,035 W/(mK) bei 0 Grad C Mitteltemperatur DIN EN 12667, Dämmschichtdicke 40 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 10,000 St
DIN 276-2018 / IBP: 434
Bauabschnitte / Kostenträger: 434

**2.2.2.1.820 Kappe MW Kältedämmung Rohr DN40 Gebäude 0,035W/(mK) D 50mm**
STLB-Bau 2026-04 047
Kappe aus Mineralwolle, Kältedämmung DIN 4140 an haus- und betriebstechnischen Anlagen, an Rohrleitung, DN 40, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 10,000 St
DIN 276-2018 / IBP: 434
Bauabschnitte / Kostenträger: 434

**2.2.2.1.830 Kappe MW Kältedämmung Rohr DN50 Gebäude 0,035W/(mK) D 50mm**
STLB-Bau 2026-04 047
Kappe aus Mineralwolle, Kältedämmung DIN 4140 an haus- und betriebstechnischen Anlagen, an Rohrleitung, DN 50, Mindestabstände DIN 4140 sind nicht eingehalten, im Gebäude, keine ausreichende Konvektion bzw. unzureichender Abstand zu Objekten, Brandverhaltensklasse DIN EN 13501-1 A2 -s1, d0 (nichtbrennbar), Wärmeleitfähigkeit 0,035 W/(mK) bei 0 Grad C Mitteltemperatur DIN EN 12667, Dämmschichtdicke 50 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 10,000 St
DIN 276-2018 / IBP: 434
Bauabschnitte / Kostenträger: 434

**2.2.2.1.840 Kappe MW Kältedämmung Rohr DN65 Gebäude 0,035W/(mK) D 60mm**
STLB-Bau 2026-04 047
Kappe aus Mineralwolle, Kältedämmung DIN 4140 an haus- und betriebstechnischen Anlagen, an Rohrleitung, DN 65, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 10,000 St
DIN 276-2018 / IBP: 434
Bauabschnitte / Kostenträger: 434

**2.2.2.1.850 Kappe MW Kältedämmung Rohr DN80 Gebäude 0,035W/(mK) D 60mm**
STLB-Bau 2026-04 047
Kappe aus Mineralwolle, Kältedämmung DIN 4140 an haus- und betriebstechnischen Anlagen, an Rohrleitung, DN 80, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 10,000 St
DIN 276-2018 / IBP: 434
Bauabschnitte / Kostenträger: 434

**2.2.2.1.860 Kappe MW Kältedämmung Rohr DN100 Gebäude 0,035W/(mK) D 60mm**
STLB-Bau 2026-04 047
Kappe aus Mineralwolle, Kältedämmung DIN 4140 an haus- und betriebstechnischen Anlagen, an Rohrleitung, DN 100, Mindestabstände DIN 4140 sind nicht eingehalten, im Gebäude, keine ausreichende Konvektion bzw. unzureichender Abstand zu Objekten, Brandverhaltensklasse DIN EN 13501-1 A2 -s1, d0 (nichtbrennbar), Wärmeleitfähigkeit 0,035 W/(mK) bei 0 Grad C Mitteltemperatur DIN EN 12667, Dämmschichtdicke 60 mm, Ausführung gemäß Einzelbeschreibung,
Einzelbeschreibungs-Nr 'Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben'.
Menge: 10,000 St
DIN 276-2018 / IBP: 434
Bauabschnitte / Kostenträger: 434

**2.2.2.1.870 Ausschnitt Kältedämmung Rohr DN15 Gebäude MW D 40mm**
STLB-Bau 2026-04 047
Ausschnitt für Kältedämmung DIN 4140 an haus- und betriebstechnischen Anlagen, an Rohrleitung, DN 15, im Gebäude, keine ausreichende Konvektion bzw. unzureichender Abstand zu Objekten, Dämmung aus Mineralwolle, kaschiert mit Aluminiumfolie, Brandverhaltensklasse DIN EN 13501-1 A2 -s1, d0 (nichtbrennbar), Wärmeleitfähigkeit 0,035 W/(mK) bei 0 Grad C Mitteltemperatur DIN EN 12667, Gesamt-Dämmschichtdicke 40 mm, Ausführung gemäß Einzelbeschreibung,
Einzelbeschreibungs-Nr 'Durchdringungen durch die Dämmung sind mit selbstklebendem Aluminiumband dicht abzukleben'.
Menge: 234,000 St
DIN 276-2018 / IBP: 434
Bauabschnitte / Kostenträger: 434

**2.2.2.1.880 Ausschnitt Kältedämmung Rohr DN20 Gebäude MW D 40mm**
STLB-Bau 2026-04 047
Ausschnitt für Kältedämmung DIN 4140 an haus- und betriebstechnischen Anlagen, an Rohrleitung, DN 20, im Gebäude, keine ausreichende Konvektion bzw. unzureichender Abstand zu Objekten, Dämmung aus Mineralwolle, kaschiert mit Aluminiumfolie, Brandverhaltensklasse DIN EN 13501-1 A2 -s1, d0 (nichtbrennbar), Wärmeleitfähigkeit 0,035 W/(mK) bei 0 Grad C Mitteltemperatur DIN EN 12667, Gesamt-Dämmschichtdicke 40 mm, Ausführung gemäß Einzelbeschreibung,
Einzelbeschreibungs-Nr 'Durchdringungen durch die Dämmung sind mit selbstklebendem Aluminiumband dicht abzukleben'.
Menge: 409,000 St
DIN 276-2018 / IBP: 434
Bauabschnitte / Kostenträger: 434

**2.2.2.1.890 Ausschnitt Kältedämmung Rohr DN25 Gebäude MW D 40mm**
STLB-Bau 2026-04 047
Ausschnitt für Kältedämmung DIN 4140 an haus- und betriebstechnischen Anlagen, an Rohrleitung, DN 25, im Gebäude, keine ausreichende Konvektion bzw. unzureichender Abstand zu Objekten, Dämmung aus Mineralwolle, kaschiert mit Aluminiumfolie, Brandverhaltensklasse DIN EN 13501-1 A2 -s1, d0 (nichtbrennbar), Wärmeleitfähigkeit 0,035 W/(mK) bei 0 Grad C Mitteltemperatur DIN EN 12667, Gesamt-Dämmschichtdicke 40 mm, Ausführung gemäß Einzelbeschreibung,
Einzelbeschreibungs-Nr 'Durchdringungen durch die Dämmung sind mit selbstklebendem Aluminiumband dicht abzukleben'.
Menge: 1453,000 St
DIN 276-2018 / IBP: 434
Bauabschnitte / Kostenträger: 434

**2.2.2.1.900 Ausschnitt Kältedämmung Rohr DN32 Gebäude MW D 40mm**
STLB-Bau 2026-04 047
Ausschnitt für Kältedämmung DIN 4140 an haus- und betriebstechnischen Anlagen, an Rohrleitung, DN 32, im Gebäude, keine ausreichende Konvektion bzw. unzureichender Abstand zu Objekten, Dämmung aus Mineralwolle, kaschiert mit Aluminiumfolie, Brandverhaltensklasse DIN EN 13501-1 A2 -s1, d0 (nichtbrennbar), Wärmeleitfähigkeit 0,035 W/(mK) bei 0 Grad C Mitteltemperatur DIN EN 12667, Gesamt-Dämmschichtdicke 40 mm, Ausführung gemäß Einzelbeschreibung,
Einzelbeschreibungs-Nr 'Durchdringungen durch die Dämmung sind mit selbstklebendem Aluminiumband dicht abzukleben'.
Menge: 688,000 St
DIN 276-2018 / IBP: 434
Bauabschnitte / Kostenträger: 434

**2.2.2.1.910 Ausschnitt Kältedämmung Rohr DN40 Gebäude MW D 50mm**
STLB-Bau 2026-04 047
Ausschnitt für Kältedämmung DIN 4140 an haus- und betriebstechnischen Anlagen, an Rohrleitung, DN 40, im Gebäude, keine ausreichende Konvektion bzw. unzureichender Abstand zu Objekten, Dämmung aus Mineralwolle, kaschiert mit Aluminiumfolie, Brandverhaltensklasse DIN EN 13501-1 A2 -s1, d0 (nichtbrennbar), Wärmeleitfähigkeit 0,035 W/(mK) bei 0 Grad C Mitteltemperatur DIN EN 12667, Gesamt-Dämmschichtdicke 50 mm, Ausführung gemäß Einzelbeschreibung,
Einzelbeschreibungs-Nr 'Durchdringungen durch die Dämmung sind mit selbstklebendem Aluminiumband dicht abzukleben'.
Menge: 479,000 St
DIN 276-2018 / IBP: 434
Bauabschnitte / Kostenträger: 434

**2.2.2.1.920 Ausschnitt Kältedämmung Rohr DN50 Gebäude MW D 50mm**
STLB-Bau 2026-04 047
Ausschnitt für Kältedämmung DIN 4140 an haus- und betriebstechnischen Anlagen, an Rohrleitung, DN 50, im Gebäude, keine ausreichende Konvektion bzw. unzureichender Abstand zu Objekten, Dämmung aus Mineralwolle, kaschiert mit Aluminiumfolie, Brandverhaltensklasse DIN EN 13501-1 A2 -s1, d0 (nichtbrennbar), Wärmeleitfähigkeit 0,035 W/(mK) bei 0 Grad C Mitteltemperatur DIN EN 12667, Gesamt-Dämmschichtdicke 50 mm, Ausführung gemäß Einzelbeschreibung,
Einzelbeschreibungs-Nr 'Durchdringungen durch die Dämmung sind mit selbstklebendem Aluminiumband dicht abzukleben'.
Menge: 442,000 St
DIN 276-2018 / IBP: 434
Bauabschnitte / Kostenträger: 434

**2.2.2.1.930 Ausschnitt Kältedämmung Rohr DN65 Gebäude MW D 60mm**
STLB-Bau 2026-04 047
Ausschnitt für Kältedämmung DIN 4140 an haus- und betriebstechnischen Anlagen, an Rohrleitung, DN 65, im Gebäude, keine ausreichende Konvektion bzw. unzureichender Abstand zu Objekten, Dämmung aus Mineralwolle, kaschiert mit Aluminiumfolie, Brandverhaltensklasse DIN EN 13501-1 A2 -s1, d0 (nichtbrennbar), Wärmeleitfähigkeit 0,035 W/(mK) bei 0 Grad C Mitteltemperatur DIN EN 12667, Gesamt-Dämmschichtdicke 60 mm, Ausführung gemäß Einzelbeschreibung,
Einzelbeschreibungs-Nr 'Durchdringungen durch die Dämmung sind mit selbstklebendem Aluminiumband dicht abzukleben'.
Menge: 444,000 St
DIN 276-2018 / IBP: 434
Bauabschnitte / Kostenträger: 434

**2.2.2.1.940 Ausschnitt Kältedämmung Rohr DN80 Gebäude MW D 60mm**
STLB-Bau 2026-04 047
Ausschnitt für Kältedämmung DIN 4140 an haus- und betriebstechnischen Anlagen, an Rohrleitung, DN 80, im Gebäude, keine ausreichende Konvektion bzw. unzureichender Abstand zu Objekten, Dämmung aus Mineralwolle, kaschiert mit Aluminiumfolie, Brandverhaltensklasse DIN EN 13501-1 A2 -s1, d0 (nichtbrennbar), Wärmeleitfähigkeit 0,035 W/(mK) bei 0 Grad C Mitteltemperatur DIN EN 12667, Gesamt-Dämmschichtdicke 60 mm, Ausführung gemäß Einzelbeschreibung,
Einzelbeschreibungs-Nr 'Durchdringungen durch die Dämmung sind mit selbstklebendem Aluminiumband dicht abzukleben'.
Menge: 397,000 St
DIN 276-2018 / IBP: 434
Bauabschnitte / Kostenträger: 434

**2.2.2.1.950 Ausschnitt Kältedämmung Rohr DN100 Gebäude MW D 60mm**
STLB-Bau 2026-04 047
Ausschnitt für Kältedämmung DIN 4140 an haus- und betriebstechnischen Anlagen, an Rohrleitung, DN 100, im Gebäude, keine ausreichende Konvektion bzw. unzureichender Abstand zu Objekten, Dämmung aus Mineralwolle, kaschiert mit Aluminiumfolie, Brandverhaltensklasse DIN EN 13501-1 A2 -s1, d0 (nichtbrennbar), Wärmeleitfähigkeit 0,035 W/(mK) bei 0 Grad C Mitteltemperatur DIN EN 12667, Gesamt-Dämmschichtdicke 60 mm, Ausführung gemäß Einzelbeschreibung,
Einzelbeschreibungs-Nr 'Durchdringungen durch die Dämmung sind mit selbstklebendem Aluminiumband dicht abzukleben'.
Menge: 230,000 St
DIN 276-2018 / IBP: 434
Bauabschnitte / Kostenträger: 434

**2.2.2.1.960 Ausschnitt Kältedämmung Rohr DN125 Gebäude MW D 60mm**
STLB-Bau 2026-04 047
Ausschnitt für Kältedämmung DIN 4140 an haus- und betriebstechnischen Anlagen, an Rohrleitung, DN 125, im Gebäude, keine ausreichende Konvektion bzw. unzureichender Abstand zu Objekten, Dämmung aus Mineralwolle, kaschiert mit Aluminiumfolie, Brandverhaltensklasse DIN EN 13501-1 A2 -s1, d0 (nichtbrennbar), Wärmeleitfähigkeit 0,035 W/(mK) bei 0 Grad C Mitteltemperatur DIN EN 12667, Gesamt-Dämmschichtdicke 60 mm, Ausführung gemäß Einzelbeschreibung,
Einzelbeschreibungs-Nr 'Durchdringungen durch die Dämmung sind mit selbstklebendem Aluminiumband dicht abzukleben'.
Menge: 225,000 St
DIN 276-2018 / IBP: 434
Bauabschnitte / Kostenträger: 434

**2.2.2.1.970 Ausschnitt Kältedämmung Rohr DN150 Gebäude MW D 60mm**
STLB-Bau 2026-04 047
Ausschnitt für Kältedämmung DIN 4140 an haus- und betriebstechnischen Anlagen, an Rohrleitung, DN 150, im Gebäude, keine ausreichende Konvektion bzw. unzureichender Abstand zu Objekten, Dämmung aus Mineralwolle, kaschiert mit Aluminiumfolie, Brandverhaltensklasse DIN EN 13501-1 A2 -s1, d0 (nichtbrennbar), Wärmeleitfähigkeit 0,035 W/(mK) bei 0 Grad C Mitteltemperatur DIN EN 12667, Gesamt-Dämmschichtdicke 60 mm, Ausführung gemäß Einzelbeschreibung,
Einzelbeschreibungs-Nr 'Durchdringungen durch die Dämmung sind mit selbstklebendem Aluminiumband dicht abzukleben'.
Menge: 25,000 St
DIN 276-2018 / IBP: 434
Bauabschnitte / Kostenträger: 434

**2.2.2.1.980 Ausschnitt Kältedämmung Rohr DN200 Gebäude MW D 60mm**
STLB-Bau 2026-04 047
Ausschnitt für Kältedämmung DIN 4140 an haus- und betriebstechnischen Anlagen, an Rohrleitung, DN 200, im Gebäude, keine ausreichende Konvektion bzw. unzureichender Abstand zu Objekten, Dämmung aus Mineralwolle, kaschiert mit Aluminiumfolie, Brandverhaltensklasse DIN EN 13501-1 A2 -s1, d0 (nichtbrennbar), Wärmeleitfähigkeit 0,035 W/(mK) bei 0 Grad C Mitteltemperatur DIN EN 12667, Gesamt-Dämmschichtdicke 60 mm, Ausführung gemäß Einzelbeschreibung,
Einzelbeschreibungs-Nr 'Durchdringungen durch die Dämmung sind mit selbstklebendem Aluminiumband dicht abzukleben'.
Menge: 103,000 St
DIN 276-2018 / IBP: 434
Bauabschnitte / Kostenträger: 434

**2.2.2.1.990 Ausschnitt Kältedämmung Rohr DN250 Gebäude MW D 60mm**
STLB-Bau 2026-04 047
Ausschnitt für Kältedämmung DIN 4140 an haus- und betriebstechnischen Anlagen, an Rohrleitung, DN 250, im Gebäude, keine ausreichende Konvektion bzw. unzureichender Abstand zu Objekten, Dämmung aus Mineralwolle, kaschiert mit Aluminiumfolie, Brandverhaltensklasse DIN EN 13501-1 A2 -s1, d0 (nichtbrennbar), Wärmeleitfähigkeit 0,035 W/(mK) bei 0 Grad C Mitteltemperatur DIN EN 12667, Gesamt-Dämmschichtdicke 60 mm, Ausführung gemäß Einzelbeschreibung,
Einzelbeschreibungs-Nr 'Durchdringungen durch die Dämmung sind mit selbstklebendem Aluminiumband dicht abzukleben'.
Menge: 47,000 St
DIN 276-2018 / IBP: 434
Bauabschnitte / Kostenträger: 434

**2.2.2.1.1000 Beidseitige diffusionsdichte Anarbeitung an Kälteschelle DN 15, MW mit verstärk. Alu., D 40mm**
Beidseitige diffusionsdichte Anschlussdämmung DIN 4140 an haus- und betriebstechnischen Anlagen, Anarbeitung an Kälteschelle (Rohrschelle) DN 15 mit Abschottungsverklebung, keine ausreichende Konvektion bzw. unzureichender Abstand zu Objekten, Dämmung aus Mineralwolle, kaschiert mit Aluminiumfolie, Brandverhaltensklasse DIN EN 13501-1 A2 -s1, d0 (nichtbrennbar), Wärmeleitfähigkeit 0,035 W/(mK) bei 0 Grad C Mitteltemperatur DIN EN 12667, Gesamt-Dämmschichtdicke 40 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 234,000 St
DIN 276-2018 / IBP: 434
Bauabschnitte / Kostenträger: 434

**2.2.2.1.1010 Beidseitige diffusionsdichte Anarbeitung an Kälteschelle DN 20, MW mit verstärk. Alu., D 40mm**
Beidseitige diffusionsdichte Anschlussdämmung DIN 4140 an haus- und betriebstechnischen Anlagen, Anarbeitung an Kälteschelle (Rohrschelle) DN 20 mit Abschottungsverklebung, keine ausreichende Konvektion bzw. unzureichender Abstand zu Objekten, Dämmung aus Mineralwolle, kaschiert mit Aluminiumfolie, Brandverhaltensklasse DIN EN 13501-1 A2 -s1, d0 (nichtbrennbar), Wärmeleitfähigkeit 0,035 W/(mK) bei 0 Grad C Mitteltemperatur DIN EN 12667, Gesamt-Dämmschichtdicke 40 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 571,000 St
DIN 276-2018 / IBP: 434
Bauabschnitte / Kostenträger: 434

**2.2.2.1.1020 Beidseitige diffusionsdichte Anarbeitung an Kälteschelle DN 25, MW mit verstärk. Alu., D 40mm**
Beidseitige diffusionsdichte Anschlussdämmung DIN 4140 an haus- und betriebstechnischen Anlagen, Anarbeitung an Kälteschelle (Rohrschelle) DN 25 mit Abschottungsverklebung, keine ausreichende Konvektion bzw. unzureichender Abstand zu Objekten, Dämmung aus Mineralwolle, kaschiert mit Aluminiumfolie, Brandverhaltensklasse DIN EN 13501-1 A2 -s1, d0 (nichtbrennbar), Wärmeleitfähigkeit 0,035 W/(mK) bei 0 Grad C Mitteltemperatur DIN EN 12667, Gesamt-Dämmschichtdicke 40 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 2324,000 St
DIN 276-2018 / IBP: 434
Bauabschnitte / Kostenträger: 434

**2.2.2.1.1030 Beidseitige diffusionsdichte Anarbeitung an Kälteschelle DN 32, MW mit verstärk. Alu., D 40mm**
Beidseitige diffusionsdichte Anschlussdämmung DIN 4140 an haus- und betriebstechnischen Anlagen, Anarbeitung an Kälteschelle (Rohrschelle) DN 32 mit Abschottungsverklebung, keine ausreichende Konvektion bzw. unzureichender Abstand zu Objekten, Dämmung aus Mineralwolle, kaschiert mit Aluminiumfolie, Brandverhaltensklasse DIN EN 13501-1 A2 -s1, d0 (nichtbrennbar), Wärmeleitfähigkeit 0,035 W/(mK) bei 0 Grad C Mitteltemperatur DIN EN 12667, Gesamt-Dämmschichtdicke 40 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 1377,000 St
DIN 276-2018 / IBP: 434
Bauabschnitte / Kostenträger: 434

**2.2.2.1.1040 Beidseitige diffusionsdichte Anarbeitung an Kälteschelle DN 40, MW mit verstärk. Alu., D 50mm**
Beidseitige diffusionsdichte Anschlussdämmung DIN 4140 an haus- und betriebstechnischen Anlagen, Anarbeitung an Kälteschelle (Rohrschelle) DN 40 mit Abschottungsverklebung, keine ausreichende Konvektion bzw. unzureichender Abstand zu Objekten, Dämmung aus Mineralwolle, kaschiert mit Aluminiumfolie, Brandverhaltensklasse DIN EN 13501-1 A2 -s1, d0 (nichtbrennbar), Wärmeleitfähigkeit 0,035 W/(mK) bei 0 Grad C Mitteltemperatur DIN EN 12667, Gesamt-Dämmschichtdicke 50 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 1052,000 St
DIN 276-2018 / IBP: 434
Bauabschnitte / Kostenträger: 434

**2.2.2.1.1050 Beidseitige diffusionsdichte Anarbeitung an Kälteschelle DN 50, MW mit verstärk. Alu., D 50mm**
Beidseitige diffusionsdichte Anschlussdämmung DIN 4140 an haus- und betriebstechnischen Anlagen, Anarbeitung an Kälteschelle (Rohrschelle) DN 50 mit Abschottungsverklebung, keine ausreichende Konvektion bzw. unzureichender Abstand zu Objekten, Dämmung aus Mineralwolle, kaschiert mit Aluminiumfolie, Brandverhaltensklasse DIN EN 13501-1 A2 -s1, d0 (nichtbrennbar), Wärmeleitfähigkeit 0,035 W/(mK) bei 0 Grad C Mitteltemperatur DIN EN 12667, Gesamt-Dämmschichtdicke 50 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 1184,000 St
DIN 276-2018 / IBP: 434
Bauabschnitte / Kostenträger: 434

**2.2.2.1.1060 Beidseitige diffusionsdichte Anarbeitung an Kälteschelle DN 65, MW mit verstärk. Alu., D 60mm**
Beidseitige diffusionsdichte Anschlussdämmung DIN 4140 an haus- und betriebstechnischen Anlagen, Anarbeitung an Kälteschelle (Rohrschelle) DN 65 mit Abschottungsverklebung, keine ausreichende Konvektion bzw. unzureichender Abstand zu Objekten, Dämmung aus Mineralwolle, kaschiert mit Aluminiumfolie, Brandverhaltensklasse DIN EN 13501-1 A2 -s1, d0 (nichtbrennbar), Wärmeleitfähigkeit 0,035 W/(mK) bei 0 Grad C Mitteltemperatur DIN EN 12667, Gesamt-Dämmschichtdicke 60 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 2067,000 St
DIN 276-2018 / IBP: 434
Bauabschnitte / Kostenträger: 434

**2.2.2.1.1070 Beidseitige diffusionsdichte Anarbeitung an Kälteschelle DN 80, MW mit verstärk. Alu., D 60mm**
Beidseitige diffusionsdichte Anschlussdämmung DIN 4140 an haus- und betriebstechnischen Anlagen, Anarbeitung an Kälteschelle (Rohrschelle) DN 80 mit Abschottungsverklebung, keine ausreichende Konvektion bzw. unzureichender Abstand zu Objekten, Dämmung aus Mineralwolle, kaschiert mit Aluminiumfolie, Brandverhaltensklasse DIN EN 13501-1 A2 -s1, d0 (nichtbrennbar), Wärmeleitfähigkeit 0,035 W/(mK) bei 0 Grad C Mitteltemperatur DIN EN 12667, Gesamt-Dämmschichtdicke 60 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 1651,000 St
DIN 276-2018 / IBP: 434
Bauabschnitte / Kostenträger: 434

**2.2.2.1.1080 Beidseitige diffusionsdichte Anarbeitung an Kälteschelle DN 100, MW mit verstärk. Alu., D 60mm**
Beidseitige diffusionsdichte Anschlussdämmung DIN 4140 an haus- und betriebstechnischen Anlagen, Anarbeitung an Kälteschelle (Rohrschelle) DN 100 mit Abschottungsverklebung, keine ausreichende Konvektion bzw. unzureichender Abstand zu Objekten, Dämmung aus Mineralwolle, kaschiert mit Aluminiumfolie, Brandverhaltensklasse DIN EN 13501-1 A2 -s1, d0 (nichtbrennbar), Wärmeleitfähigkeit 0,035 W/(mK) bei 0 Grad C Mitteltemperatur DIN EN 12667, Gesamt-Dämmschichtdicke 60 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 981,000 St
DIN 276-2018 / IBP: 434
Bauabschnitte / Kostenträger: 434

**2.2.2.1.1090 Beidseitige diffusionsdichte Anarbeitung an Kälteschelle DN 125, MW mit verstärk. Alu., D 60mm**
Beidseitige diffusionsdichte Anschlussdämmung DIN 4140 an haus- und betriebstechnischen Anlagen, Anarbeitung an Kälteschelle (Rohrschelle) DN 125 mit Abschottungsverklebung, keine ausreichende Konvektion bzw. unzureichender Abstand zu Objekten, Dämmung aus Mineralwolle, kaschiert mit Aluminiumfolie, Brandverhaltensklasse DIN EN 13501-1 A2 -s1, d0 (nichtbrennbar), Wärmeleitfähigkeit 0,035 W/(mK) bei 0 Grad C Mitteltemperatur DIN EN 12667, Gesamt-Dämmschichtdicke 60 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 1201,000 St
DIN 276-2018 / IBP: 434
Bauabschnitte / Kostenträger: 434

**2.2.2.1.1100 Beidseitige diffusionsdichte Anarbeitung an Kälteschelle DN 150, MW mit verstärk. Alu., D 60mm**
Beidseitige diffusionsdichte Anschlussdämmung DIN 4140 an haus- und betriebstechnischen Anlagen, Anarbeitung an Kälteschelle (Rohrschelle) DN 150 mit Abschottungsverklebung, keine ausreichende Konvektion bzw. unzureichender Abstand zu Objekten, Dämmung aus Mineralwolle, kaschiert mit Aluminiumfolie, Brandverhaltensklasse DIN EN 13501-1 A2 -s1, d0 (nichtbrennbar), Wärmeleitfähigkeit 0,035 W/(mK) bei 0 Grad C Mitteltemperatur DIN EN 12667, Gesamt-Dämmschichtdicke 60 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 95,000 St
DIN 276-2018 / IBP: 434
Bauabschnitte / Kostenträger: 434

**2.2.2.1.1110 Beidseitige diffusionsdichte Anarbeitung an Kälteschelle DN 200, MW mit verstärk. Alu., D 60mm**
Beidseitige diffusionsdichte Anschlussdämmung DIN 4140 an haus- und betriebstechnischen Anlagen, Anarbeitung an Kälteschelle (Rohrschelle) DN 200 mit Abschottungsverklebung, keine ausreichende Konvektion bzw. unzureichender Abstand zu Objekten, Dämmung aus Mineralwolle, kaschiert mit Aluminiumfolie, Brandverhaltensklasse DIN EN 13501-1 A2 -s1, d0 (nichtbrennbar), Wärmeleitfähigkeit 0,035 W/(mK) bei 0 Grad C Mitteltemperatur DIN EN 12667, Gesamt-Dämmschichtdicke 60 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 391,000 St
DIN 276-2018 / IBP: 434
Bauabschnitte / Kostenträger: 434

**2.2.2.1.1120 Beidseitige diffusionsdichte Anarbeitung an Kälteschelle DN 250, MW mit verstärk. Alu., D 60mm**
Beidseitige diffusionsdichte Anschlussdämmung DIN 4140 an haus- und betriebstechnischen Anlagen, Anarbeitung an Kälteschelle (Rohrschelle) DN 250 mit Abschottungsverklebung, keine ausreichende Konvektion bzw. unzureichender Abstand zu Objekten, Dämmung aus Mineralwolle, kaschiert mit Aluminiumfolie, Brandverhaltensklasse DIN EN 13501-1 A2 -s1, d0 (nichtbrennbar), Wärmeleitfähigkeit 0,035 W/(mK) bei 0 Grad C Mitteltemperatur DIN EN 12667, Gesamt-Dämmschichtdicke 60 mm, Ausführung gemäß Einzelbeschreibung,Verarbeitung nach Herstellerangabe der Kälteschelle sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 181,000 St
DIN 276-2018 / IBP: 434
Bauabschnitte / Kostenträger: 434

**2.2.2.1.1130 Beidseitige diffusionsdichte Anarbeitung an Brandschott DN 20, MW mit verstärk. Alu., D 40mm**
Beidseitige diffusionsdichte Anschlussdämmung DIN 4140 an haus- und betriebstechnischen Anlagen, Anarbeitung an Brandschott DN 20
mit Abschottungsverklebung, keine ausreichende Konvektion bzw. unzureichender Abstand zu Objekten, Dämmung aus Mineralwolle, kaschiert mit Aluminiumfolie, Brandverhaltensklasse DIN EN 13501-1 A2 -s1, d0 (nichtbrennbar), Wärmeleitfähigkeit 0,035 W/(mK) bei 0 Grad C Mitteltemperatur DIN EN 12667, Gesamt-Dämmschichtdicke 40 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 48,000 St
DIN 276-2018 / IBP: 434
Bauabschnitte / Kostenträger: 434

**2.2.2.1.1140 Beidseitige diffusionsdichte Anarbeitung an Brandschott DN 25, MW mit verstärk. Alu., D 40mm**
Beidseitige diffusionsdichte Anschlussdämmung DIN 4140 an haus- und betriebstechnischen Anlagen, Anarbeitung an Brandschott DN 25
mit Abschottungsverklebung, keine ausreichende Konvektion bzw. unzureichender Abstand zu Objekten, Dämmung aus Mineralwolle, kaschiert mit Aluminiumfolie, Brandverhaltensklasse DIN EN 13501-1 A2 -s1, d0 (nichtbrennbar), Wärmeleitfähigkeit 0,035 W/(mK) bei 0 Grad C Mitteltemperatur DIN EN 12667, Gesamt-Dämmschichtdicke 40 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 52,000 St
DIN 276-2018 / IBP: 434
Bauabschnitte / Kostenträger: 434

**2.2.2.1.1150 Beidseitige diffusionsdichte Anarbeitung an Brandschott DN 32, MW mit verstärk. Alu., D 40mm**
Beidseitige diffusionsdichte Anschlussdämmung DIN 4140 an haus- und betriebstechnischen Anlagen, Anarbeitung an Brandschott DN 32
mit Abschottungsverklebung, keine ausreichende Konvektion bzw. unzureichender Abstand zu Objekten, Dämmung aus Mineralwolle, kaschiert mit Aluminiumfolie, Brandverhaltensklasse DIN EN 13501-1 A2 -s1, d0 (nichtbrennbar), Wärmeleitfähigkeit 0,035 W/(mK) bei 0 Grad C Mitteltemperatur DIN EN 12667, Gesamt-Dämmschichtdicke 40 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 84,000 St
DIN 276-2018 / IBP: 434
Bauabschnitte / Kostenträger: 434

**2.2.2.1.1160 Beidseitige diffusionsdichte Anarbeitung an Brandschott DN 40, MW mit verstärk. Alu., D 50mm**
Beidseitige diffusionsdichte Anschlussdämmung DIN 4140 an haus- und betriebstechnischen Anlagen, Anarbeitung an Brandschott DN 40
mit Abschottungsverklebung, keine ausreichende Konvektion bzw. unzureichender Abstand zu Objekten, Dämmung aus Mineralwolle, kaschiert mit Aluminiumfolie, Brandverhaltensklasse DIN EN 13501-1 A2 -s1, d0 (nichtbrennbar), Wärmeleitfähigkeit 0,035 W/(mK) bei 0 Grad C Mitteltemperatur DIN EN 12667, Gesamt-Dämmschichtdicke 50 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 80,000 St
DIN 276-2018 / IBP: 434
Bauabschnitte / Kostenträger: 434

**2.2.2.1.1170 Beidseitige diffusionsdichte Anarbeitung an Brandschott DN 50, MW mit verstärk. Alu., D 50mm**
Beidseitige diffusionsdichte Anschlussdämmung DIN 4140 an haus- und betriebstechnischen Anlagen, Anarbeitung an Brandschott DN 50
mit Abschottungsverklebung, keine ausreichende Konvektion bzw. unzureichender Abstand zu Objekten, Dämmung aus Mineralwolle, kaschiert mit Aluminiumfolie, Brandverhaltensklasse DIN EN 13501-1 A2 -s1, d0 (nichtbrennbar), Wärmeleitfähigkeit 0,035 W/(mK) bei 0 Grad C Mitteltemperatur DIN EN 12667, Gesamt-Dämmschichtdicke 50 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 94,000 St
DIN 276-2018 / IBP: 434
Bauabschnitte / Kostenträger: 434

**2.2.2.1.1180 Beidseitige diffusionsdichte Anarbeitung an Brandschott DN 65, MW mit verstärk. Alu., D 60mm**
Beidseitige diffusionsdichte Anschlussdämmung DIN 4140 an haus- und betriebstechnischen Anlagen, Anarbeitung an Brandschott DN 65
mit Abschottungsverklebung, keine ausreichende Konvektion bzw. unzureichender Abstand zu Objekten, Dämmung aus Mineralwolle, kaschiert mit Aluminiumfolie, Brandverhaltensklasse DIN EN 13501-1 A2 -s1, d0 (nichtbrennbar), Wärmeleitfähigkeit 0,035 W/(mK) bei 0 Grad C Mitteltemperatur DIN EN 12667, Gesamt-Dämmschichtdicke 60 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 86,000 St
DIN 276-2018 / IBP: 434
Bauabschnitte / Kostenträger: 434

**2.2.2.1.1190 Beidseitige diffusionsdichte Anarbeitung an Brandschott DN 80, MW mit verstärk. Alu., D 60mm**
Beidseitige diffusionsdichte Anschlussdämmung DIN 4140 an haus- und betriebstechnischen Anlagen, Anarbeitung an Brandschott DN 80
mit Abschottungsverklebung, keine ausreichende Konvektion bzw. unzureichender Abstand zu Objekten, Dämmung aus Mineralwolle, kaschiert mit Aluminiumfolie, Brandverhaltensklasse DIN EN 13501-1 A2 -s1, d0 (nichtbrennbar), Wärmeleitfähigkeit 0,035 W/(mK) bei 0 Grad C Mitteltemperatur DIN EN 12667, Gesamt-Dämmschichtdicke 60 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 100,000 St
DIN 276-2018 / IBP: 434
Bauabschnitte / Kostenträger: 434

**2.2.2.1.1200 Beidseitige diffusionsdichte Anarbeitung an Brandschott DN 100, MW mit verstärk. Alu., D 60mm**
Beidseitige diffusionsdichte Anschlussdämmung DIN 4140 an haus- und betriebstechnischen Anlagen, Anarbeitung an Brandschott DN 100
mit Abschottungsverklebung, keine ausreichende Konvektion bzw. unzureichender Abstand zu Objekten, Dämmung aus Mineralwolle, kaschiert mit Aluminiumfolie, Brandverhaltensklasse DIN EN 13501-1 A2 -s1, d0 (nichtbrennbar), Wärmeleitfähigkeit 0,035 W/(mK) bei 0 Grad C Mitteltemperatur DIN EN 12667, Gesamt-Dämmschichtdicke 60 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 26,000 St
DIN 276-2018 / IBP: 434
Bauabschnitte / Kostenträger: 434

**2.2.2.1.1210 Beidseitige diffusionsdichte Anarbeitung an Brandschott DN 125, MW mit verstärk. Alu., D 60mm**
Beidseitige diffusionsdichte Anschlussdämmung DIN 4140 an haus- und betriebstechnischen Anlagen, Anarbeitung an Brandschott DN 125
mit Abschottungsverklebung, keine ausreichende Konvektion bzw. unzureichender Abstand zu Objekten, Dämmung aus Mineralwolle, kaschiert mit Aluminiumfolie, Brandverhaltensklasse DIN EN 13501-1 A2 -s1, d0 (nichtbrennbar), Wärmeleitfähigkeit 0,035 W/(mK) bei 0 Grad C Mitteltemperatur DIN EN 12667, Gesamt-Dämmschichtdicke 60 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 16,000 St
DIN 276-2018 / IBP: 434
Bauabschnitte / Kostenträger: 434

**2.2.2.1.1220 Beidseitige diffusionsdichte Anarbeitung an Brandschott DN 150, MW mit verstärk. Alu., D 60mm**
Beidseitige diffusionsdichte Anschlussdämmung DIN 4140 an haus- und betriebstechnischen Anlagen, Anarbeitung an Brandschott DN 150
mit Abschottungsverklebung, keine ausreichende Konvektion bzw. unzureichender Abstand zu Objekten, Dämmung aus Mineralwolle, kaschiert mit Aluminiumfolie, Brandverhaltensklasse DIN EN 13501-1 A2 -s1, d0 (nichtbrennbar), Wärmeleitfähigkeit 0,035 W/(mK) bei 0 Grad C Mitteltemperatur DIN EN 12667, Gesamt-Dämmschichtdicke 60 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 6,000 St
DIN 276-2018 / IBP: 434
Bauabschnitte / Kostenträger: 434

**2.2.2.1.1230 Beidseitige diffusionsdichte Anarbeitung an Brandschott DN 200, MW mit verstärk. Alu., D 60mm**
Beidseitige diffusionsdichte Anschlussdämmung DIN 4140 an haus- und betriebstechnischen Anlagen, Anarbeitung an Brandschott DN 200
mit Abschottungsverklebung, keine ausreichende Konvektion bzw. unzureichender Abstand zu Objekten, Dämmung aus Mineralwolle, kaschiert mit Aluminiumfolie, Brandverhaltensklasse DIN EN 13501-1 A2 -s1, d0 (nichtbrennbar), Wärmeleitfähigkeit 0,035 W/(mK) bei 0 Grad C Mitteltemperatur DIN EN 12667, Gesamt-Dämmschichtdicke 60 mm, Verarbeitung nach Herstellerangabe des Brandschott sind einzuhalten. Ausführung gemäß Einzelbeschreibung,
Einzelbeschreibungs-Nr Entgegen der zuvor angegebenen Wärmeleitfähigkeit von 0,035 W/(m·K) bei einer Mitteltemperatur von 0 °C beträgt die Wärmeleitfähigkeit der verwendeten Rohrschale 0,032 W/(m·K).
Rohrschale mit einer besonders hochfesten glasfaserverstärkten Aluminiumfolie zum Schutz vor Beschädigungen kaschiert. Längs- und Stoßfugen sind mit hochreißfestem Aluminiumklebeband luftdicht abzudichten. Dämmschalen/Dämmmatten sind gemäß DIN 4140 mit verzinktem Bindedraht, mindestens 6 Windungen pro Meter Leitungslänge, zu befestigen. Die Drahtenden dürfen die Aluminiumfolie nicht beschädigen und sind mit selbstklebendem Aluminiumband abzukleben.
Menge: 8,000 St
DIN 276-2018 / IBP: 434
Bauabschnitte / Kostenträger: 434

*Hinweis*

*Hinweis: Nachfolgende Armaturen, Flanschenpaare, Lufttöpfe etc.*
Nachfolgende Armaturen, Flanschenpaare, Lufttöpfe etc.
beziehen sich auf alle vorgenannten Medien, Temperaturen, Montageorte und -höhen sowie ggf. zusätzlich beschriebene Sicherungsmaßnahmen.
Behinderungen durch beengte Montage- und Platzverhältnisse sind grundsätzlich in den Einheitspreisen mit einzukalkulieren.

**2.2.2.1.1240 Kältedämmung Absperrklappe DN40 Gebäude MW kaschiert Alufolie Matte D 50mm 0,040W/(mK)**
STLB-Bau 2026-04 047
Kältedämmung DIN 4140 an haus- und betriebstechnischen Anlagen, an Absperrklappe, DN 40, Mindestabstände DIN 4140 sind nicht eingehalten, im Gebäude, keine ausreichende Konvektion bzw. unzureichender Abstand zu Objekten, Dämmung aus Mineralwolle, kaschiert mit Aluminiumfolie, als Lamellenmatte, einlagig, Dämmschichtdicke 50 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 12,000 St
DIN 276-2018 / IBP: 434
Bauabschnitte / Kostenträger: 434

**2.2.2.1.1250 Kältedämmung Absperrklappe DN50 Gebäude MW kaschiert Alufolie Matte D 50mm 0,040W/(mK)**
STLB-Bau 2026-04 047
Kältedämmung DIN 4140 an haus- und betriebstechnischen Anlagen, an Absperrklappe, DN 50, Mindestabstände DIN 4140 sind nicht eingehalten, im Gebäude, keine ausreichende Konvektion bzw. unzureichender Abstand zu Objekten, Dämmung aus Mineralwolle, kaschiert mit Aluminiumfolie, als Lamellenmatte, einlagig, Dämmschichtdicke 50 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 4,000 St
DIN 276-2018 / IBP: 434
Bauabschnitte / Kostenträger: 434

**2.2.2.1.1260 Kältedämmung Absperrklappe DN65 Gebäude MW kaschiert Alufolie Matte D 60mm 0,040W/(mK)**
STLB-Bau 2026-04 047
Kältedämmung DIN 4140 an haus- und betriebstechnischen Anlagen, an Absperrklappe, DN 65, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DIN 276-2018 / IBP: 434
Bauabschnitte / Kostenträger: 434

**2.2.2.1.1270 Kältedämmung Absperrklappe DN80 Gebäude MW kaschiert Alufolie Matte D 60mm 0,040W/(mK)**
STLB-Bau 2026-04 047
Kältedämmung DIN 4140 an haus- und betriebstechnischen Anlagen, an Absperrklappe, DN 80, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 12,000 St
DIN 276-2018 / IBP: 434
Bauabschnitte / Kostenträger: 434

**2.2.2.1.1280 Kältedämmung Absperrklappe DN100 Gebäude MW kaschiert Alufolie Matte D 60mm 0,040W/(mK)**
STLB-Bau 2026-04 047
Kältedämmung DIN 4140 an haus- und betriebstechnischen Anlagen, an Absperrklappe, DN 100, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 12,000 St
DIN 276-2018 / IBP: 434
Bauabschnitte / Kostenträger: 434

**2.2.2.1.1290 Kältedämmung Absperrklappe DN125 Gebäude MW kaschiert Alufolie Matte D 60mm 0,040W/(mK)**
STLB-Bau 2026-04 047
Kältedämmung DIN 4140 an haus- und betriebstechnischen Anlagen, an Absperrklappe, DN 125, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 6,000 St
DIN 276-2018 / IBP: 499
Bauabschnitte / Kostenträger: 434

**2.2.2.1.1300 Kältedämmung Absperrklappe DN150 Gebäude MW kaschiert Alufolie Matte D 60mm 0,040W/(mK)**
STLB-Bau 2026-04 047
Kältedämmung DIN 4140 an haus- und betriebstechnischen Anlagen, an Absperrklappe, DN 150, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 4,000 St
DIN 276-2018 / IBP: 499
Bauabschnitte / Kostenträger: 434

**2.2.2.1.1310 Kältedämmung Absperrklappe DN200 Gebäude MW kaschiert Alufolie Matte D 60mm 0,040W/(mK)**
STLB-Bau 2026-04 047
Kältedämmung DIN 4140 an haus- und betriebstechnischen Anlagen, an Absperrklappe, DN 200, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DIN 276-2018 / IBP: 499
Bauabschnitte / Kostenträger: 434

**2.2.2.1.1320 Kältedämmung Absperrklappe DN250 Gebäude MW kaschiert Alufolie Matte D 60mm 0,040W/(mK)**
STLB-Bau 2026-04 047
Kältedämmung DIN 4140 an haus- und betriebstechnischen Anlagen, an Absperrklappe, DN 250, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DIN 276-2018 / IBP: 499
Bauabschnitte / Kostenträger: 434

**2.2.2.1.1330 Kältedämmung Flanschenpaar DN65 Gebäude MW kaschiert Alufolie Matte D 60mm 0,040W/(mK)**
STLB-Bau 2026-04 047
Kältedämmung DIN 4140 an haus- und betriebstechnischen Anlagen, an Flanschenpaar, DN 65, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 14,000 St
DIN 276-2018 / IBP: 434
Bauabschnitte / Kostenträger: 434

**2.2.2.1.1340 Kältedämmung Flanschenpaar DN80 Gebäude MW kaschiert Alufolie Matte D 60mm 0,040W/(mK)**
STLB-Bau 2026-04 047
Kältedämmung DIN 4140 an haus- und betriebstechnischen Anlagen, an Flanschenpaar, DN 80, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 84,000 St
DIN 276-2018 / IBP: 434
Bauabschnitte / Kostenträger: 434

**2.2.2.1.1350 Kältedämmung Flanschenpaar DN100 Gebäude MW kaschiert Alufolie Matte D 60mm 0,040W/(mK)**
STLB-Bau 2026-04 047
Kältedämmung DIN 4140 an haus- und betriebstechnischen Anlagen, an Flanschenpaar, DN 100, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 84,000 St
DIN 276-2018 / IBP: 434
Bauabschnitte / Kostenträger: 434

**2.2.2.1.1360 Kältedämmung Flanschenpaar DN125 Gebäude MW kaschiert Alufolie Matte D 50mm 0,040W/(mK)**
STLB-Bau 2026-04 047
Kältedämmung DIN 4140 an haus- und betriebstechnischen Anlagen, an Flanschenpaar, DN 125, Mindestabstände DIN 4140 sind nicht eingehalten, im Gebäude, keine ausreichende Konvektion bzw. unzureichender Abstand zu Objekten, Dämmung aus Mineralwolle, kaschiert mit Aluminiumfolie, als Lamellenmatte, einlagig, Dämmschichtdicke 50 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 42,000 St
DIN 276-2018 / IBP: 499
Bauabschnitte / Kostenträger: 434

**2.2.2.1.1370 Kältedämmung Flanschenpaar DN150 Gebäude MW kaschiert Alufolie Matte D 50mm 0,040W/(mK)**
STLB-Bau 2026-04 047
Kältedämmung DIN 4140 an haus- und betriebstechnischen Anlagen, an Flanschenpaar, DN 150, Mindestabstände DIN 4140 sind nicht eingehalten, im Gebäude, keine ausreichende Konvektion bzw. unzureichender Abstand zu Objekten, Dämmung aus Mineralwolle, kaschiert mit Aluminiumfolie, als Lamellenmatte, einlagig, Dämmschichtdicke 50 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 28,000 St
DIN 276-2018 / IBP: 499
Bauabschnitte / Kostenträger: 434

**2.2.2.1.1380 Kältedämmung Flanschenpaar DN200 Gebäude MW kaschiert Alufolie Matte D 40mm 0,040W/(mK)**
STLB-Bau 2026-04 047
Kältedämmung DIN 4140 an haus- und betriebstechnischen Anlagen, an Flanschenpaar, DN 200, Mindestabstände DIN 4140 sind nicht eingehalten, im Gebäude, keine ausreichende Konvektion bzw. unzureichender Abstand zu Objekten, Dämmung aus Mineralwolle, kaschiert mit Aluminiumfolie, als Lamellenmatte, einlagig, Dämmschichtdicke 40 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 14,000 St
DIN 276-2018 / IBP: 499
Bauabschnitte / Kostenträger: 434

**2.2.2.1.1390 Kältedämmung Flanschenpaar DN250 Gebäude MW kaschiert Alufolie Matte D 40mm 0,040W/(mK)**
STLB-Bau 2026-04 047
Kältedämmung DIN 4140 an haus- und betriebstechnischen Anlagen, an Flanschenpaar, DN 250, Mindestabstände DIN 4140 sind nicht eingehalten, im Gebäude, keine ausreichende Konvektion bzw. unzureichender Abstand zu Objekten, Dämmung aus Mineralwolle, kaschiert mit Aluminiumfolie, als Lamellenmatte, einlagig, Dämmschichtdicke 40 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 14,000 St
DIN 276-2018 / IBP: 499
Bauabschnitte / Kostenträger: 434

**2.2.2.1.1400 Kältedämmung Kompensator DN65 Gebäude MW kaschiert Alufolie Matte D 60mm 0,040W/(mK)**
STLB-Bau 2026-04 047
Kältedämmung DIN 4140 an haus- und betriebstechnischen Anlagen, an Kompensator, DN 65, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DIN 276-2018 / IBP: 434
Bauabschnitte / Kostenträger: 434

**2.2.2.1.1410 Kältedämmung Kompensator DN80 Gebäude MW kaschiert Alufolie Matte D 60mm 0,040W/(mK)**
STLB-Bau 2026-04 047
Kältedämmung DIN 4140 an haus- und betriebstechnischen Anlagen, an Kompensator, DN 80, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DIN 276-2018 / IBP: 434
Bauabschnitte / Kostenträger: 434

**2.2.2.1.1420 Kältedämmung Kompensator DN100 Gebäude MW kaschiert Alufolie Matte D 60mm 0,040W/(mK)**
STLB-Bau 2026-04 047
Kältedämmung DIN 4140 an haus- und betriebstechnischen Anlagen, an Kompensator, DN 100, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DIN 276-2018 / IBP: 434
Bauabschnitte / Kostenträger: 434

**2.2.2.1.1430 Kältedämmung Kompensator DN125 Gebäude MW kaschiert Alufolie Matte D 60mm 0,040W/(mK)**
STLB-Bau 2026-04 047
Kältedämmung DIN 4140 an haus- und betriebstechnischen Anlagen, an Kompensator, DN 125, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DIN 276-2018 / IBP: 499
Bauabschnitte / Kostenträger: 434

**2.2.2.1.1440 Kältedämmung Kompensator DN150 Gebäude MW kaschiert Alufolie Matte D 60mm 0,040W/(mK)**
STLB-Bau 2026-04 047
Kältedämmung DIN 4140 an haus- und betriebstechnischen Anlagen, an Kompensator, DN 150, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DIN 276-2018 / IBP: 499
Bauabschnitte / Kostenträger: 434

**2.2.2.1.1450 Kältedämmung Kompensator DN200 Gebäude MW kaschiert Alufolie Matte D 60mm 0,040W/(mK)**
STLB-Bau 2026-04 047
Kältedämmung DIN 4140 an haus- und betriebstechnischen Anlagen, an Kompensator, DN 200, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DIN 276-2018 / IBP: 499
Bauabschnitte / Kostenträger: 434

**2.2.2.1.1460 Kältedämmung Kompensator DN250 Gebäude MW kaschiert Alufolie Matte D 60mm 0,040W/(mK)**
STLB-Bau 2026-04 047
Kältedämmung DIN 4140 an haus- und betriebstechnischen Anlagen, an Kompensator, DN 250, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DIN 276-2018 / IBP: 499
Bauabschnitte / Kostenträger: 434

**2.2.2.1.1470 Kältedämmung Lufttopf DN65 Gebäude MW kaschiert Alufolie Matte D 60mm 0,040W/(mK)**
STLB-Bau 2026-04 047
Kältedämmung DIN 4140 an haus- und betriebstechnischen Anlagen, an Lufttopf, DN 65, mit 2 Anschlussstutzen, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Länge Lufttopf 200 mm für anzuschließende Rohrleitung DN 20. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 20,000 St
DIN 276-2018 / IBP: 434
Bauabschnitte / Kostenträger: 434

**2.2.2.1.1480 Kältedämmung Lufttopf DN80 Gebäude MW kaschiert Alufolie Matte D 60mm 0,040W/(mK)**
STLB-Bau 2026-04 047
Kältedämmung DIN 4140 an haus- und betriebstechnischen Anlagen, an Lufttopf, DN 80, mit 2 Anschlussstutzen, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Länge Lufttopf 250 mm für anzuschließende Rohrleitung DN 25. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 12,000 St
DIN 276-2018 / IBP: 434
Bauabschnitte / Kostenträger: 434

**2.2.2.1.1490 Kältedämmung Lufttopf DN100 Gebäude MW kaschiert Alufolie Matte D 60mm 0,040W/(mK)**
STLB-Bau 2026-04 047
Kältedämmung DIN 4140 an haus- und betriebstechnischen Anlagen, an Lufttopf, DN 100, mit 2 Anschlussstutzen, Mindestabstände DIN 4140 sind nicht eingehalten, im Gebäude, keine ausreichende Konvektion bzw. unzureichender Abstand zu Objekten, Dämmung aus Mineralwolle, kaschiert mit Aluminiumfolie, als Lamellenmatte, 2-lagig, Gesamtdicke der Dämmlagen 60 mm, Brandverhaltensklasse DIN EN 13501-1 A2 -s1, d0 (nichtbrennbar), Wärmeleitfähigkeit 0,040 W/(mK) bei 0 Grad C Mitteltemperatur DIN EN 12667,
Mediumtemperatur in Grad C 'min. +5'

Umgebungstemperatur in Grad C 'max. +32'

relative Luftfeuchte in % 'max. 75'

Ausführung gemäß Einzelbeschreibung,
Einzelbeschreibungs-Nr 'Länge Lufttopf 350 mm für anzuschließende Rohrleitung DN 40. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 12,000 St
DIN 276-2018 / IBP: 434
Bauabschnitte / Kostenträger: 434

**2.2.2.1.1500 Kältedämmung Lufttopf DN125 Gebäude MW kaschiert Alufolie Matte D 70mm 0,040W/(mK)**
STLB-Bau 2026-04 047
Kältedämmung DIN 4140 an haus- und betriebstechnischen Anlagen, an Lufttopf, DN 125, mit 2 Anschlussstutzen, Mindestabstände DIN 4140 sind nicht eingehalten, im Gebäude, keine ausreichende Konvektion bzw. unzureichender Abstand zu Objekten, Dämmung aus Mineralwolle, kaschiert mit Aluminiumfolie, als Lamellenmatte, 2-lagig, Gesamtdicke der Dämmlagen 70 mm, Brandverhaltensklasse DIN EN 13501-1 A2 -s1, d0 (nichtbrennbar), Wärmeleitfähigkeit 0,040 W/(mK) bei 0 Grad C Mitteltemperatur DIN EN 12667,
Mediumtemperatur in Grad C 'min. +5'

Umgebungstemperatur in Grad C 'max. +32'

relative Luftfeuchte in % 'max. 75'

Ausführung gemäß Einzelbeschreibung,
Einzelbeschreibungs-Nr 'Länge Lufttopf 450 mm für anzuschließende Rohrleitung DN 50. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 6,000 St
DIN 276-2018 / IBP: 434
Bauabschnitte / Kostenträger: 434

**2.2.2.1.1510 Kältedämmung Lufttopf DN150 Gebäude MW kaschiert Alufolie Matte D 70mm 0,040W/(mK)**
STLB-Bau 2026-04 047
Kältedämmung DIN 4140 an haus- und betriebstechnischen Anlagen, an Lufttopf, DN 150, mit 2 Anschlussstutzen, Mindestabstände DIN 4140 sind nicht eingehalten, im Gebäude, keine ausreichende Konvektion bzw. unzureichender Abstand zu Objekten, Dämmung aus Mineralwolle, kaschiert mit Aluminiumfolie, als Lamellenmatte, 2-lagig, Gesamtdicke der Dämmlagen 70 mm, Brandverhaltensklasse DIN EN 13501-1 A2 -s1, d0 (nichtbrennbar), Wärmeleitfähigkeit 0,040 W/(mK) bei 0 Grad C Mitteltemperatur DIN EN 12667,
Mediumtemperatur in Grad C 'min. +5'

Umgebungstemperatur in Grad C 'max. +32'

relative Luftfeuchte in % 'max. 75'

Ausführung gemäß Einzelbeschreibung,
Einzelbeschreibungs-Nr 'Länge Lufttopf 500 mm für anzuschließende Rohrleitung DN 65. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 4,000 St
DIN 276-2018 / IBP: 434
Bauabschnitte / Kostenträger: 434

**2.2.2.1.1520 Kältedämmung Lufttopf DN200 Gebäude MW kaschiert Alufolie Matte D 70mm 0,040W/(mK)**
STLB-Bau 2026-04 047
Kältedämmung DIN 4140 an haus- und betriebstechnischen Anlagen, an Lufttopf, DN 200, mit 2 Anschlussstutzen, Mindestabstände DIN 4140 sind nicht eingehalten, im Gebäude, keine ausreichende Konvektion bzw. unzureichender Abstand zu Objekten, Dämmung aus Mineralwolle, kaschiert mit Aluminiumfolie, als Lamellenmatte, 2-lagig, Gesamtdicke der Dämmlagen 70 mm, Brandverhaltensklasse DIN EN 13501-1 A2 -s1, d0 (nichtbrennbar), Wärmeleitfähigkeit 0,040 W/(mK) bei 0 Grad C Mitteltemperatur DIN EN 12667,
Mediumtemperatur in Grad C 'min. +5'

Umgebungstemperatur in Grad C 'max. +32'

relative Luftfeuchte in % 'max. 75'

Ausführung gemäß Einzelbeschreibung,
Einzelbeschreibungs-Nr 'Länge Lufttopf 600 mm für anzuschließende Rohrleitung DN 80. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DIN 276-2018 / IBP: 434
Bauabschnitte / Kostenträger: 434

**2.2.2.1.1530 Kältedämmung Lufttopf DN250 Gebäude MW kaschiert Alufolie Matte D 80mm 0,040W/(mK)**
STLB-Bau 2026-04 047
Kältedämmung DIN 4140 an haus- und betriebstechnischen Anlagen, an Lufttopf, DN 250, mit 2 Anschlussstutzen, Mindestabstände DIN 4140 sind nicht eingehalten, im Gebäude, keine ausreichende Konvektion bzw. unzureichender Abstand zu Objekten, Dämmung aus Mineralwolle, kaschiert mit Aluminiumfolie, als Lamellenmatte, 2-lagig, Gesamtdicke der Dämmlagen 80 mm, Brandverhaltensklasse DIN EN 13501-1 A2 -s1, d0 (nichtbrennbar), Wärmeleitfähigkeit 0,040 W/(mK) bei 0 Grad C Mitteltemperatur DIN EN 12667,
Mediumtemperatur in Grad C 'min. +5'

Umgebungstemperatur in Grad C 'max. +32'

relative Luftfeuchte in % 'max. 75'

Ausführung gemäß Einzelbeschreibung,
Einzelbeschreibungs-Nr 'Länge Lufttopf 700 mm für anzuschließende Rohrleitung DN 100. Entgegen der zuvor angegebenen Wärmeleitfähigkeit von 0,040 W/(m·K) bei einer Mitteltemperatur von 0 °C beträgt die Wärmeleitfähigkeit der verwendeten Lamellenmatte 0,037 W/(m·K).
Lamellenmatte mit einer besonders hochfesten glasfaserverstärkten Aluminiumfolie zum Schutz vor Beschädigungen kaschiert. Längs- und Stoßfugen sind mit hochreißfestem Aluminiumklebeband luftdicht abzudichten. Dämmschalen/Dämmmatten sind gemäß DIN 4140 mit verzinktem Bindedraht, mindestens 6 Windungen pro Meter Leitungslänge, zu befestigen. Die Drahtenden dürfen die Aluminiumfolie nicht beschädigen und sind mit selbstklebendem Aluminiumband abzukleben'.
Menge: 2,000 St
DIN 276-2018 / IBP: 434
Bauabschnitte / Kostenträger: 434

*Hinweis*

#### 2.3 Raumkühlflächen

##### 2.3.1 Heiz-/Kühldecken

###### 2.3.1.1 Gipskarton-Heiz-/Kühldeckensystem

*Hinweis*

*Hinweis*

*Hinweis*

*Hinweis: Schnittstellen für Heiz-/Kühldeckeninstallation*
Schnittstellen für Heiz-/Kühldeckeninstallation
Die Schnittstelle für die Installation der Heiz-/Kühldecken wird wie folgt festgelegt:

Der Auftragnehmer für die Kälteversorgung übernimmt die komplette Verrohrung bis in den jeweiligen Raum einschließlich der Deckenregelzone bestehend aus Absperrkugelhähnen, automatischem druckunabhängigem 6-Wege-Kombiventil mit Stellantrieb sowie Füll- und Entleerungsarmatur.

Der Auftragnehmer für die Heizungsversorgung übernimmt die komplette Verrohrung bis in den jeweiligen Raum. Die Schnittstelle sind die durch das Gewerk Kälteversorgung montierten Absperrkugelhähne.

Der Auftragnehmer für die Kälteversorgung ist für die komplette Installation innerhalb des Raumes zuständig und wird auch die Unterdecke (aktiver und passiver Bereich) für den gesamten Raum ausführen.

Der Auftragnehmer Gebäudeautomation übernimmt die regelungstechnische Anbindung der Heiz-/Kühldecken an das Raumautomationssystem sowie die Installation der Taupunktüberwachung.

*Hinweis*

*Hinweis*

*Hinweis: Abrechnung für Heiz-/Kühldeckeninstallation*
Abrechnung für Heiz-/Kühldeckeninstallation

Bei Flächen mit begrenzenden Bauteilen, werden die Maße bis zu den sie begrenzenden ungeputzten, ungedämmten, unbekleideten Bauteilen zugrunde gelegt. Raumbildende Systemböden, Trockenunterböden, Estriche, leichte Trennwände sowie Unterdecken und abgehängte Decken gelten als begrenzende Bauteile, sofern ihre Oberflächen nicht durchdrungen werden.

*Hinweis*

*Hinweis*

*Hinweis: Übermessungsregeln*
Übermessungsregeln

Bei Abrechnung nach Flächenmaß werden übermessen:
- Fugen,
- Unterbrechungen in der zu bearbeitenden Fläche, z. B. Stützen, Fachwerkteile, Träger, Lichtbänder, Einbauteile (Bsp. Leuchten, RLT-Auslässe),
  Unterzüge mit einer Einzelbreite ≤ 30 cm.

*Hinweis*

*Hinweis*

**2.3.1.1.10 Heiz-/Kühldeckensystem als glatte Gipskartondecke.**
Heiz-/Kühldeckensystem als glatte Gipskartondecke.

Heiz-/Kühldecke als aktive und passive geschlossene Strahlungsdecke für den Einsatz in eine, glatte Gipskartondecke. Heiz-/Kühldecke zur Abführung sensibler Kühl-/Wärmelasten mit ca. 60% über Strahlung und 40% über Konvektion.

Registereinheiten aus sauerstoffdiffusionsdichtem, wirbelstromgeprüftem Kupferrohr gemäß DIN EN 12375-2, 10 x 0,6 mm, geeignet für Betriebstemperaturen bis 70°C und Betriebsdrücke bis 6 bar. Die Heiz-/Kühlregistereinheiten werden werkseitig in großflächig dimensionierte  Aluminiumstrangpressprofile eingearbeitet. Einschl. Spezial-Distanzmontagehalter zum Einhängen der Heiz-/Kühlregister in die Unterkonstruktion. Es muss ein größtmöglicher, optimaler Kontakt zur Gipskartonplatte gewährleistet sein.

Einzelne Teilregister zur spezifischen Leistungsanpassung, auf den erforderlichen Rohrabstand abgestimmte mäanderförmige Rohrverlegung. Die Verbindung der einzelnen Mäander untereinander ist in einer gesonderten Position ausgeschrieben. Verschraubung zur Aufnahme des Beplankungselementes ausschließlich an UK-Profilen und nicht an den Wärmeleitprofilen der Kupferrohrmäander. Registereinheiten entgratet, kalibriert und hydraulisch geprüft.

Unterkonstruktion nach DIN 18 168 aus verzinkten CD-Deckenprofilen nach DIN 18 182 zur Aufnahme des Heiz-/Kühldeckensystems. Achsmaß der Tragprofile 400 mm. Die Verbindung der CD-Profile muss formschlüssig ohne Spiel und die Abhängung drucksteif durch Noniusabhänger erfolgen.

Sichtseitige Deckenbekleidung mit glatten Thermo-Gipskartonplatten nach DIN 18180. Dicke Gipskartonplatten 10,0 bis 12,5 mm, bei einem spezifischen Betriebsgewicht von ca. 24 kg/m². Die Montage der Gipskartonplatten hat an die vorgeschriebene Unterkonstruktion zu erfolgen. An der sichtbaren Oberfläche werden die Fugen und die Randbereiche nach nachfolgender Qualitätsstufe verspachtelt.

Aktive Heiz-/Kühldecke-Fläche  : ca. 1000m²
Passive Heiz-/Kühldecke-Fläche  : ca. 665 m²
Montagehöhe Heiz-/Kühldecke  : bis 3,0 m
Rohbauhöhe (Befestigungen an Rohdecke)  : bis 4,2 m
Qualitätsstufe  : Q3

Technische Daten:
Material  : Kupferrohr
Dimension  : 10 x 0,6 mm
Rohrteilung  : 65 mm
Nennlänge  : 1000 bis 2400 mm
(max. 3 verschiedene Mäandertypen)
Wasserinhalt  : 0,90 l/m²
Modulgewicht leer  : ca. 6,50 kg/m²
Modulgewicht gefüllt  : ca. 7,50 kg/m²
Prüfdruck werkseitig  : 6 bar

Kühlleistung gemäß DIN EN 14240
Kühlwasservorlauf  : 16°C
Kühlwasserrücklauf  : 19°C
Operative Raumtemperatur  : 26°C
Spezifische Kühlleistung  : mind. 65 W/m²

Heizleistung in Anlehnung an DIN EN 14240
Heizwasservorlauf  : 35°C
Heizwasserrücklauf  : 30°C
Operative Raumtemperatur  : 22°C
Spezifische Heizleistung  : mind. 70 W/m²

Die Kühl-/Heizleistung bezieht sich auf die aktive Fläche gemäß DIN EN 14240 bei den zuvor genannten Auslegungstemperaturen.

Abrechnungsbasis für eine verlegte Decke ist die Bruttodeckenfläche. gem. den gekennzeichneten Flächen mittig im Raum (Achsabstand der jeweiligen, äußeren Tragprofile). Leuchten, Luftauslässe etc., sowie Stützen, Pfeiler, Oberlichter und aus der Decke heraustretende Rohbaukonstruktionen sind gemäß VOB/C, DIN 18340 und 18380, sowie den Trockenbauregeln, zu übermessen.
Menge: 1665,000 m2
DIN 276-2018 / IBP: 434
Bauabschnitte / Kostenträger: 434

**2.3.1.1.20 Zulage für graphithaltige Hochleistungs-GK-Platten**
Zulage für graphithaltige Hochleistungs-GK-Platten
als sichtseitige Deckenbekleidung mit speziell für die Heiz- und Kühldecken- technik entwickelten glatten Gipskartonplatten nach DIN 18168-1 mit Graphitanteil zur Leistungssteigerung. Die Dicke der Gipskartonplatten beträgt 10 bis 12,5 mm, bei einem spezifischen Betriebsgewicht von ca. 24 kg/m².
Menge: 1665,000 m2
DIN 276-2018 / IBP: 434
Bauabschnitte / Kostenträger: 434

**2.3.1.1.30 Zulage für die Verbindung der Kupfermäander**
Zulage für die Verbindung der Kupfermäander
zu einzelnen Wasserkreisen sowie  Anschluss der Wasserkreise an die Raumverrohrung durch Kupferrohr 10 mm. Die Verschaltung hat so zu erfolgen, dass eine turbulente Durchströmung gewährleistet ist, der max. Druckverlust 30 kPa nicht übersteigt und die Gleichwertigkeit der Wasserkreise geben ist. Die Raumverrohrung zu den Regelgruppen ist hierin nicht erhalten. Abrechnung erfolgt gemäß VOB/C DIN 18380 nach Raumbruttofläche.
Menge: 1665,000 m2
DIN 276-2018 / IBP: 434
Bauabschnitte / Kostenträger: 434

**2.3.1.1.40 Zulage für interne Verrohrung der Heiz-/Kühldecke**
Zulage für interne Verrohrung der Heiz-/Kühldecke
innerhalb der jeweiligen Regelzonen, bestehend aus Verrohrung
der einzelnen Wasserkreise innerhalb der Regelzone. Die Verbindung der einzelnen Wasserkreise bzw. der Anschluss der Regel- und Absperrventile erfolgt mittels Kupferrohrleitungen in den passenden Dimensionen bis DN 15. Hierbei ist die größte Dimension innerhalb der Regelzone für die gesamte Fläche der
Zone maßgeblich. Alle erforderlichen Zubehörteile sind im Preis mit einzurechnen. Abrechnung erfolgt gemäß VOB/C DIN 18380 nach Raumbruttoflächen.
Menge: 1665,000 m2
DIN 276-2018 / IBP: 434
Bauabschnitte / Kostenträger: 434

**2.3.1.1.50 Zulage für Schall- und Wärmedämmung**
Zulage für Schall- und Wärmedämmung
Deckenoberfläche mit einer in Folie eingeschweißten Schall- und Wärmedämmung, Stärke 20 mm, belegen. Die Mineralwolle ist vollflächig auf die Klimaregister aufzulegen. Erforderliche Zuschnitte sind örtlich vorzunehmen.
Menge: 1665,000 m2
DIN 276-2018 / IBP: 434
Bauabschnitte / Kostenträger: 434

**2.3.1.1.60 Zulage für rechteckige Deckenaussparungen bis 500 x 500mm**
Zulage für rechteckige Deckenaussparungen bis 500 x 500mm
Einmessen und Ausschneiden von rechteckigen Deckenaussparungen für Leuchten oder Lüftungseinbauten, einschließlich der erforderlichen Verstärkungen und Auswechslungen der Unterkonstruktion
Menge: 110,000 St
DIN 276-2018 / IBP: 434
Bauabschnitte / Kostenträger: 434

**2.3.1.1.70 Zulage für rechteckige Deckenaussparungen 1550x400mm**
Zulage für rechteckige Deckenaussparungen 1550x400mm
Einmessen und Ausschneiden von rechteckigen Deckenaussparungen für Leuchten oder Lüftungsschlitze, einschließlich der erforderlichen Verstärkungen und Auswechslungen der Unterkonstruktion
Menge: 220,000 St
DIN 276-2018 / IBP: 434
Bauabschnitte / Kostenträger: 434

**2.3.1.1.80 Zulage Revisionsklappe 600 x 600mm**
Zulage Revisionsklappe 600 x 600mm
mit Aluminiumrahmen und Einlage aus GKB-Platte, Dicke 10 mm. Einbau in vorbeschriebener GK-Decke. Die Unterkonstruktion ist auszuwechseln, Ausführung mit verdecktem Schnappverschluss.
Menge: 165,000 St
DIN 276-2018 / IBP: 434
Bauabschnitte / Kostenträger: 434

*Hinweis*

**2.3.1.1.90 Zusätzliche Druck- und Dichtheitsprüfung des Heiz-/Kühldeckensystems**
Zusätzliche Druck- und Dichtheitsprüfung des Heiz-/Kühldeckensystems
aus Kupferrohr Betriebsmedium Heizungs-/Klimakaltwasser, im Gebäude, Ausführung gemäß DIN EN 14336, Prüfmedium Wasser, einschl. aller erforderlicher Anlagen, Abdichtungen, Verankerungen, Rohrverschlüsse. Die Prüfung erfolgt mit einem Druck, der dem Ansprechdruck des Sicherheitsventils entspricht. Die Prüfung erfolgt in Teilabschnitten entsprechend des Baufortschrittes. Es ist mit 3 Teilabschnitten zu kalkulieren. Es ist für jede Druckprobe ein Protokoll zu erstellen, aus dem folgende Informationen hervorgehen:
- Datum der Prüfung
- genaue Bezeichnung und Zuordnung des geprüften Teilabschnittes
- höchstzulässiger Betriebsdruck
- Ansprechdruck des Sicherheitsventils
- Prüfdruck
- Dauer der Belastung mit dem Prüfdruck
- Bestätigung dass die Anlage dicht ist und an keinem Bauteil eine bleibende Formänderung aufgetreten ist
Die Druckprobe ist gemeinsam mit dem Auftragnehmer für die Heizungs- bzw. Kälteinstallation vorzunehmen.
Menge: 1665,000 m2
DIN 276-2018 / IBP: 434
Bauabschnitte / Kostenträger: 434

**2.3.1.1.100 Spülen, Füllen und Entlüften des Heiz-/Kühldeckensystems**
Spülen, Füllen und Entlüften des Heiz-/Kühldeckensystems
sämtliche hydraulischen Anlagenteile nach Druck- und Dichtheitsprüfung entleeren, 2-mal durchspülen, entschlammen einschl. reinigen der Schmutzfänger, und füllen mit aufbereitetem Wasser gemäß VDI 2035 (vollentsalzt) einschl. Lieferung bzw. Entsalzung mittels Mischbettpatronen sowie Anlage entlüften, einschl. Dokumentation. Die Ausführung erfolgt in Teilabschnitten entsprechend des Baufortschrittes. Es ist mit 3 Teilabschnitten zu kalkulieren.
Die Arbeiten sind gemeinsam mit dem Auftragnehmer für die Heizung- bzw. Kälteinstallation vorzunehmen.
Menge: 1665,000 m2
DIN 276-2018 / IBP: 434
Bauabschnitte / Kostenträger: 434

**2.3.1.1.110 Einmessen der Deckenfelder mittels Lasertechnik**
Menge: 1,000 psch
DIN 276-2018 / IBP: 434
Bauabschnitte / Kostenträger: 434

**2.3.1.1.120 Montageplanung für das Heiz-/Kühldeckensystem**
Montageplanung für das Heiz-/Kühldeckensystem
auf der Basis der Ausführungspläne des Ingenieurbüros und der Deckenspiegel des Architekten. Der AN erhält die zuvor benannten Pläne im dwg und pdf.-Format.

Die Montageplanung umfasst:
- raumweise Dimensionierung der Deckenelemente entsprechend der Kühl-/Heizlast des Raumes
- Konzeption der Anordnung und hydraulischen Verschaltung der Heiz-/Kühldeckenelemente
- Auslegung der Anschlussleitungen, Absperr- und Regelarmaturen
- Erstellung von Montagezeichnungen mit Anordnung aller Komponenten
- Erstellung und Verteilung von Schnittstellenlisten für andere Gewerke wie bspw. Elektro, MSR, Trockenbau

Die Zeichnungen sind dem Ingenieurbüro im dwg und pdf.-Format zur Kenntnis vorzulegen und in Bezug auf Anordnung von Auslässen und Einbauteilen sowie Abstimmung mit Zwischendecken etc. schriftlich genehmigen zu lassen.
Menge: 1,000 psch
DIN 276-2018 / IBP: 434
Bauabschnitte / Kostenträger: 434

**2.3.1.1.130 Funktionsnachweis mittels thermographischer Messung,**
Funktionsnachweis mittels thermographischer Messung,
für alle Heiz-/Kühldecken, mit Wärmebildkamera, Mindestauflösung 320 x 240 Bildpunkte, thermische Empfindlichkeit < 0,1 K, mit einem geeigneten Messbereich, scannen der gesamten Deckenfläche und Auswertung der Bilder zusammen mit dem Vertreter des AG am Display der IR-Kamera, einschließlich Auswertung und Bilddokumentation von max. 20 charakteristischen Heiz-/Kühlflächen (1 x in Papier, 1 x elektronisch).
Menge: 1,000 psch
DIN 276-2018 / IBP: 434
Bauabschnitte / Kostenträger: 434

*Hinweis*

#### 2.4 Raumkühlgeräte

##### 2.4.1 Kühlkonvektoren

###### 2.4.1.1 Kühlkonvektor mit Ventilator als Wandgerät

**2.4.1.1.10 Ventilatorkonvektor Kühlen Luftfilter Radialventilator(en) 230/400VAC IP44**
*** Leitbeschreibung
STLB-Bau 2026-04 075
Ventilatorkonvektor zum Kühlen, mit Umluftbetrieb,
Volumenstrom '1713' m3/h, mit einem Wärmeübertrager, aus Kupfer,

mit Luftfilter, mit Gerätegehäuse, innen mit Schalldämmauskleidung, Absorptionsstoff Baustoffklasse DIN 4102-1 A2 (nichtbrennbar), Zuluftdurchlass mit einstellbaren Leitelementen, aus beschichtetem Stahl,
mit Radialventilator(en), doppelseitig saugend, mit Motor, Bemessungsbetriebsspannung 230/400 V AC, Schutzart IP 44 DIN EN 60529 (VDE 0470-1), Laufrad dynamisch ausgewuchtet, Luftkühlung: Kühlmedium Wasser, mit Steuer-/Regeleinheit, ausgerüstet zum Anschluss an die Gebäudeautomation (GA) DIN EN ISO 16484-3, Ausführung gemäß Einzelbeschreibung,
Einzelbeschreibungs-Nr 'BUS-Schnittstelle passend zu GA des AG, Ohne Blende müssen sämtliche Komponenten zugänglich sein'.
Menge: 20,000 St
DIN 276-2018 / IBP: 434
Bauabschnitte / Kostenträger: 434
*Unterbeschreibung 1 Beschreibung:*
Beschreibung:
-Für Montage an Wand, einschl. sämtliches Befestigungsmaterial.
-Grundgerät aus sendzimir-verzinktem Stahlblech, gegen Schwitzwasseranfall
 dampfdiffusionsdicht und geräuschreduzierend isoliert. Isolierstärke 3 mm.
-Optionaler Primärluftanschluss zum Einbringen von vorkonditionierter Luft.
-Luftansaugfilter Filterklasse Coarse.
-Wärmetauscher, aus Kupfer-Rundrohren mit Aluminium-Lamellen inkl.
 Verdrehsicherung.
-Integrierte Entlüftungsmöglichkeit
-Kondensatwanne einfach entnehmbar zur Reinigung und Wartung,
 Material Kondensatwanne aus pulverbeschichteten, verz. Stahlblech.
-Radialventilator, Energiesparender EC-Ventilator mit 0-10 V-Eingang für
 stufenlose Drehzahlsteuerung. Alle drehenden Teile müssen geräuscharm und
 wartungsfrei gelagert sein.
-Werksseitig verdrahtet, Schutzart IP 34, Isolationsklasse 'F'.
-Automatische Motorabschaltung bei Störung.
-Regelungsvariante am Grundgerät montiert,
 Regelungsvariante elektromechanisch.
 Werksseitig im Gerät montierte und verdrahtete Elektroanschlusseinheit
 mit Anschlussmöglichkeiten für bauseitige Signale zur Steuerung der
 Gebläsedrehzahl und Stellantriebe.
*Unterbeschreibung 2 Einschl. Kondensatpumpe im Gerät integriert mit Störmeldungsweitergabe*
Einschl. Kondensatpumpe im Gerät integriert mit Störmeldungsweitergabe
an die Gebäudeautomation (GA) DIN EN ISO 16484-3.
*Unterbeschreibung 3 Einschl. Verkleidung wandstehend, inkl. Luftansauggitter, Filter ISO Coarse, Farbe RAL 9006 weißaluminium.*
*Unterbeschreibung 4 Abmessungen:*
Abmessungen:
Breite  mm  ca. 2.000
Tiefe  mm  ca. 605
Höhe  mm  ca. 235
*Unterbeschreibung 5 Technische Daten:*
Technische Daten:

Steuerspannung  Volt  10  8  6  4  1,5  Luftvolumenstrom  m³/h  1.713  1.363  766  588  355
Leistungsaufnahme  W  100  52  13  9  5
Stromaufnahme  mA  887  509  250  232  226
Schalldruckpegel  dB(A)  53  46  31  26  18
Schallleistungspegel  dB(A)  61  54  39  34  26
Glykolanteil  %  0

Vorlauftemperatur  °C  7
Rücklauftemperatur  °C  12
Lufteintrittstemperatur  °C  27
rel. Luftfeuchtigkeit  %  48
Kühlleistung, gesamt  W  11.351  9.101  5.204  4.020  2.466
Kühlleistung, sensibel  W  9.474  7.597  4.344  3.356  2.058
Luftaustrittstemp.  °C  9,8  9,7  9,4  9,3  9,0
Wasservolumenstrom  l/h  1.951  1.564  894  691  424
Kondensat  l/h  2,7  2,2  1,3  1,0  0,6
Wasserwiderstand  kPa  36,2  23,4  7,8  4,7  1,8

**2.4.1.1.20 Wellschlauch Klimakaltwasser L 300mm PN6 DN15**
STLB-Bau 2026-04 042
Wellschlauch, für Klimakaltwasser, max. Betriebstemperatur bis 20 Grad C, Länge 300 mm, mit Gewindeanschlüssen, einseitig mit Verschraubung, Nenndruck 0,6 MPa (6 bar), DN 15, Ausführung gemäß Einzelbeschreibung,
Einzelbeschreibungs-Nr 'Flexibler Ringwellschlauch aus stumpfgeschweißtem Rohr, mechanisch gewellt. Ringwellschlauch aus Edelstahl 1.4404 oder 1.4541'.
Menge: 40,000 St
DIN 276-2018 / IBP: 434
Bauabschnitte / Kostenträger: 434

*Hinweis*

###### 2.4.1.2 Kühlkonvektor mit Ventilator als Standgerät

*Hinweis*

*Hinweis*

**2.4.1.2.10 Ventilatorkonvektor Kühlen Luftfilter Radialventilator(en) 230/400VAC IP44**
*** Leitbeschreibung
STLB-Bau 2026-04 075
Ventilatorkonvektor zum Kühlen, mit Umluftbetrieb,
Volumenstrom '4100,000' m3/h, mit einem Wärmeübertrager, aus Kupfer,

mit Luftfilter, Rahmen aus Kunststoff, mit Gerätegehäuse, aus beschichtetem Stahl, mit abnehmbarer Vorderwand, Umluftdurchlass frontseitig, mit Gitter, aus beschichtetem Stahl, mit elastischem Verbindungsstück mit Flansch,
mit Radialventilator(en), doppelseitig saugend, Gehäuse aus beschichtetem Stahl, mit Motor, Bemessungsbetriebsspannung 230/400 V AC, Schutzart IP 44 DIN EN 60529 (VDE 0470-1), Laufrad dynamisch ausgewuchtet, Laufrad aus beschichtetem Stahl,
elektrische Gesamtanschlussleistung in kW '<1,0'

A-Schallleistungspegel des Konvektors in dB '62'

Luftkühlung:
Mind.-Kühlleistung in kW '16'

bei Lufteintrittstemperatur in Wärmetauscher in Grad C '24'

Kühlmedium Wasser, mit Steuer-/Regeleinheit, Temperaturregelung mit Motorventil, ausgerüstet zum Anschluss an die Gebäudeautomation (GA) DIN EN ISO 16484-3,
Eintrittstemperatur in Grad C '7'

Austrittstemperatur in Grad C '12'

max. zulässiger Betriebsüberdruck in bar '6'

max. zulässige Maße B/T/H in mm '900/600/2000'.
Menge: 3,000 St
DIN 276-2018 / IBP: 431
Bauabschnitte / Kostenträger: 431
*Unterbeschreibung 1 Beschreibung:*
Beschreibung:
-Wassergekühlter Präzisionsklimaschrank mit EC-Ventilatoren
-rechteckiger Anschluss für  Ansaugseite(Oben) und Ausblasseite(Front).
-Gehäuse bestehend aus sendzimir-verzinktem Stahlblech, doppelschalig, A1
  mit Stahl-Vierkantprofilen
-Filterklasse Luftansaugung M5.
-Wärmetauscher, aus Kupfer-Rundrohren mit Aluminium-Lamellen, schräg sitzend, hydrophile Beschichtung
-Kondensatwanne, einfache Reinigung und  Wartung, Material Kondensatwanne  aus verzinktem Stahlblech, pulverbeschichtet oder rostfreien Material,
 mit Wasserwarnanlage, Wassersensor und Kondensatpumpe
-Radialventilator, rückwärtsgekrümmten Schafeln, Energiesparender EC-Ventilator mit 0-10 V-Eingang für stufenlose Drehzahlsteuerung.
Alle drehenden Teile geräuscharm und wartungsfrei gelagert
-Werksseitig verdrahtet, Isolationsklasse 'F'.
-Integrierter Motorschutz
-modulierende Lüfterdrehzahl in Abhängigkeit der therm. Belastung,
- Direkte Anzeige Durchfluss,Temperatur(I/O), Kühlleistung
-Werksseitig im Gerät montierte und verdrahtete Elektroanschlusseinheit
 mit Anschlussmöglichkeiten für bauseitige Signale zur Steuerung der
 Gebläsedrehzahl und Stellantriebe, 2-Wege-Ventil.
- Elektroschalttafel
-Mikroprozessorregelung mit Grafik und Bediendisplay
- serielle Schnittstelle(BACnet, PCP/IP, MOD-Bus)
- Schnittstellenkonverter
- Installationssockel bis 250mm
*Unterbeschreibung 2 Einschl. Anbauset Kondensatpumpe mit Störmeldungsweitergabe*
Einschl. Anbauset Kondensatpumpe mit Störmeldungsweitergabe
an die Gebäudeautomation (GA) DIN EN ISO 16484-3.
*Unterbeschreibung 3 Abmessungen:*
Abmessungen:
Breite  mm  ca. 900
Tiefe  mm  ca. 600
Höhe  mm  ca. 2.000
*Unterbeschreibung 4 Technische Daten:*
Technische Daten:

Steuerspannung  Volt  10
Luftvolumenstrom  m³/h  2.975
Leistungsaufnahme  W  353
Stromaufnahme  mA  2.770
Schalldruckpegel
druckseitig  dB(A)  68
Glykolanteil  %  0
Gewicht  kg  140
Vorlauftemperatur  °C  7
Rücklauftemperatur  °C  12
Lufteintrittstemperatur  °C  27
rel. Luftfeuchtigkeit  %  48
Kühlleistung, gesamt  W  22.600
Kühlleistung, sensibel  W  16.600
Luftaustrittstemp.  °C  15,3
Wasservolumenstrom  l/h  3.873
Kondensat  l/h  5,77
Wasserwiderstand  kPa  92,0

**2.4.1.2.20 Wellschlauch Klimakaltwasser L 300mm PN6 DN50**
STLB-Bau 2026-04 042
Wellschlauch, für Klimakaltwasser, max. Betriebstemperatur bis 20 Grad C, Länge 300 mm, mit Gewindeanschlüssen, einseitig mit Verschraubung, Nenndruck 0,6 MPa (6 bar), DN 50, Ausführung gemäß Einzelbeschreibung,
Einzelbeschreibungs-Nr 'Flexibler Ringwellschlauch aus stumpfgeschweißtem Rohr, mechanisch gewellt. Ringwellschlauch aus Edelstahl 1.4404 oder 1.4541'.
Menge: 6,000 St
DIN 276-2018 / IBP: 434
Bauabschnitte / Kostenträger: 434

**2.4.1.2.30 Ventilatorkonvektor Kühlen Luftfilter Radialventilator(en) 230/400VAC IP44**
*** Leitbeschreibung
STLB-Bau 2026-04 075
Ventilatorkonvektor zum Kühlen, mit Umluftbetrieb,
Volumenstrom '6000,000' m3/h, mit einem Wärmeübertrager, aus Kupfer,

mit Luftfilter, Rahmen aus Kunststoff, mit Gerätegehäuse, aus beschichtetem Stahl, mit abnehmbarer Vorderwand, Umluftdurchlass frontseitig, mit Gitter, aus beschichtetem Stahl, mit elastischem Verbindungsstück mit Flansch,
mit Radialventilator(en), doppelseitig saugend, Gehäuse aus beschichtetem Stahl, mit Motor, Bemessungsbetriebsspannung 230/400 V AC, Schutzart IP 44 DIN EN 60529 (VDE 0470-1), Laufrad dynamisch ausgewuchtet, Laufrad aus beschichtetem Stahl,
elektrische Gesamtanschlussleistung in kW '<1,2'

A-Schallleistungspegel des Konvektors in dB '62'

Luftkühlung:
Mind.-Kühlleistung in kW '31'

bei Lufteintrittstemperatur in Wärmetauscher in Grad C '24'

Kühlmedium Wasser, mit Steuer-/Regeleinheit, Temperaturregelung mit Motorventil, ausgerüstet zum Anschluss an die Gebäudeautomation (GA) DIN EN ISO 16484-3,
Eintrittstemperatur in Grad C '7'

Austrittstemperatur in Grad C '12'

max. zulässiger Betriebsüberdruck in bar '6'

max. zulässige Maße B/T/H in mm '900/600/2000'.
Menge: 7,000 St
DIN 276-2018 / IBP: 431
Bauabschnitte / Kostenträger: 431
*Unterbeschreibung 1 Beschreibung:*
Beschreibung:
-Wassergekühlter Präzisionsklimaschrank mit EC-Ventilatoren
-rechteckiger Anschluss für  Ansaugseite(Oben) und Ausblasseite(Front).
-Gehäuse bestehend aus sendzimir-verzinktem Stahlblech, doppelschalig, A1
  mit Stahl-Vierkantprofilen
-Filterklasse Luftansaugung M5.
-Wärmetauscher, aus Kupfer-Rundrohren mit Aluminium-Lamellen, schräg sitzend, hydrophile Beschichtung
-Kondensatwanne, einfache Reinigung und  Wartung, Material Kondensatwanne  aus verzinktem Stahlblech, pulverbeschichtet oder rostfreien Material,
 mit Wasserwarnanlage, Wassersensor und Kondensatpumpe
-Radialventilator, rückwärtsgekrümmten Schafeln, Energiesparender EC-Ventilator mit 0-10 V-Eingang für stufenlose Drehzahlsteuerung.
Alle drehenden Teile geräuscharm und wartungsfrei gelagert
-Werksseitig verdrahtet, Isolationsklasse 'F'.
-Integrierter Motorschutz
-modulierende Lüfterdrehzahl in Abhängigkeit der therm. Belastung,
- Direkte Anzeige Durchfluss,Temperatur(I/O), Kühlleistung
-Werksseitig im Gerät montierte und verdrahtete Elektroanschlusseinheit
 mit Anschlussmöglichkeiten für bauseitige Signale zur Steuerung der
 Gebläsedrehzahl und Stellantriebe, 2-Wege-Ventil.
- Elektroschalttafel
-Mikroprozessorregelung mit Grafik und Bediendisplay
- serielle Schnittstelle(BACnet, PCP/IP, MOD-Bus)
- Schnittstellenkonverter
- Installationssockel bis 250mm
*Unterbeschreibung 2 Einschl. Anbauset Kondensatpumpe mit Störmeldungsweitergabe*
Einschl. Anbauset Kondensatpumpe mit Störmeldungsweitergabe
an die Gebäudeautomation (GA) DIN EN ISO 16484-3.
*Unterbeschreibung 3 Abmessungen:*
Abmessungen:
Breite  mm  ca. 900
Tiefe  mm  ca. 600
Höhe  mm  ca. 2.000
*Unterbeschreibung 4 Technische Daten:*
Technische Daten:

Steuerspannung  Volt  10
Luftvolumenstrom  m³/h  5.930
Leistungsaufnahme  W  463
Stromaufnahme  mA  2.960
Schalldruckpegel
druckseitig  dB(A)  68
Glykolanteil  %  0
Gewicht  kg  140
Vorlauftemperatur  °C  7
Rücklauftemperatur  °C  12
Lufteintrittstemperatur  °C  27
rel. Luftfeuchtigkeit  %  48
Kühlleistung, gesamt  W  31.700
Kühlleistung, sensibel  W  26.800
Luftaustrittstemp.  °C  15,3
Wasservolumenstrom  l/h  5.436
Wasserwiderstand  kPa  92,0

**2.4.1.2.40 Wellschlauch Klimakaltwasser L 300mm PN6 DN50**
STLB-Bau 2026-04 042
Wellschlauch, für Klimakaltwasser, max. Betriebstemperatur bis 20 Grad C, Länge 300 mm, mit Gewindeanschlüssen, einseitig mit Verschraubung, Nenndruck 0,6 MPa (6 bar), DN 50, Ausführung gemäß Einzelbeschreibung,
Einzelbeschreibungs-Nr 'Flexibler Ringwellschlauch aus stumpfgeschweißtem Rohr, mechanisch gewellt. Ringwellschlauch aus Edelstahl 1.4404 oder 1.4541'.
Menge: 20,000 St
DIN 276-2018 / IBP: 434
Bauabschnitte / Kostenträger: 434

**2.4.1.2.50 Abladen und Transport der Präzisionsklimaschränke zum bestimmungsgemäßen Montageort.**
Abladen und Transport der Präzisionsklimaschränke zum bestimmungsgemäßen Montageort.

für folgende
Bauabschnitte:  Versorgungszentrum (VSZ)
  Somatik 1 (SO1)
  Somatik 2 (SO2)
  Somatik 3 (SO3)
  Zentrum Seelische Gesundheit (ZSG)

Einschließlich ggf. erforderlichen Hebezeuge für das Abladen und Einbringen, sowie aller Hilfsmittel für die Einbringung und Montage von Gerätschaften zum Aufstellungsort. Transport über Treppen.
Ausgleich von Höhenunterschieden bis 0,5m
Horizontaler Transportweg bis 100m
Vertikale Entfernung bis 22m
Menge: 10,000 St
DIN 276-2018 / IBP: 439
Bauabschnitte / Kostenträger: 439

*Hinweis*

###### 2.4.1.3 Kühlkonvektor mit Ventilator als Unterdeckengerät nach VDI 6022

**2.4.1.3.10 Ventilatorkonvektor Kühlen Luftfilter Radialventilator(en) 230/400VAC IP44**
*** Leitbeschreibung
STLB-Bau 2026-04 075
Ventilatorkonvektor zum Kühlen, mit Umluftbetrieb,
Volumenstrom '550' m3/h, mit einem Wärmeübertrager, aus Kupfer,

mit Luftfilter, mit Gerätegehäuse, innen mit Schalldämmauskleidung, Absorptionsstoff Baustoffklasse DIN 4102-1 A2 (nichtbrennbar), Zuluftdurchlass mit einstellbaren Leitelementen, aus beschichtetem Stahl,
mit Radialventilator(en), doppelseitig saugend, mit Motor, Bemessungsbetriebsspannung 230/400 V AC, Schutzart IP 44 DIN EN 60529 (VDE 0470-1), Laufrad dynamisch ausgewuchtet, Luftkühlung: Kühlmedium Wasser, mit Steuer-/Regeleinheit, ausgerüstet zum Anschluss an die Gebäudeautomation (GA) DIN EN ISO 16484-3, Ausführung gemäß Einzelbeschreibung,
Einzelbeschreibungs-Nr 'BUS-Schnittstelle passend zu GA des AG, ohne Blende müssen sämtliche Komponenten zugänglich sein. Gerät mit gültigem Prüfzeugnis/Zertifikat zur Hygiene nach VDI 6022'.
Menge: 11,000 St
DIN 276-2018 / IBP: 434
Bauabschnitte / Kostenträger: 434
*Unterbeschreibung 1 Beschreibung:*
Beschreibung:
-Für Montage unterhalb Zwischendecke bzw. unter Rohdecke wenn keine
 Zwischendecke im Raum, einschl. sämtliches Befestigungsmaterial.
-Gerät in Hygieneausführung, d.h. alle luftführenden Komponenten leicht
 erreichbar, reinigbar und desinfizierbar nach VDI 6022.
-Grundkonstruktion aus sendzimirverzinktem Stahlblech mit Schall- und
 Wärmedämmung aus Zellpolyäthylen.
-Umluftansaugung über Gitter von unten und Umluftausblasung über Gitter
 nach vorne.
-Betrieb der Geräte nach der Verordnung EU 1253/2014.
-Klappbarer Filtermechanismus als Flachfilter mit klappbarem Rahmen für
 enge und schmale Umgebungen. Filterklasse ISO ePM10 50 % (M5) /
 (ISO 16890).
-Radialventilatoren mit hocheffizienten EC-Motoren. Mit wartungsfreien
 Kugellagern, hoher Druckstabilität und geringem Geräuschpegel.
 EC-Ventilator mit XT-Technologie für externe Pressungen bis 70 Pa.
-Stahlblechklemmenkasten.
-Wärmetauscher als 3 Reihen und 4 Reihen Kupferrohre mit
 aufgezogenen Aluminiumlamellen.
-Maximaler Betriebsdruck 16 bar.
-Kühlmedium Klimakaltwasser.
-Entlüftungs- und Entleerungsventile.
-Schnittstellen zur Aufschaltung auf Gebäudeautomation als BACnet oder
 Modbus.
*Unterbeschreibung 2 Einschl. Kondensatpumpe im Gerät integriert mit Störmeldungsweitergabe*
Einschl. Kondensatpumpe im Gerät integriert mit Störmeldungsweitergabe
an die Gebäudeautomation (GA) DIN EN ISO 16484-3.
*Unterbeschreibung 3 Einschl Geräteverkleidung aus lackiertem Stahlblech, Farbton weiß,*
Einschl Geräteverkleidung aus lackiertem Stahlblech, Farbton weiß,
Seitenteile und Bedienklappen aus Kunststoff, Farbton weiß und grau,
Ansauggitter Farbton weiß, Ausblasgitter verstellbar aus Kunststoff,
Farbton grau oder starr.
*Unterbeschreibung 4 Abmessungen:*
Abmessungen:
Breite  mm  ca. 990 (685)
Tiefe  mm  ca. 240 (217)
Höhe  mm  ca. 504 (472) + 125
*Unterbeschreibung 5 Technische Daten:*
Technische Daten:

Steuerspannung  Volt  10  8  6  4  2  Luftvolumenstrom  m³/h  550  350  265  230  160
Stromaufnahme  mA  310  110  70  60  50
Schalldruckpegel  dB(A)  50  39  32  29  20
Schallleistungspegel  dB(A)  59  47  41  37  29
Glykolanteil  %  0

Vorlauftemperatur  °C  7
Rücklauftemperatur  °C  12
Lufteintrittstemperatur  °C  27
rel. Luftfeuchtigkeit  %  47
Kühlleistung, gesamt  W  2.480  1.800  1.460  1.310  990
Kühlleistung, sensibel  W  2.190  1.520  1.190  1.050  760
Wasserwiderstand  kPa  14,35  7,80  5,29  4,32  2,61

**2.4.1.3.20 Wellschlauch Klimakaltwasser L 300mm PN6 DN15**
STLB-Bau 2026-04 042
Wellschlauch, für Klimakaltwasser, max. Betriebstemperatur bis 20 Grad C, Länge 300 mm, mit Gewindeanschlüssen, einseitig mit Verschraubung, Nenndruck 0,6 MPa (6 bar), DN 15, Ausführung gemäß Einzelbeschreibung,
Einzelbeschreibungs-Nr 'Flexibler Ringwellschlauch aus stumpfgeschweißtem Rohr, mechanisch gewellt. Ringwellschlauch aus Edelstahl 1.4404 oder 1.4541'.
Menge: 11,000 St
DIN 276-2018 / IBP: 434
Bauabschnitte / Kostenträger: 434

**2.4.1.3.30 Hygiene- Erstinspektion**
Hygiene- Erstinspektion
Durchführung einer Hygieneerstinspektion gemäß VDI 6022, Blatt 1 vor der ersten Inbetriebnahme durch qualifiziertes Fachpersonal. Fachliche Mindestqualifikation: Sachverständiger Kategorie A VDI 6022 Blatt 4 oder Hygieneinspektor.

Umfang der Hygiene-Erstinspektion:
-Begehung des RLT- Aufstellortes
-Messung der physikalischen Klimaparameter an mindestens 3 repräsentativen
 Stellen
-Kontrolle des Hygienezustandes, einschl. der erforderlichen Probenahmen als
 Abklatschprobe, einschl. Messgeräte, Nährböden einschl. Laborauswertung,
 einschl. Prüfbericht mit Auswertung der Ergebnisse und Aufnahme in
 Dokumentation.

Dokumentation der Ergebnisse und Prüfbescheinigung:
-Erstellen einer Betriebsanweisung und Übergabe eines Betriebsführungsbuches für Hygienekontrollen
-Dokumentation der Installationen,
-Mindestangaben zur Dokumentation:
 Anlagenschema, Strangschema, Komponentenbeschreibung, Planungsunterlagen, Mindestprüforte / Probenahmestellen Hygiene- Inspektionsintervalle
 Dokumentation und Prüfbericht in dreifacher Ausfertigung in Papierform und
 einfach als digitale Ausfertigung im pdf-Format.
Menge: 11,000 St
DIN 276-2018 / IBP: 434
Bauabschnitte / Kostenträger: 434

*Hinweis*

**2.4.1.3.40 Ventilatorkonvektor Kühlen Luftfilter Radialventilator(en) 230/400VAC IP44**
*** Leitbeschreibung
STLB-Bau 2026-04 075
Ventilatorkonvektor zum Kühlen, mit Umluftbetrieb,
Volumenstrom '600' m3/h, mit einem Wärmeübertrager, aus Kupfer,

mit Luftfilter, mit Gerätegehäuse, innen mit Schalldämmauskleidung, Absorptionsstoff Baustoffklasse DIN 4102-1 A2 (nichtbrennbar), Zuluftdurchlass mit einstellbaren Leitelementen, aus beschichtetem Stahl,
mit Radialventilator(en), doppelseitig saugend, mit Motor, Bemessungsbetriebsspannung 230/400 V AC, Schutzart IP 44 DIN EN 60529 (VDE 0470-1), Laufrad dynamisch ausgewuchtet, Luftkühlung: Kühlmedium Wasser, mit Steuer-/Regeleinheit, ausgerüstet zum Anschluss an die Gebäudeautomation (GA) DIN EN ISO 16484-3, Ausführung gemäß Einzelbeschreibung,
Einzelbeschreibungs-Nr 'BUS-Schnittstelle passend zu GA des AG, ohne Blende müssen sämtliche Komponenten zugänglich sein. Gerät mit gültigem Prüfzeugnis/Zertifikat zur Hygiene nach VDI 6022'.
Menge: 9,000 St
DIN 276-2018 / IBP: 434
Bauabschnitte / Kostenträger: 434
*Unterbeschreibung 1 Beschreibung:*
Beschreibung:
-Für Montage unterhalb Zwischendecke bzw. unter Rohdecke wenn keine
 Zwischendecke im Raum, einschl. sämtliches Befestigungsmaterial.
-Gerät in Hygieneausführung, d.h. alle luftführenden Komponenten leicht
 erreichbar, reinigbar und desinfizierbar nach VDI 6022.
-Grundkonstruktion aus sendzimirverzinktem Stahlblech mit Schall- und
 Wärmedämmung aus Zellpolyäthylen.
-Umluftansaugung über Gitter von unten und Umluftausblasung über Gitter
 nach vorne.
-Betrieb der Geräte nach der Verordnung EU 1253/2014.
-Klappbarer Filtermechanismus als Flachfilter mit klappbarem Rahmen für
 enge und schmale Umgebungen. Filterklasse ISO ePM10 50 % (M5) /
 (ISO 16890).
-Radialventilatoren mit hocheffizienten EC-Motoren. Mit wartungsfreien
 Kugellagern, hoher Druckstabilität und geringem Geräuschpegel.
 EC-Ventilator mit XT-Technologie für externe Pressungen bis 70 Pa.
-Stahlblechklemmenkasten.
-Wärmetauscher als 3 Reihen und 4 Reihen Kupferrohre mit
 aufgezogenen Aluminiumlamellen.
-Maximaler Betriebsdruck 16 bar.
-Kühlmedium Klimakaltwasser.
-Entlüftungs- und Entleerungsventile.
-Schnittstellen zur Aufschaltung auf Gebäudeautomation als BACnet oder
 Modbus.
*Unterbeschreibung 2 Einschl. Kondensatpumpe im Gerät integriert mit Störmeldungsweitergabe*
Einschl. Kondensatpumpe im Gerät integriert mit Störmeldungsweitergabe
an die Gebäudeautomation (GA) DIN EN ISO 16484-3.
*Unterbeschreibung 3 Einschl Geräteverkleidung aus lackiertem Stahlblech, Farbton weiß,*
Einschl Geräteverkleidung aus lackiertem Stahlblech, Farbton weiß,
Seitenteile und Bedienklappen aus Kunststoff, Farbton weiß und grau,
Ansauggitter Farbton weiß, Ausblasgitter verstellbar aus Kunststoff,
Farbton grau oder starr.
*Unterbeschreibung 4 Abmessungen:*
Abmessungen:
Breite  mm  ca. 1.140 (835)
Tiefe  mm  ca. 240 (217)
Höhe  mm  ca. 504 (472) + 125
*Unterbeschreibung 5 Technische Daten:*
Technische Daten:

Steuerspannung  Volt  10  8  6  4  2  Luftvolumenstrom  m³/h  600  345  265  240  180
Stromaufnahme  mA  330  100  60  50  50
Schalldruckpegel  dB(A)  54  39  33  30  23
Schallleistungspegel  dB(A)  62  47  41  38  32
Glykolanteil  %  0

Vorlauftemperatur  °C  7
Rücklauftemperatur  °C  12
Lufteintrittstemperatur  °C  27
rel. Luftfeuchtigkeit  %  47
Kühlleistung, gesamt  W  3.020  2.010  1.650  1.520  1.200
Kühlleistung, sensibel  W  2.590  1.590  1.270  1.160  890
Wasserwiderstand  kPa  24,63  11,52  8,08  6,94  4,36

**2.4.1.3.50 Wellschlauch Klimakaltwasser L 300mm PN6 DN15**
STLB-Bau 2026-04 042
Wellschlauch, für Klimakaltwasser, max. Betriebstemperatur bis 20 Grad C, Länge 300 mm, mit Gewindeanschlüssen, einseitig mit Verschraubung, Nenndruck 0,6 MPa (6 bar), DN 15, Ausführung gemäß Einzelbeschreibung,
Einzelbeschreibungs-Nr 'Flexibler Ringwellschlauch aus stumpfgeschweißtem Rohr, mechanisch gewellt. Ringwellschlauch aus Edelstahl 1.4404 oder 1.4541'.
Menge: 9,000 St
DIN 276-2018 / IBP: 434
Bauabschnitte / Kostenträger: 434

*Hinweis*

**2.4.1.3.60 Ventilatorkonvektor Kühlen Luftfilter Radialventilator(en) 230/400VAC IP44**
*** Leitbeschreibung
STLB-Bau 2026-04 075
Ventilatorkonvektor zum Kühlen, mit Umluftbetrieb,
Volumenstrom '840' m3/h, mit einem Wärmeübertrager, aus Kupfer,

mit Luftfilter, mit Gerätegehäuse, innen mit Schalldämmauskleidung, Absorptionsstoff Baustoffklasse DIN 4102-1 A2 (nichtbrennbar), Zuluftdurchlass mit einstellbaren Leitelementen, aus beschichtetem Stahl,
mit Radialventilator(en), doppelseitig saugend, mit Motor, Bemessungsbetriebsspannung 230/400 V AC, Schutzart IP 44 DIN EN 60529 (VDE 0470-1), Laufrad dynamisch ausgewuchtet, Luftkühlung: Kühlmedium Wasser, mit Steuer-/Regeleinheit, ausgerüstet zum Anschluss an die Gebäudeautomation (GA) DIN EN ISO 16484-3, Ausführung gemäß Einzelbeschreibung,
Einzelbeschreibungs-Nr 'BUS-Schnittstelle passend zu GA des AG, ohne Blende müssen sämtliche Komponenten zugänglich sein. Gerät mit gültigem Prüfzeugnis/Zertifikat zur Hygiene nach VDI 6022'.
Menge: 21,000 St
DIN 276-2018 / IBP: 434
Bauabschnitte / Kostenträger: 434
*Unterbeschreibung 1 Beschreibung:*
Beschreibung:
-Für Montage unterhalb Zwischendecke bzw. unter Rohdecke wenn keine
 Zwischendecke im Raum, einschl. sämtliches Befestigungsmaterial.
-Gerät in Hygieneausführung, d.h. alle luftführenden Komponenten leicht
 erreichbar, reinigbar und desinfizierbar nach VDI 6022.
-Grundkonstruktion aus sendzimirverzinktem Stahlblech mit Schall- und
 Wärmedämmung aus Zellpolyäthylen.
-Umluftansaugung über Gitter von unten und Umluftausblasung über Gitter
 nach vorne.
-Betrieb der Geräte nach der Verordnung EU 1253/2014.
-Klappbarer Filtermechanismus als Flachfilter mit klappbarem Rahmen für
 enge und schmale Umgebungen. Filterklasse ISO ePM10 50 % (M5) /
 (ISO 16890).
-Radialventilatoren mit hocheffizienten EC-Motoren. Mit wartungsfreien
 Kugellagern, hoher Druckstabilität und geringem Geräuschpegel.
 EC-Ventilator mit XT-Technologie für externe Pressungen bis 70 Pa.
-Stahlblechklemmenkasten.
-Wärmetauscher als 3 Reihen und 4 Reihen Kupferrohre mit
 aufgezogenen Aluminiumlamellen.
-Maximaler Betriebsdruck 16 bar.
-Kühlmedium Klimakaltwasser.
-Entlüftungs- und Entleerungsventile.
-Schnittstellen zur Aufschaltung auf Gebäudeautomation als BACnet oder
 Modbus.
*Unterbeschreibung 2 Einschl. Kondensatpumpe im Gerät integriert mit Störmeldungsweitergabe*
Einschl. Kondensatpumpe im Gerät integriert mit Störmeldungsweitergabe
an die Gebäudeautomation (GA) DIN EN ISO 16484-3.
*Unterbeschreibung 3 Einschl Geräteverkleidung aus lackiertem Stahlblech, Farbton weiß,*
Einschl Geräteverkleidung aus lackiertem Stahlblech, Farbton weiß,
Seitenteile und Bedienklappen aus Kunststoff, Farbton weiß und grau,
Ansauggitter Farbton weiß, Ausblasgitter verstellbar aus Kunststoff,
Farbton grau oder starr.
*Unterbeschreibung 4 Abmessungen:*
Abmessungen:
Breite  mm  ca. 1.290 (985)
Tiefe  mm  ca. 240 (217)
Höhe  mm  ca. 504 (472) + 125
*Unterbeschreibung 5 Technische Daten:*
Technische Daten:

Steuerspannung  Volt  10  8  6  4  2  Luftvolumenstrom  m³/h  840  650  460  335  255
Stromaufnahme  mA  390  210  100  60  50
Schalldruckpegel  dB(A)  50  43  35  27  21
Schallleistungspegel  dB(A)  58  51  43  35  29
Glykolanteil  %  0

Vorlauftemperatur  °C  7
Rücklauftemperatur  °C  12
Lufteintrittstemperatur  °C  27
rel. Luftfeuchtigkeit  %  47
Kühlleistung, gesamt  W  4.270  3.540  2.750  2.140  1.710
Kühlleistung, sensibel  W  3.640  2.910  2.150  1.620  1.270
Wasserwiderstand  kPa  20,38  14,39  9,20  5,69  3,64

**2.4.1.3.70 Wellschlauch Klimakaltwasser L 300mm PN6 DN15**
STLB-Bau 2026-04 042
Wellschlauch, für Klimakaltwasser, max. Betriebstemperatur bis 20 Grad C, Länge 300 mm, mit Gewindeanschlüssen, einseitig mit Verschraubung, Nenndruck 0,6 MPa (6 bar), DN 15, Ausführung gemäß Einzelbeschreibung,
Einzelbeschreibungs-Nr 'Flexibler Ringwellschlauch aus stumpfgeschweißtem Rohr, mechanisch gewellt. Ringwellschlauch aus Edelstahl 1.4404 oder 1.4541'.
Menge: 11,000 St
DIN 276-2018 / IBP: 434
Bauabschnitte / Kostenträger: 434

*Hinweis*

**2.4.1.3.80 Ventilatorkonvektor Kühlen Luftfilter Radialventilator(en) 230/400VAC IP44**
*** Leitbeschreibung
STLB-Bau 2026-04 075
Ventilatorkonvektor zum Kühlen, mit Umluftbetrieb,
Volumenstrom '950' m3/h, mit einem Wärmeübertrager, aus Kupfer,

mit Luftfilter, mit Gerätegehäuse, innen mit Schalldämmauskleidung, Absorptionsstoff Baustoffklasse DIN 4102-1 A2 (nichtbrennbar), Zuluftdurchlass mit einstellbaren Leitelementen, aus beschichtetem Stahl,
mit Radialventilator(en), doppelseitig saugend, mit Motor, Bemessungsbetriebsspannung 230/400 V AC, Schutzart IP 44 DIN EN 60529 (VDE 0470-1), Laufrad dynamisch ausgewuchtet, Luftkühlung: Kühlmedium Wasser, mit Steuer-/Regeleinheit, ausgerüstet zum Anschluss an die Gebäudeautomation (GA) DIN EN ISO 16484-3, Ausführung gemäß Einzelbeschreibung,
Einzelbeschreibungs-Nr 'BUS-Schnittstelle passend zu GA des AG, ohne Blende müssen sämtliche Komponenten zugänglich sein. Gerät mit gültigem Prüfzeugnis/Zertifikat zur Hygiene nach VDI 6022'.
Menge: 47,000 St
DIN 276-2018 / IBP: 434
Bauabschnitte / Kostenträger: 434
*Unterbeschreibung 1 Beschreibung:*
Beschreibung:
-Für Montage unterhalb Zwischendecke bzw. unter Rohdecke wenn keine
 Zwischendecke im Raum, einschl. sämtliches Befestigungsmaterial.
-Gerät in Hygieneausführung, d.h. alle luftführenden Komponenten leicht
 erreichbar, reinigbar und desinfizierbar nach VDI 6022.
-Grundkonstruktion aus sendzimirverzinktem Stahlblech mit Schall- und
 Wärmedämmung aus Zellpolyäthylen.
-Umluftansaugung über Gitter von unten und Umluftausblasung über Gitter
 nach vorne.
-Betrieb der Geräte nach der Verordnung EU 1253/2014.
-Klappbarer Filtermechanismus als Flachfilter mit klappbarem Rahmen für
 enge und schmale Umgebungen. Filterklasse ISO ePM10 50 % (M5) /
 (ISO 16890).
-Radialventilatoren mit hocheffizienten EC-Motoren. Mit wartungsfreien
 Kugellagern, hoher Druckstabilität und geringem Geräuschpegel.
 EC-Ventilator mit XT-Technologie für externe Pressungen bis 70 Pa.
-Stahlblechklemmenkasten.
-Wärmetauscher als 3 Reihen und 4 Reihen Kupferrohre mit
 aufgezogenen Aluminiumlamellen.
-Maximaler Betriebsdruck 16 bar.
-Kühlmedium Klimakaltwasser.
-Entlüftungs- und Entleerungsventile.
-Schnittstellen zur Aufschaltung auf Gebäudeautomation als BACnet oder
 Modbus.
*Unterbeschreibung 2 Einschl. Kondensatpumpe im Gerät integriert mit Störmeldungsweitergabe*
Einschl. Kondensatpumpe im Gerät integriert mit Störmeldungsweitergabe
an die Gebäudeautomation (GA) DIN EN ISO 16484-3.
*Unterbeschreibung 3 Einschl Geräteverkleidung aus lackiertem Stahlblech, Farbton weiß,*
Einschl Geräteverkleidung aus lackiertem Stahlblech, Farbton weiß,
Seitenteile und Bedienklappen aus Kunststoff, Farbton weiß und grau,
Ansauggitter Farbton weiß, Ausblasgitter verstellbar aus Kunststoff,
Farbton grau oder starr.
*Unterbeschreibung 4 Abmessungen:*
Abmessungen:
Breite  mm  ca. 1.440 (1.135)
Tiefe  mm  ca. 240 (217)
Höhe  mm  ca. 504 (472) + 125
*Unterbeschreibung 5 Technische Daten:*
Technische Daten:

Steuerspannung  Volt  10  8  6  4  2  Luftvolumenstrom  m³/h  1.020  715  490  365  305
Stromaufnahme  mA  490  170  80  50  40
Schalldruckpegel  dB(A)  51  42  33  25  21
Schallleistungspegel  dB(A)  59  50  41  34  30
Glykolanteil  %  0

Vorlauftemperatur  °C  7
Rücklauftemperatur  °C  12
Lufteintrittstemperatur  °C  27
rel. Luftfeuchtigkeit  %  47
Kühlleistung, gesamt  W  5.580  4.300  3.200  2.520  2.170
Kühlleistung, sensibel  W  4.570  3.360  2.400  1.850  1.570
Wasserwiderstand  kPa  30,89  20,96  12,14  7,97  5,95

**2.4.1.3.90 Wellschlauch Klimakaltwasser L 300mm PN6 DN15**
STLB-Bau 2026-04 042
Wellschlauch, für Klimakaltwasser, max. Betriebstemperatur bis 20 Grad C, Länge 300 mm, mit Gewindeanschlüssen, einseitig mit Verschraubung, Nenndruck 0,6 MPa (6 bar), DN 15, Ausführung gemäß Einzelbeschreibung,
Einzelbeschreibungs-Nr 'Flexibler Ringwellschlauch aus stumpfgeschweißtem Rohr, mechanisch gewellt. Ringwellschlauch aus Edelstahl 1.4404 oder 1.4541'.
Menge: 47,000 St
DIN 276-2018 / IBP: 434
Bauabschnitte / Kostenträger: 434

**2.4.1.3.100 Hygiene- Erstinspektion**
Hygiene- Erstinspektion
Durchführung einer Hygieneerstinspektion gemäß VDI 6022, Blatt 1 vor der ersten Inbetriebnahme durch qualifiziertes Fachpersonal. Fachliche Mindestqualifikation: Sachverständiger Kategorie A VDI 6022 Blatt 4 oder Hygieneinspektor.

Umfang der Hygiene-Erstinspektion:
-Begehung des RLT- Aufstellortes
-Messung der physikalischen Klimaparameter an mindestens 3 repräsentativen
 Stellen
-Kontrolle des Hygienezustandes, einschl. der erforderlichen Probenahmen als
 Abklatschprobe, einschl. Messgeräte, Nährböden einschl. Laborauswertung,
 einschl. Prüfbericht mit Auswertung der Ergebnisse und Aufnahme in
 Dokumentation.

Dokumentation der Ergebnisse und Prüfbescheinigung:
-Erstellen einer Betriebsanweisung und Übergabe eines Betriebsführungsbuches für Hygienekontrollen
-Dokumentation der Installationen,
-Mindestangaben zur Dokumentation:
 Anlagenschema, Strangschema, Komponentenbeschreibung, Planungsunterlagen, Mindestprüforte / Probenahmestellen Hygiene- Inspektionsintervalle
 Dokumentation und Prüfbericht in dreifacher Ausfertigung in Papierform und
 einfach als digitale Ausfertigung im pdf-Format.
Menge: 47,000 St
DIN 276-2018 / IBP: 434
Bauabschnitte / Kostenträger: 434

*Hinweis*

**2.4.1.3.110 Ventilatorkonvektor Kühlen Luftfilter Radialventilator(en) 230/400VAC IP44**
*** Leitbeschreibung
STLB-Bau 2026-04 075
Ventilatorkonvektor zum Kühlen, mit Umluftbetrieb,
Volumenstrom '1020' m3/h, mit einem Wärmeübertrager, aus Kupfer,

mit Luftfilter, mit Gerätegehäuse, innen mit Schalldämmauskleidung, Absorptionsstoff Baustoffklasse DIN 4102-1 A2 (nichtbrennbar), Zuluftdurchlass mit einstellbaren Leitelementen, aus beschichtetem Stahl,
mit Radialventilator(en), doppelseitig saugend, mit Motor, Bemessungsbetriebsspannung 230/400 V AC, Schutzart IP 44 DIN EN 60529 (VDE 0470-1), Laufrad dynamisch ausgewuchtet, Luftkühlung: Kühlmedium Wasser, mit Steuer-/Regeleinheit, ausgerüstet zum Anschluss an die Gebäudeautomation (GA) DIN EN ISO 16484-3, Ausführung gemäß Einzelbeschreibung,
Einzelbeschreibungs-Nr 'BUS-Schnittstelle passend zu GA des AG, ohne Blende müssen sämtliche Komponenten zugänglich sein. Gerät mit gültigem Prüfzeugnis/Zertifikat zur Hygiene nach VDI 6022'.
Menge: 60,000 St
DIN 276-2018 / IBP: 434
Bauabschnitte / Kostenträger: 434
*Unterbeschreibung 1 Beschreibung:*
Beschreibung:
-Für Montage unterhalb Zwischendecke bzw. unter Rohdecke wenn keine
 Zwischendecke im Raum, einschl. sämtliches Befestigungsmaterial.
-Gerät in Hygieneausführung, d.h. alle luftführenden Komponenten leicht
 erreichbar, reinigbar und desinfizierbar nach VDI 6022.
-Grundkonstruktion aus sendzimirverzinktem Stahlblech mit Schall- und
 Wärmedämmung aus Zellpolyäthylen.
-Umluftansaugung über Gitter von unten und Umluftausblasung über Gitter
 nach vorne.
-Betrieb der Geräte nach der Verordnung EU 1253/2014.
-Klappbarer Filtermechanismus als Flachfilter mit klappbarem Rahmen für
 enge und schmale Umgebungen. Filterklasse ISO ePM10 50 % (M5) /
 (ISO 16890).
-Radialventilatoren mit hocheffizienten EC-Motoren. Mit wartungsfreien
 Kugellagern, hoher Druckstabilität und geringem Geräuschpegel.
 EC-Ventilator mit XT-Technologie für externe Pressungen bis 70 Pa.
-Stahlblechklemmenkasten.
-Wärmetauscher als 3 Reihen und 4 Reihen Kupferrohre mit
 aufgezogenen Aluminiumlamellen.
-Maximaler Betriebsdruck 16 bar.
-Kühlmedium Klimakaltwasser.
-Entlüftungs- und Entleerungsventile.
-Schnittstellen zur Aufschaltung auf Gebäudeautomation als BACnet oder
 Modbus.
*Unterbeschreibung 2 Einschl. Kondensatpumpe im Gerät integriert mit Störmeldungsweitergabe*
Einschl. Kondensatpumpe im Gerät integriert mit Störmeldungsweitergabe
an die Gebäudeautomation (GA) DIN EN ISO 16484-3.
*Unterbeschreibung 3 Einschl Geräteverkleidung aus lackiertem Stahlblech, Farbton weiß,*
Einschl Geräteverkleidung aus lackiertem Stahlblech, Farbton weiß,
Seitenteile und Bedienklappen aus Kunststoff, Farbton weiß und grau,
Ansauggitter Farbton weiß, Ausblasgitter verstellbar aus Kunststoff,
Farbton grau oder starr.
*Unterbeschreibung 4 Abmessungen:*
Abmessungen:
Breite  mm  ca. 1.590 (1.285)
Tiefe  mm  ca. 240 (217)
Höhe  mm  ca. 504 (472) + 125
*Unterbeschreibung 5 Technische Daten:*
Technische Daten:

Steuerspannung  Volt  10  8  6  4  2  Luftvolumenstrom  m³/h  1.020  715  490  365  305
Stromaufnahme  mA  490  170  80  50  40
Schalldruckpegel  dB(A)  51  42  33  25  21
Schallleistungspegel  dB(A)  59  50  41  34  30
Glykolanteil  %  0

Vorlauftemperatur  °C  7
Rücklauftemperatur  °C  12
Lufteintrittstemperatur  °C  27
rel. Luftfeuchtigkeit  %  47
Kühlleistung, gesamt  W  5.580  4.300  3.200  2.520  2.170
Kühlleistung, sensibel  W  4.570  3.360  2.400  1.850  1.570
Wasserwiderstand  kPa  41,85  26,32  15,24  9,58  7,27

**2.4.1.3.120 Wellschlauch Klimakaltwasser L 300mm PN6 DN15**
STLB-Bau 2026-04 042
Wellschlauch, für Klimakaltwasser, max. Betriebstemperatur bis 20 Grad C, Länge 300 mm, mit Gewindeanschlüssen, einseitig mit Verschraubung, Nenndruck 0,6 MPa (6 bar), DN 15, Ausführung gemäß Einzelbeschreibung,
Einzelbeschreibungs-Nr 'Flexibler Ringwellschlauch aus stumpfgeschweißtem Rohr, mechanisch gewellt. Ringwellschlauch aus Edelstahl 1.4404 oder 1.4541'.
Menge: 60,000 St
DIN 276-2018 / IBP: 434
Bauabschnitte / Kostenträger: 434

**2.4.1.3.130 Hygiene- Erstinspektion**
Hygiene- Erstinspektion
Durchführung einer Hygieneerstinspektion gemäß VDI 6022, Blatt 1 vor der ersten Inbetriebnahme durch qualifiziertes Fachpersonal. Fachliche Mindestqualifikation: Sachverständiger Kategorie A VDI 6022 Blatt 4 oder Hygieneinspektor.

Umfang der Hygiene-Erstinspektion:
-Begehung des RLT- Aufstellortes
-Messung der physikalischen Klimaparameter an mindestens 3 repräsentativen
 Stellen
-Kontrolle des Hygienezustandes, einschl. der erforderlichen Probenahmen als
 Abklatschprobe, einschl. Messgeräte, Nährböden einschl. Laborauswertung,
 einschl. Prüfbericht mit Auswertung der Ergebnisse und Aufnahme in
 Dokumentation.

Dokumentation der Ergebnisse und Prüfbescheinigung:
-Erstellen einer Betriebsanweisung und Übergabe eines Betriebsführungsbuches für Hygienekontrollen
-Dokumentation der Installationen,
-Mindestangaben zur Dokumentation:
 Anlagenschema, Strangschema, Komponentenbeschreibung, Planungsunterlagen, Mindestprüforte / Probenahmestellen Hygiene- Inspektionsintervalle
 Dokumentation und Prüfbericht in dreifacher Ausfertigung in Papierform und
 einfach als digitale Ausfertigung im pdf-Format.
Menge: 60,000 St
DIN 276-2018 / IBP: 434
Bauabschnitte / Kostenträger: 434

*Hinweis*

###### 2.4.1.4 Kühlkonvektor mit Ventilator als Deckenkassette nach VDI 6022

**2.4.1.4.10 Decken-Ventilatorkonvektor Kühlen Luftfilter Radialventilator(en) 230/400VAC IP44**
*** Leitbeschreibung
STLB-Bau 2026-04 075
Decken-Ventilatorkonvektor zum Kühlen, mit Umluftbetrieb,
Volumenstrom '412' m3/h, mit einem Wärmeübertrager, aus Kupfer,

mit Luftfilter, mit Gerätegehäuse, Zuluftdurchlass mit einstellbaren Leitelementen,
mit Radialventilator(en), doppelseitig saugend, mit Motor, Bemessungsbetriebsspannung 230/400 V AC, Schutzart IP 44 DIN EN 60529 (VDE 0470-1), Laufrad dynamisch ausgewuchtet, Luftkühlung: Kühlmedium Wasser, mit Steuer-/Regeleinheit, ausgerüstet zum Anschluss an die Gebäudeautomation (GA) DIN EN ISO 16484-3, Ausführung gemäß Einzelbeschreibung,
Einzelbeschreibungs-Nr 'BUS-Schnittstelle passend zu GA des AG, Gerät mit gültigem Prüfzeugnis/Zertifikat zur Hygiene nach VDI 6022'.
Menge: 1,000 St
DIN 276-2018 / IBP: 434
Bauabschnitte / Kostenträger: 434
*Unterbeschreibung 1 Beschreibung:*
Beschreibung:
-Für Montage in Zwischendecke als Deckenkassette zur Klimatisierung von
 Räumen mit abgehangenen Decken einschl. sämtliches Befestigungsmaterial.
-Luftdurchlass zur Minimierung von Zuglufterscheinungen.
-Grundgerät aus sendzimir-verzinktem Stahlblech, teilweise gegen
 Schwitzwasseranfall dampfdiffusionsdicht und geräuschreduzierend isoliert.
-zweiteilige Metallblende in RAL 9016 (verkehrsweiss) bestehend aus
 Unterrahmen und Sichtblende.
-Mit klappbaren Sichtblende zur Reinigung und Wartung.
-Hygienekonform nach VDI 6022 (Hygieneanforderungen an raumlufttechnische Anlagen und Geräte) über Hygieneinstitut, Filter ePM10>50% (M5).
-Wärmetauscher aus Kupfer-Rundrohren mit Aluminiumlamellen.
-Entlüftungsschrauben an den Anschlüssen
-Integrierte Kondensatwanne mit allseitigem Gefälle aus Edelstahl mit
 freien Auslauf für restlose Abführung von anfallendem Kondensat.
-Radialventilator, Energiesparender EC-Ventilator mit 0-10 V -Eingang für
 stufenlose Drehzahlsteuerung. Alle drehenden Teile müssen geräuscharm und
 wartungsfrei gelagert sein.
-Werksseitig verdrahtet, Schutzart IP 44, Isolationsklasse - B
-Die Spannungsversorgung, Ansteuerung der Ventile, Vorgabe der
 Ventilatordrehzahl sowie Ausgang Kondensatstörung müssen auf Klemme im
 Schaltkasten vorverdrahtet sein.
*Unterbeschreibung 2 Abmessungen:*
Abmessungen:
Breite  mm  ca. 575 (600)
Tiefe  mm  ca. 575 (600)
Höhe  mm  ca. 385
*Unterbeschreibung 3 Technische Daten:*
Technische Daten:

Steuerspannung  Volt  10  8  6  4  2  Luftvolumenstrom  m³/h  412  362  309  260  155
Leistungsaufnahme  W  17  13  10  8  5
Stromaufnahme  mA  170  139  114  89  64
Schalldruckpegel  dB(A)  39  36  33  30  26
Schallleistungspegel  dB(A)  47  44  41  38  34
Glykolanteil  %  0

Vorlauftemperatur  °C  7
Rücklauftemperatur  °C  12
Lufteintrittstemperatur  °C  27
rel. Luftfeuchtigkeit  %  48
Kühlleistung, gesamt  W  2.627  2.353  2.059  1.783  1.154
Kühlleistung, sensibel  W  2.023  1.802  1.567  1.347  853
Luftaustrittstemp.  °C  12,3  12,1  11,8  11,5  10,6
Wasservolumenstrom  l/h  453  405  355  307  199
Kondensat  l/h  1,0  0,9  0,8  0,7  0,5
Wasserwiderstand  kPa  16,5  13,5  10,6  8,2  3,7

**2.4.1.4.20 Wellschlauch Klimakaltwasser L 300mm PN6 DN15**
STLB-Bau 2026-04 042
Wellschlauch, für Klimakaltwasser, max. Betriebstemperatur bis 20 Grad C, Länge 300 mm, mit Gewindeanschlüssen, einseitig mit Verschraubung, Nenndruck 0,6 MPa (6 bar), DN 15, Ausführung gemäß Einzelbeschreibung,
Einzelbeschreibungs-Nr 'Flexibler Ringwellschlauch aus stumpfgeschweißtem Rohr, mechanisch gewellt. Ringwellschlauch aus Edelstahl 1.4404 oder 1.4541'.
Menge: 2,000 St
DIN 276-2018 / IBP: 434
Bauabschnitte / Kostenträger: 434

*Hinweis*

**2.4.1.4.30 Hygiene- Erstinspektion**
Hygiene- Erstinspektion
Durchführung einer Hygieneerstinspektion gemäß VDI 6022, Blatt 1 vor der ersten Inbetriebnahme durch qualifiziertes Fachpersonal. Fachliche Mindestqualifikation: Sachverständiger Kategorie A VDI 6022 Blatt 4 oder Hygieneinspektor.

Umfang der Hygiene-Erstinspektion:
-Begehung des RLT- Aufstellortes
-Messung der physikalischen Klimaparameter an mindestens 3 repräsentativen
 Stellen
-Kontrolle des Hygienezustandes, einschl. der erforderlichen Probenahmen als
 Abklatschprobe, einschl. Messgeräte, Nährböden einschl. Laborauswertung,
 einschl. Prüfbericht mit Auswertung der Ergebnisse und Aufnahme in
 Dokumentation.

Dokumentation der Ergebnisse und Prüfbescheinigung:
-Erstellen einer Betriebsanweisung und Übergabe eines Betriebsführungsbuches für Hygienekontrollen
-Dokumentation der Installationen,
-Mindestangaben zur Dokumentation:
 Anlagenschema, Strangschema, Komponentenbeschreibung, Planungsunterlagen, Mindestprüforte / Probenahmestellen Hygiene- Inspektionsintervalle
 Dokumentation und Prüfbericht in dreifacher Ausfertigung in Papierform und
 einfach als digitale Ausfertigung im pdf-Format.
Menge: 1,000 St
DIN 276-2018 / IBP: 434
Bauabschnitte / Kostenträger: 434

*Hinweis*

*Hinweis*

*Hinweis*

**2.4.1.4.40 Decken-Ventilatorkonvektor Kühlen Luftfilter Radialventilator(en) 230/400VAC IP44**
*** Leitbeschreibung
STLB-Bau 2026-04 075
Decken-Ventilatorkonvektor zum Kühlen, mit Umluftbetrieb,
Volumenstrom '549' m3/h, mit einem Wärmeübertrager, aus Kupfer,

mit Luftfilter, mit Gerätegehäuse, Zuluftdurchlass mit einstellbaren Leitelementen,
mit Radialventilator(en), doppelseitig saugend, mit Motor, Bemessungsbetriebsspannung 230/400 V AC, Schutzart IP 44 DIN EN 60529 (VDE 0470-1), Laufrad dynamisch ausgewuchtet, Luftkühlung: Kühlmedium Wasser, mit Steuer-/Regeleinheit, ausgerüstet zum Anschluss an die Gebäudeautomation (GA) DIN EN ISO 16484-3, Ausführung gemäß Einzelbeschreibung,
Einzelbeschreibungs-Nr 'BUS-Schnittstelle passend zu GA des AG, Gerät mit gültigem Prüfzeugnis/Zertifikat zur Hygiene nach VDI 6022'.
Menge: 37,000 St
DIN 276-2018 / IBP: 434
Bauabschnitte / Kostenträger: 434
*Unterbeschreibung 1 Beschreibung:*
Beschreibung:
-Für Montage in Zwischendecke als Deckenkassette zur Klimatisierung von
 Räumen mit abgehangenen Decken einschl. sämtliches Befestigungsmaterial.
-Luftdurchlass zur Minimierung von Zuglufterscheinungen.
-Grundgerät aus sendzimir-verzinktem Stahlblech, teilweise gegen
 Schwitzwasseranfall dampfdiffusionsdicht und geräuschreduzierend isoliert.
-zweiteilige Metallblende in RAL 9016 (verkehrsweiss) bestehend aus
 Unterrahmen und Sichtblende.
-Mit klappbaren Sichtblende zur Reinigung und Wartung.
-Hygienekonform nach VDI 6022 (Hygieneanforderungen an raumlufttechnische Anlagen und Geräte) über Hygieneinstitut, Filter ePM10>50% (M5).
-Wärmetauscher aus Kupfer-Rundrohren mit Aluminiumlamellen.
-Entlüftungsschrauben an den Anschlüssen
-Integrierte Kondensatwanne mit allseitigem Gefälle aus Edelstahl mit
 freien Auslauf für restlose Abführung von anfallendem Kondensat.
-Radialventilator, Energiesparender EC-Ventilator mit 0-10 V -Eingang für
 stufenlose Drehzahlsteuerung. Alle drehenden Teile müssen geräuscharm und
 wartungsfrei gelagert sein.
-Werksseitig verdrahtet, Schutzart IP 44, Isolationsklasse - B
-Die Spannungsversorgung, Ansteuerung der Ventile, Vorgabe der
 Ventilatordrehzahl sowie Ausgang Kondensatstörung müssen auf Klemme im
 Schaltkasten vorverdrahtet sein.
*Unterbeschreibung 2 Abmessungen:*
Abmessungen:
Breite  mm  ca. 575 (600)
Tiefe  mm  ca. 575 (600)
Höhe  mm  ca. 385
*Unterbeschreibung 3 Technische Daten:*
Technische Daten:

Steuerspannung  Volt  10  8  6  4  2  Luftvolumenstrom  m³/h  549  473  389  313  175
Leistungsaufnahme  W  32  24  18  12  7
Stromaufnahme  mA  295  233  177  126  81
Schalldruckpegel  dB(A)  47  43  39  34  29
Schallleistungspegel  dB(A)  55  51  47  42  37
Glykolanteil  %  0

Vorlauftemperatur  °C  7
Rücklauftemperatur  °C  12
Lufteintrittstemperatur  °C  27
rel. Luftfeuchtigkeit  %  48
Kühlleistung, gesamt  W  4.126  3.566  2.945  2.381  1.352
Kühlleistung, sensibel  W  3.054  2.621  2.146  1.719  951
Luftaustrittstemp.  °C  10,4  10,5  10,5  10,6  10,8
Wasservolumenstrom  l/h  711  614  507  410  233
Kondensat  l/h  1,7  1,5  1,3  1,1  0,6
Wasserwiderstand  kPa  23,9  19,3  14,6  10,6  4,6

**2.4.1.4.50 Wellschlauch Klimakaltwasser L 300mm PN6 DN15**
STLB-Bau 2026-04 042
Wellschlauch, für Klimakaltwasser, max. Betriebstemperatur bis 20 Grad C, Länge 300 mm, mit Gewindeanschlüssen, einseitig mit Verschraubung, Nenndruck 0,6 MPa (6 bar), DN 15, Ausführung gemäß Einzelbeschreibung,
Einzelbeschreibungs-Nr 'Flexibler Ringwellschlauch aus stumpfgeschweißtem Rohr, mechanisch gewellt. Ringwellschlauch aus Edelstahl 1.4404 oder 1.4541'.
Menge: 74,000 St
DIN 276-2018 / IBP: 434
Bauabschnitte / Kostenträger: 434

*Hinweis*

**2.4.1.4.60 Hygiene- Erstinspektion**
Hygiene- Erstinspektion
Durchführung einer Hygieneerstinspektion gemäß VDI 6022, Blatt 1 vor der ersten Inbetriebnahme durch qualifiziertes Fachpersonal. Fachliche Mindestqualifikation: Sachverständiger Kategorie A VDI 6022 Blatt 4 oder Hygieneinspektor.

Umfang der Hygiene-Erstinspektion:
-Begehung des RLT- Aufstellortes
-Messung der physikalischen Klimaparameter an mindestens 3 repräsentativen
 Stellen
-Kontrolle des Hygienezustandes, einschl. der erforderlichen Probenahmen als
 Abklatschprobe, einschl. Messgeräte, Nährböden einschl. Laborauswertung,
 einschl. Prüfbericht mit Auswertung der Ergebnisse und Aufnahme in
 Dokumentation.

Dokumentation der Ergebnisse und Prüfbescheinigung:
-Erstellen einer Betriebsanweisung und Übergabe eines Betriebsführungsbuches für Hygienekontrollen
-Dokumentation der Installationen,
-Mindestangaben zur Dokumentation:
 Anlagenschema, Strangschema, Komponentenbeschreibung, Planungsunterlagen, Mindestprüforte / Probenahmestellen Hygiene- Inspektionsintervalle
 Dokumentation und Prüfbericht in dreifacher Ausfertigung in Papierform und
 einfach als digitale Ausfertigung im pdf-Format.
Menge: 37,000 St
DIN 276-2018 / IBP: 434
Bauabschnitte / Kostenträger: 434

*Hinweis*

*Hinweis*

*Hinweis*

**2.4.1.4.70 Decken-Ventilatorkonvektor Kühlen Luftfilter Radialventilator(en) 230/400VAC IP44**
*** Leitbeschreibung
STLB-Bau 2026-04 075
Decken-Ventilatorkonvektor zum Kühlen, mit Umluftbetrieb,
Volumenstrom '623' m3/h, mit einem Wärmeübertrager, aus Kupfer,

mit Luftfilter, mit Gerätegehäuse, Zuluftdurchlass mit einstellbaren Leitelementen,
mit Radialventilator(en), doppelseitig saugend, mit Motor, Bemessungsbetriebsspannung 230/400 V AC, Schutzart IP 44 DIN EN 60529 (VDE 0470-1), Laufrad dynamisch ausgewuchtet, Luftkühlung: Kühlmedium Wasser, mit Steuer-/Regeleinheit, ausgerüstet zum Anschluss an die Gebäudeautomation (GA) DIN EN ISO 16484-3, Ausführung gemäß Einzelbeschreibung,
Einzelbeschreibungs-Nr 'BUS-Schnittstelle passend zu GA des AG, Gerät mit gültigem Prüfzeugnis/Zertifikat zur Hygiene nach VDI 6022'.
Menge: 3,000 St
DIN 276-2018 / IBP: 434
Bauabschnitte / Kostenträger: 434
*Unterbeschreibung 1 Beschreibung:*
Beschreibung:
-Für Montage in Zwischendecke als Deckenkassette zur Klimatisierung von
 Räumen mit abgehangenen Decken einschl. sämtliches Befestigungsmaterial.
-Luftdurchlass zur Minimierung von Zuglufterscheinungen.
-Grundgerät aus sendzimir-verzinktem Stahlblech, teilweise gegen
 Schwitzwasseranfall dampfdiffusionsdicht und geräuschreduzierend isoliert.
-zweiteilige Metallblende in RAL 9016 (verkehrsweiss) bestehend aus
 Unterrahmen und Sichtblende.
-Mit klappbaren Sichtblende zur Reinigung und Wartung.
-Hygienekonform nach VDI 6022 (Hygieneanforderungen an raumlufttechnische Anlagen und Geräte) über Hygieneinstitut, Filter ePM10>50% (M5).
-Wärmetauscher aus Kupfer-Rundrohren mit Aluminiumlamellen.
-Entlüftungsschrauben an den Anschlüssen
-Integrierte Kondensatwanne mit allseitigem Gefälle aus Edelstahl mit
 freien Auslauf für restlose Abführung von anfallendem Kondensat.
-Radialventilator, Energiesparender EC-Ventilator mit 0-10 V -Eingang für
 stufenlose Drehzahlsteuerung. Alle drehenden Teile müssen geräuscharm und
 wartungsfrei gelagert sein.
-Werksseitig verdrahtet, Schutzart IP 44, Isolationsklasse - B
-Die Spannungsversorgung, Ansteuerung der Ventile, Vorgabe der
 Ventilatordrehzahl sowie Ausgang Kondensatstörung müssen auf Klemme im
 Schaltkasten vorverdrahtet sein.
*Unterbeschreibung 2 Abmessungen:*
Abmessungen:
Breite  mm  ca. 575 (600)
Tiefe  mm  ca. 575 (600)
Höhe  mm  ca. 385
*Unterbeschreibung 3 Technische Daten:*
Technische Daten:

Steuerspannung  Volt  10  8  6  4  2  Luftvolumenstrom  m³/h  623  531  427  341  192
Leistungsaufnahme  W  42  31  22  14  9
Stromaufnahme  mA  376  291  212  149  97
Schalldruckpegel  dB(A)  50  47  42  37  31
Schallleistungspegel  dB(A)  58  55  50  45  39
Glykolanteil  %  0

Vorlauftemperatur  °C  7
Rücklauftemperatur  °C  12
Lufteintrittstemperatur  °C  27
rel. Luftfeuchtigkeit  %  48
Kühlleistung, gesamt  W  4.588  3.966  3.248  2.645  1.565
Kühlleistung, sensibel  W  3.432  2.951  2.398  1.938  1.124
Luftaustrittstemp.  °C  10,5  10,4  10,2  10,0  9,5
Wasservolumenstrom  l/h  790  683  559  456  270
Kondensat  l/h  1,8  1,6  1,4  1,1  0,7
Wasserwiderstand  kPa  25,8  20,6  15,2  11,0  4,9

**2.4.1.4.80 Wellschlauch Klimakaltwasser L 300mm PN6 DN15**
STLB-Bau 2026-04 042
Wellschlauch, für Klimakaltwasser, max. Betriebstemperatur bis 20 Grad C, Länge 300 mm, mit Gewindeanschlüssen, einseitig mit Verschraubung, Nenndruck 0,6 MPa (6 bar), DN 15, Ausführung gemäß Einzelbeschreibung,
Einzelbeschreibungs-Nr 'Flexibler Ringwellschlauch aus stumpfgeschweißtem Rohr, mechanisch gewellt. Ringwellschlauch aus Edelstahl 1.4404 oder 1.4541'.
Menge: 6,000 St
DIN 276-2018 / IBP: 434
Bauabschnitte / Kostenträger: 434

*Hinweis*

**2.4.1.4.90 Hygiene- Erstinspektion**
Hygiene- Erstinspektion
Durchführung einer Hygieneerstinspektion gemäß VDI 6022, Blatt 1 vor der ersten Inbetriebnahme durch qualifiziertes Fachpersonal. Fachliche Mindestqualifikation: Sachverständiger Kategorie A VDI 6022 Blatt 4 oder Hygieneinspektor.

Umfang der Hygiene-Erstinspektion:
-Begehung des RLT- Aufstellortes
-Messung der physikalischen Klimaparameter an mindestens 3 repräsentativen
 Stellen
-Kontrolle des Hygienezustandes, einschl. der erforderlichen Probenahmen als
 Abklatschprobe, einschl. Messgeräte, Nährböden einschl. Laborauswertung,
 einschl. Prüfbericht mit Auswertung der Ergebnisse und Aufnahme in
 Dokumentation.

Dokumentation der Ergebnisse und Prüfbescheinigung:
-Erstellen einer Betriebsanweisung und Übergabe eines Betriebsführungsbuches für Hygienekontrollen
-Dokumentation der Installationen,
-Mindestangaben zur Dokumentation:
 Anlagenschema, Strangschema, Komponentenbeschreibung, Planungsunterlagen, Mindestprüforte / Probenahmestellen Hygiene- Inspektionsintervalle
 Dokumentation und Prüfbericht in dreifacher Ausfertigung in Papierform und
 einfach als digitale Ausfertigung im pdf-Format.
Menge: 3,000 St
DIN 276-2018 / IBP: 434
Bauabschnitte / Kostenträger: 434

*Hinweis*

*Hinweis*

*Hinweis*

**2.4.1.4.100 Decken-Ventilatorkonvektor Kühlen Luftfilter Radialventilator(en) 230/400VAC IP44**
*** Leitbeschreibung
STLB-Bau 2026-04 075
Decken-Ventilatorkonvektor zum Kühlen, mit Umluftbetrieb,
Volumenstrom '705' m3/h, mit einem Wärmeübertrager, aus Kupfer,

mit Luftfilter, mit Gerätegehäuse, Zuluftdurchlass mit einstellbaren Leitelementen,
mit Radialventilator(en), doppelseitig saugend, mit Motor, Bemessungsbetriebsspannung 230/400 V AC, Schutzart IP 44 DIN EN 60529 (VDE 0470-1), Laufrad dynamisch ausgewuchtet, Luftkühlung: Kühlmedium Wasser, mit Steuer-/Regeleinheit, ausgerüstet zum Anschluss an die Gebäudeautomation (GA) DIN EN ISO 16484-3, Ausführung gemäß Einzelbeschreibung,
Einzelbeschreibungs-Nr 'BUS-Schnittstelle passend zu GA des AG, Gerät mit gültigem Prüfzeugnis/Zertifikat zur Hygiene nach VDI 6022'.
Menge: 3,000 St
DIN 276-2018 / IBP: 434
Bauabschnitte / Kostenträger: 434
*Unterbeschreibung 1 Beschreibung:*
Beschreibung:
-Für Montage in Zwischendecke als Deckenkassette zur Klimatisierung von
 Räumen mit abgehangenen Decken einschl. sämtliches Befestigungsmaterial.
-Luftdurchlass zur Minimierung von Zuglufterscheinungen.
-Grundgerät aus sendzimir-verzinktem Stahlblech, teilweise gegen
 Schwitzwasseranfall dampfdiffusionsdicht und geräuschreduzierend isoliert.
-zweiteilige Metallblende in RAL 9016 (verkehrsweiss) bestehend aus
 Unterrahmen und Sichtblende.
-Mit klappbaren Sichtblende zur Reinigung und Wartung.
-Hygienekonform nach VDI 6022 (Hygieneanforderungen an raumlufttechnische Anlagen und Geräte) über Hygieneinstitut, Filter ePM10>50% (M5).
-Wärmetauscher aus Kupfer-Rundrohren mit Aluminiumlamellen.
-Entlüftungsschrauben an den Anschlüssen
-Integrierte Kondensatwanne mit allseitigem Gefälle aus Edelstahl mit
 freien Auslauf für restlose Abführung von anfallendem Kondensat.
-Radialventilator, Energiesparender EC-Ventilator mit 0-10 V -Eingang für
 stufenlose Drehzahlsteuerung. Alle drehenden Teile müssen geräuscharm und
 wartungsfrei gelagert sein.
-Werksseitig verdrahtet, Schutzart IP 44, Isolationsklasse - B
-Die Spannungsversorgung, Ansteuerung der Ventile, Vorgabe der
 Ventilatordrehzahl sowie Ausgang Kondensatstörung müssen auf Klemme im
 Schaltkasten vorverdrahtet sein.
*Unterbeschreibung 2 Abmessungen:*
Abmessungen:
Breite  mm  ca. 575 (600)
Tiefe  mm  ca. 575 (600)
Höhe  mm  ca. 385
*Unterbeschreibung 3 Technische Daten:*
Technische Daten:

Steuerspannung  Volt  10  8  6  4  2  Luftvolumenstrom  m³/h  705  647  571  504  324
Leistungsaufnahme  W  56  49  42  34  28
Stromaufnahme  mA  478  426  371  315  263
Schalldruckpegel  dB(A)  54  52  50  48  45
Schallleistungspegel  dB(A)  62  60  58  56  53
Glykolanteil  %  0

Vorlauftemperatur  °C  7
Rücklauftemperatur  °C  12
Lufteintrittstemperatur  °C  27
rel. Luftfeuchtigkeit  %  48
Kühlleistung, gesamt  W  4.925  4.520  3.986  3.518  2.266
Kühlleistung, sensibel  W  3.650  3.319  2.886  2.512  1.542
Luftaustrittstemp.  °C  11,5  11,7  11,9  12,1  12,8
Wasservolumenstrom  l/h  848  779  687  606  390
Kondensat  l/h  2,0  1,9  1,8  1,6  1,2
Wasserwiderstand  kPa  25,0  21,5  17,2  13,8  6,4

**2.4.1.4.110 Wellschlauch Klimakaltwasser L 300mm PN6 DN15**
STLB-Bau 2026-04 042
Wellschlauch, für Klimakaltwasser, max. Betriebstemperatur bis 20 Grad C, Länge 300 mm, mit Gewindeanschlüssen, einseitig mit Verschraubung, Nenndruck 0,6 MPa (6 bar), DN 15, Ausführung gemäß Einzelbeschreibung,
Einzelbeschreibungs-Nr 'Flexibler Ringwellschlauch aus stumpfgeschweißtem Rohr, mechanisch gewellt. Ringwellschlauch aus Edelstahl 1.4404 oder 1.4541'.
Menge: 6,000 St
DIN 276-2018 / IBP: 434
Bauabschnitte / Kostenträger: 434

*Hinweis*

**2.4.1.4.120 Hygiene- Erstinspektion**
Hygiene- Erstinspektion
Durchführung einer Hygieneerstinspektion gemäß VDI 6022, Blatt 1 vor der ersten Inbetriebnahme durch qualifiziertes Fachpersonal. Fachliche Mindestqualifikation: Sachverständiger Kategorie A VDI 6022 Blatt 4 oder Hygieneinspektor.

Umfang der Hygiene-Erstinspektion:
-Begehung des RLT- Aufstellortes
-Messung der physikalischen Klimaparameter an mindestens 3 repräsentativen
 Stellen
-Kontrolle des Hygienezustandes, einschl. der erforderlichen Probenahmen als
 Abklatschprobe, einschl. Messgeräte, Nährböden einschl. Laborauswertung,
 einschl. Prüfbericht mit Auswertung der Ergebnisse und Aufnahme in
 Dokumentation.

Dokumentation der Ergebnisse und Prüfbescheinigung:
-Erstellen einer Betriebsanweisung und Übergabe eines Betriebsführungsbuches für Hygienekontrollen
-Dokumentation der Installationen,
-Mindestangaben zur Dokumentation:
 Anlagenschema, Strangschema, Komponentenbeschreibung, Planungsunterlagen, Mindestprüforte / Probenahmestellen Hygiene- Inspektionsintervalle
 Dokumentation und Prüfbericht in dreifacher Ausfertigung in Papierform und
 einfach als digitale Ausfertigung im pdf-Format.
Menge: 3,000 St
DIN 276-2018 / IBP: 434
Bauabschnitte / Kostenträger: 434

*Hinweis*

###### 2.4.1.5 Kühlkonvektor mit Ventilator als Unterdeckengerät nach DIN 1946, Raumklasse 2

**2.4.1.5.10 Ventilatorkonvektor Kühlen Luftfilter Radialventilator(en) 230/400VAC IP44**
*** Leitbeschreibung
STLB-Bau 2026-04 075
Ventilatorkonvektor zum Kühlen, mit Umluftbetrieb,
Volumenstrom '1700' m3/h, mit einem Wärmeübertrager, aus Kupfer,

mit Luftfilter, mit Gerätegehäuse, innen mit Schalldämmauskleidung, Absorptionsstoff Baustoffklasse DIN 4102-1 A2 (nichtbrennbar), Zuluftdurchlass mit einstellbaren Leitelementen, aus beschichtetem Stahl,
mit Radialventilator(en), doppelseitig saugend, mit Motor, Bemessungsbetriebsspannung 230/400 V AC, Schutzart IP 44 DIN EN 60529 (VDE 0470-1), Laufrad dynamisch ausgewuchtet, Luftkühlung: Kühlmedium Wasser, mit Steuer-/Regeleinheit, ausgerüstet zum Anschluss an die Gebäudeautomation (GA) DIN EN ISO 16484-3, Ausführung gemäß Einzelbeschreibung,
Einzelbeschreibungs-Nr 'BUS-Schnittstelle passend zu GA des AG, Ohne Blende müssen sämtliche Komponenten zugänglich sein. Gerät mit gültigem Prüfzeugnis/Zertifikat zur Hygiene nach VDI 6022, VDI 3803 und DIN 1946 Teil 4 für die Raumklasse II'.
Menge: 1,000 St
DIN 276-2018 / IBP: 434
Bauabschnitte / Kostenträger: 434
*Unterbeschreibung 1 Beschreibung:*
Beschreibung:
-Für Montage unterhalb Zwischendecke bzw. unter Rohdecke wenn keine
 Zwischendecke im Raum, einschl. sämtliches Befestigungsmaterial.
 Luftrichtung horizontal. Ansaug von hinten, Ausblas nach vorne. Freier Ansaug
 und freier Ausblas.
-Erfüllung der hygienischen Anforderungen nach VDI 6022, VDI 3803 und der
 DIN 1946 Teil 4 sowie Zertifizierung und Hygienezulassung als Sekundärluftkühlgerät für personenbesetzte Räume der Raumluftklasse II.
-Alle Einbauteile müssen gut zugänglich, einfach und sicher zu reinigen und
 hygienekonform zu warten sein.
-Sekundärluft-Kühlgerät in Hygieneausführung mit einem zweistufigen
 Filtersystem, EC-Ventilator(en), Kaltwasserkühler mit Tropfenabscheider,
 Kondensatwanne mit thermischer Desinfektion und vom Luftstrom getrennter
 Kondensathebepumpe, Ventilbaugruppe und einer Mikroprozessorregelung.
-Gehäuse als doppelschalige schallreduzierende Paneelkonstruktion aus
 verzinkten Stahlblechprofilen (Sichtinstallation), stoß- und kratzfest,
 korrosionsbeständig. Mit innenliegender Schall- und Wärmeisolierung aus
 Mineralwolle oder Schaumstoffen, Baustoffklasse B1 (DIN 4102).
 Gehäusepaneele innen und außen lackiert, RAL9010 (reinweiß).
-Zur Reinigungs- und Desinfektionsfähigkeit müssen die Innenwandflächen
 glatt und ohne offenliegende Adsorptionsflächen und ohne offenliegende
 Dämmmaterialien ausgeführt sein. Abdichtung der luftführenden Bereiche
 mit silikonfreiem Dichtungsmittel.
-Bedienung, Wartung und der Filterwechsel von der Unterseite des Gerätes
 durch mehrere wahlweise nach links oder nach rechts abklappbare, sowie
 komplett abnehmbare Gehäusedeckel (doppelschalig). Verschlüsse
 gegen unbefugtes Öffnen abschließbar. Abdichtung zwischen Gehäuse und
 Gehäusedeckel mit umlaufender VDI-6022-konformer und geschlossenzelliger
 Dichtung.
-Elektro- und Maschinenteil vom Luftstrom getrennt, an Geräteseite und muss
 vollständig von der Seite zugänglich sein.
-Medienanschlüsse (Elektro, Kondensat, Kaltwasser) wahlweise nach hinten
 oder nach oben aus dem Gerät.
-Zweistufiges Filterkonzept gemäß DIN 1946 Teil 4.
 Saugseitig angeordnete Panelfilter ePM1 55% gemäß DIN EN ISO 16890
 (ehemals Filterklasse F7), bestehend aus einem auf Steckrahmen kaschiertem
 Filtermedium aus Synthetikflies mit Aufnahmerahmen für eine hohe
 Formstabilität. Filtermedium und der Filterrahmen gemäß VDI6022
 zellulosefrei. Filterauszug nach unten an der Ansaugseite.
-Überwachung der Verschmutzung des Ansaugfilters mit einem Differenzdrucksensor. Anzeige bei Erreichen des voreingestellten Grenzwertes am
 Raumbediengerät und Ausgabe einer Sammelstörmeldung.
-Sekundärluft-Kühlgeräte mit energiesparenden EC-Motoren (elektronisch
 kommutierter Gleichstrom-Motor). Motorelektronik durch Mikroprozessorregelung über 0-10V Signal. Laufrad aus Plastverbundwerkstoff, eingebauter
 Antriebsmotor direkt an der Welle angeflanscht und mit Überhitzungsschutz.
 Laufrad statisch und dynamisch ausgewuchtet für ruhigen und vibrationsfreien
 Lauf. Gesamte Ventilator-Motorbaugruppe ist in sich schwingungsentkoppelt
 und auf einem Montagerahmen aufgesetzt, welcher zum Gehäuse hin
 abgedichtet sein muss. Überwachung der EC-Ventilatoren ist mit einer
 Störanzeige und einem Alarmausgang auszuführen. Anzeige Störung am
 Raumbediengerät mit zusätzlicher Ausgabe als Sammelstörmeldung.
-Wärmetauscher aus Kupfer-Kernrohren mit aufgepressten Aluminiumlamellen,  mit Sammelrohren aus Kupfer für Vor- und Rücklauf, Anschlussleitungen bis
 zum Geräteaustritt, komplett montiert, eingelassen in Edelstahlrahmen.
 Wärmetauscher muss zu Reparatur- und Wartungszwecken entnommen
 werden können. Entlüfter des Wärmetauschers gemäß VDI 6022 außerhalb
 vom Luftstrom im Maschinen- und Elektrofach geführt.
-Zum Schutz des Gerätes und des Zuluft-Filters gegen Feuchteeintrag muss
 nach dem Wärmetauscher ein Tropfenabscheider eingebaut sein.
 Sinusförmige Krümmung der Abscheiderprofile für eine starke Richtungsänderung des Gasstromes. Abscheiderprofile für Tropfen oberhalb der
 Grenztropfengröße mit einem Abscheidegrad von mind. 99 %.
 Tropfenabscheider in korrosionsbeständiger Ausführung, mit einer Reihe
 auswechselbarer Abscheiderprofile aus Kunststoff.
-Kondensatwanne aus rostfreiem Material, doppelschalig, mit Ablaufstutzen
 und Anschlussleitung. Kondensatablaufstutzen muss gemäß VDI 6022 vom
 Luftstrom getrennt sein und ist in das Maschinen- und Elektrofach zu führen.
 Die komplette Kondensatwanne muss zu Reinigungszwecken leicht
 demontierbar sein.
-Um ein Wachstum von Mikroorganismen zu verhindern muss das Gerät mit
 einer thermischen Desinfektion ausgestattet werden. Nach Beendigung der
 Kühlfunktion und im Abschaltmodus muss die thermische Desinfektion
 aktiviert werden. Dazu muss die Kondensatwanne vollflächig aufgeheizt
 werden können und vollständig austrocknen.
-Kondensatpumpe mit mehrstufigen Schwimmerschalter, Schwimmersteuerung
 und Sicherheitsabschaltung. Die Kondensatpumpe ist im Maschinen- und
 Elektrofach und gemäß VDI 6022 vom Luftstrom getrennt zu montieren,
 elektrisch und hydraulisch verrohrt und isoliert. Gerätekondensatanschluss
 an der Kondensatpumpe.
-Zweistufiges Filterkonzept gemäß DIN 1946 Teil 4. Druckseitig angeordnete
 Panelfilter ePM1 85% gemäß DIN EN ISO 16890 (ehemals Filterklasse F9),
 bestehend aus einem auf Steckrahmen kaschiertem Filtermedium aus
 Synthetikflies mit Aufnahmerahmen, mit hoher Formstabilität. Filtermedium
 und der Filterrahmen müssen gemäß VDI6022 zellulosefrei sein. Filter mit
 geringen Luftwiderstand und muss leicht zu wechseln sein. Filterauszug nach
 unten an der Ausblasseite.
-Gitter am Ausblas des Gerätes montiert und aus Aluminium mit doppelt
 verstellbaren Gitterlamellen für horizontale und vertikale Luftstromeinstellung.
-Fern Ein/Aus-Kontakt um das Gerät, unabhängig vom Raumregler, über die
 Gebäudeleittechnik ein- oder auszuschalten.
-Mit eingebautem abschließbarem Hauptschalter am Gerät zum zentralen
 Abschalten des Sekundärluft-Kühlgerätes.
-Integrierte Grundsteuertafel zur Aufnahme aller elektrischer Anschlüsse. Alle
 spannungsführenden Bauteile mit Spannungen über 24 V müssen mit einem
 zusätzlichen Berührungsschutz abgedeckt sein. Die Regelung des Gerätes
 wird mittels elektronischem Regler mit Raumbediengerät. Dazu müssen alle
 Komponenten auf Klemmleiste verdrahtet sein.
-Elektronischer Regler für eine umfassende und bewährte Regelung nach
 DIN1946-4, einschließlich Regler, Softwareanwendung und Komponenten
 (Kommunikations- und Erweiterungsmodule sowie Bedienoberflächen). Im
 Maschinen- und Elektrofach eingebaut und frei programmierbare.
-Mit Schnittstellenkonvektor als Modbus RTU (RS 485) oder BACnet MS/TP
 (RS 485) zur Aufschaltung auf eine übergeordnete Gebäudeleittechnik
-Elektronisches Raumbediengerät mit LCD-Display und integriertem
 Temperaturfühler zur Regelung des Gerätes, incl. Temperaturregelung und
 Ansteuerung der Ventilatorgeschwindigkeit  (manuell oder automatisch). Zur
 Verwendung mit universellen Unterputzdosen.
 Anzeige folgender Störungen am Display und potentialfreie Störmeldung zum
 Weiterleitung an GLT:
 Störung Ventilator, Filter verschmutzt, Differenzdruck zu hoch Störung
 Kondensatpumpe, Wasserleckage und externe Geräteabschaltung.
*Unterbeschreibung 2 Abmessungen:*
Abmessungen:
Breite  mm  ca. 1.085
Länge  mm  ca. 1.150
Höhe  mm  ca. 340
*Unterbeschreibung 3 Technische Daten:*
Technische Daten:

KALTWASSER-KÜHLER
Kühlleistung (gesamt), min/max:  kW  2,14 – 9,04
Kühlleistung (sensibel):  kW  1,99 – 6,41

Lufteintrittszustand:  °C/% r.F.  27 / 50
Kaltwasser Eintritt:  °C  7
Kaltwasser Austritt:  °C  12
Glykolanteil:  %  0
Druckverlust (Register):  kPa:  9,3

VENTILATOR EC-Motor
Anzahl  Stück  1
Volumenstrom (0-10V, stufenlos)
Min / Max  m³/h  315 - 1.700
Leistungsaufnahme:  W  17
Stromaufnahme:  A  0,09

ELEKTRISCHE WERTE  V/Hz/~  230/50/1

SCHALLDRUCKPEGEL  dB(A)  44,7
in 2 m Entfernung, in einem
Raum mit 100 m³ Volumen und einer
Nachhallzeit von 0,3 s, min. Drehzahl

ANSCHLÜSSE
Kaltwasser Zu- und Ablauf  Zoll  1/2“
Kondensatanschluss ID  mm  6

**2.4.1.5.20 Wellschlauch Klimakaltwasser L 300mm PN6 DN15**
STLB-Bau 2026-04 042
Wellschlauch, für Klimakaltwasser, max. Betriebstemperatur bis 20 Grad C, Länge 300 mm, mit Gewindeanschlüssen, einseitig mit Verschraubung, Nenndruck 0,6 MPa (6 bar), DN 15, Ausführung gemäß Einzelbeschreibung,
Einzelbeschreibungs-Nr 'Flexibler Ringwellschlauch aus stumpfgeschweißtem Rohr, mechanisch gewellt. Ringwellschlauch aus Edelstahl 1.4404 oder 1.4541'.
Menge: 2,000 St
DIN 276-2018 / IBP: 434
Bauabschnitte / Kostenträger: 434

*Hinweis*

**2.4.1.5.30 Hygiene- Erstinspektion**
Hygiene- Erstinspektion
Durchführung einer Hygieneerstinspektion gemäß VDI 6022, Blatt 1 vor der ersten Inbetriebnahme durch qualifiziertes Fachpersonal. Fachliche Mindestqualifikation: Sachverständiger Kategorie A VDI 6022 Blatt 4 oder Hygieneinspektor.

Umfang der Hygiene-Erstinspektion:
-Begehung des RLT- Aufstellortes
-Messung der physikalischen Klimaparameter an mindestens 3 repräsentativen
 Stellen
-Kontrolle des Hygienezustandes, einschl. der erforderlichen Probenahmen als
 Abklatschprobe, einschl. Messgeräte, Nährböden einschl. Laborauswertung,
 einschl. Prüfbericht mit Auswertung der Ergebnisse und Aufnahme in
 Dokumentation.

Dokumentation der Ergebnisse und Prüfbescheinigung:
-Erstellen einer Betriebsanweisung und Übergabe eines Betriebsführungsbuches für Hygienekontrollen
-Dokumentation der Installationen,
-Mindestangaben zur Dokumentation:
 Anlagenschema, Strangschema, Komponentenbeschreibung, Planungsunterlagen, Mindestprüforte / Probenahmestellen Hygiene- Inspektionsintervalle
 Dokumentation und Prüfbericht in dreifacher Ausfertigung in Papierform und
 einfach als digitale Ausfertigung im pdf-Format.
Menge: 1,000 St
DIN 276-2018 / IBP: 434
Bauabschnitte / Kostenträger: 434

*Hinweis*

*Hinweis*

###### 2.4.1.6 Kühlkonvektor mit Ventilator als Zwischendeckengerät nach DIN 1946, Raumklasse 2

*Hinweis*

**2.4.1.6.10 Ventilatorkonvektor Kühlen Luftfilter Radialventilator(en) 230/400VAC IP44**
*** Leitbeschreibung
STLB-Bau 2026-04 075
Ventilatorkonvektor zum Kühlen, mit Umluftbetrieb,
Volumenstrom '1700' m3/h, mit einem Wärmeübertrager, aus Kupfer,

mit Luftfilter, mit Gerätegehäuse, innen mit Schalldämmauskleidung, Absorptionsstoff Baustoffklasse DIN 4102-1 A2 (nichtbrennbar), Zuluftdurchlass mit einstellbaren Leitelementen, aus beschichtetem Stahl,
mit Radialventilator(en), doppelseitig saugend, mit Motor, Bemessungsbetriebsspannung 230/400 V AC, Schutzart IP 44 DIN EN 60529 (VDE 0470-1), Laufrad dynamisch ausgewuchtet, Luftkühlung: Kühlmedium Wasser, mit Steuer-/Regeleinheit, mit Kabelfernbedienung, ausgerüstet zum Anschluss an die Gebäudeautomation (GA) DIN EN ISO 16484-3, Ausführung gemäß Einzelbeschreibung,
Einzelbeschreibungs-Nr 'BUS-Schnittstelle passend zu GA des AG, Ohne Blende müssen sämtliche Komponenten zugänglich sein. Gerät mit gültigem Prüfzeugnis/Zertifikat zur Hygiene nach VDI 6022, VDI 3803 und DIN 1946 Teil 4 für die Raumklasse II'.
Menge: 11,000 St
DIN 276-2018 / IBP: 434
Bauabschnitte / Kostenträger: 434
*Unterbeschreibung 1 Beschreibung:*
Beschreibung:
-Für Montage innerhalb Zwischendecke bzw. unter Rohdecke wenn keine
 Zwischendecke im Raum, einschl. sämtliches Befestigungsmaterial.
 Luftrichtung horizontal. Ansaug von hinten, Ausblas nach vorne. Ansaug und
 Ausblas kanalisierbar.
-Erfüllung der hygienischen Anforderungen nach VDI 6022, VDI 3803 und der
 DIN 1946 Teil 4 sowie Zertifizierung und Hygienezulassung als Sekundärluftkühlgerät für personenbesetzte Räume der Raumluftklasse II.
-Alle Einbauteile müssen gut zugänglich, einfach und sicher zu reinigen und
 hygienekonform zu warten sein.
-Montage am Geräteansaug mit passgenauem Segeltuchstutzen zum
 Dehnungsausgleich und zur Körperschallentkopplung zum Anschluss an ein
 Luftkanalnetz. Alle Segeltuchstutzen mit P30-Flanschverbindungen.
-Sekundärluft-Kühlgerät in Hygieneausführung mit einem zweistufigen
 Filtersystem, EC-Ventilator(en), Kaltwasserkühler mit Tropfenabscheider,
 Kondensatwanne mit thermischer Desinfektion und vom Luftstrom getrennter
 Kondensathebepumpe, Ventilbaugruppe und einer Mikroprozessorregelung.
-Gehäuse als doppelschalige schallreduzierende Paneelkonstruktion aus
 verzinkten Stahlblechprofilen (Sichtinstallation), stoß- und kratzfest,
 korrosionsbeständig. Mit innenliegender Schall- und Wärmeisolierung aus
 Mineralwolle oder Schaumstoffen, Baustoffklasse B1 (DIN 4102).
 Gehäusepaneele innen und außen lackiert, RAL9010 (reinweiß).
-Zur Reinigungs- und Desinfektionsfähigkeit müssen die Innenwandflächen
 glatt und ohne offenliegende Adsorptionsflächen und ohne offenliegende
 Dämmmaterialien ausgeführt sein. Abdichtung der luftführenden Bereiche
 mit silikonfreiem Dichtungsmittel.
-Bedienung, Wartung und der Filterwechsel von der Unterseite des Gerätes
 durch mehrere wahlweise nach links oder nach rechts abklappbare, sowie
 komplett abnehmbare Gehäusedeckel (doppelschalig). Verschlüsse
 gegen unbefugtes Öffnen abschließbar. Abdichtung zwischen Gehäuse und
 Gehäusedeckel mit umlaufender VDI-6022-konformer und geschlossenzelliger
 Dichtung.
-Elektro- und Maschinenteil vom Luftstrom getrennt, an Geräteseite und muss
 vollständig von der Seite zugänglich sein.
-Medienanschlüsse (Elektro, Kondensat, Kaltwasser) wahlweise nach hinten
 oder nach oben aus dem Gerät.
-Zweistufiges Filterkonzept gemäß DIN 1946 Teil 4.
 Saugseitig angeordnete Panelfilter ePM1 55% gemäß DIN EN ISO 16890
 (ehemals Filterklasse F7), bestehend aus einem auf Steckrahmen kaschiertem
 Filtermedium aus Synthetikflies mit Aufnahmerahmen für eine hohe
 Formstabilität. Filtermedium und der Filterrahmen gemäß VDI6022
 zellulosefrei. Filterauszug nach unten an der Ansaugseite.
-Überwachung der Verschmutzung des Ansaugfilters mit einem Differenzdrucksensor. Anzeige bei Erreichen des voreingestellten Grenzwertes am
 Raumbediengerät und Ausgabe einer Sammelstörmeldung.
-Sekundärluft-Kühlgeräte mit energiesparenden EC-Motoren (elektronisch
 kommutierter Gleichstrom-Motor). Motorelektronik durch Mikroprozessorregelung über 0-10V Signal. Laufrad aus Plastverbundwerkstoff, eingebauter
 Antriebsmotor direkt an der Welle angeflanscht und mit Überhitzungsschutz.
 Laufrad statisch und dynamisch ausgewuchtet für ruhigen und vibrationsfreien
 Lauf. Gesamte Ventilator-Motorbaugruppe ist in sich schwingungsentkoppelt
 und auf einem Montagerahmen aufgesetzt, welcher zum Gehäuse hin
 abgedichtet sein muss. Überwachung der EC-Ventilatoren ist mit einer
 Störanzeige und einem Alarmausgang auszuführen. Anzeige Störung am
 Raumbediengerät mit zusätzlicher Ausgabe als Sammelstörmeldung.
-Wärmetauscher aus Kupfer-Kernrohren mit aufgepressten Aluminiumlamellen,  mit Sammelrohren aus Kupfer für Vor- und Rücklauf, Anschlussleitungen bis
 zum Geräteaustritt, komplett montiert, eingelassen in Edelstahlrahmen.
 Wärmetauscher muss zu Reparatur- und Wartungszwecken entnommen
 werden können. Entlüfter des Wärmetauschers gemäß VDI 6022 außerhalb
 vom Luftstrom im Maschinen- und Elektrofach geführt.
-Zum Schutz des Gerätes und des Zuluft-Filters gegen Feuchteeintrag muss
 nach dem Wärmetauscher ein Tropfenabscheider eingebaut sein.
 Sinusförmige Krümmung der Abscheiderprofile für eine starke Richtungsänderung des Gasstromes. Abscheiderprofile für Tropfen oberhalb der
 Grenztropfengröße mit einem Abscheidegrad von mind. 99 %.
 Tropfenabscheider in korrosionsbeständiger Ausführung, mit einer Reihe
 auswechselbarer Abscheiderprofile aus Kunststoff.
-Kondensatwanne aus rostfreiem Material, doppelschalig, mit Ablaufstutzen
 und Anschlussleitung. Kondensatablaufstutzen muss gemäß VDI 6022 vom
 Luftstrom getrennt sein und ist in das Maschinen- und Elektrofach zu führen.
 Die komplette Kondensatwanne muss zu Reinigungszwecken leicht
 demontierbar sein.
-Um ein Wachstum von Mikroorganismen zu verhindern muss das Gerät mit
 einer thermischen Desinfektion ausgestattet werden. Nach Beendigung der
 Kühlfunktion und im Abschaltmodus muss die thermische Desinfektion
 aktiviert werden. Dazu muss die Kondensatwanne vollflächig aufgeheizt
 werden können und vollständig austrocknen.
-Kondensatpumpe mit mehrstufigen Schwimmerschalter, Schwimmersteuerung
 und Sicherheitsabschaltung. Die Kondensatpumpe ist im Maschinen- und
 Elektrofach und gemäß VDI 6022 vom Luftstrom getrennt zu montieren,
 elektrisch und hydraulisch verrohrt und isoliert. Gerätekondensatanschluss
 an der Kondensatpumpe.
-Zweistufiges Filterkonzept gemäß DIN 1946 Teil 4. Druckseitig angeordnete
 Panelfilter ePM1 85% gemäß DIN EN ISO 16890 (ehemals Filterklasse F9),
 bestehend aus einem auf Steckrahmen kaschiertem Filtermedium aus
 Synthetikflies mit Aufnahmerahmen, mit hoher Formstabilität. Filtermedium
 und der Filterrahmen müssen gemäß VDI6022 zellulosefrei sein. Filter mit
 geringen Luftwiderstand und muss leicht zu wechseln sein. Filterauszug nach
 unten an der Ausblasseite.
-Montage am Geräteausblas mit passgenauem Segeltuchstutzen zum
 Dehnungsausgleich und zur Körperschallentkopplung zum Anschluss an ein
 Luftkanalnetz. Alle Segeltuchstutzen mit P30-Flanschverbindungen.
-Fern Ein/Aus-Kontakt um das Gerät, unabhängig vom Raumregler, über die
 Gebäudeleittechnik ein- oder auszuschalten.
-Mit eingebautem abschließbarem Hauptschalter am Gerät zum zentralen
 Abschalten des Sekundärluft-Kühlgerätes.
-Integrierte Grundsteuertafel zur Aufnahme aller elektrischer Anschlüsse. Alle
 spannungsführenden Bauteile mit Spannungen über 24 V müssen mit einem
 zusätzlichen Berührungsschutz abgedeckt sein. Die Regelung des Gerätes
 wird mittels elektronischem Regler mit Raumbediengerät. Dazu müssen alle
 Komponenten auf Klemmleiste verdrahtet sein.
-Elektronischer Regler für eine umfassende und bewährte Regelung nach
 DIN1946-4, einschließlich Regler, Softwareanwendung und Komponenten
 (Kommunikations- und Erweiterungsmodule sowie Bedienoberflächen). Im
 Maschinen- und Elektrofach eingebaut und frei programmierbare.
-Mit Schnittstellenkonvektor als Modbus RTU (RS 485) oder BACnet MS/TP
 (RS 485) zur Aufschaltung auf eine übergeordnete Gebäudeleittechnik
-Elektronisches Raumbediengerät mit LCD-Display und integriertem
 Temperaturfühler zur Regelung des Gerätes, incl. Temperaturregelung und
 Ansteuerung der Ventilatorgeschwindigkeit  (manuell oder automatisch). Zur
 Verwendung mit universellen Unterputzdosen.
 Anzeige folgender Störungen am Display und potentialfreie Störmeldung zum
 Weiterleitung an GLT:
 Störung Ventilator, Filter verschmutzt, Differenzdruck zu hoch Störung
 Kondensatpumpe, Wasserleckage und externe Geräteabschaltung.
*Unterbeschreibung 2 Abmessungen:*
Abmessungen:
Breite  mm  ca. 1.085
Länge  mm  ca. 1.150
Höhe  mm  ca. 340
*Unterbeschreibung 3 Technische Daten:*
Technische Daten:

KALTWASSER-KÜHLER
Kühlleistung (gesamt), min/max:  kW  2,14 – 9,04
Kühlleistung (sensibel):  kW  1,99 – 6,41

Lufteintrittszustand:  °C/% r.F.  27 / 50
Kaltwasser Eintritt:  °C  7
Kaltwasser Austritt:  °C  12
Glykolanteil:  %  0
Druckverlust (Register):  kPa:  9,3

VENTILATOR EC-Motor
Anzahl  Stück  1
Volumenstrom (0-10V, stufenlos)
Min / Max  m³/h  315 - 1.700
Leistungsaufnahme:  W  17
Stromaufnahme:  A  0,09

ELEKTRISCHE WERTE  V/Hz/~  230/50/1

SCHALLDRUCKPEGEL  dB(A)  44,7
in 2 m Entfernung, in einem
Raum mit 100 m³ Volumen und einer
Nachhallzeit von 0,3 s, min. Drehzahl

ANSCHLÜSSE
Kaltwasser Zu- und Ablauf  Zoll  1/2“
Kondensatanschluss ID  mm  6

**2.4.1.6.20 Wellschlauch Klimakaltwasser L 300mm PN6 DN15**
STLB-Bau 2026-04 042
Wellschlauch, für Klimakaltwasser, max. Betriebstemperatur bis 20 Grad C, Länge 300 mm, mit Gewindeanschlüssen, einseitig mit Verschraubung, Nenndruck 0,6 MPa (6 bar), DN 15, Ausführung gemäß Einzelbeschreibung,
Einzelbeschreibungs-Nr 'Flexibler Ringwellschlauch aus stumpfgeschweißtem Rohr, mechanisch gewellt. Ringwellschlauch aus Edelstahl 1.4404 oder 1.4541'.
Menge: 22,000 St
DIN 276-2018 / IBP: 434
Bauabschnitte / Kostenträger: 434

*Hinweis*

**2.4.1.6.30 RLT-Anschlusseinheit für Rundrohr Saugseite,**
RLT-Anschlusseinheit für Rundrohr Saugseite,
Anschlussdurchmesser 200 mm, Anzahl Stutzen 2.
Menge: 11,000 St
DIN 276-2018 / IBP: 434
Bauabschnitte / Kostenträger: 434

**2.4.1.6.40 RLT-Anschlusseinheit für Rundrohr Druckseite,**
RLT-Anschlusseinheit für Rundrohr Druckseite,
Anschlussdurchmesser 200 mm, Anzahl Stutzen 2.
Menge: 11,000 St
DIN 276-2018 / IBP: 434
Bauabschnitte / Kostenträger: 434

**2.4.1.6.50 RLT-Lüftungsgitter für Saugseite, reinig- und desinfizierbar.**
Menge: 11,000 St
DIN 276-2018 / IBP: 434
Bauabschnitte / Kostenträger: 434

**2.4.1.6.60 RLT-Lüftungsgitter für Druckseite, reinig- und desinfizierbar.**
Menge: 11,000 St
DIN 276-2018 / IBP: 434
Bauabschnitte / Kostenträger: 434

**2.4.1.6.70 Hygiene- Erstinspektion**
Hygiene- Erstinspektion
Durchführung einer Hygieneerstinspektion gemäß VDI 6022, Blatt 1 vor der ersten Inbetriebnahme durch qualifiziertes Fachpersonal. Fachliche Mindestqualifikation: Sachverständiger Kategorie A VDI 6022 Blatt 4 oder Hygieneinspektor.

Umfang der Hygiene-Erstinspektion:
-Begehung des RLT- Aufstellortes
-Messung der physikalischen Klimaparameter an mindestens 3 repräsentativen
 Stellen
-Kontrolle des Hygienezustandes, einschl. der erforderlichen Probenahmen als
 Abklatschprobe, einschl. Messgeräte, Nährböden einschl. Laborauswertung,
 einschl. Prüfbericht mit Auswertung der Ergebnisse und Aufnahme in
 Dokumentation.

Dokumentation der Ergebnisse und Prüfbescheinigung:
-Erstellen einer Betriebsanweisung und Übergabe eines Betriebsführungsbuches für Hygienekontrollen
-Dokumentation der Installationen,
-Mindestangaben zur Dokumentation:
 Anlagenschema, Strangschema, Komponentenbeschreibung, Planungsunterlagen, Mindestprüforte / Probenahmestellen Hygiene- Inspektionsintervalle
 Dokumentation und Prüfbericht in dreifacher Ausfertigung in Papierform und
 einfach als digitale Ausfertigung im pdf-Format.
Menge: 11,000 St
DIN 276-2018 / IBP: 434
Bauabschnitte / Kostenträger: 434

*Hinweis*

*Hinweis*

*Hinweis*

**2.4.1.6.80 Ventilatorkonvektor Kühlen Volumenstrom 3300 m3/h Luftfilter Radialventilator(en) 230/400VAC IP44**
*** Leitbeschreibung
Ventilatorkonvektor zum Kühlen, mit Umluftbetrieb,
Volumenstrom '3305' m3/h, mit einem Wärmeübertrager, aus Kupfer,
mit Luftfilter, mit Gerätegehäuse, innen mit Schalldämmauskleidung, Absorptionsstoff Baustoffklasse DIN 4102-1 A2 (nichtbrennbar), Zuluftdurchlass mit einstellbaren Leitelementen, aus beschichtetem Stahl,
mit Radialventilator(en), doppelseitig saugend, mit Motor, Bemessungsbetriebsspannung 230/400 V AC, Schutzart IP 44 DIN EN 60529 (VDE 0470-1), Laufrad dynamisch ausgewuchtet, Luftkühlung: Kühlmedium Wasser, mit Steuer-/Regeleinheit, ausgerüstet zum Anschluss an die Gebäudeautomation (GA) DIN EN ISO 16484-3, BUS-Schnittstelle passend zu GA des AG, Ausführung gemäß Einzelbeschreibung,
Einzelbeschreibungs-Nr 'Ohne Blende müssen sämtliche Komponenten zugänglich sein. Gerät mit gültigem Prüfzeugnis/Zertifikat zur Hygiene nach VDI 6022, VDI 3803 und DIN 1946 Teil 4 für die Raumklasse II'.
Menge: 3,000 St
DIN 276-2018 / IBP: 434
Bauabschnitte / Kostenträger: 434
*Unterbeschreibung 1 Beschreibung:*
Beschreibung:
-Für Montage innerhalb Zwischendecke bzw. unter Rohdecke wenn keine
 Zwischendecke im Raum, einschl. sämtliches Befestigungsmaterial.
 Luftrichtung horizontal. Ansaug von hinten, Ausblas nach vorne. Ansaug und
 Ausblas kanalisierbar.
-Erfüllung der hygienischen Anforderungen nach VDI 6022, VDI 3803 und der
 DIN 1946 Teil 4 sowie Zertifizierung und Hygienezulassung als Sekundärluftkühlgerät für personenbesetzte Räume der Raumluftklasse II.
-Alle Einbauteile müssen gut zugänglich, einfach und sicher zu reinigen und
 hygienekonform zu warten sein.
-Montage am Geräteansaug mit passgenauem Segeltuchstutzen zum
 Dehnungsausgleich und zur Körperschallentkopplung zum Anschluss an ein
 Luftkanalnetz. Alle Segeltuchstutzen mit P30-Flanschverbindungen.
-Sekundärluft-Kühlgerät in Hygieneausführung mit einem zweistufigen
 Filtersystem, EC-Ventilator(en), Kaltwasserkühler mit Tropfenabscheider,
 Kondensatwanne mit thermischer Desinfektion und vom Luftstrom getrennter
 Kondensathebepumpe, Ventilbaugruppe und einer Mikroprozessorregelung.
-Gehäuse als doppelschalige schallreduzierende Paneelkonstruktion aus
 verzinkten Stahlblechprofilen (Sichtinstallation), stoß- und kratzfest,
 korrosionsbeständig. Mit innenliegender Schall- und Wärmeisolierung aus
 Mineralwolle oder Schaumstoffen, Baustoffklasse B1 (DIN 4102).
 Gehäusepaneele innen und außen lackiert, RAL9010 (reinweiß).
-Zur Reinigungs- und Desinfektionsfähigkeit müssen die Innenwandflächen
 glatt und ohne offenliegende Adsorptionsflächen und ohne offenliegende
 Dämmmaterialien ausgeführt sein. Abdichtung der luftführenden Bereiche
 mit silikonfreiem Dichtungsmittel.
-Bedienung, Wartung und der Filterwechsel von der Unterseite des Gerätes
 durch mehrere wahlweise nach links oder nach rechts abklappbare, sowie
 komplett abnehmbare Gehäusedeckel (doppelschalig). Verschlüsse
 gegen unbefugtes Öffnen abschließbar. Abdichtung zwischen Gehäuse und
 Gehäusedeckel mit umlaufender VDI-6022-konformer und geschlossenzelliger
 Dichtung.
-Elektro- und Maschinenteil vom Luftstrom getrennt, an Geräteseite und muss
 vollständig von der Seite zugänglich sein.
-Medienanschlüsse (Elektro, Kondensat, Kaltwasser) wahlweise nach hinten
 oder nach oben aus dem Gerät.
-Zweistufiges Filterkonzept gemäß DIN 1946 Teil 4.
 Saugseitig angeordnete Panelfilter ePM1 55% gemäß DIN EN ISO 16890
 (ehemals Filterklasse F7), bestehend aus einem auf Steckrahmen kaschiertem
 Filtermedium aus Synthetikflies mit Aufnahmerahmen für eine hohe
 Formstabilität. Filtermedium und der Filterrahmen gemäß VDI6022
 zellulosefrei. Filterauszug nach unten an der Ansaugseite.
-Überwachung der Verschmutzung des Ansaugfilters mit einem Differenzdrucksensor. Anzeige bei Erreichen des voreingestellten Grenzwertes am
 Raumbediengerät und Ausgabe einer Sammelstörmeldung.
-Sekundärluft-Kühlgeräte mit energiesparenden EC-Motoren (elektronisch
 kommutierter Gleichstrom-Motor). Motorelektronik durch Mikroprozessorregelung über 0-10V Signal. Laufrad aus Plastverbundwerkstoff, eingebauter
 Antriebsmotor direkt an der Welle angeflanscht und mit Überhitzungsschutz.
 Laufrad statisch und dynamisch ausgewuchtet für ruhigen und vibrationsfreien
 Lauf. Gesamte Ventilator-Motorbaugruppe ist in sich schwingungsentkoppelt
 und auf einem Montagerahmen aufgesetzt, welcher zum Gehäuse hin
 abgedichtet sein muss. Überwachung der EC-Ventilatoren ist mit einer
 Störanzeige und einem Alarmausgang auszuführen. Anzeige Störung am
 Raumbediengerät mit zusätzlicher Ausgabe als Sammelstörmeldung.
-Wärmetauscher aus Kupfer-Kernrohren mit aufgepressten Aluminiumlamellen,  mit Sammelrohren aus Kupfer für Vor- und Rücklauf, Anschlussleitungen bis
 zum Geräteaustritt, komplett montiert, eingelassen in Edelstahlrahmen.
 Wärmetauscher muss zu Reparatur- und Wartungszwecken entnommen
 werden können. Entlüfter des Wärmetauschers gemäß VDI 6022 außerhalb
 vom Luftstrom im Maschinen- und Elektrofach geführt.
-Zum Schutz des Gerätes und des Zuluft-Filters gegen Feuchteeintrag muss
 nach dem Wärmetauscher ein Tropfenabscheider eingebaut sein.
 Sinusförmige Krümmung der Abscheiderprofile für eine starke Richtungsänderung des Gasstromes. Abscheiderprofile für Tropfen oberhalb der
 Grenztropfengröße mit einem Abscheidegrad von mind. 99 %.
 Tropfenabscheider in korrosionsbeständiger Ausführung, mit einer Reihe
 auswechselbarer Abscheiderprofile aus Kunststoff.
-Kondensatwanne aus rostfreiem Material, doppelschalig, mit Ablaufstutzen
 und Anschlussleitung. Kondensatablaufstutzen muss gemäß VDI 6022 vom
 Luftstrom getrennt sein und ist in das Maschinen- und Elektrofach zu führen.
 Die komplette Kondensatwanne muss zu Reinigungszwecken leicht
 demontierbar sein.
-Um ein Wachstum von Mikroorganismen zu verhindern muss das Gerät mit
 einer thermischen Desinfektion ausgestattet werden. Nach Beendigung der
 Kühlfunktion und im Abschaltmodus muss die thermische Desinfektion
 aktiviert werden. Dazu muss die Kondensatwanne vollflächig aufgeheizt
 werden können und vollständig austrocknen.
-Kondensatpumpe mit mehrstufigen Schwimmerschalter, Schwimmersteuerung
 und Sicherheitsabschaltung. Die Kondensatpumpe ist im Maschinen- und
 Elektrofach und gemäß VDI 6022 vom Luftstrom getrennt zu montieren,
 elektrisch und hydraulisch verrohrt und isoliert. Gerätekondensatanschluss
 an der Kondensatpumpe.
-Zweistufiges Filterkonzept gemäß DIN 1946 Teil 4. Druckseitig angeordnete
 Panelfilter ePM1 85% gemäß DIN EN ISO 16890 (ehemals Filterklasse F9),
 bestehend aus einem auf Steckrahmen kaschiertem Filtermedium aus
 Synthetikflies mit Aufnahmerahmen, mit hoher Formstabilität. Filtermedium
 und der Filterrahmen müssen gemäß VDI6022 zellulosefrei sein. Filter mit
 geringen Luftwiderstand und muss leicht zu wechseln sein. Filterauszug nach
 unten an der Ausblasseite.
-Montage am Geräteausblas mit passgenauem Segeltuchstutzen zum
 Dehnungsausgleich und zur Körperschallentkopplung zum Anschluss an ein
 Luftkanalnetz. Alle Segeltuchstutzen mit P30-Flanschverbindungen.
-Fern Ein/Aus-Kontakt um das Gerät, unabhängig vom Raumregler, über die
 Gebäudeleittechnik ein- oder auszuschalten.
-Mit eingebautem abschließbarem Hauptschalter am Gerät zum zentralen
 Abschalten des Sekundärluft-Kühlgerätes.
-Integrierte Grundsteuertafel zur Aufnahme aller elektrischer Anschlüsse. Alle
 spannungsführenden Bauteile mit Spannungen über 24 V müssen mit einem
 zusätzlichen Berührungsschutz abgedeckt sein. Die Regelung des Gerätes
 wird mittels elektronischem Regler mit Raumbediengerät. Dazu müssen alle
 Komponenten auf Klemmleiste verdrahtet sein.
-Elektronischer Regler für eine umfassende und bewährte Regelung nach
 DIN1946-4, einschließlich Regler, Softwareanwendung und Komponenten
 (Kommunikations- und Erweiterungsmodule sowie Bedienoberflächen). Im
 Maschinen- und Elektrofach eingebaut und frei programmierbare.
-Mit Schnittstellenkonvektor als Modbus RTU (RS 485) oder BACnet MS/TP
 (RS 485) zur Aufschaltung auf eine übergeordnete Gebäudeleittechnik
-Elektronisches Raumbediengerät mit LCD-Display und integriertem
 Temperaturfühler zur Regelung des Gerätes, incl. Temperaturregelung und
 Ansteuerung der Ventilatorgeschwindigkeit  (manuell oder automatisch). Zur
 Verwendung mit universellen Unterputzdosen.
 Anzeige folgender Störungen am Display und potentialfreie Störmeldung zum
 Weiterleitung an GLT:
 Störung Ventilator, Filter verschmutzt, Differenzdruck zu hoch Störung
 Kondensatpumpe, Wasserleckage und externe Geräteabschaltung.
*Unterbeschreibung 2 Abmessungen:*
Abmessungen:
Breite  mm  ca. 1.285
Länge  mm  ca. 1.150
Höhe  mm  ca. 340
*Unterbeschreibung 3 Technische Daten:*
Technische Daten:

KALTWASSER-KÜHLER
Kühlleistung (gesamt), min/max:  kW  4,22 – 18,21
Kühlleistung (sensibel):  kW  3,98 – 12,74

Lufteintrittszustand:  °C/% r.F.  27 / 50
Kaltwasser Eintritt:  °C  7
Kaltwasser Austritt:  °C  12
Glykolanteil:  %  0
Druckverlust (Register):  kPa:  13,1

VENTILATOR EC-Motor
Anzahl  Stück  2
Volumenstrom (0-10V, stufenlos)
Min / Max  m³/h  962 - 3.305
Leistungsaufnahme:  W  34
Stromaufnahme:  A  0,18

ELEKTRISCHE WERTE  V/Hz/~  230/50/1

SCHALLDRUCKPEGEL  dB(A)  44,7
in 2 m Entfernung, in einem
Raum mit 100 m³ Volumen und einer
Nachhallzeit von 0,3 s, min. Drehzahl

ANSCHLÜSSE
Kaltwasser Zu- und Ablauf  Zoll  3/4“
Kondensatanschluss ID  mm  6

**2.4.1.6.90 Wellschlauch Klimakaltwasser L 300mm PN6 DN15**
STLB-Bau 2026-04 042
Wellschlauch, für Klimakaltwasser, max. Betriebstemperatur bis 20 Grad C, Länge 300 mm, mit Gewindeanschlüssen, einseitig mit Verschraubung, Nenndruck 0,6 MPa (6 bar), DN 15, Ausführung gemäß Einzelbeschreibung,
Einzelbeschreibungs-Nr 'Flexibler Ringwellschlauch aus stumpfgeschweißtem Rohr, mechanisch gewellt. Ringwellschlauch aus Edelstahl 1.4404 oder 1.4541'.
Menge: 6,000 St
DIN 276-2018 / IBP: 434
Bauabschnitte / Kostenträger: 434

*Hinweis*

**2.4.1.6.100 RLT-Anschlusseinheit für Rundrohr Saugseite,**
RLT-Anschlusseinheit für Rundrohr Saugseite,
Anschlussdurchmesser 200 mm, Anzahl Stutzen 2.
Menge: 3,000 St
DIN 276-2018 / IBP: 434
Bauabschnitte / Kostenträger: 434

**2.4.1.6.110 RLT-Anschlusseinheit für Rundrohr Druckseite,**
RLT-Anschlusseinheit für Rundrohr Druckseite,
Anschlussdurchmesser 200 mm, Anzahl Stutzen 2.
Menge: 3,000 St
DIN 276-2018 / IBP: 434
Bauabschnitte / Kostenträger: 434

**2.4.1.6.120 RLT-Lüftungsgitter für Saugseite, reinig- und desinfizierbar.**
Menge: 3,000 St
DIN 276-2018 / IBP: 434
Bauabschnitte / Kostenträger: 434

**2.4.1.6.130 RLT-Lüftungsgitter für Druckseite, reinig- und desinfizierbar.**
Menge: 3,000 St
DIN 276-2018 / IBP: 434
Bauabschnitte / Kostenträger: 434

**2.4.1.6.140 Hygiene- Erstinspektion**
Hygiene- Erstinspektion
Durchführung einer Hygieneerstinspektion gemäß VDI 6022, Blatt 1 vor der ersten Inbetriebnahme durch qualifiziertes Fachpersonal. Fachliche Mindestqualifikation: Sachverständiger Kategorie A VDI 6022 Blatt 4 oder Hygieneinspektor.

Umfang der Hygiene-Erstinspektion:
-Begehung des RLT- Aufstellortes
-Messung der physikalischen Klimaparameter an mindestens 3 repräsentativen
 Stellen
-Kontrolle des Hygienezustandes, einschl. der erforderlichen Probenahmen als
 Abklatschprobe, einschl. Messgeräte, Nährböden einschl. Laborauswertung,
 einschl. Prüfbericht mit Auswertung der Ergebnisse und Aufnahme in
 Dokumentation.

Dokumentation der Ergebnisse und Prüfbescheinigung:
-Erstellen einer Betriebsanweisung und Übergabe eines Betriebsführungsbuches für Hygienekontrollen
-Dokumentation der Installationen,
-Mindestangaben zur Dokumentation:
 Anlagenschema, Strangschema, Komponentenbeschreibung, Planungsunterlagen, Mindestprüforte / Probenahmestellen Hygiene- Inspektionsintervalle
 Dokumentation und Prüfbericht in dreifacher Ausfertigung in Papierform und
 einfach als digitale Ausfertigung im pdf-Format.
Menge: 3,000 St
DIN 276-2018 / IBP: 434
Bauabschnitte / Kostenträger: 434

*Hinweis*

*Hinweis*

###### 2.4.1.7 Kühlkonvektor mit Ventilator als Deckenkasette nach DIN 1946, Raumklasse 2

*Hinweis*

*Hinweis*

*Hinweis*

*Hinweis*

**2.4.1.7.10 Decken-Ventilatorkonvektor Kühlen Luftfilter Radialventilator(en) 230/400VAC IP44**
*** Leitbeschreibung
STLB-Bau 2026-04 075
Decken-Ventilatorkonvektor zum Kühlen, mit Umluftbetrieb,
Volumenstrom '489' m3/h, mit einem Wärmeübertrager, aus Kupfer,

mit Luftfilter, mit Gerätegehäuse, Zuluftdurchlass mit einstellbaren Leitelementen,
mit Radialventilator(en), doppelseitig saugend, mit Motor, Bemessungsbetriebsspannung 230/400 V AC, Schutzart IP 44 DIN EN 60529 (VDE 0470-1), Laufrad dynamisch ausgewuchtet, Luftkühlung: Kühlmedium Wasser, mit Steuer-/Regeleinheit, ausgerüstet zum Anschluss an die Gebäudeautomation (GA) DIN EN ISO 16484-3, Ausführung gemäß Einzelbeschreibung,
Einzelbeschreibungs-Nr 'BUS-Schnittstelle passend zu GA des AG, Ohne Blende müssen sämtliche Komponenten zugänglich sein. Gerät mit gültigem Prüfzeugnis/Zertifikat zur Hygiene nach VDI 6022, VDI 3803 und DIN 1946 Teil 4 für die Raumklasse II'.
Menge: 62,000 St
DIN 276-2018 / IBP: 434
Bauabschnitte / Kostenträger: 434
*Unterbeschreibung 1 Beschreibung:*
Beschreibung:
Für Montage in Zwischendecke als Deckenkassette zur Klimatisierung von
Räumen mit abgehangenen Decken einschl. sämtliches Befestigungsmaterial.
Das Gerät muss dabei die hygienischen Anforderungen für Raumklasse II
folgender Normen und Richtlinien erfüllen:
-VDI 6022, Januar 2018
 Raumlufttechnik, Raumluftqualität Hygieneanforderungen an
 raumlufttechnische Anlagen und Geräte (VDI-Lüftungsregeln)
-DIN 1946-4, Juni 2018 Raumlufttechnik –Teil 4
 Raumlufttechnische Anlagen in Gebäuden und Räumen des
 Gesundheitswesens.
Alle Einbauteile müssen gut zugänglich, einfach und sicher zu reinigen und
hygienekonform zu warten sein.
Blende muss nach unten klappbar und komplett in RAL 9016 beschichtet sein.

Gehäuse aus sendzimir-verzinktem Stahlblech komplett beschichtet in RAL
7024 (graphit-grau) (Ansaug-/Ausblasfront in RAL 9016 beschichtet,
komplett isoliert von außen zur Vermeidung von Kondensatanfall.
Einschl. beschichteter Kondensatwanne von außen isoliert.
Keine innenliegenden, scharfkantigen Teile für einfache Reinigung.
Gehäuse komplett desinfektionsmittelbeständig für eine hygienische Reinigung.
Filter ePM1>55% im Luftansaug und Filter ePM1>85% im Luftausblas für
einfache Wartung und Entnahme über Magnetschienen im Gerät montiert.

2-Leiter
Leistungsstarker Wärmetauscher aus Kupfer-Rundrohren mit Aluminiumlamellen, geeignet für PWW/PHW.
Max. Betriebsdruck  bar  16
Max. Wassereintrittstemp. GradC  90
Min. Wassereintrittstemp.  GradC  6
Max. Lufteintrittstemp.  GradC  35
Max. Glykolanteil  %  50
Von allen Seiten einsichtbar und leicht zu reinigen

Einschl. werksseitig montierte Kondensatpumpe mit einer maximalen Förderhöhe von 2 m inkl. Alarmkontakt zur Abschaltung und Meldung.

EC-Radialventilator
Energiesparender EC-Ventilator mit 0-10 V-Eingang für stufenlose Drehzahlsteuerung. Alle drehenden Teile sind geräuscharm und wartungsfrei gelagert. Integrierte Motorabschaltung bei Störung.
Werksseitig anschlussfertig verdrahtet.
Schutzart IP54.
Kompakte Bauweise und einfach und konform zu reinigen.

Motorschutz elektronisch
Mit außen angebrachtem Anschlusskasten, inkl. 2 Differenzdruckschalter
zur Filterüberwachung werkseitig montiert, verdrahtet und angeschlossen.
Auswertung Kondensatmeldung, Filterüberwachung über externe Regelung
elektromechanisch auf Klemme verdrahtet.
Anschluss 1/2 Zoll Register

Elektroanschluss außerhalb des Gerätes frei zugänglich über Revisionsöffnung oder Zwischendecke.

Einschl.
-wartungsfreier Kondensatpumpe, fertig montiert und verdrahtet
 Vorkonfektionierte Steuerleitung für Kabelfernbedienung (10m).
-Filtersatz: 1 Filter ISO ePM1 >55% (zuvor F7), 1 Filter ISO ePM1 >85%
 (zuvor F9)
-Kabelfernbedienung
*Unterbeschreibung 2 Abmessungen:*
Abmessungen:
Breite  mm  ca. 625 (580)
Tiefe  mm  ca. 1.250 (1.180)
Höhe  mm  ca. 406
*Unterbeschreibung 3 Technische Daten:*
Technische Daten:

Steuerspannung  Volt  10  8  6  4  2  Luftvolumenstrom  m³/h  489  356  234  124  26
Leistungsaufnahme  W  60  32  15  7  3
Stromaufnahme  mA  559  337  191  100  50
Schalldruckpegel  dB(A)  52  48  41  30  21
Schallleistungspegel  dB(A)  60  56  49  38  29
Glykolanteil  %  0

Vorlauftemperatur  °C  7
Rücklauftemperatur  °C  12
Lufteintrittstemperatur  °C  27
rel. Luftfeuchtigkeit  %  48
Kühlleistung, gesamt  W  2.923  2.216  1.561  961  336
Kühlleistung, sensibel  W  2.115  1.593  1.106  656  198
Luftaustrittstemp.  °C  14  13  12  11  7
Wasservolumenstrom  l/h  502  381  268  165  72
Kondensat  l/h  1,2  0,9  0,7  0,4  0,3
Wasserwiderstand  kPa  38,1  22,4  11,4  4,5  0,9

**2.4.1.7.20 Wellschlauch Klimakaltwasser L 300mm PN6 DN15**
STLB-Bau 2026-04 042
Wellschlauch, für Klimakaltwasser, max. Betriebstemperatur bis 20 Grad C, Länge 300 mm, mit Gewindeanschlüssen, einseitig mit Verschraubung, Nenndruck 0,6 MPa (6 bar), DN 15, Ausführung gemäß Einzelbeschreibung,
Einzelbeschreibungs-Nr 'Flexibler Ringwellschlauch aus stumpfgeschweißtem Rohr, mechanisch gewellt. Ringwellschlauch aus Edelstahl 1.4404 oder 1.4541'.
Menge: 124,000 St
DIN 276-2018 / IBP: 434
Bauabschnitte / Kostenträger: 434

*Hinweis*

**2.4.1.7.30 Hygiene- Erstinspektion**
Hygiene- Erstinspektion
Durchführung einer Hygieneerstinspektion gemäß VDI 6022, Blatt 1 vor der ersten Inbetriebnahme durch qualifiziertes Fachpersonal. Fachliche Mindestqualifikation: Sachverständiger Kategorie A VDI 6022 Blatt 4 oder Hygieneinspektor.

Umfang der Hygiene-Erstinspektion:
-Begehung des RLT- Aufstellortes
-Messung der physikalischen Klimaparameter an mindestens 3 repräsentativen
 Stellen
-Kontrolle des Hygienezustandes, einschl. der erforderlichen Probenahmen als
 Abklatschprobe, einschl. Messgeräte, Nährböden einschl. Laborauswertung,
 einschl. Prüfbericht mit Auswertung der Ergebnisse und Aufnahme in
 Dokumentation.

Dokumentation der Ergebnisse und Prüfbescheinigung:
-Erstellen einer Betriebsanweisung und Übergabe eines Betriebsführungsbuches für Hygienekontrollen
-Dokumentation der Installationen,
-Mindestangaben zur Dokumentation:
 Anlagenschema, Strangschema, Komponentenbeschreibung, Planungsunterlagen, Mindestprüforte / Probenahmestellen Hygiene- Inspektionsintervalle
 Dokumentation und Prüfbericht in dreifacher Ausfertigung in Papierform und
 einfach als digitale Ausfertigung im pdf-Format.
Menge: 62,000 St
DIN 276-2018 / IBP: 434
Bauabschnitte / Kostenträger: 434

*Hinweis*

##### 2.4.2 Raumgeräte, sonstiges

###### 2.4.2.1 sonstiges

**2.4.2.1.10 Elektrischer Anschluss herstellen, an Kaltwasserinnengerät,**
Elektrischer Anschluss herstellen, an Kaltwasserinnengerät,
für alle erforderliche internen und externen Leitungsanschlüsse,
Kühlgerät, Motorregelventil, Raumregelgeräte, BUS-Schnittstelle, etc.
beidseitiges Auflegen, Prüfung und Inbetriebnahme.
Menge: 285,000 St
DIN 276-2018 / IBP: 434
Bauabschnitte / Kostenträger: 434

**2.4.2.1.20 Kondensat-Auffangwanne aus verzinktem Stahlblech**
Kondensat-Auffangwanne aus verzinktem Stahlblech
Blechdicke mind. 1,25 mm, als Sicherheits-Auffangwanne zur Anordnung unterhalb des Ventilatorkonvektors zur Aufnahme von Tropfwasser und Kondenswasser, Montage mit 100 mm Wandabstand, mit Wandbefestigung und Deckenabhängung, mit Not-Ablaufstutzen, Einlaufhöhe 20 mm über Wannenboden für Anschluss an Kupfer- oder Edelstahlrohr bis DN 32. In der Wanne wird bauseitig (Gewerk MSR-Technik) ein Feuchtefühler installiert, der das Gerät bei Auftreten von Kondensat und im Havariefall abschaltet.
Menge: 185,000 m2
DIN 276-2018 / IBP: 434
Bauabschnitte / Kostenträger: 434

*Hinweis*

##### 2.4.3 Brandschutz

###### 2.4.3.1 Brandschott nichtbrennbare Edelstahlrohrleitungen - Massivwand, für Klimakaltwasser

*Hinweis: BS mit ABP/ABZ - Kernbohrung, massive Wände 200mm (F90), bis 5,5m Montagehöhe*

**2.4.3.1.10 Brandschutzabschottung Rohr Stahl niro R90 DN20 Wand D 200mm Durchm. 50-100mm Ringspalt bis 15mm**
*** Leitbeschreibung
STLB-Bau 2026-04 047
Brandschutzabschottung von Rohrleitung aus nichtrostendem Stahl, mit allgemeinem bauaufsichtlichen Prüfzeugnis/allgemeiner bauaufsichtlicher Zulassung, Feuerwiderstandsklasse R 90 DIN 4102-11,
Rohrleitung nicht gedämmt, DN 20, Verlegung im Gebäude, Arbeitshöhe des Montageortes bis 5,5 m über der Standfläche des hierfür erforderlichen Gerüstes, Gerüst wird gesondert vergütet, Wand aus Beton, Dicke 200 mm, runder Durchbruch ohne Hüllrohr, Durchmesser über 50 bis 100 mm, freier Ringspalt im Durchbruch bis 15 mm, Spalt füllen mit Brandschutzmörtel.
Menge: 20,000 St
DIN 276-2018 / IBP: 434
Bauabschnitte / Kostenträger: 434
*Unterbeschreibung 1 min. Medium-Betriebstemperatur +5 Grad C, max. relative Luftfeuchte 75%, max. Umgebungstemperatur +32 Grad C*
*Unterbeschreibung 2 Mit Kennzeichnungsschild aus Kunststoff, B/H 13x10cm,*
Mit Kennzeichnungsschild aus Kunststoff, B/H 13x10cm,
Befestigung durch Kleben, Untergrund Beton/Trockenbau,
mit Angaben zu Systembezeichnung, Zulassungs-/Prüfzeugnis-Nummer,
Errichterfirma, Erstelldatum, fortlaufende Nummerierung (siehe auch separate Position Brandschutzdokumentation).

**2.4.3.1.20 Brandschutzabschottung Rohr Stahl niro R90 DN25 Wand D 200mm Durchm. 100-150mm Ringspalt bis 15mm**
*** Leitbeschreibung
STLB-Bau 2026-04 047
Brandschutzabschottung von Rohrleitung aus nichtrostendem Stahl, mit allgemeinem bauaufsichtlichen Prüfzeugnis/allgemeiner bauaufsichtlicher Zulassung, Feuerwiderstandsklasse R 90 DIN 4102-11,
Rohrleitung nicht gedämmt, DN 25, Verlegung im Gebäude, Arbeitshöhe des Montageortes bis 5,5 m über der Standfläche des hierfür erforderlichen Gerüstes, Gerüst wird gesondert vergütet, Wand aus Beton, Dicke 200 mm, runder Durchbruch ohne Hüllrohr, Durchmesser über 100 bis 150 mm, freier Ringspalt im Durchbruch bis 15 mm, Spalt füllen mit Brandschutzmörtel.
Menge: 22,000 St
DIN 276-2018 / IBP: 434
Bauabschnitte / Kostenträger: 434
*Unterbeschreibung 1 min. Medium-Betriebstemperatur +5 Grad C, max. relative Luftfeuchte 75%, max. Umgebungstemperatur +32 Grad C*
*Unterbeschreibung 2 Mit Kennzeichnungsschild aus Kunststoff, B/H 13x10cm,*
Mit Kennzeichnungsschild aus Kunststoff, B/H 13x10cm,
Befestigung durch Kleben, Untergrund Beton/Trockenbau,
mit Angaben zu Systembezeichnung, Zulassungs-/Prüfzeugnis-Nummer,
Errichterfirma, Erstelldatum, fortlaufende Nummerierung (siehe auch separate Position Brandschutzdokumentation).

**2.4.3.1.30 Brandschutzabschottung Rohr Stahl niro R90 DN32 Wand D 200mm Durchm. 100-150mm Ringspalt bis 15mm**
*** Leitbeschreibung
STLB-Bau 2026-04 047
Brandschutzabschottung von Rohrleitung aus nichtrostendem Stahl, mit allgemeinem bauaufsichtlichen Prüfzeugnis/allgemeiner bauaufsichtlicher Zulassung, Feuerwiderstandsklasse R 90 DIN 4102-11,
Rohrleitung nicht gedämmt, DN 32, Verlegung im Gebäude, Arbeitshöhe des Montageortes bis 5,5 m über der Standfläche des hierfür erforderlichen Gerüstes, Gerüst wird gesondert vergütet, Wand aus Beton, Dicke 200 mm, runder Durchbruch ohne Hüllrohr, Durchmesser über 100 bis 150 mm, freier Ringspalt im Durchbruch bis 15 mm, Spalt füllen mit Brandschutzmörtel.
Menge: 30,000 St
DIN 276-2018 / IBP: 434
Bauabschnitte / Kostenträger: 434
*Unterbeschreibung 1 min. Medium-Betriebstemperatur +5 Grad C, max. relative Luftfeuchte 75%, max. Umgebungstemperatur +32 Grad C*
*Unterbeschreibung 2 Mit Kennzeichnungsschild aus Kunststoff, B/H 13x10cm,*
Mit Kennzeichnungsschild aus Kunststoff, B/H 13x10cm,
Befestigung durch Kleben, Untergrund Beton/Trockenbau,
mit Angaben zu Systembezeichnung, Zulassungs-/Prüfzeugnis-Nummer,
Errichterfirma, Erstelldatum, fortlaufende Nummerierung (siehe auch separate Position Brandschutzdokumentation).

**2.4.3.1.40 Brandschutzabschottung Rohr Stahl niro R90 DN40 Wand D 200mm Durchm. 100-150mm Ringspalt bis 15mm**
*** Leitbeschreibung
STLB-Bau 2026-04 047
Brandschutzabschottung von Rohrleitung aus nichtrostendem Stahl, mit allgemeinem bauaufsichtlichen Prüfzeugnis/allgemeiner bauaufsichtlicher Zulassung, Feuerwiderstandsklasse R 90 DIN 4102-11,
Rohrleitung nicht gedämmt, DN 40, Verlegung im Gebäude, Arbeitshöhe des Montageortes bis 5,5 m über der Standfläche des hierfür erforderlichen Gerüstes, Gerüst wird gesondert vergütet, Wand aus Beton, Dicke 200 mm, runder Durchbruch ohne Hüllrohr, Durchmesser über 100 bis 150 mm, freier Ringspalt im Durchbruch bis 15 mm, Spalt füllen mit Brandschutzmörtel.
Menge: 20,000 St
DIN 276-2018 / IBP: 434
Bauabschnitte / Kostenträger: 434
*Unterbeschreibung 1 min. Medium-Betriebstemperatur +5 Grad C, max. relative Luftfeuchte 75%, max. Umgebungstemperatur +32 Grad C*
*Unterbeschreibung 2 Mit Kennzeichnungsschild aus Kunststoff, B/H 13x10cm,*
Mit Kennzeichnungsschild aus Kunststoff, B/H 13x10cm,
Befestigung durch Kleben, Untergrund Beton/Trockenbau,
mit Angaben zu Systembezeichnung, Zulassungs-/Prüfzeugnis-Nummer,
Errichterfirma, Erstelldatum, fortlaufende Nummerierung (siehe auch separate Position Brandschutzdokumentation).

**2.4.3.1.50 Brandschutzabschottung Rohr Stahl niro R90 DN50 Wand D 200mm Durchm. 150-200mm Ringspalt bis 15mm**
*** Leitbeschreibung
STLB-Bau 2026-04 047
Brandschutzabschottung von Rohrleitung aus nichtrostendem Stahl, mit allgemeinem bauaufsichtlichen Prüfzeugnis/allgemeiner bauaufsichtlicher Zulassung, Feuerwiderstandsklasse R 90 DIN 4102-11,
Rohrleitung nicht gedämmt, DN 50, Verlegung im Gebäude, Arbeitshöhe des Montageortes bis 5,5 m über der Standfläche des hierfür erforderlichen Gerüstes, Gerüst wird gesondert vergütet, Wand aus Beton, Dicke 200 mm, runder Durchbruch ohne Hüllrohr, Durchmesser über 150 bis 200 mm, freier Ringspalt im Durchbruch bis 15 mm, Spalt füllen mit Brandschutzmörtel.
Menge: 40,000 St
DIN 276-2018 / IBP: 434
Bauabschnitte / Kostenträger: 434
*Unterbeschreibung 1 min. Medium-Betriebstemperatur +5 Grad C, max. relative Luftfeuchte 75%, max. Umgebungstemperatur +32 Grad C*
*Unterbeschreibung 2 Mit Kennzeichnungsschild aus Kunststoff, B/H 13x10cm,*
Mit Kennzeichnungsschild aus Kunststoff, B/H 13x10cm,
Befestigung durch Kleben, Untergrund Beton/Trockenbau,
mit Angaben zu Systembezeichnung, Zulassungs-/Prüfzeugnis-Nummer,
Errichterfirma, Erstelldatum, fortlaufende Nummerierung (siehe auch separate Position Brandschutzdokumentation).

**2.4.3.1.60 Brandschutzabschottung Rohr Stahl niro R90 DN65 Wand D 200mm Durchm. 150-200mm Ringspalt bis 15mm**
*** Leitbeschreibung
STLB-Bau 2026-04 047
Brandschutzabschottung von Rohrleitung aus nichtrostendem Stahl, mit allgemeinem bauaufsichtlichen Prüfzeugnis/allgemeiner bauaufsichtlicher Zulassung, Feuerwiderstandsklasse R 90 DIN 4102-11,
Rohrleitung nicht gedämmt, DN 65, Verlegung im Gebäude, Arbeitshöhe des Montageortes bis 5,5 m über der Standfläche des hierfür erforderlichen Gerüstes, Gerüst wird gesondert vergütet, Wand aus Beton, Dicke 200 mm, runder Durchbruch ohne Hüllrohr, Durchmesser über 150 bis 200 mm, freier Ringspalt im Durchbruch bis 15 mm, Spalt füllen mit Brandschutzmörtel.
Menge: 22,000 St
DIN 276-2018 / IBP: 434
Bauabschnitte / Kostenträger: 434
*Unterbeschreibung 1 min. Medium-Betriebstemperatur +5 Grad C, max. relative Luftfeuchte 75%, max. Umgebungstemperatur +32 Grad C*
*Unterbeschreibung 2 Mit Kennzeichnungsschild aus Kunststoff, B/H 13x10cm,*
Mit Kennzeichnungsschild aus Kunststoff, B/H 13x10cm,
Befestigung durch Kleben, Untergrund Beton/Trockenbau,
mit Angaben zu Systembezeichnung, Zulassungs-/Prüfzeugnis-Nummer,
Errichterfirma, Erstelldatum, fortlaufende Nummerierung (siehe auch separate Position Brandschutzdokumentation).

**2.4.3.1.70 Brandschutzabschottung Rohr Stahl niro R90 DN80 Wand D 200mm Durchm. 200-250mm Ringspalt bis 15mm**
*** Leitbeschreibung
STLB-Bau 2026-04 047
Brandschutzabschottung von Rohrleitung aus nichtrostendem Stahl, mit allgemeinem bauaufsichtlichen Prüfzeugnis/allgemeiner bauaufsichtlicher Zulassung, Feuerwiderstandsklasse R 90 DIN 4102-11,
Rohrleitung nicht gedämmt, DN 80, Verlegung im Gebäude, Arbeitshöhe des Montageortes bis 5,5 m über der Standfläche des hierfür erforderlichen Gerüstes, Gerüst wird gesondert vergütet, Wand aus Beton, Dicke 200 mm, runder Durchbruch ohne Hüllrohr, Durchmesser über 200 bis 250 mm, freier Ringspalt im Durchbruch bis 15 mm, Spalt füllen mit Brandschutzmörtel.
Menge: 22,000 St
DIN 276-2018 / IBP: 434
Bauabschnitte / Kostenträger: 434
*Unterbeschreibung 1 min. Medium-Betriebstemperatur +5 Grad C, max. relative Luftfeuchte 75%, max. Umgebungstemperatur +32 Grad C*
*Unterbeschreibung 2 Mit Kennzeichnungsschild aus Kunststoff, B/H 13x10cm,*
Mit Kennzeichnungsschild aus Kunststoff, B/H 13x10cm,
Befestigung durch Kleben, Untergrund Beton/Trockenbau,
mit Angaben zu Systembezeichnung, Zulassungs-/Prüfzeugnis-Nummer,
Errichterfirma, Erstelldatum, fortlaufende Nummerierung (siehe auch separate Position Brandschutzdokumentation).

**2.4.3.1.80 Brandschutzabschottung Rohr Stahl niro R90 DN100 Wand D 200mm Durchm. 200-250mm Ringspalt bis 15mm**
*** Leitbeschreibung
STLB-Bau 2026-04 047
Brandschutzabschottung von Rohrleitung aus nichtrostendem Stahl, mit allgemeinem bauaufsichtlichen Prüfzeugnis/allgemeiner bauaufsichtlicher Zulassung, Feuerwiderstandsklasse R 90 DIN 4102-11,
Rohrleitung nicht gedämmt, DN 100, Verlegung im Gebäude, Arbeitshöhe des Montageortes bis 5,5 m über der Standfläche des hierfür erforderlichen Gerüstes, Gerüst wird gesondert vergütet, Wand aus Beton, Dicke 200 mm, runder Durchbruch ohne Hüllrohr, Durchmesser über 200 bis 250 mm, freier Ringspalt im Durchbruch bis 15 mm, Spalt füllen mit Brandschutzmörtel.
Menge: 8,000 St
DIN 276-2018 / IBP: 434
Bauabschnitte / Kostenträger: 434
*Unterbeschreibung 1 min. Medium-Betriebstemperatur +5 Grad C, max. relative Luftfeuchte 75%, max. Umgebungstemperatur +32 Grad C*
*Unterbeschreibung 2 Mit Kennzeichnungsschild aus Kunststoff, B/H 13x10cm,*
Mit Kennzeichnungsschild aus Kunststoff, B/H 13x10cm,
Befestigung durch Kleben, Untergrund Beton/Trockenbau,
mit Angaben zu Systembezeichnung, Zulassungs-/Prüfzeugnis-Nummer,
Errichterfirma, Erstelldatum, fortlaufende Nummerierung (siehe auch separate Position Brandschutzdokumentation).

###### 2.4.3.2 Brandschott nichtbrennbare Edelstahlrohrleitungen - Massivdecke, für Klimakaltwasser

**2.4.3.2.10 Brandschutzabschottung Rohr Stahl niro R90 DN20 Decke D 300mm Durchm. 100-150mm Ringspalt bis 15mm**
*** Leitbeschreibung
STLB-Bau 2026-04 047
Brandschutzabschottung von Rohrleitung aus nichtrostendem Stahl, mit allgemeinem bauaufsichtlichen Prüfzeugnis/allgemeiner bauaufsichtlicher Zulassung, Feuerwiderstandsklasse R 90 DIN 4102-11,
Rohrleitung nicht gedämmt, DN 20, Verlegung im Gebäude, Arbeitshöhe des Montageortes bis 5,5 m über der Standfläche des hierfür erforderlichen Gerüstes, Gerüst wird gesondert vergütet, Decke aus Beton, Dicke 300 mm, runder Durchbruch ohne Hüllrohr, Durchmesser über 100 bis 150 mm, freier Ringspalt im Durchbruch bis 15 mm, Spalt füllen mit Brandschutzmörtel.
Menge: 8,000 St
DIN 276-2018 / IBP: 434
Bauabschnitte / Kostenträger: 434
*Unterbeschreibung 1 min. Medium-Betriebstemperatur +5 Grad C, max. relative Luftfeuchte 75%, max. Umgebungstemperatur +32 Grad C*
*Unterbeschreibung 2 Mit Kennzeichnungsschild aus Kunststoff, B/H 13x10cm,*
Mit Kennzeichnungsschild aus Kunststoff, B/H 13x10cm,
Befestigung durch Kleben, Untergrund Beton/Trockenbau,
mit Angaben zu Systembezeichnung, Zulassungs-/Prüfzeugnis-Nummer,
Errichterfirma, Erstelldatum, fortlaufende Nummerierung (siehe auch separate Position Brandschutzdokumentation).

**2.4.3.2.20 Brandschutzabschottung Rohr Stahl niro R90 DN25 Decke D 300mm Durchm. 100-150mm Ringspalt bis 15mm**
*** Leitbeschreibung
STLB-Bau 2026-04 047
Brandschutzabschottung von Rohrleitung aus nichtrostendem Stahl, mit allgemeinem bauaufsichtlichen Prüfzeugnis/allgemeiner bauaufsichtlicher Zulassung, Feuerwiderstandsklasse R 90 DIN 4102-11,
Rohrleitung nicht gedämmt, DN 25, Verlegung im Gebäude, Arbeitshöhe des Montageortes bis 5,5 m über der Standfläche des hierfür erforderlichen Gerüstes, Gerüst wird gesondert vergütet, Decke aus Beton, Dicke 300 mm, runder Durchbruch ohne Hüllrohr, Durchmesser über 100 bis 150 mm, freier Ringspalt im Durchbruch bis 15 mm, Spalt füllen mit Brandschutzmörtel.
Menge: 8,000 St
DIN 276-2018 / IBP: 434
Bauabschnitte / Kostenträger: 434
*Unterbeschreibung 1 min. Medium-Betriebstemperatur +5 Grad C, max. relative Luftfeuchte 75%, max. Umgebungstemperatur +32 Grad C*
*Unterbeschreibung 2 Mit Kennzeichnungsschild aus Kunststoff, B/H 13x10cm,*
Mit Kennzeichnungsschild aus Kunststoff, B/H 13x10cm,
Befestigung durch Kleben, Untergrund Beton/Trockenbau,
mit Angaben zu Systembezeichnung, Zulassungs-/Prüfzeugnis-Nummer,
Errichterfirma, Erstelldatum, fortlaufende Nummerierung (siehe auch separate Position Brandschutzdokumentation).

**2.4.3.2.30 Brandschutzabschottung Rohr Stahl niro R90 DN32 Decke D 300mm Durchm. 100-150mm Ringspalt bis 15mm**
*** Leitbeschreibung
STLB-Bau 2026-04 047
Brandschutzabschottung von Rohrleitung aus nichtrostendem Stahl, mit allgemeinem bauaufsichtlichen Prüfzeugnis/allgemeiner bauaufsichtlicher Zulassung, Feuerwiderstandsklasse R 90 DIN 4102-11,
Rohrleitung nicht gedämmt, DN 32, Verlegung im Gebäude, Arbeitshöhe des Montageortes bis 5,5 m über der Standfläche des hierfür erforderlichen Gerüstes, Gerüst wird gesondert vergütet, Decke aus Beton, Dicke 300 mm, runder Durchbruch ohne Hüllrohr, Durchmesser über 100 bis 150 mm, freier Ringspalt im Durchbruch bis 15 mm, Spalt füllen mit Brandschutzmörtel.
Menge: 24,000 St
DIN 276-2018 / IBP: 434
Bauabschnitte / Kostenträger: 434
*Unterbeschreibung 1 min. Medium-Betriebstemperatur +5 Grad C, max. relative Luftfeuchte 75%, max. Umgebungstemperatur +32 Grad C*
*Unterbeschreibung 2 Mit Kennzeichnungsschild aus Kunststoff, B/H 13x10cm,*
Mit Kennzeichnungsschild aus Kunststoff, B/H 13x10cm,
Befestigung durch Kleben, Untergrund Beton/Trockenbau,
mit Angaben zu Systembezeichnung, Zulassungs-/Prüfzeugnis-Nummer,
Errichterfirma, Erstelldatum, fortlaufende Nummerierung (siehe auch separate Position Brandschutzdokumentation).

**2.4.3.2.40 Brandschutzabschottung Rohr Stahl niro R90 DN40 Decke D 300mm Durchm. 100-150mm Ringspalt bis 15mm**
*** Leitbeschreibung
STLB-Bau 2026-04 047
Brandschutzabschottung von Rohrleitung aus nichtrostendem Stahl, mit allgemeinem bauaufsichtlichen Prüfzeugnis/allgemeiner bauaufsichtlicher Zulassung, Feuerwiderstandsklasse R 90 DIN 4102-11,
Rohrleitung nicht gedämmt, DN 40, Verlegung im Gebäude, Arbeitshöhe des Montageortes bis 5,5 m über der Standfläche des hierfür erforderlichen Gerüstes, Gerüst wird gesondert vergütet, Decke aus Beton, Dicke 300 mm, runder Durchbruch ohne Hüllrohr, Durchmesser über 100 bis 150 mm, freier Ringspalt im Durchbruch bis 15 mm, Spalt füllen mit Brandschutzmörtel.
Menge: 28,000 St
DIN 276-2018 / IBP: 434
Bauabschnitte / Kostenträger: 434
*Unterbeschreibung 1 min. Medium-Betriebstemperatur +5 Grad C, max. relative Luftfeuchte 75%, max. Umgebungstemperatur +32 Grad C*
*Unterbeschreibung 2 Mit Kennzeichnungsschild aus Kunststoff, B/H 13x10cm,*
Mit Kennzeichnungsschild aus Kunststoff, B/H 13x10cm,
Befestigung durch Kleben, Untergrund Beton/Trockenbau,
mit Angaben zu Systembezeichnung, Zulassungs-/Prüfzeugnis-Nummer,
Errichterfirma, Erstelldatum, fortlaufende Nummerierung (siehe auch separate Position Brandschutzdokumentation).

**2.4.3.2.50 Brandschutzabschottung Rohr Stahl niro R90 DN50 Decke D 300mm Durchm. 150-200mm Ringspalt bis 15mm**
*** Leitbeschreibung
STLB-Bau 2026-04 047
Brandschutzabschottung von Rohrleitung aus nichtrostendem Stahl, mit allgemeinem bauaufsichtlichen Prüfzeugnis/allgemeiner bauaufsichtlicher Zulassung, Feuerwiderstandsklasse R 90 DIN 4102-11,
Rohrleitung nicht gedämmt, DN 50, Verlegung im Gebäude, Arbeitshöhe des Montageortes bis 5,5 m über der Standfläche des hierfür erforderlichen Gerüstes, Gerüst wird gesondert vergütet, Decke aus Beton, Dicke 300 mm, runder Durchbruch ohne Hüllrohr, Durchmesser über 150 bis 200 mm, freier Ringspalt im Durchbruch bis 15 mm, Spalt füllen mit Brandschutzmörtel.
Menge: 34,000 St
DIN 276-2018 / IBP: 434
Bauabschnitte / Kostenträger: 434
*Unterbeschreibung 1 min. Medium-Betriebstemperatur +5 Grad C, max. relative Luftfeuchte 75%, max. Umgebungstemperatur +32 Grad C*
*Unterbeschreibung 2 Mit Kennzeichnungsschild aus Kunststoff, B/H 13x10cm,*
Mit Kennzeichnungsschild aus Kunststoff, B/H 13x10cm,
Befestigung durch Kleben, Untergrund Beton/Trockenbau,
mit Angaben zu Systembezeichnung, Zulassungs-/Prüfzeugnis-Nummer,
Errichterfirma, Erstelldatum, fortlaufende Nummerierung (siehe auch separate Position Brandschutzdokumentation).

**2.4.3.2.60 Brandschutzabschottung Rohr Stahl niro R90 DN65 Decke D 300mm Durchm. 150-200mm Ringspalt bis 15mm**
*** Leitbeschreibung
STLB-Bau 2026-04 047
Brandschutzabschottung von Rohrleitung aus nichtrostendem Stahl, mit allgemeinem bauaufsichtlichen Prüfzeugnis/allgemeiner bauaufsichtlicher Zulassung, Feuerwiderstandsklasse R 90 DIN 4102-11,
Rohrleitung nicht gedämmt, DN 65, Verlegung im Gebäude, Arbeitshöhe des Montageortes bis 5,5 m über der Standfläche des hierfür erforderlichen Gerüstes, Gerüst wird gesondert vergütet, Decke aus Beton, Dicke 300 mm, runder Durchbruch ohne Hüllrohr, Durchmesser über 150 bis 200 mm, freier Ringspalt im Durchbruch bis 15 mm, Spalt füllen mit Brandschutzmörtel.
Menge: 24,000 St
DIN 276-2018 / IBP: 434
Bauabschnitte / Kostenträger: 434
*Unterbeschreibung 1 min. Medium-Betriebstemperatur +5 Grad C, max. relative Luftfeuchte 75%, max. Umgebungstemperatur +32 Grad C*
*Unterbeschreibung 2 Mit Kennzeichnungsschild aus Kunststoff, B/H 13x10cm,*
Mit Kennzeichnungsschild aus Kunststoff, B/H 13x10cm,
Befestigung durch Kleben, Untergrund Beton/Trockenbau,
mit Angaben zu Systembezeichnung, Zulassungs-/Prüfzeugnis-Nummer,
Errichterfirma, Erstelldatum, fortlaufende Nummerierung (siehe auch separate Position Brandschutzdokumentation).

**2.4.3.2.70 Brandschutzabschottung Rohr Stahl niro R90 DN80 Decke D 300mm Durchm. 200-250mm Ringspalt bis 15mm**
*** Leitbeschreibung
STLB-Bau 2026-04 047
Brandschutzabschottung von Rohrleitung aus nichtrostendem Stahl, mit allgemeinem bauaufsichtlichen Prüfzeugnis/allgemeiner bauaufsichtlicher Zulassung, Feuerwiderstandsklasse R 90 DIN 4102-11,
Rohrleitung nicht gedämmt, DN 80, Verlegung im Gebäude, Arbeitshöhe des Montageortes bis 5,5 m über der Standfläche des hierfür erforderlichen Gerüstes, Gerüst wird gesondert vergütet, Decke aus Beton, Dicke 300 mm, runder Durchbruch ohne Hüllrohr, Durchmesser über 200 bis 250 mm, freier Ringspalt im Durchbruch bis 15 mm, Spalt füllen mit Brandschutzmörtel.
Menge: 56,000 St
DIN 276-2018 / IBP: 434
Bauabschnitte / Kostenträger: 434
*Unterbeschreibung 1 min. Medium-Betriebstemperatur +5 Grad C, max. relative Luftfeuchte 75%, max. Umgebungstemperatur +32 Grad C*
*Unterbeschreibung 2 Mit Kennzeichnungsschild aus Kunststoff, B/H 13x10cm,*
Mit Kennzeichnungsschild aus Kunststoff, B/H 13x10cm,
Befestigung durch Kleben, Untergrund Beton/Trockenbau,
mit Angaben zu Systembezeichnung, Zulassungs-/Prüfzeugnis-Nummer,
Errichterfirma, Erstelldatum, fortlaufende Nummerierung (siehe auch separate Position Brandschutzdokumentation).

**2.4.3.2.80 Brandschutzabschottung Rohr Stahl niro R90 DN100 Decke D 300mm Durchm. 200-250mm Ringspalt bis 15mm**
*** Leitbeschreibung
STLB-Bau 2026-04 047
Brandschutzabschottung von Rohrleitung aus nichtrostendem Stahl, mit allgemeinem bauaufsichtlichen Prüfzeugnis/allgemeiner bauaufsichtlicher Zulassung, Feuerwiderstandsklasse R 90 DIN 4102-11,
Rohrleitung nicht gedämmt, DN 100, Verlegung im Gebäude, Arbeitshöhe des Montageortes bis 5,5 m über der Standfläche des hierfür erforderlichen Gerüstes, Gerüst wird gesondert vergütet, Decke aus Beton, Dicke 300 mm, runder Durchbruch ohne Hüllrohr, Durchmesser über 200 bis 250 mm, freier Ringspalt im Durchbruch bis 15 mm, Spalt füllen mit Brandschutzmörtel.
Menge: 18,000 St
DIN 276-2018 / IBP: 434
Bauabschnitte / Kostenträger: 434
*Unterbeschreibung 1 min. Medium-Betriebstemperatur +5 Grad C, max. relative Luftfeuchte 75%, max. Umgebungstemperatur +32 Grad C*
*Unterbeschreibung 2 Mit Kennzeichnungsschild aus Kunststoff, B/H 13x10cm,*
Mit Kennzeichnungsschild aus Kunststoff, B/H 13x10cm,
Befestigung durch Kleben, Untergrund Beton/Trockenbau,
mit Angaben zu Systembezeichnung, Zulassungs-/Prüfzeugnis-Nummer,
Errichterfirma, Erstelldatum, fortlaufende Nummerierung (siehe auch separate Position Brandschutzdokumentation).

**2.4.3.2.90 Brandschutzabschottung Rohr Stahl niro R90 DN125 Decke D 300mm Durchm. 200-250mm Ringspalt bis 15mm**
*** Leitbeschreibung
STLB-Bau 2026-04 047
Brandschutzabschottung von Rohrleitung aus nichtrostendem Stahl, mit allgemeinem bauaufsichtlichen Prüfzeugnis/allgemeiner bauaufsichtlicher Zulassung, Feuerwiderstandsklasse R 90 DIN 4102-11,
Rohrleitung nicht gedämmt, DN 125, Verlegung im Gebäude, Arbeitshöhe des Montageortes bis 5,5 m über der Standfläche des hierfür erforderlichen Gerüstes, Gerüst wird gesondert vergütet, Decke aus Beton, Dicke 300 mm, runder Durchbruch ohne Hüllrohr, Durchmesser über 200 bis 250 mm, freier Ringspalt im Durchbruch bis 15 mm, Spalt füllen mit Brandschutzmörtel.
Menge: 16,000 St
DIN 276-2018 / IBP: 434
Bauabschnitte / Kostenträger: 434
*Unterbeschreibung 1 min. Medium-Betriebstemperatur +5 Grad C, max. relative Luftfeuchte 75%, max. Umgebungstemperatur +32 Grad C*
*Unterbeschreibung 2 Mit Kennzeichnungsschild aus Kunststoff, B/H 13x10cm,*
Mit Kennzeichnungsschild aus Kunststoff, B/H 13x10cm,
Befestigung durch Kleben, Untergrund Beton/Trockenbau,
mit Angaben zu Systembezeichnung, Zulassungs-/Prüfzeugnis-Nummer,
Errichterfirma, Erstelldatum, fortlaufende Nummerierung (siehe auch separate Position Brandschutzdokumentation).

**2.4.3.2.100 Brandschutzabschottung Rohr Stahl niro R90 DN150 Decke D 300mm Durchm. 200-250mm**
*** Leitbeschreibung
STLB-Bau 2026-04 047
Brandschutzabschottung von Rohrleitung aus nichtrostendem Stahl, mit allgemeinem bauaufsichtlichen Prüfzeugnis/allgemeiner bauaufsichtlicher Zulassung, Feuerwiderstandsklasse R 90 DIN 4102-11,
Rohrleitung nicht gedämmt, DN 150, Verlegung im Gebäude, Arbeitshöhe des Montageortes bis 5,5 m über der Standfläche des hierfür erforderlichen Gerüstes, Gerüst wird gesondert vergütet, Decke aus Beton, Dicke 300 mm, runder Durchbruch ohne Hüllrohr, Durchmesser über 200 bis 250 mm.
Menge: 6,000 St
DIN 276-2018 / IBP: 434
Bauabschnitte / Kostenträger: 434
*Unterbeschreibung 1 min. Medium-Betriebstemperatur +5 Grad C, max. relative Luftfeuchte 75%, max. Umgebungstemperatur +32 Grad C*
*Unterbeschreibung 2 Mit Kennzeichnungsschild aus Kunststoff, B/H 13x10cm,*
Mit Kennzeichnungsschild aus Kunststoff, B/H 13x10cm,
Befestigung durch Kleben, Untergrund Beton/Trockenbau,
mit Angaben zu Systembezeichnung, Zulassungs-/Prüfzeugnis-Nummer,
Errichterfirma, Erstelldatum, fortlaufende Nummerierung (siehe auch separate Position Brandschutzdokumentation).

**2.4.3.2.110 Brandschutzabschottung Rohr Stahl niro R90 DN200 Decke D 300mm Durchm. 200-250mm**
*** Leitbeschreibung
STLB-Bau 2026-04 047
Brandschutzabschottung von Rohrleitung aus nichtrostendem Stahl, mit allgemeinem bauaufsichtlichen Prüfzeugnis/allgemeiner bauaufsichtlicher Zulassung, Feuerwiderstandsklasse R 90 DIN 4102-11,
Rohrleitung nicht gedämmt, DN 200, Verlegung im Gebäude, Arbeitshöhe des Montageortes bis 5,5 m über der Standfläche des hierfür erforderlichen Gerüstes, Gerüst wird gesondert vergütet, Decke aus Beton, Dicke 300 mm, runder Durchbruch ohne Hüllrohr, Durchmesser über 200 bis 250 mm.
Menge: 8,000 St
DIN 276-2018 / IBP: 434
Bauabschnitte / Kostenträger: 434
*Unterbeschreibung 1 min. Medium-Betriebstemperatur +5 Grad C, max. relative Luftfeuchte 75%, max. Umgebungstemperatur +32 Grad C*
*Unterbeschreibung 2 Mit Kennzeichnungsschild aus Kunststoff, B/H 13x10cm,*
Mit Kennzeichnungsschild aus Kunststoff, B/H 13x10cm,
Befestigung durch Kleben, Untergrund Beton/Trockenbau,
mit Angaben zu Systembezeichnung, Zulassungs-/Prüfzeugnis-Nummer,
Errichterfirma, Erstelldatum, fortlaufende Nummerierung (siehe auch separate Position Brandschutzdokumentation).

###### 2.4.3.3 Brandschott nichtbrennbare Edelstahlrohrleitungen - Trockenbauwände, für Klimakaltwasser

*Hinweis: BS mit ABP/ABZ - Rund, Trockenbauwände 150mm (F90), bis 5,5m Montagehöhe*

**2.4.3.3.10 Brandschutzabschottung Rohr Stahl niro R90 DN20 Wand D 150mm Durchm. 50-100mm Ringspalt bis 15mm**
*** Leitbeschreibung
STLB-Bau 2026-04 047
Brandschutzabschottung von Rohrleitung aus nichtrostendem Stahl, mit allgemeinem bauaufsichtlichen Prüfzeugnis/allgemeiner bauaufsichtlicher Zulassung, Feuerwiderstandsklasse R 90 DIN 4102-11,
Rohrleitung nicht gedämmt, DN 20, Verlegung im Gebäude, Arbeitshöhe des Montageortes bis 5,5 m über der Standfläche des hierfür erforderlichen Gerüstes, Gerüst wird gesondert vergütet, Wand als Trennwand in Ständerbauart, Dicke 150 mm, runder Durchbruch ohne Hüllrohr, Durchmesser über 50 bis 100 mm, freier Ringspalt im Durchbruch bis 15 mm, Spalt füllen mit Gips.
Menge: 20,000 St
DIN 276-2018 / IBP: 434
Bauabschnitte / Kostenträger: 434
*Unterbeschreibung 1 min. Medium-Betriebstemperatur +5 Grad C, max. relative Luftfeuchte 75%, max. Umgebungstemperatur +32 Grad C*
*Unterbeschreibung 2 Mit Kennzeichnungsschild aus Kunststoff, B/H 13x10cm,*
Mit Kennzeichnungsschild aus Kunststoff, B/H 13x10cm,
Befestigung durch Kleben, Untergrund Beton/Trockenbau,
mit Angaben zu Systembezeichnung, Zulassungs-/Prüfzeugnis-Nummer,
Errichterfirma, Erstelldatum, fortlaufende Nummerierung(siehe auch separate Position Brandschutzdokumentation).

**2.4.3.3.20 Brandschutzabschottung Rohr Stahl niro R90 DN25 Wand D 150mm Durchm. 100-150mm Ringspalt bis 15mm**
*** Leitbeschreibung
STLB-Bau 2026-04 047
Brandschutzabschottung von Rohrleitung aus nichtrostendem Stahl, mit allgemeinem bauaufsichtlichen Prüfzeugnis/allgemeiner bauaufsichtlicher Zulassung, Feuerwiderstandsklasse R 90 DIN 4102-11,
Rohrleitung nicht gedämmt, DN 25, Verlegung im Gebäude, Arbeitshöhe des Montageortes bis 5,5 m über der Standfläche des hierfür erforderlichen Gerüstes, Gerüst wird gesondert vergütet, Wand als Trennwand in Ständerbauart, Dicke 150 mm, runder Durchbruch ohne Hüllrohr, Durchmesser über 100 bis 150 mm, freier Ringspalt im Durchbruch bis 15 mm, Spalt füllen mit Gips.
Menge: 22,000 St
DIN 276-2018 / IBP: 434
Bauabschnitte / Kostenträger: 434
*Unterbeschreibung 1 min. Medium-Betriebstemperatur +5 Grad C, max. relative Luftfeuchte 75%, max. Umgebungstemperatur +32 Grad C*
*Unterbeschreibung 2 Mit Kennzeichnungsschild aus Kunststoff, B/H 13x10cm,*
Mit Kennzeichnungsschild aus Kunststoff, B/H 13x10cm,
Befestigung durch Kleben, Untergrund Beton/Trockenbau,
mit Angaben zu Systembezeichnung, Zulassungs-/Prüfzeugnis-Nummer,
Errichterfirma, Erstelldatum, fortlaufende Nummerierung(siehe auch separate Position Brandschutzdokumentation).

**2.4.3.3.30 Brandschutzabschottung Rohr Stahl niro R90 DN32 Wand D 150mm Durchm. 100-150mm Ringspalt bis 15mm**
*** Leitbeschreibung
STLB-Bau 2026-04 047
Brandschutzabschottung von Rohrleitung aus nichtrostendem Stahl, mit allgemeinem bauaufsichtlichen Prüfzeugnis/allgemeiner bauaufsichtlicher Zulassung, Feuerwiderstandsklasse R 90 DIN 4102-11,
Rohrleitung nicht gedämmt, DN 32, Verlegung im Gebäude, Arbeitshöhe des Montageortes bis 5,5 m über der Standfläche des hierfür erforderlichen Gerüstes, Gerüst wird gesondert vergütet, Wand als Trennwand in Ständerbauart, Dicke 150 mm, runder Durchbruch ohne Hüllrohr, Durchmesser über 100 bis 150 mm, freier Ringspalt im Durchbruch bis 15 mm, Spalt füllen mit Gips.
Menge: 30,000 St
DIN 276-2018 / IBP: 434
Bauabschnitte / Kostenträger: 434
*Unterbeschreibung 1 min. Medium-Betriebstemperatur +5 Grad C, max. relative Luftfeuchte 75%, max. Umgebungstemperatur +32 Grad C*
*Unterbeschreibung 2 Mit Kennzeichnungsschild aus Kunststoff, B/H 13x10cm,*
Mit Kennzeichnungsschild aus Kunststoff, B/H 13x10cm,
Befestigung durch Kleben, Untergrund Beton/Trockenbau,
mit Angaben zu Systembezeichnung, Zulassungs-/Prüfzeugnis-Nummer,
Errichterfirma, Erstelldatum, fortlaufende Nummerierung(siehe auch separate Position Brandschutzdokumentation).

**2.4.3.3.40 Brandschutzabschottung Rohr Stahl niro R90 DN40 Wand D 150mm Durchm. 100-150mm Ringspalt bis 15mm**
*** Leitbeschreibung
STLB-Bau 2026-04 047
Brandschutzabschottung von Rohrleitung aus nichtrostendem Stahl, mit allgemeinem bauaufsichtlichen Prüfzeugnis/allgemeiner bauaufsichtlicher Zulassung, Feuerwiderstandsklasse R 90 DIN 4102-11,
Rohrleitung nicht gedämmt, DN 40, Verlegung im Gebäude, Arbeitshöhe des Montageortes bis 5,5 m über der Standfläche des hierfür erforderlichen Gerüstes, Gerüst wird gesondert vergütet, Wand als Trennwand in Ständerbauart, Dicke 150 mm, runder Durchbruch ohne Hüllrohr, Durchmesser über 100 bis 150 mm, freier Ringspalt im Durchbruch bis 15 mm, Spalt füllen mit Gips.
Menge: 32,000 St
DIN 276-2018 / IBP: 434
Bauabschnitte / Kostenträger: 434
*Unterbeschreibung 1 min. Medium-Betriebstemperatur +5 Grad C, max. relative Luftfeuchte 75%, max. Umgebungstemperatur +32 Grad C*
*Unterbeschreibung 2 Mit Kennzeichnungsschild aus Kunststoff, B/H 13x10cm,*
Mit Kennzeichnungsschild aus Kunststoff, B/H 13x10cm,
Befestigung durch Kleben, Untergrund Beton/Trockenbau,
mit Angaben zu Systembezeichnung, Zulassungs-/Prüfzeugnis-Nummer,
Errichterfirma, Erstelldatum, fortlaufende Nummerierung(siehe auch separate Position Brandschutzdokumentation).

**2.4.3.3.50 Brandschutzabschottung Rohr Stahl niro R90 DN50 Wand D 150mm Durchm. 150-200mm Ringspalt bis 15mm**
*** Leitbeschreibung
STLB-Bau 2026-04 047
Brandschutzabschottung von Rohrleitung aus nichtrostendem Stahl, mit allgemeinem bauaufsichtlichen Prüfzeugnis/allgemeiner bauaufsichtlicher Zulassung, Feuerwiderstandsklasse R 90 DIN 4102-11,
Rohrleitung nicht gedämmt, DN 50, Verlegung im Gebäude, Arbeitshöhe des Montageortes bis 5,5 m über der Standfläche des hierfür erforderlichen Gerüstes, Gerüst wird gesondert vergütet, Wand als Trennwand in Ständerbauart, Dicke 150 mm, runder Durchbruch ohne Hüllrohr, Durchmesser über 150 bis 200 mm, freier Ringspalt im Durchbruch bis 15 mm, Spalt füllen mit Gips.
Menge: 20,000 St
DIN 276-2018 / IBP: 434
Bauabschnitte / Kostenträger: 434
*Unterbeschreibung 1 min. Medium-Betriebstemperatur +5 Grad C, max. relative Luftfeuchte 75%, max. Umgebungstemperatur +32 Grad C*
*Unterbeschreibung 2 Mit Kennzeichnungsschild aus Kunststoff, B/H 13x10cm,*
Mit Kennzeichnungsschild aus Kunststoff, B/H 13x10cm,
Befestigung durch Kleben, Untergrund Beton/Trockenbau,
mit Angaben zu Systembezeichnung, Zulassungs-/Prüfzeugnis-Nummer,
Errichterfirma, Erstelldatum, fortlaufende Nummerierung(siehe auch separate Position Brandschutzdokumentation).

**2.4.3.3.60 Brandschutzabschottung Rohr Stahl niro R90 DN65 Wand D 150mm Durchm. 150-200mm Ringspalt bis 15mm**
*** Leitbeschreibung
STLB-Bau 2026-04 047
Brandschutzabschottung von Rohrleitung aus nichtrostendem Stahl, mit allgemeinem bauaufsichtlichen Prüfzeugnis/allgemeiner bauaufsichtlicher Zulassung, Feuerwiderstandsklasse R 90 DIN 4102-11,
Rohrleitung nicht gedämmt, DN 65, Verlegung im Gebäude, Arbeitshöhe des Montageortes bis 5,5 m über der Standfläche des hierfür erforderlichen Gerüstes, Gerüst wird gesondert vergütet, Wand als Trennwand in Ständerbauart, Dicke 150 mm, runder Durchbruch ohne Hüllrohr, Durchmesser über 150 bis 200 mm, freier Ringspalt im Durchbruch bis 15 mm, Spalt füllen mit Gips.
Menge: 40,000 St
DIN 276-2018 / IBP: 434
Bauabschnitte / Kostenträger: 434
*Unterbeschreibung 1 min. Medium-Betriebstemperatur +5 Grad C, max. relative Luftfeuchte 75%, max. Umgebungstemperatur +32 Grad C*
*Unterbeschreibung 2 Mit Kennzeichnungsschild aus Kunststoff, B/H 13x10cm,*
Mit Kennzeichnungsschild aus Kunststoff, B/H 13x10cm,
Befestigung durch Kleben, Untergrund Beton/Trockenbau,
mit Angaben zu Systembezeichnung, Zulassungs-/Prüfzeugnis-Nummer,
Errichterfirma, Erstelldatum, fortlaufende Nummerierung(siehe auch separate Position Brandschutzdokumentation).

**2.4.3.3.70 Brandschutzabschottung Rohr Stahl niro R90 DN80 Wand D 150mm Durchm. 200-250mm Ringspalt bis 15mm**
*** Leitbeschreibung
STLB-Bau 2026-04 047
Brandschutzabschottung von Rohrleitung aus nichtrostendem Stahl, mit allgemeinem bauaufsichtlichen Prüfzeugnis/allgemeiner bauaufsichtlicher Zulassung, Feuerwiderstandsklasse R 90 DIN 4102-11,
Rohrleitung nicht gedämmt, DN 80, Verlegung im Gebäude, Arbeitshöhe des Montageortes bis 5,5 m über der Standfläche des hierfür erforderlichen Gerüstes, Gerüst wird gesondert vergütet, Wand als Trennwand in Ständerbauart, Dicke 150 mm, runder Durchbruch ohne Hüllrohr, Durchmesser über 200 bis 250 mm, freier Ringspalt im Durchbruch bis 15 mm, Spalt füllen mit Gips.
Menge: 22,000 St
DIN 276-2018 / IBP: 434
Bauabschnitte / Kostenträger: 434
*Unterbeschreibung 1 min. Medium-Betriebstemperatur +5 Grad C, max. relative Luftfeuchte 75%, max. Umgebungstemperatur +32 Grad C*
*Unterbeschreibung 2 Mit Kennzeichnungsschild aus Kunststoff, B/H 13x10cm,*
Mit Kennzeichnungsschild aus Kunststoff, B/H 13x10cm,
Befestigung durch Kleben, Untergrund Beton/Trockenbau,
mit Angaben zu Systembezeichnung, Zulassungs-/Prüfzeugnis-Nummer,
Errichterfirma, Erstelldatum, fortlaufende Nummerierung(siehe auch separate Position Brandschutzdokumentation).

**2.4.3.3.80 Brandschutzabschottung Rohr Stahl niro R90 DN100 Wand D 150mm Durchm. 200-250mm Ringspalt bis 15mm**
*** Leitbeschreibung
STLB-Bau 2026-04 047
Brandschutzabschottung von Rohrleitung aus nichtrostendem Stahl, mit allgemeinem bauaufsichtlichen Prüfzeugnis/allgemeiner bauaufsichtlicher Zulassung, Feuerwiderstandsklasse R 90 DIN 4102-11,
Rohrleitung nicht gedämmt, DN 100, Verlegung im Gebäude, Arbeitshöhe des Montageortes bis 5,5 m über der Standfläche des hierfür erforderlichen Gerüstes, Gerüst wird gesondert vergütet, Wand als Trennwand in Ständerbauart, Dicke 150 mm, runder Durchbruch ohne Hüllrohr, Durchmesser über 200 bis 250 mm, freier Ringspalt im Durchbruch bis 15 mm, Spalt füllen mit Gips.
Menge: 8,000 St
DIN 276-2018 / IBP: 434
Bauabschnitte / Kostenträger: 434
*Unterbeschreibung 1 min. Medium-Betriebstemperatur +5 Grad C, max. relative Luftfeuchte 75%, max. Umgebungstemperatur +32 Grad C*
*Unterbeschreibung 2 Mit Kennzeichnungsschild aus Kunststoff, B/H 13x10cm,*
Mit Kennzeichnungsschild aus Kunststoff, B/H 13x10cm,
Befestigung durch Kleben, Untergrund Beton/Trockenbau,
mit Angaben zu Systembezeichnung, Zulassungs-/Prüfzeugnis-Nummer,
Errichterfirma, Erstelldatum, fortlaufende Nummerierung(siehe auch separate Position Brandschutzdokumentation).

### 3 439 LUFTTECHNISCHE ANLAGEN, SONSTIGES

*Hinweis: Nachfolgende Leistungen beziehen sich auf alle die unter Luftleitungen genannten Medien, Montageorte und -höhen sowie ggf. zusätzlich beschriebene Sicherungsmaßnahmen.*
Nachfolgende Leistungen beziehen sich auf alle die unter Luftleitungen genannten Medien, Montageorte und -höhen sowie ggf. zusätzlich beschriebene Sicherungsmaßnahmen.
Behinderungen durch beengte Montage- und Platzverhältnisse sind grundsätzlich in den Einheitspreisen mit einzukalkulieren.

#### 3.1 Lüftungsdecken

##### 3.1.1 Küche

###### 3.1.1.1 Lüftungsdecke für Zu- und Abluft in Gewerblichen Küchen

*Hinweis*

**3.1.1.1.10 Lüftungsdecke für Großküchen (VSZ Spülküche)**
*** Leitbeschreibung
Lüftungsdecke für Großküchen (VSZ Spülküche)
als einheitlicher Deckenverbund in modularer und reversibler Bauweise,
ohne Paneele bestehend aus:

Aktivkassetten für Ab- (Aerosolabscheider) und Zuluftfunktion
Werkstoff CNS 1.4301.
Rastermaß 510 x 500 mm, luftmengenregulierbar durch bedarfsweise eingesetzte Kassetten ohne Funktion mit gleichem Rastermaß, ohne Werkzeug aus dem Deckenverbund herausnehmbar, Kassetten konstruktionsbedingt in den Profilen zieh- und schiebbar, so dass Großküchengeräte und Arbeitstische zur
Deckenreinigung nicht bestiegen werden müssen.
Die Funktion und die Wirkung der Kassetten sind so konzipiert, dass diese in
der Spülmaschine gereinigt werden können. Bauweise der Aktivkassetten einteilig ohne lose Sammelrinnen zur Reduzierung der Spülzeiten in der Spülmaschine.

Kassetten mit integriertem Sammelrinnensystem, Einrichtungen zur Ableitung
und Drainage des Aerosolates mit separaten Anschlüssen an den Fettabscheider, Anbau von Sammelgefässen bzw. Anbringung von Ablassöffnungen
sind nicht erforderlich.

Zur Reinigung sind maximal 4 Teile pro m2 zu entnehmen.

Aktivkassetten für Zuluftanwendung baugleich und völlig identisch mit
Abluftkassetten, deshalb beliebig tauschbar, Zuluftaktivkassetten entsprechend
VDI 2052/2017 mit Schichtströmungsprinzip, dadurch lastmindernd für den
Aufenthaltsbereich hinsichtlich stofflicher und thermischer Lasten,
Austrittsgeschwindigkeit < 0,2 m/s bezogen auf die Anströmfläche.

Komplette Deckenkonstruktion mit Prüfzeugnis zur Flammendurchschlagssicherheit im Brandfall, ein Prüfbescheid über die Flammendurchschlagssicherheit der Aerosolabscheider alleine ist nicht ausreichend. Das Prüfzeugnis ist zum Angebot vorzulegen. Angebote ohne den Nachweis der
Flammendurchschlagssicherheit können nicht gewertet werden.

Aerosolabscheider geprüft nach DIN EN 16282-6 Bauart F-1.
Das Prüfzeugnis ist auf Anfrage, aber spätestens im Auftragsfall vorzulegen.

Ausgenommen die Tragekonstruktion, sowie die Beleuchtung, besteht die
Lüftungsdecke ausschließlich aus Aerosolabscheidern geprüft nach DIN EN 16282-6
Bauart F-1 (ca. 90% der Gesamtfläche).
Oberhalb der Kochgeräte werden im gesamten Deckenverbund keine Bauteile ohne Flammendurchschlagsprüfung eingesetzt.

Konstruktiver Aufbau der Lüftungsdeckenkonstruktion maximal 100 mm.

Einschließlich Zubehör wie Trageprofil aus Aluminium, max. 35 mm breit -
bedarfsweise als separate Abrechnungsposition mit identischer Geometrie
bzw. Abmessung als LED-Profilbeleuchtung ausgeführt - komplette und
korrosionsfeste Abhängung sowie bedarfsweise Wand- und Zwischenfriese zur
Anpassung an die Raumgeometrie. Die Deckenkonstruktion wird im Raster von
510 mm x ca. 1.000 mm mit bauaufsichtlich zugelassenen Metalldübeln an
unterseitig ebenen und vollflächig anlastbaren Betondecken und bei anderen
tragenden Deckensystemen an bauseits vorhandenen Vorrichtungen
zur Deckenhängeraufnahme im identischen Raster befestigt.

Die integrierten Leuchten, Friese und Schwerpunktabscheider werden bei der
Deckenfläche übermessen.
Menge: 151,900 m2
DIN 276-2018 / IBP: 439
Bauabschnitte / Kostenträger: 439
*Unterbeschreibung 1 Hersteller / Typ*
Hersteller / Typ
Lüftungsdecke

Hersteller: '..................................................'
  (vom Bieter einzutragen)

Typ: '..................................................'
  (vom Bieter einzutragen)

**3.1.1.1.20 Flachkassetten für Zuluft- und Abluftfunktion**
Flachkassetten für Zuluft- und Abluftfunktion
Werkstoff CNS 1.4301.
Rastermaß 510 x 250 mm, luftmengenregulierbar durch bedarfsweise eingesetzte Kassetten ohne Funktion mit Rastermaß 510 x 500 mm, ohne Werkzeug aus dem Deckenverbund herausnehmbar und in der Spülmaschine reinigungsfähig.

Zuluftführung mittels Breitdüsensystem, Sicherung der Düsencharakteristik durch integrierte Prägungen der Kassetten. Abluftkassetten mit Ablufterfassung über Schlitzöffnung.

Konstruktiver Aufbau der Lüftungsdeckenkonstruktion maximal 100 mm.

Einschließlich Zubehör wie Trageprofil aus Aluminium, max. 35 mm breit -
bedarfsweise als separate Abrechnungsposition mit identischer Geometrie
bzw. Abmessung als LED-Profilbeleuchtung ausgeführt -komplette und
korrosionsfeste Abhängung sowie bedarfsweise Wand- und Zwischenfriese zur
Anpassung an die Raumgeometrie. Die Deckenkonstruktion wird im Raster von 510 mm x ca. 1.000 mm mit bauaufsichtlich zugelassenen Metalldübeln an unterseitig ebenen und vollflächig anlastbaren Betondecken und bei anderen tragenden Deckensystemen an bauseits vorhandenen Vorrichtungen zur Deckenhängeraufnahme im identischen Raster befestigt. Die integrierten Leuchten und die Friese werden bei der Deckenfläche übermessen.
Menge: 147,900 m2
DIN 276-2018 / IBP: 439
Bauabschnitte / Kostenträger: 439

**3.1.1.1.30 Lichtband LED (4 x 18W)**
Lichtband LED (4 x 18W)

zum niveaugleichen Einbau in die Lüftungsdecke, bestehend aus:

Beschichtetem Zincor- oder Aluminiumgehäuse mit Randgeometrie zum passgenauen Einlegen in die Trageprofile der Lüftungsdecke,
Farbe der Sichtseite:  weiß, Seidenglanz, ähnlich RAL 9010

Über die integrierten Tellerventile NW 100 mm können die Leuchten im
Abluftbereich an das Zuluftsystem angeschlossen werden.

Luftdurchsatz pro Gehäuse: 75 m3/h.

Abdeckscheibe aus strukturierten Makrolon-Platten,
extrem schlagfest und temperaturbeständig bis +120 °C.

Im Gehäuse integrierte Abstandshalter und Umlenkprofile stellen bei
Zuluftleuchten ein Strömungsbild sicher, dass die Streuscheibe
langfristig vor Verschmutzungen schützt.

Leuchtmittel mit drehbarem Anschlussteil zur optimalen Beleuchtung
des Arbeitsplatzes.

Schutzart:  IP 65
Leuchtmittel:  4x max. 18 Watt LED/T8; Schutzart: IP 65
Farbtemperatur:  4.000K, inkl. CE+TÜV+ROHS-Kennzeichnung

Beleuchtungsstärke:  ca. 500 Lux, entsprechend DIN EN 12464-1
Gehäuselänge:  1.500 mm.

Bauhöhe des Lichtbandes maximal 150 mm.

Jeder Leuchtkasten ist fertig verdrahtet bis zur Anschlussdose außerhalb des
Gehäuses.
Elektrozuleitung und Klemmarbeiten in der Anschlussdose bauseits.

Als Zulage zur Leistungsposition Lüftungsdecke
Menge: 63,000 M
DIN 276-2018 / IBP: 439
Bauabschnitte / Kostenträger: 439

**3.1.1.1.40 Luftdichte Abschottung**
Luftdichte Abschottung

im Deckenhohlraum als Trennung zwischen Zu- und Abluftbereich.
Werkstoff Aluminium.
Einschließlich Zubehör für Befestigung und Abdichtung, zum Einsatz kommen
vorzugsweise Silikon und FCKW-freier PU-Schaum.
Abschottungshöhe bis maximal 1.000 mm.

Als Zulage zur Leistungsposition Lüftungsdecke
Menge: 37,600 M
DIN 276-2018 / IBP: 439
Bauabschnitte / Kostenträger: 439

**3.1.1.1.50 Mediendurchführung durch luftdichte Abschottungen**
Mediendurchführung durch luftdichte Abschottungen

Herstellung von Durchdringung für Medienleitung (wie z.B. Kanäle, Kabeltrassen
oder wasserführende Leitungen)  durch die vertikale/horizontale luftdichte
Abschottung im Deckenhohlraum zwischen Zu- und Abluftbereich.

Die Durchdringungen werden fachgerecht und luftdicht mittels Silikon,
FCKW-freien PU-Schaum oder Aluminium abgedichtet.

Als Zulage zur Leistungsposition Lüftungsdecke
Menge: 40,000 St
DIN 276-2018 / IBP: 439
Bauabschnitte / Kostenträger: 439

**3.1.1.1.60 Horizontale Stützen - / Nischeneinkleidung,**
Horizontale Stützen - / Nischeneinkleidung,
(Deckenniveauausgleich).

Zur Schließung des Deckenausschnittes um Stützen und in Nischen mittels
Flachelementen.
Material und Oberflächen wie Kassettenbauteile aus CNS 1.4301.
Einschließlich Befestigungsmaterial und Auflagewinkel.

Als Zulage zur Leistungsposition Lüftungsdecke
Menge: 7,000 St
DIN 276-2018 / IBP: 439
Bauabschnitte / Kostenträger: 439

**3.1.1.1.70 Festpunkt - Unterkonstruktion**
Festpunkt - Unterkonstruktion

zur Deckenanlastung bei nicht unterseitig horizontal ebenen Betondecken oder
anderweitig zur Befestigung an nicht ausreichend geeigneten raumabschließenden Deckensystemen oder durch Abdeckung der baus. Deckenebene im Befestigungsraster durch baus. Installationen.
Bestehend aus Systemschienen mit Lochung in stabiler Ausführung,befestigt an
Gewindestäben oder unmittelbar an der Rohdecke montiert, zur Aufnahme
der Abhänger für die Lüftungsdecken-Trageprofile.
Je nach Bausituation kann es in der Menge erhebliche Abweichungen geben.

Als Zulage zur Leistungsposition Lüftungsdecke/ System Flachdecke
Menge: 90,000 M
DIN 276-2018 / IBP: 439
Bauabschnitte / Kostenträger: 439

**3.1.1.1.80 Melderkonsole**
Melderkonsole

zum Unterbau an Trageprofile, geeignet als Konsole für Grundplatten von
Rauch- oder Wärmedifferentialmeldern.
Material und Oberflächen wie Kassettenbauteile aus CNS 1.4301.
Konsole mit Grundplatte Durchmesser 90 mm, Bohrung für Kabeldurchführung durch Trageprofil zur Sicherstellung der uneingeschränkten Zieh- und
Schiebemöglichkeit der Kassetten, dadurch vollständiger Funktionserhalt der
lüftungstechnischen Merkmale, Konsole passgenau ausgeführt zur direkten
Befestigung an den Trageprofilen.

Als Zulage zur Leistungsposition Lüftungsdecke
Menge: 3,000 St
DIN 276-2018 / IBP: 439
Bauabschnitte / Kostenträger: 439

*Hinweis*

**3.1.1.1.90 Lüftungsdecke für Großküchen (VSZ Produktionsküche)**
*** Leitbeschreibung
Lüftungsdecke für Großküchen (VSZ Produktionsküche)
als einheitlicher Deckenverbund in modularer und reversibler Bauweise,
ohne Paneele bestehend aus:

Aktivkassetten für Ab- (Aerosolabscheider) und Zuluftfunktion
Werkstoff CNS 1.4301.
Rastermaß 510 x 500 mm, luftmengenregulierbar durch bedarfsweise eingesetzte Kassetten ohne Funktion mit gleichem Rastermaß, ohne Werkzeug aus dem Deckenverbund herausnehmbar, Kassetten konstruktionsbedingt in den Profilen zieh- und schiebbar, so dass Großküchengeräte und Arbeitstische zur
Deckenreinigung nicht bestiegen werden müssen.
Die Funktion und die Wirkung der Kassetten sind so konzipiert, dass diese in
der Spülmaschine gereinigt werden können. Bauweise der Aktivkassetten einteilig ohne lose Sammelrinnen zur Reduzierung der Spülzeiten in der Spülmaschine.

Kassetten mit integriertem Sammelrinnensystem, Einrichtungen zur Ableitung
und Drainage des Aerosolates mit separaten Anschlüssen an den Fettabscheider, Anbau von Sammelgefässen bzw. Anbringung von Ablassöffnungen
sind nicht erforderlich.

Zur Reinigung sind maximal 4 Teile pro m2 zu entnehmen.

Aktivkassetten für Zuluftanwendung baugleich und völlig identisch mit
Abluftkassetten, deshalb beliebig tauschbar, Zuluftaktivkassetten entsprechend
VDI 2052/2017 mit Schichtströmungsprinzip, dadurch lastmindernd für den
Aufenthaltsbereich hinsichtlich stofflicher und thermischer Lasten,
Austrittsgeschwindigkeit < 0,2 m/s bezogen auf die Anströmfläche.

Hergestellt, transportiert und in das Objekt eingebracht unter Berücksichtigung
der international gültigen Hygienestandards.

Komplette Deckenkonstruktion mit Prüfzeugnis zur Flammendurchschlagssicherheit im Brandfall, ein Prüfbescheid über die Flammendurchschlagssicherheit der Aerosolabscheider alleine ist nicht ausreichend. Das Prüfzeugnis ist im
Auftragsfall vorzulegen, Angebote ohne den Nachweis der
Flammendurchschlagssicherheit können nicht gewertet werden.

Aerosolabscheider geprüft nach DIN EN 16282-6 Bauart F-1.
Das Prüfzeugnis ist auf Anfrage, aber spätestens im Auftragsfall vorzulegen.

Ausgenommen die Tragekonstruktion, sowie die Beleuchtung, besteht die
Lüftungsdecke ausschließlich aus Aerosolabscheidern geprüft nach DIN EN 16282-6
Bauart F-1 (ca. 90% der Gesamtfläche).
Oberhalb der Kochgeräte werden im gesamten Deckenverbund keine Bauteile ohne Flammendurchschlagsprüfung eingesetzt.

Konstruktiver Aufbau der Lüftungsdeckenkonstruktion maximal 100 mm.

Einschließlich Zubehör wie Trageprofil aus Aluminium, max. 35 mm breit -
bedarfsweise als separate Abrechnungsposition mit identischer Geometrie
bzw. Abmessung als LED-Profilbeleuchtung ausgeführt - komplette und
korrosionsfeste Abhängung sowie bedarfsweise Wand- und Zwischenfriese zur
Anpassung an die Raumgeometrie. Die Deckenkonstruktion wird im Raster von
510 mm x ca. 1.000 mm mit bauaufsichtlich zugelassenen Metalldübeln an
unterseitig ebenen und vollflächig anlastbaren Betondecken und bei anderen
tragenden Deckensystemen an bauseits vorhandenen Vorrichtungen
zur Deckenhängeraufnahme im identischen Raster befestigt.

Die integrierten Leuchten, Friese und Schwerpunktabscheider werden bei der
Deckenfläche übermessen.
Menge: 9,000 m2
DIN 276-2018 / IBP: 439
Bauabschnitte / Kostenträger: 439
*Unterbeschreibung 1 Hersteller / Typ*
Hersteller / Typ
Lüftungsdecke

Hersteller: '..................................................'
  (vom Bieter einzutragen)

Typ: '..................................................'
  (vom Bieter einzutragen)

**3.1.1.1.100 Schwerpunktabscheider - dreireihig in konkaver Bauform**
Schwerpunktabscheider - dreireihig in konkaver Bauform
Werkstoff CNS 1.4301.

Für schwerpunktmäßige Erfassung der Küchenabluft über den wrasenintensiven
Geräten, Baubreite 1.530mm, Schwerpunktabscheider zur Aufnahme von
Hochleistungsabscheidern und Aktivkassetten geeignet,
bedarfsweise kombiniert mit Kassetten ohne Funktion. Verlängerung der
Reinigungsintervalle durch Schrägstellung der Abscheiderflächen, dadurch ist
ein Ablaufen des Aerosolates in die integrierten Fettsammelrinnen möglich.
Fettsammelrinnen jeweils seitlich, ausgeführt mit integrierten
Sechskant-Kugelablasshähnen und 3/8 Auslassdimension sowie Abschlussblenden.

Komplette Einheit aus dem Deckenverbund herausnehmbar.

Einschließlich Zubehör wie Trageprofil aus Aluminium, komplette und
korrosionsfeste Abhängung.
Kann mit der LED-Profilbeleuchtung der Kassettendecke kombiniert werden.

Der Einbau bzw. nachträgliche Einbau von Sensoren für Systeme
zur automatischen Luftmengenregulierung ist ohne Umbauten am
Schwerpunktabscheider und ohne Beeinträchtigung der Funktionalität möglich.

Als Zulage zu vorbeschriebener Lüftungsdecke.
Menge: 2,500 M
DIN 276-2018 / IBP: 439
Bauabschnitte / Kostenträger: 439

**3.1.1.1.110 Lichtband LED (4 x 18W)**
Lichtband LED (4 x 18W)

zum niveaugleichen Einbau in die Lüftungsdecke, bestehend aus:

Beschichtetem Zincor- oder Aluminiumgehäuse mit Randgeometrie zum passgenauen Einlegen in die Trageprofile der Lüftungsdecke,
Farbe der Sichtseite:  weiß, Seidenglanz, ähnlich RAL 9010

Über die integrierten Tellerventile NW 100 mm können die Leuchten im
Abluftbereich bauseits an das Zuluftsystem angeschlossen werden.

Luftdurchsatz pro Gehäuse: 75 m3/h.

Abdeckscheibe aus strukturierten Makrolon-Platten,
extrem schlagfest und temperaturbeständig bis +120 °C.

Im Gehäuse integrierte Abstandshalter und Umlenkprofile stellen bei
Zuluftleuchten ein Strömungsbild sicher, dass die Streuscheibe
langfristig vor Verschmutzungen schützt.

Leuchtmittel mit drehbarem Anschlussteil zur optimalen Beleuchtung
des Arbeitsplatzes.

Schutzart:  IP 65
Leuchtmittel:  4x max. 18 Watt LED/T8; Schutzart: IP 65
Farbtemperatur:  4.000K, inkl. CE+TÜV+ROHS-Kennzeichnung

Beleuchtungsstärke:  ca. 500 Lux, entsprechend DIN EN 12464-1
Gehäuselänge:  1.500 mm.

Bauhöhe des Lichtbandes maximal 150 mm.

Jeder Leuchtkasten ist fertig verdrahtet bis zur Anschlussdose außerhalb des
Gehäuses.
Elektrozuleitung und Klemmarbeiten in der Anschlussdose bauseits.

Als Zulage zur Leistungsposition Lüftungsdecke
Menge: 19,500 M
DIN 276-2018 / IBP: 439
Bauabschnitte / Kostenträger: 439

**3.1.1.1.120 Luftdichte Abschottung**
Luftdichte Abschottung

im Deckenhohlraum als Trennung zwischen Zu- und Abluftbereich.
Werkstoff Aluminium.
Einschließlich Zubehör für Befestigung und Abdichtung, zum Einsatz kommen
vorzugsweise Silikon und FCKW-freier PU-Schaum.
Abschottungshöhe bis maximal 1.000 mm.

Als Zulage zur Leistungsposition Lüftungsdecke
Menge: 22,500 M
DIN 276-2018 / IBP: 439
Bauabschnitte / Kostenträger: 439

**3.1.1.1.130 Mediendurchführung durch luftdichte Abschottungen**
Mediendurchführung durch luftdichte Abschottungen

Herstellung von Durchdringung für Medienleitung (wie z.B. Kanäle, Kabeltrassen
oder wasserführende Leitungen)  durch die vertikale/horizontale luftdichte
Abschottung im Deckenhohlraum zwischen Zu- und Abluftbereich.

Die Durchdringungen werden fachgerecht und luftdicht mittels Silikon,
FCKW-freien PU-Schaum oder Aluminium abgedichtet.

Als Zulage zur Leistungsposition Lüftungsdecke
Menge: 22,000 St
DIN 276-2018 / IBP: 439
Bauabschnitte / Kostenträger: 439

**3.1.1.1.140 Sichtbare Abschottung / Deckenversatz**
Sichtbare Abschottung / Deckenversatz

am Deckenende als sichtbare Schürze.
Werkstoff: ALU RAL 9010
Einschließlich Zubehör für Befestigung und Abdichtung.
Abschottungshöhe bis maximal 1.000 mm.

Als Zulage zur Leistungsposition System-Flachdecke
Menge: 8,700 M
DIN 276-2018 / IBP: 439
Bauabschnitte / Kostenträger: 439

**3.1.1.1.150 Horizontale Stützen - / Nischeneinkleidung,**
Horizontale Stützen - / Nischeneinkleidung,
(Deckenniveauausgleich).

Zur Schließung des Deckenausschnittes um Stützen und in Nischen mittels
Flachelementen.
Material und Oberflächen wie Kassettenbauteile aus CNS 1.4301.
Einschließlich Befestigungsmaterial und Auflagewinkel.

Als Zulage zur Leistungsposition Lüftungsdecke
Menge: 4,000 St
DIN 276-2018 / IBP: 439
Bauabschnitte / Kostenträger: 439

**3.1.1.1.160 Festpunkt - Unterkonstruktion**
Festpunkt - Unterkonstruktion

zur Deckenanlastung bei nicht unterseitig horizontal ebenen Betondecken oder
anderweitig zur Befestigung an nicht ausreichend geeigneten raumabschließenden Deckensystemen oder durch Abdeckung der baus. Deckenebene im Befestigungsraster durch baus. Installationen.
Bestehend aus Systemschienen mit Lochung in stabiler Ausführung,befestigt an
Gewindestäben oder unmittelbar an der Rohdecke montiert, zur Aufnahme
der Abhänger für die Lüftungsdecken-Trageprofile.
Je nach Bausituation kann es in der Menge erhebliche Abweichungen geben.

Als Zulage zur Leistungsposition Lüftungsdecke/ System Flachdecke
Menge: 21,000 M
DIN 276-2018 / IBP: 439
Bauabschnitte / Kostenträger: 439

**3.1.1.1.170 Melderkonsole**
Melderkonsole

zum Unterbau an Trageprofile, geeignet als Konsole für Grundplatten von
Rauch- oder Wärmedifferentialmeldern.
Material und Oberflächen wie Kassettenbauteile aus CNS 1.4301.
Konsole mit Grundplatte Durchmesser 90 mm, Bohrung für Kabeldurchführung durch Trageprofil zur Sicherstellung der uneingeschränkten Zieh- und
Schiebemöglichkeit der Kassetten, dadurch vollständiger Funktionserhalt der
lüftungstechnischen Merkmale, Konsole passgenau ausgeführt zur direkten
Befestigung an den Trageprofilen.

Als Zulage zur Leistungsposition Lüftungsdecke
Menge: 1,000 St
DIN 276-2018 / IBP: 439
Bauabschnitte / Kostenträger: 439

*Hinweis*

**3.1.1.1.180 Lüftungsdecke für Großküchen (VSZ Topfspüle)**
*** Leitbeschreibung
Lüftungsdecke für Großküchen (VSZ Topfspüle)
als einheitlicher Deckenverbund in modularer und reversibler Bauweise,
ohne Paneele bestehend aus:

Aktivkassetten für Ab- (Aerosolabscheider) und Zuluftfunktion
Werkstoff CNS 1.4301.
Rastermaß 510 x 500 mm, luftmengenregulierbar durch bedarfsweise eingesetzte Kassetten ohne Funktion mit gleichem Rastermaß, ohne Werkzeug aus dem Deckenverbund herausnehmbar, Kassetten konstruktionsbedingt in den Profilen zieh- und schiebbar, so dass Großküchengeräte und Arbeitstische zur
Deckenreinigung nicht bestiegen werden müssen.
Die Funktion und die Wirkung der Kassetten sind so konzipiert, dass diese in
der Spülmaschine gereinigt werden können. Bauweise der Aktivkassetten einteilig ohne lose Sammelrinnen zur Reduzierung der Spülzeiten in der Spülmaschine.

Kassetten mit integriertem Sammelrinnensystem, Einrichtungen zur Ableitung
und Drainage des Aerosolates mit separaten Anschlüssen an den Fettabscheider, Anbau von Sammelgefässen bzw. Anbringung von Ablassöffnungen
sind nicht erforderlich.

Zur Reinigung sind maximal 4 Teile pro m2 zu entnehmen.

Aktivkassetten für Zuluftanwendung baugleich und völlig identisch mit
Abluftkassetten, deshalb beliebig tauschbar, Zuluftaktivkassetten entsprechend
VDI 2052/2017 mit Schichtströmungsprinzip, dadurch lastmindernd für den
Aufenthaltsbereich hinsichtlich stofflicher und thermischer Lasten,
Austrittsgeschwindigkeit < 0,2 m/s bezogen auf die Anströmfläche.

Hergestellt, transportiert und in das Objekt eingebracht unter Berücksichtigung
der international gültigen Hygienestandards.

Komplette Deckenkonstruktion mit Prüfzeugnis zur Flammendurchschlagssicherheit im Brandfall, ein Prüfbescheid über die Flammendurchschlagssicherheit der Aerosolabscheider alleine ist nicht ausreichend. Das Prüfzeugnis ist im
Auftragsfall vorzulegen, Angebote ohne den Nachweis der
Flammendurchschlagssicherheit können nicht gewertet werden.

Aerosolabscheider geprüft nach DIN EN 16282-6 Bauart F-1.
Das Prüfzeugnis ist auf Anfrage, aber spätestens im Auftragsfall vorzulegen.

Ausgenommen die Tragekonstruktion, sowie die Beleuchtung, besteht die
Lüftungsdecke ausschließlich aus Aerosolabscheidern geprüft nach DIN EN 16282-6
Bauart F-1 (ca. 90% der Gesamtfläche).
Oberhalb der Kochgeräte werden im gesamten Deckenverbund keine Bauteile ohne Flammendurchschlagsprüfung eingesetzt.

Konstruktiver Aufbau der Lüftungsdeckenkonstruktion maximal 100 mm.

Einschließlich Zubehör wie Trageprofil aus Aluminium, max. 35 mm breit -
bedarfsweise als separate Abrechnungsposition mit identischer Geometrie
bzw. Abmessung als LED-Profilbeleuchtung ausgeführt - komplette und
korrosionsfeste Abhängung sowie bedarfsweise Wand- und Zwischenfriese zur
Anpassung an die Raumgeometrie. Die Deckenkonstruktion wird im Raster von
510 mm x ca. 1.000 mm mit bauaufsichtlich zugelassenen Metalldübeln an
unterseitig ebenen und vollflächig anlastbaren Betondecken und bei anderen
tragenden Deckensystemen an bauseits vorhandenen Vorrichtungen
zur Deckenhängeraufnahme im identischen Raster befestigt.

Die integrierten Leuchten, Friese und Schwerpunktabscheider werden bei der
Deckenfläche übermessen.
Menge: 8,300 m2
DIN 276-2018 / IBP: 439
Bauabschnitte / Kostenträger: 439
*Unterbeschreibung 1 Hersteller / Typ*
Hersteller / Typ
Lüftungsdecke

Hersteller: '..................................................'
  (vom Bieter einzutragen)

Typ: '..................................................'
  (vom Bieter einzutragen)

**3.1.1.1.190 Flachkassetten für Zuluft- und Abluftfunktion**
Flachkassetten für Zuluft- und Abluftfunktion
Werkstoff CNS 1.4301.
Rastermaß 510 x 250 mm, luftmengenregulierbar durch bedarfsweise eingesetzte Kassetten ohne Funktion mit Rastermaß 510 x 500 mm, ohne Werkzeug aus dem Deckenverbund herausnehmbar und in der Spülmaschine reinigungsfähig.

Zuluftführung mittels Breitdüsensystem, Sicherung der Düsencharakteristik durch integrierte Prägungen der Kassetten. Abluftkassetten mit Ablufterfassung über Schlitzöffnung.

Konstruktiver Aufbau der Lüftungsdeckenkonstruktion maximal 100 mm.

Einschließlich Zubehör wie Trageprofil aus Aluminium, max. 35 mm breit -
bedarfsweise als separate Abrechnungsposition mit identischer Geometrie
bzw. Abmessung als LED-Profilbeleuchtung ausgeführt -komplette und
korrosionsfeste Abhängung sowie bedarfsweise Wand- und Zwischenfriese zur
Anpassung an die Raumgeometrie. Die Deckenkonstruktion wird im Raster von 510 mm x ca. 1.000 mm mit bauaufsichtlich zugelassenen Metalldübeln an unterseitig ebenen und vollflächig anlastbaren Betondecken und bei anderen tragenden Deckensystemen an bauseits vorhandenen Vorrichtungen zur Deckenhängeraufnahme im identischen Raster befestigt. Die integrierten Leuchten und die Friese werden bei der Deckenfläche übermessen.
Menge: 17,700 m2
DIN 276-2018 / IBP: 439
Bauabschnitte / Kostenträger: 439

**3.1.1.1.200 Lichtband LED (4 x 18W)**
Lichtband LED (4 x 18W)

zum niveaugleichen Einbau in die Lüftungsdecke, bestehend aus:

Beschichtetem Zincor- oder Aluminiumgehäuse mit Randgeometrie zum passgenauen Einlegen in die Trageprofile der Lüftungsdecke,
Farbe der Sichtseite:  weiß, Seidenglanz, ähnlich RAL 9010

Über die integrierten Tellerventile NW 100 mm können die Leuchten im
Abluftbereich bauseits an das Zuluftsystem angeschlossen werden.

Luftdurchsatz pro Gehäuse: 75 m3/h.

Abdeckscheibe aus strukturierten Makrolon-Platten,
extrem schlagfest und temperaturbeständig bis +120 °C.

Im Gehäuse integrierte Abstandshalter und Umlenkprofile stellen bei
Zuluftleuchten ein Strömungsbild sicher, dass die Streuscheibe
langfristig vor Verschmutzungen schützt.

Leuchtmittel mit drehbarem Anschlussteil zur optimalen Beleuchtung
des Arbeitsplatzes.

Schutzart:  IP 65
Leuchtmittel:  4x max. 18 Watt LED/T8; Schutzart: IP 65
Farbtemperatur:  4.000K, inkl. CE+TÜV+ROHS-Kennzeichnung

Beleuchtungsstärke:  ca. 500 Lux, entsprechend DIN EN 12464-1
Gehäuselänge:  1.500 mm.

Bauhöhe des Lichtbandes maximal 150 mm.

Jeder Leuchtkasten ist fertig verdrahtet bis zur Anschlussdose außerhalb des
Gehäuses.
Elektrozuleitung und Klemmarbeiten in der Anschlussdose bauseits.

Als Zulage zur Leistungsposition Lüftungsdecke
Menge: 6,000 M
DIN 276-2018 / IBP: 439
Bauabschnitte / Kostenträger: 439

**3.1.1.1.210 Luftdichte Abschottung**
Luftdichte Abschottung

im Deckenhohlraum als Trennung zwischen Zu- und Abluftbereich.
Werkstoff Aluminium.
Einschließlich Zubehör für Befestigung und Abdichtung, zum Einsatz kommen
vorzugsweise Silikon und FCKW-freier PU-Schaum.
Abschottungshöhe bis maximal 1.000 mm.

Als Zulage zur Leistungsposition Lüftungsdecke
Menge: 6,100 M
DIN 276-2018 / IBP: 439
Bauabschnitte / Kostenträger: 439

**3.1.1.1.220 Mediendurchführung durch luftdichte Abschottungen**
Mediendurchführung durch luftdichte Abschottungen

Herstellung von Durchdringung für Medienleitung (wie z.B. Kanäle, Kabeltrassen
oder wasserführende Leitungen)  durch die vertikale/horizontale luftdichte
Abschottung im Deckenhohlraum zwischen Zu- und Abluftbereich.

Die Durchdringungen werden fachgerecht und luftdicht mittels Silikon,
FCKW-freien PU-Schaum oder Aluminium abgedichtet.

Als Zulage zur Leistungsposition Lüftungsdecke
Menge: 6,000 St
DIN 276-2018 / IBP: 439
Bauabschnitte / Kostenträger: 439

**3.1.1.1.230 Sichtbare Abschottung / Deckenversatz**
Sichtbare Abschottung / Deckenversatz

am Deckenende als sichtbare Schürze.
Werkstoff: ALU RAL 9010
Einschließlich Zubehör für Befestigung und Abdichtung.
Abschottungshöhe bis maximal 1.000 mm.

Als Zulage zur Leistungsposition System-Flachdecke
Menge: 4,300 M
DIN 276-2018 / IBP: 439
Bauabschnitte / Kostenträger: 439

**3.1.1.1.240 Festpunkt - Unterkonstruktion**
Festpunkt - Unterkonstruktion

zur Deckenanlastung bei nicht unterseitig horizontal ebenen Betondecken oder
anderweitig zur Befestigung an nicht ausreichend geeigneten raumabschließenden Deckensystemen oder durch Abdeckung der baus. Deckenebene im Befestigungsraster durch baus. Installationen.
Bestehend aus Systemschienen mit Lochung in stabiler Ausführung,befestigt an
Gewindestäben oder unmittelbar an der Rohdecke montiert, zur Aufnahme
der Abhänger für die Lüftungsdecken-Trageprofile.
Je nach Bausituation kann es in der Menge erhebliche Abweichungen geben.

Als Zulage zur Leistungsposition Lüftungsdecke/ System Flachdecke
Menge: 9,000 M
DIN 276-2018 / IBP: 439
Bauabschnitte / Kostenträger: 439

**3.1.1.1.250 Melderkonsole**
Melderkonsole

zum Unterbau an Trageprofile, geeignet als Konsole für Grundplatten von
Rauch- oder Wärmedifferentialmeldern.
Material und Oberflächen wie Kassettenbauteile aus CNS 1.4301.
Konsole mit Grundplatte Durchmesser 90 mm, Bohrung für Kabeldurchführung durch Trageprofil zur Sicherstellung der uneingeschränkten Zieh- und
Schiebemöglichkeit der Kassetten, dadurch vollständiger Funktionserhalt der
lüftungstechnischen Merkmale, Konsole passgenau ausgeführt zur direkten
Befestigung an den Trageprofilen.

Als Zulage zur Leistungsposition Lüftungsdecke
Menge: 1,000 St
DIN 276-2018 / IBP: 439
Bauabschnitte / Kostenträger: 439

*Hinweis*

**3.1.1.1.260 System-Flachdecke (VSZ Kalte Küche)**
*** Leitbeschreibung
System-Flachdecke (VSZ Kalte Küche)

für Küchennebenbereiche in flacher, hygienischer Bauweise,
im Wesentlichen bestehend aus:
den Aufnahmeprofilen für die Deckenpaneele als Wand- und Mittelprofilen in
L- und T- Form, in formgleicher Ausführung für Gehrungsanschnitte mit
rückseitig verdeckter Profilierung zur Aufnahme von Abhängern.
Die Profile haben aus Stabilitätsgründen eine Höhe von 80 mm
und eine Stärke von mindestens 1,2 mm.
Spannweiten bis 2.000 mm können ohne Auswechselung überbrückt werden.
Die Decke wird mit verzinkten Gewindestangen drucksteif abgehängt, somit kann auch bei der Reinigung Druck ausgeübt werden.

Die doppelt aufgekanteten Deckenpaneele besitzen eine Breite von 400 mm und Länge bis 2.000 mm.

Hergestellt, verschifft und in das Objekt eingebracht unter Berücksichtigung
der international gültigen Hygienestandards.

Werkstoff der L- + T Profile: Aluminium AL Mg Si 0,5, naturfarben eloxiert.
Werkstoff der Deckenelemente: Aluminium AL Mg 3 hh sichtseitig PVDF RAL 9010.

Die als Zulage definierten Positionen werden bei der Deckenfläche übermessen.
Menge: 23,000 m2
DIN 276-2018 / IBP: 439
Bauabschnitte / Kostenträger: 439
*Unterbeschreibung 1 Hersteller / Typ*
Hersteller / Typ
Lüftungsdecke

Hersteller: '..................................................'
  (vom Bieter einzutragen)

Typ: '..................................................'
  (vom Bieter einzutragen)

**3.1.1.1.270 System-Flachdecke Universalelemente für Ab- oder Zuluft**
System-Flachdecke Universalelemente für Ab- oder Zuluft

Werkstoff der Deckenelemente: Aluminium AL Mg 3 hh
sichtseitig PVDF RAL 9010

Flächenbündig in die Paneeldecke als selbstständiges Element integriert,
Luftdurchlasselement mit perforierter Lochblecheinlage ohne Werkzeug aus dem Deckenverbund herausnehmbar. Durchlässe ohne speziellen Luftanschlusskasten mit Luftführung über Druckkammer.
Luftleistung:  max. 500 m3/h

Als Zulage zur Leistungsposition System-Flachdecke
Menge: 2,000 St
DIN 276-2018 / IBP: 439
Bauabschnitte / Kostenträger: 439

**3.1.1.1.280 System-Flachdecke Universalelement für Ab- oder Zuluft mit Anschlusskasten**
System-Flachdecke Universalelement für Ab- oder Zuluft mit Anschlusskasten

Werkstoff der Deckenelemente: Aluminium AL Mg 3 hh
sichtseitig PVDF RAL 9010

Flächenbündig in die Paneeldecke als selbstständiges Element integriert,
Luftdurchlasselement mit perforierter Lochblecheinlage ohne Werkzeug
aus dem Deckenverbund herausnehmbar.
Durchlässe mit Luftanschlusskasten und Stutzen zum bauseitigen
Anschluss an das Kanalsystem

Luftleistung:  max. 500 m3/h
Anschluss-Stutzen: 2 Stck d=200mm

Als Zulage zur Leistungsposition System-Flachdecke
Menge: 2,000 St
DIN 276-2018 / IBP: 439
Bauabschnitte / Kostenträger: 439

**3.1.1.1.290 System-Flachdecke-Universalelement Leuchte mit LED zum niveaugleichen Einbau.**
System-Flachdecke-Universalelement Leuchte mit LED zum niveaugleichen Einbau.

Werkstoff des Deckenelementes:  Aluminium AL Mg 3 hh, sichtseitig PVDF RAL 9010

Leuchtgehäuse:  Aluminium Farbe der Sichtseite
  weiß Seidenglanz, ähnlich RAL 9010

Abdeckscheibe aus strukturierten Makrolon-Platten,
extrem schlagfest und temperaturbeständig bis +120 °C.

Schutzart:  IP 65
Leuchtmittel:  2x max. 24 Watt
Farbtemperatur:  4000K; inkl. CE+TÜV+ROHS-Kennzeichnung
Beleuchtungsstärke:  ca. 500 Lux, entsprechend DIN EN 12464-1
Gehäuselänge:  bis 2.000 mm
Gehäusebreite:  400 mm

Jeder Leuchtkasten ist fertig verdrahtet bis zur Anschlussdose außerhalb des
Gehäuses.
Elektrozuleitung und Klemmarbeiten in der Anschlussdose bauseits.

Als Zulage zur Leistungsposition System-Flachdecke
Menge: 6,000 St
DIN 276-2018 / IBP: 439
Bauabschnitte / Kostenträger: 439

**3.1.1.1.300 Sichtbare Abschottung / Deckenversatz**
Sichtbare Abschottung / Deckenversatz

am Deckenende als sichtbare Schürze.
Werkstoff: ALU RAL 9010
Einschließlich Zubehör für Befestigung und Abdichtung.
Abschottungshöhe bis maximal 1.000 mm.

Als Zulage zur Leistungsposition System-Flachdecke
Menge: 3,800 M
DIN 276-2018 / IBP: 439
Bauabschnitte / Kostenträger: 439

**3.1.1.1.310 Mediendurchführung durch luftdichte Abschottungen**
Mediendurchführung durch luftdichte Abschottungen

Herstellung von Durchdringung für Medienleitung (wie z.B. Kanäle, Kabeltrassen
oder wasserführende Leitungen)  durch die vertikale/horizontale luftdichte
Abschottung im Deckenhohlraum zwischen Zu- und Abluftbereich.

Die Durchdringungen werden fachgerecht und luftdicht mittels Silikon,
FCKW-freien PU-Schaum oder Aluminium abgedichtet.

Als Zulage zur Leistungsposition GIF Lüftungsdecke

Fabrikat der Planung / Typ:  GIF / MDF
Menge: 2,000 St
DIN 276-2018 / IBP: 439
Bauabschnitte / Kostenträger: 439

**3.1.1.1.320 Horizontale Stützeneinkleidung**
Horizontale Stützeneinkleidung

Zur Einfassung von Stützen, Säulen und Fensternischen
Material und Oberflächen wie Systemflachdecke (Aluminium RAL 9010)
einschließlich Befestigungsmaterial und Auflagewinkel.

Als Zulage zur Leistungsposition GIF System-Flachdecke

Fabrikat der Planung / Typ:  GIF / SFD-HS
Menge: 1,000 St
DIN 276-2018 / IBP: 439
Bauabschnitte / Kostenträger: 439

**3.1.1.1.330 Melderkonsole**
Melderkonsole

zum Unterbau an GIF-Trageprofile, geeignet als Konsole für Grundplatten von
Rauch- oder Wärmedifferentialmeldern.
Material und Oberflächen wie Kassettenbauteile aus CNS 1.4301.
Konsole mit Grundplatte Durchmesser 90 mm, Bohrung für Kabeldurchführung durch Trageprofil zur Sicherstellung der uneingeschränkten Zieh- und
Schiebemöglichkeit der Kassetten, dadurch vollständiger Funktionserhalt der
lüftungstechnischen Merkmale, Konsole passgenau ausgeführt zur direkten
Befestigung an den Trageprofilen.

Als Zulage zur Leistungsposition GIF Lüftungsdecke

Fabrikat der Planung / Typ:  GIF / MK
Menge: 1,000 St
DIN 276-2018 / IBP: 439
Bauabschnitte / Kostenträger: 439

*Hinweis*

**3.1.1.1.340 System-Flachdecke (VSZ Vorbereitung)**
*** Leitbeschreibung
System-Flachdecke (VSZ Vorbereitung)

für Küchennebenbereiche in flacher, hygienischer Bauweise,
im Wesentlichen bestehend aus:
den Aufnahmeprofilen für die Deckenpaneele als Wand- und Mittelprofilen in
L- und T- Form, in formgleicher Ausführung für Gehrungsanschnitte mit
rückseitig verdeckter Profilierung zur Aufnahme von Abhängern.
Die Profile haben aus Stabilitätsgründen eine Höhe von 80 mm
und eine Stärke von mindestens 1,2 mm.
Spannweiten bis 2.000 mm können ohne Auswechselung überbrückt werden.
Die Decke wird mit verzinkten Gewindestangen drucksteif abgehängt, somit kann auch bei der Reinigung Druck ausgeübt werden.

Die doppelt aufgekanteten Deckenpaneele besitzen eine Breite von 400 mm und Länge bis 2.000 mm.

Hergestellt, verschifft und in das Objekt eingebracht unter Berücksichtigung
der international gültigen Hygienestandards.

Werkstoff der L- + T Profile: Aluminium AL Mg Si 0,5, naturfarben eloxiert.
Werkstoff der Deckenelemente: Aluminium AL Mg 3 hh sichtseitig PVDF RAL 9010.

Die als Zulage definierten Positionen werden bei der Deckenfläche übermessen.

Fabrikat der Planung / Typ:  GIF ActiveVent GmbH / SFD
Menge: 21,200 m2
DIN 276-2018 / IBP: 439
Bauabschnitte / Kostenträger: 439
*Unterbeschreibung 1 Hersteller / Typ*
Hersteller / Typ
Lüftungsdecke

Hersteller: '..................................................'
  (vom Bieter einzutragen)

Typ: '..................................................'
  (vom Bieter einzutragen)

**3.1.1.1.350 System-Flachdecke Universalelemente für Ab- oder Zuluft**
System-Flachdecke Universalelemente für Ab- oder Zuluft

Werkstoff der Deckenelemente: Aluminium AL Mg 3 hh
sichtseitig PVDF RAL 9010

Flächenbündig in die Paneeldecke als selbstständiges Element integriert,
Luftdurchlasselement mit perforierter Lochblecheinlage ohne Werkzeug aus dem Deckenverbund herausnehmbar. Durchlässe ohne speziellen Luftanschlusskasten mit Luftführung über Druckkammer.
Luftleistung:  max. 500 m3/h

Als Zulage zur Leistungsposition GIF System-Flachdecke

Fabrikat der Planung / Typ:  GIF / SFD-ABZU
Menge: 2,000 St
DIN 276-2018 / IBP: 439
Bauabschnitte / Kostenträger: 439

**3.1.1.1.360 System-Flachdecke Universalelement für Ab- oder Zuluft mit Anschlusskasten**
System-Flachdecke Universalelement für Ab- oder Zuluft mit Anschlusskasten

Werkstoff der Deckenelemente: Aluminium AL Mg 3 hh
sichtseitig PVDF RAL 9010

Flächenbündig in die Paneeldecke als selbstständiges Element integriert,
Luftdurchlasselement mit perforierter Lochblecheinlage ohne Werkzeug
aus dem Deckenverbund herausnehmbar.
Durchlässe mit Luftanschlusskasten und Stutzen zum bauseitigen
Anschluss an das Kanalsystem

Luftleistung:  max. 500 m3/h
Anschluss-Stutzen: 2 Stck d=200mm

Als Zulage zur Leistungsposition GIF System-Flachdecke

Fabrikat der Planung / Typ:  GIF / SFD-ABZU-A
Menge: 2,000 St
DIN 276-2018 / IBP: 439
Bauabschnitte / Kostenträger: 439

**3.1.1.1.370 System-Flachdecke-Universalelement Leuchte mit LED zum niveaugleichen Einbau.**
System-Flachdecke-Universalelement Leuchte mit LED zum niveaugleichen Einbau.

Werkstoff des Deckenelementes:  Aluminium AL Mg 3 hh, sichtseitig PVDF RAL 9010

Leuchtgehäuse:  Aluminium Farbe der Sichtseite
  weiß Seidenglanz, ähnlich RAL 9010

Abdeckscheibe aus strukturierten Makrolon-Platten,
extrem schlagfest und temperaturbeständig bis +120 °C.

Schutzart:  IP 65
Leuchtmittel:  2x max. 24 Watt
Farbtemperatur:  4000K; inkl. CE+TÜV+ROHS-Kennzeichnung
Beleuchtungsstärke:  ca. 500 Lux, entsprechend DIN EN 12464-1
Gehäuselänge:  bis 2.000 mm
Gehäusebreite:  400 mm

Jeder Leuchtkasten ist fertig verdrahtet bis zur Anschlussdose außerhalb des
Gehäuses.
Elektrozuleitung und Klemmarbeiten in der Anschlussdose bauseits.

Als Zulage zur Leistungsposition GIF System-Flachdecke

Fabrikat der Planung / Typ:  GIF / SFD-L-LED
Menge: 6,000 St
DIN 276-2018 / IBP: 439
Bauabschnitte / Kostenträger: 439

**3.1.1.1.380 Sichtbare Abschottung / Deckenversatz**
Sichtbare Abschottung / Deckenversatz

am Deckenende als sichtbare Schürze.
Werkstoff: ALU RAL 9010
Einschließlich Zubehör für Befestigung und Abdichtung.
Abschottungshöhe bis maximal 1.000 mm.

Als Zulage zur Leistungsposition GIF System-Flachdecke

Fabrikat der Planung / Typ:  GIF / SFD-SA
Menge: 3,500 M
DIN 276-2018 / IBP: 439
Bauabschnitte / Kostenträger: 439

**3.1.1.1.390 Mediendurchführung durch luftdichte Abschottungen**
Mediendurchführung durch luftdichte Abschottungen

Herstellung von Durchdringung für Medienleitung (wie z.B. Kanäle, Kabeltrassen
oder wasserführende Leitungen)  durch die vertikale/horizontale luftdichte
Abschottung im Deckenhohlraum zwischen Zu- und Abluftbereich.

Die Durchdringungen werden fachgerecht und luftdicht mittels Silikon,
FCKW-freien PU-Schaum oder Aluminium abgedichtet.

Als Zulage zur Leistungsposition GIF Lüftungsdecke

Fabrikat der Planung / Typ:  GIF / MDF
Menge: 2,000 St
DIN 276-2018 / IBP: 439
Bauabschnitte / Kostenträger: 439

**3.1.1.1.400 Melderkonsole**
Melderkonsole

zum Unterbau an GIF-Trageprofile, geeignet als Konsole für Grundplatten von
Rauch- oder Wärmedifferentialmeldern.
Material und Oberflächen wie Kassettenbauteile aus CNS 1.4301.
Konsole mit Grundplatte Durchmesser 90 mm, Bohrung für Kabeldurchführung durch Trageprofil zur Sicherstellung der uneingeschränkten Zieh- und
Schiebemöglichkeit der Kassetten, dadurch vollständiger Funktionserhalt der
lüftungstechnischen Merkmale, Konsole passgenau ausgeführt zur direkten
Befestigung an den Trageprofilen.

Als Zulage zur Leistungsposition GIF Lüftungsdecke

Fabrikat der Planung / Typ:  GIF / MK
Menge: 1,000 St
DIN 276-2018 / IBP: 439
Bauabschnitte / Kostenträger: 439

*Hinweis*

**3.1.1.1.410 Lüftungsdecke für Großküchen (SO3 Spülküche)**
*** Leitbeschreibung
Lüftungsdecke für Großküchen (SO3 Spülküche)
als einheitlicher Deckenverbund in modularer und reversibler Bauweise,
ohne Paneele bestehend aus:

Aktivkassetten für Ab- (Aerosolabscheider) und Zuluftfunktion
Werkstoff CNS 1.4301.
Rastermaß 510 x 500 mm, luftmengenregulierbar durch bedarfsweise eingesetzte Kassetten ohne Funktion mit gleichem Rastermaß, ohne Werkzeug aus dem Deckenverbund herausnehmbar, Kassetten konstruktionsbedingt in den Profilen zieh- und schiebbar, so dass Großküchengeräte und Arbeitstische zur
Deckenreinigung nicht bestiegen werden müssen.
Die Funktion und die Wirkung der Kassetten sind so konzipiert, dass diese in
der Spülmaschine gereinigt werden können. Bauweise der Aktivkassetten einteilig ohne lose Sammelrinnen zur Reduzierung der Spülzeiten in der Spülmaschine.

Kassetten mit integriertem Sammelrinnensystem, Einrichtungen zur Ableitung
und Drainage des Aerosolates mit separaten Anschlüssen an den Fettabscheider, Anbau von Sammelgefässen bzw. Anbringung von Ablassöffnungen
sind nicht erforderlich.

Zur Reinigung sind maximal 4 Teile pro m2 zu entnehmen.

Aktivkassetten für Zuluftanwendung baugleich und völlig identisch mit
Abluftkassetten, deshalb beliebig tauschbar, Zuluftaktivkassetten entsprechend
VDI 2052/2017 mit Schichtströmungsprinzip, dadurch lastmindernd für den
Aufenthaltsbereich hinsichtlich stofflicher und thermischer Lasten,
Austrittsgeschwindigkeit < 0,2 m/s bezogen auf die Anströmfläche.

Hergestellt, transportiert und in das Objekt eingebracht unter Berücksichtigung
der international gültigen Hygienestandards.

Komplette Deckenkonstruktion mit Prüfzeugnis zur Flammendurchschlagssicherheit im Brandfall, ein Prüfbescheid über die Flammendurchschlagssicherheit der Aerosolabscheider alleine ist nicht ausreichend. Das Prüfzeugnis ist im
Auftragsfall vorzulegen, Angebote ohne den Nachweis der
Flammendurchschlagssicherheit können nicht gewertet werden.

Aerosolabscheider geprüft nach DIN EN 16282-6 Bauart F-1.
Das Prüfzeugnis ist auf Anfrage, aber spätestens im Auftragsfall vorzulegen.

Ausgenommen die Tragekonstruktion, sowie die Beleuchtung, besteht die
Lüftungsdecke ausschließlich aus Aerosolabscheidern geprüft nach DIN EN 16282-6
Bauart F-1 (ca. 90% der Gesamtfläche).
Oberhalb der Kochgeräte werden im gesamten Deckenverbund keine Bauteile ohne Flammendurchschlagsprüfung eingesetzt.

Konstruktiver Aufbau der Lüftungsdeckenkonstruktion maximal 100 mm.

Einschließlich Zubehör wie Trageprofil aus Aluminium, max. 35 mm breit -
bedarfsweise als separate Abrechnungsposition mit identischer Geometrie
bzw. Abmessung als LED-Profilbeleuchtung ausgeführt - komplette und
korrosionsfeste Abhängung sowie bedarfsweise Wand- und Zwischenfriese zur
Anpassung an die Raumgeometrie. Die Deckenkonstruktion wird im Raster von
510 mm x ca. 1.000 mm mit bauaufsichtlich zugelassenen Metalldübeln an
unterseitig ebenen und vollflächig anlastbaren Betondecken und bei anderen
tragenden Deckensystemen an bauseits vorhandenen Vorrichtungen
zur Deckenhängeraufnahme im identischen Raster befestigt.

Die integrierten Leuchten, Friese und Schwerpunktabscheider werden bei der
Deckenfläche übermessen.
Menge: 36,500 m2
DIN 276-2018 / IBP: 439
Bauabschnitte / Kostenträger: 439
*Unterbeschreibung 1 Hersteller / Typ*
Hersteller / Typ
Lüftungsdecke

Hersteller: '..................................................'
  (vom Bieter einzutragen)

Typ: '..................................................'
  (vom Bieter einzutragen)

**3.1.1.1.420 Lichtband LED (4 x 18W)**
Lichtband LED (4 x 18W)

zum niveaugleichen Einbau in die Lüftungsdecke, bestehend aus:

Beschichtetem Zincor- oder Aluminiumgehäuse mit Randgeometrie zum passgenauen Einlegen in die Trageprofile der Lüftungsdecke,
Farbe der Sichtseite:  weiß, Seidenglanz, ähnlich RAL 9010

Über die integrierten Tellerventile NW 100 mm können die Leuchten im
Abluftbereich bauseits an das Zuluftsystem angeschlossen werden.

Luftdurchsatz pro Gehäuse: 75 m3/h.

Abdeckscheibe aus strukturierten Makrolon-Platten,
extrem schlagfest und temperaturbeständig bis +120 °C.

Im Gehäuse integrierte Abstandshalter und Umlenkprofile stellen bei
Zuluftleuchten ein Strömungsbild sicher, dass die Streuscheibe
langfristig vor Verschmutzungen schützt.

Leuchtmittel mit drehbarem Anschlussteil zur optimalen Beleuchtung
des Arbeitsplatzes.

Schutzart:  IP 65
Leuchtmittel:  4x max. 18 Watt LED/T8; Schutzart: IP 65
Farbtemperatur:  4.000K, inkl. CE+TÜV+ROHS-Kennzeichnung

Beleuchtungsstärke:  ca. 500 Lux, entsprechend DIN EN 12464-1
Gehäuselänge:  1.500 mm.

Bauhöhe des Lichtbandes maximal 150 mm.

Jeder Leuchtkasten ist fertig verdrahtet bis zur Anschlussdose außerhalb des
Gehäuses.
Elektrozuleitung und Klemmarbeiten in der Anschlussdose bauseits.

Als Zulage zur Leistungsposition Lüftungsdecke
Menge: 9,000 M
DIN 276-2018 / IBP: 439
Bauabschnitte / Kostenträger: 439

**3.1.1.1.430 Luftdichte Abschottung**
Luftdichte Abschottung

im Deckenhohlraum als Trennung zwischen Zu- und Abluftbereich.
Werkstoff Aluminium.
Einschließlich Zubehör für Befestigung und Abdichtung, zum Einsatz kommen
vorzugsweise Silikon und FCKW-freier PU-Schaum.
Abschottungshöhe bis maximal 1.000 mm.

Als Zulage zur Leistungsposition Lüftungsdecke
Menge: 10,500 M
DIN 276-2018 / IBP: 439
Bauabschnitte / Kostenträger: 439

**3.1.1.1.440 Mediendurchführung durch luftdichte Abschottungen**
Mediendurchführung durch luftdichte Abschottungen

Herstellung von Durchdringung für Medienleitung (wie z.B. Kanäle, Kabeltrassen
oder wasserführende Leitungen)  durch die vertikale/horizontale luftdichte
Abschottung im Deckenhohlraum zwischen Zu- und Abluftbereich.

Die Durchdringungen werden fachgerecht und luftdicht mittels Silikon,
FCKW-freien PU-Schaum oder Aluminium abgedichtet.

Als Zulage zur Leistungsposition Lüftungsdecke
Menge: 3,000 St
DIN 276-2018 / IBP: 439
Bauabschnitte / Kostenträger: 439

**3.1.1.1.450 Horizontale Stützen - / Nischeneinkleidung,**
Horizontale Stützen - / Nischeneinkleidung,
(Deckenniveauausgleich).

Zur Schließung des Deckenausschnittes um Stützen und in Nischen mittels
Flachelementen.
Material und Oberflächen wie Kassettenbauteile aus CNS 1.4301.
Einschließlich Befestigungsmaterial und Auflagewinkel.

Als Zulage zur Leistungsposition Lüftungsdecke
Menge: 3,000 St
DIN 276-2018 / IBP: 439
Bauabschnitte / Kostenträger: 439

**3.1.1.1.460 Festpunkt - Unterkonstruktion**
Festpunkt - Unterkonstruktion

zur Deckenanlastung bei nicht unterseitig horizontal ebenen Betondecken oder
anderweitig zur Befestigung an nicht ausreichend geeigneten raumabschließenden Deckensystemen oder durch Abdeckung der baus. Deckenebene im Befestigungsraster durch baus. Installationen.
Bestehend aus Systemschienen mit Lochung in stabiler Ausführung,befestigt an
Gewindestäben oder unmittelbar an der Rohdecke montiert, zur Aufnahme
der Abhänger für die Lüftungsdecken-Trageprofile.
Je nach Bausituation kann es in der Menge erhebliche Abweichungen geben.

Als Zulage zur Leistungsposition Lüftungsdecke/ System Flachdecke
Menge: 12,000 M
DIN 276-2018 / IBP: 439
Bauabschnitte / Kostenträger: 439

**3.1.1.1.470 Melderkonsole**
Melderkonsole

zum Unterbau an GIF-Trageprofile, geeignet als Konsole für Grundplatten von
Rauch- oder Wärmedifferentialmeldern.
Material und Oberflächen wie Kassettenbauteile aus CNS 1.4301.
Konsole mit Grundplatte Durchmesser 90 mm, Bohrung für Kabeldurchführung durch Trageprofil zur Sicherstellung der uneingeschränkten Zieh- und
Schiebemöglichkeit der Kassetten, dadurch vollständiger Funktionserhalt der
lüftungstechnischen Merkmale, Konsole passgenau ausgeführt zur direkten
Befestigung an den Trageprofilen.

Als Zulage zur Leistungsposition Lüftungsdecke
Menge: 1,000 St
DIN 276-2018 / IBP: 439
Bauabschnitte / Kostenträger: 439

*Hinweis*

**3.1.1.1.480 Lüftungsdecke für Großküchen (SO3 Küche Cafeteria)**
*** Leitbeschreibung
Lüftungsdecke für Großküchen (SO3 Küche Cafeteria)
als einheitlicher Deckenverbund in modularer und reversibler Bauweise,
ohne Paneele bestehend aus:

Aktivkassetten für Ab- (Aerosolabscheider) und Zuluftfunktion
Werkstoff CNS 1.4301.
Rastermaß 510 x 500 mm, luftmengenregulierbar durch bedarfsweise eingesetzte Kassetten ohne Funktion mit gleichem Rastermaß, ohne Werkzeug aus dem Deckenverbund herausnehmbar, Kassetten konstruktionsbedingt in den Profilen zieh- und schiebbar, so dass Großküchengeräte und Arbeitstische zur
Deckenreinigung nicht bestiegen werden müssen.
Die Funktion und die Wirkung der Kassetten sind so konzipiert, dass diese in
der Spülmaschine gereinigt werden können. Bauweise der Aktivkassetten einteilig ohne lose Sammelrinnen zur Reduzierung der Spülzeiten in der Spülmaschine.

Kassetten mit integriertem Sammelrinnensystem, Einrichtungen zur Ableitung
und Drainage des Aerosolates mit separaten Anschlüssen an den Fettabscheider, Anbau von Sammelgefässen bzw. Anbringung von Ablassöffnungen
sind nicht erforderlich.

Zur Reinigung sind maximal 4 Teile pro m2 zu entnehmen.

Aktivkassetten für Zuluftanwendung baugleich und völlig identisch mit
Abluftkassetten, deshalb beliebig tauschbar, Zuluftaktivkassetten entsprechend
VDI 2052/2017 mit Schichtströmungsprinzip, dadurch lastmindernd für den
Aufenthaltsbereich hinsichtlich stofflicher und thermischer Lasten,
Austrittsgeschwindigkeit < 0,2 m/s bezogen auf die Anströmfläche.

Hergestellt, transportiert und in das Objekt eingebracht unter Berücksichtigung
der international gültigen Hygienestandards.

Komplette Deckenkonstruktion mit Prüfzeugnis zur Flammendurchschlagssicherheit im Brandfall, ein Prüfbescheid über die Flammendurchschlagssicherheit der Aerosolabscheider alleine ist nicht ausreichend. Das Prüfzeugnis ist im
Auftragsfall vorzulegen, Angebote ohne den Nachweis der
Flammendurchschlagssicherheit können nicht gewertet werden.

Aerosolabscheider geprüft nach DIN EN 16282-6 Bauart F-1.
Das Prüfzeugnis ist auf Anfrage, aber spätestens im Auftragsfall vorzulegen.

Ausgenommen die Tragekonstruktion, sowie die Beleuchtung, besteht die
Lüftungsdecke ausschließlich aus Aerosolabscheidern geprüft nach DIN EN 16282-6
Bauart F-1 (ca. 90% der Gesamtfläche).
Oberhalb der Kochgeräte werden im gesamten Deckenverbund keine Bauteile ohne Flammendurchschlagsprüfung eingesetzt.

Konstruktiver Aufbau der Lüftungsdeckenkonstruktion maximal 100 mm.

Einschließlich Zubehör wie Trageprofil aus Aluminium, max. 35 mm breit -
bedarfsweise als separate Abrechnungsposition mit identischer Geometrie
bzw. Abmessung als LED-Profilbeleuchtung ausgeführt - komplette und
korrosionsfeste Abhängung sowie bedarfsweise Wand- und Zwischenfriese zur
Anpassung an die Raumgeometrie. Die Deckenkonstruktion wird im Raster von
510 mm x ca. 1.000 mm mit bauaufsichtlich zugelassenen Metalldübeln an
unterseitig ebenen und vollflächig anlastbaren Betondecken und bei anderen
tragenden Deckensystemen an bauseits vorhandenen Vorrichtungen
zur Deckenhängeraufnahme im identischen Raster befestigt.

Die integrierten Leuchten, Friese und Schwerpunktabscheider werden bei der
Deckenfläche übermessen.
Menge: 64,100 m2
DIN 276-2018 / IBP: 439
Bauabschnitte / Kostenträger: 439
*Unterbeschreibung 1 Hersteller / Typ*
Hersteller / Typ
Lüftungsdecke

Hersteller: '..................................................'
  (vom Bieter einzutragen)

Typ: '..................................................'
  (vom Bieter einzutragen)

**3.1.1.1.490 Schwerpunktabscheider - dreireihig in konkaver Bauform**
Schwerpunktabscheider - dreireihig in konkaver Bauform
Werkstoff CNS 1.4301.

Für schwerpunktmäßige Erfassung der Küchenabluft über den wrasenintensiven
Geräten, Baubreite 1.530mm, Schwerpunktabscheider zur Aufnahme von
Hochleistungsabscheidern und Aktivkassetten geeignet,
bedarfsweise kombiniert mit Kassetten ohne Funktion. Verlängerung der
Reinigungsintervalle durch Schrägstellung der Abscheiderflächen, dadurch ist
ein Ablaufen des Aerosolates in die integrierten Fettsammelrinnen möglich.
Fettsammelrinnen jeweils seitlich, ausgeführt mit integrierten
Sechskant-Kugelablasshähnen und 3/8 Auslassdimension sowie Abschlussblenden.

Komplette Einheit aus dem Deckenverbund herausnehmbar.

Einschließlich Zubehör wie Trageprofil aus Aluminium, komplette und
korrosionsfeste Abhängung.
Kann mit der LED-Profilbeleuchtung der Kassettendecke kombiniert werden.

Der Einbau bzw. nachträgliche Einbau von Sensoren für Systeme
zur automatischen Luftmengenregulierung ist ohne Umbauten am
Schwerpunktabscheider und ohne Beeinträchtigung der Funktionalität möglich.

Als Zulage zu vorbeschriebener Lüftungsdecke.
Menge: 2,500 M
DIN 276-2018 / IBP: 439
Bauabschnitte / Kostenträger: 439

**3.1.1.1.500 LED-Profilbeleuchtung**
LED-Profilbeleuchtung

LED-Profilbeleuchtung für Be- und Entlüftungsdecke
für Feuchträume gemäß VDE 0100-200 bzw. VDI 2052

LED-Beleuchtung als Aluminiumprofil mit unterseitiger Nut,
zur Aufnahme des LED-Stripes.
Konstruktionsbedingt kann es zu Dunkelzonen von max. 50mm kommen.

Dabei wird das Aluminiumprofil gleichzeitig auch als Halte- und Trageprofil
für die  Kassetten genutzt, die darin zusätzlich zieh- und schiebbar sind;
eine geometrische Reduzierung der lufttechnisch maximal aktiven Deckenfläche
durch separate Beleuchtungselemente wird dadurch vermieden.
Identische Abmessung und Geometrie mit den Trageprofilen der Kassettendecke.

Breite max. 35 mm.
Die unterschiedlichen Trageprofilausführungen mit oder ohne LED-Beleuchtung
können beliebig kombiniert bzw. aneinandergereiht werden.

Nutabdeckung aus Polycarbonat, matt, IP65.

Farbtemperatur: 4.000K (neutralweiß).

Maximale Leistungsaufnahme 16W / 24W pro lfm.

Netzversorgung der Profile (maximale Länge 6m) zusammengefasst über
zentralisiertes Netzgerät 24V selbständig IP65.

Anschluss der Netzgeräte an das 230V Netz bauseits, max. 240W.

Als Zulage zur Leistungsposition Lüftungsdecke.
Menge: 62,400 M
DIN 276-2018 / IBP: 439
Bauabschnitte / Kostenträger: 439

**3.1.1.1.510 Luftdichte Abschottung**
Luftdichte Abschottung

im Deckenhohlraum als Trennung zwischen Zu- und Abluftbereich.
Werkstoff Aluminium.
Einschließlich Zubehör für Befestigung und Abdichtung, zum Einsatz kommen
vorzugsweise Silikon und FCKW-freier PU-Schaum.
Abschottungshöhe bis maximal 1.000 mm.

Als Zulage zur Leistungsposition Lüftungsdecke
Menge: 20,800 M
DIN 276-2018 / IBP: 439
Bauabschnitte / Kostenträger: 439

**3.1.1.1.520 Mediendurchführung durch luftdichte Abschottungen**
Mediendurchführung durch luftdichte Abschottungen

Herstellung von Durchdringung für Medienleitung (wie z.B. Kanäle, Kabeltrassen
oder wasserführende Leitungen)  durch die vertikale/horizontale luftdichte
Abschottung im Deckenhohlraum zwischen Zu- und Abluftbereich.

Die Durchdringungen werden fachgerecht und luftdicht mittels Silikon,
FCKW-freien PU-Schaum oder Aluminium abgedichtet.

Als Zulage zur Leistungsposition Lüftungsdecke
Menge: 10,000 St
DIN 276-2018 / IBP: 439
Bauabschnitte / Kostenträger: 439

**3.1.1.1.530 GIF Düsenplattenabsaugung für Showküchen / 2-Rohr System**
GIF Düsenplattenabsaugung für Showküchen / 2-Rohr System

Düsenplattenabsaugung als Direkterfassung im Bereich Frontcooking, mit
optimierter Erfassungswirkung.

Die Montage der Düsenplatten-Anlage (DP) erfolgt nach vorgegebenen Koordinaten.

Die Düsenplattenabsaugung besteht im Einzelnen aus:
Einströmdüse oben und unten bündig in die Glasscheibe integriert, aus
Chromnickelstahl, Werkstoff 1.4301; strömungstechnisch durch 2 Radien auf die Erzeugung der Plattenströmung abgestimmt.

Ansaugrohr, Werkstoff 1.4301 mit Korn 240 rund geschliffen, Länge 650 mm,
mit Schweißflansche am Abluftbehandlungskasten lösbar befestigt.

Abluftbehandlungskasten als Sammelkanal mit schräg integriertem, reversiblem
Aerosolabscheider.
Die formstabile Konstruktion besteht aus Chromnickelstahl, Werkstoff 1.4301,
geschliffen, dicht geschweißt, Schweißnähte nachgearbeitet und dem Schliffbild
angepasst. Der rückseitige Revisionsdeckel dient der Wartung und Reinigung der Abscheider bzw. des Innenraumes des Abluftbehandlungskastens und ist über Vorreiber zu öffnen. Das Aerosolat wird in herausnehmbaren Aerosolat -
Auffangbehältern gesammelt. Aerosolabscheider als Wirbelstromabscheider mit
höchstem Abscheidegrad, aus hochglanzpoliertem Chromnickelstahl, zur Reinigung in der Spülmaschine geeignet.

Trägerrohr als Absaugrohr, Außendurchmesser 198 mm, Werkstoff 1.4301 mit Korn 240 rund geschliffen, Länge max. 2.000 mm mit Anschweißflansche lösbar am Abluftbehandlungskasten montiert. Im oberen Bereich an eine
Vierpunkt-Montagekonsole aus Chromnickelstahl angeschweißt.
Der Abluftausschnitt mit Stutzen, seitlich am Rohr, beträgt 200 x 300 mm.

Lieferung vorab mit einem Plexiglas-Dummy als Zwischenlösung, zwecks späterer Festlegung der genauen Glasplattenposition. Die Düsenplatte ist auch mit
montiertem Dummy funktions- und abnahmefähig. Bis zur Lieferung der separaten ESG-Scheibe kann die DP-Anlage betrieben werden.
Für die Dauernutzung ist der Dummy nicht geeignet.

Technische Daten ZWEI Rohr System:

Abluftmenge:  1.400 - 1.800 m3/h
Druckverlust:  250 Pa

Plexiglas-Dummy:
Länge:  1.200 mm
Breite:  500 mm

Abluftbehandlungskasten:
Länge:  1.200 mm
Breite:  500 mm
Höhe:  350 mm

Aerosolabscheider:
Maße:  500 x 350 x 40 mm
Anzahl:  2 Stück

Trägerrohr:
Anzahl:  2 Stück
Höhe:  ca. 1.000 - 2.000 mm

Ansaugrohr:
Anzahl:  2 Stück
Höhe:  700 mm
Menge: 1,000 St
DIN 276-2018 / IBP: 439
Bauabschnitte / Kostenträger: 439

**3.1.1.1.540 Zur Ausstattung der 2-Rohr Düsenplatte gehört eine ESG-Glasscheibe.**
Zur Ausstattung der 2-Rohr Düsenplatte gehört eine ESG-Glasscheibe.

Nach Einbau der Düsenplatte erfolgt eine Größenbestimmung
der tatsächlichen ESG-Glasscheibe für eine optisch, passgenaue
Scheibeneingliederung in die Thekenanlage. Somit wird sichergestellt,
dass nach Fertigstellung sämtlicher Montagegewerke bauliche
Positionsabweichungen ausgeglichen werden können.
Entgratet mind. 10 mm ESG/Sicuro klar, inklusive Ausschnitt zur
Aufnahme der Ansaugdüsen.

Standard-Abmessungen, L x B: 1.400 x 500mm
Menge: 1,000 St
DIN 276-2018 / IBP: 439
Bauabschnitte / Kostenträger: 439

**3.1.1.1.550 Horizontale Stützen - / Nischeneinkleidung,**
Horizontale Stützen - / Nischeneinkleidung,
(Deckenniveauausgleich).

Zur Schließung des Deckenausschnittes um Stützen und in Nischen mittels
Flachelementen.
Material und Oberflächen wie Kassettenbauteile aus CNS 1.4301.
Einschließlich Befestigungsmaterial und Auflagewinkel.

Als Zulage zur Leistungsposition Lüftungsdecke
Menge: 3,000 St
DIN 276-2018 / IBP: 439
Bauabschnitte / Kostenträger: 439

**3.1.1.1.560 Festpunkt - Unterkonstruktion**
Festpunkt - Unterkonstruktion

zur Deckenanlastung bei nicht unterseitig horizontal ebenen Betondecken oder
anderweitig zur Befestigung an nicht ausreichend geeigneten raumabschließenden Deckensystemen oder durch Abdeckung der baus. Deckenebene im Befestigungsraster durch baus. Installationen.
Bestehend aus Systemschienen mit Lochung in stabiler Ausführung,befestigt an
Gewindestäben oder unmittelbar an der Rohdecke montiert, zur Aufnahme
der Abhänger für die Lüftungsdecken-Trageprofile.
Je nach Bausituation kann es in der Menge erhebliche Abweichungen geben.

Als Zulage zur Leistungsposition Lüftungsdecke/ System Flachdecke
Menge: 18,000 M
DIN 276-2018 / IBP: 439
Bauabschnitte / Kostenträger: 439

**3.1.1.1.570 Melderkonsole**
Melderkonsole

zum Unterbau an Trageprofile, geeignet als Konsole für Grundplatten von
Rauch- oder Wärmedifferentialmeldern.
Material und Oberflächen wie Kassettenbauteile aus CNS 1.4301.
Konsole mit Grundplatte Durchmesser 90 mm, Bohrung für Kabeldurchführung durch Trageprofil zur Sicherstellung der uneingeschränkten Zieh- und
Schiebemöglichkeit der Kassetten, dadurch vollständiger Funktionserhalt der
lüftungstechnischen Merkmale, Konsole passgenau ausgeführt zur direkten
Befestigung an den Trageprofilen.

Als Zulage zur Leistungsposition Lüftungsdecke
Menge: 2,000 St
DIN 276-2018 / IBP: 439
Bauabschnitte / Kostenträger: 439

*Hinweis*

#### 3.2 Einzelabsaugung

##### 3.2.1 Labor

###### 3.2.1.1 Ablufthauben

*Hinweis*

**3.2.1.1.10 Ablufthaube aus nichtrostendem Stahl 1.4301**
Ablufthaube aus nichtrostendem Stahl 1.4301
als stabile, geschweißte Kastenkonstruktion, Kanten umgekantet
zur Ablufterfassung der Wrasen von Desinfektionsspülbecken

- B x H x T: 1.800 x 400 x 600 mm
- Wand- oder Deckenbefestigung nach Prüfung der baulichen Gegebenheiten
- Anschluss Oberseite DN 250 mm
- V= 350 m³/h
Menge: 2,000 St
DIN 276-2018 / IBP: 439
Bauabschnitte / Kostenträger: 439

**3.2.1.1.20 Wrasenabzug, 900 m³/h**
Wrasenabzug, 900 m³/h
rechteckig, aerosoldicht, Luftdichtheitsklasse ATC3 DIN EN 16798-3, aus
nichtrostendem Stahl, Werkstoff-Nr 1.4301, schutzgasgeschweißt, Maße DIN
EN 1505, Kantenlänge bis 500mm, Verbindung mit Winkelflansch, aus nichtrostendem Stahl, Werkstoff-Nr 1.4301, mit Schrauben aus nichtrostendem Stahl, aerosolatdicht DIN EN 16282-5, min/max. Temperatur der geförderten
Luft -15 bis 40 Grad C. Ausgeführt als Trichter. Mit innenliegender Entwässerungsrinne.

Kanalanschluss:  bis 500 x 250 mm
Trichterquerschnitt:  bis 900 x 600 mm
Länge:  bis 500 mm
Menge: 4,000 St
DIN 276-2018 / IBP: 439
Bauabschnitte / Kostenträger: 439

**3.2.1.1.30 Wrasenabzug, 1.300 m³/h**
Wrasenabzug, 1.300 m³/h
rechteckig, aerosoldicht, Luftdichtheitsklasse ATC3 DIN EN 16798-3, aus
nichtrostendem Stahl, Werkstoff-Nr 1.4301, schutzgasgeschweißt, Maße DIN
EN 1505, Kantenlänge bis 500mm, Verbindung mit Winkelflansch, aus nichtrostendem Stahl, Werkstoff-Nr 1.4301, mit Schrauben aus nichtrostendem Stahl, aerosolatdicht DIN EN 16282-5, min/max. Temperatur der geförderten
Luft -15 bis 40 Grad C. Ausgeführt als Trichter. Mit innenliegender Entwässerungsrinne.

Kanalanschluss:  bis 500 x 300 mm
Trichterquerschnitt:  bis 900 x 600 mm
Länge:  bis 500 mm
Menge: 2,000 St
DIN 276-2018 / IBP: 439
Bauabschnitte / Kostenträger: 439

*Hinweis*

##### 3.2.2 Sterilisation

###### 3.2.2.1 Arbeitsplatzabsaugung

*Hinweis*

**3.2.2.1.10 Arbeitsplatzabsaugung als Einzelplatzabsaugung**
Arbeitsplatzabsaugung als Einzelplatzabsaugung
zur Abführung von Desinfektionsmittelwrasen

bestehend aus:
- Teleskoprohr aus Kunststoff DN 200 mm, flexibel, ausziehbar, chemikalienbeständig
- Länge ca. 2.000 mm
- Absaugtrichter mit Griff
- Wandhalterung für Absaugtrichter

Anschluss an bauseitige Luftleitung DN 200 mm aus verzinktem Stahl
V= 175 m³/h
Menge: 4,000 St
DIN 276-2018 / IBP: 439
Bauabschnitte / Kostenträger: 439

**3.2.2.1.20 Wrasenabzug, 1.800 m³/h**
Wrasenabzug, 1.800 m³/h
rechteckig, aerosoldicht, Luftdichtheitsklasse ATC3 DIN EN 16798-3, aus
nichtrostendem Stahl, Werkstoff-Nr 1.4301, schutzgasgeschweißt, Maße DIN
EN 1505, Kantenlänge bis 500mm, Verbindung mit Winkelflansch, aus nichtrostendem Stahl, Werkstoff-Nr 1.4301, mit Schrauben aus nichtrostendem Stahl, aerosolatdicht DIN EN 16282-5, min/max. Temperatur der geförderten
Luft -15 bis 40 Grad C. Ausgeführt als Trichter. Mit innenliegender Entwässerungsrinne.

Kanalanschluss:  bis 700 x 350 mm
Trichterquerschnitt:  bis 1.400 x 600 mm
Länge:  bis 750 mm
Menge: 3,000 St
DIN 276-2018 / IBP: 439
Bauabschnitte / Kostenträger: 439

**3.2.2.1.30 Maschinenabsaugung**
Maschinenabsaugung
zur Wärmeabführung oberhalb von Spülmaschinen oder
Desinfektionsautomaten.

Material:  Edelstahl
Ausführung:  Diffusor
Größe:  DN 200 / DN 350
Gesamtlänge:  350 mm
Anschlussstutzen:  DN 200
Stutzenlänge:  50 mm
Schutzgitter:  engmaschiges Gitter DN 350
Menge: 1,000 St
DIN 276-2018 / IBP: 439
Bauabschnitte / Kostenträger: 439

*Hinweis*

#### 3.3 Allgemeine Leistungen

##### 3.3.1 Bemusterung

###### 3.3.1.1 Bemusterung

*Hinweis*

**3.3.1.1.10 Bemusterung der sichtbaren und architektonisch wichtigen Komponenten**
Bemusterung der sichtbaren und architektonisch wichtigen Komponenten
wie z. B. Raumkühlgeräte mit Raumthermostate und Kühldecken (ca. 500mm x 500mm), usw..
Hierzu sind Datenblätter und bei Bedarf Handmuster zu übergeben.
Gemeinsam mit dem Bauherrenvertreter sind die vorgesehenen Komponenten mit den am Bau Beteiligten abzustimmen.
Menge: 1,000 psch
DIN 276-2018 / IBP: 434
Bauabschnitte / Kostenträger: 434

*Hinweis*

##### 3.3.2 Abladen und Aufstellung

###### 3.3.2.1 Luftverteilung, Luftleitungen

*Hinweis*

**3.3.2.1.10 Abladen und Transport sämtlicher Einbauteile zur Luftverteilung und Luftleitungen (Lüftungsgeräte in separater Position) zum bestimmungsgemäßen Aufstellungsort gem. Logistikhandbuch und Baustellenordnung.**
Abladen und Transport sämtlicher Einbauteile zur Luftverteilung und Luftleitungen (Lüftungsgeräte in separater Position) zum bestimmungsgemäßen Aufstellungsort  gem. Logistikhandbuch und Baustellenordnung.

für folgende
Bauabschnitte:  Versorgungszentrum (VSZ)
  Somatik 1 (SO1)
  Somatik 2 (SO2)
  Somatik 3 (SO3)
  Zentrum Seelische Gesundheit (ZSG)

Einschließlich ggf. erforderlichen Kran für das Abladen und Einbringen, sowie aller Hilfsmittel für die Einbringung und Montage von Gerätschaften zum Aufstellungsort.

Diese Position beinhaltet sämtliche Kosten für die Einbringung einschl. Abstimmung und Einholung der Transport- und Aufstellgenehmigung bei der Baustellenlogistik für eine mögliche Sperrung, einschl. Aufstellen/Abräumen der Beschilderung für die Zeit, an der die Sperrung vollzogen wird.

Das Baustellen-Logistikhandbuch ist zu beachten.

Etwaige Mehrkosten, die auf mangelhafte Prüfung der örtlichen Gegebenheiten oder auf mangelhafte oder verspätete Angaben bezüglich der infrastrukturellen Voraussetzungen zurückzuführen sind, gehen zu Lasten des Auftragnehmers.
Menge: 5,000 St
DIN 276-2018 / IBP: 439
Bauabschnitte / Kostenträger: 439

*Hinweis*

##### 3.3.3 Inbetriebnahme

###### 3.3.3.1 Inbetriebnahme und Einregulierung

*Hinweis*

**3.3.3.1.10 Inbetriebnahme und Einregulierung**
Inbetriebnahme und Einregulierung
aller vorgenannten Lüftungsgeräte als Gesamtanlage je Gebäudeteil nach abgeschlossener Verkabelung durch Techniker des Geräteherstellers sowie der Fertigstellung der internen und externen Verkabelung des Schaltschrankes und der Montage und Verkabelung der Feldgeräte und Fühler/Sensoren durch das Gewerk MSR. Messung der Gesamtluftvolumenströme und Abstimmung mit dem Gewerk MSR zur Einstellung/Parametrierung der Frequenzumrichter. Gemeinsame Prüfung mit dem Gewerk MSR zur Funktion der Brandschutzklappen und Volumenstromregler. Raumweise Prüfung und Protokollierung der Luftvolumenströme. Prüfung und Protokollierung der Strömungsrichtung (Über-, Unterdruck), der Temperaturen und der Schalldruckpegel in Bereichen mit besonderen Anforderungen (OP-Abteilung, Intensivmedizin, Isolierstation, Laboratorien, Bettenzimmer). Die Funktionsprüfungen der Gesamtanlage haben unter Teilnahme des Nutzers zu erfolgen.

für folgende
Bauabschnitte:  Versorgungszentrum (VSZ)
  Somatik 1 (SO1)
  Somatik 2 (SO2)
  Somatik 3 (SO3)
  Zentrum Seelische Gesundheit (ZSG)
Menge: 5,000 St
DIN 276-2018 / IBP: 439
Bauabschnitte / Kostenträger: 439

**3.3.3.1.20 Gebäudefunktionstest (Wirktest / 1:1-Test) für die Gesamtanlage je Gebäudeteil.**
Gebäudefunktionstest (Wirktest / 1:1-Test) für die Gesamtanlage je Gebäudeteil.
Nach erfolgreichem Probebetrieb wird ein gemeinsamer Gebäudefunktionstest durchgeführt. Hierbei werden alle Funktionen der Anlage und ihrer Komponenten für die Szenarien Stromausfall und Brand getestet. Hierzu stellt der AN den vereidigten Sachverständigen für die Durchführung und Dokumentation.
Vor Beginn der Tests ist die Funktionsmatrix durch den AN nach den Vorgaben des Brandsachverständigen vorzustellen. Vom AN erstellte Checklisten zur Dokumentation der Anlagenreaktion werden auf deren Aussagefähigkeit überprüft.
Die v. g. Unterlagen werden Bestandteil der Dokumentation.

für folgende
Bauabschnitte:  Versorgungszentrum (VSZ)
  Somatik 1 (SO1)
  Somatik 2 (SO2)
  Somatik 3 (SO3)
  Zentrum Seelische Gesundheit (ZSG)
Menge: 5,000 St
DIN 276-2018 / IBP: 439
Bauabschnitte / Kostenträger: 439

*Hinweis*

##### 3.3.4 Dokumentation

###### 3.3.4.1 Dokumentation Gesamtanlage

*Hinweis*

**3.3.4.1.10 Übergabe von Revisionsplänen, digital, sowie 1-fach in Papier, M 1:50 ca. 3 Wochen vor dem Schließen der Zwischendecken mit Eintragung und Vermaßung aller Meß-, Absperr- und Regelvorrichtungen. Alle Einrichtungen sind vor Ort und im Plan mit einer Nummer gekennzeichnet (Bezeichnungsschilder werden gesondert vergütet). Mit Übergabe der Pläne erfolgt die Freigabe zum Schließen der Decken. Die Übergabe der Pläne erfolgt für den jeweiligen**
Übergabe von Revisionsplänen, digital, sowie 1-fach in Papier, M 1:50 ca. 3 Wochen vor dem Schließen der Zwischendecken mit Eintragung und Vermaßung aller Meß-, Absperr- und Regelvorrichtungen. Alle Einrichtungen sind vor Ort und im Plan mit einer Nummer gekennzeichnet (Bezeichnungsschilder werden  gesondert vergütet). Mit Übergabe der Pläne erfolgt die Freigabe zum Schließen der Decken. Die Übergabe der Pläne erfolgt für den jeweiligen
Bereich, in welchem die Decken geschlossen werden. Es ist mit 20 Abschnitten je Gebäudeteil zu kalkulieren.

für folgende
Bauabschnitte:  Versorgungszentrum (VSZ)
  Somatik 1 (SO1)
  Somatik 2 (SO2)
  Somatik 3 (SO3)
  Zentrum Seelische Gesundheit (ZSG)
Menge: 5,000 St
DIN 276-2018 / IBP: 439
Bauabschnitte / Kostenträger: 439

**3.3.4.1.20 Bestands-/Revisionsdokumentation für alle ausgeführten Anlagen gemäß:**
*** Leitbeschreibung
Bestands-/Revisionsdokumentation für alle ausgeführten Anlagen gemäß:
- DIN 18379, Abschnitt 3.6
- DIN 18380  Abschnitt 3.7
- BTGA-Regel 2.001
- DIN EN 13460
- DIN 31051

Die komplett in deutscher Sprache verfassten Unterlagen sind 2-fach auf Datenträger (ifc-, dwg-, und pdf-Format, MS-Office-lesbar) zu übergeben.
Die Bestands-/Revisionsunterlagen sind übersichtlich in Ordnern mit Rückenschild (Maßnahme, Fa. etc.) Trennblättern und Inhaltsverzeichnis zu versehen, herzustellen und dem Fachplaner zunächst 3 Wochen vor Fertigstellung der Gesamtleistung 1-fach zur Prüfung zu übergeben.
Nach erfolgter Prüfung durch den Fachplaner und ggf. Ergänzung bzw. Korrektur durch den Auftragnehmer erfolgt die direkte Übergabe der kompletten Unterlagen an den Auftraggeber / Bauherrn.

für folgende
Bauabschnitte:  Versorgungszentrum (VSZ)
  Somatik 1 (SO1)
  Somatik 2 (SO2)
  Somatik 3 (SO3)
  Zentrum Seelische Gesundheit (ZSG)

Die Bestandsunterlagen umfassen:
Menge: 5,000 St
DIN 276-2018 / IBP: 439
Bauabschnitte / Kostenträger: 439
*Unterbeschreibung 1 Für alle in der Leistungsbeschreibung enthaltenen Positionen, Bezugsquellen und Bezugsnachweise der zur Ausführung gebrachten Materialien und Bauteile in Form von Prospekten und Herstellerkataloge sowie als tabellarische Aufstellung.*
*Unterbeschreibung 2 Allgemeine Bedienungsanweisungen*
*Unterbeschreibung 3 Wartungsanweisungen*
Wartungsanweisungen
mit Angaben zu zeitabhängigen, betriebsstundenabhängigen und durchsatzabhängenden Wartungsmaßnahmen mit Angabe wann, wo und mit welchen Mitteln die Wartungsarbeiten durchzuführen sind. Wenn eine unterlassene und/oder unsachgemäße Wartung zu Schäden führen kann, ist der Bauherr auf die notwendigen regelmäßigen Kontrollen und Prüfungen im Detail hinzuweisen. Sind dabei für den bestimmungsgemäßen Betrieb Leistungen aus anderen Gewerken erforderlich, hat der Auftragnehmer diese mit im Detail zu beschreiben.

Erstellung von detaillierten Betriebsvorschriften und Anweisungen. Die Betriebsvorschriften müssen Angaben über die zweckmäßige Betriebsweise (Wirtschaftlichkeit), Vermeidung von Bau- und Frostschäden usw. enthalten.
Es ist ein Übersichtsplan mit Kurzbetriebsanweisungen und Leistungsangaben zum Aushang in den Betriebsräumen zu liefern.
*Unterbeschreibung 4 Gerätelisten in tabellarischer Form*
*Unterbeschreibung 5 Elektroschaltpläne*
Elektroschaltpläne
von Geräten und Komponenten mit Bearbeitungsstand vom Zeitpunkt der Fertigstellung der Anlage (soweit im Umfang des AN erstellt). Dazu gehören:
-  Kabellisten und Klemmenplan
  Die Kabellisten müssen mindestens folgende Spalten enthalten:
  Feldgerät, Hersteller/Typ, Benutzeradresse, elektrische Leistung, Nennstrom, Absicherung [A], Spannung, Kabeltyp, Kabelquerschnitt, zu verlegen von, zu verlegen nach, Kabellänge Teilstrecke
-  Geräte, Komponenten mit Vorlage Klemmenbelegungsplan mit Beschreibung aller Anschlüsse. Des Weiteren Kennzeichnung und Beschreibung der Verwendung der Anschlüsse im vorliegenden Anwendungsfall.
*Unterbeschreibung 6 Dokumentation der Einstellungen*
Dokumentation der Einstellungen
der Lüftungsanlagen (Zentralgeräte, Zonen), Ventilatoren, Pumpen, Klappen, Brandschutzklappen, Volumenstromregler. Dazu gehören:
Anlagen- und Funktionsbeschreibungen für die Regel- und Steuerungsfunktionen mit Hinweisen für eine sichere und verbrauchsoptimierte Betriebsweise. Das Schalten und Regeln der Anlagenelemente wird in ihrer Abhängigkeit beschrieben. Dazu gehören die Beschreibungen von Zeitprogrammen (Volllast-/Teillastbetrieb von Anlagen), Redundanzprogrammen (Teillastbetrieb,Teilabschaltungen von Anlagenteilen z.B. bei Ausfall eines Ventilators in RLT-Anlagen mit zwei Ventilatoren), Sicherheitsfunktionen, Verhalten bei Alarmen/Ereignissen.
Auflistung der bei der Inbetriebnahme vorgenommenen Einstellungen (Konfigurationsparameter, Sollwerte, Reglereinstellungen, Zeitprogrammeinstellungen etc.).
Vorlage Aufstellung der motorischen Volumenstromregler mit Angabe der dem 0(2) bis 10V bzw. 0(4) bis 20mA Signal zuzuordnenden Volumenströme in m3/h und Drücke in Pa jeweils in 0,5V bzw. 1mA Schritten. Die Sollluftmengen der Lastfälle Volllast, Teillast, Störfall (Redundanz) sind dabei zu benennen.
Vorlage Aufstellung der Frequenzumrichter der Lüftungsanlagen mit Angabe der den externen Sollwertvorgaben als 0 bis 10V bzw. 0(4) bis 20mA Signal zuzuordnenden Volumenströme in m3/h und Drücke in Pa jeweils in 0,5V bzw. 1mA Schritten. Die Sollluftmengen der Lastfälle Volllast, Teillast, Störfall (Redundanz) sind dabei zu benennen.
Vorlage Diagramme und Kennlinien mit eingetragenen Betriebspunkten und bestimmungsgemäßen Einstellwerten für Ventilatoren
*Unterbeschreibung 7 Bescheinigung über die fachgerechte Errichtung*
Bescheinigung über die fachgerechte Errichtung
der Anlagen mit:
-  Sachverständigenprotokolle, sonstige Bescheinigungen wie Protokolle von Druckprüfungen, Abnahmebescheinigungen über Druckbehälter durch technischen Sachverständigen.
-  Dichtheitsprüfungen, Spülprotokolle, hydraulischer Abgleich, Schweißnahtprüfungen
-  bauaufsichtliche Zulassungen von Brandgasventilatoren,
-  Konformitäts- und Leistungserklärungen, Übereinstimmungserklärungen, Montageanleitungen von Brandschutzklappen und Entrauchungsklappen
-  Prüfzeugnisse von F30 bis F90 Schottungen von Rohrdurchführungen, Kabelschottungen etc.
*Unterbeschreibung 8 Revisionspläne (Grundrisse, Schnitte im Maßstab 1:50, Schemata)*
Revisionspläne (Grundrisse, Schnitte im Maßstab 1:50, Schemata)
mit Darstellung und Vermaßung aller Einbauorte von Mess-, Absperr- und Regelvorrichtungen und Eintragung aller Revisionsöffnungen. Alle Einrichtungen sind vor Ort und in den Plänen mit der festgelegten Nummerierung, auch in Zusammenhang mit den Vorgaben der Gebäudeautomation, zu kennzeichnen. Es sind die zum Zeitpunkt der Fertigstellung gültigen Architektenpläne als Grundlage zu verwenden. Dateien des Ingenieurbüros werden nicht zur Verfügung gestellt. Zusätzlich sind die Pläne 1-fach im Maßstab 1:100, vorab abschnittsweise, 2 Wochen vor Schließen der Decken/Wände zur Prüfung der örtlichen Objektüberwachung zu übergeben.
*Unterbeschreibung 9 Einweisungsprotokoll mit Unterschrift der eingewiesenen Personen gemäß Punkt 3.4.2 der ATV DIN 18379.*
*Unterbeschreibung 10 Betriebs- und Bedienungsanleitungen*
Betriebs- und Bedienungsanleitungen
für den Umgang und die Handhabung von gefährlichen Stoffen soweit zutreffend.
*Unterbeschreibung 11 Anfertigung von farbig angelegten Schemata*
Anfertigung von farbig angelegten Schemata
der Anlagen,1-fach fest auf eine dauerhafte Unterlage aufgezogen und dauerhaft gegen Verschmutzung unter Glas oder Folie geschützt. Aufhängen an gut sichtbarer Stelle in den Zentralen.
*Unterbeschreibung 12 Dokumentation aller nachträglich hergestellten Kernbohrungen als CAD-Plan*
*Unterbeschreibung 13 Fotodokumentation*
Fotodokumentation
über alle Lüftungsinstallationen des Leistungsumfanges in Form von digitalisierten Fotos auf Datenträger, sortiert nach Aufnahmedatum und mit Beschriftung über Aufnahmeort und Aufnahmedatum.
*Unterbeschreibung 14 Brandschutzdokumentation*
Brandschutzdokumentation
für alle installierten Brandschutzklappen (BSK), Rauchschutzklappen (RSK) und Entrauchungsklappen (EK) sowie für alle ausgeführten Wand- und Deckendurchführungen mit Brandschutzanforderungen. Die Unterlagen sind 3-fach in Papierform und 2-fach auf Datenträger (dwg-, pdf-, MS-Office-lesbar) zu übergeben. Die Brandschutzdokumentation ist übersichtlich in Ordnern abgeheftet, mit Trennblättern und Inhaltsverzeichnis / Dokumentenindex versehen, herzustellen und dem Fachplaner unmittelbar nach Fertigstellung der Rohinstallation zur Weiterleitung auszuhändigen. Die Unterlagen sind in Teilabschnitten zu den Einzelprüfungen zu erstellen und mit Abschluss der Maßnahme zu einer Gesamtdokumentation zusammenzufassen.
Ausfertigung der zeichnerischen Unterlagen farbig. Die Brandschutzdokumentation umfasst:

Fachunternehmererklärung
des Auftragnehmers

Planunterlagen
Grundrisse im Maßstab 1:100 mit Kennzeichnung der BSK, RSK, EK nach dem Adressierungssystem der Gebäudeautomation sowie für alle ausgeführten Wand- und Deckendurchführungen mit Brandschutzanforderungen

Tabellen
Erstellen/Fortschreiben einer Brandschutz-/Rauchschutzklappen mit folgenden Spalten. Die Sortierung erfolgt nach den einzelnen Zone der Lüftungsanlagen.
-  Lüftungsanlage, Zone
-  Bereich/Ebene
-  Fabrikat/Typ der Brandschutzklappe
-  Typbezeichnung Anbauteil (Endlagenschalter, Federrücklaufmotor)
-  Typbezeichnung Baugruppe AS-Interface
-  Typbezeichnung Einbaurahmen
-  BSK-Nummer nach Adressierungssystem Gebäudeautomation
Die Tabelle verfügt über eine Legende, wo für jeden eingesetzten BSK-Typ, RSK-Typ, EK-Typ unter Benennung von Fabrikat und Typ folgende Punkte benannt und erläutert sind:
-  Bezeichnung Zulassungs- Nr bzw. EG-Konformitätszertifikat mit Nummer
-  Bezeichnung Montageanleitung mit Nummer, Datum
-  Bezeichnung Einbaurahmen, mit Kurzbeschreibung, mit Typnummer
-  Bezeichnungen Anbauteile, mit Kurzbeschreibung, mit Typnummer
-  Zulassung / Prüfzeugnis für jede verwendete Art der
  Brandschutzdurchführung
-  Übereinstimmungserklärung für jede(s) Zulassung/Prüfzeugnis mit Angabe
  der fortlaufenden Nummer der ausgeführten Brandschutzdurchführungen
-  Planunterlagen als Grundrisse mit Kennzeichnung aller
  brandschutztechnisch relevanten Bauteile und Eintragung aller
  Brandschutzdurchführungen und Kabelschottungen mit fortlaufender
  Nummerierung zur eindeutigen Zuordnung zu den Prüfzeugnissen
-  Die Nummerierung ist mit dem Bauherrn abzustimmen.
-  Fotodokumentation aller Brandschutzdurchführungen mit laufender
  Nummer zur eindeutigen Zuordnung zu den Prüfzeugnissen mit Fotos über
  den fachgerechten mangelfreien Einbau der Kabelschottungen je Seite der
  Wand- bzw. Deckendurchführung jeweils vor und nach dem Verschluss der
  Beplankung sowie vor und nach Einbringung der Schottung mit
  Kennzeichnung und Zuordnung der Fotos zu denn Grundrissplänen jeweils
  mit Beschriftung der beiden Seiten.

Herstellerunterlagen
Je Typ Vorlage der o.g. Unterlagen, Zulassungen, Konformitäts- bzw. Leistungserklärungen, Montageanleitungen, Übereinstimmungserklärungen

Prüfunterlage je BSK, RSK, EK
Übereinstimmungserklärung als Formblatt mit folgenden Inhalt:
-  BSK-Nummer Adressierungssystem Gebäudeautomation
-  Bestätigung fachgerechter Einbau mit Unterschrift durch AN Raumlufttechnik
-  Bestätigung fachgerechte Funktion der Auslösung Endlagenschalter bzw. Federrücklaufmotor gemeinsam mit Auftragnehmer Gebäudeautomation mit Bestätigung durch Unterschrift durch beide Auftragnehmer. Prüfumfang: korrektes Auslösen und schließen, korrekte Meldungsweiterleitung auf die Leittechnik mit Anzeige Meldungstext in Störmeldeliste und Farbumschlag in Anlagenbild der Leittechnik
-  Fotos über den fachgerechten mangelfreien Einbau der Klappe je Seite der Wand- bzw. Deckendurchführung jeweils vor und nach dem Verschluss der Beplankung mit Kennzeichnung und Zuordnung dieser Fotos zu den zugehörigen Grundrissplänen. Fotos mit Beschriftung mit: 1=Bedienseite und 2=gegenüberliegende Seite.

Kalkulationshinweis
Die Aufwendungen sind für alle in der Leistungsbeschreibung enthaltenen Brandschutz-, Entrauchungs- und Rauchschutzklappen sowie für alle ausgeführten Wand- und Deckendurchführungen mit Brandschutzanforderungen zu kalkulieren. Je nach Anzahl der Prüfkomponenten sind 1 oder mehrere An- und Abreisen in der Kalkulation zu berücksichtigen.
Beschilderung (erfasst in separater Position) vor Abnahme fertiggestellt.
*Unterbeschreibung 15 CAFM-Datenlieferung gemäß GEFMA 480 inklusive Attributierung nach Vorgaben des AG*

*Hinweis*

#### 3.4 Besondere Leistungen

##### 3.4.1 Baustelleneinrichtung / Arbeitsvorbereitung

###### 3.4.1.1 Baustelleneinrichtung

*Hinweis*

**3.4.1.1.10 Baustelleneinrichtung zur Durchführung der aufgeführten Leistungen**
Baustelleneinrichtung zur Durchführung der aufgeführten Leistungen

entsprechend des mit dem Leistungsverzeichnis ausgereichten Logistikhandbuches.

Für:
- Tagesaufenthaltsräume für eigenes Baupersonal als Container
- Lagerräume für Baustoffe als Container

Vorhaltung der Personal- und Lagercontainer bis zum Ende der Arbeiten für den gesamten Auftrag.

Räumen der Baustelle:
- Einschl. Verladen aller Baugeräte, Materialreste, Absperrungen und Zubehör
- Herstellen des ursprünglichen Zustandes des Baugeländes, Reinigen des Baugeländes von Verpackungsmaterialien und Materialresten

für folgende
Bauabschnitte:  Versorgungszentrum (VSZ)
  Somatik 1 (SO1)
  Somatik 2 (SO2)
  Somatik 3 (SO3)
  Zentrum Seelische Gesundheit (ZSG)
Menge: 1,000 psch
DIN 276-2018 / IBP: 439
Bauabschnitte / Kostenträger: 439

**3.4.1.1.20 Baustelleneinr. umräumen**
Baustelleneinrichtung, wie zuvor beschrieben,
umräumen auf Anordnung des AG.
Menge: 1,000 psch
DIN 276-2018 / IBP: 439
Bauabschnitte / Kostenträger: 439

*Hinweis*

###### 3.4.1.2 Montageplanung

*Hinweis*

**3.4.1.2.10 Reinhalte- und Reinigungskonzept**
Reinhalte- und Reinigungskonzept für die Bauphase erstellen und dokumentieren. Das Reinhaltekonzept enthält Festlegungen zu:
- Anlieferung und Lagerung aller Materialien
- Maßnahmen zur Verhinderung von Verschmutzungen und Verpackungsmüllentsorgung
Das Konzept ist vor Beginn der Baumaßnahme der Objektüberwachung zu übergeben.
Menge: 1,000 psch
DIN 276-2018 / IBP: 434
Bauabschnitte / Kostenträger: 434

**3.4.1.2.20 Erweiterte Montageplanung Kältetechnische Anlagen**
Erweiterte Montageplanung Kältetechnische Anlagen
beinhaltet Leistungen als besondere Leistungen zusätzlich zu Nebenleistungen der VOB/C.

Montagezeichnung in folgender Ausführung:
Farbige Papierplotts, 3-fach, gefaltet DIN A4 in Ordnern mit Inhaltsverzeichnis,
auf Datenträger im pdf-Format, dwg-Format und ifc-Format. Diese Unterlagen dienen als Information für Auftraggeber, Objektplaner, Objektüberwachung und andere am Bau beteiligten Unternehmen. Diese Dokumentation ist während der Bauzeit bis zur Überreichung der Revisionspläne monatlich fortzuschreiben. Die erweiterte Montageplanung erfolgt auf der Grundlage der Ausführungsplanung des Fachplaners gem. HOAI - LP 5 (Grundleistungen).

Die Montageplanung beinhaltet die Fortschreibung der Ausführungsplanung unter Berücksichtigung der vom AN angebotenen Fabrikate und Typen einschließlich der zugehörigen Angaben und Berechnungen unter Berücksichtigung aller Schnittstellen zum Schallschutz, Brandschutz und Tragwerkplanung.
Unter Beachtung des Ergebnisses der Ausschreibung sind die erforderlichen Konstruktionsänderungen unter Beachtung der Fremdgewerke fortzuschreiben.
Die Werk- und Montageplanung ist nur gültig mit Freigabevermerk (Stempel/ Datum und Unterschrift) des von der ausführenden Firma bestellten, angemeldeten und verantwortlichen Fachbauleiter (Dipl.- Ing. TU / TH / FH / BA).
Die Werk- und Montageplanung ist gem. Baustellenfortschritt anzupassen und zu verteilen. Die Verteilung ist in Planlisten zu dokumentieren. Über das Ergebnis berichtet der verantwortliche Fachbauleiter in den Baubesprechungen sowie beim wöchentlichen Rapport (mündlich und schriftlich) gegenüber dem Bauherrn und der Objektüberwachung.

Fortschreibung der Rohrnetzberechnung(en) für alle Medien und Bemessung  von Anlagenteilen.

Erstellung der Funktionsschemata für jede Anlage mit zugehörigen Leistungsdaten gemäß Produktvorgaben, Dimensionen, Voreinstellungen und Komponenten inkl. Gebäudeautomationskomponenten die für eine Funktion der Anlage erforderlich sind und Prinzip der Verteilung.

Strangschema / Schaltplan für alle Medien mit Auslegungsdaten/Parametern
Grundrisse M1:50 oder größer, unter Beachtung der anderen Montageplanungen mit allen am Bau beteiligten Gewerke, Dimensionen und Komponenten, wenn erforderlich in Mehrstrichdarstellung. Es sind sämtliche Komponenten und Baugruppen darzustellen. Es sind sämtliche Komponenten darzustellen, die zur ordnungsgemäßen Funktion der Anlage erforderlich sind. Platzvorhaltungen, Flächen zur Bedienung und Instandhaltung sowie Einbringöffnungswege  sind darzustellen, z.B. gem. VDI 2050.
Vollständige Bemaßung (inkl. Höhenangaben) von Trassen (Rohrleitungen, MSR), Apparaten, Komponenten, (z.B. Wärmeübertrager, Behälter, Schaltschränke, Verteiler, etc.) mit genauen Bezugsmaßen zum Bauwerk und anderen Gewerken ist einzutragen. Art und Umfang der erforderlichen Dämmung und des Brandschutzes sind anzugeben. Prüfzeugnisse für zulassungspflichtige Bauteile und Einbauvorschriften der angebotenen Komponenten sind der Objektüberwachung und der eigenen Fachbauleitung zu übergeben, einschließlich  Erläuterungen zu den produktspezifischen Merkmale.

Schnitte/Details Maßstab 1:50 bis 1:1
Für Installationsschwerpunkte und Zentralen mit allen Gewerken und der erforderlichen Bemaßung. Ein Installationsschwerpunkt liegt vor, wenn Gewerke kreuzen, übereinander liegen oder gemeinsam ausfädeln.

Schächte / Trassen
Schachtbelegung und Schachtausfädelung mit allen darin geplanten Gewerken inkl. der Brandschutzausführung. Zentralen und Schächte sind im Detail mit allen erforderlichen Schnitten im angemessenen Maßstab darzustellen.

Schnittstellen
Eindeutige Darstellung von Schnittstellen einander tangierender Gewerke, nutzer- bzw. bauherren- oder bauseitiger Leistungen. Darzustellen sind Anforderungen und Leistungsumfang z.B. Anschlüsse an Kühlgeräten (Bsp. Umluftkühlgeräte), Raumkühlflächen (Bsp. Heiz- Kühldecken) RLT-Geräte, Verstärkungen, Lastabfangungen in Trockenbauwänden  etc.

Angaben für andere Montage-/Planungsbeteiligte
für Deckenspiegel, Öffnungsmaße, Wandabwicklungen, Fliesenspiegel, Trockenbau, Revisionsöffnungen,  Fortschreibung der Schlitz- und Durchbruchsangaben, sowie Einbauten und Montageöffnungen mit genauer Positionierung und Bemaßung mit eindeutigen Bezugsmaßen zum Gebäude.

Erläuterung
Beschreibung der funktionalen Wirkungsweise der einzelnen Anlagen mit Angaben aller notwendigen Kenn-, Betriebs- und Auslegungsdaten.
Menge: 1,000 psch
DIN 276-2018 / IBP: 434
Bauabschnitte / Kostenträger: 434

**3.4.1.2.30 Erweiterte Montageplanung Luftechnische Anlagen**
Erweiterte Montageplanung Luftechnische Anlagen
beinhaltet Leistungen als besondere Leistungen zusätzlich zu Nebenleistungen der VOB/C.

Montagezeichnung in folgender Ausführung:
Farbige Papierplotts, 2-fach, gefaltet DIN A4 in Ordnern mit Inhaltsverzeichnis,
auf Datenträger im pdf-Format, dwg-Format und ifc-Format. Diese Unterlagen dienen als Information für Auftraggeber, Objektplaner, Objektüberwachung und andere am Bau beteiligten Unternehmen. Diese Dokumentation ist während der Bauzeit bis zur Überreichung der Revisionspläne monatlich fortzuschreiben. Die erweiterte Montageplanung erfolgt auf der Grundlage der Ausführungsplanung des Fachplaners gem. HOAI - LP 5 (Grundleistungen).

Die Montageplanung beinhaltet die Fortschreibung der Ausführungsplanung unter Berücksichtigung der vom AN angebotenen Fabrikate und Typen einschließlich der zugehörigen Angaben und Berechnungen unter Berücksichtigung aller Schnittstellen zum Schallschutz, Brandschutz und Tragwerkplanung.
Unter Beachtung des Ergebnisses der Ausschreibung sind die erforderlichen Konstruktionsänderungen unter Beachtung der Fremdgewerke fortzuschreiben.
Die Werk- und Montageplanung ist nur gültig mit Freigabevermerk (Stempel/ Datum und Unterschrift) des von der ausführenden Firma bestellten, angemeldeten und verantwortlichen Fachbauleiter (Dipl.- Ing. TU / TH / FH / BA).
Die Werk- und Montageplanung ist gem. Baustellenfortschritt anzupassen und zu verteilen. Die Verteilung ist in Planlisten zu dokumentieren. Über das Ergebnis berichtet der verantwortliche Fachbauleiter in den Baubesprechungen sowie beim wöchentlichen Rapport (mündlich und schriftlich) gegenüber dem Bauherrn und der Objektüberwachung.

Fortschreibung der Rohrnetzberechnung(en) für alle Medien und Bemessung  von Anlagenteilen.

Erstellung der Funktionsschemata für jede Anlage mit zugehörigen Leistungsdaten gemäß Produktvorgaben, Dimensionen, Voreinstellungen und Komponenten inkl. Gebäudeautomationskomponenten die für eine  Funktion der Anlage erforderlich sind und Prinzip der Verteilung.

Strangschema / Schaltplan für alle Medien mit Auslegungsdaten/Parametern

Grundrisse M1:50 oder größer, inklusive der Koordination mit Dimensionen und Komponenten, wenn erforderlich Mehrstrichdarstellung. Es sind sämtliche Komponenten und Baugruppen darzustellen, die zur ordnungsgemäßen Funktion der Anlage erforderlich sind. Platzvorhaltungen, Flächen zur Bedienung und Instandhaltung sowie Transportwege sind darzustellen, z.B. gem. VDI 2050.
Vollständige Bemaßung (inkl. Höhenangaben) von Trassen (Kanäle, Rohrleitungen, MSR), Apparaten, Komponenten, (z.B. RLT-Geräte, Luftauslässe, Schaltschränke, etc.) mit genauen Bezugsmaßen zum Bauwerk und anderen Gewerken ist einzutragen.

Prüfzeugnisse für zulassungspflichtige Bauteile und Einbauvorschriften der angebotenen Komponenten sind der Objektüberwachung und der eigenen Fachbauleitung zu übergeben, einschließlich Erläuterungen zu den produktspezifischen Merkmalen.

Schnitte/Details Maßstab 1:50 bis 1:1 für Intallationschwerpunkte und Zentralen mit allen Gewerken und der erforderlichen Bemaßung. Ein Installationsschwerpunkt liegt vor, wenn Gewerke kreuzen, übereinander liegen oder gemeinsam ausfädeln.

Schächte/Trassen
Schachtbelegung und Schachtausfädelung mit allen darin geplanten Gewerken inkl. der Brandschutzausführung. Zentralen und Schächte sind im Detail mit allen erforderlichen Schnitten im angemessenen Maßstab darzustellen.

Schnittstellen
Eindeutige Darstellung von Schnittstellen einander tangierender Gewerke, nutzer-, bauherren- oder bauseitiger Leistungen. Darzustellen sind Anforderungen und Leistungsumfang z.B. Anschlüsse an Sanitärzellen, an WWB, RLT-Geräte freier Querschnitt bauseitiger WSG, Verstärkungen, Lastabfangungen  und Einbaurahmen in Trockenbauwänden etc.

Angaben für Montage-/Planungsbeteiligte
für Deckenspiegel, Öffnungsmaße ,Wandabwicklungen, Fliesenspiegel, Trockenbau, Revisionsöffnungen, Schlitz- und Durchbruchsangaben sowie Einbauten und Montageöffnungen mit genauer Positionierung und Bemaßung mit eindeutigen Bezugsmaßen zum Gebäude. Erstellung von Kabelzuglisten mit raumweiser Zuordnung der elektrischen Verbraucher und Darstellung in den Montageplänen.

für folgende
Bauabschnitte:  Versorgungszentrum (VSZ)
  Somatik 1 (SO1)
  Somatik 2 (SO2)
  Somatik 3 (SO3)
  Zentrum Seelische Gesundheit (ZSG)
Menge: 5,000 St
DIN 276-2018 / IBP: 439
Bauabschnitte / Kostenträger: 439

**3.4.1.2.40 Erstellung und Fortschreibung von detaillierten Bauablaufsplanungen gem. ZVB**
Erstellung und Fortschreibung von detaillierten Bauablaufsplanungen gem. ZVB
unter Beachtung des Rahmenterminplanes des Bauherrn / Architekten in Abstimmung mit den anderen am Bau beteiligten Gewerken.

für folgende
Bauabschnitte:  Versorgungszentrum (VSZ)
  Somatik 1 (SO1)
  Somatik 2 (SO2)
  Somatik 3 (SO3)
  Zentrum Seelische Gesundheit (ZSG)

siehe auch ZVB.
Menge: 5,000 St
DIN 276-2018 / IBP: 439
Bauabschnitte / Kostenträger: 439

**3.4.1.2.50 Informationsaustausch**
Informationsaustausch

Information zur Gebäudeautomation an die Objekt-/Bauüberwachung übergeben und fortschreiben, die Informationen werden mit den AN der beteiligten Leistungsbereiche abgestimmt und bearbeitet nach Bauzeitenplan, die Informationsunterlagen bestehen aus Grund- und Verfahrensfließschemata, Funktionsbeschreibungen und Funktionslisten DIN EN ISO 16484-3 sowie einem Übersichtsplan mit Standorten für Bedienung, Informationsschwerpunkte, Schaltschränke und Stationen der Automations- und Managementebene, für Gebäudeautomationsanlagen, die Abstimmung umfasst Benutzeradress-System, Anlagenkonfiguration der Gebäudeautomation, betriebstechnische Daten und Funktionen der Anlagenbauteile, Messorte und Anordnung der Messwertgeber, Funktionen, Parameter und Einstellwerte, Bildschirmdarstellungen, Art und Text der Stör- und Fehlermeldungen, Schnittstellenprotokoll und projektspezifische Daten, Wartungsintervalle, Informationen für die GA-Managementebene, Verknüpfungen/Kopplungen mit Anlagen und Automationsebenen anderer AN, Anschlussbedingungen von AN anderer Gewerke, die Abstimmung wird von allen Beteiligten bestätigt.

für folgende
Bauabschnitte:  Versorgungszentrum (VSZ)
  Somatik 1 (SO1)
  Somatik 2 (SO2)
  Somatik 3 (SO3)
  Zentrum Seelische Gesundheit (ZSG)
Menge: 5,000 St
DIN 276-2018 / IBP: 439
Bauabschnitte / Kostenträger: 439

**3.4.1.2.60 Kabelzuglisten, Schaltpläne und Leistungsangaben Elektrotechnik/MSR.**
Kabelzuglisten, Schaltpläne und Leistungsangaben Elektrotechnik/MSR.
Der AN stellt Kabelzuglisten für die Elektro- und MSR-Gewerke über die zu erstellenden Elektroinstallationen für sämtliche Anlagen zur Verfügung. Anzugeben sind Anfangs- und Zielort, Kabeltyp und -dimension sowie die Anschlussleistung. Die Zielorte der Kabel sind nach Rücksprache mit dem Gewerk Elektro, entweder in die Grundrisspläne mit Angabe der Kabelnummer einzutragen oder vor Ort direkt zu markieren. Die Unterlagen sind rechtzeitig vor Ausführung der Kabelverlegung dreifach zu übergeben.

Informationen zur Gebäudeautomation an die Objekt-/Bauüberwachung übergeben und fortschreiben, die Informationen werden mit den AN der beteiligten Leistungsbereiche abgestimmt und bearbeitet nach Bauzeitenplan, die Abstimmung umfasst Benutzeradress-System, Anlagenkonfiguration der Gebäudeautomation, betriebstechnische Daten und Funktionen der Anlagenbauteile, Messorte und Anordnung der Messwertgeber, Funktionen, Parameter und Einstellwerte, Bildschirmdarstellungen, Art und Text der Stör- und Fehlermeldungen, Schnittstellenprotokoll und projektspezifische Daten, Wartungsintervalle, Informationen für die GA-Managementebene, die Abstimmung wird von allen Beteiligten bestätigt.

für folgende
Bauabschnitte:  Versorgungszentrum (VSZ)
  Somatik 1 (SO1)
  Somatik 2 (SO2)
  Somatik 3 (SO3)
  Zentrum Seelische Gesundheit (ZSG)
Menge: 5,000 St
DIN 276-2018 / IBP: 439
Bauabschnitte / Kostenträger: 439

*Hinweis*

##### 3.4.2 Gerüste

###### 3.4.2.1 Gerüste im Gebäude

*Hinweis*

**3.4.2.1.10 Aufbauen fahrbares Gerüst Stahlrohr 2kN/m2 L 2 m B 1,5 m 1Lage H 2m**
STLB-Bau 2025-10 001
Aufbauen fahrbares Gerüst,
Stahlrohrkupplungsgerüst DIN 4420-3, Lastklasse 3 (2 kN/m2), mit gummierten Fahrrollen,
Länge Gerüst/-bauteil '2' m,

Breite Gerüst/-bauteil '1,5' m, eine genutzte Gerüstlage, Höhe der obersten Gerüstlage 2 m,

Höhenunterschied von Baugrund zur Standfläche des Gerüsts in m '0,0m,
Vorhaltung für die gesamte Dauer der Installationsarbeiten'
im Gebäude, Gerüstlagen mit allseitigem Seitenschutz.
Menge: 28,000 St
DIN 276-2018 / IBP: 439
Bauabschnitte / Kostenträger: 439

**3.4.2.1.20 Abbauen fahrbares Gerüst Stahlrohr 2kN/m2 L 2 m B 1,5 m 1Lage H 2m**
STLB-Bau 2025-10 001
Abbauen fahrbares Gerüst,
Stahlrohrkupplungsgerüst DIN 4420-3, Lastklasse 3 (2 kN/m2), mit gummierten Fahrrollen,
Länge Gerüst/-bauteil '2' m,

Breite Gerüst/-bauteil '1,5' m, eine genutzte Gerüstlage, Höhe der obersten Gerüstlage 2 m,

Höhenunterschied von Baugrund zur Standfläche des Gerüsts in m '0,0m,
Vorhaltung für die gesamte Dauer der Installationsarbeiten'
im Gebäude, Gerüstlagen mit allseitigem Seitenschutz.
Menge: 28,000 St
DIN 276-2018 / IBP: 439
Bauabschnitte / Kostenträger: 439

*Hinweis*

**3.4.2.1.30 Aufbauen fahrbares Gerüst Stahlrohr 2kN/m2 L 2,5 m B 2 m Abst. 2m 2Lagen H 4m**
STLB-Bau 2025-10 001
Aufbauen fahrbares Gerüst,
Stahlrohrkupplungsgerüst DIN 4420-3, Lastklasse 3 (2 kN/m2), mit gummierten Fahrrollen,
Länge Gerüst/-bauteil '2,5' m,

Breite Gerüst/-bauteil '2' m, Höhenabstand der Gerüstlagen 2 m, 2 genutzte Gerüstlagen, Höhe der obersten Gerüstlage 4 m,

Höhenunterschied von Baugrund zur Standfläche des Gerüsts in m '0,0m
Vorhaltung für die gesamte Dauer der Installationsarbeiten'
im Gebäude, Gerüstlagen mit allseitigem Seitenschutz.
Menge: 14,000 St
DIN 276-2018 / IBP: 439
Bauabschnitte / Kostenträger: 439

**3.4.2.1.40 Abbauen fahrbares Gerüst Stahlrohr 2kN/m2 L 2,5 m B 2 m Abst. 2m 2Lagen H 4m**
STLB-Bau 2025-10 001
Abbauen fahrbares Gerüst,
Stahlrohrkupplungsgerüst DIN 4420-3, Lastklasse 3 (2 kN/m2), mit gummierten Fahrrollen,
Länge Gerüst/-bauteil '2,5' m,

Breite Gerüst/-bauteil '2' m, Höhenabstand der Gerüstlagen 2 m, 2 genutzte Gerüstlagen, Höhe der obersten Gerüstlage 4 m,

Höhenunterschied von Baugrund zur Standfläche des Gerüsts in m '0,0m
Vorhaltung für die gesamte Dauer der Installationsarbeiten'
im Gebäude, Gerüstlagen mit allseitigem Seitenschutz.
Menge: 14,000 St
DIN 276-2018 / IBP: 439
Bauabschnitte / Kostenträger: 439

*Hinweis*

**3.4.2.1.50 Aufbauen flächenorientiert Standgerüst Arbeitsgerüst 2kN/m2 1zusätzl.Lage H1 L 3 m B 2 m H 14 m**
*** EP-Aufgliederung gefordert
STLB-Bau 2025-10 001
Aufbauen flächenorientiertes Standgerüst, DIN EN 12810-1, als Arbeitsgerüst DIN EN 12811-1, Lastklasse 3 (2 kN/m2), mit einer Gerüstlage, mit einer zusätzlichen Arbeitslage, Höhenklasse H 1, verankern, regelmäßiges Ankerraster nicht möglich, Standsicherheitsnachweis wird gesondert vergütet, Herstellung der Standsicherheit wird gesondert vergütet, Befestigung in der Tragkonstruktion der Fassade aus Beton, Einrüstung für Montagearbeiten, Grundfläche rechteckig, Aufbau zeitlich gestaffelt in 2 Höhenabschnitten, aufstellen auf Gelände, Höhe der obersten Gerüstlage 14 m, Standfläche waagerecht,
Länge Gerüst/-bauteil '3' m,

Breite Gerüst/-bauteil '2' m,

Höhe Gerüst/-bauteil '14' m.
Menge: 6,000 St
DIN 276-2018 / IBP: 439
Bauabschnitte / Kostenträger: 439

**3.4.2.1.60 Abbauen flächenorientiert Standgerüst Arbeitsgerüst 2kN/m2 1zusätzl.Lage H1 L 3 m B 2 m H 14 m**
*** EP-Aufgliederung gefordert
STLB-Bau 2025-10 001
Abbauen flächenorientiertes Standgerüst, DIN EN 12810-1, als Arbeitsgerüst DIN EN 12811-1, Lastklasse 3 (2 kN/m2), mit einer Gerüstlage, mit einer zusätzlichen Arbeitslage, Höhenklasse H 1, Grundfläche rechteckig, Abbau zeitlich gestaffelt, in 2 Höhenabschnitten, Höhe der obersten Gerüstlage 14 m,
Länge Gerüst/-bauteil '3' m,

Breite Gerüst/-bauteil '2' m,

Höhe Gerüst/-bauteil '14' m.
Menge: 6,000 St
DIN 276-2018 / IBP: 439
Bauabschnitte / Kostenträger: 439

*Hinweis*

**3.4.2.1.70 Aufbauen flächenorientiert Standgerüst Arbeitsgerüst 2kN/m2 1zusätzl.Lage H1 L 3 m B 2 m H 30 m**
*** EP-Aufgliederung gefordert
STLB-Bau 2025-10 001
Aufbauen flächenorientiertes Standgerüst, DIN EN 12810-1, als Arbeitsgerüst DIN EN 12811-1, Lastklasse 3 (2 kN/m2), mit einer Gerüstlage, mit einer zusätzlichen Arbeitslage, Höhenklasse H 1, verankern, regelmäßiges Ankerraster nicht möglich, Standsicherheitsnachweis wird gesondert vergütet, Herstellung der Standsicherheit wird gesondert vergütet, Befestigung in der Tragkonstruktion der Fassade aus Beton, Einrüstung für Montagearbeiten, Grundfläche rechteckig, Aufbau zeitlich gestaffelt in 2 Höhenabschnitten, aufstellen auf Gelände, Höhe der obersten Gerüstlage 30 m, Standfläche waagerecht,
Länge Gerüst/-bauteil '3' m,

Breite Gerüst/-bauteil '2' m,

Höhe Gerüst/-bauteil '30' m.
Menge: 4,000 St
DIN 276-2018 / IBP: 439
Bauabschnitte / Kostenträger: 439

**3.4.2.1.80 Abbauen flächenorientiert Standgerüst Arbeitsgerüst 2kN/m2 1zusätzl.Lage H1 L 3 m B 2 m H 30 m**
*** EP-Aufgliederung gefordert
STLB-Bau 2025-10 001
Abbauen flächenorientiertes Standgerüst, DIN EN 12810-1, als Arbeitsgerüst DIN EN 12811-1, Lastklasse 3 (2 kN/m2), mit einer Gerüstlage, mit einer zusätzlichen Arbeitslage, Höhenklasse H 1, Grundfläche rechteckig, Abbau zeitlich gestaffelt, in 2 Höhenabschnitten, Höhe der obersten Gerüstlage 30 m,
Länge Gerüst/-bauteil '3' m,

Breite Gerüst/-bauteil '2' m,

Höhe Gerüst/-bauteil '30' m.
Menge: 4,000 St
DIN 276-2018 / IBP: 439
Bauabschnitte / Kostenträger: 439

*Hinweis*

**3.4.2.1.90 Aufbauen flächenorientiert Standgerüst Arbeitsgerüst 2kN/m2 1zusätzl.Lage H1 L 3 m B 2 m H 24 m**
*** EP-Aufgliederung gefordert
STLB-Bau 2025-10 001
Aufbauen flächenorientiertes Standgerüst, DIN EN 12810-1, als Arbeitsgerüst DIN EN 12811-1, Lastklasse 3 (2 kN/m2), mit einer Gerüstlage, mit einer zusätzlichen Arbeitslage, Höhenklasse H 1, verankern, regelmäßiges Ankerraster nicht möglich, Standsicherheitsnachweis wird gesondert vergütet, Herstellung der Standsicherheit wird gesondert vergütet, Befestigung in der Tragkonstruktion der Fassade aus Beton, Einrüstung für Montagearbeiten, Grundfläche rechteckig, Aufbau zeitlich gestaffelt in 2 Höhenabschnitten, aufstellen auf Gelände, Höhe der obersten Gerüstlage 24 m, Standfläche waagerecht,
Länge Gerüst/-bauteil '3' m,

Breite Gerüst/-bauteil '2' m,

Höhe Gerüst/-bauteil '24' m.
Menge: 4,000 St
DIN 276-2018 / IBP: 439
Bauabschnitte / Kostenträger: 439

**3.4.2.1.100 Abbauen flächenorientiert Standgerüst Arbeitsgerüst 2kN/m2 1zusätzl.Lage H1 L 3 m B 2 m H 24 m**
*** EP-Aufgliederung gefordert
STLB-Bau 2025-10 001
Abbauen flächenorientiertes Standgerüst, DIN EN 12810-1, als Arbeitsgerüst DIN EN 12811-1, Lastklasse 3 (2 kN/m2), mit einer Gerüstlage, mit einer zusätzlichen Arbeitslage, Höhenklasse H 1, Grundfläche rechteckig, Abbau zeitlich gestaffelt, in 2 Höhenabschnitten, Höhe der obersten Gerüstlage 24 m,
Länge Gerüst/-bauteil '3' m,

Breite Gerüst/-bauteil '2' m,

Höhe Gerüst/-bauteil '24' m.
Menge: 4,000 St
DIN 276-2018 / IBP: 439
Bauabschnitte / Kostenträger: 439

*Hinweis*

**3.4.2.1.110 Aufbauen flächenorientiert Standgerüst Arbeitsgerüst 2kN/m2 1zusätzl.Lage H1 L 3 m B 2 m H 20 m**
*** EP-Aufgliederung gefordert
STLB-Bau 2025-10 001
Aufbauen flächenorientiertes Standgerüst, DIN EN 12810-1, als Arbeitsgerüst DIN EN 12811-1, Lastklasse 3 (2 kN/m2), mit einer Gerüstlage, mit einer zusätzlichen Arbeitslage, Höhenklasse H 1, verankern, regelmäßiges Ankerraster nicht möglich, Standsicherheitsnachweis wird gesondert vergütet, Herstellung der Standsicherheit wird gesondert vergütet, Befestigung in der Tragkonstruktion der Fassade aus Beton, Einrüstung für Montagearbeiten, Grundfläche rechteckig, Aufbau zeitlich gestaffelt in 2 Höhenabschnitten, aufstellen auf Gelände, Höhe der obersten Gerüstlage 20 m, Standfläche waagerecht,
Länge Gerüst/-bauteil '3' m,

Breite Gerüst/-bauteil '2' m,

Höhe Gerüst/-bauteil '20' m.
Menge: 4,000 St
DIN 276-2018 / IBP: 439
Bauabschnitte / Kostenträger: 439

**3.4.2.1.120 Abbauen flächenorientiert Standgerüst Arbeitsgerüst 2kN/m2 1zusätzl.Lage H1 L 3 m B 2 m H 20 m**
*** EP-Aufgliederung gefordert
STLB-Bau 2025-10 001
Abbauen flächenorientiertes Standgerüst, DIN EN 12810-1, als Arbeitsgerüst DIN EN 12811-1, Lastklasse 3 (2 kN/m2), mit einer Gerüstlage, mit einer zusätzlichen Arbeitslage, Höhenklasse H 1, Grundfläche rechteckig, Abbau zeitlich gestaffelt, in 2 Höhenabschnitten, Höhe der obersten Gerüstlage 20 m,
Länge Gerüst/-bauteil '3' m,

Breite Gerüst/-bauteil '2' m,

Höhe Gerüst/-bauteil '20' m.
Menge: 4,000 St
DIN 276-2018 / IBP: 439
Bauabschnitte / Kostenträger: 439

*Hinweis*

**3.4.2.1.130 Aufbauen flächenorientiert Standgerüst Arbeitsgerüst 2kN/m2 1zusätzl.Lage H1 L 3 m B 2 m H 16 m**
*** EP-Aufgliederung gefordert
STLB-Bau 2025-10 001
Aufbauen flächenorientiertes Standgerüst, DIN EN 12810-1, als Arbeitsgerüst DIN EN 12811-1, Lastklasse 3 (2 kN/m2), mit einer Gerüstlage, mit einer zusätzlichen Arbeitslage, Höhenklasse H 1, verankern, regelmäßiges Ankerraster nicht möglich, Standsicherheitsnachweis wird gesondert vergütet, Herstellung der Standsicherheit wird gesondert vergütet, Befestigung in der Tragkonstruktion der Fassade aus Beton, Einrüstung für Montagearbeiten, Grundfläche rechteckig, Aufbau zeitlich gestaffelt in 2 Höhenabschnitten, aufstellen auf Gelände, Höhe der obersten Gerüstlage 16 m, Standfläche waagerecht,
Länge Gerüst/-bauteil '3' m,

Breite Gerüst/-bauteil '2' m,

Höhe Gerüst/-bauteil '16' m.
Menge: 2,000 St
DIN 276-2018 / IBP: 439
Bauabschnitte / Kostenträger: 439

**3.4.2.1.140 Abbauen flächenorientiert Standgerüst Arbeitsgerüst 2kN/m2 1zusätzl.Lage H1 L 3 m B 2 m H 16 m**
*** EP-Aufgliederung gefordert
STLB-Bau 2025-10 001
Abbauen flächenorientiertes Standgerüst, DIN EN 12810-1, als Arbeitsgerüst DIN EN 12811-1, Lastklasse 3 (2 kN/m2), mit einer Gerüstlage, mit einer zusätzlichen Arbeitslage, Höhenklasse H 1, Grundfläche rechteckig, Abbau zeitlich gestaffelt, in 2 Höhenabschnitten, Höhe der obersten Gerüstlage 16 m,
Länge Gerüst/-bauteil '3' m,

Breite Gerüst/-bauteil '2' m,

Höhe Gerüst/-bauteil '16' m.
Menge: 2,000 St
DIN 276-2018 / IBP: 439
Bauabschnitte / Kostenträger: 439

*Hinweis*

**3.4.2.1.150 Aufbauen flächenorientiert Standgerüst Arbeitsgerüst 2kN/m2 1zusätzl.Lage H1 L 3 m B 2 m H 10 m**
*** EP-Aufgliederung gefordert
*** Leitbeschreibung
STLB-Bau 2025-10 001
Aufbauen flächenorientiertes Standgerüst, DIN EN 12810-1, als Arbeitsgerüst DIN EN 12811-1, Lastklasse 3 (2 kN/m2), mit einer Gerüstlage, mit einer zusätzlichen Arbeitslage, Höhenklasse H 1, verankern, regelmäßiges Ankerraster nicht möglich, Standsicherheitsnachweis wird gesondert vergütet, Herstellung der Standsicherheit wird gesondert vergütet, Befestigung in der Tragkonstruktion der Fassade aus Beton, Einrüstung für Montagearbeiten, Grundfläche rechteckig, Aufbau zeitlich gestaffelt in 2 Höhenabschnitten, aufstellen auf Gelände, Höhe der obersten Gerüstlage 10 m, Standfläche waagerecht,
Länge Gerüst/-bauteil '3' m,

Breite Gerüst/-bauteil '2' m,

Höhe Gerüst/-bauteil '10' m.
Menge: 2,000 St
DIN 276-2018 / IBP: 439
Bauabschnitte / Kostenträger: 439
*Unterbeschreibung 1 Einschließlich Errichtung einer Plattform ca. 20 m² (ca. B x H: 5,0 x 4,0 m)*
Einschließlich Errichtung einer Plattform ca. 20 m² (ca. B x H: 5,0 x 4,0 m)
zur Zwischenlagerung von Lüftungszentralgeräten auf dem Dach 1.OG vor der seitlichen Einbringung in die Technikzentrale 2.OG.

Traglast:  ca. 2.500 kg
Größe Segment
Lüftungsgerät:  B x L x H: ca. 4.500 x 2.500 x 2.500 mm
*Unterbeschreibung 2 Unterkonstruktion aus Kanthölzern (10 x 10 cm) zum Ausgleich von Höhenunterschieden zwischen Dachfläche und Einbringöffnung der Technikzentrale.*
Unterkonstruktion aus Kanthölzern (10 x 10 cm) zum Ausgleich von Höhenunterschieden zwischen Dachfläche und Einbringöffnung der Technikzentrale.
Für eine Fläche von ca. 20 m² herstellen und nach Gebrauch entfernen und fachgerecht entsorgen. Vor Erstellung der Konstruktion ist die vorhandene Dachabdichtung durch Auslegung von Bautenschutzmatten als Auflage für die Holzkonstruktion in der erforderlichen Größe zu schützen.

**3.4.2.1.160 Abbauen flächenorientiert Standgerüst Arbeitsgerüst 2kN/m2 1zusätzl.Lage H1 L 3 m B 2 m H 10 m**
*** EP-Aufgliederung gefordert
*** Leitbeschreibung
STLB-Bau 2025-10 001
Abbauen flächenorientiertes Standgerüst, DIN EN 12810-1, als Arbeitsgerüst DIN EN 12811-1, Lastklasse 3 (2 kN/m2), mit einer Gerüstlage, mit einer zusätzlichen Arbeitslage, Höhenklasse H 1, Grundfläche rechteckig, Abbau zeitlich gestaffelt, in 2 Höhenabschnitten, Höhe der obersten Gerüstlage 10 m,
Länge Gerüst/-bauteil '3' m,

Breite Gerüst/-bauteil '2' m,

Höhe Gerüst/-bauteil '10' m.
Menge: 2,000 St
DIN 276-2018 / IBP: 439
Bauabschnitte / Kostenträger: 439
*Unterbeschreibung 1 Einschließlich Rückbau der beschriebenen Plattform bestehend aus Holzkonstruktion und Bautenschutzmatten, ca. 20 m² (ca. 5,0 x 4,0 m).*

*Hinweis*

**3.4.2.1.170 Aufbauen flächenorientiert Standgerüst Arbeitsgerüst 2kN/m2 1zusätzl.Lage H1 L 3 m B 2 m H 15 m**
*** EP-Aufgliederung gefordert
*** Leitbeschreibung
STLB-Bau 2025-10 001
Aufbauen flächenorientiertes Standgerüst, DIN EN 12810-1, als Arbeitsgerüst DIN EN 12811-1, Lastklasse 3 (2 kN/m2), mit einer Gerüstlage, mit einer zusätzlichen Arbeitslage, Höhenklasse H 1, verankern, regelmäßiges Ankerraster nicht möglich, Standsicherheitsnachweis wird gesondert vergütet, Herstellung der Standsicherheit wird gesondert vergütet, Befestigung in der Tragkonstruktion der Fassade aus Beton, Einrüstung für Montagearbeiten, Grundfläche rechteckig, Aufbau zeitlich gestaffelt in 2 Höhenabschnitten, aufstellen auf Gelände, Höhe der obersten Gerüstlage 15 m, Standfläche waagerecht,
Länge Gerüst/-bauteil '3' m,

Breite Gerüst/-bauteil '2' m,

Höhe Gerüst/-bauteil '15' m.
Menge: 1,000 St
DIN 276-2018 / IBP: 439
Bauabschnitte / Kostenträger: 439
*Unterbeschreibung 1 Einschließlich Errichtung einer Plattform ca. 10 m² (ca. B x H: 3,3 x 3,0 m)*
Einschließlich Errichtung einer Plattform ca. 10 m² (ca. B x H: 3,3 x 3,0 m)
zur Zwischenlagerung von Lüftungszentralgeräten auf dem Dach 2.OG vor der seitlichen Einbringung in die Technikzentrale 3.OG.

Traglast:  ca. 2.500 kg
Größe Segment
Lüftungsgerät:  B x L x H: ca. 2.800 x 2.500 x 2.500 mm
*Unterbeschreibung 2 Unterkonstruktion aus Kanthölzern (10 x 10 cm) zum Ausgleich von Höhenunterschieden zwischen Dachfläche und Einbringöffnung der Technikzentrale.*
Unterkonstruktion aus Kanthölzern (10 x 10 cm) zum Ausgleich von Höhenunterschieden zwischen Dachfläche und Einbringöffnung der Technikzentrale.
Für eine Fläche von ca. 10 m² herstellen und nach Gebrauch entfernen und fachgerecht entsorgen. Vor Erstellung der Konstruktion ist die vorhandene Dachabdichtung durch Auslegung von Bautenschutzmatten als Auflage für die Holzkonstruktion in der erforderlichen Größe zu schützen.

**3.4.2.1.180 Abbauen flächenorientiert Standgerüst Arbeitsgerüst 2kN/m2 1zusätzl.Lage H1 L 3 m B 2 m H 15 m**
*** EP-Aufgliederung gefordert
*** Leitbeschreibung
STLB-Bau 2025-10 001
Abbauen flächenorientiertes Standgerüst, DIN EN 12810-1, als Arbeitsgerüst DIN EN 12811-1, Lastklasse 3 (2 kN/m2), mit einer Gerüstlage, mit einer zusätzlichen Arbeitslage, Höhenklasse H 1, Grundfläche rechteckig, Abbau zeitlich gestaffelt, in 2 Höhenabschnitten, Höhe der obersten Gerüstlage 15 m,
Länge Gerüst/-bauteil '3' m,

Breite Gerüst/-bauteil '2' m,

Höhe Gerüst/-bauteil '15' m.
Menge: 1,000 St
DIN 276-2018 / IBP: 439
Bauabschnitte / Kostenträger: 439
*Unterbeschreibung 1 Einschließlich Rückbau der beschriebenen Plattform bestehend aus Holzkonstruktion und Bautenschutzmatten, ca. 10 m² (ca. 3,3 x 3,0 m).*

*Hinweis*

##### 3.4.3 Bezeichnungsschilder

###### 3.4.3.1 Bezeichnungsschilder Einbaukomponenten / Lüftungsgeräte

*Hinweis*

*Hinweis: Größe Ø 30 mm für Lagekennzeichnung Brand- und Rauchschutzklappen*

**3.4.3.1.10 Bezeichnungsschild mehrschichtig Kunststoff Durchm. 30mm kleben**
STLB-Bau 2025-10 042
Bezeichnungsschild DIN 825, Farbe und Beschriftung nach Angaben des AG, aus mehrschichtigem Kunststoff, Beschriftung 2-zeilig,
Beschriftung 'Bezeichnung der Brandschutzklappen-, elemente mit BSK-Nr. und Luftart. Farbgestaltung: Rot, Hintergrund mit weißem Buchstaben L, aus Kunststoff, mehrschichtig, gefräst, selbstklebend zur Positionierung unterhalb der Zwischendecke an der Wand oder ggf. Revisionsklappe in der Zwischendecke. Das Schild dient der Orientierung des technischen Personals wo sich oberhalb in der Zwischendecke eine Brandschutzklappe befindet.'
gefräst, rund, Durchmesser 30 mm, Befestigung durch Kleben.
Menge: 3006,000 St
DIN 276-2018 / IBP: 439
Bauabschnitte / Kostenträger: 439

*Hinweis*

*Hinweis: Größe 37/74 mm für Brand- und Rauchschutzklappen*

**3.4.3.1.20 Bezeichnungsschild mehrschichtig Kunststoff H 37mm B 74mm kleben**
STLB-Bau 2025-10 042
Bezeichnungsschild DIN 825, Farbe und Beschriftung nach Angaben des AG, aus mehrschichtigem Kunststoff, Beschriftung 2-zeilig,
Beschriftung 'Bezeichnung der Brandschutzklappen-, elemente mit BSK-Nr. und Luftart. Farbgestaltung: Rot, Hintergrund mit weißem Buchstaben L, aus Kunststoff, mehrschichtig, gefräst, selbstklebend zur Positionierung unterhalb der Zwischendecke an der Wand. Das Schild dient der Orientierung des technischen Personals wo sich oberhalb in der Zwischendecke eine Brandschutzklappe befindet.'
gefräst, rechteckig, Höhe 37 mm, Breite 74 mm, Befestigung durch Kleben.
Menge: 3006,000 St
DIN 276-2018 / IBP: 439
Bauabschnitte / Kostenträger: 439

*Hinweis*

*Hinweis: Größe 37/74 mm für Volumenstromregler und mot. Klappen*

**3.4.3.1.30 Bezeichnungsschild mehrschichtig Kunststoff H 37mm B 74mm kleben**
STLB-Bau 2025-10 042
Bezeichnungsschild DIN 825, Farbe und Beschriftung nach Angaben des AG, aus mehrschichtigem Kunststoff, Beschriftung 2-zeilig, gefräst, rechteckig, Höhe 37 mm, Breite 74 mm, Befestigung durch Kleben.
Menge: 218,000 St
DIN 276-2018 / IBP: 439
Bauabschnitte / Kostenträger: 439

*Hinweis*

*Hinweis: Größe 52/100 mm für sonstige Aggregate*

**3.4.3.1.40 Bezeichnungsschild mehrschichtig Kunststoff H 52mm B 105mm kleben**
STLB-Bau 2025-10 042
Bezeichnungsschild DIN 825, Farbe und Beschriftung nach Angaben des AG, aus mehrschichtigem Kunststoff, Beschriftung 2-zeilig, gefräst, rechteckig, Höhe 52 mm, Breite 105 mm, Befestigung durch Kleben.
Menge: 33,000 St
DIN 276-2018 / IBP: 439
Bauabschnitte / Kostenträger: 439

*Hinweis*

*Hinweis: Größe 74/148 mm für RLT-Geräte-Sektionen*

**3.4.3.1.50 Bezeichnungsschild mehrschichtig Kunststoff H 74mm B 148mm kleben**
STLB-Bau 2025-10 042
Bezeichnungsschild DIN 825, Farbe und Beschriftung nach Angaben des AG, aus mehrschichtigem Kunststoff, Beschriftung 2-zeilig, gefräst, rechteckig, Höhe 74 mm, Breite 148 mm, Befestigung durch Kleben.
Menge: 379,000 St
DIN 276-2018 / IBP: 439
Bauabschnitte / Kostenträger: 439

*Hinweis*

*Hinweis: Größe 148/148 mm für RLT-Geräte*

**3.4.3.1.60 Bezeichnungsschild mehrschichtig Kunststoff H 148mm B 148mm kleben**
STLB-Bau 2025-10 042
Bezeichnungsschild DIN 825, Farbe und Beschriftung nach Angaben des AG, aus mehrschichtigem Kunststoff, Beschriftung 2-zeilig, gefräst, rechteckig, Höhe 148 mm, Breite 148 mm, Befestigung durch Kleben.
Menge: 62,000 St
DIN 276-2018 / IBP: 439
Bauabschnitte / Kostenträger: 439

*Hinweis*

*Hinweis: Größe Ø 30 mm für Lagekennzeichnung Absperrungen*

**3.4.3.1.70 Bezeichnungsschild mehrschichtig Kunststoff Durchm. 30mm kleben**
STLB-Bau 2026-04 042
Bezeichnungsschild DIN 825, Farbe und Beschriftung nach Angaben des AG, aus mehrschichtigem Kunststoff, Beschriftung 2-zeilig,
Beschriftung 'Farbgestaltung: Dunkelgrün
Hintergrund mit weißem Buchstaben K, aus Kunststoff, mehrschichtig, gefräst, selbstklebend zur Positionierung unterhalb der
Zwischendecke an der Wand. Das Schild dient der Orientierung des technischen Personals wo sich oberhalb in der Zwischendecke
Absperrarmaturen befinden.'
gefräst, rund, Durchmesser 30 mm, Befestigung durch Kleben.
Menge: 500,000 St
DIN 276-2018 / IBP: 434
Bauabschnitte / Kostenträger: 434

*Hinweis*

*Hinweis: Größe 37/74 mm für Armaturen, Messpunkte, Ventile*

**3.4.3.1.80 Bezeichnungsschild mehrschichtig Kunststoff H 37mm B 74mm kleben**
STLB-Bau 2026-04 042
Bezeichnungsschild DIN 825, Farbe und Beschriftung nach Angaben des AG, aus mehrschichtigem Kunststoff, Beschriftung 2-zeilig, gefräst, rechteckig, Höhe 37 mm, Breite 74 mm, Befestigung durch Kleben.
Menge: 400,000 St
DIN 276-2018 / IBP: 434
Bauabschnitte / Kostenträger: 434

*Hinweis*

*Hinweis: Größe 52/100 mm für Pumpen, Aggregate*

**3.4.3.1.90 Bezeichnungsschild mehrschichtig Kunststoff H 52mm B 105mm kleben**
STLB-Bau 2026-04 042
Bezeichnungsschild DIN 825, Farbe und Beschriftung nach Angaben des AG, aus mehrschichtigem Kunststoff, Beschriftung 2-zeilig, gefräst, rechteckig, Höhe 52 mm, Breite 105 mm, Befestigung durch Kleben.
Menge: 100,000 St
DIN 276-2018 / IBP: 434
Bauabschnitte / Kostenträger: 434

*Hinweis*

##### 3.4.4 Dichtheitsprüfung

###### 3.4.4.1 Luftleitungen

*Hinweis*

*Hinweis: Luftleitungen rund*
Luftleitungen rund
Dichtheitsprüfungen sind nur nach Anweisung/Festlegung der Objektüberwachung durchzuführen

**3.4.4.1.10 Dichtheitsprüfung Luftltg 10m2 runde Luftleitg ATC2**
STLB-Bau 2025-10 075
Dichtheitsprüfung von Luftleitungen, vor Ort, im eingebauten Zustand, DIN EN 14239, Prüffläche mind. 10 m2, Luftleitung rund, Luftdichtheitsklasse ATC2 DIN EN 16798-3, ohne Luftdurchlässe/Öffnungen, einschl. der Bereitstellung aller erforderlichen Geräte, Materialien, Fachpersonal und Prüfbericht.
Menge: 50,000 St
DIN 276-2018 / IBP: 439
Bauabschnitte / Kostenträger: 439

*Hinweis*

*Hinweis: Luftleitungen rechteckig*
Luftleitungen rechteckig
Dichtheitsprüfungen sind nur nach Anweisung/Festlegung der Objektüberwachung durchzuführen

**3.4.4.1.20 Dichtheitsprüfung Luftltg 10m2 rechteckige Luftleitg ATC3**
STLB-Bau 2025-10 075
Dichtheitsprüfung von Luftleitungen, vor Ort, im eingebauten Zustand, DIN EN 14239, Prüffläche mind. 10 m2, Luftleitung rechteckig, Luftdichtheitsklasse ATC3 DIN EN 16798-3, ohne Luftdurchlässe/Öffnungen, einschl. der Bereitstellung aller erforderlichen Geräte, Materialien, Fachpersonal und Prüfbericht.
Menge: 52,000 St
DIN 276-2018 / IBP: 439
Bauabschnitte / Kostenträger: 439

**3.4.4.1.30 Dichtheitsprüfung Luftltg 10m2 rechteckige Luftleitg ATC3**
STLB-Bau 2025-10 075
Dichtheitsprüfung von Luftleitungen, vor Ort, im eingebauten Zustand, DIN EN 14239, Prüffläche mind. 10 m2, Luftleitung rechteckig, aerosolatdicht, Luftdichtheitsklasse ATC3 DIN EN 16798-3, ohne Luftdurchlässe/Öffnungen, einschl. der Bereitstellung aller erforderlichen Geräte, Materialien, Fachpersonal und Prüfbericht.
Menge: 4,000 St
DIN 276-2018 / IBP: 439
Bauabschnitte / Kostenträger: 439

*Hinweis*

###### 3.4.4.2 Rohrleitungen Edelstahl

*Hinweis*

*Hinweis: Druckprüfung mit Luft/Gas für Medium Klimakaltwasser*

*Hinweis*

**3.4.4.2.10 Zusätzl. Druck-Dichtheitsprüfung Rohr Klimakaltwasser AD 25-63mm maxRohr-L 200 m mit Luft/Gas**
STLB-Bau 2026-04 041
Zusätzliche Druck- und Dichtheitsprüfung von Rohrleitungen, aus nichtrostendem Stahl DIN EN 10296-2, geschweißt, Betriebsmedium Klimakaltwasser, Außendurchmesser über 25 bis 63 mm,
max. Rohrleitungslänge '200' m, im Gebäude, Ausführung DIN EN 14336, Prüfmedium Luft/Gas, einschl. aller erforderlicher Anlagen, Abdichtungen, Verankerungen, Rohrverschlüsse.
Menge: 40,000 St
DIN 276-2018 / IBP: 434
Bauabschnitte / Kostenträger: 434

**3.4.4.2.20 Zusätzl. Druck-Dichtheitsprüfung Rohr Klimakaltwasser AD 63-110mm maxRohr-L 200 m mit Luft/Gas**
STLB-Bau 2026-04 041
Zusätzliche Druck- und Dichtheitsprüfung von Rohrleitungen, aus nichtrostendem Stahl DIN EN 10296-2, geschweißt, Betriebsmedium Klimakaltwasser, Außendurchmesser über 63 bis 110 mm,
max. Rohrleitungslänge '200' m, im Gebäude, Ausführung DIN EN 14336, Prüfmedium Luft/Gas, einschl. aller erforderlicher Anlagen, Abdichtungen, Verankerungen, Rohrverschlüsse.
Menge: 30,000 St
DIN 276-2018 / IBP: 434
Bauabschnitte / Kostenträger: 434

*Hinweis*

*Hinweis: Druckprüfung mit Luft/Gas für Medium WRG-Wasser (Wasser-Glykol-Gemisch)*

*Hinweis*

**3.4.4.2.30 Zusätzl. Druck-Dichtheitsprüfung Rohr Wasser-Glycol AD 25-63mm maxRohr-L 200 m mit Luft/Gas**
STLB-Bau 2026-04 041
Zusätzliche Druck- und Dichtheitsprüfung von Rohrleitungen, aus nichtrostendem Stahl DIN EN 10296-2, geschweißt, Betriebsmedium Wasser-Glycol-Gemisch, Außendurchmesser über 25 bis 63 mm,
max. Rohrleitungslänge '200' m, im Gebäude, Ausführung DIN EN 14336, Prüfmedium Luft/Gas, einschl. aller erforderlicher Anlagen, Abdichtungen, Verankerungen, Rohrverschlüsse.
Menge: 20,000 St
DIN 276-2018 / IBP: 434
Bauabschnitte / Kostenträger: 434

**3.4.4.2.40 Zusätzl. Druck-Dichtheitsprüfung Rohr Wasser-Glycol AD 63-110mm maxRohr-L 200 m mit Luft/Gas**
STLB-Bau 2026-04 041
Zusätzliche Druck- und Dichtheitsprüfung von Rohrleitungen, aus nichtrostendem Stahl DIN EN 10296-2, geschweißt, Betriebsmedium Wasser-Glycol-Gemisch, Außendurchmesser über 63 bis 110 mm,
max. Rohrleitungslänge '200' m, im Gebäude, Ausführung DIN EN 14336, Prüfmedium Luft/Gas, einschl. aller erforderlicher Anlagen, Abdichtungen, Verankerungen, Rohrverschlüsse.
Menge: 20,000 St
DIN 276-2018 / IBP: 434
Bauabschnitte / Kostenträger: 434

*Hinweis*

*Hinweis*

*Hinweis: Entleeren/Spülen/Reinigen/Füllen/Entlüften für Medium Klimakaltwasser*

*Hinweis*
Wasserinhalte:
Außen Ø  Rohr  Rohr + 20% Zuschlag für Formstücke
[mm]  [l/m]  [l/m]

15 x 1,0  0,133  0,160
18 x 1,0  0,201  0,241
22 x 1,2  0,302  0,362
28 x 1,2  0,515  0,618
35 x 1,5  0,804  0,965
42 x 1,5  1,195  1,434
54 x 1,5  2,043  2,452
76,1 x 2,0  4,083  4,900
88,9 x 2,0  5,661  6,793
108 x 2,0  8,495  10,194

**3.4.4.2.50 Anlage entleeren Klimakaltwasser Inhalt 250 l 1xdurchspülen entschlammen reinigen Schmutzfänger füllen entlüften**
STLB-Bau 2026-04 041
Anlage nach Druck- und Dichtheitsprüfung entleeren, Betriebsmedium Klimakaltwasser,
Anlageninhalt '250' l, Ausführung DIN EN 14336, durchspülen, entschlammen einschl. reinigen der Schmutzfänger, füllen mit aufbereitetem Wasser einschl. Lieferung, sowie Anlage entlüften, Ausführung gemäß Einzelbeschreibung,

Einzelbeschreibungs-Nr 'Befüllung der Klimakaltwasseranlage mit enthärtetem Wasser, Summe Erdalkalien max. 1,5 mol/m3, Fließdruck 4 bar, Nachweis des zulässigen pH-Wertes im Anlagenwasser im Bereich von 8,2 bis 9,5 8 bis 12 Wochen nach Inbetriebnahme VDI 2035 Blatt 1, einschl. Messprotokoll/Betriebsbuch VDI 2035 Blatt 1'.
Menge: 10,000 St
DIN 276-2018 / IBP: 434
Bauabschnitte / Kostenträger: 434

**3.4.4.2.60 Anlage entleeren Klimakaltwasser Inhalt 500 l 1xdurchspülen entschlammen reinigen Schmutzfänger füllen entlüften**
STLB-Bau 2026-04 041
Anlage nach Druck- und Dichtheitsprüfung entleeren, Betriebsmedium Klimakaltwasser,
Anlageninhalt '500' l, Ausführung DIN EN 14336, durchspülen, entschlammen einschl. reinigen der Schmutzfänger, füllen mit aufbereitetem Wasser einschl. Lieferung, sowie Anlage entlüften, Ausführung gemäß Einzelbeschreibung,

Einzelbeschreibungs-Nr 'Befüllung der Klimakaltwasseranlage mit enthärtetem Wasser, Summe Erdalkalien max. 1,5 mol/m3, Fließdruck 4 bar, Nachweis des zulässigen pH-Wertes im Anlagenwasser im Bereich von 8,2 bis 9,5 8 bis 12 Wochen nach Inbetriebnahme VDI 2035 Blatt 1, einschl. Messprotokoll/Betriebsbuch VDI 2035 Blatt 1'.
Menge: 10,000 St
DIN 276-2018 / IBP: 434
Bauabschnitte / Kostenträger: 434

**3.4.4.2.70 Anlage entleeren Klimakaltwasser Inhalt 1000 l 1xdurchspülen entschlammen reinigen Schmutzfänger füllen entlüften**
STLB-Bau 2026-04 041
Anlage nach Druck- und Dichtheitsprüfung entleeren, Betriebsmedium Klimakaltwasser,
Anlageninhalt '1000' l, Ausführung DIN EN 14336, durchspülen, entschlammen einschl. reinigen der Schmutzfänger, füllen mit aufbereitetem Wasser einschl. Lieferung, sowie Anlage entlüften, Ausführung gemäß Einzelbeschreibung,

Einzelbeschreibungs-Nr 'Befüllung der Klimakaltwasseranlage mit enthärtetem Wasser, Summe Erdalkalien max. 1,5 mol/m3, Fließdruck 4 bar, Nachweis des zulässigen pH-Wertes im Anlagenwasser im Bereich von 8,2 bis 9,5 8 bis 12 Wochen nach Inbetriebnahme VDI 2035 Blatt 1, einschl. Messprotokoll/Betriebsbuch VDI 2035 Blatt 1'.
Menge: 12,000 St
DIN 276-2018 / IBP: 434
Bauabschnitte / Kostenträger: 434

*Hinweis: Entleeren/Spülen/Reinigen/Füllen/Entlüften für Medium Kühlwasser, bei freier Kältenutzung (Wasser-Glykol-Gemisch)*

*Hinweis*
Wasserinhalte:
Außen Ø  Rohr  Rohr + 20% Zuschlag für Formstücke
[mm]  [l/m]  [l/m]

15 x 1,0  0,133  0,160
18 x 1,0  0,201  0,241
22 x 1,2  0,302  0,362
28 x 1,2  0,515  0,618
35 x 1,5  0,804  0,965
42 x 1,5  1,195  1,434
54 x 1,5  2,043  2,452
76,1 x 2,0  4,083  4,900
88,9 x 2,0  5,661  6,793
108 x 2,0  8,495  10,194

**3.4.4.2.80 Anlage entleeren Wasser-Glycol Inhalt 500 l 1xdurchspülen entschlammen reinigen Schmutzfänger füllen entlüften**
STLB-Bau 2026-04 041
Anlage nach Druck- und Dichtheitsprüfung entleeren, Betriebsmedium Wasser-Glycol-Gemisch,
Anlageninhalt '500' l, Ausführung DIN EN 14336, durchspülen, entschlammen einschl. reinigen der Schmutzfänger, füllen mit aufbereitetem Wasser einschl. Lieferung, sowie Anlage entlüften, Ausführung gemäß Einzelbeschreibung,

Einzelbeschreibungs-Nr 'Befüllung der Heizanlage mit enthärtetem Wasser, Wasser mit Frostschutz bis -20 Grad C, einschl. Lieferung und Beimischung der erforderlichen Menge an Glykol, Summe Erdalkalien max. 1,5 mol/m3, Fließdruck 4 bar, Nachweis des zulässigen pH-Wertes im Anlagenwasser im Bereich von 8,2 bis 9,5, 8 bis 12 Wochen nach Inbetriebnahme VDI 2035 Blatt 1, einschl. Messprotokoll/Betriebsbuch VDI 2035 Blatt 1'.
Menge: 10,000 St
DIN 276-2018 / IBP: 434
Bauabschnitte / Kostenträger: 434

*Hinweis*

##### 3.4.5 Funktionsmessungen

###### 3.4.5.1 Lüftungsanlagen

*Hinweis*

**3.4.5.1.10 Funktionsmessung Sommerbetrieb**
Funktionsmessung Sommerbetrieb
für den Leistungsbereich RLT- Anlagen DIN 18 379, nach VDI 2079 und VDI 2080 durchführen.
Dokumentation aller Messwerte in einem Soll-Ist-Vergleich für die nachfolgend aufgeführten Parameter:
- Spannung, Stromaufnahme Antriebsmotor
- Frequenz  des Frequenzumformers
- Luftseitige Druckdifferenz
- Wasserseitige Druckdifferenz
- Wasserseitige Volumenströme
- Lufttemperatur für Zu-, Ab-, Fort- und Außenluft
- Wassertemperatur für Vor- und Rücklauf der Erhitzer-, Kühler-  und WRG-
  Kreise
- Einstellwerte der Regelorgane
- Luftvolumenströme
Die Funktionsmessung für den Sommerbetrieb ist unter realen Lastbedingungen (Außentemperatur > 25°C) durchzuführen und zu protokollieren. Die zusätzliche Anreise ist im Angebotspreis einzukalkulieren.
Menge: 12,000 St
DIN 276-2018 / IBP: 439
Bauabschnitte / Kostenträger: 439

**3.4.5.1.20 Funktionsmessung Winterbetrieb**
Funktionsmessung Winterbetrieb
für den Leistungsbereich RLT- Anlagen DIN 18 379,
nach VDI 2079 und VDI 2080 durchführen.
Dokumentation aller Messwerte in einem Soll-Ist-Vergleich für die nachfolgend aufgeführten Parameter:
- Spannung, Stromaufnahme der Antriebsmotoren
- Frequenz  des Frequenzumformers
- Luftseitige Druckdifferenz
- Wasserseitige Druckdifferenz
- Wasserseitige Volumenströme
- Lufttemperatur für Zu-, Ab-, Fort- und Außenluft
- Wassertemperatur für Vor- und Rücklauf der Erhitzer-, Kühler- und WRG-
  Kreise
- Einstellwerte der Regelorgane
- Luftvolumenströme
Die Funktionsmessung für den Winterbetrieb ist unter realen Lastbedingungen (Außentemperatur < 0°C) durchzuführen und zu protokollieren. Die zusätzliche Anreise ist im Angebotspreis einzukalkulieren.
Menge: 12,000 St
DIN 276-2018 / IBP: 439
Bauabschnitte / Kostenträger: 439

*Hinweis*

##### 3.4.6 Probebetrieb

###### 3.4.6.1 Lüftungsanlagen

*Hinweis*

**3.4.6.1.10 Probebetrieb nach erfolgter Funktionsprüfung und Inbetriebnahme**
Probebetrieb nach erfolgter Funktionsprüfung und Inbetriebnahme
für alle Lüftungszentralgeräte im Versorgungszentrum (VSZ).
Mindestens zweiwöchiger Probebetrieb. Der Beginn des Probebetriebes wird mit der Bauleitung schriftlich vereinbart. Durch Mängel wird der Probebetrieb solange unterbrochen, bis diese behoben sind. Zwei Wochen vor Beginn des Probebetriebes sind die Dokumentationsunterlagen dem Betriebspersonal auszuhändigen. Während der Dauer des Probebetriebes ist das Betriebspersonal umfassend einzuweisen. Während der Dauer des Probebetriebes muss das
Einweisungspersonal über Rufbereitschaft ständig erreichbar sein. Übergabe der Anlage nach Abschluss des Probebetriebes.
Menge: 1,000 St
DIN 276-2018 / IBP: 439
Bauabschnitte / Kostenträger: 439

**3.4.6.1.20 wiederholtes Einweisen des Bedineungs- und Wartungspersonals**
wiederholtes Einweisen des Bedineungs- und Wartungspersonals
inkl. Erstellung eines Einweisungsprotokolls.
Menge: 1,000 psch
DIN 276-2018 / IBP: 419
Bauabschnitte / Kostenträger: 419

**3.4.6.1.30 Probebetrieb nach erfolgter Funktionsprüfung und Inbetriebnahme**
Probebetrieb nach erfolgter Funktionsprüfung und Inbetriebnahme
für alle Lüftungszentralgeräte in der Somatik 1 (SO1).
Mindestens zweiwöchiger Probebetrieb. Der Beginn des Probebetriebes wird mit der Bauleitung schriftlich vereinbart. Durch Mängel wird der Probebetrieb solange unterbrochen, bis diese behoben sind. Zwei Wochen vor Beginn des Probebetriebes sind die Dokumentationsunterlagen dem Betriebspersonal auszuhändigen. Während der Dauer des Probebetriebes ist das Betriebspersonal umfassend einzuweisen. Während der Dauer des Probebetriebes muss das
Einweisungspersonal über Rufbereitschaft ständig erreichbar sein. Übergabe der Anlage nach Abschluss des Probebetriebes.
Menge: 1,000 St
DIN 276-2018 / IBP: 439
Bauabschnitte / Kostenträger: 439

**3.4.6.1.40 wiederholtes Einweisen des Bedineungs- und Wartungspersonals**
wiederholtes Einweisen des Bedineungs- und Wartungspersonals
inkl. Erstellung eines Einweisungsprotokolls.
Menge: 1,000 psch
DIN 276-2018 / IBP: 419
Bauabschnitte / Kostenträger: 419

**3.4.6.1.50 Probebetrieb nach erfolgter Funktionsprüfung und Inbetriebnahme**
Probebetrieb nach erfolgter Funktionsprüfung und Inbetriebnahme
für alle Lüftungszentralgeräte in der Somatik 2 (SO2).
Mindestens zweiwöchiger Probebetrieb. Der Beginn des Probebetriebes wird mit der Bauleitung schriftlich vereinbart. Durch Mängel wird der Probebetrieb solange unterbrochen, bis diese behoben sind. Zwei Wochen vor Beginn des Probebetriebes sind die Dokumentationsunterlagen dem Betriebspersonal auszuhändigen. Während der Dauer des Probebetriebes ist das Betriebspersonal umfassend einzuweisen. Während der Dauer des Probebetriebes muss das
Einweisungspersonal über Rufbereitschaft ständig erreichbar sein. Übergabe der Anlage nach Abschluss des Probebetriebes.
Menge: 1,000 St
DIN 276-2018 / IBP: 439
Bauabschnitte / Kostenträger: 439

**3.4.6.1.60 wiederholtes Einweisen des Bedineungs- und Wartungspersonals**
wiederholtes Einweisen des Bedineungs- und Wartungspersonals
inkl. Erstellung eines Einweisungsprotokolls.
Menge: 1,000 psch
DIN 276-2018 / IBP: 419
Bauabschnitte / Kostenträger: 419

**3.4.6.1.70 Probebetrieb nach erfolgter Funktionsprüfung und Inbetriebnahme**
Probebetrieb nach erfolgter Funktionsprüfung und Inbetriebnahme
für alle Lüftungszentralgeräte in der Somatik 3 (SO3).
Mindestens zweiwöchiger Probebetrieb. Der Beginn des Probebetriebes wird mit der Bauleitung schriftlich vereinbart. Durch Mängel wird der Probebetrieb solange unterbrochen, bis diese behoben sind. Zwei Wochen vor Beginn des Probebetriebes sind die Dokumentationsunterlagen dem Betriebspersonal auszuhändigen. Während der Dauer des Probebetriebes ist das Betriebspersonal umfassend einzuweisen. Während der Dauer des Probebetriebes muss das
Einweisungspersonal über Rufbereitschaft ständig erreichbar sein. Übergabe der Anlage nach Abschluss des Probebetriebes.
Menge: 1,000 St
DIN 276-2018 / IBP: 439
Bauabschnitte / Kostenträger: 439

**3.4.6.1.80 wiederholtes Einweisen des Bedineungs- und Wartungspersonals**
wiederholtes Einweisen des Bedineungs- und Wartungspersonals
inkl. Erstellung eines Einweisungsprotokolls.
Menge: 1,000 psch
DIN 276-2018 / IBP: 419
Bauabschnitte / Kostenträger: 419

**3.4.6.1.90 Probebetrieb nach erfolgter Funktionsprüfung und Inbetriebnahme**
Probebetrieb nach erfolgter Funktionsprüfung und Inbetriebnahme
für alle Lüftungszentralgeräte im Zentrum Seelische Gesundheit (ZSG).
Mindestens zweiwöchiger Probebetrieb. Der Beginn des Probebetriebes wird mit der Bauleitung schriftlich vereinbart. Durch Mängel wird der Probebetrieb solange unterbrochen, bis diese behoben sind. Zwei Wochen vor Beginn des Probebetriebes sind die Dokumentationsunterlagen dem Betriebspersonal auszuhändigen. Während der Dauer des Probebetriebes ist das Betriebspersonal umfassend einzuweisen. Während der Dauer des Probebetriebes muss das
Einweisungspersonal über Rufbereitschaft ständig erreichbar sein. Übergabe der Anlage nach Abschluss des Probebetriebes.
Menge: 1,000 St
DIN 276-2018 / IBP: 439
Bauabschnitte / Kostenträger: 439

**3.4.6.1.100 wiederholtes Einweisen des Bedineungs- und Wartungspersonals**
wiederholtes Einweisen des Bedineungs- und Wartungspersonals
inkl. Erstellung eines Einweisungsprotokolls.
Menge: 1,000 psch
DIN 276-2018 / IBP: 419
Bauabschnitte / Kostenträger: 419

*Hinweis*

###### 3.4.6.2 Abnahmen und Probebetrieb

*Hinweis*

**3.4.6.2.10 Abstellen von Fachpersonal für alle technischen Abnahmen**
Abstellen von Fachpersonal für alle technischen Abnahmen
und zur Mitwirkung bei der Einstellung von Anlagenteilen im
Zusammenwirken mit anderen Beteiligten, wie z.B. der MSR-Technik.
Menge: 1,000 psch
DIN 276-2018 / IBP: 434
Bauabschnitte / Kostenträger: 434

**3.4.6.2.20 Funktionsmessung**
STLB-Bau 2026-04 040
Funktionsmessung für Heizungsanlagen DIN 18380, alle Messwerte werden dokumentiert und in einem Soll-Istvergleich zusammengestellt, gemessen wird die Stromaufnahme des Motors bei allen Bauelementen, die Druckdifferenz wasser-/medienseitig bei allen Bauelementen, die Wasser-/Medientemperatur bei allen Bauelementen, der Wasser-/Medien-Volumenstrom bei allen Bauelementen, die zum Nachweis von Funktionen und Verteilung erforderlichen Hilfsmittel (z. B. Rauchproben) stellt der AN, die Messgeräte sind vom AN zur Verfügung zu stellen,
Einzelbeschreibungs-Nr 'Als Heizungsanlage ist die Klimakaltwasseranlage gemeint'.
Menge: 3,000 St
DIN 276-2018 / IBP: 434
Bauabschnitte / Kostenträger: 434

**3.4.6.2.30 Funktionsmessung**
STLB-Bau 2026-04 040
Funktionsmessung für Heizungsanlagen DIN 18380, alle Messwerte werden dokumentiert und in einem Soll-Istvergleich zusammengestellt, gemessen wird die Stromaufnahme des Motors bei allen Bauelementen, die Druckdifferenz wasser-/medienseitig bei allen Bauelementen, die Wasser-/Medientemperatur bei allen Bauelementen, der Wasser-/Medien-Volumenstrom bei allen Bauelementen, die zum Nachweis von Funktionen und Verteilung erforderlichen Hilfsmittel (z. B. Rauchproben) stellt der AN, die Messgeräte sind vom AN zur Verfügung zu stellen,
Einzelbeschreibungs-Nr 'Als Heizungsanlage ist die WRG-Wasseranlage gemeint'.
Menge: 3,000 St
DIN 276-2018 / IBP: 434
Bauabschnitte / Kostenträger: 434

**3.4.6.2.40 gemeinsame Funktionskontrolle mit Gewerk MSR/GA 1:1 Datenpunkttest**
gemeinsame Funktionskontrolle mit dem Gewerk MSR / Gebäudeautomation, einschl. Durchführung eines 1:1 Datenpunkttest und Dokumentation.
Menge: 3,000 St
DIN 276-2018 / IBP: 434
Bauabschnitte / Kostenträger: 434

**3.4.6.2.50 Technischer Probebetrieb**
Technischer Probebetrieb
Nach erfolgter Funktionsprüfung und Inbetriebnahme mindestens 2-wöchiger technischer Probebetrieb. Der Beginn des Probebetriebes wird mit der Bauüberwachung schriftlich vereinbart. 4 Wochen vor Beginn des Probebetriebes sind die Revisionsunterlagen dem Betriebspersonal auszuhändigen. Durch den AN wird ein Betriebshandbuch erstellt und für die Dauer des Probebetriebs geführt. Während der Dauer des Probebetriebes muss das Personal über Rufbereitschaft ständig erreichbar sein und mit einer Reaktionszeit von max. 24 h auf der Baustelle erscheinen. Abnahme und Übergabe der Anlage nach Abschluss des Probebetriebes.
Menge: 3,000 St
DIN 276-2018 / IBP: 434
Bauabschnitte / Kostenträger: 434

**3.4.6.2.60 Betreiben der Klimakaltwasseranlage vor der Abnahme, wochentags**
Betreiben der Klimakaltwasseranlage vor der Abnahme, wochentags
Anlagenteile statische Heizung in einem bereits fertiggestellten Bauteil bis zur Abnahme (bereits komplett als fertige Leistung aus LV-Positionen montiert) einschl. erforderlicher Instandhaltungsarbeiten bis zur Abnahme,
während Tagesbetriebszeit bis max. 10 Std.
(gilt nicht für die Baubeheizung).
Menge: 20,000 d
DIN 276-2018 / IBP: 434
Bauabschnitte / Kostenträger: 434

**3.4.6.2.70 Betreiben der Klimakaltwasseranlage vor der Abnahme, am Wochenende**
Betreiben der Klimakaltwasseranlage vor der Abnahme, am Wochenende
Anlagenteile statische Heizung in einem bereits fertiggestellten Bauteil bis zur Abnahme (bereits komplett als fertige Leistung aus LV-Positionen montiert) einschl. erforderlicher Instandhaltungsarbeiten bis zur Abnahme,
während Tagesbetriebszeit bis max. 10 Std.
(gilt nicht für die Baubeheizung).
Menge: 16,000 d
DIN 276-2018 / IBP: 434
Bauabschnitte / Kostenträger: 434

**3.4.6.2.80 Betreiben der WRG-Wasserwasseranlage vor der Abnahme, wochentags**
Betreiben der WRG-Wasserwasseranlage vor der Abnahme, wochentags
Anlagenteile statische Heizung in einem bereits fertiggestellten Bauteil bis zur Abnahme (bereits komplett als fertige Leistung aus LV-Positionen montiert) einschl. erforderlicher Instandhaltungsarbeiten bis zur Abnahme,
während Tagesbetriebszeit bis max. 10 Std.
(gilt nicht für die Baubeheizung).
Menge: 20,000 d
DIN 276-2018 / IBP: 434
Bauabschnitte / Kostenträger: 434

**3.4.6.2.90 Betreiben der WRG-Wasserwasseranlage vor der Abnahme, am Wochenende**
Betreiben der WRG-Wasserwasseranlage vor der Abnahme, am Wochenende
Anlagenteile statische Heizung in einem bereits fertiggestellten Bauteil bis zur Abnahme (bereits komplett als fertige Leistung aus LV-Positionen montiert) einschl. erforderlicher Instandhaltungsarbeiten bis zur Abnahme,
während Tagesbetriebszeit bis max. 10 Std.
(gilt nicht für die Baubeheizung).
Menge: 16,000 d
DIN 276-2018 / IBP: 434
Bauabschnitte / Kostenträger: 434

**3.4.6.2.100 Bereitschaftsdienst an Werktagen Montag -Freitag**
Bereitschaftsdienst an Werktagen Montag -Freitag
für eventuelle Störfallbeseitigung von 16.30 bis 7.00 Uhr für den Zeitraum nach Fertigstellung der Leistung bis zum Beginn des Probebetriebes, max. Reaktionszeit 2h, Störmeldung erfolgt durch Vertreter des Auftraggebers (gilt nicht für die Baubeheizung).
Menge: 10,000 d
DIN 276-2018 / IBP: 434
Bauabschnitte / Kostenträger: 434

**3.4.6.2.110 Bereitschaftsdienst am Wochenende Samstag/Sonntag**
Bereitschaftsdienst am Wochenende Samstag/Sonntag
für eventuelle Störfallbeseitigung von 16.30 bis 7.00 Uhr für den Zeitraum nach Fertigstellung der Leistung bis zum Beginn des Probebetriebes, max. Reaktionszeit 5h, Störmeldung erfolgt durch Vertreter des Auftraggebers (gilt nicht für die Baubeheizung).
Menge: 4,000 d
DIN 276-2018 / IBP: 434
Bauabschnitte / Kostenträger: 434

*Hinweis*

##### 3.4.7 Besondere Montagen, Vorrichtungen

###### 3.4.7.1 Montage, Vorrichtung nach Wandabwicklungen

*Hinweis*

**3.4.7.1.10 Vorrichten und montieren der Anschlussstellen / Pro medizinisches Großgerät**
Vorrichten und montieren aller Anschlussstellen für Lüftungsanschlüsse im Bereich von medizinischen Großgeräten in Zusammenarbeit mit der Medizinfirma, nach Wandabwicklungen des Architekten oder des Medizinplaners.

Abrechnung erfolgt nach der Anzahl der medizinischen Großgeräte.
Menge: 4,000 St
DIN 276-2018 / IBP: 439
Bauabschnitte / Kostenträger: 439

**3.4.7.1.20 Vorrichten und montieren der Anschlussstellen / Pro medizinisches Großgerät**
Vorrichten und montieren aller Anschlussstellen für Kälteanschlüsse im Bereich von medizinischen Großgeräten in Zusammenarbeit mit der Medizinfirma, nach Wandabwicklungen des Architekten oder des Medizinplaners.

Abrechnung erfolgt nach der Anzahl der medizinischen Großgeräte.
Menge: 10,000 St
DIN 276-2018 / IBP: 434
Bauabschnitte / Kostenträger: 434

*Hinweis*

##### 3.4.8 Besondere Dokumentation

###### 3.4.8.1 Digitalisierung Objektüberwachung

**3.4.8.1.10 Nutzung Objektüberwachungssoftwaretool**
Nutzung Objektüberwachungssoftwaretool

Wir digitalisieren die Objektüberwachung auf der Baustelle vor Ort.
Als Objektüberwachungssoftwaretool zur Baustellenüberwachung gem. Leistungsphase der HOAI wird seitens der Objektüberwachung TGA ein digitales Werkzeug genutzt um sämtliche Prozesse des Baugeschehens effektiv und effizient abzubilden, zu erfassen, dokumentieren, Aufgaben, Leistungen, Hinweise und Mängel zu erfassen. Zum Einsatz kommt hierbei das 3D basierte Softwarewerkzeug Dalux-Field. Der Auftragnehmer wird von der Objektüberwachung TGA als Teilnehmer in den Projektraum Dalux eingeladen und werden für alle notwendigen Rechte die zur Erfüllung der Projektaufgaben in diesem Rahmen erforderlich sind freigeschaltet.
Den Auftragnehmern entstehen für das Laden und Nutzen der App in dieser Form keine zusätzlichen Kosten. Für alle Projektbeteiligten ergibt sich durch Nutzung dieser digitalen Werkzeuge eine sichere, verlässliche, vereinfachte, schnellere  Baustellenkommunikation.
Jede ausführende Firma ist verpflichtet, aktiv im Dalux Projektraum für das Projekt mitzuarbeiten. Dies umfasst die regelmäßige Nutzung von Dalux Field für die Dokumentation, Qualitätssicherung, Aufgaben- und Mängelverwaltung gemäß den Projektanforderungen.
Die Firmen sind dafür verantwortlich, dass ihre Mitarbeiter in der Handhabung von Dalux Field geschult sind und das System auf den vorhandenen Endgeräten effektiv nutzen können. Die Mitarbeit im Dalux Projektraum und die Nutzung von Dalux Field sind verpflichtende Bestandteile der vertraglichen Leistungen.

Seitens des Auftragnehmers ist die gestellte Aufgabe (Anweisung/Mangel) textlich und bildlich abzumelden. Sollten Aufgaben seitens des AN abgelehnt werden ist dies zu begründen.

für folgende
Bauabschnitte:  Versorgungszentrum (VSZ)
  Somatisches Zentrum (SOM), bestehend aus:
        - Somatik 1 (SO1)
        - Somatik 2 (SO2)
        - Somatik 3 (SO3)
  Zentrum Seelische Gesundheit (ZSG)
Menge: 1,000 psch
DIN 276-2018 / IBP: 439
Bauabschnitte / Kostenträger: 429

*Hinweis*

**3.4.8.1.20 Digitale Projektabwicklung**
Digitale Projektabwicklung

bestehend aus:
- Nutzung des durch den AG bereitgestellten Datenraum bzw. das elektronische Projekt- und Dokumentenmanagementsystems gem. Vorgaben der ZVB.

- Digitale Mengenermittlung und Aufmaß
Erstellung, Fortschreibung und Übergabe der vollständigen digitalen Mengenermittlung und Aufmaßdokumentation.

Einschließlich:
- Mengenermittlung einschl. Rechenansätze
- Aufmaßblätter
- Aufmaßskizzen und grafische Nachweise (Positionsbezug, Raumbezug, Anlagenbezug, Maßketten, Bezugspunkte, Flächen- und / oder Längenangaben, Kennzeichnung der Aufmaßbereiche)
- Orts-, Geschoss-, Raum- und Anlagenbezug
- BIM-/CAFM-Zuordnungen
- Datenexport im Format GAEB DA XML X31, Stand 3.3 / 2023-01
- Verknüpfung sämtlicher Nachweise und Anlagen

Sofern dies softwareseitig nicht möglich ist, sind die Aufmaßskizzen als separate PDF-Dateien mit eindeutiger
Referenz auf die jeweilige Aufmaß-ID bereitzustellen.

für folgende
Bauabschnitte:  Versorgungszentrum (VSZ)
  Somatik 1 (SO1)
  Somatik 2 (SO2)
  Somatik 3 (SO3)
  Zentrum Seelische Gesundheit (ZSG)
Menge: 1,000 psch
DIN 276-2018 / IBP: 429
Bauabschnitte / Kostenträger: 429

*Hinweis*

##### 3.4.9 Besondere Schutzmaßnahmen

###### 3.4.9.1 Besonderer Schutz von Bau- und Anlagenteilen sowie Einrichtungsgegenständen

*Hinweis*
Klarstellung / Ergänzung:
Folgepositionen stellen besondere zusätzliche Leistungen dar.

**3.4.9.1.10 Schutzabdeck. Möbel Folie D 0,2mm herstellen**
STLB-Bau 2025-10 034
Schutzabdeckung der Möbel,
Abdeckung aus Folie, Dicke 0,2 mm, herstellen, Arbeitshöhe der zu bearbeitenden oder zu bekleidenden Fläche bis 3,5 m über der Standfläche des hierfür erforderlichen Gerüstes.
Menge: 100,000 m2
DIN 276-2018 / IBP: 439
Bauabschnitte / Kostenträger: 439

**3.4.9.1.20 Schutzabdeck. Dachfläche Bautenschutzmatte D 10mm Folie Abdeck. Spanpl. D 20-25mm herstellen beseitigen**
*** EP-Aufgliederung gefordert
*** Leitbeschreibung
STLB-Bau 2025-10 034
Befahrbare Schutzabdeckung der Dachfläche, Flachdach, Abdeckung aus Bautenschutzmatten, Dicke 10 mm, 2. Lage aus Folie, Stöße überlappen, zusätzliche Abdeckung aus Spanplatten, Dicke über 20 bis 25 mm, herstellen und beseitigen.
Menge: 120,000 m2
DIN 276-2018 / IBP: 439
Bauabschnitte / Kostenträger: 439
*Unterbeschreibung 1 Unterkonstruktion aus Kanthölzern (10 x 10 cm) zum Ausgleich von Höhenunterschieden zwischen Dachfläche und Einbringöffnung der Technikzentrale.*
Unterkonstruktion aus Kanthölzern (10 x 10 cm) zum Ausgleich von Höhenunterschieden zwischen Dachfläche und Einbringöffnung der Technikzentrale.
Für eine Fläche von ca. 10 m² herstellen und nach Gebrauch entfernen und fachgerecht entsorgen. Vor Erstellung der Konstruktion ist die vorhandene Dachabdichtung durch Auslegung von Bautenschutzmatten als Auflage für die Holzkonstruktion in der erforderlichen Größe zu schützen.

**3.4.9.1.30 Rampe als Höhenausgleich zwischen Einbringöffnung und Fußboden der Technikzentrale**
Rampe als Höhenausgleich zwischen Einbringöffnung und Fußboden der Technikzentrale

bestehend aus:
- ca. 10 m² Holzfaser-, Spanplatten (Dicke ca. 20-25 mm)
- Unterkonstruktion aus Kanthölzern (10 x 10 mm)
- Höhenausgleich bis ca. 50 cm

Herstellen und nach Gebrauch fachgerecht entsorgen.
Menge: 120,000 m2
DIN 276-2018 / IBP: 439
Bauabschnitte / Kostenträger: 439

*Hinweis*

##### 3.4.10 Besondere Befestigungskonstruktionen

###### 3.4.10.1 Ohne Brandschutzanforderungen

*Hinweis*

**3.4.10.1.10 Aufhänge-Stützkonstruktion Stahl verz**
*** Leitbeschreibung
STLB-Bau 2025-10 075
Aufhänge- und Stützkonstruktion aus verzinktem Stahl, mit schalldämmender Zwischenlage, einschl. Decken-/Mauerwerksbefestigung, befestigen mit Befestigungsmitteln mit bauaufsichtlichem Nachweis einschl. Bohrungen, Befestigungsuntergrund Stahlbeton, einschl. statischem Nachweis, Ausführung gemäß Einzelbeschreibung,
Einzelbeschreibungs-Nr 'Gilt ausschließlich für Sonderbefestigungen'.
Menge: 3375,000 kg
DIN 276-2018 / IBP: 439
Bauabschnitte / Kostenträger: 439
*Unterbeschreibung 1 Tragkonstruktion als Sonderkonstruktion, Stahl feuerverzinkt*
Tragkonstruktion als Sonderkonstruktion, Stahl feuerverzinkt
bestehend aus:
- Wandkonsole, Stahl verzinkt
- Profilschiene mit schalldämmender Gummiauflage, Stahl verzinkt,
  Größe/Materialstärke nach Luftleitungsgewicht
- Gewindestange, Stahl verzinkt
  Größe/Materialstärke nach Luftleitungsgewicht
- Dübel, bauaufsichtlich zugelassen, Feuerwiderstand mind. F90
- Scheiben, Muttern, Abdeckkappen

*Hinweis*

###### 3.4.10.2 Mit Brandschutzanforderungen

*Hinweis*

*Hinweis: Hinweise zu Befestigungen von Leistungsanlagen in Flucht- und Rettungswegen oberhalb von klassifizierten Unterdecken (F30).*
Hinweise zu Befestigungen von Leistungsanlagen in Flucht- und Rettungswegen oberhalb von klassifizierten Unterdecken (F30).

Aus der Zulassung der klassifizierten Unterdecke geht hervor, dass im Hinblick auf den Brandschutz nachgewiesen werden muss, dass
- Befestigungen im Brandfall nicht auf die Unterdecke hinunterfallen
- sich Befestigungen oberhalb der Unterdecke im Brandfall nicht so stark
  verformen, dass die Unterdecke beeinträchtigt wird.

*Hinweis*

**3.4.10.2.10 Konstruktion Winkelkonsolen Knotenbleche Stahl verz Stütz-Hänge-Trag-Sonderbefestigung F30 Ausladung 250-300mm**
*** Leitbeschreibung
STLB-Bau 2025-10 042
Konstruktion aus Winkelkonsolen, Knotenblechen und Abschlussverbindungsprofilen, aus verzinktem Stahl, für Stütz-, Hänge-, Trag- und Sonderbefestigung, Feuerwiderstandsklasse F 30 DIN 4102-2, Ausladung über 250 bis 300 mm, der rechnerische Nachweis der Tragfähigkeit ist auf Verlangen vorzulegen.
Menge: 350,000 kg
DIN 276-2018 / IBP: 439
Bauabschnitte / Kostenträger: 439
*Unterbeschreibung 1 F30, Metalldübel oder Setzbolzen mit Zulassung in gerissenen Beton*
F30, Metalldübel oder Setzbolzen mit Zulassung in gerissenen Beton
rechnerische Zugspannung in Stahlbauteilen max 9 N/mm², Aufhängung als Ganzes F30-geprüft, Prüfbericht ist auf Verlangen vorzulegen.
*Unterbeschreibung 2 Einschl. entsprechende Aufwendungen für z.B. eingeschränkte Bewegungsfreiheit, Sicherungsmaßnahmen, ggf. zus. Sauerstoffversorgung, Arbeiten nur mit zus. Mitarbeiter (Sicherungsposten) der im Notfall helfen kann etc.*

**3.4.10.2.20 Konstruktion Winkelkonsolen Knotenbleche Stahl verz Stütz-Hänge-Trag-Sonderbefestigung F30 Ausladung 500-600mm**
*** Leitbeschreibung
STLB-Bau 2025-10 042
Konstruktion aus Winkelkonsolen, Knotenblechen und Abschlussverbindungsprofilen, aus verzinktem Stahl, für Stütz-, Hänge-, Trag- und Sonderbefestigung, Feuerwiderstandsklasse F 30 DIN 4102-2, Ausladung über 500 bis 600 mm, der rechnerische Nachweis der Tragfähigkeit ist auf Verlangen vorzulegen.
Menge: 350,000 kg
DIN 276-2018 / IBP: 439
Bauabschnitte / Kostenträger: 439
*Unterbeschreibung 1 F30, Metalldübel oder Setzbolzen mit Zulassung in gerissenen Beton*
F30, Metalldübel oder Setzbolzen mit Zulassung in gerissenen Beton
rechnerische Zugspannung in Stahlbauteilen max 9 N/mm², Aufhängung als Ganzes F30-geprüft, Prüfbericht ist auf Verlangen vorzulegen.
*Unterbeschreibung 2 Einschl. entsprechende Aufwendungen für z.B. eingeschränkte Bewegungsfreiheit, Sicherungsmaßnahmen, ggf. zus. Sauerstoffversorgung, Arbeiten nur mit zus. Mitarbeiter (Sicherungsposten) der im Notfall helfen kann etc.*

**3.4.10.2.30 Aufhänge-Stützkonstruktion Stahl verz**
*** Leitbeschreibung
STLB-Bau 2025-10 075
Aufhänge- und Stützkonstruktion aus verzinktem Stahl, mit schalldämmender Zwischenlage, einschl. Decken-/Mauerwerksbefestigung, befestigen mit Befestigungsmitteln mit bauaufsichtlichem Nachweis einschl. Bohrungen, Befestigungsuntergrund Stahlbeton, einschl. statischem Nachweis, Ausführung gemäß Einzelbeschreibung,
Einzelbeschreibungs-Nr 'Gilt ausschließlich für Sonderbefestigungen'.
Menge: 1100,000 kg
DIN 276-2018 / IBP: 439
Bauabschnitte / Kostenträger: 439
*Unterbeschreibung 1 Tragkonstruktion als Sonderkonstruktion in F30-Qualität, Stahl feuerverzinkt, bestehend aus:*
Tragkonstruktion als Sonderkonstruktion in F30-Qualität, Stahl feuerverzinkt, bestehend aus:
- Profilschiene mit schalldämmender Gummiauflage, Stahl verzinkt,
- Wandkonsole, Stahl verzinkt
- Profilschiene mit schalldämmender Gummiauflage, Stahl verzinkt,
  Größe/Materialstärke nach Luftleitungsgewicht
- Gewindestange, Stahl verzinkt
  Größe/Materialstärke nach Luftleitungsgewicht
- Dübel, bauaufsichtlich zugelassen, Feuerwiderstand mind. F90
- Scheiben, Muttern, Abdeckkappen (nicht brennbar)
- Statischer Nachweis für die Befestigungskonstruktion im Brandfall

Spannweite bis 1500 mm
Abhängehöhe bis 1500 mm

*Hinweis*

###### 3.4.10.3 Im Freien

*Hinweis*

**3.4.10.3.10 Aufhänge-Stützkonstruktion Stahl korrosionsgesch**
*** Leitbeschreibung
STLB-Bau 2025-10 075
Aufhänge- und Stützkonstruktion aus Stahl, korrosionsgeschützt, mit schalldämmender Zwischenlage, einschl. Decken-/Mauerwerksbefestigung, befestigen mit Befestigungsmitteln mit bauaufsichtlichem Nachweis einschl. Bohrungen, Befestigungsuntergrund Stahlbeton, einschl. statischem Nachweis, Ausführung gemäß Einzelbeschreibung,
Einzelbeschreibungs-Nr 'Gilt ausschließlich für Sonderbefestigungen'.
Menge: 250,000 kg
DIN 276-2018 / IBP: 439
Bauabschnitte / Kostenträger: 439
*Unterbeschreibung 1 Tragkonstruktion als Sonderkonstruktion, Stahl feuerverzinkt*
Tragkonstruktion als Sonderkonstruktion, Stahl feuerverzinkt
DIN EN ISO 1461, Korrosivitätskategorie C4 bestehend aus:
- Wandkonsole, Stahl verzinkt
- Profilschiene mit schalldämmender Gummiauflage, Stahl verzinkt,
  Größe/Materialstärke nach Luftleitungsgewicht
- Gewindestange, Stahl verzinkt
  Größe/Materialstärke nach Luftleitungsgewicht
- Dübel, bauaufsichtlich zugelassen, Feuerwiderstand mind. F90
- Scheiben, Muttern, Abdeckkappen

**3.4.10.3.20 Aufhänge-Stützkonstruktion Stahl korrosionsgesch**
*** Leitbeschreibung
STLB-Bau 2025-10 075
Aufhänge- und Stützkonstruktion aus Stahl, korrosionsgeschützt, mit schalldämmender Zwischenlage, einschl. Decken-/Mauerwerksbefestigung, befestigen mit Befestigungsmitteln mit bauaufsichtlichem Nachweis einschl. Bohrungen, Befestigungsuntergrund Stahlbeton, einschl. statischem Nachweis, Ausführung gemäß Einzelbeschreibung,
Einzelbeschreibungs-Nr 'Gilt ausschließlich für Sonderbefestigungen'.
Menge: 250,000 kg
DIN 276-2018 / IBP: 439
Bauabschnitte / Kostenträger: 439
*Unterbeschreibung 1 Tragkonstruktion als Sonderkonstruktion, Edelstahl Werkstoff-Nr.1.4003*
Tragkonstruktion als Sonderkonstruktion, Edelstahl Werkstoff-Nr.1.4003
bestehend aus:
- Wandkonsole, Stahl nichtrostend
- Profilschiene, Traverse, z.B. aus Winkeprofil oder gelochte Tragschiene
  mit schalldämmender Gummiauflage, Stahl nichtrostend,
  Größe/Materialstärke nach Luftleitungsgewicht
- Gewindestange, Stahl nichtrostend
  Größe/Materialstärke nach Luftleitungsgewicht
- Dübel, bauaufsichtlich zugelassen, Feuerwiderstand mind. F90
- Scheiben, Muttern, Abdeckkappen

**3.4.10.3.30 Aufhänge-Stützkonstruktion Stahl korrosionsgesch**
*** Leitbeschreibung
STLB-Bau 2025-10 075
Aufhänge- und Stützkonstruktion aus Stahl, korrosionsgeschützt, mit schalldämmender Zwischenlage aus Profilgummi, einschl. Decken-/Mauerwerksbefestigung, befestigen mit Befestigungsmitteln mit bauaufsichtlichem Nachweis einschl. Bohrungen, Befestigungsuntergrund Stahlbeton, einschl. statischem Nachweis, Ausführung gemäß Einzelbeschreibung,
Einzelbeschreibungs-Nr 'Gilt ausschließlich für Sonderbefestigungen'.
Menge: 250,000 kg
DIN 276-2018 / IBP: 439
Bauabschnitte / Kostenträger: 439
*Unterbeschreibung 1 Konstruktion als schwere Befestigungskonstruktion aus Profileisen*
Konstruktion als schwere Befestigungskonstruktion aus Profileisen
in Edelstahl Werkstoff-Nr.1.4003, Auflagenkennzahl: Z275 (L-Stahl, T-Stahl, Doppel-T-Träger, U-Stahl) als Befestigungs- und Stützkonstruktion z.B. für Kammern für Außenluftansaugung/Fortluftabfuhr aus Sandwich-Paneelemeten, Unterkonstruktion für Entwässerungswannen etc. Befestigung der Unterkonstruktionen an Wänden/Decken aus Beton oder Mauerwerk mit bauaufsichtlich zugelassenen Befestigungsmitteln

*Hinweis*

##### 3.4.11 Besondere Abnahmen und Prüfungen

###### 3.4.11.1 Abnahmen und Prüfungen

*Hinweis*

**3.4.11.1.10 Abstellen von Fachpersonal zur Technischen Abnahme nach DIN 1946-4.**
Abstellen von Fachpersonal zur Technischen Abnahme nach DIN 1946-4.
Kosten für eventuelle Wiederholungsprüfungen nach Mängelbeseitigung sind einzukalkulieren.
Einschl. Öffnen und Schließen der Revisionsöffnungen in Unterdecken und Erstellung eines Protokolls.

für folgende
Bauabschnitte:  Versorgungszentrum (VSZ)
  Somatik 1 (SO1)
  Somatik 2 (SO2, 2St.)
  Somatik 3 (SO3)
  Zentrum Seelische Gesundheit (ZSG)
Menge: 6,000 St
DIN 276-2018 / IBP: 439
Bauabschnitte / Kostenträger: 439

**3.4.11.1.20 Technische Abnahme- und Funktionsprüfung RLT- Anlage**
Technische Abnahme- und Funktionsprüfung RLT- Anlage

Abnahmeprüfung gemäß DIN EN 12599 und DIN 1946 Teil 4 durch einen baurechtlich zugelassenen Sachverständigen einschließlich An-und Abreise.
Die erforderlichen Unterlagen sind vom Auftragnehmer ca. 2 Wochen vor der Abnahme dem Sachverständigen zur Prüfung vorzulegen.
Die Technische Abnahmeprüfung für alle in der Leistungsbeschreibung enthaltenen Anlagen ist nach Tabelle 2 (Mindestumfang der Technischen Abnahme) der DIN 1946 Teil 4 durchzuführen und zu protokollieren.

Bei Ausführung der Leistungen in Teilabschnitten sind mehrere Prüfungstermine einzukalkulieren, mind. jedoch der v.g. Teilbereichsanzahl.

Zusätzliche Leistung

Funktionsmessung
für den Leistungsbereich RLT- Anlagen DIN 18 379,
nach VDI 2079 und VDI 2080 durchführen.
Dokumentation aller Messwerte in einem Soll-Ist-Vergleich für die nachfolgend aufgeführten Parameter:
- Spannung, Stromaufnahme Antriebsmotor
- Frequenz  des Frequenzumformers
- Luftseitige Druckdifferenz
- Wasserseitige Druckdifferenz
- Wasserseitige Volumenströme
- Lufttemperatur für Zu-, Ab-, Fort- und Außenluft
- Wassertemperatur für Vor- und Rücklauf der Erhitzer-, Kühler-  und WRG- Kreise
- Einstellwerte der Regelorgane
- Luftvolumenströme

Die Anlagen gelten erst nach Fehlerfreiheit und Übergabe der jeweiligen Protokolle an den Bauherrn bzw. Fachplaner als technisch abgenommen.
Menge: 62,000 St
DIN 276-2018 / IBP: 439
Bauabschnitte / Kostenträger: 439

**3.4.11.1.30 Hygiene- Erstinspektion der Raumlufttechnischen Anlage**
Hygiene- Erstinspektion der Raumlufttechnischen Anlage

Hygiene- Erstinspektion nach VDI 6022 durch einen baurechtlich zugelassenen Sachverständigen bzw. geschultes Personal nach VDI 6022 Blatt 2, Kategorie A einschließlich einmaliger An-und Abreise.
Die Hygiene- Erstinspektion ist für alle in der Leistungsbeschreibung aufgeführten Anlagen durchzuführen.
Die erforderlichen Unterlagen sind vom Auftragnehmer ca. 2 Wochen vor der Abnahme dem Sachverständigen zur Prüfung vorzulegen.
Die mikrobiologische Untersuchung nach VDI 6022 erfolgt durch ein zertifiziertes Labor.
Menge: 50,000 St
DIN 276-2018 / IBP: 439
Bauabschnitte / Kostenträger: 439

**3.4.11.1.40 Mikrobiologische Prüfung (Abklatschprobe) Kanalnetz**
Mikrobiologische Prüfung (Abklatschprobe) Kanalnetz
Die Untersuchungsorte werden durch die örtliche Objektüberwachung vorgegeben.

Zu kalkulieren sind folgende Leistungen:
Herstellen einer Öffnung im Luftkanalnetz, Größe ca. 0,1 m².
Kanalöffnung mittels aufgeschraubten Stahlblech und eingespritzer Abdichtung sach- und fachgerecht wiederschließen.

Die Untersuchungen sind nach Krankenhausbauverordnung zugelassenen Hygieniker vorzunehmen. Je Abklatschprüfung werden 10 Abklatschproben an unterschiedlichen Stellen des Kanalnetzes vorgenommen.

Die Beistellung und Vergütung des zugelassenen Hygienikers erfolgt bauseits (keinen diesbezüglichen Aufwand kalkulieren). Die Prüfungen erfolgen unter Mitwirkung und im Beisein des Auftragnehmers.

Im Einheitspreis sind 10 Abklatschproben, 10 Kanalöffnungen und -schließungen sowie das Bereitstellen von Personal einzukalkulieren.
Menge: 6,000 St
DIN 276-2018 / IBP: 439
Bauabschnitte / Kostenträger: 439

**3.4.11.1.50 Mikrobiologische Prüfung (Abklatschprobe) RLT-Gerät**
Mikrobiologische Prüfung (Abklatschprobe) RLT-Gerät
Die Untersuchungsorte werden durch einen Hygieniker vorgegeben.

Je Abklatschprüfung werden 10 Abklatschproben an unterschiedlichen Stellen im RLT-Gerät vorgenommen.

Die Beistellung und Vergütung des zugelassenen Hygienikers erfolgt bauseits (keinen diesbezüglichen Aufwand kalkulieren). Die Prüfungen erfolgen unter Mitwirkung und im Beisein des Auftragnehmers.

Im Einheitspreis sind 10 Abklatschproben, 10 Geräteöffnungen und -schließungen sowie das Bereitstellen von Personal einzukalkulieren.
Menge: 6,000 St
DIN 276-2018 / IBP: 439
Bauabschnitte / Kostenträger: 439

**3.4.11.1.60 Anlagenqualifizierung und Abnahmeprüfung OP-Raum (Rk Ib)**
Anlagenqualifizierung und Abnahmeprüfung OP-Raum (Rk Ib)
Leistungen je OP
Umfang nach folgenden in der DIN1946-4 Punkt 7 genannten Punkten:
-  Anlagenqualifizierung mit Installationsqualifizierung, Funktionsqualifizierung, Leistungsqualifizierung
-  Technische Abnahmeprüfung nach DIN1946-4, Tabelle 2
Einschließlich Teilnahme an der technischen Abnahmeprüfung und der hygienischen Abnahmeprüfung.

Des Weiteren sind dabei folgende Leistungen notwendig.
-  Reinigung und Wischdesinfektion Zuluftdurchlässe mit Schwebstofffilter sowie der Bodenabsaugungen mit Flusenabscheider.
-  Prüfung der Regelprogramme, Einstellungen (Soll-/Istwerte) und Funktionen gemeinsam mit dem Gewerk Gebäudeautomation
-  Einstellung OP-Betrieb, OP-Ruhebetrieb an Zu- und Abluftgeräten, Einstellungen der Frequenzumrichter
-  Prüfung Einbau, Befestigung der Temperaturfühler im Kanalnetz. Des Weiteren Prüfung der Feuchtefühler in Zu- und Abluft.
-  Einstellung Volumenstromregler mit Angabe der dem 0(2) bis 10V bzw. 0(4) bis 20mA Signal zuzuordnenden Volumenströme in m3/h und Drücke in Pa jeweils in 0,5V bzw. 1mA Schritten mit Kennzeichnung der Volumenströme für OP-Betrieb, OP-Ruhebetrieb.
-  Prüfung Funktion Differenzdrucküberwachung Filter für Luftdurchlässe.
-  Prüfung der Leckfreiheit der Schwebstofffilter der Zuluftdurchlässe im eingebauten Zustand unter rohluftseitiger Prüfaerosol-Aufgabe („Challenge-Test“). Die Prüfung erfolgt gemäß DIN EN ISO 14644-3 durch vollflächiges Abscannen der Reinluftseite der zu prüfenden Filter mit einem kalibrierten Laser- Partikelzähler. Simultan zur Suche nach potentiellen Leckage-Stellen auf der Reinluftseite der Filter wird über eine kalibrierte Verdünnungsstufe die vorliegende Rohluft- Partikelkonzentration mittels eines zweiten kalibrierten Laser- Partikelzählers registriert. Des Weiteren Lokalmessungen mit ruhender Probenahmesonde auf der Reinluftseite. Inspektion, Dichtsitzprüfung, und Leckprüfung muss von einer vom Lieferanten und Errichter unabhängigen Stelle durchgeführt werden. Diese Aufwendungen sind einzukalkulieren.

Messinstruments, Hilfsmittel
Nach Abschluss ist ein Messprotokoll der Soll-/Istwerte und eine Aufstellung der Einstellparameter zu erstellen. Die zur Messwerterfassung erforderlichen Hilfsmittel für die Messungen sowie die zum Nachweis der Funktionen erforderlichen Hilfsmittel (z.B. Rauchproben) stellt der Auftragnehmer zur Verfügung. Kalibrierzertifikate der eingesetzten Messinstrumente sind vorzulegen.

Die Messorte sind in Absprache mit dem Fachplaner, dem technischen Sachverständigen und dem Hygieniker zu wählen und in den Plänen in Grundriss und Schnitt mit Vermaßung einzeichnen. Die einzelnen Messstellen sind mit Nummer zu kennzeichnen und in einer Messwerttabelle aufzunehmen.

Dokumentation
Die Prüfergebnisse sowie die Funktionsmessungen aller Messwerte werden dokumentiert und in einem Soll-/Istvergleich zusammengestellt.
Die vorgenannte Prüfungen und Nachweise sind 4-fach in Papierform und 4-fach auf Datenträger (dwg-, pdf-, MS-Office-lesbar) zu übergeben. Die Dokumentation ist übersichtlich in Ordnern abgeheftet, mit Trennblättern und Inhaltsverzeichnis / Dokumentenindex versehen, herzustellen. Ausfertigung der zeichnerischen Unterlagen farbig, in Format DIN A4 gefaltet. Die Unterlagen sind je OP zu den Einzelprüfungen zu erstellen und dem Sachverständigen zur technischen Abnahmeprüfung und dem Hygieniker zur hygienischen Abnahmeprüfung vollständig zur Verfügung zu stellen.
Mit Abschluss der Maßnahme sind die Unterlagen vollständig zu einer Gesamtdokumentation zusammenzufassen.
Menge: 17,000 St
DIN 276-2018 / IBP: 439
Bauabschnitte / Kostenträger: 439

**3.4.11.1.70 Baubegleitende Prüfung Brandschutz**
Baubegleitende Prüfung Brandschutz

Baubegleitende Prüfung durch einen baurechtlich zugelassenen Sachverständigen für Raumlufttechnische Anlagen für die nachfolgend aufgeführten Leistungen des Auftragnehmers:

Gesamtanzahl der geplanten / installierten Bauteile / Anlagen:

- 3035 St. Brandschutzklappen
- 15 St. Entrauchungsklappen
- 150 m² Entrauchungsleitungen
- 17 St. Entrauchungsanlagen
- 8 St. Differenzdruckanlagen (RDA)
- 75 m² Brandschutzbekleidung von Luftleitungen

Die Prüfung erfolgt auf Übereinstimmung mit den bauaufsichtlichen Prüfzeugnissen bzw. den Einbauvorschriften der Gerätehersteller und den maßgebenden Regelwerken (z. B. Lüftungsanlagen- Richtlinie LÜAR, DIN 4102, DIN 18232).

Die Prüfung erfolgt stichprobenartig für ausgewählte Bauteile / Anlagen bzw. für Musterbauteile / Musteranlagen.

für folgende
Bauabschnitte:  Versorgungszentrum (VSZ)
  Somatik 1 (SO1)
  Somatik 2 (SO2)
  Somatik 3 (SO3)
  Zentrum Seelische Gesundheit (ZSG)

Die Prüfung erfolgt bedarfsweise nach Anforderung durch die örtliche Bauüberwachung einschließlich aller Nebenkosten, wie An- und Abreise.

Anzahl der Prüfungen:  25 (5 je Bauabschnitt)

Prüfungsintervall:  nach Anforderung
Menge: 1,000 St
DIN 276-2018 / IBP: 439
Bauabschnitte / Kostenträger: 439

*Hinweis*

##### 3.4.12 Stundenlohnarbeiten

###### 3.4.12.1 Stundenlohnarbeiten

*Hinweis*

**3.4.12.1.10 Helfer/-in sämtliche Kosten/Zuschläge**
STLB-Bau 2026-04 091
Stundenlohnarbeiten durch Helfer/-in
der Verrechnungssatz für die jeweilige Arbeitskraft umfasst sämtliche Aufwendungen wie Lohn- und Gehaltskosten, Lohn- und Gehaltsnebenkosten, Zuschläge, lohngebundene und lohnabhängige Kosten, sonstige Sozialkosten, Gemeinkosten, Wagnis und Gewinn.
Menge: 100,000 h
DIN 276-2018 / IBP: 434
Bauabschnitte / Kostenträger: 434

**3.4.12.1.20 Helfer/-in Zuschläge Nachtarbeit**
STLB-Bau 2026-04 091
Stundenlohnarbeiten durch Helfer/-in
der Verrechnungssatz für die jeweilige Arbeitskraft umfasst nur die Zuschläge für Nachtarbeit.
Menge: 60,000 h
DIN 276-2018 / IBP: 434
Bauabschnitte / Kostenträger: 434

**3.4.12.1.30 Helfer/-in Zuschläge Sonn-Feiertag**
STLB-Bau 2026-04 091
Stundenlohnarbeiten durch Helfer/-in
der Verrechnungssatz für die jeweilige Arbeitskraft umfasst nur die Zuschläge für Sonn- und Feiertagsarbeit.
Menge: 20,000 h
DIN 276-2018 / IBP: 434
Bauabschnitte / Kostenträger: 434

*Hinweis*

**3.4.12.1.40 Monteur/-in sämtliche Kosten/Zuschläge**
STLB-Bau 2026-04 091
Stundenlohnarbeiten durch Monteur/-in
der Verrechnungssatz für die jeweilige Arbeitskraft umfasst sämtliche Aufwendungen wie Lohn- und Gehaltskosten, Lohn- und Gehaltsnebenkosten, Zuschläge, lohngebundene und lohnabhängige Kosten, sonstige Sozialkosten, Gemeinkosten, Wagnis und Gewinn.
Menge: 200,000 h
DIN 276-2018 / IBP: 434
Bauabschnitte / Kostenträger: 434

**3.4.12.1.50 Monteur/-in Zuschläge Nachtarbeit**
STLB-Bau 2026-04 091
Stundenlohnarbeiten durch Monteur/-in
der Verrechnungssatz für die jeweilige Arbeitskraft umfasst nur die Zuschläge für Nachtarbeit.
Menge: 60,000 h
DIN 276-2018 / IBP: 434
Bauabschnitte / Kostenträger: 434

**3.4.12.1.60 Monteur/-in Zuschläge Sonn-Feiertag**
STLB-Bau 2026-04 091
Stundenlohnarbeiten durch Monteur/-in
der Verrechnungssatz für die jeweilige Arbeitskraft umfasst nur die Zuschläge für Sonn- und Feiertagsarbeit.
Menge: 40,000 h
DIN 276-2018 / IBP: 434
Bauabschnitte / Kostenträger: 434

*Hinweis*

##### 3.4.13 430/434 Wartungsarbeiten

###### 3.4.13.1 Wartungsarbeiten

*Hinweis: Vorgaben zum Angebot Wartungsarbeiten:*
Vorgaben zum Angebot Wartungsarbeiten:
siehe auch ZVB
Während der Gewährleistungsfrist der VOB übernimmt der Auftragnehmer für die Dauer von 5 Jahren nach Fertigstellung der Anlage die Gewährleistung für die gesamten o.g. Anlagen. Hierzu sind Wartungen erforderlich. Die Wartungen müssen mind. einmal jährlich bzw. nach Vorgabe der geltenden DIN Vorschriften stattfinden.
Vom Auftragnehmer sind Wartungsvertrag und die Arbeitskarte/n gem. Arbeitskreis Maschinen- und Elektrotechnik staatlich und kommunaler Verwaltungen (AMEV) - in der letztgültigen Fassung über die von Ihm für erforderlich gehaltenen Wartungsarbeiten zu erstellen. Darin ist anzugeben, welche Wartungsfristen von Ihm für erforderlich gehaltenen werden. Diese sind mit Angebotsabgabe mitzuliefern.
Die Wartung geht mit in die Wertungssumme ein. Sie wird separat beauftragt.

Der Auftragnehmer muss für Fragen und für die Behebung eventuell auftretenden Störungen unter einer kostenfreien Servicenummer während der regelmäßigen Arbeitszeit Mo. -Fr. 09:00 – 17:00 Uhr zur Verfügung stehen.
Reaktionsfristen und Behebungsfristen  werden gem. ZVB vereinbart.
Für die Wartungen/Prüfungen gemäß Wartungsvertrag während des 5-jährigen Gewährleistungszeitraums fallen Zahlungen an, für die eine 5-jährige Preisbindung gilt und die vom AG jeweils nach Durchführung der einzelnen Wartungen/Prüfungen vergütet wird.

**3.4.13.1.10 Wartungsarbeiten im 1.Jahr gemäß Arbeitskarte und Wartungsvertrag**
Wartungsarbeiten im 1.Jahr gemäß Arbeitskarte und Wartungsvertrag

Die Anzahl und Art der Anlagen sind den Leistungspositionen zu entnehmen.

für folgende
Bauabschnitte:  Versorgungszentrum (VSZ)
  Somatik 1 (SO1)
  Somatik 2 (SO2)
  Somatik 3 (SO3)
  Zentrum Seelische Gesundheit (ZSG)
Menge: 1,000 psch
DIN 276-2018 / IBP: 419
Bauabschnitte / Kostenträger: 439

**3.4.13.1.20 Wartungsarbeiten im 2.Jahr gemäß Arbeitskarte und Wartungsvertrag**
Wartungsarbeiten im 2.Jahr gemäß Arbeitskarte und Wartungsvertrag

Die Anzahl und Art der Anlagen sind den Leistungspositionen zu entnehmen.

für folgende
Bauabschnitte:  Versorgungszentrum (VSZ)
  Somatik 1 (SO1)
  Somatik 2 (SO2)
  Somatik 3 (SO3)
  Zentrum Seelische Gesundheit (ZSG)
Menge: 1,000 psch
DIN 276-2018 / IBP: 419
Bauabschnitte / Kostenträger: 439

**3.4.13.1.30 Wartungsarbeiten im 3.Jahr gemäß Arbeitskarte und Wartungsvertrag**
Wartungsarbeiten im 3.Jahr gemäß Arbeitskarte und Wartungsvertrag

Die Anzahl und Art der Anlagen sind den Leistungspositionen zu entnehmen.

für folgende
Bauabschnitte:  Versorgungszentrum (VSZ)
  Somatik 1 (SO1)
  Somatik 2 (SO2)
  Somatik 3 (SO3)
  Zentrum Seelische Gesundheit (ZSG)
Menge: 1,000 psch
DIN 276-2018 / IBP: 419
Bauabschnitte / Kostenträger: 439

**3.4.13.1.40 Wartungsarbeiten im 4.Jahr gemäß Arbeitskarte und Wartungsvertrag**
Wartungsarbeiten im 4.Jahr gemäß Arbeitskarte und Wartungsvertrag

Die Anzahl und Art der Anlagen sind den Leistungspositionen zu entnehmen.

für folgende
Bauabschnitte:  Versorgungszentrum (VSZ)
  Somatik 1 (SO1)
  Somatik 2 (SO2)
  Somatik 3 (SO3)
  Zentrum Seelische Gesundheit (ZSG)
Menge: 1,000 psch
DIN 276-2018 / IBP: 419
Bauabschnitte / Kostenträger: 439

**3.4.13.1.50 Wartungsarbeiten im 5.Jahr gemäß Arbeitskarte und Wartungsvertrag**
Wartungsarbeiten im 5.Jahr gemäß Arbeitskarte und Wartungsvertrag

Die Anzahl und Art der Anlagen sind den Leistungspositionen zu entnehmen.

für folgende
Bauabschnitte:  Versorgungszentrum (VSZ)
  Somatik 1 (SO1)
  Somatik 2 (SO2)
  Somatik 3 (SO3)
  Zentrum Seelische Gesundheit (ZSG)
Menge: 1,000 psch
DIN 276-2018 / IBP: 419
Bauabschnitte / Kostenträger: 439
